# SAINT-GOBAIN GLASS

- Formato: FIEBDC-3/2002
- Programa: Menfis 6.5.23
- Fecha: 28/04/2015
- Fecha de los precios: 12/02/2007
- Divisa: EUR
- Código: SAINTGOBAINGLASS15
SAINT-GOBAIN CRISTALERÍA, S.L.
C/ Príncipe de Vergara 132 - Planta 7
28002 Madrid
www.saint-gobain-glass.com
www.climalit.es

## 0_EMP_SGG SAINT-GOBAIN GLASS - la empresa (12/02/2009)
Tras más de 100 años de historia en España y 350 desde sus orígenes en Francia, Saint-Gobain Glass representa hoy en día el máximo exponente de la industria vidriera en España por su implantación industrial, comercial y variedad de productos suministrados al mercado.
Con sus fábricas de vidrio plano línea de capas magnetrónicas, el centro de Investigación y Desarrollo, su red de transformación y distribución La Veneciana de Saint-Gobain (con más de 20 líneas de producción de doble acristalamiento), centros de producción de vidrio laminar y vidrio templado y centros especializados en vidrios de altas prestaciones y tecnología punta como pueden ser los vidrios antibala y los vidrios fotovoltaicos o fotocrómicos, el grupo Saint-Gobain presenta la mayor implantación industrial del sector del vidrio plano en la Península Ibérica contribuyendo a la presencia del Grupo en más de 20 países europeos con más de 15 hornos de fusión de vidrio e innumerables centros de transformación dotados de la últimas tecnologías de producción y transformación.
Los productos vítreos básicos producidos en los hornos y líneas de capas de Saint-Gobain se suministran al mercado de la automoción y al mercado de la construcción, como vidrio plano, para el acristalamiento de vehículos, ventanas, fachadas ligeras con un total de más de 150 productos básicos que posteriormente se combinan para obtener los acristalamientos finales.
Además de los centros de transformación propios de Saint-Gobain Cristalería en los que se realizan procesos de laminación, plateado, temple, serigrafiado y otras operaciones, la presencia en el mercado de todos los productos vidrieros fabricados por Saint-Gobain está garantizada por la Red de Fabricantes de doble acristalameinto SGG CLIMALIT y SGG CLIMALIT PLUS en el que se integran 70 empresas vidrieras de toda España y 10 en Portugal que transforman el producto base en los acristalamientos finales llegando incluso hasta la instalación. La red de fabricantes SGG CLIMALIT / SGG CLIMALIT PLUS cuenta con empresas dotadas de las tecnologías más modernas y avanzadas capaces de transformar los productos básicos y producir cualquier combinación de acristalamiento obteniendo un conjunto de prestaciones que satisfacen los mayores niveles de exigencia de cualquiera de ellas.
Saint-Gobain Cristalería, consciente de la importancia que la eficiencia energética en la edificación y el correcto aislamiento de los huecos tiene sobre la misma y sobre la reducción de emisiones de CO2, pone en el mercado a disposición de los profesionales de la edificación, bajo la denominación SGG CLIMALIT PLUS, toda una gama de productos de doble acristalameinto dotados de vidrios de aislamiento térmico reforzado y control solar que permite, con sus diferentes niveles de prestaciones, encontrar la mejor solución de acristalameinto para cada edificación facilitando la realización de edificaciones energéticamente responsables y respetuosas con el medio ambiente.
Desde la fusión de las arenas de sílice en sus hornos de Avilés (Asturias), Arbós del Penedés (Tarragona), Santa Iría (Lisboa) hasta la elaboración de los más complejos acristalamientos multifunción SGG CLIMALIT PLUS, pasando por transformaciones ya consideradas tradicionales como el espejo, el templado o la laminación, podemos encontrar una variedad de productos no imaginada (lista no exhaustiva):
- Vidrios incoloros: SGG PLANICLEAR
- Vidrios extractaros: SGG DIAMANT
- Vidrios de color: SGG PARSOL
- Vidrios de capas de control solar
- Pirolíticos : SGG ANTELIO
- Magnetrónicos: SGG COOL-LITE ST y SGG COOL-LITE STB
- Vidrios de aislamiento térmico reforzado:
- Magnetrónicos : SGG PLANITHERM y SGG PLANISTAR
- Vidrios de control solar y aislamiento térmico reforzado
- Magnetrónicos : SGG COOL-LITE KNT
- Vidrios de alta selectividad y aislamiento térmico reforzado
- Magnetrónicos: SGG COOL-LITE SKN y SGG XTREME
- Vidrios antirreflejo: SGG VISION-LITE
- Vidrios serigrafiados: SGG SERALIT
- Vidrios autolimpiable: SGG BIOCLEAN
- Vidrios mateado al acido SGG SATINOVO MATE
- Vidrios impreso incoloro y color (más de 30 diseños)
- SGG DECORGLASS
- SGG MASTERGLASS
- Vidrios conformado en U: SGG UGLAS
- Vidrios templado SGG SECURIT
- Vidrios laminado de seguridad SGG STADIP
- Seguridad física SGG STADIP
- Protección antiagresión SGG STADIP PROTEC
- Antibalas SGG STADIP PROTECT HN, JH y UJ
- Antiexplosión SGG STADIP PROTEC BS
- Vidrios laminado color SGG STADIP COLOR
- Vidrios laminado de seguridad y acústico SGG STADIP SILENCE
- Vidrios templado y laminado SGG STADIP SECURIT
- Espejos: SGG MIRALITE y SGG MIRASTAR
- Vidrios lacados SGG PLANILAQUE
- Algunas combinaciones de los anteriores y,
- Vidrios especiales: Visión/no visión, parallamas, fotocrómicos, calefactados, …
Prácticamente todos los vidrios anteriores en alguna de sus versiones se instalan integrados en doble acristalameinto bajo la marca SGG CLIMALIT y la gama más avanzada de vidrios de capa destinados a alcanzar una mayor eficiencia energética se distinguen agrupándose bajo la denominación SGG CLIMALIT PLUS.
Conozca más de SAINT-GOBAIN y sus productos en:
www.saint-gobain-glass.com
www.saint-gobain.com
www.climalit.es

### ZSGG1 Directorio de empresas Saint_Gobain Glass (12/02/2009)
SAINT-GOBAIN CRISTALERÍA,S.L.
Fabricante de vidrio
Príncipe de Vergara, 132
28002 Madrid
Tfn.: 91 397 26 57
Fax: 91 397 21 05
CITAV
Departamento Técnico Saint-Gobain Cristalería,S.L.
Príncipe de Vergara, 132
28002 Madrid
Tfn.: 91 397 26 57
Fax: 91 397 21 05
LA VENECIANA S.A.
Transformación y distribución de vidrio.
CÁDIZ
P.I. El Palmar - C/Sedería, s/nº
Parcela, 58
11500 Puerto Stª Maria
Tfn.: 956877269
Fax: 956876815
MÁLAGA
P.I. El Viso - C/José Ortega y Gasset, 236
29006 Malaga
Tfn.: 952040112
Fax: 952360612
IBIZA
Ctrª. San Antonio, Km. 2,400
07800 Can Negre
Tfn.: 971314572
Fax: 971313462
MENORCA
C/Bisutería, 54
07720 Villacarlos
Tfn.: 971350663
Fax: 971355022
ALICANTE
Av. Mare Nostrum, 9
03006 La Florida
Tfn.: 965105174
Fax: 965289977
MADRID
P. I. Los Olivos - C/de la Confianza, 4
Parcela, 138
28906 Getafe
Tfn.: 916845588
Fax: 639915593
BARBERA
C/ Ca n'Alzina, 71-73
08202 Sabadell
Tfn.: 937193800
Fax: 937193810
BILBAO
Avdª. Santa Ana, 26
48940 Lamiako - Leioa
Tfn.: 944802003
Fax: 944802818
PAMPLONA
P.I. de Landaben - Calle K
31012 Pamplona
Tfn.: 948188560
Fax: 948188526
ZARAGOZA
P.I. El Campillo - C/Alemania, 97
50800 Zuera
Tfn.: 976690327
Fax: 976694984
LA VENECIANA IBERIAGLASS S.L.
Transformación y distribución de vidrio.
LEÓN
P. I. de León. Parcela, G-14
24 231 Onzonilla
Tfn.: 987219910
Fax: 987219930
SALAMANCA
P.I.El Montalvo - C/Dr. Fleming. Parcela, 11
37008 Salamanca
Tfn.: 923190077
Fax: 923190035
VALLADOLID
P. I. Argales - Vázquez de Menchaca, 25
47008 Valladolid
Tfn.: 983458210
Fax: 983458222
VIGO
C/Rebullón, s/nº
36415 Mos
Tfn.: 986288330
Fax: 983458222
LA CORUÑA
Ctrª. de la Moura a la Grela
P.I. Grela Bens - C/Newton, s/nº
15007 La Coruña
Tfn.: 981284200
Fax: 981174742
OVIEDO
P.I. Silvota - C/Peña Brava
Parcela, 19
33192 Llanera
Tfn.: 985260869
Fax: 985265404
LALÍN
Cima do Alle-Filgueira
36500 Lalin
Tfn.: 986787251
Fax: 986787281
CÓRDOBA
P.I. Las Quemadas
C/Gonzalo Antonio Serrano - Parcela 85
14014 Cordoba
Tfn.: 957357029
Fax: 957357080

| Código | Descripción | Precio |
|---|---|---|
| ZSGG1A | SAINT-GOBAIN CRISTALERÍA,S.L. (12/02/2009) |  |
| ZSGG1B | CITAV (12/02/2009) |  |
| ZSGG1C | LA VENECIANA S.A. - CADIZ (12/02/2009) |  |
| ZSGG1D | LA VENECIANA S.A. - MÁLAGA (12/02/2009) |  |
| ZSGG1E | LA VENECIANA S.A. - IBIZA (12/02/2009) |  |
| ZSGG1F | LA VENECIANA S.A. - MENORCA (12/02/2009) |  |
| ZSGG1G | LA VENECIANA S.A. - ALICANTE (12/02/2009) |  |
| ZSGG1H | LA VENECIANA S.A - MADRID (12/02/2009) |  |
| ZSGG1I | LA VENECIANA S.A - BARBERA | 120209 |
| ZSGG1J | LA VENECIANA S.A. - BILBAO (12/02/2009) |  |
| ZSGG1K | LA VENECIANA S.A. - PAMPLONA (12/02/2009) |  |
| ZSGG1L | LA VENECIANA S.A. - ZARAGOZA (12/02/2009) |  |
| ZSGG1M | LA VENECIANA IBERIAGLASS S.L. - LEÓN (12/02/2009) |  |
| ZSGG1N | LA VENECIANA IBERIAGLASS S.L. - SALAMANCA (12/02/2009) |  |
| ZSGG1O | LA VENECIANA IBERIAGLASS S.L. - VALLADOLID (12/02/2009) |  |
| ZSGG1P | LA VENECIANA IBERIAGLASS S.L. - VIGO (12/02/2009) |  |
| ZSGG1Q | LA VENECIANA IBERIAGLASS S.L. - OVIEDO (12/02/2009) |  |
| ZSGG1R | LA VENECIANA IBERIAGLASS S.L. - LA CORUÑA (12/02/2009) |  |
| ZSGG1S | LA VENECIANA IBERIAGLASS S.L. - LALÍN (12/02/2009) |  |
| ZSGG1T | LA VENECIANA IBERIAGLASS S.L. - CÓRDOBA (12/02/2009) |  |

### ZSGG2 Fabricantes doble acrist. SGG CLIMALIT y SGG CLIMALIT PLUS (12/02/2009)
Directorio de empresas Transformadores y distribuidores de Productos de Saint-Gobain
Fabricantes de doble acristalamiento SGG CLIMALIT y SGG CLIMALIT PLUS bajo licencia de Saint-Gobain Cristalería,S.L.
(ver archivo adjunto)

| Código | Descripción |
|---|---|
| ZSGG2A01 | ACRISTALAMIENTOS ERAUSQUIN SEVILLA, S.A. (12/02/2009) |
| ZSGG2A02 | ACRISTALAMIENTOS VINUESA, S.A. (12/02/2009) |
| ZSGG2A03 | CENTRAL VIDRIERA GRANADINA, S.L. (12/02/2009) |
| ZSGG2A04 | CENTRAL VIDRIERA GRANADINA, S.L. (12/02/2009) |
| ZSGG2A05 | CENTRAL VIDRIERA SEVILLANA, S.L. (12/02/2009) |
| ZSGG2A06 | CERVIGLAS, S.L. (12/02/2009) |
| ZSGG2A07 | CLANGOR CRISTALERÍAS, S.L. (12/02/2009) |
| ZSGG2A08 | CLIMACRI, S.A. (12/02/2009) |
| ZSGG2A09 | CLIMAVIT, S.A. (12/02/2009) |
| ZSGG2A10 | COMAYCO VIDRIO LA PLANA, S.L. (12/02/2009) |
| ZSGG2A11 | CRIDESA (12/02/2009) |
| ZSGG2A12 | CRISBAEX, S.L. (12/02/2009) |
| ZSGG2A13 | CRISTAL NORTE, S.L. (12/02/2009) |
| ZSGG2A14 | CRISTALERIA CECILIO, S.A. (12/02/2009) |
| ZSGG2A15 | CRISTALERÍA CREVILLENTE, S.L. (12/02/2009) |
| ZSGG2A16 | CRISTALERIA DERENZI, S.L. (12/02/2009) |
| ZSGG2A17 | CRISTALERIA ENCINAS, S.L. (12/02/2009) |
| ZSGG2A18 | CRISTALERIA IBERICA, S.A. (12/02/2009) |
| ZSGG2A19 | CRISTALERIA INSULAR, S.A. (12/02/2009) |
| ZSGG2A20 | CRISTALERIA INSULAR, S.A. (12/02/2009) |
| ZSGG2A21 | CRISTALERIA INSULAR, S.A. (12/02/2009) |
| ZSGG2A22 | CRISTALERÍA JINAMAR, S.A. (12/02/2009) |
| ZSGG2A23 | CRISTALERIA PADRONESA, S.L. (12/02/2009) |
| ZSGG2A24 | CRISTALERIA RAMOS Y RAMOS, S.L. (12/02/2009) |
| ZSGG2A25 | CRISTALERIA RECALDE, S.A. (12/02/2009) |
| ZSGG2A26 | CRISTALERIAS ERAUSQUIN MALAGA, S.A. (12/02/2009) |
| ZSGG2A27 | CRISTALERIAS PEDRO GARCIA, S.A. (12/02/2009) |
| ZSGG2A28 | CRISTALERIAS PLATIL, S.L. (12/02/2009) |
| ZSGG2A29 | CRISTALERIAS Y ALUMINIOS GUZMAN, S.L. (12/02/2009) |
| ZSGG2A30 | CRISTALERIAS Y SANITARIOS FORN, S.A. (12/02/2009) |
| ZSGG2A31 | EKOVIDRIO 2001, S.L. (12/02/2009) |
| ZSGG2A32 | FCA DE DOBLE ACRISTAL. DOMINGO BARROSO, S.L. (12/02/2009) |
| ZSGG2A33 | FUENCRISTAL, S.L. (12/02/2009) |
| ZSGG2A34 | GARCIA INDUSTRIA DEL VIDRIO, S.L. (12/02/2009) |
| ZSGG2A35 | HERMANOS OROZCO CRISTALERIAS, S.A. (12/02/2009) |
| ZSGG2A36 | HERMANOS SANCHEZ-PAJARES, S.A.L. (12/02/2009) |
| ZSGG2A37 | JOSE MONSERRAT, S.L. (12/02/2009) |
| ZSGG2A38 | K2VIDRIO, S.L. (12/02/2009) |
| ZSGG2A39 | LA VENECIANA CRISA-NORTE, S.A. (12/02/2009) |
| ZSGG2A40 | LA VENECIANA CRISA-NORTE, S.A. (12/02/2009) |
| ZSGG2A41 | LA VENECIANA IBERIAGLASS, S.L. (12/02/2009) |
| ZSGG2A42 | LA VENECIANA IBERIAGLASS, S.L. (12/02/2009) |
| ZSGG2A43 | LA VENECIANA IBERIAGLASS, S.L. (12/02/2009) |
| ZSGG2A44 | FACIL VITRUM (MECRIMAR) (12/02/2009) |
| ZSGG2A45 | METALVIDRE 2011 S.L.U. (12/02/2009) |
| ZSGG2A46 | NARVAEZ AISLAMIENTOS Y SEGURIDAD, S.L. (12/02/2009) |
| ZSGG2A47 | RAMOS INDUSTRIA DEL VIDRIO, S.L. (12/02/2009) |
| ZSGG2A48 | VALLS GERMANS, S.L. (12/02/2009) |
| ZSGG2A49 | VIDRES BARBERÁ, S.L. (12/02/2009) |
| ZSGG2A50 | VIDRES MALLORCA, S.L. (12/02/2009) |
| ZSGG2A51 | VIDRIALBA (12/02/2009) |
| ZSGG2A52 | VIDRIOS COBO, S.A. (12/02/2009) |
| ZSGG2A53 | VITRAL TANCAMENTS, S.L (12/02/2009) |

### ZSGG3 Fabricantes de vidrio templado SGG SECURIT (12/02/2009)
Directorio de empresas Transformadores y distribuidores de Productos de Saint-Gobain
Fabricantes de vidiro templado SGG SECURIT bajo licencia de Saint-Gobain Cristalería, S.L.
(ver archivo adjunto)

| Código | Descripción |
|---|---|
| ZSGG3A | CRISTALERÍAS ERAUSQUIN MÁLAGA, S.A. (12/02/2009) |
| ZSGG3B | CRISTALERÍAS Y ACRISTALAMIENTOS ERAUSQUIN SEVILLA S.A. (12/02/2009) |
| ZSGG3C | CRISTALERÍAS COGULLADA S.L. (12/02/2009) |
| ZSGG3J | K2GLASS, S.L. (12/02/2009) |
| ZSGG3E | CRISTALERÍA CREVILLENTE, S.L. (12/02/2009) |
| ZSGG3F | FACIL VITRUM (12/02/2009) |
| ZSGG3G | RAMOS INDUSTRIA DEL VIDRIO (12/02/2009) |
| ZSGG3H | FUENCRISTAL S.L. (12/02/2009) |
| ZSGG3I | LA VENECIANA CRISA-NORTE, S.A. (12/02/2009) |
| ZSGG3D | LA VENECIANA LALÍN (12/02/2009) |
| ZSGG3K | CERVIGLASS S.L. (12/02/2009) |

## PRODU_SGG SAINT-GOBAIN GLASS - productos

### E16___SGG SAINT-GOBAIN GLASS - acristalamiento simple

#### E16A__SGG1 SAINT-GOBAIN GLASS - vidrio plano recocido

##### E16AL_SGG SAINT-GOBAIN GLASS - vidrio flotado (Luna)

###### E16AL_SGG1 Vidrio flotado (Luna) extraclaro

**USGG08P11111002** m² SGG DIAMANT 4 mm
Precio: 47.95
Acristalamiento con vidrio flotado extraclaro monolítico SGG DIAMANT de 4 mm de espesor, con U=5,8 W/m²K y RW (C; Ctr)=30(-1;-3) , y fijación sobre carpintería con acuñado mediante calzos de apoyo perimetrales y laterales y sellado en frío con silicona incolora, incluso cortes de vidrio y colocación de junquillos, según NTE-FVP-8

| Código | Ud | Descripción | Rendimiento | Precio | Importe |
|---|---|---|---|---|---|
| OGENO01.0050 | h | Oficial 1ª vidriería (mano de obra) | 0.300 | 18.07 | 5.42 |
| PSGG08U11111002 | m² | Vidrio, flotado extraclaro, SGG DIAMANT 4 mm (material; 03/10/2008) | 1.006 | 36.23 | 36.45 |
| PGENP14.0467 | m | Sellado con silicona neutra (material) | 3.500 | 0.98 | 3.43 |
| PSGG04 | u | Pequeño material (material; 03/10/2008) | 1.000 | 1.25 | 1.25 |
| %CO | % | Costes indirectos (08/09/2008) | 3 % | 46.55 | 1.40 |
|  |  | Total |  |  | 47.95 |

**USGG08P11111003** m² SGG DIAMANT 5 mm
Precio: 57.61
Acristalamiento con vidrio flotado extraclaro monolítico SGG DIAMANT de 5 mm de espesor, con U=5,8 W/m²K y RW (C; Ctr)=30(-1;-2) , y fijación sobre carpintería con acuñado mediante calzos de apoyo perimetrales y laterales y sellado en frío con silicona incolora, incluso cortes de vidrio y colocación de junquillos, según NTE-FVP-8

| Código | Ud | Descripción | Rendimiento | Precio | Importe |
|---|---|---|---|---|---|
| OGENO01.0050 | h | Oficial 1ª vidriería | 0.350 | 18.07 | 6.32 |
| PSGG08U11111003 | m² | Vidrio, flotado extraclaro, SGG DIAMANT 5 mm (material; 03/10/2008) | 1.006 | 44.66 | 44.93 |
| PGENP14.0467 | m | Sellado con silicona neutra | 3.500 | 0.98 | 3.43 |
| PSGG04 | u | Pequeño material | 1.000 | 1.25 | 1.25 |
| %CO | % | Costes indirectos | 3 % | 55.93 | 1.68 |
|  |  | Total |  |  | 57.61 |

**USGG08P11111004** m² SGG DIAMANT 6 mm
Precio: 65.85
Acristalamiento con vidrio flotado extraclaro monolítico SGG DIAMANT de 6 mm de espesor, con U=5,7 W/m²K y RW (C; Ctr)=31(-1;-2) , y fijación sobre carpintería con acuñado mediante calzos de apoyo perimetrales y laterales y sellado en frío con silicona incolora, incluso cortes de vidrio y colocación de junquillos, según NTE-FVP-8

| Código | Ud | Descripción | Rendimiento | Precio | Importe |
|---|---|---|---|---|---|
| OGENO01.0050 | h | Oficial 1ª vidriería | 0.400 | 18.07 | 7.23 |
| PSGG08U11111004 | m² | Vidrio, flotado extraclaro, SGG DIAMANT 6 mm (material; 03/10/2008) | 1.006 | 51.71 | 52.02 |
| PGENP14.0467 | m | Sellado con silicona neutra | 3.500 | 0.98 | 3.43 |
| PSGG04 | u | Pequeño material | 1.000 | 1.25 | 1.25 |
| %CO | % | Costes indirectos | 3 % | 63.93 | 1.92 |
|  |  | Total |  |  | 65.85 |

**USGG08P11111005** m² SGG DIAMANT 8 mm
Precio: 87.49
Acristalamiento con vidrio flotado extraclaro monolítico SGG DIAMANT de 8 mm de espesor, con U=5,7 W/m²K y RW (C; Ctr)=32(-1;-2), y fijación sobre carpintería con acuñado mediante calzos de apoyo perimetrales y laterales y sellado en frío con silicona incolora, incluso cortes de vidrio y colocación de junquillos, según NTE-FVP-8

| Código | Ud | Descripción | Rendimiento | Precio | Importe |
|---|---|---|---|---|---|
| OGENO01.0050 | h | Oficial 1ª vidriería | 0.450 | 18.07 | 8.13 |
| PSGG08U11111005 | m² | Vidrio, flotado extraclaro, SGG DIAMANT 8 mm (material; 03/10/2008) | 1.006 | 71.7 | 72.13 |
| PGENP14.0467 | m | Sellado con silicona neutra | 3.500 | 0.98 | 3.43 |
| PSGG04 | u | Pequeño material | 1.000 | 1.25 | 1.25 |
| %CO | % | Costes indirectos | 3 % | 84.94 | 2.55 |
|  |  | Total |  |  | 87.49 |

**USGG08P11111006** m² SGG DIAMANT 10 mm
Precio: 111.68
Acristalamiento con vidrio flotado extraclaro monolítico SGG DIAMANT de 10 mm de espesor, con U=5,6 W/m²K y RW (C; Ctr)=33(-1;-2), y fijación sobre carpintería con acuñado mediante calzos de apoyo perimetrales y laterales y sellado en frío con silicona incolora, incluso cortes de vidrio y colocación de junquillos, según NTE-FVP-8

| Código | Ud | Descripción | Rendimiento | Precio | Importe |
|---|---|---|---|---|---|
| OGENO01.0050 | h | Oficial 1ª vidriería | 0.500 | 18.07 | 9.04 |
| PSGG08U11111006 | m² | Vidrio, flotado extraclaro, SGG DIAMANT 10 mm (material; 03/10/2008) | 1.006 | 94.15 | 94.71 |
| PGENP14.0467 | m | Sellado con silicona neutra | 3.500 | 0.98 | 3.43 |
| PSGG04 | u | Pequeño material | 1.000 | 1.25 | 1.25 |
| %CO | % | Costes indirectos | 3 % | 108.43 | 3.25 |
|  |  | Total |  |  | 111.68 |

**USGG08P11111007** m² SGG DIAMANT 12 mm
Precio: 167.53
Acristalamiento con vidrio flotado extraclaro monolítico SGG DIAMANT de 12 mm de espesor, con U=5,5 W/m²K y RW (C; Ctr)=34(0;-2) , y fijación sobre carpintería con acuñado mediante calzos de apoyo perimetrales y laterales y sellado en frío con silicona incolora, incluso cortes de vidrio y colocación de junquillos, según NTE-FVP-8

| Código | Ud | Descripción | Rendimiento | Precio | Importe |
|---|---|---|---|---|---|
| OGENO01.0050 | h | Oficial 1ª vidriería | 0.700 | 18.07 | 12.65 |
| PSGG08U11111007 | m² | Vidrio, flotado extraclaro, SGG DIAMANT 12 mm (material; 03/10/2008) | 1.006 | 144.45 | 145.32 |
| PGENP14.0467 | m | Sellado con silicona neutra | 3.500 | 0.98 | 3.43 |
| PSGG04 | u | Pequeño material | 1.000 | 1.25 | 1.25 |
| %CO | % | Costes indirectos | 3 % | 162.65 | 4.88 |
|  |  | Total |  |  | 167.53 |

**USGG08P11111008** m² SGG DIAMANT 15 mm
Precio: 290.34
Acristalamiento con vidrio flotado extraclaro monolítico SGG DIAMANT de 15 mm de espesor, con U=5,5 W/m²K y RW (C; Ctr)=36(-1;-3), y fijación sobre carpintería con acuñado mediante calzos de apoyo perimetrales y laterales y sellado en frío con silicona incolora, incluso cortes de vidrio y colocación de junquillos, según NTE-FVP-8

| Código | Ud | Descripción | Rendimiento | Precio | Importe |
|---|---|---|---|---|---|
| OGENO01.0050 | h | Oficial 1ª vidriería | 1.100 | 18.07 | 19.88 |
| PSGG08U11111008 | m² | Vidrio, flotado extraclaro, SGG DIAMANT 15 mm (material; 03/10/2008) | 1.006 | 255.41 | 256.94 |
| PGENP14.0467 | m | Sellado con silicona neutra | 3.500 | 0.98 | 3.43 |
| PSGG04 | u | Pequeño material | 1.300 | 1.25 | 1.63 |
| %CO | % | Costes indirectos | 3 % | 281.88 | 8.46 |
|  |  | Total |  |  | 290.34 |

**USGG08P11111009** m² SGG DIAMANT 19 mm
Precio: 385.28
Acristalamiento con vidrio flotado extraclaro monolítico SGG DIAMANT de 12 mm de espesor, con U=5,3 W/m²K y RW (C; Ctr)=37(-1;-3) , y fijación sobre carpintería con acuñado mediante calzos de apoyo perimetrales y laterales y sellado en frío con silicona incolora, incluso cortes de vidrio y colocación de junquillos, según NTE-FVP-8

| Código | Ud | Descripción | Rendimiento | Precio | Importe |
|---|---|---|---|---|---|
| OGENO01.0050 | h | Oficial 1ª vidriería | 1.300 | 18.07 | 23.49 |
| PSGG08U11111009 | m² | Vidrio, flotado extraclaro, SGG DIAMANT 19 mm (material; 03/10/2008) | 1.006 | 343.2 | 345.26 |
| PGENP14.0467 | m | Sellado con silicona neutra | 3.500 | 0.98 | 3.43 |
| PSGG04 | u | Pequeño material | 1.500 | 1.25 | 1.88 |
| %CO | % | Costes indirectos | 3 % | 374.06 | 11.22 |
|  |  | Total |  |  | 385.28 |

###### E16AL_SGG2 Vidrio flotado (Luna) incoloro

**USGG08P11112003** m² SGG PLANICLEAR 4 mm
Precio: 22.22
Acristalamiento con vidrio flotado incoloro monolítico SGG PLANICLEAR de 4 mm de espesor con U=5,8W/m²K y RW (C; Ctr)=30(-1;-3), fijación sobre carpintería con acuñado mediante calzos de apoyo perimetrales y laterales y sellado en frío con silicona incolora, incluso cortes de vidrio y colocación de junquillos, según NTE-FVP-8

| Código | Ud | Descripción | Rendimiento | Precio | Importe |
|---|---|---|---|---|---|
| OGENO01.0050 | h | Oficial 1ª vidriería | 0.300 | 18.07 | 5.42 |
| PSGG08U11112003 | m² | Vidrio, flotado incoloro, SGG PLANICLEAR 4 mm (material; 03/10/2008) | 1.006 | 11.4 | 11.47 |
| PGENP14.0467 | m | Sellado con silicona neutra | 3.500 | 0.98 | 3.43 |
| PSGG04 | u | Pequeño material | 1.000 | 1.25 | 1.25 |
| %CO | % | Costes indirectos | 3 % | 21.57 | 0.65 |
|  |  | Total |  |  | 22.22 |

**USGG08P11112004** m² SGG PLANICLEAR 5 mm
Precio: 26.12
Acristalamiento con vidrio flotado incoloro monolítico SGG PLANICLEAR de 5 mm de espesor con U=5,8W/m²K y RW (C; Ctr)=30(-1;-2), fijación sobre carpintería con acuñado mediante calzos de apoyo perimetrales y laterales y sellado en frío con silicona incolora, incluso cortes de vidrio y colocación de junquillos, según NTE-FVP-8

| Código | Ud | Descripción | Rendimiento | Precio | Importe |
|---|---|---|---|---|---|
| OGENO01.0050 | h | Oficial 1ª vidriería | 0.350 | 18.07 | 6.32 |
| PSGG08U11112004 | m² | Vidrio, flotado incoloro, SGG PLANICLEAR 5 mm (material; 03/10/2008) | 1.006 | 14.27 | 14.36 |
| PGENP14.0467 | m | Sellado con silicona neutra | 3.500 | 0.98 | 3.43 |
| PSGG04 | u | Pequeño material | 1.000 | 1.25 | 1.25 |
| %CO | % | Costes indirectos | 3 % | 25.36 | 0.76 |
|  |  | Total |  |  | 26.12 |

**USGG08P11112005** m² SGG PLANICLEAR 6 mm
Precio: 30.14
Acristalamiento con vidrio flotado incoloro monolítico SGG PLANICLEAR de 6 mm de espesor con U=5,7W/m²K y RW (C; Ctr)=31(-1;-2), fijación sobre carpintería con acuñado mediante calzos de apoyo perimetrales y laterales y sellado en frío con silicona incolora, incluso cortes de vidrio y colocación de junquillos, según NTE-FVP-8

| Código | Ud | Descripción | Rendimiento | Precio | Importe |
|---|---|---|---|---|---|
| OGENO01.0050 | h | Oficial 1ª vidriería | 0.400 | 18.07 | 7.23 |
| PSGG08U11112005 | m² | Vidrio, flotado incoloro, SGG PLANICLEAR 6 mm (material; 03/10/2008) | 1.006 | 17.25 | 17.35 |
| PGENP14.0467 | m | Sellado con silicona neutra | 3.500 | 0.98 | 3.43 |
| PSGG04 | u | Pequeño material | 1.000 | 1.25 | 1.25 |
| %CO | % | Costes indirectos | 3 % | 29.26 | 0.88 |
|  |  | Total |  |  | 30.14 |

**USGG08P11112006** m² SGG PLANICLEAR 8 mm
Precio: 37.96
Acristalamiento con vidrio flotado incoloro monolítico SGG PLANICLEAR de 8 mm de espesor con U=5,7W/m²K y RW (C; Ctr)=32(-1;-2), fijación sobre carpintería con acuñado mediante calzos de apoyo perimetrales y laterales y sellado en frío con silicona incolora, incluso cortes de vidrio y colocación de junquillos, según NTE-FVP-8

| Código | Ud | Descripción | Rendimiento | Precio | Importe |
|---|---|---|---|---|---|
| OGENO01.0050 | h | Oficial 1ª vidriería | 0.450 | 18.07 | 8.13 |
| PSGG08U11112006 | m² | Vidrio, flotado incoloro, SGG PLANICLEAR 8 mm (material; 03/10/2008) | 1.006 | 23.9 | 24.04 |
| PGENP14.0467 | m | Sellado con silicona neutra | 3.500 | 0.98 | 3.43 |
| PSGG04 | u | Pequeño material | 1.000 | 1.25 | 1.25 |
| %CO | % | Costes indirectos | 3 % | 36.85 | 1.11 |
|  |  | Total |  |  | 37.96 |

**USGG08P11112007** m² SGG PLANICLEAR 10 mm
Precio: 44.69
Acristalamiento con vidrio flotado incoloro monolítico SGG PLANICLEAR de 10 mm de espesor con U=5,6W/m²K y RW (C; Ctr)=33(-1;-2) , fijación sobre carpintería con acuñado mediante calzos de apoyo perimetrales y laterales y sellado en frío con silicona incolora, incluso cortes de vidrio y colocación de junquillos, según NTE-FVP-8

| Código | Ud | Descripción | Rendimiento | Precio | Importe |
|---|---|---|---|---|---|
| OGENO01.0050 | h | Oficial 1ª vidriería | 0.500 | 18.07 | 9.04 |
| PSGG08U11112007 | m² | Vidrio, flotado incoloro, SGG PLANICLEAR 10 mm (material; 03/10/2008) | 1.006 | 29.49 | 29.67 |
| PGENP14.0467 | m | Sellado con silicona neutra | 3.500 | 0.98 | 3.43 |
| PSGG04 | u | Pequeño material | 1.000 | 1.25 | 1.25 |
| %CO | % | Costes indirectos | 3 % | 43.39 | 1.30 |
|  |  | Total |  |  | 44.69 |

**USGG08P11112008** m² SGG PLANICLEAR 12 mm
Precio: 70.85
Acristalamiento con vidrio flotado incoloro monolítico SGG PLANICLEAR de 12 mm de espesor con U=5,5W/m²K y RW (C; Ctr)=34(0;-2), fijación sobre carpintería con acuñado mediante calzos de apoyo perimetrales y laterales y sellado en frío con silicona incolora, incluso cortes de vidrio y colocación de junquillos, según NTE-FVP-8

| Código | Ud | Descripción | Rendimiento | Precio | Importe |
|---|---|---|---|---|---|
| OGENO01.0050 | h | Oficial 1ª vidriería | 0.700 | 18.07 | 12.65 |
| PSGG08U11112008 | m² | Vidrio, flotado incoloro, SGG PLANICLEAR 12 mm (material; 03/10/2008) | 1.006 | 51.15 | 51.46 |
| PGENP14.0467 | m | Sellado con silicona neutra | 3.500 | 0.98 | 3.43 |
| PSGG04 | u | Pequeño material | 1.000 | 1.25 | 1.25 |
| %CO | % | Costes indirectos | 3 % | 68.79 | 2.06 |
|  |  | Total |  |  | 70.85 |

**USGG08P11112009** m² SGG PLANICLEAR 15 mm
Precio: 104.28
Acristalamiento con vidrio flotado incoloro monolítico SGG PLANICLEAR de 15 mm de espesor con U=5,5W/m²K y RW (C; Ctr)=36(-1;-3), fijación sobre carpintería con acuñado mediante calzos de apoyo perimetrales y laterales y sellado en frío con silicona incolora, incluso cortes de vidrio y colocación de junquillos, según NTE-FVP-8

| Código | Ud | Descripción | Rendimiento | Precio | Importe |
|---|---|---|---|---|---|
| OGENO01.0050 | h | Oficial 1ª vidriería | 1.100 | 18.07 | 19.88 |
| PSGG08U11112009 | m² | Vidrio, flotado incoloro, SGG PLANICLEAR 15 mm (material; 03/10/2008) | 1.006 | 75.84 | 76.30 |
| PGENP14.0467 | m | Sellado con silicona neutra | 3.500 | 0.98 | 3.43 |
| PSGG04 | u | Pequeño material | 1.300 | 1.25 | 1.63 |
| %CO | % | Costes indirectos | 3 % | 101.24 | 3.04 |
|  |  | Total |  |  | 104.28 |

**USGG08P11112010** m² SGG PLANICLEAR 19 mm
Precio: 134
Acristalamiento con vidrio flotado incoloro monolítico SGG PLANICLEAR de 19 mm de espesor con U=5,3W/m²K y RW (C; Ctr)=37(-1;-3), fijación sobre carpintería con acuñado mediante calzos de apoyo perimetrales y laterales y sellado en frío con silicona incolora, incluso cortes de vidrio y colocación de junquillos, según NTE-FVP-8

| Código | Ud | Descripción | Rendimiento | Precio | Importe |
|---|---|---|---|---|---|
| OGENO01.0050 | h | Oficial 1ª vidriería | 1.300 | 18.07 | 23.49 |
| PSGG08U11112010 | m² | Vidrio, flotado incoloro, SGG PLANICLEAR 19 mm (material; 03/10/2008) | 1.006 | 101.32 | 101.93 |
| PGENP14.0467 | m | Sellado con silicona neutra | 3.500 | 0.98 | 3.43 |
| PSGG04 | u | Pequeño material | 1.000 | 1.25 | 1.25 |
| %CO | % | Costes indirectos | 3 % | 130.10 | 3.90 |
|  |  | Total |  |  | 134 |

###### E16AL_SGG3 Vidrio flotado (Luna) color

###### E16AL_SGG31 Vidrio flotado (Luna) color bronce

**USGG08P11113002** m² SGG PARSOL bronce 4 mm
Precio: 30.67
Acristalamiento con vidrio flotado de color bronce en masa, monolítico SGG PARSOL BRONCE de 4 mm de espesor con U=5,8W/m²K y RW (C; Ctr)=30(-1;-3), fijación sobre carpintería con acuñado mediante calzos de apoyo perimetrales y laterales y sellado en frío con silicona incolora, incluso cortes de vidrio y colocación de junquillos, según NTE-FVP-8

| Código | Ud | Descripción | Rendimiento | Precio | Importe |
|---|---|---|---|---|---|
| OGENO01.0050 | h | Oficial 1ª vidriería | 0.300 | 18.07 | 5.42 |
| PSGG08U11113002 | m² | Vidrio, flotado de color en masa, SGG PARSOL bronce 4 mm (material; 03/10/2008) | 1.006 | 19.56 | 19.68 |
| PGENP14.0467 | m | Sellado con silicona neutra | 3.500 | 0.98 | 3.43 |
| PSGG04 | u | Pequeño material | 1.000 | 1.25 | 1.25 |
| %CO | % | Costes indirectos | 3 % | 29.78 | 0.89 |
|  |  | Total |  |  | 30.67 |

**USGG08P11113003** m² SGG PARSOL bronce 5 mm
Precio: 35.36
Acristalamiento con vidrio flotado de color bronce en masa, monolítico SGG PARSOL BRONCE de 5 mm de espesor con U=5,7W/m²K y RW (C; Ctr)=30(-1;-2), fijación sobre carpintería con acuñado mediante calzos de apoyo perimetrales y laterales y sellado en frío con silicona incolora, incluso cortes de vidrio y colocación de junquillos, según NTE-FVP-8

| Código | Ud | Descripción | Rendimiento | Precio | Importe |
|---|---|---|---|---|---|
| OGENO01.0050 | h | Oficial 1ª vidriería | 0.350 | 18.07 | 6.32 |
| PSGG08U11113003 | m² | Vidrio, flotado de color en masa, SGG PARSOL bronce 5 mm (material; 03/10/2008) | 1.006 | 23.19 | 23.33 |
| PGENP14.0467 | m | Sellado con silicona neutra | 3.500 | 0.98 | 3.43 |
| PSGG04 | u | Pequeño material | 1.000 | 1.25 | 1.25 |
| %CO | % | Costes indirectos | 3 % | 34.33 | 1.03 |
|  |  | Total |  |  | 35.36 |

**USGG08P11113004** m² SGG PARSOL bronce 6 mm
Precio: 41.1
Acristalamiento con vidrio flotado de color bronce en masa, monolítico SGG PARSOL BRONCE de 6 mm de espesor con U=5,7W/m²K y RW (C; Ctr)=31(-1;-2), fijación sobre carpintería con acuñado mediante calzos de apoyo perimetrales y laterales y sellado en frío con silicona incolora, incluso cortes de vidrio y colocación de junquillos, según NTE-FVP-8

| Código | Ud | Descripción | Rendimiento | Precio | Importe |
|---|---|---|---|---|---|
| OGENO01.0050 | h | Oficial 1ª vidriería | 0.400 | 18.07 | 7.23 |
| PSGG08U11113004 | m² | Vidrio, flotado de color en masa, SGG PARSOL bronce 6 mm (material; 03/10/2008) | 1.006 | 27.82 | 27.99 |
| PGENP14.0467 | m | Sellado con silicona neutra | 3.500 | 0.98 | 3.43 |
| PSGG04 | u | Pequeño material | 1.000 | 1.25 | 1.25 |
| %CO | % | Costes indirectos | 3 % | 39.90 | 1.20 |
|  |  | Total |  |  | 41.1 |

###### E16AL_SGG32 Vidrio flotado (Luna) color gris

**USGG08P11113009** m² SGG PARSOL gris 4 mm
Precio: 29.43
Acristalamiento con vidrio flotado de color gris en masa, monolítico SGG PARSOL GRIS de 4 mm de espesor con U=5,8W/m²K y RW (C; Ctr)=30(-1;-3), fijación sobre carpintería con acuñado mediante calzos de apoyo perimetrales y laterales y sellado en frío con silicona incolora, incluso cortes de vidrio y colocación de junquillos, según NTE-FVP-8

| Código | Ud | Descripción | Rendimiento | Precio | Importe |
|---|---|---|---|---|---|
| OGENO01.0050 | h | Oficial 1ª vidriería | 0.300 | 18.07 | 5.42 |
| PSGG08U11113009 | m² | Vidrio, flotado de color en masa, SGG PARSOL gris 4 mm (material; 03/10/2008) | 1.006 | 18.36 | 18.47 |
| PGENP14.0467 | m | Sellado con silicona neutra | 3.500 | 0.98 | 3.43 |
| PSGG04 | u | Pequeño material | 1.000 | 1.25 | 1.25 |
| %CO | % | Costes indirectos | 3 % | 28.57 | 0.86 |
|  |  | Total |  |  | 29.43 |

**USGG08P11113010** m² SGG PARSOL gris 5 mm
Precio: 35.11
Acristalamiento con vidrio flotado de color gris en masa, monolítico SGG PARSOL GRIS de 5 mm de espesor con U=5,7W/m²K y RW (C; Ctr)=30(-1;-2), fijación sobre carpintería con acuñado mediante calzos de apoyo perimetrales y laterales y sellado en frío con silicona incolora, incluso cortes de vidrio y colocación de junquillos, según NTE-FVP-8

| Código | Ud | Descripción | Rendimiento | Precio | Importe |
|---|---|---|---|---|---|
| OGENO01.0050 | h | Oficial 1ª vidriería | 0.350 | 18.07 | 6.32 |
| PSGG08U11113010 | m² | Vidrio, flotado de color en masa, SGG PARSOL gris 5 mm (material; 03/10/2008) | 1.006 | 22.95 | 23.09 |
| PGENP14.0467 | m | Sellado con silicona neutra | 3.500 | 0.98 | 3.43 |
| PSGG04 | u | Pequeño material | 1.000 | 1.25 | 1.25 |
| %CO | % | Costes indirectos | 3 % | 34.09 | 1.02 |
|  |  | Total |  |  | 35.11 |

**USGG08P11113011** m² SGG PARSOL gris 6 mm
Precio: 40.4
Acristalamiento con vidrio flotado de color gris en masa, monolítico SGG PARSOL GRIS de 6 mm de espesor con U=5,7W/m²K y RW (C; Ctr)=31(-1;-2), fijación sobre carpintería con acuñado mediante calzos de apoyo perimetrales y laterales y sellado en frío con silicona incolora, incluso cortes de vidrio y colocación de junquillos, según NTE-FVP-8

| Código | Ud | Descripción | Rendimiento | Precio | Importe |
|---|---|---|---|---|---|
| OGENO01.0050 | h | Oficial 1ª vidriería | 0.400 | 18.07 | 7.23 |
| PSGG08U11113011 | m² | Vidrio, flotado de color en masa, SGG PARSOL GRIS 6 mm (material; 03/10/2008) | 1.006 | 27.15 | 27.31 |
| PGENP14.0467 | m | Sellado con silicona neutra | 3.500 | 0.98 | 3.43 |
| PSGG04 | u | Pequeño material | 1.000 | 1.25 | 1.25 |
| %CO | % | Costes indirectos | 3 % | 39.22 | 1.18 |
|  |  | Total |  |  | 40.4 |

###### E16AL_SGG33 Vidrio flotado (Luna) color verde

**USGG08P11113015** m² SGG PARSOL verde 4 mm
Precio: 29.43
Acristalamiento con vidrio flotado de color verde en masa, monolítico SGG PARSOL VERDE de 4 mm de espesor con U=5,8W/m²K y RW (C; Ctr)=30(-1;-3), fijación sobre carpintería con acuñado mediante calzos de apoyo perimetrales y laterales y sellado en frío con silicona incolora, incluso cortes de vidrio y colocación de junquillos, según NTE-FVP-8

| Código | Ud | Descripción | Rendimiento | Precio | Importe |
|---|---|---|---|---|---|
| OGENO01.0050 | h | Oficial 1ª vidriería | 0.300 | 18.07 | 5.42 |
| PSGG08U11113015 | m² | Vidrio, flotado de color en masa, SGG PARSOL verde 4 mm (material; 03/10/2008) | 1.006 | 18.36 | 18.47 |
| PGENP14.0467 | m | Sellado con silicona neutra | 3.500 | 0.98 | 3.43 |
| PSGG04 | u | Pequeño material | 1.000 | 1.25 | 1.25 |
| %CO | % | Costes indirectos | 3 % | 28.57 | 0.86 |
|  |  | Total |  |  | 29.43 |

**USGG08P11113016** m² SGG PARSOL verde 5 mm
Precio: 35.11
Acristalamiento con vidrio flotado de color verde en masa, monolítico SGG PARSOL VERDE de 5 mm de espesor con U=5,7W/m²K y RW (C; Ctr)=30(-1;-2), fijación sobre carpintería con acuñado mediante calzos de apoyo perimetrales y laterales y sellado en frío con silicona incolora, incluso cortes de vidrio y colocación de junquillos, según NTE-FVP-8

| Código | Ud | Descripción | Rendimiento | Precio | Importe |
|---|---|---|---|---|---|
| OGENO01.0050 | h | Oficial 1ª vidriería | 0.350 | 18.07 | 6.32 |
| PSGG08U11113016 | m² | Vidrio, flotado de color en masa, SGG PARSOL verde 5 mm (material; 03/10/2008) | 1.006 | 22.95 | 23.09 |
| PGENP14.0467 | m | Sellado con silicona neutra | 3.500 | 0.98 | 3.43 |
| PSGG04 | u | Pequeño material | 1.000 | 1.25 | 1.25 |
| %CO | % | Costes indirectos | 3 % | 34.09 | 1.02 |
|  |  | Total |  |  | 35.11 |

**USGG08P11113017** m² SGG PARSOL verde 6 mm
Precio: 40.4
Acristalamiento con vidrio flotado de color verde en masa, monolítico SGG PARSOL VERDE de 6 mm de espesor con U=5,7W/m²K y RW (C; Ctr)=31(-1;-2), fijación sobre carpintería con acuñado mediante calzos de apoyo perimetrales y laterales y sellado en frío con silicona incolora, incluso cortes de vidrio y colocación de junquillos, según NTE-FVP-8

| Código | Ud | Descripción | Rendimiento | Precio | Importe |
|---|---|---|---|---|---|
| OGENO01.0050 | h | Oficial 1ª vidriería | 0.400 | 18.07 | 7.23 |
| PSGG08U11113017 | m² | Vidrio, flotado de color en masa, SGG PARSOL verde 6 mm (material; 03/10/2008) | 1.006 | 27.15 | 27.31 |
| PGENP14.0467 | m | Sellado con silicona neutra | 3.500 | 0.98 | 3.43 |
| PSGG04 | u | Pequeño material | 1.000 | 1.25 | 1.25 |
| %CO | % | Costes indirectos | 3 % | 39.22 | 1.18 |
|  |  | Total |  |  | 40.4 |

###### E16AL_SGG4 Vidrio flotado (Luna) autolimpiable

**USGG08P11114001** m² SGG BIOCLEAN 4 mm
Precio: 56.89
Acristalamiento con, vidrio flotado incoloro autolimpiable, monolítico, SGG BIOCLEAN de 4 mm de espesor con U=5,8 W/m²K y RW (C; Ctr)=30(-1;-3) dB, fijación sobre carpintería con acuñado mediante calzos de apoyo perimetrales y laterales y sellado en en frío con materiales compatibles con Bioclean, incluso cortes de vidrio y colocación de junquillos, según NTE-FVP-8

| Código | Ud | Descripción | Rendimiento | Precio | Importe |
|---|---|---|---|---|---|
| OGENO01.0050 | h | Oficial 1ª vidriería | 0.700 | 18.07 | 12.65 |
| PSGG08U11114001 | m² | Vidrio, flotado incoloro autolimpiable, SGG BIOCLEAN 4 mm (material; 03/10/2008) | 1.006 | 35.1 | 35.31 |
| PSGG03 | m | Sellado silicona compatible SGG BIOCLEAN II (material; 15/10/2008) | 3.500 | 1.54 | 5.39 |
| PSGG04 | u | Pequeño material | 1.500 | 1.25 | 1.88 |
| %CO | % | Costes indirectos | 3 % | 55.23 | 1.66 |
|  |  | Total |  |  | 56.89 |

**USGG08P11114002** m² SGG BIOCLEAN 6 mm
Precio: 69.4
Acristalamiento con, vidrio flotado incoloro autolimpiable, monolítico, SGG BIOCLEAN de 6 mm de espesor con U=5,7 W/m²K y RW (C; Ctr)=31(-1;-2) dB, fijación sobre carpintería con acuñado mediante calzos de apoyo perimetrales y laterales y sellado en en frío con materiales compatibles con Bioclean, incluso cortes de vidrio y colocación de junquillos, según NTE-FVP-8

| Código | Ud | Descripción | Rendimiento | Precio | Importe |
|---|---|---|---|---|---|
| OGENO01.0050 | h | Oficial 1ª vidriería | 0.700 | 18.07 | 12.65 |
| PSGG08U11114002 | m² | Vidrio, flotado incoloro autolimpiable, SGG BIOCLEAN 6 mm (material; 03/10/2008) | 1.006 | 47.18 | 47.46 |
| PSGG03 | m | Sellado silicona compatible SGG BIOCLEAN II | 3.500 | 1.54 | 5.39 |
| PSGG04 | u | Pequeño material | 1.500 | 1.25 | 1.88 |
| %CO | % | Costes indirectos | 3 % | 67.38 | 2.02 |
|  |  | Total |  |  | 69.4 |

**USGG08P11114003** m² SGG BIOCLEAN 8 mm
Precio: 80.84
Acristalamiento con, vidrio flotado incoloro autolimpiable, monolítico, SGG BIOCLEAN de 8 mm de espesor con U=5,6 W/m²K y RW (C; Ctr)=32(-1;-2) dB, fijación sobre carpintería con acuñado mediante calzos de apoyo perimetrales y laterales y sellado en en frío con materiales compatibles con Bioclean, incluso cortes de vidrio y colocación de junquillos, según NTE-FVP-8

| Código | Ud | Descripción | Rendimiento | Precio | Importe |
|---|---|---|---|---|---|
| OGENO01.0050 | h | Oficial 1ª vidriería | 0.700 | 18.07 | 12.65 |
| PSGG08U11114003 | m² | Vidrio, flotado incoloro autolimpiable, SGG BIOCLEAN 8 mm (material; 03/10/2008) | 1.006 | 58.22 | 58.57 |
| PSGG03 | m | Sellado silicona compatible SGG BIOCLEAN II | 3.500 | 1.54 | 5.39 |
| PSGG04 | u | Pequeño material | 1.500 | 1.25 | 1.88 |
| %CO | % | Costes indirectos | 3 % | 78.49 | 2.35 |
|  |  | Total |  |  | 80.84 |

**USGG08P11114004** m² SGG BIOCLEAN 10 mm
Precio: 95.12
Acristalamiento con, vidrio flotado incoloro autolimpiable, monolítico, SGG BIOCLEAN de 10 mm de espesor con U=5,6 W/m²K y RW (C; Ctr)=33(-1;-2) dB, fijación sobre carpintería con acuñado mediante calzos de apoyo perimetrales y laterales y sellado en en frío con materiales compatibles con Bioclean, incluso cortes de vidrio y colocación de junquillos, según NTE-FVP-8

| Código | Ud | Descripción | Rendimiento | Precio | Importe |
|---|---|---|---|---|---|
| OGENO01.0050 | h | Oficial 1ª vidriería | 0.800 | 18.07 | 14.46 |
| PSGG08U11114004 | m² | Vidrio, flotado incoloro autolimpiable, SGG BIOCLEAN 10 mm (material; 03/10/2008) | 1.006 | 70.2 | 70.62 |
| PSGG03 | m | Sellado silicona compatible SGG BIOCLEAN II | 3.500 | 1.54 | 5.39 |
| PSGG04 | u | Pequeño material | 1.500 | 1.25 | 1.88 |
| %CO | % | Costes indirectos | 3 % | 92.35 | 2.77 |
|  |  | Total |  |  | 95.12 |

###### E16AL_SGG5 Vidrio flotado (Luna) con capa de control solar

###### E16AL_SGG51 Vidrio flotado (Luna) con capa de control solar - plata

**USGG08P11115011** m² SGG ANTELIO plata 6 mm
Precio: 59.67
Acristalamiento con, vidrio flotado incoloro, monolítico, con capa de control solar, SGG ANTELIO PLATA de 6 mm de espesor con U=5,7 W/m²K y RW (C; Ctr)=31(-1;-2) dB, fijación sobre carpintería con acuñado mediante calzos de apoyo perimetrales y laterales y sellado en en frío con silicona neutra, incluso cortes de vidrio y colocación de junquillos, según NTE-FVP-8

| Código | Ud | Descripción | Rendimiento | Precio | Importe |
|---|---|---|---|---|---|
| OGENO01.0050 | h | Oficial 1ª vidriería | 0.400 | 18.07 | 7.23 |
| PSGG08U11115011 | m² | Vidrio, flotado incoloro con capa de control solar, SGG ANTELIO plata 6 mm (material; 03/10/2008) | 1.006 | 41.71 | 41.96 |
| PGENP14.0467 | m | Sellado con silicona neutra | 7.000 | 0.98 | 6.86 |
| PSGG04 | u | Pequeño material | 1.500 | 1.25 | 1.88 |
| %CO | % | Costes indirectos | 3 % | 57.93 | 1.74 |
|  |  | Total |  |  | 59.67 |

**USGG08P11115012** m² SGG ANTELIO plata 8 mm
Precio: 69.17
Acristalamiento con, vidrio flotado incoloro, monolítico, con capa de control solar, SGG ANTELIO PLATA de 8 mm de espesor con U=5,6 W/m²K y RW (C; Ctr)=32(-1;-2) dB, fijación sobre carpintería con acuñado mediante calzos de apoyo perimetrales y laterales y sellado en en frío con silicona neutra, incluso cortes de vidrio y colocación de junquillos, según NTE-FVP-8

| Código | Ud | Descripción | Rendimiento | Precio | Importe |
|---|---|---|---|---|---|
| OGENO01.0050 | h | Oficial 1ª vidriería | 0.450 | 18.07 | 8.13 |
| PSGG08U11115012 | m² | Vidrio, flotado incoloro con capa de control solar, SGG ANTELIO plata 8 mm (material; 03/10/2008) | 1.006 | 49.99 | 50.29 |
| PGENP14.0467 | m | Sellado con silicona neutra | 7.000 | 0.98 | 6.86 |
| PSGG04 | u | Pequeño material | 1.500 | 1.25 | 1.88 |
| %CO | % | Costes indirectos | 3 % | 67.16 | 2.01 |
|  |  | Total |  |  | 69.17 |

**USGG08P11115013** m² SGG ANTELIO plata 10 mm
Precio: 79.43
Acristalamiento con, vidrio flotado incoloro, monolítico, con capa de control solar, SGG ANTELIO PLATA de 10 mm de espesor con U=5,6 W/m²K y RW (C; Ctr)=33(-1;-2) dB, fijación sobre carpintería con acuñado mediante calzos de apoyo perimetrales y laterales y sellado en en frío con silicona neutra, incluso cortes de vidrio y colocación de junquillos, según NTE-FVP-8

| Código | Ud | Descripción | Rendimiento | Precio | Importe |
|---|---|---|---|---|---|
| OGENO01.0050 | h | Oficial 1ª vidriería | 0.500 | 18.07 | 9.04 |
| PSGG08U11115013 | m² | Vidrio, flotado incoloro con capa de control solar, SGG ANTELIO plata 10 mm (material; 03/10/2008) | 1.006 | 58.99 | 59.34 |
| PGENP14.0467 | m | Sellado con silicona neutra | 7.000 | 0.98 | 6.86 |
| PSGG04 | u | Pequeño material | 1.500 | 1.25 | 1.88 |
| %CO | % | Costes indirectos | 3 % | 77.12 | 2.31 |
|  |  | Total |  |  | 79.43 |

**USGG08P11115028** m² SGG MIRASTAR 6 mm
Precio: 72.03
Acristalamiento con, vidrio flotado incoloro, monolítico, con capa de control solar, SGG MIRASTAR de 6 mm de espesor con U=3,9 W/m²K y RW (C; Ctr)=31(-1;-2) dB, fijación sobre carpintería con acuñado mediante calzos de apoyo perimetrales y laterales y sellado en en frío con silicona neutra, incluso cortes de vidrio y colocación de junquillos, según NTE-FVP-8

| Código | Ud | Descripción | Rendimiento | Precio | Importe |
|---|---|---|---|---|---|
| OGENO01.0050 | h | Oficial 1ª vidriería | 0.400 | 18.07 | 7.23 |
| PSGG08U11115028 | m² | Vidrio, flotado incoloro con capa de control solar, SGG MIRASTAR 6mm (material; 03/10/2008) | 1.006 | 53.64 | 53.96 |
| PGENP14.0467 | m | Sellado con silicona neutra | 7.000 | 0.98 | 6.86 |
| PSGG04 | u | Pequeño material | 1.500 | 1.25 | 1.88 |
| %CO | % | Costes indirectos | 3 % | 69.93 | 2.10 |
|  |  | Total |  |  | 72.03 |

**USGG08P11115029** m² SGG MIRASTAR 8 mm
Precio: 83.14
Acristalamiento con, vidrio flotado incoloro, monolítico, con capa de control solar, SGG MIRASTAR de 8 mm de espesor con U=3,8 W/m²K y RW (C; Ctr)=32(-1;-2) dB, fijación sobre carpintería con acuñado mediante calzos de apoyo perimetrales y laterales y sellado en en frío con silicona neutra, incluso cortes de vidrio y colocación de junquillos, según NTE-FVP-8

| Código | Ud | Descripción | Rendimiento | Precio | Importe |
|---|---|---|---|---|---|
| OGENO01.0050 | h | Oficial 1ª vidriería | 0.450 | 18.07 | 8.13 |
| PSGG08U11115029 | m² | Vidrio, flotado incoloro con capa de control solar, SGG MIRASTAR 8mm (material; 03/10/2008) | 1.006 | 63.47 | 63.85 |
| PGENP14.0467 | m | Sellado con silicona neutra | 7.000 | 0.98 | 6.86 |
| PSGG04 | u | Pequeño material | 1.500 | 1.25 | 1.88 |
| %CO | % | Costes indirectos | 3 % | 80.72 | 2.42 |
|  |  | Total |  |  | 83.14 |

**USGG08P11115030** m² SGG MIRASTAR 10 mm
Precio: 97.46
Acristalamiento con, vidrio flotado incoloro, monolítico, con capa de control solar, SGG COOL-LITE ST 108 de 10 mm de espesor con U=3,8 W/m²K y RW (C; Ctr)=33(-1;-2) dB, fijación sobre carpintería con acuñado mediante calzos de apoyo perimetrales y laterales y sellado en en frío con silicona neutra, incluso cortes de vidrio y colocación de junquillos, según NTE-FVP-8

| Código | Ud | Descripción | Rendimiento | Precio | Importe |
|---|---|---|---|---|---|
| OGENO01.0050 | h | Oficial 1ª vidriería | 0.500 | 18.07 | 9.04 |
| PSGG08U11115030 | m² | Vidrio, flotado incoloro con capa de control solar, SGG MIRASTAR 10mm (material; 03/10/2008) | 1.006 | 76.38 | 76.84 |
| PGENP14.0467 | m | Sellado con silicona neutra | 7.000 | 0.98 | 6.86 |
| PSGG04 | u | Pequeño material | 1.500 | 1.25 | 1.88 |
| %CO | % | Costes indirectos | 3 % | 94.62 | 2.84 |
|  |  | Total |  |  | 97.46 |

**USGG08P11115031** m² SGG COOL-LITE ST 108 6 mm
Precio: 60.33
Acristalamiento con, vidrio flotado incoloro, monolítico, con capa de control solar, SGG COOL-LITE ST 108 de 6 mm de espesor con U=3,6 W/m²K y RW (C; Ctr)=31(-1;-2) dB, fijación sobre carpintería con acuñado mediante calzos de apoyo perimetrales y laterales y sellado en en frío con silicona neutra, incluso cortes de vidrio y colocación de junquillos, según NTE-FVP-8

| Código | Ud | Descripción | Rendimiento | Precio | Importe |
|---|---|---|---|---|---|
| OGENO01.0050 | h | Oficial 1ª vidriería | 0.400 | 18.07 | 7.23 |
| PSGG08U11115031 | m² | Vidrio, flotado incoloro con capa de control solar, SGG COOL-LITE ST 108 6mm (material; 03/10/2008) | 1.006 | 42.35 | 42.60 |
| PGENP14.0467 | m | Sellado con silicona neutra | 7.000 | 0.98 | 6.86 |
| PSGG04 | u | Pequeño material | 1.500 | 1.25 | 1.88 |
| %CO | % | Costes indirectos | 3 % | 58.57 | 1.76 |
|  |  | Total |  |  | 60.33 |

**USGG08P11115032** m² SGG COOL-LITE ST 108 8 mm
Precio: 75.55
Acristalamiento con, vidrio flotado incoloro, monolítico, con capa de control solar, SGG COOL-LITE ST 108 de 8 mm de espesor con U=3,6 W/m²K y RW (C; Ctr)=32(-1;-2) dB, fijación sobre carpintería con acuñado mediante calzos de apoyo perimetrales y laterales y sellado en en frío con silicona neutra, incluso cortes de vidrio y colocación de junquillos, según NTE-FVP-8

| Código | Ud | Descripción | Rendimiento | Precio | Importe |
|---|---|---|---|---|---|
| OGENO01.0050 | h | Oficial 1ª vidriería | 0.450 | 18.07 | 8.13 |
| PSGG08U11115032 | m² | Vidrio, flotado incoloro con capa de control solar, SGG COOL-LITE ST 108 8mm (material; 03/10/2008) | 1.006 | 56.14 | 56.48 |
| PGENP14.0467 | m | Sellado con silicona neutra | 7.000 | 0.98 | 6.86 |
| PSGG04 | u | Pequeño material | 1.500 | 1.25 | 1.88 |
| %CO | % | Costes indirectos | 3 % | 73.35 | 2.20 |
|  |  | Total |  |  | 75.55 |

**USGG08P11115033** m² SGG COOL-LITE ST 108 10 mm
Precio: 85.83
Acristalamiento con, vidrio flotado incoloro, monolítico, con capa de control solar, SGG COOL-LITE ST 108 de 10 mm de espesor con U=3,6 W/m²K y RW (C; Ctr)=33(-1;-2) dB, fijación sobre carpintería con acuñado mediante calzos de apoyo perimetrales y laterales y sellado en en frío con silicona neutra, incluso cortes de vidrio y colocación de junquillos, según NTE-FVP-8

| Código | Ud | Descripción | Rendimiento | Precio | Importe |
|---|---|---|---|---|---|
| OGENO01.0050 | h | Oficial 1ª vidriería | 0.500 | 18.07 | 9.04 |
| PSGG08U11115033 | m² | Vidrio, flotado incoloro con capa de control solar, SGG COOL-LITE ST 108 10mm (material; 03/10/2008) | 1.006 | 65.16 | 65.55 |
| PGENP14.0467 | m | Sellado con silicona neutra | 7.000 | 0.98 | 6.86 |
| PSGG04 | u | Pequeño material | 1.500 | 1.25 | 1.88 |
| %CO | % | Costes indirectos | 3 % | 83.33 | 2.50 |
|  |  | Total |  |  | 85.83 |

**USGG08P11115034** m² SGG COOL-LITE ST 120 6 mm
Precio: 60.7
Acristalamiento con, vidrio flotado incoloro, monolítico, con capa de control solar, SGG COOL-LITE ST 120 de 6 mm de espesor con U=5,2 W/m²K y RW (C; Ctr)=31(-1;-2) dB, fijación sobre carpintería con acuñado mediante calzos de apoyo perimetrales y laterales y sellado en en frío con silicona neutra, incluso cortes de vidrio y colocación de junquillos, según NTE-FVP-8

| Código | Ud | Descripción | Rendimiento | Precio | Importe |
|---|---|---|---|---|---|
| OGENO01.0050 | h | Oficial 1ª vidriería | 0.400 | 18.07 | 7.23 |
| PSGG08U11115034 | m² | Vidrio, flotado incoloro con capa de control solar, SGG COOL-LITE ST 120 6mm (material; 03/10/2008) | 1.006 | 42.7 | 42.96 |
| PGENP14.0467 | m | Sellado con silicona neutra | 7.000 | 0.98 | 6.86 |
| PSGG04 | u | Pequeño material | 1.500 | 1.25 | 1.88 |
| %CO | % | Costes indirectos | 3 % | 58.93 | 1.77 |
|  |  | Total |  |  | 60.7 |

**USGG08P11115035** m² SGG COOL-LITE ST 120 8 mm
Precio: 76.03
Acristalamiento con, vidrio flotado incoloro, monolítico, con capa de control solar, SGG COOL-LITE ST 120 de 8 mm de espesor con U=5,1 W/m²K y RW (C; Ctr)=32(-1;-2) dB, fijación sobre carpintería con acuñado mediante calzos de apoyo perimetrales y laterales y sellado en en frío con silicona neutra, incluso cortes de vidrio y colocación de junquillos, según NTE-FVP-8

| Código | Ud | Descripción | Rendimiento | Precio | Importe |
|---|---|---|---|---|---|
| OGENO01.0050 | h | Oficial 1ª vidriería | 0.450 | 18.07 | 8.13 |
| PSGG08U11115035 | m² | Vidrio, flotado incoloro con capa de control solar, SGG COOL-LITE ST 120 8mm (material; 03/10/2008) | 1.006 | 56.61 | 56.95 |
| PGENP14.0467 | m | Sellado con silicona neutra | 7.000 | 0.98 | 6.86 |
| PSGG04 | u | Pequeño material | 1.500 | 1.25 | 1.88 |
| %CO | % | Costes indirectos | 3 % | 73.82 | 2.21 |
|  |  | Total |  |  | 76.03 |

**USGG08P11115036** m² SGG COOL-LITE ST 120 10 mm
Precio: 86.48
Acristalamiento con, vidrio flotado incoloro, monolítico, con capa de control solar, SGG COOL-LITE ST 120 de 10 mm de espesor con U=5,1 W/m²K y RW (C; Ctr)=33(-1;-2) dB, fijación sobre carpintería con acuñado mediante calzos de apoyo perimetrales y laterales y sellado en en frío con silicona neutra, incluso cortes de vidrio y colocación de junquillos, según NTE-FVP-8

| Código | Ud | Descripción | Rendimiento | Precio | Importe |
|---|---|---|---|---|---|
| OGENO01.0050 | h | Oficial 1ª vidriería | 0.500 | 18.07 | 9.04 |
| PSGG08U11115036 | m² | Vidrio, flotado incoloro con capa de control solar, SGG COOL-LITE ST 120 10mm (material; 03/10/2008) | 1.006 | 65.79 | 66.18 |
| PGENP14.0467 | m | Sellado con silicona neutra | 7.000 | 0.98 | 6.86 |
| PSGG04 | u | Pequeño material | 1.500 | 1.25 | 1.88 |
| %CO | % | Costes indirectos | 3 % | 83.96 | 2.52 |
|  |  | Total |  |  | 86.48 |

**USGG08P11115037** m² SGG COOL-LITE ST 136 6 mm
Precio: 60.84
Acristalamiento con, vidrio flotado incoloro, monolítico, con capa de control solar, SGG COOL-LITE ST 136 de 6 mm de espesor con U=5,5 W/m²K y RW (C; Ctr)=31(-1;-2) dB, fijación sobre carpintería con acuñado mediante calzos de apoyo perimetrales y laterales y sellado en en frío con silicona neutra, incluso cortes de vidrio y colocación de junquillos, según NTE-FVP-8

| Código | Ud | Descripción | Rendimiento | Precio | Importe |
|---|---|---|---|---|---|
| OGENO01.0050 | h | Oficial 1ª vidriería | 0.400 | 18.07 | 7.23 |
| PSGG08U11115037 | m² | Vidrio, flotado incoloro con capa de control solar, SGG COOL-LITE ST 136 6mm (material; 03/10/2008) | 1.006 | 42.84 | 43.10 |
| PGENP14.0467 | m | Sellado con silicona neutra | 7.000 | 0.98 | 6.86 |
| PSGG04 | u | Pequeño material | 1.500 | 1.25 | 1.88 |
| %CO | % | Costes indirectos | 3 % | 59.07 | 1.77 |
|  |  | Total |  |  | 60.84 |

**USGG08P11115038** m² SGG COOL-LITE ST 136 8 mm
Precio: 76.28
Acristalamiento con, vidrio flotado incoloro, monolítico, con capa de control solar, SGG COOL-LITE ST 136 de 8 mm de espesor con U=5,4 W/m²K y RW (C; Ctr)=32(-1;-2) dB, fijación sobre carpintería con acuñado mediante calzos de apoyo perimetrales y laterales y sellado en en frío con silicona neutra, incluso cortes de vidrio y colocación de junquillos, según NTE-FVP-8

| Código | Ud | Descripción | Rendimiento | Precio | Importe |
|---|---|---|---|---|---|
| OGENO01.0050 | h | Oficial 1ª vidriería | 0.450 | 18.07 | 8.13 |
| PSGG08U11115038 | m² | Vidrio, flotado incoloro con capa de control solar, SGG COOL-LITE ST 136 8mm (material; 03/10/2008) | 1.006 | 56.85 | 57.19 |
| PGENP14.0467 | m | Sellado con silicona neutra | 7.000 | 0.98 | 6.86 |
| PSGG04 | u | Pequeño material | 1.500 | 1.25 | 1.88 |
| %CO | % | Costes indirectos | 3 % | 74.06 | 2.22 |
|  |  | Total |  |  | 76.28 |

**USGG08P11115039** m² SGG COOL-LITE ST 136 10 mm
Precio: 87.04
Acristalamiento con, vidrio flotado incoloro, monolítico, con capa de control solar, SGG COOL-LITE ST 136 de 10 mm de espesor con U=5,4 W/m²K y RW (C; Ctr)=33(-1;-2) dB, fijación sobre carpintería con acuñado mediante calzos de apoyo perimetrales y laterales y sellado en en frío con silicona neutra, incluso cortes de vidrio y colocación de junquillos, según NTE-FVP-8

| Código | Ud | Descripción | Rendimiento | Precio | Importe |
|---|---|---|---|---|---|
| OGENO01.0050 | h | Oficial 1ª vidriería | 0.500 | 18.07 | 9.04 |
| PSGG08U11115039 | m² | Vidrio, flotado incoloro con capa de control solar, SGG COOL-LITE ST 136 10mm (material; 03/10/2008) | 1.006 | 66.32 | 66.72 |
| PGENP14.0467 | m | Sellado con silicona neutra | 7.000 | 0.98 | 6.86 |
| PSGG04 | u | Pequeño material | 1.500 | 1.25 | 1.88 |
| %CO | % | Costes indirectos | 3 % | 84.50 | 2.54 |
|  |  | Total |  |  | 87.04 |

**USGG08P11115037_** m² SGG COOL-LITE ST Bright Silver 6 mm
Precio: 60.84
Acristalamiento con, vidrio flotado monolítico extraclaro DIAMANT con capa de control solar, SGG COOL-LITE ST Bright Silver de 6 mm de espesor con U=5,7 W/m²K y RW (C; Ctr)=31(-1;-2) dB, fijación sobre carpintería con acuñado mediante calzos de apoyo perimetrales y laterales y sellado en en frío con silicona neutra, incluso cortes de vidrio y colocación de junquillos, según NTE-FVP-8

| Código | Ud | Descripción | Rendimiento | Precio | Importe |
|---|---|---|---|---|---|
| OGENO01.0050 | h | Oficial 1ª vidriería | 0.400 | 18.07 | 7.23 |
| PSGG08U11115037 | m² | Vidrio, flotado incoloro con capa de control solar, SGG COOL-LITE ST 136 6mm | 1.006 | 42.84 | 43.10 |
| PGENP14.0467 | m | Sellado con silicona neutra | 7.000 | 0.98 | 6.86 |
| PSGG04 | u | Pequeño material | 1.500 | 1.25 | 1.88 |
| %CO | % | Costes indirectos | 3 % | 59.07 | 1.77 |
|  |  | Total |  |  | 60.84 |

**USGG08P11115038_** m² SGG COOL-LITE ST Bright Silver 8 mm
Precio: 76.28
Acristalamiento con vidrio flotado monolítico extraclaro DIAMANT con capa de control solar, SGG COOL-LITE ST Bright Silver de 8 mm de espesor con U=5,6 W/m²K y RW (C; Ctr)=32(-1;-2) dB, fijación sobre carpintería con acuñado mediante calzos de apoyo perimetrales y laterales y sellado en en frío con silicona neutra, incluso cortes de vidrio y colocación de junquillos, según NTE-FVP-8

| Código | Ud | Descripción | Rendimiento | Precio | Importe |
|---|---|---|---|---|---|
| OGENO01.0050 | h | Oficial 1ª vidriería | 0.450 | 18.07 | 8.13 |
| PSGG08U11115038_ | m² | Vidrio, flotado incoloro con capa de control solar, SGG COOL-LITE ST Bright Silver 8mm (material) | 1.006 | 56.85 | 57.19 |
| PGENP14.0467 | m | Sellado con silicona neutra | 7.000 | 0.98 | 6.86 |
| PSGG04 | u | Pequeño material | 1.500 | 1.25 | 1.88 |
| %CO | % | Costes indirectos | 3 % | 74.06 | 2.22 |
|  |  | Total |  |  | 76.28 |

**USGG08P11115039_** m² SGG COOL-LITE ST Bright Silver 10 mm
Precio: 87.04
Acristalamiento con con vidrio flotado monolítico extraclaro DIAMANT con capa de control solar, SGG COOL-LITE ST Bright Silver de 10 mm de espesor con U=5,6 W/m²K y RW (C; Ctr)=33(-1;-2) dB, fijación sobre carpintería con acuñado mediante calzos de apoyo perimetrales y laterales y sellado en en frío con silicona neutra, incluso cortes de vidrio y colocación de junquillos, según NTE-FVP-8

| Código | Ud | Descripción | Rendimiento | Precio | Importe |
|---|---|---|---|---|---|
| OGENO01.0050 | h | Oficial 1ª vidriería | 0.500 | 18.07 | 9.04 |
| PSGG08U11115039_ | m² | Vidrio, flotado incoloro con capa de control solar, SGG COOL-LITE ST Bright Silver 10mm (material) | 1.006 | 66.32 | 66.72 |
| PGENP14.0467 | m | Sellado con silicona neutra | 7.000 | 0.98 | 6.86 |
| PSGG04 | u | Pequeño material | 1.500 | 1.25 | 1.88 |
| %CO | % | Costes indirectos | 3 % | 84.50 | 2.54 |
|  |  | Total |  |  | 87.04 |

###### E16AL_SGG52 Vidrio flotado (Luna) con capa de control solar - bronce

**USGG08P11115020** m² SGG ANTELIO habana 5 mm
Precio: 59.18
Acristalamiento con, vidrio flotado bronce, monolítico, con capa de control solar, SGG ANTELIO HABANA de 5 mm de espesor con U=5,7 W/m²K y RW (C; Ctr)=30(-1;-2) dB, fijación sobre carpintería con acuñado mediante calzos de apoyo perimetrales y laterales y sellado en en frío con silicona neutra, incluso cortes de vidrio y colocación de junquillos, según NTE-FVP-8

| Código | Ud | Descripción | Rendimiento | Precio | Importe |
|---|---|---|---|---|---|
| OGENO01.0050 | h | Oficial 1ª vidriería | 0.350 | 18.07 | 6.32 |
| PSGG08U11115020 | m² | Vidrio, flotado bronce con capa de control solar, SGG ANTELIO habana 5 mm (material; 03/10/2008) | 1.006 | 42.15 | 42.40 |
| PGENP14.0467 | m | Sellado con silicona neutra | 7.000 | 0.98 | 6.86 |
| PSGG04 | u | Pequeño material | 1.500 | 1.25 | 1.88 |
| %CO | % | Costes indirectos | 3 % | 57.46 | 1.72 |
|  |  | Total |  |  | 59.18 |

**USGG08P11115021** m² SGG ANTELIO habana 6 mm
Precio: 65.85
Acristalamiento con, vidrio flotado bronce, monolítico, con capa de control solar, SGG ANTELIO HABANA de 6 mm de espesor con U=5,7 W/m²K y RW (C; Ctr)=31(-1;-2) dB, fijación sobre carpintería con acuñado mediante calzos de apoyo perimetrales y laterales y sellado en en frío con silicona neutra, incluso cortes de vidrio y colocación de junquillos, según NTE-FVP-8

| Código | Ud | Descripción | Rendimiento | Precio | Importe |
|---|---|---|---|---|---|
| OGENO01.0050 | h | Oficial 1ª vidriería | 0.400 | 18.07 | 7.23 |
| PSGG08U11115021 | m² | Vidrio, flotado bronce con capa de control solar, SGG ANTELIO habana 6 mm (material; 03/10/2008) | 1.006 | 47.67 | 47.96 |
| PGENP14.0467 | m | Sellado con silicona neutra | 7.000 | 0.98 | 6.86 |
| PSGG04 | u | Pequeño material | 1.500 | 1.25 | 1.88 |
| %CO | % | Costes indirectos | 3 % | 63.93 | 1.92 |
|  |  | Total |  |  | 65.85 |

**USGG08P11115022** m² SGG ANTELIO habana 8 mm
Precio: 75.9
Acristalamiento con, vidrio flotado bronce, monolítico, con capa de control solar, SGG ANTELIO HABANA de 8 mm de espesor con U=5,6 W/m²K y RW (C; Ctr)=32(-1;-2) dB, fijación sobre carpintería con acuñado mediante calzos de apoyo perimetrales y laterales y sellado en en frío con silicona neutra, incluso cortes de vidrio y colocación de junquillos, según NTE-FVP-8

| Código | Ud | Descripción | Rendimiento | Precio | Importe |
|---|---|---|---|---|---|
| OGENO01.0050 | h | Oficial 1ª vidriería | 0.450 | 18.07 | 8.13 |
| PSGG08U11115022 | m² | Vidrio, flotado bronce con capa de control solar, SGG ANTELIO habana 8 mm (material; 03/10/2008) | 1.006 | 56.48 | 56.82 |
| PGENP14.0467 | m | Sellado con silicona neutra | 7.000 | 0.98 | 6.86 |
| PSGG04 | u | Pequeño material | 1.500 | 1.25 | 1.88 |
| %CO | % | Costes indirectos | 3 % | 73.69 | 2.21 |
|  |  | Total |  |  | 75.9 |

**USGG08P11115023** m² SGG ANTELIO habana 10 mm
Precio: 86.84
Acristalamiento con, vidrio flotado BRONCE, monolítico, con capa de control solar, SGG ANTELIO HABANA de 10 mm de espesor con U=5,6 W/m²K y RW (C; Ctr)=32(-1;-2) dB, fijación sobre carpintería con acuñado mediante calzos de apoyo perimetrales y laterales y sellado en en frío con silicona neutra, incluso cortes de vidrio y colocación de junquillos, según NTE-FVP-8

| Código | Ud | Descripción | Rendimiento | Precio | Importe |
|---|---|---|---|---|---|
| OGENO01.0050 | h | Oficial 1ª vidriería | 0.500 | 18.07 | 9.04 |
| PSGG08U11115023 | m² | Vidrio, flotado bronce con capa de control solar, SGG ANTELIO habana 10 mm (material; 03/10/2008) | 1.006 | 66.13 | 66.53 |
| PGENP14.0467 | m | Sellado con silicona neutra | 7.000 | 0.98 | 6.86 |
| PSGG04 | u | Pequeño material | 1.500 | 1.25 | 1.88 |
| %CO | % | Costes indirectos | 3 % | 84.31 | 2.53 |
|  |  | Total |  |  | 86.84 |

###### E16AL_SGG54 Vidrio flotado (Luna) con capa de control solar - verde

**USGG08P11115018** m² SGG ANTELIO esmeralda 6 mm
Precio: 65.85
Acristalamiento con, vidrio flotado verde, monolítico, con capa de control solar, SGG ANTELIO ESMERALDA de 6 mm de espesor con U=5,7 W/m²K y RW (C; Ctr)=31(-1;-2) dB, fijación sobre carpintería con acuñado mediante calzos de apoyo perimetrales y laterales y sellado en en frío con silicona neutra, incluso cortes de vidrio y colocación de junquillos, según NTE-FVP-8

| Código | Ud | Descripción | Rendimiento | Precio | Importe |
|---|---|---|---|---|---|
| OGENO01.0050 | h | Oficial 1ª vidriería | 0.400 | 18.07 | 7.23 |
| PSGG08U11115018 | m² | Vidrio, flotado verde con capa de control solar, SGG ANTELIO esmeralda 6mm (material; 03/10/2008) | 1.006 | 47.67 | 47.96 |
| PGENP14.0467 | m | Sellado con silicona neutra | 7.000 | 0.98 | 6.86 |
| PSGG04 | u | Pequeño material | 1.500 | 1.25 | 1.88 |
| %CO | % | Costes indirectos | 3 % | 63.93 | 1.92 |
|  |  | Total |  |  | 65.85 |

**USGG08P11115019** m² SGG ANTELIO esmeralda 8 mm
Precio: 75.93
Acristalamiento con, vidrio flotado verde, monolítico, con capa de control solar, SGG ANTELIO ESMERALDA de 8 mm de espesor con U=5,6 W/m²K y RW (C; Ctr)=32(-1;-2) dB, fijación sobre carpintería con acuñado mediante calzos de apoyo perimetrales y laterales y sellado en en frío con silicona neutra, incluso cortes de vidrio y colocación de junquillos, según NTE-FVP-8

| Código | Ud | Descripción | Rendimiento | Precio | Importe |
|---|---|---|---|---|---|
| OGENO01.0050 | h | Oficial 1ª vidriería | 0.450 | 18.07 | 8.13 |
| PSGG08U11115019 | m² | Vidrio, flotado verde con capa de control solar, SGG ANTELIO esmeralda 8mm (material; 03/10/2008) | 1.006 | 56.51 | 56.85 |
| PGENP14.0467 | m | Sellado con silicona neutra | 7.000 | 0.98 | 6.86 |
| PSGG04 | u | Pequeño material | 1.500 | 1.25 | 1.88 |
| %CO | % | Costes indirectos | 3 % | 73.72 | 2.21 |
|  |  | Total |  |  | 75.93 |

**USGG08P111150116** m² SGG COOL-LITE ST 408 6 mm
Precio: 66.6
Acristalamiento con, vidrio flotado verde, monolítico, con capa de control solar, SGG COOL-LITE ST 408 de 6 mm de espesor con U=3,6 W/m²K y RW (C; Ctr)=31(-1;-2) dB, fijación sobre carpintería con acuñado mediante calzos de apoyo perimetrales y laterales y sellado en en frío con silicona neutra, incluso cortes de vidrio y colocación de junquillos, según NTE-FVP-8

| Código | Ud | Descripción | Rendimiento | Precio | Importe |
|---|---|---|---|---|---|
| OGENO01.0050 | h | Oficial 1ª vidriería | 0.400 | 18.07 | 7.23 |
| PSGG08U11115116 | m² | Vidrio, flotado verde con capa de control solar, SGG COOL-LITE ST 408 6mm (material; 03/10/2008) | 1.006 | 48.4 | 48.69 |
| PGENP14.0467 | m | Sellado con silicona neutra | 7.000 | 0.98 | 6.86 |
| PSGG04 | u | Pequeño material | 1.500 | 1.25 | 1.88 |
| %CO | % | Costes indirectos | 3 % | 64.66 | 1.94 |
|  |  | Total |  |  | 66.6 |

**USGG08P111150117** m² SGG COOL-LITE ST 408 8 mm
Precio: 84.89
Acristalamiento con, vidrio flotado verde, monolítico, con capa de control solar, SGG COOL-LITE ST 408 de 8 mm de espesor con U=3,6 W/m²K y RW (C; Ctr)=32(-1;-2) dB, fijación sobre carpintería con acuñado mediante calzos de apoyo perimetrales y laterales y sellado en en frío con silicona neutra, incluso cortes de vidrio y colocación de junquillos, según NTE-FVP-8

| Código | Ud | Descripción | Rendimiento | Precio | Importe |
|---|---|---|---|---|---|
| OGENO01.0050 | h | Oficial 1ª vidriería | 0.450 | 18.07 | 8.13 |
| PSGG08U11115117 | m² | Vidrio, flotado verde con capa de control solar, SGG COOL-LITE ST 408 8mm (material; 03/10/2008) | 1.006 | 65.16 | 65.55 |
| PGENP14.0467 | m | Sellado con silicona neutra | 7.000 | 0.98 | 6.86 |
| PSGG04 | u | Pequeño material | 1.500 | 1.25 | 1.88 |
| %CO | % | Costes indirectos | 3 % | 82.42 | 2.47 |
|  |  | Total |  |  | 84.89 |

**USGG08P111150118** m² SGG COOL-LITE ST 408 10 mm
Precio: 96.64
Acristalamiento con, vidrio flotado verde, monolítico, con capa de control solar, SGG COOL-LITE ST 408 de 10 mm de espesor con U=3,6 W/m²K y RW (C; Ctr)=33(-1;-2) dB, fijación sobre carpintería con acuñado mediante calzos de apoyo perimetrales y laterales y sellado en en frío con silicona neutra, incluso cortes de vidrio y colocación de junquillos, según NTE-FVP-8

| Código | Ud | Descripción | Rendimiento | Precio | Importe |
|---|---|---|---|---|---|
| OGENO01.0050 | h | Oficial 1ª vidriería | 0.450 | 18.07 | 8.13 |
| PSGG08U11115118 | m² | Vidrio, flotado verde con capa de control solar, SGG COOL-LITE ST 408 10mm (material; 03/10/2008) | 1.006 | 76.5 | 76.96 |
| PGENP14.0467 | m | Sellado con silicona neutra | 7.000 | 0.98 | 6.86 |
| PSGG04 | u | Pequeño material | 1.500 | 1.25 | 1.88 |
| %CO | % | Costes indirectos | 3 % | 93.83 | 2.81 |
|  |  | Total |  |  | 96.64 |

**USGG08P111150119** m² SGG COOL-LITE ST 420 6 mm
Precio: 67.06
Acristalamiento con, vidrio flotado verde, monolítico, con capa de control solar, SGG COOL-LITE ST 420 de 6 mm de espesor con U=5,2 W/m²K y RW (C; Ctr)=31(-1;-2) dB, fijación sobre carpintería con acuñado mediante calzos de apoyo perimetrales y laterales y sellado en en frío con silicona neutra, incluso cortes de vidrio y colocación de junquillos, según NTE-FVP-8

| Código | Ud | Descripción | Rendimiento | Precio | Importe |
|---|---|---|---|---|---|
| OGENO01.0050 | h | Oficial 1ª vidriería | 0.400 | 18.07 | 7.23 |
| PSGG08U11115119 | m² | Vidrio, flotado verde con capa de control solar, SGG COOL-LITE ST 420 6mm (material; 03/10/2008) | 1.006 | 48.85 | 49.14 |
| PGENP14.0467 | m | Sellado con silicona neutra | 7.000 | 0.98 | 6.86 |
| PSGG04 | u | Pequeño material | 1.500 | 1.25 | 1.88 |
| %CO | % | Costes indirectos | 3 % | 65.11 | 1.95 |
|  |  | Total |  |  | 67.06 |

**USGG08P111150120** m² SGG COOL-LITE ST 420 8 mm
Precio: 85.4
Acristalamiento con, vidrio flotado verde, monolítico, con capa de control solar, SGG COOL-LITE ST 420 de 8 mm de espesor con U=5,1 W/m²K y RW (C; Ctr)=32(-1;-2) dB, fijación sobre carpintería con acuñado mediante calzos de apoyo perimetrales y laterales y sellado en en frío con silicona neutra, incluso cortes de vidrio y colocación de junquillos, según NTE-FVP-8

| Código | Ud | Descripción | Rendimiento | Precio | Importe |
|---|---|---|---|---|---|
| OGENO01.0050 | h | Oficial 1ª vidriería | 0.450 | 18.07 | 8.13 |
| PSGG08U11115120 | m² | Vidrio, flotado verde con capa de control solar, SGG COOL-LITE ST 420 8mm (material; 03/10/2008) | 1.006 | 65.65 | 66.04 |
| PGENP14.0467 | m | Sellado con silicona neutra | 7.000 | 0.98 | 6.86 |
| PSGG04 | u | Pequeño material | 1.500 | 1.25 | 1.88 |
| %CO | % | Costes indirectos | 3 % | 82.91 | 2.49 |
|  |  | Total |  |  | 85.4 |

**USGG08P111150121** m² SGG COOL-LITE ST 420 10 mm
Precio: 98.23
Acristalamiento con, vidrio flotado verde, monolítico, con capa de control solar, SGG COOL-LITE ST 420 de 10 mm de espesor con U=5,1 W/m²K y RW (C; Ctr)=33(-1;-2) dB, fijación sobre carpintería con acuñado mediante calzos de apoyo perimetrales y laterales y sellado en en frío con silicona neutra, incluso cortes de vidrio y colocación de junquillos, según NTE-FVP-8

| Código | Ud | Descripción | Rendimiento | Precio | Importe |
|---|---|---|---|---|---|
| OGENO01.0050 | h | Oficial 1ª vidriería | 0.500 | 18.07 | 9.04 |
| PSGG08U11115121 | m² | Vidrio, flotado verde con capa de control solar, SGG COOL-LITE ST 420 10mm (material; 03/10/2008) | 1.006 | 77.13 | 77.59 |
| PGENP14.0467 | m | Sellado con silicona neutra | 7.000 | 0.98 | 6.86 |
| PSGG04 | u | Pequeño material | 1.500 | 1.25 | 1.88 |
| %CO | % | Costes indirectos | 3 % | 95.37 | 2.86 |
|  |  | Total |  |  | 98.23 |

**USGG08P111150122** m² SGG COOL-LITE ST 436 6 mm
Precio: 67.11
Acristalamiento con, vidrio flotado verde, monolítico, con capa de control solar, SGG COOL-LITE ST 436 de 6 mm de espesor con U=5,5 W/m²K y RW (C; Ctr)=31(-1;-2) dB, fijación sobre carpintería con acuñado mediante calzos de apoyo perimetrales y laterales y sellado en en frío con silicona neutra, incluso cortes de vidrio y colocación de junquillos, según NTE-FVP-8

| Código | Ud | Descripción | Rendimiento | Precio | Importe |
|---|---|---|---|---|---|
| OGENO01.0050 | h | Oficial 1ª vidriería | 0.400 | 18.07 | 7.23 |
| PSGG08U11115122 | m² | Vidrio, flotado verde con capa de control solar, SGG COOL-LITE ST 436 6mm (material; 03/10/2008) | 1.006 | 48.9 | 49.19 |
| PGENP14.0467 | m | Sellado con silicona neutra | 7.000 | 0.98 | 6.86 |
| PSGG04 | u | Pequeño material | 1.500 | 1.25 | 1.88 |
| %CO | % | Costes indirectos | 3 % | 65.16 | 1.95 |
|  |  | Total |  |  | 67.11 |

**USGG08P111150123** m² SGG COOL-LITE ST 436 8 mm
Precio: 85.62
Acristalamiento con, vidrio flotado verde, monolítico, con capa de control solar, SGG COOL-LITE ST 436 de 8 mm de espesor con U=5,4 W/m²K y RW (C; Ctr)=32(-1;-2) dB, fijación sobre carpintería con acuñado mediante calzos de apoyo perimetrales y laterales y sellado en en frío con silicona neutra, incluso cortes de vidrio y colocación de junquillos, según NTE-FVP-8

| Código | Ud | Descripción | Rendimiento | Precio | Importe |
|---|---|---|---|---|---|
| OGENO01.0050 | h | Oficial 1ª vidriería | 0.450 | 18.07 | 8.13 |
| PSGG08U11115123 | m² | Vidrio, flotado verde con capa de control solar, SGG COOL-LITE ST 436 8mm (material; 03/10/2008) | 1.006 | 65.86 | 66.26 |
| PGENP14.0467 | m | Sellado con silicona neutra | 7.000 | 0.98 | 6.86 |
| PSGG04 | u | Pequeño material | 1.500 | 1.25 | 1.88 |
| %CO | % | Costes indirectos | 3 % | 83.13 | 2.49 |
|  |  | Total |  |  | 85.62 |

**USGG08P111150124** m² SGG COOL-LITE ST 436 10 mm
Precio: 98.79
Acristalamiento con, vidrio flotado verde, monolítico, con capa de control solar, SGG COOL-LITE ST 436 de 10 mm de espesor con U=5,4 W/m²K y RW (C; Ctr)=33(-1;-2) dB, fijación sobre carpintería con acuñado mediante calzos de apoyo perimetrales y laterales y sellado en en frío con silicona neutra, incluso cortes de vidrio y colocación de junquillos, según NTE-FVP-8

| Código | Ud | Descripción | Rendimiento | Precio | Importe |
|---|---|---|---|---|---|
| OGENO01.0050 | h | Oficial 1ª vidriería | 0.500 | 18.07 | 9.04 |
| PSGG08U11115124 | m² | Vidrio, flotado verde con capa de control solar, SGG COOL-LITE ST 436 10mm (material; 03/10/2008) | 1.006 | 77.66 | 78.13 |
| PGENP14.0467 | m | Sellado con silicona neutra | 7.000 | 0.98 | 6.86 |
| PSGG04 | u | Pequeño material | 1.500 | 1.25 | 1.88 |
| %CO | % | Costes indirectos | 3 % | 95.91 | 2.88 |
|  |  | Total |  |  | 98.79 |

**USGG08P111150125** m² SGG COOL-LITE ST 450 6 mm
Precio: 66.86
Acristalamiento con, vidrio flotado verde, monolítico, con capa de control solar, SGG COOL-LITE ST 450 de 6 mm de espesor con U=5,6 W/m²K y RW (C; Ctr)=31(-1;-2) dB, fijación sobre carpintería con acuñado mediante calzos de apoyo perimetrales y laterales y sellado en en frío con silicona neutra, incluso cortes de vidrio y colocación de junquillos, según NTE-FVP-8

| Código | Ud | Descripción | Rendimiento | Precio | Importe |
|---|---|---|---|---|---|
| OGENO01.0050 | h | Oficial 1ª vidriería | 0.400 | 18.07 | 7.23 |
| PSGG08U11115125 | m² | Vidrio, flotado verde con capa de control solar, SGG COOL-LITE ST 450 6mm (material; 03/10/2008) | 1.006 | 48.65 | 48.94 |
| PGENP14.0467 | m | Sellado con silicona neutra | 7.000 | 0.98 | 6.86 |
| PSGG04 | u | Pequeño material | 1.500 | 1.25 | 1.88 |
| %CO | % | Costes indirectos | 3 % | 64.91 | 1.95 |
|  |  | Total |  |  | 66.86 |

**USGG08P111150126** m² SGG COOL-LITE ST 450 8 mm
Precio: 85.42
Acristalamiento con, vidrio flotado verde, monolítico, con capa de control solar, SGG COOL-LITE ST 450 de 8 mm de espesor con U=5,6 W/m²K y RW (C; Ctr)=32(-1;-2) dB, fijación sobre carpintería con acuñado mediante calzos de apoyo perimetrales y laterales y sellado en en frío con silicona neutra, incluso cortes de vidrio y colocación de junquillos, según NTE-FVP-8

| Código | Ud | Descripción | Rendimiento | Precio | Importe |
|---|---|---|---|---|---|
| OGENO01.0050 | h | Oficial 1ª vidriería | 0.450 | 18.07 | 8.13 |
| PSGG08U11115126 | m² | Vidrio, flotado verde con capa de control solar, SGG COOL-LITE ST 450 8mm (material; 03/10/2008) | 1.006 | 65.67 | 66.06 |
| PGENP14.0467 | m | Sellado con silicona neutra | 7.000 | 0.98 | 6.86 |
| PSGG04 | u | Pequeño material | 1.500 | 1.25 | 1.88 |
| %CO | % | Costes indirectos | 3 % | 82.93 | 2.49 |
|  |  | Total |  |  | 85.42 |

**USGG08P111150127** m² SGG COOL-LITE ST 450 10 mm
Precio: 98.33
Acristalamiento con, vidrio flotado verde, monolítico, con capa de control solar, SGG COOL-LITE ST 450 de 10 mm de espesor con U=5,5 W/m²K y RW (C; Ctr)=33(-1;-2) dB, fijación sobre carpintería con acuñado mediante calzos de apoyo perimetrales y laterales y sellado en en frío con silicona neutra, incluso cortes de vidrio y colocación de junquillos, según NTE-FVP-8

| Código | Ud | Descripción | Rendimiento | Precio | Importe |
|---|---|---|---|---|---|
| OGENO01.0050 | h | Oficial 1ª vidriería | 0.500 | 18.07 | 9.04 |
| PSGG08U11115127 | m² | Vidrio, flotado verde con capa de control solar, SGG COOL-LITE ST 450 10mm (material; 03/10/2008) | 1.006 | 77.23 | 77.69 |
| PGENP14.0467 | m | Sellado con silicona neutra | 7.000 | 0.98 | 6.86 |
| PSGG04 | u | Pequeño material | 1.500 | 1.25 | 1.88 |
| %CO | % | Costes indirectos | 3 % | 95.47 | 2.86 |
|  |  | Total |  |  | 98.33 |

**USGG08P111150128** m² SGG COOL-LITE ST 467 6 mm
Precio: 66.6
Acristalamiento con, vidrio flotado verde, monolítico, con capa de control solar, SGG COOL-LITE ST 467 de 6 mm de espesor con U=5,7 W/m²K y RW (C; Ctr)=31(-1;-2) dB, fijación sobre carpintería con acuñado mediante calzos de apoyo perimetrales y laterales y sellado en en frío con silicona neutra, incluso cortes de vidrio y colocación de junquillos, según NTE-FVP-8

| Código | Ud | Descripción | Rendimiento | Precio | Importe |
|---|---|---|---|---|---|
| OGENO01.0050 | h | Oficial 1ª vidriería | 0.400 | 18.07 | 7.23 |
| PSGG08U11115128 | m² | Vidrio, flotado verde con capa de control solar, SGG COOL-LITE ST 467 6mm (material; 03/10/2008) | 1.006 | 48.4 | 48.69 |
| PGENP14.0467 | m | Sellado con silicona neutra | 7.000 | 0.98 | 6.86 |
| PSGG04 | u | Pequeño material | 1.500 | 1.25 | 1.88 |
| %CO | % | Costes indirectos | 3 % | 64.66 | 1.94 |
|  |  | Total |  |  | 66.6 |

###### E16AL_SGG55 Vidrio flotado (Luna) con capa de control solar - azul

**USGG08P11115080** m² SGG COOL-LITE STB 120 4 mm
Precio: 54.59
Acristalamiento con, vidrio flotado incoloro, monolítico, con capa de control solar, SGG COOL-LITE STB 120 de 4 mm de espesor con U=5,3 W/m²K y RW (C; Ctr)=30(-1;-2) dB, fijación sobre carpintería con acuñado mediante calzos de apoyo perimetrales y laterales y sellado en en frío con silicona neutra, incluso cortes de vidrio y colocación de junquillos, según NTE-FVP-8

| Código | Ud | Descripción | Rendimiento | Precio | Importe |
|---|---|---|---|---|---|
| OGENO01.0050 | h | Oficial 1ª vidriería | 0.300 | 18.07 | 5.42 |
| PSGG08U11115080 | m² | Vidrio, flotado incoloro con capa de control solar, SGG COOL-LITE STB 120 4mm (material; 03/10/2008) | 1.006 | 38.61 | 38.84 |
| PGENP14.0467 | m | Sellado con silicona neutra | 7.000 | 0.98 | 6.86 |
| PSGG04 | u | Pequeño material | 1.500 | 1.25 | 1.88 |
| %CO | % | Costes indirectos | 3 % | 53.00 | 1.59 |
|  |  | Total |  |  | 54.59 |

**USGG08P11115081** m² SGG COOL-LITE STB 120 6 mm
Precio: 66.53
Acristalamiento con, vidrio flotado incoloro, monolítico, con capa de control solar, SGG COOL-LITE STB 120 de 6 mm de espesor con U=5,2 W/m²K y RW (C; Ctr)=31(-1;-2) dB, fijación sobre carpintería con acuñado mediante calzos de apoyo perimetrales y laterales y sellado en en frío con silicona neutra, incluso cortes de vidrio y colocación de junquillos, según NTE-FVP-8

| Código | Ud | Descripción | Rendimiento | Precio | Importe |
|---|---|---|---|---|---|
| OGENO01.0050 | h | Oficial 1ª vidriería | 0.400 | 18.07 | 7.23 |
| PSGG08U11115081 | m² | Vidrio, flotado incoloro con capa de control solar, SGG COOL-LITE STB 120 6mm (material; 03/10/2008) | 1.006 | 48.33 | 48.62 |
| PGENP14.0467 | m | Sellado con silicona neutra | 7.000 | 0.98 | 6.86 |
| PSGG04 | u | Pequeño material | 1.500 | 1.25 | 1.88 |
| %CO | % | Costes indirectos | 3 % | 64.59 | 1.94 |
|  |  | Total |  |  | 66.53 |

**USGG08P11115082** m² SGG COOL-LITE STB 120 8 mm
Precio: 75.55
Acristalamiento con, vidrio flotado incoloro, monolítico, con capa de control solar, SGG COOL-LITE STB 120 de 8 mm de espesor con U=5,2 W/m²K y RW (C; Ctr)=32(-1;-2) dB, fijación sobre carpintería con acuñado mediante calzos de apoyo perimetrales y laterales y sellado en en frío con silicona neutra, incluso cortes de vidrio y colocación de junquillos, según NTE-FVP-8

| Código | Ud | Descripción | Rendimiento | Precio | Importe |
|---|---|---|---|---|---|
| OGENO01.0050 | h | Oficial 1ª vidriería | 0.450 | 18.07 | 8.13 |
| PSGG08U11115082 | m² | Vidrio, flotado incoloro con capa de control solar, SGG COOL-LITE STB 120 8mm (material; 03/10/2008) | 1.006 | 56.14 | 56.48 |
| PGENP14.0467 | m | Sellado con silicona neutra | 7.000 | 0.98 | 6.86 |
| PSGG04 | u | Pequeño material | 1.500 | 1.25 | 1.88 |
| %CO | % | Costes indirectos | 3 % | 73.35 | 2.20 |
|  |  | Total |  |  | 75.55 |

**USGG08P11115083** m² SGG COOL-LITE STB 120 10 mm
Precio: 94.8
Acristalamiento con, vidrio flotado incoloro, monolítico, con capa de control solar, SGG COOL-LITE STB 120 de 10 mm de espesor con U=5,1 W/m²K y RW (C; Ctr)=33(-1;-2) dB, fijación sobre carpintería con acuñado mediante calzos de apoyo perimetrales y laterales y sellado en en frío con silicona neutra, incluso cortes de vidrio y colocación de junquillos, según NTE-FVP-8

| Código | Ud | Descripción | Rendimiento | Precio | Importe |
|---|---|---|---|---|---|
| OGENO01.0050 | h | Oficial 1ª vidriería | 0.500 | 18.07 | 9.04 |
| PSGG08U11115083 | m² | Vidrio, flotado incoloro con capa de control solar, SGG COOL-LITE STB 120 10mm (material; 03/10/2008) | 1.006 | 73.82 | 74.26 |
| PGENP14.0467 | m | Sellado con silicona neutra | 7.000 | 0.98 | 6.86 |
| PSGG04 | u | Pequeño material | 1.500 | 1.25 | 1.88 |
| %CO | % | Costes indirectos | 3 % | 92.04 | 2.76 |
|  |  | Total |  |  | 94.8 |

**USGG08P11115084** m² SGG COOL-LITE STB 136 4 mm
Precio: 55.15
Acristalamiento con, vidrio flotado incoloro, monolítico, con capa de control solar, SGG COOL-LITE STB 136 de 4 mm de espesor con U=5,5 W/m²K y RW (C; Ctr)=30(-1;-2) dB, fijación sobre carpintería con acuñado mediante calzos de apoyo perimetrales y laterales y sellado en en frío con silicona neutra, incluso cortes de vidrio y colocación de junquillos, según NTE-FVP-8

| Código | Ud | Descripción | Rendimiento | Precio | Importe |
|---|---|---|---|---|---|
| OGENO01.0050 | h | Oficial 1ª vidriería | 0.300 | 18.07 | 5.42 |
| PSGG08U11115084 | m² | Vidrio, flotado incoloro con capa de control solar, SGG COOL-LITE STB 136 4mm (material; 03/10/2008) | 1.006 | 39.15 | 39.38 |
| PGENP14.0467 | m | Sellado con silicona neutra | 7.000 | 0.98 | 6.86 |
| PSGG04 | u | Pequeño material | 1.500 | 1.25 | 1.88 |
| %CO | % | Costes indirectos | 3 % | 53.54 | 1.61 |
|  |  | Total |  |  | 55.15 |

**USGG08P11115085** m² SGG COOL-LITE STB 136 6 mm
Precio: 67.19
Acristalamiento con, vidrio flotado incoloro, monolítico, con capa de control solar, SGG COOL-LITE STB 136 de 6 mm de espesor con U=5,4 W/m²K y RW (C; Ctr)=31(-1;-2) dB, fijación sobre carpintería con acuñado mediante calzos de apoyo perimetrales y laterales y sellado en en frío con silicona neutra, incluso cortes de vidrio y colocación de junquillos, según NTE-FVP-8

| Código | Ud | Descripción | Rendimiento | Precio | Importe |
|---|---|---|---|---|---|
| OGENO01.0050 | h | Oficial 1ª vidriería | 0.400 | 18.07 | 7.23 |
| PSGG08U11115085 | m² | Vidrio, flotado incoloro con capa de control solar, SGG COOL-LITE STB 136 6mm (material; 03/10/2008) | 1.006 | 48.97 | 49.26 |
| PGENP14.0467 | m | Sellado con silicona neutra | 7.000 | 0.98 | 6.86 |
| PSGG04 | u | Pequeño material | 1.500 | 1.25 | 1.88 |
| %CO | % | Costes indirectos | 3 % | 65.23 | 1.96 |
|  |  | Total |  |  | 67.19 |

**USGG08P11115086** m² SGG COOL-LITE STB 136 8 mm
Precio: 76.32
Acristalamiento con, vidrio flotado incoloro, monolítico, con capa de control solar, SGG COOL-LITE STB 136 de 8 mm de espesor con U=5,3 W/m²K y RW (C; Ctr)=32(-1;-2) dB, fijación sobre carpintería con acuñado mediante calzos de apoyo perimetrales y laterales y sellado en en frío con silicona neutra, incluso cortes de vidrio y colocación de junquillos, según NTE-FVP-8

| Código | Ud | Descripción | Rendimiento | Precio | Importe |
|---|---|---|---|---|---|
| OGENO01.0050 | h | Oficial 1ª vidriería | 0.450 | 18.07 | 8.13 |
| PSGG08U11115086 | m² | Vidrio, flotado incoloro con capa de control solar, SGG COOL-LITE STB 136 8mm (material; 03/10/2008) | 1.006 | 56.89 | 57.23 |
| PGENP14.0467 | m | Sellado con silicona neutra | 7.000 | 0.98 | 6.86 |
| PSGG04 | u | Pequeño material | 1.500 | 1.25 | 1.88 |
| %CO | % | Costes indirectos | 3 % | 74.10 | 2.22 |
|  |  | Total |  |  | 76.32 |

**USGG08P11115087** m² SGG COOL-LITE STB 136 10 mm
Precio: 94.8
Acristalamiento con, vidrio flotado incoloro, monolítico, con capa de control solar, SGG COOL-LITE STB 136 de 10 mm de espesor con U=5,3 W/m²K y RW (C; Ctr)=33(-1;-2) dB, fijación sobre carpintería con acuñado mediante calzos de apoyo perimetrales y laterales y sellado en en frío con silicona neutra, incluso cortes de vidrio y colocación de junquillos, según NTE-FVP-8

| Código | Ud | Descripción | Rendimiento | Precio | Importe |
|---|---|---|---|---|---|
| OGENO01.0050 | h | Oficial 1ª vidriería | 0.500 | 18.07 | 9.04 |
| PSGG08U11115087 | m² | Vidrio, flotado incoloro con capa de control solar, SGG COOL-LITE STB 136 10mm (material; 03/10/2008) | 1.006 | 73.82 | 74.26 |
| PGENP14.0467 | m | Sellado con silicona neutra | 7.000 | 0.98 | 6.86 |
| PSGG04 | u | Pequeño material | 1.500 | 1.25 | 1.88 |
| %CO | % | Costes indirectos | 3 % | 92.04 | 2.76 |
|  |  | Total |  |  | 94.8 |

###### E16AL_SGG56 Vidrio flotado (Luna) con capa de control solar - incoloro

**USGG08P11115014** m² SGG ANTELIO incoloro 5 mm
Precio: 48.98
Acristalamiento con, vidrio flotado incoloro, monolítico, con capa de control solar, SGG ANTELIO INCOLORO de 5 mm de espesor con U=5,7 W/m²K y RW (C; Ctr)=30(-1;-2) dB, fijación sobre carpintería con acuñado mediante calzos de apoyo perimetrales y laterales y sellado en en frío con silicona neutra, incluso cortes de vidrio y colocación de junquillos, según NTE-FVP-8

| Código | Ud | Descripción | Rendimiento | Precio | Importe |
|---|---|---|---|---|---|
| OGENO01.0050 | h | Oficial 1ª vidriería | 0.350 | 18.07 | 6.32 |
| PSGG08U11115014 | m² | Vidrio, flotado incoloro con capa de control solar, SGG ANTELIO incoloro 5 mm (material; 03/10/2008) | 1.006 | 32.3 | 32.49 |
| PGENP14.0467 | m | Sellado con silicona neutra | 7.000 | 0.98 | 6.86 |
| PSGG04 | u | Pequeño material | 1.500 | 1.25 | 1.88 |
| %CO | % | Costes indirectos | 3 % | 47.55 | 1.43 |
|  |  | Total |  |  | 48.98 |

**USGG08P11115015** m² SGG ANTELIO incoloro 6 mm
Precio: 54.6
Acristalamiento con, vidrio flotado incoloro, monolítico, con capa de control solar, SGG ANTELIO INCOLORO de 6 mm de espesor con U=5,7 W/m²K y RW (C; Ctr)=31(-1;-2) dB, fijación sobre carpintería con acuñado mediante calzos de apoyo perimetrales y laterales y sellado en en frío con silicona neutra, incluso cortes de vidrio y colocación de junquillos, según NTE-FVP-8

| Código | Ud | Descripción | Rendimiento | Precio | Importe |
|---|---|---|---|---|---|
| OGENO01.0050 | h | Oficial 1ª vidriería | 0.400 | 18.07 | 7.23 |
| PSGG08U11115015 | m² | Vidrio, flotado incoloro con capa de control solar, SGG ANTELIO incoloro 6mm (material; 03/10/2008) | 1.006 | 36.82 | 37.04 |
| PGENP14.0467 | m | Sellado con silicona neutra | 7.000 | 0.98 | 6.86 |
| PSGG04 | u | Pequeño material | 1.500 | 1.25 | 1.88 |
| %CO | % | Costes indirectos | 3 % | 53.01 | 1.59 |
|  |  | Total |  |  | 54.6 |

**USGG08P11115016** m² SGG ANTELIO incoloro 8 mm
Precio: 63.53
Acristalamiento con, vidrio flotado incoloro, monolítico, con capa de control solar, SGG ANTELIO INCOLORO de 8 mm de espesor con U=5,6 W/m²K y RW (C; Ctr)=32(-1;-2) dB, fijación sobre carpintería con acuñado mediante calzos de apoyo perimetrales y laterales y sellado en en frío con silicona neutra, incluso cortes de vidrio y colocación de junquillos, según NTE-FVP-8

| Código | Ud | Descripción | Rendimiento | Precio | Importe |
|---|---|---|---|---|---|
| OGENO01.0050 | h | Oficial 1ª vidriería | 0.450 | 18.07 | 8.13 |
| PSGG08U11115016 | m² | Vidrio, flotado incoloro con capa de control solar, SGG ANTELIO incoloro 8mm (material; 03/10/2008) | 1.006 | 44.54 | 44.81 |
| PGENP14.0467 | m | Sellado con silicona neutra | 7.000 | 0.98 | 6.86 |
| PSGG04 | u | Pequeño material | 1.500 | 1.25 | 1.88 |
| %CO | % | Costes indirectos | 3 % | 61.68 | 1.85 |
|  |  | Total |  |  | 63.53 |

**USGG08P11115017** m² SGG ANTELIO incoloro 10 mm
Precio: 73.16
Acristalamiento con, vidrio flotado incoloro, monolítico, con capa de control solar, SGG ANTELIO INCOLORO de 10 mm de espesor con U=5,6 W/m²K y RW (C; Ctr)=33(-1;-2) dB, fijación sobre carpintería con acuñado mediante calzos de apoyo perimetrales y laterales y sellado en en frío con silicona neutra, incluso cortes de vidrio y colocación de junquillos, según NTE-FVP-8

| Código | Ud | Descripción | Rendimiento | Precio | Importe |
|---|---|---|---|---|---|
| OGENO01.0050 | h | Oficial 1ª vidriería | 0.500 | 18.07 | 9.04 |
| PSGG08U11115017 | m² | Vidrio, flotado incoloro con capa de control solar, SGG ANTELIO incoloro 10mm (material; 03/10/2008) | 1.006 | 52.93 | 53.25 |
| PGENP14.0467 | m | Sellado con silicona neutra | 7.000 | 0.98 | 6.86 |
| PSGG04 | u | Pequeño material | 1.500 | 1.25 | 1.88 |
| %CO | % | Costes indirectos | 3 % | 71.03 | 2.13 |
|  |  | Total |  |  | 73.16 |

###### E16AL_SGG57 Vidrio flotado (Luna) con capa de control solar - neutro

**USGG08P11115040** m² SGG COOL-LITE ST 150 4 mm
Precio: 49.6
Acristalamiento con, vidrio flotado incoloro, monolítico, con capa de control solar, SGG COOL-LITE ST 150 de 4 mm de espesor con U=5,7 W/m²K y RW (C; Ctr)=30(-1;-2) dB, fijación sobre carpintería con acuñado mediante calzos de apoyo perimetrales y laterales y sellado en en frío con silicona neutra, incluso cortes de vidrio y colocación de junquillos, según NTE-FVP-8

| Código | Ud | Descripción | Rendimiento | Precio | Importe |
|---|---|---|---|---|---|
| OGENO01.0050 | h | Oficial 1ª vidriería | 0.300 | 18.07 | 5.42 |
| PSGG08U11115040 | m² | Vidrio, flotado incoloro con capa de control solar, SGG COOL-LITE ST 150 4mm (material; 03/10/2008) | 1.006 | 33.8 | 34.00 |
| PGENP14.0467 | m | Sellado con silicona neutra | 7.000 | 0.98 | 6.86 |
| PSGG04 | u | Pequeño material | 1.500 | 1.25 | 1.88 |
| %CO | % | Costes indirectos | 3 % | 48.16 | 1.44 |
|  |  | Total |  |  | 49.6 |

**USGG08P11115041** m² SGG COOL-LITE ST 150 6 mm
Precio: 60.92
Acristalamiento con, vidrio flotado incoloro, monolítico, con capa de control solar, SGG COOL-LITE ST 150 de 6 mm de espesor con U=5,6 W/m²K y RW (C; Ctr)=31(-1;-2) dB, fijación sobre carpintería con acuñado mediante calzos de apoyo perimetrales y laterales y sellado en en frío con silicona neutra, incluso cortes de vidrio y colocación de junquillos, según NTE-FVP-8

| Código | Ud | Descripción | Rendimiento | Precio | Importe |
|---|---|---|---|---|---|
| OGENO01.0050 | h | Oficial 1ª vidriería | 0.400 | 18.07 | 7.23 |
| PSGG08U11115041 | m² | Vidrio, flotado incoloro con capa de control solar, SGG COOL-LITE ST 150 6mm (material; 03/10/2008) | 1.006 | 42.92 | 43.18 |
| PGENP14.0467 | m | Sellado con silicona neutra | 7.000 | 0.98 | 6.86 |
| PSGG04 | u | Pequeño material | 1.500 | 1.25 | 1.88 |
| %CO | % | Costes indirectos | 3 % | 59.15 | 1.77 |
|  |  | Total |  |  | 60.92 |

**USGG08P11115042** m² SGG COOL-LITE ST 150 8 mm
Precio: 76.48
Acristalamiento con, vidrio flotado incoloro, monolítico, con capa de control solar, SGG COOL-LITE ST 150 de 8 mm de espesor con U=5,6 W/m²K y RW (C; Ctr)=32(-1;-2) dB, fijación sobre carpintería con acuñado mediante calzos de apoyo perimetrales y laterales y sellado en en frío con silicona neutra, incluso cortes de vidrio y colocación de junquillos, según NTE-FVP-8

| Código | Ud | Descripción | Rendimiento | Precio | Importe |
|---|---|---|---|---|---|
| OGENO01.0050 | h | Oficial 1ª vidriería | 0.450 | 18.07 | 8.13 |
| PSGG08U11115042 | m² | Vidrio, flotado incoloro con capa de control solar, SGG COOL-LITE ST 150 8mm (material; 03/10/2008) | 1.006 | 57.04 | 57.38 |
| PGENP14.0467 | m | Sellado con silicona neutra | 7.000 | 0.98 | 6.86 |
| PSGG04 | u | Pequeño material | 1.500 | 1.25 | 1.88 |
| %CO | % | Costes indirectos | 3 % | 74.25 | 2.23 |
|  |  | Total |  |  | 76.48 |

**USGG08P11115043** m² SGG COOL-LITE ST 150 10 mm
Precio: 87.29
Acristalamiento con, vidrio flotado incoloro, monolítico, con capa de control solar, SGG COOL-LITE ST 150 de 10 mm de espesor con U=5,5 W/m²K y RW (C; Ctr)=33(-1;-2) dB, fijación sobre carpintería con acuñado mediante calzos de apoyo perimetrales y laterales y sellado en en frío con silicona neutra, incluso cortes de vidrio y colocación de junquillos, según NTE-FVP-8

| Código | Ud | Descripción | Rendimiento | Precio | Importe |
|---|---|---|---|---|---|
| OGENO01.0050 | h | Oficial 1ª vidriería | 0.500 | 18.07 | 9.04 |
| PSGG08U11115043 | m² | Vidrio, flotado incoloro con capa de control solar, SGG COOL-LITE ST 150 10mm (material; 03/10/2008) | 1.006 | 66.57 | 66.97 |
| PGENP14.0467 | m | Sellado con silicona neutra | 7.000 | 0.98 | 6.86 |
| PSGG04 | u | Pequeño material | 1.500 | 1.25 | 1.88 |
| %CO | % | Costes indirectos | 3 % | 84.75 | 2.54 |
|  |  | Total |  |  | 87.29 |

**USGG08P11115044** m² SGG COOL-LITE ST 167 4 mm
Precio: 49.74
Acristalamiento con, vidrio flotado incoloro, monolítico, con capa de control solar, SGG COOL-LITE ST 167 de 4 mm de espesor con U=5,7 W/m²K y RW (C; Ctr)=30(-1;-3) dB, fijación sobre carpintería con acuñado mediante calzos de apoyo perimetrales y laterales y sellado en en frío con silicona neutra, incluso cortes de vidrio y colocación de junquillos, según NTE-FVP-8

| Código | Ud | Descripción | Rendimiento | Precio | Importe |
|---|---|---|---|---|---|
| OGENO01.0050 | h | Oficial 1ª vidriería | 0.300 | 18.07 | 5.42 |
| PSGG08U11115044 | m² | Vidrio, flotado incoloro con capa de control solar, SGG COOL-LITE ST 167 4mm (material; 03/10/2008) | 1.006 | 33.93 | 34.13 |
| PGENP14.0467 | m | Sellado con silicona neutra | 7.000 | 0.98 | 6.86 |
| PSGG04 | u | Pequeño material | 1.500 | 1.25 | 1.88 |
| %CO | % | Costes indirectos | 3 % | 48.29 | 1.45 |
|  |  | Total |  |  | 49.74 |

**USGG08P11115045** m² SGG COOL-LITE ST 167 6 mm
Precio: 60.96
Acristalamiento con, vidrio flotado incoloro, monolítico, con capa de control solar, SGG COOL-LITE ST 167 de 6 mm de espesor con U=5,6 W/m²K y RW (C; Ctr)=31(-1;-2) dB, fijación sobre carpintería con acuñado mediante calzos de apoyo perimetrales y laterales y sellado en en frío con silicona neutra, incluso cortes de vidrio y colocación de junquillos, según NTE-FVP-8

| Código | Ud | Descripción | Rendimiento | Precio | Importe |
|---|---|---|---|---|---|
| OGENO01.0050 | h | Oficial 1ª vidriería | 0.400 | 18.07 | 7.23 |
| PSGG08U11115045 | m² | Vidrio, flotado incoloro con capa de control solar, SGG COOL-LITE ST 167 6mm (material; 03/10/2008) | 1.006 | 42.95 | 43.21 |
| PGENP14.0467 | m | Sellado con silicona neutra | 7.000 | 0.98 | 6.86 |
| PSGG04 | u | Pequeño material | 1.500 | 1.25 | 1.88 |
| %CO | % | Costes indirectos | 3 % | 59.18 | 1.78 |
|  |  | Total |  |  | 60.96 |

**USGG08P11115046** m² SGG COOL-LITE ST 167 8 mm
Precio: 76.55
Acristalamiento con, vidrio flotado incoloro, monolítico, con capa de control solar, SGG COOL-LITE ST 167 de 8 mm de espesor con U=5,6 W/m²K y RW (C; Ctr)=32(-1;-2) dB, fijación sobre carpintería con acuñado mediante calzos de apoyo perimetrales y laterales y sellado en en frío con silicona neutra, incluso cortes de vidrio y colocación de junquillos, según NTE-FVP-8

| Código | Ud | Descripción | Rendimiento | Precio | Importe |
|---|---|---|---|---|---|
| OGENO01.0050 | h | Oficial 1ª vidriería | 0.450 | 18.07 | 8.13 |
| PSGG08U11115046 | m² | Vidrio, flotado incoloro con capa de control solar, SGG COOL-LITE ST 167 8mm (material; 03/10/2008) | 1.006 | 57.11 | 57.45 |
| PGENP14.0467 | m | Sellado con silicona neutra | 7.000 | 0.98 | 6.86 |
| PSGG04 | u | Pequeño material | 1.500 | 1.25 | 1.88 |
| %CO | % | Costes indirectos | 3 % | 74.32 | 2.23 |
|  |  | Total |  |  | 76.55 |

**USGG08P11115047** m² SGG COOL-LITE ST 167 10 mm
Precio: 87.47
Acristalamiento con, vidrio flotado incoloro, monolítico, con capa de control solar, SGG COOL-LITE ST 167 de 10 mm de espesor con U=5,5 W/m²K y RW (C; Ctr)=33(-1;-2) dB, fijación sobre carpintería con acuñado mediante calzos de apoyo perimetrales y laterales y sellado en en frío con silicona neutra, incluso cortes de vidrio y colocación de junquillos, según NTE-FVP-8

| Código | Ud | Descripción | Rendimiento | Precio | Importe |
|---|---|---|---|---|---|
| OGENO01.0050 | h | Oficial 1ª vidriería | 0.500 | 18.07 | 9.04 |
| PSGG08U11115047 | m² | Vidrio, flotado incoloro con capa de control solar, SGG COOL-LITE ST 167 10mm (material; 03/10/2008) | 1.006 | 66.74 | 67.14 |
| PGENP14.0467 | m | Sellado con silicona neutra | 7.000 | 0.98 | 6.86 |
| PSGG04 | u | Pequeño material | 1.500 | 1.25 | 1.88 |
| %CO | % | Costes indirectos | 3 % | 84.92 | 2.55 |
|  |  | Total |  |  | 87.47 |

###### E16AL_SGG8 Vidrio flotado (Luna) espejo

###### E16AL_SGG81 Vidrio flotado (Luna) espejo incoloro

**USGG08P111181006** m² SGG ESPEJO MIRALITE REVOLUTION 3mm
Precio: 39.93
Espejo plateado SGG MIRALITE REVOLUTION realizado con un vidrio SGG PLANICLEAR de 3mm. plateado por su cara posterior, incluso canteado perimetral y taladros.

| Código | Ud | Descripción | Rendimiento | Precio | Importe |
|---|---|---|---|---|---|
| OGENO01.0050 | h | Oficial 1ª vidriería | 0.850 | 18.07 | 15.36 |
| PSGG08P111181006 | m² | Espejo incoloro SGG MIRALITE REVOLUTION 3mm (material) | 1.006 | 15.36 | 15.45 |
| PGENP14.0453 | m | Canteado espejo (material) | 4.000 | 0.92 | 3.68 |
| PGENP14.0469 | u | Taladros espejo d<10mm (material) | 4.000 | 1.07 | 4.28 |
| %CO | % | Costes indirectos | 3 % | 38.77 | 1.16 |
|  |  | Total |  |  | 39.93 |

**USGG08P111181007** m² SGG ESPEJO MIRALITE REVOLUTION 4mm
Precio: 42.22
Espejo plateado SGG MIRALITE REVOLUTION realizado con un vidrio SGG PLANICLEAR de 4mm. plateado por su cara posterior, incluso canteado perimetral y taladros.

| Código | Ud | Descripción | Rendimiento | Precio | Importe |
|---|---|---|---|---|---|
| OGENO01.0050 | h | Oficial 1ª vidriería | 0.850 | 18.07 | 15.36 |
| PSGG08P111181007 | m² | Espejo incoloro SGG MIRALITE REVOLUTION 4mm (material) | 1.006 | 17.56 | 17.67 |
| PGENP14.0453 | m | Canteado espejo | 4.000 | 0.92 | 3.68 |
| PGENP14.0469 | u | Taladros espejo d<10mm | 4.000 | 1.07 | 4.28 |
| %CO | % | Costes indirectos | 3 % | 40.99 | 1.23 |
|  |  | Total |  |  | 42.22 |

**USGG08P111181008** m² SGG ESPEJO MIRALITE REVOLUTION 5mm
Precio: 47.57
Espejo plateado SGG MIRALITE REVOLUTION realizado con un vidrio SGG PLANICLEAR de 5mm. plateado por su cara posterior, incluso canteado perimetral y taladros.

| Código | Ud | Descripción | Rendimiento | Precio | Importe |
|---|---|---|---|---|---|
| OGENO01.0050 | h | Oficial 1ª vidriería | 1.000 | 18.07 | 18.07 |
| PSGG08P111181008 | m² | Espejo incoloro SGG MIRALITE REVOLUTION 5mm (material) | 1.006 | 20.03 | 20.15 |
| PGENP14.0453 | m | Canteado espejo | 4.000 | 0.92 | 3.68 |
| PGENP14.0469 | u | Taladros espejo d<10mm | 4.000 | 1.07 | 4.28 |
| %CO | % | Costes indirectos | 3 % | 46.18 | 1.39 |
|  |  | Total |  |  | 47.57 |

**USGG08P111181009** m² SGG ESPEJO MIRALITE REVOLUTION 6mm
Precio: 51.03
Espejo plateado SGG MIRALITE REVOLUTION realizado con un vidrio SGG PLANICLEAR de 6mm. plateado por su cara posterior, incluso canteado perimetral y taladros.

| Código | Ud | Descripción | Rendimiento | Precio | Importe |
|---|---|---|---|---|---|
| OGENO01.0050 | h | Oficial 1ª vidriería | 1.000 | 18.07 | 18.07 |
| PSGG08P111181009 | m² | Espejo incoloro SGG MIRALITE REVOLUTION 6mm (material) | 1.006 | 23.37 | 23.51 |
| PGENP14.0453 | m | Canteado espejo | 4.000 | 0.92 | 3.68 |
| PGENP14.0469 | u | Taladros espejo d<10mm | 4.000 | 1.07 | 4.28 |
| %CO | % | Costes indirectos | 3 % | 49.54 | 1.49 |
|  |  | Total |  |  | 51.03 |

**USGG08P111181010** m² SGG ESPEJO MIRALITE REVOLUTION 8mm
Precio: 60.65
Espejo plateado SGG MIRALITE REVOLUTION realizado con un vidrio SGG PLANICLEAR de 8mm. plateado por su cara posterior, incluso canteado perimetral y taladros.

| Código | Ud | Descripción | Rendimiento | Precio | Importe |
|---|---|---|---|---|---|
| OGENO01.0050 | h | Oficial 1ª vidriería | 1.000 | 18.07 | 18.07 |
| PSGG08P111181010 | m² | Espejo incoloro SGG MIRALITE REVOLUTION 8mm (material) | 1.006 | 32.65 | 32.85 |
| PGENP14.0453 | m | Canteado espejo | 4.000 | 0.92 | 3.68 |
| PGENP14.0469 | u | Taladros espejo d<10mm | 4.000 | 1.07 | 4.28 |
| %CO | % | Costes indirectos | 3 % | 58.88 | 1.77 |
|  |  | Total |  |  | 60.65 |

###### E16AL_SGG82 Vidrio flotado (Luna) espejo color

**USGG08P111182010** m² SGG ESPEJO MIRALITE REVOLUTION PARSOL bronce 4mm
Precio: 47.4
Espejo plateado SGG MIRALITE REVOLUTION realizado con un vidrio SGG PARSOL BRONCE de 4mm. plateado por su cara posterior, incluso canteado perimetral y taladros.

| Código | Ud | Descripción | Rendimiento | Precio | Importe |
|---|---|---|---|---|---|
| OGENO01.0050 | h | Oficial 1ª vidriería | 0.850 | 18.07 | 15.36 |
| PSGG08U111182010 | m² | Espejo SGG MIRALITE REVOLUTION PARSOL bronce 4mm (material) | 1.006 | 22.56 | 22.70 |
| PGENP14.0453 | m | Canteado espejo | 4.000 | 0.92 | 3.68 |
| PGENP14.0469 | u | Taladros espejo d<10mm | 4.000 | 1.07 | 4.28 |
| %CO | % | Costes indirectos | 3 % | 46.02 | 1.38 |
|  |  | Total |  |  | 47.4 |

**USGG08P111182011** m² SGG ESPEJO MIRALITE REVOLUTION PARSOL bronce 5mm
Precio: 53.63
Espejo plateado SGG MIRALITE REVOLUTION realizado con un vidrio SGG PARSOL BRONCE de 5mm. plateado por su cara posterior, incluso canteado perimetral y taladros.

| Código | Ud | Descripción | Rendimiento | Precio | Importe |
|---|---|---|---|---|---|
| OGENO01.0050 | h | Oficial 1ª vidriería | 1.000 | 18.07 | 18.07 |
| PSGG08U111182011 | m² | Espejo SGG MIRALITE REVOLUTION PARSOL bronce 5mm (material) | 1.006 | 25.88 | 26.04 |
| PGENP14.0453 | m | Canteado espejo | 4.000 | 0.92 | 3.68 |
| PGENP14.0469 | u | Taladros espejo d<10mm | 4.000 | 1.07 | 4.28 |
| %CO | % | Costes indirectos | 3 % | 52.07 | 1.56 |
|  |  | Total |  |  | 53.63 |

**USGG08P111182012** m² SGG ESPEJO MIRALITE REVOLUTION PARSOL bronce 6mm
Precio: 55.87
Espejo plateado SGG MIRALITE REVOLUTION realizado con un vidrio SGG PARSOL BRONCE de 6mm. plateado por su cara posterior, incluso canteado perimetral y taladros.

| Código | Ud | Descripción | Rendimiento | Precio | Importe |
|---|---|---|---|---|---|
| OGENO01.0050 | h | Oficial 1ª vidriería | 1.000 | 18.07 | 18.07 |
| PSGG08U111182012 | m² | Espejo SGG MIRALITE REVOLUTION PARSOL bronce 6mm (material) | 1.006 | 28.04 | 28.21 |
| PGENP14.0453 | m | Canteado espejo | 4.000 | 0.92 | 3.68 |
| PGENP14.0469 | u | Taladros espejo d<10mm | 4.000 | 1.07 | 4.28 |
| %CO | % | Costes indirectos | 3 % | 54.24 | 1.63 |
|  |  | Total |  |  | 55.87 |

**USGG08P111182013** m² SGG ESPEJO MIRALITE REVOLUTION PARSOL gris 4mm
Precio: 47.4
Espejo plateado SGG MIRALITE REVOLUTION realizado con un vidrio SGG PARSOL GRIS de 4mm. plateado por su cara posterior, incluso canteado perimetral y taladros.

| Código | Ud | Descripción | Rendimiento | Precio | Importe |
|---|---|---|---|---|---|
| OGENO01.0050 | h | Oficial 1ª vidriería | 0.850 | 18.07 | 15.36 |
| PSGG08U111182013 | m² | Espejo SGG MIRALITE REVOLUTION PARSOL gris 4mm (material) | 1.006 | 22.56 | 22.70 |
| PGENP14.0453 | m | Canteado espejo | 4.000 | 0.92 | 3.68 |
| PGENP14.0469 | u | Taladros espejo d<10mm | 4.000 | 1.07 | 4.28 |
| %CO | % | Costes indirectos | 3 % | 46.02 | 1.38 |
|  |  | Total |  |  | 47.4 |

**USGG08P111182014** m² SGG ESPEJO MIRALITE REVOLUTION PARSOL gris 5mm
Precio: 53.63
Espejo plateado SGG MIRALITE REVOLUTION realizado con un vidrio SGG PARSOL GRIS de 5mm. plateado por su cara posterior, incluso canteado perimetral y taladros.

| Código | Ud | Descripción | Rendimiento | Precio | Importe |
|---|---|---|---|---|---|
| OGENO01.0050 | h | Oficial 1ª vidriería | 1.000 | 18.07 | 18.07 |
| PSGG08U111182014 | m² | Espejo SGG MIRALITE REVOLUTION PARSOL gris 5mm (material) | 1.006 | 25.88 | 26.04 |
| PGENP14.0453 | m | Canteado espejo | 4.000 | 0.92 | 3.68 |
| PGENP14.0469 | u | Taladros espejo d<10mm | 4.000 | 1.07 | 4.28 |
| %CO | % | Costes indirectos | 3 % | 52.07 | 1.56 |
|  |  | Total |  |  | 53.63 |

**USGG08P111182015** m² SGG ESPEJO MIRALITE REVOLUTION PARSOL gris 6mm
Precio: 55.87
Espejo plateado SGG MIRALITE REVOLUTION realizado con un vidrio SGG PARSOL GRIS de 6mm.plateado por su cara posterior,incluso canteado perimetral y taladros.

| Código | Ud | Descripción | Rendimiento | Precio | Importe |
|---|---|---|---|---|---|
| OGENO01.0050 | h | Oficial 1ª vidriería | 1.000 | 18.07 | 18.07 |
| PSGG08U111182015 | m² | Espejo SGG MIRALITE REVOLUTION PARSOL gris 6mm (material) | 1.006 | 28.04 | 28.21 |
| PGENP14.0453 | m | Canteado espejo | 4.000 | 0.92 | 3.68 |
| PGENP14.0469 | u | Taladros espejo d<10mm | 4.000 | 1.07 | 4.28 |
| %CO | % | Costes indirectos | 3 % | 54.24 | 1.63 |
|  |  | Total |  |  | 55.87 |

**USGG08P111182016** m² SGG ESPEJO MIRALITE REVOLUTION PARSOL verde 4mm
Precio: 47.4
Espejo plateado SGG MIRALITE REVOLUTION realizado con un vidrio SGG PARSOL VERDE de 4mm. plateado por su cara posterior, incluso canteado perimetral y taladros.

| Código | Ud | Descripción | Rendimiento | Precio | Importe |
|---|---|---|---|---|---|
| OGENO01.0050 | h | Oficial 1ª vidriería | 0.850 | 18.07 | 15.36 |
| PSGG08U111182016 | m² | Espejo SGG MIRALITE REVOLUTION PARSOL verde 4mm (material) | 1.006 | 22.56 | 22.70 |
| PGENP14.0453 | m | Canteado espejo | 4.000 | 0.92 | 3.68 |
| PGENP14.0469 | u | Taladros espejo d<10mm | 4.000 | 1.07 | 4.28 |
| %CO | % | Costes indirectos | 3 % | 46.02 | 1.38 |
|  |  | Total |  |  | 47.4 |

**USGG08P111182017** m² SGG ESPEJO MIRALITE REVOLUTION PARSOL verde 5mm
Precio: 53.63
Espejo plateado SGG MIRALITE REVOLUTION realizado con un vidrio SGG PARSOL VERDE de 5mm. plateado por su cara posterior, incluso canteado perimetral y taladros.

| Código | Ud | Descripción | Rendimiento | Precio | Importe |
|---|---|---|---|---|---|
| OGENO01.0050 | h | Oficial 1ª vidriería | 1.000 | 18.07 | 18.07 |
| PSGG08U111182017 | m² | Espejo SGG MIRALITE REVOLUTION PARSOL verde 5mm (material) | 1.006 | 25.88 | 26.04 |
| PGENP14.0453 | m | Canteado espejo | 4.000 | 0.92 | 3.68 |
| PGENP14.0469 | u | Taladros espejo d<10mm | 4.000 | 1.07 | 4.28 |
| %CO | % | Costes indirectos | 3 % | 52.07 | 1.56 |
|  |  | Total |  |  | 53.63 |

**USGG08P111182018** m² SGG ESPEJO MIRALITE REVOLUTION PARSOL verde 6mm
Precio: 55.87
Espejo plateado SGG MIRALITE REVOLUTION realizado con un vidrio SGG PARSOL VERDE de 6mm. plateado por su cara posterior, incluso canteado perimetral y taladros.

| Código | Ud | Descripción | Rendimiento | Precio | Importe |
|---|---|---|---|---|---|
| OGENO01.0050 | h | Oficial 1ª vidriería | 1.000 | 18.07 | 18.07 |
| PSGG08U111182018 | m² | Espejo SGG MIRALITE REVOLUTION PARSOL verde 6mm (material) | 1.006 | 28.04 | 28.21 |
| PGENP14.0453 | m | Canteado espejo | 4.000 | 0.92 | 3.68 |
| PGENP14.0469 | u | Taladros espejo d<10mm | 4.000 | 1.07 | 4.28 |
| %CO | % | Costes indirectos | 3 % | 54.24 | 1.63 |
|  |  | Total |  |  | 55.87 |

###### E16AL_SGG9 Vidrio flotado (Luna) vidrio mateado al ácido incoloro

**USGG08P1111101001** m² SGG SATINOVO mate 4mm
Precio: 36.84
Acristalamiento con vidrio traslúcido difusor, mateado al ácido SGG SATINOVO MATE de 4 mm de espesor, fijación sobre carpintería con acuñado mediante calzos de apoyo perimetrales y laterales y sellado en frío con silicona incolora, incluso cortes de vidrio y colocación de junquillos, según NTE-FVP-8

| Código | Ud | Descripción | Rendimiento | Precio | Importe |
|---|---|---|---|---|---|
| OGENO01.0050 | h | Oficial 1ª vidriería | 0.450 | 18.07 | 8.13 |
| PSGG08U1111101001 | m² | Vidrio mateado al ácido SGG SATINOVO mate 4mm (material; 03/10/2008) | 1.012 | 22.2 | 22.47 |
| PGENP14.0467 | m | Sellado con silicona neutra | 4.000 | 0.98 | 3.92 |
| PSGG04 | u | Pequeño material | 1.000 | 1.25 | 1.25 |
| %CO | % | Costes indirectos | 3 % | 35.77 | 1.07 |
|  |  | Total |  |  | 36.84 |

**USGG08P1111101002** m² SGG SATINOVO mate 5mm
Precio: 40.46
Acristalamiento con vidrio traslúcido difusor, mateado al ácido SGG SATINOVO MATE de 5 mm de espesor, fijación sobre carpintería con acuñado mediante calzos de apoyo perimetrales y laterales y sellado en frío con silicona incolora, incluso cortes de vidrio y colocación de junquillos, según NTE-FVP-8

| Código | Ud | Descripción | Rendimiento | Precio | Importe |
|---|---|---|---|---|---|
| OGENO01.0050 | h | Oficial 1ª vidriería | 0.450 | 18.07 | 8.13 |
| PSGG08U1111101002 | m² | Vidrio mateado al ácido SGG SATINOVO mate 5mm (material; 03/10/2008) | 1.012 | 25.67 | 25.98 |
| PGENP14.0467 | m | Sellado con silicona neutra | 4.000 | 0.98 | 3.92 |
| PSGG04 | u | Pequeño material | 1.000 | 1.25 | 1.25 |
| %CO | % | Costes indirectos | 3 % | 39.28 | 1.18 |
|  |  | Total |  |  | 40.46 |

**USGG08P1111101003** m² SGG SATINOVO mate 6mm
Precio: 43.93
Acristalamiento con vidrio traslúcido difusor, mateado al ácido SGG SATINOVO MATE de 6 mm de espesor, fijación sobre carpintería con acuñado mediante calzos de apoyo perimetrales y laterales y sellado en frío con silicona incolora, incluso cortes de vidrio y colocación de junquillos, según NTE-FVP-8

| Código | Ud | Descripción | Rendimiento | Precio | Importe |
|---|---|---|---|---|---|
| OGENO01.0050 | h | Oficial 1ª vidriería | 0.450 | 18.07 | 8.13 |
| PSGG08U1111101003 | m² | Vidrio mateado al ácido SGG SATINOVO mate 6mm (material; 03/10/2008) | 1.012 | 29 | 29.35 |
| PGENP14.0467 | m | Sellado con silicona neutra | 4.000 | 0.98 | 3.92 |
| PSGG04 | u | Pequeño material | 1.000 | 1.25 | 1.25 |
| %CO | % | Costes indirectos | 3 % | 42.65 | 1.28 |
|  |  | Total |  |  | 43.93 |

##### E16AM_SGG SAINT-GOBAIN GLASS - vidrio impreso

###### E16AM_SGG1 Vidrio impreso

###### E16AM_SGG11 Vidrio impreso incoloro tradicional

**USGG08P111211001** m² SGG DECORGLASS incoloro 4 mm
Precio: 32.38
Acristalamiento con vidrio impreso incoloro monolítico SGG DECORGLASS de 4 mm de espesor, fijación sobre carpintería con acuñado mediante calzos de apoyo perimetrales y laterales y sellado en frío con silicona incolora, incluso cortes de vidrio y colocación de junquillos, según NTE-FVP-8

| Código | Ud | Descripción | Rendimiento | Precio | Importe |
|---|---|---|---|---|---|
| OGENO01.0050 | h | Oficial 1ª vidriería | 0.400 | 18.07 | 7.23 |
| PSGG08U111211001 | m² | Vidrio, impreso DECORGLASS incoloro 4mm (material; 03/10/2008) | 1.006 | 19.41 | 19.53 |
| PGENP14.0467 | m | Sellado con silicona neutra | 3.500 | 0.98 | 3.43 |
| PSGG04 | u | Pequeño material | 1.000 | 1.25 | 1.25 |
| %CO | % | Costes indirectos | 3 % | 31.44 | 0.94 |
|  |  | Total |  |  | 32.38 |

**USGG08P111211002** m² SGG DECORGLASS incoloro 6 mm
Precio: 38.33
Acristalamiento con vidrio impreso incoloro monolítico SGG DECORGLASS de 6 mm de espesor, fijación sobre carpintería con acuñado mediante calzos de apoyo perimetrales y laterales y sellado en frío con silicona incolora, incluso cortes de vidrio y colocación de junquillos, según NTE-FVP-8

| Código | Ud | Descripción | Rendimiento | Precio | Importe |
|---|---|---|---|---|---|
| OGENO01.0050 | h | Oficial 1ª vidriería | 0.430 | 18.07 | 7.77 |
| PSGG08U111211002 | m² | Vidrio, impreso DECORGLASS incoloro 6mm (material; 03/10/2008) | 1.006 | 24.61 | 24.76 |
| PGENP14.0467 | m | Sellado con silicona neutra | 3.500 | 0.98 | 3.43 |
| PSGG04 | u | Pequeño material | 1.000 | 1.25 | 1.25 |
| %CO | % | Costes indirectos | 3 % | 37.21 | 1.12 |
|  |  | Total |  |  | 38.33 |

**USGG08P111211004** m² SGG CLARGLAS incoloro 3/4 mm
Precio: 24.29
Acristalamiento con vidrio incoloro monolítico SGG CLARGLASS de 3/4 mm de espesor, fijación sobre carpintería con acuñado mediante calzos de apoyo perimetrales y laterales y sellado en frío con silicona incolora, incluso cortes de vidrio y colocación de junquillos, según NTE-FVP-8

| Código | Ud | Descripción | Rendimiento | Precio | Importe |
|---|---|---|---|---|---|
| OGENO01.0050 | h | Oficial 1ª vidriería | 0.400 | 18.07 | 7.23 |
| PSGG08U111211004 | m² | Vidrio, impreso CLARGLAS incoloro 3/4mm (material; 03/10/2008) | 1.006 | 11.6 | 11.67 |
| PGENP14.0467 | m | Sellado con silicona neutra | 3.500 | 0.98 | 3.43 |
| PSGG04 | u | Pequeño material | 1.000 | 1.25 | 1.25 |
| %CO | % | Costes indirectos | 3 % | 23.58 | 0.71 |
|  |  | Total |  |  | 24.29 |

###### E16AM_SGG12 Vidrio impreso incoloro de diseño

**USGG08P111212001** m² SGG THELA incoloro 4 mm
Precio: 37.23
Acristalamiento con vidrio impreso incoloro monolítico SGG THELA de 4 mm de espesor, fijación sobre carpintería con acuñado mediante calzos de apoyo perimetrales y laterales y sellado en frío con silicona incolora, incluso cortes de vidrio y colocación de junquillos, según NTE-FVP-8

| Código | Ud | Descripción | Rendimiento | Precio | Importe |
|---|---|---|---|---|---|
| OGENO01.0050 | h | Oficial 1ª vidriería | 0.400 | 18.07 | 7.23 |
| PSGG08U111212001 | m² | Vidrio, impreso THELA incoloro 4mm (material; 03/10/2008) | 1.006 | 24.1 | 24.24 |
| PGENP14.0467 | m | Sellado con silicona neutra | 3.500 | 0.98 | 3.43 |
| PSGG04 | u | Pequeño material | 1.000 | 1.25 | 1.25 |
| %CO | % | Costes indirectos | 3 % | 36.15 | 1.08 |
|  |  | Total |  |  | 37.23 |

**USGG08P111212002** m² SGG THELA incoloro 6 mm
Precio: 42.39
Acristalamiento con vidrio impreso incoloro monolítico SGG THELA de 6 mm de espesor con fijación sobre carpintería con acuñado mediante calzos de apoyo perimetrales y laterales y sellado en frío con silicona incolora, incluso cortes de vidrio y colocación de junquillos, según NTE-FVP-8

| Código | Ud | Descripción | Rendimiento | Precio | Importe |
|---|---|---|---|---|---|
| OGENO01.0050 | h | Oficial 1ª vidriería | 0.430 | 18.07 | 7.77 |
| PSGG08U111212002 | m² | Vidrio, impreso THELA incoloro 6mm (material; 03/10/2008) | 1.006 | 28.54 | 28.71 |
| PGENP14.0467 | m | Sellado con silicona neutra | 3.500 | 0.98 | 3.43 |
| PSGG04 | u | Pequeño material | 1.000 | 1.25 | 1.25 |
| %CO | % | Costes indirectos | 3 % | 41.16 | 1.23 |
|  |  | Total |  |  | 42.39 |

**USGG08P111212003** m² SGG MARIS incoloro 4 mm
Precio: 37.23
Acristalamiento con vidrio impreso incoloro monolítico SGG MARIS de 4 mm de espesor, fijación sobre carpintería con acuñado mediante calzos de apoyo perimetrales y laterales y sellado en frío con silicona incolora, incluso cortes de vidrio y colocación de junquillos, según NTE-FVP-8

| Código | Ud | Descripción | Rendimiento | Precio | Importe |
|---|---|---|---|---|---|
| OGENO01.0050 | h | Oficial 1ª vidriería | 0.400 | 18.07 | 7.23 |
| PSGG08U111212003 | m² | Vidrio, impreso MARIS incoloro 4mm (material; 03/10/2008) | 1.006 | 24.1 | 24.24 |
| PGENP14.0467 | m | Sellado con silicona neutra | 3.500 | 0.98 | 3.43 |
| PSGG04 | u | Pequeño material | 1.000 | 1.25 | 1.25 |
| %CO | % | Costes indirectos | 3 % | 36.15 | 1.08 |
|  |  | Total |  |  | 37.23 |

**USGG08P111212004** m² SGG MARIS incoloro 6 mm
Precio: 42.39
Acristalamiento con vidrio impreso incoloro monolítico SGG MARIS de 6 mm de espesor, fijación sobre carpintería con acuñado mediante calzos de apoyo perimetrales y laterales y sellado en frío con silicona incolora, incluso cortes de vidrio y colocación de junquillos, según NTE-FVP-8

| Código | Ud | Descripción | Rendimiento | Precio | Importe |
|---|---|---|---|---|---|
| OGENO01.0050 | h | Oficial 1ª vidriería | 0.430 | 18.07 | 7.77 |
| PSGG08U111212004 | m² | Vidrio, impreso MARIS incoloro 6mm (material; 03/10/2008) | 1.006 | 28.54 | 28.71 |
| PGENP14.0467 | m | Sellado con silicona neutra | 3.500 | 0.98 | 3.43 |
| PSGG04 | u | Pequeño material | 1.000 | 1.25 | 1.25 |
| %CO | % | Costes indirectos | 3 % | 41.16 | 1.23 |
|  |  | Total |  |  | 42.39 |

**USGG08P111212007** m² SGG MASTERGLASS incoloro 4 mm
Precio: 49.57
Acristalamiento con vidrio impreso incoloro monolítico SGG MASTERGLASS de 4 mm de espesor, fijación sobre carpintería con acuñado mediante calzos de apoyo perimetrales y laterales y sellado en frío con silicona incolora, incluso cortes de vidrio y colocación de junquillos, según NTE-FVP-8

| Código | Ud | Descripción | Rendimiento | Precio | Importe |
|---|---|---|---|---|---|
| OGENO01.0050 | h | Oficial 1ª vidriería | 0.400 | 18.07 | 7.23 |
| PSGG08U111212007 | m² | Vidrio, impreso MASTERGLASS incoloro 4mm (material; 03/10/2008) | 1.006 | 36 | 36.22 |
| PGENP14.0467 | m | Sellado con silicona neutra | 3.500 | 0.98 | 3.43 |
| PSGG04 | u | Pequeño material | 1.000 | 1.25 | 1.25 |
| %CO | % | Costes indirectos | 3 % | 48.13 | 1.44 |
|  |  | Total |  |  | 49.57 |

**USGG08P111212008** m² SGG MASTERGLASS incoloro 6 mm
Precio: 65.67
Acristalamiento con vidrio impreso incoloro monolítico SGG MASTERGLASS de 6 mm de espesor, fijación sobre carpintería con acuñado mediante calzos de apoyo perimetrales y laterales y sellado en frío con silicona incolora, incluso cortes de vidrio y colocación de junquillos, según NTE-FVP-8

| Código | Ud | Descripción | Rendimiento | Precio | Importe |
|---|---|---|---|---|---|
| OGENO01.0050 | h | Oficial 1ª vidriería | 0.430 | 18.07 | 7.77 |
| PSGG08U111212008 | m² | Vidrio, impreso MASTERGLASS incoloro 6mm (material; 03/10/2008) | 1.006 | 51 | 51.31 |
| PGENP14.0467 | m | Sellado con silicona neutra | 3.500 | 0.98 | 3.43 |
| PSGG04 | u | Pequeño material | 1.000 | 1.25 | 1.25 |
| %CO | % | Costes indirectos | 3 % | 63.76 | 1.91 |
|  |  | Total |  |  | 65.67 |

**USGG08P111212009** m² SGG MASTERGLASS incoloro 8 mm
Precio: 81.59
Acristalamiento con vidrio impreso incoloro monolítico SGG MASTERGLASS de 8 mm de espesor, fijación sobre carpintería con acuñado mediante calzos de apoyo perimetrales y laterales y sellado en frío con silicona incolora, incluso cortes de vidrio y colocación de junquillos, según NTE-FVP-8

| Código | Ud | Descripción | Rendimiento | Precio | Importe |
|---|---|---|---|---|---|
| OGENO01.0050 | h | Oficial 1ª vidriería | 0.450 | 18.07 | 8.13 |
| PSGG08U111212009 | m² | Vidrio, impreso MASTERGLASS incoloro 8mm (material; 03/10/2008) | 1.006 | 66 | 66.40 |
| PGENP14.0467 | m | Sellado con silicona neutra | 3.500 | 0.98 | 3.43 |
| PSGG04 | u | Pequeño material | 1.000 | 1.25 | 1.25 |
| %CO | % | Costes indirectos | 3 % | 79.21 | 2.38 |
|  |  | Total |  |  | 81.59 |

**USGG08P111212010** m² SGG MASTERGLASS incoloro 10 mm
Precio: 115.68
Acristalamiento con vidrio impreso incoloro monolítico SGG MASTERGLASS de 10 mm de espesor, fijación sobre carpintería con acuñado mediante calzos de apoyo perimetrales y laterales y sellado en frío con silicona incolora, incluso cortes de vidrio y colocación de junquillos, según NTE-FVP-8

| Código | Ud | Descripción | Rendimiento | Precio | Importe |
|---|---|---|---|---|---|
| OGENO01.0050 | h | Oficial 1ª vidriería | 0.500 | 18.07 | 9.04 |
| PSGG08U111212010 | m² | Vidrio, impreso MASTERGLASS incoloro 10mm (material; 03/10/2008) | 1.006 | 98 | 98.59 |
| PGENP14.0467 | m | Sellado con silicona neutra | 3.500 | 0.98 | 3.43 |
| PSGG04 | u | Pequeño material | 1.000 | 1.25 | 1.25 |
| %CO | % | Costes indirectos | 3 % | 112.31 | 3.37 |
|  |  | Total |  |  | 115.68 |

###### E16AM_SGG13 Vidrio impreso color tradicional

**USGG08P111221001** m² SGG DECORGLASS bronce 4 mm
Precio: 26.7
Acristalamiento con vidrio impreso,bronce, monolítico SGG DECORGLASS de 4 mm de espesor, fijación sobre carpintería con acuñado mediante calzos de apoyo perimetrales y laterales y sellado en frío con silicona incolora, incluso cortes de vidrio y colocación de junquillos, según NTE-FVP-8

| Código | Ud | Descripción | Rendimiento | Precio | Importe |
|---|---|---|---|---|---|
| OGENO01.0050 | h | Oficial 1ª vidriería | 0.400 | 18.07 | 7.23 |
| PSGG08U111221001 | m² | Vidrio, impreso bronce DECORGLASS 4mm (material; 03/10/2008) | 1.006 | 13.93 | 14.01 |
| PGENP14.0467 | m | Sellado con silicona neutra | 3.500 | 0.98 | 3.43 |
| PSGG04 | u | Pequeño material | 1.000 | 1.25 | 1.25 |
| %CO | % | Costes indirectos | 3 % | 25.92 | 0.78 |
|  |  | Total |  |  | 26.7 |

**USGG08P111221002** m² SGG DECORGLASS gris 4 mm
Precio: 26.7
Acristalamiento con vidrio impreso,gris, monolítico SGG DECORGLASS de 4 mm de espesor, fijación sobre carpintería con acuñado mediante calzos de apoyo perimetrales y laterales y sellado en frío con silicona incolora, incluso cortes de vidrio y colocación de junquillos, según NTE-FVP-8

| Código | Ud | Descripción | Rendimiento | Precio | Importe |
|---|---|---|---|---|---|
| OGENO01.0050 | h | Oficial 1ª vidriería | 0.400 | 18.07 | 7.23 |
| PSGG08U111221002 | m² | Vidrio, impreso gris DECORGLASS 4mm (material; 03/10/2008) | 1.006 | 13.93 | 14.01 |
| PGENP14.0467 | m | Sellado con silicona neutra | 3.500 | 0.98 | 3.43 |
| PSGG04 | u | Pequeño material | 1.000 | 1.25 | 1.25 |
| %CO | % | Costes indirectos | 3 % | 25.92 | 0.78 |
|  |  | Total |  |  | 26.7 |

**USGG08P111221003** m² SGG DECORGLASS amarillo 4 mm
Precio: 26.7
Acristalamiento con vidrio impreso,amarillo, monolítico SGG DECORGLASS de 4 mm de espesor, fijación sobre carpintería con acuñado mediante calzos de apoyo perimetrales y laterales y sellado en frío con silicona incolora, incluso cortes de vidrio y colocación de junquillos, según NTE-FVP-8

| Código | Ud | Descripción | Rendimiento | Precio | Importe |
|---|---|---|---|---|---|
| OGENO01.0050 | h | Oficial 1ª vidriería | 0.400 | 18.07 | 7.23 |
| PSGG08U111221003 | m² | Vidrio, impreso amarillo DECORGLASS 4mm (material; 03/10/2008) | 1.006 | 13.93 | 14.01 |
| PGENP14.0467 | m | Sellado con silicona neutra | 3.500 | 0.98 | 3.43 |
| PSGG04 | u | Pequeño material | 1.000 | 1.25 | 1.25 |
| %CO | % | Costes indirectos | 3 % | 25.92 | 0.78 |
|  |  | Total |  |  | 26.7 |

**USGG08P111221004** m² SGG CLARGLAS bronce 3/4 mm
Precio: 26.7
Acristalamiento con vidrio impreso,bronce, monolítico SGG ARENA C (CLARGLAS) de 4 mm de espesor, fijación sobre carpintería con acuñado mediante calzos de apoyo perimetrales y laterales y sellado en frío con silicona incolora, incluso cortes de vidrio y colocación de junquillos, según NTE-FVP-8

| Código | Ud | Descripción | Rendimiento | Precio | Importe |
|---|---|---|---|---|---|
| OGENO01.0050 | h | Oficial 1ª vidriería | 0.400 | 18.07 | 7.23 |
| PSGG08U111221004 | m² | Vidrio, impreso bronce ARENA C (CLARGLAS) 4mm (material; 03/10/2008) | 1.006 | 13.93 | 14.01 |
| PGENP14.0467 | m | Sellado con silicona neutra | 3.500 | 0.98 | 3.43 |
| PSGG04 | u | Pequeño material | 1.000 | 1.25 | 1.25 |
| %CO | % | Costes indirectos | 3 % | 25.92 | 0.78 |
|  |  | Total |  |  | 26.7 |

**USGG08P111221005** m² SGG CLARGLAS gris 3/4 mm
Precio: 26.7
Acristalamiento con vidrio impreso,gris, monolítico SGG ARENA C (CLARGLAS) de 4 mm de espesor, fijación sobre carpintería con acuñado mediante calzos de apoyo perimetrales y laterales y sellado en frío con silicona incolora, incluso cortes de vidrio y colocación de junquillos, según NTE-FVP-8

| Código | Ud | Descripción | Rendimiento | Precio | Importe |
|---|---|---|---|---|---|
| OGENO01.0050 | h | Oficial 1ª vidriería | 0.400 | 18.07 | 7.23 |
| PSGG08U111221005 | m² | Vidrio, impreso gris ARENA C (CLARGLAS) 4mm (material; 03/10/2008) | 1.006 | 13.93 | 14.01 |
| PGENP14.0467 | m | Sellado con silicona neutra | 3.500 | 0.98 | 3.43 |
| PSGG04 | u | Pequeño material | 1.000 | 1.25 | 1.25 |
| %CO | % | Costes indirectos | 3 % | 25.92 | 0.78 |
|  |  | Total |  |  | 26.7 |

**USGG08P111221006** m² SGG CLARGLAS AMARILLO 3/4 mm
Precio: 26.7
Acristalamiento con vidrio impreso,amarillo, monolítico SGG ARENA C (CLARGLAS) de 4 mm de espesor, fijación sobre carpintería con acuñado mediante calzos de apoyo perimetrales y laterales y sellado en frío con silicona incolora, incluso cortes de vidrio y colocación de junquillos, según NTE-FVP-8

| Código | Ud | Descripción | Rendimiento | Precio | Importe |
|---|---|---|---|---|---|
| OGENO01.0050 | h | Oficial 1ª vidriería | 0.400 | 18.07 | 7.23 |
| PSGG08U111221006 | m² | Vidrio, impreso amarillo ARENA C (CLARGLAS) 4mm (material; 03/10/2008) | 1.006 | 13.93 | 14.01 |
| PGENP14.0467 | m | Sellado con silicona neutra | 3.500 | 0.98 | 3.43 |
| PSGG04 | u | Pequeño material | 1.000 | 1.25 | 1.25 |
| %CO | % | Costes indirectos | 3 % | 25.92 | 0.78 |
|  |  | Total |  |  | 26.7 |

###### E16AM_SGG2 Vidrio impreso armado

###### E16AM_SGG21 Vidrio impreso armado incoloro

**USGG08P11131001** m² SGG DECORGLASS ARMADO incoloro 6 mm
Precio: 39.58
Acristalamiento con vidrio impreso,incoloro, monolítico SGG DECORGLASS ARMADO de 6 mm de espesor, fijación sobre carpintería con acuñado mediante calzos de apoyo perimetrales y laterales y sellado en frío con silicona incolora, incluso cortes de vidrio y colocación de junquillos, según NTE-FVP-8

| Código | Ud | Descripción | Rendimiento | Precio | Importe |
|---|---|---|---|---|---|
| OGENO01.0050 | h | Oficial 1ª vidriería | 0.550 | 18.07 | 9.94 |
| PSGG08U11131001 | m² | Vidrio,impreso DECORGLASS ARMADO incoloro 6mm (material; 03/10/2008) | 1.006 | 23.67 | 23.81 |
| PGENP14.0467 | m | Sellado con silicona neutra | 3.500 | 0.98 | 3.43 |
| PSGG04 | u | Pequeño material | 1.000 | 1.25 | 1.25 |
| %CO | % | Costes indirectos | 3 % | 38.43 | 1.15 |
|  |  | Total |  |  | 39.58 |

**USGG08P11131002** m² SGG CLARGLAS ARMADO incoloro 5/6 mm
Precio: 35.25
Acristalamiento con vidrio impreso,incoloro, monolítico SGG ARENA C (CLARGLAS) ARMADO de 5/6 mm de espesor, fijación sobre carpintería con acuñado mediante calzos de apoyo perimetrales y laterales y sellado en frío con silicona incolora, incluso cortes de vidrio y colocación de junquillos, según NTE-FVP-8

| Código | Ud | Descripción | Rendimiento | Precio | Importe |
|---|---|---|---|---|---|
| OGENO01.0050 | h | Oficial 1ª vidriería | 0.400 | 18.07 | 7.23 |
| PSGG08U11131002 | m² | Vidrio,impreso ARENA C (CLARGLAS) ARMADO incoloro 5/6mm (material; 03/10/2008) | 1.006 | 22.18 | 22.31 |
| PGENP14.0467 | m | Sellado con silicona neutra | 3.500 | 0.98 | 3.43 |
| PSGG04 | u | Pequeño material | 1.000 | 1.25 | 1.25 |
| %CO | % | Costes indirectos | 3 % | 34.22 | 1.03 |
|  |  | Total |  |  | 35.25 |

###### E16AM_SGG22 Vidrio impreso armado color

**USGG08P11132001** m² SGG DECORGLASS ARMADO bronce 6 mm
Precio: 43.16
Acristalamiento con vidrio impreso,bronce, monolítico SGG DECORGLASS ARMADO de 6 mm de espesor, fijación sobre carpintería con acuñado mediante calzos de apoyo perimetrales y laterales y sellado en frío con silicona incolora, incluso cortes de vidrio y colocación de junquillos, según NTE-FVP-8

| Código | Ud | Descripción | Rendimiento | Precio | Importe |
|---|---|---|---|---|---|
| OGENO01.0050 | h | Oficial 1ª vidriería | 0.550 | 18.07 | 9.94 |
| PSGG08U11132001 | m² | Vidrio,impreso bronce DECORGLASS ARMADO 6mm (material; 03/10/2008) | 1.006 | 27.12 | 27.28 |
| PGENP14.0467 | m | Sellado con silicona neutra | 3.500 | 0.98 | 3.43 |
| PSGG04 | u | Pequeño material | 1.000 | 1.25 | 1.25 |
| %CO | % | Costes indirectos | 3 % | 41.90 | 1.26 |
|  |  | Total |  |  | 43.16 |

**USGG08P11132002** m² SGG DECORGLASS ARMADO gris 6 mm
Precio: 43.16
Acristalamiento con vidrio impreso,gris, monolítico SGG DECORGLASS ARMADO de 6 mm de espesor, fijación sobre carpintería con acuñado mediante calzos de apoyo perimetrales y laterales y sellado en frío con silicona incolora, incluso cortes de vidrio y colocación de junquillos, según NTE-FVP-8

| Código | Ud | Descripción | Rendimiento | Precio | Importe |
|---|---|---|---|---|---|
| OGENO01.0050 | h | Oficial 1ª vidriería | 0.550 | 18.07 | 9.94 |
| PSGG08U11132002 | m² | Vidrio,impreso gris DECORGLASS ARMADO 6mm (material; 03/10/2008) | 1.006 | 27.12 | 27.28 |
| PGENP14.0467 | m | Sellado con silicona neutra | 3.500 | 0.98 | 3.43 |
| PSGG04 | u | Pequeño material | 1.000 | 1.25 | 1.25 |
| %CO | % | Costes indirectos | 3 % | 41.90 | 1.26 |
|  |  | Total |  |  | 43.16 |

**USGG08P11132003** m² SGG DECORGLASS ARMADO amarillo 6 mm
Precio: 43.16
Acristalamiento con vidrio impreso,amarillo, monolítico SGG DECORGLASS ARMADO de 6 mm de espesor, fijación sobre carpintería con acuñado mediante calzos de apoyo perimetrales y laterales y sellado en frío con silicona incolora, incluso cortes de vidrio y colocación de junquillos, según NTE-FVP-8

| Código | Ud | Descripción | Rendimiento | Precio | Importe |
|---|---|---|---|---|---|
| OGENO01.0050 | h | Oficial 1ª vidriería | 0.550 | 18.07 | 9.94 |
| PSGG08U11132003 | m² | Vidrio,impreso amarillo DECORGLASS ARMADO 6mm (material; 03/10/2008) | 1.006 | 27.12 | 27.28 |
| PGENP14.0467 | m | Sellado con silicona neutra | 3.500 | 0.98 | 3.43 |
| PSGG04 | u | Pequeño material | 1.000 | 1.25 | 1.25 |
| %CO | % | Costes indirectos | 3 % | 41.90 | 1.26 |
|  |  | Total |  |  | 43.16 |

**USGG08P11132004** m² SGG CLARGLAS ARMADO bronce 5/6 mm
Precio: 36.88
Acristalamiento con vidrio impreso,bronce, monolítico SGG ARENA C (CLARGLAS) ARMADO de 5/6 mm de espesor, fijación sobre carpintería con acuñado mediante calzos de apoyo perimetrales y laterales y sellado en frío con silicona incolora, incluso cortes de vidrio y colocación de junquillos, según NTE-FVP-8

| Código | Ud | Descripción | Rendimiento | Precio | Importe |
|---|---|---|---|---|---|
| OGENO01.0050 | h | Oficial 1ª vidriería | 0.400 | 18.07 | 7.23 |
| PSGG08U11132004 | m² | Vidrio,impreso bronce ARENA C (CLARGLAS) ARMADO 5/6mm (material; 03/10/2008) | 1.006 | 23.76 | 23.90 |
| PGENP14.0467 | m | Sellado con silicona neutra | 3.500 | 0.98 | 3.43 |
| PSGG04 | u | Pequeño material | 1.000 | 1.25 | 1.25 |
| %CO | % | Costes indirectos | 3 % | 35.81 | 1.07 |
|  |  | Total |  |  | 36.88 |

**USGG08P11132005** m² SGG CLARGLAS ARMADO gris 5/6 mm
Precio: 36.88
Acristalamiento con vidrio impreso,gris, monolítico SGG ARENA C (CLARGLAS) ARMADO de 5/6 mm de espesor, fijación sobre carpintería con acuñado mediante calzos de apoyo perimetrales y laterales y sellado en frío con silicona incolora, incluso cortes de vidrio y colocación de junquillos, según NTE-FVP-8

| Código | Ud | Descripción | Rendimiento | Precio | Importe |
|---|---|---|---|---|---|
| OGENO01.0050 | h | Oficial 1ª vidriería | 0.400 | 18.07 | 7.23 |
| PSGG08U11132005 | m² | Vidrio,impreso gris ARENA C (CLARGLAS) ARMADO 5/6mm (material; 03/10/2008) | 1.006 | 23.76 | 23.90 |
| PGENP14.0467 | m | Sellado con silicona neutra | 3.500 | 0.98 | 3.43 |
| PSGG04 | u | Pequeño material | 1.000 | 1.25 | 1.25 |
| %CO | % | Costes indirectos | 3 % | 35.81 | 1.07 |
|  |  | Total |  |  | 36.88 |

**USGG08P11132006** m² SGG CLARGLAS ARMADO amarillo 5/6 mm
Precio: 36.88
Acristalamiento con vidrio impreso,amarillo, monolítico SGG ARENA C (CLARGLAS) ARMADO de 5/6 mm de espesor, fijación sobre carpintería con acuñado mediante calzos de apoyo perimetrales y laterales y sellado en frío con silicona incolora, incluso cortes de vidrio y colocación de junquillos, según NTE-FVP-8

| Código | Ud | Descripción | Rendimiento | Precio | Importe |
|---|---|---|---|---|---|
| OGENO01.0050 | h | Oficial 1ª vidriería | 0.400 | 18.07 | 7.23 |
| PSGG08U11132006 | m² | Vidrio,impreso amarillo ARENA C (CLARGLAS) ARMADO 5/6mm (material; 03/10/2008) | 1.006 | 23.76 | 23.90 |
| PGENP14.0467 | m | Sellado con silicona neutra | 3.500 | 0.98 | 3.43 |
| PSGG04 | u | Pequeño material | 1.000 | 1.25 | 1.25 |
| %CO | % | Costes indirectos | 3 % | 35.81 | 1.07 |
|  |  | Total |  |  | 36.88 |

##### E16AC_SGG SAINT-GOBAIN GLASS - vidrio conformado perfil U incoloro

**USGG08P11141001** m² SGG U-GLAS 6 mm PEINE
Precio: 90.02
Cerramiento vertical con perfiles de vidrio colado en forma de U SGG U-GLAS de 41+262+41mm.y 6mm. de espesor,colocado en peine i/p.p. de perfilería perimetral,tapajuntas,calzos de acuñado,banda de apoyo,separadores y sellado elástico,según NTE-FVE.

| Código | Ud | Descripción | Rendimiento | Precio | Importe |
|---|---|---|---|---|---|
| OGENO01.0050 | h | Oficial 1ª vidriería | 0.600 | 18.07 | 10.84 |
| OGENO01.0053 | h | Ayudante vidriería (mano de obra) | 0.500 | 17.21 | 8.61 |
| PSGG08U11141001 | m² | Vidrio conformado perfil en U, SGG U-GLAS (41+262+41) 6mm (material; 03/10/2008) | 1.012 | 61.77 | 62.51 |
| PGENP14.0467 | m | Sellado con silicona neutra | 3.000 | 0.98 | 2.94 |
| PSGG04 | u | Pequeño material | 2.000 | 1.25 | 2.50 |
| %CO | % | Costes indirectos | 3 % | 87.40 | 2.62 |
|  |  | Total |  |  | 90.02 |

**USGG08P11141002** m² SGG U-GLAS 6 mm GRECA
Precio: 90.02
Cerramiento vertical con perfiles de vidrio colado en forma de U SGG U-GLAS de 41+262+41mm.y 6mm. de espesor,colocado en greca i/p.p. de perfilería perimetral,tapajuntas,calzos de acuñado,banda de apoyo,separadores y sellado elástico,según NTE-FVE.

| Código | Ud | Descripción | Rendimiento | Precio | Importe |
|---|---|---|---|---|---|
| OGENO01.0050 | h | Oficial 1ª vidriería | 0.600 | 18.07 | 10.84 |
| OGENO01.0053 | h | Ayudante vidriería | 0.500 | 17.21 | 8.61 |
| PSGG08U11141002 | m² | Vidrio conformado perfil en U, SGG U-GLAS (41+262+41) 6mm (material; 03/10/2008) | 1.012 | 61.77 | 62.51 |
| PGENP14.0467 | m | Sellado con silicona neutra | 3.000 | 0.98 | 2.94 |
| PSGG04 | u | Pequeño material | 2.000 | 1.25 | 2.50 |
| %CO | % | Costes indirectos | 3 % | 87.40 | 2.62 |
|  |  | Total |  |  | 90.02 |

**USGG08P11141003** m² SGG U-GLAS 6 mm CÁMARA
Precio: 187.72
Cerramiento vertical con perfiles de vidrio colado en forma de U SGG U-GLAS de 41+262+41mm.y 6mm. de espesor,colocado en cámara i/p.p. de perfilería perimetral,tapajuntas,calzos de acuñado,banda de apoyo,separadores y sellado elástico,según NTE-FVE.

| Código | Ud | Descripción | Rendimiento | Precio | Importe |
|---|---|---|---|---|---|
| OGENO01.0050 | h | Oficial 1ª vidriería | 1.695 | 18.07 | 30.63 |
| OGENO01.0053 | h | Ayudante vidriería | 1.000 | 17.21 | 17.21 |
| PSGG08U11141003 | m² | Vidrio conformado perfil en U, SGG U-GLAS (41+262+41) 6mm (material; 03/10/2008) | 2.020 | 61.77 | 124.78 |
| PGENP14.0467 | m | Sellado con silicona neutra | 6.000 | 0.98 | 5.88 |
| PSGG04 | u | Pequeño material | 3.000 | 1.25 | 3.75 |
| %CO | % | Costes indirectos | 3 % | 182.25 | 5.47 |
|  |  | Total |  |  | 187.72 |

**USGG08P11141004_** m² SGG U-GLAS ARMADO 6 mm PEINE
Precio: 95.52
Cerramiento vertical con perfiles de vidrio colado armado con hilos de acero inoxidable, en forma de U SGG U-GLAS de 60+626+60mm.y 7mm. De espesor,colocado en peine i/p.p. de perfilería perimetral,tapajuntas,calzos de acuñado,banda de apoyo,separadores y sellado elástico,según NTE-FVE.

| Código | Ud | Descripción | Rendimiento | Precio | Importe |
|---|---|---|---|---|---|
| OGENO01.0050 | h | Oficial 1ª vidriería | 0.600 | 18.07 | 10.84 |
| OGENO01.0053 | h | Ayudante vidriería | 0.500 | 17.21 | 8.61 |
| PSGG08U11141004_ | m² | Vidrio conformado perfil en U, SGG U-GLAS armado(60+626+60) 7mm (material) | 1.012 | 67.05 | 67.85 |
| PGENP14.0467 | m | Sellado con silicona neutra | 3.000 | 0.98 | 2.94 |
| PSGG04 | u | Pequeño material | 2.000 | 1.25 | 2.50 |
| %CO | % | Costes indirectos | 3 % | 92.74 | 2.78 |
|  |  | Total |  |  | 95.52 |

**USGG08P11141002_** m² SGG U-GLAS 7 mm GRECA
Precio: 90.02
Cerramiento vertical con perfiles de vidrio colado en forma de U SGG U-GLAS de 60+626+60mm.y 7mm. de espesor,colocado en greca i/p.p. de perfilería perimetral,tapajuntas,calzos de acuñado,banda de apoyo,separadores y sellado elástico,según NTE-FVE.

| Código | Ud | Descripción | Rendimiento | Precio | Importe |
|---|---|---|---|---|---|
| OGENO01.0050 | h | Oficial 1ª vidriería | 0.600 | 18.07 | 10.84 |
| OGENO01.0053 | h | Ayudante vidriería | 0.500 | 17.21 | 8.61 |
| PSGG08U11141002_ | m² | Vidrio conformado perfil en U, SGG U-GLAS (60+626+60) 7mm (material) | 1.012 | 61.77 | 62.51 |
| PGENP14.0467 | m | Sellado con silicona neutra | 3.000 | 0.98 | 2.94 |
| PSGG04 | u | Pequeño material | 2.000 | 1.25 | 2.50 |
| %CO | % | Costes indirectos | 3 % | 87.40 | 2.62 |
|  |  | Total |  |  | 90.02 |

**USGG08P11141003_** m² SGG U-GLAS 6 mm CÁMARA
Precio: 187.72
Cerramiento vertical con perfiles de vidrio colado en forma de U SGG U-GLAS de 60+626+60mm.y 7mm. de espesor,colocado en cámara i/p.p. de perfilería perimetral,tapajuntas,calzos de acuñado,banda de apoyo,separadores y sellado elástico,según NTE-FVE.

| Código | Ud | Descripción | Rendimiento | Precio | Importe |
|---|---|---|---|---|---|
| OGENO01.0050 | h | Oficial 1ª vidriería | 1.695 | 18.07 | 30.63 |
| OGENO01.0053 | h | Ayudante vidriería | 1.000 | 17.21 | 17.21 |
| PSGG08U11141003_ | m² | Vidrio conformado perfil en U, SGG U-GLAS (60+626+60) 7mm (material) | 2.020 | 61.77 | 124.78 |
| PGENP14.0467 | m | Sellado con silicona neutra | 6.000 | 0.98 | 5.88 |
| PSGG04 | u | Pequeño material | 3.000 | 1.25 | 3.75 |
| %CO | % | Costes indirectos | 3 % | 182.25 | 5.47 |
|  |  | Total |  |  | 187.72 |

**USGG08P11141004** m² SGG U-GLAS ARMADO 6 mm PEINE
Precio: 95.52
Cerramiento vertical con perfiles de vidrio colado armado con hilos de acero inoxidable, en forma de U SGG U-GLAS de 41+262+41mm.y 6mm. De espesor,colocado en peine i/p.p. de perfilería perimetral,tapajuntas,calzos de acuñado,banda de apoyo,separadores y sellado elástico,según NTE-FVE.

| Código | Ud | Descripción | Rendimiento | Precio | Importe |
|---|---|---|---|---|---|
| OGENO01.0050 | h | Oficial 1ª vidriería | 0.600 | 18.07 | 10.84 |
| OGENO01.0053 | h | Ayudante vidriería | 0.500 | 17.21 | 8.61 |
| PSGG08U11141004 | m² | Vidrio conformado perfil en U, SGG U-GLAS armado(41+262+41) 6mm (material; 03/10/2008) | 1.012 | 67.05 | 67.85 |
| PGENP14.0467 | m | Sellado con silicona neutra | 3.000 | 0.98 | 2.94 |
| PSGG04 | u | Pequeño material | 2.000 | 1.25 | 2.50 |
| %CO | % | Costes indirectos | 3 % | 92.74 | 2.78 |
|  |  | Total |  |  | 95.52 |

**USGG08P11141005** m² SGG U-GLAS ARMADO 6 mm GRECA
Precio: 95.52
Cerramiento vertical con perfiles de vidrio colado armado con hilos de acero inoxidable, en forma de U SGG U-GLAS de 41+262+41mm.y 6mm. De espesor,colocado en greca i/p.p. de perfilería perimetral,tapajuntas,calzos de acuñado,banda de apoyo,separadores y sellado elástico,según NTE-FVE.

| Código | Ud | Descripción | Rendimiento | Precio | Importe |
|---|---|---|---|---|---|
| OGENO01.0050 | h | Oficial 1ª vidriería | 0.600 | 18.07 | 10.84 |
| OGENO01.0053 | h | Ayudante vidriería | 0.500 | 17.21 | 8.61 |
| PSGG08U11141005 | m² | Vidrio conformado perfil en U, SGG U-GLAS armado(41+262+41) 6mm (material; 03/10/2008) | 1.012 | 67.05 | 67.85 |
| PGENP14.0467 | m | Sellado con silicona neutra | 3.000 | 0.98 | 2.94 |
| PSGG04 | u | Pequeño material | 2.000 | 1.25 | 2.50 |
| %CO | % | Costes indirectos | 3 % | 92.74 | 2.78 |
|  |  | Total |  |  | 95.52 |

**USGG08P11141006** m² SGG U-GLAS ARMADO 6 mm CÁMARA
Precio: 198.7
Cerramiento vertical con perfiles de vidrio colado armado con hilos de acero inoxidable, en forma de U SGG U-GLAS de 41+262+41mm.y 6mm. De espesor,colocado en cámara i/p.p. de perfilería perimetral,tapajuntas,calzos de acuñado,banda de apoyo,separadores y sellado elástico,según NTE-FVE.

| Código | Ud | Descripción | Rendimiento | Precio | Importe |
|---|---|---|---|---|---|
| OGENO01.0050 | h | Oficial 1ª vidriería | 1.695 | 18.07 | 30.63 |
| OGENO01.0053 | h | Ayudante vidriería | 1.000 | 17.21 | 17.21 |
| PSGG08U11141006 | m² | Vidrio conformado perfil en U, SGG U-GLAS armado(41+262+41) 6mm (material; 03/10/2008) | 2.020 | 67.05 | 135.44 |
| PGENP14.0467 | m | Sellado con silicona neutra | 6.000 | 0.98 | 5.88 |
| PSGG04 | u | Pequeño material | 3.000 | 1.25 | 3.75 |
| %CO | % | Costes indirectos | 3 % | 192.91 | 5.79 |
|  |  | Total |  |  | 198.7 |

#### E16C__SGG SAINT-GOBAIN GLASS - vidrio plano templado

##### E16CL_SGG SAINT-GOBAIN GLASS - vidrio plano flotado templado (luna templada)

###### E16CL_SGG1 Incoloro

**USGG08P11212002** m² SGG SECURIT incoloro 4 mm
Precio: 44.33
Acristalamiento con vidrio templado,incoloro, monolítico SGG SECURIT de 4 mm de espesor con U=5,8W/m²K y RW (C; Ctr)=30(-1;-3), fijación sobre carpintería con acuñado mediante calzos de apoyo perimetrales y laterales y sellado en frío con silicona incolora, incluso cortes de vidrio y colocación de junquillos, según NTE-FVP-8

| Código | Ud | Descripción | Rendimiento | Precio | Importe |
|---|---|---|---|---|---|
| OGENO01.0050 | h | Oficial 1ª vidriería | 0.700 | 18.07 | 12.65 |
| PSGG08U11212002 | m² | Vidrio, flotado incoloro templado SGG SECURIT 4 mm (material; 03/10/2008) | 1.006 | 25.56 | 25.71 |
| PGENP14.0467 | m | Sellado con silicona neutra | 3.500 | 0.98 | 3.43 |
| PSGG04 | u | Pequeño material | 1.000 | 1.25 | 1.25 |
| %CO | % | Costes indirectos | 3 % | 43.04 | 1.29 |
|  |  | Total |  |  | 44.33 |

**USGG08P11212003** m² SGG SECURIT incoloro 5 mm
Precio: 53.49
Acristalamiento con vidrio templado,incoloro, monolítico SGG SECURIT de 5 mm de espesor con U=5,8W/m²K y RW (C; Ctr)=30(-1;-2), fijación sobre carpintería con acuñado mediante calzos de apoyo perimetrales y laterales y sellado en frío con silicona incolora, incluso cortes de vidrio y colocación de junquillos, según NTE-FVP-8

| Código | Ud | Descripción | Rendimiento | Precio | Importe |
|---|---|---|---|---|---|
| OGENO01.0050 | h | Oficial 1ª vidriería | 0.700 | 18.07 | 12.65 |
| PSGG08U11212003 | m² | Vidrio, flotado incoloro templado SGG SECURIT 5 mm (material; 03/10/2008) | 1.006 | 34.39 | 34.60 |
| PGENP14.0467 | m | Sellado con silicona neutra | 3.500 | 0.98 | 3.43 |
| PSGG04 | u | Pequeño material | 1.000 | 1.25 | 1.25 |
| %CO | % | Costes indirectos | 3 % | 51.93 | 1.56 |
|  |  | Total |  |  | 53.49 |

**USGG08P11212004** m² SGG SECURIT incoloro 6 mm
Precio: 58.13
Acristalamiento con vidrio templado,incoloro, monolítico SGG SECURIT de 6 mm de espesor con U=5,7W/m²K y RW (C; Ctr)=31(-1;-2), fijación sobre carpintería con acuñado mediante calzos de apoyo perimetrales y laterales y sellado en frío con silicona incolora, incluso cortes de vidrio y colocación de junquillos, según NTE-FVP-8

| Código | Ud | Descripción | Rendimiento | Precio | Importe |
|---|---|---|---|---|---|
| OGENO01.0050 | h | Oficial 1ª vidriería | 0.700 | 18.07 | 12.65 |
| PSGG08U11212004 | m² | Vidrio, flotado incoloro templado SGG SECURIT 6 mm (material; 03/10/2008) | 1.006 | 38.88 | 39.11 |
| PGENP14.0467 | m | Sellado con silicona neutra | 3.500 | 0.98 | 3.43 |
| PSGG04 | u | Pequeño material | 1.000 | 1.25 | 1.25 |
| %CO | % | Costes indirectos | 3 % | 56.44 | 1.69 |
|  |  | Total |  |  | 58.13 |

**USGG08P11212005** m² SGG SECURIT incoloro 8 mm
Precio: 74.55
Acristalamiento con vidrio templado,incoloro, monolítico SGG SECURIT de 8 mm de espesor con U=5,7W/m²K y RW (C; Ctr)=32(-1;-2), fijación sobre carpintería con acuñado mediante calzos de apoyo perimetrales y laterales y sellado en frío con silicona incolora, incluso cortes de vidrio y colocación de junquillos, según NTE-FVP-8

| Código | Ud | Descripción | Rendimiento | Precio | Importe |
|---|---|---|---|---|---|
| OGENO01.0050 | h | Oficial 1ª vidriería | 0.800 | 18.07 | 14.46 |
| PSGG08U11212005 | m² | Vidrio, flotado incoloro templado SGG SECURIT 8 mm (material; 03/10/2008) | 1.006 | 52.92 | 53.24 |
| PGENP14.0467 | m | Sellado con silicona neutra | 3.500 | 0.98 | 3.43 |
| PSGG04 | u | Pequeño material | 1.000 | 1.25 | 1.25 |
| %CO | % | Costes indirectos | 3 % | 72.38 | 2.17 |
|  |  | Total |  |  | 74.55 |

**USGG08P11212006** m² SGG SECURIT incoloro 10 mm
Precio: 83.16
Acristalamiento con vidrio templado,incoloro, monolítico SGG SECURIT de 10 mm de espesor con U=5,6W/m²K y RW (C; Ctr)=33(-1;-2), fijación sobre carpintería con acuñado mediante calzos de apoyo perimetrales y laterales y sellado en frío con silicona incolora, incluso cortes de vidrio y colocación de junquillos, según NTE-FVP-8

| Código | Ud | Descripción | Rendimiento | Precio | Importe |
|---|---|---|---|---|---|
| OGENO01.0050 | h | Oficial 1ª vidriería | 0.850 | 18.07 | 15.36 |
| PSGG08U11212006 | m² | Vidrio, flotado incoloro templado SGG SECURIT 10 mm (material; 03/10/2008) | 1.006 | 60.34 | 60.70 |
| PGENP14.0467 | m | Sellado con silicona neutra | 3.500 | 0.98 | 3.43 |
| PSGG04 | u | Pequeño material | 1.000 | 1.25 | 1.25 |
| %CO | % | Costes indirectos | 3 % | 80.74 | 2.42 |
|  |  | Total |  |  | 83.16 |

**USGG08P11212007** m² SGG SECURIT incoloro 12 mm
Precio: 104.04
Acristalamiento con vidrio templado,incoloro, monolítico SGG SECURIT de 12 mm de espesor con U=5,5W/m²K y RW (C; Ctr)=34(0;-2), fijación sobre carpintería con acuñado mediante calzos de apoyo perimetrales y laterales y sellado en frío con silicona incolora, incluso cortes de vidrio y colocación de junquillos, según NTE-FVP-8

| Código | Ud | Descripción | Rendimiento | Precio | Importe |
|---|---|---|---|---|---|
| OGENO01.0050 | h | Oficial 1ª vidriería | 0.850 | 18.07 | 15.36 |
| PSGG08U11212007 | m² | Vidrio, flotado incoloro templado SGG SECURIT 12 mm (material; 03/10/2008) | 1.006 | 80.49 | 80.97 |
| PGENP14.0467 | m | Sellado con silicona neutra | 3.500 | 0.98 | 3.43 |
| PSGG04 | u | Pequeño material | 1.000 | 1.25 | 1.25 |
| %CO | % | Costes indirectos | 3 % | 101.01 | 3.03 |
|  |  | Total |  |  | 104.04 |

###### E16CL_SGG2 Color

###### E16CL_SGG21 Color - bronce

**USGG08P11213001** m² SGG SECURIT bronce 4 mm
Precio: 55.76
Acristalamiento con vidrio templado securit parsol bronce SGG SECURIT de 4 mm de espesor con U=5,8W/m²K y RW (C; Ctr)=30(-1;-3), fijación sobre carpintería con acuñado mediante calzos de apoyo perimetrales y laterales y sellado en frío con silicona incolora, incluso cortes de vidrio y colocación de junquillos, según NTE-FVP-8

| Código | Ud | Descripción | Rendimiento | Precio | Importe |
|---|---|---|---|---|---|
| OGENO01.0050 | h | Oficial 1ª vidriería | 0.700 | 18.07 | 12.65 |
| PSGG08U11213001 | m² | Vidrio, flotado de color en masa templado, SGG SECURIT PARSOL bronce 4 mm (material; 03/10/2008) | 1.006 | 36.59 | 36.81 |
| PGENP14.0467 | m | Sellado con silicona neutra | 3.500 | 0.98 | 3.43 |
| PSGG04 | u | Pequeño material | 1.000 | 1.25 | 1.25 |
| %CO | % | Costes indirectos | 3 % | 54.14 | 1.62 |
|  |  | Total |  |  | 55.76 |

**USGG08P11213002** m² SGG SECURIT bronce 5 mm
Precio: 64.84
Acristalamiento con vidrio templado securit parsol bronce SGG SECURIT de 5 mm de espesor con U=5,8W/m²K y RW (C; Ctr)=30(-1;-2), fijación sobre carpintería con acuñado mediante calzos de apoyo perimetrales y laterales y sellado en frío con silicona incolora, incluso cortes de vidrio y colocación de junquillos, según NTE-FVP-8

| Código | Ud | Descripción | Rendimiento | Precio | Importe |
|---|---|---|---|---|---|
| OGENO01.0050 | h | Oficial 1ª vidriería | 0.700 | 18.07 | 12.65 |
| PSGG08U11213002 | m² | Vidrio, flotado de color en masa templado, SGG SECURIT PARSOL bronce 5 mm (material; 03/10/2008) | 1.006 | 45.35 | 45.62 |
| PGENP14.0467 | m | Sellado con silicona neutra | 3.500 | 0.98 | 3.43 |
| PSGG04 | u | Pequeño material | 1.000 | 1.25 | 1.25 |
| %CO | % | Costes indirectos | 3 % | 62.95 | 1.89 |
|  |  | Total |  |  | 64.84 |

**USGG08P11213003** m² SGG SECURIT bronce 6 mm
Precio: 81.32
Acristalamiento con vidrio templado securit parsol bronce SGG SECURIT de 6 mm de espesor con U=5,7W/m²K y RW (C; Ctr)=31(-1;-2), fijación sobre carpintería con acuñado mediante calzos de apoyo perimetrales y laterales y sellado en frío con silicona incolora, incluso cortes de vidrio y colocación de junquillos, según NTE-FVP-8

| Código | Ud | Descripción | Rendimiento | Precio | Importe |
|---|---|---|---|---|---|
| OGENO01.0050 | h | Oficial 1ª vidriería | 0.700 | 18.07 | 12.65 |
| PSGG08U11213003 | m² | Vidrio, flotado de color en masa templado, SGG SECURIT PARSOL bronce 6 mm (material; 03/10/2008) | 1.006 | 61.25 | 61.62 |
| PGENP14.0467 | m | Sellado con silicona neutra | 3.500 | 0.98 | 3.43 |
| PSGG04 | u | Pequeño material | 1.000 | 1.25 | 1.25 |
| %CO | % | Costes indirectos | 3 % | 78.95 | 2.37 |
|  |  | Total |  |  | 81.32 |

**USGG08P11213004** m² SGG SECURIT bronce 8 mm
Precio: 90.33
Acristalamiento con vidrio templado securit parsol bronce SGG SECURIT de 8 mm de espesor con U=5,7W/m²K y RW (C; Ctr)=32(-1;-2), fijación sobre carpintería con acuñado mediante calzos de apoyo perimetrales y laterales y sellado en frío con silicona incolora, incluso cortes de vidrio y colocación de junquillos, según NTE-FVP-8

| Código | Ud | Descripción | Rendimiento | Precio | Importe |
|---|---|---|---|---|---|
| OGENO01.0050 | h | Oficial 1ª vidriería | 0.800 | 18.07 | 14.46 |
| PSGG08U11213004 | m² | Vidrio, flotado de color en masa templado, SGG SECURIT PARSOL bronce 8 mm (material; 03/10/2008) | 1.006 | 68.15 | 68.56 |
| PGENP14.0467 | m | Sellado con silicona neutra | 3.500 | 0.98 | 3.43 |
| PSGG04 | u | Pequeño material | 1.000 | 1.25 | 1.25 |
| %CO | % | Costes indirectos | 3 % | 87.70 | 2.63 |
|  |  | Total |  |  | 90.33 |

###### E16CL_SGG22 Color - gris

**USGG08P11213006** m² SGG SECURIT gris 4 mm
Precio: 51.07
Acristalamiento con vidrio templado securit parsol gris SGG SECURIT de 4 mm de espesor con U=5,8W/m²K y RW (C; Ctr)=30(-1;-3), fijación sobre carpintería con acuñado mediante calzos de apoyo perimetrales y laterales y sellado en frío con silicona incolora, incluso cortes de vidrio y colocación de junquillos, según NTE-FVP-8

| Código | Ud | Descripción | Rendimiento | Precio | Importe |
|---|---|---|---|---|---|
| OGENO01.0050 | h | Oficial 1ª vidriería | 0.700 | 18.07 | 12.65 |
| PSGG08U11213006 | m² | Vidrio, flotado de color en masa templado, SGG SECURIT PARSOL gris 4 mm (material; 03/10/2008) | 1.006 | 32.06 | 32.25 |
| PGENP14.0467 | m | Sellado con silicona neutra | 3.500 | 0.98 | 3.43 |
| PSGG04 | u | Pequeño material | 1.000 | 1.25 | 1.25 |
| %CO | % | Costes indirectos | 3 % | 49.58 | 1.49 |
|  |  | Total |  |  | 51.07 |

**USGG08P11213007** m² SGG SECURIT gris 5 mm
Precio: 58.64
Acristalamiento con vidrio templado securit parsol gris SGG SECURIT de 5 mm de espesor con U=5,8W/m²K y RW (C; Ctr)=30(-1;-2), fijación sobre carpintería con acuñado mediante calzos de apoyo perimetrales y laterales y sellado en frío con silicona incolora, incluso cortes de vidrio y colocación de junquillos, según NTE-FVP-8

| Código | Ud | Descripción | Rendimiento | Precio | Importe |
|---|---|---|---|---|---|
| OGENO01.0050 | h | Oficial 1ª vidriería | 0.700 | 18.07 | 12.65 |
| PSGG08U11213007 | m² | Vidrio, flotado de color en masa templado, SGG SECURIT PARSOL gris 5 mm (material; 03/10/2008) | 1.006 | 39.36 | 39.60 |
| PGENP14.0467 | m | Sellado con silicona neutra | 3.500 | 0.98 | 3.43 |
| PSGG04 | u | Pequeño material | 1.000 | 1.25 | 1.25 |
| %CO | % | Costes indirectos | 3 % | 56.93 | 1.71 |
|  |  | Total |  |  | 58.64 |

**USGG08P11213008** m² SGG SECURIT gris 6 mm
Precio: 68.4
Acristalamiento con vidrio templado securit parsol gris SGG SECURIT de 6 mm de espesor con U=5,7W/m²K y RW (C; Ctr)=31(-1;-2), fijación sobre carpintería con acuñado mediante calzos de apoyo perimetrales y laterales y sellado en frío con silicona incolora, incluso cortes de vidrio y colocación de junquillos, según NTE-FVP-8

| Código | Ud | Descripción | Rendimiento | Precio | Importe |
|---|---|---|---|---|---|
| OGENO01.0050 | h | Oficial 1ª vidriería | 0.700 | 18.07 | 12.65 |
| PSGG08U11213008 | m² | Vidrio, flotado de color en masa templado, SGG SECURIT PARSOL gris 6 mm (material; 03/10/2008) | 1.006 | 48.79 | 49.08 |
| PGENP14.0467 | m | Sellado con silicona neutra | 3.500 | 0.98 | 3.43 |
| PSGG04 | u | Pequeño material | 1.000 | 1.25 | 1.25 |
| %CO | % | Costes indirectos | 3 % | 66.41 | 1.99 |
|  |  | Total |  |  | 68.4 |

**USGG08P11213009** m² SGG SECURIT gris 8 mm
Precio: 87.22
Acristalamiento con vidrio templado securit parsol gris SGG SECURIT de 8 mm de espesor con U=5,7W/m²K y RW (C; Ctr)=32(-1;-2), fijación sobre carpintería con acuñado mediante calzos de apoyo perimetrales y laterales y sellado en frío con silicona incolora, incluso cortes de vidrio y colocación de junquillos, según NTE-FVP-8

| Código | Ud | Descripción | Rendimiento | Precio | Importe |
|---|---|---|---|---|---|
| OGENO01.0050 | h | Oficial 1ª vidriería | 0.800 | 18.07 | 14.46 |
| PSGG08U11213009 | m² | Vidrio, flotado de color en masa templado, SGG SECURIT PARSOL gris 8 mm (material; 03/10/2008) | 1.006 | 65.15 | 65.54 |
| PGENP14.0467 | m | Sellado con silicona neutra | 3.500 | 0.98 | 3.43 |
| PSGG04 | u | Pequeño material | 1.000 | 1.25 | 1.25 |
| %CO | % | Costes indirectos | 3 % | 84.68 | 2.54 |
|  |  | Total |  |  | 87.22 |

###### E16CL_SGG23 Color - verde

**USGG08P11213011** m² SGG SECURIT verde 4 mm
Precio: 51.07
Acristalamiento con vidrio templado securit parsol verde SGG SECURIT de 4 mm de espesor con U=5,8W/m²K y RW (C; Ctr)=30(-1;-3), fijación sobre carpintería con acuñado mediante calzos de apoyo perimetrales y laterales y sellado en frío con silicona incolora, incluso cortes de vidrio y colocación de junquillos, según NTE-FVP-8

| Código | Ud | Descripción | Rendimiento | Precio | Importe |
|---|---|---|---|---|---|
| OGENO01.0050 | h | Oficial 1ª vidriería | 0.700 | 18.07 | 12.65 |
| PSGG08U11213011 | m² | Vidrio, flotado de color en masa templado, SGG SECURIT PARSOL verde 4 mm (material; 03/10/2008) | 1.006 | 32.06 | 32.25 |
| PGENP14.0467 | m | Sellado con silicona neutra | 3.500 | 0.98 | 3.43 |
| PSGG04 | u | Pequeño material | 1.000 | 1.25 | 1.25 |
| %CO | % | Costes indirectos | 3 % | 49.58 | 1.49 |
|  |  | Total |  |  | 51.07 |

**USGG08P11213012** m² SGG SECURIT verde 5 mm
Precio: 58.64
Acristalamiento con vidrio templado securit parsol verde SGG SECURIT de 5 mm de espesor con U=5,8W/m²K y RW (C; Ctr)=30(-1;-2), fijación sobre carpintería con acuñado mediante calzos de apoyo perimetrales y laterales y sellado en frío con silicona incolora, incluso cortes de vidrio y colocación de junquillos, según NTE-FVP-8

| Código | Ud | Descripción | Rendimiento | Precio | Importe |
|---|---|---|---|---|---|
| OGENO01.0050 | h | Oficial 1ª vidriería | 0.700 | 18.07 | 12.65 |
| PSGG08U11213012 | m² | Vidrio, flotado de color en masa templado, SGG SECURIT PARSOL verde 5 mm (material; 03/10/2008) | 1.006 | 39.36 | 39.60 |
| PGENP14.0467 | m | Sellado con silicona neutra | 3.500 | 0.98 | 3.43 |
| PSGG04 | u | Pequeño material | 1.000 | 1.25 | 1.25 |
| %CO | % | Costes indirectos | 3 % | 56.93 | 1.71 |
|  |  | Total |  |  | 58.64 |

**USGG08P11213013** m² SGG SECURIT verde 6 mm
Precio: 68.4
Acristalamiento con vidrio templado securit parsol verde SGG SECURIT de 6 mm de espesor con U=5,7W/m²K y RW (C; Ctr)=31(-1;-2), fijación sobre carpintería con acuñado mediante calzos de apoyo perimetrales y laterales y sellado en frío con silicona incolora, incluso cortes de vidrio y colocación de junquillos, según NTE-FVP-8

| Código | Ud | Descripción | Rendimiento | Precio | Importe |
|---|---|---|---|---|---|
| OGENO01.0050 | h | Oficial 1ª vidriería | 0.700 | 18.07 | 12.65 |
| PSGG08U11213013 | m² | Vidrio, flotado de color en masa templado, SGG SECURIT PARSOL verde 6 mm (material; 03/10/2008) | 1.006 | 48.79 | 49.08 |
| PGENP14.0467 | m | Sellado con silicona neutra | 3.500 | 0.98 | 3.43 |
| PSGG04 | u | Pequeño material | 1.000 | 1.25 | 1.25 |
| %CO | % | Costes indirectos | 3 % | 66.41 | 1.99 |
|  |  | Total |  |  | 68.4 |

**USGG08P11213014** m² SGG SECURIT verde 8 mm
Precio: 87.22
Acristalamiento con vidrio templado securit parsol verde SGG SECURIT de 8 mm de espesor con U=5,7W/m²K y RW (C; Ctr)=32(-1;-2), fijación sobre carpintería con acuñado mediante calzos de apoyo perimetrales y laterales y sellado en frío con silicona incolora, incluso cortes de vidrio y colocación de junquillos, según NTE-FVP-8

| Código | Ud | Descripción | Rendimiento | Precio | Importe |
|---|---|---|---|---|---|
| OGENO01.0050 | h | Oficial 1ª vidriería | 0.800 | 18.07 | 14.46 |
| PSGG08U11213014 | m² | Vidrio, flotado de color en masa templado, SGG SECURIT PARSOL verde 8 mm (material; 03/10/2008) | 1.006 | 65.15 | 65.54 |
| PGENP14.0467 | m | Sellado con silicona neutra | 3.500 | 0.98 | 3.43 |
| PSGG04 | u | Pequeño material | 1.000 | 1.25 | 1.25 |
| %CO | % | Costes indirectos | 3 % | 84.68 | 2.54 |
|  |  | Total |  |  | 87.22 |

###### E16CL_SGG3 Autolimpiable

**USGG08P11214001** m² SGG BIOCLEAN II SECURIT 4 mm
Precio: 58.9
Acristalamiento con, vidrio flotado incoloro autolimpiable, templado, monolítico, SGG BIOCLEAN II SECURIT de 4 mm de espesor clasificado 1C2 segun UNE-EN 12.600, con U=5,8 W/m²K y RW (C; Ctr)=30(-1;-3) dB, fijación sobre carpintería con acuñado mediante calzos de apoyo perimetrales y laterales y sellado en en frío con materiales compatibles con BIOCLEAN II, incluso cortes de vidrio y colocación de junquillos, según NTE-FVP-8

| Código | Ud | Descripción | Rendimiento | Precio | Importe |
|---|---|---|---|---|---|
| OGENO01.0050 | h | Oficial 1ª vidriería | 0.700 | 18.07 | 12.65 |
| PSGG08U11214001 | m² | Vidrio, flotado incoloro autolimpiable,templado SGG BIOCLEAN II SECURIT 4 mm (material; 03/10/2008) | 1.006 | 37.04 | 37.26 |
| PSGG03 | m | Sellado silicona compatible SGG BIOCLEAN II | 3.500 | 1.54 | 5.39 |
| PSGG04 | u | Pequeño material | 1.500 | 1.25 | 1.88 |
| %CO | % | Costes indirectos | 3 % | 57.18 | 1.72 |
|  |  | Total |  |  | 58.9 |

**USGG08P11214002** m² SGG BIOCLEAN II SECURIT 6 mm
Precio: 359.35
Acristalamiento con, vidrio flotado incoloro autolimpiable, templado, monolítico, SGG BIOCLEAN II SECURIT de 6 mm de espesor clasificado 1C2 segun UNE-EN 12.600, con U=5,7 W/m²K y RW (C; Ctr)=31(-1;-2) dB, fijación sobre carpintería con acuñado mediante calzos de apoyo perimetrales y laterales y sellado en en frío con materiales compatibles con BIOCLEAN II, incluso cortes de vidrio y colocación de junquillos, según NTE-FVP-8

| Código | Ud | Descripción | Rendimiento | Precio | Importe |
|---|---|---|---|---|---|
| OGENO01.0050 | h | Oficial 1ª vidriería | 0.700 | 18.07 | 12.65 |
| PSGG08U11214002 | m² | Vidrio, flotado incoloro autolimpiable,templado SGG BIOCLEAN II SECURIT 6 mm (material; 03/10/2008) | 1.006 | 327 | 328.96 |
| PSGG03 | m | Sellado silicona compatible SGG BIOCLEAN II | 3.500 | 1.54 | 5.39 |
| PSGG04 | u | Pequeño material | 1.500 | 1.25 | 1.88 |
| %CO | % | Costes indirectos | 3 % | 348.88 | 10.47 |
|  |  | Total |  |  | 359.35 |

**USGG08P11214003** m² SGG BIOCLEAN II SECURIT 8 mm
Precio: 360.39
Acristalamiento con, vidrio flotado incoloro autolimpiable, templado, monolítico, SGG BIOCLEAN II SECURIT de 8 mm de espesor clasificado 1C2 segun UNE-EN 12.600, con U=5,7 W/m²K y RW (C; Ctr)=32(-1;-2) dB, fijación sobre carpintería con acuñado mediante calzos de apoyo perimetrales y laterales y sellado en en frío con materiales compatibles con BIOCLEAN II, incluso cortes de vidrio y colocación de junquillos, según NTE-FVP-8

| Código | Ud | Descripción | Rendimiento | Precio | Importe |
|---|---|---|---|---|---|
| OGENO01.0050 | h | Oficial 1ª vidriería | 0.700 | 18.07 | 12.65 |
| PSGG08U11214003 | m² | Vidrio, flotado incoloro autolimpiable,templado SGG BIOCLEAN II SECURIT 8 mm (material; 03/10/2008) | 1.006 | 328 | 329.97 |
| PSGG03 | m | Sellado silicona compatible SGG BIOCLEAN II | 3.500 | 1.54 | 5.39 |
| PSGG04 | u | Pequeño material | 1.500 | 1.25 | 1.88 |
| %CO | % | Costes indirectos | 3 % | 349.89 | 10.50 |
|  |  | Total |  |  | 360.39 |

**USGG08P11214004** m² SGG BIOCLEAN II SECURIT 10 mm
Precio: 363.28
Acristalamiento con, vidrio flotado incoloro autolimpiable, templado, monolítico, SGG BIOCLEAN II SECURIT de 10 mm de espesor clasificado 1C1 segun UNE-EN 12.600, con U=5,6 W/m²K y RW (C; Ctr)=33(-1;-2) dB, fijación sobre carpintería con acuñado mediante calzos de apoyo perimetrales y laterales y sellado en en frío con materiales compatibles con BIOCLEAN II, incluso cortes de vidrio y colocación de junquillos, según NTE-FVP-8

| Código | Ud | Descripción | Rendimiento | Precio | Importe |
|---|---|---|---|---|---|
| OGENO01.0050 | h | Oficial 1ª vidriería | 0.800 | 18.07 | 14.46 |
| PSGG08U11214004 | m² | Vidrio, flotado incoloro autolimpiable,templado SGG BIOCLEAN II SECURIT 10 mm (material; 03/10/2008) | 1.006 | 329 | 330.97 |
| PSGG03 | m | Sellado silicona compatible SGG BIOCLEAN II | 3.500 | 1.54 | 5.39 |
| PSGG04 | u | Pequeño material | 1.500 | 1.25 | 1.88 |
| %CO | % | Costes indirectos | 3 % | 352.70 | 10.58 |
|  |  | Total |  |  | 363.28 |

###### E16CL_SGG4 Con capa de control solar

###### E16CL_SGG41 Con capa de control solar - plata

**USGG08P11215009** m² SGG SECURIT MIRASTAR plata-cromo 6 mm
Precio: 80.37
Acristalamiento con, vidrio flotado incoloro, monolítico, con capa de control solar, SGG SECURIT MIRASTAR de 6 mm de espesor con U=3,9 W/m²K y RW (C; Ctr)=31(-1;-2) dB, fijación sobre carpintería con acuñado mediante calzos de apoyo perimetrales y laterales y sellado en en frío con silicona neutra, incluso cortes de vidrio y colocación de junquillos, según NTE-FVP-8

| Código | Ud | Descripción | Rendimiento | Precio | Importe |
|---|---|---|---|---|---|
| OGENO01.0050 | h | Oficial 1ª vidriería | 0.400 | 18.07 | 7.23 |
| PSGG08U11215009 | m² | Vidrio,templado,SGG SECURIT MIRASTAR plata-cromo 6mm (material; 03/10/2008) | 1.006 | 61.69 | 62.06 |
| PGENP14.0467 | m | Sellado con silicona neutra | 7.000 | 0.98 | 6.86 |
| PSGG04 | u | Pequeño material | 1.500 | 1.25 | 1.88 |
| %CO | % | Costes indirectos | 3 % | 78.03 | 2.34 |
|  |  | Total |  |  | 80.37 |

**USGG08P11215010** m² SGG SECURIT MIRASTAR plata-cromo 8 mm
Precio: 93.01
Acristalamiento con, vidrio flotado incoloro, monolítico, con capa de control solar, SGG SECURIT MIRASTAR de 8 mm de espesor con U=3,8 W/m²K y RW (C; Ctr)=32(-1;-2) dB, fijación sobre carpintería con acuñado mediante calzos de apoyo perimetrales y laterales y sellado en en frío con silicona neutra, incluso cortes de vidrio y colocación de junquillos, según NTE-FVP-8

| Código | Ud | Descripción | Rendimiento | Precio | Importe |
|---|---|---|---|---|---|
| OGENO01.0050 | h | Oficial 1ª vidriería | 0.450 | 18.07 | 8.13 |
| PSGG08U11215010 | m² | Vidrio,templado,SGG SECURIT MIRASTAR plata-cromo 8mm (material; 03/10/2008) | 1.006 | 72.99 | 73.43 |
| PGENP14.0467 | m | Sellado con silicona neutra | 7.000 | 0.98 | 6.86 |
| PSGG04 | u | Pequeño material | 1.500 | 1.25 | 1.88 |
| %CO | % | Costes indirectos | 3 % | 90.30 | 2.71 |
|  |  | Total |  |  | 93.01 |

**USGG08P11215011** m² SGG SECURIT MIRASTAR plata-cromo 10 mm
Precio: 109.33
Acristalamiento con, vidrio flotado incoloro, monolítico, con capa de control solar, SGG SECURIT MIRASTAR de 10 mm de espesor con U=3,8 W/m²K y RW (C; Ctr)=33(-1;-2) dB, fijación sobre carpintería con acuñado mediante calzos de apoyo perimetrales y laterales y sellado en en frío con silicona neutra, incluso cortes de vidrio y colocación de junquillos, según NTE-FVP-8

| Código | Ud | Descripción | Rendimiento | Precio | Importe |
|---|---|---|---|---|---|
| OGENO01.0050 | h | Oficial 1ª vidriería | 0.500 | 18.07 | 9.04 |
| PSGG08U11215011 | m² | Vidrio,templado,SGG SECURIT MIRASTAR plata-cromo 10mm (material; 03/10/2008) | 1.006 | 87.84 | 88.37 |
| PGENP14.0467 | m | Sellado con silicona neutra | 7.000 | 0.98 | 6.86 |
| PSGG04 | u | Pequeño material | 1.500 | 1.25 | 1.88 |
| %CO | % | Costes indirectos | 3 % | 106.15 | 3.18 |
|  |  | Total |  |  | 109.33 |

**USGG08P11215012** m² SGG SECURIT COOL-LITE ST 108 plata 6 mm
Precio: 67.96
Acristalamiento con, vidrio flotado incoloro, monolítico, con capa de control solar, SGG SECURIT COOL-LITE ST 108 de 6 mm de espesor con U=3,6 W/m²K y RW (C; Ctr)=31(-1;-2) dB, fijación sobre carpintería con acuñado mediante calzos de apoyo perimetrales y laterales y sellado en en frío con silicona neutra, incluso cortes de vidrio y colocación de junquillos, según NTE-FVP-8

| Código | Ud | Descripción | Rendimiento | Precio | Importe |
|---|---|---|---|---|---|
| OGENO01.0050 | h | Oficial 1ª vidriería | 0.400 | 18.07 | 7.23 |
| PSGG08U11215012 | m² | Vidrio,templado,SGG SECURIT COOL-LITE ST 108 plata 6mm (material; 03/10/2008) | 1.006 | 49.71 | 50.01 |
| PGENP14.0467 | m | Sellado con silicona neutra | 7.000 | 0.98 | 6.86 |
| PSGG04 | u | Pequeño material | 1.500 | 1.25 | 1.88 |
| %CO | % | Costes indirectos | 3 % | 65.98 | 1.98 |
|  |  | Total |  |  | 67.96 |

**USGG08P11215013** m² SGG SECURIT COOL-LITE ST 108 plata 8 mm
Precio: 85.82
Acristalamiento con, vidrio flotado incoloro, monolítico, con capa de control solar, SGG SECURIT COOL-LITE ST 108 de 8 mm de espesor con U=3,6 W/m²K y RW (C; Ctr)=32(-1;-2) dB, fijación sobre carpintería con acuñado mediante calzos de apoyo perimetrales y laterales y sellado en en frío con silicona neutra, incluso cortes de vidrio y colocación de junquillos, según NTE-FVP-8

| Código | Ud | Descripción | Rendimiento | Precio | Importe |
|---|---|---|---|---|---|
| OGENO01.0050 | h | Oficial 1ª vidriería | 0.450 | 18.07 | 8.13 |
| PSGG08U11215013 | m² | Vidrio,templado,SGG SECURIT COOL-LITE ST 108 plata 8mm (material; 03/10/2008) | 1.006 | 66.05 | 66.45 |
| PGENP14.0467 | m | Sellado con silicona neutra | 7.000 | 0.98 | 6.86 |
| PSGG04 | u | Pequeño material | 1.500 | 1.25 | 1.88 |
| %CO | % | Costes indirectos | 3 % | 83.32 | 2.50 |
|  |  | Total |  |  | 85.82 |

**USGG08P11215014** m² SGG SECURIT COOL-LITE ST 108 plata 10 mm
Precio: 99.09
Acristalamiento con, vidrio flotado incoloro, monolítico, con capa de control solar, SGG SECURIT COOL-LITE ST 108 de 10 mm de espesor con U=3,5 W/m²K y RW (C; Ctr)=33(-1;-2) dB, fijación sobre carpintería con acuñado mediante calzos de apoyo perimetrales y laterales y sellado en en frío con silicona neutra, incluso cortes de vidrio y colocación de junquillos, según NTE-FVP-8

| Código | Ud | Descripción | Rendimiento | Precio | Importe |
|---|---|---|---|---|---|
| OGENO01.0050 | h | Oficial 1ª vidriería | 0.500 | 18.07 | 9.04 |
| PSGG08U11215014 | m² | Vidrio,templado,SGG SECURIT COOL-LITE ST 108 plata 10mm (material; 03/10/2008) | 1.006 | 77.95 | 78.42 |
| PGENP14.0467 | m | Sellado con silicona neutra | 7.000 | 0.98 | 6.86 |
| PSGG04 | u | Pequeño material | 1.500 | 1.25 | 1.88 |
| %CO | % | Costes indirectos | 3 % | 96.20 | 2.89 |
|  |  | Total |  |  | 99.09 |

**USGG08P11215015** m² SGG SECURIT COOL-LITE ST 120 plata 6 mm
Precio: 67.96
Acristalamiento con, vidrio flotado incoloro, monolítico, con capa de control solar, SGG SECURTI COOL-LITE ST 120 de 6 mm de espesor con U=5,2 W/m²K y RW (C; Ctr)=31(-1;-2) dB, fijación sobre carpintería con acuñado mediante calzos de apoyo perimetrales y laterales y sellado en en frío con silicona neutra, incluso cortes de vidrio y colocación de junquillos, según NTE-FVP-8

| Código | Ud | Descripción | Rendimiento | Precio | Importe |
|---|---|---|---|---|---|
| OGENO01.0050 | h | Oficial 1ª vidriería | 0.400 | 18.07 | 7.23 |
| PSGG08U11215015 | m² | Vidrio,templado,SGG SECURIT COOL-LITE ST 120 plata 6mm (material; 03/10/2008) | 1.006 | 49.71 | 50.01 |
| PGENP14.0467 | m | Sellado con silicona neutra | 7.000 | 0.98 | 6.86 |
| PSGG04 | u | Pequeño material | 1.500 | 1.25 | 1.88 |
| %CO | % | Costes indirectos | 3 % | 65.98 | 1.98 |
|  |  | Total |  |  | 67.96 |

**USGG08P11215016** m² SGG SECURIT COOL-LITE ST 120 plata 8 mm
Precio: 85.82
Acristalamiento con, vidrio flotado incoloro, monolítico, con capa de control solar, SGG SECURIT COOL-LITE ST 120 de 8 mm de espesor con U=5,1 W/m²K y RW (C; Ctr)=32(-1;-2) dB, fijación sobre carpintería con acuñado mediante calzos de apoyo perimetrales y laterales y sellado en en frío con silicona neutra, incluso cortes de vidrio y colocación de junquillos, según NTE-FVP-8

| Código | Ud | Descripción | Rendimiento | Precio | Importe |
|---|---|---|---|---|---|
| OGENO01.0050 | h | Oficial 1ª vidriería | 0.450 | 18.07 | 8.13 |
| PSGG08U11215016 | m² | Vidrio,templado,SGG SECURIT COOL-LITE ST 120 plata 8mm (material; 03/10/2008) | 1.006 | 66.05 | 66.45 |
| PGENP14.0467 | m | Sellado con silicona neutra | 7.000 | 0.98 | 6.86 |
| PSGG04 | u | Pequeño material | 1.500 | 1.25 | 1.88 |
| %CO | % | Costes indirectos | 3 % | 83.32 | 2.50 |
|  |  | Total |  |  | 85.82 |

**USGG08P11215017** m² SGG SECURIT COOL-LITE ST 120 plata 10 mm
Precio: 99.09
Acristalamiento con, vidrio flotado incoloro, monolítico, con capa de control solar, SGG SECURIT COOL-LITE ST 120 de 10 mm de espesor con U=5,1 W/m²K y RW (C; Ctr)=33(-1;-2) dB, fijación sobre carpintería con acuñado mediante calzos de apoyo perimetrales y laterales y sellado en en frío con silicona neutra, incluso cortes de vidrio y colocación de junquillos, según NTE-FVP-8

| Código | Ud | Descripción | Rendimiento | Precio | Importe |
|---|---|---|---|---|---|
| OGENO01.0050 | h | Oficial 1ª vidriería | 0.500 | 18.07 | 9.04 |
| PSGG08U11215017 | m² | Vidrio,templado,SGG SECURIT COOL-LITE ST 120 plata 10mm (material; 03/10/2008) | 1.006 | 77.95 | 78.42 |
| PGENP14.0467 | m | Sellado con silicona neutra | 7.000 | 0.98 | 6.86 |
| PSGG04 | u | Pequeño material | 1.500 | 1.25 | 1.88 |
| %CO | % | Costes indirectos | 3 % | 96.20 | 2.89 |
|  |  | Total |  |  | 99.09 |

**USGG08P11215018** m² SGG SECURIT COOL-LITE ST 136 plata 6 mm
Precio: 67.96
Acristalamiento con, vidrio flotado incoloro, monolítico, con capa de control solar, SGG SECURIT COOL-LITE ST 136 de 6 mm de espesor con U=5,5 W/m²K y RW (C; Ctr)=31(-1;-2) dB, fijación sobre carpintería con acuñado mediante calzos de apoyo perimetrales y laterales y sellado en en frío con silicona neutra, incluso cortes de vidrio y colocación de junquillos, según NTE-FVP-8

| Código | Ud | Descripción | Rendimiento | Precio | Importe |
|---|---|---|---|---|---|
| OGENO01.0050 | h | Oficial 1ª vidriería | 0.400 | 18.07 | 7.23 |
| PSGG08U11215018 | m² | Vidrio,templado,SGG SECURIT COOL-LITE ST 136 plata 6mm (material; 03/10/2008) | 1.006 | 49.71 | 50.01 |
| PGENP14.0467 | m | Sellado con silicona neutra | 7.000 | 0.98 | 6.86 |
| PSGG04 | u | Pequeño material | 1.500 | 1.25 | 1.88 |
| %CO | % | Costes indirectos | 3 % | 65.98 | 1.98 |
|  |  | Total |  |  | 67.96 |

**USGG08P11215019** m² SGG SECURIT COOL-LITE ST 136 plata 8 mm
Precio: 85.82
Acristalamiento con, vidrio flotado incoloro, monolítico, con capa de control solar, SGG SECURIT COOL-LITE ST 136 de 8 mm de espesor con U=5,4 W/m²K y RW (C; Ctr)=32(-1;-2) dB, fijación sobre carpintería con acuñado mediante calzos de apoyo perimetrales y laterales y sellado en en frío con silicona neutra, incluso cortes de vidrio y colocación de junquillos, según NTE-FVP-8

| Código | Ud | Descripción | Rendimiento | Precio | Importe |
|---|---|---|---|---|---|
| OGENO01.0050 | h | Oficial 1ª vidriería | 0.450 | 18.07 | 8.13 |
| PSGG08U11215019 | m² | Vidrio,templado,SGG SECURIT COOL-LITE ST 136 plata 8mm (material; 03/10/2008) | 1.006 | 66.05 | 66.45 |
| PGENP14.0467 | m | Sellado con silicona neutra | 7.000 | 0.98 | 6.86 |
| PSGG04 | u | Pequeño material | 1.500 | 1.25 | 1.88 |
| %CO | % | Costes indirectos | 3 % | 83.32 | 2.50 |
|  |  | Total |  |  | 85.82 |

**USGG08P11215017_** m² SGG SECURIT COOL-LITE ST 136 plata 10 mm
Precio: 99.09
Acristalamiento con, vidrio flotado incoloro, monolítico, con capa de control solar, SGG SECURIT COOL-LITE ST 136 de 10 mm de espesor con U=5,4 W/m²K y RW (C; Ctr)=33(-1;-2) dB, fijación sobre carpintería con acuñado mediante calzos de apoyo perimetrales y laterales y sellado en en frío con silicona neutra, incluso cortes de vidrio y colocación de junquillos, según NTE-FVP-8

| Código | Ud | Descripción | Rendimiento | Precio | Importe |
|---|---|---|---|---|---|
| OGENO01.0050 | h | Oficial 1ª vidriería | 0.500 | 18.07 | 9.04 |
| PSGG08U11215017_ | m² | Vidrio,templado,SGG SECURIT COOL-LITE ST 136 plata 10mm (material) | 1.006 | 77.95 | 78.42 |
| PGENP14.0467 | m | Sellado con silicona neutra | 7.000 | 0.98 | 6.86 |
| PSGG04 | u | Pequeño material | 1.500 | 1.25 | 1.88 |
| %CO | % | Costes indirectos | 3 % | 96.20 | 2.89 |
|  |  | Total |  |  | 99.09 |

**USGG08P11215012_** m² SGG SECURIT COOL-LITE ST Bright Silver 6 mm
Precio: 67.96
Acristalamiento con vidrio flotado monolítico extraclaro DIAMANT templado con capa de control solar, SGG SECURIT COOL-LITE ST 108 de 6 mm de espesor con U=5,7 W/m²K y RW (C; Ctr)=31(-1;-2) dB, fijación sobre carpintería con acuñado mediante calzos de apoyo perimetrales y laterales y sellado en en frío con silicona neutra, incluso cortes de vidrio y colocación de junquillos, según NTE-FVP-8

| Código | Ud | Descripción | Rendimiento | Precio | Importe |
|---|---|---|---|---|---|
| OGENO01.0050 | h | Oficial 1ª vidriería | 0.400 | 18.07 | 7.23 |
| PSGG08U11215012_ | m² | Vidrio,templado,SGG SECURIT COOL-LITE ST Bright Silver 6mm (material) | 1.006 | 49.71 | 50.01 |
| PGENP14.0467 | m | Sellado con silicona neutra | 7.000 | 0.98 | 6.86 |
| PSGG04 | u | Pequeño material | 1.500 | 1.25 | 1.88 |
| %CO | % | Costes indirectos | 3 % | 65.98 | 1.98 |
|  |  | Total |  |  | 67.96 |

**USGG08P11215013_** m² SGG SECURIT COOL-LITE ST Bright Silver 8 mm
Precio: 85.82
Acristalamiento con vidrio flotado monolítico extraclaro DIAMANT templado con capa de control solar, SGG SECURIT COOL-LITE ST Bright Silver de 8 mm de espesor con U=5,6 W/m²K y RW (C; Ctr)=32(-1;-2) dB, fijación sobre carpintería con acuñado mediante calzos de apoyo perimetrales y laterales y sellado en en frío con silicona neutra, incluso cortes de vidrio y colocación de junquillos, según NTE-FVP-8

| Código | Ud | Descripción | Rendimiento | Precio | Importe |
|---|---|---|---|---|---|
| OGENO01.0050 | h | Oficial 1ª vidriería | 0.450 | 18.07 | 8.13 |
| PSGG08U11215013_ | m² | Vidrio,templado,SGG SECURIT COOL-LITE ST Bright Silver 8mm (material) | 1.006 | 66.05 | 66.45 |
| PGENP14.0467 | m | Sellado con silicona neutra | 7.000 | 0.98 | 6.86 |
| PSGG04 | u | Pequeño material | 1.500 | 1.25 | 1.88 |
| %CO | % | Costes indirectos | 3 % | 83.32 | 2.50 |
|  |  | Total |  |  | 85.82 |

**USGG08P11215014_** m² SGG SECURIT COOL-LITE ST Bright Silver 10 mm
Precio: 99.09
Acristalamiento con vidrio flotado monolítico extraclaro DIAMANT templado con capa de control solar, SGG SECURIT COOL-LITE ST Bright Silver de 10 mm de espesor con U=5,6 W/m²K y RW (C; Ctr)=33(-1;-2) dB, fijación sobre carpintería con acuñado mediante calzos de apoyo perimetrales y laterales y sellado en en frío con silicona neutra, incluso cortes de vidrio y colocación de junquillos, según NTE-FVP-8

| Código | Ud | Descripción | Rendimiento | Precio | Importe |
|---|---|---|---|---|---|
| OGENO01.0050 | h | Oficial 1ª vidriería | 0.500 | 18.07 | 9.04 |
| PSGG08U11215014_ | m² | Vidrio,templado,SGG SECURIT COOL-LITE ST Bright Silver 10mm (material) | 1.006 | 77.95 | 78.42 |
| PGENP14.0467 | m | Sellado con silicona neutra | 7.000 | 0.98 | 6.86 |
| PSGG04 | u | Pequeño material | 1.500 | 1.25 | 1.88 |
| %CO | % | Costes indirectos | 3 % | 96.20 | 2.89 |
|  |  | Total |  |  | 99.09 |

###### E16CL_SGG42 Con capa de control solar - bronce

**USGG08P11215006** m² SGG ANTELIO SECURIT bronce 6 mm
Precio: 69.5
Acristalamiento con vidrio templado parsol bronce,pirolítico,SGG ANTELIO SECURIT de 6 mm de espesor con U=5,7W/m²K y RW (C; Ctr)=31(-1;-2), fijación sobre carpintería con acuñado mediante calzos de apoyo perimetrales y laterales y sellado en frío con silicona incolora, incluso cortes de vidrio y colocación de junquillos, según NTE-FVP-8.

| Código | Ud | Descripción | Rendimiento | Precio | Importe |
|---|---|---|---|---|---|
| OGENO01.0050 | h | Oficial 1ª vidriería | 0.700 | 18.07 | 12.65 |
| PSGG08U11215006 | m² | Vidrio,pirolítico,templado,parsol bronce,SGG ANTELIO SECURIT 6mm (material; 03/10/2008) | 1.006 | 49.85 | 50.15 |
| PGENP14.0467 | m | Sellado con silicona neutra | 3.500 | 0.98 | 3.43 |
| PSGG04 | u | Pequeño material | 1.000 | 1.25 | 1.25 |
| %CO | % | Costes indirectos | 3 % | 67.48 | 2.02 |
|  |  | Total |  |  | 69.5 |

###### E16CL_SGG43 Con capa de control solar - gris

**USGG08P11215007** m² SGG ANTELIO SECURIT gris 6 mm
Precio: 69.5
Acristalamiento con vidrio templado parsol gris,pirolítico,SGG ANTELIO SECURIT de 6 mm de espesor con U=5,7W/m²K y RW (C; Ctr)=31(-1;-2), fijación sobre carpintería con acuñado mediante calzos de apoyo perimetrales y laterales y sellado en frío con silicona incolora, incluso cortes de vidrio y colocación de junquillos, según NTE-FVP-8

| Código | Ud | Descripción | Rendimiento | Precio | Importe |
|---|---|---|---|---|---|
| OGENO01.0050 | h | Oficial 1ª vidriería | 0.700 | 18.07 | 12.65 |
| PSGG08U11215007 | m² | Vidrio,pirolítico,templado,parsol gris,SGG ANTELIO SECURIT 6mm (material; 03/10/2008) | 1.006 | 49.85 | 50.15 |
| PGENP14.0467 | m | Sellado con silicona neutra | 3.500 | 0.98 | 3.43 |
| PSGG04 | u | Pequeño material | 1.000 | 1.25 | 1.25 |
| %CO | % | Costes indirectos | 3 % | 67.48 | 2.02 |
|  |  | Total |  |  | 69.5 |

###### E16CL_SGG44 Con capa de control solar - verde

**USGG08P11215008** m² SGG ANTELIO SECURIT verde 6 mm
Precio: 69.5
Acristalamiento con vidrio templado parsol verde,pirolítico,SGG ANTELIO SECURIT de 6 mm de espesor con U=5,7W/m²K y RW (C; Ctr)=31(-1;-2), fijación sobre carpintería con acuñado mediante calzos de apoyo perimetrales y laterales y sellado en frío con silicona incolora, incluso cortes de vidrio y colocación de junquillos, según NTE-FVP-8

| Código | Ud | Descripción | Rendimiento | Precio | Importe |
|---|---|---|---|---|---|
| OGENO01.0050 | h | Oficial 1ª vidriería | 0.700 | 18.07 | 12.65 |
| PSGG08U11215008 | m² | Vidrio,pirolítico,templado,parsol verde,SGG ANTELIO SECURIT 6mm (material; 03/10/2008) | 1.006 | 49.85 | 50.15 |
| PGENP14.0467 | m | Sellado con silicona neutra | 3.500 | 0.98 | 3.43 |
| PSGG04 | u | Pequeño material | 1.000 | 1.25 | 1.25 |
| %CO | % | Costes indirectos | 3 % | 67.48 | 2.02 |
|  |  | Total |  |  | 69.5 |

**USGG08P11215029** m² SGG SECURIT COOL-LITE ST 408 verde plata 6 mm
Precio: 73.97
Acristalamiento con, vidrio flotado verde, monolítico, con capa de control solar, SGG SECURIT COOL-LITE ST 408 de 6 mm de espesor con U=3,6 W/m²K y RW (C; Ctr)=31(-1;-2) dB, fijación sobre carpintería con acuñado mediante calzos de apoyo perimetrales y laterales y sellado en en frío con silicona neutra, incluso cortes de vidrio y colocación de junquillos, según NTE-FVP-8

| Código | Ud | Descripción | Rendimiento | Precio | Importe |
|---|---|---|---|---|---|
| OGENO01.0050 | h | Oficial 1ª vidriería | 0.400 | 18.07 | 7.23 |
| PSGG08U11215029 | m² | Vidrio,templado,SGG SECURIT COOL-LITE ST 408 verde plata 6mm (material; 03/10/2008) | 1.006 | 55.52 | 55.85 |
| PGENP14.0467 | m | Sellado con silicona neutra | 7.000 | 0.98 | 6.86 |
| PSGG04 | u | Pequeño material | 1.500 | 1.25 | 1.88 |
| %CO | % | Costes indirectos | 3 % | 71.82 | 2.15 |
|  |  | Total |  |  | 73.97 |

**USGG08P11215030** m² SGG SECURIT COOL-LITE ST 408 verde plata 8 mm
Precio: 94.81
Acristalamiento con, vidrio flotado verde, monolítico, con capa de control solar, SGG SECURIT COOL-LITE ST 408 de 8 mm de espesor con U=3,6 W/m²K y RW (C; Ctr)=32(-1;-2) dB, fijación sobre carpintería con acuñado mediante calzos de apoyo perimetrales y laterales y sellado en en frío con silicona neutra, incluso cortes de vidrio y colocación de junquillos, según NTE-FVP-8

| Código | Ud | Descripción | Rendimiento | Precio | Importe |
|---|---|---|---|---|---|
| OGENO01.0050 | h | Oficial 1ª vidriería | 0.450 | 18.07 | 8.13 |
| PSGG08U11215030 | m² | Vidrio,templado,SGG SECURIT COOL-LITE ST 408 verde plata 8mm (material; 03/10/2008) | 1.006 | 74.73 | 75.18 |
| PGENP14.0467 | m | Sellado con silicona neutra | 7.000 | 0.98 | 6.86 |
| PSGG04 | u | Pequeño material | 1.500 | 1.25 | 1.88 |
| %CO | % | Costes indirectos | 3 % | 92.05 | 2.76 |
|  |  | Total |  |  | 94.81 |

**USGG08P11215031** m² SGG SECURIT COOL-LITE ST 408 verde plata 10 mm
Precio: 110.39
Acristalamiento con, vidrio flotado verde, monolítico, con capa de control solar, SGG SECURIT COOL-LITE ST 408 de 10 mm de espesor con U=3,5 W/m²K y RW (C; Ctr)=33(-1;-2) dB, fijación sobre carpintería con acuñado mediante calzos de apoyo perimetrales y laterales y sellado en en frío con silicona neutra, incluso cortes de vidrio y colocación de junquillos, según NTE-FVP-8

| Código | Ud | Descripción | Rendimiento | Precio | Importe |
|---|---|---|---|---|---|
| OGENO01.0050 | h | Oficial 1ª vidriería | 0.500 | 18.07 | 9.04 |
| PSGG08U11215031 | m² | Vidrio,templado,SGG SECURIT COOL-LITE ST 408 verde plata 10mm (material; 03/10/2008) | 1.006 | 88.86 | 89.39 |
| PGENP14.0467 | m | Sellado con silicona neutra | 7.000 | 0.98 | 6.86 |
| PSGG04 | u | Pequeño material | 1.500 | 1.25 | 1.88 |
| %CO | % | Costes indirectos | 3 % | 107.17 | 3.22 |
|  |  | Total |  |  | 110.39 |

**USGG08P11215032** m² SGG SECURIT COOL-LITE ST 420 verde plata 6 mm
Precio: 73.97
Acristalamiento con, vidrio flotado verde, monolítico, con capa de control solar, SGG SECURIT COOL-LITE ST 420 de 6 mm de espesor con U=5,2 W/m²K y RW (C; Ctr)=31(-1;-2) dB, fijación sobre carpintería con acuñado mediante calzos de apoyo perimetrales y laterales y sellado en en frío con silicona neutra, incluso cortes de vidrio y colocación de junquillos, según NTE-FVP-8

| Código | Ud | Descripción | Rendimiento | Precio | Importe |
|---|---|---|---|---|---|
| OGENO01.0050 | h | Oficial 1ª vidriería | 0.400 | 18.07 | 7.23 |
| PSGG08U11215032 | m² | Vidrio,templado,SGG SECURIT COOL-LITE ST 420 verde plata 6mm (material; 03/10/2008) | 1.006 | 55.52 | 55.85 |
| PGENP14.0467 | m | Sellado con silicona neutra | 7.000 | 0.98 | 6.86 |
| PSGG04 | u | Pequeño material | 1.500 | 1.25 | 1.88 |
| %CO | % | Costes indirectos | 3 % | 71.82 | 2.15 |
|  |  | Total |  |  | 73.97 |

**USGG08P11215033** m² SGG SECURIT COOL-LITE ST 420 verde plata 8 mm
Precio: 94.81
Acristalamiento con, vidrio flotado verde, monolítico, con capa de control solar, SGG SECURIT COOL-LITE ST 420 de 8 mm de espesor con U=5,1 W/m²K y RW (C; Ctr)=32(-1;-2) dB, fijación sobre carpintería con acuñado mediante calzos de apoyo perimetrales y laterales y sellado en en frío con silicona neutra, incluso cortes de vidrio y colocación de junquillos, según NTE-FVP-8

| Código | Ud | Descripción | Rendimiento | Precio | Importe |
|---|---|---|---|---|---|
| OGENO01.0050 | h | Oficial 1ª vidriería | 0.450 | 18.07 | 8.13 |
| PSGG08U11215033 | m² | Vidrio,templado,SGG SECURIT COOL-LITE ST 420 verde plata 8mm (material; 03/10/2008) | 1.006 | 74.73 | 75.18 |
| PGENP14.0467 | m | Sellado con silicona neutra | 7.000 | 0.98 | 6.86 |
| PSGG04 | u | Pequeño material | 1.500 | 1.25 | 1.88 |
| %CO | % | Costes indirectos | 3 % | 92.05 | 2.76 |
|  |  | Total |  |  | 94.81 |

**USGG08P11215034** m² SGG SECURIT COOL-LITE ST 420 verde plata 10 mm
Precio: 110.39
Acristalamiento con, vidrio flotado verde, monolítico, con capa de control solar, SGG SECURIT COOL-LITE ST 420 de 10 mm de espesor con U=5,1 W/m²K y RW (C; Ctr)=33(-1;-2) dB, fijación sobre carpintería con acuñado mediante calzos de apoyo perimetrales y laterales y sellado en en frío con silicona neutra, incluso cortes de vidrio y colocación de junquillos, según NTE-FVP-8

| Código | Ud | Descripción | Rendimiento | Precio | Importe |
|---|---|---|---|---|---|
| OGENO01.0050 | h | Oficial 1ª vidriería | 0.500 | 18.07 | 9.04 |
| PSGG08U11215034 | m² | Vidrio,templado,SGG SECURIT COOL-LITE ST 420 verde plata 10mm (material; 03/10/2008) | 1.006 | 88.86 | 89.39 |
| PGENP14.0467 | m | Sellado con silicona neutra | 7.000 | 0.98 | 6.86 |
| PSGG04 | u | Pequeño material | 1.500 | 1.25 | 1.88 |
| %CO | % | Costes indirectos | 3 % | 107.17 | 3.22 |
|  |  | Total |  |  | 110.39 |

**USGG08P11215035** m² SGG SECURIT COOL-LITE ST 436 verde plata 6 mm
Precio: 73.97
Acristalamiento con, vidrio flotado verde, monolítico, con capa de control solar, SGG SECURIT COOL-LITE ST 436 de 6 mm de espesor con U=5,5 W/m²K y RW (C; Ctr)=31(-1;-2) dB, fijación sobre carpintería con acuñado mediante calzos de apoyo perimetrales y laterales y sellado en en frío con silicona neutra, incluso cortes de vidrio y colocación de junquillos, según NTE-FVP-8

| Código | Ud | Descripción | Rendimiento | Precio | Importe |
|---|---|---|---|---|---|
| OGENO01.0050 | h | Oficial 1ª vidriería | 0.400 | 18.07 | 7.23 |
| PSGG08U11215035 | m² | Vidrio,templado,SGG SECURIT COOL-LITE ST 436 verde plata 6mm (material; 03/10/2008) | 1.006 | 55.52 | 55.85 |
| PGENP14.0467 | m | Sellado con silicona neutra | 7.000 | 0.98 | 6.86 |
| PSGG04 | u | Pequeño material | 1.500 | 1.25 | 1.88 |
| %CO | % | Costes indirectos | 3 % | 71.82 | 2.15 |
|  |  | Total |  |  | 73.97 |

**USGG08P11215036** m² SGG SECURIT COOL-LITE ST 436 verde plata 8 mm
Precio: 94.81
Acristalamiento con, vidrio flotado verde, monolítico, con capa de control solar, SGG SECURIT COOL-LITE ST 436 de 8 mm de espesor con U=5,5 W/m²K y RW (C; Ctr)=32(-1;-2) dB, fijación sobre carpintería con acuñado mediante calzos de apoyo perimetrales y laterales y sellado en en frío con silicona neutra, incluso cortes de vidrio y colocación de junquillos, según NTE-FVP-8

| Código | Ud | Descripción | Rendimiento | Precio | Importe |
|---|---|---|---|---|---|
| OGENO01.0050 | h | Oficial 1ª vidriería | 0.450 | 18.07 | 8.13 |
| PSGG08U11215036 | m² | Vidrio,templado,SGG SECURIT COOL-LITE ST 436 verde plata 8mm (material; 03/10/2008) | 1.006 | 74.73 | 75.18 |
| PGENP14.0467 | m | Sellado con silicona neutra | 7.000 | 0.98 | 6.86 |
| PSGG04 | u | Pequeño material | 1.500 | 1.25 | 1.88 |
| %CO | % | Costes indirectos | 3 % | 92.05 | 2.76 |
|  |  | Total |  |  | 94.81 |

**USGG08P11215037** m² SGG SECURIT COOL-LITE ST 436 verde plata 10 mm
Precio: 110.39
Acristalamiento con, vidrio flotado verde, monolítico, con capa de control solar, SGG SECURIT COOL-LITE ST 436 de 10 mm de espesor con U=5,4 W/m²K y RW (C; Ctr)=33(-1;-2) dB, fijación sobre carpintería con acuñado mediante calzos de apoyo perimetrales y laterales y sellado en en frío con silicona neutra, incluso cortes de vidrio y colocación de junquillos, según NTE-FVP-8

| Código | Ud | Descripción | Rendimiento | Precio | Importe |
|---|---|---|---|---|---|
| OGENO01.0050 | h | Oficial 1ª vidriería | 0.500 | 18.07 | 9.04 |
| PSGG08U11215037 | m² | Vidrio,templado,SGG SECURIT COOL-LITE ST 436 verde plata 10mm (material; 03/10/2008) | 1.006 | 88.86 | 89.39 |
| PGENP14.0467 | m | Sellado con silicona neutra | 7.000 | 0.98 | 6.86 |
| PSGG04 | u | Pequeño material | 1.500 | 1.25 | 1.88 |
| %CO | % | Costes indirectos | 3 % | 107.17 | 3.22 |
|  |  | Total |  |  | 110.39 |

**USGG08P11215038** m² SGG SECURIT COOL-LITE ST 450 verde 6 mm
Precio: 73.97
Acristalamiento con, vidrio flotado verde, monolítico, con capa de control solar, SGG SECURIT COOL-LITE ST 450 de 6 mm de espesor con U=5,7 W/m²K y RW (C; Ctr)=31(-1;-2) dB, fijación sobre carpintería con acuñado mediante calzos de apoyo perimetrales y laterales y sellado en en frío con silicona neutra, incluso cortes de vidrio y colocación de junquillos, según NTE-FVP-8

| Código | Ud | Descripción | Rendimiento | Precio | Importe |
|---|---|---|---|---|---|
| OGENO01.0050 | h | Oficial 1ª vidriería | 0.400 | 18.07 | 7.23 |
| PSGG08U11215038 | m² | Vidrio,templado,SGG SECURIT COOL-LITE ST 450 verde 6mm (material; 03/10/2008) | 1.006 | 55.52 | 55.85 |
| PGENP14.0467 | m | Sellado con silicona neutra | 7.000 | 0.98 | 6.86 |
| PSGG04 | u | Pequeño material | 1.500 | 1.25 | 1.88 |
| %CO | % | Costes indirectos | 3 % | 71.82 | 2.15 |
|  |  | Total |  |  | 73.97 |

**USGG08P11215039** m² SGG SECURIT COOL-LITE ST 450 verde 8 mm
Precio: 94.81
Acristalamiento con, vidrio flotado verde, monolítico, con capa de control solar, SGG SECURIT COOL-LITE ST 450 de 8 mm de espesor con U=5,6 W/m²K y RW (C; Ctr)=32(-1;-2) dB, fijación sobre carpintería con acuñado mediante calzos de apoyo perimetrales y laterales y sellado en en frío con silicona neutra, incluso cortes de vidrio y colocación de junquillos, según NTE-FVP-8

| Código | Ud | Descripción | Rendimiento | Precio | Importe |
|---|---|---|---|---|---|
| OGENO01.0050 | h | Oficial 1ª vidriería | 0.450 | 18.07 | 8.13 |
| PSGG08U11215039 | m² | Vidrio,templado,SGG SECURIT COOL-LITE ST 450 verde 8mm (material; 03/10/2008) | 1.006 | 74.73 | 75.18 |
| PGENP14.0467 | m | Sellado con silicona neutra | 7.000 | 0.98 | 6.86 |
| PSGG04 | u | Pequeño material | 1.500 | 1.25 | 1.88 |
| %CO | % | Costes indirectos | 3 % | 92.05 | 2.76 |
|  |  | Total |  |  | 94.81 |

**USGG08P11215040** m² SGG SECURIT COOL-LITE ST 450 verde 10 mm
Precio: 110.39
Acristalamiento con, vidrio flotado verde, monolítico, con capa de control solar, SGG SECURIT COOL-LITE ST 450 de 10 mm de espesor con U=5,5 W/m²K y RW (C; Ctr)=33(-1;-2) dB, fijación sobre carpintería con acuñado mediante calzos de apoyo perimetrales y laterales y sellado en en frío con silicona neutra, incluso cortes de vidrio y colocación de junquillos, según NTE-FVP-8

| Código | Ud | Descripción | Rendimiento | Precio | Importe |
|---|---|---|---|---|---|
| OGENO01.0050 | h | Oficial 1ª vidriería | 0.500 | 18.07 | 9.04 |
| PSGG08U11215040 | m² | Vidrio,templado,SGG SECURIT COOL-LITE ST 450 verde 10mm (material; 03/10/2008) | 1.006 | 88.86 | 89.39 |
| PGENP14.0467 | m | Sellado con silicona neutra | 7.000 | 0.98 | 6.86 |
| PSGG04 | u | Pequeño material | 1.500 | 1.25 | 1.88 |
| %CO | % | Costes indirectos | 3 % | 107.17 | 3.22 |
|  |  | Total |  |  | 110.39 |

**USGG08P11215041** m² SGG SECURIT COOL-LITE ST 467 verde 6 mm
Precio: 73.97
Acristalamiento con, vidrio flotado verde, monolítico, con capa de control solar, SGG SECURIT COOL-LITE ST 450 de 6 mm de espesor con U=5,7 W/m²K y RW (C; Ctr)=31(-1;-2) dB, fijación sobre carpintería con acuñado mediante calzos de apoyo perimetrales y laterales y sellado en en frío con silicona neutra, incluso cortes de vidrio y colocación de junquillos, según NTE-FVP-8

| Código | Ud | Descripción | Rendimiento | Precio | Importe |
|---|---|---|---|---|---|
| OGENO01.0050 | h | Oficial 1ª vidriería | 0.400 | 18.07 | 7.23 |
| PSGG08U11215041 | m² | Vidrio,templado,SGG SECURIT COOL-LITE ST 467 verde 6mm (material; 03/10/2008) | 1.006 | 55.52 | 55.85 |
| PGENP14.0467 | m | Sellado con silicona neutra | 7.000 | 0.98 | 6.86 |
| PSGG04 | u | Pequeño material | 1.500 | 1.25 | 1.88 |
| %CO | % | Costes indirectos | 3 % | 71.82 | 2.15 |
|  |  | Total |  |  | 73.97 |

**USGG08P11215042** m² SGG SECURIT COOL-LITE ST 467 verde 8 mm
Precio: 94.81
Acristalamiento con, vidrio flotado verde, monolítico, con capa de control solar, SGG SECURIT COOL-LITE ST 450 de 8 mm de espesor con U=5,6 W/m²K y RW (C; Ctr)=32(-1;-2) dB, fijación sobre carpintería con acuñado mediante calzos de apoyo perimetrales y laterales y sellado en en frío con silicona neutra, incluso cortes de vidrio y colocación de junquillos, según NTE-FVP-8

| Código | Ud | Descripción | Rendimiento | Precio | Importe |
|---|---|---|---|---|---|
| OGENO01.0050 | h | Oficial 1ª vidriería | 0.450 | 18.07 | 8.13 |
| PSGG08U11215042 | m² | Vidrio,templado,SGG SECURIT COOL-LITE ST 467 verde 8mm (material; 03/10/2008) | 1.006 | 74.73 | 75.18 |
| PGENP14.0467 | m | Sellado con silicona neutra | 7.000 | 0.98 | 6.86 |
| PSGG04 | u | Pequeño material | 1.500 | 1.25 | 1.88 |
| %CO | % | Costes indirectos | 3 % | 92.05 | 2.76 |
|  |  | Total |  |  | 94.81 |

**USGG08P11215043** m² SGG SECURIT COOL-LITE ST 467 verde 10 mm
Precio: 110.39
Acristalamiento con, vidrio flotado verde, monolítico, con capa de control solar, SGG SECURIT COOL-LITE ST 450 de 10 mm de espesor con U=5,6 W/m²K y RW (C; Ctr)=33(-1;-2) dB, fijación sobre carpintería con acuñado mediante calzos de apoyo perimetrales y laterales y sellado en en frío con silicona neutra, incluso cortes de vidrio y colocación de junquillos, según NTE-FVP-8

| Código | Ud | Descripción | Rendimiento | Precio | Importe |
|---|---|---|---|---|---|
| OGENO01.0050 | h | Oficial 1ª vidriería | 0.500 | 18.07 | 9.04 |
| PSGG08U11215043 | m² | Vidrio,templado,SGG SECURIT COOL-LITE ST 467 verde 10mm (material; 03/10/2008) | 1.006 | 88.86 | 89.39 |
| PGENP14.0467 | m | Sellado con silicona neutra | 7.000 | 0.98 | 6.86 |
| PSGG04 | u | Pequeño material | 1.500 | 1.25 | 1.88 |
| %CO | % | Costes indirectos | 3 % | 107.17 | 3.22 |
|  |  | Total |  |  | 110.39 |

###### E16CL_SGG45 Con capa de control solar - incoloro

**USGG08P11215005** m² SGG ANTELIO SECURIT incoloro 6 mm
Precio: 60.93
Acristalamiento con vidrio templado incoloro,pirolítico,SGG ANTELIO SECURIT de 6 mm de espesor con U=5,7W/m²K y RW (C; Ctr)=31(-1;-2), fijación sobre carpintería con acuñado mediante calzos de apoyo perimetrales y laterales y sellado en frío con silicona incolora, incluso cortes de vidrio y colocación de junquillos, según NTE-FVP-8

| Código | Ud | Descripción | Rendimiento | Precio | Importe |
|---|---|---|---|---|---|
| OGENO01.0050 | h | Oficial 1ª vidriería | 0.700 | 18.07 | 12.65 |
| PSGG08U11215005 | m² | Vidrio,pirolítico,templado,incoloro,SGG ANTELIO SECURIT 6mm (material; 03/10/2008) | 1.006 | 41.58 | 41.83 |
| PGENP14.0467 | m | Sellado con silicona neutra | 3.500 | 0.98 | 3.43 |
| PSGG04 | u | Pequeño material | 1.000 | 1.25 | 1.25 |
| %CO | % | Costes indirectos | 3 % | 59.16 | 1.77 |
|  |  | Total |  |  | 60.93 |

###### E16CL_SGG46 Con capa de control solar - neutro

**USGG08P11215021** m² SGG SECURIT COOL-LITE ST 150 neutro plata 4 mm
Precio: 54.25
Acristalamiento con, vidrio flotado incoloro, monolítico, con capa de control solar, SGG SECURIT COOL-LITE ST 150 de 4 mm de espesor con U=5,7 W/m²K y RW (C; Ctr)=31(-1;-2) dB, fijación sobre carpintería con acuñado mediante calzos de apoyo perimetrales y laterales y sellado en en frío con silicona neutra, incluso cortes de vidrio y colocación de junquillos, según NTE-FVP-8

| Código | Ud | Descripción | Rendimiento | Precio | Importe |
|---|---|---|---|---|---|
| OGENO01.0050 | h | Oficial 1ª vidriería | 0.300 | 18.07 | 5.42 |
| PSGG08U11215021 | m² | Vidrio,templado,SGG SECURIT COOL-LITE ST 150 neutro plata 4mm (material; 03/10/2008) | 1.006 | 38.28 | 38.51 |
| PGENP14.0467 | m | Sellado con silicona neutra | 7.000 | 0.98 | 6.86 |
| PSGG04 | u | Pequeño material | 1.500 | 1.25 | 1.88 |
| %CO | % | Costes indirectos | 3 % | 52.67 | 1.58 |
|  |  | Total |  |  | 54.25 |

**USGG08P11215022** m² SGG SECURIT COOL-LITE ST 150 neutro plata 6 mm
Precio: 67.96
Acristalamiento con, vidrio flotado incoloro, monolítico, con capa de control solar, SGG SECURIT COOL-LITE ST 150 de 6 mm de espesor con U=5,7 W/m²K y RW (C; Ctr)=31(-1;-2) dB, fijación sobre carpintería con acuñado mediante calzos de apoyo perimetrales y laterales y sellado en en frío con silicona neutra, incluso cortes de vidrio y colocación de junquillos, según NTE-FVP-8

| Código | Ud | Descripción | Rendimiento | Precio | Importe |
|---|---|---|---|---|---|
| OGENO01.0050 | h | Oficial 1ª vidriería | 0.400 | 18.07 | 7.23 |
| PSGG08U11215022 | m² | Vidrio,templado,SGG SECURIT COOL-LITE ST 150 neutro plata 6mm (material; 03/10/2008) | 1.006 | 49.71 | 50.01 |
| PGENP14.0467 | m | Sellado con silicona neutra | 7.000 | 0.98 | 6.86 |
| PSGG04 | u | Pequeño material | 1.500 | 1.25 | 1.88 |
| %CO | % | Costes indirectos | 3 % | 65.98 | 1.98 |
|  |  | Total |  |  | 67.96 |

**USGG08P11215023** m² SGG SECURIT COOL-LITE ST 150 neutro plata 8 mm
Precio: 85.82
Acristalamiento con, vidrio flotado incoloro, monolítico, con capa de control solar, SGG SECURIT COOL-LITE ST 150 de 8 mm de espesor con U=5,6 W/m²K y RW (C; Ctr)=32(-1;-2) dB, fijación sobre carpintería con acuñado mediante calzos de apoyo perimetrales y laterales y sellado en en frío con silicona neutra, incluso cortes de vidrio y colocación de junquillos, según NTE-FVP-8

| Código | Ud | Descripción | Rendimiento | Precio | Importe |
|---|---|---|---|---|---|
| OGENO01.0050 | h | Oficial 1ª vidriería | 0.450 | 18.07 | 8.13 |
| PSGG08U11215023 | m² | Vidrio,templado,SGG SECURIT COOL-LITE ST 150 neutro plata 8mm (material; 03/10/2008) | 1.006 | 66.05 | 66.45 |
| PGENP14.0467 | m | Sellado con silicona neutra | 7.000 | 0.98 | 6.86 |
| PSGG04 | u | Pequeño material | 1.500 | 1.25 | 1.88 |
| %CO | % | Costes indirectos | 3 % | 83.32 | 2.50 |
|  |  | Total |  |  | 85.82 |

**USGG08P11215024** m² SGG SECURIT COOL-LITE ST 150 neutro plata 10 mm
Precio: 99.09
Acristalamiento con, vidrio flotado incoloro, monolítico, con capa de control solar, SGG SECURIT COOL-LITE ST 150 de 10 mm de espesor con U=5,5 W/m²K y RW (C; Ctr)=33(-1;-2) dB, fijación sobre carpintería con acuñado mediante calzos de apoyo perimetrales y laterales y sellado en en frío con silicona neutra, incluso cortes de vidrio y colocación de junquillos, según NTE-FVP-8

| Código | Ud | Descripción | Rendimiento | Precio | Importe |
|---|---|---|---|---|---|
| OGENO01.0050 | h | Oficial 1ª vidriería | 0.500 | 18.07 | 9.04 |
| PSGG08U11215024 | m² | Vidrio,templado,SGG SECURIT COOL-LITE ST 150 neutro plata 10mm (material; 03/10/2008) | 1.006 | 77.95 | 78.42 |
| PGENP14.0467 | m | Sellado con silicona neutra | 7.000 | 0.98 | 6.86 |
| PSGG04 | u | Pequeño material | 1.500 | 1.25 | 1.88 |
| %CO | % | Costes indirectos | 3 % | 96.20 | 2.89 |
|  |  | Total |  |  | 99.09 |

**USGG08P11215025** m² SGG SECURIT COOL-LITE ST 167 neutro 4 mm
Precio: 54.25
Acristalamiento con, vidrio flotado incoloro, monolítico, con capa de control solar, SGG SECURIT COOL-LITE ST 167 de 4 mm de espesor con U=5,7 W/m²K y RW (C; Ctr)=31(-1;-2) dB, fijación sobre carpintería con acuñado mediante calzos de apoyo perimetrales y laterales y sellado en en frío con silicona neutra, incluso cortes de vidrio y colocación de junquillos, según NTE-FVP-8

| Código | Ud | Descripción | Rendimiento | Precio | Importe |
|---|---|---|---|---|---|
| OGENO01.0050 | h | Oficial 1ª vidriería | 0.300 | 18.07 | 5.42 |
| PSGG08U11215025 | m² | Vidrio,templado,SGG SECURIT COOL-LITE ST 167 neutro 4mm (material; 03/10/2008) | 1.006 | 38.28 | 38.51 |
| PGENP14.0467 | m | Sellado con silicona neutra | 7.000 | 0.98 | 6.86 |
| PSGG04 | u | Pequeño material | 1.500 | 1.25 | 1.88 |
| %CO | % | Costes indirectos | 3 % | 52.67 | 1.58 |
|  |  | Total |  |  | 54.25 |

**USGG08P11215026** m² SGG SECURIT COOL-LITE ST 167 neutro 6 mm
Precio: 67.96
Acristalamiento con, vidrio flotado incoloro, monolítico, con capa de control solar, SGG SECURIT COOL-LITE ST 167 de 6 mm de espesor con U=5,7 W/m²K y RW (C; Ctr)=31(-1;-2) dB, fijación sobre carpintería con acuñado mediante calzos de apoyo perimetrales y laterales y sellado en en frío con silicona neutra, incluso cortes de vidrio y colocación de junquillos, según NTE-FVP-8

| Código | Ud | Descripción | Rendimiento | Precio | Importe |
|---|---|---|---|---|---|
| OGENO01.0050 | h | Oficial 1ª vidriería | 0.400 | 18.07 | 7.23 |
| PSGG08U11215026 | m² | Vidrio,templado,SGG SECURIT COOL-LITE ST 167 neutro 6mm (material; 03/10/2008) | 1.006 | 49.71 | 50.01 |
| PGENP14.0467 | m | Sellado con silicona neutra | 7.000 | 0.98 | 6.86 |
| PSGG04 | u | Pequeño material | 1.500 | 1.25 | 1.88 |
| %CO | % | Costes indirectos | 3 % | 65.98 | 1.98 |
|  |  | Total |  |  | 67.96 |

**USGG08P11215027** m² SGG SECURIT COOL-LITE ST 167 neutro 8 mm
Precio: 85.82
Acristalamiento con, vidrio flotado incoloro, monolítico, con capa de control solar, SGG SECURIT COOL-LITE ST 167 de 8 mm de espesor con U=5,6 W/m²K y RW (C; Ctr)=32(-1;-2) dB, fijación sobre carpintería con acuñado mediante calzos de apoyo perimetrales y laterales y sellado en en frío con silicona neutra, incluso cortes de vidrio y colocación de junquillos, según NTE-FVP-8

| Código | Ud | Descripción | Rendimiento | Precio | Importe |
|---|---|---|---|---|---|
| OGENO01.0050 | h | Oficial 1ª vidriería | 0.450 | 18.07 | 8.13 |
| PSGG08U11215027 | m² | Vidrio,templado,SGG SECURIT COOL-LITE ST 167 neutro 8mm (material; 03/10/2008) | 1.006 | 66.05 | 66.45 |
| PGENP14.0467 | m | Sellado con silicona neutra | 7.000 | 0.98 | 6.86 |
| PSGG04 | u | Pequeño material | 1.500 | 1.25 | 1.88 |
| %CO | % | Costes indirectos | 3 % | 83.32 | 2.50 |
|  |  | Total |  |  | 85.82 |

**USGG08P11215028** m² SGG SECURIT COOL-LITE ST 167 neutro 10 mm
Precio: 99.09
Acristalamiento con, vidrio flotado incoloro, monolítico, con capa de control solar, SGG SECURIT COOL-LITE ST 167 de 10 mm de espesor con U=5,6 W/m²K y RW (C; Ctr)=33(-1;-2) dB, fijación sobre carpintería con acuñado mediante calzos de apoyo perimetrales y laterales y sellado en en frío con silicona neutra, incluso cortes de vidrio y colocación de junquillos, según NTE-FVP-8

| Código | Ud | Descripción | Rendimiento | Precio | Importe |
|---|---|---|---|---|---|
| OGENO01.0050 | h | Oficial 1ª vidriería | 0.500 | 18.07 | 9.04 |
| PSGG08U11215028 | m² | Vidrio,templado,SGG SECURIT COOL-LITE ST 167 neutro 10mm (material; 03/10/2008) | 1.006 | 77.95 | 78.42 |
| PGENP14.0467 | m | Sellado con silicona neutra | 7.000 | 0.98 | 6.86 |
| PSGG04 | u | Pequeño material | 1.500 | 1.25 | 1.88 |
| %CO | % | Costes indirectos | 3 % | 96.20 | 2.89 |
|  |  | Total |  |  | 99.09 |

###### E16CL_SGG47 Con capa de control solar - azul

**USGG08P11215044** m² SGG SECURIT COOL-LITE STB 120 azul 4 mm
Precio: 59.03
Acristalamiento con, vidrio flotado incoloro, monolítico, con capa de control solar, SGG SECURIT COOL-LITE STB 120 de 4 mm de espesor con U=5,3 W/m²K y RW (C; Ctr)=30(-1;-2) dB, fijación sobre carpintería con acuñado mediante calzos de apoyo perimetrales y laterales y sellado en en frío con silicona neutra, incluso cortes de vidrio y colocación de junquillos, según NTE-FVP-8

| Código | Ud | Descripción | Rendimiento | Precio | Importe |
|---|---|---|---|---|---|
| OGENO01.0050 | h | Oficial 1ª vidriería | 0.300 | 18.07 | 5.42 |
| PSGG08U11215044 | m² | Vidrio,templado,SGG SECURIT COOL-LITE STB 120 azul 4mm (material; 03/10/2008) | 1.006 | 42.89 | 43.15 |
| PGENP14.0467 | m | Sellado con silicona neutra | 7.000 | 0.98 | 6.86 |
| PSGG04 | u | Pequeño material | 1.500 | 1.25 | 1.88 |
| %CO | % | Costes indirectos | 3 % | 57.31 | 1.72 |
|  |  | Total |  |  | 59.03 |

**USGG08P11215045** m² SGG SECURIT COOL-LITE STB 120 azul 6 mm
Precio: 73.9
Acristalamiento con, vidrio flotado incoloro, monolítico, con capa de control solar, SGG SECURIT COOL-LITE STB 120 de 6 mm de espesor con U=5,3 W/m²K y RW (C; Ctr)=31(-1;-2) dB, fijación sobre carpintería con acuñado mediante calzos de apoyo perimetrales y laterales y sellado en en frío con silicona neutra, incluso cortes de vidrio y colocación de junquillos, según NTE-FVP-8

| Código | Ud | Descripción | Rendimiento | Precio | Importe |
|---|---|---|---|---|---|
| OGENO01.0050 | h | Oficial 1ª vidriería | 0.400 | 18.07 | 7.23 |
| PSGG08U11215045 | m² | Vidrio,templado,SGG SECURIT COOL-LITE STB 120 azul 6mm (material; 03/10/2008) | 1.006 | 55.45 | 55.78 |
| PGENP14.0467 | m | Sellado con silicona neutra | 7.000 | 0.98 | 6.86 |
| PSGG04 | u | Pequeño material | 1.500 | 1.25 | 1.88 |
| %CO | % | Costes indirectos | 3 % | 71.75 | 2.15 |
|  |  | Total |  |  | 73.9 |

**USGG08P11215046** m² SGG SECURIT COOL-LITE STB 120 azul 8 mm
Precio: 93.46
Acristalamiento con, vidrio flotado incoloro, monolítico, con capa de control solar, SGG SECURIT COOL-LITE STB 120 de 8 mm de espesor con U=5,2 W/m²K y RW (C; Ctr)=32(-1;-2) dB, fijación sobre carpintería con acuñado mediante calzos de apoyo perimetrales y laterales y sellado en en frío con silicona neutra, incluso cortes de vidrio y colocación de junquillos, según NTE-FVP-8

| Código | Ud | Descripción | Rendimiento | Precio | Importe |
|---|---|---|---|---|---|
| OGENO01.0050 | h | Oficial 1ª vidriería | 0.450 | 18.07 | 8.13 |
| PSGG08U11215046 | m² | Vidrio,templado,SGG SECURIT COOL-LITE STB 120 azul 8mm (material; 03/10/2008) | 1.006 | 73.43 | 73.87 |
| PGENP14.0467 | m | Sellado con silicona neutra | 7.000 | 0.98 | 6.86 |
| PSGG04 | u | Pequeño material | 1.500 | 1.25 | 1.88 |
| %CO | % | Costes indirectos | 3 % | 90.74 | 2.72 |
|  |  | Total |  |  | 93.46 |

**USGG08P11215047** m² SGG SECURIT COOL-LITE STB 120 azul 10 mm
Precio: 107.73
Acristalamiento con, vidrio flotado incoloro, monolítico, con capa de control solar, SGG SECURIT COOL-LITE STB 120 de 10 mm de espesor con U=5,2 W/m²K y RW (C; Ctr)=33(-1;-2) dB, fijación sobre carpintería con acuñado mediante calzos de apoyo perimetrales y laterales y sellado en en frío con silicona neutra, incluso cortes de vidrio y colocación de junquillos, según NTE-FVP-8

| Código | Ud | Descripción | Rendimiento | Precio | Importe |
|---|---|---|---|---|---|
| OGENO01.0050 | h | Oficial 1ª vidriería | 0.500 | 18.07 | 9.04 |
| PSGG08U11215047 | m² | Vidrio,templado,SGG SECURIT COOL-LITE STB 120 azul 10mm (material; 03/10/2008) | 1.006 | 86.29 | 86.81 |
| PGENP14.0467 | m | Sellado con silicona neutra | 7.000 | 0.98 | 6.86 |
| PSGG04 | u | Pequeño material | 1.500 | 1.25 | 1.88 |
| %CO | % | Costes indirectos | 3 % | 104.59 | 3.14 |
|  |  | Total |  |  | 107.73 |

**USGG08P11215048** m² SGG SECURIT COOL-LITE STB 136 azul 4 mm
Precio: 59.03
Acristalamiento con, vidrio flotado incoloro, monolítico, con capa de control solar, SGG SECURIT COOL-LITE STB 136 de 4 mm de espesor con U=5,6 W/m²K y RW (C; Ctr)=30(-1;-2) dB, fijación sobre carpintería con acuñado mediante calzos de apoyo perimetrales y laterales y sellado en en frío con silicona neutra, incluso cortes de vidrio y colocación de junquillos, según NTE-FVP-8

| Código | Ud | Descripción | Rendimiento | Precio | Importe |
|---|---|---|---|---|---|
| OGENO01.0050 | h | Oficial 1ª vidriería | 0.300 | 18.07 | 5.42 |
| PSGG08U11215048 | m² | Vidrio,templado,SGG SECURIT COOL-LITE STB 136 azul 4mm (material; 03/10/2008) | 1.006 | 42.89 | 43.15 |
| PGENP14.0467 | m | Sellado con silicona neutra | 7.000 | 0.98 | 6.86 |
| PSGG04 | u | Pequeño material | 1.500 | 1.25 | 1.88 |
| %CO | % | Costes indirectos | 3 % | 57.31 | 1.72 |
|  |  | Total |  |  | 59.03 |

**USGG08P11215049** m² SGG SECURIT COOL-LITE STB 136 azul 6 mm
Precio: 73.9
Acristalamiento con, vidrio flotado incoloro, monolítico, con capa de control solar, SGG SECURIT COOL-LITE STB 136 de 6 mm de espesor con U=5,5 W/m²K y RW (C; Ctr)=31(-1;-2) dB, fijación sobre carpintería con acuñado mediante calzos de apoyo perimetrales y laterales y sellado en en frío con silicona neutra, incluso cortes de vidrio y colocación de junquillos, según NTE-FVP-8

| Código | Ud | Descripción | Rendimiento | Precio | Importe |
|---|---|---|---|---|---|
| OGENO01.0050 | h | Oficial 1ª vidriería | 0.400 | 18.07 | 7.23 |
| PSGG08U11215049 | m² | Vidrio,templado,SGG SECURIT COOL-LITE STB 136 azul 6mm (material; 03/10/2008) | 1.006 | 55.45 | 55.78 |
| PGENP14.0467 | m | Sellado con silicona neutra | 7.000 | 0.98 | 6.86 |
| PSGG04 | u | Pequeño material | 1.500 | 1.25 | 1.88 |
| %CO | % | Costes indirectos | 3 % | 71.75 | 2.15 |
|  |  | Total |  |  | 73.9 |

**USGG08P11215050** m² SGG SECURIT COOL-LITE STB 136 azul 8 mm
Precio: 93.46
Acristalamiento con, vidrio flotado incoloro, monolítico, con capa de control solar, SGG SECURIT COOL-LITE STB 136 de 8 mm de espesor con U=5,5 W/m²K y RW (C; Ctr)=32(-1;-2) dB, fijación sobre carpintería con acuñado mediante calzos de apoyo perimetrales y laterales y sellado en en frío con silicona neutra, incluso cortes de vidrio y colocación de junquillos, según NTE-FVP-8

| Código | Ud | Descripción | Rendimiento | Precio | Importe |
|---|---|---|---|---|---|
| OGENO01.0050 | h | Oficial 1ª vidriería | 0.450 | 18.07 | 8.13 |
| PSGG08U11215050 | m² | Vidrio,templado,SGG SECURIT COOL-LITE STB 136 azul 8mm (material; 03/10/2008) | 1.006 | 73.43 | 73.87 |
| PGENP14.0467 | m | Sellado con silicona neutra | 7.000 | 0.98 | 6.86 |
| PSGG04 | u | Pequeño material | 1.500 | 1.25 | 1.88 |
| %CO | % | Costes indirectos | 3 % | 90.74 | 2.72 |
|  |  | Total |  |  | 93.46 |

**USGG08P11215051** m² SGG SECURIT COOL-LITE STB 136 azul 10 mm
Precio: 107.73
Acristalamiento con, vidrio flotado incoloro, monolítico, con capa de control solar, SGG SECURIT COOL-LITE STB 136 de 10 mm de espesor con U=5,4 W/m²K y RW (C; Ctr)=33(-1;-2) dB, fijación sobre carpintería con acuñado mediante calzos de apoyo perimetrales y laterales y sellado en en frío con silicona neutra, incluso cortes de vidrio y colocación de junquillos, según NTE-FVP-8

| Código | Ud | Descripción | Rendimiento | Precio | Importe |
|---|---|---|---|---|---|
| OGENO01.0050 | h | Oficial 1ª vidriería | 0.500 | 18.07 | 9.04 |
| PSGG08U11215051 | m² | Vidrio,templado,SGG SECURIT COOL-LITE STB 136 azul 10mm (material; 15/10/2008) | 1.006 | 86.29 | 86.81 |
| PGENP14.0467 | m | Sellado con silicona neutra | 7.000 | 0.98 | 6.86 |
| PSGG04 | u | Pequeño material | 1.500 | 1.25 | 1.88 |
| %CO | % | Costes indirectos | 3 % | 104.59 | 3.14 |
|  |  | Total |  |  | 107.73 |

###### E16CL_SGG5 Vidrio esmaltado vitrificado (opacificados)

###### E16CL_SGG51 Vidrio esmaltado vitrificado (opacificados) - plata

**USGG08P11218009** m² SGG SECURIT MIRASTAR plata-cromo opacificado 6 mm
Precio: 131.5
Acristalamiento con, vidrio flotado incoloro, monolítico, con capa de control solar, SGG SECURIT MIRASTAR OPACIFICADO de 6 mm de espesor con U=3,9 W/m²K y RW (C; Ctr)=31(-1;-2) dB, fijación sobre carpintería con acuñado mediante calzos de apoyo perimetrales y laterales y sellado en en frío con silicona neutra, incluso cortes de vidrio y colocación de junquillos, según NTE-FVP-8

| Código | Ud | Descripción | Rendimiento | Precio | Importe |
|---|---|---|---|---|---|
| OGENO01.0050 | h | Oficial 1ª vidriería | 0.400 | 18.07 | 7.23 |
| PSGG08U11218009 | m² | Vidrio,templado,SGG SECURIT MIRASTAR plata-cromo opacificado 6mm (material; 03/10/2008) | 1.006 | 111.03 | 111.70 |
| PGENP14.0467 | m | Sellado con silicona neutra | 7.000 | 0.98 | 6.86 |
| PSGG04 | u | Pequeño material | 1.500 | 1.25 | 1.88 |
| %CO | % | Costes indirectos | 3 % | 127.67 | 3.83 |
|  |  | Total |  |  | 131.5 |

**USGG08P11218010** m² SGG SECURIT MIRASTAR plata-cromo opacificado 8 mm
Precio: 153.51
Acristalamiento con, vidrio flotado incoloro, monolítico, con capa de control solar, SGG SECURIT MIRASTAR OPACIFICADO de 8 mm de espesor con U=3,8 W/m²K y RW (C; Ctr)=32(-1;-2) dB, fijación sobre carpintería con acuñado mediante calzos de apoyo perimetrales y laterales y sellado en en frío con silicona neutra, incluso cortes de vidrio y colocación de junquillos, según NTE-FVP-8

| Código | Ud | Descripción | Rendimiento | Precio | Importe |
|---|---|---|---|---|---|
| OGENO01.0050 | h | Oficial 1ª vidriería | 0.450 | 18.07 | 8.13 |
| PSGG08U11218010 | m² | Vidrio,templado,SGG SECURIT MIRASTAR plata-cromo opacificado 8mm (material; 03/10/2008) | 1.006 | 131.38 | 132.17 |
| PGENP14.0467 | m | Sellado con silicona neutra | 7.000 | 0.98 | 6.86 |
| PSGG04 | u | Pequeño material | 1.500 | 1.25 | 1.88 |
| %CO | % | Costes indirectos | 3 % | 149.04 | 4.47 |
|  |  | Total |  |  | 153.51 |

**USGG08P11218011** m² SGG SECURIT MIRASTAR plata-cromo opacificado 10 mm
Precio: 182.15
Acristalamiento con, vidrio flotado incoloro, monolítico, con capa de control solar, SGG SECURIT MIRASTAR de 10 mm de espesor con U=3,8 W/m²K y RW (C; Ctr)=33(-1;-2) dB, fijación sobre carpintería con acuñado mediante calzos de apoyo perimetrales y laterales y sellado en en frío con silicona neutra, incluso cortes de vidrio y colocación de junquillos, según NTE-FVP-8

| Código | Ud | Descripción | Rendimiento | Precio | Importe |
|---|---|---|---|---|---|
| OGENO01.0050 | h | Oficial 1ª vidriería | 0.500 | 18.07 | 9.04 |
| PSGG08U11218011 | m² | Vidrio,templado,SGG SECURIT MIRASTAR plata-cromo opacificado 10mm (material; 03/10/2008) | 1.006 | 158.11 | 159.06 |
| PGENP14.0467 | m | Sellado con silicona neutra | 7.000 | 0.98 | 6.86 |
| PSGG04 | u | Pequeño material | 1.500 | 1.25 | 1.88 |
| %CO | % | Costes indirectos | 3 % | 176.84 | 5.31 |
|  |  | Total |  |  | 182.15 |

**USGG08P11218012** m² SGG SECURIT COOL-LITE ST 108 plata opacificado 6 mm
Precio: 109.17
Acristalamiento con, vidrio flotado incoloro, monolítico, con capa de control solar, SGG SECURIT COOL-LITE ST 108 OPACIFICADO de 6 mm de espesor con U=3,6 W/m²K y RW (C; Ctr)=31(-1;-2) dB, fijación sobre carpintería con acuñado mediante calzos de apoyo perimetrales y laterales y sellado en en frío con silicona neutra, incluso cortes de vidrio y colocación de junquillos, según NTE-FVP-8

| Código | Ud | Descripción | Rendimiento | Precio | Importe |
|---|---|---|---|---|---|
| OGENO01.0050 | h | Oficial 1ª vidriería | 0.400 | 18.07 | 7.23 |
| PSGG08U11218012 | m² | Vidrio,templado,SGG SECURIT COOL-LITE ST 108 plata opacificado 6mm (material; 03/10/2008) | 1.006 | 89.48 | 90.02 |
| PGENP14.0467 | m | Sellado con silicona neutra | 7.000 | 0.98 | 6.86 |
| PSGG04 | u | Pequeño material | 1.500 | 1.25 | 1.88 |
| %CO | % | Costes indirectos | 3 % | 105.99 | 3.18 |
|  |  | Total |  |  | 109.17 |

**USGG08P11218013** m² SGG SECURIT COOL-LITE ST 108 plata opacificado 8 mm
Precio: 140.56
Acristalamiento con, vidrio flotado incoloro, monolítico, con capa de control solar, SGG SECURIT COOL-LITE ST 108 OPACIFICADO de 8 mm de espesor con U=3,6 W/m²K y RW (C; Ctr)=32(-1;-2) dB, fijación sobre carpintería con acuñado mediante calzos de apoyo perimetrales y laterales y sellado en en frío con silicona neutra, incluso cortes de vidrio y colocación de junquillos, según NTE-FVP-8

| Código | Ud | Descripción | Rendimiento | Precio | Importe |
|---|---|---|---|---|---|
| OGENO01.0050 | h | Oficial 1ª vidriería | 0.450 | 18.07 | 8.13 |
| PSGG08U11218013 | m² | Vidrio,templado,SGG SECURIT COOL-LITE ST 108 plata opacificado 8mm (material; 03/10/2008) | 1.006 | 118.89 | 119.60 |
| PGENP14.0467 | m | Sellado con silicona neutra | 7.000 | 0.98 | 6.86 |
| PSGG04 | u | Pequeño material | 1.500 | 1.25 | 1.88 |
| %CO | % | Costes indirectos | 3 % | 136.47 | 4.09 |
|  |  | Total |  |  | 140.56 |

**USGG08P11218014** m² SGG SECURIT COOL-LITE ST 108 plata opacificado 10 mm
Precio: 163.7
Acristalamiento con, vidrio flotado incoloro, monolítico, con capa de control solar, SGG SECURIT COOL-LITE ST 108 OPACIFICADO de 10 mm de espesor con U=3,5 W/m²K y RW (C; Ctr)=33(-1;-2) dB, fijación sobre carpintería con acuñado mediante calzos de apoyo perimetrales y laterales y sellado en en frío con silicona neutra, incluso cortes de vidrio y colocación de junquillos, según NTE-FVP-8

| Código | Ud | Descripción | Rendimiento | Precio | Importe |
|---|---|---|---|---|---|
| OGENO01.0050 | h | Oficial 1ª vidriería | 0.500 | 18.07 | 9.04 |
| PSGG08U11218014 | m² | Vidrio,templado,SGG SECURIT COOL-LITE ST 108 plata opacificado 10mm (material; 03/10/2008) | 1.006 | 140.31 | 141.15 |
| PGENP14.0467 | m | Sellado con silicona neutra | 7.000 | 0.98 | 6.86 |
| PSGG04 | u | Pequeño material | 1.500 | 1.25 | 1.88 |
| %CO | % | Costes indirectos | 3 % | 158.93 | 4.77 |
|  |  | Total |  |  | 163.7 |

**USGG08P11218015** m² SGG SECURIT COOL-LITE ST 120 plata opacificado 6 mm
Precio: 109.17
Acristalamiento con, vidrio flotado incoloro, monolítico, con capa de control solar, SGG SECURTI COOL-LITE ST 120 OPACIFICADO de 6 mm de espesor con U=5,2 W/m²K y RW (C; Ctr)=31(-1;-2) dB, fijación sobre carpintería con acuñado mediante calzos de apoyo perimetrales y laterales y sellado en en frío con silicona neutra, incluso cortes de vidrio y colocación de junquillos, según NTE-FVP-8

| Código | Ud | Descripción | Rendimiento | Precio | Importe |
|---|---|---|---|---|---|
| OGENO01.0050 | h | Oficial 1ª vidriería | 0.400 | 18.07 | 7.23 |
| PSGG08U11218015 | m² | Vidrio,templado,SGG SECURIT COOL-LITE ST 120 plata opacificado 6mm (material; 03/10/2008) | 1.006 | 89.48 | 90.02 |
| PGENP14.0467 | m | Sellado con silicona neutra | 7.000 | 0.98 | 6.86 |
| PSGG04 | u | Pequeño material | 1.500 | 1.25 | 1.88 |
| %CO | % | Costes indirectos | 3 % | 105.99 | 3.18 |
|  |  | Total |  |  | 109.17 |

**USGG08P11218016** m² SGG SECURIT COOL-LITE ST 120 plata opacificado 8 mm
Precio: 140.56
Acristalamiento con, vidrio flotado incoloro, monolítico, con capa de control solar, SGG SECURIT COOL-LITE ST 120 OPACIFICADO de 8 mm de espesor con U=5,1 W/m²K y RW (C; Ctr)=32(-1;-2) dB, fijación sobre carpintería con acuñado mediante calzos de apoyo perimetrales y laterales y sellado en en frío con silicona neutra, incluso cortes de vidrio y colocación de junquillos, según NTE-FVP-8

| Código | Ud | Descripción | Rendimiento | Precio | Importe |
|---|---|---|---|---|---|
| OGENO01.0050 | h | Oficial 1ª vidriería | 0.450 | 18.07 | 8.13 |
| PSGG08U11218016 | m² | Vidrio,templado,SGG SECURIT COOL-LITE ST 120 plata opacificado 8mm (material; 03/10/2008) | 1.006 | 118.89 | 119.60 |
| PGENP14.0467 | m | Sellado con silicona neutra | 7.000 | 0.98 | 6.86 |
| PSGG04 | u | Pequeño material | 1.500 | 1.25 | 1.88 |
| %CO | % | Costes indirectos | 3 % | 136.47 | 4.09 |
|  |  | Total |  |  | 140.56 |

**USGG08P11218017** m² SGG SECURIT COOL-LITE ST 120 plata opacificado 10 mm
Precio: 163.7
Acristalamiento con, vidrio flotado incoloro, monolítico, con capa de control solar, SGG SECURIT COOL-LITE ST 120 OPACIFICADO de 10 mm de espesor con U=5,1 W/m²K y RW (C; Ctr)=33(-1;-2) dB, fijación sobre carpintería con acuñado mediante calzos de apoyo perimetrales y laterales y sellado en en frío con silicona neutra, incluso cortes de vidrio y colocación de junquillos, según NTE-FVP-8

| Código | Ud | Descripción | Rendimiento | Precio | Importe |
|---|---|---|---|---|---|
| OGENO01.0050 | h | Oficial 1ª vidriería | 0.500 | 18.07 | 9.04 |
| PSGG08U11218017 | m² | Vidrio,templado,SGG SECURIT COOL-LITE ST 120 plata opacificado 10mm (material; 03/10/2008) | 1.006 | 140.31 | 141.15 |
| PGENP14.0467 | m | Sellado con silicona neutra | 7.000 | 0.98 | 6.86 |
| PSGG04 | u | Pequeño material | 1.500 | 1.25 | 1.88 |
| %CO | % | Costes indirectos | 3 % | 158.93 | 4.77 |
|  |  | Total |  |  | 163.7 |

**USGG08P11218018** m² SGG SECURIT COOL-LITE ST 136 plata opacificado 6 mm
Precio: 109.17
Acristalamiento con, vidrio flotado incoloro, monolítico, con capa de control solar, SGG SECURIT COOL-LITE ST 136 de 6 mm de espesor con U=5,5 W/m²K y RW (C; Ctr)=31(-1;-2) dB, fijación sobre carpintería con acuñado mediante calzos de apoyo perimetrales y laterales y sellado en en frío con silicona neutra, incluso cortes de vidrio y colocación de junquillos, según NTE-FVP-8

| Código | Ud | Descripción | Rendimiento | Precio | Importe |
|---|---|---|---|---|---|
| OGENO01.0050 | h | Oficial 1ª vidriería | 0.400 | 18.07 | 7.23 |
| PSGG08U11218018 | m² | Vidrio,templado,SGG SECURIT COOL-LITE ST 136 plata opacificado 6mm (material; 03/10/2008) | 1.006 | 89.48 | 90.02 |
| PGENP14.0467 | m | Sellado con silicona neutra | 7.000 | 0.98 | 6.86 |
| PSGG04 | u | Pequeño material | 1.500 | 1.25 | 1.88 |
| %CO | % | Costes indirectos | 3 % | 105.99 | 3.18 |
|  |  | Total |  |  | 109.17 |

**USGG08P11218019** m² SGG SECURIT COOL-LITE ST 136 plata opacificado 8 mm
Precio: 140.56
Acristalamiento con, vidrio flotado incoloro, monolítico, con capa de control solar, SGG SECURIT COOL-LITE ST 136 de 8 mm de espesor con U=5,5 W/m²K y RW (C; Ctr)=32(-1;-2) dB, fijación sobre carpintería con acuñado mediante calzos de apoyo perimetrales y laterales y sellado en en frío con silicona neutra, incluso cortes de vidrio y colocación de junquillos, según NTE-FVP-8

| Código | Ud | Descripción | Rendimiento | Precio | Importe |
|---|---|---|---|---|---|
| OGENO01.0050 | h | Oficial 1ª vidriería | 0.450 | 18.07 | 8.13 |
| PSGG08U11218019 | m² | Vidrio,templado,SGG SECURIT COOL-LITE ST 136 plata opacificado 8mm (material; 03/10/2008) | 1.006 | 118.89 | 119.60 |
| PGENP14.0467 | m | Sellado con silicona neutra | 7.000 | 0.98 | 6.86 |
| PSGG04 | u | Pequeño material | 1.500 | 1.25 | 1.88 |
| %CO | % | Costes indirectos | 3 % | 136.47 | 4.09 |
|  |  | Total |  |  | 140.56 |

**USGG08P11218020** m² SGG SECURIT COOL-LITE ST 136 plata opacificado 10 mm
Precio: 163.7
Acristalamiento con, vidrio flotado incoloro, monolítico, con capa de control solar, SGG SECURIT COOL-LITE ST 136 de 10 mm de espesor con U=5,4 W/m²K y RW (C; Ctr)=33(-1;-2) dB, fijación sobre carpintería con acuñado mediante calzos de apoyo perimetrales y laterales y sellado en en frío con silicona neutra, incluso cortes de vidrio y colocación de junquillos, según NTE-FVP-8

| Código | Ud | Descripción | Rendimiento | Precio | Importe |
|---|---|---|---|---|---|
| OGENO01.0050 | h | Oficial 1ª vidriería | 0.500 | 18.07 | 9.04 |
| PSGG08U11218020 | m² | Vidrio,templado,SGG SECURIT COOL-LITE ST 136 plata opacificado 10mm (material; 03/10/2008) | 1.006 | 140.31 | 141.15 |
| PGENP14.0467 | m | Sellado con silicona neutra | 7.000 | 0.98 | 6.86 |
| PSGG04 | u | Pequeño material | 1.500 | 1.25 | 1.88 |
| %CO | % | Costes indirectos | 3 % | 158.93 | 4.77 |
|  |  | Total |  |  | 163.7 |

###### E16CL_SGG52 Vidrio esmaltado vitrificado (opacificados) - bronce

**USGG08P11218006** m² SGG SECURIT ANTELIO bronce opacificado 6 mm
Precio: 88.92
Acristalamiento con vidrio templado parsol bronce,pirolítico,SGG SECURIT ANTELIO OPACIFICADO de 6 mm de espesor con U=5,7 W/m²K y RW (C; Ctr)=31(-1;-2), fijación sobre carpintería con acuñado mediante calzos de apoyo perimetrales y laterales y sellado en frío con silicona incolora, incluso cortes de vidrio y colocación de junquillos, según NTE-FVP-8

| Código | Ud | Descripción | Rendimiento | Precio | Importe |
|---|---|---|---|---|---|
| OGENO01.0050 | h | Oficial 1ª vidriería | 0.400 | 18.07 | 7.23 |
| PSGG08U11218006 | m² | Vidrio,pirolítico,templado,parsol bronce,SGG SECURIT ANTELIO opacificado 6mm (material; 03/10/2008) | 1.006 | 73.98 | 74.42 |
| PGENP14.0467 | m | Sellado con silicona neutra | 3.500 | 0.98 | 3.43 |
| PSGG04 | u | Pequeño material | 1.000 | 1.25 | 1.25 |
| %CO | % | Costes indirectos | 3 % | 86.33 | 2.59 |
|  |  | Total |  |  | 88.92 |

###### E16CL_SGG53 Vidrio esmaltado vitrificado (opacificados) - gris

**USGG08P11218007** m² SGG SECURIT ANTELIO gris opacificado 6 mm
Precio: 88.92
Acristalamiento con vidrio templado parsol gris,pirolítico,SGG SECURIT ANTELIO OPACIFICADO de 6 mm de espesor con U=5,7 W/m²K y RW (C; Ctr)=31(-1;-2), fijación sobre carpintería con acuñado mediante calzos de apoyo perimetrales y laterales y sellado en frío con silicona incolora, incluso cortes de vidrio y colocación de junquillos, según NTE-FVP-8

| Código | Ud | Descripción | Rendimiento | Precio | Importe |
|---|---|---|---|---|---|
| OGENO01.0050 | h | Oficial 1ª vidriería | 0.400 | 18.07 | 7.23 |
| PSGG08U11218007 | m² | Vidrio,pirolítico,templado,parsol gris,SGG SECURIT ANTELIO opacificado 6mm (material; 03/10/2008) | 1.006 | 73.98 | 74.42 |
| PGENP14.0467 | m | Sellado con silicona neutra | 3.500 | 0.98 | 3.43 |
| PSGG04 | u | Pequeño material | 1.000 | 1.25 | 1.25 |
| %CO | % | Costes indirectos | 3 % | 86.33 | 2.59 |
|  |  | Total |  |  | 88.92 |

###### E16CL_SGG54 Vidrio esmaltado vitrificado (opacificados) - verde

**USGG08P11218008** m² SGG ANTELIO SECURIT opacificado verde 6 mm
Precio: 88.92
Acristalamiento con vidrio templado parsol verde,pirolítico,SGG SECURIT ANTELIO OPACIFICADO de 6 mm de espesor con U=5,7 W/m²K y RW (C; Ctr)=31(-1;-2), fijación sobre carpintería con acuñado mediante calzos de apoyo perimetrales y laterales y sellado en frío con silicona incolora, incluso cortes de vidrio y colocación de junquillos, según NTE-FVP-8

| Código | Ud | Descripción | Rendimiento | Precio | Importe |
|---|---|---|---|---|---|
| OGENO01.0050 | h | Oficial 1ª vidriería | 0.400 | 18.07 | 7.23 |
| PSGG08U11218008 | m² | Vidrio,pirolítico,templado,parsol verde,SGG SECURIT ANTELIO opacificado 6mm (material; 03/10/2008) | 1.006 | 73.98 | 74.42 |
| PGENP14.0467 | m | Sellado con silicona neutra | 3.500 | 0.98 | 3.43 |
| PSGG04 | u | Pequeño material | 1.000 | 1.25 | 1.25 |
| %CO | % | Costes indirectos | 3 % | 86.33 | 2.59 |
|  |  | Total |  |  | 88.92 |

**USGG08P11218029** m² SGG SECURIT COOL-LITE ST 408 verde plata opacificado 6 mm
Precio: 120.01
Acristalamiento con, vidrio flotado verde, monolítico, con capa de control solar, SGG SECURIT COOL-LITE ST 408 OPACIFICADO de 6 mm de espesor con U=3,6 W/m²K y RW (C; Ctr)=31(-1;-2) dB, fijación sobre carpintería con acuñado mediante calzos de apoyo perimetrales y laterales y sellado en en frío con silicona neutra, incluso cortes de vidrio y colocación de junquillos, según NTE-FVP-8

| Código | Ud | Descripción | Rendimiento | Precio | Importe |
|---|---|---|---|---|---|
| OGENO01.0050 | h | Oficial 1ª vidriería | 0.400 | 18.07 | 7.23 |
| PSGG08U11218029 | m² | Vidrio,templado,SGG SECURIT COOL-LITE ST 408 verde plata opacificado 6mm (material; 03/10/2008) | 1.006 | 99.94 | 100.54 |
| PGENP14.0467 | m | Sellado con silicona neutra | 7.000 | 0.98 | 6.86 |
| PSGG04 | u | Pequeño material | 1.500 | 1.25 | 1.88 |
| %CO | % | Costes indirectos | 3 % | 116.51 | 3.50 |
|  |  | Total |  |  | 120.01 |

**USGG08P11218030** m² SGG SECURIT COOL-LITE ST 408 verde plata opacificado 8 mm
Precio: 156.76
Acristalamiento con, vidrio flotado verde, monolítico, con capa de control solar, SGG SECURIT COOL-LITE ST 408 OPACIFICADO de 8 mm de espesor con U=3,6 W/m²K y RW (C; Ctr)=32(-1;-2) dB, fijación sobre carpintería con acuñado mediante calzos de apoyo perimetrales y laterales y sellado en en frío con silicona neutra, incluso cortes de vidrio y colocación de junquillos, según NTE-FVP-8

| Código | Ud | Descripción | Rendimiento | Precio | Importe |
|---|---|---|---|---|---|
| OGENO01.0050 | h | Oficial 1ª vidriería | 0.450 | 18.07 | 8.13 |
| PSGG08U11218030 | m² | Vidrio,templado,SGG SECURIT COOL-LITE ST 408 verde plata opacificado 8mm (material; 03/10/2008) | 1.006 | 134.51 | 135.32 |
| PGENP14.0467 | m | Sellado con silicona neutra | 7.000 | 0.98 | 6.86 |
| PSGG04 | u | Pequeño material | 1.500 | 1.25 | 1.88 |
| %CO | % | Costes indirectos | 3 % | 152.19 | 4.57 |
|  |  | Total |  |  | 156.76 |

**USGG08P11218031** m² SGG SECURIT COOL-LITE ST 408 verde plata opacificado 10 mm
Precio: 184.05
Acristalamiento con, vidrio flotado verde, monolítico, con capa de control solar, SGG SECURIT COOL-LITE ST 408 OPACIFICADO de 10 mm de espesor con U=3,5 W/m²K y RW (C; Ctr)=33(-1;-2) dB, fijación sobre carpintería con acuñado mediante calzos de apoyo perimetrales y laterales y sellado en en frío con silicona neutra, incluso cortes de vidrio y colocación de junquillos, según NTE-FVP-8

| Código | Ud | Descripción | Rendimiento | Precio | Importe |
|---|---|---|---|---|---|
| OGENO01.0050 | h | Oficial 1ª vidriería | 0.500 | 18.07 | 9.04 |
| PSGG08U11218031 | m² | Vidrio,templado,SGG SECURIT COOL-LITE ST 408 verde plata opacificado 10mm (material; 03/10/2008) | 1.006 | 159.95 | 160.91 |
| PGENP14.0467 | m | Sellado con silicona neutra | 7.000 | 0.98 | 6.86 |
| PSGG04 | u | Pequeño material | 1.500 | 1.25 | 1.88 |
| %CO | % | Costes indirectos | 3 % | 178.69 | 5.36 |
|  |  | Total |  |  | 184.05 |

**USGG08P11218032** m² SGG SECURIT COOL-LITE ST 420 verde plata opacificado 6 mm
Precio: 120.01
Acristalamiento con, vidrio flotado verde, monolítico, con capa de control solar, SGG SECURIT COOL-LITE ST 420 OPACIFICADO de 6 mm de espesor con U=5,2 W/m²K y RW (C; Ctr)=31(-1;-2) dB, fijación sobre carpintería con acuñado mediante calzos de apoyo perimetrales y laterales y sellado en en frío con silicona neutra, incluso cortes de vidrio y colocación de junquillos, según NTE-FVP-8

| Código | Ud | Descripción | Rendimiento | Precio | Importe |
|---|---|---|---|---|---|
| OGENO01.0050 | h | Oficial 1ª vidriería | 0.400 | 18.07 | 7.23 |
| PSGG08U11218032 | m² | Vidrio,templado,SGG SECURIT COOL-LITE ST 420 verde plata opacificado 6mm (material; 03/10/2008) | 1.006 | 99.94 | 100.54 |
| PGENP14.0467 | m | Sellado con silicona neutra | 7.000 | 0.98 | 6.86 |
| PSGG04 | u | Pequeño material | 1.500 | 1.25 | 1.88 |
| %CO | % | Costes indirectos | 3 % | 116.51 | 3.50 |
|  |  | Total |  |  | 120.01 |

**USGG08P11218033** m² SGG SECURIT COOL-LITE ST 420 verde plata opacificado 8 mm
Precio: 156.76
Acristalamiento con, vidrio flotado verde, monolítico, con capa de control solar, SGG SECURIT COOL-LITE ST 420 OPACIFICADO de 8 mm de espesor con U=5,1 W/m²K y RW (C; Ctr)=32(-1;-2) dB, fijación sobre carpintería con acuñado mediante calzos de apoyo perimetrales y laterales y sellado en en frío con silicona neutra, incluso cortes de vidrio y colocación de junquillos, según NTE-FVP-8

| Código | Ud | Descripción | Rendimiento | Precio | Importe |
|---|---|---|---|---|---|
| OGENO01.0050 | h | Oficial 1ª vidriería | 0.450 | 18.07 | 8.13 |
| PSGG08U11218033 | m² | Vidrio,templado,SGG SECURIT COOL-LITE ST 420 verde plata opacificado 8mm (material; 03/10/2008) | 1.006 | 134.51 | 135.32 |
| PGENP14.0467 | m | Sellado con silicona neutra | 7.000 | 0.98 | 6.86 |
| PSGG04 | u | Pequeño material | 1.500 | 1.25 | 1.88 |
| %CO | % | Costes indirectos | 3 % | 152.19 | 4.57 |
|  |  | Total |  |  | 156.76 |

**USGG08P11218034** m² SGG SECURIT COOL-LITE ST 420 verde plata opacificado 10 mm
Precio: 184.05
Acristalamiento con, vidrio flotado verde, monolítico, con capa de control solar, SGG SECURIT COOL-LITE ST 420 OPACIFICADO de 10 mm de espesor con U=5,1 W/m²K y RW (C; Ctr)=33(-1;-2) dB, fijación sobre carpintería con acuñado mediante calzos de apoyo perimetrales y laterales y sellado en en frío con silicona neutra, incluso cortes de vidrio y colocación de junquillos, según NTE-FVP-8

| Código | Ud | Descripción | Rendimiento | Precio | Importe |
|---|---|---|---|---|---|
| OGENO01.0050 | h | Oficial 1ª vidriería | 0.500 | 18.07 | 9.04 |
| PSGG08U11218034 | m² | Vidrio,templado,SGG SECURIT COOL-LITE ST 420 verde plata opacificado 10mm (material; 03/10/2008) | 1.006 | 159.95 | 160.91 |
| PGENP14.0467 | m | Sellado con silicona neutra | 7.000 | 0.98 | 6.86 |
| PSGG04 | u | Pequeño material | 1.500 | 1.25 | 1.88 |
| %CO | % | Costes indirectos | 3 % | 178.69 | 5.36 |
|  |  | Total |  |  | 184.05 |

**USGG08P11218035** m² SGG SECURIT COOL-LITE ST 436 verde plata opacificado 6 mm
Precio: 120.01
Acristalamiento con, vidrio flotado verde, monolítico, con capa de control solar, SGG SECURIT COOL-LITE ST 436 OPACIFICADO de 6 mm de espesor con U=5,5 W/m²K y RW (C; Ctr)=31(-1;-2) dB, fijación sobre carpintería con acuñado mediante calzos de apoyo perimetrales y laterales y sellado en en frío con silicona neutra, incluso cortes de vidrio y colocación de junquillos, según NTE-FVP-8

| Código | Ud | Descripción | Rendimiento | Precio | Importe |
|---|---|---|---|---|---|
| OGENO01.0050 | h | Oficial 1ª vidriería | 0.400 | 18.07 | 7.23 |
| PSGG08U11218035 | m² | Vidrio,templado,SGG SECURIT COOL-LITE ST 436 verde plata opacificado 6mm (material; 03/10/2008) | 1.006 | 99.94 | 100.54 |
| PGENP14.0467 | m | Sellado con silicona neutra | 7.000 | 0.98 | 6.86 |
| PSGG04 | u | Pequeño material | 1.500 | 1.25 | 1.88 |
| %CO | % | Costes indirectos | 3 % | 116.51 | 3.50 |
|  |  | Total |  |  | 120.01 |

**USGG08P11218036** m² SGG SECURIT COOL-LITE ST 436 verde plata opacificado 8 mm
Precio: 156.76
Acristalamiento con, vidrio flotado verde, monolítico, con capa de control solar, SGG SECURIT COOL-LITE ST 436 OPACIFICADO de 8 mm de espesor con U=5,5 W/m²K y RW (C; Ctr)=32(-1;-2) dB, fijación sobre carpintería con acuñado mediante calzos de apoyo perimetrales y laterales y sellado en en frío con silicona neutra, incluso cortes de vidrio y colocación de junquillos, según NTE-FVP-8

| Código | Ud | Descripción | Rendimiento | Precio | Importe |
|---|---|---|---|---|---|
| OGENO01.0050 | h | Oficial 1ª vidriería | 0.450 | 18.07 | 8.13 |
| PSGG08U11218036 | m² | Vidrio,templado,SGG SECURIT COOL-LITE ST 436 verde plata opacificado 8mm (material; 03/10/2008) | 1.006 | 134.51 | 135.32 |
| PGENP14.0467 | m | Sellado con silicona neutra | 7.000 | 0.98 | 6.86 |
| PSGG04 | u | Pequeño material | 1.500 | 1.25 | 1.88 |
| %CO | % | Costes indirectos | 3 % | 152.19 | 4.57 |
|  |  | Total |  |  | 156.76 |

**USGG08P11218037** m² SGG SECURIT COOL-LITE ST 436 verde plata opacificado 10 mm
Precio: 184.05
Acristalamiento con, vidrio flotado verde, monolítico, con capa de control solar, SGG SECURIT COOL-LITE ST 436 OPACIFICADO de 10 mm de espesor con U=5,4 W/m²K y RW (C; Ctr)=33(-1;-2) dB, fijación sobre carpintería con acuñado mediante calzos de apoyo perimetrales y laterales y sellado en en frío con silicona neutra, incluso cortes de vidrio y colocación de junquillos, según NTE-FVP-8

| Código | Ud | Descripción | Rendimiento | Precio | Importe |
|---|---|---|---|---|---|
| OGENO01.0050 | h | Oficial 1ª vidriería | 0.500 | 18.07 | 9.04 |
| PSGG08U11218037 | m² | Vidrio,templado,SGG SECURIT COOL-LITE ST 436 verde plata opacificado 10mm (material; 03/10/2008) | 1.006 | 159.95 | 160.91 |
| PGENP14.0467 | m | Sellado con silicona neutra | 7.000 | 0.98 | 6.86 |
| PSGG04 | u | Pequeño material | 1.500 | 1.25 | 1.88 |
| %CO | % | Costes indirectos | 3 % | 178.69 | 5.36 |
|  |  | Total |  |  | 184.05 |

**USGG08P11218038** m² SGG SECURIT COOL-LITE ST 450 verde opacificado 6 mm
Precio: 120.01
Acristalamiento con, vidrio flotado verde, monolítico, con capa de control solar, SGG SECURIT COOL-LITE ST 450 OPACIFICADO de 6 mm de espesor con U=5,7 W/m²K y RW (C; Ctr)=31(-1;-2) dB, fijación sobre carpintería con acuñado mediante calzos de apoyo perimetrales y laterales y sellado en en frío con silicona neutra, incluso cortes de vidrio y colocación de junquillos, según NTE-FVP-8

| Código | Ud | Descripción | Rendimiento | Precio | Importe |
|---|---|---|---|---|---|
| OGENO01.0050 | h | Oficial 1ª vidriería | 0.400 | 18.07 | 7.23 |
| PSGG08U11218038 | m² | Vidrio,templado,SGG SECURIT COOL-LITE ST 450 verde opacificado 6mm (material; 03/10/2008) | 1.006 | 99.94 | 100.54 |
| PGENP14.0467 | m | Sellado con silicona neutra | 7.000 | 0.98 | 6.86 |
| PSGG04 | u | Pequeño material | 1.500 | 1.25 | 1.88 |
| %CO | % | Costes indirectos | 3 % | 116.51 | 3.50 |
|  |  | Total |  |  | 120.01 |

**USGG08P11218039** m² SGG SECURIT COOL-LITE ST 450 verde opacificado 8 mm
Precio: 156.76
Acristalamiento con, vidrio flotado verde, monolítico, con capa de control solar, SGG SECURIT COOL-LITE ST 450 OPACIFICADO de 8 mm de espesor con U=5,6 W/m²K y RW (C; Ctr)=32(-1;-2) dB, fijación sobre carpintería con acuñado mediante calzos de apoyo perimetrales y laterales y sellado en en frío con silicona neutra, incluso cortes de vidrio y colocación de junquillos, según NTE-FVP-8

| Código | Ud | Descripción | Rendimiento | Precio | Importe |
|---|---|---|---|---|---|
| OGENO01.0050 | h | Oficial 1ª vidriería | 0.450 | 18.07 | 8.13 |
| PSGG08U11218039 | m² | Vidrio,templado,SGG SECURIT COOL-LITE ST 450 verde opacificado 8mm (material; 03/10/2008) | 1.006 | 134.51 | 135.32 |
| PGENP14.0467 | m | Sellado con silicona neutra | 7.000 | 0.98 | 6.86 |
| PSGG04 | u | Pequeño material | 1.500 | 1.25 | 1.88 |
| %CO | % | Costes indirectos | 3 % | 152.19 | 4.57 |
|  |  | Total |  |  | 156.76 |

**USGG08P11218040** m² SGG SECURIT COOL-LITE ST 450 verde opacificado 10 mm
Precio: 184.05
Acristalamiento con, vidrio flotado verde, monolítico, con capa de control solar, SGG SECURIT COOL-LITE ST 450 OPACIFICADO de 10 mm de espesor con U=5,5 W/m²K y RW (C; Ctr)=33(-1;-2) dB, fijación sobre carpintería con acuñado mediante calzos de apoyo perimetrales y laterales y sellado en en frío con silicona neutra, incluso cortes de vidrio y colocación de junquillos, según NTE-FVP-8

| Código | Ud | Descripción | Rendimiento | Precio | Importe |
|---|---|---|---|---|---|
| OGENO01.0050 | h | Oficial 1ª vidriería | 0.500 | 18.07 | 9.04 |
| PSGG08U11218040 | m² | Vidrio,templado,SGG SECURIT COOL-LITE ST 450 verde opacificado 10mm (material; 03/10/2008) | 1.006 | 159.95 | 160.91 |
| PGENP14.0467 | m | Sellado con silicona neutra | 7.000 | 0.98 | 6.86 |
| PSGG04 | u | Pequeño material | 1.500 | 1.25 | 1.88 |
| %CO | % | Costes indirectos | 3 % | 178.69 | 5.36 |
|  |  | Total |  |  | 184.05 |

**USGG08P11218041** m² SGG SECURIT COOL-LITE ST 467 verde opacificado 6 mm
Precio: 120.01
Acristalamiento con, vidrio flotado verde, monolítico, con capa de control solar, SGG SECURIT COOL-LITE ST 450 OPACIFICADOde 6 mm de espesor con U=5,7 W/m²K y RW (C; Ctr)=31(-1;-2) dB, fijación sobre carpintería con acuñado mediante calzos de apoyo perimetrales y laterales y sellado en en frío con silicona neutra, incluso cortes de vidrio y colocación de junquillos, según NTE-FVP-8

| Código | Ud | Descripción | Rendimiento | Precio | Importe |
|---|---|---|---|---|---|
| OGENO01.0050 | h | Oficial 1ª vidriería | 0.400 | 18.07 | 7.23 |
| PSGG08U11218041 | m² | Vidrio,templado,SGG SECURIT COOL-LITE ST 467 verde opacificado 6mm (material; 03/10/2008) | 1.006 | 99.94 | 100.54 |
| PGENP14.0467 | m | Sellado con silicona neutra | 7.000 | 0.98 | 6.86 |
| PSGG04 | u | Pequeño material | 1.500 | 1.25 | 1.88 |
| %CO | % | Costes indirectos | 3 % | 116.51 | 3.50 |
|  |  | Total |  |  | 120.01 |

**USGG08P11218042** m² SGG SECURIT COOL-LITE ST 467 verde opacificado 8 mm
Precio: 156.76
Acristalamiento con, vidrio flotado verde, monolítico, con capa de control solar, SGG SECURIT COOL-LITE ST 450 OPACIFICADO de 8 mm de espesor con U=5,6 W/m²K y RW (C; Ctr)=32(-1;-2) dB, fijación sobre carpintería con acuñado mediante calzos de apoyo perimetrales y laterales y sellado en en frío con silicona neutra, incluso cortes de vidrio y colocación de junquillos, según NTE-FVP-8

| Código | Ud | Descripción | Rendimiento | Precio | Importe |
|---|---|---|---|---|---|
| OGENO01.0050 | h | Oficial 1ª vidriería | 0.450 | 18.07 | 8.13 |
| PSGG08U11218042 | m² | Vidrio,templado,SGG SECURIT COOL-LITE ST 467 verde opacificado 8mm (material; 03/10/2008) | 1.006 | 134.51 | 135.32 |
| PGENP14.0467 | m | Sellado con silicona neutra | 7.000 | 0.98 | 6.86 |
| PSGG04 | u | Pequeño material | 1.500 | 1.25 | 1.88 |
| %CO | % | Costes indirectos | 3 % | 152.19 | 4.57 |
|  |  | Total |  |  | 156.76 |

**USGG08P11218043** m² SGG SECURIT COOL-LITE ST 467 verde opacificado 10 mm
Precio: 184.05
Acristalamiento con, vidrio flotado verde, monolítico, con capa de control solar, SGG SECURIT COOL-LITE ST 450 OPACIFICADO de 10 mm de espesor con U=5,6 W/m²K y RW (C; Ctr)=33(-1;-2) dB, fijación sobre carpintería con acuñado mediante calzos de apoyo perimetrales y laterales y sellado en en frío con silicona neutra, incluso cortes de vidrio y colocación de junquillos, según NTE-FVP-8

| Código | Ud | Descripción | Rendimiento | Precio | Importe |
|---|---|---|---|---|---|
| OGENO01.0050 | h | Oficial 1ª vidriería | 0.500 | 18.07 | 9.04 |
| PSGG08U11218043 | m² | Vidrio,templado,SGG SECURIT COOL-LITE ST 467 verde opacificado 10mm (material; 03/10/2008) | 1.006 | 159.95 | 160.91 |
| PGENP14.0467 | m | Sellado con silicona neutra | 7.000 | 0.98 | 6.86 |
| PSGG04 | u | Pequeño material | 1.500 | 1.25 | 1.88 |
| %CO | % | Costes indirectos | 3 % | 178.69 | 5.36 |
|  |  | Total |  |  | 184.05 |

###### E16CL_SGG55 Vidrio esmaltado vitrificado (opacificados) - incoloro

**USGG08P11218005** m² SGG SECURIT ANTELIO incoloro opacificado 6 mm
Precio: 88.92
Acristalamiento con vidrio templado incoloro,pirolítico,SGG SECURIT ANTELIO OPACIFICADO de 6 mm de espesor con U=5,7 W/m²K y RW (C; Ctr)=31(-1;-2), fijación sobre carpintería con acuñado mediante calzos de apoyo perimetrales y laterales y sellado en frío con silicona incolora, incluso cortes de vidrio y colocación de junquillos, según NTE-FVP-8

| Código | Ud | Descripción | Rendimiento | Precio | Importe |
|---|---|---|---|---|---|
| OGENO01.0050 | h | Oficial 1ª vidriería | 0.400 | 18.07 | 7.23 |
| PSGG08U11218005 | m² | Vidrio,pirolítico,templado,incoloro,SGG SECURIT ANTELIO opacificado 6mm (material; 03/10/2008) | 1.006 | 73.98 | 74.42 |
| PGENP14.0467 | m | Sellado con silicona neutra | 3.500 | 0.98 | 3.43 |
| PSGG04 | u | Pequeño material | 1.000 | 1.25 | 1.25 |
| %CO | % | Costes indirectos | 3 % | 86.33 | 2.59 |
|  |  | Total |  |  | 88.92 |

###### E16CL_SGG56 Vidrio esmaltado vitrificado (opacificados) - neutro

**USGG08P11218021** m² SGG SECURIT COOL-LITE ST 150 neutro plata opacificado 4 mm
Precio: 85.97
Acristalamiento con, vidrio flotado incoloro, monolítico, con capa de control solar, SGG SECURIT COOL-LITE ST 150 OPACIFICADO de 4 mm de espesor con U=5,7 W/m²K y RW (C; Ctr)=31(-1;-2) dB, fijación sobre carpintería con acuñado mediante calzos de apoyo perimetrales y laterales y sellado en en frío con silicona neutra, incluso cortes de vidrio y colocación de junquillos, según NTE-FVP-8

| Código | Ud | Descripción | Rendimiento | Precio | Importe |
|---|---|---|---|---|---|
| OGENO01.0050 | h | Oficial 1ª vidriería | 0.300 | 18.07 | 5.42 |
| PSGG08U11218021 | m² | Vidrio,templado,SGG SECURIT COOL-LITE ST 150 neutro plata opacificado 4mm (material; 03/10/2008) | 1.006 | 68.9 | 69.31 |
| PGENP14.0467 | m | Sellado con silicona neutra | 7.000 | 0.98 | 6.86 |
| PSGG04 | u | Pequeño material | 1.500 | 1.25 | 1.88 |
| %CO | % | Costes indirectos | 3 % | 83.47 | 2.50 |
|  |  | Total |  |  | 85.97 |

**USGG08P11218022** m² SGG SECURIT COOL-LITE ST 150 neutro plata opacificado 6 mm
Precio: 109.17
Acristalamiento con, vidrio flotado incoloro, monolítico, con capa de control solar, SGG SECURIT COOL-LITE ST 150 OPACIFICADO de 6 mm de espesor con U=5,7 W/m²K y RW (C; Ctr)=31(-1;-2) dB, fijación sobre carpintería con acuñado mediante calzos de apoyo perimetrales y laterales y sellado en en frío con silicona neutra, incluso cortes de vidrio y colocación de junquillos, según NTE-FVP-8

| Código | Ud | Descripción | Rendimiento | Precio | Importe |
|---|---|---|---|---|---|
| OGENO01.0050 | h | Oficial 1ª vidriería | 0.400 | 18.07 | 7.23 |
| PSGG08U11218022 | m² | Vidrio,templado,SGG SECURIT COOL-LITE ST 150 neutro plata opacificado 6mm (material; 03/10/2008) | 1.006 | 89.48 | 90.02 |
| PGENP14.0467 | m | Sellado con silicona neutra | 7.000 | 0.98 | 6.86 |
| PSGG04 | u | Pequeño material | 1.500 | 1.25 | 1.88 |
| %CO | % | Costes indirectos | 3 % | 105.99 | 3.18 |
|  |  | Total |  |  | 109.17 |

**USGG08P11218023** m² SGG SECURIT COOL-LITE ST 150 neutro plata opacificado 8 mm
Precio: 140.56
Acristalamiento con, vidrio flotado incoloro, monolítico, con capa de control solar, SGG SECURIT COOL-LITE ST 150 OPACIFICADO de 8 mm de espesor con U=5,6 W/m²K y RW (C; Ctr)=32(-1;-2) dB, fijación sobre carpintería con acuñado mediante calzos de apoyo perimetrales y laterales y sellado en en frío con silicona neutra, incluso cortes de vidrio y colocación de junquillos, según NTE-FVP-8

| Código | Ud | Descripción | Rendimiento | Precio | Importe |
|---|---|---|---|---|---|
| OGENO01.0050 | h | Oficial 1ª vidriería | 0.450 | 18.07 | 8.13 |
| PSGG08U11218023 | m² | Vidrio,templado,SGG SECURIT COOL-LITE ST 150 neutro plata opacificado 8mm (material; 03/10/2008) | 1.006 | 118.89 | 119.60 |
| PGENP14.0467 | m | Sellado con silicona neutra | 7.000 | 0.98 | 6.86 |
| PSGG04 | u | Pequeño material | 1.500 | 1.25 | 1.88 |
| %CO | % | Costes indirectos | 3 % | 136.47 | 4.09 |
|  |  | Total |  |  | 140.56 |

**USGG08P11218024** m² SGG SECURIT COOL-LITE ST 150 neutro plata opacificado 10 mm
Precio: 163.7
Acristalamiento con, vidrio flotado incoloro, monolítico, con capa de control solar, SGG SECURIT COOL-LITE ST 150 OPACIFICADO de 10 mm de espesor con U=5,5 W/m²K y RW (C; Ctr)=33(-1;-2) dB, fijación sobre carpintería con acuñado mediante calzos de apoyo perimetrales y laterales y sellado en en frío con silicona neutra, incluso cortes de vidrio y colocación de junquillos, según NTE-FVP-8

| Código | Ud | Descripción | Rendimiento | Precio | Importe |
|---|---|---|---|---|---|
| OGENO01.0050 | h | Oficial 1ª vidriería | 0.500 | 18.07 | 9.04 |
| PSGG08U11218024 | m² | Vidrio,templado,SGG SECURIT COOL-LITE ST 150 neutro plata opacificado 10mm (material; 03/10/2008) | 1.006 | 140.31 | 141.15 |
| PGENP14.0467 | m | Sellado con silicona neutra | 7.000 | 0.98 | 6.86 |
| PSGG04 | u | Pequeño material | 1.500 | 1.25 | 1.88 |
| %CO | % | Costes indirectos | 3 % | 158.93 | 4.77 |
|  |  | Total |  |  | 163.7 |

**USGG08P11218025** m² SGG SECURIT COOL-LITE ST 167 neutro opacificado 4 mm
Precio: 85.97
Acristalamiento con, vidrio flotado incoloro, monolítico, con capa de control solar, SGG SECURIT COOL-LITE ST 167 OPACIFICADO de 4 mm de espesor con U=5,7 W/m²K y RW (C; Ctr)=31(-1;-2) dB, fijación sobre carpintería con acuñado mediante calzos de apoyo perimetrales y laterales y sellado en en frío con silicona neutra, incluso cortes de vidrio y colocación de junquillos, según NTE-FVP-8

| Código | Ud | Descripción | Rendimiento | Precio | Importe |
|---|---|---|---|---|---|
| OGENO01.0050 | h | Oficial 1ª vidriería | 0.300 | 18.07 | 5.42 |
| PSGG08U11218025 | m² | Vidrio,templado,SGG SECURIT COOL-LITE ST 167 neutro opacificado 4mm (material; 03/10/2008) | 1.006 | 68.9 | 69.31 |
| PGENP14.0467 | m | Sellado con silicona neutra | 7.000 | 0.98 | 6.86 |
| PSGG04 | u | Pequeño material | 1.500 | 1.25 | 1.88 |
| %CO | % | Costes indirectos | 3 % | 83.47 | 2.50 |
|  |  | Total |  |  | 85.97 |

**USGG08P11218026** m² SGG SECURIT COOL-LITE ST 167 neutro opacificado 6 mm
Precio: 109.17
Acristalamiento con, vidrio flotado incoloro, monolítico, con capa de control solar, SGG SECURIT COOL-LITE ST 167 OPACIFICADO de 6 mm de espesor con U=5,7 W/m²K y RW (C; Ctr)=31(-1;-2) dB, fijación sobre carpintería con acuñado mediante calzos de apoyo perimetrales y laterales y sellado en en frío con silicona neutra, incluso cortes de vidrio y colocación de junquillos, según NTE-FVP-8

| Código | Ud | Descripción | Rendimiento | Precio | Importe |
|---|---|---|---|---|---|
| OGENO01.0050 | h | Oficial 1ª vidriería | 0.400 | 18.07 | 7.23 |
| PSGG08U11218026 | m² | Vidrio,templado,SGG SECURIT COOL-LITE ST 167 neutro opacificado 6mm (material; 03/10/2008) | 1.006 | 89.48 | 90.02 |
| PGENP14.0467 | m | Sellado con silicona neutra | 7.000 | 0.98 | 6.86 |
| PSGG04 | u | Pequeño material | 1.500 | 1.25 | 1.88 |
| %CO | % | Costes indirectos | 3 % | 105.99 | 3.18 |
|  |  | Total |  |  | 109.17 |

**USGG08P11218027** m² SGG SECURIT COOL-LITE ST 167 neutro opacificado 8 mm
Precio: 140.56
Acristalamiento con, vidrio flotado incoloro, monolítico, con capa de control solar, SGG SECURIT COOL-LITE ST 167 OPACIFICADO de 8 mm de espesor con U=5,6 W/m²K y RW (C; Ctr)=32(-1;-2) dB, fijación sobre carpintería con acuñado mediante calzos de apoyo perimetrales y laterales y sellado en en frío con silicona neutra, incluso cortes de vidrio y colocación de junquillos, según NTE-FVP-8

| Código | Ud | Descripción | Rendimiento | Precio | Importe |
|---|---|---|---|---|---|
| OGENO01.0050 | h | Oficial 1ª vidriería | 0.450 | 18.07 | 8.13 |
| PSGG08U11218027 | m² | Vidrio,templado,SGG SECURIT COOL-LITE ST 167 neutro opacificado 8mm (material; 03/10/2008) | 1.006 | 118.89 | 119.60 |
| PGENP14.0467 | m | Sellado con silicona neutra | 7.000 | 0.98 | 6.86 |
| PSGG04 | u | Pequeño material | 1.500 | 1.25 | 1.88 |
| %CO | % | Costes indirectos | 3 % | 136.47 | 4.09 |
|  |  | Total |  |  | 140.56 |

**USGG08P11218028** m² SGG SECURIT COOL-LITE ST 167 neutro opacificado 10 mm
Precio: 163.7
Acristalamiento con, vidrio flotado incoloro, monolítico, con capa de control solar, SGG SECURIT COOL-LITE ST 167 OPACIFICADO de 10 mm de espesor con U=5,6 W/m²K y RW (C; Ctr)=33(-1;-2) dB, fijación sobre carpintería con acuñado mediante calzos de apoyo perimetrales y laterales y sellado en en frío con silicona neutra, incluso cortes de vidrio y colocación de junquillos, según NTE-FVP-8

| Código | Ud | Descripción | Rendimiento | Precio | Importe |
|---|---|---|---|---|---|
| OGENO01.0050 | h | Oficial 1ª vidriería | 0.500 | 18.07 | 9.04 |
| PSGG08U11218028 | m² | Vidrio,templado,SGG SECURIT COOL-LITE ST 167 neutro opacificado 10mm (material; 03/10/2008) | 1.006 | 140.31 | 141.15 |
| PGENP14.0467 | m | Sellado con silicona neutra | 7.000 | 0.98 | 6.86 |
| PSGG04 | u | Pequeño material | 1.500 | 1.25 | 1.88 |
| %CO | % | Costes indirectos | 3 % | 158.93 | 4.77 |
|  |  | Total |  |  | 163.7 |

###### E16CL_SGG57 Vidrio esmaltado vitrificado (opacificados) - azul

**USGG08P11218044** m² SGG SECURIT COOL-LITE STB 120 azul opacificado 4 mm
Precio: 94.57
Acristalamiento con, vidrio flotado incoloro, monolítico, con capa de control solar, SGG SECURIT COOL-LITE STB 120 OPACIFICADO de 4 mm de espesor con U=5,3 W/m²K y RW (C; Ctr)=30(-1;-2) dB, fijación sobre carpintería con acuñado mediante calzos de apoyo perimetrales y laterales y sellado en en frío con silicona neutra, incluso cortes de vidrio y colocación de junquillos, según NTE-FVP-8

| Código | Ud | Descripción | Rendimiento | Precio | Importe |
|---|---|---|---|---|---|
| OGENO01.0050 | h | Oficial 1ª vidriería | 0.300 | 18.07 | 5.42 |
| PSGG08U11218044 | m² | Vidrio,templado,SGG SECURIT COOL-LITE STB 120 azul opacificado 4mm (material; 03/10/2008) | 1.006 | 77.2 | 77.66 |
| PGENP14.0467 | m | Sellado con silicona neutra | 7.000 | 0.98 | 6.86 |
| PSGG04 | u | Pequeño material | 1.500 | 1.25 | 1.88 |
| %CO | % | Costes indirectos | 3 % | 91.82 | 2.75 |
|  |  | Total |  |  | 94.57 |

**USGG08P11218045** m² SGG SECURIT COOL-LITE STB 120 azul opacificado 6 mm
Precio: 119.87
Acristalamiento con, vidrio flotado incoloro, monolítico, con capa de control solar, SGG SECURIT COOL-LITE STB 120 OPACIFICADO de 6 mm de espesor con U=5,3 W/m²K y RW (C; Ctr)=31(-1;-2) dB, fijación sobre carpintería con acuñado mediante calzos de apoyo perimetrales y laterales y sellado en en frío con silicona neutra, incluso cortes de vidrio y colocación de junquillos, según NTE-FVP-8

| Código | Ud | Descripción | Rendimiento | Precio | Importe |
|---|---|---|---|---|---|
| OGENO01.0050 | h | Oficial 1ª vidriería | 0.400 | 18.07 | 7.23 |
| PSGG08U11218045 | m² | Vidrio,templado,SGG SECURIT COOL-LITE STB 120 azul opacificado 6mm (material; 03/10/2008) | 1.006 | 99.81 | 100.41 |
| PGENP14.0467 | m | Sellado con silicona neutra | 7.000 | 0.98 | 6.86 |
| PSGG04 | u | Pequeño material | 1.500 | 1.25 | 1.88 |
| %CO | % | Costes indirectos | 3 % | 116.38 | 3.49 |
|  |  | Total |  |  | 119.87 |

**USGG08P11218046** m² SGG SECURIT COOL-LITE STB 120 azul opacificado 8 mm
Precio: 154.32
Acristalamiento con, vidrio flotado incoloro, monolítico, con capa de control solar, SGG SECURIT COOL-LITE STB 120 OPACIFICADO de 8 mm de espesor con U=5,2 W/m²K y RW (C; Ctr)=32(-1;-2) dB, fijación sobre carpintería con acuñado mediante calzos de apoyo perimetrales y laterales y sellado en en frío con silicona neutra, incluso cortes de vidrio y colocación de junquillos, según NTE-FVP-8

| Código | Ud | Descripción | Rendimiento | Precio | Importe |
|---|---|---|---|---|---|
| OGENO01.0050 | h | Oficial 1ª vidriería | 0.450 | 18.07 | 8.13 |
| PSGG08U11218046 | m² | Vidrio,templado,SGG SECURIT COOL-LITE STB 120 AZUL opacificado 8mm (material; 03/10/2008) | 1.006 | 132.17 | 132.96 |
| PGENP14.0467 | m | Sellado con silicona neutra | 7.000 | 0.98 | 6.86 |
| PSGG04 | u | Pequeño material | 1.500 | 1.25 | 1.88 |
| %CO | % | Costes indirectos | 3 % | 149.83 | 4.49 |
|  |  | Total |  |  | 154.32 |

**USGG08P11218047** m² SGG SECURIT COOL-LITE STB 120 azul opacificado 10 mm
Precio: 179.25
Acristalamiento con, vidrio flotado incoloro, monolítico, con capa de control solar, SGG SECURIT COOL-LITE STB 120 OPACIFICADO de 10 mm de espesor con U=5,2 W/m²K y RW (C; Ctr)=33(-1;-2) dB, fijación sobre carpintería con acuñado mediante calzos de apoyo perimetrales y laterales y sellado en en frío con silicona neutra, incluso cortes de vidrio y colocación de junquillos, según NTE-FVP-8

| Código | Ud | Descripción | Rendimiento | Precio | Importe |
|---|---|---|---|---|---|
| OGENO01.0050 | h | Oficial 1ª vidriería | 0.500 | 18.07 | 9.04 |
| PSGG08U11218047 | m² | Vidrio,templado,SGG SECURIT COOL-LITE STB 120 azul opacificado 10mm (material; 03/10/2008) | 1.006 | 155.32 | 156.25 |
| PGENP14.0467 | m | Sellado con silicona neutra | 7.000 | 0.98 | 6.86 |
| PSGG04 | u | Pequeño material | 1.500 | 1.25 | 1.88 |
| %CO | % | Costes indirectos | 3 % | 174.03 | 5.22 |
|  |  | Total |  |  | 179.25 |

**USGG08P11218048** m² SGG SECURIT COOL-LITE STB 136 azul opacificado 4 mm
Precio: 94.57
Acristalamiento con, vidrio flotado incoloro, monolítico, con capa de control solar, SGG SECURIT COOL-LITE STB 136 OPACIFICADO de 4 mm de espesor con U=5,6 W/m²K y RW (C; Ctr)=30(-1;-2) dB, fijación sobre carpintería con acuñado mediante calzos de apoyo perimetrales y laterales y sellado en en frío con silicona neutra, incluso cortes de vidrio y colocación de junquillos, según NTE-FVP-8

| Código | Ud | Descripción | Rendimiento | Precio | Importe |
|---|---|---|---|---|---|
| OGENO01.0050 | h | Oficial 1ª vidriería | 0.300 | 18.07 | 5.42 |
| PSGG08U11218048 | m² | Vidrio,templado,SGG SECURIT COOL-LITE STB 136 azul opacificado 4mm (material; 03/10/2008) | 1.006 | 77.2 | 77.66 |
| PGENP14.0467 | m | Sellado con silicona neutra | 7.000 | 0.98 | 6.86 |
| PSGG04 | u | Pequeño material | 1.500 | 1.25 | 1.88 |
| %CO | % | Costes indirectos | 3 % | 91.82 | 2.75 |
|  |  | Total |  |  | 94.57 |

**USGG08P11218049** m² SGG SECURIT COOL-LITE STB 136 azul opacificado 6 mm
Precio: 119.87
Acristalamiento con, vidrio flotado incoloro, monolítico, con capa de control solar, SGG SECURIT COOL-LITE STB 136 OPACIFICADO de 6 mm de espesor con U=5,5 W/m²K y RW (C; Ctr)=31(-1;-2) dB, fijación sobre carpintería con acuñado mediante calzos de apoyo perimetrales y laterales y sellado en en frío con silicona neutra, incluso cortes de vidrio y colocación de junquillos, según NTE-FVP-8

| Código | Ud | Descripción | Rendimiento | Precio | Importe |
|---|---|---|---|---|---|
| OGENO01.0050 | h | Oficial 1ª vidriería | 0.400 | 18.07 | 7.23 |
| PSGG08U11218049 | m² | Vidrio,templado,SGG SECURIT COOL-LITE STB 136 azul opacificado 6mm (material; 03/10/2008) | 1.006 | 99.81 | 100.41 |
| PGENP14.0467 | m | Sellado con silicona neutra | 7.000 | 0.98 | 6.86 |
| PSGG04 | u | Pequeño material | 1.500 | 1.25 | 1.88 |
| %CO | % | Costes indirectos | 3 % | 116.38 | 3.49 |
|  |  | Total |  |  | 119.87 |

**USGG08P11218050** m² SGG SECURIT COOL-LITE STB 136 azul opacificado 8 mm
Precio: 154.32
Acristalamiento con, vidrio flotado incoloro, monolítico, con capa de control solar, SGG SECURIT COOL-LITE STB 136 OPACIFICADO de 8 mm de espesor con U=5,5 W/m²K y RW (C; Ctr)=32(-1;-2) dB, fijación sobre carpintería con acuñado mediante calzos de apoyo perimetrales y laterales y sellado en en frío con silicona neutra, incluso cortes de vidrio y colocación de junquillos, según NTE-FVP-8

| Código | Ud | Descripción | Rendimiento | Precio | Importe |
|---|---|---|---|---|---|
| OGENO01.0050 | h | Oficial 1ª vidriería | 0.450 | 18.07 | 8.13 |
| PSGG08U11218050 | m² | Vidrio,templado,SGG SECURIT COOL-LITE STB 136 AZUL opacificado 8mm (material; 03/10/2008) | 1.006 | 132.17 | 132.96 |
| PGENP14.0467 | m | Sellado con silicona neutra | 7.000 | 0.98 | 6.86 |
| PSGG04 | u | Pequeño material | 1.500 | 1.25 | 1.88 |
| %CO | % | Costes indirectos | 3 % | 149.83 | 4.49 |
|  |  | Total |  |  | 154.32 |

**USGG08P11218051** m² SGG SECURIT COOL-LITE STB 136 azul opacificado 10 mm
Precio: 179.25
Acristalamiento con, vidrio flotado incoloro, monolítico, con capa de control solar, SGG SECURIT COOL-LITE STB 136 OPACIFICADO de 10 mm de espesor con U=5,4 W/m²K y RW (C; Ctr)=33(-1;-2) dB, fijación sobre carpintería con acuñado mediante calzos de apoyo perimetrales y laterales y sellado en en frío con silicona neutra, incluso cortes de vidrio y colocación de junquillos, según NTE-FVP-8

| Código | Ud | Descripción | Rendimiento | Precio | Importe |
|---|---|---|---|---|---|
| OGENO01.0050 | h | Oficial 1ª vidriería | 0.500 | 18.07 | 9.04 |
| PSGG08U11218051 | m² | Vidrio,templado,SGG SECURIT COOL-LITE STB 136 azul opacificado 10mm (material; 03/10/2008) | 1.006 | 155.32 | 156.25 |
| PGENP14.0467 | m | Sellado con silicona neutra | 7.000 | 0.98 | 6.86 |
| PSGG04 | u | Pequeño material | 1.500 | 1.25 | 1.88 |
| %CO | % | Costes indirectos | 3 % | 174.03 | 5.22 |
|  |  | Total |  |  | 179.25 |

##### E16CP_SGG SAINT-GOBAIN GLASS - vidrio plano puertas templadas

###### E16CP_SGG1 Transparente incolora

**USGG08P11231001** m² SGG PUERTA SECURIT incolora 2190X896
Precio: 481.49
Puerta de vidrio templado transparente,incoloro de 10mm.SGG SECURIT de 2190x896, incluso herrajes ,freno y cerradura de acero inoxidable,con llave y manivela,instalada,según NTE-FVP.

| Código | Ud | Descripción | Rendimiento | Precio | Importe |
|---|---|---|---|---|---|
| OGENO01.0050 | h | Oficial 1ª vidriería | 8.200 | 18.07 | 148.17 |
| PSGG08U11231001 | m² | Puerta templada,transparente,incolora,SGG SECURIT 2190X896 (material; 03/10/2008) | 1.006 | 93.17 | 93.73 |
| PSGG05 | u | Pernios alto y bajo (material) | 1.000 | 35.93 | 35.93 |
| PSGG07 | u | Puntos de giro alto y bajo (material) | 1.000 | 29.75 | 29.75 |
| PSGG01 | u | Mecanismo de freno con caja y tapa freno (material; 03/10/2008) | 1.000 | 113.83 | 113.83 |
| PSGG02 | u | Cerradura con llave y pomo (material; 03/10/2008) | 1.000 | 44.81 | 44.81 |
| PSGG04 | u | Pequeño material | 1.000 | 1.25 | 1.25 |
| %CO | % | Costes indirectos | 3 % | 467.47 | 14.02 |
|  |  | Total |  |  | 481.49 |

**USGG08P11231002** m² SGG PUERTA SECURIT incolora 2190X796
Precio: 454.57
Puerta de vidrio templado transparente,incoloro de 10mm.SGG SECURIT de 2190x796, incluso herrajes ,freno y cerradura de acero inoxidable,con llave y manivela,instalada,según NTE-FVP.

| Código | Ud | Descripción | Rendimiento | Precio | Importe |
|---|---|---|---|---|---|
| OGENO01.0050 | h | Oficial 1ª vidriería | 7.200 | 18.07 | 130.10 |
| PSGG08U11231002 | m² | Puerta templada,transparente,incolora,SGG SECURIT 2190X796 (material; 03/10/2008) | 1.006 | 85.15 | 85.66 |
| PSGG05 | u | Pernios alto y bajo | 1.000 | 35.93 | 35.93 |
| PSGG07 | u | Puntos de giro alto y bajo | 1.000 | 29.75 | 29.75 |
| PSGG01 | u | Mecanismo de freno con caja y tapa freno | 1.000 | 113.83 | 113.83 |
| PSGG02 | u | Cerradura con llave y pomo | 1.000 | 44.81 | 44.81 |
| PSGG04 | u | Pequeño material | 1.000 | 1.25 | 1.25 |
| %CO | % | Costes indirectos | 3 % | 441.33 | 13.24 |
|  |  | Total |  |  | 454.57 |

**USGG08P11231003** m² SGG PUERTA SECURIT incolora 2090X896
Precio: 470.41
Puerta de vidrio templado transparente,incoloro de 10mm.SGG SECURIT de 2090x896, incluso herrajes ,freno y cerradura de acero inoxidable,con llave y manivela,instalada,según NTE-FVP.

| Código | Ud | Descripción | Rendimiento | Precio | Importe |
|---|---|---|---|---|---|
| OGENO01.0050 | h | Oficial 1ª vidriería | 7.850 | 18.07 | 141.85 |
| PSGG08U11231003 | m² | Puerta templada,transparente,incolora,SGG SECURIT 2090X896 (material; 03/10/2008) | 1.006 | 88.76 | 89.29 |
| PSGG05 | u | Pernios alto y bajo | 1.000 | 35.93 | 35.93 |
| PSGG07 | u | Puntos de giro alto y bajo | 1.000 | 29.75 | 29.75 |
| PSGG01 | u | Mecanismo de freno con caja y tapa freno | 1.000 | 113.83 | 113.83 |
| PSGG02 | u | Cerradura con llave y pomo | 1.000 | 44.81 | 44.81 |
| PSGG04 | u | Pequeño material | 1.000 | 1.25 | 1.25 |
| %CO | % | Costes indirectos | 3 % | 456.71 | 13.70 |
|  |  | Total |  |  | 470.41 |

**USGG08P11231004** m² SGG PUERTA SECURIT incolora 2090X796
Precio: 440.2
Puerta de vidrio templado transparente,incoloro de 10mm.SGG SECURIT de 2090x796, incluso herrajes ,freno y cerradura de acero inoxidable,con llave y manivela,instalada,según NTE-FVP.

| Código | Ud | Descripción | Rendimiento | Precio | Importe |
|---|---|---|---|---|---|
| OGENO01.0050 | h | Oficial 1ª vidriería | 6.850 | 18.07 | 123.78 |
| PSGG08U11231004 | m² | Puerta templada,transparente,incolora,SGG SECURIT 2090X796 (material; 03/10/2008) | 1.006 | 77.56 | 78.03 |
| PSGG05 | u | Pernios alto y bajo | 1.000 | 35.93 | 35.93 |
| PSGG07 | u | Puntos de giro alto y bajo | 1.000 | 29.75 | 29.75 |
| PSGG01 | u | Mecanismo de freno con caja y tapa freno | 1.000 | 113.83 | 113.83 |
| PSGG02 | u | Cerradura con llave y pomo | 1.000 | 44.81 | 44.81 |
| PSGG04 | u | Pequeño material | 1.000 | 1.25 | 1.25 |
| %CO | % | Costes indirectos | 3 % | 427.38 | 12.82 |
|  |  | Total |  |  | 440.2 |

#### E16DF_SGG SAINT-GOBAIN GLASS - vidrio plano laminado

##### E16DF_SGG1 SAINT-GOBAIN GLASS - vidrio plano laminado de seguridad

###### E16DF_SGG11 Vidrio lam. de seguridad física simple (nivel 2B2 s/ UNE-EN 12600)

###### E16DF_SGG111 Incoloro

**USGG08P11312001** m² SGG STADIP 33.1 incoloro
Precio: 49.62
Acristalamiento con vidrio laminar de seguridad SGG STADIP, compuesto por dos vidrios de 3mm. de espesor unidos mediante lámina de butiral de polivinilo incolora de 0,38mm,clasificado 2B2 según norma UNE-EN 12600, con U=5,7W/m²K y RW (C; Ctr)=33(-1;-2), fijación sobre carpintería con acuñado mediante calzos de apoyo perimetrales y laterales y sellado en frío con silicona neutra, incluso cortes de vidrio y colocación de junquillos, según NTE-FVP-8

| Código | Ud | Descripción | Rendimiento | Precio | Importe |
|---|---|---|---|---|---|
| OGENO01.0050 | h | Oficial 1ª vidriería | 0.600 | 18.07 | 10.84 |
| PSGG08U11312001 | m² | Vidrio laminar SGG STADIP 33,1 incoloro (material; 03/10/2008) | 1.006 | 28.49 | 28.66 |
| PGENP14.0466 | m | Sellado con silicona incolora (material) | 7.000 | 0.97 | 6.79 |
| PSGG04 | u | Pequeño material | 1.500 | 1.25 | 1.88 |
| %CO | % | Costes indirectos | 3 % | 48.17 | 1.45 |
|  |  | Total |  |  | 49.62 |

**USGG08P11312002** m² SGG STADIP 44.1 incoloro
Precio: 56.3
Acristalamiento con vidrio laminar de seguridad SGG STADIP, compuesto por dos vidrios de 4mm. de espesor unidos mediante lámina de butiral de polivinilo incoro de 0,38mm, clasificado 2B2 según norma UNE-EN 12600, con U=5,7W/m²K y RW (C; Ctr)=34(-1;-3), fijación sobre carpintería con acuñado mediante calzos de apoyo perimetrales y laterales y sellado en frío con silicona neutra, incluso cortes de vidrio y colocación de junquillos, según NTE-FVP-8

| Código | Ud | Descripción | Rendimiento | Precio | Importe |
|---|---|---|---|---|---|
| OGENO01.0050 | h | Oficial 1ª vidriería | 0.750 | 18.07 | 13.55 |
| PSGG08U11312002 | m² | Vidrio laminar SGG STADIP 44,1 incoloro (material; 03/10/2008) | 1.006 | 32.25 | 32.44 |
| PGENP14.0466 | m | Sellado con silicona incolora | 7.000 | 0.97 | 6.79 |
| PSGG04 | u | Pequeño material | 1.500 | 1.25 | 1.88 |
| %CO | % | Costes indirectos | 3 % | 54.66 | 1.64 |
|  |  | Total |  |  | 56.3 |

**USGG08P11312003** m² SGG STADIP 55.1 incoloro
Precio: 65.74
Acristalamiento con vidrio laminar de seguridad SGG STADIP, compuesto por dos vidrios de 5mm. de espesor unidos mediante lámina de butiral de polivinilo incoro de 0,38mm, clasificado 2B2 según norma UNE-EN 12600, con U=5,6W/m²K y RW (C; Ctr)=35(-1;-2), fijación sobre carpintería con acuñado mediante calzos de apoyo perimetrales y laterales y sellado en frío con silicona neutra, incluso cortes de vidrio y colocación de junquillos, según NTE-FVP-8

| Código | Ud | Descripción | Rendimiento | Precio | Importe |
|---|---|---|---|---|---|
| OGENO01.0050 | h | Oficial 1ª vidriería | 1.000 | 18.07 | 18.07 |
| PSGG08U11312003 | m² | Vidrio laminar SGG STADIP 55,1 incoloro (material; 03/10/2008) | 1.006 | 36.87 | 37.09 |
| PGENP14.0466 | m | Sellado con silicona incolora | 7.000 | 0.97 | 6.79 |
| PSGG04 | u | Pequeño material | 1.500 | 1.25 | 1.88 |
| %CO | % | Costes indirectos | 3 % | 63.83 | 1.91 |
|  |  | Total |  |  | 65.74 |

**USGG08P11312004** m² SGG STADIP 66.1 incoloro
Precio: 69.24
Acristalamiento con vidrio laminar de seguridad SGG STADIP, compuesto por dos vidrios de 6mm. de espesor unidos mediante lámina de butiral de polivinilo incoro de 0,38mm, clasificado 2B2 según norma UNE-EN 12600, con U=5,5W/m²K y RW (C; Ctr)=36(0;-2), fijación sobre carpintería con acuñado mediante calzos de apoyo perimetrales y laterales y sellado en frío con silicona neutra, incluso cortes de vidrio y colocación de junquillos, según NTE-FVP-8

| Código | Ud | Descripción | Rendimiento | Precio | Importe |
|---|---|---|---|---|---|
| OGENO01.0050 | h | Oficial 1ª vidriería | 1.000 | 18.07 | 18.07 |
| PSGG08U11312004 | m² | Vidrio laminar SGG STADIP 66,1 incoloro (material; 03/10/2008) | 1.006 | 40.24 | 40.48 |
| PGENP14.0466 | m | Sellado con silicona incolora | 7.000 | 0.97 | 6.79 |
| PSGG04 | u | Pequeño material | 1.500 | 1.25 | 1.88 |
| %CO | % | Costes indirectos | 3 % | 67.22 | 2.02 |
|  |  | Total |  |  | 69.24 |

**USGG08P11312005** m² SGG STADIP 88.1 incoloro
Precio: 85.95
Acristalamiento con vidrio laminar de seguridad SGG STADIP, compuesto por dos vidrios de 8mm. de espesor unidos mediante lámina de butiral de polivinilo incoro de 0,38mm, clasificado 2B2 según norma UNE-EN 12600, con U=5,4W/m²K, fijación sobre carpintería con acuñado mediante calzos de apoyo perimetrales y laterales y sellado en frío con silicona neutra, incluso cortes de vidrio y colocación de junquillos, según NTE-FVP-8

| Código | Ud | Descripción | Rendimiento | Precio | Importe |
|---|---|---|---|---|---|
| OGENO01.0050 | h | Oficial 1ª vidriería | 1.300 | 18.07 | 23.49 |
| PSGG08U11312005 | m² | Vidrio laminar SGG STADIP 88,1 incoloro (material; 03/10/2008) | 1.006 | 50.98 | 51.29 |
| PGENP14.0466 | m | Sellado con silicona incolora | 7.000 | 0.97 | 6.79 |
| PSGG04 | u | Pequeño material | 1.500 | 1.25 | 1.88 |
| %CO | % | Costes indirectos | 3 % | 83.45 | 2.50 |
|  |  | Total |  |  | 85.95 |

**USGG08P11312006** m² SGG STADIP 1010.1 incoloro
Precio: 106.03
Acristalamiento con vidrio laminar de seguridad SGG STADIP,compuesto por dos vidrios de 10mm. de espesor unidos mediante lámina de butiral de polivinilo incoro de 0,38mm,clasificado 2B2 según norma UNE-EN 12600, con U=5,3W/m²k, fijación sobre carpintería con acuñado mediante calzos de apoyo perimetrales y laterales y sellado en frío con silicona neutra, incluso cortes de vidrio y colocación de junquillos, según NTE-FVP-8

| Código | Ud | Descripción | Rendimiento | Precio | Importe |
|---|---|---|---|---|---|
| OGENO01.0050 | h | Oficial 1ª vidriería | 1.300 | 18.07 | 23.49 |
| PSGG08U11312006 | m² | Vidrio laminar SGG STADIP 1010,1 incoloro (material; 03/10/2008) | 1.006 | 70.36 | 70.78 |
| PGENP14.0466 | m | Sellado con silicona incolora | 7.000 | 0.97 | 6.79 |
| PSGG04 | u | Pequeño material | 1.500 | 1.25 | 1.88 |
| %CO | % | Costes indirectos | 3 % | 102.94 | 3.09 |
|  |  | Total |  |  | 106.03 |

###### E16DF_SGG112 Color (vidrio color)

**USGG08P11313001** m² SGG STADIP 66.1 PARSOL bronce
Precio: 82.78
Acristalamiento con vidrio laminar de seguridad SGG STADIP, compuesto por un vidrio incoloro SGG PLANICLEAR de 6mm. de espesor y un vidrio PARSOL BRONCE de 6mm de espesor unidos mediante lámina de butiral de polivinilo incolora de 0,38mm, clasificado 2B2 según norma UNE-EN 12600, con U=5,5W/m²K y RW (C; Ctr)=36(0;-2), fijación sobre carpintería con acuñado mediante calzos de apoyo perimetrales y laterales y sellado en frío con silicona neutra, incluso cortes de vidrio y colocación de junquillos, según NTE-FVP-8

| Código | Ud | Descripción | Rendimiento | Precio | Importe |
|---|---|---|---|---|---|
| OGENO01.0050 | h | Oficial 1ª vidriería | 1.000 | 18.07 | 18.07 |
| PSGG08U11313001 | m² | Vidrio laminar SGG STADIP 66,1 parsol bronce (material; 03/10/2008) | 1.006 | 53.24 | 53.56 |
| PGENP14.0467 | m | Sellado con silicona neutra | 7.000 | 0.98 | 6.86 |
| PSGG04 | u | Pequeño material | 1.500 | 1.25 | 1.88 |
| %CO | % | Costes indirectos | 3 % | 80.37 | 2.41 |
|  |  | Total |  |  | 82.78 |

**USGG08P11313002** m² SGG STADIP 66.1 PARSOL gris
Precio: 82.17
Acristalamiento con vidrio laminar de seguridad SGG STADIP, compuesto por un vidrio incoloro SGG PLANICLEAR de 6mm. de espesor y un vidrio PARSOL GRIS de 6mm de espesor unidos mediante lámina de butiral de polivinilo incolora de 0,38mm, clasificado 2B2 según norma UNE-EN 12600, con U=5,5W/m²K y RW (C; Ctr)=36(0;-2), fijación sobre carpintería con acuñado mediante calzos de apoyo perimetrales y laterales y sellado en frío con silicona neutra, incluso cortes de vidrio y colocación de junquillos, según NTE-FVP-8

| Código | Ud | Descripción | Rendimiento | Precio | Importe |
|---|---|---|---|---|---|
| OGENO01.0050 | h | Oficial 1ª vidriería | 1.000 | 18.07 | 18.07 |
| PSGG08U11313002 | m² | Vidrio laminar SGG STADIP 66,1 parsol gris (material; 03/10/2008) | 1.006 | 52.65 | 52.97 |
| PGENP14.0467 | m | Sellado con silicona neutra | 7.000 | 0.98 | 6.86 |
| PSGG04 | u | Pequeño material | 1.500 | 1.25 | 1.88 |
| %CO | % | Costes indirectos | 3 % | 79.78 | 2.39 |
|  |  | Total |  |  | 82.17 |

**USGG08P11313003** m² SGG STADIP 66.1 PARSOL verde
Precio: 80.15
Acristalamiento con vidrio laminar de seguridad SGG STADIP, compuesto por un vidrio incoloro SGG PLANICLEAR de 6mm. de espesor y un vidrio PARSOL VERDE de 6mm de espesor unidos mediante lámina de butiral de polivinilo incolora de 0,38mm, clasificado 2B2 según norma UNE-EN 12600, con U=5,5W/m²K y RW (C; Ctr)=36(0;-2), fijación sobre carpintería con acuñado mediante calzos de apoyo perimetrales y laterales y sellado en frío con silicona neutra, incluso cortes de vidrio y colocación de junquillos, según NTE-FVP-8

| Código | Ud | Descripción | Rendimiento | Precio | Importe |
|---|---|---|---|---|---|
| OGENO01.0050 | h | Oficial 1ª vidriería | 1.000 | 18.07 | 18.07 |
| PSGG08U11313003 | m² | Vidrio laminar SGG STADIP 66,1 parsol verde (material; 03/10/2008) | 1.006 | 50.71 | 51.01 |
| PGENP14.0467 | m | Sellado con silicona neutra | 7.000 | 0.98 | 6.86 |
| PSGG04 | u | Pequeño material | 1.500 | 1.25 | 1.88 |
| %CO | % | Costes indirectos | 3 % | 77.82 | 2.33 |
|  |  | Total |  |  | 80.15 |

###### E16DF_SGG113 Color (PVB color)

**USGG08P11314001** m² SGG STADIP 33,1 color
Precio: 59.72
Acristalamiento con vidrio laminar de seguridad SGG STADIP, compuesto por dos vidrios de 3mm. de espesor unidos mediante lámina de butiral de polivinilo color (básicos) de 0,38mm, clasificado 2B2 según norma UNE-EN 12600, con U=5,7W/m²K y RW (C; Ctr)=33(-1;-2), fijación sobre carpintería con acuñado mediante calzos de apoyo perimetrales y laterales y sellado en frío con silicona neutra, incluso cortes de vidrio y colocación de junquillos, según NTE-FVP-8

| Código | Ud | Descripción | Rendimiento | Precio | Importe |
|---|---|---|---|---|---|
| OGENO01.0050 | h | Oficial 1ª vidriería | 0.600 | 18.07 | 10.84 |
| PSGG08U11314001 | m² | Vidrio laminar SGG STADIP 33,1 color (básicos) (material; 03/10/2008) | 1.006 | 38.17 | 38.40 |
| PGENP14.0467 | m | Sellado con silicona neutra | 7.000 | 0.98 | 6.86 |
| PSGG04 | u | Pequeño material | 1.500 | 1.25 | 1.88 |
| %CO | % | Costes indirectos | 3 % | 57.98 | 1.74 |
|  |  | Total |  |  | 59.72 |

**USGG08P11314002** m² SGG STADIP 44,1 color
Precio: 66.94
Acristalamiento con vidrio laminar de seguridad SGG STADIP, compuesto por dos vidrios de 4mm. de espesor unidos mediante lámina de butiral de polivinilo color (básicos) de 0,38mm,clasificado 2B2 según norma UNE-EN 12600, con U=5,7W/m²K y RW (C; Ctr)=34(-1;-3), fijación sobre carpintería con acuñado mediante calzos de apoyo perimetrales y laterales y sellado en frío con silicona neutra, incluso cortes de vidrio y colocación de junquillos, según NTE-FVP-8

| Código | Ud | Descripción | Rendimiento | Precio | Importe |
|---|---|---|---|---|---|
| OGENO01.0050 | h | Oficial 1ª vidriería | 0.750 | 18.07 | 13.55 |
| PSGG08U11314002 | m² | Vidrio laminar SGG STADIP 44,1 color (básicos) (material; 03/10/2008) | 1.006 | 42.45 | 42.70 |
| PGENP14.0467 | m | Sellado con silicona neutra | 7.000 | 0.98 | 6.86 |
| PSGG04 | u | Pequeño material | 1.500 | 1.25 | 1.88 |
| %CO | % | Costes indirectos | 3 % | 64.99 | 1.95 |
|  |  | Total |  |  | 66.94 |

**USGG08P11314003** m² SGG STADIP 55,1 color
Precio: 76.71
Acristalamiento con vidrio laminar de seguridad SGG STADIP,compuesto por dos vidrios de 5mm. de espesor unidos mediante lámina de butiral de polivinilo color (básicos) de 0,38mm,clasificado 2B2 según norma UNE-EN 12600, con U=5,6W/m²K y RW (C; Ctr)=35(-1;-2), fijación sobre carpintería con acuñado mediante calzos de apoyo perimetrales y laterales y sellado en frío con silicona neutra, incluso cortes de vidrio y colocación de junquillos, según NTE-FVP-8

| Código | Ud | Descripción | Rendimiento | Precio | Importe |
|---|---|---|---|---|---|
| OGENO01.0050 | h | Oficial 1ª vidriería | 1.000 | 18.07 | 18.07 |
| PSGG08U11314003 | m² | Vidrio laminar SGG STADIP 55,1 color (básicos) (material; 03/10/2008) | 1.006 | 47.39 | 47.67 |
| PGENP14.0467 | m | Sellado con silicona neutra | 7.000 | 0.98 | 6.86 |
| PSGG04 | u | Pequeño material | 1.500 | 1.25 | 1.88 |
| %CO | % | Costes indirectos | 3 % | 74.48 | 2.23 |
|  |  | Total |  |  | 76.71 |

**USGG08P11314004** m² SGG STADIP 66,1 color
Precio: 80.15
Acristalamiento con vidrio laminar de seguridad SGG STADIP,compuesto por dos vidrios de 6mm. de espesor unidos mediante lámina de butiral de polivinilo color (básicos) de 0,38mm,clasificado 2B2 según norma UNE-EN 12600, con ;U=5,5W/m²K y RW (C; Ctr)=36(0;-2), fijación sobre carpintería con acuñado mediante calzos de apoyo perimetrales y laterales y sellado en frío con silicona neutra, incluso cortes de vidrio y colocación de junquillos, según NTE-FVP-8

| Código | Ud | Descripción | Rendimiento | Precio | Importe |
|---|---|---|---|---|---|
| OGENO01.0050 | h | Oficial 1ª vidriería | 1.000 | 18.07 | 18.07 |
| PSGG08U11314004 | m² | Vidrio laminar SGG STADIP 66,1 color (Básicos) (material; 03/10/2008) | 1.006 | 50.71 | 51.01 |
| PGENP14.0467 | m | Sellado con silicona neutra | 7.000 | 0.98 | 6.86 |
| PSGG04 | u | Pequeño material | 1.500 | 1.25 | 1.88 |
| %CO | % | Costes indirectos | 3 % | 77.82 | 2.33 |
|  |  | Total |  |  | 80.15 |

**USGG08P11314005** m² SGG STADIP 88.1 color
Precio: 100
Acristalamiento con vidrio laminar de seguridad SGG STADIP,compuesto por dos vidrios de 8mm. de espesor unidos mediante lámina de butiral de polivinilo color (básicos) de 0,38mm,clasificado 2B2 según norma UNE-EN 12600, con ;U=5,4W/m²K, fijación sobre carpintería con acuñado mediante calzos de apoyo perimetrales y laterales y sellado en frío con silicona neutra, incluso cortes de vidrio y colocación de junquillos, según NTE-FVP-8

| Código | Ud | Descripción | Rendimiento | Precio | Importe |
|---|---|---|---|---|---|
| OGENO01.0050 | h | Oficial 1ª vidriería | 1.300 | 18.07 | 23.49 |
| PSGG08U11314005 | m² | Vidrio laminar SGG STADIP 88,1 color (Básicos) (material; 03/10/2008) | 1.006 | 64.47 | 64.86 |
| PGENP14.0467 | m | Sellado con silicona neutra | 7.000 | 0.98 | 6.86 |
| PSGG04 | u | Pequeño material | 1.500 | 1.25 | 1.88 |
| %CO | % | Costes indirectos | 3 % | 97.09 | 2.91 |
|  |  | Total |  |  | 100 |

**USGG08P11314006** m² SGG STADIP 33.1 traslúcido
Precio: 70.03
Acristalamiento con vidrio laminar de seguridad SGG STADIP,compuesto por dos vidrios de 3mm. de espesor unidos mediante lámina de butiral de polivinilo traslúcido de 0,38mm,clasificado 2B2 según norma UNE-EN 12600, con U=5,7W/m²K y RW (C; Ctr)=33(-1;-2), fijación sobre carpintería con acuñado mediante calzos de apoyo perimetrales y laterales y sellado en frío con silicona neutra, incluso cortes de vidrio y colocación de junquillos, según NTE-FVP-8

| Código | Ud | Descripción | Rendimiento | Precio | Importe |
|---|---|---|---|---|---|
| OGENO01.0050 | h | Oficial 1ª vidriería | 0.600 | 18.07 | 10.84 |
| PSGG08U11314006 | m² | Vidrio laminar SGG STADIP 33,1 traslúcido (material; 03/10/2008) | 1.006 | 48.12 | 48.41 |
| PGENP14.0467 | m | Sellado con silicona neutra | 7.000 | 0.98 | 6.86 |
| PSGG04 | u | Pequeño material | 1.500 | 1.25 | 1.88 |
| %CO | % | Costes indirectos | 3 % | 67.99 | 2.04 |
|  |  | Total |  |  | 70.03 |

**USGG08P11314007** m² SGG STADIP 44.1 traslúcido
Precio: 75.41
Acristalamiento con vidrio laminar de seguridad SGG STADIP,compuesto por dos vidrios de 4mm. de espesor unidos mediante lámina de butiral de polivinilo traslúcido de 0,38mm,clasificado 2B2 según norma UNE-EN 12600,según DBT 2106, con U=5,7W/m²K y RW (C; Ctr)=34(-1;-3), fijación sobre carpintería con acuñado mediante calzos de apoyo perimetrales y laterales y sellado en frío con silicona neutra, incluso cortes de vidrio y colocación de junquillos, según NTE-FVP-8

| Código | Ud | Descripción | Rendimiento | Precio | Importe |
|---|---|---|---|---|---|
| OGENO01.0050 | h | Oficial 1ª vidriería | 0.750 | 18.07 | 13.55 |
| PSGG08U11314007 | m² | Vidrio laminar SGG STADIP 44,1 traslúcido (material; 03/10/2008) | 1.006 | 50.62 | 50.92 |
| PGENP14.0467 | m | Sellado con silicona neutra | 7.000 | 0.98 | 6.86 |
| PSGG04 | u | Pequeño material | 1.500 | 1.25 | 1.88 |
| %CO | % | Costes indirectos | 3 % | 73.21 | 2.20 |
|  |  | Total |  |  | 75.41 |

**USGG08P11314008** m² SGG STADIP 55.1 traslúcido
Precio: 81.22
Acristalamiento con vidrio laminar de seguridad SGG STADIP,compuesto por dos vidrios de 5mm. de espesor unidos mediante lámina de butiral de polivinilo traslúcido de 0,38mm,clasificado 2B2 según norma UNE-EN 12600, con U=5,6W/m²K y RW (C; Ctr)=35(-1;-2), fijación sobre carpintería con acuñado mediante calzos de apoyo perimetrales y laterales y sellado en frío con silicona neutra, incluso cortes de vidrio y colocación de junquillos, según NTE-FVP-8

| Código | Ud | Descripción | Rendimiento | Precio | Importe |
|---|---|---|---|---|---|
| OGENO01.0050 | h | Oficial 1ª vidriería | 1.000 | 18.07 | 18.07 |
| PSGG08U11314008 | m² | Vidrio laminar SGG STADIP 55,1 traslúcido (material; 03/10/2008) | 1.006 | 51.73 | 52.04 |
| PGENP14.0467 | m | Sellado con silicona neutra | 7.000 | 0.98 | 6.86 |
| PSGG04 | u | Pequeño material | 1.500 | 1.25 | 1.88 |
| %CO | % | Costes indirectos | 3 % | 78.85 | 2.37 |
|  |  | Total |  |  | 81.22 |

**USGG08P11314009** m² SGG STADIP 66.1 traslúcido
Precio: 85.37
Acristalamiento con vidrio laminar de seguridad SGG STADIP,compuesto por dos vidrios de 6mm. de espesor unidos mediante lámina de butiral de polivinilo traslúcido de 0,38mm,clasificado 2B2 según norma UNE-EN 12600, con U=5,5W/m²K y RW (C; Ctr)=36(0;-2), fijación sobre carpintería con acuñado mediante calzos de apoyo perimetrales y laterales y sellado en frío con silicona neutra, incluso cortes de vidrio y colocación de junquillos, según NTE-FVP-8

| Código | Ud | Descripción | Rendimiento | Precio | Importe |
|---|---|---|---|---|---|
| OGENO01.0050 | h | Oficial 1ª vidriería | 1.000 | 18.07 | 18.07 |
| PSGG08U11314009 | m² | Vidrio laminar SGG STADIP 66,1 traslúcido (material; 03/10/2008) | 1.006 | 55.74 | 56.07 |
| PGENP14.0467 | m | Sellado con silicona neutra | 7.000 | 0.98 | 6.86 |
| PSGG04 | u | Pequeño material | 1.500 | 1.25 | 1.88 |
| %CO | % | Costes indirectos | 3 % | 82.88 | 2.49 |
|  |  | Total |  |  | 85.37 |

**USGG08P11314010** m² SGG STADIP 88.1 traslúcido
Precio: 97.67
Acristalamiento con vidrio laminar de seguridad SGG STADIP,compuesto por dos vidrios de 8mm. de espesor unidos mediante lámina de butiral de polivinilo traslúcido de 0,38mm,clasificado 2B2 según norma UNE-EN 12600, con U=5,4W/m²K, fijación sobre carpintería con acuñado mediante calzos de apoyo perimetrales y laterales y sellado en frío con silicona neutra, incluso cortes de vidrio y colocación de junquillos, según NTE-FVP-8

| Código | Ud | Descripción | Rendimiento | Precio | Importe |
|---|---|---|---|---|---|
| OGENO01.0050 | h | Oficial 1ª vidriería | 1.300 | 18.07 | 23.49 |
| PSGG08U11314010 | m² | Vidrio laminar SGG STADIP 88,1 traslúcido (material; 03/10/2008) | 1.006 | 62.23 | 62.60 |
| PGENP14.0467 | m | Sellado con silicona neutra | 7.000 | 0.98 | 6.86 |
| PSGG04 | u | Pequeño material | 1.500 | 1.25 | 1.88 |
| %CO | % | Costes indirectos | 3 % | 94.83 | 2.84 |
|  |  | Total |  |  | 97.67 |

###### E16DF_SGG12 Vidrio lam. de seguridad física fuerte (nivel 1B1 s/ UNE-EN 12600)

###### E16DF_SGG121 Incoloro

**USGG08P11322001** m² SGG STADIP 33.2 incoloro
Precio: 56.43
Acristalamiento con vidrio laminar de seguridad SGG STADIP,compuesto por dos vidrios de 3mm. de espesor unidos mediante dos láminas de butiral de polivinilo incolora de 0,38mm,clasificado 1B1 según norma UNE-EN 12600, con U=5,7W/m²K y RW (C; Ctr)=33(-1;-2), fijación sobre carpintería con acuñado mediante calzos de apoyo perimetrales y laterales y sellado en frío con silicona neutra, incluso cortes de vidrio y colocación de junquillos, según NTE-FVP-8

| Código | Ud | Descripción | Rendimiento | Precio | Importe |
|---|---|---|---|---|---|
| OGENO01.0050 | h | Oficial 1ª vidriería | 0.600 | 18.07 | 10.84 |
| PSGG08U11322001 | m² | Vidrio laminar SGG STADIP 33,2 incoloro (material; 03/10/2008) | 1.006 | 35 | 35.21 |
| PGENP14.0467 | m | Sellado con silicona neutra | 7.000 | 0.98 | 6.86 |
| PSGG04 | u | Pequeño material | 1.500 | 1.25 | 1.88 |
| %CO | % | Costes indirectos | 3 % | 54.79 | 1.64 |
|  |  | Total |  |  | 56.43 |

**USGG08P11322002** m² SGG STADIP 44.2 incoloro
Precio: 64.71
Acristalamiento con vidrio laminar de seguridad SGG STADIP,compuesto por dos vidrios de 4mm. de espesor unidos mediante dos láminas de butiral de polivinilo incoloro de 0,38mm,clasificado 1B1 según norma UNE-EN 12600, con U=5,7W/m²K y RW (C; Ctr)=34(-1;-2), fijación sobre carpintería con acuñado mediante calzos de apoyo perimetrales y laterales y sellado en frío con silicona neutra, incluso cortes de vidrio y colocación de junquillos, según NTE-FVP-8

| Código | Ud | Descripción | Rendimiento | Precio | Importe |
|---|---|---|---|---|---|
| OGENO01.0050 | h | Oficial 1ª vidriería | 0.750 | 18.07 | 13.55 |
| PSGG08U11322002 | m² | Vidrio laminar SGG STADIP 44,2 incoloro (material; 03/10/2008) | 1.006 | 40.3 | 40.54 |
| PGENP14.0467 | m | Sellado con silicona neutra | 7.000 | 0.98 | 6.86 |
| PSGG04 | u | Pequeño material | 1.500 | 1.25 | 1.88 |
| %CO | % | Costes indirectos | 3 % | 62.83 | 1.88 |
|  |  | Total |  |  | 64.71 |

**USGG08P11322003** m² SGG STADIP 55.2 incoloro
Precio: 75.13
Acristalamiento con vidrio laminar de seguridad SGG STADIP,compuesto por dos vidrios de 5mm. de espesor unidos mediante dos láminas de butiral de polivinilo incoloro de 0,38mm,clasificado 1B1 según norma UNE-EN 12600, con U=5,6W/m²K y RW (C; Ctr)=36(-1;-2), fijación sobre carpintería con acuñado mediante calzos de apoyo perimetrales y laterales y sellado en frío con silicona neutra, incluso cortes de vidrio y colocación de junquillos, según NTE-FVP-8

| Código | Ud | Descripción | Rendimiento | Precio | Importe |
|---|---|---|---|---|---|
| OGENO01.0050 | h | Oficial 1ª vidriería | 1.000 | 18.07 | 18.07 |
| PSGG08U11322003 | m² | Vidrio laminar SGG STADIP 55,2 incoloro (material; 03/10/2008) | 1.006 | 45.85 | 46.13 |
| PGENP14.0467 | m | Sellado con silicona neutra | 7.000 | 0.98 | 6.86 |
| PSGG04 | u | Pequeño material | 1.500 | 1.25 | 1.88 |
| %CO | % | Costes indirectos | 3 % | 72.94 | 2.19 |
|  |  | Total |  |  | 75.13 |

**USGG08P11322004** m² SGG STADIP 66.2 incoloro
Precio: 78.25
Acristalamiento con vidrio laminar de seguridad SGG STADIP,compuesto por dos vidrios de 6mm. de espesor unidos mediante dos láminas de butiral de polivinilo incoloro de 0,38mm,clasificado 1B1 según norma UNE-EN 12600, con U=5,5W/m²K y RW (C; Ctr)=37(-1;-3), fijación sobre carpintería con acuñado mediante calzos de apoyo perimetrales y laterales y sellado en frío con silicona neutra, incluso cortes de vidrio y colocación de junquillos, según NTE-FVP-8

| Código | Ud | Descripción | Rendimiento | Precio | Importe |
|---|---|---|---|---|---|
| OGENO01.0050 | h | Oficial 1ª vidriería | 1.000 | 18.07 | 18.07 |
| PSGG08U11322004 | m² | Vidrio laminar SGG STADIP 66,2 incoloro (material; 03/10/2008) | 1.006 | 48.87 | 49.16 |
| PGENP14.0467 | m | Sellado con silicona neutra | 7.000 | 0.98 | 6.86 |
| PSGG04 | u | Pequeño material | 1.500 | 1.25 | 1.88 |
| %CO | % | Costes indirectos | 3 % | 75.97 | 2.28 |
|  |  | Total |  |  | 78.25 |

**USGG08P11322005** m² SGG STADIP 88.2 incoloro
Precio: 93.95
Acristalamiento con vidrio laminar de seguridad SGG STADIP,compuesto por dos vidrios de 8mm. de espesor unidos mediante dos láminas de butiral de polivinilo incoloro de 0,38mm,clasificado 1B1 según norma UNE-EN 12600, con U=5,4W/m²K, fijación sobre carpintería con acuñado mediante calzos de apoyo perimetrales y laterales y sellado en frío con silicona neutra, incluso cortes de vidrio y colocación de junquillos, según NTE-FVP-8

| Código | Ud | Descripción | Rendimiento | Precio | Importe |
|---|---|---|---|---|---|
| OGENO01.0050 | h | Oficial 1ª vidriería | 1.300 | 18.07 | 23.49 |
| PSGG08U11322005 | m² | Vidrio laminar SGG STADIP 88,2 incoloro (material; 03/10/2008) | 1.006 | 58.63 | 58.98 |
| PGENP14.0467 | m | Sellado con silicona neutra | 7.000 | 0.98 | 6.86 |
| PSGG04 | u | Pequeño material | 1.500 | 1.25 | 1.88 |
| %CO | % | Costes indirectos | 3 % | 91.21 | 2.74 |
|  |  | Total |  |  | 93.95 |

**USGG08P11322006** m² SGG STADIP 6+6+6 incoloro
Precio: 122.3
Acristalamiento con vidrio laminar de seguridad SGG STADIP,compuesto por tres vidrios de 6mm. de espesor unidos mediante dos láminas de butiral de polivinilo incoloras,de 0,38mm,clasificado 1B1 según norma UNE-EN 12600, con U=5,3W/m²K, fijación sobre carpintería con acuñado mediante calzos de apoyo perimetrales y laterales y sellado en frío con silicona neutra, incluso cortes de vidrio y colocación de junquillos, según NTE-FVP-8

| Código | Ud | Descripción | Rendimiento | Precio | Importe |
|---|---|---|---|---|---|
| OGENO01.0050 | h | Oficial 1ª vidriería | 1.300 | 18.07 | 23.49 |
| PSGG08U11322006 | m² | Vidrio laminar SGG STADIP 6+6+6 incoloro (material; 03/10/2008) | 1.006 | 85.99 | 86.51 |
| PGENP14.0467 | m | Sellado con silicona neutra | 7.000 | 0.98 | 6.86 |
| PSGG04 | u | Pequeño material | 1.500 | 1.25 | 1.88 |
| %CO | % | Costes indirectos | 3 % | 118.74 | 3.56 |
|  |  | Total |  |  | 122.3 |

**USGG08P11322007** m² SGG STADIP 1010.2 incoloro
Precio: 133.36
Acristalamiento con vidrio laminar de seguridad SGG STADIP,compuesto por dos vidrios de 10mm. de espesor unidos mediante dos láminas de butiral de polivinilo incoloro de 0,38mm,clasificado 1B1 según norma UNE-EN 12600, con U=5,3W/m²K, fijación sobre carpintería con acuñado mediante calzos de apoyo perimetrales y laterales y sellado en frío con silicona neutra, incluso cortes de vidrio y colocación de junquillos, según NTE-FVP-8

| Código | Ud | Descripción | Rendimiento | Precio | Importe |
|---|---|---|---|---|---|
| OGENO01.0050 | h | Oficial 1ª vidriería | 1.300 | 18.07 | 23.49 |
| PSGG08U11322007 | m² | Vidrio laminar SGG STADIP 1010,2 incoloro (material; 03/10/2008) | 1.006 | 96.67 | 97.25 |
| PGENP14.0467 | m | Sellado con silicona neutra | 7.000 | 0.98 | 6.86 |
| PSGG04 | u | Pequeño material | 1.500 | 1.25 | 1.88 |
| %CO | % | Costes indirectos | 3 % | 129.48 | 3.88 |
|  |  | Total |  |  | 133.36 |

###### E16DF_SGG122 Color (PVB color)

###### E16DF_SGG1221 Color (PVB color) - otro color

**USGG08P11324001** m² SGG STADIP 33.2 color (1 color)
Precio: 82.46
Acristalamiento con vidrio laminar de seguridad SGG STADIP,compuesto por dos vidrios de 3mm. de espesor unidos mediante dos láminas de butiral de polivinilo color de 0,38mm,una de color(básicos) y una transparente,clasificado 1B1 según norma UNE-EN 12600, con U=5,7m²K y RW (C; Ctr)=33(-1;-2), fijación sobre carpintería con acuñado mediante calzos de apoyo perimetrales y laterales y sellado en frío con silicona neutra, incluso cortes de vidrio y colocación de junquillos, según NTE-FVP-8

| Código | Ud | Descripción | Rendimiento | Precio | Importe |
|---|---|---|---|---|---|
| OGENO01.0050 | h | Oficial 1ª vidriería | 1.300 | 18.07 | 23.49 |
| PSGG08U11324001 | m² | Vidrio laminar SGG STADIP 33,2 color (1 color básicos) (material; 03/10/2008) | 1.006 | 47.54 | 47.83 |
| PGENP14.0467 | m | Sellado con silicona neutra | 7.000 | 0.98 | 6.86 |
| PSGG04 | u | Pequeño material | 1.500 | 1.25 | 1.88 |
| %CO | % | Costes indirectos | 3 % | 80.06 | 2.40 |
|  |  | Total |  |  | 82.46 |

**USGG08P11324002** m² SGG STADIP 33,2 color (2 color)
Precio: 90.56
Acristalamiento con vidrio laminar de seguridad SGG STADIP,compuesto por dos vidrios de 3mm. de espesor unidos mediante dos láminas de butiral de polivinilo color (básicos) de 0,38mm,clasificado 1B1 según norma UNE-EN 12600, con U=5,7m²K y RW (C; Ctr)=33(-1;-2), fijación sobre carpintería con acuñado mediante calzos de apoyo perimetrales y laterales y sellado en frío con silicona neutra, incluso cortes de vidrio y colocación de junquillos, según NTE-FVP-8

| Código | Ud | Descripción | Rendimiento | Precio | Importe |
|---|---|---|---|---|---|
| OGENO01.0050 | h | Oficial 1ª vidriería | 1.300 | 18.07 | 23.49 |
| PSGG08U11324002 | m² | Vidrio laminar SGG STADIP 33,2 color (2 color básicos) (material; 03/10/2008) | 1.006 | 55.36 | 55.69 |
| PGENP14.0467 | m | Sellado con silicona neutra | 7.000 | 0.98 | 6.86 |
| PSGG04 | u | Pequeño material | 1.500 | 1.25 | 1.88 |
| %CO | % | Costes indirectos | 3 % | 87.92 | 2.64 |
|  |  | Total |  |  | 90.56 |

**USGG08P11324003** m² SGG STADIP 44,2 color (1 color)
Precio: 88.35
Acristalamiento con vidrio laminar de seguridad SGG STADIP,compuesto por dos vidrios de 4mm. de espesor unidos mediante dos láminas de butiral de polivinilo color de 0,38mm,una de color (básicos) y otra transparente,clasificado 1B1 según norma UNE-EN 12600, con U=5,7W/m²K y RW (C; Ctr)=34(-1;-2), fijación sobre carpintería con acuñado mediante calzos de apoyo perimetrales y laterales y sellado en frío con silicona neutra, incluso cortes de vidrio y colocación de junquillos, según NTE-FVP-8

| Código | Ud | Descripción | Rendimiento | Precio | Importe |
|---|---|---|---|---|---|
| OGENO01.0050 | h | Oficial 1ª vidriería | 1.300 | 18.07 | 23.49 |
| PSGG08U11324003 | m² | Vidrio laminar SGG STADIP 44,2 color (1 color básicos) (material; 03/10/2008) | 1.006 | 53.23 | 53.55 |
| PGENP14.0467 | m | Sellado con silicona neutra | 7.000 | 0.98 | 6.86 |
| PSGG04 | u | Pequeño material | 1.500 | 1.25 | 1.88 |
| %CO | % | Costes indirectos | 3 % | 85.78 | 2.57 |
|  |  | Total |  |  | 88.35 |

**USGG08P11324004** m² SGG STADIP 44,2 color (2 color)
Precio: 96.95
Acristalamiento con vidrio laminar de seguridad SGG STADIP,compuesto por dos vidrios de 4mm. de espesor unidos mediante dos láminas de butiral de polivinilo color (básicos) de 0,38mm,clasificado 1B1 según norma UNE-EN 12600, con U=5,7W/m²K y RW (C; Ctr)=34(-1;-2), fijación sobre carpintería con acuñado mediante calzos de apoyo perimetrales y laterales y sellado en frío con silicona neutra, incluso cortes de vidrio y colocación de junquillos, según NTE-FVP-8

| Código | Ud | Descripción | Rendimiento | Precio | Importe |
|---|---|---|---|---|---|
| OGENO01.0050 | h | Oficial 1ª vidriería | 1.300 | 18.07 | 23.49 |
| PSGG08U11324004 | m² | Vidrio laminar SGG STADIP 44,2 color (2 color básicos) (material; 03/10/2008) | 1.006 | 61.53 | 61.90 |
| PGENP14.0467 | m | Sellado con silicona neutra | 7.000 | 0.98 | 6.86 |
| PSGG04 | u | Pequeño material | 1.500 | 1.25 | 1.88 |
| %CO | % | Costes indirectos | 3 % | 94.13 | 2.82 |
|  |  | Total |  |  | 96.95 |

**USGG08P11324005** m² SGG STADIP 55,2 color (1 color)
Precio: 95.36
Acristalamiento con vidrio laminar de seguridad SGG STADIP,compuesto por dos vidrios de 5mm. de espesor unidos mediante dos láminas de butiral de polivinilo color de 0,38mm,una de color (básicos) y otra transparente,clasificado 1B1 según norma UNE-EN 12600, con U=5,6W/m²K y RW (C; Ctr)=36(-1;-2), fijación sobre carpintería con acuñado mediante calzos de apoyo perimetrales y laterales y sellado en frío con silicona neutra, incluso cortes de vidrio y colocación de junquillos, según NTE-FVP-8

| Código | Ud | Descripción | Rendimiento | Precio | Importe |
|---|---|---|---|---|---|
| OGENO01.0050 | h | Oficial 1ª vidriería | 1.300 | 18.07 | 23.49 |
| PSGG08U11324005 | m² | Vidrio laminar SGG STADIP 55,2 color (1 color básicos) (material; 03/10/2008) | 1.006 | 59.99 | 60.35 |
| PGENP14.0467 | m | Sellado con silicona neutra | 7.000 | 0.98 | 6.86 |
| PSGG04 | u | Pequeño material | 1.500 | 1.25 | 1.88 |
| %CO | % | Costes indirectos | 3 % | 92.58 | 2.78 |
|  |  | Total |  |  | 95.36 |

**USGG08P11324006** m² SGG STADIP 55,2 color (2 color)
Precio: 108.71
Acristalamiento con vidrio laminar de seguridad SGG STADIP,compuesto por dos vidrios de 4mm. de espesor unidos mediante dos láminas de butiral de polivinilo color (básicos) de 0,38mm,clasificado 1B1 según norma UNE-EN 12600, con U=5,6W/m²K y RW (C; Ctr)=36(-1;-2), fijación sobre carpintería con acuñado mediante calzos de apoyo perimetrales y laterales y sellado en frío con silicona neutra, incluso cortes de vidrio y colocación de junquillos, según NTE-FVP-8

| Código | Ud | Descripción | Rendimiento | Precio | Importe |
|---|---|---|---|---|---|
| OGENO01.0050 | h | Oficial 1ª vidriería | 1.300 | 18.07 | 23.49 |
| PSGG08U11324006 | m² | Vidrio laminar SGG STADIP 55,2 color (2 color básicos) (material; 03/10/2008) | 1.006 | 72.87 | 73.31 |
| PGENP14.0467 | m | Sellado con silicona neutra | 7.000 | 0.98 | 6.86 |
| PSGG04 | u | Pequeño material | 1.500 | 1.25 | 1.88 |
| %CO | % | Costes indirectos | 3 % | 105.54 | 3.17 |
|  |  | Total |  |  | 108.71 |

**USGG08P11324007** m² SGG STADIP 66,2 color (1 color)
Precio: 98.8
Acristalamiento con vidrio laminar de seguridad SGG STADIP,compuesto por dos vidrios de 6mm. de espesor unidos mediante dos láminas de butiral de polivinilo color de 0,38mm,una de color(básicos) y otra transparente,clasificado 1B1 según norma UNE-EN 12600, con U=5,5W/m²K y RW (C; Ctr)=37(-1;-3), fijación sobre carpintería con acuñado mediante calzos de apoyo perimetrales y laterales y sellado en frío con silicona neutra, incluso cortes de vidrio y colocación de junquillos, según NTE-FVP-8

| Código | Ud | Descripción | Rendimiento | Precio | Importe |
|---|---|---|---|---|---|
| OGENO01.0050 | h | Oficial 1ª vidriería | 1.300 | 18.07 | 23.49 |
| PSGG08U11324007 | m² | Vidrio laminar SGG STADIP 66,2 color (1 color básicos) (material; 03/10/2008) | 1.006 | 63.31 | 63.69 |
| PGENP14.0467 | m | Sellado con silicona neutra | 7.000 | 0.98 | 6.86 |
| PSGG04 | u | Pequeño material | 1.500 | 1.25 | 1.88 |
| %CO | % | Costes indirectos | 3 % | 95.92 | 2.88 |
|  |  | Total |  |  | 98.8 |

**USGG08P11324008** m² SGG STADIP 66,2 color (2 color)
Precio: 112.27
Acristalamiento con vidrio laminar de seguridad SGG STADIP,compuesto por dos vidrios de 6mm. de espesor unidos mediante dos láminas de butiral de polivinilo color (básicos) de 0,38mm,clasificado 1B1 según norma UNE-EN 12600, con U=5,5W/m²K y RW (C; Ctr)=37(-1;-3), fijación sobre carpintería con acuñado mediante calzos de apoyo perimetrales y laterales y sellado en frío con silicona neutra, incluso cortes de vidrio y colocación de junquillos, según NTE-FVP-8

| Código | Ud | Descripción | Rendimiento | Precio | Importe |
|---|---|---|---|---|---|
| OGENO01.0050 | h | Oficial 1ª vidriería | 1.300 | 18.07 | 23.49 |
| PSGG08U11324008 | m² | Vidrio laminar SGG STADIP 66,2 color (2 color básicos) (material; 03/10/2008) | 1.006 | 76.31 | 76.77 |
| PGENP14.0467 | m | Sellado con silicona neutra | 7.000 | 0.98 | 6.86 |
| PSGG04 | u | Pequeño material | 1.500 | 1.25 | 1.88 |
| %CO | % | Costes indirectos | 3 % | 109.00 | 3.27 |
|  |  | Total |  |  | 112.27 |

**USGG08P11324009** m² SGG STADIP 88,2 color (1 color)
Precio: 113.32
Acristalamiento con vidrio laminar de seguridad SGG STADIP,compuesto por dos vidrios de 8mm. de espesor unidos mediante dos láminas de butiral de polivinilo color de 0,38mm,una de color(básicos) y otra transparente,clasificado 1B1 según norma UNE-EN 12600, con U=5,4W/m²K, fijación sobre carpintería con acuñado mediante calzos de apoyo perimetrales y laterales y sellado en frío con silicona neutra, incluso cortes de vidrio y colocación de junquillos, según NTE-FVP-8

| Código | Ud | Descripción | Rendimiento | Precio | Importe |
|---|---|---|---|---|---|
| OGENO01.0050 | h | Oficial 1ª vidriería | 1.300 | 18.07 | 23.49 |
| PSGG08U11324009 | m² | Vidrio laminar SGG STADIP 88,2 color (1 color básicos) (material; 03/10/2008) | 1.006 | 77.33 | 77.79 |
| PGENP14.0467 | m | Sellado con silicona neutra | 7.000 | 0.98 | 6.86 |
| PSGG04 | u | Pequeño material | 1.500 | 1.25 | 1.88 |
| %CO | % | Costes indirectos | 3 % | 110.02 | 3.30 |
|  |  | Total |  |  | 113.32 |

**USGG08P11324010** m² SGG STADIP 88,2 color (2 color)
Precio: 125.29
Acristalamiento con vidrio laminar de seguridad SGG STADIP,compuesto por dos vidrios de 8mm. de espesor unidos mediante dos láminas de butiral de polivinilo color (básicos) de 0,38mm,clasificado 1B1 según norma UNE-EN 12600, con U=5,4W/m²K, fijación sobre carpintería con acuñado mediante calzos de apoyo perimetrales y laterales y sellado en frío con silicona neutra, incluso cortes de vidrio y colocación de junquillos, según NTE-FVP-8

| Código | Ud | Descripción | Rendimiento | Precio | Importe |
|---|---|---|---|---|---|
| OGENO01.0050 | h | Oficial 1ª vidriería | 1.300 | 18.07 | 23.49 |
| PSGG08U11324010 | m² | Vidrio laminar SGG STADIP 88,2 color (2 color básicos) (material; 03/10/2008) | 1.006 | 88.88 | 89.41 |
| PGENP14.0467 | m | Sellado con silicona neutra | 7.000 | 0.98 | 6.86 |
| PSGG04 | u | Pequeño material | 1.500 | 1.25 | 1.88 |
| %CO | % | Costes indirectos | 3 % | 121.64 | 3.65 |
|  |  | Total |  |  | 125.29 |

###### E16DF_SGG1222 Color (PVB color) - translucido

**USGG08P11324011** m² SGG STADIP 33.2 traslúcido
Precio: 94.48
Acristalamiento con vidrio laminar de seguridad SGG STADIP,compuesto por dos vidrios de 3mm. de espesor unidos mediante dos láminas de butiral de polivinilo traslúcido de 0,38mm,clasificado 1B1 según norma UNE-EN 12600, con U=5,7W/m²K y RW (C; Ctr)=33(-1;-2), fijación sobre carpintería con acuñado mediante calzos de apoyo perimetrales y laterales y sellado en frío con silicona neutra, incluso cortes de vidrio y colocación de junquillos, según NTE-FVP-8

| Código | Ud | Descripción | Rendimiento | Precio | Importe |
|---|---|---|---|---|---|
| OGENO01.0050 | h | Oficial 1ª vidriería | 1.300 | 18.07 | 23.49 |
| PSGG08U11324011 | m² | Vidrio laminar SGG STADIP 33,2 traslucido (material; 03/10/2008) | 1.006 | 59.15 | 59.50 |
| PGENP14.0467 | m | Sellado con silicona neutra | 7.000 | 0.98 | 6.86 |
| PSGG04 | u | Pequeño material | 1.500 | 1.25 | 1.88 |
| %CO | % | Costes indirectos | 3 % | 91.73 | 2.75 |
|  |  | Total |  |  | 94.48 |

**USGG08P11324012** m² SGG STADIP 44.2 traslúcido
Precio: 99.9
Acristalamiento con vidrio laminar de seguridad SGG STADIP,compuesto por dos vidrios de 4mm. de espesor unidos mediante dos láminas de butiral de polivinilo traslúcido de 0,38mm,clasificado 1B1 según norma UNE-EN 12600, con U=5,7W/m²K y RW (C; Ctr)=34(-1;-2), fijación sobre carpintería con acuñado mediante calzos de apoyo perimetrales y laterales y sellado en frío con silicona neutra, incluso cortes de vidrio y colocación de junquillos, según NTE-FVP-8

| Código | Ud | Descripción | Rendimiento | Precio | Importe |
|---|---|---|---|---|---|
| OGENO01.0050 | h | Oficial 1ª vidriería | 1.300 | 18.07 | 23.49 |
| PSGG08U11324012 | m² | Vidrio laminar SGG STADIP 44,2 traslucido (material; 03/10/2008) | 1.006 | 64.37 | 64.76 |
| PGENP14.0467 | m | Sellado con silicona neutra | 7.000 | 0.98 | 6.86 |
| PSGG04 | u | Pequeño material | 1.500 | 1.25 | 1.88 |
| %CO | % | Costes indirectos | 3 % | 96.99 | 2.91 |
|  |  | Total |  |  | 99.9 |

**USGG08P11324013** m² SGG STADIP 55.2 traslúcido
Precio: 103.55
Acristalamiento con vidrio laminar de seguridad SGG STADIP,compuesto por dos vidrios de 5mm. de espesor unidos mediante dos láminas de butiral de polivinilo traslúcido de 0,38mm,clasificado 1B1 según norma UNE-EN 12600, con U=5,6W/m²K y RW (C; Ctr)=36(-1;-2), fijación sobre carpintería con acuñado mediante calzos de apoyo perimetrales y laterales y sellado en frío con silicona neutra, incluso cortes de vidrio y colocación de junquillos, según NTE-FVP-8

| Código | Ud | Descripción | Rendimiento | Precio | Importe |
|---|---|---|---|---|---|
| OGENO01.0050 | h | Oficial 1ª vidriería | 1.300 | 18.07 | 23.49 |
| PSGG08U11324013 | m² | Vidrio laminar SGG STADIP 55,2 traslúcido (material; 03/10/2008) | 1.006 | 67.89 | 68.30 |
| PGENP14.0467 | m | Sellado con silicona neutra | 7.000 | 0.98 | 6.86 |
| PSGG04 | u | Pequeño material | 1.500 | 1.25 | 1.88 |
| %CO | % | Costes indirectos | 3 % | 100.53 | 3.02 |
|  |  | Total |  |  | 103.55 |

**USGG08P11324014** m² SGG STADIP 66.2 traslúcido
Precio: 104.02
Acristalamiento con vidrio laminar de seguridad SGG STADIP,compuesto por dos vidrios de 6mm. de espesor unidos mediante dos láminas de butiral de polivinilo traslúcido de 0,38mm,clasificado 1B1 según norma UNE-EN 12600, con U=5,5W/m²K y RW (C; Ctr)=37(-1;-3), fijación sobre carpintería con acuñado mediante calzos de apoyo perimetrales y laterales y sellado en frío con silicona neutra, incluso cortes de vidrio y colocación de junquillos, según NTE-FVP-8

| Código | Ud | Descripción | Rendimiento | Precio | Importe |
|---|---|---|---|---|---|
| OGENO01.0050 | h | Oficial 1ª vidriería | 1.300 | 18.07 | 23.49 |
| PSGG08U11324014 | m² | Vidrio laminar SGG STADIP 66,2 traslucido (material; 03/10/2008) | 1.006 | 68.35 | 68.76 |
| PGENP14.0467 | m | Sellado con silicona neutra | 7.000 | 0.98 | 6.86 |
| PSGG04 | u | Pequeño material | 1.500 | 1.25 | 1.88 |
| %CO | % | Costes indirectos | 3 % | 100.99 | 3.03 |
|  |  | Total |  |  | 104.02 |

**USGG08P11324015** m² SGG STADIP 88.2 traslúcido
Precio: 114.37
Acristalamiento con vidrio laminar de seguridad SGG STADIP,compuesto por dos vidrios de 8mm. de espesor unidos mediante dos láminas de butiral de polivinilo traslúcido de 0,38mm,clasificado 1B1 según norma UNE-EN 12600, con U=5,4W/m²K, fijación sobre carpintería con acuñado mediante calzos de apoyo perimetrales y laterales y sellado en frío con silicona neutra, incluso cortes de vidrio y colocación de junquillos, según NTE-FVP-8

| Código | Ud | Descripción | Rendimiento | Precio | Importe |
|---|---|---|---|---|---|
| OGENO01.0050 | h | Oficial 1ª vidriería | 1.300 | 18.07 | 23.49 |
| PSGG08U11324015 | m² | Vidrio laminar SGG STADIP 88,2 traslucido (material; 03/10/2008) | 1.006 | 78.34 | 78.81 |
| PGENP14.0467 | m | Sellado con silicona neutra | 7.000 | 0.98 | 6.86 |
| PSGG04 | u | Pequeño material | 1.500 | 1.25 | 1.88 |
| %CO | % | Costes indirectos | 3 % | 111.04 | 3.33 |
|  |  | Total |  |  | 114.37 |

###### E16DF_SGG123 Autolimpiable (PVB color / motivos)

**USGG08P11325001** m² SGG BIOCLEAN STADIP 88.2 bicara
Precio: 141.06
Acristalamiento con vidrio autolimpiable SGG BIOCLEAN bicara y laminar de seguridad STADIP 88.2 formado por dos vidrios autolimpiables SGG BIOCLEAN 8mm de espesor unidos mediante 2 láminas de butiral de polivinilo incoloro de 0,38mm, clasificado 1B1 según norma UNE-EN 12600, con U=5,4 W/m²K, fijación sobre carpintería con acuñado mediante calzos de apoyo perimetrales y laterales y sellado en frío con silicona neutra, incluso cortes de vidrio y colocación de junquillos, según NTE-FVP-8

| Código | Ud | Descripción | Rendimiento | Precio | Importe |
|---|---|---|---|---|---|
| OGENO01.0050 | h | Oficial 1ª vidriería | 1.300 | 18.07 | 23.49 |
| PSGG08U11325001 | m² | Vidrio laminar, autolimpiable SGG BIOCLEAN STADIP 88,2 bicara (material; 03/10/2008) | 1.006 | 104.1 | 104.72 |
| PGENP14.0467 | m | Sellado con silicona neutra | 7.000 | 0.98 | 6.86 |
| PSGG04 | u | Pequeño material | 1.500 | 1.25 | 1.88 |
| %CO | % | Costes indirectos | 3 % | 136.95 | 4.11 |
|  |  | Total |  |  | 141.06 |

**USGG08P11325002** m² SGG BIOCLEAN STADIP 1010.2 bicara
Precio: 170.74
Acristalamiento con vidrio autolimpiable SGG BIOCLEAN bicara y laminar de seguridad STADIP 88.2 formado por dos vidrios autolimpiables SGG BIOCLEAN 10mm de espesor unidos mediante 2 láminas de butiral de polivinilo incoloro de 0,38mm, clasificado 1B1 según norma UNE-EN 12600, con U=5,3 W/m²K, fijación sobre carpintería con acuñado mediante calzos de apoyo perimetrales y laterales y sellado en frío con silicona neutra, incluso cortes de vidrio y colocación de junquillos, según NTE-FVP-8

| Código | Ud | Descripción | Rendimiento | Precio | Importe |
|---|---|---|---|---|---|
| OGENO01.0050 | h | Oficial 1ª vidriería | 1.300 | 18.07 | 23.49 |
| PSGG08U11325002 | m² | Vidrio laminar, autolimpiable SGG BIOCLEAN STADIP 1010,2 bicara (material; 03/10/2008) | 1.006 | 132.74 | 133.54 |
| PGENP14.0467 | m | Sellado con silicona neutra | 7.000 | 0.98 | 6.86 |
| PSGG04 | u | Pequeño material | 1.500 | 1.25 | 1.88 |
| %CO | % | Costes indirectos | 3 % | 165.77 | 4.97 |
|  |  | Total |  |  | 170.74 |

###### E16DF_SGG13 Vidrio lam. de seguridad antiagresión (niveles P1A a P5A s/ EN-356)

###### E16DF_SGG131 Incoloro

###### E16DF_SGG1311 Incoloro - nivel P1A

**USGG08P11332001** m² SGG STADIP 33.2 incoloro
Precio: 56.43
Acristalamiento con vidrio laminar de seguridad SGG STADIP,compuesto por dos vidrios de 3mm. de espesor unidos mediante dos láminas de butiral de polivinilo incolora de 0,38mm,clasificado P1A según norma UNE-EN 356, con U=5,7W/m²K y RW (C; Ctr)=33(-1;-2), fijación sobre carpintería con acuñado mediante calzos de apoyo perimetrales y laterales y sellado en frío con silicona neutra, incluso cortes de vidrio y colocación de junquillos, según NTE-FVP-8

| Código | Ud | Descripción | Rendimiento | Precio | Importe |
|---|---|---|---|---|---|
| OGENO01.0050 | h | Oficial 1ª vidriería | 0.600 | 18.07 | 10.84 |
| PSGG08U11332001 | m² | Vidrio laminar SGG STADIP 33,2 incoloro (material; 07/10/2008) | 1.006 | 35 | 35.21 |
| PGENP14.0467 | m | Sellado con silicona neutra | 7.000 | 0.98 | 6.86 |
| PSGG04 | u | Pequeño material | 1.500 | 1.25 | 1.88 |
| %CO | % | Costes indirectos | 3 % | 54.79 | 1.64 |
|  |  | Total |  |  | 56.43 |

**USGG08P11332022** m² SGG STADIP 33.4 incoloro
Precio: 89.34
Acristalamiento con vidrio laminar de seguridad SGG STADIP,compuesto por dos vidrios de 3mm. de espesor unidos mediante cuatro láminas de butiral de polivinilo incolora de 0,38mm,clasificado P1A según norma UNE-EN 356, con U=5,7W/m²K fijación sobre carpintería con acuñado mediante calzos de apoyo perimetrales y laterales y sellado en frío con silicona neutra, incluso cortes de vidrio y colocación de junquillos, según NTE-FVP-8

| Código | Ud | Descripción | Rendimiento | Precio | Importe |
|---|---|---|---|---|---|
| OGENO01.0050 | h | Oficial 1ª vidriería | 0.600 | 18.07 | 10.84 |
| PSGG08U11332022 | m² | Vidrio laminar SGG STADIP 33,4 incoloro (material; 07/10/2008) | 1.006 | 66.76 | 67.16 |
| PGENP14.0467 | m | Sellado con silicona neutra | 7.000 | 0.98 | 6.86 |
| PSGG04 | u | Pequeño material | 1.500 | 1.25 | 1.88 |
| %CO | % | Costes indirectos | 3 % | 86.74 | 2.60 |
|  |  | Total |  |  | 89.34 |

**USGG08P11332023** m² SGG STADIP 33.6 incoloro
Precio: 120.24
Acristalamiento con vidrio laminar de seguridad SGG STADIP,compuesto por dos vidrios de 3mm. de espesor unidos mediante seis láminas de butiral de polivinilo incolora de 0,38mm,clasificado P1A según norma UNE-EN 356, con U=5,7W/m²K, fijación sobre carpintería con acuñado mediante calzos de apoyo perimetrales y laterales y sellado en frío con silicona neutra, incluso cortes de vidrio y colocación de junquillos, según NTE-FVP-8

| Código | Ud | Descripción | Rendimiento | Precio | Importe |
|---|---|---|---|---|---|
| OGENO01.0050 | h | Oficial 1ª vidriería | 0.600 | 18.07 | 10.84 |
| PSGG08U11332023 | m² | Vidrio laminar SGG STADIP 33,6 incoloro (material; 07/10/2008) | 1.006 | 96.58 | 97.16 |
| PGENP14.0467 | m | Sellado con silicona neutra | 7.000 | 0.98 | 6.86 |
| PSGG04 | u | Pequeño material | 1.500 | 1.25 | 1.88 |
| %CO | % | Costes indirectos | 3 % | 116.74 | 3.50 |
|  |  | Total |  |  | 120.24 |

###### E16DF_SGG1312 Incoloro - nivel P2A

**USGG08P11332002** m² SGG STADIP 44.2 incoloro
Precio: 64.71
Acristalamiento con vidrio laminar de seguridad SGG STADIP,compuesto por dos vidrios de 4mm. de espesor unidos mediante dos láminas de butiral de polivinilo incoloro de 0,38mm,clasificado P2A según norma UNE-EN 356, con U=5,7W/m²K y RW (C; Ctr)=34(-1;-2), fijación sobre carpintería con acuñado mediante calzos de apoyo perimetrales y laterales y sellado en frío con silicona neutra, incluso cortes de vidrio y colocación de junquillos, según NTE-FVP-8

| Código | Ud | Descripción | Rendimiento | Precio | Importe |
|---|---|---|---|---|---|
| OGENO01.0050 | h | Oficial 1ª vidriería | 0.750 | 18.07 | 13.55 |
| PSGG08U11332002 | m² | Vidrio laminar SGG STADIP 44,2 incoloro (material; 07/10/2008) | 1.006 | 40.3 | 40.54 |
| PGENP14.0467 | m | Sellado con silicona neutra | 7.000 | 0.98 | 6.86 |
| PSGG04 | u | Pequeño material | 1.500 | 1.25 | 1.88 |
| %CO | % | Costes indirectos | 3 % | 62.83 | 1.88 |
|  |  | Total |  |  | 64.71 |

**USGG08P11332003** m² SGG STADIP 55.2 incoloro
Precio: 75.13
Acristalamiento con vidrio laminar de seguridad SGG STADIP,compuesto por dos vidrios de 5mm. de espesor unidos mediante dos láminas de butiral de polivinilo incoloro de 0,38mm,clasificado P2A según norma UNE-EN 356, con U=5.6W/m²K y RW (C; Ctr)=36(-1;-2), fijación sobre carpintería con acuñado mediante calzos de apoyo perimetrales y laterales y sellado en frío con silicona neutra, incluso cortes de vidrio y colocación de junquillos, según NTE-FVP-8

| Código | Ud | Descripción | Rendimiento | Precio | Importe |
|---|---|---|---|---|---|
| OGENO01.0050 | h | Oficial 1ª vidriería | 1.000 | 18.07 | 18.07 |
| PSGG08U11332003 | m² | Vidrio laminar SGG STADIP 55,2 incoloro (material; 07/10/2008) | 1.006 | 45.85 | 46.13 |
| PGENP14.0467 | m | Sellado con silicona neutra | 7.000 | 0.98 | 6.86 |
| PSGG04 | u | Pequeño material | 1.500 | 1.25 | 1.88 |
| %CO | % | Costes indirectos | 3 % | 72.94 | 2.19 |
|  |  | Total |  |  | 75.13 |

**USGG08P11332004** m² SGG STADIP 66.2 incoloro
Precio: 78.25
Acristalamiento con vidrio laminar de seguridad SGG STADIP,compuesto por dos vidrios de 6mm. de espesor unidos mediante dos láminas de butiral de polivinilo incoro de 0,38mm,clasificado P2A según norma UNE-EN 356, con U=5,5W/m²K y RW (C; Ctr)=37(-1;-3), fijación sobre carpintería con acuñado mediante calzos de apoyo perimetrales y laterales y sellado en frío con silicona neutra, incluso cortes de vidrio y colocación de junquillos, según NTE-FVP-8

| Código | Ud | Descripción | Rendimiento | Precio | Importe |
|---|---|---|---|---|---|
| OGENO01.0050 | h | Oficial 1ª vidriería | 1.000 | 18.07 | 18.07 |
| PSGG08U11332004 | m² | Vidrio laminar SGG STADIP 66,2 incoloro (material; 07/10/2008) | 1.006 | 48.87 | 49.16 |
| PGENP14.0467 | m | Sellado con silicona neutra | 7.000 | 0.98 | 6.86 |
| PSGG04 | u | Pequeño material | 1.500 | 1.25 | 1.88 |
| %CO | % | Costes indirectos | 3 % | 75.97 | 2.28 |
|  |  | Total |  |  | 78.25 |

**USGG08P11332005** m² SGG STADIP 88.2 incoloro
Precio: 93.95
Acristalamiento con vidrio laminar de seguridad SGG STADIP,compuesto por dos vidrios de 8mm. de espesor unidos mediante dos láminas de butiral de polivinilo incoro de 0,38mm,clasificado P2A según norma UNE-EN 356, con U=5.4W/m²K, fijación sobre carpintería con acuñado mediante calzos de apoyo perimetrales y laterales y sellado en frío con silicona neutra, incluso cortes de vidrio y colocación de junquillos, según NTE-FVP-8

| Código | Ud | Descripción | Rendimiento | Precio | Importe |
|---|---|---|---|---|---|
| OGENO01.0050 | h | Oficial 1ª vidriería | 1.300 | 18.07 | 23.49 |
| PSGG08U11332005 | m² | Vidrio laminar SGG STADIP 88,2 incoloro (material; 07/10/2008) | 1.006 | 58.63 | 58.98 |
| PGENP14.0467 | m | Sellado con silicona neutra | 7.000 | 0.98 | 6.86 |
| PSGG04 | u | Pequeño material | 1.500 | 1.25 | 1.88 |
| %CO | % | Costes indirectos | 3 % | 91.21 | 2.74 |
|  |  | Total |  |  | 93.95 |

**USGG08P11332006** m² SGG STADIP 6+6+6.2 incoloro
Precio: 133.36
Acristalamiento con vidrio laminar de seguridad SGG STADIP,compuesto por tres vidrios de 6mm. de espesor unidos mediante dos láminas de butiral de polivinilo incoloras,de 0,38mm,clasificado P2A según norma UNE-EN 356, con U=5,3W/m²K, fijación sobre carpintería con acuñado mediante calzos de apoyo perimetrales y laterales y sellado en frío con silicona neutra, incluso cortes de vidrio y colocación de junquillos, según NTE-FVP-8

| Código | Ud | Descripción | Rendimiento | Precio | Importe |
|---|---|---|---|---|---|
| OGENO01.0050 | h | Oficial 1ª vidriería | 1.300 | 18.07 | 23.49 |
| PSGG08U11332006 | m² | Vidrio laminar SGG STADIP 6+6+6,2 incoloro (material; 07/10/2008) | 1.006 | 96.67 | 97.25 |
| PGENP14.0467 | m | Sellado con silicona neutra | 7.000 | 0.98 | 6.86 |
| PSGG04 | u | Pequeño material | 1.500 | 1.25 | 1.88 |
| %CO | % | Costes indirectos | 3 % | 129.48 | 3.88 |
|  |  | Total |  |  | 133.36 |

**USGG08P11332007** m² SGG STADIP 6+6+6.4 incoloro
Precio: 157.05
Acristalamiento con vidrio laminar de seguridad SGG STADIP,compuesto por tres vidrios de 6mm. de espesor unidos mediante cuatro láminas de butiral de polivinilo incoloras,de 0,38mm,clasificado P2A según norma UNE-EN 356, con U=5,3W/m²K, fijación sobre carpintería con acuñado mediante calzos de apoyo perimetrales y laterales y sellado en frío con silicona neutra, incluso cortes de vidrio y colocación de junquillos, según NTE-FVP-8

| Código | Ud | Descripción | Rendimiento | Precio | Importe |
|---|---|---|---|---|---|
| OGENO01.0050 | h | Oficial 1ª vidriería | 1.300 | 18.07 | 23.49 |
| PSGG08U11332007 | m² | Vidrio laminar SGG STADIP 6+6+6,4 incoloro (material; 07/10/2008) | 1.006 | 119.53 | 120.25 |
| PGENP14.0467 | m | Sellado con silicona neutra | 7.000 | 0.98 | 6.86 |
| PSGG04 | u | Pequeño material | 1.500 | 1.25 | 1.88 |
| %CO | % | Costes indirectos | 3 % | 152.48 | 4.57 |
|  |  | Total |  |  | 157.05 |

**USGG08P11332008** m² SGG STADIP 1010.2 incoloro
Precio: 122.3
Acristalamiento con vidrio laminar de seguridad SGG STADIP,compuesto por dos vidrios de 10mm. de espesor unidos mediante dos láminas de butiral de polivinilo incoro de 0,38mm,clasificado P2A según norma UNE-EN 356, con U=5,3W/m²K, fijación sobre carpintería con acuñado mediante calzos de apoyo perimetrales y laterales y sellado en frío con silicona neutra, incluso cortes de vidrio y colocación de junquillos, según NTE-FVP-8

| Código | Ud | Descripción | Rendimiento | Precio | Importe |
|---|---|---|---|---|---|
| OGENO01.0050 | h | Oficial 1ª vidriería | 1.300 | 18.07 | 23.49 |
| PSGG08U11332008 | m² | Vidrio laminar SGG STADIP 1010,2 incoloro (material; 07/10/2008) | 1.006 | 85.99 | 86.51 |
| PGENP14.0467 | m | Sellado con silicona neutra | 7.000 | 0.98 | 6.86 |
| PSGG04 | u | Pequeño material | 1.500 | 1.25 | 1.88 |
| %CO | % | Costes indirectos | 3 % | 118.74 | 3.56 |
|  |  | Total |  |  | 122.3 |

**USGG08P11332009** m² SGG STADIP 1212.2 incoloro
Precio: 158.21
Acristalamiento con vidrio laminar de seguridad SGG STADIP,compuesto por dos vidrios de 12mm. de espesor unidos mediante dos láminas de butiral de polivinilo incoro de 0,38mm,clasificado P2A según norma UNE-EN 356, con U=5.2W/m²K, fijación sobre carpintería con acuñado mediante calzos de apoyo perimetrales y laterales y sellado en frío con silicona neutra, incluso cortes de vidrio y colocación de junquillos, según NTE-FVP-8

| Código | Ud | Descripción | Rendimiento | Precio | Importe |
|---|---|---|---|---|---|
| OGENO01.0050 | h | Oficial 1ª vidriería | 1.300 | 18.07 | 23.49 |
| PSGG08U11332009 | m² | Vidrio laminar SGG STADIP 1212,2 incoloro (material; 07/10/2008) | 1.006 | 120.65 | 121.37 |
| PGENP14.0467 | m | Sellado con silicona neutra | 7.000 | 0.98 | 6.86 |
| PSGG04 | u | Pequeño material | 1.500 | 1.25 | 1.88 |
| %CO | % | Costes indirectos | 3 % | 153.60 | 4.61 |
|  |  | Total |  |  | 158.21 |

###### E16DF_SGG1313 Incoloro - nivel P3A

**USGG08P11332010** m² SGG STADIP 44.3 incoloro
Precio: 77.53
Acristalamiento con vidrio laminar de seguridad SGG STADIP,compuesto por dos vidrios de 4mm. de espesor unidos mediante tres láminas de butiral de polivinilo incoloro de 0,38mm,clasificado P3A según norma UNE-EN 356, con U=5,7W/m²K, fijación sobre carpintería con acuñado mediante calzos de apoyo perimetrales y laterales y sellado en frío con silicona neutra, incluso cortes de vidrio y colocación de junquillos, según NTE-FVP-8

| Código | Ud | Descripción | Rendimiento | Precio | Importe |
|---|---|---|---|---|---|
| OGENO01.0050 | h | Oficial 1ª vidriería | 0.750 | 18.07 | 13.55 |
| PSGG08U11332010 | m² | Vidrio laminar SGG STADIP 44,3 incoloro (material; 07/10/2008) | 1.006 | 52.66 | 52.98 |
| PGENP14.0467 | m | Sellado con silicona neutra | 7.000 | 0.98 | 6.86 |
| PSGG04 | u | Pequeño material | 1.500 | 1.25 | 1.88 |
| %CO | % | Costes indirectos | 3 % | 75.27 | 2.26 |
|  |  | Total |  |  | 77.53 |

**USGG08P11332011** m² SGG STADIP 66.3 incoloro
Precio: 95.3
Acristalamiento con vidrio laminar de seguridad SGG STADIP,compuesto por dos vidrios de 6mm. de espesor unidos mediante tres láminas de butiral de polivinilo incoro de 0,38mm,clasificado P3A según norma UNE-EN 356, con U=5,5W/m²K, fijación sobre carpintería con acuñado mediante calzos de apoyo perimetrales y laterales y sellado en frío con silicona neutra, incluso cortes de vidrio y colocación de junquillos, según NTE-FVP-8

| Código | Ud | Descripción | Rendimiento | Precio | Importe |
|---|---|---|---|---|---|
| OGENO01.0050 | h | Oficial 1ª vidriería | 1.000 | 18.07 | 18.07 |
| PSGG08U11332011 | m² | Vidrio laminar SGG STADIP 66,3 incoloro (material; 07/10/2008) | 1.006 | 65.32 | 65.71 |
| PGENP14.0467 | m | Sellado con silicona neutra | 7.000 | 0.98 | 6.86 |
| PSGG04 | u | Pequeño material | 1.500 | 1.25 | 1.88 |
| %CO | % | Costes indirectos | 3 % | 92.52 | 2.78 |
|  |  | Total |  |  | 95.3 |

**USGG08P11332012** m² SGG STADIP 88.3 incoloro
Precio: 111.93
Acristalamiento con vidrio laminar de seguridad SGG STADIP,compuesto por dos vidrios de 8mm. de espesor unidos mediante tres láminas de butiral de polivinilo incoro de 0,38mm,clasificado P3A según norma UNE-EN 356, con U=5,4W/m²K, fijación sobre carpintería con acuñado mediante calzos de apoyo perimetrales y laterales y sellado en frío con silicona neutra, incluso cortes de vidrio y colocación de junquillos, según NTE-FVP-8

| Código | Ud | Descripción | Rendimiento | Precio | Importe |
|---|---|---|---|---|---|
| OGENO01.0050 | h | Oficial 1ª vidriería | 1.300 | 18.07 | 23.49 |
| PSGG08U11332012 | m² | Vidrio laminar SGG STADIP 88,3 incoloro (material; 07/10/2008) | 1.006 | 75.98 | 76.44 |
| PGENP14.0467 | m | Sellado con silicona neutra | 7.000 | 0.98 | 6.86 |
| PSGG04 | u | Pequeño material | 1.500 | 1.25 | 1.88 |
| %CO | % | Costes indirectos | 3 % | 108.67 | 3.26 |
|  |  | Total |  |  | 111.93 |

###### E16DF_SGG1314 Incoloro - nivel P4A

**USGG08P11332013** m² SGG STADIP 44.4 incoloro
Precio: 90.75
Acristalamiento con vidrio laminar de seguridad SGG STADIP,compuesto por dos vidrios de 4mm. de espesor unidos mediante cuatro láminas de butiral de polivinilo incoloro de 0,38mm,clasificado P4A según norma UNE-EN 356, con U=5,7W/m²K, fijación sobre carpintería con acuñado mediante calzos de apoyo perimetrales y laterales y sellado en frío con silicona neutra, incluso cortes de vidrio y colocación de junquillos, según NTE-FVP-8

| Código | Ud | Descripción | Rendimiento | Precio | Importe |
|---|---|---|---|---|---|
| OGENO01.0050 | h | Oficial 1ª vidriería | 0.750 | 18.07 | 13.55 |
| PSGG08U11332013 | m² | Vidrio laminar SGG STADIP 44,4 incoloro (material; 07/10/2008) | 1.006 | 65.43 | 65.82 |
| PGENP14.0467 | m | Sellado con silicona neutra | 7.000 | 0.98 | 6.86 |
| PSGG04 | u | Pequeño material | 1.500 | 1.25 | 1.88 |
| %CO | % | Costes indirectos | 3 % | 88.11 | 2.64 |
|  |  | Total |  |  | 90.75 |

**USGG08P11332014** m² SGG STADIP 66.4 incoloro
Precio: 110.02
Acristalamiento con vidrio laminar de seguridad SGG STADIP,compuesto por dos vidrios de 6mm. de espesor unidos mediante cuatro láminas de butiral de polivinilo incoloro de 0,38mm,clasificado P4A según norma UNE-EN 356, con U=5,5W/m²K, fijación sobre carpintería con acuñado mediante calzos de apoyo perimetrales y laterales y sellado en frío con silicona neutra, incluso cortes de vidrio y colocación de junquillos, según NTE-FVP-8

| Código | Ud | Descripción | Rendimiento | Precio | Importe |
|---|---|---|---|---|---|
| OGENO01.0050 | h | Oficial 1ª vidriería | 1.000 | 18.07 | 18.07 |
| PSGG08U11332014 | m² | Vidrio laminar SGG STADIP 66,4 incoloro (material; 07/10/2008) | 1.006 | 79.53 | 80.01 |
| PGENP14.0467 | m | Sellado con silicona neutra | 7.000 | 0.98 | 6.86 |
| PSGG04 | u | Pequeño material | 1.500 | 1.25 | 1.88 |
| %CO | % | Costes indirectos | 3 % | 106.82 | 3.20 |
|  |  | Total |  |  | 110.02 |

**USGG08P11332015** m² SGG STADIP 88.4 incoloro
Precio: 126.53
Acristalamiento con vidrio laminar de seguridad SGG STADIP,compuesto por dos vidrios de 8mm. de espesor unidos mediante cuatro láminas de butiral de polivinilo incoro de 0,38mm,clasificado P4A según norma UNE-EN 356, con U=5,4W/m²K, fijación sobre carpintería con acuñado mediante calzos de apoyo perimetrales y laterales y sellado en frío con silicona neutra, incluso cortes de vidrio y colocación de junquillos, según NTE-FVP-8

| Código | Ud | Descripción | Rendimiento | Precio | Importe |
|---|---|---|---|---|---|
| OGENO01.0050 | h | Oficial 1ª vidriería | 1.300 | 18.07 | 23.49 |
| PSGG08U11332015 | m² | Vidrio laminar SGG STADIP 88,4 incoloro (material; 07/10/2008) | 1.006 | 90.07 | 90.61 |
| PGENP14.0467 | m | Sellado con silicona neutra | 7.000 | 0.98 | 6.86 |
| PSGG04 | u | Pequeño material | 1.500 | 1.25 | 1.88 |
| %CO | % | Costes indirectos | 3 % | 122.84 | 3.69 |
|  |  | Total |  |  | 126.53 |

**USGG08P11332016** m² SGG STADIP 1010.4 incoloro
Precio: 163.47
Acristalamiento con vidrio laminar de seguridad SGG STADIP,compuesto por dos vidrios de 10mm. de espesor unidos mediante cuatro láminas de butiral de polivinilo incoro de 0,38mm,clasificado P4A según norma UNE-EN 356, con U=5,3W/m²K, fijación sobre carpintería con acuñado mediante calzos de apoyo perimetrales y laterales y sellado en frío con silicona neutra, incluso cortes de vidrio y colocación de junquillos, según NTE-FVP-8

| Código | Ud | Descripción | Rendimiento | Precio | Importe |
|---|---|---|---|---|---|
| OGENO01.0050 | h | Oficial 1ª vidriería | 1.300 | 18.07 | 23.49 |
| PSGG08U11332016 | m² | Vidrio laminar SGG STADIP 1010,4 incoloro (material; 07/10/2008) | 1.006 | 125.73 | 126.48 |
| PGENP14.0467 | m | Sellado con silicona neutra | 7.000 | 0.98 | 6.86 |
| PSGG04 | u | Pequeño material | 1.500 | 1.25 | 1.88 |
| %CO | % | Costes indirectos | 3 % | 158.71 | 4.76 |
|  |  | Total |  |  | 163.47 |

**USGG08P11332017** m² SGG STADIP 1212.4 incoloro
Precio: 181.63
Acristalamiento con vidrio laminar de seguridad SGG STADIP,compuesto por dos vidrios de 12mm. de espesor unidos mediante cuatro láminas de butiral de polivinilo incoro de 0,38mm,clasificado P4A según norma UNE-EN 356, con U=5,2W/m²K, fijación sobre carpintería con acuñado mediante calzos de apoyo perimetrales y laterales y sellado en frío con silicona neutra, incluso cortes de vidrio y colocación de junquillos, según NTE-FVP-8

| Código | Ud | Descripción | Rendimiento | Precio | Importe |
|---|---|---|---|---|---|
| OGENO01.0050 | h | Oficial 1ª vidriería | 1.300 | 18.07 | 23.49 |
| PSGG08U11332017 | m² | Vidrio laminar SGG STADIP 1212,4 incoloro (material; 07/10/2008) | 1.006 | 143.25 | 144.11 |
| PGENP14.0467 | m | Sellado con silicona neutra | 7.000 | 0.98 | 6.86 |
| PSGG04 | u | Pequeño material | 1.500 | 1.25 | 1.88 |
| %CO | % | Costes indirectos | 3 % | 176.34 | 5.29 |
|  |  | Total |  |  | 181.63 |

###### E16DF_SGG1315 Incoloro - nivel P5A

**USGG08P11332018** m² SGG STADIP 55.5 incoloro
Precio: 129.87
Acristalamiento con vidrio laminar de seguridad SGG STADIP,compuesto por dos vidrios de 5mm. de espesor unidos mediante cinco láminas de butiral de polivinilo incoloro de 0,38mm,clasificado P5A según norma UNE-EN 356, con U=5,6W/m²K, fijación sobre carpintería con acuñado mediante calzos de apoyo perimetrales y laterales y sellado en frío con silicona neutra, incluso cortes de vidrio y colocación de junquillos, según NTE-FVP-8

| Código | Ud | Descripción | Rendimiento | Precio | Importe |
|---|---|---|---|---|---|
| OGENO01.0050 | h | Oficial 1ª vidriería | 1.000 | 18.07 | 18.07 |
| PSGG08U11332018 | m² | Vidrio laminar SGG STADIP 55,5 incoloro (material; 07/10/2008) | 1.006 | 98.69 | 99.28 |
| PGENP14.0467 | m | Sellado con silicona neutra | 7.000 | 0.98 | 6.86 |
| PSGG04 | u | Pequeño material | 1.500 | 1.25 | 1.88 |
| %CO | % | Costes indirectos | 3 % | 126.09 | 3.78 |
|  |  | Total |  |  | 129.87 |

**USGG08P11332019** m² SGG STADIP 55.6 incoloro
Precio: 140.21
Acristalamiento con vidrio laminar de seguridad SGG STADIP,compuesto por dos vidrios de 5mm. de espesor unidos mediante seis láminas de butiral de polivinilo incoloro de 0,38mm,clasificado P5A según norma UNE-EN 356, con U=5,6W/m²K, fijación sobre carpintería con acuñado mediante calzos de apoyo perimetrales y laterales y sellado en frío con silicona neutra, incluso cortes de vidrio y colocación de junquillos, según NTE-FVP-8

| Código | Ud | Descripción | Rendimiento | Precio | Importe |
|---|---|---|---|---|---|
| OGENO01.0050 | h | Oficial 1ª vidriería | 1.000 | 18.07 | 18.07 |
| PSGG08U11332019 | m² | Vidrio laminar SGG STADIP 55,6 incoloro (material; 07/10/2008) | 1.006 | 108.67 | 109.32 |
| PGENP14.0467 | m | Sellado con silicona neutra | 7.000 | 0.98 | 6.86 |
| PSGG04 | u | Pequeño material | 1.500 | 1.25 | 1.88 |
| %CO | % | Costes indirectos | 3 % | 136.13 | 4.08 |
|  |  | Total |  |  | 140.21 |

**USGG08P11332020** m² SGG STADIP 55.8 incoloro
Precio: 152.86
Acristalamiento con vidrio laminar de seguridad SGG STADIP,compuesto por dos vidrios de 5mm. de espesor unidos mediante ocho láminas de butiral de polivinilo incoloro de 0,38mm,clasificado P5A según norma UNE-EN 356, con U=5,6W/m²K, fijación sobre carpintería con acuñado mediante calzos de apoyo perimetrales y laterales y sellado en frío con silicona neutra, incluso cortes de vidrio y colocación de junquillos, según NTE-FVP-8

| Código | Ud | Descripción | Rendimiento | Precio | Importe |
|---|---|---|---|---|---|
| OGENO01.0050 | h | Oficial 1ª vidriería | 1.000 | 18.07 | 18.07 |
| PSGG08U11332020 | m² | Vidrio laminar SGG STADIP 55,8 incoloro (material; 07/10/2008) | 1.006 | 120.87 | 121.60 |
| PGENP14.0467 | m | Sellado con silicona neutra | 7.000 | 0.98 | 6.86 |
| PSGG04 | u | Pequeño material | 1.500 | 1.25 | 1.88 |
| %CO | % | Costes indirectos | 3 % | 148.41 | 4.45 |
|  |  | Total |  |  | 152.86 |

**USGG08P11332021** m² SGG STADIP 88.8 incoloro
Precio: 183.01
Acristalamiento con vidrio laminar de seguridad SGG STADIP,compuesto por dos vidrios de 8mm. de espesor unidos mediante ocho láminas de butiral de polivinilo incoloro de 0,38mm,clasificado P5A según norma UNE-EN 356, con U=5,4W/m²K, fijación sobre carpintería con acuñado mediante calzos de apoyo perimetrales y laterales y sellado en frío con silicona neutra, incluso cortes de vidrio y colocación de junquillos, según NTE-FVP-8

| Código | Ud | Descripción | Rendimiento | Precio | Importe |
|---|---|---|---|---|---|
| OGENO01.0050 | h | Oficial 1ª vidriería | 1.300 | 18.07 | 23.49 |
| PSGG08U11332021 | m² | Vidrio laminar SGG STADIP 88,8 incoloro (material; 07/10/2008) | 1.006 | 144.58 | 145.45 |
| PGENP14.0467 | m | Sellado con silicona neutra | 7.000 | 0.98 | 6.86 |
| PSGG04 | u | Pequeño material | 1.500 | 1.25 | 1.88 |
| %CO | % | Costes indirectos | 3 % | 177.68 | 5.33 |
|  |  | Total |  |  | 183.01 |

**USGG08P11332024** m² SGG STADIP SP 510 incoloro
Precio: 173.34
Acristalamiento con vidrio laminar de seguridad SGG STADIP SP 510 de 10mm de espesor, clasificado P5A según norma UNE-EN 356 con U=5,7W/m²K, fijación sobre carpintería con acuñado mediante calzos de apoyo perimetrales y laterales y sellado en frío con silicona incolora, incluso cortes de vidrio y colocación de junquillos, según NTE-FVP-8

| Código | Ud | Descripción | Rendimiento | Precio | Importe |
|---|---|---|---|---|---|
| OGENO01.0050 | h | Oficial 1ª vidriería | 1.300 | 18.07 | 23.49 |
| PSGG08U11332024 | m² | Vidrio laminar SGG STADIP SP 510 incoloro (material; 07/10/2008) | 1.006 | 135.25 | 136.06 |
| PGENP14.0467 | m | Sellado con silicona neutra | 7.000 | 0.98 | 6.86 |
| PSGG04 | u | Pequeño material | 1.500 | 1.25 | 1.88 |
| %CO | % | Costes indirectos | 3 % | 168.29 | 5.05 |
|  |  | Total |  |  | 173.34 |

**USGG08P11332025** m² SGG STADIP SP 511 incoloro
Precio: 173.34
Acristalamiento con vidrio laminar de seguridad SGG STADIP SP 511 de 11mm de espesor, clasificado P5A según norma UNE-EN 356, con U=5,7W/m²K, fijación sobre carpintería con acuñado mediante calzos de apoyo perimetrales y laterales y sellado en frío con silicona neutra, incluso cortes de vidrio y colocación de junquillos, según NTE-FVP-8

| Código | Ud | Descripción | Rendimiento | Precio | Importe |
|---|---|---|---|---|---|
| OGENO01.0050 | h | Oficial 1ª vidriería | 1.300 | 18.07 | 23.49 |
| PSGG08U11332025 | m² | Vidrio laminar SGG STADIP SP 511 incoloro (material; 07/10/2008) | 1.006 | 135.25 | 136.06 |
| PGENP14.0467 | m | Sellado con silicona neutra | 7.000 | 0.98 | 6.86 |
| PSGG04 | u | Pequeño material | 1.500 | 1.25 | 1.88 |
| %CO | % | Costes indirectos | 3 % | 168.29 | 5.05 |
|  |  | Total |  |  | 173.34 |

**USGG08P11332026** m² SGG STADIP SP 514 incoloro
Precio: 186.07
Acristalamiento con vidrio laminar de seguridad SGG STADIP SP 514 de 14mm de espesor,clasificado P5A según norma UNE-EN 356, con U=5,5W/m²K, fijación sobre carpintería con acuñado mediante calzos de apoyo perimetrales y laterales y sellado en frío con silicona neutra, incluso cortes de vidrio y colocación de junquillos, según NTE-FVP-8

| Código | Ud | Descripción | Rendimiento | Precio | Importe |
|---|---|---|---|---|---|
| OGENO01.0050 | h | Oficial 1ª vidriería | 1.300 | 18.07 | 23.49 |
| PSGG08U11332026 | m² | Vidrio laminar SGG STADIP SP 514 incoloro (material; 07/10/2008) | 1.006 | 147.53 | 148.42 |
| PGENP14.0467 | m | Sellado con silicona neutra | 7.000 | 0.98 | 6.86 |
| PSGG04 | u | Pequeño material | 1.500 | 1.25 | 1.88 |
| %CO | % | Costes indirectos | 3 % | 180.65 | 5.42 |
|  |  | Total |  |  | 186.07 |

###### E16DF_SGG132 Color (PVB color)

###### E16DF_SGG1321 Color (PVB color) - otro color

**USGG08P11334001** m² SGG STADIP 33.2 color (1 color)
Precio: 82.46
Acristalamiento con vidrio laminar de seguridad SGG STADIP,compuesto por dos vidrios de 3mm. de espesor unidos mediante dos láminas de butiral de polivinilo color de 0,38mm,una de color(básicos) y una transparente,clasificado P1A según norma UNE-EN 356, con U=5,7W/m²K y RW (C; Ctr)=33(-1;-2), fijación sobre carpintería con acuñado mediante calzos de apoyo perimetrales y laterales y sellado en frío con silicona neutra, incluso cortes de vidrio y colocación de junquillos, según NTE-FVP-8

| Código | Ud | Descripción | Rendimiento | Precio | Importe |
|---|---|---|---|---|---|
| OGENO01.0050 | h | Oficial 1ª vidriería | 1.300 | 18.07 | 23.49 |
| PSGG08U11334001 | m² | Vidrio laminar SGG STADIP 33,2 color (1 color básicos) (material; 07/10/2008) | 1.006 | 47.54 | 47.83 |
| PGENP14.0467 | m | Sellado con silicona neutra | 7.000 | 0.98 | 6.86 |
| PSGG04 | u | Pequeño material | 1.500 | 1.25 | 1.88 |
| %CO | % | Costes indirectos | 3 % | 80.06 | 2.40 |
|  |  | Total |  |  | 82.46 |

**USGG08P11334002** m² SGG STADIP 33,2 color (2 color)
Precio: 90.56
Acristalamiento con vidrio laminar de seguridad SGG STADIP,compuesto por dos vidrios de 3mm. de espesor unidos mediante dos láminas de butiral de polivinilo color (básicos) de 0,38mm,clasificado P1A según norma UNE-EN 356, con U=5,7W/m²K y RW (C; Ctr)=33(-1;-2), fijación sobre carpintería con acuñado mediante calzos de apoyo perimetrales y laterales y sellado en frío con silicona neutra, incluso cortes de vidrio y colocación de junquillos, según NTE-FVP-8

| Código | Ud | Descripción | Rendimiento | Precio | Importe |
|---|---|---|---|---|---|
| OGENO01.0050 | h | Oficial 1ª vidriería | 1.300 | 18.07 | 23.49 |
| PSGG08U11334002 | m² | Vidrio laminar SGG STADIP 33,2 color (2 color básicos) (material; 07/10/2008) | 1.006 | 55.36 | 55.69 |
| PGENP14.0467 | m | Sellado con silicona neutra | 7.000 | 0.98 | 6.86 |
| PSGG04 | u | Pequeño material | 1.500 | 1.25 | 1.88 |
| %CO | % | Costes indirectos | 3 % | 87.92 | 2.64 |
|  |  | Total |  |  | 90.56 |

**USGG08P11334003** m² SGG STADIP 44,2 color (1 color)
Precio: 88.35
Acristalamiento con vidrio laminar de seguridad SGG STADIP,compuesto por dos vidrios de 4mm. de espesor unidos mediante dos láminas de butiral de polivinilo color de 0,38mm,una de color (básicos) y otra transparente,clasificado P2A según norma UNE-EN 356, con U=5,7W/m²K y RW (C; Ctr)=34(-1;-2), fijación sobre carpintería con acuñado mediante calzos de apoyo perimetrales y laterales y sellado en frío con silicona neutra, incluso cortes de vidrio y colocación de junquillos, según NTE-FVP-8

| Código | Ud | Descripción | Rendimiento | Precio | Importe |
|---|---|---|---|---|---|
| OGENO01.0050 | h | Oficial 1ª vidriería | 1.300 | 18.07 | 23.49 |
| PSGG08U11334003 | m² | Vidrio laminar SGG STADIP 44,2 color (1 color básicos) (material; 07/10/2008) | 1.006 | 53.23 | 53.55 |
| PGENP14.0467 | m | Sellado con silicona neutra | 7.000 | 0.98 | 6.86 |
| PSGG04 | u | Pequeño material | 1.500 | 1.25 | 1.88 |
| %CO | % | Costes indirectos | 3 % | 85.78 | 2.57 |
|  |  | Total |  |  | 88.35 |

**USGG08P11334004** m² SGG STADIP 44,2 color (2 color)
Precio: 96.95
Acristalamiento con vidrio laminar de seguridad SGG STADIP,compuesto por dos vidrios de 4mm. de espesor unidos mediante dos láminas de butiral de polivinilo color (básicos) de 0,38mm,clasificado P2A según norma UNE-EN 356, con U=5,7W/m²K y RW (C; Ctr)=34(-1;-2), fijación sobre carpintería con acuñado mediante calzos de apoyo perimetrales y laterales y sellado en frío con silicona neutra, incluso cortes de vidrio y colocación de junquillos, según NTE-FVP-8

| Código | Ud | Descripción | Rendimiento | Precio | Importe |
|---|---|---|---|---|---|
| OGENO01.0050 | h | Oficial 1ª vidriería | 1.300 | 18.07 | 23.49 |
| PSGG08U11334004 | m² | Vidrio laminar SGG STADIP 44,2 color (2 color básicos) (material; 07/10/2008) | 1.006 | 61.53 | 61.90 |
| PGENP14.0467 | m | Sellado con silicona neutra | 7.000 | 0.98 | 6.86 |
| PSGG04 | u | Pequeño material | 1.500 | 1.25 | 1.88 |
| %CO | % | Costes indirectos | 3 % | 94.13 | 2.82 |
|  |  | Total |  |  | 96.95 |

**USGG08P11334005** m² SGG STADIP 55,2 color (1 color)
Precio: 95.36
Acristalamiento con vidrio laminar de seguridad SGG STADIP,compuesto por dos vidrios de 5mm. de espesor unidos mediante dos láminas de butiral de polivinilo color de 0,38mm,una de color (básicos) y otra transparente,clasificado P2A según norma UNE-EN 356, con U=5,6W/m²K y RW (C; Ctr)=36(-1;-2), fijación sobre carpintería con acuñado mediante calzos de apoyo perimetrales y laterales y sellado en frío con silicona neutra, incluso cortes de vidrio y colocación de junquillos, según NTE-FVP-8

| Código | Ud | Descripción | Rendimiento | Precio | Importe |
|---|---|---|---|---|---|
| OGENO01.0050 | h | Oficial 1ª vidriería | 1.300 | 18.07 | 23.49 |
| PSGG08U11334005 | m² | Vidrio laminar SGG STADIP 55,2 color (1 color básicos) (material; 07/10/2008) | 1.006 | 59.99 | 60.35 |
| PGENP14.0467 | m | Sellado con silicona neutra | 7.000 | 0.98 | 6.86 |
| PSGG04 | u | Pequeño material | 1.500 | 1.25 | 1.88 |
| %CO | % | Costes indirectos | 3 % | 92.58 | 2.78 |
|  |  | Total |  |  | 95.36 |

**USGG08P11334006** m² SGG STADIP 55,2 color (2 color)
Precio: 108.71
Acristalamiento con vidrio laminar de seguridad SGG STADIP,compuesto por dos vidrios de 4mm. de espesor unidos mediante dos láminas de butiral de polivinilo color (básicos) de 0,38mm,clasificado P2A según norma UNE-EN 356, con U=5,6W/m²K y RW (C; Ctr)=36(-1;-2), fijación sobre carpintería con acuñado mediante calzos de apoyo perimetrales y laterales y sellado en frío con silicona neutra, incluso cortes de vidrio y colocación de junquillos, según NTE-FVP-8

| Código | Ud | Descripción | Rendimiento | Precio | Importe |
|---|---|---|---|---|---|
| OGENO01.0050 | h | Oficial 1ª vidriería | 1.300 | 18.07 | 23.49 |
| PSGG08U11334006 | m² | Vidrio laminar SGG STADIP 55,2 color (2 color básicos) (material; 07/10/2008) | 1.006 | 72.87 | 73.31 |
| PGENP14.0467 | m | Sellado con silicona neutra | 7.000 | 0.98 | 6.86 |
| PSGG04 | u | Pequeño material | 1.500 | 1.25 | 1.88 |
| %CO | % | Costes indirectos | 3 % | 105.54 | 3.17 |
|  |  | Total |  |  | 108.71 |

**USGG08P11334007** m² SGG STADIP 66,2 color (1 color)
Precio: 99.84
Acristalamiento con vidrio laminar de seguridad SGG STADIP,compuesto por dos vidrios de 6mm. de espesor unidos mediante dos láminas de butiral de polivinilo color de 0,38mm,una de color(básicos) y otra transparente,clasificado P2A según norma UNE-EN 356, con U=5,5W/m²K y RW (C; Ctr)=37(-1;-3), fijación sobre carpintería con acuñado mediante calzos de apoyo perimetrales y laterales y sellado en frío con silicona neutra, incluso cortes de vidrio y colocación de junquillos, según NTE-FVP-8

| Código | Ud | Descripción | Rendimiento | Precio | Importe |
|---|---|---|---|---|---|
| OGENO01.0050 | h | Oficial 1ª vidriería | 1.300 | 18.07 | 23.49 |
| PSGG08U11334007 | m² | Vidrio laminar SGG STADIP 66,2 color (1 color básicos) (material; 07/10/2008) | 1.006 | 64.31 | 64.70 |
| PGENP14.0467 | m | Sellado con silicona neutra | 7.000 | 0.98 | 6.86 |
| PSGG04 | u | Pequeño material | 1.500 | 1.25 | 1.88 |
| %CO | % | Costes indirectos | 3 % | 96.93 | 2.91 |
|  |  | Total |  |  | 99.84 |

**USGG08P11334008** m² SGG STADIP 66,2 color (2 color)
Precio: 112.27
Acristalamiento con vidrio laminar de seguridad SGG STADIP,compuesto por dos vidrios de 6mm. de espesor unidos mediante dos láminas de butiral de polivinilo color (básicos) de 0,38mm,clasificado P2A según norma UNE-EN 356, con U=5,5W/m²K y RW (C; Ctr)=37(-1;-3), fijación sobre carpintería con acuñado mediante calzos de apoyo perimetrales y laterales y sellado en frío con silicona neutra, incluso cortes de vidrio y colocación de junquillos, según NTE-FVP-8

| Código | Ud | Descripción | Rendimiento | Precio | Importe |
|---|---|---|---|---|---|
| OGENO01.0050 | h | Oficial 1ª vidriería | 1.300 | 18.07 | 23.49 |
| PSGG08U11334008 | m² | Vidrio laminar SGG STADIP 66,2 color (2 color básicos) (material; 07/10/2008) | 1.006 | 76.31 | 76.77 |
| PGENP14.0467 | m | Sellado con silicona neutra | 7.000 | 0.98 | 6.86 |
| PSGG04 | u | Pequeño material | 1.500 | 1.25 | 1.88 |
| %CO | % | Costes indirectos | 3 % | 109.00 | 3.27 |
|  |  | Total |  |  | 112.27 |

**USGG08P11334009** m² SGG STADIP 88.2 color (1 color)
Precio: 113.32
Acristalamiento con vidrio laminar de seguridad SGG STADIP,compuesto por dos vidrios de 8mm. de espesor unidos mediante dos láminas de butiral de polivinilo color de 0,38mm,una de color(básicos) y otra transparente,clasificado P2A según norma UNE-EN 356, con U=5,4W/m²K, fijación sobre carpintería con acuñado mediante calzos de apoyo perimetrales y laterales y sellado en frío con silicona neutra, incluso cortes de vidrio y colocación de junquillos, según NTE-FVP-8

| Código | Ud | Descripción | Rendimiento | Precio | Importe |
|---|---|---|---|---|---|
| OGENO01.0050 | h | Oficial 1ª vidriería | 1.300 | 18.07 | 23.49 |
| PSGG08U11334009 | m² | Vidrio laminar SGG STADIP 88,2 color (1 color básicos) (material; 07/10/2008) | 1.006 | 77.33 | 77.79 |
| PGENP14.0467 | m | Sellado con silicona neutra | 7.000 | 0.98 | 6.86 |
| PSGG04 | u | Pequeño material | 1.500 | 1.25 | 1.88 |
| %CO | % | Costes indirectos | 3 % | 110.02 | 3.30 |
|  |  | Total |  |  | 113.32 |

**USGG08P11334010** m² SGG STADIP 88,2 color (2 color)
Precio: 125.29
Acristalamiento con vidrio laminar de seguridad SGG STADIP,compuesto por dos vidrios de 8mm. de espesor unidos mediante dos láminas de butiral de polivinilo color (básicos) de 0,38mm,clasificado P2A según norma UNE-EN 356, con U=5,4W/m²K, fijación sobre carpintería con acuñado mediante calzos de apoyo perimetrales y laterales y sellado en frío con silicona neutra, incluso cortes de vidrio y colocación de junquillos, según NTE-FVP-8

| Código | Ud | Descripción | Rendimiento | Precio | Importe |
|---|---|---|---|---|---|
| OGENO01.0050 | h | Oficial 1ª vidriería | 1.300 | 18.07 | 23.49 |
| PSGG08U11334010 | m² | Vidrio laminar SGG STADIP 88,2 color (2 color básicos) (material; 07/10/2008) | 1.006 | 88.88 | 89.41 |
| PGENP14.0467 | m | Sellado con silicona neutra | 7.000 | 0.98 | 6.86 |
| PSGG04 | u | Pequeño material | 1.500 | 1.25 | 1.88 |
| %CO | % | Costes indirectos | 3 % | 121.64 | 3.65 |
|  |  | Total |  |  | 125.29 |

###### E16DF_SGG1322 Color (PVB color) - translúcido

**USGG08P11334011** m² SGG STADIP 33,2 traslúcido
Precio: 94.48
Acristalamiento con vidrio laminar de seguridad SGG STADIP,compuesto por dos vidrios de 3mm. de espesor unidos mediante dos láminas de butiral de polivinilo traslúcido de 0,38mm,clasificado P1A, según norma UNE-EN 356, con U=5,7W/m²K y RW (C; Ctr)=33(-1;-2), fijación sobre carpintería con acuñado mediante calzos de apoyo perimetrales y laterales y sellado en frío con silicona neutra, incluso cortes de vidrio y colocación de junquillos, según NTE-FVP-8

| Código | Ud | Descripción | Rendimiento | Precio | Importe |
|---|---|---|---|---|---|
| OGENO01.0050 | h | Oficial 1ª vidriería | 1.300 | 18.07 | 23.49 |
| PSGG08U11334011 | m² | Vidrio laminar SGG STADIP 33,2 traslúcido (material; 07/10/2008) | 1.006 | 59.15 | 59.50 |
| PGENP14.0467 | m | Sellado con silicona neutra | 7.000 | 0.98 | 6.86 |
| PSGG04 | u | Pequeño material | 1.500 | 1.25 | 1.88 |
| %CO | % | Costes indirectos | 3 % | 91.73 | 2.75 |
|  |  | Total |  |  | 94.48 |

**USGG08P11334012** m² SGG STADIP 44.2 traslúcido
Precio: 99.9
Acristalamiento con vidrio laminar de seguridad SGG STADIP,compuesto por dos vidrios de 4mm. de espesor unidos mediante dos láminas de butiral de polivinilo traslúcido de 0,38mm,clasificado P2A según norma UNE-EN 356, con U=5,7W/m²K y RW (C; Ctr)=34(-1;-2), fijación sobre carpintería con acuñado mediante calzos de apoyo perimetrales y laterales y sellado en frío con silicona neutra, incluso cortes de vidrio y colocación de junquillos, según NTE-FVP-8

| Código | Ud | Descripción | Rendimiento | Precio | Importe |
|---|---|---|---|---|---|
| OGENO01.0050 | h | Oficial 1ª vidriería | 1.300 | 18.07 | 23.49 |
| PSGG08U11334012 | m² | Vidrio laminar SGG STADIP 44,2 traslúcido (material; 07/10/2008) | 1.006 | 64.37 | 64.76 |
| PGENP14.0467 | m | Sellado con silicona neutra | 7.000 | 0.98 | 6.86 |
| PSGG04 | u | Pequeño material | 1.500 | 1.25 | 1.88 |
| %CO | % | Costes indirectos | 3 % | 96.99 | 2.91 |
|  |  | Total |  |  | 99.9 |

**USGG08P11334013** m² SGG STADIP 55.2 traslúcido
Precio: 103.55
Acristalamiento con vidrio laminar de seguridad SGG STADIP,compuesto por dos vidrios de 5mm. de espesor unidos mediante dos láminas de butiral de polivinilo traslúcido de 0,38mm,clasificado P2A, según norma UNE-EN 356, con U=5,6W/m²K y RW (C; Ctr)=36(-1;-2), fijación sobre carpintería con acuñado mediante calzos de apoyo perimetrales y laterales y sellado en frío con silicona neutra, incluso cortes de vidrio y colocación de junquillos, según NTE-FVP-8

| Código | Ud | Descripción | Rendimiento | Precio | Importe |
|---|---|---|---|---|---|
| OGENO01.0050 | h | Oficial 1ª vidriería | 1.300 | 18.07 | 23.49 |
| PSGG08U11334013 | m² | Vidrio laminar SGG STADIP 55,2 traslucido (material; 07/10/2008) | 1.006 | 67.89 | 68.30 |
| PGENP14.0467 | m | Sellado con silicona neutra | 7.000 | 0.98 | 6.86 |
| PSGG04 | u | Pequeño material | 1.500 | 1.25 | 1.88 |
| %CO | % | Costes indirectos | 3 % | 100.53 | 3.02 |
|  |  | Total |  |  | 103.55 |

**USGG08P11334014** m² SGG STADIP 66.2 traslúcido
Precio: 104.02
Acristalamiento con vidrio laminar de seguridad SGG STADIP,compuesto por dos vidrios de 6mm. de espesor unidos mediante dos láminas de butiral de polivinilo traslúcido de 0,38mm,clasificado P2A según norma UNE-EN 356, con U=5,5W/m²K y RW (C; Ctr)=36(-1;-2), fijación sobre carpintería con acuñado mediante calzos de apoyo perimetrales y laterales y sellado en frío con silicona neutra, incluso cortes de vidrio y colocación de junquillos, según NTE-FVP-8

| Código | Ud | Descripción | Rendimiento | Precio | Importe |
|---|---|---|---|---|---|
| OGENO01.0050 | h | Oficial 1ª vidriería | 1.300 | 18.07 | 23.49 |
| PSGG08U11334014 | m² | Vidrio laminar SGG STADIP 66,2 traslúcido (material; 07/10/2008) | 1.006 | 68.35 | 68.76 |
| PGENP14.0467 | m | Sellado con silicona neutra | 7.000 | 0.98 | 6.86 |
| PSGG04 | u | Pequeño material | 1.500 | 1.25 | 1.88 |
| %CO | % | Costes indirectos | 3 % | 100.99 | 3.03 |
|  |  | Total |  |  | 104.02 |

**USGG08P11334015** m² SGG STADIP 88.2 traslúcido
Precio: 114.37
Acristalamiento con vidrio laminar de seguridad SGG STADIP,compuesto por dos vidrios de 8mm. de espesor unidos mediante dos láminas de butiral de polivinilo traslúcido de 0,38mm,clasificado P2A según norma UNE-EN 356, con U=5,4W/m²K, fijación sobre carpintería con acuñado mediante calzos de apoyo perimetrales y laterales y sellado en frío con silicona neutra, incluso cortes de vidrio y colocación de junquillos, según NTE-FVP-8

| Código | Ud | Descripción | Rendimiento | Precio | Importe |
|---|---|---|---|---|---|
| OGENO01.0050 | h | Oficial 1ª vidriería | 1.300 | 18.07 | 23.49 |
| PSGG08U11334015 | m² | Vidrio laminar SGG STADIP 88,2 traslúcido (material; 07/10/2008) | 1.006 | 78.34 | 78.81 |
| PGENP14.0467 | m | Sellado con silicona neutra | 7.000 | 0.98 | 6.86 |
| PSGG04 | u | Pequeño material | 1.500 | 1.25 | 1.88 |
| %CO | % | Costes indirectos | 3 % | 111.04 | 3.33 |
|  |  | Total |  |  | 114.37 |

###### E16DF_SGG133 Autolimpiable (PVB color / motivos)

**USGG08P11335001** m² SGG BIOCLEAN STADIP 88.2 bicara
Precio: 141.06
Acristalamiento con vidrio autolimpiable SGG BIOCLEAN bicara y laminar de seguridad STADIP 88.2 formado por dos vidrios autolimpiables SGG BIOCLEAN 10mm de espesor unidos mediante 2 láminas de butiral de polivinilo incoloro de 0,38mm, clasificado P2A según norma UNE-EN 356, con U=5,3 W/m²K, fijación sobre carpintería con acuñado mediante calzos de apoyo perimetrales y laterales y sellado en frío con silicona neutra, incluso cortes de vidrio y colocación de junquillos, según NTE-FVP-8

| Código | Ud | Descripción | Rendimiento | Precio | Importe |
|---|---|---|---|---|---|
| OGENO01.0050 | h | Oficial 1ª vidriería | 1.300 | 18.07 | 23.49 |
| PSGG08U11335001 | m² | Vidrio laminar, autolimpiable SGG BIOCLEAN STADIP 88,2 bicara (material; 07/10/2008) | 1.006 | 104.1 | 104.72 |
| PGENP14.0467 | m | Sellado con silicona neutra | 7.000 | 0.98 | 6.86 |
| PSGG04 | u | Pequeño material | 1.500 | 1.25 | 1.88 |
| %CO | % | Costes indirectos | 3 % | 136.95 | 4.11 |
|  |  | Total |  |  | 141.06 |

**USGG08P11335002** m² SGG BIOCLEAN STADIP 1010.2 bicara
Precio: 170.74
Acristalamiento con vidrio autolimpiable SGG BIOCLEAN bicara y laminar de seguridad STADIP 88.2 formado por dos vidrios autolimpiables SGG BIOCLEAN 10mm de espesor unidos mediante 2 láminas de butiral de polivinilo incoloro de 0,38mm, clasificado P2A según norma UNE-EN 356, con TL=78%; g=0,66; RlE=13; U=5,3 W/m²K, fijación sobre carpintería con acuñado mediante calzos de apoyo perimetrales y laterales y sellado en frío con silicona neutra, incluso cortes de vidrio y colocación de junquillos, según NTE-FVP-8

| Código | Ud | Descripción | Rendimiento | Precio | Importe |
|---|---|---|---|---|---|
| OGENO01.0050 | h | Oficial 1ª vidriería | 1.300 | 18.07 | 23.49 |
| PSGG08U11335002 | m² | Vidrio laminar, autolimpiable SGG BIOCLEAN STADIP 1010,2 bicara (material; 07/10/2008) | 1.006 | 132.74 | 133.54 |
| PGENP14.0467 | m | Sellado con silicona neutra | 7.000 | 0.98 | 6.86 |
| PSGG04 | u | Pequeño material | 1.500 | 1.25 | 1.88 |
| %CO | % | Costes indirectos | 3 % | 165.77 | 4.97 |
|  |  | Total |  |  | 170.74 |

###### E16DF_SGG14 Vidrio lam. de seguridad antiagresión reforzada (niveles P6B a P8B s/ EN-356)

###### E16DF_SGG141 Incoloro

**USGG08P11342001** m² SGG STADIP SP 615 incoloro
Precio: 316.8
Acristalamiento con vidrio laminar de seguridad SGG STADIP SP 615 de 15mm de espesor, clasificado P6B según norma UNE-EN 356, con U=5,4W/m²K, fijación sobre carpintería con acuñado mediante calzos de apoyo perimetrales y laterales y sellado en frío con silicona neutra, incluso cortes de vidrio y colocación de junquillos, según NTE-FVP-8

| Código | Ud | Descripción | Rendimiento | Precio | Importe |
|---|---|---|---|---|---|
| OGENO01.0050 | h | Oficial 1ª vidriería | 1.300 | 18.07 | 23.49 |
| PSGG08U11342001 | m² | Vidrio laminar SGG STADIP SP 615 incoloro (material; 10/10/2008) | 1.006 | 273.7 | 275.34 |
| PGENP14.0467 | m | Sellado con silicona neutra | 7.000 | 0.98 | 6.86 |
| PSGG04 | u | Pequeño material | 1.500 | 1.25 | 1.88 |
| %CO | % | Costes indirectos | 3 % | 307.57 | 9.23 |
|  |  | Total |  |  | 316.8 |

**USGG08P11342002** m² SGG STADIP SP 722 incoloro
Precio: 472.18
Acristalamiento con vidrio laminar de seguridad SGG STADIP SP 722 de 22mm de espesor, clasificado P7B según norma UNE-EN 356, con U=5,2W/m²K, fijación sobre carpintería con acuñado mediante calzos de apoyo perimetrales y laterales y sellado en frío con silicona neutra, incluso cortes de vidrio y colocación de junquillos, según NTE-FVP-8

| Código | Ud | Descripción | Rendimiento | Precio | Importe |
|---|---|---|---|---|---|
| OGENO01.0050 | h | Oficial 1ª vidriería | 1.300 | 18.07 | 23.49 |
| PSGG08U11342002 | m² | Vidrio laminar SGG STADIP SP 722 incoloro (material; 10/10/2008) | 1.006 | 423.66 | 426.20 |
| PGENP14.0467 | m | Sellado con silicona neutra | 7.000 | 0.98 | 6.86 |
| PSGG04 | u | Pequeño material | 1.500 | 1.25 | 1.88 |
| %CO | % | Costes indirectos | 3 % | 458.43 | 13.75 |
|  |  | Total |  |  | 472.18 |

**USGG08P11342006** m² SGG STADIP SP 827 incoloro
Precio: 553.75
Acristalamiento con vidrio laminar de seguridad SGG STADIP SP 827 de 27mm de espesor, clasificado P8B según norma UNE-EN 356, con U=5,1W/m²K, fijación sobre carpintería con acuñado mediante calzos de apoyo perimetrales y laterales y sellado en frío con silicona neutra, incluso cortes de vidrio y colocación de junquillos, según NTE-FVP-8

| Código | Ud | Descripción | Rendimiento | Precio | Importe |
|---|---|---|---|---|---|
| OGENO01.0050 | h | Oficial 1ª vidriería | 1.300 | 18.07 | 23.49 |
| PSGG08U11342003 | m² | Vidrio laminar SGG STADIP SP 827 incoloro (material; 10/10/2008) | 1.006 | 502.38 | 505.39 |
| PGENP14.0467 | m | Sellado con silicona neutra | 7.000 | 0.98 | 6.86 |
| PSGG04 | u | Pequeño material | 1.500 | 1.25 | 1.88 |
| %CO | % | Costes indirectos | 3 % | 537.62 | 16.13 |
|  |  | Total |  |  | 553.75 |

###### E16DF_SGG15 Vidrio laminado de seguridad antibala (s/ UNE-EN 1063)

###### E16DF_SGG151 Incoloro - nivel BR-1

**USGG08P11352001** m² SGG STADIP HN 113-S incoloro
Precio: 391.6
Acristalamiento con vidrio laminar de seguridad SGG STADIP HN 113-S de 13mm de espesor, clasificado BR1-S según norma UNE-EN 1063, con U=5,5W/m²K, fijación sobre carpintería con acuñado mediante calzos de apoyo perimetrales y laterales y sellado en frío con silicona neutra, incluso cortes de vidrio y colocación de junquillos, según NTE-FVP-8

| Código | Ud | Descripción | Rendimiento | Precio | Importe |
|---|---|---|---|---|---|
| OGENO01.0050 | h | Oficial 1ª vidriería | 1.300 | 18.07 | 23.49 |
| PSGG08U11352001 | m² | Vidrio laminar SGG STADIP HN 113-S incoloro (material; 10/10/2008) | 1.006 | 339.07 | 341.10 |
| PGENP14.0467 | m | Sellado con silicona neutra | 14.000 | 0.98 | 13.72 |
| PSGG04 | u | Pequeño material | 1.500 | 1.25 | 1.88 |
| %CO | % | Costes indirectos | 3 % | 380.19 | 11.41 |
|  |  | Total |  |  | 391.6 |

**USGG08P11352014** m² SGG STADIP JH 610.21-S incoloro
Precio: 616.69
Acristalamiento con vidrio laminar de seguridad SGG STADIP JH 610.21-S de 21mm de espesor, clasificado BR1-S según norma UNE-EN 1063 y P6B según norma UNE-EN 356, con U=5,3W/m²K, fijación sobre carpintería con acuñado mediante calzos de apoyo perimetrales y laterales y sellado en frío con silicona neutra, incluso cortes de vidrio y colocación de junquillos, según NTE-FVP-8

| Código | Ud | Descripción | Rendimiento | Precio | Importe |
|---|---|---|---|---|---|
| OGENO01.0050 | h | Oficial 1ª vidriería | 1.300 | 18.07 | 23.49 |
| PSGG08U11352014 | m² | Vidrio laminar SGG STADIP JH 610.21-S incoloro (material; 10/10/2008) | 1.006 | 556.3 | 559.64 |
| PGENP14.0467 | m | Sellado con silicona neutra | 14.000 | 0.98 | 13.72 |
| PSGG04 | u | Pequeño material | 1.500 | 1.25 | 1.88 |
| %CO | % | Costes indirectos | 3 % | 598.73 | 17.96 |
|  |  | Total |  |  | 616.69 |

**USGG08P11352002** m² SGG STADIP HN 119-S incoloro
Precio: 557.9
Acristalamiento con vidrio laminar de seguridad SGG STADIP HN 119-S de 19mm de espesor, clasificado BR1-S según norma UNE-EN 1063, con U=5,4W/m²K, fijación sobre carpintería con acuñado mediante calzos de apoyo perimetrales y laterales y sellado en frío con silicona neutra, incluso cortes de vidrio y colocación de junquillos, según NTE-FVP-8

| Código | Ud | Descripción | Rendimiento | Precio | Importe |
|---|---|---|---|---|---|
| OGENO01.0050 | h | Oficial 1ª vidriería | 1.300 | 18.07 | 23.49 |
| PSGG08U11352002 | m² | Vidrio laminar SGG STADIP HN 119-S incoloro (material; 10/10/2008) | 1.006 | 499.56 | 502.56 |
| PGENP14.0467 | m | Sellado con silicona neutra | 14.000 | 0.98 | 13.72 |
| PSGG04 | u | Pequeño material | 1.500 | 1.25 | 1.88 |
| %CO | % | Costes indirectos | 3 % | 541.65 | 16.25 |
|  |  | Total |  |  | 557.9 |

**USGG08P11352003** m² SGG STADIP HN 120-S incoloro
Precio: 582.02
Acristalamiento con vidrio laminar de seguridad SGG STADIP HN 120-S de 20mm de espesor, clasificado BR1-S según norma UNE-EN 1063, con U=5,3W/m²K, fijación sobre carpintería con acuñado mediante calzos de apoyo perimetrales y laterales y sellado en frío con silicona neutra, incluso cortes de vidrio y colocación de junquillos, según NTE-FVP-8

| Código | Ud | Descripción | Rendimiento | Precio | Importe |
|---|---|---|---|---|---|
| OGENO01.0050 | h | Oficial 1ª vidriería | 1.300 | 18.07 | 23.49 |
| PSGG08U11352003 | m² | Vidrio laminar SGG STADIP HN 120-S incoloro (material; 10/10/2008) | 1.006 | 522.84 | 525.98 |
| PGENP14.0467 | m | Sellado con silicona neutra | 14.000 | 0.98 | 13.72 |
| PSGG04 | u | Pequeño material | 1.500 | 1.25 | 1.88 |
| %CO | % | Costes indirectos | 3 % | 565.07 | 16.95 |
|  |  | Total |  |  | 582.02 |

###### E16DF_SGG152 Incoloro - nivel BR-2

**USGG08P11352004** m² SGG STADIP HN 222-S incoloro
Precio: 635.12
Acristalamiento con vidrio laminar de seguridad SGG STADIP HN 222-S de 22mm de espesor, clasificado BR2-S según norma UNE-EN 1063, con U=5,3W/m²K, fijación sobre carpintería con acuñado mediante calzos de apoyo perimetrales y laterales y sellado en frío con silicona neutra, incluso cortes de vidrio y colocación de junquillos, según NTE-FVP-8

| Código | Ud | Descripción | Rendimiento | Precio | Importe |
|---|---|---|---|---|---|
| OGENO01.0050 | h | Oficial 1ª vidriería | 1.300 | 18.07 | 23.49 |
| PSGG08U11352004 | m² | Vidrio laminar SGG STADIP HN 222-S incoloro (material; 10/10/2008) | 1.006 | 574.09 | 577.53 |
| PGENP14.0467 | m | Sellado con silicona neutra | 14.000 | 0.98 | 13.72 |
| PSGG04 | u | Pequeño material | 1.500 | 1.25 | 1.88 |
| %CO | % | Costes indirectos | 3 % | 616.62 | 18.50 |
|  |  | Total |  |  | 635.12 |

**USGG08P11352005** m² SGG STADIP HN 226-S incoloro
Precio: 731.92
Acristalamiento con vidrio laminar de seguridad SGG STADIP HN 226-S de 26mm de espesor, clasificado BR2-S según norma UNE-EN 1063, con U=5,2W/m²K, fijación sobre carpintería con acuñado mediante calzos de apoyo perimetrales y laterales y sellado en frío con silicona neutra, incluso cortes de vidrio y colocación de junquillos, según NTE-FVP-8

| Código | Ud | Descripción | Rendimiento | Precio | Importe |
|---|---|---|---|---|---|
| OGENO01.0050 | h | Oficial 1ª vidriería | 1.400 | 18.07 | 25.30 |
| PSGG08U11352005 | m² | Vidrio laminar SGG STADIP HN 226-S incoloro (material; 10/10/2008) | 1.006 | 665.71 | 669.70 |
| PGENP14.0467 | m | Sellado con silicona neutra | 14.000 | 0.98 | 13.72 |
| PSGG04 | u | Pequeño material | 1.500 | 1.25 | 1.88 |
| %CO | % | Costes indirectos | 3 % | 710.60 | 21.32 |
|  |  | Total |  |  | 731.92 |

###### E16DF_SGG153 Incoloro - nivel BR-3

**USGG08P11352006** m² SGG STADIP HN 323-S incoloro
Precio: 652.84
Acristalamiento con vidrio laminar de seguridad SGG STADIP HN 323-S de 23mm de espesor, clasificado BR3-S según norma UNE-EN 1063, con U=5,2W/m²K, fijación sobre carpintería con acuñado mediante calzos de apoyo perimetrales y laterales y sellado en frío con silicona neutra, incluso cortes de vidrio y colocación de junquillos, según NTE-FVP-8

| Código | Ud | Descripción | Rendimiento | Precio | Importe |
|---|---|---|---|---|---|
| OGENO01.0050 | h | Oficial 1ª vidriería | 1.400 | 18.07 | 25.30 |
| PSGG08U11352006 | m² | Vidrio laminar SGG STADIP HN 323-S incoloro (material; 10/10/2008) | 1.006 | 589.39 | 592.93 |
| PGENP14.0467 | m | Sellado con silicona neutra | 14.000 | 0.98 | 13.72 |
| PSGG04 | u | Pequeño material | 1.500 | 1.25 | 1.88 |
| %CO | % | Costes indirectos | 3 % | 633.83 | 19.01 |
|  |  | Total |  |  | 652.84 |

**USGG08P11352015** m² SGG STADIP JH 630.28-S incoloro
Precio: 794.17
Acristalamiento con vidrio laminar de seguridad SGG STADIP JH 630.28-S de 28mm de espesor, clasificado BR3-S según norma UNE-EN 1063y P6B según norma UNE-EN 356, con U=5,1W/m²K, fijación sobre carpintería con acuñado mediante calzos de apoyo perimetrales y laterales y sellado en frío con silicona neutra, incluso cortes de vidrio y colocación de junquillos, según NTE-FVP-8

| Código | Ud | Descripción | Rendimiento | Precio | Importe |
|---|---|---|---|---|---|
| OGENO01.0050 | h | Oficial 1ª vidriería | 1.400 | 18.07 | 25.30 |
| PSGG08U11352015 | m² | Vidrio laminar SGG STADIP JH 630.28-S incoloro (material; 10/10/2008) | 1.006 | 725.79 | 730.14 |
| PGENP14.0467 | m | Sellado con silicona neutra | 14.000 | 0.98 | 13.72 |
| PSGG04 | u | Pequeño material | 1.500 | 1.25 | 1.88 |
| %CO | % | Costes indirectos | 3 % | 771.04 | 23.13 |
|  |  | Total |  |  | 794.17 |

**USGG08P11352016** m² SGG STADIP JH 730.29-S incoloro
Precio: 833.33
Acristalamiento con vidrio laminar de seguridad SGG STADIP JH 730.29-S de 29mm de espesor, clasificado BR3-S según norma UNE-EN 1063 y P7B según norma UNE-EN 356, con U=5,1W/m²K, fijación sobre carpintería con acuñado mediante calzos de apoyo perimetrales y laterales y sellado en frío con silicona neutra, incluso cortes de vidrio y colocación de junquillos, según NTE-FVP-8

| Código | Ud | Descripción | Rendimiento | Precio | Importe |
|---|---|---|---|---|---|
| OGENO01.0050 | h | Oficial 1ª vidriería | 1.400 | 18.07 | 25.30 |
| PSGG08U11352016 | m² | Vidrio laminar SGG STADIP JH 730.29-S incoloro (material; 10/10/2008) | 1.006 | 763.58 | 768.16 |
| PGENP14.0467 | m | Sellado con silicona neutra | 14.000 | 0.98 | 13.72 |
| PSGG04 | u | Pequeño material | 1.500 | 1.25 | 1.88 |
| %CO | % | Costes indirectos | 3 % | 809.06 | 24.27 |
|  |  | Total |  |  | 833.33 |

**USGG08P11352017** m² SGG STADIP JH 730.30-S incoloro
Precio: 833.33
Acristalamiento con vidrio laminar de seguridad SGG STADIP JH 730.30-S de 30mm de espesor, clasificado BR3-S según norma UNE-EN 1063 y P7B según norma UNE-EN 356, con U=5W/m²K, fijación sobre carpintería con acuñado mediante calzos de apoyo perimetrales y laterales y sellado en frío con silicona neutra, incluso cortes de vidrio y colocación de junquillos, según NTE-FVP-8

| Código | Ud | Descripción | Rendimiento | Precio | Importe |
|---|---|---|---|---|---|
| OGENO01.0050 | h | Oficial 1ª vidriería | 1.400 | 18.07 | 25.30 |
| PSGG08U11352017 | m² | Vidrio laminar SGG STADIP JH 730.30-S incoloro (material; 10/10/2008) | 1.006 | 763.58 | 768.16 |
| PGENP14.0467 | m | Sellado con silicona neutra | 14.000 | 0.98 | 13.72 |
| PSGG04 | u | Pequeño material | 1.500 | 1.25 | 1.88 |
| %CO | % | Costes indirectos | 3 % | 809.06 | 24.27 |
|  |  | Total |  |  | 833.33 |

###### E16DF_SGG154 Incoloro - nivel BR-4

**USGG08P11352007** m² SGG STADIP HN 432-S incoloro
Precio: 779.85
Acristalamiento con vidrio laminar de seguridad SGG STADIP HN 432-S de 32mm de espesor, clasificado BR4-S según norma UNE-EN 1063, con U=5W/m²K, fijación sobre carpintería con acuñado mediante calzos de apoyo perimetrales y laterales y sellado en frío con silicona neutra, incluso cortes de vidrio y colocación de junquillos, según NTE-FVP-8

| Código | Ud | Descripción | Rendimiento | Precio | Importe |
|---|---|---|---|---|---|
| OGENO01.0050 | h | Oficial 1ª vidriería | 1.400 | 18.07 | 25.30 |
| PSGG08U11352007 | m² | Vidrio laminar SGG STADIP HN 432-S incoloro (material; 10/10/2008) | 1.006 | 711.97 | 716.24 |
| PGENP14.0467 | m | Sellado con silicona neutra | 14.000 | 0.98 | 13.72 |
| PSGG04 | u | Pequeño material | 1.500 | 1.25 | 1.88 |
| %CO | % | Costes indirectos | 3 % | 757.14 | 22.71 |
|  |  | Total |  |  | 779.85 |

**USGG08P11352008** m² SGG STADIP HN 454-S incoloro
Precio: 1291.42
Acristalamiento con vidrio laminar de seguridad SGG STADIP HN 454-S de 54mm de espesor, clasificado BR4-S según norma UNE-EN 1063, con U=4,5W/m²K, fijación sobre carpintería con acuñado mediante calzos de apoyo perimetrales y laterales y sellado en frío con silicona neutra, incluso cortes de vidrio y colocación de junquillos, según NTE-FVP-8

| Código | Ud | Descripción | Rendimiento | Precio | Importe |
|---|---|---|---|---|---|
| OGENO01.0050 | h | Oficial 1ª vidriería | 1.600 | 18.07 | 28.91 |
| PSGG08U11352008 | m² | Vidrio laminar SGG STADIP HN 454-NS incoloro (material; 10/10/2008) | 1.006 | 1202.09 | 1209.30 |
| PGENP14.0467 | m | Sellado con silicona neutra | 14.000 | 0.98 | 13.72 |
| PSGG04 | u | Pequeño material | 1.500 | 1.25 | 1.88 |
| %CO | % | Costes indirectos | 3 % | 1253.81 | 37.61 |
|  |  | Total |  |  | 1291.42 |

**USGG08P11352018** m² SGG STADIP JH 740.39-S incoloro
Precio: 940.98
Acristalamiento con vidrio laminar de seguridad SGG STADIP JH 740.39-S de 39mm de espesor, clasificado BR4-S según norma UNE-EN 1063 y P7B según norma UNE-EN 356, con U=4,8W/m²K, fijación sobre carpintería con acuñado mediante calzos de apoyo perimetrales y laterales y sellado en frío con silicona neutra, incluso cortes de vidrio y colocación de junquillos, según NTE-FVP-8

| Código | Ud | Descripción | Rendimiento | Precio | Importe |
|---|---|---|---|---|---|
| OGENO01.0050 | h | Oficial 1ª vidriería | 1.500 | 18.07 | 27.11 |
| PSGG08U11352018 | m² | Vidrio laminar SGG STADIP JH 740.39-S incoloro (material; 10/10/2008) | 1.006 | 865.67 | 870.86 |
| PGENP14.0467 | m | Sellado con silicona neutra | 14.000 | 0.98 | 13.72 |
| PSGG04 | u | Pequeño material | 1.500 | 1.25 | 1.88 |
| %CO | % | Costes indirectos | 3 % | 913.57 | 27.41 |
|  |  | Total |  |  | 940.98 |

**USGG08P11352020** m² SGG STADIP JH 840.40-S incoloro
Precio: 974.14
Acristalamiento con vidrio laminar de seguridad SGG STADIP JH 840.40-S de 40mm de espesor, clasificado BR4-S según norma UNE-EN 1063 y P8B según norma UNE-EN 356, con U=4,8W/m²K, fijación sobre carpintería con acuñado mediante calzos de apoyo perimetrales y laterales y sellado en frío con silicona neutra, incluso cortes de vidrio y colocación de junquillos, según NTE-FVP-8

| Código | Ud | Descripción | Rendimiento | Precio | Importe |
|---|---|---|---|---|---|
| OGENO01.0050 | h | Oficial 1ª vidriería | 1.500 | 18.07 | 27.11 |
| PSGG08U11352020 | m² | Vidrio laminar SGG STADIP JH 840.40-S incoloro (material; 10/10/2008) | 1.006 | 897.67 | 903.06 |
| PGENP14.0467 | m | Sellado con silicona neutra | 14.000 | 0.98 | 13.72 |
| PSGG04 | u | Pequeño material | 1.500 | 1.25 | 1.88 |
| %CO | % | Costes indirectos | 3 % | 945.77 | 28.37 |
|  |  | Total |  |  | 974.14 |

**USGG08P11352021** m² SGG STADIP JH 841.35-S incoloro
Precio: 1134.68
Acristalamiento con vidrio laminar de seguridad SGG STADIP JH 841.35-S de 35mm de espesor, clasificado BR4-S y SG1-S según norma UNE-EN 1063 y P8B según norma UNE-EN 356, con U=4,9W/m²K, fijación sobre carpintería con acuñado mediante calzos de apoyo perimetrales y laterales y sellado en frío con silicona neutra, incluso cortes de vidrio y colocación de junquillos, según NTE-FVP-8

| Código | Ud | Descripción | Rendimiento | Precio | Importe |
|---|---|---|---|---|---|
| OGENO01.0050 | h | Oficial 1ª vidriería | 1.500 | 18.07 | 27.11 |
| PSGG08U11352021 | m² | Vidrio laminar SGG STADIP JH 841.35-S incoloro (material; 10/10/2008) | 1.006 | 1052.6 | 1058.92 |
| PGENP14.0467 | m | Sellado con silicona neutra | 14.000 | 0.98 | 13.72 |
| PSGG04 | u | Pequeño material | 1.500 | 1.25 | 1.88 |
| %CO | % | Costes indirectos | 3 % | 1101.63 | 33.05 |
|  |  | Total |  |  | 1134.68 |

###### E16DF_SGG155 Incoloro - nivel BR-5

**USGG08P11352009** m² SGG STADIP HN 536-S incoloro
Precio: 883.26
Acristalamiento con vidrio laminar de seguridad SGG STADIP HN 536-S de 36mm de espesor, clasificado BR5-S según norma UNE-EN 1063, con U=4,9W/m²K, fijación sobre carpintería con acuñado mediante calzos de apoyo perimetrales y laterales y sellado en frío con silicona neutra, incluso cortes de vidrio y colocación de junquillos, según NTE-FVP-8

| Código | Ud | Descripción | Rendimiento | Precio | Importe |
|---|---|---|---|---|---|
| OGENO01.0050 | h | Oficial 1ª vidriería | 1.500 | 18.07 | 27.11 |
| PSGG08U11352009 | m² | Vidrio laminar SGG STADIP HN 536-S incoloro (material; 10/10/2008) | 1.006 | 809.96 | 814.82 |
| PGENP14.0467 | m | Sellado con silicona neutra | 14.000 | 0.98 | 13.72 |
| PSGG04 | u | Pequeño material | 1.500 | 1.25 | 1.88 |
| %CO | % | Costes indirectos | 3 % | 857.53 | 25.73 |
|  |  | Total |  |  | 883.26 |

**USGG08P11352010** m² SGG STADIP HN 540-S incoloro
Precio: 975.67
Acristalamiento con vidrio laminar de seguridad SGG STADIP HN 540 de 40mm de espesor, clasificado BR5-S según norma UNE-EN 1063, con U=4,8W/m²K, fijación sobre carpintería con acuñado mediante calzos de apoyo perimetrales y laterales y sellado en frío con silicona neutra, incluso cortes de vidrio y colocación de junquillos, según NTE-FVP-8

| Código | Ud | Descripción | Rendimiento | Precio | Importe |
|---|---|---|---|---|---|
| OGENO01.0050 | h | Oficial 1ª vidriería | 1.500 | 18.07 | 27.11 |
| PSGG08U11352010 | m² | Vidrio laminar SGG STADIP HN 540-S incoloro (material; 10/10/2008) | 1.006 | 899.15 | 904.54 |
| PGENP14.0467 | m | Sellado con silicona neutra | 14.000 | 0.98 | 13.72 |
| PSGG04 | u | Pequeño material | 1.500 | 1.25 | 1.88 |
| %CO | % | Costes indirectos | 3 % | 947.25 | 28.42 |
|  |  | Total |  |  | 975.67 |

**USGG08P11352011** m² SGG STADIP HN 558-NS incoloro
Precio: 1425.6
Acristalamiento con vidrio laminar de seguridad SGG STADIP HN 558 de 58mm de espesor, clasificado BR5-S según norma UNE-EN 1063, con U=4,4W/m²K, fijación sobre carpintería con acuñado mediante calzos de apoyo perimetrales y laterales y sellado en frío con silicona neutra, incluso cortes de vidrio y colocación de junquillos, según NTE-FVP-8

| Código | Ud | Descripción | Rendimiento | Precio | Importe |
|---|---|---|---|---|---|
| OGENO01.0050 | h | Oficial 1ª vidriería | 1.600 | 18.07 | 28.91 |
| PSGG08U11352011 | m² | Vidrio laminar SGG STADIP HN 558-NS incoloro (material; 10/10/2008) | 1.006 | 1331.58 | 1339.57 |
| PGENP14.0467 | m | Sellado con silicona neutra | 14.000 | 0.98 | 13.72 |
| PSGG04 | u | Pequeño material | 1.500 | 1.25 | 1.88 |
| %CO | % | Costes indirectos | 3 % | 1384.08 | 41.52 |
|  |  | Total |  |  | 1425.6 |

###### E16DF_SGG156 Incoloro - nivel BR-6

**USGG08P11352012** m² SGG STADIP HN 650-S incoloro
Precio: 1361.05
Acristalamiento con vidrio laminar de seguridad SGG STADIP HN 650-S de 50mm de espesor, clasificado BR6-S según norma UNE-EN 1063, con U=4,6W/m²K, fijación sobre carpintería con acuñado mediante calzos de apoyo perimetrales y laterales y sellado en frío con silicona neutra, incluso cortes de vidrio y colocación de junquillos, según NTE-FVP-8

| Código | Ud | Descripción | Rendimiento | Precio | Importe |
|---|---|---|---|---|---|
| OGENO01.0050 | h | Oficial 1ª vidriería | 1.500 | 18.07 | 27.11 |
| PSGG08U11352012 | m² | Vidrio laminar SGG STADIP HN 650-S incoloro (material; 10/10/2008) | 1.006 | 1271.07 | 1278.70 |
| PGENP14.0467 | m | Sellado con silicona neutra | 14.000 | 0.98 | 13.72 |
| PSGG04 | u | Pequeño material | 1.500 | 1.25 | 1.88 |
| %CO | % | Costes indirectos | 3 % | 1321.41 | 39.64 |
|  |  | Total |  |  | 1361.05 |

**USGG08P11352022** m² SGG STADIP JH 862.51-S incoloro
Precio: 1437.39
Acristalamiento con vidrio laminar de seguridad SGG STADIP JH 862.51-S de 51mm de espesor, clasificado BR6-S y SG2-S según norma UNE-EN 1063 y P8B según norma UNE-EN 356, con U=4,6W/m²K, fijación sobre carpintería con acuñado mediante calzos de apoyo perimetrales y laterales y sellado en frío con silicona neutra, incluso cortes de vidrio y colocación de junquillos, según NTE-FVP-8

| Código | Ud | Descripción | Rendimiento | Precio | Importe |
|---|---|---|---|---|---|
| OGENO01.0050 | h | Oficial 1ª vidriería | 1.600 | 18.07 | 28.91 |
| PSGG08U11352022 | m² | Vidrio laminar SGG STADIP JH 862.51-S incoloro (material; 10/10/2008) | 1.006 | 1342.95 | 1351.01 |
| PGENP14.0467 | m | Sellado con silicona neutra | 14.000 | 0.98 | 13.72 |
| PSGG04 | u | Pequeño material | 1.500 | 1.25 | 1.88 |
| %CO | % | Costes indirectos | 3 % | 1395.52 | 41.87 |
|  |  | Total |  |  | 1437.39 |

###### E16DF_SGG157 Incoloro - nivel BR-7

**USGG08P11352013** m² SGG STADIP HN 785-S incoloro
Precio: 1875.73
Acristalamiento con vidrio laminar de seguridad SGG STADIP HN 785 de 85mm de espesor, clasificado BR7-NS según norma UNE-EN 1063, con U=4W/m²K, fijación sobre carpintería con acuñado mediante calzos de apoyo perimetrales y laterales y sellado en frío con silicona neutra, incluso cortes de vidrio y colocación de junquillos, según NTE-FVP-8

| Código | Ud | Descripción | Rendimiento | Precio | Importe |
|---|---|---|---|---|---|
| OGENO01.0050 | h | Oficial 1ª vidriería | 1.600 | 18.07 | 28.91 |
| PSGG08U11352013 | m² | Vidrio laminar SGG STADIP HN 785-S incoloro (material; 10/10/2008) | 1.006 | 1765.99 | 1776.59 |
| PGENP14.0467 | m | Sellado con silicona neutra | 14.000 | 0.98 | 13.72 |
| PSGG04 | u | Pequeño material | 1.500 | 1.25 | 1.88 |
| %CO | % | Costes indirectos | 3 % | 1821.10 | 54.63 |
|  |  | Total |  |  | 1875.73 |

###### E16DF_SGG158 Incoloro - nivel SG-1

**USGG08P11352019** m² SGG STADIP JH 801.32-S incoloro
Precio: 834.37
Acristalamiento con vidrio laminar de seguridad SGG STADIP JH 801.32-S de 32mm de espesor, clasificado SG1-S según norma UNE-EN 1063 y P8B según norma UNE-EN 356, con U=5W/m²K, fijación sobre carpintería con acuñado mediante calzos de apoyo perimetrales y laterales y sellado en frío con silicona neutra, incluso cortes de vidrio y colocación de junquillos, según NTE-FVP-8

| Código | Ud | Descripción | Rendimiento | Precio | Importe |
|---|---|---|---|---|---|
| OGENO01.0050 | h | Oficial 1ª vidriería | 1.400 | 18.07 | 25.30 |
| PSGG08U11352019 | m² | Vidrio laminar SGG STADIP JH 801.32-S incoloro (material; 10/10/2008) | 1.006 | 764.58 | 769.17 |
| PGENP14.0467 | m | Sellado con silicona neutra | 14.000 | 0.98 | 13.72 |
| PSGG04 | u | Pequeño material | 1.500 | 1.25 | 1.88 |
| %CO | % | Costes indirectos | 3 % | 810.07 | 24.30 |
|  |  | Total |  |  | 834.37 |

**USGG08P11352023** m² SGG STADIP UJ 132-S incoloro
Precio: 693.97
Acristalamiento con vidrio laminar de seguridad SGG STADIP UJ 132-S de 32mm de espesor, clasificado SG1-S según norma UNE-EN 1063, con U=5W/m²K, fijación sobre carpintería con acuñado mediante calzos de apoyo perimetrales y laterales y sellado en frío con silicona neutra, incluso cortes de vidrio y colocación de junquillos, según NTE-FVP-8

| Código | Ud | Descripción | Rendimiento | Precio | Importe |
|---|---|---|---|---|---|
| OGENO01.0050 | h | Oficial 1ª vidriería | 1.300 | 18.07 | 23.49 |
| PSGG08U11352023 | m² | Vidrio laminar SGG STADIP UJ 132-S incoloro (material; 10/10/2008) | 1.006 | 630.88 | 634.67 |
| PGENP14.0467 | m | Sellado con silicona neutra | 14.000 | 0.98 | 13.72 |
| PSGG04 | u | Pequeño material | 1.500 | 1.25 | 1.88 |
| %CO | % | Costes indirectos | 3 % | 673.76 | 20.21 |
|  |  | Total |  |  | 693.97 |

###### E16DF_SGG159 Incoloro - nivel SG-2

**USGG08P11352024** m² SGG STADIP UJ 250-S incoloro
Precio: 1053.54
Acristalamiento con vidrio laminar de seguridad SGG STADIP UJ 250-S de 50mm de espesor, clasificado SG2-S según norma UNE-EN 1063, con U=4,6W/m²K, fijación sobre carpintería con acuñado mediante calzos de apoyo perimetrales y laterales y sellado en frío con silicona neutra, incluso cortes de vidrio y colocación de junquillos, según NTE-FVP-8

| Código | Ud | Descripción | Rendimiento | Precio | Importe |
|---|---|---|---|---|---|
| OGENO01.0050 | h | Oficial 1ª vidriería | 1.600 | 18.07 | 28.91 |
| PSGG08U11352024 | m² | Vidrio laminar SGG STADIP UJ 250-S incoloro (material; 10/10/2008) | 1.006 | 972.5 | 978.34 |
| PGENP14.0467 | m | Sellado con silicona neutra | 14.000 | 0.98 | 13.72 |
| PSGG04 | u | Pequeño material | 1.500 | 1.25 | 1.88 |
| %CO | % | Costes indirectos | 3 % | 1022.85 | 30.69 |
|  |  | Total |  |  | 1053.54 |

###### E16DF_SGG16 Vidrio laminado de seguridad antiexplosión (s/ UNE-EN 13541)

###### E16DF_SGG161 Incoloro

**USGG08P11362001** m² SGG STADIP BS 110-S incoloro
Precio: 774.68
Acristalamiento con vidrio laminar de seguridad SGG STADIP BS 110-S de 10mm de espesor, clasificado ER1-S según norma UNE-EN 13541, con U=5,7W/m²K, fijación sobre carpintería con acuñado mediante calzos de apoyo perimetrales y laterales y sellado en frío con silicona neutra, incluso cortes de vidrio y colocación de junquillos, según NTE-FVP-8

| Código | Ud | Descripción | Rendimiento | Precio | Importe |
|---|---|---|---|---|---|
| OGENO01.0050 | h | Oficial 1ª vidriería | 1.300 | 18.07 | 23.49 |
| PSGG08U11362001 | m² | Vidrio laminar SGG STADIP BS 110-S incoloro (material; 10/10/2008) | 1.006 | 715.6 | 719.89 |
| PGENP14.0467 | m | Sellado con silicona neutra | 7.000 | 0.98 | 6.86 |
| PSGG04 | u | Pequeño material | 1.500 | 1.25 | 1.88 |
| %CO | % | Costes indirectos | 3 % | 752.12 | 22.56 |
|  |  | Total |  |  | 774.68 |

**USGG08P11362002** m² SGG STADIP BS 118-NS incoloro
Precio: 1008.31
Acristalamiento con vidrio laminar de seguridad SGG STADIP BS 118-NS de 18mm de espesor, clasificado ER1-NS según norma UNE-EN 13541, con U=5,4W/m²K, fijación sobre carpintería con acuñado mediante calzos de apoyo perimetrales y laterales y sellado en frío con silicona neutra, incluso cortes de vidrio y colocación de junquillos, según NTE-FVP-8

| Código | Ud | Descripción | Rendimiento | Precio | Importe |
|---|---|---|---|---|---|
| OGENO01.0050 | h | Oficial 1ª vidriería | 1.300 | 18.07 | 23.49 |
| PSGG08U11362002 | m² | Vidrio laminar SGG STADIP BS 118-NS incoloro (material; 10/10/2008) | 1.006 | 941.06 | 946.71 |
| PGENP14.0467 | m | Sellado con silicona neutra | 7.000 | 0.98 | 6.86 |
| PSGG04 | u | Pequeño material | 1.500 | 1.25 | 1.88 |
| %CO | % | Costes indirectos | 3 % | 978.94 | 29.37 |
|  |  | Total |  |  | 1008.31 |

**USGG08P11362003** m² SGG STADIP BS 218-NS incoloro
Precio: 1164.23
Acristalamiento con vidrio laminar de seguridad SGG STADIP BS 218-S de 18mm de espesor, clasificado ER2-S según norma UNE-EN 13541, con U=5,4W/m²K, fijación sobre carpintería con acuñado mediante calzos de apoyo perimetrales y laterales y sellado en frío con silicona neutra, incluso cortes de vidrio y colocación de junquillos, según NTE-FVP-8

| Código | Ud | Descripción | Rendimiento | Precio | Importe |
|---|---|---|---|---|---|
| OGENO01.0050 | h | Oficial 1ª vidriería | 1.300 | 18.07 | 23.49 |
| PSGG08U11362003 | m² | Vidrio laminar SGG STADIP BS 218-S incoloro (material; 10/10/2008) | 1.006 | 1091.54 | 1098.09 |
| PGENP14.0467 | m | Sellado con silicona neutra | 7.000 | 0.98 | 6.86 |
| PSGG04 | u | Pequeño material | 1.500 | 1.25 | 1.88 |
| %CO | % | Costes indirectos | 3 % | 1130.32 | 33.91 |
|  |  | Total |  |  | 1164.23 |

**USGG08P11362004** m² SGG STADIP BS 226-NS incoloro
Precio: 1374.2
Acristalamiento con vidrio laminar de seguridad SGG STADIP BS 226-NS de 26mm de espesor, clasificado ER2-NS según norma UNE-EN 13541, con U=5,1W/m²K, fijación sobre carpintería con acuñado mediante calzos de apoyo perimetrales y laterales y sellado en frío con silicona neutra, incluso cortes de vidrio y colocación de junquillos, según NTE-FVP-8

| Código | Ud | Descripción | Rendimiento | Precio | Importe |
|---|---|---|---|---|---|
| OGENO01.0050 | h | Oficial 1ª vidriería | 1.300 | 18.07 | 23.49 |
| PSGG08U11362004 | m² | Vidrio laminar SGG STADIP BS 226-NS incoloro (material; 10/10/2008) | 1.006 | 1294.17 | 1301.94 |
| PGENP14.0467 | m | Sellado con silicona neutra | 7.000 | 0.98 | 6.86 |
| PSGG04 | u | Pequeño material | 1.500 | 1.25 | 1.88 |
| %CO | % | Costes indirectos | 3 % | 1334.17 | 40.03 |
|  |  | Total |  |  | 1374.2 |

**USGG08P11362005** m² SGG STADIP BS 331-S incoloro
Precio: 1583.33
Acristalamiento con vidrio laminar de seguridad SGG STADIP BS 331-S de 31mm de espesor, clasificado ER3-S según norma UNE-EN 13541, con U=5W/m²K, fijación sobre carpintería con acuñado mediante calzos de apoyo perimetrales y laterales y sellado en frío con silicona neutra, incluso cortes de vidrio y colocación de junquillos, según NTE-FVP-8

| Código | Ud | Descripción | Rendimiento | Precio | Importe |
|---|---|---|---|---|---|
| OGENO01.0050 | h | Oficial 1ª vidriería | 1.300 | 18.07 | 23.49 |
| PSGG08U11362005 | m² | Vidrio laminar SGG STADIP BS 331-S incoloro (material; 10/10/2008) | 1.006 | 1496 | 1504.98 |
| PGENP14.0467 | m | Sellado con silicona neutra | 7.000 | 0.98 | 6.86 |
| PSGG04 | u | Pequeño material | 1.500 | 1.25 | 1.88 |
| %CO | % | Costes indirectos | 3 % | 1537.21 | 46.12 |
|  |  | Total |  |  | 1583.33 |

**USGG08P11362006** m² SGG STADIP BS 427-S incoloro
Precio: 1677.07
Acristalamiento con vidrio laminar de seguridad SGG STADIP BS 427-S de 27mm de espesor, clasificado ER4-S según norma UNE-EN 13541, con U=5,1W/m²K, fijación sobre carpintería con acuñado mediante calzos de apoyo perimetrales y laterales y sellado en frío con silicona neutra, incluso cortes de vidrio y colocación de junquillos, según NTE-FVP-8

| Código | Ud | Descripción | Rendimiento | Precio | Importe |
|---|---|---|---|---|---|
| OGENO01.0050 | h | Oficial 1ª vidriería | 1.300 | 18.07 | 23.49 |
| PSGG08U11362006 | m² | Vidrio laminar SGG STADIP BS 427-S incoloro (material; 10/10/2008) | 1.006 | 1586.47 | 1595.99 |
| PGENP14.0467 | m | Sellado con silicona neutra | 7.000 | 0.98 | 6.86 |
| PSGG04 | u | Pequeño material | 1.500 | 1.25 | 1.88 |
| %CO | % | Costes indirectos | 3 % | 1628.22 | 48.85 |
|  |  | Total |  |  | 1677.07 |

**USGG08P11362007** m² SGG STADIP BS 433-NS incoloro
Precio: 1758.26
Acristalamiento con vidrio laminar de seguridad SGG STADIP BS 433-S de 33mm de espesor, clasificado ER4-NS según norma UNE-EN 13541, con U=5W/m²K, fijación sobre carpintería con acuñado mediante calzos de apoyo perimetrales y laterales y sellado en frío con silicona neutra, incluso cortes de vidrio y colocación de junquillos, según NTE-FVP-8

| Código | Ud | Descripción | Rendimiento | Precio | Importe |
|---|---|---|---|---|---|
| OGENO01.0050 | h | Oficial 1ª vidriería | 1.300 | 18.07 | 23.49 |
| PSGG08U11362007 | m² | Vidrio laminar SGG STADIP BS 433-NS incoloro (material; 10/10/2008) | 1.006 | 1664.83 | 1674.82 |
| PGENP14.0467 | m | Sellado con silicona neutra | 7.000 | 0.98 | 6.86 |
| PSGG04 | u | Pequeño material | 1.500 | 1.25 | 1.88 |
| %CO | % | Costes indirectos | 3 % | 1707.05 | 51.21 |
|  |  | Total |  |  | 1758.26 |

##### E16DF_SGG2 SAINT-GOBAIN GLASS - vidrio plano laminado acústico de seguridad

###### E16DF_SGG21 Vidrio lam. acústico de seguridad física simple (nivel 2B2 s/ UNE-EN 12600)

###### E16DF_SGG211 Incoloro

**USGG08P11412001** m² SGG STADIP SILENCE 33.1 incoloro 35dB
Precio: 65.58
Acristalamiento con vidrio laminar acústico y de seguridad SGG STADIP SILENCE,compuesto por dos vidrios de 3mm. de espesor unidos mediante lámina de butiral de polivinilo acústico incoloro Silence,de 0,38mm,clasificado 2B2 según norma UNE-EN 12600, con U=5,7W/m²K y RW (C; Ctr)=35(0;-3), fijación sobre carpintería con acuñado mediante calzos de apoyo perimetrales y laterales y sellado en frío con silicona neutra, incluso cortes de vidrio y colocación de junquillos, según NTE-FVP-8

| Código | Ud | Descripción | Rendimiento | Precio | Importe |
|---|---|---|---|---|---|
| OGENO01.0050 | h | Oficial 1ª vidriería | 1.300 | 18.07 | 23.49 |
| PSGG08U11412001 | m² | Vidrio laminar SGG STADIP SILENCE 33,1 incoloro 35dB (material; 10/10/2008) | 1.006 | 31.25 | 31.44 |
| PGENP14.0467 | m | Sellado con silicona neutra | 7.000 | 0.98 | 6.86 |
| PSGG04 | u | Pequeño material | 1.500 | 1.25 | 1.88 |
| %CO | % | Costes indirectos | 3 % | 63.67 | 1.91 |
|  |  | Total |  |  | 65.58 |

**USGG08P11412002** m² SGG STADIP SILENCE 44.1 incoloro 36dB
Precio: 70.69
Acristalamiento con vidrio laminar acústico y de seguridad SGG STADIP SILENCE,compuesto por dos vidrios de 4mm. de espesor unidos mediante lámina de butiral de polivinilo acústico incoloro Silence,de 0,38mm,clasificado 2B2 según norma UNE-EN 12600, con U=5,7W/m²K y RW (C; Ctr)=37(-1;-3), fijación sobre carpintería con acuñado mediante calzos de apoyo perimetrales y laterales y sellado en frío con silicona neutra, incluso cortes de vidrio y colocación de junquillos, según NTE-FVP-8

| Código | Ud | Descripción | Rendimiento | Precio | Importe |
|---|---|---|---|---|---|
| OGENO01.0050 | h | Oficial 1ª vidriería | 1.300 | 18.07 | 23.49 |
| PSGG08U11412002 | m² | Vidrio laminar SGG STADIP SILENCE 44,1 incoloro 37dB (material; 15/10/2008) | 1.006 | 36.18 | 36.40 |
| PGENP14.0467 | m | Sellado con silicona neutra | 7.000 | 0.98 | 6.86 |
| PSGG04 | u | Pequeño material | 1.500 | 1.25 | 1.88 |
| %CO | % | Costes indirectos | 3 % | 68.63 | 2.06 |
|  |  | Total |  |  | 70.69 |

**USGG08P11412003** m² SGG STADIP SILENCE 55.1 incoloro 38dB
Precio: 77.24
Acristalamiento con vidrio laminar acústico y de seguridad SGG STADIP SILENCE,compuesto por dos vidrios de 5mm. de espesor unidos mediante lámina de butiral de polivinilo acústico incoloro Silence,de 0,38mm,clasificado 2B2 según norma UNE-EN 12600, con U=5,6W/m²K y RW (C; Ctr)=38(0;-2), fijación sobre carpintería con acuñado mediante calzos de apoyo perimetrales y laterales y sellado en frío con silicona neutra, incluso cortes de vidrio y colocación de junquillos, según NTE-FVP-8

| Código | Ud | Descripción | Rendimiento | Precio | Importe |
|---|---|---|---|---|---|
| OGENO01.0050 | h | Oficial 1ª vidriería | 1.300 | 18.07 | 23.49 |
| PSGG08U11412003 | m² | Vidrio laminar SGG STADIP SILENCE 55,1 incoloro 38dB (material; 15/10/2008) | 1.006 | 42.5 | 42.76 |
| PGENP14.0467 | m | Sellado con silicona neutra | 7.000 | 0.98 | 6.86 |
| PSGG04 | u | Pequeño material | 1.500 | 1.25 | 1.88 |
| %CO | % | Costes indirectos | 3 % | 74.99 | 2.25 |
|  |  | Total |  |  | 77.24 |

**USGG08P11412004** m² SGG STADIP SILENCE 66.1 incoloro 39dB
Precio: 82.48
Acristalamiento con vidrio laminar acústico y de seguridad SGG STADIP SILENCE,compuesto por dos vidrios de 6mm. de espesor unidos mediante lámina de butiral de polivinilo acústico incoloro Silence,de 0,38mm,clasificado 2B2 según norma UNE-EN 12600, con U=5,5W/m²K y RW (C; Ctr)=39(0;-2), fijación sobre carpintería con acuñado mediante calzos de apoyo perimetrales y laterales y sellado en frío con silicona neutra, incluso cortes de vidrio y colocación de junquillos, según NTE-FVP-8

| Código | Ud | Descripción | Rendimiento | Precio | Importe |
|---|---|---|---|---|---|
| OGENO01.0050 | h | Oficial 1ª vidriería | 1.300 | 18.07 | 23.49 |
| PSGG08U11412004 | m² | Vidrio laminar SGG STADIP SILENCE 66,1 incoloro 39dB (material; 15/10/2008) | 1.006 | 47.56 | 47.85 |
| PGENP14.0467 | m | Sellado con silicona neutra | 7.000 | 0.98 | 6.86 |
| PSGG04 | u | Pequeño material | 1.500 | 1.25 | 1.88 |
| %CO | % | Costes indirectos | 3 % | 80.08 | 2.40 |
|  |  | Total |  |  | 82.48 |

**USGG08P11412005** m² SGG STADIP SILENCE 88.1 incoloro 41dB
Precio: 93.63
Acristalamiento con vidrio laminar acústico y de seguridad SGG STADIP SILENCE,compuesto por dos vidrios de 8mm. de espesor unidos mediante lámina de butiral de polivinilo acústico incoloro Silence,de 0,38mm,clasificado 2B2 según norma UNE-EN 12600, con U=5,4W/m²K Y RW (C; Ctr)=41(0;-3), fijación sobre carpintería con acuñado mediante calzos de apoyo perimetrales y laterales y sellado en frío con silicona neutra, incluso cortes de vidrio y colocación de junquillos, según NTE-FVP-8

| Código | Ud | Descripción | Rendimiento | Precio | Importe |
|---|---|---|---|---|---|
| OGENO01.0050 | h | Oficial 1ª vidriería | 1.300 | 18.07 | 23.49 |
| PSGG08U11412005 | m² | Vidrio laminar SGG STADIP SILENCE 88,1 incoloro 41dB (material; 15/10/2008) | 1.006 | 58.32 | 58.67 |
| PGENP14.0467 | m | Sellado con silicona neutra | 7.000 | 0.98 | 6.86 |
| PSGG04 | u | Pequeño material | 1.500 | 1.25 | 1.88 |
| %CO | % | Costes indirectos | 3 % | 90.90 | 2.73 |
|  |  | Total |  |  | 93.63 |

**USGG08P11412006** m² SGG STADIP SILENCE 1010.1 incoloro 44dB
Precio: 128.2
Acristalamiento con vidrio laminar acústico y de seguridad SGG STADIP SILENCE,compuesto por dos vidrios de 10mm. de espesor unidos mediante lámina de butiral de polivinilo acústico incoloro Silence,de 0,38mm,clasificado 2B2 según norma UNE-EN 12600, con U=5,3W/m²K Y RW (C; Ctr)=44 (-1;-3), fijación sobre carpintería con acuñado mediante calzos de apoyo perimetrales y laterales y sellado en frío con silicona neutra, incluso cortes de vidrio y colocación de junquillos, según NTE-FVP-8

| Código | Ud | Descripción | Rendimiento | Precio | Importe |
|---|---|---|---|---|---|
| OGENO01.0050 | h | Oficial 1ª vidriería | 1.300 | 18.07 | 23.49 |
| PSGG08U11412006 | m² | Vidrio laminar SGG STADIP SILENCE 1010,1 incoloro 44dB (material; 10/10/2008) | 1.006 | 91.69 | 92.24 |
| PGENP14.0467 | m | Sellado con silicona neutra | 7.000 | 0.98 | 6.86 |
| PSGG04 | u | Pequeño material | 1.500 | 1.25 | 1.88 |
| %CO | % | Costes indirectos | 3 % | 124.47 | 3.73 |
|  |  | Total |  |  | 128.2 |

###### E16DF_SGG22 Vidrio lam. acústico de seguridad física fuerte (nivel 1B1 s/ UNE-EN 12600)

###### E16DF_SGG221 Incoloro

**USGG08P11422001** m² SGG STADIP SILENCE 33.2 incoloro 35dB
Precio: 83.19
Acristalamiento con vidrio laminar acústico y de seguridad SGG STADIP SILENCE,compuesto por dos vidrios de 3mm. de espesor unidos mediante ldos ámina de butiral de polivinilo acústico incoloro Silence,de 0,38mm,clasificado 1B1 según norma UNE-EN 12600, con U=5,7W/m²K y RW (C; Ctr)=35(0;-3), fijación sobre carpintería con acuñado mediante calzos de apoyo perimetrales y laterales y sellado en frío con silicona neutra, incluso cortes de vidrio y colocación de junquillos, según NTE-FVP-8

| Código | Ud | Descripción | Rendimiento | Precio | Importe |
|---|---|---|---|---|---|
| OGENO01.0050 | h | Oficial 1ª vidriería | 1.300 | 18.07 | 23.49 |
| PSGG08U11422001 | m² | Vidrio laminar SGG STADIP SILENCE 33,2 incoloro 35dB (material; 10/10/2008) | 1.006 | 48.25 | 48.54 |
| PGENP14.0467 | m | Sellado con silicona neutra | 7.000 | 0.98 | 6.86 |
| PSGG04 | u | Pequeño material | 1.500 | 1.25 | 1.88 |
| %CO | % | Costes indirectos | 3 % | 80.77 | 2.42 |
|  |  | Total |  |  | 83.19 |

**USGG08P11422002** m² SGG STADIP SILENCE 44.2 incoloro 37dB
Precio: 87.26
Acristalamiento con vidrio laminar acústico y de seguridad SGG STADIP SILENCE,compuesto por dos vidrios de 4mm. de espesor unidos mediante dos láminas de butiral de polivinilo acústico incoloro Silence,de 0,38mm,clasificado 1B1 según norma UNE-EN 12600, con U=5,7W/m²K y RW (C; Ctr)=37(0;-3), fijación sobre carpintería con acuñado mediante calzos de apoyo perimetrales y laterales y sellado en frío con silicona neutra, incluso cortes de vidrio y colocación de junquillos, según NTE-FVP-8

| Código | Ud | Descripción | Rendimiento | Precio | Importe |
|---|---|---|---|---|---|
| OGENO01.0050 | h | Oficial 1ª vidriería | 1.300 | 18.07 | 23.49 |
| PSGG08U11422002 | m² | Vidrio laminar SGG STADIP SILENCE 44,2 incoloro 37dB (material; 10/10/2008) | 1.006 | 52.18 | 52.49 |
| PGENP14.0467 | m | Sellado con silicona neutra | 7.000 | 0.98 | 6.86 |
| PSGG04 | u | Pequeño material | 1.500 | 1.25 | 1.88 |
| %CO | % | Costes indirectos | 3 % | 84.72 | 2.54 |
|  |  | Total |  |  | 87.26 |

**USGG08P11422003** m² SGG STADIP SILENCE 55.2 incoloro 38dB
Precio: 95.88
Acristalamiento con vidrio laminar acústico y de seguridad SGG STADIP SILENCE,compuesto por dos vidrios de 5mm. de espesor unidos mediante dos láminas de butiral de polivinilo acústico incoloro Silence,de 0,38mm,clasificado 1B1 según norma UNE-EN 12600, con U=5,6W/m²K y RW (C; Ctr)=38(0;-2), fijación sobre carpintería con acuñado mediante calzos de apoyo perimetrales y laterales y sellado en frío con silicona neutra, incluso cortes de vidrio y colocación de junquillos, según NTE-FVP-8

| Código | Ud | Descripción | Rendimiento | Precio | Importe |
|---|---|---|---|---|---|
| OGENO01.0050 | h | Oficial 1ª vidriería | 1.300 | 18.07 | 23.49 |
| PSGG08U11422003 | m² | Vidrio laminar SGG STADIP SILENCE 55,2 incoloro 38dB (material; 10/10/2008) | 1.006 | 60.5 | 60.86 |
| PGENP14.0467 | m | Sellado con silicona neutra | 7.000 | 0.98 | 6.86 |
| PSGG04 | u | Pequeño material | 1.500 | 1.25 | 1.88 |
| %CO | % | Costes indirectos | 3 % | 93.09 | 2.79 |
|  |  | Total |  |  | 95.88 |

**USGG08P11422004** m² SGG STADIP SILENCE 66.2 incoloro 39dB
Precio: 101.13
Acristalamiento con vidrio laminar acústico y de seguridad SGG STADIP SILENCE,compuesto por dos vidrios de 6mm. de espesor unidos mediante dos láminas de butiral de polivinilo acústico incoloro Silence,de 0,38mm,clasificado 1B1 según norma UNE-EN 12600, con U=5,5W/m²K y RW (C; Ctr)=39(0;-2), fijación sobre carpintería con acuñado mediante calzos de apoyo perimetrales y laterales y sellado en frío con silicona neutra, incluso cortes de vidrio y colocación de junquillos, según NTE-FVP-8

| Código | Ud | Descripción | Rendimiento | Precio | Importe |
|---|---|---|---|---|---|
| OGENO01.0050 | h | Oficial 1ª vidriería | 1.300 | 18.07 | 23.49 |
| PSGG08U11422004 | m² | Vidrio laminar SGG STADIP SILENCE 66,2 incoloro 39dB (material; 10/10/2008) | 1.006 | 65.56 | 65.95 |
| PGENP14.0467 | m | Sellado con silicona neutra | 7.000 | 0.98 | 6.86 |
| PSGG04 | u | Pequeño material | 1.500 | 1.25 | 1.88 |
| %CO | % | Costes indirectos | 3 % | 98.18 | 2.95 |
|  |  | Total |  |  | 101.13 |

**USGG08P11422005** m² SGG STADIP SILENCE 88.2 incoloro 41dB
Precio: 114.35
Acristalamiento con vidrio laminar acústico y de seguridad SGG STADIP SILENCE,compuesto por dos vidrios de 8mm. de espesor unidos mediante dos láminas de butiral de polivinilo acústico incoloro Silence,de 0,38mm,clasificado 1B1 según norma UNE-EN 12600, con U=5,4W/m²K y RW (C; Ctr)=41 (0;-3), fijación sobre carpintería con acuñado mediante calzos de apoyo perimetrales y laterales y sellado en frío con silicona neutra, incluso cortes de vidrio y colocación de junquillos, según NTE-FVP-8

| Código | Ud | Descripción | Rendimiento | Precio | Importe |
|---|---|---|---|---|---|
| OGENO01.0050 | h | Oficial 1ª vidriería | 1.300 | 18.07 | 23.49 |
| PSGG08U11422005 | m² | Vidrio laminar SGG STADIP SILENCE 88,2 incoloro 41dB (material; 10/10/2008) | 1.006 | 78.32 | 78.79 |
| PGENP14.0467 | m | Sellado con silicona neutra | 7.000 | 0.98 | 6.86 |
| PSGG04 | u | Pequeño material | 1.500 | 1.25 | 1.88 |
| %CO | % | Costes indirectos | 3 % | 111.02 | 3.33 |
|  |  | Total |  |  | 114.35 |

###### E16DF_SGG23 Vidrio lam. acústico de seguridad antiagresión (niveles P1A a P5A s/ EN-356)

###### E16DF_SGG231 Incoloro

**USGG08P11432001** m² SGG STADIP SILENCE 33.2 incoloro 35dB
Precio: 83.19
Acristalamiento con vidrio laminar acústico y de seguridad SGG STADIP SILENCE,compuesto por dos vidrios de 3mm. de espesor unidos mediante ldos ámina de butiral de polivinilo acústico incoloro Silence,de 0,38mm,clasificado P2A según norma UNE-EN 356, con U=5,7W/m²K y RW (C; Ctr)=35(0;-3), fijación sobre carpintería con acuñado mediante calzos de apoyo perimetrales y laterales y sellado en frío con silicona neutra, incluso cortes de vidrio y colocación de junquillos, según NTE-FVP-8

| Código | Ud | Descripción | Rendimiento | Precio | Importe |
|---|---|---|---|---|---|
| OGENO01.0050 | h | Oficial 1ª vidriería | 1.300 | 18.07 | 23.49 |
| PSGG08U11432001 | m² | Vidrio laminar SGG STADIP SILENCE 33,2 incoloro 35dB (material; 10/10/2008) | 1.006 | 48.25 | 48.54 |
| PGENP14.0467 | m | Sellado con silicona neutra | 7.000 | 0.98 | 6.86 |
| PSGG04 | u | Pequeño material | 1.500 | 1.25 | 1.88 |
| %CO | % | Costes indirectos | 3 % | 80.77 | 2.42 |
|  |  | Total |  |  | 83.19 |

**USGG08P11432002** m² SGG STADIP SILENCE 44.2 incoloro 37dB
Precio: 87.26
Acristalamiento con vidrio laminar acústico y de seguridad SGG STADIP SILENCE,compuesto por dos vidrios de 4mm. de espesor unidos mediante dos láminas de butiral de polivinilo acústico incoloro Silence,de 0,38mm,clasificado P2A según norma UNE-EN 356, con U=5,7W/m²K y RW (C; Ctr)=37(0;-3), fijación sobre carpintería con acuñado mediante calzos de apoyo perimetrales y laterales y sellado en frío con silicona neutra, incluso cortes de vidrio y colocación de junquillos, según NTE-FVP-8

| Código | Ud | Descripción | Rendimiento | Precio | Importe |
|---|---|---|---|---|---|
| OGENO01.0050 | h | Oficial 1ª vidriería | 1.300 | 18.07 | 23.49 |
| PSGG08U11432002 | m² | Vidrio laminar SGG STADIP SILENCE 44,2 incoloro 37dB (material; 10/10/2008) | 1.006 | 52.18 | 52.49 |
| PGENP14.0467 | m | Sellado con silicona neutra | 7.000 | 0.98 | 6.86 |
| PSGG04 | u | Pequeño material | 1.500 | 1.25 | 1.88 |
| %CO | % | Costes indirectos | 3 % | 84.72 | 2.54 |
|  |  | Total |  |  | 87.26 |

**USGG08P11432003** m² SGG STADIP SILENCE 55.2 incoloro 38dB
Precio: 95.88
Acristalamiento con vidrio laminar acústico y de seguridad SGG STADIP SILENCE,compuesto por dos vidrios de 5mm. de espesor unidos mediante dos láminas de butiral de polivinilo acústico incoloro Silence,de 0,38mm,clasificado P2A según norma UNE-EN 356, con U=5,6W/m²K y RW (C; Ctr)=38(0;-2), fijación sobre carpintería con acuñado mediante calzos de apoyo perimetrales y laterales y sellado en frío con silicona neutra, incluso cortes de vidrio y colocación de junquillos, según NTE-FVP-8

| Código | Ud | Descripción | Rendimiento | Precio | Importe |
|---|---|---|---|---|---|
| OGENO01.0050 | h | Oficial 1ª vidriería | 1.300 | 18.07 | 23.49 |
| PSGG08U11432003 | m² | Vidrio laminar SGG STADIP SILENCE 55,2 incoloro 38dB (material; 10/10/2008) | 1.006 | 60.5 | 60.86 |
| PGENP14.0467 | m | Sellado con silicona neutra | 7.000 | 0.98 | 6.86 |
| PSGG04 | u | Pequeño material | 1.500 | 1.25 | 1.88 |
| %CO | % | Costes indirectos | 3 % | 93.09 | 2.79 |
|  |  | Total |  |  | 95.88 |

**USGG08P11432004** m² SGG STADIP SILENCE 66.2 incoloro 39dB
Precio: 101.13
Acristalamiento con vidrio laminar acústico y de seguridad SGG STADIP SILENCE,compuesto por dos vidrios de 6mm. de espesor unidos mediante dos láminas de butiral de polivinilo acústico incoloro Silence,de 0,38mm,clasificado P2A según norma UNE-EN 356, con U=5,5W/m²K y RW (C; Ctr)=39(0;-2), fijación sobre carpintería con acuñado mediante calzos de apoyo perimetrales y laterales y sellado en frío con silicona neutra, incluso cortes de vidrio y colocación de junquillos, según NTE-FVP-8

| Código | Ud | Descripción | Rendimiento | Precio | Importe |
|---|---|---|---|---|---|
| OGENO01.0050 | h | Oficial 1ª vidriería | 1.300 | 18.07 | 23.49 |
| PSGG08U11432004 | m² | Vidrio laminar SGG STADIP SILENCE 66,2 incoloro 39dB (material; 10/10/2008) | 1.006 | 65.56 | 65.95 |
| PGENP14.0467 | m | Sellado con silicona neutra | 7.000 | 0.98 | 6.86 |
| PSGG04 | u | Pequeño material | 1.500 | 1.25 | 1.88 |
| %CO | % | Costes indirectos | 3 % | 98.18 | 2.95 |
|  |  | Total |  |  | 101.13 |

**USGG08P11432005** m² SGG STADIP SILENCE 88.2 incoloro 41dB
Precio: 114.35
Acristalamiento con vidrio laminar acústico y de seguridad SGG STADIP SILENCE,compuesto por dos vidrios de 8mm. de espesor unidos mediante dos láminas de butiral de polivinilo acústico incoloro Silence,de 0,38mm,clasificado P2A según norma UNE-EN 356, con U=5,4W/m²K y RW (C; Ctr)=41(0;-3), fijación sobre carpintería con acuñado mediante calzos de apoyo perimetrales y laterales y sellado en frío con silicona neutra, incluso cortes de vidrio y colocación de junquillos, según NTE-FVP-8

| Código | Ud | Descripción | Rendimiento | Precio | Importe |
|---|---|---|---|---|---|
| OGENO01.0050 | h | Oficial 1ª vidriería | 1.300 | 18.07 | 23.49 |
| PSGG08U11432005 | m² | Vidrio laminar SGG STADIP SILENCE 88,2 incoloro 41dB (material; 10/10/2008) | 1.006 | 78.32 | 78.79 |
| PGENP14.0467 | m | Sellado con silicona neutra | 7.000 | 0.98 | 6.86 |
| PSGG04 | u | Pequeño material | 1.500 | 1.25 | 1.88 |
| %CO | % | Costes indirectos | 3 % | 111.02 | 3.33 |
|  |  | Total |  |  | 114.35 |

### E16EC_SGG SAINT-GOBAIN GLASS - doble acristalamiento CLIMALIT

#### E16ECASGG SAINT-GOBAIN GLASS - incoloro

##### E16ECASGG1 Incoloro

**USGG08P122003** m² SGG CLIMALIT 4/10/4
Precio: 35.85
Doble acristalamiento SGG CLIMALIT, formado por un vidrio float incoloro SGG PLANICLEAR de 4mm y un vidrio float incoloro SGG PLANICLEAR de 4mm.Cámara de aire deshidratado de 10mm de espesor con perfil separador de aluminio y doble sellado perimetral, con U=3,0W/m²K y RW (C; Ctr)=30 (-1;-3), fijación sobre carpintería con acuñado mediante calzos de apoyo perimetrales y laterales y sellado en frío con silicona neutra, incluso cortes de vidrio y colocación de junquillos, según NTE-FVP-8

| Código | Ud | Descripción | Rendimiento | Precio | Importe |
|---|---|---|---|---|---|
| OGENO01.0050 | h | Oficial 1ª vidriería | 0.200 | 18.07 | 3.61 |
| PSGG08U122003 | m² | Doble acristalamiento SGG CLIMALIT 4/10/4 mm (material; 10/10/2008) | 1.006 | 22.33 | 22.46 |
| PGENP14.0467 | m | Sellado con silicona neutra | 7.000 | 0.98 | 6.86 |
| PSGG04 | u | Pequeño material | 1.500 | 1.25 | 1.88 |
| %CO | % | Costes indirectos | 3 % | 34.81 | 1.04 |
|  |  | Total |  |  | 35.85 |

**USGG08P122004** m² SGG CLIMALIT 4/12/4
Precio: 36.39
Doble acristalamiento SGG CLIMALIT, formado por un vidrio float incoloro SGG PLANICLEAR de 4mm y un vidrio float incoloro SGG PLANICLEAR de 4mm.Cámara de aire deshidratado de 12mm de espesor con perfil separador de aluminio y doble sellado perimetral, con U=2,9W/m²K y RW (C; Ctr)=30 (0;-3), fijación sobre carpintería con acuñado mediante calzos de apoyo perimetrales y laterales y sellado en frío con silicona neutra, incluso cortes de vidrio y colocación de junquillos, según NTE-FVP-8

| Código | Ud | Descripción | Rendimiento | Precio | Importe |
|---|---|---|---|---|---|
| OGENO01.0050 | h | Oficial 1ª vidriería | 0.200 | 18.07 | 3.61 |
| PSGG08U122004 | m² | Doble acristalamiento SGG CLIMALIT 4/12/4 mm (material; 10/10/2008) | 1.006 | 22.84 | 22.98 |
| PGENP14.0467 | m | Sellado con silicona neutra | 7.000 | 0.98 | 6.86 |
| PSGG04 | u | Pequeño material | 1.500 | 1.25 | 1.88 |
| %CO | % | Costes indirectos | 3 % | 35.33 | 1.06 |
|  |  | Total |  |  | 36.39 |

**USGG08P122005** m² SGG CLIMALIT 4/16/4
Precio: 37.7
Doble acristalamiento SGG CLIMALIT, formado por un vidrio float incoloro SGG PLANICLEAR de 4mm y un vidrio float incoloro SGG PLANICLEAR de 4mm.Cámara de aire deshidratado de 16mm de espesor con perfil separador de aluminio y doble sellado perimetral, con U=2,7W/m²K y RW (C; Ctr)=30 (0;-3), fijación sobre carpintería con acuñado mediante calzos de apoyo perimetrales y laterales y sellado en frío con silicona neutra, incluso cortes de vidrio y colocación de junquillos, según NTE-FVP-8

| Código | Ud | Descripción | Rendimiento | Precio | Importe |
|---|---|---|---|---|---|
| OGENO01.0050 | h | Oficial 1ª vidriería | 0.200 | 18.07 | 3.61 |
| PSGG08U122005 | m² | Doble acristalamiento SGG CLIMALIT 4/16/4 mm (material; 10/10/2008) | 1.006 | 24.11 | 24.25 |
| PGENP14.0467 | m | Sellado con silicona neutra | 7.000 | 0.98 | 6.86 |
| PSGG04 | u | Pequeño material | 1.500 | 1.25 | 1.88 |
| %CO | % | Costes indirectos | 3 % | 36.60 | 1.10 |
|  |  | Total |  |  | 37.7 |

**USGG08P122006** m² SGG CLIMALIT 4/10/5
Precio: 40.13
Doble acristalamiento SGG CLIMALIT, formado por un vidrio float incoloro SGG PLANICLEAR de 4mm y un vidrio float incoloro SGG PLANICLEAR de 5mm.Cámara de aire deshidratado de 10mm de espesor con perfil separador de aluminio y doble sellado perimetral, con U=3,0W/m²K y RW (C; Ctr)=32 (-0;-3), fijación sobre carpintería con acuñado mediante calzos de apoyo perimetrales y laterales y sellado en frío con silicona neutra, incluso cortes de vidrio y colocación de junquillos, según NTE-FVP-8

| Código | Ud | Descripción | Rendimiento | Precio | Importe |
|---|---|---|---|---|---|
| OGENO01.0050 | h | Oficial 1ª vidriería | 0.200 | 18.07 | 3.61 |
| PSGG08U122006 | m² | Doble acristalamiento SGG CLIMALIT 4/10/5 mm (material; 10/10/2008) | 1.006 | 26.45 | 26.61 |
| PGENP14.0467 | m | Sellado con silicona neutra | 7.000 | 0.98 | 6.86 |
| PSGG04 | u | Pequeño material | 1.500 | 1.25 | 1.88 |
| %CO | % | Costes indirectos | 3 % | 38.96 | 1.17 |
|  |  | Total |  |  | 40.13 |

**USGG08P122007** m² SGG CLIMALIT 4/12/5
Precio: 40.64
Doble acristalamiento SGG CLIMALIT, formado por un vidrio float incoloro SGG PLANICLEAR de 4mm y un vidrio float incoloro SGG PLANICLEAR de 5mm.Cámara de aire deshidratado de 12mm de espesor con perfil separador de aluminio y doble sellado perimetral, con U=2,9W/m²K y RW (C; Ctr)=32 (0;-3), fijación sobre carpintería con acuñado mediante calzos de apoyo perimetrales y laterales y sellado en frío con silicona neutra, incluso cortes de vidrio y colocación de junquillos, según NTE-FVP-8

| Código | Ud | Descripción | Rendimiento | Precio | Importe |
|---|---|---|---|---|---|
| OGENO01.0050 | h | Oficial 1ª vidriería | 0.200 | 18.07 | 3.61 |
| PSGG08U122007 | m² | Doble acristalamiento SGG CLIMALIT 4/12/5 mm (material; 10/10/2008) | 1.006 | 26.95 | 27.11 |
| PGENP14.0467 | m | Sellado con silicona neutra | 7.000 | 0.98 | 6.86 |
| PSGG04 | u | Pequeño material | 1.500 | 1.25 | 1.88 |
| %CO | % | Costes indirectos | 3 % | 39.46 | 1.18 |
|  |  | Total |  |  | 40.64 |

**USGG08P122008** m² SGG CLIMALIT 4/16/5
Precio: 41.68
Doble acristalamiento SGG CLIMALIT, formado por un vidrio float incoloro SGG PLANICLEAR de 4mm y un vidrio float incoloro SGG PLANICLEAR de 5mm.Cámara de aire deshidratado de 16mm de espesor con perfil separador de aluminio y doble sellado perimetral, con U=2,7W/m²K y RW (C; Ctr)=34 (-1;-4), fijación sobre carpintería con acuñado mediante calzos de apoyo perimetrales y laterales y sellado en frío con silicona neutra, incluso cortes de vidrio y colocación de junquillos, según NTE-FVP-8

| Código | Ud | Descripción | Rendimiento | Precio | Importe |
|---|---|---|---|---|---|
| OGENO01.0050 | h | Oficial 1ª vidriería | 0.200 | 18.07 | 3.61 |
| PSGG08U122008 | m² | Doble acristalamiento SGG CLIMALIT 4/16/5 mm (material; 10/10/2008) | 1.006 | 27.95 | 28.12 |
| PGENP14.0467 | m | Sellado con silicona neutra | 7.000 | 0.98 | 6.86 |
| PSGG04 | u | Pequeño material | 1.500 | 1.25 | 1.88 |
| %CO | % | Costes indirectos | 3 % | 40.47 | 1.21 |
|  |  | Total |  |  | 41.68 |

**USGG08P122009** m² SGG CLIMALIT 4/10/6
Precio: 42.55
Doble acristalamiento SGG CLIMALIT, formado por un vidrio float incoloro SGG PLANICLEAR de 4mm y un vidrio float incoloro SGG PLANICLEAR de 6mm.Cámara de aire deshidratado de 10mm de espesor con perfil separador de aluminio y doble sellado perimetral, con U=2,9W/m²K y RW (C; Ctr)=33 (-1;-4), fijación sobre carpintería con acuñado mediante calzos de apoyo perimetrales y laterales y sellado en frío con silicona neutra, incluso cortes de vidrio y colocación de junquillos, según NTE-FVP-8

| Código | Ud | Descripción | Rendimiento | Precio | Importe |
|---|---|---|---|---|---|
| OGENO01.0050 | h | Oficial 1ª vidriería | 0.200 | 18.07 | 3.61 |
| PSGG08U122009 | m² | Doble acristalamiento SGG CLIMALIT 4/10/6 mm (material; 10/10/2008) | 1.006 | 28.79 | 28.96 |
| PGENP14.0467 | m | Sellado con silicona neutra | 7.000 | 0.98 | 6.86 |
| PSGG04 | u | Pequeño material | 1.500 | 1.25 | 1.88 |
| %CO | % | Costes indirectos | 3 % | 41.31 | 1.24 |
|  |  | Total |  |  | 42.55 |

**USGG08P1220010** m² SGG CLIMALIT 4/12/6
Precio: 43.07
Doble acristalamiento SGG CLIMALIT, formado por un vidrio float incoloro SGG PLANICLEAR de 4mm y un vidrio float incoloro SGG PLANICLEAR de 6mm.Cámara de aire deshidratado de 12mm de espesor con perfil separador de aluminio y doble sellado perimetral, con U=2,8W/m²K y RW (C; Ctr)=33 (-1;-3), fijación sobre carpintería con acuñado mediante calzos de apoyo perimetrales y laterales y sellado en frío con silicona neutra, incluso cortes de vidrio y colocación de junquillos, según NTE-FVP-8

| Código | Ud | Descripción | Rendimiento | Precio | Importe |
|---|---|---|---|---|---|
| OGENO01.0050 | h | Oficial 1ª vidriería | 0.200 | 18.07 | 3.61 |
| PSGG08U122010 | m² | Doble acristalamiento SGG CLIMALIT 4/12/6 mm (material; 10/10/2008) | 1.006 | 29.29 | 29.47 |
| PGENP14.0467 | m | Sellado con silicona neutra | 7.000 | 0.98 | 6.86 |
| PSGG04 | u | Pequeño material | 1.500 | 1.25 | 1.88 |
| %CO | % | Costes indirectos | 3 % | 41.82 | 1.25 |
|  |  | Total |  |  | 43.07 |

**USGG08P1220011** m² SGG CLIMALIT 4/16/6
Precio: 44.1
Doble acristalamiento SGG CLIMALIT, formado por un vidrio float incoloro SGG PLANICLEAR de 4mm y un vidrio float incoloro SGG PLANICLEAR de 6mm.Cámara de aire deshidratado de 16mm de espesor con perfil separador de aluminio y doble sellado perimetral, con U=2,7W/m²K y RW (C; Ctr)=34 (-1;-5), fijación sobre carpintería con acuñado mediante calzos de apoyo perimetrales y laterales y sellado en frío con silicona neutra, incluso cortes de vidrio y colocación de junquillos, según NTE-FVP-8

| Código | Ud | Descripción | Rendimiento | Precio | Importe |
|---|---|---|---|---|---|
| OGENO01.0050 | h | Oficial 1ª vidriería | 0.200 | 18.07 | 3.61 |
| PSGG08U122011 | m² | Doble acristalamiento SGG CLIMALIT 4/16/6 mm (material; 10/10/2008) | 1.006 | 30.29 | 30.47 |
| PGENP14.0467 | m | Sellado con silicona neutra | 7.000 | 0.98 | 6.86 |
| PSGG04 | u | Pequeño material | 1.500 | 1.25 | 1.88 |
| %CO | % | Costes indirectos | 3 % | 42.82 | 1.28 |
|  |  | Total |  |  | 44.1 |

**USGG08P1220012** m² SGG CLIMALIT 4/10/8
Precio: 52.19
Doble acristalamiento SGG CLIMALIT, formado por un vidrio float incoloro SGG PLANICLEAR de 4mm y un vidrio float incoloro SGG PLANICLEAR de 8mm.Cámara de aire deshidratado de 10mm de espesor con perfil separador de aluminio y doble sellado perimetral, con U=2,9W/m²K y RW (C; Ctr)=33 (-0;-3), fijación sobre carpintería con acuñado mediante calzos de apoyo perimetrales y laterales y sellado en frío con silicona neutra, incluso cortes de vidrio y colocación de junquillos, según NTE-FVP-8

| Código | Ud | Descripción | Rendimiento | Precio | Importe |
|---|---|---|---|---|---|
| OGENO01.0050 | h | Oficial 1ª vidriería | 0.200 | 18.07 | 3.61 |
| PSGG08U122012 | m² | Doble acristalamiento SGG CLIMALIT 4/10/8 mm (material; 10/10/2008) | 1.006 | 38.09 | 38.32 |
| PGENP14.0467 | m | Sellado con silicona neutra | 7.000 | 0.98 | 6.86 |
| PSGG04 | u | Pequeño material | 1.500 | 1.25 | 1.88 |
| %CO | % | Costes indirectos | 3 % | 50.67 | 1.52 |
|  |  | Total |  |  | 52.19 |

**USGG08P1220013** m² SGG CLIMALIT 4/12/8
Precio: 52.71
Doble acristalamiento SGG CLIMALIT, formado por un vidrio float incoloro SGG PLANICLEAR de 4mm y un vidrio float incoloro SGG PLANICLEAR de 8mm.Cámara de aire deshidratado de 12mm de espesor con perfil separador de aluminio y doble sellado perimetral, con U=2,8W/m²K y RW (C; Ctr)=34 (-2;-4), fijación sobre carpintería con acuñado mediante calzos de apoyo perimetrales y laterales y sellado en frío con silicona neutra, incluso cortes de vidrio y colocación de junquillos, según NTE-FVP-8

| Código | Ud | Descripción | Rendimiento | Precio | Importe |
|---|---|---|---|---|---|
| OGENO01.0050 | h | Oficial 1ª vidriería | 0.200 | 18.07 | 3.61 |
| PSGG08U122013 | m² | Doble acristalamiento SGG CLIMALIT 4/12/8 mm (material; 10/10/2008) | 1.006 | 38.59 | 38.82 |
| PGENP14.0467 | m | Sellado con silicona neutra | 7.000 | 0.98 | 6.86 |
| PSGG04 | u | Pequeño material | 1.500 | 1.25 | 1.88 |
| %CO | % | Costes indirectos | 3 % | 51.17 | 1.54 |
|  |  | Total |  |  | 52.71 |

**USGG08P1220014** m² SGG CLIMALIT 4/16/8
Precio: 53.75
Doble acristalamiento SGG CLIMALIT, formado por un vidrio float incoloro SGG PLANICLEAR de 4mm y un vidrio float incoloro SGG PLANICLEAR de 8mm.Cámara de aire deshidratado de 16mm de espesor con perfil separador de aluminio y doble sellado perimetral, con U=2,7W/m²K y RW (C; Ctr)=35 (-1;-4), fijación sobre carpintería con acuñado mediante calzos de apoyo perimetrales y laterales y sellado en frío con silicona neutra, incluso cortes de vidrio y colocación de junquillos, según NTE-FVP-8

| Código | Ud | Descripción | Rendimiento | Precio | Importe |
|---|---|---|---|---|---|
| OGENO01.0050 | h | Oficial 1ª vidriería | 0.200 | 18.07 | 3.61 |
| PSGG08U122014 | m² | Doble acristalamiento SGG CLIMALIT 4/16/8 mm (material; 10/10/2008) | 1.006 | 39.59 | 39.83 |
| PGENP14.0467 | m | Sellado con silicona neutra | 7.000 | 0.98 | 6.86 |
| PSGG04 | u | Pequeño material | 1.500 | 1.25 | 1.88 |
| %CO | % | Costes indirectos | 3 % | 52.18 | 1.57 |
|  |  | Total |  |  | 53.75 |

**USGG08P1220015** m² SGG CLIMALIT 4/10/10
Precio: 62.32
Doble acristalamiento SGG CLIMALIT, formado por un vidrio float incoloro SGG PLANICLEAR de 4mm y un vidrio float incoloro SGG PLANICLEAR de 10mm.Cámara de aire deshidratado de 10mm de espesor con perfil separador de aluminio y doble sellado perimetral, con U=2,9W/m²K y RW (C; Ctr)=33 (0;-2), fijación sobre carpintería con acuñado mediante calzos de apoyo perimetrales y laterales y sellado en frío con silicona neutra, incluso cortes de vidrio y colocación de junquillos, según NTE-FVP-8

| Código | Ud | Descripción | Rendimiento | Precio | Importe |
|---|---|---|---|---|---|
| OGENO01.0050 | h | Oficial 1ª vidriería | 0.200 | 18.07 | 3.61 |
| PSGG08U122015 | m² | Doble acristalamiento SGG CLIMALIT 4/10/10 mm (material; 10/10/2008) | 1.006 | 47.86 | 48.15 |
| PGENP14.0467 | m | Sellado con silicona neutra | 7.000 | 0.98 | 6.86 |
| PSGG04 | u | Pequeño material | 1.500 | 1.25 | 1.88 |
| %CO | % | Costes indirectos | 3 % | 60.50 | 1.82 |
|  |  | Total |  |  | 62.32 |

**USGG08P1220016** m² SGG CLIMALIT 4/12/10
Precio: 62.73
Doble acristalamiento SGG CLIMALIT, formado por un vidrio float incoloro SGG PLANICLEAR de 4mm y un vidrio float incoloro SGG PLANICLEAR de 10mm.Cámara de aire deshidratado de 12mm de espesor con perfil separador de aluminio y doble sellado perimetral, con U=2,8W/m²K y RW (C; Ctr)=33 (0;-3), fijación sobre carpintería con acuñado mediante calzos de apoyo perimetrales y laterales y sellado en frío con silicona neutra, incluso cortes de vidrio y colocación de junquillos, según NTE-FVP-8

| Código | Ud | Descripción | Rendimiento | Precio | Importe |
|---|---|---|---|---|---|
| OGENO01.0050 | h | Oficial 1ª vidriería | 0.200 | 18.07 | 3.61 |
| PSGG08U122016 | m² | Doble acristalamiento SGG CLIMALIT 4/12/10 mm (material; 10/10/2008) | 1.006 | 48.26 | 48.55 |
| PGENP14.0467 | m | Sellado con silicona neutra | 7.000 | 0.98 | 6.86 |
| PSGG04 | u | Pequeño material | 1.500 | 1.25 | 1.88 |
| %CO | % | Costes indirectos | 3 % | 60.90 | 1.83 |
|  |  | Total |  |  | 62.73 |

**USGG08P1220017** m² SGG CLIMALIT 4/16/10
Precio: 64.05
Doble acristalamiento SGG CLIMALIT, formado por un vidrio float incoloro SGG PLANICLEAR de 4mm y un vidrio float incoloro SGG PLANICLEAR de 10mm.Cámara de aire deshidratado de 16mm de espesor con perfil separador de aluminio y doble sellado perimetral, con U=2,7W/m²K y RW (C; Ctr)=35 (0;-4), fijación sobre carpintería con acuñado mediante calzos de apoyo perimetrales y laterales y sellado en frío con silicona neutra, incluso cortes de vidrio y colocación de junquillos, según NTE-FVP-8

| Código | Ud | Descripción | Rendimiento | Precio | Importe |
|---|---|---|---|---|---|
| OGENO01.0050 | h | Oficial 1ª vidriería | 0.200 | 18.07 | 3.61 |
| PSGG08U122017 | m² | Doble acristalamiento SGG CLIMALIT 4/16/10 mm (material; 10/10/2008) | 1.006 | 49.53 | 49.83 |
| PGENP14.0467 | m | Sellado con silicona neutra | 7.000 | 0.98 | 6.86 |
| PSGG04 | u | Pequeño material | 1.500 | 1.25 | 1.88 |
| %CO | % | Costes indirectos | 3 % | 62.18 | 1.87 |
|  |  | Total |  |  | 64.05 |

**USGG08P1220018** m² SGG CLIMALIT 6/10/6
Precio: 49.98
Doble acristalamiento SGG CLIMALIT, formado por un vidrio float incoloro SGG PLANICLEAR de 6mm y un vidrio float incoloro SGG PLANICLEAR de 6mm.Cámara de aire deshidratado de 10mm de espesor con perfil separador de aluminio y doble sellado perimetral, con U=2,9W/m²K y RW (C; Ctr)=30 (0;-2), fijación sobre carpintería con acuñado mediante calzos de apoyo perimetrales y laterales y sellado en frío con silicona neutra, incluso cortes de vidrio y colocación de junquillos, según NTE-FVP-8

| Código | Ud | Descripción | Rendimiento | Precio | Importe |
|---|---|---|---|---|---|
| OGENO01.0050 | h | Oficial 1ª vidriería | 0.200 | 18.07 | 3.61 |
| PSGG08U122018 | m² | Doble acristalamiento SGG CLIMALIT 6/10/6 mm (material; 10/10/2008) | 1.006 | 35.95 | 36.17 |
| PGENP14.0467 | m | Sellado con silicona neutra | 7.000 | 0.98 | 6.86 |
| PSGG04 | u | Pequeño material | 1.500 | 1.25 | 1.88 |
| %CO | % | Costes indirectos | 3 % | 48.52 | 1.46 |
|  |  | Total |  |  | 49.98 |

**USGG08P1220019** m² SGG CLIMALIT 6/12/6
Precio: 50.37
Doble acristalamiento SGG CLIMALIT, formado por un vidrio float incoloro SGG PLANICLEAR de 6mm y un vidrio float incoloro SGG PLANICLEAR de 6mm.Cámara de aire deshidratado de 12mm de espesor con perfil separador de aluminio y doble sellado perimetral, con U=2,8W/m²K y RW (C; Ctr)=33 (-1;-3), fijación sobre carpintería con acuñado mediante calzos de apoyo perimetrales y laterales y sellado en frío con silicona neutra, incluso cortes de vidrio y colocación de junquillos, según NTE-FVP-8

| Código | Ud | Descripción | Rendimiento | Precio | Importe |
|---|---|---|---|---|---|
| OGENO01.0050 | h | Oficial 1ª vidriería | 0.200 | 18.07 | 3.61 |
| PSGG08U122019 | m² | Doble acristalamiento SGG CLIMALIT 6/12/6 mm (material; 10/10/2008) | 1.006 | 36.33 | 36.55 |
| PGENP14.0467 | m | Sellado con silicona neutra | 7.000 | 0.98 | 6.86 |
| PSGG04 | u | Pequeño material | 1.500 | 1.25 | 1.88 |
| %CO | % | Costes indirectos | 3 % | 48.90 | 1.47 |
|  |  | Total |  |  | 50.37 |

**USGG08P1220020** m² SGG CLIMALIT 6/16/6
Precio: 50.91
Doble acristalamiento SGG CLIMALIT, formado por un vidrio float incoloro SGG PLANICLEAR de 6mm y un vidrio float incoloro SGG PLANICLEAR de 6mm.Cámara de aire deshidratado de 16mm de espesor con perfil separador de aluminio y doble sellado perimetral, con U=2,7W/m²K y RW (C; Ctr)=33 (-1;-5), fijación sobre carpintería con acuñado mediante calzos de apoyo perimetrales y laterales y sellado en frío con silicona neutra, incluso cortes de vidrio y colocación de junquillos, según NTE-FVP-8

| Código | Ud | Descripción | Rendimiento | Precio | Importe |
|---|---|---|---|---|---|
| OGENO01.0050 | h | Oficial 1ª vidriería | 0.200 | 18.07 | 3.61 |
| PSGG08U122020 | m² | Doble acristalamiento SGG CLIMALIT 6/16/6 mm (material; 10/10/2008) | 1.006 | 36.86 | 37.08 |
| PGENP14.0467 | m | Sellado con silicona neutra | 7.000 | 0.98 | 6.86 |
| PSGG04 | u | Pequeño material | 1.500 | 1.25 | 1.88 |
| %CO | % | Costes indirectos | 3 % | 49.43 | 1.48 |
|  |  | Total |  |  | 50.91 |

**USGG08P1220021** m² SGG CLIMALIT 6/10/8
Precio: 59.48
Doble acristalamiento SGG CLIMALIT, formado por un vidrio float incoloro SGG PLANICLEAR de 6mm y un vidrio float incoloro SGG PLANICLEAR de 8mm.Cámara de aire deshidratado de 10mm de espesor con perfil separador de aluminio y doble sellado perimetral, con U=2,9W/m²K y RW (C; Ctr)=34 (-1;-3), fijación sobre carpintería con acuñado mediante calzos de apoyo perimetrales y laterales y sellado en frío con silicona neutra, incluso cortes de vidrio y colocación de junquillos, según NTE-FVP-8

| Código | Ud | Descripción | Rendimiento | Precio | Importe |
|---|---|---|---|---|---|
| OGENO01.0050 | h | Oficial 1ª vidriería | 0.200 | 18.07 | 3.61 |
| PSGG08U122021 | m² | Doble acristalamiento SGG CLIMALIT 6/10/8 mm (material; 10/10/2008) | 1.006 | 45.13 | 45.40 |
| PGENP14.0467 | m | Sellado con silicona neutra | 7.000 | 0.98 | 6.86 |
| PSGG04 | u | Pequeño material | 1.500 | 1.25 | 1.88 |
| %CO | % | Costes indirectos | 3 % | 57.75 | 1.73 |
|  |  | Total |  |  | 59.48 |

**USGG08P1220022** m² SGG CLIMALIT 6/12/8
Precio: 60.65
Doble acristalamiento SGG CLIMALIT, formado por un vidrio float incoloro SGG PLANICLEAR de 6mm y un vidrio float incoloro SGG PLANICLEAR de 8mm.Cámara de aire deshidratado de 12mm de espesor con perfil separador de aluminio y doble sellado perimetral, con U=2,8W/m²K y RW (C; Ctr)=34 (-1;-3), fijación sobre carpintería con acuñado mediante calzos de apoyo perimetrales y laterales y sellado en frío con silicona neutra, incluso cortes de vidrio y colocación de junquillos, según NTE-FVP-8

| Código | Ud | Descripción | Rendimiento | Precio | Importe |
|---|---|---|---|---|---|
| OGENO01.0050 | h | Oficial 1ª vidriería | 0.200 | 18.07 | 3.61 |
| PSGG08U122022 | m² | Doble acristalamiento SGG CLIMALIT 6/12/8 mm (material; 10/10/2008) | 1.006 | 46.25 | 46.53 |
| PGENP14.0467 | m | Sellado con silicona neutra | 7.000 | 0.98 | 6.86 |
| PSGG04 | u | Pequeño material | 1.500 | 1.25 | 1.88 |
| %CO | % | Costes indirectos | 3 % | 58.88 | 1.77 |
|  |  | Total |  |  | 60.65 |

**USGG08P1220023** m² SGG CLIMALIT 6/16/8
Precio: 62.47
Doble acristalamiento SGG CLIMALIT, formado por un vidrio float incoloro SGG PLANICLEAR de 6mm y un vidrio float incoloro SGG PLANICLEAR de 8mm.Cámara de aire deshidratado de 16mm de espesor con perfil separador de aluminio y doble sellado perimetral, con U=2,7W/m²K y RW (C; Ctr)=34 (-1;-3), fijación sobre carpintería con acuñado mediante calzos de apoyo perimetrales y laterales y sellado en frío con silicona neutra, incluso cortes de vidrio y colocación de junquillos, según NTE-FVP-8

| Código | Ud | Descripción | Rendimiento | Precio | Importe |
|---|---|---|---|---|---|
| OGENO01.0050 | h | Oficial 1ª vidriería | 0.200 | 18.07 | 3.61 |
| PSGG08U122023 | m² | Doble acristalamiento SGG CLIMALIT 6/16/8 mm (material; 10/10/2008) | 1.006 | 48.01 | 48.30 |
| PGENP14.0467 | m | Sellado con silicona neutra | 7.000 | 0.98 | 6.86 |
| PSGG04 | u | Pequeño material | 1.500 | 1.25 | 1.88 |
| %CO | % | Costes indirectos | 3 % | 60.65 | 1.82 |
|  |  | Total |  |  | 62.47 |

**USGG08P1220024** m² SGG CLIMALIT 6/10/10
Precio: 72.5
Doble acristalamiento SGG CLIMALIT, formado por un vidrio float incoloro SGG PLANICLEAR de 6mm y un vidrio float incoloro SGG PLANICLEAR de 10mm.Cámara de aire deshidratado de 10mm de espesor con perfil separador de aluminio y doble sellado perimetral, con U=2,9W/m²K y RW (C; Ctr)=34 (0;-3), fijación sobre carpintería con acuñado mediante calzos de apoyo perimetrales y laterales y sellado en frío con silicona neutra, incluso cortes de vidrio y colocación de junquillos, según NTE-FVP-8

| Código | Ud | Descripción | Rendimiento | Precio | Importe |
|---|---|---|---|---|---|
| OGENO01.0050 | h | Oficial 1ª vidriería | 0.200 | 18.07 | 3.61 |
| PSGG08U122024 | m² | Doble acristalamiento SGG CLIMALIT 6/10/10 mm (material; 10/10/2008) | 1.006 | 57.69 | 58.04 |
| PGENP14.0467 | m | Sellado con silicona neutra | 7.000 | 0.98 | 6.86 |
| PSGG04 | u | Pequeño material | 1.500 | 1.25 | 1.88 |
| %CO | % | Costes indirectos | 3 % | 70.39 | 2.11 |
|  |  | Total |  |  | 72.5 |

**USGG08P1220025** m² SGG CLIMALIT 6/12/10
Precio: 74.57
Doble acristalamiento SGG CLIMALIT, formado por un vidrio float incoloro SGG PLANICLEAR de 6mm y un vidrio float incoloro SGG PLANICLEAR de 10mm.Cámara de aire deshidratado de 12mm de espesor con perfil separador de aluminio y doble sellado perimetral, con U=2,8W/m²K y RW (C; Ctr)=36 (-1;-3), fijación sobre carpintería con acuñado mediante calzos de apoyo perimetrales y laterales y sellado en frío con silicona neutra, incluso cortes de vidrio y colocación de junquillos, según NTE-FVP-8

| Código | Ud | Descripción | Rendimiento | Precio | Importe |
|---|---|---|---|---|---|
| OGENO01.0050 | h | Oficial 1ª vidriería | 0.200 | 18.07 | 3.61 |
| PSGG08U122025 | m² | Doble acristalamiento SGG CLIMALIT 6/12/10 mm (material; 10/10/2008) | 1.006 | 59.69 | 60.05 |
| PGENP14.0467 | m | Sellado con silicona neutra | 7.000 | 0.98 | 6.86 |
| PSGG04 | u | Pequeño material | 1.500 | 1.25 | 1.88 |
| %CO | % | Costes indirectos | 3 % | 72.40 | 2.17 |
|  |  | Total |  |  | 74.57 |

**USGG08P1220026** m² SGG CLIMALIT 6/16/10
Precio: 77.99
Doble acristalamiento SGG CLIMALIT, formado por un vidrio float incoloro SGG PLANICLEAR de 6mm y un vidrio float incoloro SGG PLANICLEAR de 10mm.Cámara de aire deshidratado de 16mm de espesor con perfil separador de aluminio y doble sellado perimetral, con U=2,7W/m²K y RW (C; Ctr)=36 (-2;-5), fijación sobre carpintería con acuñado mediante calzos de apoyo perimetrales y laterales y sellado en frío con silicona neutra, incluso cortes de vidrio y colocación de junquillos, según NTE-FVP-8

| Código | Ud | Descripción | Rendimiento | Precio | Importe |
|---|---|---|---|---|---|
| OGENO01.0050 | h | Oficial 1ª vidriería | 0.200 | 18.07 | 3.61 |
| PSGG08U122026 | m² | Doble acristalamiento SGG CLIMALIT 6/16/10 mm (material; 10/10/2008) | 1.006 | 62.99 | 63.37 |
| PGENP14.0467 | m | Sellado con silicona neutra | 7.000 | 0.98 | 6.86 |
| PSGG04 | u | Pequeño material | 1.500 | 1.25 | 1.88 |
| %CO | % | Costes indirectos | 3 % | 75.72 | 2.27 |
|  |  | Total |  |  | 77.99 |

**USGG08P1220027** m² SGG CLIMALIT 8/10/8
Precio: 68.8
Doble acristalamiento SGG CLIMALIT, formado por un vidrio float incoloro SGG PLANICLEAR de 8mm y un vidrio float incoloro SGG PLANICLEAR de 8mm.Cámara de aire deshidratado de 10mm de espesor con perfil separador de aluminio y doble sellado perimetral, con U=2,9W/m²K y RW (C; Ctr)=34 (-1;-3), fijación sobre carpintería con acuñado mediante calzos de apoyo perimetrales y laterales y sellado en frío con silicona neutra, incluso cortes de vidrio y colocación de junquillos, según NTE-FVP-8

| Código | Ud | Descripción | Rendimiento | Precio | Importe |
|---|---|---|---|---|---|
| OGENO01.0050 | h | Oficial 1ª vidriería | 0.200 | 18.07 | 3.61 |
| PSGG08U122027 | m² | Doble acristalamiento SGG CLIMALIT 8/10/8 mm (material; 10/10/2008) | 1.006 | 54.13 | 54.45 |
| PGENP14.0467 | m | Sellado con silicona neutra | 7.000 | 0.98 | 6.86 |
| PSGG04 | u | Pequeño material | 1.500 | 1.25 | 1.88 |
| %CO | % | Costes indirectos | 3 % | 66.80 | 2.00 |
|  |  | Total |  |  | 68.8 |

**USGG08P1220028** m² SGG CLIMALIT 8/12/8
Precio: 69.33
Doble acristalamiento SGG CLIMALIT, formado por un vidrio float incoloro SGG PLANICLEAR de 8mm y un vidrio float incoloro SGG PLANICLEAR de 8mm.Cámara de aire deshidratado de 12mm de espesor con perfil separador de aluminio y doble sellado perimetral, con U=2,8W/m²K y RW (C; Ctr)=34(-1;-3), fijación sobre carpintería con acuñado mediante calzos de apoyo perimetrales y laterales y sellado en frío con silicona neutra, incluso cortes de vidrio y colocación de junquillos, según NTE-FVP-8

| Código | Ud | Descripción | Rendimiento | Precio | Importe |
|---|---|---|---|---|---|
| OGENO01.0050 | h | Oficial 1ª vidriería | 0.200 | 18.07 | 3.61 |
| PSGG08U122028 | m² | Doble acristalamiento SGG CLIMALIT 8/12/8 mm (material; 10/10/2008) | 1.006 | 54.63 | 54.96 |
| PGENP14.0467 | m | Sellado con silicona neutra | 7.000 | 0.98 | 6.86 |
| PSGG04 | u | Pequeño material | 1.500 | 1.25 | 1.88 |
| %CO | % | Costes indirectos | 3 % | 67.31 | 2.02 |
|  |  | Total |  |  | 69.33 |

**USGG08P1220029** m² SGG CLIMALIT 8/16/8
Precio: 70.88
Doble acristalamiento SGG CLIMALIT, formado por un vidrio float incoloro SGG PLANICLEAR de 8mm y un vidrio float incoloro SGG PLANICLEAR de 8mm.Cámara de aire deshidratado de 16mm de espesor con perfil separador de aluminio y doble sellado perimetral, con U=2,7W/m²K y RW (C; Ctr)=34 (-1;-4), fijación sobre carpintería con acuñado mediante calzos de apoyo perimetrales y laterales y sellado en frío con silicona neutra, incluso cortes de vidrio y colocación de junquillos, según NTE-FVP-8

| Código | Ud | Descripción | Rendimiento | Precio | Importe |
|---|---|---|---|---|---|
| OGENO01.0050 | h | Oficial 1ª vidriería | 0.200 | 18.07 | 3.61 |
| PSGG08U122029 | m² | Doble acristalamiento SGG CLIMALIT 8/16/8 mm (material; 10/10/2008) | 1.006 | 56.13 | 56.47 |
| PGENP14.0467 | m | Sellado con silicona neutra | 7.000 | 0.98 | 6.86 |
| PSGG04 | u | Pequeño material | 1.500 | 1.25 | 1.88 |
| %CO | % | Costes indirectos | 3 % | 68.82 | 2.06 |
|  |  | Total |  |  | 70.88 |

**USGG08P1220030** m² SGG CLIMALIT 8/10/10
Precio: 82.84
Doble acristalamiento SGG CLIMALIT, formado por un vidrio float incoloro SGG PLANICLEAR de 8mm y un vidrio float incoloro SGG PLANICLEAR de 10mm.Cámara de aire deshidratado de 10mm de espesor con perfil separador de aluminio y doble sellado perimetral, con U=2,9W/m²K y RW (C; Ctr)=34 (-1;-3), fijación sobre carpintería con acuñado mediante calzos de apoyo perimetrales y laterales y sellado en frío con silicona neutra, incluso cortes de vidrio y colocación de junquillos, según NTE-FVP-8

| Código | Ud | Descripción | Rendimiento | Precio | Importe |
|---|---|---|---|---|---|
| OGENO01.0050 | h | Oficial 1ª vidriería | 0.200 | 18.07 | 3.61 |
| PSGG08U122030 | m² | Doble acristalamiento SGG CLIMALIT 8/10/10 mm (material; 10/10/2008) | 1.006 | 67.67 | 68.08 |
| PGENP14.0467 | m | Sellado con silicona neutra | 7.000 | 0.98 | 6.86 |
| PSGG04 | u | Pequeño material | 1.500 | 1.25 | 1.88 |
| %CO | % | Costes indirectos | 3 % | 80.43 | 2.41 |
|  |  | Total |  |  | 82.84 |

**USGG08P1220031** m² SGG CLIMALIT 8/12/10
Precio: 83.31
Doble acristalamiento SGG CLIMALIT, formado por un vidrio float incoloro SGG PLANICLEAR de 8mm y un vidrio float incoloro SGG PLANICLEAR de 10mm.Cámara de aire deshidratado de 12mm de espesor con perfil separador de aluminio y doble sellado perimetral, con U=2,8W/m²K y RW (C; Ctr)=36 (-2;-4), fijación sobre carpintería con acuñado mediante calzos de apoyo perimetrales y laterales y sellado en frío con silicona neutra, incluso cortes de vidrio y colocación de junquillos, según NTE-FVP-8

| Código | Ud | Descripción | Rendimiento | Precio | Importe |
|---|---|---|---|---|---|
| OGENO01.0050 | h | Oficial 1ª vidriería | 0.200 | 18.07 | 3.61 |
| PSGG08U122031 | m² | Doble acristalamiento SGG CLIMALIT 8/12/10 mm (material; 10/10/2008) | 1.006 | 68.12 | 68.53 |
| PGENP14.0467 | m | Sellado con silicona neutra | 7.000 | 0.98 | 6.86 |
| PSGG04 | u | Pequeño material | 1.500 | 1.25 | 1.88 |
| %CO | % | Costes indirectos | 3 % | 80.88 | 2.43 |
|  |  | Total |  |  | 83.31 |

**USGG08P1220032** m² SGG CLIMALIT 8/16/10
Precio: 84.21
Doble acristalamiento SGG CLIMALIT, formado por un vidrio float incoloro SGG PLANICLEAR de 8mm y un vidrio float incoloro SGG PLANICLEAR de 10mm.Cámara de aire deshidratado de 16mm de espesor con perfil separador de aluminio y doble sellado perimetral, con U=2,7W/m²K y RW (C; Ctr)=35 (-1;-3), fijación sobre carpintería con acuñado mediante calzos de apoyo perimetrales y laterales y sellado en frío con silicona neutra, incluso cortes de vidrio y colocación de junquillos, según NTE-FVP-8

| Código | Ud | Descripción | Rendimiento | Precio | Importe |
|---|---|---|---|---|---|
| OGENO01.0050 | h | Oficial 1ª vidriería | 0.200 | 18.07 | 3.61 |
| PSGG08U122032 | m² | Doble acristalamiento SGG CLIMALIT 8/16/10 mm (material; 10/10/2008) | 1.006 | 69 | 69.41 |
| PGENP14.0467 | m | Sellado con silicona neutra | 7.000 | 0.98 | 6.86 |
| PSGG04 | u | Pequeño material | 1.500 | 1.25 | 1.88 |
| %CO | % | Costes indirectos | 3 % | 81.76 | 2.45 |
|  |  | Total |  |  | 84.21 |

**USGG08P1220033** m² SGG CLIMALIT 10/10/10
Precio: 91.7
Doble acristalamiento SGG CLIMALIT, formado por un vidrio float incoloro SGG PLANICLEAR de 10mm y un vidrio float incoloro SGG PLANICLEAR de 10mm.Cámara de aire deshidratado de 10mm de espesor con perfil separador de aluminio y doble sellado perimetral, con U=2,9W/m²K y RW (C; Ctr)=31 (-1;-2), fijación sobre carpintería con acuñado mediante calzos de apoyo perimetrales y laterales y sellado en frío con silicona neutra, incluso cortes de vidrio y colocación de junquillos, según NTE-FVP-8

| Código | Ud | Descripción | Rendimiento | Precio | Importe |
|---|---|---|---|---|---|
| OGENO01.0050 | h | Oficial 1ª vidriería | 0.200 | 18.07 | 3.61 |
| PSGG08U122033 | m² | Doble acristalamiento SGG CLIMALIT 10/10/10 mm (material; 10/10/2008) | 1.006 | 75.25 | 75.70 |
| PGENP14.0467 | m | Sellado con silicona neutra | 8.000 | 0.98 | 7.84 |
| PSGG04 | u | Pequeño material | 1.500 | 1.25 | 1.88 |
| %CO | % | Costes indirectos | 3 % | 89.03 | 2.67 |
|  |  | Total |  |  | 91.7 |

**USGG08P1220034** m² SGG CLIMALIT 10/12/10
Precio: 92.22
Doble acristalamiento SGG CLIMALIT, formado por un vidrio float incoloro SGG PLANICLEAR de 10mm y un vidrio float incoloro SGG PLANICLEAR de 10mm.Cámara de aire deshidratado de 12mm de espesor con perfil separador de aluminio y doble sellado perimetral, con U=2,8W/m²K y RW (C; Ctr)=32 (-1;-2), fijación sobre carpintería con acuñado mediante calzos de apoyo perimetrales y laterales y sellado en frío con silicona neutra, incluso cortes de vidrio y colocación de junquillos, según NTE-FVP-8

| Código | Ud | Descripción | Rendimiento | Precio | Importe |
|---|---|---|---|---|---|
| OGENO01.0050 | h | Oficial 1ª vidriería | 0.200 | 18.07 | 3.61 |
| PSGG08U122034 | m² | Doble acristalamiento SGG CLIMALIT 10/12/10 mm (material; 10/10/2008) | 1.006 | 75.75 | 76.20 |
| PGENP14.0467 | m | Sellado con silicona neutra | 8.000 | 0.98 | 7.84 |
| PSGG04 | u | Pequeño material | 1.500 | 1.25 | 1.88 |
| %CO | % | Costes indirectos | 3 % | 89.53 | 2.69 |
|  |  | Total |  |  | 92.22 |

**USGG08P1220035** m² SGG CLIMALIT 10/16/10
Precio: 92.88
Doble acristalamiento SGG CLIMALIT, formado por un vidrio float incoloro SGG PLANICLEAR de 10mm y un vidrio float incoloro SGG PLANICLEAR de 10mm.Cámara de aire deshidratado de 16mm de espesor con perfil separador de aluminio y doble sellado perimetral, con U=2,7W/m²K y RW (C; Ctr)=32 (-1;-2), fijación sobre carpintería con acuñado mediante calzos de apoyo perimetrales y laterales y sellado en frío con silicona neutra, incluso cortes de vidrio y colocación de junquillos, según NTE-FVP-8

| Código | Ud | Descripción | Rendimiento | Precio | Importe |
|---|---|---|---|---|---|
| OGENO01.0050 | h | Oficial 1ª vidriería | 0.200 | 18.07 | 3.61 |
| PSGG08U122035 | m² | Doble acristalamiento SGG CLIMALIT 10/16/10 mm (material; 10/10/2008) | 1.006 | 76.38 | 76.84 |
| PGENP14.0467 | m | Sellado con silicona neutra | 8.000 | 0.98 | 7.84 |
| PSGG04 | u | Pequeño material | 1.500 | 1.25 | 1.88 |
| %CO | % | Costes indirectos | 3 % | 90.17 | 2.71 |
|  |  | Total |  |  | 92.88 |

##### E16ECASGG2 Autolimpiable incoloro

###### E16ECASGG31 Con vidrios monolíticos

**USGG08P123003** m² SGG CLIMALIT BIOCLEAN 4/12/4
Precio: 85.36
Doble acristalamiento SGG CLIMALIT, formado por un vidrio flotado incoloro de 4mm con capa autolimpiable SGG BIOCLEAN en cara 1 y un vidrio flotado incoloro SGG PLANICLEAR de 4mm, cámara de aire deshidratado de 12mm de espesor con perfil separador de aluminio y doble sellado perimetral, con U=3,3 W/m²K y RW (C; Ctr)=30(0;-3), fijación sobre carpintería con acuñado mediante calzos de apoyo perimetrales y laterales y sellado en frío con silicona compatible con Bioclean, incluso cortes de vidrio y colocación de junquillos, según NTE-FVP-8

| Código | Ud | Descripción | Rendimiento | Precio | Importe |
|---|---|---|---|---|---|
| OGENO01.0050 | h | Oficial 1ª vidriería | 0.400 | 18.07 | 7.23 |
| PSGG08U1231003 | m² | Doble acristalamiento SGG CLIMALIT BIOCLEAN 4/12/4 mm (material; 10/10/2008) | 1.006 | 62.6 | 62.98 |
| PSGGSIL01 | m | Sellado silicona compatible SGG BIOCLEAN (material; 18/02/2009) | 7.000 | 1.54 | 10.78 |
| PSGG04 | u | Pequeño material | 1.500 | 1.25 | 1.88 |
| %CO | % | Costes indirectos | 3 % | 82.87 | 2.49 |
|  |  | Total |  |  | 85.36 |

**USGG08P123004** m² SGG CLIMALIT BIOCLEAN 6/10/6
Precio: 111.17
Doble acristalamiento SGG CLIMALIT, formado por un vidrio flotado incoloro de 6mm con capa autolimpiable SGG BIOCLEAN en cara 1 y un vidrio flotado incoloro SGG PLANICLEAR de 6mm, cámara de aire deshidratado de 10mm de espesor con perfil separador de aluminio y doble sellado perimetral, con U=2,9 W/m²K y RW (C; Ctr)=30(0;-2), fijación sobre carpintería con acuñado mediante calzos de apoyo perimetrales y laterales y sellado en frío con siliconacompatible con Bioclean, incluso cortes de vidrio y colocación de junquillos, según NTE-FVP-8

| Código | Ud | Descripción | Rendimiento | Precio | Importe |
|---|---|---|---|---|---|
| OGENO01.0050 | h | Oficial 1ª vidriería | 0.400 | 18.07 | 7.23 |
| PSGG08U1231004 | m² | Doble acristalamiento SGG CLIMALIT BIOCLEAN 6/10/6 mm (material; 10/10/2008) | 1.006 | 87.51 | 88.04 |
| PSGGSIL01 | m | Sellado silicona compatible SGG BIOCLEAN | 7.000 | 1.54 | 10.78 |
| PSGG04 | u | Pequeño material | 1.500 | 1.25 | 1.88 |
| %CO | % | Costes indirectos | 3 % | 107.93 | 3.24 |
|  |  | Total |  |  | 111.17 |

**USGG08P123005** m² SGG CLIMALIT BIOCLEAN 6/12/6
Precio: 111.68
Doble acristalamiento SGG CLIMALIT, formado por un vidrio flotado incoloro de 6mm con capa autolimpiable SGG BIOCLEAN en cara 1 y un vidrio flotado incoloro SGG PLANICLEAR de 6mm, cámara de aire deshidratado de 12mm de espesor con perfil separador de aluminio y doble sellado perimetral, con U=2,8 W/m²K y RW (C; Ctr)=33(-1;-3), fijación sobre carpintería con acuñado mediante calzos de apoyo perimetrales y laterales y sellado en frío con silicona compatible con Bioclean, incluso cortes de vidrio y colocación de junquillos, según NTE-FVP-8

| Código | Ud | Descripción | Rendimiento | Precio | Importe |
|---|---|---|---|---|---|
| OGENO01.0050 | h | Oficial 1ª vidriería | 0.400 | 18.07 | 7.23 |
| PSGG08U1231005 | m² | Doble acristalamiento SGG CLIMALIT BIOCLEAN 6/12/6 mm (material; 10/10/2008) | 1.006 | 88.01 | 88.54 |
| PSGGSIL01 | m | Sellado silicona compatible SGG BIOCLEAN | 7.000 | 1.54 | 10.78 |
| PSGG04 | u | Pequeño material | 1.500 | 1.25 | 1.88 |
| %CO | % | Costes indirectos | 3 % | 108.43 | 3.25 |
|  |  | Total |  |  | 111.68 |

**USGG08P123006** m² SGG CLIMALIT BIOCLEAN 6/16/6
Precio: 112.2
Doble acristalamiento SGG CLIMALIT, formado por un vidrio flotado incoloro de 6mm con capa autolimpiable SGG BIOCLEAN en cara 1 y un vidrio flotado incoloro SGG PLANICLEAR de 6mm, cámara de aire deshidratado de 16mm de espesor con perfil separador de aluminio y doble sellado perimetral, con U=2,7 W/m²K y RW (C; Ctr)=33(-1;-5), fijación sobre carpintería con acuñado mediante calzos de apoyo perimetrales y laterales y sellado en frío con silicona compatible con Bioclean, incluso cortes de vidrio y colocación de junquillos, según NTE-FVP-8

| Código | Ud | Descripción | Rendimiento | Precio | Importe |
|---|---|---|---|---|---|
| OGENO01.0050 | h | Oficial 1ª vidriería | 0.400 | 18.07 | 7.23 |
| PSGG08U1231006 | m² | Doble acristalamiento SGG CLIMALIT BIOCLEAN 6/16/6 mm (material; 10/10/2008) | 1.006 | 88.51 | 89.04 |
| PSGGSIL01 | m | Sellado silicona compatible SGG BIOCLEAN | 7.000 | 1.54 | 10.78 |
| PSGG04 | u | Pequeño material | 1.500 | 1.25 | 1.88 |
| %CO | % | Costes indirectos | 3 % | 108.93 | 3.27 |
|  |  | Total |  |  | 112.2 |

###### E16ECASGG32 Con vidrio laminar

**USGG08P1232003** m² SGG CLIMALIT BIOCLEAN 4/12/3+3
Precio: 116.46
Doble acristalamiento SGG CLIMALIT, formado por un vidrio flotado incoloro de 4mm con capa autolimpiable SGG BIOCLEAN en cara 1 y un vidrio flotado incoloro SGG STADIP 3+3 de 6mm, clasificado 2B2 segun UNE-EN 12600, cámara de aire deshidratado de 12mm de espesor con perfil separador de aluminio y doble sellado perimetral, con U=2,8 W/m²K, fijación sobre carpintería con acuñado mediante calzos de apoyo perimetrales y laterales y sellado en frío con silicona compatible con Bioclean, incluso cortes de vidrio y colocación de junquillos, según NTE-FVP-8

| Código | Ud | Descripción | Rendimiento | Precio | Importe |
|---|---|---|---|---|---|
| OGENO01.0050 | h | Oficial 1ª vidriería | 0.400 | 18.07 | 7.23 |
| PSGG08U1232003 | m² | Doble acristalamiento SGG CLIMALIT BIOCLEAN 4/12/3+3 mm (material; 10/10/2008) | 1.006 | 92.62 | 93.18 |
| PSGGSIL01 | m | Sellado silicona compatible SGG BIOCLEAN | 7.000 | 1.54 | 10.78 |
| PSGG04 | u | Pequeño material | 1.500 | 1.25 | 1.88 |
| %CO | % | Costes indirectos | 3 % | 113.07 | 3.39 |
|  |  | Total |  |  | 116.46 |

**USGG08P1232004** m² SGG CLIMALIT BIOCLEAN 6/12/3+3
Precio: 134.32
Doble acristalamiento SGG CLIMALIT, formado por un vidrio flotado incoloro de 6mm con capa autolimpiable SGG BIOCLEAN en cara 1 y un vidrio flotado incoloro SGG STADIP 3+3 de 6mm, clasificado 2B2 segun UNE-EN 12600, cámara de aire deshidratado de 12mm de espesor con perfil separador de aluminio y doble sellado perimetral, con U=2,8 W/m²K, fijación sobre carpintería con acuñado mediante calzos de apoyo perimetrales y laterales y sellado en frío con silicona compatible con Bioclean, incluso cortes de vidrio y colocación de junquillos, según NTE-FVP-8

| Código | Ud | Descripción | Rendimiento | Precio | Importe |
|---|---|---|---|---|---|
| OGENO01.0050 | h | Oficial 1ª vidriería | 0.400 | 18.07 | 7.23 |
| PSGG08U1232004 | m² | Doble acristalamiento SGG CLIMALIT BIOCLEAN 6/12/3+3 mm (material; 10/10/2008) | 1.006 | 109.86 | 110.52 |
| PSGGSIL01 | m | Sellado silicona compatible SGG BIOCLEAN | 7.000 | 1.54 | 10.78 |
| PSGG04 | u | Pequeño material | 1.500 | 1.25 | 1.88 |
| %CO | % | Costes indirectos | 3 % | 130.41 | 3.91 |
|  |  | Total |  |  | 134.32 |

**USGG08P1232005** m² SGG CLIMALIT BIOCLEAN 4+4/12/3+3
Precio: 176.76
Doble acristalamiento SGG CLIMALIT, formado por un vidrio flotado incoloro SGG STADIP 4+4 de 9mm, clasificado 2B2 segun UNE-EN 12600 con capa autolimpiable SGG BIOCLEAN y un vidrio flotado incoloro SGG STADIP 3+3 de 6mm, clasificado 2B2 segun UNE-EN 12600, cámara de aire deshidratado de 12mm de espesor con perfil separador de aluminio y doble sellado perimetral, con U=2,8 W/m²K, fijación sobre carpintería con acuñado mediante calzos de apoyo perimetrales y laterales y sellado en frío con silicona compatible con Bioclean, incluso cortes de vidrio y colocación de junquillos, según NTE-FVP-8

| Código | Ud | Descripción | Rendimiento | Precio | Importe |
|---|---|---|---|---|---|
| OGENO01.0050 | h | Oficial 1ª vidriería | 0.400 | 18.07 | 7.23 |
| PSGG08U1232005 | m² | Doble acristalamiento SGG CLIMALIT BIOCLEAN 4+4/12/3+3 mm (material; 10/10/2008) | 1.006 | 150.82 | 151.72 |
| PSGGSIL01 | m | Sellado silicona compatible SGG BIOCLEAN | 7.000 | 1.54 | 10.78 |
| PSGG04 | u | Pequeño material | 1.500 | 1.25 | 1.88 |
| %CO | % | Costes indirectos | 3 % | 171.61 | 5.15 |
|  |  | Total |  |  | 176.76 |

**USGG08P1232006** m² SGG CLIMALIT BIOCLEAN 6+6/12/3+3
Precio: 210.54
Doble acristalamiento SGG CLIMALIT, formado por un vidrio flotado incoloro SGG STADIP 6+6 de 13mm, clasificado 2B2 segun UNE-EN 12600 con capa autolimpiable SGG BIOCLEAN y un vidrio flotado incoloro SGG STADIP 3+3 de 6mm, clasificado 2B2 segun UNE-EN 12600, cámara de aire deshidratado de 12mm de espesor con perfil separador de aluminio y doble sellado perimetral, con U=2,8 W/m²K, fijación sobre carpintería con acuñado mediante calzos de apoyo perimetrales y laterales y sellado en frío con silicona compatible con Bioclean, incluso cortes de vidrio y colocación de junquillos, según NTE-FVP-8

| Código | Ud | Descripción | Rendimiento | Precio | Importe |
|---|---|---|---|---|---|
| OGENO01.0050 | h | Oficial 1ª vidriería | 0.400 | 18.07 | 7.23 |
| PSGG08U1232006 | m² | Doble acristalamiento SGG CLIMALIT BIOCLEAN 6+6/12/3+3 mm (material; 10/10/2008) | 1.006 | 183.42 | 184.52 |
| PSGGSIL01 | m | Sellado silicona compatible SGG BIOCLEAN | 7.000 | 1.54 | 10.78 |
| PSGG04 | u | Pequeño material | 1.500 | 1.25 | 1.88 |
| %CO | % | Costes indirectos | 3 % | 204.41 | 6.13 |
|  |  | Total |  |  | 210.54 |

#### E16ECDSGG SAINT-GOBAIN GLASS - color

**USGG08P124001** m² SGG CLIMALIT PARSOL bronce 4/10/6
Precio: 66.57
Doble acristalamiento SGG CLIMALIT, formado por un vidrio float parsol bronce de 4mm y un vidrio float incoloro SGG PLANICLEAR de 6mm,cámara de aire deshidratado de 10mm de espesor con perfil separador de aluminio y doble sellado perimetral, con U=2,9W/m²K y RW (C; Ctr)=33(-1;-4), fijación sobre carpintería con acuñado mediante calzos de apoyo perimetrales y laterales y sellado en frío con silicona neutra, incluso cortes de vidrio y colocación de junquillos, según NTE-FVP-8

| Código | Ud | Descripción | Rendimiento | Precio | Importe |
|---|---|---|---|---|---|
| OGENO01.0050 | h | Oficial 1ª vidriería | 0.680 | 18.07 | 12.29 |
| PSGG08U124001 | m² | Doble acristalamiento SGG CLIMALIT bronce 4/10/6 mm (material; 10/10/2008) | 1.006 | 42.37 | 42.62 |
| PGENP14.0467 | m | Sellado con silicona neutra | 8.000 | 0.98 | 7.84 |
| PSGG04 | u | Pequeño material | 1.500 | 1.25 | 1.88 |
| %CO | % | Costes indirectos | 3 % | 64.63 | 1.94 |
|  |  | Total |  |  | 66.57 |

**USGG08P124002** m² SGG CLIMALIT PARSOL bronce 4/12/6
Precio: 68.5
Doble acristalamiento SGG CLIMALIT, formado por un vidrio float parsol bronce de 4mm y un vidrio float incoloro SGG PLANICLEAR de 6mm,cámara de aire deshidratado de 12mm de espesor con perfil separador de aluminio y doble sellado perimetral, con U=2,8W/m²K y RW (C; Ctr)=33(-1;-3), fijación sobre carpintería con acuñado mediante calzos de apoyo perimetrales y laterales y sellado en frío con silicona neutra, incluso cortes de vidrio y colocación de junquillos, según NTE-FVP-8

| Código | Ud | Descripción | Rendimiento | Precio | Importe |
|---|---|---|---|---|---|
| OGENO01.0050 | h | Oficial 1ª vidriería | 0.680 | 18.07 | 12.29 |
| PSGG08U124002 | m² | Doble acristalamiento SGG CLIMALIT bronce 4/12/6 mm (material; 10/10/2008) | 1.006 | 44.22 | 44.49 |
| PGENP14.0467 | m | Sellado con silicona neutra | 8.000 | 0.98 | 7.84 |
| PSGG04 | u | Pequeño material | 1.500 | 1.25 | 1.88 |
| %CO | % | Costes indirectos | 3 % | 66.50 | 2.00 |
|  |  | Total |  |  | 68.5 |

**USGG08P124003** m² SGG CLIMALIT PARSOL bronce 4/16/6
Precio: 70.17
Doble acristalamiento SGG CLIMALIT, formado por un vidrio float parsol bronce de 4mm y un vidrio float incoloro SGG PLANICLEAR de 6mm,cámara de aire deshidratado de 16mm de espesor con perfil separador de aluminio y doble sellado perimetral, con U=2,7W/m²K y RW (C; Ctr)=34(-1;-5), fijación sobre carpintería con acuñado mediante calzos de apoyo perimetrales y laterales y sellado en frío con silicona neutra, incluso cortes de vidrio y colocación de junquillos, según NTE-FVP-8

| Código | Ud | Descripción | Rendimiento | Precio | Importe |
|---|---|---|---|---|---|
| OGENO01.0050 | h | Oficial 1ª vidriería | 0.680 | 18.07 | 12.29 |
| PSGG08U124003 | m² | Doble acristalamiento SGG CLIMALIT bronce 4/16/6 mm (material; 10/10/2008) | 1.006 | 45.84 | 46.12 |
| PGENP14.0467 | m | Sellado con silicona neutra | 8.000 | 0.98 | 7.84 |
| PSGG04 | u | Pequeño material | 1.500 | 1.25 | 1.88 |
| %CO | % | Costes indirectos | 3 % | 68.13 | 2.04 |
|  |  | Total |  |  | 70.17 |

**USGG08P124004** m² SGG CLIMALIT PARSOL gris 4/10/6
Precio: 63.45
Doble acristalamiento SGG CLIMALIT, formado por un vidrio float parsol gris de 4mm y un vidrio float incoloro SGG PLANICLEAR de 6mm,cámara de aire deshidratado de 10mm de espesor con perfil separador de aluminio y doble sellado perimetral, con U=2.9W/m²K y RW (C; Ctr)=33(-1;-4), fijación sobre carpintería con acuñado mediante calzos de apoyo perimetrales y laterales y sellado en frío con silicona neutra, incluso cortes de vidrio y colocación de junquillos, según NTE-FVP-8

| Código | Ud | Descripción | Rendimiento | Precio | Importe |
|---|---|---|---|---|---|
| OGENO01.0050 | h | Oficial 1ª vidriería | 0.680 | 18.07 | 12.29 |
| PSGG08U124004 | m² | Doble acristalamiento SGG CLIMALIT gris 4/10/6 mm (material; 10/10/2008) | 1.006 | 39.35 | 39.59 |
| PGENP14.0467 | m | Sellado con silicona neutra | 8.000 | 0.98 | 7.84 |
| PSGG04 | u | Pequeño material | 1.500 | 1.25 | 1.88 |
| %CO | % | Costes indirectos | 3 % | 61.60 | 1.85 |
|  |  | Total |  |  | 63.45 |

**USGG08P124005** m² SGG CLIMALIT PARSOL gris 4/12/6
Precio: 65.7
Doble acristalamiento SGG CLIMALIT, formado por un vidrio float parsol gris de 4mm y un vidrio float incoloro SGG PLANICLEAR de 6mm,cámara de aire deshidratado de 12mm de espesor con perfil separador de aluminio y doble sellado perimetral, con U=2,8W/m²K y RW (C; Ctr)=33(-1;-3), fijación sobre carpintería con acuñado mediante calzos de apoyo perimetrales y laterales y sellado en frío con silicona neutra, incluso cortes de vidrio y colocación de junquillos, según NTE-FVP-8

| Código | Ud | Descripción | Rendimiento | Precio | Importe |
|---|---|---|---|---|---|
| OGENO01.0050 | h | Oficial 1ª vidriería | 0.680 | 18.07 | 12.29 |
| PSGG08U124005 | m² | Doble acristalamiento SGG CLIMALIT gris 4/12/6 mm (material; 10/10/2008) | 1.006 | 41.53 | 41.78 |
| PGENP14.0467 | m | Sellado con silicona neutra | 8.000 | 0.98 | 7.84 |
| PSGG04 | u | Pequeño material | 1.500 | 1.25 | 1.88 |
| %CO | % | Costes indirectos | 3 % | 63.79 | 1.91 |
|  |  | Total |  |  | 65.7 |

**USGG08P124006** m² SGG CLIMALIT PARSOL gris 4/16/6
Precio: 66.9
Doble acristalamiento SGG CLIMALIT, formado por un vidrio float parsol gris de 4mm y un vidrio float incoloro SGG PLANICLEAR de 6mm,cámara de aire deshidratado de 16mm de espesor con perfil separador de aluminio y doble sellado perimetral, con U=2,7W/m²K y RW (C; Ctr)=34(-1;-5), fijación sobre carpintería con acuñado mediante calzos de apoyo perimetrales y laterales y sellado en frío con silicona neutra, incluso cortes de vidrio y colocación de junquillos, según NTE-FVP-8

| Código | Ud | Descripción | Rendimiento | Precio | Importe |
|---|---|---|---|---|---|
| OGENO01.0050 | h | Oficial 1ª vidriería | 0.680 | 18.07 | 12.29 |
| PSGG08U124006 | m² | Doble acristalamiento SGG CLIMALIT gris 4/16/6 mm (material; 10/10/2008) | 1.006 | 42.68 | 42.94 |
| PGENP14.0467 | m | Sellado con silicona neutra | 8.000 | 0.98 | 7.84 |
| PSGG04 | u | Pequeño material | 1.500 | 1.25 | 1.88 |
| %CO | % | Costes indirectos | 3 % | 64.95 | 1.95 |
|  |  | Total |  |  | 66.9 |

**USGG08P124007** m² SGG CLIMALIT PARSOL verde 4/10/6
Precio: 60.33
Doble acristalamiento SGG CLIMALIT, formado por un vidrio float parsol verde de 4mm y un vidrio float incoloro SGG PLANICLEAR de 6mm,cámara de aire deshidratado de 10mm de espesor con perfil separador de aluminio y doble sellado perimetral, con U=2,9W/m²K y RW (C; Ctr)=33(-1;-4), fijación sobre carpintería con acuñado mediante calzos de apoyo perimetrales y laterales y sellado en frío con silicona neutra, incluso cortes de vidrio y colocación de junquillos, según NTE-FVP-8

| Código | Ud | Descripción | Rendimiento | Precio | Importe |
|---|---|---|---|---|---|
| OGENO01.0050 | h | Oficial 1ª vidriería | 0.680 | 18.07 | 12.29 |
| PSGG08U124007 | m² | Doble acristalamiento SGG CLIMALIT verde 4/10/6 mm (material; 10/10/2008) | 1.006 | 36.34 | 36.56 |
| PGENP14.0467 | m | Sellado con silicona neutra | 8.000 | 0.98 | 7.84 |
| PSGG04 | u | Pequeño material | 1.500 | 1.25 | 1.88 |
| %CO | % | Costes indirectos | 3 % | 58.57 | 1.76 |
|  |  | Total |  |  | 60.33 |

**USGG08P124008** m² SGG CLIMALIT PARSOL verde 4/12/6
Precio: 61.88
Doble acristalamiento SGG CLIMALIT, formado por un vidrio float parsol verde de 4mm y un vidrio float incoloro SGG PLANICLEAR de 6mm,cámara de aire deshidratado de 12mm de espesor con perfil separador de aluminio y doble sellado perimetral, con U=2,8W/m²K y RW (C; Ctr)=33(-1;-3), fijación sobre carpintería con acuñado mediante calzos de apoyo perimetrales y laterales y sellado en frío con silicona neutra, incluso cortes de vidrio y colocación de junquillos, según NTE-FVP-8

| Código | Ud | Descripción | Rendimiento | Precio | Importe |
|---|---|---|---|---|---|
| OGENO01.0050 | h | Oficial 1ª vidriería | 0.680 | 18.07 | 12.29 |
| PSGG08U124008 | m² | Doble acristalamiento SGG CLIMALIT verde 4/12/6 mm (material; 10/10/2008) | 1.006 | 37.84 | 38.07 |
| PGENP14.0467 | m | Sellado con silicona neutra | 8.000 | 0.98 | 7.84 |
| PSGG04 | u | Pequeño material | 1.500 | 1.25 | 1.88 |
| %CO | % | Costes indirectos | 3 % | 60.08 | 1.80 |
|  |  | Total |  |  | 61.88 |

**USGG08P124009** m² SGG CLIMALIT PARSOL verde 4/16/6
Precio: 63.95
Doble acristalamiento SGG CLIMALIT, formado por un vidrio float parsol verde de 4mm y un vidrio float incoloro SGG PLANICLEAR de 6mm,cámara de aire deshidratado de 16mm de espesor con perfil separador de aluminio y doble sellado perimetral, con U=2,7W/m²K y RW (C; Ctr)=34(-1;-5), fijación sobre carpintería con acuñado mediante calzos de apoyo perimetrales y laterales y sellado en frío con silicona neutra, incluso cortes de vidrio y colocación de junquillos, según NTE-FVP-8

| Código | Ud | Descripción | Rendimiento | Precio | Importe |
|---|---|---|---|---|---|
| OGENO01.0050 | h | Oficial 1ª vidriería | 0.680 | 18.07 | 12.29 |
| PSGG08U124009 | m² | Doble acristalamiento SGG CLIMALIT verde 4/16/6 mm (material; 10/10/2008) | 1.006 | 39.84 | 40.08 |
| PGENP14.0467 | m | Sellado con silicona neutra | 8.000 | 0.98 | 7.84 |
| PSGG04 | u | Pequeño material | 1.500 | 1.25 | 1.88 |
| %CO | % | Costes indirectos | 3 % | 62.09 | 1.86 |
|  |  | Total |  |  | 63.95 |

#### E16ECGSGG SAINT-GOBAIN GLASS - con capa de control solar

##### E16ECGSGG1 Con capa control solar

###### E16ECGSGG11 Con vidrios monolíticos

###### E16ECGSGG111 Con vidrios monolíticos - incoloro

**USGG08P1261001** m² SGG CLIMALIT ANTELIO incoloro 6/12/6
Precio: 88.23
Doble acristalamiento SGG CLIMALIT, formado por un vidrio flotado incoloro de 6mm. con capa pirolítica SGG ANTELIO INCOLORO en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 0.400 | 18.07 | 7.23 |
| PSGG08U1261001 | m² | Doble acristalamiento SGG CLIMALIT ANTELIO incoloro 6/12/6 mm (material; 10/10/2008) | 1.006 | 69.27 | 69.69 |
| PGENP14.0467 | m | Sellado con silicona neutra | 7.000 | 0.98 | 6.86 |
| PSGG04 | u | Pequeño material | 1.500 | 1.25 | 1.88 |
| %CO | % | Costes indirectos | 3 % | 85.66 | 2.57 |
|  |  | Total |  |  | 88.23 |

**USGG08P1261028** m² SGG CLIMALIT ANTELIO incoloro 6/12/4
Precio: 79.24
Doble acristalamiento SGG CLIMALIT, formado por un vidrio flotado incoloro de 6mm. con capa pirolítica SGG ANTELIO INCOLORO en cara 2 y un vidrio flotado incoloro SGG PLANICLEAR de 4mm,cámara de aire deshidratado de 12mm de espesor con perfil separador de aluminio y doble sellado perimetral, con U=2,8 W/m²K y RW (C; Ctr)=34 (-1;-5), fijación sobre carpintería con acuñado mediante calzos de apoyo perimetrales y laterales y sellado en frío con silicona neutra, incluso cortes de vidrio y colocación de junquillos, según NTE-FVP-8

| Código | Ud | Descripción | Rendimiento | Precio | Importe |
|---|---|---|---|---|---|
| OGENO01.0050 | h | Oficial 1ª vidriería | 0.400 | 18.07 | 7.23 |
| PSGG08U1261028 | m² | Doble acristalamiento SGG CLIMALIT ANTELIO incoloro 6/12/4 mm (material; 10/10/2008) | 1.006 | 60.6 | 60.96 |
| PGENP14.0467 | m | Sellado con silicona neutra | 7.000 | 0.98 | 6.86 |
| PSGG04 | u | Pequeño material | 1.500 | 1.25 | 1.88 |
| %CO | % | Costes indirectos | 3 % | 76.93 | 2.31 |
|  |  | Total |  |  | 79.24 |

###### E16ECGSGG112 Con vidrios monolíticos - plata

**USGG08P1261003** m² SGG CLIMALIT ANTELIO plata 6/12/6
Precio: 99.29
Doble acristalamiento SGG CLIMALIT, formado por un vidrio flotado incoloro de 6mm. con capa pirolítica SGG ANTELIO PLATA en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 0.400 | 18.07 | 7.23 |
| PSGG08U1261003 | m² | Doble acristalamiento SGG CLIMALIT ANTELIO plata 6/12/6 mm (material; 10/10/2008) | 1.006 | 79.95 | 80.43 |
| PGENP14.0467 | m | Sellado con silicona neutra | 7.000 | 0.98 | 6.86 |
| PSGG04 | u | Pequeño material | 1.500 | 1.25 | 1.88 |
| %CO | % | Costes indirectos | 3 % | 96.40 | 2.89 |
|  |  | Total |  |  | 99.29 |

**USGG08P1261004** m² SGG CLIMALIT PLUS MIRASTAR 6/12/4+4
Precio: 120.33
Doble acristalamiento SGG CLIMALIT PLUS, formado por un vidrio flotado incoloro de 6mm. con capa magnetronica SGG MIRASTAR en cara 2 y un vidrio flotado incoloro SGG PLANICLEAR de 6mm, cámara de aire deshidratado de 12mm de espesor con perfil separador de aluminio y doble sellado perimetral, con U=2 W/m²K y RW (C; Ctr)=31 (-1;-4), fijación sobre carpintería con acuñado mediante calzos de apoyo perimetrales y laterales y sellado en frío con silicona neutra, incluso cortes de vidrio y colocación de junquillos, según NTE-FVP-8

| Código | Ud | Descripción | Rendimiento | Precio | Importe |
|---|---|---|---|---|---|
| OGENO01.0050 | h | Oficial 1ª vidriería | 0.400 | 18.07 | 7.23 |
| PSGG08U1261004 | m² | Doble acristalamiento SGG CLIMALIT PLUS MIRASTAR 6/12/6 mm (material; 10/10/2008) | 1.006 | 100.26 | 100.86 |
| PGENP14.0467 | m | Sellado con silicona neutra | 7.000 | 0.98 | 6.86 |
| PSGG04 | u | Pequeño material | 1.500 | 1.25 | 1.88 |
| %CO | % | Costes indirectos | 3 % | 116.83 | 3.50 |
|  |  | Total |  |  | 120.33 |

**USGG08P1261005** m² SGG CLIMALIT PLUS COOL-LITE ST 108 plata 6/12/6
Precio: 105.84
Doble acristalamiento SGG CLIMALIT PLUS, formado por un vidrio flotado incoloro de 6mm. con capa magnetrónica SGG COOL-LITE ST 108 en cara 2 y un vidrio flotado incoloro SGG PLANICLEAR de 6mm,cámara de aire deshidratado de 12mm de espesor con perfil separador de aluminio y doble sellado perimetral, con U=1,9W/m²K y RW (C; Ctr)=31 (-1;-4), fijación sobre carpintería con acuñado mediante calzos de apoyo perimetrales y laterales y sellado en frío con silicona neutra, incluso cortes de vidrio y colocación de junquillos, según NTE-FVP-8

| Código | Ud | Descripción | Rendimiento | Precio | Importe |
|---|---|---|---|---|---|
| OGENO01.0050 | h | Oficial 1ª vidriería | 0.400 | 18.07 | 7.23 |
| PSGG08U1261005 | m² | Doble acristalamiento SGG CLIMALIT PLUS COOL-LITE ST 108 plata 6/12/6 mm (material; 10/10/2008) | 1.006 | 86.27 | 86.79 |
| PGENP14.0467 | m | Sellado con silicona neutra | 7.000 | 0.98 | 6.86 |
| PSGG04 | u | Pequeño material | 1.500 | 1.25 | 1.88 |
| %CO | % | Costes indirectos | 3 % | 102.76 | 3.08 |
|  |  | Total |  |  | 105.84 |

**USGG08P1261006** m² SGG CLIMALIT PLUS COOL-LITE ST 120 plata 6/12/6
Precio: 105.84
Doble acristalamiento SGG CLIMALIT PLUS, formado por un vidrio flotado incoloro de 6mm. con capa magnetrónica SGG COOL-LITE ST 120 en cara 2 y un vidrio flotado incoloro SGG PLANICLEAR de 6mm,cámara de aire deshidratado de 12mm de espesor con perfil separador de aluminio y doble sellado perimetral, con U=2,6W/m²K y RW (C; Ctr)=31 (-1;-4), fijación sobre carpintería con acuñado mediante calzos de apoyo perimetrales y laterales y sellado en frío con silicona neutra, incluso cortes de vidrio y colocación de junquillos, según NTE-FVP-8

| Código | Ud | Descripción | Rendimiento | Precio | Importe |
|---|---|---|---|---|---|
| OGENO01.0050 | h | Oficial 1ª vidriería | 0.400 | 18.07 | 7.23 |
| PSGG08U1261006 | m² | Doble acristalamiento SGG CLIMALIT PLUS COOL-LITE ST 120 plata 6/12/6 mm (material; 10/10/2008) | 1.006 | 86.27 | 86.79 |
| PGENP14.0467 | m | Sellado con silicona neutra | 7.000 | 0.98 | 6.86 |
| PSGG04 | u | Pequeño material | 1.500 | 1.25 | 1.88 |
| %CO | % | Costes indirectos | 3 % | 102.76 | 3.08 |
|  |  | Total |  |  | 105.84 |

**USGG08P1261007** m² SGG CLIMALIT PLUS COOL-LITE ST 136 plata 6/12/6
Precio: 105.84
Doble acristalamiento SGG CLIMALIT PLUS, formado por un vidrio flotado incoloro de 6mm. con capa magnetrónica SGG COOL-LITE ST 136 en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 0.400 | 18.07 | 7.23 |
| PSGG08U1261007 | m² | Doble acristalamiento SGG CLIMALIT PLUS COOL-LITE ST 136 plata 6/12/6 mm (material; 10/10/2008) | 1.006 | 86.27 | 86.79 |
| PGENP14.0467 | m | Sellado con silicona neutra | 7.000 | 0.98 | 6.86 |
| PSGG04 | u | Pequeño material | 1.500 | 1.25 | 1.88 |
| %CO | % | Costes indirectos | 3 % | 102.76 | 3.08 |
|  |  | Total |  |  | 105.84 |

**USGG08P1261007_** m² SGG CLIMALIT PLUS COOL-LITE ST Bright Silver 6/12/6
Precio: 105.84
Doble acristalamiento SGG CLIMALIT PLUS, formado por un vidrio flotado extraclaro DIAMANT de 6mm. con capa magnetrónica SGG COOL-LITE ST Bright Silver en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 0.400 | 18.07 | 7.23 |
| PSGG08U1261007_ | m² | Doble acristalamiento SGG CLIMALIT PLUS COOL-LITE ST Bright Silver 6/12/6 mm (material) | 1.006 | 86.27 | 86.79 |
| PGENP14.0467 | m | Sellado con silicona neutra | 7.000 | 0.98 | 6.86 |
| PSGG04 | u | Pequeño material | 1.500 | 1.25 | 1.88 |
| %CO | % | Costes indirectos | 3 % | 102.76 | 3.08 |
|  |  | Total |  |  | 105.84 |

**USGG08P1261030** m² SGG CLIMALIT ANTELIO plata 6/12/4
Precio: 90.31
Doble acristalamiento SGG CLIMALIT, formado por un vidrio flotado incoloro de 6mm. con capa pirolítica SGG ANTELIO PLATA en cara 2 y un vidrio flotado incoloro SGG PLANICLEAR de 4mm, cámara de aire deshidratado de 12mm de espesor con perfil separador de aluminio y doble sellado perimetral, con U=2,8 W/m²K y RW (C; Ctr)=34 (-1;-5), fijación sobre carpintería con acuñado mediante calzos de apoyo perimetrales y laterales y sellado en frío con silicona neutra, incluso cortes de vidrio y colocación de junquillos, según NTE-FVP-8

| Código | Ud | Descripción | Rendimiento | Precio | Importe |
|---|---|---|---|---|---|
| OGENO01.0050 | h | Oficial 1ª vidriería | 0.400 | 18.07 | 7.23 |
| PSGG08U1261030 | m² | Doble acristalamiento SGG CLIMALIT ANTELIO plata 6/12/4 mm (material; 10/10/2008) | 1.006 | 71.28 | 71.71 |
| PGENP14.0467 | m | Sellado con silicona neutra | 7.000 | 0.98 | 6.86 |
| PSGG04 | u | Pequeño material | 1.500 | 1.25 | 1.88 |
| %CO | % | Costes indirectos | 3 % | 87.68 | 2.63 |
|  |  | Total |  |  | 90.31 |

**USGG08P12610031** m² SGG CLIMALIT PLUS MIRASTAR 6/12/4
Precio: 111.35
Doble acristalamiento SGG CLIMALIT PLUS, formado por un vidrio flotado incoloro de 6mm. con capa magnetronica SGG MIRASTAR en cara 2 y un vidrio flotado incoloro SGG PLANICLEAR de 4mm, cámara de aire deshidratado de 12mm de espesor con perfil separador de aluminio y doble sellado perimetral, con U=2 W/m²K y RW (C; Ctr)=34 (-1;-5), fijación sobre carpintería con acuñado mediante calzos de apoyo perimetrales y laterales y sellado en frío con silicona neutra, incluso cortes de vidrio y colocación de junquillos, según NTE-FVP-8

| Código | Ud | Descripción | Rendimiento | Precio | Importe |
|---|---|---|---|---|---|
| OGENO01.0050 | h | Oficial 1ª vidriería | 0.400 | 18.07 | 7.23 |
| PSGG08U1261031 | m² | Doble acristalamiento SGG CLIMALIT PLUS MIRASTAR 6/12/4 mm (material; 10/10/2008) | 1.006 | 91.59 | 92.14 |
| PGENP14.0467 | m | Sellado con silicona neutra | 7.000 | 0.98 | 6.86 |
| PSGG04 | u | Pequeño material | 1.500 | 1.25 | 1.88 |
| %CO | % | Costes indirectos | 3 % | 108.11 | 3.24 |
|  |  | Total |  |  | 111.35 |

**USGG08P1261032** m² SGG CLIMALIT PLUS COOL-LITE ST 108 plata 6/12/4
Precio: 96.86
Doble acristalamiento SGG CLIMALIT PLUS, formado por un vidrio flotado incoloro de 6mm. con capa magnetrónica SGG COOL-LITE ST 108 en cara 2 y un vidrio flotado incoloro SGG PLANICLEAR de 4mm, cámara de aire deshidratado de 12mm de espesor con perfil separador de aluminio y doble sellado perimetral, con U=1,9 W/m²K y RW (C; Ctr)=34 (-1;-5), fijación sobre carpintería con acuñado mediante calzos de apoyo perimetrales y laterales y sellado en frío con silicona neutra, incluso cortes de vidrio y colocación de junquillos, según NTE-FVP-8

| Código | Ud | Descripción | Rendimiento | Precio | Importe |
|---|---|---|---|---|---|
| OGENO01.0050 | h | Oficial 1ª vidriería | 0.400 | 18.07 | 7.23 |
| PSGG08U1261032 | m² | Doble acristalamiento SGG CLIMALIT PLUS COOL-LITE ST 108 plata 6/12/4 mm (material; 10/10/2008) | 1.006 | 77.6 | 78.07 |
| PGENP14.0467 | m | Sellado con silicona neutra | 7.000 | 0.98 | 6.86 |
| PSGG04 | u | Pequeño material | 1.500 | 1.25 | 1.88 |
| %CO | % | Costes indirectos | 3 % | 94.04 | 2.82 |
|  |  | Total |  |  | 96.86 |

**USGG08P1261033** m² SGG CLIMALIT PLUS COOL-LITE ST 120 plata 6/12/4
Precio: 96.86
Doble acristalamiento SGG CLIMALIT PLUS, formado por un vidrio flotado incoloro de 6mm. con capa magnetrónica SGG COOL-LITE ST 120 en cara 2 y un vidrio flotado incoloro SGG PLANICLEAR de 4mm, cámara de aire deshidratado de 12mm de espesor con perfil separador de aluminio y doble sellado perimetral, con U=2,7 W/m²K y RW (C; Ctr)=34 (-1;-5), fijación sobre carpintería con acuñado mediante calzos de apoyo perimetrales y laterales y sellado en frío con silicona neutra, incluso cortes de vidrio y colocación de junquillos, según NTE-FVP-8

| Código | Ud | Descripción | Rendimiento | Precio | Importe |
|---|---|---|---|---|---|
| OGENO01.0050 | h | Oficial 1ª vidriería | 0.400 | 18.07 | 7.23 |
| PSGG08U1261033 | m² | Doble acristalamiento SGG CLIMALIT PLUS COOL-LITE ST 120 plata 6/12/4 mm (material; 10/10/2008) | 1.006 | 77.6 | 78.07 |
| PGENP14.0467 | m | Sellado con silicona neutra | 7.000 | 0.98 | 6.86 |
| PSGG04 | u | Pequeño material | 1.500 | 1.25 | 1.88 |
| %CO | % | Costes indirectos | 3 % | 94.04 | 2.82 |
|  |  | Total |  |  | 96.86 |

**USGG08P1261034** m² SGG CLIMALIT PLUS COOL-LITE ST 136 plata 6/12/4
Precio: 96.86
Doble acristalamiento SGG CLIMALIT PLUS, formado por un vidrio flotado incoloro de 6mm. con capa magnetrónica SGG COOL-LITE ST 136 en cara 2 y un vidrio flotado incoloro SGG PLANICLEAR de 4mm,cámara de aire deshidratado de 12mm de espesor con perfil separador de aluminio y doble sellado perimetral, con U=2,8 W/m²K y RW (C; Ctr)=34 (-1;-5), fijación sobre carpintería con acuñado mediante calzos de apoyo perimetrales y laterales y sellado en frío con silicona neutra, incluso cortes de vidrio y colocación de junquillos, según NTE-FVP-8

| Código | Ud | Descripción | Rendimiento | Precio | Importe |
|---|---|---|---|---|---|
| OGENO01.0050 | h | Oficial 1ª vidriería | 0.400 | 18.07 | 7.23 |
| PSGG08U1261034 | m² | Doble acristalamiento SGG CLIMALIT PLUS COOL-LITE ST 136 plata 6/12/4 mm (material; 10/10/2008) | 1.006 | 77.6 | 78.07 |
| PGENP14.0467 | m | Sellado con silicona neutra | 7.000 | 0.98 | 6.86 |
| PSGG04 | u | Pequeño material | 1.500 | 1.25 | 1.88 |
| %CO | % | Costes indirectos | 3 % | 94.04 | 2.82 |
|  |  | Total |  |  | 96.86 |

**USGG08P1261034_** m² SGG CLIMALIT PLUS COOL-LITE ST Bright Silver 6/12/4
Precio: 96.86
Doble acristalamiento SGG CLIMALIT PLUS, formado por un vidrio flotado extraclaro DIAMANT de 6mm. con capa magnetrónica SGG COOL-LITE ST Bright Silver en cara 2 y un vidrio flotado incoloro SGG PLANICLEAR de 4mm,cámara de aire deshidratado de 12mm de espesor con perfil separador de aluminio y doble sellado perimetral, con U=2,8 W/m²K y RW (C; Ctr)=34 (-1;-5), fijación sobre carpintería con acuñado mediante calzos de apoyo perimetrales y laterales y sellado en frío con silicona neutra, incluso cortes de vidrio y colocación de junquillos, según NTE-FVP-8

| Código | Ud | Descripción | Rendimiento | Precio | Importe |
|---|---|---|---|---|---|
| OGENO01.0050 | h | Oficial 1ª vidriería | 0.400 | 18.07 | 7.23 |
| PSGG08U1261034_ | m² | Doble acristalamiento SGG CLIMALIT PLUS COOL-LITE ST Bright Silver 6/12/4 mm (material) | 1.006 | 77.6 | 78.07 |
| PGENP14.0467 | m | Sellado con silicona neutra | 7.000 | 0.98 | 6.86 |
| PSGG04 | u | Pequeño material | 1.500 | 1.25 | 1.88 |
| %CO | % | Costes indirectos | 3 % | 94.04 | 2.82 |
|  |  | Total |  |  | 96.86 |

###### E16ECGSGG113 Con vidrios monolíticos - neutro

**USGG08P1261008** m² SGG CLIMALIT PLUS COOL-LITE ST 150 neutro-plata 6/12/6
Precio: 105.84
Doble acristalamiento SGG CLIMALIT PLUS, formado por un vidrio flotado incoloro de 6mm. con capa magnetrónica SGG COOL-LITE ST 150 en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 0.400 | 18.07 | 7.23 |
| PSGG08U1261008 | m² | Doble acristalamiento SGG CLIMALIT PLUS COOL-LITE ST 150 neutro-plata 6/12/6 mm (material; 10/10/2008) | 1.006 | 86.27 | 86.79 |
| PGENP14.0467 | m | Sellado con silicona neutra | 7.000 | 0.98 | 6.86 |
| PSGG04 | u | Pequeño material | 1.500 | 1.25 | 1.88 |
| %CO | % | Costes indirectos | 3 % | 102.76 | 3.08 |
|  |  | Total |  |  | 105.84 |

**USGG08P1261009** m² SGG CLIMALIT PLUS COOL-LITE ST 167 neutro 6/12/6
Precio: 105.84
Doble acristalamiento SGG CLIMALIT PLUS, formado por un vidrio flotado incoloro de 6mm. con capa magnetrónica SGG COOL-LITE ST 167 en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 0.400 | 18.07 | 7.23 |
| PSGG08U1261009 | m² | Doble acristalamiento SGG CLIMALIT PLUS COOL-LITE ST 167 neutro 6/12/6 mm (material; 10/10/2008) | 1.006 | 86.27 | 86.79 |
| PGENP14.0467 | m | Sellado con silicona neutra | 7.000 | 0.98 | 6.86 |
| PSGG04 | u | Pequeño material | 1.500 | 1.25 | 1.88 |
| %CO | % | Costes indirectos | 3 % | 102.76 | 3.08 |
|  |  | Total |  |  | 105.84 |

**USGG08P1261035** m² SGG CLIMALIT PLUS COOL-LITE ST 150 neutro-plata 6/12/4
Precio: 96.86
Doble acristalamiento SGG CLIMALIT PLUS, formado por un vidrio flotado incoloro de 6mm. con capa magnetrónica SGG COOL-LITE ST 150 en cara 2 y un vidrio flotado incoloro SGG PLANICLEAR de 4mm,cámara de aire deshidratado de 12mm de espesor con perfil separador de aluminio y doble sellado perimetral, con U=2,8 W/m²K y RW (C; Ctr)=34 (-1;-5), fijación sobre carpintería con acuñado mediante calzos de apoyo perimetrales y laterales y sellado en frío con silicona neutra, incluso cortes de vidrio y colocación de junquillos, según NTE-FVP-8

| Código | Ud | Descripción | Rendimiento | Precio | Importe |
|---|---|---|---|---|---|
| OGENO01.0050 | h | Oficial 1ª vidriería | 0.400 | 18.07 | 7.23 |
| PSGG08U1261035 | m² | Doble acristalamiento SGG CLIMALIT PLUS COOL-LITE ST 150 neutro-plata 6/12/4 mm (material; 10/10/2008) | 1.006 | 77.6 | 78.07 |
| PGENP14.0467 | m | Sellado con silicona neutra | 7.000 | 0.98 | 6.86 |
| PSGG04 | u | Pequeño material | 1.500 | 1.25 | 1.88 |
| %CO | % | Costes indirectos | 3 % | 94.04 | 2.82 |
|  |  | Total |  |  | 96.86 |

**USGG08P1261036** m² SGG CLIMALIT PLUS COOL-LITE ST 167 neutro 6/12/4
Precio: 96.86
Doble acristalamiento SGG CLIMALIT PLUS, formado por un vidrio flotado incoloro de 6mm. con capa magnetrónica SGG COOL-LITE ST 167 en cara 2 y un vidrio flotado incoloro SGG PLANICLEAR de 4mm,cámara de aire deshidratado de 12mm de espesor con perfil separador de aluminio y doble sellado perimetral, con U=2,8 W/m²K y RW (C; Ctr)=34 (-1;-5), fijación sobre carpintería con acuñado mediante calzos de apoyo perimetrales y laterales y sellado en frío con silicona neutra, incluso cortes de vidrio y colocación de junquillos, según NTE-FVP-8

| Código | Ud | Descripción | Rendimiento | Precio | Importe |
|---|---|---|---|---|---|
| OGENO01.0050 | h | Oficial 1ª vidriería | 0.400 | 18.07 | 7.23 |
| PSGG08U1261036 | m² | Doble acristalamiento SGG CLIMALIT PLUS COOL-LITE ST 167 neutro 6/12/4 mm (material; 10/10/2008) | 1.006 | 77.6 | 78.07 |
| PGENP14.0467 | m | Sellado con silicona neutra | 7.000 | 0.98 | 6.86 |
| PSGG04 | u | Pequeño material | 1.500 | 1.25 | 1.88 |
| %CO | % | Costes indirectos | 3 % | 94.04 | 2.82 |
|  |  | Total |  |  | 96.86 |

###### E16ECGSGG114 Con vidrios monolíticos - bronce

**USGG08P12610010** m² SGG CLIMALIT ANTELIO habana 6/12/6
Precio: 107.89
Doble acristalamiento SGG CLIMALIT, formado por un vidrio flotado bronce de 6mm. con capa pirolítica SGG ANTELIO HABANA en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 0.400 | 18.07 | 7.23 |
| PSGG08U1261010 | m² | Doble acristalamiento SGG CLIMALIT ANTELIO habana 6/12/6 mm (material; 10/10/2008) | 1.006 | 88.25 | 88.78 |
| PGENP14.0467 | m | Sellado con silicona neutra | 7.000 | 0.98 | 6.86 |
| PSGG04 | u | Pequeño material | 1.500 | 1.25 | 1.88 |
| %CO | % | Costes indirectos | 3 % | 104.75 | 3.14 |
|  |  | Total |  |  | 107.89 |

**USGG08P1261037** m² SGG CLIMALIT ANTELIO habana 6/12/4
Precio: 86.81
Doble acristalamiento SGG CLIMALIT, formado por un vidrio flotado bronce de 6mm. con capa pirolítica SGG ANTELIO HABANA en cara 2 y un vidrio flotado incoloro SGG PLANICLEAR de 4mm,cámara de aire deshidratado de 12mm de espesor con perfil separador de aluminio y doble sellado perimetral, con U=2,8 W/m²K y RW (C; Ctr)=34 (-1;-5), fijación sobre carpintería con acuñado mediante calzos de apoyo perimetrales y laterales y sellado en frío con silicona neutra, incluso cortes de vidrio y colocación de junquillos, según NTE-FVP-8

| Código | Ud | Descripción | Rendimiento | Precio | Importe |
|---|---|---|---|---|---|
| OGENO01.0050 | h | Oficial 1ª vidriería | 0.400 | 18.07 | 7.23 |
| PSGG08U1261037 | m² | Doble acristalamiento SGG CLIMALIT ANTELIO habana 6/12/4 mm (material; 10/10/2008) | 1.006 | 67.9 | 68.31 |
| PGENP14.0467 | m | Sellado con silicona neutra | 7.000 | 0.98 | 6.86 |
| PSGG04 | u | Pequeño material | 1.500 | 1.25 | 1.88 |
| %CO | % | Costes indirectos | 3 % | 84.28 | 2.53 |
|  |  | Total |  |  | 86.81 |

###### E16ECGSGG116 Con vidrios monolíticos - verde

**USGG08P1261014** m² SGG CLIMALIT ANTELIO esmeralda 6/12/6
Precio: 107.89
Doble acristalamiento SGG CLIMALIT, formado por un vidrio flotado verde de 6mm. con capa pirolítica SGG ANTELIO ESMERALDA en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 0.400 | 18.07 | 7.23 |
| PSGG08U1261014 | m² | Doble acristalamiento SGG CLIMALIT ANTELIO esmeralda 6/12/6 mm (material; 10/10/2008) | 1.006 | 88.25 | 88.78 |
| PGENP14.0467 | m | Sellado con silicona neutra | 7.000 | 0.98 | 6.86 |
| PSGG04 | u | Pequeño material | 1.500 | 1.25 | 1.88 |
| %CO | % | Costes indirectos | 3 % | 104.75 | 3.14 |
|  |  | Total |  |  | 107.89 |

**USGG08P1261016** m² SGG CLIMALIT PLUS COOL-LITE ST 408 verde 6/12/6
Precio: 130.02
Doble acristalamiento SGG CLIMALIT PLUS, formado por un vidrio flotado verde de 6mm. con capa magnetrónica SGG COOL-LITE ST 408 en cara 2 y un vidrio flotado incoloro SGG PLANICLEAR de 6mm,cámara de aire deshidratado de 12mm de espesor con perfil separador de aluminio y doble sellado perimetral, con U=1,9W/m²K y RW (C; Ctr)=31 (-1;-4), fijación sobre carpintería con acuñado mediante calzos de apoyo perimetrales y laterales y sellado en frío con silicona neutra, incluso cortes de vidrio y colocación de junquillos, según NTE-FVP-8

| Código | Ud | Descripción | Rendimiento | Precio | Importe |
|---|---|---|---|---|---|
| OGENO01.0050 | h | Oficial 1ª vidriería | 0.400 | 18.07 | 7.23 |
| PSGG08U1261016 | m² | Doble acristalamiento SGG CLIMALIT PLUS COOL-LITE ST 408 verde 6/12/6 mm (material; 10/10/2008) | 1.006 | 109.6 | 110.26 |
| PGENP14.0467 | m | Sellado con silicona neutra | 7.000 | 0.98 | 6.86 |
| PSGG04 | u | Pequeño material | 1.500 | 1.25 | 1.88 |
| %CO | % | Costes indirectos | 3 % | 126.23 | 3.79 |
|  |  | Total |  |  | 130.02 |

**USGG08P1261017** m² SGG CLIMALIT PLUS COOL-LITE ST 420 verde 6/12/6
Precio: 130.02
Doble acristalamiento SGG CLIMALIT PLUS, formado por un vidrio flotado verde de 6mm. con capa magnetrónica SGG COOL-LITE ST 420 en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 0.400 | 18.07 | 7.23 |
| PSGG08U1261017 | m² | Doble acristalamiento SGG CLIMALIT PLUS COOL-LITE ST 420 verde 6/12/6 mm (material; 10/10/2008) | 1.006 | 109.6 | 110.26 |
| PGENP14.0467 | m | Sellado con silicona neutra | 7.000 | 0.98 | 6.86 |
| PSGG04 | u | Pequeño material | 1.500 | 1.25 | 1.88 |
| %CO | % | Costes indirectos | 3 % | 126.23 | 3.79 |
|  |  | Total |  |  | 130.02 |

**USGG08P1261018** m² SGG CLIMALIT PLUS COOL-LITE ST 436 verde 6/12/6
Precio: 130.02
Doble acristalamiento SGG CLIMALIT PLUS, formado por un vidrio flotado verde de 6mm. con capa magnetrónica SGG COOL-LITE ST 436 en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 0.400 | 18.07 | 7.23 |
| PSGG08U1261018 | m² | Doble acristalamiento SGG CLIMALIT PLUS COOL-LITE ST 436 verde 6/12/6 mm (material; 10/10/2008) | 1.006 | 109.6 | 110.26 |
| PGENP14.0467 | m | Sellado con silicona neutra | 7.000 | 0.98 | 6.86 |
| PSGG04 | u | Pequeño material | 1.500 | 1.25 | 1.88 |
| %CO | % | Costes indirectos | 3 % | 126.23 | 3.79 |
|  |  | Total |  |  | 130.02 |

**USGG08P1261019** m² SGG CLIMALIT PLUS COOL-LITE ST 450 verde 6/12/6
Precio: 130.02
Doble acristalamiento SGG CLIMALIT PLUS, formado por un vidrio flotado verde de 6mm. con capa magnetrónica SGG COOL-LITE ST 450 en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 0.400 | 18.07 | 7.23 |
| PSGG08U1261019 | m² | Doble acristalamiento SGG CLIMALIT PLUS COOL-LITE ST 450 verde 6/12/6 mm (material; 10/10/2008) | 1.006 | 109.6 | 110.26 |
| PGENP14.0467 | m | Sellado con silicona neutra | 7.000 | 0.98 | 6.86 |
| PSGG04 | u | Pequeño material | 1.500 | 1.25 | 1.88 |
| %CO | % | Costes indirectos | 3 % | 126.23 | 3.79 |
|  |  | Total |  |  | 130.02 |

**USGG08P1261020** m² SGG CLIMALIT PLUS COOL-LITE ST 467 verde 6/12/6
Precio: 130.02
Doble acristalamiento SGG CLIMALIT PLUS, formado por un vidrio flotado verde de 6mm. con capa magnetrónica SGG COOL-LITE ST 467 en cara 2 y un vidrio flotado incoloro SGG PLANICLEAR de 6mm, cámara de aire deshidratado de 12mm de espesor con perfil separador de aluminio y doble sellado perimetral, con U=2,8 W/m²K y RW (C; Ctr)=31 (-1;-4), fijación sobre carpintería con acuñado mediante calzos de apoyo perimetrales y laterales y sellado en frío con silicona neutra, incluso cortes de vidrio y colocación de junquillos, según NTE-FVP-8

| Código | Ud | Descripción | Rendimiento | Precio | Importe |
|---|---|---|---|---|---|
| OGENO01.0050 | h | Oficial 1ª vidriería | 0.400 | 18.07 | 7.23 |
| PSGG08U1261020 | m² | Doble acristalamiento SGG CLIMALIT PLUS COOL-LITE ST 467 verde 6/12/6 mm (material; 10/10/2008) | 1.006 | 109.6 | 110.26 |
| PGENP14.0467 | m | Sellado con silicona neutra | 7.000 | 0.98 | 6.86 |
| PSGG04 | u | Pequeño material | 1.500 | 1.25 | 1.88 |
| %CO | % | Costes indirectos | 3 % | 126.23 | 3.79 |
|  |  | Total |  |  | 130.02 |

**USGG08P1261040** m² SGG CLIMALIT ANTELIO esmeralda 6/12/4
Precio: 86.81
Doble acristalamiento SGG CLIMALIT, formado por un vidrio flotado verde de 6mm. con capa pirolítica SGG ANTELIO ESMERALDA en cara 2 y un vidrio flotado incoloro SGG PLANICLEAR de 4mm,cámara de aire deshidratado de 12mm de espesor con perfil separador de aluminio y doble sellado perimetral, con U=2,8 W/m²K y RW (C; Ctr)=34 (-1;-5), fijación sobre carpintería con acuñado mediante calzos de apoyo perimetrales y laterales y sellado en frío con silicona neutra, incluso cortes de vidrio y colocación de junquillos, según NTE-FVP-8

| Código | Ud | Descripción | Rendimiento | Precio | Importe |
|---|---|---|---|---|---|
| OGENO01.0050 | h | Oficial 1ª vidriería | 0.400 | 18.07 | 7.23 |
| PSGG08U1261040 | m² | Doble acristalamiento SGG CLIMALIT ANTELIO esmeralda 6/12/4 mm (material; 10/10/2008) | 1.006 | 67.9 | 68.31 |
| PGENP14.0467 | m | Sellado con silicona neutra | 7.000 | 0.98 | 6.86 |
| PSGG04 | u | Pequeño material | 1.500 | 1.25 | 1.88 |
| %CO | % | Costes indirectos | 3 % | 84.28 | 2.53 |
|  |  | Total |  |  | 86.81 |

**USGG08P1261042** m² SGG CLIMALIT PLUS COOL-LITE ST 408 verde 6/12/4
Precio: 120.41
Doble acristalamiento SGG CLIMALIT PLUS, formado por un vidrio flotado verde de 6mm. con capa magnetrónica SGG COOL-LITE ST 408 en cara 2 y un vidrio flotado incoloro SGG PLANICLEAR de 4mm, cámara de aire deshidratado de 12mm de espesor con perfil separador de aluminio y doble sellado perimetral, con U=1,9 W/m²K y RW (C; Ctr)=34 (-1;-5), fijación sobre carpintería con acuñado mediante calzos de apoyo perimetrales y laterales y sellado en frío con silicona neutra, incluso cortes de vidrio y colocación de junquillos, según NTE-FVP-8

| Código | Ud | Descripción | Rendimiento | Precio | Importe |
|---|---|---|---|---|---|
| OGENO01.0050 | h | Oficial 1ª vidriería | 0.400 | 18.07 | 7.23 |
| PSGG08U1261042 | m² | Doble acristalamiento SGG CLIMALIT PLUS COOL-LITE ST 408 verde 6/12/4 mm (material; 10/10/2008) | 1.006 | 100.33 | 100.93 |
| PGENP14.0467 | m | Sellado con silicona neutra | 7.000 | 0.98 | 6.86 |
| PSGG04 | u | Pequeño material | 1.500 | 1.25 | 1.88 |
| %CO | % | Costes indirectos | 3 % | 116.90 | 3.51 |
|  |  | Total |  |  | 120.41 |

**USGG08P1261043** m² SGG CLIMALIT PLUS COOL-LITE ST 420 verde 6/12/4
Precio: 120.41
Doble acristalamiento SGG CLIMALIT PLUS, formado por un vidrio flotado verde de 6mm. con capa magnetrónica SGG COOL-LITE ST 420 en cara 2 y un vidrio flotado incoloro SGG PLANICLEAR de 4mm, cámara de aire deshidratado de 12mm de espesor con perfil separador de aluminio y doble sellado perimetral, con U=2,7 W/m²K y RW (C; Ctr)=34 (-1;-5), fijación sobre carpintería con acuñado mediante calzos de apoyo perimetrales y laterales y sellado en frío con silicona neutra, incluso cortes de vidrio y colocación de junquillos, según NTE-FVP-8

| Código | Ud | Descripción | Rendimiento | Precio | Importe |
|---|---|---|---|---|---|
| OGENO01.0050 | h | Oficial 1ª vidriería | 0.400 | 18.07 | 7.23 |
| PSGG08U1261043 | m² | Doble acristalamiento SGG CLIMALIT PLUS COOL-LITE ST 420 verde 6/12/4 mm (material; 10/10/2008) | 1.006 | 100.33 | 100.93 |
| PGENP14.0467 | m | Sellado con silicona neutra | 7.000 | 0.98 | 6.86 |
| PSGG04 | u | Pequeño material | 1.500 | 1.25 | 1.88 |
| %CO | % | Costes indirectos | 3 % | 116.90 | 3.51 |
|  |  | Total |  |  | 120.41 |

**USGG08P1261044** m² SGG CLIMALIT PLUS COOL-LITE ST 436 verde 6/12/4
Precio: 120.41
Doble acristalamiento SGG CLIMALIT PLUS, formado por un vidrio flotado verde de 6mm. con capa magnetrónica SGG COOL-LITE ST 436 en cara 2 y un vidrio flotado incoloro SGG PLANICLEAR de 4mm, cámara de aire deshidratado de 12mm de espesor con perfil separador de aluminio y doble sellado perimetral, con U=2,8 W/m²K y RW (C; Ctr)=34 (-1;-5), fijación sobre carpintería con acuñado mediante calzos de apoyo perimetrales y laterales y sellado en frío con silicona neutra, incluso cortes de vidrio y colocación de junquillos, según NTE-FVP-8

| Código | Ud | Descripción | Rendimiento | Precio | Importe |
|---|---|---|---|---|---|
| OGENO01.0050 | h | Oficial 1ª vidriería | 0.400 | 18.07 | 7.23 |
| PSGG08U1261044 | m² | Doble acristalamiento SGG CLIMALIT PLUS COOL-LITE ST 436 verde 6/12/4 mm (material; 10/10/2008) | 1.006 | 100.33 | 100.93 |
| PGENP14.0467 | m | Sellado con silicona neutra | 7.000 | 0.98 | 6.86 |
| PSGG04 | u | Pequeño material | 1.500 | 1.25 | 1.88 |
| %CO | % | Costes indirectos | 3 % | 116.90 | 3.51 |
|  |  | Total |  |  | 120.41 |

**USGG08P1261045** m² SGG CLIMALIT PLUS COOL-LITE ST 450 verde 6/12/4
Precio: 120.41
Doble acristalamiento SGG CLIMALIT PLUS, formado por un vidrio flotado verde de 6mm. con capa magnetrónica SGG COOL-LITE ST 450 en cara 2 y un vidrio flotado incoloro SGG PLANICLEAR de 4mm, cámara de aire deshidratado de 12mm de espesor con perfil separador de aluminio y doble sellado perimetral, con U=2,8 W/m²K y RW (C; Ctr)=34 (-1;-5), fijación sobre carpintería con acuñado mediante calzos de apoyo perimetrales y laterales y sellado en frío con silicona neutra, incluso cortes de vidrio y colocación de junquillos, según NTE-FVP-8

| Código | Ud | Descripción | Rendimiento | Precio | Importe |
|---|---|---|---|---|---|
| OGENO01.0050 | h | Oficial 1ª vidriería | 0.400 | 18.07 | 7.23 |
| PSGG08U1261045 | m² | Doble acristalamiento SGG CLIMALIT PLUS COOL-LITE ST 450 verde 6/12/4 mm (material; 10/10/2008) | 1.006 | 100.33 | 100.93 |
| PGENP14.0467 | m | Sellado con silicona neutra | 7.000 | 0.98 | 6.86 |
| PSGG04 | u | Pequeño material | 1.500 | 1.25 | 1.88 |
| %CO | % | Costes indirectos | 3 % | 116.90 | 3.51 |
|  |  | Total |  |  | 120.41 |

**USGG08P1261046** m² SGG CLIMALIT PLUS COOL-LITE ST 467 verde 6/12/4
Precio: 120.41
Doble acristalamiento SGG CLIMALIT PLUS, formado por un vidrio flotado verde de 6mm. con capa magnetrónica SGG COOL-LITE ST 467 en cara 2 y un vidrio flotado incoloro SGG PLANICLEAR de 4mm, cámara de aire deshidratado de 12mm de espesor con perfil separador de aluminio y doble sellado perimetral, con U=2,8 W/m²K y RW (C; Ctr)=34 (-1;-5), fijación sobre carpintería con acuñado mediante calzos de apoyo perimetrales y laterales y sellado en frío con silicona neutra, incluso cortes de vidrio y colocación de junquillos, según NTE-FVP-8

| Código | Ud | Descripción | Rendimiento | Precio | Importe |
|---|---|---|---|---|---|
| OGENO01.0050 | h | Oficial 1ª vidriería | 0.400 | 18.07 | 7.23 |
| PSGG08U1261046 | m² | Doble acristalamiento SGG CLIMALIT PLUS COOL-LITE ST 467 verde 6/12/4 mm (material; 10/10/2008) | 1.006 | 100.33 | 100.93 |
| PGENP14.0467 | m | Sellado con silicona neutra | 7.000 | 0.98 | 6.86 |
| PSGG04 | u | Pequeño material | 1.500 | 1.25 | 1.88 |
| %CO | % | Costes indirectos | 3 % | 116.90 | 3.51 |
|  |  | Total |  |  | 120.41 |

###### E16ECGSGG117 Con vidrios monolíticos - azul

**USGG08P1261025** m² SGG CLIMALIT PLUS COOL-LITE STB 120 azul 6/12/6
Precio: 117.23
Doble acristalamiento SGG CLIMALIT PLUS, formado por un vidrio flotado incoloro de 6mm. con capa magnetrónica azul SGG COOL-LITE STB 120 en cara 2 y un vidrio flotado incoloro SGG PLANICLEAR de 6mm,cámara de aire deshidratado de 12mm de espesor con perfil separador de aluminio y doble sellado perimetral, con U=2,7W/m²K y RW (C; Ctr)=31 (-1;-4), fijación sobre carpintería con acuñado mediante calzos de apoyo perimetrales y laterales y sellado en frío con silicona neutra, incluso cortes de vidrio y colocación de junquillos, según NTE-FVP-8

| Código | Ud | Descripción | Rendimiento | Precio | Importe |
|---|---|---|---|---|---|
| OGENO01.0050 | h | Oficial 1ª vidriería | 0.400 | 18.07 | 7.23 |
| PSGG08U1261025 | m² | Doble acristalamiento SGG CLIMALIT PLUS COOL-LITE STB 120 azul 6/12/6 mm (material; 10/10/2008) | 1.006 | 97.27 | 97.85 |
| PGENP14.0467 | m | Sellado con silicona neutra | 7.000 | 0.98 | 6.86 |
| PSGG04 | u | Pequeño material | 1.500 | 1.25 | 1.88 |
| %CO | % | Costes indirectos | 3 % | 113.82 | 3.41 |
|  |  | Total |  |  | 117.23 |

**USGG08P1261026** m² SGG CLIMALIT PLUS COOL-LITE STB 136 azul 6/12/6
Precio: 117.23
Doble acristalamiento SGG CLIMALIT PLUS, formado por un vidrio flotado incoloro de 6mm. con capa magnetrónica azul SGG COOL-LITE STB 136 en cara 2 y un vidrio flotado incoloro SGG PLANICLEAR de 6mm,cámara de aire deshidratado de 12mm de espesor con perfil separador de aluminio y doble sellado perimetral, con U=2,7W/m²K y RW (C; Ctr)=31 (-1;-4), fijación sobre carpintería con acuñado mediante calzos de apoyo perimetrales y laterales y sellado en frío con silicona neutra, incluso cortes de vidrio y colocación de junquillos, según NTE-FVP-8

| Código | Ud | Descripción | Rendimiento | Precio | Importe |
|---|---|---|---|---|---|
| OGENO01.0050 | h | Oficial 1ª vidriería | 0.400 | 18.07 | 7.23 |
| PSGG08U1261026 | m² | Doble acristalamiento SGG CLIMALIT PLUS COOL-LITE STB 136 azul 6/12/6 mm (material; 10/10/2008) | 1.006 | 97.27 | 97.85 |
| PGENP14.0467 | m | Sellado con silicona neutra | 7.000 | 0.98 | 6.86 |
| PSGG04 | u | Pequeño material | 1.500 | 1.25 | 1.88 |
| %CO | % | Costes indirectos | 3 % | 113.82 | 3.41 |
|  |  | Total |  |  | 117.23 |

**USGG08P1261047** m² SGG CLIMALIT PLUS COOL-LITE STB 120 azul 6/12/4
Precio: 108.25
Doble acristalamiento SGG CLIMALIT PLUS, formado por un vidrio flotado incoloro de 6mm. con capa magnetrónica azul SGG COOL-LITE STB 120 en cara 2 y un vidrio flotado incoloro SGG PLANICLEAR de 4mm, cámara de aire deshidratado de 12mm de espesor con perfil separador de aluminio y doble sellado perimetral, con U=2,7 W/m²K y RW (C; Ctr)=34 (-1;-5), fijación sobre carpintería con acuñado mediante calzos de apoyo perimetrales y laterales y sellado en frío con silicona neutra, incluso cortes de vidrio y colocación de junquillos, según NTE-FVP-8

| Código | Ud | Descripción | Rendimiento | Precio | Importe |
|---|---|---|---|---|---|
| OGENO01.0050 | h | Oficial 1ª vidriería | 0.400 | 18.07 | 7.23 |
| PSGG08U1261047 | m² | Doble acristalamiento SGG CLIMALIT PLUS COOL-LITE STB 120 azul 6/12/4 mm (material; 10/10/2008) | 1.006 | 88.6 | 89.13 |
| PGENP14.0467 | m | Sellado con silicona neutra | 7.000 | 0.98 | 6.86 |
| PSGG04 | u | Pequeño material | 1.500 | 1.25 | 1.88 |
| %CO | % | Costes indirectos | 3 % | 105.10 | 3.15 |
|  |  | Total |  |  | 108.25 |

**USGG08P1261048** m² SGG CLIMALIT PLUS COOL-LITE STB 136 azul 6/12/4
Precio: 108.25
Doble acristalamiento SGG CLIMALIT PLUS, formado por un vidrio flotado incoloro de 6mm. con capa magnetrónica azul SGG COOL-LITE STB 136 en cara 2 y un vidrio flotado incoloro SGG PLANICLEAR de 4mm, cámara de aire deshidratado de 12mm de espesor con perfil separador de aluminio y doble sellado perimetral, con U=2,7 W/m²K y RW (C; Ctr)=34 (-1;-5), fijación sobre carpintería con acuñado mediante calzos de apoyo perimetrales y laterales y sellado en frío con silicona neutra, incluso cortes de vidrio y colocación de junquillos, según NTE-FVP-8

| Código | Ud | Descripción | Rendimiento | Precio | Importe |
|---|---|---|---|---|---|
| OGENO01.0050 | h | Oficial 1ª vidriería | 0.400 | 18.07 | 7.23 |
| PSGG08U1261048 | m² | Doble acristalamiento SGG CLIMALIT PLUS COOL-LITE STB 136 azul 6/12/4 mm (material; 10/10/2008) | 1.006 | 88.6 | 89.13 |
| PGENP14.0467 | m | Sellado con silicona neutra | 7.000 | 0.98 | 6.86 |
| PSGG04 | u | Pequeño material | 1.500 | 1.25 | 1.88 |
| %CO | % | Costes indirectos | 3 % | 105.10 | 3.15 |
|  |  | Total |  |  | 108.25 |

###### E16ECGSGG12 Con vidrio laminar interior

###### E16ECGSGG121 Con vidrio laminar interior - incoloro

**USGG08P1262001** m² SGG CLIMALIT ANTELIO incoloro 6/12/4+4
Precio: 128.66
Doble acristalamiento SGG CLIMALIT, formado por un vidrio flotado incoloro de 6mm. con capa pirolítica SGG ANTELIO INCOLORO en cara 2 y un vidrio laminado incoloro SGG STADIP 4+4 de 8mm., clasificado 2B2 según UNE-EN 12600, cámara de aire deshidratado de 12mm de espesor con perfil separador de aluminio y doble sellado perimetral, con U=2,8 W/m²K y RW (C; Ctr)=38 (-1;-4), fijación sobre carpintería con acuñado mediante calzos de apoyo perimetrales y laterales y sellado en frío con silicona neutra, incluso cortes de vidrio y colocación de junquillos, según NTE-FVP-8

| Código | Ud | Descripción | Rendimiento | Precio | Importe |
|---|---|---|---|---|---|
| OGENO01.0050 | h | Oficial 1ª vidriería | 1.150 | 18.07 | 20.78 |
| PSGG08U1262001 | m² | Doble acristalamiento SGG CLIMALIT ANTELIO incoloro 6/12/4+4 mm (material; 10/10/2008) | 1.006 | 94.82 | 95.39 |
| PGENP14.0467 | m | Sellado con silicona neutra | 7.000 | 0.98 | 6.86 |
| PSGG04 | u | Pequeño material | 1.500 | 1.25 | 1.88 |
| %CO | % | Costes indirectos | 3 % | 124.91 | 3.75 |
|  |  | Total |  |  | 128.66 |

**USGG08P1262022** m² SGG CLIMALIT ANTELIO incoloro 8/12/4+4
Precio: 145.65
Doble acristalamiento SGG CLIMALIT, formado por un vidrio flotado incoloro de 8mm. con capa pirolítica SGG ANTELIO INCOLORO en cara 2 y un vidrio laminado incoloro SGG STADIP 4+4 de 8mm., clasificado 2B2 según UNE-EN 12600, cámara de aire deshidratado de 12mm de espesor con perfil separador de aluminio y doble sellado perimetral, con U=2,8 W/m²K y RW (C; Ctr)=40 (-1;-5), fijación sobre carpintería con acuñado mediante calzos de apoyo perimetrales y laterales y sellado en frío con silicona neutra, incluso cortes de vidrio y colocación de junquillos, según NTE-FVP-8

| Código | Ud | Descripción | Rendimiento | Precio | Importe |
|---|---|---|---|---|---|
| OGENO01.0050 | h | Oficial 1ª vidriería | 1.150 | 18.07 | 20.78 |
| PSGG08U1262022 | m² | Doble acristalamiento SGG CLIMALIT ANTELIO incoloro 8/12/4+4 mm (material; 10/10/2008) | 1.006 | 111.22 | 111.89 |
| PGENP14.0467 | m | Sellado con silicona neutra | 7.000 | 0.98 | 6.86 |
| PSGG04 | u | Pequeño material | 1.500 | 1.25 | 1.88 |
| %CO | % | Costes indirectos | 3 % | 141.41 | 4.24 |
|  |  | Total |  |  | 145.65 |

###### E16ECGSGG122 Con vidrio laminar interior - plata

**USGG08P1262003** m² SGG CLIMALIT ANTELIO plata 6/12/4+4
Precio: 139.72
Doble acristalamiento SGG CLIMALIT, formado por un vidrio flotado incoloro de 6mm. con capa pirolítica SGG ANTELIO PLATA en cara 2 y un vidrio laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U1262003 | m² | Doble acristalamiento SGG CLIMALIT ANTELIO plata 6/12/4+4 mm (material; 10/10/2008) | 1.006 | 105.5 | 106.13 |
| PGENP14.0467 | m | Sellado con silicona neutra | 7.000 | 0.98 | 6.86 |
| PSGG04 | u | Pequeño material | 1.500 | 1.25 | 1.88 |
| %CO | % | Costes indirectos | 3 % | 135.65 | 4.07 |
|  |  | Total |  |  | 139.72 |

**USGG08P1262004** m² SGG CLIMALIT PLUS MIRASTAR 6/12/4+4
Precio: 146.81
Doble acristalamiento SGG CLIMALIT PLUS, formado por un vidrio flotado incoloro de 6mm. con capa magnetronica SGG MIRASTAR en cara 2 y un vidrio laminado incoloro SGG STADIP 4+4 de 8mm., clasificado 2B2 según UNE-EN 12600, cámarade aire deshidratado de 12mm de espesor con perfil separador de aluminio y doble sellado perimetral, con U=2 W/m²K y RW (C; Ctr)=38 (-1;-4), fijación sobre carpintería con acuñado mediante calzos de apoyo perimetrales y laterales y sellado en frío con silicona neutra, incluso cortes de vidrio y colocación de junquillos, según NTE-FVP-8

| Código | Ud | Descripción | Rendimiento | Precio | Importe |
|---|---|---|---|---|---|
| OGENO01.0050 | h | Oficial 1ª vidriería | 0.400 | 18.07 | 7.23 |
| PSGG08U1262004 | m² | Doble acristalamiento SGG CLIMALIT PLUS MIRASTAR 6/12/4+4 mm (material; 15/10/2008) | 1.006 | 125.81 | 126.56 |
| PGENP14.0467 | m | Sellado con silicona neutra | 7.000 | 0.98 | 6.86 |
| PSGG04 | u | Pequeño material | 1.500 | 1.25 | 1.88 |
| %CO | % | Costes indirectos | 3 % | 142.53 | 4.28 |
|  |  | Total |  |  | 146.81 |

**USGG08P1262005** m² SGG CLIMALIT PLUS COOL-LITE ST 108 plata 6/12/4+4
Precio: 146.27
Doble acristalamiento SGG CLIMALIT PLUS, formado por un vidrio flotado incoloro de 6mm. con capa magnetrónica SGG COOL-LITE ST 108 en cara 2 y un vidrio laminado incoloro SGG STADIP 4+4 de 8mm., clasificado 2B2 según UNE-EN 12600, cámarade aire deshidratado de 12mm de espesor con perfil separador de aluminio y doble sellado perimetral, con U=1,9 W/m²K y RW (C; Ctr)=38 (-1;-4), fijación sobre carpintería con acuñado mediante calzos de apoyo perimetrales y laterales y sellado en frío con silicona neutra, incluso cortes de vidrio y colocación de junquillos, según NTE-FVP-8

| Código | Ud | Descripción | Rendimiento | Precio | Importe |
|---|---|---|---|---|---|
| OGENO01.0050 | h | Oficial 1ª vidriería | 1.150 | 18.07 | 20.78 |
| PSGG08U1262005 | m² | Doble acristalamiento SGG CLIMALIT PLUS COOL-LITE ST 108 plata 6/12/4+4 mm (material; 10/10/2008) | 1.006 | 111.82 | 112.49 |
| PGENP14.0467 | m | Sellado con silicona neutra | 7.000 | 0.98 | 6.86 |
| PSGG04 | u | Pequeño material | 1.500 | 1.25 | 1.88 |
| %CO | % | Costes indirectos | 3 % | 142.01 | 4.26 |
|  |  | Total |  |  | 146.27 |

**USGG08P1262006** m² SGG CLIMALIT PLUS COOL-LITE ST 120 plata 6/12/4+4
Precio: 146.27
Doble acristalamiento SGG CLIMALIT PLUS, formado por un vidrio flotado incoloro de 6mm. con capa magnetrónica SGG COOL-LITE ST 120 en cara 2 y un vidrio laminado incoloro SGG STADIP 4+4 de 8mm., clasificado 2B2 según UNE-EN 12600, cámarade aire deshidratado de 12mm de espesor con perfil separador de aluminio y doble sellado perimetral, con U=2,6 W/m²K y RW (C; Ctr)=38 (-1;-4), fijación sobre carpintería con acuñado mediante calzos de apoyo perimetrales y laterales y sellado en frío con silicona neutra, incluso cortes de vidrio y colocación de junquillos, según NTE-FVP-8

| Código | Ud | Descripción | Rendimiento | Precio | Importe |
|---|---|---|---|---|---|
| OGENO01.0050 | h | Oficial 1ª vidriería | 1.150 | 18.07 | 20.78 |
| PSGG08U1262006 | m² | Doble acristalamiento SGG CLIMALIT PLUS COOL-LITE ST 120 plata 6/12/4+4 mm (material; 10/10/2008) | 1.006 | 111.82 | 112.49 |
| PGENP14.0467 | m | Sellado con silicona neutra | 7.000 | 0.98 | 6.86 |
| PSGG04 | u | Pequeño material | 1.500 | 1.25 | 1.88 |
| %CO | % | Costes indirectos | 3 % | 142.01 | 4.26 |
|  |  | Total |  |  | 146.27 |

**USGG08P1262007** m² SGG CLIMALIT PLUS COOL-LITE ST 136 plata 6/12/4+4
Precio: 146.27
Doble acristalamiento SGG CLIMALIT PLUS, formado por un vidrio flotado incoloro de 6mm. con capa magnetrónica SGG COOL-LITE ST 136 en cara 2 y un vidrio laminado incoloro SGG STADIP 4+4 de 8mm., clasificado 2B2 según UNE-EN 12600, cámarade aire deshidratado de 12mm de espesor con perfil separador de aluminio y doble sellado perimetral, con U=2,7 W/m²K y RW (C; Ctr)=38 (-1;-4), fijación sobre carpintería con acuñado mediante calzos de apoyo perimetrales y laterales y sellado en frío con silicona neutra, incluso cortes de vidrio y colocación de junquillos, según NTE-FVP-8

| Código | Ud | Descripción | Rendimiento | Precio | Importe |
|---|---|---|---|---|---|
| OGENO01.0050 | h | Oficial 1ª vidriería | 1.150 | 18.07 | 20.78 |
| PSGG08U1262007 | m² | Doble acristalamiento SGG CLIMALIT PLUS COOL-LITE ST 136 plata 6/12/4+4 mm (material; 10/10/2008) | 1.006 | 111.82 | 112.49 |
| PGENP14.0467 | m | Sellado con silicona neutra | 7.000 | 0.98 | 6.86 |
| PSGG04 | u | Pequeño material | 1.500 | 1.25 | 1.88 |
| %CO | % | Costes indirectos | 3 % | 142.01 | 4.26 |
|  |  | Total |  |  | 146.27 |

**USGG08P1262007_** m² SGG CLIMALIT PLUS COOL-LITE ST Bright Silver 6/12/4+4
Precio: 146.27
Doble acristalamiento SGG CLIMALIT PLUS, formado por un vidrio flotado extraclaro DIAMANT de 6mm. con capa magnetrónica SGG COOL-LITE ST Bright Silver en cara 2 y un vidrio laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U1262007_ | m² | Doble acristalamiento SGG CLIMALIT PLUS COOL-LITE ST Bright Silver 6/12/4+4 mm (material) | 1.006 | 111.82 | 112.49 |
| PGENP14.0467 | m | Sellado con silicona neutra | 7.000 | 0.98 | 6.86 |
| PSGG04 | u | Pequeño material | 1.500 | 1.25 | 1.88 |
| %CO | % | Costes indirectos | 3 % | 142.01 | 4.26 |
|  |  | Total |  |  | 146.27 |

**USGG08P1262024** m² SGG CLIMALIT ANTELIO plata 8/12/4+4
Precio: 139.72
Doble acristalamiento SGG CLIMALIT, formado por un vidrio flotado incoloro de 8mm. con capa pirolítica SGG ANTELIO PLATA en cara 2 y un vidrio laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U1262024 | m² | Doble acristalamiento SGG CLIMALIT ANTELIO plata 8/12/4+4 mm (material; 10/10/2008) | 1.006 | 105.5 | 106.13 |
| PGENP14.0467 | m | Sellado con silicona neutra | 7.000 | 0.98 | 6.86 |
| PSGG04 | u | Pequeño material | 1.500 | 1.25 | 1.88 |
| %CO | % | Costes indirectos | 3 % | 135.65 | 4.07 |
|  |  | Total |  |  | 139.72 |

**USGG08P12610025** m² SGG CLIMALIT PLUS MIRASTAR 8/12/4+4
Precio: 164.25
Doble acristalamiento SGG CLIMALIT PLUS, formado por un vidrio flotado incoloro de 8mm. con capa magnetronica SGG MIRASTAR en cara 2 y un vidrio flotado incoloro SGG PLANICLEAR de 4mm, cámara de aire deshidratado de 12mm de espesor con perfil separador de aluminio y doble sellado perimetral, con U=2 W/m²K y RW (C; Ctr)=34 (-1;-5), fijación sobre carpintería con acuñado mediante calzos de apoyo perimetrales y laterales y sellado en frío con silicona neutra, incluso cortes de vidrio y colocación de junquillos, según NTE-FVP-8

| Código | Ud | Descripción | Rendimiento | Precio | Importe |
|---|---|---|---|---|---|
| OGENO01.0050 | h | Oficial 1ª vidriería | 0.400 | 18.07 | 7.23 |
| PSGG08U1262025 | m² | Doble acristalamiento SGG CLIMALIT PLUS MIRASTAR 8/12/4+4 mm (material; 10/10/2008) | 1.006 | 142.64 | 143.50 |
| PGENP14.0467 | m | Sellado con silicona neutra | 7.000 | 0.98 | 6.86 |
| PSGG04 | u | Pequeño material | 1.500 | 1.25 | 1.88 |
| %CO | % | Costes indirectos | 3 % | 159.47 | 4.78 |
|  |  | Total |  |  | 164.25 |

**USGG08P1262026** m² SGG CLIMALIT PLUS COOL-LITE ST 108 plata 8/12/4+4
Precio: 168.45
Doble acristalamiento SGG CLIMALIT PLUS, formado por un vidrio flotado incoloro de 8mm. con capa magnetrónica SGG COOL-LITE ST 108 en cara 2 y un vidrio laminado incoloro SGG STADIP 4+4 de 8mm., clasificado 2B2 según UNE-EN 12600, cámarade aire deshidratado de 12mm de espesor con perfil separador de aluminio y doble sellado perimetral, con U=1,9 W/m²K y RW (C; Ctr)=40 (-1;-5), fijación sobre carpintería con acuñado mediante calzos de apoyo perimetrales y laterales y sellado en frío con silicona neutra, incluso cortes de vidrio y colocación de junquillos, según NTE-FVP-8

| Código | Ud | Descripción | Rendimiento | Precio | Importe |
|---|---|---|---|---|---|
| OGENO01.0050 | h | Oficial 1ª vidriería | 1.150 | 18.07 | 20.78 |
| PSGG08U1262026 | m² | Doble acristalamiento SGG CLIMALIT PLUS COOL-LITE ST 108 plata 8/12/4+4 mm (material; 10/10/2008) | 1.006 | 133.22 | 134.02 |
| PGENP14.0467 | m | Sellado con silicona neutra | 7.000 | 0.98 | 6.86 |
| PSGG04 | u | Pequeño material | 1.500 | 1.25 | 1.88 |
| %CO | % | Costes indirectos | 3 % | 163.54 | 4.91 |
|  |  | Total |  |  | 168.45 |

**USGG08P1262027** m² SGG CLIMALIT PLUS COOL-LITE ST 120 plata 8/12/4+4
Precio: 168.45
Doble acristalamiento SGG CLIMALIT PLUS, formado por un vidrio flotado incoloro de 8mm. con capa magnetrónica SGG COOL-LITE ST 120 en cara 2 y un vidrio laminado incoloro SGG STADIP 4+4 de 8mm., clasificado 2B2 según UNE-EN 12600, cámarade aire deshidratado de 12mm de espesor con perfil separador de aluminio y doble sellado perimetral, con U=2,6 W/m²K y RW (C; Ctr)=40 (-1;-5), fijación sobre carpintería con acuñado mediante calzos de apoyo perimetrales y laterales y sellado en frío con silicona neutra, incluso cortes de vidrio y colocación de junquillos, según NTE-FVP-8

| Código | Ud | Descripción | Rendimiento | Precio | Importe |
|---|---|---|---|---|---|
| OGENO01.0050 | h | Oficial 1ª vidriería | 1.150 | 18.07 | 20.78 |
| PSGG08U1262027 | m² | Doble acristalamiento SGG CLIMALIT PLUS COOL-LITE ST 120 plata 8/12/4+4 mm (material; 10/10/2008) | 1.006 | 133.22 | 134.02 |
| PGENP14.0467 | m | Sellado con silicona neutra | 7.000 | 0.98 | 6.86 |
| PSGG04 | u | Pequeño material | 1.500 | 1.25 | 1.88 |
| %CO | % | Costes indirectos | 3 % | 163.54 | 4.91 |
|  |  | Total |  |  | 168.45 |

**USGG08P1262028** m² SGG CLIMALIT PLUS COOL-LITE ST 136 plata 8/12/4+4
Precio: 168.45
Doble acristalamiento SGG CLIMALIT PLUS, formado por un vidrio flotado incoloro de 8mm. con capa magnetrónica SGG COOL-LITE ST 136 en cara 2 y un vidrio laminado incoloro SGG STADIP 4+4 de 8mm., clasificado 2B2 según UNE-EN 12600, cámarade aire deshidratado de 12mm de espesor con perfil separador de aluminio y doble sellado perimetral, con U=2,7 W/m²K y RW (C; Ctr)=40 (-1;-5), fijación sobre carpintería con acuñado mediante calzos de apoyo perimetrales y laterales y sellado en frío con silicona neutra, incluso cortes de vidrio y colocación de junquillos, según NTE-FVP-8

| Código | Ud | Descripción | Rendimiento | Precio | Importe |
|---|---|---|---|---|---|
| OGENO01.0050 | h | Oficial 1ª vidriería | 1.150 | 18.07 | 20.78 |
| PSGG08U1262028 | m² | Doble acristalamiento SGG CLIMALIT PLUS COOL-LITE ST 136 plata 8/12/4+4 mm (material; 10/10/2008) | 1.006 | 133.22 | 134.02 |
| PGENP14.0467 | m | Sellado con silicona neutra | 7.000 | 0.98 | 6.86 |
| PSGG04 | u | Pequeño material | 1.500 | 1.25 | 1.88 |
| %CO | % | Costes indirectos | 3 % | 163.54 | 4.91 |
|  |  | Total |  |  | 168.45 |

**USGG08P1262028_** m² SGG CLIMALIT PLUS COOL-LITE ST Bright Silver 8/12/4+4
Precio: 168.45
Doble acristalamiento SGG CLIMALIT PLUS, formado por un vidrio flotado extraclaro DIAMANT de 8mm. con capa magnetrónica SGG COOL-LITE ST Bright Silver en cara 2 y un vidrio laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U1262028_ | m² | Doble acristalamiento SGG CLIMALIT PLUS COOL-LITE ST Bright Silver 8/12/4+4 mm (material) | 1.006 | 133.22 | 134.02 |
| PGENP14.0467 | m | Sellado con silicona neutra | 7.000 | 0.98 | 6.86 |
| PSGG04 | u | Pequeño material | 1.500 | 1.25 | 1.88 |
| %CO | % | Costes indirectos | 3 % | 163.54 | 4.91 |
|  |  | Total |  |  | 168.45 |

###### E16ECGSGG123 Con vidrio laminar interior - neutro

**USGG08P1262008** m² SGG CLIMALIT PLUS COOL-LITE ST 150 neutro-plata 6/12/4+4
Precio: 146.27
Doble acristalamiento SGG CLIMALIT PLUS, formado por un vidrio flotado incoloro de 6mm. con capa magnetrónica incolora SGG COOL-LITE ST 150 en cara 2 y un vidrio laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U1262008 | m² | Doble acristalamiento SGG CLIMALIT PLUS COOL-LITE ST 150 neutro-plata 6/12/4+4 mm (material; 10/10/2008) | 1.006 | 111.82 | 112.49 |
| PGENP14.0467 | m | Sellado con silicona neutra | 7.000 | 0.98 | 6.86 |
| PSGG04 | u | Pequeño material | 1.500 | 1.25 | 1.88 |
| %CO | % | Costes indirectos | 3 % | 142.01 | 4.26 |
|  |  | Total |  |  | 146.27 |

**USGG08P1262009** m² SGG CLIMALIT PLUS COOL-LITE ST 167 neutro 6/12/4+4
Precio: 146.27
Doble acristalamiento SGG CLIMALIT PLUS, formado por un vidrio flotado incoloro de 6mm. con capa magnetrónica incolora SGG COOL-LITE ST 167 en cara 2 y un vidrio laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U1262009 | m² | Doble acristalamiento SGG CLIMALIT PLUS COOL-LITE ST 167 neutro 6/12/4+4 mm (material; 10/10/2008) | 1.006 | 111.82 | 112.49 |
| PGENP14.0467 | m | Sellado con silicona neutra | 7.000 | 0.98 | 6.86 |
| PSGG04 | u | Pequeño material | 1.500 | 1.25 | 1.88 |
| %CO | % | Costes indirectos | 3 % | 142.01 | 4.26 |
|  |  | Total |  |  | 146.27 |

**USGG08P1262029** m² SGG CLIMALIT PLUS COOL-LITE ST 150 neutro-plata 8/12/4+4
Precio: 168.45
Doble acristalamiento SGG CLIMALIT PLUS, formado por un vidrio flotado incoloro de 8mm. con capa magnetrónica SGG COOL-LITE ST 150 en cara 2 y un vidrio laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U1262029 | m² | Doble acristalamiento SGG CLIMALIT PLUS COOL-LITE ST 150 neutro-plata 8/12/4+4 mm (material; 10/10/2008) | 1.006 | 133.22 | 134.02 |
| PGENP14.0467 | m | Sellado con silicona neutra | 7.000 | 0.98 | 6.86 |
| PSGG04 | u | Pequeño material | 1.500 | 1.25 | 1.88 |
| %CO | % | Costes indirectos | 3 % | 163.54 | 4.91 |
|  |  | Total |  |  | 168.45 |

**USGG08P1262030** m² SGG CLIMALIT PLUS COOL-LITE ST 167 neutro 8/12/4+4
Precio: 168.45
Doble acristalamiento SGG CLIMALIT PLUS, formado por un vidrio flotado incoloro de 8mm. con capa magnetrónica SGG COOL-LITE ST 167 en cara 2 y un vidrio laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U1262030 | m² | Doble acristalamiento SGG CLIMALIT PLUS COOL-LITE ST 167 neutro 8/12/4+4 mm (material; 10/10/2008) | 1.006 | 133.22 | 134.02 |
| PGENP14.0467 | m | Sellado con silicona neutra | 7.000 | 0.98 | 6.86 |
| PSGG04 | u | Pequeño material | 1.500 | 1.25 | 1.88 |
| %CO | % | Costes indirectos | 3 % | 163.54 | 4.91 |
|  |  | Total |  |  | 168.45 |

###### E16ECGSGG124 Con vidrio laminar interior - bronce

**USGG08P1262010** m² SGG CLIMALIT ANTELIO habana 6/12/4+4
Precio: 148.32
Doble acristalamiento SGG CLIMALIT, formado por un vidrio flotado bronce de 6mm. con capa pirolítica SGG ANTELIO HABANA en cara 2 y un vidrio laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U1262010 | m² | Doble acristalamiento SGG CLIMALIT ANTELIO habana 6/12/4+4 mm (material; 10/10/2008) | 1.006 | 113.8 | 114.48 |
| PGENP14.0467 | m | Sellado con silicona neutra | 7.000 | 0.98 | 6.86 |
| PSGG04 | u | Pequeño material | 1.500 | 1.25 | 1.88 |
| %CO | % | Costes indirectos | 3 % | 144.00 | 4.32 |
|  |  | Total |  |  | 148.32 |

**USGG08P1262031** m² SGG CLIMALIT ANTELIO habana 8/12/4+4
Precio: 111.35
Doble acristalamiento SGG CLIMALIT, formado por un vidrio flotado bronce de 8mm. con capa pirolítica SGG ANTELIO HABANA en cara 2 y un vidrio laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U1262031 | m² | Doble acristalamiento SGG CLIMALIT ANTELIO habana 8/12/4+4 mm (material; 10/10/2008) | 1.006 | 78.12 | 78.59 |
| PGENP14.0467 | m | Sellado con silicona neutra | 7.000 | 0.98 | 6.86 |
| PSGG04 | u | Pequeño material | 1.500 | 1.25 | 1.88 |
| %CO | % | Costes indirectos | 3 % | 108.11 | 3.24 |
|  |  | Total |  |  | 111.35 |

###### E16ECGSGG126 Con vidrio laminar interior - verde

**USGG08P1262013** m² SGG CLIMALIT ANTELIO esmeralda 6/12/4+4
Precio: 148.32
Doble acristalamiento SGG CLIMALIT, formado por un vidrio flotado verde de 6mm. con capa pirolítica SGG ANTELIO ESMERALDA en cara 2 y un vidrio laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U1262013 | m² | Doble acristalamiento SGG CLIMALIT ANTELIO esmeralda 6/12/4+4 mm (material; 10/10/2008) | 1.006 | 113.8 | 114.48 |
| PGENP14.0467 | m | Sellado con silicona neutra | 7.000 | 0.98 | 6.86 |
| PSGG04 | u | Pequeño material | 1.500 | 1.25 | 1.88 |
| %CO | % | Costes indirectos | 3 % | 144.00 | 4.32 |
|  |  | Total |  |  | 148.32 |

**USGG08P1262015** m² SGG CLIMALIT PLUS COOL-LITE ST 408 verde 6/12/4+4
Precio: 169.83
Doble acristalamiento SGG CLIMALIT PLUS, formado por un vidrio flotado verde de 6mm. con capa magnetrónica incolora SGG COOL-LITE ST 408 en cara 2 y un vidrio laminado incoloro SGG STADIP 4+4 de 8mm., clasificado 2B2 según UNE-EN 12600, cámarade aire deshidratado de 12mm de espesor con perfil separador de aluminio y doble sellado perimetral, con U=1,9 W/m²K y RW (C; Ctr)=38 (-1;-4), fijación sobre carpintería con acuñado mediante calzos de apoyo perimetrales y laterales y sellado en frío con silicona neutra, incluso cortes de vidrio y colocación de junquillos, según NTE-FVP-8

| Código | Ud | Descripción | Rendimiento | Precio | Importe |
|---|---|---|---|---|---|
| OGENO01.0050 | h | Oficial 1ª vidriería | 1.150 | 18.07 | 20.78 |
| PSGG08U1262015 | m² | Doble acristalamiento SGG CLIMALIT PLUS COOL-LITE ST 408 verde 6/12/4+4 mm (material; 10/10/2008) | 1.006 | 134.55 | 135.36 |
| PGENP14.0467 | m | Sellado con silicona neutra | 7.000 | 0.98 | 6.86 |
| PSGG04 | u | Pequeño material | 1.500 | 1.25 | 1.88 |
| %CO | % | Costes indirectos | 3 % | 164.88 | 4.95 |
|  |  | Total |  |  | 169.83 |

**USGG08P1262016** m² SGG CLIMALIT PLUS COOL-LITE ST 420 verde 6/12/4+4
Precio: 169.83
Doble acristalamiento SGG CLIMALIT PLUS, formado por un vidrio flotado verde de 6mm. con capa magnetrónica incolora SGG COOL-LITE ST 420 en cara 2 y un vidrio laminado incoloro SGG STADIP 4+4 de 8mm., clasificado 2B2 según UNE-EN 12600, cámarade aire deshidratado de 12mm de espesor con perfil separador de aluminio y doble sellado perimetral, con U=2,6 W/m²K y RW (C; Ctr)=38 (-1;-4), fijación sobre carpintería con acuñado mediante calzos de apoyo perimetrales y laterales y sellado en frío con silicona neutra, incluso cortes de vidrio y colocación de junquillos, según NTE-FVP-8

| Código | Ud | Descripción | Rendimiento | Precio | Importe |
|---|---|---|---|---|---|
| OGENO01.0050 | h | Oficial 1ª vidriería | 1.150 | 18.07 | 20.78 |
| PSGG08U1262016 | m² | Doble acristalamiento SGG CLIMALIT PLUS COOL-LITE ST 420 verde 6/12/4+4 mm (material; 10/10/2008) | 1.006 | 134.55 | 135.36 |
| PGENP14.0467 | m | Sellado con silicona neutra | 7.000 | 0.98 | 6.86 |
| PSGG04 | u | Pequeño material | 1.500 | 1.25 | 1.88 |
| %CO | % | Costes indirectos | 3 % | 164.88 | 4.95 |
|  |  | Total |  |  | 169.83 |

**USGG08P1262017** m² SGG CLIMALIT PLUS COOL-LITE ST 436 verde 6/12/4+4
Precio: 169.83
Doble acristalamiento SGG CLIMALIT PLUS, formado por un vidrio flotado verde de 6mm. con capa magnetrónica incolora SGG COOL-LITE ST 436 en cara 2 y un vidrio laminado incoloro SGG STADIP 4+4 de 8mm., clasificado 2B2 según UNE-EN 12600, cámarade aire deshidratado de 12mm de espesor con perfil separador de aluminio y doble sellado perimetral, con U=2,7 W/m²K y RW (C; Ctr)=38 (-1;-4), fijación sobre carpintería con acuñado mediante calzos de apoyo perimetrales y laterales y sellado en frío con silicona neutra, incluso cortes de vidrio y colocación de junquillos, según NTE-FVP-8

| Código | Ud | Descripción | Rendimiento | Precio | Importe |
|---|---|---|---|---|---|
| OGENO01.0050 | h | Oficial 1ª vidriería | 1.150 | 18.07 | 20.78 |
| PSGG08U1262017 | m² | Doble acristalamiento SGG CLIMALIT PLUS COOL-LITE ST 436 verde 6/12/4+4 mm (material; 10/10/2008) | 1.006 | 134.55 | 135.36 |
| PGENP14.0467 | m | Sellado con silicona neutra | 7.000 | 0.98 | 6.86 |
| PSGG04 | u | Pequeño material | 1.500 | 1.25 | 1.88 |
| %CO | % | Costes indirectos | 3 % | 164.88 | 4.95 |
|  |  | Total |  |  | 169.83 |

**USGG08P1262018** m² SGG CLIMALIT PLUS COOL-LITE ST 450 verde 6/12/4+4
Precio: 169.83
Doble acristalamiento SGG CLIMALIT PLUS, formado por un vidrio flotado verde de 6mm. con capa magnetrónica incolora SGG COOL-LITE ST 450 en cara 2 y un vidrio laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U1262018 | m² | Doble acristalamiento SGG CLIMALIT PLUS COOL-LITE ST 450 verde 6/12/4+4 mm (material; 10/10/2008) | 1.006 | 134.55 | 135.36 |
| PGENP14.0467 | m | Sellado con silicona neutra | 7.000 | 0.98 | 6.86 |
| PSGG04 | u | Pequeño material | 1.500 | 1.25 | 1.88 |
| %CO | % | Costes indirectos | 3 % | 164.88 | 4.95 |
|  |  | Total |  |  | 169.83 |

**USGG08P1262019** m² SGG CLIMALIT PLUS COOL-LITE ST 467 verde 6/12/4+4
Precio: 169.83
Doble acristalamiento SGG CLIMALIT PLUS, formado por un vidrio flotado verde de 6mm. con capa magnetrónica incolora SGG COOL-LITE ST 467 en cara 2 y un vidrio laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U1262019 | m² | Doble acristalamiento SGG CLIMALIT PLUS COOL-LITE ST 467 verde 6/12/4+4 mm (material; 10/10/2008) | 1.006 | 134.55 | 135.36 |
| PGENP14.0467 | m | Sellado con silicona neutra | 7.000 | 0.98 | 6.86 |
| PSGG04 | u | Pequeño material | 1.500 | 1.25 | 1.88 |
| %CO | % | Costes indirectos | 3 % | 164.88 | 4.95 |
|  |  | Total |  |  | 169.83 |

**USGG08P1262034** m² SGG CLIMALIT ANTELIO esmeralda 8/12/4+4
Precio: 111.35
Doble acristalamiento SGG CLIMALIT, formado por un vidrio flotado verde de 8mm. con capa pirolítica SGG ANTELIO ESMERALDA en cara 2 y un vidrio laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U1262034 | m² | Doble acristalamiento SGG CLIMALIT ANTELIO esmeralda 8/12/4+4 mm (material; 10/10/2008) | 1.006 | 78.12 | 78.59 |
| PGENP14.0467 | m | Sellado con silicona neutra | 7.000 | 0.98 | 6.86 |
| PSGG04 | u | Pequeño material | 1.500 | 1.25 | 1.88 |
| %CO | % | Costes indirectos | 3 % | 108.11 | 3.24 |
|  |  | Total |  |  | 111.35 |

**USGG08P1262036** m² SGG CLIMALIT PLUS COOL-LITE ST 408 verde 8/12/4+4
Precio: 212.51
Doble acristalamiento SGG CLIMALIT PLUS, formado por un vidrio flotado verde de 8mm. con capa magnetrónica SGG COOL-LITE ST 408 en cara 2 y un vidrio laminado incoloro SGG STADIP 4+4 de 8mm., clasificado 2B2 según UNE-EN 12600, cámarade aire deshidratado de 12mm de espesor con perfil separador de aluminio y doble sellado perimetral, con U=1,9 W/m²K y RW (C; Ctr)=40 (-1;-5), fijación sobre carpintería con acuñado mediante calzos de apoyo perimetrales y laterales y sellado en frío con silicona neutra, incluso cortes de vidrio y colocación de junquillos, según NTE-FVP-8

| Código | Ud | Descripción | Rendimiento | Precio | Importe |
|---|---|---|---|---|---|
| OGENO01.0050 | h | Oficial 1ª vidriería | 1.150 | 18.07 | 20.78 |
| PSGG08U1262036 | m² | Doble acristalamiento SGG CLIMALIT PLUS COOL-LITE ST 408 verde 8/12/4+4 mm (material; 10/10/2008) | 1.006 | 175.75 | 176.80 |
| PGENP14.0467 | m | Sellado con silicona neutra | 7.000 | 0.98 | 6.86 |
| PSGG04 | u | Pequeño material | 1.500 | 1.25 | 1.88 |
| %CO | % | Costes indirectos | 3 % | 206.32 | 6.19 |
|  |  | Total |  |  | 212.51 |

**USGG08P1262037** m² SGG CLIMALIT PLUS COOL-LITE ST 420 verde 8/12/4+4
Precio: 212.51
Doble acristalamiento SGG CLIMALIT PLUS, formado por un vidrio flotado verde de 8mm. con capa magnetrónica SGG COOL-LITE ST 420 en cara 2 y un vidrio laminado incoloro SGG STADIP 4+4 de 8mm., clasificado 2B2 según UNE-EN 12600, cámarade aire deshidratado de 12mm de espesor con perfil separador de aluminio y doble sellado perimetral, con U=2,6 W/m²K y RW (C; Ctr)=40 (-1;-5), fijación sobre carpintería con acuñado mediante calzos de apoyo perimetrales y laterales y sellado en frío con silicona neutra, incluso cortes de vidrio y colocación de junquillos, según NTE-FVP-8

| Código | Ud | Descripción | Rendimiento | Precio | Importe |
|---|---|---|---|---|---|
| OGENO01.0050 | h | Oficial 1ª vidriería | 1.150 | 18.07 | 20.78 |
| PSGG08U1262037 | m² | Doble acristalamiento SGG CLIMALIT PLUS COOL-LITE ST 420 verde 8/12/4+4 mm (material; 10/10/2008) | 1.006 | 175.75 | 176.80 |
| PGENP14.0467 | m | Sellado con silicona neutra | 7.000 | 0.98 | 6.86 |
| PSGG04 | u | Pequeño material | 1.500 | 1.25 | 1.88 |
| %CO | % | Costes indirectos | 3 % | 206.32 | 6.19 |
|  |  | Total |  |  | 212.51 |

**USGG08P1262038** m² SGG CLIMALIT PLUS COOL-LITE ST 436 verde 8/12/4+4
Precio: 212.51
Doble acristalamiento SGG CLIMALIT PLUS, formado por un vidrio flotado verde de 8mm. con capa magnetrónica SGG COOL-LITE ST 436 en cara 2 y un vidrio laminado incoloro SGG STADIP 4+4 de 8mm., clasificado 2B2 según UNE-EN 12600, cámarade aire deshidratado de 12mm de espesor con perfil separador de aluminio y doble sellado perimetral, con U=2,7 W/m²K y RW (C; Ctr)=40 (-1;-5), fijación sobre carpintería con acuñado mediante calzos de apoyo perimetrales y laterales y sellado en frío con silicona neutra, incluso cortes de vidrio y colocación de junquillos, según NTE-FVP-8

| Código | Ud | Descripción | Rendimiento | Precio | Importe |
|---|---|---|---|---|---|
| OGENO01.0050 | h | Oficial 1ª vidriería | 1.150 | 18.07 | 20.78 |
| PSGG08U1262038 | m² | Doble acristalamiento SGG CLIMALIT PLUS COOL-LITE ST 436 verde 8/12/4+4 mm (material; 10/10/2008) | 1.006 | 175.75 | 176.80 |
| PGENP14.0467 | m | Sellado con silicona neutra | 7.000 | 0.98 | 6.86 |
| PSGG04 | u | Pequeño material | 1.500 | 1.25 | 1.88 |
| %CO | % | Costes indirectos | 3 % | 206.32 | 6.19 |
|  |  | Total |  |  | 212.51 |

**USGG08P1262039** m² SGG CLIMALIT PLUS COOL-LITE ST 450 verde 8/12/4+4
Precio: 212.51
Doble acristalamiento SGG CLIMALIT PLUS, formado por un vidrio flotado verde de 8mm. con capa magnetrónica SGG COOL-LITE ST 450 en cara 2 y un vidrio laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U1262039 | m² | Doble acristalamiento SGG CLIMALIT PLUS COOL-LITE ST 450 verde 8/12/4+4 mm (material; 10/10/2008) | 1.006 | 175.75 | 176.80 |
| PGENP14.0467 | m | Sellado con silicona neutra | 7.000 | 0.98 | 6.86 |
| PSGG04 | u | Pequeño material | 1.500 | 1.25 | 1.88 |
| %CO | % | Costes indirectos | 3 % | 206.32 | 6.19 |
|  |  | Total |  |  | 212.51 |

**USGG08P1262040** m² SGG CLIMALIT PLUS COOL-LITE ST 467 verde 8/12/4+4
Precio: 212.51
Doble acristalamiento SGG CLIMALIT PLUS, formado por un vidrio flotado verde de 8mm. con capa magnetrónica SGG COOL-LITE ST 467 en cara 2 y un vidrio laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U1262040 | m² | Doble acristalamiento SGG CLIMALIT PLUS COOL-LITE ST 467 verde 8/12/4+4 mm (material; 10/10/2008) | 1.006 | 175.75 | 176.80 |
| PGENP14.0467 | m | Sellado con silicona neutra | 7.000 | 0.98 | 6.86 |
| PSGG04 | u | Pequeño material | 1.500 | 1.25 | 1.88 |
| %CO | % | Costes indirectos | 3 % | 206.32 | 6.19 |
|  |  | Total |  |  | 212.51 |

###### E16ECGSGG127 Con vidrio laminar interior - azul

**USGG08P1262020** m² SGG CLIMALIT PLUS COOL-LITE STB 120 azul 6/12/4+4
Precio: 157.67
Doble acristalamiento SGG CLIMALIT PLUS, formado por un vidrio flotado incoloro de 6mm. con capa magnetrónica azul SGG COOL-LITE STB 120 en cara 2 y un vidrio laminado incoloro SGG STADIP 4+4 de 8mm., clasificado 2B2 según UNE-EN 12600, cámarade aire deshidratado de 12mm de espesor con perfil separador de aluminio y doble sellado perimetral, con U=2,7 W/m²K y RW (C; Ctr)=38 (-1;-4), fijación sobre carpintería con acuñado mediante calzos de apoyo perimetrales y laterales y sellado en frío con silicona neutra, incluso cortes de vidrio y colocación de junquillos, según NTE-FVP-8

| Código | Ud | Descripción | Rendimiento | Precio | Importe |
|---|---|---|---|---|---|
| OGENO01.0050 | h | Oficial 1ª vidriería | 1.150 | 18.07 | 20.78 |
| PSGG08U1262020 | m² | Doble acristalamiento SGG CLIMALIT PLUS COOL-LITE STB 120 azul 6/12/4+4 mm (material; 10/10/2008) | 1.006 | 122.82 | 123.56 |
| PGENP14.0467 | m | Sellado con silicona neutra | 7.000 | 0.98 | 6.86 |
| PSGG04 | u | Pequeño material | 1.500 | 1.25 | 1.88 |
| %CO | % | Costes indirectos | 3 % | 153.08 | 4.59 |
|  |  | Total |  |  | 157.67 |

**USGG08P1262021** m² SGG CLIMALIT PLUS COOL-LITE STB 136 azul 6/12/4+4
Precio: 157.67
Doble acristalamiento SGG CLIMALIT PLUS, formado por un vidrio flotado incoloro de 6mm. con capa magnetrónica azul SGG COOL-LITE STB 136 en cara 2 y un vidrio laminado incoloro SGG STADIP 4+4 de 8mm., clasificado 2B2 según UNE-EN 12600, cámarade aire deshidratado de 12mm de espesor con perfil separador de aluminio y doble sellado perimetral, con U=2,7 W/m²K y RW (C; Ctr)=38 (-1;-4), fijación sobre carpintería con acuñado mediante calzos de apoyo perimetrales y laterales y sellado en frío con silicona neutra, incluso cortes de vidrio y colocación de junquillos, según NTE-FVP-8

| Código | Ud | Descripción | Rendimiento | Precio | Importe |
|---|---|---|---|---|---|
| OGENO01.0050 | h | Oficial 1ª vidriería | 1.150 | 18.07 | 20.78 |
| PSGG08U1262021 | m² | Doble acristalamiento SGG CLIMALIT PLUS COOL-LITE STB 136 azul 6/12/4+4 mm (material; 10/10/2008) | 1.006 | 122.82 | 123.56 |
| PGENP14.0467 | m | Sellado con silicona neutra | 7.000 | 0.98 | 6.86 |
| PSGG04 | u | Pequeño material | 1.500 | 1.25 | 1.88 |
| %CO | % | Costes indirectos | 3 % | 153.08 | 4.59 |
|  |  | Total |  |  | 157.67 |

**USGG08P1262041** m² SGG CLIMALIT PLUS COOL-LITE STB 120 azul 8/12/4+4
Precio: 182.12
Doble acristalamiento SGG CLIMALIT PLUS, formado por un vidrio flotado incoloro de 8mm. con capa magnetrónica azul SGG COOL-LITE STB 120 en cara 2 y un vidrio laminado incoloro SGG STADIP 4+4 de 8mm., clasificado 2B2 según UNE-EN 12600, cámarade aire deshidratado de 12mm de espesor con perfil separador de aluminio y doble sellado perimetral, con U=2,6 W/m²K y RW (C; Ctr)=40 (-1;-5), fijación sobre carpintería con acuñado mediante calzos de apoyo perimetrales y laterales y sellado en frío con silicona neutra, incluso cortes de vidrio y colocación de junquillos, según NTE-FVP-8

| Código | Ud | Descripción | Rendimiento | Precio | Importe |
|---|---|---|---|---|---|
| OGENO01.0050 | h | Oficial 1ª vidriería | 1.150 | 18.07 | 20.78 |
| PSGG08U1262041 | m² | Doble acristalamiento SGG CLIMALIT PLUS COOL-LITE STB 120 azul 8/12/4+4 mm (material; 10/10/2008) | 1.006 | 146.42 | 147.30 |
| PGENP14.0467 | m | Sellado con silicona neutra | 7.000 | 0.98 | 6.86 |
| PSGG04 | u | Pequeño material | 1.500 | 1.25 | 1.88 |
| %CO | % | Costes indirectos | 3 % | 176.82 | 5.30 |
|  |  | Total |  |  | 182.12 |

**USGG08P1262042** m² SGG CLIMALIT PLUS COOL-LITE STB 136 azul 8/12/4+4
Precio: 182.12
Doble acristalamiento SGG CLIMALIT PLUS, formado por un vidrio flotado incoloro de 8mm. con capa magnetrónica azul SGG COOL-LITE STB 136 en cara 2 y un vidrio laminado incoloro SGG STADIP 4+4 de 8mm., clasificado 2B2 según UNE-EN 12600, cámarade aire deshidratado de 12mm de espesor con perfil separador de aluminio y doble sellado perimetral, con U=2,7 W/m²K y RW (C; Ctr)=40 (-1;-5), fijación sobre carpintería con acuñado mediante calzos de apoyo perimetrales y laterales y sellado en frío con silicona neutra, incluso cortes de vidrio y colocación de junquillos, según NTE-FVP-8

| Código | Ud | Descripción | Rendimiento | Precio | Importe |
|---|---|---|---|---|---|
| OGENO01.0050 | h | Oficial 1ª vidriería | 1.150 | 18.07 | 20.78 |
| PSGG08U1262042 | m² | Doble acristalamiento SGG CLIMALIT PLUS COOL-LITE STB 136 azul 8/12/4+4 mm (material; 10/10/2008) | 1.006 | 146.42 | 147.30 |
| PGENP14.0467 | m | Sellado con silicona neutra | 7.000 | 0.98 | 6.86 |
| PSGG04 | u | Pequeño material | 1.500 | 1.25 | 1.88 |
| %CO | % | Costes indirectos | 3 % | 176.82 | 5.30 |
|  |  | Total |  |  | 182.12 |

##### E16ECHSGG5 Con vidrio de capa control solar y baja emisividad

###### E16ECHSGG51 Con vidrios monolíticos

###### E16ECHSGG511 Con vidrios monolíticos - neutro

**USGG08P12291003** m² SGG CLIMALIT PLUS COOL-LITE KNT 140 neutro 6/12/4
Precio: 125.98
Doble acristalamiento SGG CLIMALIT PLUS, formado por un vidrio flotado incoloro de 6mm. con capa magnetrónica de control solar y baja emisividad SGG COOL-LITE KNT 140 en cara 2 y un vidrio flotado incoloro SGG PLANICLEAR de 4mm, cámara de aire deshidratado de 12mm de espesor con perfil separador de aluminio y doble sellado perimetral, con U=1,8 W/m²K y RW (C; Ctr)=34 (-1;-5), fijación sobre carpintería con acuñado mediante calzos de apoyo perimetrales y laterales y sellado en frío con silicona neutra, incluso cortes de vidrio y colocación de junquillos, según NTE-FVP-8

| Código | Ud | Descripción | Rendimiento | Precio | Importe |
|---|---|---|---|---|---|
| OGENO01.0050 | h | Oficial 1ª vidriería | 1.150 | 18.07 | 20.78 |
| PSGG08U12291003 | m² | Doble acristalamiento SGG CLIMALIT PLUS COOL-LITE KNT 140 neutro 6/12/4 mm (material; 10/10/2008) | 1.006 | 92.24 | 92.79 |
| PGENP14.0467 | m | Sellado con silicona neutra | 7.000 | 0.98 | 6.86 |
| PSGG04 | u | Pequeño material | 1.500 | 1.25 | 1.88 |
| %CO | % | Costes indirectos | 3 % | 122.31 | 3.67 |
|  |  | Total |  |  | 125.98 |

**USGG08P12291004** m² SGG CLIMALIT PLUS COOL-LITE KNT 140 neutro 6/12/6
Precio: 134.97
Doble acristalamiento SGG CLIMALIT PLUS, formado por un vidrio flotado incoloro de 6mm. con capa magnetrónica de control solar y baja emisividad SGG COOL-LITE KNT 140 en cara 2 y un vidrio flotado incoloro SGG PLANICLEAR de 6mm, cámara de aire deshidratado de 12mm de espesor con perfil separador de aluminio y doble sellado perimetral, con U=1,8 W/m²K y RW (C; Ctr)=31 (-1;-4), fijación sobre carpintería con acuñado mediante calzos de apoyo perimetrales y laterales y sellado en frío con silicona neutra, incluso cortes de vidrio y colocación de junquillos, según NTE-FVP-8

| Código | Ud | Descripción | Rendimiento | Precio | Importe |
|---|---|---|---|---|---|
| OGENO01.0050 | h | Oficial 1ª vidriería | 1.150 | 18.07 | 20.78 |
| PSGG08U12291004 | m² | Doble acristalamiento SGG CLIMALIT PLUS COOL-LITE KNT 140 neutro 6/12/6 mm (material; 10/10/2008) | 1.006 | 100.91 | 101.52 |
| PGENP14.0467 | m | Sellado con silicona neutra | 7.000 | 0.98 | 6.86 |
| PSGG04 | u | Pequeño material | 1.500 | 1.25 | 1.88 |
| %CO | % | Costes indirectos | 3 % | 131.04 | 3.93 |
|  |  | Total |  |  | 134.97 |

**USGG08P12291005** m² SGG CLIMALIT PLUS COOL-LITE KNT 155 neutro 6/12/4
Precio: 125.98
Doble acristalamiento SGG CLIMALIT PLUS, formado por un vidrio flotado incoloro de 6mm. con capa magnetrónica de control solar y baja emisividad SGG COOL-LITE KNT 155 en cara 2 y un vidrio flotado incoloro SGG PLANICLEAR de 4mm,cámara de aire deshidratado de 12mm de espesor con perfil separador de aluminio y doble sellado perimetral, con U=1,9 W/m²K y RW (C; Ctr)=34 (-1;-5), fijación sobre carpintería con acuñado mediante calzos de apoyo perimetrales y laterales y sellado en frío con silicona neutra, incluso cortes de vidrio y colocación de junquillos, según NTE-FVP-8

| Código | Ud | Descripción | Rendimiento | Precio | Importe |
|---|---|---|---|---|---|
| OGENO01.0050 | h | Oficial 1ª vidriería | 1.150 | 18.07 | 20.78 |
| PSGG08U12291005 | m² | Doble acristalamiento SGG CLIMALIT PLUS COOL-LITE KNT 155 neutro 6/12/4 mm (material; 10/10/2008) | 1.006 | 92.24 | 92.79 |
| PGENP14.0467 | m | Sellado con silicona neutra | 7.000 | 0.98 | 6.86 |
| PSGG04 | u | Pequeño material | 1.500 | 1.25 | 1.88 |
| %CO | % | Costes indirectos | 3 % | 122.31 | 3.67 |
|  |  | Total |  |  | 125.98 |

**USGG08P12291006** m² SGG CLIMALIT PLUS COOL-LITE KNT 155 neutro 6/12/6
Precio: 134.97
Doble acristalamiento SGG CLIMALIT PLUS, formado por un vidrio flotado incoloro de 6mm. con capa magnetrónica de control solar y baja emisividad SGG COOL-LITE KNT 155 en cara 2 y un vidrio flotado incoloro SGG PLANICLEAR de 6mm,cámara de aire deshidratado de 12mm de espesor con perfil separador de aluminio y doble sellado perimetral, con U=1,9 W/m²K y RW (C; Ctr)=31 (-1;-4), fijación sobre carpintería con acuñado mediante calzos de apoyo perimetrales y laterales y sellado en frío con silicona neutra, incluso cortes de vidrio y colocación de junquillos, según NTE-FVP-8

| Código | Ud | Descripción | Rendimiento | Precio | Importe |
|---|---|---|---|---|---|
| OGENO01.0050 | h | Oficial 1ª vidriería | 1.150 | 18.07 | 20.78 |
| PSGG08U12291006 | m² | Doble acristalamiento SGG CLIMALIT PLUS COOL-LITE KNT 155 neutro 6/12/6 mm (material; 10/10/2008) | 1.006 | 100.91 | 101.52 |
| PGENP14.0467 | m | Sellado con silicona neutra | 7.000 | 0.98 | 6.86 |
| PSGG04 | u | Pequeño material | 1.500 | 1.25 | 1.88 |
| %CO | % | Costes indirectos | 3 % | 131.04 | 3.93 |
|  |  | Total |  |  | 134.97 |

**USGG08P12291007** m² SGG CLIMALIT PLUS COOL-LITE KNT 164 neutro 6/12/4
Precio: 125.98
Doble acristalamiento SGG CLIMALIT PLUS, formado por un vidrio flotado incoloro de 6mm. con capa magnetrónica de control solar y baja emisividad SGG COOL-LITE KNT 164 en cara 2 y un vidrio flotado incoloro SGG PLANICLEAR de 4mm,cámara de aire deshidratado de 12mm de espesor con perfil separador de aluminio y doble sellado perimetral, con U=1,9 W/m²K y RW (C; Ctr)=34 (-1;-5), fijación sobre carpintería con acuñado mediante calzos de apoyo perimetrales y laterales y sellado en frío con silicona neutra, incluso cortes de vidrio y colocación de junquillos, según NTE-FVP-8

| Código | Ud | Descripción | Rendimiento | Precio | Importe |
|---|---|---|---|---|---|
| OGENO01.0050 | h | Oficial 1ª vidriería | 1.150 | 18.07 | 20.78 |
| PSGG08U12291007 | m² | Doble acristalamiento SGG CLIMALIT PLUS COOL-LITE KNT 164 neutro 6/12/4 mm (material; 10/10/2008) | 1.006 | 92.24 | 92.79 |
| PGENP14.0467 | m | Sellado con silicona neutra | 7.000 | 0.98 | 6.86 |
| PSGG04 | u | Pequeño material | 1.500 | 1.25 | 1.88 |
| %CO | % | Costes indirectos | 3 % | 122.31 | 3.67 |
|  |  | Total |  |  | 125.98 |

**USGG08P12291008** m² SGG CLIMALIT PLUS COOL-LITE KNT 164 neutro 6/12/6
Precio: 134.97
Doble acristalamiento SGG CLIMALIT PLUS, formado por un vidrio flotado incoloro de 6mm. con capa magnetrónica de control solar y baja emisividad SGG COOL-LITE KNT 164 en cara 2 y un vidrio flotado incoloro SGG PLANICLEAR de 6mm,cámara de aire deshidratado de 12mm de espesor con perfil separador de aluminio y doble sellado perimetral, con U=1,9 W/m²K y RW (C; Ctr)=31 (-1;-4), fijación sobre carpintería con acuñado mediante calzos de apoyo perimetrales y laterales y sellado en frío con silicona neutra, incluso cortes de vidrio y colocación de junquillos, según NTE-FVP-8

| Código | Ud | Descripción | Rendimiento | Precio | Importe |
|---|---|---|---|---|---|
| OGENO01.0050 | h | Oficial 1ª vidriería | 1.150 | 18.07 | 20.78 |
| PSGG08U12291008 | m² | Doble acristalamiento SGG CLIMALIT PLUS COOL-LITE KNT 164 neutro 6/12/6 mm (material; 10/10/2008) | 1.006 | 100.91 | 101.52 |
| PGENP14.0467 | m | Sellado con silicona neutra | 7.000 | 0.98 | 6.86 |
| PSGG04 | u | Pequeño material | 1.500 | 1.25 | 1.88 |
| %CO | % | Costes indirectos | 3 % | 131.04 | 3.93 |
|  |  | Total |  |  | 134.97 |

###### E16ECHSGG512 Con vidrios monolíticos - neutro alta selectividad extraclaro

**USGG08P12291009_** m² SGG CLIMALIT PLUS COOL-LITE SKN 045 neutro extraclaro 6/12/4 (42/23)
Precio: 176.85
Doble acristalamiento SGG CLIMALIT PLUS, formado por un vidrio flotado extraclaro SGG DIAMANT de 6mm. con capa magnetrónica de control solar y baja emisividad SGG COOL-LITE SKN 045 (45/27) en cara 2 y un vidrio flotado extraclaro SGG DIAMANT de 4mm, cámara de aire deshidratado de 12mm de espesor con perfil separador de aluminio y doble sellado perimetral, con U=1,6 W/m²K y RW (C; Ctr)=34 (-1;-5), fijación sobre carpintería con acuñado mediante calzos de apoyo perimetrales y laterales y sellado en frío con silicona neutra, incluso cortes de vidrio y colocación de junquillos, según NTE-FVP-8

| Código | Ud | Descripción | Rendimiento | Precio | Importe |
|---|---|---|---|---|---|
| OGENO01.0050 | h | Oficial 1ª vidriería | 1.150 | 18.07 | 20.78 |
| PSGG08U12291009_ | m² | Doble acristalamiento SGG CLIMALIT PLUS COOL-LITE SKN 045 neutro extraclaro alta selectividad 6/12/4 mm (material) | 1.006 | 141.33 | 142.18 |
| PGENP14.0467 | m | Sellado con silicona neutra | 7.000 | 0.98 | 6.86 |
| PSGG04 | u | Pequeño material | 1.500 | 1.25 | 1.88 |
| %CO | % | Costes indirectos | 3 % | 171.70 | 5.15 |
|  |  | Total |  |  | 176.85 |

**USGG08P12291010_** m² SGG CLIMALIT PLUS COOL-LITE SKN 045 neutro extraclaro 6/12/6 (42/23)
Precio: 185.83
Doble acristalamiento SGG CLIMALIT PLUS, formado por un vidrio flotado extraclaro SGG DIAMANT de 6mm. con capa magnetrónica de control solar y baja emisividad SGG COOL-LITE SKN 045 (45/27) en cara 2 y un vidrio flotado extraclaro SGG DIAMANT de 6mm, cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U12291010_ | m² | Doble acristalamiento SGG CLIMALIT PLUS COOL-LITE SKN 045 neutro extraclaro alta selectividad 6/12/6 mm (material) | 1.006 | 150 | 150.90 |
| PGENP14.0467 | m | Sellado con silicona neutra | 7.000 | 0.98 | 6.86 |
| PSGG04 | u | Pequeño material | 1.500 | 1.25 | 1.88 |
| %CO | % | Costes indirectos | 3 % | 180.42 | 5.41 |
|  |  | Total |  |  | 185.83 |

**USGG08P12291009** m² SGG CLIMALIT PLUS COOL-LITE SKN 054 neutro extraclaro 6/12/4 (53/29)
Precio: 176.85
Doble acristalamiento SGG CLIMALIT PLUS, formado por un vidrio flotado extraclaro SGG DIAMANT de 6mm. con capa magnetrónica de control solar y baja emisividad SGG COOL-LITE SKN 054 (57/33) en cara 2 y un vidrio flotado extraclaro SGG DIAMANT de 4mm, cámara de aire deshidratado de 12mm de espesor con perfil separador de aluminio y doble sellado perimetral, con U=1,6 W/m²K y RW (C; Ctr)=34 (-1;-5), fijación sobre carpintería con acuñado mediante calzos de apoyo perimetrales y laterales y sellado en frío con silicona neutra, incluso cortes de vidrio y colocación de junquillos, según NTE-FVP-8

| Código | Ud | Descripción | Rendimiento | Precio | Importe |
|---|---|---|---|---|---|
| OGENO01.0050 | h | Oficial 1ª vidriería | 1.150 | 18.07 | 20.78 |
| PSGG08U12291009 | m² | Doble acristalamiento SGG CLIMALIT PLUS COOL-LITE SKN 054 neutro extraclaro alta selectividad 6/12/4 mm (material; 10/10/2008) | 1.006 | 141.33 | 142.18 |
| PGENP14.0467 | m | Sellado con silicona neutra | 7.000 | 0.98 | 6.86 |
| PSGG04 | u | Pequeño material | 1.500 | 1.25 | 1.88 |
| %CO | % | Costes indirectos | 3 % | 171.70 | 5.15 |
|  |  | Total |  |  | 176.85 |

**USGG08P12291010** m² SGG CLIMALIT PLUS COOL-LITE SKN 054 neutro extraclaro 6/12/6 (53/29)
Precio: 185.83
Doble acristalamiento SGG CLIMALIT PLUS, formado por un vidrio flotado extraclaro SGG DIAMANT de 6mm. con capa magnetrónica de control solar y baja emisividad SGG COOL-LITE SKN 054 (57/33) en cara 2 y un vidrio flotado extraclaro SGG DIAMANT de 6mm, cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U12291010 | m² | Doble acristalamiento SGG CLIMALIT PLUS COOL-LITE SKN 054 neutro extraclaro alta selectividad 6/12/6 mm (material; 10/10/2008) | 1.006 | 150 | 150.90 |
| PGENP14.0467 | m | Sellado con silicona neutra | 7.000 | 0.98 | 6.86 |
| PSGG04 | u | Pequeño material | 1.500 | 1.25 | 1.88 |
| %CO | % | Costes indirectos | 3 % | 180.42 | 5.41 |
|  |  | Total |  |  | 185.83 |

**USGG08P12291011** m² SGG CLIMALIT PLUS COOL-LITE SKN 065 neutro extraclaro 6/12/4 (62/35)
Precio: 176.85
Doble acristalamiento SGG CLIMALIT PLUS, formado por un vidrio flotado extraclaro SGG DIAMANT de 6mm. con capa magnetrónica de control solar y baja emisividad SGG COOL-LITE SKN 065 (67/39) en cara 2 y un vidrio flotado extraclaro SGG DIAMANT de 4mm, cámara de aire deshidratado de 12mm de espesor con perfil separador de aluminio y doble sellado perimetral, con U=1,6 W/m²K y RW (C; Ctr)=34 (-1;-5), fijación sobre carpintería con acuñado mediante calzos de apoyo perimetrales y laterales y sellado en frío con silicona neutra, incluso cortes de vidrio y colocación de junquillos, según NTE-FVP-8

| Código | Ud | Descripción | Rendimiento | Precio | Importe |
|---|---|---|---|---|---|
| OGENO01.0050 | h | Oficial 1ª vidriería | 1.150 | 18.07 | 20.78 |
| PSGG08U12291011 | m² | Doble acristalamiento SGG CLIMALIT PLUS COOL-LITE SKN 065 neutro extraclaro alta selectividad 6/12/4 mm (material; 10/10/2008) | 1.006 | 141.33 | 142.18 |
| PGENP14.0467 | m | Sellado con silicona neutra | 7.000 | 0.98 | 6.86 |
| PSGG04 | u | Pequeño material | 1.500 | 1.25 | 1.88 |
| %CO | % | Costes indirectos | 3 % | 171.70 | 5.15 |
|  |  | Total |  |  | 176.85 |

**USGG08P12291012** m² SGG CLIMALIT PLUS COOL-LITE SKN 065 neutro extraclaro 6/12/6 (62/35)
Precio: 185.83
Doble acristalamiento SGG CLIMALIT PLUS, formado por un vidrio flotado extraclaro SGG DIAMANT de 6mm. con capa magnetrónica de control solar y baja emisividad SGG COOL-LITE SKN 065 (67/39) en cara 2 y un vidrio flotado extraclaro SGG DIAMANT de 6mm, cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U12291012 | m² | Doble acristalamiento SGG CLIMALIT PLUS COOL-LITE SKN 065 neutro extraclaro alta selectividad 6/12/6 mm (material; 10/10/2008) | 1.006 | 150 | 150.90 |
| PGENP14.0467 | m | Sellado con silicona neutra | 7.000 | 0.98 | 6.86 |
| PSGG04 | u | Pequeño material | 1.500 | 1.25 | 1.88 |
| %CO | % | Costes indirectos | 3 % | 180.42 | 5.41 |
|  |  | Total |  |  | 185.83 |

**USGG08P12291011_** m² SGG CLIMALIT PLUS COOL-LITE XTREME 60-28 neutro sobre DIAMANT 6/12/4 (61/29)
Precio: 176.85
Doble acristalamiento SGG CLIMALIT PLUS, formado por un vidrio flotado extraclaro SGG DIAMANT de 6mm. con capa magnetrónica de control solar y baja emisividad SGG COOL-LITE XTREME 60-28 (66/33) en cara 2 y un vidrio flotado extraclaro SGG DIAMANT de 4mm, cámara de aire deshidratado de 12mm de espesor con perfil separador de aluminio y doble sellado perimetral, con U=1,5 W/m²K y RW (C; Ctr)=34 (-1;-5), fijación sobre carpintería con acuñado mediante calzos de apoyo perimetrales y laterales y sellado en frío con silicona neutra, incluso cortes de vidrio y colocación de junquillos, según NTE-FVP-8

| Código | Ud | Descripción | Rendimiento | Precio | Importe |
|---|---|---|---|---|---|
| OGENO01.0050 | h | Oficial 1ª vidriería | 1.150 | 18.07 | 20.78 |
| PSGG08U12291011_ | m² | Doble acristalamiento SGG CLIMALIT PLUS COOL-LITE XTREME 60-28 neutro sobre DIAMANT alta selectividad 6/12/4 mm (material) | 1.006 | 141.33 | 142.18 |
| PGENP14.0467 | m | Sellado con silicona neutra | 7.000 | 0.98 | 6.86 |
| PSGG04 | u | Pequeño material | 1.500 | 1.25 | 1.88 |
| %CO | % | Costes indirectos | 3 % | 171.70 | 5.15 |
|  |  | Total |  |  | 176.85 |

**USGG08P12291012_** m² SGG CLIMALIT PLUS COOL-LITE XTREME 60-28 neutro sobre DIAMANT 6/12/6 (61/29)
Precio: 185.83
Doble acristalamiento SGG CLIMALIT PLUS, formado por un vidrio flotado extraclaro SGG DIAMANT de 6mm. con capa magnetrónica de control solar y baja emisividad SGG COOL-LITE XTREME 60-28 (66/33) en cara 2 y un vidrio flotado extraclaro SGG DIAMANT de 6mm, cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U12291012_ | m² | Doble acristalamiento SGG CLIMALIT PLUS COOL-LITE XTREME 60-28 neutro sobre DIAMANT alta selectividad 6/12/6 mm (material) | 1.006 | 150 | 150.90 |
| PGENP14.0467 | m | Sellado con silicona neutra | 7.000 | 0.98 | 6.86 |
| PSGG04 | u | Pequeño material | 1.500 | 1.25 | 1.88 |
| %CO | % | Costes indirectos | 3 % | 180.42 | 5.41 |
|  |  | Total |  |  | 185.83 |

###### E16ECHSGG513 Con vidrios monolíticos - neutro alta selectividad

**USGG08P12291015_** m² SGG CLIMALIT PLUS COOL-LITE SKN 145 neutro alta selectividad 6/12/4 (41/23)
Precio: 142.93
Doble acristalamiento SGG CLIMALIT PLUS, formado por un vidrio flotado incoloro de 6mm. con capa magnetrónica de control solar y baja emisividad SGG COOL-LITE SKN 145 (45/27) en cara 2 y un vidrio flotado incoloro SGG PLANICLEAR de 4mm,cámara de aire deshidratado de 12mm de espesor con perfil separador de aluminio y doble sellado perimetral, con U=1,6 W/m²K y RW (C; Ctr)=34 (-1;-5), fijación sobre carpintería con acuñado mediante calzos de apoyo perimetrales y laterales y sellado en frío con silicona neutra, incluso cortes de vidrio y colocación de junquillos, según NTE-FVP-8

| Código | Ud | Descripción | Rendimiento | Precio | Importe |
|---|---|---|---|---|---|
| OGENO01.0050 | h | Oficial 1ª vidriería | 1.150 | 18.07 | 20.78 |
| PSGG08U12291015_ | m² | Doble acristalamiento SGG CLIMALIT PLUS COOL-LITE SKN 145 neutro alta selectividad 6/12/4 mm (material) | 1.006 | 108.6 | 109.25 |
| PGENP14.0467 | m | Sellado con silicona neutra | 7.000 | 0.98 | 6.86 |
| PSGG04 | u | Pequeño material | 1.500 | 1.25 | 1.88 |
| %CO | % | Costes indirectos | 3 % | 138.77 | 4.16 |
|  |  | Total |  |  | 142.93 |

**USGG08P12291016_** m² SGG CLIMALIT PLUS COOL-LITE SKN 145 neutro alta selectividad 6/12/6 (41/23)
Precio: 151.91
Doble acristalamiento SGG CLIMALIT PLUS, formado por un vidrio flotado incoloro de 6mm. con capa magnetrónica de control solar y baja emisividad SGG COOL-LITE SKN 145 (45/27) en cara 2 y un vidrio flotado incoloro SGG PLANICLEAR de 6mm,cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U12291016_ | m² | Doble acristalamiento SGG CLIMALIT PLUS COOL-LITE SKN 145 neutro alta selectividad 6/12/6 mm (material) | 1.006 | 117.27 | 117.97 |
| PGENP14.0467 | m | Sellado con silicona neutra | 7.000 | 0.98 | 6.86 |
| PSGG04 | u | Pequeño material | 1.500 | 1.25 | 1.88 |
| %CO | % | Costes indirectos | 3 % | 147.49 | 4.42 |
|  |  | Total |  |  | 151.91 |

**USGG08P12291015** m² SGG CLIMALIT PLUS COOL-LITE SKN 154 neutro alta selectividad 6/12/4 (52/29)
Precio: 142.93
Doble acristalamiento SGG CLIMALIT PLUS, formado por un vidrio flotado incoloro de 6mm. con capa magnetrónica de control solar y baja emisividad SGG COOL-LITE SKN 154 (57/33) en cara 2 y un vidrio flotado incoloro SGG PLANICLEAR de 4mm,cámara de aire deshidratado de 12mm de espesor con perfil separador de aluminio y doble sellado perimetral, con U=1,6 W/m²K y RW (C; Ctr)=34 (-1;-5), fijación sobre carpintería con acuñado mediante calzos de apoyo perimetrales y laterales y sellado en frío con silicona neutra, incluso cortes de vidrio y colocación de junquillos, según NTE-FVP-8

| Código | Ud | Descripción | Rendimiento | Precio | Importe |
|---|---|---|---|---|---|
| OGENO01.0050 | h | Oficial 1ª vidriería | 1.150 | 18.07 | 20.78 |
| PSGG08U12291015 | m² | Doble acristalamiento SGG CLIMALIT PLUS COOL-LITE SKN 154 neutro alta selectividad 6/12/4 mm (material; 10/10/2008) | 1.006 | 108.6 | 109.25 |
| PGENP14.0467 | m | Sellado con silicona neutra | 7.000 | 0.98 | 6.86 |
| PSGG04 | u | Pequeño material | 1.500 | 1.25 | 1.88 |
| %CO | % | Costes indirectos | 3 % | 138.77 | 4.16 |
|  |  | Total |  |  | 142.93 |

**USGG08P12291016** m² SGG CLIMALIT PLUS COOL-LITE SKN 154 neutro alta selectividad 6/12/6 (52/29)
Precio: 151.91
Doble acristalamiento SGG CLIMALIT PLUS, formado por un vidrio flotado incoloro de 6mm. con capa magnetrónica de control solar y baja emisividad SGG COOL-LITE SKN 154 (54/33) en cara 2 y un vidrio flotado incoloro SGG PLANICLEAR de 6mm,cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U12291016 | m² | Doble acristalamiento SGG CLIMALIT PLUS COOL-LITE SKN 154 neutro alta selectividad 6/12/6 mm (material; 10/10/2008) | 1.006 | 117.27 | 117.97 |
| PGENP14.0467 | m | Sellado con silicona neutra | 7.000 | 0.98 | 6.86 |
| PSGG04 | u | Pequeño material | 1.500 | 1.25 | 1.88 |
| %CO | % | Costes indirectos | 3 % | 147.49 | 4.42 |
|  |  | Total |  |  | 151.91 |

**USGG08P12291017** m² SGG CLIMALIT PLUS COOL-LITE SKN 165 neutro alta selectividad 6/12/4 (61/35)
Precio: 142.93
Doble acristalamiento SGG CLIMALIT PLUS, formado por un vidrio flotado incoloro de 6mm. con capa magnetrónica de control solar y baja emisividad SGG COOL-LITE SKN 165 (67/39) en cara 2 y un vidrio flotado incoloro SGG PLANICLEAR de 4mm,cámara de aire deshidratado de 12mm de espesor con perfil separador de aluminio y doble sellado perimetral, con U=1,6 W/m²K y RW (C; Ctr)=34 (-1;-5), fijación sobre carpintería con acuñado mediante calzos de apoyo perimetrales y laterales y sellado en frío con silicona neutra, incluso cortes de vidrio y colocación de junquillos, según NTE-FVP-8

| Código | Ud | Descripción | Rendimiento | Precio | Importe |
|---|---|---|---|---|---|
| OGENO01.0050 | h | Oficial 1ª vidriería | 1.150 | 18.07 | 20.78 |
| PSGG08U12291017 | m² | Doble acristalamiento SGG CLIMALIT PLUS COOL-LITE SKN 165 neutro alta selectividad 6/12/4 mm (material; 10/10/2008) | 1.006 | 108.6 | 109.25 |
| PGENP14.0467 | m | Sellado con silicona neutra | 7.000 | 0.98 | 6.86 |
| PSGG04 | u | Pequeño material | 1.500 | 1.25 | 1.88 |
| %CO | % | Costes indirectos | 3 % | 138.77 | 4.16 |
|  |  | Total |  |  | 142.93 |

**USGG08P12291018** m² SGG CLIMALIT PLUS COOL-LITE SKN 165 neutro alta selectividad 6/12/6 (61/34)
Precio: 151.91
Doble acristalamiento SGG CLIMALIT PLUS, formado por un vidrio flotado incoloro de 6mm. con capa magnetrónica de control solar y baja emisividad SGG COOL-LITE SKN 165 (67/39) en cara 2 y un vidrio flotado incoloro SGG PLANICLEAR de 6mm,cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U12291018 | m² | Doble acristalamiento SGG CLIMALIT PLUS COOL-LITE SKN 165 neutro alta selectividad 6/12/6 mm (material; 10/10/2008) | 1.006 | 117.27 | 117.97 |
| PGENP14.0467 | m | Sellado con silicona neutra | 7.000 | 0.98 | 6.86 |
| PSGG04 | u | Pequeño material | 1.500 | 1.25 | 1.88 |
| %CO | % | Costes indirectos | 3 % | 147.49 | 4.42 |
|  |  | Total |  |  | 151.91 |

**USGG08P12291021** m² SGG CLIMALIT PLUS COOL-LITE SKN 174 neutro alta selectividad 6/12/4 (69/41)
Precio: 142.93
Doble acristalamiento SGG CLIMALIT PLUS, formado por un vidrio flotado incoloro de 6mm. con capa magnetrónica de control solar y baja emisividad SGG COOL-LITE SKN 174 (76/47) en cara 2 y un vidrio flotado incoloro SGG PLANICLEAR de 4mm,cámara de aire deshidratado de 12mm de espesor con perfil separador de aluminio y doble sellado perimetral, con U=1,6 W/m²K y RW (C; Ctr)=34 (-1;-5), fijación sobre carpintería con acuñado mediante calzos de apoyo perimetrales y laterales y sellado en frío con silicona neutra, incluso cortes de vidrio y colocación de junquillos, según NTE-FVP-8

| Código | Ud | Descripción | Rendimiento | Precio | Importe |
|---|---|---|---|---|---|
| OGENO01.0050 | h | Oficial 1ª vidriería | 1.150 | 18.07 | 20.78 |
| PSGG08U12291021 | m² | Doble acristalamiento SGG CLIMALIT PLUS COOL-LITE SKN 174 neutro alta selectividad 6/12/4 mm (material; 10/10/2008) | 1.006 | 108.6 | 109.25 |
| PGENP14.0467 | m | Sellado con silicona neutra | 7.000 | 0.98 | 6.86 |
| PSGG04 | u | Pequeño material | 1.500 | 1.25 | 1.88 |
| %CO | % | Costes indirectos | 3 % | 138.77 | 4.16 |
|  |  | Total |  |  | 142.93 |

**USGG08P12291022** m² SGG CLIMALIT PLUS COOL-LITE SKN 174 neutro alta selectividad 6/12/6 (69/41)
Precio: 151.91
Doble acristalamiento SGG CLIMALIT PLUS, formado por un vidrio flotado incoloro de 6mm. con capa magnetrónica de control solar y baja emisividad SGG COOL-LITE SKN 174 (76/47) en cara 2 y un vidrio flotado incoloro SGG PLANICLEAR de 6mm,cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U12291022 | m² | Doble acristalamiento SGG CLIMALIT PLUS COOL-LITE SKN 174 neutro alta selectividad 6/12/6 mm (material; 10/10/2008) | 1.006 | 117.27 | 117.97 |
| PGENP14.0467 | m | Sellado con silicona neutra | 7.000 | 0.98 | 6.86 |
| PSGG04 | u | Pequeño material | 1.500 | 1.25 | 1.88 |
| %CO | % | Costes indirectos | 3 % | 147.49 | 4.42 |
|  |  | Total |  |  | 151.91 |

**USGG08P12291035** m² SGG CLIMALIT PLUS COOL-LITE XTREME 60-28 neutro alta selectividad 6/12/4 (60/29)
Precio: 150.18
Doble acristalamiento SGG CLIMALIT PLUS, formado por un vidrio flotado incoloro de 6mm. con capa magnetrónica de control solar y baja emisividad SGG COOL-LITE XTREME 60-28 (66/33) en cara 2 y un vidrio flotado incoloro SGG PLANICLEAR de 4mm,cámara de aire deshidratado de 12mm de espesor con perfil separador de aluminio y doble sellado perimetral, con U=1,6 W/m²K y RW (C; Ctr)=33 (-1;-4), fijación sobre carpintería con acuñado mediante calzos de apoyo perimetrales y laterales y sellado en frío con silicona neutra, incluso cortes de vidrio y colocación de junquillos, según NTE-FVP-8

| Código | Ud | Descripción | Rendimiento | Precio | Importe |
|---|---|---|---|---|---|
| OGENO01.0050 | h | Oficial 1ª vidriería | 1.150 | 18.07 | 20.78 |
| PSGG08U12291035 | m² | Doble acristalamiento SGG CLIMALIT PLUS COOL-LITE XTREME 60-28 neutro alta selectividad 6/12/4 mm (material) | 1.006 | 115.6 | 116.29 |
| PGENP14.0467 | m | Sellado con silicona neutra | 7.000 | 0.98 | 6.86 |
| PSGG04 | u | Pequeño material | 1.500 | 1.25 | 1.88 |
| %CO | % | Costes indirectos | 3 % | 145.81 | 4.37 |
|  |  | Total |  |  | 150.18 |

**USGG08P12291036** m² SGG CLIMALIT PLUS COOL-LITE XTREME 60-28 neutro alta selectividad 6/12/6 (60/29)
Precio: 156.07
Doble acristalamiento SGG CLIMALIT PLUS, formado por un vidrio flotado incoloro de 6mm. con capa magnetrónica de control solar y baja emisividad SGG COOL-LITE XTREME 60-28 (66/33) en cara 2 y un vidrio flotado incoloro SGG PLANICLEAR de 6mm,cámara de aire deshidratado de 12mm de espesor con perfil separador de aluminio y doble sellado perimetral, con U=1,5 W/m²K y RW (C; Ctr)=30 (-2;-5) (dato calculado según ISO140), fijación sobre carpintería con acuñado mediante calzos de apoyo perimetrales y laterales y sellado en frío con silicona neutra, incluso cortes de vidrio y colocación de junquillos, según NTE-FVP-8

| Código | Ud | Descripción | Rendimiento | Precio | Importe |
|---|---|---|---|---|---|
| OGENO01.0050 | h | Oficial 1ª vidriería | 1.150 | 18.07 | 20.78 |
| PSGG08U12291036 | m² | Doble acristalamiento SGG CLIMALIT PLUS COOL-LITE XTREME 60-28 neutro alta selectividad 6/12/6 mm (material) | 1.006 | 121.27 | 122.00 |
| PGENP14.0467 | m | Sellado con silicona neutra | 7.000 | 0.98 | 6.86 |
| PSGG04 | u | Pequeño material | 1.500 | 1.25 | 1.88 |
| %CO | % | Costes indirectos | 3 % | 151.52 | 4.55 |
|  |  | Total |  |  | 156.07 |

###### E16ECHSGG514_ Con vidrios monolíticos - dorado

**USGG08P12291039_** m² SGG CLIMALIT PLUS COOL-LITE KG Annaeled 137 6/12/4
Precio: 131.95
Doble acristalamiento SGG CLIMALIT PLUS, formado por un vidrio flotado incoloro de 6mm. con capa magnetrónica de control solar y baja emisividad SGG COOL-LITE KG Annaeled 137 en cara 2 y un vidrio flotado incoloro SGG PLANICLEAR de 4mm,cámara de aire deshidratado de 12mm de espesor con perfil separador de aluminio y doble sellado perimetral, con U=1,7 W/m²K y RW (C; Ctr)=32 (-1;-3) (dato calculado según ISO140), fijación sobre carpintería con acuñado mediante calzos de apoyo perimetrales y laterales y sellado en frío con silicona neutra, incluso cortes de vidrio y colocación de junquillos, según NTE-FVP-8

| Código | Ud | Descripción | Rendimiento | Precio | Importe |
|---|---|---|---|---|---|
| OGENO01.0050 | h | Oficial 1ª vidriería | 1.150 | 18.07 | 20.78 |
| PSGG08U12291039_ | m² | Doble acristalamiento SGG CLIMALIT PLUS COOL-LITE KG Annaeled 137 6/12/4 mm (material) | 1.006 | 98 | 98.59 |
| PGENP14.0467 | m | Sellado con silicona neutra | 7.000 | 0.98 | 6.86 |
| PSGG04 | u | Pequeño material | 1.500 | 1.25 | 1.88 |
| %CO | % | Costes indirectos | 3 % | 128.11 | 3.84 |
|  |  | Total |  |  | 131.95 |

**USGG08P12291040_** m² SGG CLIMALIT PLUS COOL-LITE KG Annaeled 137 6/12/6
Precio: 140.93
Doble acristalamiento SGG CLIMALIT PLUS, formado por un vidrio flotado incoloro de 6mm. con capa magnetrónica de control solar y baja emisividad SGG COOL-LITE KG Annaeled 137en cara 2 y un vidrio flotado incoloro SGG PLANICLEAR de6 mm,cámara de aire deshidratado de 12mm de espesor con perfil separador de aluminio y doble sellado perimetral, con U=1,7 W/m²K y RW (C; Ctr)=30 (-2;-5) (dato calculado según ISO140), fijación sobre carpintería con acuñado mediante calzos de apoyo perimetrales y laterales y sellado en frío con silicona neutra, incluso cortes de vidrio y colocación de junquillos, según NTE-FVP-8

| Código | Ud | Descripción | Rendimiento | Precio | Importe |
|---|---|---|---|---|---|
| OGENO01.0050 | h | Oficial 1ª vidriería | 1.150 | 18.07 | 20.78 |
| PSGG08U12291040_ | m² | Doble acristalamiento SGG CLIMALIT PLUS COOL-LITE KG Annaeled 137 6/12/6 mm (material) | 1.006 | 106.67 | 107.31 |
| PGENP14.0467 | m | Sellado con silicona neutra | 7.000 | 0.98 | 6.86 |
| PSGG04 | u | Pequeño material | 1.500 | 1.25 | 1.88 |
| %CO | % | Costes indirectos | 3 % | 136.83 | 4.10 |
|  |  | Total |  |  | 140.93 |

###### E16ECHSGG514 Con vidrios monolíticos - verde

**USGG08P12291025** m² SGG CLIMALIT PLUS COOL-LITE KNT 440 verde 6/12/4
Precio: 159.15
Doble acristalamiento SGG CLIMALIT PLUS, formado por un vidrio flotado verde de 6mm. con capa magnetrónica de control solar y baja emisividad SGG COOL-LITE KNT 440 en cara 2 y un vidrio flotado incoloro SGG PLANICLEAR de 4mm,cámara de aire deshidratado de 12mm de espesor con perfil separador de aluminio y doble sellado perimetral, con U=1,8 W/m²K y RW (C; Ctr)=34 (-1;-5), fijación sobre carpintería con acuñado mediante calzos de apoyo perimetrales y laterales y sellado en frío con silicona neutra, incluso cortes de vidrio y colocación de junquillos, según NTE-FVP-8

| Código | Ud | Descripción | Rendimiento | Precio | Importe |
|---|---|---|---|---|---|
| OGENO01.0050 | h | Oficial 1ª vidriería | 1.150 | 18.07 | 20.78 |
| PSGG08U12291025 | m² | Doble acristalamiento SGG CLIMALIT PLUS COOL-LITE KNT 440 verde 6/12/4 mm (material; 10/10/2008) | 1.006 | 124.24 | 124.99 |
| PGENP14.0467 | m | Sellado con silicona neutra | 7.000 | 0.98 | 6.86 |
| PSGG04 | u | Pequeño material | 1.500 | 1.25 | 1.88 |
| %CO | % | Costes indirectos | 3 % | 154.51 | 4.64 |
|  |  | Total |  |  | 159.15 |

**USGG08P12291026** m² SGG CLIMALIT PLUS COOL-LITE KNT 440 verde 6/12/6
Precio: 150.15
Doble acristalamiento SGG CLIMALIT PLUS, formado por un vidrio flotado verde de 6mm. con capa magnetrónica de control solar y baja emisividad SGG COOL-LITE KNT 440 en cara 2 y un vidrio flotado incoloro SGG PLANICLEAR de 6mm,cámara de aire deshidratado de 12mm de espesor con perfil separador de aluminio y doble sellado perimetral, con U=1,8 W/m²K y RW (C; Ctr)=31 (-1;-4), fijación sobre carpintería con acuñado mediante calzos de apoyo perimetrales y laterales y sellado en frío con silicona neutra, incluso cortes de vidrio y colocación de junquillos, según NTE-FVP-8

| Código | Ud | Descripción | Rendimiento | Precio | Importe |
|---|---|---|---|---|---|
| OGENO01.0050 | h | Oficial 1ª vidriería | 1.150 | 18.07 | 20.78 |
| PSGG08U12291026 | m² | Doble acristalamiento SGG CLIMALIT PLUS COOL-LITE KNT 440 verde 6/12/6 mm (material; 10/10/2008) | 1.006 | 115.57 | 116.26 |
| PGENP14.0467 | m | Sellado con silicona neutra | 7.000 | 0.98 | 6.86 |
| PSGG04 | u | Pequeño material | 1.500 | 1.25 | 1.88 |
| %CO | % | Costes indirectos | 3 % | 145.78 | 4.37 |
|  |  | Total |  |  | 150.15 |

**USGG08P12291027** m² SGG CLIMALIT PLUS COOL-LITE KNT 455 verde 6/12/4
Precio: 159.15
Doble acristalamiento SGG CLIMALIT PLUS, formado por un vidrio flotado verde de 6mm. con capa magnetrónica de control solar y baja emisividad SGG COOL-LITE KNT 455 en cara 2 y un vidrio flotado incoloro SGG PLANICLEAR de 4mm,cámara de aire deshidratado de 12mm de espesor con perfil separador de aluminio y doble sellado perimetral, con U=1,9 W/m²K y RW (C; Ctr)=34 (-1;-5), fijación sobre carpintería con acuñado mediante calzos de apoyo perimetrales y laterales y sellado en frío con silicona neutra, incluso cortes de vidrio y colocación de junquillos, según NTE-FVP-8

| Código | Ud | Descripción | Rendimiento | Precio | Importe |
|---|---|---|---|---|---|
| OGENO01.0050 | h | Oficial 1ª vidriería | 1.150 | 18.07 | 20.78 |
| PSGG08U12291027 | m² | Doble acristalamiento SGG CLIMALIT PLUS COOL-LITE KNT 455 verde 6/12/4 mm (material; 10/10/2008) | 1.006 | 124.24 | 124.99 |
| PGENP14.0467 | m | Sellado con silicona neutra | 7.000 | 0.98 | 6.86 |
| PSGG04 | u | Pequeño material | 1.500 | 1.25 | 1.88 |
| %CO | % | Costes indirectos | 3 % | 154.51 | 4.64 |
|  |  | Total |  |  | 159.15 |

**USGG08P12291028** m² SGG CLIMALIT PLUS COOL-LITE KNT 455 verde 6/12/6
Precio: 150.15
Doble acristalamiento SGG CLIMALIT PLUS, formado por un vidrio flotado verde de 6mm. con capa magnetrónica de control solar y baja emisividad SGG COOL-LITE KNT 455 en cara 2 y un vidrio flotado incoloro SGG PLANICLEAR de 6mm,cámara de aire deshidratado de 12mm de espesor con perfil separador de aluminio y doble sellado perimetral, con U=1,9 W/m²K y RW (C; Ctr)=31 (-1;-4), fijación sobre carpintería con acuñado mediante calzos de apoyo perimetrales y laterales y sellado en frío con silicona neutra, incluso cortes de vidrio y colocación de junquillos, según NTE-FVP-8

| Código | Ud | Descripción | Rendimiento | Precio | Importe |
|---|---|---|---|---|---|
| OGENO01.0050 | h | Oficial 1ª vidriería | 1.150 | 18.07 | 20.78 |
| PSGG08U12291028 | m² | Doble acristalamiento SGG CLIMALIT PLUS COOL-LITE KNT 455 verde 6/12/6 mm (material; 10/10/2008) | 1.006 | 115.57 | 116.26 |
| PGENP14.0467 | m | Sellado con silicona neutra | 7.000 | 0.98 | 6.86 |
| PSGG04 | u | Pequeño material | 1.500 | 1.25 | 1.88 |
| %CO | % | Costes indirectos | 3 % | 145.78 | 4.37 |
|  |  | Total |  |  | 150.15 |

**USGG08P12291029** m² SGG CLIMALIT PLUS COOL-LITE KNT 464 verde 6/12/4
Precio: 159.15
Doble acristalamiento SGG CLIMALIT PLUS, formado por un vidrio flotado verde de 6mm. con capa magnetrónica de control solar y baja emisividad SGG COOL-LITE KNT 464 en cara 2 y un vidrio flotado incoloro SGG PLANICLEAR de 4mm,cámara de aire deshidratado de 12mm de espesor con perfil separador de aluminio y doble sellado perimetral, con U=1,9 W/m²K y RW (C; Ctr)=34 (-1;-5), fijación sobre carpintería con acuñado mediante calzos de apoyo perimetrales y laterales y sellado en frío con silicona neutra, incluso cortes de vidrio y colocación de junquillos, según NTE-FVP-8

| Código | Ud | Descripción | Rendimiento | Precio | Importe |
|---|---|---|---|---|---|
| OGENO01.0050 | h | Oficial 1ª vidriería | 1.150 | 18.07 | 20.78 |
| PSGG08U12291029 | m² | Doble acristalamiento SGG CLIMALIT PLUS COOL-LITE KNT 464 verde 6/12/4 mm (material; 10/10/2008) | 1.006 | 124.24 | 124.99 |
| PGENP14.0467 | m | Sellado con silicona neutra | 7.000 | 0.98 | 6.86 |
| PSGG04 | u | Pequeño material | 1.500 | 1.25 | 1.88 |
| %CO | % | Costes indirectos | 3 % | 154.51 | 4.64 |
|  |  | Total |  |  | 159.15 |

**USGG08P12291030** m² SGG CLIMALIT PLUS COOL-LITE KNT 464 verde 6/12/6
Precio: 150.15
Doble acristalamiento SGG CLIMALIT PLUS, formado por un vidrio flotado verde de 6mm. con capa magnetrónica de control solar y baja emisividad SGG COOL-LITE KNT 464 en cara 2 y un vidrio flotado incoloro SGG PLANICLEAR de 6mm,cámara de aire deshidratado de 12mm de espesor con perfil separador de aluminio y doble sellado perimetral, con U=1,9 W/m²K y RW (C; Ctr)=31 (-1;-4), fijación sobre carpintería con acuñado mediante calzos de apoyo perimetrales y laterales y sellado en frío con silicona neutra, incluso cortes de vidrio y colocación de junquillos, según NTE-FVP-8

| Código | Ud | Descripción | Rendimiento | Precio | Importe |
|---|---|---|---|---|---|
| OGENO01.0050 | h | Oficial 1ª vidriería | 1.150 | 18.07 | 20.78 |
| PSGG08U12291030 | m² | Doble acristalamiento SGG CLIMALIT PLUS COOL-LITE KNT 464 verde 6/12/6 mm (material; 10/10/2008) | 1.006 | 115.57 | 116.26 |
| PGENP14.0467 | m | Sellado con silicona neutra | 7.000 | 0.98 | 6.86 |
| PSGG04 | u | Pequeño material | 1.500 | 1.25 | 1.88 |
| %CO | % | Costes indirectos | 3 % | 145.78 | 4.37 |
|  |  | Total |  |  | 150.15 |

###### E16ECHSGG515 Con vidrios monolíticos - azul

**USGG08P12291031** m² SGG CLIMALIT PLUS COOL-LITE KBT 140 azul 6/12/4
Precio: 131.95
Doble acristalamiento SGG CLIMALIT PLUS, formado por un vidrio flotado incoloro de 6mm. con capa magnetrónica de control solar y baja emisividad SGG COOL-LITE KBT 140 en cara 2 y un vidrio flotado incoloro SGG PLANICLEAR de 4mm,cámara de aire deshidratado de 12mm de espesor con perfil separador de aluminio y doble sellado perimetral, con U=1,8 W/m²K y RW (C; Ctr)=34 (-1;-5), fijación sobre carpintería con acuñado mediante calzos de apoyo perimetrales y laterales y sellado en frío con silicona neutra, incluso cortes de vidrio y colocación de junquillos, según NTE-FVP-8

| Código | Ud | Descripción | Rendimiento | Precio | Importe |
|---|---|---|---|---|---|
| OGENO01.0050 | h | Oficial 1ª vidriería | 1.150 | 18.07 | 20.78 |
| PSGG08U12291031 | m² | Doble acristalamiento SGG CLIMALIT PLUS COOL-LITE KBT 140 azul 6/12/4 mm (material; 10/10/2008) | 1.006 | 98 | 98.59 |
| PGENP14.0467 | m | Sellado con silicona neutra | 7.000 | 0.98 | 6.86 |
| PSGG04 | u | Pequeño material | 1.500 | 1.25 | 1.88 |
| %CO | % | Costes indirectos | 3 % | 128.11 | 3.84 |
|  |  | Total |  |  | 131.95 |

**USGG08P12291032** m² SGG CLIMALIT PLUS COOL-LITE KBT 140 azul 6/12/6
Precio: 140.93
Doble acristalamiento SGG CLIMALIT PLUS, formado por un vidrio flotado incoloro de 6mm. con capa magnetrónica de control solar y baja emisividad SGG COOL-LITE KBT 140 en cara 2 y un vidrio flotado incoloro SGG PLANICLEAR de 6mm,cámara de aire deshidratado de 12mm de espesor con perfil separador de aluminio y doble sellado perimetral, con U=1,8 W/m²K y RW (C; Ctr)=31 (-1;-4), fijación sobre carpintería con acuñado mediante calzos de apoyo perimetrales y laterales y sellado en frío con silicona neutra, incluso cortes de vidrio y colocación de junquillos, según NTE-FVP-8

| Código | Ud | Descripción | Rendimiento | Precio | Importe |
|---|---|---|---|---|---|
| OGENO01.0050 | h | Oficial 1ª vidriería | 1.150 | 18.07 | 20.78 |
| PSGG08U12291032 | m² | Doble acristalamiento SGG CLIMALIT PLUS COOL-LITE KBT 140 azul 6/12/6 mm (material; 10/10/2008) | 1.006 | 106.67 | 107.31 |
| PGENP14.0467 | m | Sellado con silicona neutra | 7.000 | 0.98 | 6.86 |
| PSGG04 | u | Pequeño material | 1.500 | 1.25 | 1.88 |
| %CO | % | Costes indirectos | 3 % | 136.83 | 4.10 |
|  |  | Total |  |  | 140.93 |

###### E16ECHSGG516 Con vidrios monolíticos - verde azulado

**USGG08P12291033** m² SGG CLIMALIT PLUS COOL-LITE KBT 440 verde azulado 6/12/4
Precio: 164.07
Doble acristalamiento SGG CLIMALIT PLUS, formado por un vidrio flotado verde de 6mm. con capa magnetrónica de control solar y baja emisividad SGG COOL-LITE KBT 440 en cara 2 y un vidrio flotado incoloro SGG PLANICLEAR de 4mm,cámara de aire deshidratado de 12mm de espesor con perfil separador de aluminio y doble sellado perimetral, con U=1,8W/m²K y RW (C; Ctr)=34 (-1;-5), fijación sobre carpintería con acuñado mediante calzos de apoyo perimetrales y laterales y sellado en frío con silicona neutra, incluso cortes de vidrio y colocación de junquillos, según NTE-FVP-8

| Código | Ud | Descripción | Rendimiento | Precio | Importe |
|---|---|---|---|---|---|
| OGENO01.0050 | h | Oficial 1ª vidriería | 1.150 | 18.07 | 20.78 |
| PSGG08U12291033 | m² | Doble acristalamiento SGG CLIMALIT PLUS COOL-LITE KBT 440 verde azulado 6/12/4 mm (material; 10/10/2008) | 1.006 | 129 | 129.77 |
| PGENP14.0467 | m | Sellado con silicona neutra | 7.000 | 0.98 | 6.86 |
| PSGG04 | u | Pequeño material | 1.500 | 1.25 | 1.88 |
| %CO | % | Costes indirectos | 3 % | 159.29 | 4.78 |
|  |  | Total |  |  | 164.07 |

**USGG08P12291034** m² SGG CLIMALIT PLUS COOL-LITE KBT 440 verde azulado 6/12/6
Precio: 173.06
Doble acristalamiento SGG CLIMALIT PLUS, formado por un vidrio flotado verde de 6mm. con capa magnetrónica de control solar y baja emisividad SGG COOL-LITE KBT 440 en cara 2 y un vidrio flotado incoloro SGG PLANICLEAR de 6mm,cámara de aire deshidratado de 12mm de espesor con perfil separador de aluminio y doble sellado perimetral, con U=1,8W/m²K y RW (C; Ctr)=31 (-1;-4), fijación sobre carpintería con acuñado mediante calzos de apoyo perimetrales y laterales y sellado en frío con silicona neutra, incluso cortes de vidrio y colocación de junquillos, según NTE-FVP-8

| Código | Ud | Descripción | Rendimiento | Precio | Importe |
|---|---|---|---|---|---|
| OGENO01.0050 | h | Oficial 1ª vidriería | 1.150 | 18.07 | 20.78 |
| PSGG08U12291034 | m² | Doble acristalamiento SGG CLIMALIT PLUS COOL-LITE KBT 440 verde azulado 6/12/6 mm (material; 10/10/2008) | 1.006 | 137.67 | 138.50 |
| PGENP14.0467 | m | Sellado con silicona neutra | 7.000 | 0.98 | 6.86 |
| PSGG04 | u | Pequeño material | 1.500 | 1.25 | 1.88 |
| %CO | % | Costes indirectos | 3 % | 168.02 | 5.04 |
|  |  | Total |  |  | 173.06 |

###### E16ECHSGG52 Con vidrio laminar interior

###### E16ECHSGG521 Con vidrio laminar interior - neutro

**USGG08P12292001** m² SGG CLIMALIT PLUS COOL-LITE KNT 140 neutro 6/12/4+4
Precio: 161.44
Doble acristalamiento SGG CLIMALIT PLUS, formado por un vidrio flotado incoloro de 6mm. con capa magnetrónica de control solar y baja emisividad SGG COOL-LITE KNT 140 en cara 2 y un vidrio laminado incoloro SGG STADIP 4+4 de 8mm., clasificado 2B2 según UNE-EN 12600, cámara de aire deshidratado de 12mm de espesor con perfil separador de aluminio y doble sellado perimetral, con U=1,8 W/m²K y RW (C; Ctr)=38 (-1;-4), fijación sobre carpintería con acuñado mediante calzos de apoyo perimetrales y laterales y sellado en frío con silicona neutra, incluso cortes de vidrio y colocación de junquillos, según NTE-FVP-8

| Código | Ud | Descripción | Rendimiento | Precio | Importe |
|---|---|---|---|---|---|
| OGENO01.0050 | h | Oficial 1ª vidriería | 1.150 | 18.07 | 20.78 |
| PSGG08U12292001 | m² | Doble acristalamiento SGG CLIMALIT PLUS COOL-LITE KNT 140 neutro 6/12/4+4 mm (material; 10/10/2008) | 1.006 | 126.46 | 127.22 |
| PGENP14.0467 | m | Sellado con silicona neutra | 7.000 | 0.98 | 6.86 |
| PSGG04 | u | Pequeño material | 1.500 | 1.25 | 1.88 |
| %CO | % | Costes indirectos | 3 % | 156.74 | 4.70 |
|  |  | Total |  |  | 161.44 |

**USGG08P12292002** m² SGG CLIMALIT PLUS COOL-LITE KNT 140 neutro 8/12/4+4
Precio: 186.27
Doble acristalamiento SGG CLIMALIT PLUS, formado por un vidrio flotado incoloro de 8mm. con capa magnetrónica de control solar y baja emisividad SGG COOL-LITE KNT 140 en cara 2 y un vidrio laminado incoloro SGG STADIP 4+4 de 8mm., clasificado 2B2 según UNE-EN 12600, cámara de aire deshidratado de 12mm de espesor con perfil separador de aluminio y doble sellado perimetral, con U=1,8 W/m²K y RW (C; Ctr)=40 (-1;-5), fijación sobre carpintería con acuñado mediante calzos de apoyo perimetrales y laterales y sellado en frío con silicona neutra, incluso cortes de vidrio y colocación de junquillos, según NTE-FVP-8

| Código | Ud | Descripción | Rendimiento | Precio | Importe |
|---|---|---|---|---|---|
| OGENO01.0050 | h | Oficial 1ª vidriería | 1.150 | 18.07 | 20.78 |
| PSGG08U12292002 | m² | Doble acristalamiento SGG CLIMALIT PLUS COOL-LITE KNT 140 neutro 8/12/4+4 mm (material; 10/10/2008) | 1.006 | 150.42 | 151.32 |
| PGENP14.0467 | m | Sellado con silicona neutra | 7.000 | 0.98 | 6.86 |
| PSGG04 | u | Pequeño material | 1.500 | 1.25 | 1.88 |
| %CO | % | Costes indirectos | 3 % | 180.84 | 5.43 |
|  |  | Total |  |  | 186.27 |

**USGG08P12292003** m² SGG CLIMALIT PLUS COOL-LITE KNT 155 neutro 6/12/4+4
Precio: 161.44
Doble acristalamiento SGG CLIMALIT PLUS, formado por un vidrio flotado incoloro de 6mm. con capa magnetrónica de control solar y baja emisividad SGG COOL-LITE KNT 155 en cara 2 y un vidrio laminado incoloro SGG STADIP 4+4 de 8mm., clasificado 2B2 según UNE-EN 12600, cámara de aire deshidratado de 12mm de espesor con perfil separador de aluminio y doble sellado perimetral, con U=1,9 W/m²K y RW (C; Ctr)=38 (-1;-4), fijación sobre carpintería con acuñado mediante calzos de apoyo perimetrales y laterales y sellado en frío con silicona neutra, incluso cortes de vidrio y colocación de junquillos, según NTE-FVP-8

| Código | Ud | Descripción | Rendimiento | Precio | Importe |
|---|---|---|---|---|---|
| OGENO01.0050 | h | Oficial 1ª vidriería | 1.150 | 18.07 | 20.78 |
| PSGG08U12292003 | m² | Doble acristalamiento SGG CLIMALIT PLUS COOL-LITE KNT 155 neutro 6/12/4+4 mm (material; 10/10/2008) | 1.006 | 126.46 | 127.22 |
| PGENP14.0467 | m | Sellado con silicona neutra | 7.000 | 0.98 | 6.86 |
| PSGG04 | u | Pequeño material | 1.500 | 1.25 | 1.88 |
| %CO | % | Costes indirectos | 3 % | 156.74 | 4.70 |
|  |  | Total |  |  | 161.44 |

**USGG08P12292004** m² SGG CLIMALIT PLUS COOL-LITE KNT 155 neutro 8/12/4+4
Precio: 186.27
Doble acristalamiento SGG CLIMALIT PLUS, formado por un vidrio flotado incoloro de 8mm. con capa magnetrónica de control solar y baja emisividad SGG COOL-LITE KNT 155 en cara 2 y un vidrio laminado incoloro SGG STADIP 4+4 de 8mm., clasificado 2B2 según UNE-EN 12600, cámara de aire deshidratado de 12mm de espesor con perfil separador de aluminio y doble sellado perimetral, con U=1,9 W/m²K y RW (C; Ctr)=40 (-1;-5), fijación sobre carpintería con acuñado mediante calzos de apoyo perimetrales y laterales y sellado en frío con silicona neutra, incluso cortes de vidrio y colocación de junquillos, según NTE-FVP-8

| Código | Ud | Descripción | Rendimiento | Precio | Importe |
|---|---|---|---|---|---|
| OGENO01.0050 | h | Oficial 1ª vidriería | 1.150 | 18.07 | 20.78 |
| PSGG08U12292004 | m² | Doble acristalamiento SGG CLIMALIT PLUS COOL-LITE KNT 155 neutro 8/12/4+4 mm (material; 10/10/2008) | 1.006 | 150.42 | 151.32 |
| PGENP14.0467 | m | Sellado con silicona neutra | 7.000 | 0.98 | 6.86 |
| PSGG04 | u | Pequeño material | 1.500 | 1.25 | 1.88 |
| %CO | % | Costes indirectos | 3 % | 180.84 | 5.43 |
|  |  | Total |  |  | 186.27 |

**USGG08P12292005** m² SGG CLIMALIT PLUS COOL-LITE KNT 164 neutro 6/12/4+4
Precio: 161.44
Doble acristalamiento SGG CLIMALIT PLUS, formado por un vidrio flotado incoloro de 6mm. con capa magnetrónica de control solar y baja emisividad SGG COOL-LITE KNT 164 en cara 2 y un vidrio laminado incoloro SGG STADIP 4+4 de 8mm., clasificado 2B2 según UNE-EN 12600, cámara de aire deshidratado de 12mm de espesor con perfil separador de aluminio y doble sellado perimetral, con U=1,9 W/m²K y RW (C; Ctr)=38 (-1;-4), fijación sobre carpintería con acuñado mediante calzos de apoyo perimetrales y laterales y sellado en frío con silicona neutra, incluso cortes de vidrio y colocación de junquillos, según NTE-FVP-8

| Código | Ud | Descripción | Rendimiento | Precio | Importe |
|---|---|---|---|---|---|
| OGENO01.0050 | h | Oficial 1ª vidriería | 1.150 | 18.07 | 20.78 |
| PSGG08U12292005 | m² | Doble acristalamiento SGG CLIMALIT PLUS COOL-LITE KNT 164 neutro 6/12/4+4 mm (material; 10/10/2008) | 1.006 | 126.46 | 127.22 |
| PGENP14.0467 | m | Sellado con silicona neutra | 7.000 | 0.98 | 6.86 |
| PSGG04 | u | Pequeño material | 1.500 | 1.25 | 1.88 |
| %CO | % | Costes indirectos | 3 % | 156.74 | 4.70 |
|  |  | Total |  |  | 161.44 |

**USGG08P12292006** m² SGG CLIMALIT PLUS COOL-LITE KNT 164 neutro 8/12/4+4
Precio: 186.27
Doble acristalamiento SGG CLIMALIT PLUS, formado por un vidrio flotado incoloro de 8mm. con capa magnetrónica de control solar y baja emisividad SGG COOL-LITE KNT 164 en cara 2 y un vidrio laminado incoloro SGG STADIP 4+4 de 8mm., clasificado 2B2 según UNE-EN 12600, cámara de aire deshidratado de 12mm de espesor con perfil separador de aluminio y doble sellado perimetral, con U=1,9 W/m²K y RW (C; Ctr)=40 (-1;-5), fijación sobre carpintería con acuñado mediante calzos de apoyo perimetrales y laterales y sellado en frío con silicona neutra, incluso cortes de vidrio y colocación de junquillos, según NTE-FVP-8

| Código | Ud | Descripción | Rendimiento | Precio | Importe |
|---|---|---|---|---|---|
| OGENO01.0050 | h | Oficial 1ª vidriería | 1.150 | 18.07 | 20.78 |
| PSGG08U12292006 | m² | Doble acristalamiento SGG CLIMALIT PLUS COOL-LITE KNT 164 neutro 8/12/4+4 mm (material; 10/10/2008) | 1.006 | 150.42 | 151.32 |
| PGENP14.0467 | m | Sellado con silicona neutra | 7.000 | 0.98 | 6.86 |
| PSGG04 | u | Pequeño material | 1.500 | 1.25 | 1.88 |
| %CO | % | Costes indirectos | 3 % | 180.84 | 5.43 |
|  |  | Total |  |  | 186.27 |

###### E16ECHSGG522 Con vidrio laminar interior - neutro alta selectividad extraclaro

**USGG08P12292007_** m² SGG CLIMALIT PLUS COOL-LITE SKN 045 neutro extraclaro 6/12/4+4 (41/23)
Precio: 212.3
Doble acristalamiento SGG CLIMALIT PLUS, formado por un vidrio flotado extraclaro SGG DIAMANT de 6mm. con capa magnetrónica de control solar y baja emisividad SGG COOL-LITE SKN 045 (45/27) en cara 2 y un vidrio laminado extraclaro SGG STADIP DIAMANT 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U12292007_ | m² | Doble acristalamiento SGG CLIMALIT PLUS COOL-LITE SKN 045 neutro extraclaro alta selectividad 6/12/4+4 mm (material) | 1.006 | 175.55 | 176.60 |
| PGENP14.0467 | m | Sellado con silicona neutra | 7.000 | 0.98 | 6.86 |
| PSGG04 | u | Pequeño material | 1.500 | 1.25 | 1.88 |
| %CO | % | Costes indirectos | 3 % | 206.12 | 6.18 |
|  |  | Total |  |  | 212.3 |

**USGG08P12292008_** m² SGG CLIMALIT PLUS COOL-LITE SKN 045 neutro extraclaro 8/12/4+4 (41/23)
Precio: 242.02
Doble acristalamiento SGG CLIMALIT PLUS, formado por un vidrio flotado extraclaro SGG DIAMANT de 8mm. con capa magnetrónica de control solar y baja emisividad SGG COOL-LITE SKN 045 (45/27) en cara 2 y un vidrio laminado extraclaro SGG STADIP DIAMANT 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U12292008_ | m² | Doble acristalamiento SGG CLIMALIT PLUS COOL-LITE SKN 045 neutro extraclaro alta selectividad 8/12/4+4 mm (material) | 1.006 | 204.22 | 205.45 |
| PGENP14.0467 | m | Sellado con silicona neutra | 7.000 | 0.98 | 6.86 |
| PSGG04 | u | Pequeño material | 1.500 | 1.25 | 1.88 |
| %CO | % | Costes indirectos | 3 % | 234.97 | 7.05 |
|  |  | Total |  |  | 242.02 |

**USGG08P12292007** m² SGG CLIMALIT PLUS COOL-LITE SKN 054 neutro extraclaro 6/12/4+4 (52/29)
Precio: 212.3
Doble acristalamiento SGG CLIMALIT PLUS, formado por un vidrio flotado extraclaro SGG DIAMANT de 6mm. con capa magnetrónica de control solar y baja emisividad SGG COOL-LITE SKN 054 en cara 2 y un vidrio laminado extraclaro SGG STADIP DIAMANT 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U12292007 | m² | Doble acristalamiento SGG CLIMALIT PLUS COOL-LITE SKN 054 neutro extraclaro alta selectividad 6/12/4+4 mm (material; 10/10/2008) | 1.006 | 175.55 | 176.60 |
| PGENP14.0467 | m | Sellado con silicona neutra | 7.000 | 0.98 | 6.86 |
| PSGG04 | u | Pequeño material | 1.500 | 1.25 | 1.88 |
| %CO | % | Costes indirectos | 3 % | 206.12 | 6.18 |
|  |  | Total |  |  | 212.3 |

**USGG08P12292008** m² SGG CLIMALIT PLUS COOL-LITE SKN 054 neutro extraclaro 8/12/4+4 (52/29)
Precio: 242.02
Doble acristalamiento SGG CLIMALIT PLUS, formado por un vidrio flotado extraclaro SGG DIAMANT de 8mm. con capa magnetrónica de control solar y baja emisividad SGG COOL-LITE SKN 054 en cara 2 y un vidrio laminado extraclaro SGG STADIP DIAMANT 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U12292008 | m² | Doble acristalamiento SGG CLIMALIT PLUS COOL-LITE SKN 054 neutro extraclaro alta selectividad 8/12/4+4 mm (material; 10/10/2008) | 1.006 | 204.22 | 205.45 |
| PGENP14.0467 | m | Sellado con silicona neutra | 7.000 | 0.98 | 6.86 |
| PSGG04 | u | Pequeño material | 1.500 | 1.25 | 1.88 |
| %CO | % | Costes indirectos | 3 % | 234.97 | 7.05 |
|  |  | Total |  |  | 242.02 |

**USGG08P12292009** m² SGG CLIMALIT PLUS COOL-LITE SKN 065 neutro extraclaro 6/12/4+4 (62/35)
Precio: 212.3
Doble acristalamiento SGG CLIMALIT PLUS, formado por un vidrio flotado extraclaro SGG DIAMANT de 6mm. con capa magnetrónica de control solar y baja emisividad SGG COOL-LITE SKN 065 en cara 2 y un vidrio laminado extraclaro SGG STADIP DIAMANT 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U12292009 | m² | Doble acristalamiento SGG CLIMALIT PLUS COOL-LITE SKN 065 neutro extraclaro alta selectividad 6/12/4+4 mm (material; 10/10/2008) | 1.006 | 175.55 | 176.60 |
| PGENP14.0467 | m | Sellado con silicona neutra | 7.000 | 0.98 | 6.86 |
| PSGG04 | u | Pequeño material | 1.500 | 1.25 | 1.88 |
| %CO | % | Costes indirectos | 3 % | 206.12 | 6.18 |
|  |  | Total |  |  | 212.3 |

**USGG08P12292010** m² SGG CLIMALIT PLUS COOL-LITE SKN 065 neutro extraclaro 8/12/4+4 (61/35)
Precio: 242.02
Doble acristalamiento SGG CLIMALIT PLUS, formado por un vidrio flotado extraclaro SGG DIAMANT de 8mm. con capa magnetrónica de control solar y baja emisividad SGG COOL-LITE SKN 065 en cara 2 y un vidrio laminado extraclaro SGG STADIP DIAMANT 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U12292010 | m² | Doble acristalamiento SGG CLIMALIT PLUS COOL-LITE SKN 065 neutro extraclaro alta selectividad 8/12/4+4 mm (material; 10/10/2008) | 1.006 | 204.22 | 205.45 |
| PGENP14.0467 | m | Sellado con silicona neutra | 7.000 | 0.98 | 6.86 |
| PSGG04 | u | Pequeño material | 1.500 | 1.25 | 1.88 |
| %CO | % | Costes indirectos | 3 % | 234.97 | 7.05 |
|  |  | Total |  |  | 242.02 |

**USGG08P12292009_** m² SGG CLIMALIT PLUS COOL-LITE XTREME 60-28 neutro extraclaro SGG DIAMANT 6/12/4+4 (62/35)
Precio: 212.3
Doble acristalamiento SGG CLIMALIT PLUS, formado por un vidrio flotado extraclaro SGG DIAMANT de 6mm. con capa magnetrónica de control solar y baja emisividad SGG COOL-LITE XTREME 60-28 (61/29) en cara 2 y un vidrio laminado extraclaro SGG STADIP DIAMANT 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U12292009_ | m² | Doble acristalamiento SGG CLIMALIT PLUS COOL-LITE XTREME 60-28 neutro extraclaro SGG DIAMANT alta selectividad 6/12/4+4 mm (material) | 1.006 | 175.55 | 176.60 |
| PGENP14.0467 | m | Sellado con silicona neutra | 7.000 | 0.98 | 6.86 |
| PSGG04 | u | Pequeño material | 1.500 | 1.25 | 1.88 |
| %CO | % | Costes indirectos | 3 % | 206.12 | 6.18 |
|  |  | Total |  |  | 212.3 |

**USGG08P12292010_** m² SGG CLIMALIT PLUS COOL-LITE XTREME 60-28 neutro extraclaro SGG DIAMANT 8/12/4+4 (61/35)
Precio: 242.02
Doble acristalamiento SGG CLIMALIT PLUS, formado por un vidrio flotado extraclaro SGG DIAMANT de 8mm. con capa magnetrónica de control solar y baja emisividad SGG COOL-LITE XTREME 60-28 (60/29) en cara 2 y un vidrio laminado extraclaro SGG STADIP DIAMANT 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U12292010_ | m² | Doble acristalamiento SGG CLIMALIT PLUS COOL-LITE XTREME 60-28 neutro extraclaro SGG DIAMANT alta selectividad 8/12/4+4 mm (material) | 1.006 | 204.22 | 205.45 |
| PGENP14.0467 | m | Sellado con silicona neutra | 7.000 | 0.98 | 6.86 |
| PSGG04 | u | Pequeño material | 1.500 | 1.25 | 1.88 |
| %CO | % | Costes indirectos | 3 % | 234.97 | 7.05 |
|  |  | Total |  |  | 242.02 |

###### E16ECHSGG523 Con vidrio laminar interior - neutro alta selectividad

**USGG08P12292013_** m² SGG CLIMALIT PLUS COOL-LITE SKN 145 neutro alta selectividad 6/12/4+4 (51/28)
Precio: 178.4
Doble acristalamiento SGG CLIMALIT PLUS, formado por un vidrio flotado incoloro de 6mm. con capa magnetrónica de control solar y baja emisividad SGG COOL-LITE SKN 145 (57/33) en cara 2 y un vidrio laminado incoloro SGG STADIP 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U12292013_ | m² | Doble acristalamiento SGG CLIMALIT PLUS COOL-LITE SKN 145 neutro alta selectividad 6/12/4+4 mm (material) | 1.006 | 142.82 | 143.68 |
| PGENP14.0467 | m | Sellado con silicona neutra | 7.000 | 0.98 | 6.86 |
| PSGG04 | u | Pequeño material | 1.500 | 1.25 | 1.88 |
| %CO | % | Costes indirectos | 3 % | 173.20 | 5.20 |
|  |  | Total |  |  | 178.4 |

**USGG08P12292014_** m² SGG CLIMALIT PLUS COOL-LITE SKN 145 neutro alta selectividad 8/12/4+4 (40/23)
Precio: 194.76
Doble acristalamiento SGG CLIMALIT PLUS, formado por un vidrio flotado incoloro de 8mm. con capa magnetrónica de control solar y baja emisividad SGG COOL-LITE SKN 145 (57/33) en cara 2 y un vidrio laminado incoloro SGG STADIP 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U12292014_ | m² | Doble acristalamiento SGG CLIMALIT PLUS COOL-LITE SKN 145 neutro alta selectividad 8/12/4+4 mm (material) | 1.006 | 158.62 | 159.57 |
| PGENP14.0467 | m | Sellado con silicona neutra | 7.000 | 0.98 | 6.86 |
| PSGG04 | u | Pequeño material | 1.500 | 1.25 | 1.88 |
| %CO | % | Costes indirectos | 3 % | 189.09 | 5.67 |
|  |  | Total |  |  | 194.76 |

**USGG08P12292013** m² SGG CLIMALIT PLUS COOL-LITE SKN 154 neutro alta selectividad 6/12/4+4 (51/28)
Precio: 178.4
Doble acristalamiento SGG CLIMALIT PLUS, formado por un vidrio flotado incoloro de 6mm. con capa magnetrónica de control solar y baja emisividad SGG COOL-LITE SKN 154 (57/33) en cara 2 y un vidrio laminado incoloro SGG STADIP 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U12292013 | m² | Doble acristalamiento SGG CLIMALIT PLUS COOL-LITE SKN 154 neutro alta selectividad 6/12/4+4 mm (material; 10/10/2008) | 1.006 | 142.82 | 143.68 |
| PGENP14.0467 | m | Sellado con silicona neutra | 7.000 | 0.98 | 6.86 |
| PSGG04 | u | Pequeño material | 1.500 | 1.25 | 1.88 |
| %CO | % | Costes indirectos | 3 % | 173.20 | 5.20 |
|  |  | Total |  |  | 178.4 |

**USGG08P12292014** m² SGG CLIMALIT PLUS COOL-LITE SKN 154 neutro alta selectividad 8/12/4+4 (51/28)
Precio: 194.76
Doble acristalamiento SGG CLIMALIT PLUS, formado por un vidrio flotado incoloro de 8mm. con capa magnetrónica de control solar y baja emisividad SGG COOL-LITE SKN 154 (57/33) en cara 2 y un vidrio laminado incoloro SGG STADIP 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U12292014 | m² | Doble acristalamiento SGG CLIMALIT PLUS COOL-LITE SKN 154 neutro alta selectividad 8/12/4+4 mm (material; 10/10/2008) | 1.006 | 158.62 | 159.57 |
| PGENP14.0467 | m | Sellado con silicona neutra | 7.000 | 0.98 | 6.86 |
| PSGG04 | u | Pequeño material | 1.500 | 1.25 | 1.88 |
| %CO | % | Costes indirectos | 3 % | 189.09 | 5.67 |
|  |  | Total |  |  | 194.76 |

**USGG08P12292015** m² SGG CLIMALIT PLUS COOL-LITE SKN 165 neutro alta selectividad 6/12/4+4 (60/34)
Precio: 178.4
Doble acristalamiento SGG CLIMALIT PLUS, formado por un vidrio flotado incoloro de 6mm. con capa magnetrónica de control solar y baja emisividad SGG COOL-LITE SKN 165 (67/39) en cara 2 y un vidrio laminado incoloro SGG STADIP 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U12292015 | m² | Doble acristalamiento SGG CLIMALIT PLUS COOL-LITE SKN 165 neutro alta selectividad 6/12/4+4 mm (material; 10/10/2008) | 1.006 | 142.82 | 143.68 |
| PGENP14.0467 | m | Sellado con silicona neutra | 7.000 | 0.98 | 6.86 |
| PSGG04 | u | Pequeño material | 1.500 | 1.25 | 1.88 |
| %CO | % | Costes indirectos | 3 % | 173.20 | 5.20 |
|  |  | Total |  |  | 178.4 |

**USGG08P12292016** m² SGG CLIMALIT PLUS COOL-LITE SKN 165 neutro alta selectividad 8/12/4+4 (60/34)
Precio: 194.76
Doble acristalamiento SGG CLIMALIT PLUS, formado por un vidrio flotado incoloro de 8mm. con capa magnetrónica de control solar y baja emisividad SGG COOL-LITE SKN 165 (67/39) en cara 2 y un vidrio laminado incoloro SGG STADIP 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U12292016 | m² | Doble acristalamiento SGG CLIMALIT PLUS COOL-LITE SKN 165 neutro alta selectividad 8/12/4+4 mm (material; 10/10/2008) | 1.006 | 158.62 | 159.57 |
| PGENP14.0467 | m | Sellado con silicona neutra | 7.000 | 0.98 | 6.86 |
| PSGG04 | u | Pequeño material | 1.500 | 1.25 | 1.88 |
| %CO | % | Costes indirectos | 3 % | 189.09 | 5.67 |
|  |  | Total |  |  | 194.76 |

**USGG08P12292019** m² SGG CLIMALIT PLUS COOL-LITE SKN 174 neutro alta selectividad 6/12/4+4 (68/41)
Precio: 178.4
Doble acristalamiento SGG CLIMALIT PLUS, formado por un vidrio flotado incoloro de 6mm. con capa magnetrónica de control solar y baja emisividad SGG COOL-LITE SKN 174 (76/47) en cara 2 y un vidrio laminado incoloro SGG STADIP 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U12292019 | m² | Doble acristalamiento SGG CLIMALIT PLUS COOL-LITE SKN 174 neutro alta selectividad 6/12/4+4 mm (material; 10/10/2008) | 1.006 | 142.82 | 143.68 |
| PGENP14.0467 | m | Sellado con silicona neutra | 7.000 | 0.98 | 6.86 |
| PSGG04 | u | Pequeño material | 1.500 | 1.25 | 1.88 |
| %CO | % | Costes indirectos | 3 % | 173.20 | 5.20 |
|  |  | Total |  |  | 178.4 |

**USGG08P12292020** m² SGG CLIMALIT PLUS COOL-LITE SKN 174 neutro alta selectividad 8/12/4+4 (68/41)
Precio: 194.76
Doble acristalamiento SGG CLIMALIT PLUS, formado por un vidrio flotado incoloro de 8mm. con capa magnetrónica de control solar y baja emisividad SGG COOL-LITE SKN 174 (76/47) en cara 2 y un vidrio laminado incoloro SGG STADIP 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U12292020 | m² | Doble acristalamiento SGG CLIMALIT PLUS COOL-LITE SKN 174 neutro alta selectividad 8/12/4+4 mm (material; 10/10/2008) | 1.006 | 158.62 | 159.57 |
| PGENP14.0467 | m | Sellado con silicona neutra | 7.000 | 0.98 | 6.86 |
| PSGG04 | u | Pequeño material | 1.500 | 1.25 | 1.88 |
| %CO | % | Costes indirectos | 3 % | 189.09 | 5.67 |
|  |  | Total |  |  | 194.76 |

**USGG08P12292035** m² SGG CLIMALIT PLUS COOL-LITE XTREME 60-28 neutro alta selectividad 6/12/4+4 (59/28)
Precio: 182.54
Doble acristalamiento SGG CLIMALIT PLUS, formado por un vidrio flotado incoloro de 6mm. con capa magnetrónica de control solar y baja emisividad SGG COOL-LITE EXTREME 59-28 (66/33) en cara 2 y un vidrio laminado incoloro SGG STADIP 4+4 de 8mm., clasificado 2B2 según UNE-EN 12600, cámara de aire deshidratado de 12mm de espesor con perfil separador de aluminio y doble sellado perimetral, con U=1,5 W/m²K y RW (C; Ctr)=35 (-2;-5) (dato calculado según ISO140), fijación sobre carpintería con acuñado mediante calzos de apoyo perimetrales y laterales y sellado en frío con silicona neutra, incluso cortes de vidrio y colocación de junquillos, según NTE-FVP-8

| Código | Ud | Descripción | Rendimiento | Precio | Importe |
|---|---|---|---|---|---|
| OGENO01.0050 | h | Oficial 1ª vidriería | 1.150 | 18.07 | 20.78 |
| PSGG08U12292035 | m² | Doble acristalamiento SGG CLIMALIT PLUS COOL-LITE XTREME 60-28 neutro alta selectividad 6/12/4+4 mm (material) | 1.006 | 146.82 | 147.70 |
| PGENP14.0467 | m | Sellado con silicona neutra | 7.000 | 0.98 | 6.86 |
| PSGG04 | u | Pequeño material | 1.500 | 1.25 | 1.88 |
| %CO | % | Costes indirectos | 3 % | 177.22 | 5.32 |
|  |  | Total |  |  | 182.54 |

**USGG08P12292037** m² SGG CLIMALIT PLUS COOL-LITE XTREME 60-28 neutro alta selectividad 8/12/4+4 (59/28)
Precio: 198.91
Doble acristalamiento SGG CLIMALIT PLUS, formado por un vidrio flotado incoloro de 8mm. con capa magnetrónica de control solar y baja emisividad SGG COOL-LITE XTREME 60-28 (66/33) en cara 2 y un vidrio laminado incoloro SGG STADIP 4+4 de 8mm., clasificado 2B2 según UNE-EN 12600, cámara de aire deshidratado de 12mm de espesor con perfil separador de aluminio y doble sellado perimetral, con U=1,5 W/m²K y RW (C; Ctr)=33 (-1;-5) (dato calculado según ISO140), fijación sobre carpintería con acuñado mediante calzos de apoyo perimetrales y laterales y sellado en frío con silicona neutra, incluso cortes de vidrio y colocación de junquillos, según NTE-FVP-8

| Código | Ud | Descripción | Rendimiento | Precio | Importe |
|---|---|---|---|---|---|
| OGENO01.0050 | h | Oficial 1ª vidriería | 1.150 | 18.07 | 20.78 |
| PSGG08U12292037 | m² | Doble acristalamiento SGG CLIMALIT PLUS COOL-LITE XTREME 60-28 neutro alta selectividad 8/12/4+4 mm (material) | 1.006 | 162.62 | 163.60 |
| PGENP14.0467 | m | Sellado con silicona neutra | 7.000 | 0.98 | 6.86 |
| PSGG04 | u | Pequeño material | 1.500 | 1.25 | 1.88 |
| %CO | % | Costes indirectos | 3 % | 193.12 | 5.79 |
|  |  | Total |  |  | 198.91 |

###### E16ECHSGG524_ Con vidrio laminar interior - dorado

**USGG08P12292031** m² SGG CLIMALIT PLUS COOL-LITE KG Annaeled 137 6/12/4+4 mm
Precio: 167.41
Doble acristalamiento SGG CLIMALIT PLUS, formado por un vidrio flotado incoloro de 6mm. con capa magnetrónica de control solar y baja emisividad SGG COOL-LITE KG Annaeled 137 en cara 2 y un vidrio laminado incoloro SGG STADIP 4+4 de 8mm., clasificado 2B2 según UNE-EN 12600, cámara de aire deshidratado de 12mm de espesor con perfil separador de aluminio y doble sellado perimetral, con U=1,7 W/m²K y RW (C; Ctr)=35 (-2;-5) (dato calculado según ISO140), fijación sobre carpintería con acuñado mediante calzos de apoyo perimetrales y laterales y sellado en frío con silicona neutra, incluso cortes de vidrio y colocación de junquillos, según NTE-FVP-8

| Código | Ud | Descripción | Rendimiento | Precio | Importe |
|---|---|---|---|---|---|
| OGENO01.0050 | h | Oficial 1ª vidriería | 1.150 | 18.07 | 20.78 |
| PSGG08U12292031_ | m² | Doble acristalamiento SGG CLIMALIT PLUS COOL-LITE KG Annaeled 137 6/12/4+4 mm (material) | 1.006 | 132.22 | 133.01 |
| PGENP14.0467 | m | Sellado con silicona neutra | 7.000 | 0.98 | 6.86 |
| PSGG04 | u | Pequeño material | 1.500 | 1.25 | 1.88 |
| %CO | % | Costes indirectos | 3 % | 162.53 | 4.88 |
|  |  | Total |  |  | 167.41 |

**USGG08P12292032_** m² SGG CLIMALIT PLUS COOL-LITE KG Annaeled 137 8/12/4+4 mm
Precio: 175.7
Doble acristalamiento SGG CLIMALIT PLUS, formado por un vidrio flotado incoloro de 6mm. con capa magnetrónica de control solar y baja emisividad SGG COOL-LITE KG Annaeled 137 en cara 2 y un vidrio laminado incoloro SGG STADIP 4+4 de 8mm., clasificado 2B2 según UNE-EN 12600, cámara de aire deshidratado de 12mm de espesor con perfil separador de aluminio y doble sellado perimetral, con U=1,7 W/m²K y RW (C; Ctr)=33 (-2;-6) (dato calculado según ISO140), fijación sobre carpintería con acuñado mediante calzos de apoyo perimetrales y laterales y sellado en frío con silicona neutra, incluso cortes de vidrio y colocación de junquillos, según NTE-FVP-8

| Código | Ud | Descripción | Rendimiento | Precio | Importe |
|---|---|---|---|---|---|
| OGENO01.0050 | h | Oficial 1ª vidriería | 1.150 | 18.07 | 20.78 |
| PSGG08U12292032_ | m² | Doble acristalamiento SGG CLIMALIT PLUS COOL-LITE KG Annaeled 137 8/12/4+4 mm (material) | 1.006 | 140.22 | 141.06 |
| PGENP14.0467 | m | Sellado con silicona neutra | 7.000 | 0.98 | 6.86 |
| PSGG04 | u | Pequeño material | 1.500 | 1.25 | 1.88 |
| %CO | % | Costes indirectos | 3 % | 170.58 | 5.12 |
|  |  | Total |  |  | 175.7 |

###### E16ECHSGG524 Con vidrio laminar interior - verde

**USGG08P12292021** m² SGG CLIMALIT PLUS COOL-LITE KNT 440 verde 6/12/4+4
Precio: 194.6
Doble acristalamiento SGG CLIMALIT PLUS, formado por un vidrio flotado verde de 6mm. con capa magnetrónica de control solar y baja emisividad SGG COOL-LITE KNT 440 en cara 2 y un vidrio laminado incoloro SGG STADIP 4+4 de 8mm., clasificado 2B2 según UNE-EN 12600, cámara de aire deshidratado de 12mm de espesor con perfil separador de aluminio y doble sellado perimetral, con U=1,8 W/m²K y RW (C; Ctr)=38 (-1;-4), fijación sobre carpintería con acuñado mediante calzos de apoyo perimetrales y laterales y sellado en frío con silicona neutra, incluso cortes de vidrio y colocación de junquillos, según NTE-FVP-8

| Código | Ud | Descripción | Rendimiento | Precio | Importe |
|---|---|---|---|---|---|
| OGENO01.0050 | h | Oficial 1ª vidriería | 1.150 | 18.07 | 20.78 |
| PSGG08U12292021 | m² | Doble acristalamiento SGG CLIMALIT PLUS COOL-LITE KNT 440 verde 6/12/4+4 mm (material; 10/10/2008) | 1.006 | 158.46 | 159.41 |
| PGENP14.0467 | m | Sellado con silicona neutra | 7.000 | 0.98 | 6.86 |
| PSGG04 | u | Pequeño material | 1.500 | 1.25 | 1.88 |
| %CO | % | Costes indirectos | 3 % | 188.93 | 5.67 |
|  |  | Total |  |  | 194.6 |

**USGG08P12292022** m² SGG CLIMALIT PLUS COOL-LITE KNT 440 verde 8/12/4+4
Precio: 214.6
Doble acristalamiento SGG CLIMALIT PLUS, formado por un vidrio flotado verde de 8mm. con capa magnetrónica de control solar y baja emisividad SGG COOL-LITE KNT 440 en cara 2 y un vidrio laminado incoloro SGG STADIP 4+4 de 8mm., clasificado 2B2 según UNE-EN 12600, cámara de aire deshidratado de 12mm de espesor con perfil separador de aluminio y doble sellado perimetral, con U=1,8 W/m²K y RW (C; Ctr)=40 (-1;-5), fijación sobre carpintería con acuñado mediante calzos de apoyo perimetrales y laterales y sellado en frío con silicona neutra, incluso cortes de vidrio y colocación de junquillos, según NTE-FVP-8

| Código | Ud | Descripción | Rendimiento | Precio | Importe |
|---|---|---|---|---|---|
| OGENO01.0050 | h | Oficial 1ª vidriería | 1.150 | 18.07 | 20.78 |
| PSGG08U12292022 | m² | Doble acristalamiento SGG CLIMALIT PLUS COOL-LITE KNT 440 verde 8/12/4+4 mm (material; 10/10/2008) | 1.006 | 177.76 | 178.83 |
| PGENP14.0467 | m | Sellado con silicona neutra | 7.000 | 0.98 | 6.86 |
| PSGG04 | u | Pequeño material | 1.500 | 1.25 | 1.88 |
| %CO | % | Costes indirectos | 3 % | 208.35 | 6.25 |
|  |  | Total |  |  | 214.6 |

**USGG08P12292023** m² SGG CLIMALIT PLUS COOL-LITE KNT 455 verde 6/12/4+4
Precio: 194.6
Doble acristalamiento SGG CLIMALIT PLUS, formado por un vidrio flotado verde de 6mm. con capa magnetrónica de control solar y baja emisividad SGG COOL-LITE KNT 455 en cara 2 y un vidrio laminado incoloro SGG STADIP 4+4 de 8mm., clasificado 2B2 según UNE-EN 12600, cámara de aire deshidratado de 12mm de espesor con perfil separador de aluminio y doble sellado perimetral, con U=1,9 W/m²K y RW (C; Ctr)=38 (-1;-4), fijación sobre carpintería con acuñado mediante calzos de apoyo perimetrales y laterales y sellado en frío con silicona neutra, incluso cortes de vidrio y colocación de junquillos, según NTE-FVP-8

| Código | Ud | Descripción | Rendimiento | Precio | Importe |
|---|---|---|---|---|---|
| OGENO01.0050 | h | Oficial 1ª vidriería | 1.150 | 18.07 | 20.78 |
| PSGG08U12292023 | m² | Doble acristalamiento SGG CLIMALIT PLUS COOL-LITE KNT 455 verde 6/12/4+4 mm (material; 10/10/2008) | 1.006 | 158.46 | 159.41 |
| PGENP14.0467 | m | Sellado con silicona neutra | 7.000 | 0.98 | 6.86 |
| PSGG04 | u | Pequeño material | 1.500 | 1.25 | 1.88 |
| %CO | % | Costes indirectos | 3 % | 188.93 | 5.67 |
|  |  | Total |  |  | 194.6 |

**USGG08P12292024** m² SGG CLIMALIT PLUS COOL-LITE KNT 455 verde 8/12/4+4
Precio: 214.6
Doble acristalamiento SGG CLIMALIT PLUS, formado por un vidrio flotado verde de 8mm. con capa magnetrónica de control solar y baja emisividad SGG COOL-LITE KNT 455 en cara 2 y un vidrio laminado incoloro SGG STADIP 4+4 de 8mm., clasificado 2B2 según UNE-EN 12600, cámara de aire deshidratado de 12mm de espesor con perfil separador de aluminio y doble sellado perimetral, con U=1,9 W/m²K y RW (C; Ctr)=40 (-1;-5), fijación sobre carpintería con acuñado mediante calzos de apoyo perimetrales y laterales y sellado en frío con silicona neutra, incluso cortes de vidrio y colocación de junquillos, según NTE-FVP-8

| Código | Ud | Descripción | Rendimiento | Precio | Importe |
|---|---|---|---|---|---|
| OGENO01.0050 | h | Oficial 1ª vidriería | 1.150 | 18.07 | 20.78 |
| PSGG08U12292024 | m² | Doble acristalamiento SGG CLIMALIT PLUS COOL-LITE KNT 455 verde 8/12/4+4 mm (material; 10/10/2008) | 1.006 | 177.76 | 178.83 |
| PGENP14.0467 | m | Sellado con silicona neutra | 7.000 | 0.98 | 6.86 |
| PSGG04 | u | Pequeño material | 1.500 | 1.25 | 1.88 |
| %CO | % | Costes indirectos | 3 % | 208.35 | 6.25 |
|  |  | Total |  |  | 214.6 |

**USGG08P12292025** m² SGG CLIMALIT PLUS COOL-LITE KNT 464 verde 6/12/4+4
Precio: 194.6
Doble acristalamiento SGG CLIMALIT PLUS, formado por un vidrio flotado verde de 6mm. con capa magnetrónica de control solar y baja emisividad SGG COOL-LITE KNT 464 en cara 2 y un vidrio laminado incoloro SGG STADIP 4+4 de 8mm., clasificado 2B2 según UNE-EN 12600, cámara de aire deshidratado de 12mm de espesor con perfil separador de aluminio y doble sellado perimetral, con U=1,9 W/m²K y RW (C; Ctr)=38 (-1;-4), fijación sobre carpintería con acuñado mediante calzos de apoyo perimetrales y laterales y sellado en frío con silicona neutra, incluso cortes de vidrio y colocación de junquillos, según NTE-FVP-8

| Código | Ud | Descripción | Rendimiento | Precio | Importe |
|---|---|---|---|---|---|
| OGENO01.0050 | h | Oficial 1ª vidriería | 1.150 | 18.07 | 20.78 |
| PSGG08U12292025 | m² | Doble acristalamiento SGG CLIMALIT PLUS COOL-LITE KNT 464 verde 6/12/4+4 mm (material; 10/10/2008) | 1.006 | 158.46 | 159.41 |
| PGENP14.0467 | m | Sellado con silicona neutra | 7.000 | 0.98 | 6.86 |
| PSGG04 | u | Pequeño material | 1.500 | 1.25 | 1.88 |
| %CO | % | Costes indirectos | 3 % | 188.93 | 5.67 |
|  |  | Total |  |  | 194.6 |

**USGG08P12292026** m² SGG CLIMALIT PLUS COOL-LITE KNT 464 verde 8/12/4+4
Precio: 214.6
Doble acristalamiento SGG CLIMALIT PLUS, formado por un vidrio flotado verde de 8mm. con capa magnetrónica de control solar y baja emisividad SGG COOL-LITE KNT 464 en cara 2 y un vidrio laminado incoloro SGG STADIP 4+4 de 8mm., clasificado 2B2 según UNE-EN 12600, cámara de aire deshidratado de 12mm de espesor con perfil separador de aluminio y doble sellado perimetral, con U=1,9 W/m²K y RW (C; Ctr)=40 (-1;-5), fijación sobre carpintería con acuñado mediante calzos de apoyo perimetrales y laterales y sellado en frío con silicona neutra, incluso cortes de vidrio y colocación de junquillos, según NTE-FVP-8

| Código | Ud | Descripción | Rendimiento | Precio | Importe |
|---|---|---|---|---|---|
| OGENO01.0050 | h | Oficial 1ª vidriería | 1.150 | 18.07 | 20.78 |
| PSGG08U12292026 | m² | Doble acristalamiento SGG CLIMALIT PLUS COOL-LITE KNT 464 verde 8/12/4+4 mm (material; 10/10/2008) | 1.006 | 177.76 | 178.83 |
| PGENP14.0467 | m | Sellado con silicona neutra | 7.000 | 0.98 | 6.86 |
| PSGG04 | u | Pequeño material | 1.500 | 1.25 | 1.88 |
| %CO | % | Costes indirectos | 3 % | 208.35 | 6.25 |
|  |  | Total |  |  | 214.6 |

###### E16ECHSGG525 Con vidrio laminar interior - azul

**USGG08P12292027** m² SGG CLIMALIT PLUS COOL-LITE KBT 140 azul 6/12/4+4
Precio: 167.41
Doble acristalamiento SGG CLIMALIT PLUS, formado por un vidrio flotado incoloro de 6mm. con capa magnetrónica de control solar y baja emisividad SGG COOL-LITE KBT 140 en cara 2 y un vidrio laminado incoloro SGG STADIP 4+4 de 8mm., clasificado 2B2 según UNE-EN 12600, cámara de aire deshidratado de 12mm de espesor con perfil separador de aluminio y doble sellado perimetral, con U=1,8 W/m²K y RW (C; Ctr)=38 (-1;-4), fijación sobre carpintería con acuñado mediante calzos de apoyo perimetrales y laterales y sellado en frío con silicona neutra, incluso cortes de vidrio y colocación de junquillos, según NTE-FVP-8

| Código | Ud | Descripción | Rendimiento | Precio | Importe |
|---|---|---|---|---|---|
| OGENO01.0050 | h | Oficial 1ª vidriería | 1.150 | 18.07 | 20.78 |
| PSGG08U12292027 | m² | Doble acristalamiento SGG CLIMALIT PLUS COOL-LITE KBT 140 azul 6/12/4+4 mm (material; 10/10/2008) | 1.006 | 132.22 | 133.01 |
| PGENP14.0467 | m | Sellado con silicona neutra | 7.000 | 0.98 | 6.86 |
| PSGG04 | u | Pequeño material | 1.500 | 1.25 | 1.88 |
| %CO | % | Costes indirectos | 3 % | 162.53 | 4.88 |
|  |  | Total |  |  | 167.41 |

**USGG08P12292028** m² SGG CLIMALIT PLUS COOL-LITE KBT 140 azul 8/12/4+4
Precio: 175.7
Doble acristalamiento SGG CLIMALIT PLUS, formado por un vidrio flotado incoloro de 8mm. con capa magnetrónica de control solar y baja emisividad SGG COOL-LITE KBT 140 en cara 2 y un vidrio laminado incoloro SGG STADIP 4+4 de 8mm., clasificado 2B2 según UNE-EN 12600, cámara de aire deshidratado de 12mm de espesor con perfil separador de aluminio y doble sellado perimetral, con U=1,8 W/m²K y RW (C; Ctr)=40 (-1;-5), fijación sobre carpintería con acuñado mediante calzos de apoyo perimetrales y laterales y sellado en frío con silicona neutra, incluso cortes de vidrio y colocación de junquillos, según NTE-FVP-8

| Código | Ud | Descripción | Rendimiento | Precio | Importe |
|---|---|---|---|---|---|
| OGENO01.0050 | h | Oficial 1ª vidriería | 1.150 | 18.07 | 20.78 |
| PSGG08U12292028 | m² | Doble acristalamiento SGG CLIMALIT PLUS COOL-LITE KBT 140 azul 8/12/4+4 mm (material; 10/10/2008) | 1.006 | 140.22 | 141.06 |
| PGENP14.0467 | m | Sellado con silicona neutra | 7.000 | 0.98 | 6.86 |
| PSGG04 | u | Pequeño material | 1.500 | 1.25 | 1.88 |
| %CO | % | Costes indirectos | 3 % | 170.58 | 5.12 |
|  |  | Total |  |  | 175.7 |

###### E16ECHSGG526 Con vidrio laminar interior - verde azulado

**USGG08P12292029** m² SGG CLIMALIT PLUS COOL-LITE KBT 440 verde azulado 6/12/4+4
Precio: 199.53
Doble acristalamiento SGG CLIMALIT PLUS, formado por un vidrio flotado verde de 6mm. con capa magnetrónica de control solar y baja emisividad SGG COOL-LITE KBT 440 en cara 2 y un vidrio laminado incoloro SGG STADIP 4+4 de 8mm., clasificado 2B2 según UNE-EN 12600, cámara de aire deshidratado de 12mm de espesor con perfil separador de aluminio y doble sellado perimetral, con U=1,8 W/m²K y RW (C; Ctr)=38 (-1;-4), fijación sobre carpintería con acuñado mediante calzos de apoyo perimetrales y laterales y sellado en frío con silicona neutra, incluso cortes de vidrio y colocación de junquillos, según NTE-FVP-8

| Código | Ud | Descripción | Rendimiento | Precio | Importe |
|---|---|---|---|---|---|
| OGENO01.0050 | h | Oficial 1ª vidriería | 1.150 | 18.07 | 20.78 |
| PSGG08U12292029 | m² | Doble acristalamiento SGG CLIMALIT PLUS COOL-LITE KBT 440 verde azulado 6/12/4+4 mm (material; 10/10/2008) | 1.006 | 163.22 | 164.20 |
| PGENP14.0467 | m | Sellado con silicona neutra | 7.000 | 0.98 | 6.86 |
| PSGG04 | u | Pequeño material | 1.500 | 1.25 | 1.88 |
| %CO | % | Costes indirectos | 3 % | 193.72 | 5.81 |
|  |  | Total |  |  | 199.53 |

**USGG08P12292030** m² SGG CLIMALIT PLUS COOL-LITE KBT 440 verde azulado 8/12/4+4
Precio: 215.07
Doble acristalamiento SGG CLIMALIT PLUS, formado por un vidrio flotado verde de 8mm. con capa magnetrónica de control solar y baja emisividad SGG COOL-LITE KBT 440 en cara 2 y un vidrio laminado incoloro SGG STADIP 4+4 de 8mm., clasificado 2B2 según UNE-EN 12600, cámara de aire deshidratado de 12mm de espesor con perfil separador de aluminio y doble sellado perimetral, con U=1,8 W/m²K y RW (C; Ctr)=40 (-1;-5), fijación sobre carpintería con acuñado mediante calzos de apoyo perimetrales y laterales y sellado en frío con silicona neutra, incluso cortes de vidrio y colocación de junquillos, según NTE-FVP-8

| Código | Ud | Descripción | Rendimiento | Precio | Importe |
|---|---|---|---|---|---|
| OGENO01.0050 | h | Oficial 1ª vidriería | 1.150 | 18.07 | 20.78 |
| PSGG08U12292030 | m² | Doble acristalamiento SGG CLIMALIT PLUS COOL-LITE KBT 440 verde azulado 8/12/4+4 mm (material; 10/10/2008) | 1.006 | 178.22 | 179.29 |
| PGENP14.0467 | m | Sellado con silicona neutra | 7.000 | 0.98 | 6.86 |
| PSGG04 | u | Pequeño material | 1.500 | 1.25 | 1.88 |
| %CO | % | Costes indirectos | 3 % | 208.81 | 6.26 |
|  |  | Total |  |  | 215.07 |

##### E16ECHSGG6 Autolimpiable c/vidrio de capa control solar y baja emisividad

###### E16ECHSGG61 Con vidrios monolíticos

**USGG08P12301005** m² SGG CLIMALIT PLUS BIOCLEAN + COOL-LITE SKN 154 neutro alta selectividad 6/10/6
Precio: 217.32
Doble acristalamiento SGG CLIMALIT PLUS, formado por un vidrio autolimpiable SGG BIOCLEAN de 6mm con capa magnetrónica de control solar y baja emisividad SGG COOL-LITE SKN 154 (54/32) en cara 2 y un vidrio flotado incoloro SGG PLANICLEAR de 6mm, cámara de aire deshidratado de 10mm de espesor con perfil separador de aluminio y doble sellado perimetral, con U=1,8W /m²K y RW (C; Ctr)=33(-1;-3), fijación sobre carpintería con acuñado mediante calzos de apoyo perimetrales y laterales y sellado en frío con silicona compatible con Bioclean,incluso cortes de vidrio y colocación de junquillos, según NTE-FVP-8

| Código | Ud | Descripción | Rendimiento | Precio | Importe |
|---|---|---|---|---|---|
| OGENO01.0050 | h | Oficial 1ª vidriería | 1.150 | 18.07 | 20.78 |
| PSGG08P12301005 | m² | Doble acristalamiento autolimpiable SGG CLIMALIT PLUS BIOCLEAN + COOL-LITE SKN 154 NEUTRO alta selectividad 6/10/6 mm (material) | 1.006 | 176.49 | 177.55 |
| PSGGSIL01 | m | Sellado silicona compatible SGG BIOCLEAN | 7.000 | 1.54 | 10.78 |
| PSGG04 | u | Pequeño material | 1.500 | 1.25 | 1.88 |
| %CO | % | Costes indirectos | 3 % | 210.99 | 6.33 |
|  |  | Total |  |  | 217.32 |

**USGG08P12301006** m² SGG CLIMALIT PLUS BIOCLEAN + COOL-LITE SKN 154 neutro alta selectividad 6/12/6
Precio: 217.83
Doble acristalamiento SGG CLIMALIT PLUS, formado por un vidrio autolimpiable SGG BIOCLEAN de 6mm con capa magnetrónica de control solar y baja emisividad SGG COOL-LITE SKN 154 (54/32) en cara 2 y un vidrio flotado incoloro SGG PLANICLEAR de 6mm, cámara de aire deshidratado de 12mm de espesor con perfil separador de aluminio y doble sellado perimetral, con U=1,6W/m²K y RW (C; Ctr)=33(-1;-3), fijación sobre carpintería con acuñado mediante calzos de apoyo perimetrales y laterales y sellado en frío con silicona compatible con Bioclean, incluso cortes de vidrio y colocación de junquillos, según NTE-FVP-8

| Código | Ud | Descripción | Rendimiento | Precio | Importe |
|---|---|---|---|---|---|
| OGENO01.0050 | h | Oficial 1ª vidriería | 1.150 | 18.07 | 20.78 |
| PSGG08P12301006 | m² | Doble acristalamiento autolimpiable SGG CLIMALIT PLUS BIOCLEAN + COOL-LITE SKN 154 NEUTRO alta selectividad 6/12/6 mm (material) | 1.006 | 176.99 | 178.05 |
| PSGGSIL01 | m | Sellado silicona compatible SGG BIOCLEAN | 7.000 | 1.54 | 10.78 |
| PSGG04 | u | Pequeño material | 1.500 | 1.25 | 1.88 |
| %CO | % | Costes indirectos | 3 % | 211.49 | 6.34 |
|  |  | Total |  |  | 217.83 |

#### E16ECZSGG SAINT-GOBAIN GLASS - con vidrio impreso

##### E16ECZSGG1 Incoloro tradicional

**USGG08P121111001** m² SGG CLIMALIT MASTERGLASS incoloro 4/6/4
Precio: 74.89
Doble acristalamiento SGG CLIMALIT, formado por un vidrio float incoloro SGG PLANICLEAR de 4mm y un vidrio impreso incoloro SGG MASTERGLASS de 4mm.Cámara de aire deshidratado de 6mm de espesor con perfil separador de aluminio y doble sellado perimetral, con U=3,3 W/m²K y RW (C; Ctr)=26(-1;-2) (dato calculado según ISO140), fijación sobre carpintería con acuñado mediante calzos de apoyo perimetrales y laterales y sellado en frío con silicona neutra, incluso cortes de vidrio y colocación de junquillos, según NTE-FVP-8

| Código | Ud | Descripción | Rendimiento | Precio | Importe |
|---|---|---|---|---|---|
| OGENO01.0050 | h | Oficial 1ª vidriería | 0.200 | 18.07 | 3.61 |
| PSGG08U121111001 | m² | Doble acristalamiento incoloro SGG CLIMALIT MASTERGLASS 4/6/4 (material; 10/10/2008) | 1.006 | 60 | 60.36 |
| PGENP14.0467 | m | Sellado con silicona neutra | 7.000 | 0.98 | 6.86 |
| PSGG04 | u | Pequeño material | 1.500 | 1.25 | 1.88 |
| %CO | % | Costes indirectos | 3 % | 72.71 | 2.18 |
|  |  | Total |  |  | 74.89 |

**USGG08P121111002** m² SGG CLIMALIT MASTERGLASS incoloro 4/8/4
Precio: 75.41
Doble acristalamiento SGG CLIMALIT, formado por un vidrio float incoloro SGG PLANICLEAR de 4mm y un vidrio impreso incoloro SGG MASTERGLASS de 4mm. Cámara de aire deshidratado de 8mm de espesor con perfil separador de aluminio y doble sellado perimetral, con U=3,1 W/m²K y RW (C; Ctr)=30 (-1;-3), fijación sobre carpintería con acuñado mediante calzos de apoyo perimetrales y laterales y sellado en frío con silicona neutra, incluso cortes de vidrio y colocación de junquillos, según NTE-FVP-8

| Código | Ud | Descripción | Rendimiento | Precio | Importe |
|---|---|---|---|---|---|
| OGENO01.0050 | h | Oficial 1ª vidriería | 0.200 | 18.07 | 3.61 |
| PSGG08U121111002 | m² | Doble acristalamiento incoloro SGG CLIMALIT MASTERGLASS 4/8/4 (material; 10/10/2008) | 1.006 | 60.5 | 60.86 |
| PGENP14.0467 | m | Sellado con silicona neutra | 7.000 | 0.98 | 6.86 |
| PSGG04 | u | Pequeño material | 1.500 | 1.25 | 1.88 |
| %CO | % | Costes indirectos | 3 % | 73.21 | 2.20 |
|  |  | Total |  |  | 75.41 |

**USGG08P121111003** m² SGG CLIMALIT MASTERGLASS incoloro 4/10/4
Precio: 76.96
Doble acristalamiento SGG CLIMALIT, formado por un vidrio float incoloro SGG PLANICLEAR de 4mm y un vidrio impreso incoloro SGG MASTERGLASS de 4mm. Cámara de aire deshidratado de 10mm de espesor con perfil separador de aluminio y doble sellado perimetral, con U=3 W/m²K, fijación sobre carpintería con acuñado mediante calzos de apoyo perimetrales y laterales y sellado en frío con silicona neutra, incluso cortes de vidrio y colocación de junquillos, según NTE-FVP-8

| Código | Ud | Descripción | Rendimiento | Precio | Importe |
|---|---|---|---|---|---|
| OGENO01.0050 | h | Oficial 1ª vidriería | 0.200 | 18.07 | 3.61 |
| PSGG08U121111003 | m² | Doble acristalamiento incoloro SGG CLIMALIT MASTERGLASS 4/10/4 (material; 10/10/2008) | 1.006 | 62 | 62.37 |
| PGENP14.0467 | m | Sellado con silicona neutra | 7.000 | 0.98 | 6.86 |
| PSGG04 | u | Pequeño material | 1.500 | 1.25 | 1.88 |
| %CO | % | Costes indirectos | 3 % | 74.72 | 2.24 |
|  |  | Total |  |  | 76.96 |

**USGG08P121111004** m² SGG CLIMALIT MASTERGLASS incoloro 4/12/4
Precio: 77.54
Doble acristalamiento SGG CLIMALIT, formado por un vidrio float incoloro SGG PLANICLEAR de 4mm y un vidrio impreso incoloro SGG MASTERGLASS de 4mm.Cámara de aire deshidratado de 12mm de espesor con perfil separador de aluminio y doble sellado perimetral, con U=2,9 W/m²K y RW (C; Ctr)=30(0;-3), fijación sobre carpintería con acuñado mediante calzos de apoyo perimetrales y laterales y sellado en frío con silicona neutra, incluso cortes de vidrio y colocación de junquillos, según NTE-FVP-8

| Código | Ud | Descripción | Rendimiento | Precio | Importe |
|---|---|---|---|---|---|
| OGENO01.0050 | h | Oficial 1ª vidriería | 0.200 | 18.07 | 3.61 |
| PSGG08U121111004 | m² | Doble acristalamiento incoloro SGG CLIMALIT MASTERGLASS 4/12/4 (material; 10/10/2008) | 1.006 | 62.55 | 62.93 |
| PGENP14.0467 | m | Sellado con silicona neutra | 7.000 | 0.98 | 6.86 |
| PSGG04 | u | Pequeño material | 1.500 | 1.25 | 1.88 |
| %CO | % | Costes indirectos | 3 % | 75.28 | 2.26 |
|  |  | Total |  |  | 77.54 |

**USGG08P121111005** m² SGG CLIMALIT MASTERGLASS incoloro 4/16/4
Precio: 78
Doble acristalamiento SGG CLIMALIT, formado por un vidrio float incoloro SGG PLANICLEAR de 4mm y un vidrio impreso incoloro SGG MASTERGLASS de 4mm. Cámara de aire deshidratado de 16mm de espesor con perfil separador de aluminio y doble sellado perimetral, con U=2,7 W/m²K, fijación sobre carpintería con acuñado mediante calzos de apoyo perimetrales y laterales y sellado en frío con silicona neutra, incluso cortes de vidrio y colocación de junquillos, según NTE-FVP-8

| Código | Ud | Descripción | Rendimiento | Precio | Importe |
|---|---|---|---|---|---|
| OGENO01.0050 | h | Oficial 1ª vidriería | 0.200 | 18.07 | 3.61 |
| PSGG08U121111005 | m² | Doble acristalamiento incoloro SGG CLIMALIT MASTERGLASS 4/16/4 (material; 10/10/2008) | 1.006 | 63 | 63.38 |
| PGENP14.0467 | m | Sellado con silicona neutra | 7.000 | 0.98 | 6.86 |
| PSGG04 | u | Pequeño material | 1.500 | 1.25 | 1.88 |
| %CO | % | Costes indirectos | 3 % | 75.73 | 2.27 |
|  |  | Total |  |  | 78 |

**USGG08P121111006** m² SGG CLIMALIT MASTERGLASS incoloro 6/10/6
Precio: 85.25
Doble acristalamiento SGG CLIMALIT, formado por un vidrio float incoloro SGG PLANICLEAR de 6mm y un vidrio impreso incoloro SGG MASTERGLASS de 6mm. Cámara de aire deshidratado de 10mm de espesor con perfil separador de aluminio y doble sellado perimetral, con U=2,9 W/m²K y RW (C; Ctr)=32 (0;-2), fijación sobre carpintería con acuñado mediante calzos de apoyo perimetrales y laterales y sellado en frío con silicona neutra, incluso cortes de vidrio y colocación de junquillos, según NTE-FVP-8

| Código | Ud | Descripción | Rendimiento | Precio | Importe |
|---|---|---|---|---|---|
| OGENO01.0050 | h | Oficial 1ª vidriería | 0.200 | 18.07 | 3.61 |
| PSGG08U121111006 | m² | Doble acristalamiento incoloro SGG CLIMALIT MASTERGLASS 6/10/6 (material; 10/10/2008) | 1.006 | 70 | 70.42 |
| PGENP14.0467 | m | Sellado con silicona neutra | 7.000 | 0.98 | 6.86 |
| PSGG04 | u | Pequeño material | 1.500 | 1.25 | 1.88 |
| %CO | % | Costes indirectos | 3 % | 82.77 | 2.48 |
|  |  | Total |  |  | 85.25 |

**USGG08P121111007** m² SGG CLIMALIT MASTERGLASS incoloro 6/12/6
Precio: 86.29
Doble acristalamiento SGG CLIMALIT, formado por un vidrio float incoloro SGG PLANICLEAR de 6mm y un vidrio impreso incoloro SGG MASTERGLASS de 6mm.Cámara de aire deshidratado de 12mm de espesor con perfil separador de aluminio y doble sellado perimetral, con U=2,9 W/m²K y RW (C; Ctr)=33(-1;-3), fijación sobre carpintería con acuñado mediante calzos de apoyo perimetrales y laterales y sellado en frío con silicona neutra, incluso cortes de vidrio y colocación de junquillos, según NTE-FVP-8

| Código | Ud | Descripción | Rendimiento | Precio | Importe |
|---|---|---|---|---|---|
| OGENO01.0050 | h | Oficial 1ª vidriería | 0.200 | 18.07 | 3.61 |
| PSGG08U121111007 | m² | Doble acristalamiento incoloro SGG CLIMALIT MASTERGLASS 6/12/6 (material; 10/10/2008) | 1.006 | 71 | 71.43 |
| PGENP14.0467 | m | Sellado con silicona neutra | 7.000 | 0.98 | 6.86 |
| PSGG04 | u | Pequeño material | 1.500 | 1.25 | 1.88 |
| %CO | % | Costes indirectos | 3 % | 83.78 | 2.51 |
|  |  | Total |  |  | 86.29 |

**USGG08P121111008** m² SGG CLIMALIT MASTERGLASS incoloro 6/16/6
Precio: 87.32
Doble acristalamiento SGG CLIMALIT, formado por un vidrio float incoloro SGG PLANICLEAR de 6mm y un vidrio impreso incoloro SGG MASTERGLASS de 6mm. Cámara de aire deshidratado de 16mm de espesor con perfil separador de aluminio y doble sellado perimetral, con U=2,7 W/m²K y RW (C; Ctr)=33 (-1;-5), fijación sobre carpintería con acuñado mediante calzos de apoyo perimetrales y laterales y sellado en frío con silicona neutra, incluso cortes de vidrio y colocación de junquillos, según NTE-FVP-8

| Código | Ud | Descripción | Rendimiento | Precio | Importe |
|---|---|---|---|---|---|
| OGENO01.0050 | h | Oficial 1ª vidriería | 0.200 | 18.07 | 3.61 |
| PSGG08U121111008 | m² | Doble acristalamiento incoloro SGG CLIMALIT MASTERGLASS 6/16/6 (material; 10/10/2008) | 1.006 | 72 | 72.43 |
| PGENP14.0467 | m | Sellado con silicona neutra | 7.000 | 0.98 | 6.86 |
| PSGG04 | u | Pequeño material | 1.500 | 1.25 | 1.88 |
| %CO | % | Costes indirectos | 3 % | 84.78 | 2.54 |
|  |  | Total |  |  | 87.32 |

##### E16ECZSGG2 Incoloro de diseño

###### E16ECZSGG21 Incoloro de diseño - modelo THELA

**USGG08P121112003** m² SGG CLIMALIT THELA incoloro 4/10/4
Precio: 66.6
Doble acristalamiento SGG CLIMALIT, formado por un vidrio float incoloro SGG PLANICLEAR de 4mm y un vidrio impreso incoloro SGG THELA de 4mm.Cámara de aire deshidratado de 10mm de espesor con perfil separador de aluminio y doble sellado perimetral, con U=3 W/m²K, fijación sobre carpintería con acuñado mediante calzos de apoyo perimetrales y laterales y sellado en frío con silicona neutra, incluso cortes de vidrio y colocación de junquillos, según NTE-FVP-8

| Código | Ud | Descripción | Rendimiento | Precio | Importe |
|---|---|---|---|---|---|
| OGENO01.0050 | h | Oficial 1ª vidriería | 0.200 | 18.07 | 3.61 |
| PSGG08U121112003 | m² | Doble acristalamiento incoloro SGG CLIMALIT THELA 4/10/4 (material; 10/10/2008) | 1.006 | 52 | 52.31 |
| PGENP14.0467 | m | Sellado con silicona neutra | 7.000 | 0.98 | 6.86 |
| PSGG04 | u | Pequeño material | 1.500 | 1.25 | 1.88 |
| %CO | % | Costes indirectos | 3 % | 64.66 | 1.94 |
|  |  | Total |  |  | 66.6 |

**USGG08P121112004** m² SGG CLIMALIT THELA incoloro 4/12/4
Precio: 67.64
Doble acristalamiento SGG CLIMALIT, formado por un vidrio float incoloro SGG PLANICLEAR de 4mm y un vidrio impreso incoloro SGG THELA de 4mm.Cámara de aire deshidratado de 12mm de espesor con perfil separador de aluminio y doble sellado perimetral, con U=2,9W/m²K y RW (C; Ctr)=30(-0;-3), fijación sobre carpintería con acuñado mediante calzos de apoyo perimetrales y laterales y sellado en frío con silicona neutra, incluso cortes de vidrio y colocación de junquillos, según NTE-FVP-8

| Código | Ud | Descripción | Rendimiento | Precio | Importe |
|---|---|---|---|---|---|
| OGENO01.0050 | h | Oficial 1ª vidriería | 0.200 | 18.07 | 3.61 |
| PSGG08U121112004 | m² | Doble acristalamiento incoloro SGG CLIMALIT THELA 4/12/4 (material; 10/10/2008) | 1.006 | 53 | 53.32 |
| PGENP14.0467 | m | Sellado con silicona neutra | 7.000 | 0.98 | 6.86 |
| PSGG04 | u | Pequeño material | 1.500 | 1.25 | 1.88 |
| %CO | % | Costes indirectos | 3 % | 65.67 | 1.97 |
|  |  | Total |  |  | 67.64 |

**USGG08P121112005** m² SGG CLIMALIT THELA incoloro 4/16/4
Precio: 68.67
Doble acristalamiento SGG CLIMALIT, formado por un vidrio float incoloro SGG PLANICLEAR de 4mm y un vidrio impreso incoloro SGG THELA de 4mm.Cámara de aire deshidratado de 16mm de espesor con perfil separador de aluminio y doble sellado perimetral, con U=2,7 W/m²K, fijación sobre carpintería con acuñado mediante calzos de apoyo perimetrales y laterales y sellado en frío con silicona neutra, incluso cortes de vidrio y colocación de junquillos, según NTE-FVP-8

| Código | Ud | Descripción | Rendimiento | Precio | Importe |
|---|---|---|---|---|---|
| OGENO01.0050 | h | Oficial 1ª vidriería | 0.200 | 18.07 | 3.61 |
| PSGG08U121112005 | m² | Doble acristalamiento incoloro SGG CLIMALIT THELA 4/16/4 (material; 10/10/2008) | 1.006 | 54 | 54.32 |
| PGENP14.0467 | m | Sellado con silicona neutra | 7.000 | 0.98 | 6.86 |
| PSGG04 | u | Pequeño material | 1.500 | 1.25 | 1.88 |
| %CO | % | Costes indirectos | 3 % | 66.67 | 2.00 |
|  |  | Total |  |  | 68.67 |

**USGG08P121112006** m² SGG CLIMALIT THELA incoloro 6/10/6
Precio: 74.89
Doble acristalamiento SGG CLIMALIT, formado por un vidrio float incoloro SGG PLANICLEAR de 6mm y un vidrio impreso incoloro SGG THELA de 6mm.Cámara de aire deshidratado de 10mm de espesor con perfil separador de aluminio y doble sellado perimetral, con U=2,9 W/m²K y RW (C; Ctr)=32 (0;-2), fijación sobre carpintería con acuñado mediante calzos de apoyo perimetrales y laterales y sellado en frío con silicona neutra, incluso cortes de vidrio y colocación de junquillos, según NTE-FVP-8

| Código | Ud | Descripción | Rendimiento | Precio | Importe |
|---|---|---|---|---|---|
| OGENO01.0050 | h | Oficial 1ª vidriería | 0.200 | 18.07 | 3.61 |
| PSGG08U121112006 | m² | Doble acristalamiento incoloro SGG CLIMALIT THELA 6/10/6 (material; 10/10/2008) | 1.006 | 60 | 60.36 |
| PGENP14.0467 | m | Sellado con silicona neutra | 7.000 | 0.98 | 6.86 |
| PSGG04 | u | Pequeño material | 1.500 | 1.25 | 1.88 |
| %CO | % | Costes indirectos | 3 % | 72.71 | 2.18 |
|  |  | Total |  |  | 74.89 |

**USGG08P121112007** m² SGG CLIMALIT THELA incoloro 6/12/6
Precio: 75.93
Doble acristalamiento SGG CLIMALIT, formado por un vidrio float incoloro SGG PLANICLEAR de 6mm y un vidrio impreso incoloro SGG THELA de 6mm.Cámara de aire deshidratado de 12mm de espesor con perfil separador de aluminio y doble sellado perimetral, con U=2,9 W/m²K y RW (C; Ctr)=33(-1;-3), fijación sobre carpintería con acuñado mediante calzos de apoyo perimetrales y laterales y sellado en frío con silicona neutra, incluso cortes de vidrio y colocación de junquillos, según NTE-FVP-8

| Código | Ud | Descripción | Rendimiento | Precio | Importe |
|---|---|---|---|---|---|
| OGENO01.0050 | h | Oficial 1ª vidriería | 0.200 | 18.07 | 3.61 |
| PSGG08U121112007 | m² | Doble acristalamiento incoloro SGG CLIMALIT THELA 6/12/6 (material; 10/10/2008) | 1.006 | 61 | 61.37 |
| PGENP14.0467 | m | Sellado con silicona neutra | 7.000 | 0.98 | 6.86 |
| PSGG04 | u | Pequeño material | 1.500 | 1.25 | 1.88 |
| %CO | % | Costes indirectos | 3 % | 73.72 | 2.21 |
|  |  | Total |  |  | 75.93 |

**USGG08P121112008** m² SGG CLIMALIT THELA incoloro 6/16/6
Precio: 76.96
Doble acristalamiento SGG CLIMALIT, formado por un vidrio float incoloro SGG PLANICLEAR de 6mm y un vidrio impreso incoloro SGG THELA de 6mm.Cámara de aire deshidratado de 16mm de espesor con perfil separador de aluminio y doble sellado perimetral, con U=2,7 W/m²K y RW (C; Ctr)=33 (-1;-5), fijación sobre carpintería con acuñado mediante calzos de apoyo perimetrales y laterales y sellado en frío con silicona neutra, incluso cortes de vidrio y colocación de junquillos, según NTE-FVP-8

| Código | Ud | Descripción | Rendimiento | Precio | Importe |
|---|---|---|---|---|---|
| OGENO01.0050 | h | Oficial 1ª vidriería | 0.200 | 18.07 | 3.61 |
| PSGG08U121112008 | m² | Doble acristalamiento incoloro SGG CLIMALIT THELA 6/16/6 (material; 10/10/2008) | 1.006 | 62 | 62.37 |
| PGENP14.0467 | m | Sellado con silicona neutra | 7.000 | 0.98 | 6.86 |
| PSGG04 | u | Pequeño material | 1.500 | 1.25 | 1.88 |
| %CO | % | Costes indirectos | 3 % | 74.72 | 2.24 |
|  |  | Total |  |  | 76.96 |

###### E16ECZSGG22 Incoloro de diseño - modelo MARIS

**USGG08P121112011** m² SGG CLIMALIT MARIS incoloro 4/10/4
Precio: 66.6
Doble acristalamiento SGG CLIMALIT, formado por un vidrio float incoloro SGG PLANICLEAR de 4mm y un vidrio impreso incoloro SGG MARIS de 4mm.Cámara de aire deshidratado de 10mm de espesor con perfil separador de aluminio y doble sellado perimetral, con U=3 W/m²K, fijación sobre carpintería con acuñado mediante calzos de apoyo perimetrales y laterales y sellado en frío con silicona neutra, incluso cortes de vidrio y colocación de junquillos, según NTE-FVP-8

| Código | Ud | Descripción | Rendimiento | Precio | Importe |
|---|---|---|---|---|---|
| OGENO01.0050 | h | Oficial 1ª vidriería | 0.200 | 18.07 | 3.61 |
| PSGG08U121112011 | m² | Doble acristalamiento incoloro SGG CLIMALIT MARIS 4/10/4 (material; 10/10/2008) | 1.006 | 52 | 52.31 |
| PGENP14.0467 | m | Sellado con silicona neutra | 7.000 | 0.98 | 6.86 |
| PSGG04 | u | Pequeño material | 1.500 | 1.25 | 1.88 |
| %CO | % | Costes indirectos | 3 % | 64.66 | 1.94 |
|  |  | Total |  |  | 66.6 |

**USGG08P121112012** m² SGG CLIMALIT MARIS incoloro 4/12/4
Precio: 67.64
Doble acristalamiento SGG CLIMALIT, formado por un vidrio float incoloro SGG PLANICLEAR de 4mm y un vidrio impreso incoloro SGG MARIS de 4mm.Cámara de aire deshidratado de 12mm de espesor con perfil separador de aluminio y doble sellado perimetral, con U=2,9 W/m²K y RW (C; Ctr)=30(-0;-3), fijación sobre carpintería con acuñado mediante calzos de apoyo perimetrales y laterales y sellado en frío con silicona neutra, incluso cortes de vidrio y colocación de junquillos, según NTE-FVP-8

| Código | Ud | Descripción | Rendimiento | Precio | Importe |
|---|---|---|---|---|---|
| OGENO01.0050 | h | Oficial 1ª vidriería | 0.200 | 18.07 | 3.61 |
| PSGG08U121112012 | m² | Doble acristalamiento incoloro SGG CLIMALIT MARIS 4/12/4 (material; 10/10/2008) | 1.006 | 53 | 53.32 |
| PGENP14.0467 | m | Sellado con silicona neutra | 7.000 | 0.98 | 6.86 |
| PSGG04 | u | Pequeño material | 1.500 | 1.25 | 1.88 |
| %CO | % | Costes indirectos | 3 % | 65.67 | 1.97 |
|  |  | Total |  |  | 67.64 |

**USGG08P121112013** m² SGG CLIMALIT MARIS incoloro 4/16/4
Precio: 68.67
Doble acristalamiento SGG CLIMALIT, formado por un vidrio float incoloro SGG PLANICLEAR de 4mm y un vidrio impreso incoloro SGG MARIS de 4mm.Cámara de aire deshidratado de 16mm de espesor con perfil separador de aluminio y doble sellado perimetral, con U=2,7 W/m²K, fijación sobre carpintería con acuñado mediante calzos de apoyo perimetrales y laterales y sellado en frío con silicona neutra, incluso cortes de vidrio y colocación de junquillos, según NTE-FVP-8

| Código | Ud | Descripción | Rendimiento | Precio | Importe |
|---|---|---|---|---|---|
| OGENO01.0050 | h | Oficial 1ª vidriería | 0.200 | 18.07 | 3.61 |
| PSGG08U121112013 | m² | Doble acristalamiento incoloro SGG CLIMALIT MARIS 4/16/4 (material; 10/10/2008) | 1.006 | 54 | 54.32 |
| PGENP14.0467 | m | Sellado con silicona neutra | 7.000 | 0.98 | 6.86 |
| PSGG04 | u | Pequeño material | 1.500 | 1.25 | 1.88 |
| %CO | % | Costes indirectos | 3 % | 66.67 | 2.00 |
|  |  | Total |  |  | 68.67 |

**USGG08P121112014** m² SGG CLIMALIT MARIS incoloro 6/10/6
Precio: 74.89
Doble acristalamiento SGG CLIMALIT, formado por un vidrio float incoloro SGG PLANICLEAR de 6mm y un vidrio impreso incoloro SGG MARIS de 6mm.Cámara de aire deshidratado de 10mm de espesor con perfil separador de aluminio y doble sellado perimetral, con U=2,9 W/m²K y RW (C; Ctr)=32 (0;-2), fijación sobre carpintería con acuñado mediante calzos de apoyo perimetrales y laterales y sellado en frío con silicona neutra, incluso cortes de vidrio y colocación de junquillos, según NTE-FVP-8

| Código | Ud | Descripción | Rendimiento | Precio | Importe |
|---|---|---|---|---|---|
| OGENO01.0050 | h | Oficial 1ª vidriería | 0.200 | 18.07 | 3.61 |
| PSGG08U121112014 | m² | Doble acristalamiento incoloro SGG CLIMALIT MARIS 6/10/6 (material; 10/10/2008) | 1.006 | 60 | 60.36 |
| PGENP14.0467 | m | Sellado con silicona neutra | 7.000 | 0.98 | 6.86 |
| PSGG04 | u | Pequeño material | 1.500 | 1.25 | 1.88 |
| %CO | % | Costes indirectos | 3 % | 72.71 | 2.18 |
|  |  | Total |  |  | 74.89 |

**USGG08P121112015** m² SGG CLIMALIT MARIS incoloro 6/12/6
Precio: 75.93
Doble acristalamiento SGG CLIMALIT, formado por un vidrio float incoloro SGG PLANICLEAR de 6mm y un vidrio impreso incoloro SGG MARIS de 6mm.Cámara de aire deshidratado de 12mm de espesor con perfil separador de aluminio y doble sellado perimetral, con U=2,9 W/m²K y RW (C; Ctr)=33(-1;-3), fijación sobre carpintería con acuñado mediante calzos de apoyo perimetrales y laterales y sellado en frío con silicona neutra, incluso cortes de vidrio y colocación de junquillos, según NTE-FVP-8

| Código | Ud | Descripción | Rendimiento | Precio | Importe |
|---|---|---|---|---|---|
| OGENO01.0050 | h | Oficial 1ª vidriería | 0.200 | 18.07 | 3.61 |
| PSGG08U121112015 | m² | Doble acristalamiento incoloro SGG CLIMALIT MARIS 6/12/6 (material; 10/10/2008) | 1.006 | 61 | 61.37 |
| PGENP14.0467 | m | Sellado con silicona neutra | 7.000 | 0.98 | 6.86 |
| PSGG04 | u | Pequeño material | 1.500 | 1.25 | 1.88 |
| %CO | % | Costes indirectos | 3 % | 73.72 | 2.21 |
|  |  | Total |  |  | 75.93 |

**USGG08P121112016** m² SGG CLIMALIT MARIS incoloro 6/16/6
Precio: 76.96
Doble acristalamiento SGG CLIMALIT, formado por un vidrio float incoloro SGG PLANICLEAR de 6mm y un vidrio impreso incoloro SGG MARIS de 6mm.Cámara de aire deshidratado de 16mm de espesor con perfil separador de aluminio y doble sellado perimetral, con U=2,7 W/m²K y RW (C; Ctr)=33 (-1;-5), fijación sobre carpintería con acuñado mediante calzos de apoyo perimetrales y laterales y sellado en frío con silicona neutra, incluso cortes de vidrio y colocación de junquillos, según NTE-FVP-8

| Código | Ud | Descripción | Rendimiento | Precio | Importe |
|---|---|---|---|---|---|
| OGENO01.0050 | h | Oficial 1ª vidriería | 0.200 | 18.07 | 3.61 |
| PSGG08U121112016 | m² | Doble acristalamiento incoloro SGG CLIMALIT MARIS 6/16/6 (material; 10/10/2008) | 1.006 | 62 | 62.37 |
| PGENP14.0467 | m | Sellado con silicona neutra | 7.000 | 0.98 | 6.86 |
| PSGG04 | u | Pequeño material | 1.500 | 1.25 | 1.88 |
| %CO | % | Costes indirectos | 3 % | 74.72 | 2.24 |
|  |  | Total |  |  | 76.96 |

#### E16ECHSGG SAINT-GOBAIN GLASS - con vidrio de baja emisividad

##### E16ECHSGG1 Con vidrio de capa de baja emisividad incoloro

###### E16ECHSGG11 SGG CLIMALIT PLUS PLANITHERM XN (cara 2)

**USGG08P1215063** m² SGG CLIMALIT PLUS PLANITHERM XN 4*/10/4
Precio: 54.17
Doble acristalamiento SGG CLIMALIT PLUS, formado por un vidrio bajo emisivo, SGG PLANITHERM XN, capa en cara 2, incoloro de 4mm y un vidrio float SGG PLANICLEAR incoloro de 4mm, cámara de aire deshidratado de 10mm de espesor con perfil separador de aluminio y doble sellado perimetral, con U=1,8W/m²K y RW (C; Ctr)=30(-1;-3) (valor estimado), fijación sobre carpintería con acuñado mediante calzos de apoyo perimetrales y laterales y sellado en frío con silicona neutra, incluso cortes de vidrio y colocación de junquillos, según NTE-FVP-8

| Código | Ud | Descripción | Rendimiento | Precio | Importe |
|---|---|---|---|---|---|
| OGENO01.0050 | h | Oficial 1ª vidriería | 0.200 | 18.07 | 3.61 |
| PSGG08U1215063 | m² | Doble acristalamiento incoloro,de baja emisividad SGG CLIMALIT PLUS PLANITHERM XN 4*/10/4 (material) | 1.006 | 40 | 40.24 |
| PGENP14.0467 | m | Sellado con silicona neutra | 7.000 | 0.98 | 6.86 |
| PSGG04 | u | Pequeño material | 1.500 | 1.25 | 1.88 |
| %CO | % | Costes indirectos | 3 % | 52.59 | 1.58 |
|  |  | Total |  |  | 54.17 |

**USGG08P1215064** m² SGG CLIMALIT PLUS PLANITHERM XN 4*/12/4
Precio: 54.68
Doble acristalamiento SGG CLIMALIT PLUS, formado por un vidrio bajo emisivo, SGG PLANITHERM XN, capa en cara 2, incoloro de 4mm y un vidrio float SGG PLANICLEAR incoloro de 4mm, cámara de aire deshidratado de 12mm de espesor con perfil separador de aluminio y doble sellado perimetral, con U=1,6W/m²K y RW (C; Ctr)=30(0;-3) (valor estimado), fijación sobre carpintería con acuñado mediante calzos de apoyo perimetrales y laterales y sellado en frío con silicona neutra, incluso cortes de vidrio y colocación de junquillos, según NTE-FVP-8

| Código | Ud | Descripción | Rendimiento | Precio | Importe |
|---|---|---|---|---|---|
| OGENO01.0050 | h | Oficial 1ª vidriería | 0.200 | 18.07 | 3.61 |
| PSGG08U1215064 | m² | Doble acristalamiento incoloro,de baja emisividad SGG CLIMALIT PLUS PLANITHERM XN 4*/12/4 (material) | 1.006 | 40.5 | 40.74 |
| PGENP14.0467 | m | Sellado con silicona neutra | 7.000 | 0.98 | 6.86 |
| PSGG04 | u | Pequeño material | 1.500 | 1.25 | 1.88 |
| %CO | % | Costes indirectos | 3 % | 53.09 | 1.59 |
|  |  | Total |  |  | 54.68 |

**USGG08P1215065** m² SGG CLIMALIT PLUS PLANITHERM XN 4*/16/4
Precio: 55.72
Doble acristalamiento SGG CLIMALIT PLUS, formado por un vidrio bajo emisivo, SGG PLANITHERM XN, capa en cara 2, incoloro de 4mm y un vidrio float SGG PLANICLEAR incoloro de 4mm, cámara de aire deshidratado de 16mm de espesor con perfil separador de aluminio y doble sellado perimetral, con U=1,4W/m²K y RW (C; Ctr)=30(0;-3) (valor estimado), fijación sobre carpintería con acuñado mediante calzos de apoyo perimetrales y laterales y sellado en frío con silicona neutra, incluso cortes de vidrio y colocación de junquillos, según NTE-FVP-8

| Código | Ud | Descripción | Rendimiento | Precio | Importe |
|---|---|---|---|---|---|
| OGENO01.0050 | h | Oficial 1ª vidriería | 0.200 | 18.07 | 3.61 |
| PSGG08U1215065 | m² | Doble acristalamiento incoloro,de baja emisividad SGG CLIMALIT PLUS PLANITHERM XN 4*/16/4 (material) | 1.006 | 41.5 | 41.75 |
| PGENP14.0467 | m | Sellado con silicona neutra | 7.000 | 0.98 | 6.86 |
| PSGG04 | u | Pequeño material | 1.500 | 1.25 | 1.88 |
| %CO | % | Costes indirectos | 3 % | 54.10 | 1.62 |
|  |  | Total |  |  | 55.72 |

**USGG08P1215068** m² SGG CLIMALIT PLUS PLANITHERM XN 6*/10/4
Precio: 74.09
Doble acristalamiento SGG CLIMALIT PLUS, formado por un vidrio bajo emisivo, SGG PLANITHERM XN, capa en cara 2, incoloro de 6mm y un vidrio float SGG PLANICLEAR incoloro de 4mm, cámara de aire deshidratado de 10mm de espesor con perfil separador de aluminio y doble sellado perimetral, con U=1,8W/m²K y RW (C; Ctr)=33(-1;-3), fijación sobre carpintería con acuñado mediante calzos de apoyo perimetrales y laterales y sellado en frío con silicona neutra, incluso cortes de vidrio y colocación de junquillos, según NTE-FVP-8

| Código | Ud | Descripción | Rendimiento | Precio | Importe |
|---|---|---|---|---|---|
| OGENO01.0050 | h | Oficial 1ª vidriería | 0.680 | 18.07 | 12.29 |
| PSGG08U1215068 | m² | Doble acristalamiento incoloro,de baja emisividad SGG CLIMALIT PLUS PLANITHERM XN 6*/10/4 (material) | 1.006 | 50.6 | 50.90 |
| PGENP14.0467 | m | Sellado con silicona neutra | 7.000 | 0.98 | 6.86 |
| PSGG04 | u | Pequeño material | 1.500 | 1.25 | 1.88 |
| %CO | % | Costes indirectos | 3 % | 71.93 | 2.16 |
|  |  | Total |  |  | 74.09 |

**USGG08P1215069** m² SGG CLIMALIT PLUS PLANITHERM XN 6*/12/4
Precio: 74.61
Doble acristalamiento SGG CLIMALIT PLUS, formado por un vidrio bajo emisivo, SGG PLANITHERM XN, capa en cara 2, incoloro de 6mm y un vidrio float SGG PLANICLEAR incoloro de 4mm, cámara de aire deshidratado de 12mm de espesor con perfil separador de aluminio y doble sellado perimetral, con U=1,6 W/m²K y RW (C; Ctr)=33(-1;-4), fijación sobre carpintería con acuñado mediante calzos de apoyo perimetrales y laterales y sellado en frío con silicona neutra, incluso cortes de vidrio y colocación de junquillos, según NTE-FVP-8

| Código | Ud | Descripción | Rendimiento | Precio | Importe |
|---|---|---|---|---|---|
| OGENO01.0050 | h | Oficial 1ª vidriería | 0.680 | 18.07 | 12.29 |
| PSGG08U1215069 | m² | Doble acristalamiento incoloro,de baja emisividad SGG CLIMALIT PLUS PLANITHERM XN 6*/12/4 (material) | 1.006 | 51.1 | 51.41 |
| PGENP14.0467 | m | Sellado con silicona neutra | 7.000 | 0.98 | 6.86 |
| PSGG04 | u | Pequeño material | 1.500 | 1.25 | 1.88 |
| %CO | % | Costes indirectos | 3 % | 72.44 | 2.17 |
|  |  | Total |  |  | 74.61 |

**USGG08P1215070** m² SGG CLIMALIT PLUS PLANITHERM XN 6*/16/4
Precio: 75.64
Doble acristalamiento SGG CLIMALIT PLUS, formado por un vidrio bajo emisivo, SGG PLANITHERM XN, capa en cara 2, incoloro de 6mm y un vidrio float SGG PLANICLEAR incoloro de 4mm, cámara de aire deshidratado de 16mm de espesor con perfil separador de aluminio y doble sellado perimetral, con U=1,4W/m²K y RW (C; Ctr)=34(-1;-5) (valor estimado), fijación sobre carpintería con acuñado mediante calzos de apoyo perimetrales y laterales y sellado en frío con silicona neutra, incluso cortes de vidrio y colocación de junquillos, según NTE-FVP-8

| Código | Ud | Descripción | Rendimiento | Precio | Importe |
|---|---|---|---|---|---|
| OGENO01.0050 | h | Oficial 1ª vidriería | 0.680 | 18.07 | 12.29 |
| PSGG08U1215070 | m² | Doble acristalamiento incoloro,de baja emisividad SGG CLIMALIT PLUS PLANITHERM XN 6*/16/4 (material) | 1.006 | 52.1 | 52.41 |
| PGENP14.0467 | m | Sellado con silicona neutra | 7.000 | 0.98 | 6.86 |
| PSGG04 | u | Pequeño material | 1.500 | 1.25 | 1.88 |
| %CO | % | Costes indirectos | 3 % | 73.44 | 2.20 |
|  |  | Total |  |  | 75.64 |

**USGG08P1215073** m² SGG CLIMALIT PLUS PLANITHERM XN 6*/10/6
Precio: 83.08
Doble acristalamiento SGG CLIMALIT PLUS, formado por un vidrio bajo emisivo, SGG PLANITHERM XN, capa en cara 2, incoloro de 6mm y un vidrio float SGG PLANICLEAR incoloro de 6mm, cámara de aire deshidratado de 10mm de espesor con perfil separador de aluminio y doble sellado perimetral, con U=1,8W/m²K y RW (C; Ctr)=32(0;-2) (valor estimado), fijación sobre carpintería con acuñado mediante calzos de apoyo perimetrales y laterales y sellado en frío con silicona neutra, incluso cortes de vidrio y colocación de junquillos, según NTE-FVP-8

| Código | Ud | Descripción | Rendimiento | Precio | Importe |
|---|---|---|---|---|---|
| OGENO01.0050 | h | Oficial 1ª vidriería | 0.680 | 18.07 | 12.29 |
| PSGG08U1215073 | m² | Doble acristalamiento incoloro,de baja emisividad SGG CLIMALIT PLUS PLANITHERM XN 6*/10/6 (material) | 1.006 | 59.27 | 59.63 |
| PGENP14.0467 | m | Sellado con silicona neutra | 7.000 | 0.98 | 6.86 |
| PSGG04 | u | Pequeño material | 1.500 | 1.25 | 1.88 |
| %CO | % | Costes indirectos | 3 % | 80.66 | 2.42 |
|  |  | Total |  |  | 83.08 |

**USGG08P1215074** m² SGG CLIMALIT PLUS PLANITHERM XN 6*/12/6
Precio: 83.59
Doble acristalamiento SGG CLIMALIT PLUS, formado por un vidrio bajo emisivo, SGG PLANITHERM XN, capa en cara 2, incoloro de 6mm y un vidrio float SGG PLANICLEAR incoloro de 6mm, cámara de aire deshidratado de 12mm de espesor con perfil separador de aluminio y doble sellado perimetral, con U=1,6W/m²K y RW (C; Ctr)=33(-1;-3) (valor estimado), fijación sobre carpintería con acuñado mediante calzos de apoyo perimetrales y laterales y sellado en frío con silicona neutra, incluso cortes de vidrio y colocación de junquillos, según NTE-FVP-8

| Código | Ud | Descripción | Rendimiento | Precio | Importe |
|---|---|---|---|---|---|
| OGENO01.0050 | h | Oficial 1ª vidriería | 0.680 | 18.07 | 12.29 |
| PSGG08U1215074 | m² | Doble acristalamiento incoloro,de baja emisividad SGG CLIMALIT PLUS PLANITHERM XN 6*/12/6 (material) | 1.006 | 59.77 | 60.13 |
| PGENP14.0467 | m | Sellado con silicona neutra | 7.000 | 0.98 | 6.86 |
| PSGG04 | u | Pequeño material | 1.500 | 1.25 | 1.88 |
| %CO | % | Costes indirectos | 3 % | 81.16 | 2.43 |
|  |  | Total |  |  | 83.59 |

**USGG08P1215075** m² SGG CLIMALIT PLUS PLANITHERM XN 6*/16/6
Precio: 84.62
Doble acristalamiento SGG CLIMALIT PLUS, formado por un vidrio bajo emisivo, SGG PLANITHERM XN, capa en cara 2, incoloro de 6mm y un vidrio float SGG PLANICLEAR incoloro de 6mm, cámara de aire deshidratado de 16mm de espesor con perfil separador de aluminio y doble sellado perimetral, con U=1,4W/m²K y RW (C; Ctr)=33(-1;-4), fijación sobre carpintería con acuñado mediante calzos de apoyo perimetrales y laterales y sellado en frío con silicona neutra, incluso cortes de vidrio y colocación de junquillos, según NTE-FVP-8

| Código | Ud | Descripción | Rendimiento | Precio | Importe |
|---|---|---|---|---|---|
| OGENO01.0050 | h | Oficial 1ª vidriería | 0.680 | 18.07 | 12.29 |
| PSGG08U1215075 | m² | Doble acristalamiento incoloro,de baja emisividad SGG CLIMALIT PLUS PLANITHERM XN 6*/16/6 (material) | 1.006 | 60.77 | 61.13 |
| PGENP14.0467 | m | Sellado con silicona neutra | 7.000 | 0.98 | 6.86 |
| PSGG04 | u | Pequeño material | 1.500 | 1.25 | 1.88 |
| %CO | % | Costes indirectos | 3 % | 82.16 | 2.46 |
|  |  | Total |  |  | 84.62 |

###### E16ECHSGG13 SGG CLIMALIT PLUS PLANITHERM XN (cara 3)

**USGG08P1215078** m² SGG CLIMALIT PLUS PLANITHERM XN 4/10/*4
Precio: 54.17
Doble acristalamiento SGG CLIMALIT PLUS, formado por un vidrio bajo emisivo, SGG PLANITHERM XN, capa en cara 3, incoloro de 4mm y un vidrio float SGG PLANICLEAR incoloro de 4mm, cámara de aire deshidratado de 10mm de espesor con perfil separador de aluminio y doble sellado perimetral, con U=1,8W/m²K y RW (C; Ctr)=30(-1;-3) (valor estimado), fijación sobre carpintería con acuñado mediante calzos de apoyo perimetrales y laterales y sellado en frío con silicona neutra, incluso cortes de vidrio y colocación de junquillos, según NTE-FVP-8

| Código | Ud | Descripción | Rendimiento | Precio | Importe |
|---|---|---|---|---|---|
| OGENO01.0050 | h | Oficial 1ª vidriería | 0.200 | 18.07 | 3.61 |
| PSGG08U1215078 | m² | Doble acristalamiento incoloro,de baja emisividad SGG CLIMALIT PLUS PLANITHERM XN 4/10/*4 (material) | 1.006 | 40 | 40.24 |
| PGENP14.0467 | m | Sellado con silicona neutra | 7.000 | 0.98 | 6.86 |
| PSGG04 | u | Pequeño material | 1.500 | 1.25 | 1.88 |
| %CO | % | Costes indirectos | 3 % | 52.59 | 1.58 |
|  |  | Total |  |  | 54.17 |

**USGG08P1215079** m² SGG CLIMALIT PLUS PLANITHERM XN 4/12/*4
Precio: 54.68
Doble acristalamiento SGG CLIMALIT PLUS, formado por un vidrio bajo emisivo, SGG PLANITHERM XN, capa en cara 3, incoloro de 4mm y un vidrio float SGG PLANICLEAR incoloro de 4mm, cámara de aire deshidratado de 12mm de espesor con perfil separador de aluminio y doble sellado perimetral, con U=1,6W/m²K y RW (C; Ctr)=30(-1;-4), fijación sobre carpintería con acuñado mediante calzos de apoyo perimetrales y laterales y sellado en frío con silicona neutra, incluso cortes de vidrio y colocación de junquillos, según NTE-FVP-8

| Código | Ud | Descripción | Rendimiento | Precio | Importe |
|---|---|---|---|---|---|
| OGENO01.0050 | h | Oficial 1ª vidriería | 0.200 | 18.07 | 3.61 |
| PSGG08U1215079 | m² | Doble acristalamiento incoloro,de baja emisividad SGG CLIMALIT PLUS PLANITHERM XN 4/12/*4 (material) | 1.006 | 40.5 | 40.74 |
| PGENP14.0467 | m | Sellado con silicona neutra | 7.000 | 0.98 | 6.86 |
| PSGG04 | u | Pequeño material | 1.500 | 1.25 | 1.88 |
| %CO | % | Costes indirectos | 3 % | 53.09 | 1.59 |
|  |  | Total |  |  | 54.68 |

**USGG08P1215080** m² SGG CLIMALIT PLUS PLANITHERM XN 4/16/*4
Precio: 55.72
Doble acristalamiento SGG CLIMALIT PLUS, formado por un vidrio bajo emisivo, SGG PLANITHERM XN, capa en cara 3, incoloro de 4mm y un vidrio float SGG PLANICLEAR incoloro de 4mm, cámara de aire deshidratado de 16mm de espesor con perfil separador de aluminio y doble sellado perimetral, con U=1,4W/m²K y RW (C; Ctr)=30(-1;-3), fijación sobre carpintería con acuñado mediante calzos de apoyo perimetrales y laterales y sellado en frío con silicona neutra, incluso cortes de vidrio y colocación de junquillos, según NTE-FVP-8

| Código | Ud | Descripción | Rendimiento | Precio | Importe |
|---|---|---|---|---|---|
| OGENO01.0050 | h | Oficial 1ª vidriería | 0.200 | 18.07 | 3.61 |
| PSGG08U1215080 | m² | Doble acristalamiento incoloro,de baja emisividad SGG CLIMALIT PLUS PLANITHERM XN 4/16/*4 (material) | 1.006 | 41.5 | 41.75 |
| PGENP14.0467 | m | Sellado con silicona neutra | 7.000 | 0.98 | 6.86 |
| PSGG04 | u | Pequeño material | 1.500 | 1.25 | 1.88 |
| %CO | % | Costes indirectos | 3 % | 54.10 | 1.62 |
|  |  | Total |  |  | 55.72 |

**USGG08P1215083** m² SGG CLIMALIT PLUS PLANITHERM XN 6/10/*4
Precio: 74.09
Doble acristalamiento SGG CLIMALIT PLUS, formado por un vidrio bajo emisivo, SGG PLANITHERM XN, capa en cara 3, incoloro de 6mm y un vidrio float SGG PLANICLEAR incoloro de 4mm, cámara de aire deshidratado de 10mm de espesor con perfil separador de aluminio y doble sellado perimetral, con U=1,8W/m²K y RW (C; Ctr)=33(-1;-3), fijación sobre carpintería con acuñado mediante calzos de apoyo perimetrales y laterales y sellado en frío con silicona neutra, incluso cortes de vidrio y colocación de junquillos, según NTE-FVP-8

| Código | Ud | Descripción | Rendimiento | Precio | Importe |
|---|---|---|---|---|---|
| OGENO01.0050 | h | Oficial 1ª vidriería | 0.680 | 18.07 | 12.29 |
| PSGG08U1215083 | m² | Doble acristalamiento incoloro,de baja emisividad SGG CLIMALIT PLUS PLANITHERM XN 6/10/*4 (material) | 1.006 | 50.6 | 50.90 |
| PGENP14.0467 | m | Sellado con silicona neutra | 7.000 | 0.98 | 6.86 |
| PSGG04 | u | Pequeño material | 1.500 | 1.25 | 1.88 |
| %CO | % | Costes indirectos | 3 % | 71.93 | 2.16 |
|  |  | Total |  |  | 74.09 |

**USGG08P1215084** m² SGG CLIMALIT PLUS PLANITHERM XN 6/12/*4
Precio: 74.61
Doble acristalamiento SGG CLIMALIT PLUS, formado por un vidrio bajo emisivo, SGG PLANITHERM XN, capa en cara 3, incoloro de 6mm y un vidrio float SGG PLANICLEAR incoloro de 4mm, cámara de aire deshidratado de 12mm de espesor con perfil separador de aluminio y doble sellado perimetral, con U=1,6W/m²K y RW (C; Ctr)=33(-1;-4), fijación sobre carpintería con acuñado mediante calzos de apoyo perimetrales y laterales y sellado en frío con silicona neutra, incluso cortes de vidrio y colocación de junquillos, según NTE-FVP-8

| Código | Ud | Descripción | Rendimiento | Precio | Importe |
|---|---|---|---|---|---|
| OGENO01.0050 | h | Oficial 1ª vidriería | 0.680 | 18.07 | 12.29 |
| PSGG08U1215084 | m² | Doble acristalamiento incoloro,de baja emisividad SGG CLIMALIT PLUS PLANITHERM XN 6/12/*4 (material) | 1.006 | 51.1 | 51.41 |
| PGENP14.0467 | m | Sellado con silicona neutra | 7.000 | 0.98 | 6.86 |
| PSGG04 | u | Pequeño material | 1.500 | 1.25 | 1.88 |
| %CO | % | Costes indirectos | 3 % | 72.44 | 2.17 |
|  |  | Total |  |  | 74.61 |

**USGG08P1215085** m² SGG CLIMALIT PLUS PLANITHERM XN 6/16/*4
Precio: 75.64
Doble acristalamiento SGG CLIMALIT PLUS, formado por un vidrio bajo emisivo, SGG PLANITHERM XN, capa en cara 3, incoloro de 6mm y un vidrio float SGG PLANICLEAR incoloro de 4mm, cámara de aire deshidratado de 16mm de espesor con perfil separador de aluminio y doble sellado perimetral, con U=1,4W/m²K y RW (C; Ctr)=34(-1;-5) (valor estimado), fijación sobre carpintería con acuñado mediante calzos de apoyo perimetrales y laterales y sellado en frío con silicona neutra, incluso cortes de vidrio y colocación de junquillos, según NTE-FVP-8

| Código | Ud | Descripción | Rendimiento | Precio | Importe |
|---|---|---|---|---|---|
| OGENO01.0050 | h | Oficial 1ª vidriería | 0.680 | 18.07 | 12.29 |
| PSGG08U1215085 | m² | Doble acristalamiento incoloro,de baja emisividad SGG CLIMALIT PLUS PLANITHERM XN 6/16/*4 (material) | 1.006 | 52.1 | 52.41 |
| PGENP14.0467 | m | Sellado con silicona neutra | 7.000 | 0.98 | 6.86 |
| PSGG04 | u | Pequeño material | 1.500 | 1.25 | 1.88 |
| %CO | % | Costes indirectos | 3 % | 73.44 | 2.20 |
|  |  | Total |  |  | 75.64 |

**USGG08P1215088** m² SGG CLIMALIT PLUS PLANITHERM XN 6/10/*6
Precio: 83.08
Doble acristalamiento SGG CLIMALIT PLUS, formado por un vidrio bajo emisivo, SGG PLANITHERM XN, capa en cara 3, incoloro de 6mm y un vidrio float SGG PLANICLEAR incoloro de 6mm, cámara de aire deshidratado de 10mm de espesor con perfil separador de aluminio y doble sellado perimetral, con U=1,8W/m²K y RW (C; Ctr)=32(0;-2) (valor estimado), fijación sobre carpintería con acuñado mediante calzos de apoyo perimetrales y laterales y sellado en frío con silicona neutra, incluso cortes de vidrio y colocación de junquillos, según NTE-FVP-8

| Código | Ud | Descripción | Rendimiento | Precio | Importe |
|---|---|---|---|---|---|
| OGENO01.0050 | h | Oficial 1ª vidriería | 0.680 | 18.07 | 12.29 |
| PSGG08U1215088 | m² | Doble acristalamiento incoloro,de baja emisividad SGG CLIMALIT PLUS PLANITHERM XN 6/10/*6 (material) | 1.006 | 59.27 | 59.63 |
| PGENP14.0467 | m | Sellado con silicona neutra | 7.000 | 0.98 | 6.86 |
| PSGG04 | u | Pequeño material | 1.500 | 1.25 | 1.88 |
| %CO | % | Costes indirectos | 3 % | 80.66 | 2.42 |
|  |  | Total |  |  | 83.08 |

**USGG08P1215089** m² SGG CLIMALIT PLUS PLANITHERM XN 6/12/*6
Precio: 83.59
Doble acristalamiento SGG CLIMALIT PLUS, formado por un vidrio bajo emisivo, SGG PLANITHERM XN, capa en cara 3, incoloro de 6mm y un vidrio float SGG PLANICLEAR incoloro de 6mm, cámara de aire deshidratado de 12mm de espesor con perfil separador de aluminio y doble sellado perimetral, con U=1,6W/m²K y RW (C; Ctr)=33(-1;-3) (valor estimado), fijación sobre carpintería con acuñado mediante calzos de apoyo perimetrales y laterales y sellado en frío con silicona neutra, incluso cortes de vidrio y colocación de junquillos, según NTE-FVP-8

| Código | Ud | Descripción | Rendimiento | Precio | Importe |
|---|---|---|---|---|---|
| OGENO01.0050 | h | Oficial 1ª vidriería | 0.680 | 18.07 | 12.29 |
| PSGG08U1215089 | m² | Doble acristalamiento incoloro,de baja emisividad SGG CLIMALIT PLUS PLANITHERM XN 6/12/*6 (material) | 1.006 | 59.77 | 60.13 |
| PGENP14.0467 | m | Sellado con silicona neutra | 7.000 | 0.98 | 6.86 |
| PSGG04 | u | Pequeño material | 1.500 | 1.25 | 1.88 |
| %CO | % | Costes indirectos | 3 % | 81.16 | 2.43 |
|  |  | Total |  |  | 83.59 |

**USGG08P1215090** m² SGG CLIMALIT PLUS PLANITHERM XN 6/16/*6
Precio: 84.62
Doble acristalamiento SGG CLIMALIT PLUS, formado por un vidrio bajo emisivo, SGG PLANITHERM XN, capa en cara 3, incoloro de 6mm y un vidrio float SGG PLANICLEAR incoloro de 6mm, cámara de aire deshidratado de 16mm de espesor con perfil separador de aluminio y doble sellado perimetral, con U=1,4W/m²K y RW (C; Ctr)=33(-1;-4), fijación sobre carpintería con acuñado mediante calzos de apoyo perimetrales y laterales y sellado en frío con silicona neutra, incluso cortes de vidrio y colocación de junquillos, según NTE-FVP-8

| Código | Ud | Descripción | Rendimiento | Precio | Importe |
|---|---|---|---|---|---|
| OGENO01.0050 | h | Oficial 1ª vidriería | 0.680 | 18.07 | 12.29 |
| PSGG08U1215090 | m² | Doble acristalamiento incoloro,de baja emisividad SGG CLIMALIT PLUS PLANITHERM XN 6/16/*6 (material) | 1.006 | 60.77 | 61.13 |
| PGENP14.0467 | m | Sellado con silicona neutra | 7.000 | 0.98 | 6.86 |
| PSGG04 | u | Pequeño material | 1.500 | 1.25 | 1.88 |
| %CO | % | Costes indirectos | 3 % | 82.16 | 2.46 |
|  |  | Total |  |  | 84.62 |

##### E16ECHSGG2 Con vidrio de capa de baja emisividad y control solar incoloro

###### E16ECHSGG21 SGG CLIMALIT PLUS PLANITHERM "S"

**USGG08P1219003** m² SGG CLIMALIT PLUS PLANITHERM "S" 6/10/4
Precio: 65.18
Doble acristalamiento SGG CLIMALIT PLUS, formado por un vidrio bajo emisivo,incoloro SGG PLANITHERM "S" de 6mm y un vidrio float incoloro SGG PLANICLEAR de 4mm,cámara de aire deshidratado de 10mm de espesor con perfil separador de aluminio y doble sellado perimetral, con U=1,9W/m²K y RW (C; Ctr)=33(-1;-4), fijación sobre carpintería con acuñado mediante calzos de apoyo perimetrales y laterales y sellado en frío con silicona neutra, incluso cortes de vidrio y colocación de junquillos, según NTE-FVP-8

| Código | Ud | Descripción | Rendimiento | Precio | Importe |
|---|---|---|---|---|---|
| OGENO01.0050 | h | Oficial 1ª vidriería | 0.680 | 18.07 | 12.29 |
| PSGG08U1219003 | m² | Doble acristalamiento incoloro,de baja emisividad SGG CLIMALIT PLUS PLANITHERM "S" 6/10/4 (material; 10/10/2008) | 1.006 | 42 | 42.25 |
| PGENP14.0467 | m | Sellado con silicona neutra | 7.000 | 0.98 | 6.86 |
| PSGG04 | u | Pequeño material | 1.500 | 1.25 | 1.88 |
| %CO | % | Costes indirectos | 3 % | 63.28 | 1.90 |
|  |  | Total |  |  | 65.18 |

**USGG08P1219004** m² SGG CLIMALIT PLUS PLANITHERM "S" 6/12/4
Precio: 65.7
Doble acristalamiento SGG CLIMALIT PLUS, formado por un vidrio bajo emisivo,incoloro SGG PLANITHERM "S" de 6mm y un vidrio float incoloro SGG PLANICLEAR de 4mm,cámara de aire deshidratado de 12mm de espesor con perfil separador de aluminio y doble sellado perimetral, con U=1,7W/m²K y RW (C; Ctr)=33(-1;-3), fijación sobre carpintería con acuñado mediante calzos de apoyo perimetrales y laterales y sellado en frío con silicona neutra, incluso cortes de vidrio y colocación de junquillos, según NTE-FVP-8

| Código | Ud | Descripción | Rendimiento | Precio | Importe |
|---|---|---|---|---|---|
| OGENO01.0050 | h | Oficial 1ª vidriería | 0.680 | 18.07 | 12.29 |
| PSGG08U1219004 | m² | Doble acristalamiento incoloro,de baja emisividad SGG CLIMALIT PLUS PLANITHERM "S" 6/12/4 (material; 10/10/2008) | 1.006 | 42.5 | 42.76 |
| PGENP14.0467 | m | Sellado con silicona neutra | 7.000 | 0.98 | 6.86 |
| PSGG04 | u | Pequeño material | 1.500 | 1.25 | 1.88 |
| %CO | % | Costes indirectos | 3 % | 63.79 | 1.91 |
|  |  | Total |  |  | 65.7 |

**USGG08P1219005** m² SGG CLIMALIT PLUS PLANITHERM "S" 6/16/4
Precio: 66.73
Doble acristalamiento SGG CLIMALIT PLUS, formado por un vidrio bajo emisivo,incoloro SGG PLANITHERM "S" de 6mm y un vidrio float incoloro SGG PLANICLEAR de 4mm,cámara de aire deshidratado de 16mm de espesor con perfil separador de aluminio y doble sellado perimetral, con U=1,4W/m²K y RW (C; Ctr)=34(-1;-5), fijación sobre carpintería con acuñado mediante calzos de apoyo perimetrales y laterales y sellado en frío con silicona neutra, incluso cortes de vidrio y colocación de junquillos, según NTE-FVP-8

| Código | Ud | Descripción | Rendimiento | Precio | Importe |
|---|---|---|---|---|---|
| OGENO01.0050 | h | Oficial 1ª vidriería | 0.680 | 18.07 | 12.29 |
| PSGG08U1219005 | m² | Doble acristalamiento incoloro,de baja emisividad SGG CLIMALIT PLUS PLANITHERM "S" 6/16/4 (material; 10/10/2008) | 1.006 | 43.5 | 43.76 |
| PGENP14.0467 | m | Sellado con silicona neutra | 7.000 | 0.98 | 6.86 |
| PSGG04 | u | Pequeño material | 1.500 | 1.25 | 1.88 |
| %CO | % | Costes indirectos | 3 % | 64.79 | 1.94 |
|  |  | Total |  |  | 66.73 |

**USGG08P1219006** m² SGG CLIMALIT PLUS PLANITHERM "S" 6/10/6
Precio: 84.11
Doble acristalamiento SGG CLIMALIT PLUS, formado por un vidrio bajo emisivo,incoloro SGG PLANITHERM "S" de 6mm y un vidrio float incoloro SGG PLANICLEAR de 6mm,cámara de aire deshidratado de 10mm de espesor con perfil separador de aluminio y doble sellado perimetral, con U=1,9W/m²K y RW (C; Ctr)=32(0;-2), fijación sobre carpintería con acuñado mediante calzos de apoyo perimetrales y laterales y sellado en frío con silicona neutra, incluso cortes de vidrio y colocación de junquillos, según NTE-FVP-8

| Código | Ud | Descripción | Rendimiento | Precio | Importe |
|---|---|---|---|---|---|
| OGENO01.0050 | h | Oficial 1ª vidriería | 0.680 | 18.07 | 12.29 |
| PSGG08U1219006 | m² | Doble acristalamiento incoloro,de baja emisividad SGG CLIMALIT PLUS PLANITHERM "S" 6/10/6 (material; 10/10/2008) | 1.006 | 60.27 | 60.63 |
| PGENP14.0467 | m | Sellado con silicona neutra | 7.000 | 0.98 | 6.86 |
| PSGG04 | u | Pequeño material | 1.500 | 1.25 | 1.88 |
| %CO | % | Costes indirectos | 3 % | 81.66 | 2.45 |
|  |  | Total |  |  | 84.11 |

**USGG08P1219007** m² SGG CLIMALIT PLUS PLANITHERM "S" 6/12/6
Precio: 84.62
Doble acristalamiento SGG CLIMALIT PLUS, formado por un vidrio bajo emisivo,incoloro SGG PLANITHERM "S" de 6mm y un vidrio float incoloro SGG PLANICLEAR de 6mm,cámara de aire deshidratado de 12mm de espesor con perfil separador de aluminio y doble sellado perimetral, con U=1,7W/m²K y RW (C; Ctr)=33(-1;-3), fijación sobre carpintería con acuñado mediante calzos de apoyo perimetrales y laterales y sellado en frío con silicona neutra, incluso cortes de vidrio y colocación de junquillos, según NTE-FVP-8

| Código | Ud | Descripción | Rendimiento | Precio | Importe |
|---|---|---|---|---|---|
| OGENO01.0050 | h | Oficial 1ª vidriería | 0.680 | 18.07 | 12.29 |
| PSGG08U1219007 | m² | Doble acristalamiento incoloro,de baja emisividad SGG CLIMALIT PLUS PLANITHERM "S" 6/12/6 (material; 10/10/2008) | 1.006 | 60.77 | 61.13 |
| PGENP14.0467 | m | Sellado con silicona neutra | 7.000 | 0.98 | 6.86 |
| PSGG04 | u | Pequeño material | 1.500 | 1.25 | 1.88 |
| %CO | % | Costes indirectos | 3 % | 82.16 | 2.46 |
|  |  | Total |  |  | 84.62 |

**USGG08P1219008** m² SGG CLIMALIT PLUS PLANITHERM "S" 6/16/6
Precio: 85.67
Doble acristalamiento SGG CLIMALIT PLUS, formado por un vidrio bajo emisivo,incoloro SGG PLANITHERM "S" de 6mm y un vidrio float incoloro SGG PLANICLEAR de 6mm,cámara de aire deshidratado de 16mm de espesor con perfil separador de aluminio y doble sellado perimetral, con U=1,4W/m²K y RW (C; Ctr)=33(-1;-5), fijación sobre carpintería con acuñado mediante calzos de apoyo perimetrales y laterales y sellado en frío con silicona neutra, incluso cortes de vidrio y colocación de junquillos, según NTE-FVP-8

| Código | Ud | Descripción | Rendimiento | Precio | Importe |
|---|---|---|---|---|---|
| OGENO01.0050 | h | Oficial 1ª vidriería | 0.680 | 18.07 | 12.29 |
| PSGG08U1219008 | m² | Doble acristalamiento incoloro,de baja emisividad SGG CLIMALIT PLUS PLANITHERM "S" 6/16/6 (material; 10/10/2008) | 1.006 | 61.77 | 62.14 |
| PGENP14.0467 | m | Sellado con silicona neutra | 7.000 | 0.98 | 6.86 |
| PSGG04 | u | Pequeño material | 1.500 | 1.25 | 1.88 |
| %CO | % | Costes indirectos | 3 % | 83.17 | 2.50 |
|  |  | Total |  |  | 85.67 |

###### E16ECHSGG22 SGG CLIMALIT PLUS PLANISTAR ONE

**USGG08P1219011** m² SGG CLIMALIT PLUS PLANISTAR ONE 6/10/4
Precio: 81.56
Doble acristalamiento SGG CLIMALIT PLUS, formado por un vidrio bajo emisivo,incoloro SGG PLANISTAR ONE de 6mm y un vidrio float incoloro SGG PLANICLEAR de 4mm,cámara de aire deshidratado de 10mm de espesor con perfil separador de aluminio y doble sellado perimetral, con U=1,8W/m²K y RW (C; Ctr)=33(-1;-3) (dato ensayado), fijación sobre carpintería con acuñado mediante calzos de apoyo perimetrales y laterales y sellado en frío con silicona neutra, incluso cortes de vidrio y colocación de junquillos, según NTE-FVP-8

| Código | Ud | Descripción | Rendimiento | Precio | Importe |
|---|---|---|---|---|---|
| OGENO01.0050 | h | Oficial 1ª vidriería | 0.680 | 18.07 | 12.29 |
| PSGG08U1219011 | m² | Doble acristalamiento incoloro, de baja emisividad, SGG CLIMALIT PLUS PLANISTAR ONE 6/10/4 (material; 10/10/2008) | 1.006 | 57.8 | 58.15 |
| PGENP14.0467 | m | Sellado con silicona neutra | 7.000 | 0.98 | 6.86 |
| PSGG04 | u | Pequeño material | 1.500 | 1.25 | 1.88 |
| %CO | % | Costes indirectos | 3 % | 79.18 | 2.38 |
|  |  | Total |  |  | 81.56 |

**USGG08P1219012** m² SGG CLIMALIT PLUS PLANISTAR ONE 6/12/4
Precio: 82.07
Doble acristalamiento SGG CLIMALIT PLUS, formado por un vidrio bajo emisivo,incoloro SGG PLANISTAR ONE de 6mm y un vidrio float incoloro SGG PLANICLEAR de 4mm,cámara de aire deshidratado de 12mm de espesor con perfil separador de aluminio y doble sellado perimetral, con U=1,5W/m²K y RW (C; Ctr)=33(-1;-6), fijación sobre carpintería con acuñado mediante calzos de apoyo perimetrales y laterales y sellado en frío con silicona neutra, incluso cortes de vidrio y colocación de junquillos, según NTE-FVP-8

| Código | Ud | Descripción | Rendimiento | Precio | Importe |
|---|---|---|---|---|---|
| OGENO01.0050 | h | Oficial 1ª vidriería | 0.680 | 18.07 | 12.29 |
| PSGG08U1219012 | m² | Doble acristalamiento incoloro, de baja emisividad, SGG CLIMALIT PLUS PLANISTAR ONE 6/12/4 (material; 10/10/2008) | 1.006 | 58.3 | 58.65 |
| PGENP14.0467 | m | Sellado con silicona neutra | 7.000 | 0.98 | 6.86 |
| PSGG04 | u | Pequeño material | 1.500 | 1.25 | 1.88 |
| %CO | % | Costes indirectos | 3 % | 79.68 | 2.39 |
|  |  | Total |  |  | 82.07 |

**USGG08P1219013** m² SGG CLIMALIT PLUS PLANISTAR ONE 6/16/4
Precio: 83.11
Doble acristalamiento SGG CLIMALIT PLUS, formado por un vidrio bajo emisivo,incoloro SGG PLANISTAR ONE de 6mm y un vidrio float incoloro SGG PLANICLEAR de 4mm,cámara de aire deshidratado de 16mm de espesor con perfil separador de aluminio y doble sellado perimetral, con U=1,3W/m²K y RW (C; Ctr)=34(-1;-5), fijación sobre carpintería con acuñado mediante calzos de apoyo perimetrales y laterales y sellado en frío con silicona neutra, incluso cortes de vidrio y colocación de junquillos, según NTE-FVP-8

| Código | Ud | Descripción | Rendimiento | Precio | Importe |
|---|---|---|---|---|---|
| OGENO01.0050 | h | Oficial 1ª vidriería | 0.680 | 18.07 | 12.29 |
| PSGG08U1219013 | m² | Doble acristalamiento incoloro, de baja emisividad, SGG CLIMALIT PLUS PLANISTAR ONE 6/16/4 (material; 10/10/2008) | 1.006 | 59.3 | 59.66 |
| PGENP14.0467 | m | Sellado con silicona neutra | 7.000 | 0.98 | 6.86 |
| PSGG04 | u | Pequeño material | 1.500 | 1.25 | 1.88 |
| %CO | % | Costes indirectos | 3 % | 80.69 | 2.42 |
|  |  | Total |  |  | 83.11 |

**USGG08P1219014** m² SGG CLIMALIT PLUS PLANISTAR ONE 6/10/6
Precio: 105.31
Doble acristalamiento SGG CLIMALIT PLUS, formado por un vidrio bajo emisivo,incoloro SGG PLANISTAR ONE de 6mm y un vidrio float incoloro SGG PLANICLEAR de 6mm,cámara de aire deshidratado de 10mm de espesor con perfil separador de aluminio y doble sellado perimetral, con U=1,7W/m²K y RW (C; Ctr)=32(0;-2), fijación sobre carpintería con acuñado mediante calzos de apoyo perimetrales y laterales y sellado en frío con silicona neutra, incluso cortes de vidrio y colocación de junquillos, según NTE-FVP-8

| Código | Ud | Descripción | Rendimiento | Precio | Importe |
|---|---|---|---|---|---|
| OGENO01.0050 | h | Oficial 1ª vidriería | 0.680 | 18.07 | 12.29 |
| PSGG08U1219014 | m² | Doble acristalamiento incoloro, de baja emisividad, SGG CLIMALIT PLUS PLANISTAR ONE 6/10/6 (material; 10/10/2008) | 1.006 | 80.73 | 81.21 |
| PGENP14.0467 | m | Sellado con silicona neutra | 7.000 | 0.98 | 6.86 |
| PSGG04 | u | Pequeño material | 1.500 | 1.25 | 1.88 |
| %CO | % | Costes indirectos | 3 % | 102.24 | 3.07 |
|  |  | Total |  |  | 105.31 |

**USGG08P1219015** m² SGG CLIMALIT PLUS PLANISTAR ONE 6/12/6
Precio: 105.83
Doble acristalamiento SGG CLIMALIT PLUS, formado por un vidrio bajo emisivo,incoloro SGG PLANISTAR ONE de 6mm y un vidrio float incoloro SGG PLANICLEAR de 6mm,cámara de aire deshidratado de 12mm de espesor con perfil separador de aluminio y doble sellado perimetral, con U=1,5W/m²K y RW (C; Ctr)=33(-1;-3), fijación sobre carpintería con acuñado mediante calzos de apoyo perimetrales y laterales y sellado en frío con silicona neutra, incluso cortes de vidrio y colocación de junquillos, según NTE-FVP-8

| Código | Ud | Descripción | Rendimiento | Precio | Importe |
|---|---|---|---|---|---|
| OGENO01.0050 | h | Oficial 1ª vidriería | 0.680 | 18.07 | 12.29 |
| PSGG08U1219015 | m² | Doble acristalamiento incoloro, de baja emisividad, SGG CLIMALIT PLUS PLANISTAR ONE 6/12/6 (material; 10/10/2008) | 1.006 | 81.23 | 81.72 |
| PGENP14.0467 | m | Sellado con silicona neutra | 7.000 | 0.98 | 6.86 |
| PSGG04 | u | Pequeño material | 1.500 | 1.25 | 1.88 |
| %CO | % | Costes indirectos | 3 % | 102.75 | 3.08 |
|  |  | Total |  |  | 105.83 |

**USGG08P1219016** m² SGG CLIMALIT PLUS PLANISTAR ONE 6/16/6
Precio: 106.86
Doble acristalamiento SGG CLIMALIT PLUS, formado por un vidrio bajo emisivo,incoloro SGG PLANISTAR ONE de 6mm y un vidrio float incoloro SGG PLANICLEAR de 6mm,cámara de aire deshidratado de 16mm de espesor con perfil separador de aluminio y doble sellado perimetral, con U=1,3W/m²K y RW (C; Ctr)=33(-1;-5), fijación sobre carpintería con acuñado mediante calzos de apoyo perimetrales y laterales y sellado en frío con silicona neutra, incluso cortes de vidrio y colocación de junquillos, según NTE-FVP-8

| Código | Ud | Descripción | Rendimiento | Precio | Importe |
|---|---|---|---|---|---|
| OGENO01.0050 | h | Oficial 1ª vidriería | 0.680 | 18.07 | 12.29 |
| PSGG08U1219016 | m² | Doble acristalamiento incoloro, de baja emisividad, SGG CLIMALIT PLUS PLANISTAR ONE 6/16/6 (material; 10/10/2008) | 1.006 | 82.23 | 82.72 |
| PGENP14.0467 | m | Sellado con silicona neutra | 7.000 | 0.98 | 6.86 |
| PSGG04 | u | Pequeño material | 1.500 | 1.25 | 1.88 |
| %CO | % | Costes indirectos | 3 % | 103.75 | 3.11 |
|  |  | Total |  |  | 106.86 |

###### E16ECHSGG23 SGG CLIMALIT PLUS PLANITHERM 4S

**USGG08P1219019** m² SGG CLIMALIT PLUS PLANITHERM 4S 6/10/4
Precio: 75.33
Doble acristalamiento SGG CLIMALIT PLUS, formado por un vidrio bajo emisivo,incoloro SGG PLANITHERM 4S de 6mm y un vidrio float incoloro SGG PLANICLEAR de 4mm,cámara de aire deshidratado de 10mm de espesor con perfil separador de aluminio y doble sellado perimetral, con U=1,8W/m²K y RW (C; Ctr)=33(-1;-3) (dato ensayado), fijación sobre carpintería con acuñado mediante calzos de apoyo perimetrales y laterales y sellado en frío con silicona neutra, incluso cortes de vidrio y colocación de junquillos, según NTE-FVP-8

| Código | Ud | Descripción | Rendimiento | Precio | Importe |
|---|---|---|---|---|---|
| OGENO01.0050 | h | Oficial 1ª vidriería | 0.680 | 18.07 | 12.29 |
| PSGG08P1219019 | m² | Doble acristalamiento incoloro, de baja emisividad, SGG CLIMALIT PLUS PLANITHERM 4S 6/10/4 (material) | 1.006 | 51.8 | 52.11 |
| PGENP14.0467 | m | Sellado con silicona neutra | 7.000 | 0.98 | 6.86 |
| PSGG04 | u | Pequeño material | 1.500 | 1.25 | 1.88 |
| %CO | % | Costes indirectos | 3 % | 73.14 | 2.19 |
|  |  | Total |  |  | 75.33 |

**USGG08P1219020** m² SGG CLIMALIT PLUS PLANITHERM 4S 6/12/4
Precio: 75.85
Doble acristalamiento SGG CLIMALIT PLUS, formado por un vidrio bajo emisivo,incoloro SGG PLANITHERM 4S de 6mm y un vidrio float incoloro SGG PLANICLEAR de 4mm,cámara de aire deshidratado de 12mm de espesor con perfil separador de aluminio y doble sellado perimetral, con U=1,6W/m²K y RW (C; Ctr)=32(-1;-3) (dato calculado según ISO140), fijación sobre carpintería con acuñado mediante calzos de apoyo perimetrales y laterales y sellado en frío con silicona neutra, incluso cortes de vidrio y colocación de junquillos, según NTE-FVP-8

| Código | Ud | Descripción | Rendimiento | Precio | Importe |
|---|---|---|---|---|---|
| OGENO01.0050 | h | Oficial 1ª vidriería | 0.680 | 18.07 | 12.29 |
| PSGG08P1219020 | m² | Doble acristalamiento incoloro, de baja emisividad, SGG CLIMALIT PLUS PLANITHERM 4S 6/12/4 (material) | 1.006 | 52.3 | 52.61 |
| PGENP14.0467 | m | Sellado con silicona neutra | 7.000 | 0.98 | 6.86 |
| PSGG04 | u | Pequeño material | 1.500 | 1.25 | 1.88 |
| %CO | % | Costes indirectos | 3 % | 73.64 | 2.21 |
|  |  | Total |  |  | 75.85 |

**USGG08P1219021** m² SGG CLIMALIT PLUS PLANITHERM 4S 6/16/4
Precio: 76.37
Doble acristalamiento SGG CLIMALIT PLUS, formado por un vidrio bajo emisivo,incoloro SGG PLANITHERM 4S de 6mm y un vidrio float incoloro SGG PLANICLEAR de 4mm,cámara de aire deshidratado de 16mm de espesor con perfil separador de aluminio y doble sellado perimetral, con U=1,3W/m²K y RW (C; Ctr)=33(-1;-5) (dato calculado según ISO140), fijación sobre carpintería con acuñado mediante calzos de apoyo perimetrales y laterales y sellado en frío con silicona neutra, incluso cortes de vidrio y colocación de junquillos, según NTE-FVP-8

| Código | Ud | Descripción | Rendimiento | Precio | Importe |
|---|---|---|---|---|---|
| OGENO01.0050 | h | Oficial 1ª vidriería | 0.680 | 18.07 | 12.29 |
| PSGG08P1219021 | m² | Doble acristalamiento incoloro, de baja emisividad, SGG CLIMALIT PLUS PLANITHERM 4S 6/16/4 (material) | 1.006 | 52.8 | 53.12 |
| PGENP14.0467 | m | Sellado con silicona neutra | 7.000 | 0.98 | 6.86 |
| PSGG04 | u | Pequeño material | 1.500 | 1.25 | 1.88 |
| %CO | % | Costes indirectos | 3 % | 74.15 | 2.22 |
|  |  | Total |  |  | 76.37 |

**USGG08P1219022** m² SGG CLIMALIT PLUS PLANITHERM 4S 6/10/6
Precio: 76.89
Doble acristalamiento SGG CLIMALIT PLUS, formado por un vidrio bajo emisivo,incoloro SGG PLANITHERM 4S de 6mm y un vidrio float incoloro SGG PLANICLEAR de 6mm,cámara de aire deshidratado de 10mm de espesor con perfil separador de aluminio y doble sellado perimetral, con U=1,8W/m²K y RW (C; Ctr)=29(-1;-4) (dato calculado según ISO140), fijación sobre carpintería con acuñado mediante calzos de apoyo perimetrales y laterales y sellado en frío con silicona neutra, incluso cortes de vidrio y colocación de junquillos, según NTE-FVP-8

| Código | Ud | Descripción | Rendimiento | Precio | Importe |
|---|---|---|---|---|---|
| OGENO01.0050 | h | Oficial 1ª vidriería | 0.680 | 18.07 | 12.29 |
| PSGG08P1219022 | m² | Doble acristalamiento incoloro, de baja emisividad, SGG CLIMALIT PLUS PLANITHERM 4S 6/10/6 (material) | 1.006 | 53.3 | 53.62 |
| PGENP14.0467 | m | Sellado con silicona neutra | 7.000 | 0.98 | 6.86 |
| PSGG04 | u | Pequeño material | 1.500 | 1.25 | 1.88 |
| %CO | % | Costes indirectos | 3 % | 74.65 | 2.24 |
|  |  | Total |  |  | 76.89 |

**USGG08P1219023** m² SGG CLIMALIT PLUS PLANITHERM 4S 6/12/6
Precio: 77.4
Doble acristalamiento SGG CLIMALIT PLUS, formado por un vidrio bajo emisivo,incoloro SGG PLANITHERM 4S de 6mm y un vidrio float incoloro SGG PLANICLEAR de 6mm,cámara de aire deshidratado de 12mm de espesor con perfil separador de aluminio y doble sellado perimetral, con U=1,5W/m²K y RW (C; Ctr)=30(-2;-5) (dato calculado según ISO140), fijación sobre carpintería con acuñado mediante calzos de apoyo perimetrales y laterales y sellado en frío con silicona neutra, incluso cortes de vidrio y colocación de junquillos, según NTE-FVP-8

| Código | Ud | Descripción | Rendimiento | Precio | Importe |
|---|---|---|---|---|---|
| OGENO01.0050 | h | Oficial 1ª vidriería | 0.680 | 18.07 | 12.29 |
| PSGG08P1219023 | m² | Doble acristalamiento incoloro, de baja emisividad, SGG CLIMALIT PLUS PLANITHERM 4S 6/12/6 (material) | 1.006 | 53.8 | 54.12 |
| PGENP14.0467 | m | Sellado con silicona neutra | 7.000 | 0.98 | 6.86 |
| PSGG04 | u | Pequeño material | 1.500 | 1.25 | 1.88 |
| %CO | % | Costes indirectos | 3 % | 75.15 | 2.25 |
|  |  | Total |  |  | 77.4 |

**USGG08P1219024** m² SGG CLIMALIT PLUS PLANITHERM 4S 6/16/6
Precio: 77.93
Doble acristalamiento SGG CLIMALIT PLUS, formado por un vidrio bajo emisivo,incoloro SGG PLANITHERM 4S de 6mm y un vidrio float incoloro SGG PLANICLEAR de 6mm,cámara de aire deshidratado de 16mm de espesor con perfil separador de aluminio y doble sellado perimetral, con U=1,3W/m²K y RW (C; Ctr)=33(-1;-4) (dato ensayado), fijación sobre carpintería con acuñado mediante calzos de apoyo perimetrales y laterales y sellado en frío con silicona neutra, incluso cortes de vidrio y colocación de junquillos, según NTE-FVP-8

| Código | Ud | Descripción | Rendimiento | Precio | Importe |
|---|---|---|---|---|---|
| OGENO01.0050 | h | Oficial 1ª vidriería | 0.680 | 18.07 | 12.29 |
| PSGG08P1219024 | m² | Doble acristalamiento incoloro, de baja emisividad, SGG CLIMALIT PLUS PLANITHERM 4S 6/16/6 (material) | 1.006 | 54.3 | 54.63 |
| PGENP14.0467 | m | Sellado con silicona neutra | 7.000 | 0.98 | 6.86 |
| PSGG04 | u | Pequeño material | 1.500 | 1.25 | 1.88 |
| %CO | % | Costes indirectos | 3 % | 75.66 | 2.27 |
|  |  | Total |  |  | 77.93 |

##### E16ECHSGG3 Autolimpiable con vidrio de capa de baja emisividad incoloro

###### E16ECHSGG31 Con vidrio monolítico

###### E16ECHSGG312 SGG CLIMALIT PLUS BIOCLEAN + PLANITHERM XN (cara 3)

**USGG08P12231022** m² SGG CLIMALIT PLUS BIOCLEAN + PLANITHERM XN 4/12/*4
Precio: 101.41
Doble acristalamiento SGG CLIMALIT PLUS BIOCLEAN, formado por un vidrio autolimpiable incoloro SGG BIOCLEAN con capa en cara 1, y un vidrio flotado incoloro bajo emisivo SGG PLANITHERM XN de 4mm, cámara de aire deshidratado de 12mm de espesor con perfil separador de aluminio y doble sellado perimetral, con U=1,6 W/m²K y RW (C; Ctr)=31(-1;-4), fijación sobre carpintería con acuñado mediante calzos de apoyo perimetrales y laterales y sellado en frío con silicona compatible con Bioclean, incluso cortes de vidrio y colocación de junquillos, según NTE-FVP-8

| Código | Ud | Descripción | Rendimiento | Precio | Importe |
|---|---|---|---|---|---|
| OGENO01.0050 | h | Oficial 1ª vidriería | 0.400 | 18.07 | 7.23 |
| PSGG08U12231022 | m² | Doble acristalamiento incoloro autolimpiable,de baja emisividad SGG CLIMALIT PLUS BIOCLEAN+PLANITHERM XN 4/12/*4 (material) | 1.006 | 78.1 | 78.57 |
| PSGGSIL01 | m | Sellado silicona compatible SGG BIOCLEAN | 7.000 | 1.54 | 10.78 |
| PSGG04 | u | Pequeño material | 1.500 | 1.25 | 1.88 |
| %CO | % | Costes indirectos | 3 % | 98.46 | 2.95 |
|  |  | Total |  |  | 101.41 |

**USGG08P12231023** m² SGG CLIMALIT PLUS BIOCLEAN + PLANITHERM XN 6/12/*6
Precio: 111.17
Doble acristalamiento SGG CLIMALIT PLUS BIOCLEAN, formado por un vidrio autolimpiable incoloro SGG BIOCLEAN con capa en cara 1, y un vidrio flotado incoloro bajo emisivo SGG PLANITHERM XN de 6mm, cámara de aire deshidratado de 12mm de espesor con perfil separador de aluminio y doble sellado perimetral, con U=1,6 W/m²K y RW (C; Ctr)=33(-1;-3) (valor estimado), fijación sobre carpintería con acuñado mediante calzos de apoyo perimetrales y laterales y sellado en frío con silicona compatible con Bioclean, incluso cortes de vidrio y colocación de junquillos, según NTE-FVP-8

| Código | Ud | Descripción | Rendimiento | Precio | Importe |
|---|---|---|---|---|---|
| OGENO01.0050 | h | Oficial 1ª vidriería | 0.400 | 18.07 | 7.23 |
| PSGG08U12231023 | m² | Doble acristalamiento incoloro autolimpiable,de baja emisividad SGG CLIMALIT PLUS BIOCLEAN+PLANITHERM XN 6/12/*6 (material) | 1.006 | 87.51 | 88.04 |
| PSGGSIL01 | m | Sellado silicona compatible SGG BIOCLEAN | 7.000 | 1.54 | 10.78 |
| PSGG04 | u | Pequeño material | 1.500 | 1.25 | 1.88 |
| %CO | % | Costes indirectos | 3 % | 107.93 | 3.24 |
|  |  | Total |  |  | 111.17 |

**USGG08P12231024** m² SGG CLIMALIT PLUS BIOCLEAN + PLANITHERM XN 6/16/*6
Precio: 111.68
Doble acristalamiento SGG CLIMALIT PLUS BIOCLEAN, formado por un vidrio autolimpiable incoloro SGG BIOCLEAN con capa en cara 1, y un vidrio flotado incoloro bajo emisivo SGG PLANITHERM XN de 6mm, cámara de aire deshidratado de 16mm de espesor con perfil separador de aluminio y doble sellado perimetral, con U=1,4 W/m²K y RW (C; Ctr)=33(-1;-4), fijación sobre carpintería con acuñado mediante calzos de apoyo perimetrales y laterales y sellado en frío con silicona compatible con Bioclean, incluso cortes de vidrio y colocación de junquillos, según NTE-FVP-8

| Código | Ud | Descripción | Rendimiento | Precio | Importe |
|---|---|---|---|---|---|
| OGENO01.0050 | h | Oficial 1ª vidriería | 0.400 | 18.07 | 7.23 |
| PSGG08U12231024 | m² | Doble acristalamiento incoloro autolimpiable,de baja emisividad SGG CLIMALIT PLUS BIOCLEAN+PLANITHERM XN 6/16/*6 (material) | 1.006 | 88.01 | 88.54 |
| PSGGSIL01 | m | Sellado silicona compatible SGG BIOCLEAN | 7.000 | 1.54 | 10.78 |
| PSGG04 | u | Pequeño material | 1.500 | 1.25 | 1.88 |
| %CO | % | Costes indirectos | 3 % | 108.43 | 3.25 |
|  |  | Total |  |  | 111.68 |

###### E16ECHSGG32 Con vidrio laminar interior

###### E16ECHSGG321 SGG CLIMALIT PLUS BIOCLEAN + PLANITHERM XN (cara 3)

**USGG08P12232022** m² SGG CLIMALIT PLUS BIOCLEAN + PLANITHERM XN 4/12/*3+3
Precio: 143.91
Doble acristalamiento SGG CLIMALIT PLUS BIOCLEAN, formado por un vidrio autolimpiable incoloro SGG BIOCLEAN en cara 1, y un vidrio laminado incoloro SGG STADIP PLANITHERM XN 3+3 de 6mm clasificado 2B2 segun UNE-EN 12600 con capa bajo emisiva en cara 3 , cámara de aire deshidratado de 12mm de espesor con perfil separador de aluminio y doble sellado perimetral, con U=1,6 W/m²K, fijación sobre carpintería con acuñado mediante calzos de apoyo perimetrales y laterales y sellado en frío con silicona compatible con Bioclean, incluso cortes de vidrio y colocación de junquillos, según NTE-FVP-8

| Código | Ud | Descripción | Rendimiento | Precio | Importe |
|---|---|---|---|---|---|
| OGENO01.0050 | h | Oficial 1ª vidriería | 0.400 | 18.07 | 7.23 |
| PSGG08U12232022 | m² | Doble acristalamiento incoloro autolimpiable,de baja emisividad SGG CLIMALIT PLUS BIOCLEAN + PLANITHERM XN 4/12/*3+3 (material) | 1.006 | 119.12 | 119.83 |
| PSGGSIL01 | m | Sellado silicona compatible SGG BIOCLEAN | 7.000 | 1.54 | 10.78 |
| PSGG04 | u | Pequeño material | 1.500 | 1.25 | 1.88 |
| %CO | % | Costes indirectos | 3 % | 139.72 | 4.19 |
|  |  | Total |  |  | 143.91 |

**USGG08P12232023** m² SGG CLIMALIT PLUS BIOCLEAN + PLANITHERM XN 6/12/*4+4
Precio: 166.01
Doble acristalamiento SGG CLIMALIT PLUS BIOCLEAN, formado por un vidrio autolimpiable incoloro SGG BIOCLEAN en cara 1, y un vidrio laminado incoloro SGG STADIP PLANITHERM XN 4+4 de 8mm clasificado 2B2 segun UNE-EN 12600 con capa bajo emisiva en cara 3 , cámara de aire deshidratado de 12mm de espesor con perfil separador de aluminio y doble sellado perimetral, con U=1,6 W/m²K, fijación sobre carpintería con acuñado mediante calzos de apoyo perimetrales y laterales y sellado en frío con silicona compatible con Bioclean, incluso cortes de vidrio y colocación de junquillos, según NTE-FVP-8

| Código | Ud | Descripción | Rendimiento | Precio | Importe |
|---|---|---|---|---|---|
| OGENO01.0050 | h | Oficial 1ª vidriería | 0.400 | 18.07 | 7.23 |
| PSGG08U12232023 | m² | Doble acristalamiento incoloro autolimpiable,de baja emisividad SGG CLIMALIT PLUS BIOCLEAN + PLANITHERM XN 6/12/*4+4 (material) | 1.006 | 140.44 | 141.28 |
| PSGGSIL01 | m | Sellado silicona compatible SGG BIOCLEAN | 7.000 | 1.54 | 10.78 |
| PSGG04 | u | Pequeño material | 1.500 | 1.25 | 1.88 |
| %CO | % | Costes indirectos | 3 % | 161.17 | 4.84 |
|  |  | Total |  |  | 166.01 |

**USGG08P12232024** m² SGG CLIMALIT PLUS BIOCLEAN + PLANITHERM XN 6/16/*4+4
Precio: 166.53
Doble acristalamiento SGG CLIMALIT PLUS BIOCLEAN, formado por un vidrio autolimpiable incoloro SGG BIOCLEAN en cara 1, y un vidrio laminado incoloro SGG STADIP PLANITHERM XN 4+4 de 8mm clasificado 2B2 segun UNE-EN 12600 con capa bajo emisiva en cara 3 , cámara de aire deshidratado de 16mm de espesor con perfil separador de aluminio y doble sellado perimetral, con U=1,4 W/m²K, fijación sobre carpintería con acuñado mediante calzos de apoyo perimetrales y laterales y sellado en frío con silicona compatible con Bioclean, incluso cortes de vidrio y colocación de junquillos, según NTE-FVP-8

| Código | Ud | Descripción | Rendimiento | Precio | Importe |
|---|---|---|---|---|---|
| OGENO01.0050 | h | Oficial 1ª vidriería | 0.400 | 18.07 | 7.23 |
| PSGG08U12232024 | m² | Doble acristalamiento incoloro autolimpiable,de baja emisividad SGG CLIMALIT PLUS BIOCLEAN + PLANITHERM XN 6/16/*4+4 (material) | 1.006 | 140.94 | 141.79 |
| PSGGSIL01 | m | Sellado silicona compatible SGG BIOCLEAN | 7.000 | 1.54 | 10.78 |
| PSGG04 | u | Pequeño material | 1.500 | 1.25 | 1.88 |
| %CO | % | Costes indirectos | 3 % | 161.68 | 4.85 |
|  |  | Total |  |  | 166.53 |

##### E16ECHSGG4 Autolimpiable c/vidrio capa baja emisividad y cont. solar inco.

###### E16ECHSGG41 Con vidrio monolítico

**USGG08P12261006** m² SGG CLIMALIT PLUS BIOCLEAN + PLANISTAR ONE 4*/12/4
Precio: 104.69
Doble acristalamiento SGG CLIMALIT PLUS BIOCLEAN, formado por un vidrio bajo emisivo y autolimpiable incoloro SGG BIOCLEAN en cara 1, y SGG PLANISTAR ONE en cara 2 de 4mm y un vidrio float incoloro SGG PLANICLEAR de 4mm, cámara de aire deshidratado de 12mm de espesor con perfil separador de aluminio y doble sellado perimetral, con U=1,6 W/m²K y RW (C; Ctr)=28(-1;-4) (dato calculado según ISO140), fijación sobre carpintería con acuñado mediante calzos de apoyo perimetrales y laterales y sellado en frío con silicona compatible con Bioclean, incluso cortes de vidrio y colocación de junquillos, según NTE-FVP-8

| Código | Ud | Descripción | Rendimiento | Precio | Importe |
|---|---|---|---|---|---|
| OGENO01.0050 | h | Oficial 1ª vidriería | 0.400 | 18.07 | 7.23 |
| PSGG08U12261006 | m² | Doble acristalamiento incoloro autolimpiable,de baja emisividad SGG CLIMALIT BIOCLEAN + PLANISTAR ONE 4*/12/4 (material; 10/10/2008) | 1.006 | 81.26 | 81.75 |
| PSGGSIL01 | m | Sellado silicona compatible SGG BIOCLEAN | 7.000 | 1.54 | 10.78 |
| PSGG04 | u | Pequeño material | 1.500 | 1.25 | 1.88 |
| %CO | % | Costes indirectos | 3 % | 101.64 | 3.05 |
|  |  | Total |  |  | 104.69 |

**USGG08P12261007** m² SGG CLIMALIT PLUS BIOCLEAN + PLANISTAR ONE 6*/12/6
Precio: 139
Doble acristalamiento SGG CLIMALIT PLUS BIOCLEAN, formado por un vidrio bajo emisivo y autolimpiable incoloro SGG BIOCLEAN en cara 1, y SGG PLANISTAR ONE en cara 2 de 6mm y un vidrio float incoloro SGG PLANICLEAR de 6mm, cámara de aire deshidratado de 12mm de espesor con perfil separador de aluminio y doble sellado perimetral, con U=1,5 W/m²K y RW (C; Ctr)=30(-2;-5) (dato calculado según ISO140), fijación sobre carpintería con acuñado mediante calzos de apoyo perimetrales y laterales y sellado en frío con silicona compatible con Bioclean, incluso cortes de vidrio y colocación de junquillos, según NTE-FVP-8

| Código | Ud | Descripción | Rendimiento | Precio | Importe |
|---|---|---|---|---|---|
| OGENO01.0050 | h | Oficial 1ª vidriería | 0.400 | 18.07 | 7.23 |
| PSGG08U12261007 | m² | Doble acristalamiento incoloro autolimpiable,de baja emisividad SGG CLIMALIT BIOCLEAN + PLANISTAR ONE 6*/12/6 (material; 10/10/2008) | 1.006 | 114.37 | 115.06 |
| PSGGSIL01 | m | Sellado silicona compatible SGG BIOCLEAN | 7.000 | 1.54 | 10.78 |
| PSGG04 | u | Pequeño material | 1.500 | 1.25 | 1.88 |
| %CO | % | Costes indirectos | 3 % | 134.95 | 4.05 |
|  |  | Total |  |  | 139 |

**USGG08P12261008** m² SGG CLIMALIT PLUS BIOCLEAN + PLANISTAR ONE 6*/16/6
Precio: 139.51
Doble acristalamiento SGG CLIMALIT PLUS BIOCLEAN, formado por un vidrio bajo emisivo y autolimpiable incoloro SGG BIOCLEAN en cara 1, y SGG PLANISTAR ONE en cara 2 de 6mm y un vidrio float incoloro SGG PLANICLEAR de 6mm, cámara de aire deshidratado de 16mm de espesor con perfil separador de aluminio y doble sellado perimetral, con U=1,3 W/m²K y RW (C; Ctr)=33(-1;-4) (dato ensayado), fijación sobre carpintería con acuñado mediante calzos de apoyo perimetrales y laterales y sellado en frío con silicona compatible con Bioclean, incluso cortes de vidrio y colocación de junquillos, según NTE-FVP-8

| Código | Ud | Descripción | Rendimiento | Precio | Importe |
|---|---|---|---|---|---|
| OGENO01.0050 | h | Oficial 1ª vidriería | 0.400 | 18.07 | 7.23 |
| PSGG08U12261008 | m² | Doble acristalamiento incoloro autolimpiable,de baja emisividad SGG CLIMALIT BIOCLEAN + PLANISTAR ONE 6*/16/6 (material; 10/10/2008) | 1.006 | 114.87 | 115.56 |
| PSGGSIL01 | m | Sellado silicona compatible SGG BIOCLEAN | 7.000 | 1.54 | 10.78 |
| PSGG04 | u | Pequeño material | 1.500 | 1.25 | 1.88 |
| %CO | % | Costes indirectos | 3 % | 135.45 | 4.06 |
|  |  | Total |  |  | 139.51 |

###### E16ECHSGG42 Con vidrio laminar interior

**USGG08P12262006** m² SGG CLIMALIT PLUS BIOCLEAN + PLANISTAR ONE 4*/12/3+3
Precio: 136.83
Doble acristalamiento SGG CLIMALIT PLUS BIOCLEAN, formado por un vidrio bajo emisivo y autolimpiable incoloro SGG BIOCLEAN en cara 1, y SGG PLANISTAR ONE en cara 2 de 4mm y un vidrio float incoloro SGG STADIP 3+3 de 6mm clasificado 2B2 segun UNE-EN 12600, cámara de aire deshidratado de 12mm de espesor con perfil separador de aluminio y doble sellado perimetral, con U=1,6 W/m²K y RW (C; Ctr)=33(-1;-4) (dato calculado según ISO140), fijación sobre carpintería con acuñado mediante calzos de apoyo perimetrales y laterales y sellado en frío con silicona compatible con Bioclean, incluso cortes de vidrio y colocación de junquillos, según NTE-FVP-8

| Código | Ud | Descripción | Rendimiento | Precio | Importe |
|---|---|---|---|---|---|
| OGENO01.0050 | h | Oficial 1ª vidriería | 0.400 | 18.07 | 7.23 |
| PSGG08U12262006 | m² | Doble acristalamiento incoloro autolimpiable,de baja emisividad SGG CLIMALIT BIOCLEAN + PLANISTAR ONE 4/12/3+3 (material; 10/10/2008) | 1.006 | 112.28 | 112.95 |
| PSGGSIL01 | m | Sellado silicona compatible SGG BIOCLEAN | 7.000 | 1.54 | 10.78 |
| PSGG04 | u | Pequeño material | 1.500 | 1.25 | 1.88 |
| %CO | % | Costes indirectos | 3 % | 132.84 | 3.99 |
|  |  | Total |  |  | 136.83 |

**USGG08P12262007** m² SGG CLIMALIT PLUS BIOCLEAN + PLANISTAR ONE 6*/12/4+4
Precio: 165.47
Doble acristalamiento SGG CLIMALIT PLUS BIOCLEAN, formado por un vidrio bajo emisivo y autolimpiable incoloro SGG BIOCLEAN en cara 1, y SGG PLANISTAR ONE en cara 2 de 6mm y un vidrio float incoloro SGG STADIP 4+4 de 8mm clasificado 2B2 segun UNE-EN 12600, cámara de aire deshidratado de 12mm de espesor con perfil separador de aluminio y doble sellado perimetral, con U=1,5 W/m²K y RW (C; Ctr)=35(-2;-5) (dato calculado según ISO140), fijación sobre carpintería con acuñado mediante calzos de apoyo perimetrales y laterales y sellado en frío con silicona compatible con Bioclean, incluso cortes de vidrio y colocación de junquillos, según NTE-FVP-8

| Código | Ud | Descripción | Rendimiento | Precio | Importe |
|---|---|---|---|---|---|
| OGENO01.0050 | h | Oficial 1ª vidriería | 0.400 | 18.07 | 7.23 |
| PSGG08U12262007 | m² | Doble acristalamiento incoloro autolimpiable,de baja emisividad SGG CLIMALIT BIOCLEAN + PLANISTAR ONE 6/12/4+4 (material; 10/10/2008) | 1.006 | 139.92 | 140.76 |
| PSGGSIL01 | m | Sellado silicona compatible SGG BIOCLEAN | 7.000 | 1.54 | 10.78 |
| PSGG04 | u | Pequeño material | 1.500 | 1.25 | 1.88 |
| %CO | % | Costes indirectos | 3 % | 160.65 | 4.82 |
|  |  | Total |  |  | 165.47 |

**USGG08P12262008** m² SGG CLIMALIT PLUS BIOCLEAN + PLANISTAR ONE 6*/16/4+4
Precio: 165.98
Doble acristalamiento SGG CLIMALIT PLUS BIOCLEAN, formado por un vidrio bajo emisivo y autolimpiable incoloro SGG BIOCLEAN en cara 1, y SGG PLANISTAR ONE en cara 2 de 6mm y un vidrio float incoloro SGG STADIP 4+4 de 8mm clasificado 2B2 segun UNE-EN 12600, cámara de aire deshidratado de 16mm de espesor con perfil separador de aluminio y doble sellado perimetral, con U=1,3 W/m²K y RW (C; Ctr)=37(-2;-6), fijación sobre carpintería con acuñado mediante calzos de apoyo perimetrales y laterales y sellado en frío con silicona compatible con Bioclean, incluso cortes de vidrio y colocación de junquillos, según NTE-FVP-8

| Código | Ud | Descripción | Rendimiento | Precio | Importe |
|---|---|---|---|---|---|
| OGENO01.0050 | h | Oficial 1ª vidriería | 0.400 | 18.07 | 7.23 |
| PSGG08U12262008 | m² | Doble acristalamiento incoloro autolimpiable,de baja emisividad SGG CLIMALIT BIOCLEAN + PLANISTAR ONE 6/16/4+4 (material; 10/10/2008) | 1.006 | 140.42 | 141.26 |
| PSGGSIL01 | m | Sellado silicona compatible SGG BIOCLEAN | 7.000 | 1.54 | 10.78 |
| PSGG04 | u | Pequeño material | 1.500 | 1.25 | 1.88 |
| %CO | % | Costes indirectos | 3 % | 161.15 | 4.83 |
|  |  | Total |  |  | 165.98 |

##### E16ECHSGG7 Con vidrio laminado de seguridad

###### E16ECHSGG71 Con vidrio lam. de seguridad física simple (nivel 2B2 s/ UNE-EN 12600) - incoloro

**USGG08P123112005** m² SGG CLIMALIT 10/10/STADIP 33,1 incoloro
Precio: 85.86
Doble acristalamiento SGG CLIMALIT, formado por un vidrio float incoloro SGG PLANICLEAR de 10mm y un vidrio laminado de seguridad incoloro SGG STADIP 33.1 de 6mm clasificado 2B2 según norma UNE-EN 12600, cámara de aire deshidratado de 10mm de espesor con perfil separador de aluminio y doble sellado perimetral, con U=2,9 W/m²K, fijación sobre carpintería con acuñado mediante calzos de apoyo perimetrales y laterales y sellado en frío con silicona neutra, incluso cortes de vidrio y colocación de junquillos, según NTE-FVP-8

| Código | Ud | Descripción | Rendimiento | Precio | Importe |
|---|---|---|---|---|---|
| OGENO01.0050 | h | Oficial 1ª vidriería | 0.600 | 18.07 | 10.84 |
| PSGG08U123112005 | m² | Doble acristalamiento incoloro SGG CLIMALIT 10/10/STADIP 33,1 (material; 10/10/2008) | 1.006 | 63.4 | 63.78 |
| PGENP14.0467 | m | Sellado con silicona neutra | 7.000 | 0.98 | 6.86 |
| PSGG04 | u | Pequeño material | 1.500 | 1.25 | 1.88 |
| %CO | % | Costes indirectos | 3 % | 83.36 | 2.50 |
|  |  | Total |  |  | 85.86 |

**USGG08P123112006** m² SGG CLIMALIT 10/12/STADIP 33,1 incoloro
Precio: 86.38
Doble acristalamiento SGG CLIMALIT, formado por un vidrio float incoloro SGG PLANICLEAR de 10mm y un vidrio laminado de seguridad incoloro SGG STADIP 33.1 de 6mm clasificado 2B2 según norma UNE-EN 12600, cámara de aire deshidratado de 12mm de espesor con perfil separador de aluminio y doble sellado perimetral, con U=2,8W/m²K y RW (C; Ctr)=37(0;-4), fijación sobre carpintería con acuñado mediante calzos de apoyo perimetrales y laterales y sellado en frío con silicona neutra, incluso cortes de vidrio y colocación de junquillos, según NTE-FVP-8

| Código | Ud | Descripción | Rendimiento | Precio | Importe |
|---|---|---|---|---|---|
| OGENO01.0050 | h | Oficial 1ª vidriería | 0.600 | 18.07 | 10.84 |
| PSGG08U123112006 | m² | Doble acristalamiento incoloro SGG CLIMALIT 10/12/STADIP 33,1 (material; 10/10/2008) | 1.006 | 63.9 | 64.28 |
| PGENP14.0467 | m | Sellado con silicona neutra | 7.000 | 0.98 | 6.86 |
| PSGG04 | u | Pequeño material | 1.500 | 1.25 | 1.88 |
| %CO | % | Costes indirectos | 3 % | 83.86 | 2.52 |
|  |  | Total |  |  | 86.38 |

**USGG08P123112007** m² SGG CLIMALIT 10/16/STADIP 33,1 incoloro
Precio: 87.42
Doble acristalamiento SGG CLIMALIT, formado por un vidrio float incoloro SGG PLANICLEAR de 10mm y un vidrio laminado de seguridad incoloro SGG STADIP 33.1 de 6mm clasificado 2B2 según norma UNE-EN 12600, cámara de aire deshidratado de 16mm de espesor con perfil separador de aluminio y doble sellado perimetral, con U=2,7 W/m²K, fijación sobre carpintería con acuñado mediante calzos de apoyo perimetrales y laterales y sellado en frío con silicona neutra, incluso cortes de vidrio y colocación de junquillos, según NTE-FVP-8

| Código | Ud | Descripción | Rendimiento | Precio | Importe |
|---|---|---|---|---|---|
| OGENO01.0050 | h | Oficial 1ª vidriería | 0.600 | 18.07 | 10.84 |
| PSGG08U123112007 | m² | Doble acristalamiento incoloro SGG CLIMALIT 10/16/STADIP 33,1 (material; 10/10/2008) | 1.006 | 64.9 | 65.29 |
| PGENP14.0467 | m | Sellado con silicona neutra | 7.000 | 0.98 | 6.86 |
| PSGG04 | u | Pequeño material | 1.500 | 1.25 | 1.88 |
| %CO | % | Costes indirectos | 3 % | 84.87 | 2.55 |
|  |  | Total |  |  | 87.42 |

**USGG08P123112012** m² SGG CLIMALIT 10/10/STADIP 44,1 incoloro
Precio: 94
Doble acristalamiento SGG CLIMALIT, formado por un vidrio float incoloro SGG PLANICLEAR de 10mm y un vidrio laminado de seguridad incoloro SGG STADIP 44,1 de 8mm clasificado 2B2 según norma UNE-EN 12600, cámara de aire deshidratado de 10mm de espesor con perfil separador de aluminio y doble sellado perimetral, con U=2,9 W/m²K, fijación sobre carpintería con acuñado mediante calzos de apoyo perimetrales y laterales y sellado en frío con silicona neutra, incluso cortes de vidrio y colocación de junquillos, según NTE-FVP-8

| Código | Ud | Descripción | Rendimiento | Precio | Importe |
|---|---|---|---|---|---|
| OGENO01.0050 | h | Oficial 1ª vidriería | 0.750 | 18.07 | 13.55 |
| PSGG08U123112012 | m² | Doble acristalamiento incoloro SGG CLIMALIT 10/10/STADIP 44,1 (material; 10/10/2008) | 1.006 | 68.56 | 68.97 |
| PGENP14.0467 | m | Sellado con silicona neutra | 7.000 | 0.98 | 6.86 |
| PSGG04 | u | Pequeño material | 1.500 | 1.25 | 1.88 |
| %CO | % | Costes indirectos | 3 % | 91.26 | 2.74 |
|  |  | Total |  |  | 94 |

**USGG08P123112013** m² SGG CLIMALIT 10/12/STADIP 44,1 incoloro
Precio: 94.51
Doble acristalamiento SGG CLIMALIT, formado por un vidrio float incoloro SGG PLANICLEAR de 10mm y un vidrio laminado de seguridad incoloro SGG STADIP 44,1 de 8mm clasificado 2B2 según norma UNE-EN 12600, cámara de aire deshidratado de 12mm de espesor con perfil separador de aluminio y doble sellado perimetral, con U=2,8W/m²K y RW (C; Ctr)=37(0;-3), fijación sobre carpintería con acuñado mediante calzos de apoyo perimetrales y laterales y sellado en frío con silicona neutra, incluso cortes de vidrio y colocación de junquillos, según NTE-FVP-8

| Código | Ud | Descripción | Rendimiento | Precio | Importe |
|---|---|---|---|---|---|
| OGENO01.0050 | h | Oficial 1ª vidriería | 0.750 | 18.07 | 13.55 |
| PSGG08U123112013 | m² | Doble acristalamiento incoloro SGG CLIMALIT 10/12/STADIP 44,1 (material; 10/10/2008) | 1.006 | 69.06 | 69.47 |
| PGENP14.0467 | m | Sellado con silicona neutra | 7.000 | 0.98 | 6.86 |
| PSGG04 | u | Pequeño material | 1.500 | 1.25 | 1.88 |
| %CO | % | Costes indirectos | 3 % | 91.76 | 2.75 |
|  |  | Total |  |  | 94.51 |

**USGG08P123112014** m² SGG CLIMALIT 10/16/STADIP 44,1 incoloro
Precio: 95.24
Doble acristalamiento SGG CLIMALIT, formado por un vidrio float incoloro SGG PLANICLEAR de 10mm y un vidrio laminado de seguridad incoloro SGG STADIP 44,1 de 8mm clasificado 2B2 según norma UNE-EN 12600, cámara de aire deshidratado de 16mm de espesor con perfil separador de aluminio y doble sellado perimetral, con U=2,7 W/m²K, fijación sobre carpintería con acuñado mediante calzos de apoyo perimetrales y laterales y sellado en frío con silicona neutra, incluso cortes de vidrio y colocación de junquillos, según NTE-FVP-8

| Código | Ud | Descripción | Rendimiento | Precio | Importe |
|---|---|---|---|---|---|
| OGENO01.0050 | h | Oficial 1ª vidriería | 0.750 | 18.07 | 13.55 |
| PSGG08U123112014 | m² | Doble acristalamiento incoloro SGG CLIMALIT 10/16/STADIP 44,1 (material; 10/10/2008) | 1.006 | 69.76 | 70.18 |
| PGENP14.0467 | m | Sellado con silicona neutra | 7.000 | 0.98 | 6.86 |
| PSGG04 | u | Pequeño material | 1.500 | 1.25 | 1.88 |
| %CO | % | Costes indirectos | 3 % | 92.47 | 2.77 |
|  |  | Total |  |  | 95.24 |

**USGG08P123112019** m² SGG CLIMALIT 10/10/STADIP 55,1 incoloro
Precio: 104.01
Doble acristalamiento SGG CLIMALIT, formado por un vidrio float incoloro SGG PLANICLEAR de 10mm y un vidrio laminado de seguridad incoloro SGG STADIP 55,1 de 10mm clasificado 2B2 según norma UNE-EN 12600, cámara de aire deshidratado de 10mm de espesor con perfil separador de aluminio y doble sellado perimetral, con U=2,9 W/m²K, fijación sobre carpintería con acuñado mediante calzos de apoyo perimetrales y laterales y sellado en frío con silicona neutra, incluso cortes de vidrio y colocación de junquillos, según NTE-FVP-8

| Código | Ud | Descripción | Rendimiento | Precio | Importe |
|---|---|---|---|---|---|
| OGENO01.0050 | h | Oficial 1ª vidriería | 1.000 | 18.07 | 18.07 |
| PSGG08U123112019 | m² | Doble acristalamiento incoloro SGG CLIMALIT 10/10/STADIP 55,1 (material; 10/10/2008) | 1.006 | 73.73 | 74.17 |
| PGENP14.0467 | m | Sellado con silicona neutra | 7.000 | 0.98 | 6.86 |
| PSGG04 | u | Pequeño material | 1.500 | 1.25 | 1.88 |
| %CO | % | Costes indirectos | 3 % | 100.98 | 3.03 |
|  |  | Total |  |  | 104.01 |

**USGG08P123112020** m² SGG CLIMALIT 10/12/STADIP 55,1 incoloro
Precio: 104.56
Doble acristalamiento SGG CLIMALIT, formado por un vidrio float incoloro SGG PLANICLEAR de 10mm y un vidrio laminado de seguridad incoloro SGG STADIP 55,1 de 10mm clasificado 2B2 según norma UNE-EN 12600, cámara de aire deshidratado de 12mm de espesor con perfil separador de aluminio y doble sellado perimetral, con U=2,8W/m²K y RW (C; Ctr)=36(-2;-3), fijación sobre carpintería con acuñado mediante calzos de apoyo perimetrales y laterales y sellado en frío con silicona neutra, incluso cortes de vidrio y colocación de junquillos, según NTE-FVP-8

| Código | Ud | Descripción | Rendimiento | Precio | Importe |
|---|---|---|---|---|---|
| OGENO01.0050 | h | Oficial 1ª vidriería | 1.000 | 18.07 | 18.07 |
| PSGG08U123112020 | m² | Doble acristalamiento incoloro SGG CLIMALIT 10/12/STADIP 55,1 (material; 10/10/2008) | 1.006 | 74.25 | 74.70 |
| PGENP14.0467 | m | Sellado con silicona neutra | 7.000 | 0.98 | 6.86 |
| PSGG04 | u | Pequeño material | 1.500 | 1.25 | 1.88 |
| %CO | % | Costes indirectos | 3 % | 101.51 | 3.05 |
|  |  | Total |  |  | 104.56 |

**USGG08P123112021** m² SGG CLIMALIT 10/16/STADIP 55,1 incoloro
Precio: 105.18
Doble acristalamiento SGG CLIMALIT, formado por un vidrio float incoloro SGG PLANICLEAR de 10mm y un vidrio laminado de seguridad incoloro SGG STADIP 55,1 de 10mm clasificado 2B2 según norma UNE-EN 12600, cámara de aire deshidratado de 16mm de espesor con perfil separador de aluminio y doble sellado perimetral, con U=2,7 W/m²K, fijación sobre carpintería con acuñado mediante calzos de apoyo perimetrales y laterales y sellado en frío con silicona neutra, incluso cortes de vidrio y colocación de junquillos, según NTE-FVP-8

| Código | Ud | Descripción | Rendimiento | Precio | Importe |
|---|---|---|---|---|---|
| OGENO01.0050 | h | Oficial 1ª vidriería | 1.000 | 18.07 | 18.07 |
| PSGG08U123112021 | m² | Doble acristalamiento incoloro SGG CLIMALIT 10/16/STADIP 55,1 (material; 10/10/2008) | 1.006 | 74.86 | 75.31 |
| PGENP14.0467 | m | Sellado con silicona neutra | 7.000 | 0.98 | 6.86 |
| PSGG04 | u | Pequeño material | 1.500 | 1.25 | 1.88 |
| %CO | % | Costes indirectos | 3 % | 102.12 | 3.06 |
|  |  | Total |  |  | 105.18 |

**USGG08P123112026** m² SGG CLIMALIT 10/10/STADIP 66,1 incoloro
Precio: 109.95
Doble acristalamiento SGG CLIMALIT, formado por un vidrio float incoloro SGG PLANICLEAR de 6mm y un vidrio laminado de seguridad incoloro SGG STADIP 66,1 de 12mm clasificado 2B2 según norma UNE-EN 12600, cámara de aire deshidratado de 8mm de espesor con perfil separador de aluminio y doble sellado perimetral, con U=2,8 W/m²K, fijación sobre carpintería con acuñado mediante calzos de apoyo perimetrales y laterales y sellado en frío con silicona neutra, incluso cortes de vidrio y colocación de junquillos, según NTE-FVP-8

| Código | Ud | Descripción | Rendimiento | Precio | Importe |
|---|---|---|---|---|---|
| OGENO01.0050 | h | Oficial 1ª vidriería | 1.000 | 18.07 | 18.07 |
| PSGG08U123112026 | m² | Doble acristalamiento incoloro SGG CLIMALIT 10/10/STADIP 66,1 (material; 10/10/2008) | 1.006 | 79.46 | 79.94 |
| PGENP14.0467 | m | Sellado con silicona neutra | 7.000 | 0.98 | 6.86 |
| PSGG04 | u | Pequeño material | 1.500 | 1.25 | 1.88 |
| %CO | % | Costes indirectos | 3 % | 106.75 | 3.20 |
|  |  | Total |  |  | 109.95 |

**USGG08P12311027** m² SGG CLIMALIT 10/12/STADIP 66,1 incoloro
Precio: 110.47
Doble acristalamiento SGG CLIMALIT, formado por un vidrio float incoloro SGG PLANICLEAR de 10mm y un vidrio laminado de seguridad incoloro SGG STADIP 66,1 de 12mm clasificado 2B2 según norma UNE-EN 12600, cámara de aire deshidratado de 12mm de espesor con perfil separador de aluminio y doble sellado perimetral, con U=2,8W/m²K y RW (C; Ctr)=38(-1;-4), fijación sobre carpintería con acuñado mediante calzos de apoyo perimetrales y laterales y sellado en frío con silicona neutra, incluso cortes de vidrio y colocación de junquillos, según NTE-FVP-8

| Código | Ud | Descripción | Rendimiento | Precio | Importe |
|---|---|---|---|---|---|
| OGENO01.0050 | h | Oficial 1ª vidriería | 1.000 | 18.07 | 18.07 |
| PSGG08U123112027 | m² | Doble acristalamiento incoloro SGG CLIMALIT 10/12/STADIP 66,1 (material; 10/10/2008) | 1.006 | 79.96 | 80.44 |
| PGENP14.0467 | m | Sellado con silicona neutra | 7.000 | 0.98 | 6.86 |
| PSGG04 | u | Pequeño material | 1.500 | 1.25 | 1.88 |
| %CO | % | Costes indirectos | 3 % | 107.25 | 3.22 |
|  |  | Total |  |  | 110.47 |

**USGG08P12311028** m² SGG CLIMALIT 10/16/STADIP 66,1 incoloro
Precio: 111.51
Doble acristalamiento SGG CLIMALIT, formado por un vidrio float incoloro SGG PLANICLEAR de 6mm y un vidrio laminado de seguridad incoloro SGG STADIP 66,1 de 12mm clasificado 2B2 según norma UNE-EN 12600, cámara de aire deshidratado de 8mm de espesor con perfil separador de aluminio y doble sellado perimetral, con U=2,6 W/m²K, fijación sobre carpintería con acuñado mediante calzos de apoyo perimetrales y laterales y sellado en frío con silicona neutra, incluso cortes de vidrio y colocación de junquillos, según NTE-FVP-8

| Código | Ud | Descripción | Rendimiento | Precio | Importe |
|---|---|---|---|---|---|
| OGENO01.0050 | h | Oficial 1ª vidriería | 1.000 | 18.07 | 18.07 |
| PSGG08U123112028 | m² | Doble acristalamiento incoloro SGG CLIMALIT 10/16/STADIP 66,1 (material; 10/10/2008) | 1.006 | 80.96 | 81.45 |
| PGENP14.0467 | m | Sellado con silicona neutra | 7.000 | 0.98 | 6.86 |
| PSGG04 | u | Pequeño material | 1.500 | 1.25 | 1.88 |
| %CO | % | Costes indirectos | 3 % | 108.26 | 3.25 |
|  |  | Total |  |  | 111.51 |

###### E16ECHSGG72 Con vidrio lam. de seguridad física fuerte (niveles 1B1 s/ UNE-EN 12600) - incoloro

###### E16ECHSGG7201 Incoloro con SGG STADIP PROTECT 33

###### E16ECHSGG72011 Incoloro con SGG STADIP PROTECT 33.2

**USGG08P123132005** m² SGG CLIMALIT 6/12/STADIP 33,2 incoloro
Precio: 82.7
Doble acristalamiento SGG CLIMALIT, formado por un vidrio float incoloro SGG PLANICLEAR de 6mm y un vidrio laminado de seguridad incoloro SGG STADIP 33.2 de 7mm clasificado 1B1 según norma UNE-EN 12600, cámara de aire deshidratado de 12mm de espesor con perfil separador de aluminio y doble sellado perimetral, con U=2,8 W/m²K, fijación sobre carpintería con acuñado mediante calzos de apoyo perimetrales y laterales y sellado en frío con silicona neutra, incluso cortes de vidrio y colocación de junquillos, según NTE-FVP-8

| Código | Ud | Descripción | Rendimiento | Precio | Importe |
|---|---|---|---|---|---|
| OGENO01.0050 | h | Oficial 1ª vidriería | 0.600 | 18.07 | 10.84 |
| PSGG08U123132005 | m² | Doble acristalamiento incoloro SGG CLIMALIT 6/12/STADIP 33,2 (material; 13/10/2008) | 1.006 | 60.35 | 60.71 |
| PGENP14.0467 | m | Sellado con silicona neutra | 7.000 | 0.98 | 6.86 |
| PSGG04 | u | Pequeño material | 1.500 | 1.25 | 1.88 |
| %CO | % | Costes indirectos | 3 % | 80.29 | 2.41 |
|  |  | Total |  |  | 82.7 |

**USGG08P123132006** m² SGG CLIMALIT 6/16/STADIP 33,2 incoloro
Precio: 83.23
Doble acristalamiento SGG CLIMALIT, formado por un vidrio float incoloro SGG PLANICLEAR de 6mm y un vidrio laminado de seguridad incoloro SGG STADIP 33.2 de 7mm clasificado 1B1 según norma UNE-EN 12600, cámara de aire deshidratado de 16mm de espesor con perfil separador de aluminio y doble sellado perimetral, con U=2,7 W/m²K, fijación sobre carpintería con acuñado mediante calzos de apoyo perimetrales y laterales y sellado en frío con silicona neutra, incluso cortes de vidrio y colocación de junquillos, según NTE-FVP-8

| Código | Ud | Descripción | Rendimiento | Precio | Importe |
|---|---|---|---|---|---|
| OGENO01.0050 | h | Oficial 1ª vidriería | 0.600 | 18.07 | 10.84 |
| PSGG08U123132006 | m² | Doble acristalamiento incoloro SGG CLIMALIT 6/16/STADIP 33,2 (material; 13/10/2008) | 1.006 | 60.86 | 61.23 |
| PGENP14.0467 | m | Sellado con silicona neutra | 7.000 | 0.98 | 6.86 |
| PSGG04 | u | Pequeño material | 1.500 | 1.25 | 1.88 |
| %CO | % | Costes indirectos | 3 % | 80.81 | 2.42 |
|  |  | Total |  |  | 83.23 |

**USGG08P123132007** m² SGG CLIMALIT 10/10/STADIP 33,2 incoloro
Precio: 95.18
Doble acristalamiento SGG CLIMALIT, formado por un vidrio float incoloro SGG PLANICLEAR de 10mm y un vidrio laminado de seguridad incoloro SGG STADIP 33.2 de 6mm clasificado 1B1 según norma UNE-EN 12600, cámara de aire deshidratado de 10mm de espesor con perfil separador de aluminio y doble sellado perimetral, con U=2,9 W/m²K, fijación sobre carpintería con acuñado mediante calzos de apoyo perimetrales y laterales y sellado en frío con silicona neutra, incluso cortes de vidrio y colocación de junquillos, según NTE-FVP-8

| Código | Ud | Descripción | Rendimiento | Precio | Importe |
|---|---|---|---|---|---|
| OGENO01.0050 | h | Oficial 1ª vidriería | 0.600 | 18.07 | 10.84 |
| PSGG08U123132007 | m² | Doble acristalamiento incoloro SGG CLIMALIT 10/10/STADIP 33,2 (material; 13/10/2008) | 1.006 | 72.4 | 72.83 |
| PGENP14.0467 | m | Sellado con silicona neutra | 7.000 | 0.98 | 6.86 |
| PSGG04 | u | Pequeño material | 1.500 | 1.25 | 1.88 |
| %CO | % | Costes indirectos | 3 % | 92.41 | 2.77 |
|  |  | Total |  |  | 95.18 |

**USGG08P123132008** m² SGG CLIMALIT 10/12/STADIP 33,2 incoloro
Precio: 95.73
Doble acristalamiento SGG CLIMALIT, formado por un vidrio float incoloro SGG PLANICLEAR de 10mm y un vidrio laminado de seguridad incoloro SGG STADIP 33.2 de 6mm clasificado 1B1 según norma UNE-EN 12600, cámara de aire deshidratado de 12mm de espesor con perfil separador de aluminio y doble sellado perimetral, con U=2,8 W/m²K, fijación sobre carpintería con acuñado mediante calzos de apoyo perimetrales y laterales y sellado en frío con silicona neutra, incluso cortes de vidrio y colocación de junquillos, según NTE-FVP-8

| Código | Ud | Descripción | Rendimiento | Precio | Importe |
|---|---|---|---|---|---|
| OGENO01.0050 | h | Oficial 1ª vidriería | 0.600 | 18.07 | 10.84 |
| PSGG08U123132008 | m² | Doble acristalamiento incoloro SGG CLIMALIT 10/12/STADIP 33,2 (material; 13/10/2008) | 1.006 | 72.92 | 73.36 |
| PGENP14.0467 | m | Sellado con silicona neutra | 7.000 | 0.98 | 6.86 |
| PSGG04 | u | Pequeño material | 1.500 | 1.25 | 1.88 |
| %CO | % | Costes indirectos | 3 % | 92.94 | 2.79 |
|  |  | Total |  |  | 95.73 |

**USGG08P123132009** m² SGG CLIMALIT 10/16/STADIP 33,2 incoloro
Precio: 103.61
Doble acristalamiento SGG CLIMALIT, formado por un vidrio float incoloro SGG PLANICLEAR de 10mm y un vidrio laminado de seguridad incoloro SGG STADIP 33.2 de 6mm clasificado 1B1 según norma UNE-EN 12600, cámara de aire deshidratado de 16mm de espesor con perfil separador de aluminio y doble sellado perimetral, con U=2,7 W/m²K, fijación sobre carpintería con acuñado mediante calzos de apoyo perimetrales y laterales y sellado en frío con silicona neutra, incluso cortes de vidrio y colocación de junquillos, según NTE-FVP-8

| Código | Ud | Descripción | Rendimiento | Precio | Importe |
|---|---|---|---|---|---|
| OGENO01.0050 | h | Oficial 1ª vidriería | 1.000 | 18.07 | 18.07 |
| PSGG08U123132009 | m² | Doble acristalamiento incoloro SGG CLIMALIT 10/16/STADIP 33,2 (material; 13/10/2008) | 1.006 | 73.34 | 73.78 |
| PGENP14.0467 | m | Sellado con silicona neutra | 7.000 | 0.98 | 6.86 |
| PSGG04 | u | Pequeño material | 1.500 | 1.25 | 1.88 |
| %CO | % | Costes indirectos | 3 % | 100.59 | 3.02 |
|  |  | Total |  |  | 103.61 |

###### E16ECHSGG72012 Incoloro con SGG STADIP PROTECT 33.4

**USGG08P123132010** m² SGG CLIMALIT 6/12/STADIP 33,4 incoloro
Precio: 108.4
Doble acristalamiento SGG CLIMALIT, formado por un vidrio float incoloro SGG PLANICLEAR de 6mm y un vidrio laminado de seguridad incoloro SGG STADIP 33.4 de 8mm clasificado 1B1 según norma UNE-EN 12600, cámara de aire deshidratado de 12mm de espesor con perfil separador de aluminio y doble sellado perimetral, con U=2,8 W/m²K, fijación sobre carpintería con acuñado mediante calzos de apoyo perimetrales y laterales y sellado en frío con silicona neutra, incluso cortes de vidrio y colocación de junquillos, según NTE-FVP-8

| Código | Ud | Descripción | Rendimiento | Precio | Importe |
|---|---|---|---|---|---|
| OGENO01.0050 | h | Oficial 1ª vidriería | 0.600 | 18.07 | 10.84 |
| PSGG08U123132010 | m² | Doble acristalamiento incoloro SGG CLIMALIT 6/12/STADIP 33,4 (material; 13/10/2008) | 1.006 | 85.15 | 85.66 |
| PGENP14.0467 | m | Sellado con silicona neutra | 7.000 | 0.98 | 6.86 |
| PSGG04 | u | Pequeño material | 1.500 | 1.25 | 1.88 |
| %CO | % | Costes indirectos | 3 % | 105.24 | 3.16 |
|  |  | Total |  |  | 108.4 |

**USGG08P123132011** m² SGG CLIMALIT 6/16/STADIP 33,4 incoloro
Precio: 108.5
Doble acristalamiento SGG CLIMALIT, formado por un vidrio float incoloro SGG PLANICLEAR de 6mm y un vidrio laminado de seguridad incoloro SGG STADIP 33.4 de 8mm clasificado 1B1 según norma UNE-EN 12600, cámara de aire deshidratado de 16mm de espesor con perfil separador de aluminio y doble sellado perimetral, con U=2,7 W/m²K, fijación sobre carpintería con acuñado mediante calzos de apoyo perimetrales y laterales y sellado en frío con silicona neutra, incluso cortes de vidrio y colocación de junquillos, según NTE-FVP-8

| Código | Ud | Descripción | Rendimiento | Precio | Importe |
|---|---|---|---|---|---|
| OGENO01.0050 | h | Oficial 1ª vidriería | 0.600 | 18.07 | 10.84 |
| PSGG08U123132011 | m² | Doble acristalamiento incoloro SGG CLIMALIT 6/16/STADIP 33,4 (material; 13/10/2008) | 1.006 | 85.25 | 85.76 |
| PGENP14.0467 | m | Sellado con silicona neutra | 7.000 | 0.98 | 6.86 |
| PSGG04 | u | Pequeño material | 1.500 | 1.25 | 1.88 |
| %CO | % | Costes indirectos | 3 % | 105.34 | 3.16 |
|  |  | Total |  |  | 108.5 |

###### E16ECHSGG72013 Incoloro con SGG STADIP PROTECT 33.6

**USGG08P123132012** m² SGG CLIMALIT 6/12/STADIP 33,6 incoloro
Precio: 123.79
Doble acristalamiento SGG CLIMALIT, formado por un vidrio float incoloro SGG PLANICLEAR de 6mm y un vidrio laminado de seguridad incoloro SGG STADIP 33.6 de 8mm clasificado 1B1 según norma UNE-EN 12600, cámara de aire deshidratado de 12mm de espesor con perfil separador de aluminio y doble sellado perimetral, con U=2,8 W/m²K, fijación sobre carpintería con acuñado mediante calzos de apoyo perimetrales y laterales y sellado en frío con silicona neutra, incluso cortes de vidrio y colocación de junquillos, según NTE-FVP-8

| Código | Ud | Descripción | Rendimiento | Precio | Importe |
|---|---|---|---|---|---|
| OGENO01.0050 | h | Oficial 1ª vidriería | 0.600 | 18.07 | 10.84 |
| PSGG08U123132012 | m² | Doble acristalamiento incoloro SGG CLIMALIT 6/12/STADIP 33,6 (material; 13/10/2008) | 1.006 | 100 | 100.60 |
| PGENP14.0467 | m | Sellado con silicona neutra | 7.000 | 0.98 | 6.86 |
| PSGG04 | u | Pequeño material | 1.500 | 1.25 | 1.88 |
| %CO | % | Costes indirectos | 3 % | 120.18 | 3.61 |
|  |  | Total |  |  | 123.79 |

**USGG08P123132013** m² SGG CLIMALIT 6/16/STADIP 33,6 incoloro
Precio: 124.04
Doble acristalamiento SGG CLIMALIT, formado por un vidrio float incoloro SGG PLANICLEAR de 6mm y un vidrio laminado de seguridad incoloro SGG STADIP 33.6 de 8mm clasificado 1B1 según norma UNE-EN 12600, cámara de aire deshidratado de 12mm de espesor con perfil separador de aluminio y doble sellado perimetral, con U=2,7 W/m²K, fijación sobre carpintería con acuñado mediante calzos de apoyo perimetrales y laterales y sellado en frío con silicona neutra, incluso cortes de vidrio y colocación de junquillos, según NTE-FVP-8

| Código | Ud | Descripción | Rendimiento | Precio | Importe |
|---|---|---|---|---|---|
| OGENO01.0050 | h | Oficial 1ª vidriería | 0.600 | 18.07 | 10.84 |
| PSGG08U123132013 | m² | Doble acristalamiento incoloro SGG CLIMALIT 6/16/STADIP 33,6 (material; 13/10/2008) | 1.006 | 100.25 | 100.85 |
| PGENP14.0467 | m | Sellado con silicona neutra | 7.000 | 0.98 | 6.86 |
| PSGG04 | u | Pequeño material | 1.500 | 1.25 | 1.88 |
| %CO | % | Costes indirectos | 3 % | 120.43 | 3.61 |
|  |  | Total |  |  | 124.04 |

###### E16ECHSGG7202 Incoloro con SGG STADIP PROTECT 44

###### E16ECHSGG72021 Incoloro con SGG STADIP PROTECT 44.2

**USGG08P123132018** m² SGG CLIMALIT 6/12/STADIP 44,2 incoloro
Precio: 92.74
Doble acristalamiento SGG CLIMALIT, formado por un vidrio float incoloro SGG PLANICLEAR de 6mm y un vidrio laminado de seguridad incoloro SGG STADIP 44.2 de 9mm clasificado 1B1 según norma UNE-EN 12600, cámara de aire deshidratado de 12mm de espesor con perfil separador de aluminio y doble sellado perimetral, con U=2,8 W/m²K, fijación sobre carpintería con acuñado mediante calzos de apoyo perimetrales y laterales y sellado en frío con silicona neutra, incluso cortes de vidrio y colocación de junquillos, según NTE-FVP-8

| Código | Ud | Descripción | Rendimiento | Precio | Importe |
|---|---|---|---|---|---|
| OGENO01.0050 | h | Oficial 1ª vidriería | 0.750 | 18.07 | 13.55 |
| PSGG08U123132018 | m² | Doble acristalamiento incoloro SGG CLIMALIT 6/12/STADIP 44,2 (material; 13/10/2008) | 1.006 | 67.35 | 67.75 |
| PGENP14.0467 | m | Sellado con silicona neutra | 7.000 | 0.98 | 6.86 |
| PSGG04 | u | Pequeño material | 1.500 | 1.25 | 1.88 |
| %CO | % | Costes indirectos | 3 % | 90.04 | 2.70 |
|  |  | Total |  |  | 92.74 |

**USGG08P123132019** m² SGG CLIMALIT 6/16/STADIP 44,2 incoloro
Precio: 93.31
Doble acristalamiento SGG CLIMALIT, formado por un vidrio float incoloro SGG PLANICLEAR de 6mm y un vidrio laminado de seguridad incoloro SGG STADIP 44.2 de 9mm clasificado 1B1 según norma UNE-EN 12600, cámara de aire deshidratado de 16mm de espesor con perfil separador de aluminio y doble sellado perimetral, con U=2,7 W/m²K, fijación sobre carpintería con acuñado mediante calzos de apoyo perimetrales y laterales y sellado en frío con silicona neutra, incluso cortes de vidrio y colocación de junquillos, según NTE-FVP-8

| Código | Ud | Descripción | Rendimiento | Precio | Importe |
|---|---|---|---|---|---|
| OGENO01.0050 | h | Oficial 1ª vidriería | 0.750 | 18.07 | 13.55 |
| PSGG08U123132019 | m² | Doble acristalamiento incoloro SGG CLIMALIT 6/16/STADIP 44,2 (material; 13/10/2008) | 1.006 | 67.89 | 68.30 |
| PGENP14.0467 | m | Sellado con silicona neutra | 7.000 | 0.98 | 6.86 |
| PSGG04 | u | Pequeño material | 1.500 | 1.25 | 1.88 |
| %CO | % | Costes indirectos | 3 % | 90.59 | 2.72 |
|  |  | Total |  |  | 93.31 |

**USGG08P123132020** m² SGG CLIMALIT 10/10/STADIP 44,2 incoloro
Precio: 103.01
Doble acristalamiento SGG CLIMALIT, formado por un vidrio float incoloro SGG PLANICLEAR de 10mm y un vidrio laminado de seguridad incoloro SGG STADIP 44,2 de 8mm clasificado 1B1 según norma UNE-EN 12600, cámara de aire deshidratado de 10mm de espesor con perfil separador de aluminio y doble sellado perimetral, con U=2,9 W/m²K, fijación sobre carpintería con acuñado mediante calzos de apoyo perimetrales y laterales y sellado en frío con silicona neutra, incluso cortes de vidrio y colocación de junquillos, según NTE-FVP-8

| Código | Ud | Descripción | Rendimiento | Precio | Importe |
|---|---|---|---|---|---|
| OGENO01.0050 | h | Oficial 1ª vidriería | 0.750 | 18.07 | 13.55 |
| PSGG08U123132020 | m² | Doble acristalamiento incoloro SGG CLIMALIT 10/10/STADIP 44,2 (material; 13/10/2008) | 1.006 | 77.26 | 77.72 |
| PGENP14.0467 | m | Sellado con silicona neutra | 7.000 | 0.98 | 6.86 |
| PSGG04 | u | Pequeño material | 1.500 | 1.25 | 1.88 |
| %CO | % | Costes indirectos | 3 % | 100.01 | 3.00 |
|  |  | Total |  |  | 103.01 |

**USGG08P123132021** m² SGG CLIMALIT 10/12/STADIP 44,2 incoloro
Precio: 103.33
Doble acristalamiento SGG CLIMALIT, formado por un vidrio float incoloro SGG PLANICLEAR de 10mm y un vidrio laminado de seguridad incoloro SGG STADIP 44,2 de 8mm clasificado 1B1 según norma UNE-EN 12600, cámara de aire deshidratado de 12mm de espesor con perfil separador de aluminio y doble sellado perimetral, con U=2,8 W/m²K, fijación sobre carpintería con acuñado mediante calzos de apoyo perimetrales y laterales y sellado en frío con silicona neutra, incluso cortes de vidrio y colocación de junquillos, según NTE-FVP-8

| Código | Ud | Descripción | Rendimiento | Precio | Importe |
|---|---|---|---|---|---|
| OGENO01.0050 | h | Oficial 1ª vidriería | 0.750 | 18.07 | 13.55 |
| PSGG08U123132021 | m² | Doble acristalamiento incoloro SGG CLIMALIT 10/12/STADIP 44,2 (material; 13/10/2008) | 1.006 | 77.56 | 78.03 |
| PGENP14.0467 | m | Sellado con silicona neutra | 7.000 | 0.98 | 6.86 |
| PSGG04 | u | Pequeño material | 1.500 | 1.25 | 1.88 |
| %CO | % | Costes indirectos | 3 % | 100.32 | 3.01 |
|  |  | Total |  |  | 103.33 |

**USGG08P123132022** m² SGG CLIMALIT 10/16/STADIP 44,2 incoloro
Precio: 103.85
Doble acristalamiento SGG CLIMALIT, formado por un vidrio float incoloro SGG PLANICLEAR de 10mm y un vidrio laminado de seguridad incoloro SGG STADIP 44,2 de 8mm clasificado 1B1 según norma UNE-EN 12600, cámara de aire deshidratado de 16mm de espesor con perfil separador de aluminio y doble sellado perimetral, con U=2,7 W/m²K, fijación sobre carpintería con acuñado mediante calzos de apoyo perimetrales y laterales y sellado en frío con silicona neutra, incluso cortes de vidrio y colocación de junquillos, según NTE-FVP-8

| Código | Ud | Descripción | Rendimiento | Precio | Importe |
|---|---|---|---|---|---|
| OGENO01.0050 | h | Oficial 1ª vidriería | 0.750 | 18.07 | 13.55 |
| PSGG08U123132022 | m² | Doble acristalamiento incoloro SGG CLIMALIT 10/16/STADIP 44,2 (material; 13/10/2008) | 1.006 | 78.07 | 78.54 |
| PGENP14.0467 | m | Sellado con silicona neutra | 7.000 | 0.98 | 6.86 |
| PSGG04 | u | Pequeño material | 1.500 | 1.25 | 1.88 |
| %CO | % | Costes indirectos | 3 % | 100.83 | 3.02 |
|  |  | Total |  |  | 103.85 |

###### E16ECHSGG72022 Incoloro con SGG STADIP PROTECT 44.3

**USGG08P123132051** m² SGG CLIMALIT 6/12/STADIP 44,3 incoloro
Precio: 105.74
Doble acristalamiento SGG CLIMALIT, formado por un vidrio float incoloro SGG PLANICLEAR de 6mm y un vidrio laminado de seguridad incoloro SGG STADIP 44.3 de 9mm clasificado 1B1 según norma UNE-EN 12600, cámara de aire deshidratado de 12mm de espesor con perfil separador de aluminio y doble sellado perimetral, con U=2,8 W/m²K, fijación sobre carpintería con acuñado mediante calzos de apoyo perimetrales y laterales y sellado en frío con silicona neutra, incluso cortes de vidrio y colocación de junquillos, según NTE-FVP-8

| Código | Ud | Descripción | Rendimiento | Precio | Importe |
|---|---|---|---|---|---|
| OGENO01.0050 | h | Oficial 1ª vidriería | 0.750 | 18.07 | 13.55 |
| PSGG08U123132051 | m² | Doble acristalamiento incoloro SGG CLIMALIT 6/12/STADIP 44,3 (material; 13/10/2008) | 1.006 | 79.89 | 80.37 |
| PGENP14.0467 | m | Sellado con silicona neutra | 7.000 | 0.98 | 6.86 |
| PSGG04 | u | Pequeño material | 1.500 | 1.25 | 1.88 |
| %CO | % | Costes indirectos | 3 % | 102.66 | 3.08 |
|  |  | Total |  |  | 105.74 |

**USGG08P123132052** m² SGG CLIMALIT 6/16/STADIP 44,3 incoloro
Precio: 106.22
Doble acristalamiento SGG CLIMALIT, formado por un vidrio float incoloro SGG PLANICLEAR de 6mm y un vidrio laminado de seguridad incoloro SGG STADIP 44.3 de 9mm clasificado 1B1 según norma UNE-EN 12600, cámara de aire deshidratado de 16mm de espesor con perfil separador de aluminio y doble sellado perimetral, con U=2,7 W/m²K, fijación sobre carpintería con acuñado mediante calzos de apoyo perimetrales y laterales y sellado en frío con silicona neutra, incluso cortes de vidrio y colocación de junquillos, según NTE-FVP-8

| Código | Ud | Descripción | Rendimiento | Precio | Importe |
|---|---|---|---|---|---|
| OGENO01.0050 | h | Oficial 1ª vidriería | 0.750 | 18.07 | 13.55 |
| PSGG08U123132052 | m² | Doble acristalamiento incoloro SGG CLIMALIT 6/16/STADIP 44,3 (material; 13/10/2008) | 1.006 | 80.36 | 80.84 |
| PGENP14.0467 | m | Sellado con silicona neutra | 7.000 | 0.98 | 6.86 |
| PSGG04 | u | Pequeño material | 1.500 | 1.25 | 1.88 |
| %CO | % | Costes indirectos | 3 % | 103.13 | 3.09 |
|  |  | Total |  |  | 106.22 |

###### E16ECHSGG72023 Incoloro con SGG STADIP PROTECT 44.4

**USGG08P123132057** m² SGG CLIMALIT 6/12/STADIP 44,4 incoloro
Precio: 127.99
Doble acristalamiento SGG CLIMALIT, formado por un vidrio float incoloro SGG PLANICLEAR de 6mm y un vidrio laminado de seguridad incoloro SGG STADIP 44.4 de 10mm clasificado 1B1 según norma UNE-EN 12600, cámara de aire deshidratado de 12mm de espesor con perfil separador de aluminio y doble sellado perimetral, con U=2,8 W/m²K, fijación sobre carpintería con acuñado mediante calzos de apoyo perimetrales y laterales y sellado en frío con silicona neutra, incluso cortes de vidrio y colocación de junquillos, según NTE-FVP-8

| Código | Ud | Descripción | Rendimiento | Precio | Importe |
|---|---|---|---|---|---|
| OGENO01.0050 | h | Oficial 1ª vidriería | 0.750 | 18.07 | 13.55 |
| PSGG08U123132057 | m² | Doble acristalamiento incoloro SGG CLIMALIT 6/12/STADIP 44,4 (material; 13/10/2008) | 1.006 | 101.36 | 101.97 |
| PGENP14.0467 | m | Sellado con silicona neutra | 7.000 | 0.98 | 6.86 |
| PSGG04 | u | Pequeño material | 1.500 | 1.25 | 1.88 |
| %CO | % | Costes indirectos | 3 % | 124.26 | 3.73 |
|  |  | Total |  |  | 127.99 |

**USGG08P123132058** m² SGG CLIMALIT 6/16/STADIP 44,4 incoloro
Precio: 128
Doble acristalamiento SGG CLIMALIT, formado por un vidrio float incoloro SGG PLANICLEAR de 6mm y un vidrio laminado de seguridad incoloro SGG STADIP 44.4 de 10mm clasificado 1B1 según norma UNE-EN 12600, cámara de aire deshidratado de 16mm de espesor con perfil separador de aluminio y doble sellado perimetral, con U=2,7 W/m²K, fijación sobre carpintería con acuñado mediante calzos de apoyo perimetrales y laterales y sellado en frío con silicona neutra, incluso cortes de vidrio y colocación de junquillos, según NTE-FVP-8

| Código | Ud | Descripción | Rendimiento | Precio | Importe |
|---|---|---|---|---|---|
| OGENO01.0050 | h | Oficial 1ª vidriería | 0.750 | 18.07 | 13.55 |
| PSGG08U123132058 | m² | Doble acristalamiento incoloro SGG CLIMALIT 6/16/STADIP 44,4 (material; 13/10/2008) | 1.006 | 101.37 | 101.98 |
| PGENP14.0467 | m | Sellado con silicona neutra | 7.000 | 0.98 | 6.86 |
| PSGG04 | u | Pequeño material | 1.500 | 1.25 | 1.88 |
| %CO | % | Costes indirectos | 3 % | 124.27 | 3.73 |
|  |  | Total |  |  | 128 |

###### E16ECHSGG7203 Incoloro con SGG STADIP PROTECT 55

###### E16ECHSGG72031 Incoloro con SGG STADIP PROTECT 55.2

**USGG08P123132027** m² SGG CLIMALIT 6/12/STADIP 55,2 incoloro
Precio: 99.23
Doble acristalamiento SGG CLIMALIT, formado por un vidrio float incoloro SGG PLANICLEAR de 6mm y un vidrio laminado de seguridad incoloro SGG STADIP 55.2 de 11mm clasificado 1B1 según norma UNE-EN 12600, cámara de aire deshidratado de 12mm de espesor con perfil separador de aluminio y doble sellado perimetral, con U=2,8 W/m²K, fijación sobre carpintería con acuñado mediante calzos de apoyo perimetrales y laterales y sellado en frío con silicona neutra, incluso cortes de vidrio y colocación de junquillos, según NTE-FVP-8

| Código | Ud | Descripción | Rendimiento | Precio | Importe |
|---|---|---|---|---|---|
| OGENO01.0050 | h | Oficial 1ª vidriería | 1.000 | 18.07 | 18.07 |
| PSGG08U123132027 | m² | Doble acristalamiento incoloro SGG CLIMALIT 6/12/STADIP 55,2 (material; 13/10/2008) | 1.006 | 69.12 | 69.53 |
| PGENP14.0467 | m | Sellado con silicona neutra | 7.000 | 0.98 | 6.86 |
| PSGG04 | u | Pequeño material | 1.500 | 1.25 | 1.88 |
| %CO | % | Costes indirectos | 3 % | 96.34 | 2.89 |
|  |  | Total |  |  | 99.23 |

**USGG08P123132028** m² SGG CLIMALIT 6/16/STADIP 55,2 incoloro
Precio: 99.91
Doble acristalamiento SGG CLIMALIT, formado por un vidrio float incoloro SGG PLANICLEAR de 6mm y un vidrio laminado de seguridad incoloro SGG STADIP 55.2 de 11mm clasificado 1B1 según norma UNE-EN 12600, cámara de aire deshidratado de 16mm de espesor con perfil separador de aluminio y doble sellado perimetral, con U=2,7 W/m²K, fijación sobre carpintería con acuñado mediante calzos de apoyo perimetrales y laterales y sellado en frío con silicona neutra, incluso cortes de vidrio y colocación de junquillos, según NTE-FVP-8

| Código | Ud | Descripción | Rendimiento | Precio | Importe |
|---|---|---|---|---|---|
| OGENO01.0050 | h | Oficial 1ª vidriería | 1.000 | 18.07 | 18.07 |
| PSGG08U123132028 | m² | Doble acristalamiento incoloro SGG CLIMALIT 6/16/STADIP 55,2 (material; 13/10/2008) | 1.006 | 69.77 | 70.19 |
| PGENP14.0467 | m | Sellado con silicona neutra | 7.000 | 0.98 | 6.86 |
| PSGG04 | u | Pequeño material | 1.500 | 1.25 | 1.88 |
| %CO | % | Costes indirectos | 3 % | 97.00 | 2.91 |
|  |  | Total |  |  | 99.91 |

**USGG08P123132029** m² SGG CLIMALIT 10/10/STADIP 55,2 incoloro
Precio: 111.34
Doble acristalamiento SGG CLIMALIT, formado por un vidrio float incoloro SGG PLANICLEAR de 10mm y un vidrio laminado de seguridad incoloro SGG STADIP 55,2 de 10mm clasificado 1B1 según norma UNE-EN 12600, cámara de aire deshidratado de 10mm de espesor con perfil separador de aluminio y doble sellado perimetral, con U=2,9 W/m²K, fijación sobre carpintería con acuñado mediante calzos de apoyo perimetrales y laterales y sellado en frío con silicona neutra, incluso cortes de vidrio y colocación de junquillos, según NTE-FVP-8

| Código | Ud | Descripción | Rendimiento | Precio | Importe |
|---|---|---|---|---|---|
| OGENO01.0050 | h | Oficial 1ª vidriería | 1.000 | 18.07 | 18.07 |
| PSGG08U123132029 | m² | Doble acristalamiento incoloro SGG CLIMALIT 10/10/STADIP 55,2 (material; 13/10/2008) | 1.006 | 80.81 | 81.29 |
| PGENP14.0467 | m | Sellado con silicona neutra | 7.000 | 0.98 | 6.86 |
| PSGG04 | u | Pequeño material | 1.500 | 1.25 | 1.88 |
| %CO | % | Costes indirectos | 3 % | 108.10 | 3.24 |
|  |  | Total |  |  | 111.34 |

**USGG08P123132030** m² SGG CLIMALIT 10/12/STADIP 55,2 incoloro
Precio: 111.9
Doble acristalamiento SGG CLIMALIT, formado por un vidrio float incoloro SGG PLANICLEAR de 10mm y un vidrio laminado de seguridad incoloro SGG STADIP 55,2 de 10mm clasificado 1B1 según norma UNE-EN 12600, cámara de aire deshidratado de 12mm de espesor con perfil separador de aluminio y doble sellado perimetral, con U=2,8 W/m²K, fijación sobre carpintería con acuñado mediante calzos de apoyo perimetrales y laterales y sellado en frío con silicona neutra, incluso cortes de vidrio y colocación de junquillos, según NTE-FVP-8

| Código | Ud | Descripción | Rendimiento | Precio | Importe |
|---|---|---|---|---|---|
| OGENO01.0050 | h | Oficial 1ª vidriería | 1.000 | 18.07 | 18.07 |
| PSGG08U123132030 | m² | Doble acristalamiento incoloro SGG CLIMALIT 10/12/STADIP 55,2 (material; 13/10/2008) | 1.006 | 81.34 | 81.83 |
| PGENP14.0467 | m | Sellado con silicona neutra | 7.000 | 0.98 | 6.86 |
| PSGG04 | u | Pequeño material | 1.500 | 1.25 | 1.88 |
| %CO | % | Costes indirectos | 3 % | 108.64 | 3.26 |
|  |  | Total |  |  | 111.9 |

**USGG08P123132031** m² SGG CLIMALIT 10/16/STADIP 55,2 incoloro
Precio: 112.47
Doble acristalamiento SGG CLIMALIT, formado por un vidrio float incoloro SGG PLANICLEAR de 10mm y un vidrio laminado de seguridad incoloro SGG STADIP 55,2 de 10mm clasificado 1B1 según norma UNE-EN 12600, cámara de aire deshidratado de 16mm de espesor con perfil separador de aluminio y doble sellado perimetral, con U=2,7 W/m²K, fijación sobre carpintería con acuñado mediante calzos de apoyo perimetrales y laterales y sellado en frío con silicona neutra, incluso cortes de vidrio y colocación de junquillos, según NTE-FVP-8

| Código | Ud | Descripción | Rendimiento | Precio | Importe |
|---|---|---|---|---|---|
| OGENO01.0050 | h | Oficial 1ª vidriería | 1.000 | 18.07 | 18.07 |
| PSGG08U123132031 | m² | Doble acristalamiento incoloro SGG CLIMALIT 10/16/STADIP 55,2 (material; 13/10/2008) | 1.006 | 81.89 | 82.38 |
| PGENP14.0467 | m | Sellado con silicona neutra | 7.000 | 0.98 | 6.86 |
| PSGG04 | u | Pequeño material | 1.500 | 1.25 | 1.88 |
| %CO | % | Costes indirectos | 3 % | 109.19 | 3.28 |
|  |  | Total |  |  | 112.47 |

###### E16ECHSGG72032 Incoloro con SGG STADIP PROTECT 55.5

**USGG08P123132067** m² SGG CLIMALIT 6/12/STADIP 55,5 incoloro
Precio: 148.38
Doble acristalamiento SGG CLIMALIT, formado por un vidrio float incoloro SGG PLANICLEAR de 6mm y un vidrio laminado de seguridad incoloro SGG STADIP 55.5 de 12mm clasificado 1B1 según norma UNE-EN 12600, cámara de aire deshidratado de 12mm de espesor con perfil separador de aluminio y doble sellado perimetral, con U=2,8 W/m²K, fijación sobre carpintería con acuñado mediante calzos de apoyo perimetrales y laterales y sellado en frío con silicona neutra, incluso cortes de vidrio y colocación de junquillos, según NTE-FVP-8

| Código | Ud | Descripción | Rendimiento | Precio | Importe |
|---|---|---|---|---|---|
| OGENO01.0050 | h | Oficial 1ª vidriería | 1.000 | 18.07 | 18.07 |
| PSGG08U123132067 | m² | Doble acristalamiento incoloro SGG CLIMALIT 6/12/STADIP 55,5 (material; 13/10/2008) | 1.006 | 116.55 | 117.25 |
| PGENP14.0467 | m | Sellado con silicona neutra | 7.000 | 0.98 | 6.86 |
| PSGG04 | u | Pequeño material | 1.500 | 1.25 | 1.88 |
| %CO | % | Costes indirectos | 3 % | 144.06 | 4.32 |
|  |  | Total |  |  | 148.38 |

**USGG08P123132068** m² SGG CLIMALIT 6/16/STADIP 55,5 incoloro
Precio: 148.39
Doble acristalamiento SGG CLIMALIT, formado por un vidrio float incoloro SGG PLANICLEAR de 6mm y un vidrio laminado de seguridad incoloro SGG STADIP 55.5 de 12mm clasificado 1B1 según norma UNE-EN 12600, cámara de aire deshidratado de 16mm de espesor con perfil separador de aluminio y doble sellado perimetral, con U=2,7 W/m²K, fijación sobre carpintería con acuñado mediante calzos de apoyo perimetrales y laterales y sellado en frío con silicona neutra, incluso cortes de vidrio y colocación de junquillos, según NTE-FVP-8

| Código | Ud | Descripción | Rendimiento | Precio | Importe |
|---|---|---|---|---|---|
| OGENO01.0050 | h | Oficial 1ª vidriería | 1.000 | 18.07 | 18.07 |
| PSGG08U123132068 | m² | Doble acristalamiento incoloro SGG CLIMALIT 6/16/STADIP 55,5 (material; 13/10/2008) | 1.006 | 116.56 | 117.26 |
| PGENP14.0467 | m | Sellado con silicona neutra | 7.000 | 0.98 | 6.86 |
| PSGG04 | u | Pequeño material | 1.500 | 1.25 | 1.88 |
| %CO | % | Costes indirectos | 3 % | 144.07 | 4.32 |
|  |  | Total |  |  | 148.39 |

###### E16ECHSGG72033 Incoloro con SGG STADIP PROTECT 55.6

**USGG08P123132069** m² SGG CLIMALIT 6/12/STADIP 55,6 incoloro
Precio: 163.68
Doble acristalamiento SGG CLIMALIT, formado por un vidrio float incoloro SGG PLANICLEAR de 6mm y un vidrio laminado de seguridad incoloro SGG STADIP 55.6 de 12mm clasificado 1B1 según norma UNE-EN 12600, cámara de aire deshidratado de 12mm de espesor con perfil separador de aluminio y doble sellado perimetral, con U=2,8 W/m²K, fijación sobre carpintería con acuñado mediante calzos de apoyo perimetrales y laterales y sellado en frío con silicona neutra, incluso cortes de vidrio y colocación de junquillos, según NTE-FVP-8

| Código | Ud | Descripción | Rendimiento | Precio | Importe |
|---|---|---|---|---|---|
| OGENO01.0050 | h | Oficial 1ª vidriería | 1.000 | 18.07 | 18.07 |
| PSGG08U123132069 | m² | Doble acristalamiento incoloro SGG CLIMALIT 6/12/STADIP 55,6 (material; 13/10/2008) | 1.006 | 131.31 | 132.10 |
| PGENP14.0467 | m | Sellado con silicona neutra | 7.000 | 0.98 | 6.86 |
| PSGG04 | u | Pequeño material | 1.500 | 1.25 | 1.88 |
| %CO | % | Costes indirectos | 3 % | 158.91 | 4.77 |
|  |  | Total |  |  | 163.68 |

**USGG08P123132070** m² SGG CLIMALIT 6/16/STADIP 55,6 incoloro
Precio: 163.68
Doble acristalamiento SGG CLIMALIT, formado por un vidrio float incoloro SGG PLANICLEAR de 6mm y un vidrio laminado de seguridad incoloro SGG STADIP 55.6 de 12mm clasificado 1B1 según norma UNE-EN 12600, cámara de aire deshidratado de 16mm de espesor con perfil separador de aluminio y doble sellado perimetral, con U=2,7 W/m²K, fijación sobre carpintería con acuñado mediante calzos de apoyo perimetrales y laterales y sellado en frío con silicona neutra, incluso cortes de vidrio y colocación de junquillos, según NTE-FVP-8

| Código | Ud | Descripción | Rendimiento | Precio | Importe |
|---|---|---|---|---|---|
| OGENO01.0050 | h | Oficial 1ª vidriería | 1.000 | 18.07 | 18.07 |
| PSGG08U123132070 | m² | Doble acristalamiento incoloro SGG CLIMALIT 6/16/STADIP 55,6 (material; 13/10/2008) | 1.006 | 131.31 | 132.10 |
| PGENP14.0467 | m | Sellado con silicona neutra | 7.000 | 0.98 | 6.86 |
| PSGG04 | u | Pequeño material | 1.500 | 1.25 | 1.88 |
| %CO | % | Costes indirectos | 3 % | 158.91 | 4.77 |
|  |  | Total |  |  | 163.68 |

###### E16ECHSGG72034 Incoloro con SGG STADIP PROTECT 55.8

**USGG08P123132071** m² SGG CLIMALIT 6/12/STADIP 55,8 incoloro
Precio: 188.48
Doble acristalamiento SGG CLIMALIT, formado por un vidrio float incoloro SGG PLANICLEAR de 6mm y un vidrio laminado de seguridad incoloro SGG STADIP 55.8 de 13mm clasificado 1B1 según norma UNE-EN 12600, cámara de aire deshidratado de 12mm de espesor con perfil separador de aluminio y doble sellado perimetral, con U=2,8 W/m²K, fijación sobre carpintería con acuñado mediante calzos de apoyo perimetrales y laterales y sellado en frío con silicona neutra, incluso cortes de vidrio y colocación de junquillos, según NTE-FVP-8

| Código | Ud | Descripción | Rendimiento | Precio | Importe |
|---|---|---|---|---|---|
| OGENO01.0050 | h | Oficial 1ª vidriería | 1.000 | 18.07 | 18.07 |
| PSGG08U123132071 | m² | Doble acristalamiento incoloro SGG CLIMALIT 6/12/STADIP 55,8 (material; 13/10/2008) | 1.006 | 155.25 | 156.18 |
| PGENP14.0467 | m | Sellado con silicona neutra | 7.000 | 0.98 | 6.86 |
| PSGG04 | u | Pequeño material | 1.500 | 1.25 | 1.88 |
| %CO | % | Costes indirectos | 3 % | 182.99 | 5.49 |
|  |  | Total |  |  | 188.48 |

**USGG08P123132072** m² SGG CLIMALIT 6/16/STADIP 55,8 incoloro
Precio: 188.51
Doble acristalamiento SGG CLIMALIT, formado por un vidrio float incoloro SGG PLANICLEAR de 6mm y un vidrio laminado de seguridad incoloro SGG STADIP 55.8 de 13mm clasificado 1B1 según norma UNE-EN 12600, cámara de aire deshidratado de 16mm de espesor con perfil separador de aluminio y doble sellado perimetral, con U=2,7 W/m²K, fijación sobre carpintería con acuñado mediante calzos de apoyo perimetrales y laterales y sellado en frío con silicona neutra, incluso cortes de vidrio y colocación de junquillos, según NTE-FVP-8

| Código | Ud | Descripción | Rendimiento | Precio | Importe |
|---|---|---|---|---|---|
| OGENO01.0050 | h | Oficial 1ª vidriería | 1.000 | 18.07 | 18.07 |
| PSGG08U123132072 | m² | Doble acristalamiento incoloro SGG CLIMALIT 6/16/STADIP 55,8 (material; 13/10/2008) | 1.006 | 155.28 | 156.21 |
| PGENP14.0467 | m | Sellado con silicona neutra | 7.000 | 0.98 | 6.86 |
| PSGG04 | u | Pequeño material | 1.500 | 1.25 | 1.88 |
| %CO | % | Costes indirectos | 3 % | 183.02 | 5.49 |
|  |  | Total |  |  | 188.51 |

###### E16ECHSGG7204 Incoloro con SGG STADIP PROTECT 66

###### E16ECHSGG72041 Incoloro con SGG STADIP PROTECT 66.2

**USGG08P123132036** m² SGG CLIMALIT 6/12/STADIP 66,2 incoloro
Precio: 111.25
Doble acristalamiento SGG CLIMALIT, formado por un vidrio float incoloro SGG PLANICLEAR de 6mm y un vidrio laminado de seguridad incoloro SGG STADIP 66.2 de 13mm clasificado 1B1 según norma UNE-EN 12600, cámara de aire deshidratado de 12mm de espesor con perfil separador de aluminio y doble sellado perimetral, con U=2,8 W/m²K, fijación sobre carpintería con acuñado mediante calzos de apoyo perimetrales y laterales y sellado en frío con silicona neutra, incluso cortes de vidrio y colocación de junquillos, según NTE-FVP-8

| Código | Ud | Descripción | Rendimiento | Precio | Importe |
|---|---|---|---|---|---|
| OGENO01.0050 | h | Oficial 1ª vidriería | 1.000 | 18.07 | 18.07 |
| PSGG08U123132036 | m² | Doble acristalamiento incoloro SGG CLIMALIT 6/12/STADIP 66,2 (material; 13/10/2008) | 1.006 | 80.72 | 81.20 |
| PGENP14.0467 | m | Sellado con silicona neutra | 7.000 | 0.98 | 6.86 |
| PSGG04 | u | Pequeño material | 1.500 | 1.25 | 1.88 |
| %CO | % | Costes indirectos | 3 % | 108.01 | 3.24 |
|  |  | Total |  |  | 111.25 |

**USGG08P123132037** m² SGG CLIMALIT 6/16/STADIP 66,2 incoloro
Precio: 111.89
Doble acristalamiento SGG CLIMALIT, formado por un vidrio float incoloro SGG PLANICLEAR de 6mm y un vidrio laminado de seguridad incoloro SGG STADIP 66.2 de 13mm clasificado 1B1 según norma UNE-EN 12600, cámara de aire deshidratado de 16mm de espesor con perfil separador de aluminio y doble sellado perimetral, con U=2,7 W/m²K, fijación sobre carpintería con acuñado mediante calzos de apoyo perimetrales y laterales y sellado en frío con silicona neutra, incluso cortes de vidrio y colocación de junquillos, según NTE-FVP-8

| Código | Ud | Descripción | Rendimiento | Precio | Importe |
|---|---|---|---|---|---|
| OGENO01.0050 | h | Oficial 1ª vidriería | 1.000 | 18.07 | 18.07 |
| PSGG08U123132037 | m² | Doble acristalamiento incoloro SGG CLIMALIT 6/16/STADIP 66,2 (material; 13/10/2008) | 1.006 | 81.33 | 81.82 |
| PGENP14.0467 | m | Sellado con silicona neutra | 7.000 | 0.98 | 6.86 |
| PSGG04 | u | Pequeño material | 1.500 | 1.25 | 1.88 |
| %CO | % | Costes indirectos | 3 % | 108.63 | 3.26 |
|  |  | Total |  |  | 111.89 |

**USGG08P123132038** m² SGG CLIMALIT 10/10/STADIP 66,2 incoloro
Precio: 118.99
Doble acristalamiento SGG CLIMALIT, formado por un vidrio float incoloro SGG PLANICLEAR de 10mm y un vidrio laminado de seguridad incoloro SGG STADIP 66,2 de 12mm clasificado 1B1 según norma UNE-EN 12600, cámara de aire deshidratado de 10mm de espesor con perfil separador de aluminio y doble sellado perimetral, con U=2,8 W/m²K, fijación sobre carpintería con acuñado mediante calzos de apoyo perimetrales y laterales y sellado en frío con silicona neutra, incluso cortes de vidrio y colocación de junquillos, según NTE-FVP-8

| Código | Ud | Descripción | Rendimiento | Precio | Importe |
|---|---|---|---|---|---|
| OGENO01.0050 | h | Oficial 1ª vidriería | 1.000 | 18.07 | 18.07 |
| PSGG08U123132038 | m² | Doble acristalamiento incoloro SGG CLIMALIT 10/10/STADIP 66,2 (material; 13/10/2008) | 1.006 | 88.18 | 88.71 |
| PGENP14.0467 | m | Sellado con silicona neutra | 7.000 | 0.98 | 6.86 |
| PSGG04 | u | Pequeño material | 1.500 | 1.25 | 1.88 |
| %CO | % | Costes indirectos | 3 % | 115.52 | 3.47 |
|  |  | Total |  |  | 118.99 |

**USGG08P123132039** m² SGG CLIMALIT 10/12/STADIP 66,2 incoloro
Precio: 119.48
Doble acristalamiento SGG CLIMALIT, formado por un vidrio float incoloro SGG PLANICLEAR de 10mm y un vidrio laminado de seguridad incoloro SGG STADIP 66,2 de 12mm clasificado 1B1 según norma UNE-EN 12600, cámara de aire deshidratado de 12mm de espesor con perfil separador de aluminio y doble sellado perimetral, con U=2,8 W/m²K, fijación sobre carpintería con acuñado mediante calzos de apoyo perimetrales y laterales y sellado en frío con silicona neutra, incluso cortes de vidrio y colocación de junquillos, según NTE-FVP-8

| Código | Ud | Descripción | Rendimiento | Precio | Importe |
|---|---|---|---|---|---|
| OGENO01.0050 | h | Oficial 1ª vidriería | 1.000 | 18.07 | 18.07 |
| PSGG08U123132039 | m² | Doble acristalamiento incoloro SGG CLIMALIT 10/12/STADIP 66,2 (material; 13/10/2008) | 1.006 | 88.66 | 89.19 |
| PGENP14.0467 | m | Sellado con silicona neutra | 7.000 | 0.98 | 6.86 |
| PSGG04 | u | Pequeño material | 1.500 | 1.25 | 1.88 |
| %CO | % | Costes indirectos | 3 % | 116.00 | 3.48 |
|  |  | Total |  |  | 119.48 |

**USGG08P123132040** m² SGG CLIMALIT 10/16/STADIP 66,2 incoloro
Precio: 119.84
Doble acristalamiento SGG CLIMALIT, formado por un vidrio float incoloro SGG PLANICLEAR de 10mm y un vidrio laminado de seguridad incoloro SGG STADIP 66,2 de 12mm clasificado 1B1 según norma UNE-EN 12600, cámara de aire deshidratado de 16mm de espesor con perfil separador de aluminio y doble sellado perimetral, con U=2,6 W/m²K, fijación sobre carpintería con acuñado mediante calzos de apoyo perimetrales y laterales y sellado en frío con silicona neutra, incluso cortes de vidrio y colocación de junquillos, según NTE-FVP-8

| Código | Ud | Descripción | Rendimiento | Precio | Importe |
|---|---|---|---|---|---|
| OGENO01.0050 | h | Oficial 1ª vidriería | 1.000 | 18.07 | 18.07 |
| PSGG08U123132040 | m² | Doble acristalamiento incoloro SGG CLIMALIT 10/16/STADIP 66,2 (material; 13/10/2008) | 1.006 | 89.01 | 89.54 |
| PGENP14.0467 | m | Sellado con silicona neutra | 7.000 | 0.98 | 6.86 |
| PSGG04 | u | Pequeño material | 1.500 | 1.25 | 1.88 |
| %CO | % | Costes indirectos | 3 % | 116.35 | 3.49 |
|  |  | Total |  |  | 119.84 |

###### E16ECHSGG72042 Incoloro con SGG STADIP PROTECT 66.3

**USGG08P123132053** m² SGG CLIMALIT 6/12/STADIP 66,3 incoloro
Precio: 124.24
Doble acristalamiento SGG CLIMALIT, formado por un vidrio float incoloro SGG PLANICLEAR de 6mm y un vidrio laminado de seguridad incoloro SGG STADIP 66.3 de 13mm clasificado 1B1 según norma UNE-EN 12600, cámara de aire deshidratado de 12mm de espesor con perfil separador de aluminio y doble sellado perimetral, con U=2,8 W/m²K, fijación sobre carpintería con acuñado mediante calzos de apoyo perimetrales y laterales y sellado en frío con silicona neutra, incluso cortes de vidrio y colocación de junquillos, según NTE-FVP-8

| Código | Ud | Descripción | Rendimiento | Precio | Importe |
|---|---|---|---|---|---|
| OGENO01.0050 | h | Oficial 1ª vidriería | 1.000 | 18.07 | 18.07 |
| PSGG08U123132053 | m² | Doble acristalamiento incoloro SGG CLIMALIT 6/12/STADIP 66,3 (material; 13/10/2008) | 1.006 | 93.25 | 93.81 |
| PGENP14.0467 | m | Sellado con silicona neutra | 7.000 | 0.98 | 6.86 |
| PSGG04 | u | Pequeño material | 1.500 | 1.25 | 1.88 |
| %CO | % | Costes indirectos | 3 % | 120.62 | 3.62 |
|  |  | Total |  |  | 124.24 |

**USGG08P123132054** m² SGG CLIMALIT 6/16/STADIP 66,3 incoloro
Precio: 124.93
Doble acristalamiento SGG CLIMALIT, formado por un vidrio float incoloro SGG PLANICLEAR de 6mm y un vidrio laminado de seguridad incoloro SGG STADIP 66.3 de 13mm clasificado 1B1 según norma UNE-EN 12600, cámara de aire deshidratado de 16mm de espesor con perfil separador de aluminio y doble sellado perimetral, con U=2,7 W/m²K, fijación sobre carpintería con acuñado mediante calzos de apoyo perimetrales y laterales y sellado en frío con silicona neutra, incluso cortes de vidrio y colocación de junquillos, según NTE-FVP-8

| Código | Ud | Descripción | Rendimiento | Precio | Importe |
|---|---|---|---|---|---|
| OGENO01.0050 | h | Oficial 1ª vidriería | 1.000 | 18.07 | 18.07 |
| PSGG08U123132054 | m² | Doble acristalamiento incoloro SGG CLIMALIT 6/16/STADIP 66,3 (material; 13/10/2008) | 1.006 | 93.92 | 94.48 |
| PGENP14.0467 | m | Sellado con silicona neutra | 7.000 | 0.98 | 6.86 |
| PSGG04 | u | Pequeño material | 1.500 | 1.25 | 1.88 |
| %CO | % | Costes indirectos | 3 % | 121.29 | 3.64 |
|  |  | Total |  |  | 124.93 |

###### E16ECHSGG72043 Incoloro con SGG STADIP PROTECT 66.4

**USGG08P123132059** m² SGG CLIMALIT 6/12/STADIP 66,4 incoloro
Precio: 141.14
Doble acristalamiento SGG CLIMALIT, formado por un vidrio float incoloro SGG PLANICLEAR de 6mm y un vidrio laminado de seguridad incoloro SGG STADIP 66.4 de 14mm clasificado 1B1 según norma UNE-EN 12600, cámara de aire deshidratado de 12mm de espesor con perfil separador de aluminio y doble sellado perimetral, con U=2,8 W/m²K, fijación sobre carpintería con acuñado mediante calzos de apoyo perimetrales y laterales y sellado en frío con silicona neutra, incluso cortes de vidrio y colocación de junquillos, según NTE-FVP-8

| Código | Ud | Descripción | Rendimiento | Precio | Importe |
|---|---|---|---|---|---|
| OGENO01.0050 | h | Oficial 1ª vidriería | 1.000 | 18.07 | 18.07 |
| PSGG08U123132059 | m² | Doble acristalamiento incoloro SGG CLIMALIT 6/12/STADIP 66,4 (material; 13/10/2008) | 1.006 | 109.56 | 110.22 |
| PGENP14.0467 | m | Sellado con silicona neutra | 7.000 | 0.98 | 6.86 |
| PSGG04 | u | Pequeño material | 1.500 | 1.25 | 1.88 |
| %CO | % | Costes indirectos | 3 % | 137.03 | 4.11 |
|  |  | Total |  |  | 141.14 |

**USGG08P123132060** m² SGG CLIMALIT 6/16/STADIP 66,4 incoloro
Precio: 141.14
Doble acristalamiento SGG CLIMALIT, formado por un vidrio float incoloro SGG PLANICLEAR de 6mm y un vidrio laminado de seguridad incoloro SGG STADIP 66.4 de 14mm clasificado 1B1 según norma UNE-EN 12600, cámara de aire deshidratado de 16mm de espesor con perfil separador de aluminio y doble sellado perimetral, con U=2,7 W/m²K, fijación sobre carpintería con acuñado mediante calzos de apoyo perimetrales y laterales y sellado en frío con silicona neutra, incluso cortes de vidrio y colocación de junquillos, según NTE-FVP-8

| Código | Ud | Descripción | Rendimiento | Precio | Importe |
|---|---|---|---|---|---|
| OGENO01.0050 | h | Oficial 1ª vidriería | 1.000 | 18.07 | 18.07 |
| PSGG08U123132060 | m² | Doble acristalamiento incoloro SGG CLIMALIT 6/16/STADIP 66,4 (material; 13/10/2008) | 1.006 | 109.56 | 110.22 |
| PGENP14.0467 | m | Sellado con silicona neutra | 7.000 | 0.98 | 6.86 |
| PSGG04 | u | Pequeño material | 1.500 | 1.25 | 1.88 |
| %CO | % | Costes indirectos | 3 % | 137.03 | 4.11 |
|  |  | Total |  |  | 141.14 |

###### E16ECHSGG7205 Incoloro con SGG STADIP PROTECT 88

###### E16ECHSGG72051 Incoloro con SGG STADIP PROTECT 88.2

**USGG08P123132041** m² SGG CLIMALIT 6/12/STADIP 88,2 incoloro
Precio: 151.3
Doble acristalamiento SGG CLIMALIT, formado por un vidrio float incoloro SGG PLANICLEAR de 6mm y un vidrio laminado de seguridad incoloro SGG STADIP 88.2 de 17mm clasificado 1B1 según norma UNE-EN 12600, cámara de aire deshidratado de 12mm de espesor con perfil separador de aluminio y doble sellado perimetral, con U=2,8 W/m²K, fijación sobre carpintería con acuñado mediante calzos de apoyo perimetrales y laterales y sellado en frío con silicona neutra, incluso cortes de vidrio y colocación de junquillos, según NTE-FVP-8

| Código | Ud | Descripción | Rendimiento | Precio | Importe |
|---|---|---|---|---|---|
| OGENO01.0050 | h | Oficial 1ª vidriería | 1.300 | 18.07 | 23.49 |
| PSGG08U123132041 | m² | Doble acristalamiento incoloro SGG CLIMALIT 6/12/STADIP 88,2 (material; 13/10/2008) | 1.006 | 113.98 | 114.66 |
| PGENP14.0467 | m | Sellado con silicona neutra | 7.000 | 0.98 | 6.86 |
| PSGG04 | u | Pequeño material | 1.500 | 1.25 | 1.88 |
| %CO | % | Costes indirectos | 3 % | 146.89 | 4.41 |
|  |  | Total |  |  | 151.3 |

**USGG08P123132042** m² SGG CLIMALIT 6/16/STADIP 88,2 incoloro
Precio: 151.9
Doble acristalamiento SGG CLIMALIT, formado por un vidrio float incoloro SGG PLANICLEAR de 6mm y un vidrio laminado de seguridad incoloro SGG STADIP 88.2 de 17mm clasificado 1B1 según norma UNE-EN 12600, cámara de aire deshidratado de 16mm de espesor con perfil separador de aluminio y doble sellado perimetral, con U=2,6 W/m²K, fijación sobre carpintería con acuñado mediante calzos de apoyo perimetrales y laterales y sellado en frío con silicona neutra, incluso cortes de vidrio y colocación de junquillos, según NTE-FVP-8

| Código | Ud | Descripción | Rendimiento | Precio | Importe |
|---|---|---|---|---|---|
| OGENO01.0050 | h | Oficial 1ª vidriería | 1.300 | 18.07 | 23.49 |
| PSGG08U123132042 | m² | Doble acristalamiento incoloro SGG CLIMALIT 6/16/STADIP 88,2 (material; 13/10/2008) | 1.006 | 114.56 | 115.25 |
| PGENP14.0467 | m | Sellado con silicona neutra | 7.000 | 0.98 | 6.86 |
| PSGG04 | u | Pequeño material | 1.500 | 1.25 | 1.88 |
| %CO | % | Costes indirectos | 3 % | 147.48 | 4.42 |
|  |  | Total |  |  | 151.9 |

###### E16ECHSGG72052 Incoloro con SGG STADIP PROTECT 88.3

**USGG08P123132055** m² SGG CLIMALIT 6/12/STADIP 88,3 incoloro
Precio: 163.09
Doble acristalamiento SGG CLIMALIT, formado por un vidrio float incoloro SGG PLANICLEAR de 6mm y un vidrio laminado de seguridad incoloro SGG STADIP 88.3 de 17mm clasificado 1B1 según norma UNE-EN 12600, cámara de aire deshidratado de 12mm de espesor con perfil separador de aluminio y doble sellado perimetral, con U=2,8 W/m²K, fijación sobre carpintería con acuñado mediante calzos de apoyo perimetrales y laterales y sellado en frío con silicona neutra, incluso cortes de vidrio y colocación de junquillos, según NTE-FVP-8

| Código | Ud | Descripción | Rendimiento | Precio | Importe |
|---|---|---|---|---|---|
| OGENO01.0050 | h | Oficial 1ª vidriería | 1.300 | 18.07 | 23.49 |
| PSGG08U123132055 | m² | Doble acristalamiento incoloro SGG CLIMALIT 6/12/STADIP 88,3 (material; 13/10/2008) | 1.006 | 125.36 | 126.11 |
| PGENP14.0467 | m | Sellado con silicona neutra | 7.000 | 0.98 | 6.86 |
| PSGG04 | u | Pequeño material | 1.500 | 1.25 | 1.88 |
| %CO | % | Costes indirectos | 3 % | 158.34 | 4.75 |
|  |  | Total |  |  | 163.09 |

**USGG08P123132056** m² SGG CLIMALIT 6/16/STADIP 88,3 incoloro
Precio: 163.1
Doble acristalamiento SGG CLIMALIT, formado por un vidrio float incoloro SGG PLANICLEAR de 6mm y un vidrio laminado de seguridad incoloro SGG STADIP 88.3 de 17mm clasificado 1B1 según norma UNE-EN 12600, cámara de aire deshidratado de 16mm de espesor con perfil separador de aluminio y doble sellado perimetral, con U=2,6 W/m²K, fijación sobre carpintería con acuñado mediante calzos de apoyo perimetrales y laterales y sellado en frío con silicona neutra, incluso cortes de vidrio y colocación de junquillos, según NTE-FVP-8

| Código | Ud | Descripción | Rendimiento | Precio | Importe |
|---|---|---|---|---|---|
| OGENO01.0050 | h | Oficial 1ª vidriería | 1.300 | 18.07 | 23.49 |
| PSGG08U123132056 | m² | Doble acristalamiento incoloro SGG CLIMALIT 6/16/STADIP 88,3 (material; 13/10/2008) | 1.006 | 125.37 | 126.12 |
| PGENP14.0467 | m | Sellado con silicona neutra | 7.000 | 0.98 | 6.86 |
| PSGG04 | u | Pequeño material | 1.500 | 1.25 | 1.88 |
| %CO | % | Costes indirectos | 3 % | 158.35 | 4.75 |
|  |  | Total |  |  | 163.1 |

###### E16ECHSGG72053 Incoloro con SGG STADIP PROTECT 88.4

**USGG08P123132061** m² SGG CLIMALIT 6/12/STADIP 88,4 incoloro
Precio: 180.7
Doble acristalamiento SGG CLIMALIT, formado por un vidrio float incoloro SGG PLANICLEAR de 6mm y un vidrio laminado de seguridad incoloro SGG STADIP 88.4 de 18mm clasificado 1B1 según norma UNE-EN 12600, cámara de aire deshidratado de 12mm de espesor con perfil separador de aluminio y doble sellado perimetral, con U=2,8 W/m²K, fijación sobre carpintería con acuñado mediante calzos de apoyo perimetrales y laterales y sellado en frío con silicona neutra, incluso cortes de vidrio y colocación de junquillos, según NTE-FVP-8

| Código | Ud | Descripción | Rendimiento | Precio | Importe |
|---|---|---|---|---|---|
| OGENO01.0050 | h | Oficial 1ª vidriería | 1.300 | 18.07 | 23.49 |
| PSGG08U123132061 | m² | Doble acristalamiento incoloro SGG CLIMALIT 6/12/STADIP 88,4 (material; 13/10/2008) | 1.006 | 142.36 | 143.21 |
| PGENP14.0467 | m | Sellado con silicona neutra | 7.000 | 0.98 | 6.86 |
| PSGG04 | u | Pequeño material | 1.500 | 1.25 | 1.88 |
| %CO | % | Costes indirectos | 3 % | 175.44 | 5.26 |
|  |  | Total |  |  | 180.7 |

**USGG08P123132062** m² SGG CLIMALIT 6/16/STADIP 88,4 incoloro
Precio: 180.7
Doble acristalamiento SGG CLIMALIT, formado por un vidrio float incoloro SGG PLANICLEAR de 6mm y un vidrio laminado de seguridad incoloro SGG STADIP 88.4 de 18mm clasificado 1B1 según norma UNE-EN 12600, cámara de aire deshidratado de 16mm de espesor con perfil separador de aluminio y doble sellado perimetral, con U=2,6 W/m²K, fijación sobre carpintería con acuñado mediante calzos de apoyo perimetrales y laterales y sellado en frío con silicona neutra, incluso cortes de vidrio y colocación de junquillos, según NTE-FVP-8

| Código | Ud | Descripción | Rendimiento | Precio | Importe |
|---|---|---|---|---|---|
| OGENO01.0050 | h | Oficial 1ª vidriería | 1.300 | 18.07 | 23.49 |
| PSGG08U123132062 | m² | Doble acristalamiento incoloro SGG CLIMALIT 6/16/STADIP 88,4 (material; 13/10/2008) | 1.006 | 142.36 | 143.21 |
| PGENP14.0467 | m | Sellado con silicona neutra | 7.000 | 0.98 | 6.86 |
| PSGG04 | u | Pequeño material | 1.500 | 1.25 | 1.88 |
| %CO | % | Costes indirectos | 3 % | 175.44 | 5.26 |
|  |  | Total |  |  | 180.7 |

###### E16ECHSGG72054 Incoloro con SGG STADIP PROTECT 88.8

**USGG08P123132073** m² SGG CLIMALIT 6/12/STADIP 88,8 incoloro
Precio: 238.73
Doble acristalamiento SGG CLIMALIT, formado por un vidrio float incoloro SGG PLANICLEAR de 6mm y un vidrio laminado de seguridad incoloro SGG STADIP 88.8 de 19mm clasificado 1B1 según norma UNE-EN 12600, cámara de aire deshidratado de 12mm de espesor con perfil separador de aluminio y doble sellado perimetral, con U=2,8 W/m²K, fijación sobre carpintería con acuñado mediante calzos de apoyo perimetrales y laterales y sellado en frío con silicona neutra, incluso cortes de vidrio y colocación de junquillos, según NTE-FVP-8

| Código | Ud | Descripción | Rendimiento | Precio | Importe |
|---|---|---|---|---|---|
| OGENO01.0050 | h | Oficial 1ª vidriería | 1.300 | 18.07 | 23.49 |
| PSGG08U123132073 | m² | Doble acristalamiento incoloro SGG CLIMALIT 6/12/STADIP 88,8 (material; 13/10/2008) | 1.006 | 198.36 | 199.55 |
| PGENP14.0467 | m | Sellado con silicona neutra | 7.000 | 0.98 | 6.86 |
| PSGG04 | u | Pequeño material | 1.500 | 1.25 | 1.88 |
| %CO | % | Costes indirectos | 3 % | 231.78 | 6.95 |
|  |  | Total |  |  | 238.73 |

**USGG08P123132074** m² SGG CLIMALIT 6/16/STADIP 88,8 incoloro
Precio: 238.73
Doble acristalamiento SGG CLIMALIT, formado por un vidrio float incoloro SGG PLANICLEAR de 6mm y un vidrio laminado de seguridad incoloro SGG STADIP 88.8 de 19mm clasificado 1B1 según norma UNE-EN 12600, cámara de aire deshidratado de 16mm de espesor con perfil separador de aluminio y doble sellado perimetral, con U=2,6 W/m²K, fijación sobre carpintería con acuñado mediante calzos de apoyo perimetrales y laterales y sellado en frío con silicona neutra, incluso cortes de vidrio y colocación de junquillos, según NTE-FVP-8

| Código | Ud | Descripción | Rendimiento | Precio | Importe |
|---|---|---|---|---|---|
| OGENO01.0050 | h | Oficial 1ª vidriería | 1.300 | 18.07 | 23.49 |
| PSGG08U123132074 | m² | Doble acristalamiento incoloro SGG CLIMALIT 6/16/STADIP 88,8 (material; 13/10/2008) | 1.006 | 198.36 | 199.55 |
| PGENP14.0467 | m | Sellado con silicona neutra | 7.000 | 0.98 | 6.86 |
| PSGG04 | u | Pequeño material | 1.500 | 1.25 | 1.88 |
| %CO | % | Costes indirectos | 3 % | 231.78 | 6.95 |
|  |  | Total |  |  | 238.73 |

###### E16ECHSGG7206 Incoloro con SGG STADIP PROTECT 1010

###### E16ECHSGG72061 Incoloro con SGG STADIP PROTECT 1010.2

**USGG08P123132043** m² SGG CLIMALIT 6/12/STADIP 1010,2 incoloro
Precio: 196.32
Doble acristalamiento SGG CLIMALIT, formado por un vidrio float incoloro SGG PLANICLEAR de 6mm y un vidrio laminado de seguridad incoloro SGG STADIP 1010.2 de 21mm clasificado 1B1 según norma UNE-EN 12600, cámara de aire deshidratado de 12mm de espesor con perfil separador de aluminio y doble sellado perimetral, con U=2,7 W/m²K, fijación sobre carpintería con acuñado mediante calzos de apoyo perimetrales y laterales y sellado en frío con silicona neutra, incluso cortes de vidrio y colocación de junquillos, según NTE-FVP-8

| Código | Ud | Descripción | Rendimiento | Precio | Importe |
|---|---|---|---|---|---|
| OGENO01.0050 | h | Oficial 1ª vidriería | 1.300 | 18.07 | 23.49 |
| PSGG08U123132043 | m² | Doble acristalamiento incoloro SGG CLIMALIT 6/12/STADIP 1010,2 (material; 13/10/2008) | 1.006 | 157.43 | 158.37 |
| PGENP14.0467 | m | Sellado con silicona neutra | 7.000 | 0.98 | 6.86 |
| PSGG04 | u | Pequeño material | 1.500 | 1.25 | 1.88 |
| %CO | % | Costes indirectos | 3 % | 190.60 | 5.72 |
|  |  | Total |  |  | 196.32 |

**USGG08P123132044** m² SGG CLIMALIT 6/16/STADIP 1010,2 incoloro
Precio: 196.86
Doble acristalamiento SGG CLIMALIT, formado por un vidrio float incoloro SGG PLANICLEAR de 6mm y un vidrio laminado de seguridad incoloro SGG STADIP 1010.2 de 21mm clasificado 1B1 según norma UNE-EN 12600, cámara de aire deshidratado de 16mm de espesor con perfil separador de aluminio y doble sellado perimetral, con U=2,6 W/m²K, fijación sobre carpintería con acuñado mediante calzos de apoyo perimetrales y laterales y sellado en frío con silicona neutra, incluso cortes de vidrio y colocación de junquillos, según NTE-FVP-8

| Código | Ud | Descripción | Rendimiento | Precio | Importe |
|---|---|---|---|---|---|
| OGENO01.0050 | h | Oficial 1ª vidriería | 1.300 | 18.07 | 23.49 |
| PSGG08U123132044 | m² | Doble acristalamiento incoloro SGG CLIMALIT 6/16/STADIP 1010,2 (material; 13/10/2008) | 1.006 | 157.95 | 158.90 |
| PGENP14.0467 | m | Sellado con silicona neutra | 7.000 | 0.98 | 6.86 |
| PSGG04 | u | Pequeño material | 1.500 | 1.25 | 1.88 |
| %CO | % | Costes indirectos | 3 % | 191.13 | 5.73 |
|  |  | Total |  |  | 196.86 |

###### E16ECHSGG72062 Incoloro con SGG STADIP PROTECT 1010.4

**USGG08P123132063** m² SGG CLIMALIT 6/12/STADIP 1010,4 incoloro
Precio: 222.15
Doble acristalamiento SGG CLIMALIT, formado por un vidrio float incoloro SGG PLANICLEAR de 6mm y un vidrio laminado de seguridad incoloro SGG STADIP 1010.4 de 22mm clasificado 1B1 según norma UNE-EN 12600, cámara de aire deshidratado de 12mm de espesor con perfil separador de aluminio y doble sellado perimetral, con U=2,7 W/m²K, fijación sobre carpintería con acuñado mediante calzos de apoyo perimetrales y laterales y sellado en frío con silicona neutra, incluso cortes de vidrio y colocación de junquillos, según NTE-FVP-8

| Código | Ud | Descripción | Rendimiento | Precio | Importe |
|---|---|---|---|---|---|
| OGENO01.0050 | h | Oficial 1ª vidriería | 1.300 | 18.07 | 23.49 |
| PSGG08U123132063 | m² | Doble acristalamiento incoloro SGG CLIMALIT 6/12/STADIP 1010,4 (material; 13/10/2008) | 1.006 | 182.36 | 183.45 |
| PGENP14.0467 | m | Sellado con silicona neutra | 7.000 | 0.98 | 6.86 |
| PSGG04 | u | Pequeño material | 1.500 | 1.25 | 1.88 |
| %CO | % | Costes indirectos | 3 % | 215.68 | 6.47 |
|  |  | Total |  |  | 222.15 |

**USGG08P123132064** m² SGG CLIMALIT 6/16/STADIP 1010,4 incoloro
Precio: 222.15
Doble acristalamiento SGG CLIMALIT, formado por un vidrio float incoloro SGG PLANICLEAR de 6mm y un vidrio laminado de seguridad incoloro SGG STADIP 1010.4 de 22mm clasificado 1B1 según norma UNE-EN 12600, cámara de aire deshidratado de 16mm de espesor con perfil separador de aluminio y doble sellado perimetral, con U=2,6 W/m²K, fijación sobre carpintería con acuñado mediante calzos de apoyo perimetrales y laterales y sellado en frío con silicona neutra, incluso cortes de vidrio y colocación de junquillos, según NTE-FVP-8

| Código | Ud | Descripción | Rendimiento | Precio | Importe |
|---|---|---|---|---|---|
| OGENO01.0050 | h | Oficial 1ª vidriería | 1.300 | 18.07 | 23.49 |
| PSGG08U123132064 | m² | Doble acristalamiento incoloro SGG CLIMALIT 6/16/STADIP 1010,4 (material; 13/10/2008) | 1.006 | 182.36 | 183.45 |
| PGENP14.0467 | m | Sellado con silicona neutra | 7.000 | 0.98 | 6.86 |
| PSGG04 | u | Pequeño material | 1.500 | 1.25 | 1.88 |
| %CO | % | Costes indirectos | 3 % | 215.68 | 6.47 |
|  |  | Total |  |  | 222.15 |

###### E16ECHSGG7207 Incoloro con SGG STADIP PROTECT 1212

###### E16ECHSGG72071 Incoloro con SGG STADIP PROTECT 1212.2

**USGG08P123132045** m² SGG CLIMALIT 6/12/STADIP 1212,2 incoloro
Precio: 220.11
Doble acristalamiento SGG CLIMALIT, formado por un vidrio float incoloro SGG PLANICLEAR de 6mm y un vidrio laminado de seguridad incoloro SGG STADIP 1212.2 de 25mm clasificado 1B1 según norma UNE-EN 12600, cámara de aire deshidratado de 12mm de espesor con perfil separador de aluminio y doble sellado perimetral, con U=2,7 W/m²K, fijación sobre carpintería con acuñado mediante calzos de apoyo perimetrales y laterales y sellado en frío con silicona neutra, incluso cortes de vidrio y colocación de junquillos, según NTE-FVP-8

| Código | Ud | Descripción | Rendimiento | Precio | Importe |
|---|---|---|---|---|---|
| OGENO01.0050 | h | Oficial 1ª vidriería | 1.300 | 18.07 | 23.49 |
| PSGG08U123132045 | m² | Doble acristalamiento incoloro SGG CLIMALIT 6/12/STADIP 1212,2 (material; 13/10/2008) | 1.006 | 180.39 | 181.47 |
| PGENP14.0467 | m | Sellado con silicona neutra | 7.000 | 0.98 | 6.86 |
| PSGG04 | u | Pequeño material | 1.500 | 1.25 | 1.88 |
| %CO | % | Costes indirectos | 3 % | 213.70 | 6.41 |
|  |  | Total |  |  | 220.11 |

**USGG08P123132046** m² SGG CLIMALIT 6/16/STADIP 1212,2 incoloro
Precio: 220.11
Doble acristalamiento SGG CLIMALIT, formado por un vidrio float incoloro SGG PLANICLEAR de 6mm y un vidrio laminado de seguridad incoloro SGG STADIP 1212.2 de 25mm clasificado 1B1 según norma UNE-EN 12600, cámara de aire deshidratado de 16mm de espesor con perfil separador de aluminio y doble sellado perimetral, con U=2,6 W/m²K, fijación sobre carpintería con acuñado mediante calzos de apoyo perimetrales y laterales y sellado en frío con silicona neutra, incluso cortes de vidrio y colocación de junquillos, según NTE-FVP-8

| Código | Ud | Descripción | Rendimiento | Precio | Importe |
|---|---|---|---|---|---|
| OGENO01.0050 | h | Oficial 1ª vidriería | 1.300 | 18.07 | 23.49 |
| PSGG08U123132046 | m² | Doble acristalamiento incoloro SGG CLIMALIT 6/16/STADIP 1212,2 (material; 13/10/2008) | 1.006 | 180.39 | 181.47 |
| PGENP14.0467 | m | Sellado con silicona neutra | 7.000 | 0.98 | 6.86 |
| PSGG04 | u | Pequeño material | 1.500 | 1.25 | 1.88 |
| %CO | % | Costes indirectos | 3 % | 213.70 | 6.41 |
|  |  | Total |  |  | 220.11 |

###### E16ECHSGG72072 Incoloro con SGG STADIP PROTECT 1212.4

**USGG08P123132065** m² SGG CLIMALIT 6/12/STADIP 1212,4 incoloro
Precio: 245.67
Doble acristalamiento SGG CLIMALIT, formado por un vidrio float incoloro SGG PLANICLEAR de 6mm y un vidrio laminado de seguridad incoloro SGG STADIP 1212.4 de 26mm clasificado 1B1 según norma UNE-EN 12600, cámara de aire deshidratado de 12mm de espesor con perfil separador de aluminio y doble sellado perimetral, con U=2,7 W/m²K, fijación sobre carpintería con acuñado mediante calzos de apoyo perimetrales y laterales y sellado en frío con silicona neutra, incluso cortes de vidrio y colocación de junquillos, según NTE-FVP-8

| Código | Ud | Descripción | Rendimiento | Precio | Importe |
|---|---|---|---|---|---|
| OGENO01.0050 | h | Oficial 1ª vidriería | 1.300 | 18.07 | 23.49 |
| PSGG08U123132065 | m² | Doble acristalamiento incoloro SGG CLIMALIT 6/12/STADIP 1212,4 (material; 13/10/2008) | 1.006 | 205.05 | 206.28 |
| PGENP14.0467 | m | Sellado con silicona neutra | 7.000 | 0.98 | 6.86 |
| PSGG04 | u | Pequeño material | 1.500 | 1.25 | 1.88 |
| %CO | % | Costes indirectos | 3 % | 238.51 | 7.16 |
|  |  | Total |  |  | 245.67 |

**USGG08P123132066** m² SGG CLIMALIT 6/16/STADIP 1212,4 incoloro
Precio: 245.67
Doble acristalamiento SGG CLIMALIT, formado por un vidrio float incoloro SGG PLANICLEAR de 6mm y un vidrio laminado de seguridad incoloro SGG STADIP 1212.4 de 26mm clasificado 1B1 según norma UNE-EN 12600, cámara de aire deshidratado de 16mm de espesor con perfil separador de aluminio y doble sellado perimetral, con U=2,6 W/m²K, fijación sobre carpintería con acuñado mediante calzos de apoyo perimetrales y laterales y sellado en frío con silicona neutra, incluso cortes de vidrio y colocación de junquillos, según NTE-FVP-8

| Código | Ud | Descripción | Rendimiento | Precio | Importe |
|---|---|---|---|---|---|
| OGENO01.0050 | h | Oficial 1ª vidriería | 1.300 | 18.07 | 23.49 |
| PSGG08U123132066 | m² | Doble acristalamiento incoloro SGG CLIMALIT 6/16/STADIP 1212,4 (material; 13/10/2008) | 1.006 | 205.05 | 206.28 |
| PGENP14.0467 | m | Sellado con silicona neutra | 7.000 | 0.98 | 6.86 |
| PSGG04 | u | Pequeño material | 1.500 | 1.25 | 1.88 |
| %CO | % | Costes indirectos | 3 % | 238.51 | 7.16 |
|  |  | Total |  |  | 245.67 |

###### E16ECHSGG7208 Incoloro con SGG STADIP PROTECT 666

###### E16ECHSGG72081 Incoloro con SGG STADIP PROTECT 666.2

**USGG08P123132047** m² SGG CLIMALIT 6/12/STADIP 666,2 incoloro
Precio: 173.31
Doble acristalamiento SGG CLIMALIT, formado por un vidrio float incoloro SGG PLANICLEAR de 6mm y un vidrio laminado de seguridad incoloro SGG STADIP 666.2 de 19mm clasificado 1B1 según norma UNE-EN 12600, cámara de aire deshidratado de 12mm de espesor con perfil separador de aluminio y doble sellado perimetral, con U=2,7 W/m²K, fijación sobre carpintería con acuñado mediante calzos de apoyo perimetrales y laterales y sellado en frío con silicona neutra, incluso cortes de vidrio y colocación de junquillos, según NTE-FVP-8

| Código | Ud | Descripción | Rendimiento | Precio | Importe |
|---|---|---|---|---|---|
| OGENO01.0050 | h | Oficial 1ª vidriería | 1.300 | 18.07 | 23.49 |
| PSGG08U123132047 | m² | Doble acristalamiento incoloro SGG CLIMALIT 6/12/STADIP 666,2 (material; 13/10/2008) | 1.006 | 135.22 | 136.03 |
| PGENP14.0467 | m | Sellado con silicona neutra | 7.000 | 0.98 | 6.86 |
| PSGG04 | u | Pequeño material | 1.500 | 1.25 | 1.88 |
| %CO | % | Costes indirectos | 3 % | 168.26 | 5.05 |
|  |  | Total |  |  | 173.31 |

**USGG08P123132048** m² SGG CLIMALIT 6/16/STADIP 666,2 incoloro
Precio: 173.31
Doble acristalamiento SGG CLIMALIT, formado por un vidrio float incoloro SGG PLANICLEAR de 6mm y un vidrio laminado de seguridad incoloro SGG STADIP 666.2 de 19mm clasificado 1B1 según norma UNE-EN 12600, cámara de aire deshidratado de 16mm de espesor con perfil separador de aluminio y doble sellado perimetral, con U=2,6 W/m²K, fijación sobre carpintería con acuñado mediante calzos de apoyo perimetrales y laterales y sellado en frío con silicona neutra, incluso cortes de vidrio y colocación de junquillos, según NTE-FVP-8

| Código | Ud | Descripción | Rendimiento | Precio | Importe |
|---|---|---|---|---|---|
| OGENO01.0050 | h | Oficial 1ª vidriería | 1.300 | 18.07 | 23.49 |
| PSGG08U123132048 | m² | Doble acristalamiento incoloro SGG CLIMALIT 6/16/STADIP 666,2 (material; 13/10/2008) | 1.006 | 135.22 | 136.03 |
| PGENP14.0467 | m | Sellado con silicona neutra | 7.000 | 0.98 | 6.86 |
| PSGG04 | u | Pequeño material | 1.500 | 1.25 | 1.88 |
| %CO | % | Costes indirectos | 3 % | 168.26 | 5.05 |
|  |  | Total |  |  | 173.31 |

###### E16ECHSGG72082 Incoloro con SGG STADIP PROTECT 666.4

**USGG08P123132049** m² SGG CLIMALIT 6/12/STADIP 666,4 incoloro
Precio: 196.23
Doble acristalamiento SGG CLIMALIT, formado por un vidrio float incoloro SGG PLANICLEAR de 6mm y un vidrio laminado de seguridad incoloro SGG STADIP 666.4 de 20mm clasificado 1B1 según norma UNE-EN 12600, cámara de aire deshidratado de 12mm de espesor con perfil separador de aluminio y doble sellado perimetral, con U=2,7 W/m²K, fijación sobre carpintería con acuñado mediante calzos de apoyo perimetrales y laterales y sellado en frío con silicona neutra, incluso cortes de vidrio y colocación de junquillos, según NTE-FVP-8

| Código | Ud | Descripción | Rendimiento | Precio | Importe |
|---|---|---|---|---|---|
| OGENO01.0050 | h | Oficial 1ª vidriería | 1.300 | 18.07 | 23.49 |
| PSGG08U123132049 | m² | Doble acristalamiento incoloro SGG CLIMALIT 6/12/STADIP 666,4 (material; 13/10/2008) | 1.006 | 157.34 | 158.28 |
| PGENP14.0467 | m | Sellado con silicona neutra | 7.000 | 0.98 | 6.86 |
| PSGG04 | u | Pequeño material | 1.500 | 1.25 | 1.88 |
| %CO | % | Costes indirectos | 3 % | 190.51 | 5.72 |
|  |  | Total |  |  | 196.23 |

**USGG08P123132050** m² SGG CLIMALIT 6/16/STADIP 666,4 incoloro
Precio: 196.23
Doble acristalamiento SGG CLIMALIT, formado por un vidrio float incoloro SGG PLANICLEAR de 6mm y un vidrio laminado de seguridad incoloro SGG STADIP 666.4 de 20mm clasificado 1B1 según norma UNE-EN 12600, cámara de aire deshidratado de 16mm de espesor con perfil separador de aluminio y doble sellado perimetral, con U=2,6 W/m²K, fijación sobre carpintería con acuñado mediante calzos de apoyo perimetrales y laterales y sellado en frío con silicona neutra, incluso cortes de vidrio y colocación de junquillos, según NTE-FVP-8

| Código | Ud | Descripción | Rendimiento | Precio | Importe |
|---|---|---|---|---|---|
| OGENO01.0050 | h | Oficial 1ª vidriería | 1.300 | 18.07 | 23.49 |
| PSGG08U123132050 | m² | Doble acristalamiento incoloro SGG CLIMALIT 6/16/STADIP 666,4 (material; 13/10/2008) | 1.006 | 157.34 | 158.28 |
| PGENP14.0467 | m | Sellado con silicona neutra | 7.000 | 0.98 | 6.86 |
| PSGG04 | u | Pequeño material | 1.500 | 1.25 | 1.88 |
| %CO | % | Costes indirectos | 3 % | 190.51 | 5.72 |
|  |  | Total |  |  | 196.23 |

###### E16ECHSGG7209 Incoloro con SGG STADIP PROTECT

**USGG08P123132075** m² SGG CLIMALIT 6/12/STADIP SP 510 incoloro
Precio: 205.09
Doble acristalamiento SGG CLIMALIT, formado por un vidrio float incoloro SGG PLANICLEAR de 6mm y un vidrio laminado de seguridad incoloro SGG STADIP SP 510 de 10mm clasificado 1B1 según norma UNE-EN 12600, cámara de aire deshidratado de 12mm de espesor con perfil separador de aluminio y doble sellado perimetral, con U=2,8 W/m²K, fijación sobre carpintería con acuñado mediante calzos de apoyo perimetrales y laterales y sellado en frío con silicona neutra, incluso cortes de vidrio y colocación de junquillos, según NTE-FVP-8

| Código | Ud | Descripción | Rendimiento | Precio | Importe |
|---|---|---|---|---|---|
| OGENO01.0050 | h | Oficial 1ª vidriería | 1.300 | 18.07 | 23.49 |
| PSGG08U123132075 | m² | Doble acristalamiento incoloro SGG CLIMALIT 6/12/STADIP SP 510 (material; 13/10/2008) | 1.006 | 165.89 | 166.89 |
| PGENP14.0467 | m | Sellado con silicona neutra | 7.000 | 0.98 | 6.86 |
| PSGG04 | u | Pequeño material | 1.500 | 1.25 | 1.88 |
| %CO | % | Costes indirectos | 3 % | 199.12 | 5.97 |
|  |  | Total |  |  | 205.09 |

**USGG08P123132076** m² SGG CLIMALIT 6/16/STADIP SP 510 incoloro
Precio: 205.09
Doble acristalamiento SGG CLIMALIT, formado por un vidrio float incoloro SGG PLANICLEAR de 6mm y un vidrio laminado de seguridad incoloro SGG STADIP SP 510 de 10mm clasificado 1B1 según norma UNE-EN 12600, cámara de aire deshidratado de 16mm de espesor con perfil separador de aluminio y doble sellado perimetral, con U=2,7 W/m²K, fijación sobre carpintería con acuñado mediante calzos de apoyo perimetrales y laterales y sellado en frío con silicona neutra, incluso cortes de vidrio y colocación de junquillos, según NTE-FVP-8

| Código | Ud | Descripción | Rendimiento | Precio | Importe |
|---|---|---|---|---|---|
| OGENO01.0050 | h | Oficial 1ª vidriería | 1.300 | 18.07 | 23.49 |
| PSGG08U123132076 | m² | Doble acristalamiento incoloro SGG CLIMALIT 6/16/STADIP SP 510 (material; 13/10/2008) | 1.006 | 165.89 | 166.89 |
| PGENP14.0467 | m | Sellado con silicona neutra | 7.000 | 0.98 | 6.86 |
| PSGG04 | u | Pequeño material | 1.500 | 1.25 | 1.88 |
| %CO | % | Costes indirectos | 3 % | 199.12 | 5.97 |
|  |  | Total |  |  | 205.09 |

**USGG08P123132077** m² SGG CLIMALIT 6/12/STADIP SP 511 incoloro
Precio: 214.9
Doble acristalamiento SGG CLIMALIT, formado por un vidrio float incoloro SGG PLANICLEAR de 6mm y un vidrio laminado de seguridad incoloro SGG STADIP SP 511 de 11mm clasificado 1B1 según norma UNE-EN 12600, cámara de aire deshidratado de 12mm de espesor con perfil separador de aluminio y doble sellado perimetral, con U=2,8 W/m²K, fijación sobre carpintería con acuñado mediante calzos de apoyo perimetrales y laterales y sellado en frío con silicona neutra, incluso cortes de vidrio y colocación de junquillos, según NTE-FVP-8

| Código | Ud | Descripción | Rendimiento | Precio | Importe |
|---|---|---|---|---|---|
| OGENO01.0050 | h | Oficial 1ª vidriería | 1.300 | 18.07 | 23.49 |
| PSGG08U123132077 | m² | Doble acristalamiento incoloro SGG CLIMALIT 6/12/STADIP SP 511 (material; 13/10/2008) | 1.006 | 175.36 | 176.41 |
| PGENP14.0467 | m | Sellado con silicona neutra | 7.000 | 0.98 | 6.86 |
| PSGG04 | u | Pequeño material | 1.500 | 1.25 | 1.88 |
| %CO | % | Costes indirectos | 3 % | 208.64 | 6.26 |
|  |  | Total |  |  | 214.9 |

**USGG08P123132078** m² SGG CLIMALIT 6/16/STADIP SP 511 incoloro
Precio: 214.9
Doble acristalamiento SGG CLIMALIT, formado por un vidrio float incoloro SGG PLANICLEAR de 6mm y un vidrio laminado de seguridad incoloro SGG STADIP SP 511 de 11mm clasificado 1B1 según norma UNE-EN 12600, cámara de aire deshidratado de 16mm de espesor con perfil separador de aluminio y doble sellado perimetral, con U=2,7 W/m²K, fijación sobre carpintería con acuñado mediante calzos de apoyo perimetrales y laterales y sellado en frío con silicona neutra, incluso cortes de vidrio y colocación de junquillos, según NTE-FVP-8

| Código | Ud | Descripción | Rendimiento | Precio | Importe |
|---|---|---|---|---|---|
| OGENO01.0050 | h | Oficial 1ª vidriería | 1.300 | 18.07 | 23.49 |
| PSGG08U123132078 | m² | Doble acristalamiento incoloro SGG CLIMALIT 6/16/STADIP SP 511 (material; 13/10/2008) | 1.006 | 175.36 | 176.41 |
| PGENP14.0467 | m | Sellado con silicona neutra | 7.000 | 0.98 | 6.86 |
| PSGG04 | u | Pequeño material | 1.500 | 1.25 | 1.88 |
| %CO | % | Costes indirectos | 3 % | 208.64 | 6.26 |
|  |  | Total |  |  | 214.9 |

**USGG08P123132079** m² SGG CLIMALIT 6/12/STADIP SP 514 incoloro
Precio: 229.69
Doble acristalamiento SGG CLIMALIT, formado por un vidrio float incoloro SGG PLANICLEAR de 6mm y un vidrio laminado de seguridad incoloro SGG STADIP SP 514 de 14mm clasificado 1B1 según norma UNE-EN 12600, cámara de aire deshidratado de 12mm de espesor con perfil separador de aluminio y doble sellado perimetral, con U=2,8 W/m²K, fijación sobre carpintería con acuñado mediante calzos de apoyo perimetrales y laterales y sellado en frío con silicona neutra, incluso cortes de vidrio y colocación de junquillos, según NTE-FVP-8

| Código | Ud | Descripción | Rendimiento | Precio | Importe |
|---|---|---|---|---|---|
| OGENO01.0050 | h | Oficial 1ª vidriería | 1.300 | 18.07 | 23.49 |
| PSGG08U123132079 | m² | Doble acristalamiento incoloro SGG CLIMALIT 6/12/STADIP SP 514 (material; 13/10/2008) | 1.006 | 189.63 | 190.77 |
| PGENP14.0467 | m | Sellado con silicona neutra | 7.000 | 0.98 | 6.86 |
| PSGG04 | u | Pequeño material | 1.500 | 1.25 | 1.88 |
| %CO | % | Costes indirectos | 3 % | 223.00 | 6.69 |
|  |  | Total |  |  | 229.69 |

**USGG08P123132080** m² SGG CLIMALIT 6/16/STADIP SP 514 incoloro
Precio: 229.69
Doble acristalamiento SGG CLIMALIT, formado por un vidrio float incoloro SGG PLANICLEAR de 6mm y un vidrio laminado de seguridad incoloro SGG STADIP SP 514 de 14mm clasificado 1B1 según norma UNE-EN 12600, cámara de aire deshidratado de 16mm de espesor con perfil separador de aluminio y doble sellado perimetral, con U=2,7 W/m²K, fijación sobre carpintería con acuñado mediante calzos de apoyo perimetrales y laterales y sellado en frío con silicona neutra, incluso cortes de vidrio y colocación de junquillos, según NTE-FVP-8

| Código | Ud | Descripción | Rendimiento | Precio | Importe |
|---|---|---|---|---|---|
| OGENO01.0050 | h | Oficial 1ª vidriería | 1.300 | 18.07 | 23.49 |
| PSGG08U123132080 | m² | Doble acristalamiento incoloro SGG CLIMALIT 6/16/STADIP SP 514 (material; 13/10/2008) | 1.006 | 189.63 | 190.77 |
| PGENP14.0467 | m | Sellado con silicona neutra | 7.000 | 0.98 | 6.86 |
| PSGG04 | u | Pequeño material | 1.500 | 1.25 | 1.88 |
| %CO | % | Costes indirectos | 3 % | 223.00 | 6.69 |
|  |  | Total |  |  | 229.69 |

###### E16ECHSGG73 Con vidrio lam. de seguridad antiagresión (niveles P1A a P5A s/ EN-356) - incoloro

###### E16ECHSGG231 Incoloro - nivel P1A

**USGG08P123152005** m² SGG CLIMALIT 6/12/STADIP 33,2 incoloro
Precio: 82.7
Doble acristalamiento SGG CLIMALIT, formado por un vidrio float incoloro SGG PLANICLEAR de 6mm y un vidrio laminado de seguridad incoloro SGG STADIP 33.2 de 7mm clasificado P1A según norma UNE-EN 356, cámara de aire deshidratado de 12mm de espesor con perfil separador de aluminio y doble sellado perimetral, con U=2,8 W/m²K, fijación sobre carpintería con acuñado mediante calzos de apoyo perimetrales y laterales y sellado en frío con silicona neutra, incluso cortes de vidrio y colocación de junquillos, según NTE-FVP-8

| Código | Ud | Descripción | Rendimiento | Precio | Importe |
|---|---|---|---|---|---|
| OGENO01.0050 | h | Oficial 1ª vidriería | 0.600 | 18.07 | 10.84 |
| PSGG08U123152005 | m² | Doble acristalamiento incoloro SGG CLIMALIT 6/12/STADIP 33,2 (material; 13/10/2008) | 1.006 | 60.35 | 60.71 |
| PGENP14.0467 | m | Sellado con silicona neutra | 7.000 | 0.98 | 6.86 |
| PSGG04 | u | Pequeño material | 1.500 | 1.25 | 1.88 |
| %CO | % | Costes indirectos | 3 % | 80.29 | 2.41 |
|  |  | Total |  |  | 82.7 |

**USGG08P123152006** m² SGG CLIMALIT 6/16/STADIP 33,2 incoloro
Precio: 83.23
Doble acristalamiento SGG CLIMALIT, formado por un vidrio float incoloro SGG PLANICLEAR de 6mm y un vidrio laminado de seguridad incoloro SGG STADIP 33.2 de 7mm clasificado P1A según norma UNE-EN 356, cámara de aire deshidratado de 16mm de espesor con perfil separador de aluminio y doble sellado perimetral, con U=2,7 W/m²K, fijación sobre carpintería con acuñado mediante calzos de apoyo perimetrales y laterales y sellado en frío con silicona neutra, incluso cortes de vidrio y colocación de junquillos, según NTE-FVP-8

| Código | Ud | Descripción | Rendimiento | Precio | Importe |
|---|---|---|---|---|---|
| OGENO01.0050 | h | Oficial 1ª vidriería | 0.600 | 18.07 | 10.84 |
| PSGG08U123152006 | m² | Doble acristalamiento incoloro SGG CLIMALIT 6/16/STADIP 33,2 (material; 13/10/2008) | 1.006 | 60.86 | 61.23 |
| PGENP14.0467 | m | Sellado con silicona neutra | 7.000 | 0.98 | 6.86 |
| PSGG04 | u | Pequeño material | 1.500 | 1.25 | 1.88 |
| %CO | % | Costes indirectos | 3 % | 80.81 | 2.42 |
|  |  | Total |  |  | 83.23 |

**USGG08P123152007** m² SGG CLIMALIT 10/10/STADIP 33,2 incoloro
Precio: 95.18
Doble acristalamiento SGG CLIMALIT, formado por un vidrio float incoloro SGG PLANICLEAR de 10mm y un vidrio laminado de seguridad incoloro SGG STADIP 33.2 de 6mm clasificado P1A según norma UNE-EN 356, cámara de aire deshidratado de 10mm de espesor con perfil separador de aluminio y doble sellado perimetral, con U=2,9 W/m²K, fijación sobre carpintería con acuñado mediante calzos de apoyo perimetrales y laterales y sellado en frío con silicona neutra, incluso cortes de vidrio y colocación de junquillos, según NTE-FVP-8

| Código | Ud | Descripción | Rendimiento | Precio | Importe |
|---|---|---|---|---|---|
| OGENO01.0050 | h | Oficial 1ª vidriería | 0.600 | 18.07 | 10.84 |
| PSGG08U123152007 | m² | Doble acristalamiento incoloro SGG CLIMALIT 10/10/STADIP 33,2 (material; 13/10/2008) | 1.006 | 72.4 | 72.83 |
| PGENP14.0467 | m | Sellado con silicona neutra | 7.000 | 0.98 | 6.86 |
| PSGG04 | u | Pequeño material | 1.500 | 1.25 | 1.88 |
| %CO | % | Costes indirectos | 3 % | 92.41 | 2.77 |
|  |  | Total |  |  | 95.18 |

**USGG08P123152008** m² SGG CLIMALIT 10/12/STADIP 33,2 incoloro
Precio: 95.73
Doble acristalamiento SGG CLIMALIT, formado por un vidrio float incoloro SGG PLANICLEAR de 10mm y un vidrio laminado de seguridad incoloro SGG STADIP 33.2 de 6mm clasificado P1A según norma UNE-EN 356, cámara de aire deshidratado de 12mm de espesor con perfil separador de aluminio y doble sellado perimetral, con U=2,8 W/m²K, fijación sobre carpintería con acuñado mediante calzos de apoyo perimetrales y laterales y sellado en frío con silicona neutra, incluso cortes de vidrio y colocación de junquillos, según NTE-FVP-8

| Código | Ud | Descripción | Rendimiento | Precio | Importe |
|---|---|---|---|---|---|
| OGENO01.0050 | h | Oficial 1ª vidriería | 0.600 | 18.07 | 10.84 |
| PSGG08U123152008 | m² | Doble acristalamiento incoloro SGG CLIMALIT 10/12/STADIP 33,2 (material; 13/10/2008) | 1.006 | 72.92 | 73.36 |
| PGENP14.0467 | m | Sellado con silicona neutra | 7.000 | 0.98 | 6.86 |
| PSGG04 | u | Pequeño material | 1.500 | 1.25 | 1.88 |
| %CO | % | Costes indirectos | 3 % | 92.94 | 2.79 |
|  |  | Total |  |  | 95.73 |

**USGG08P123152009** m² SGG CLIMALIT 10/16/STADIP 33,2 incoloro
Precio: 96.16
Doble acristalamiento SGG CLIMALIT, formado por un vidrio float incoloro SGG PLANICLEAR de 10mm y un vidrio laminado de seguridad incoloro SGG STADIP 33.2 de 6mm clasificado P1A según norma UNE-EN 356, cámara de aire deshidratado de 16mm de espesor con perfil separador de aluminio y doble sellado perimetral, con U=2,7 W/m²K, fijación sobre carpintería con acuñado mediante calzos de apoyo perimetrales y laterales y sellado en frío con silicona neutra, incluso cortes de vidrio y colocación de junquillos, según NTE-FVP-8

| Código | Ud | Descripción | Rendimiento | Precio | Importe |
|---|---|---|---|---|---|
| OGENO01.0050 | h | Oficial 1ª vidriería | 0.600 | 18.07 | 10.84 |
| PSGG08U123152009 | m² | Doble acristalamiento incoloro SGG CLIMALIT 10/16/STADIP 33,2 (material; 13/10/2008) | 1.006 | 73.34 | 73.78 |
| PGENP14.0467 | m | Sellado con silicona neutra | 7.000 | 0.98 | 6.86 |
| PSGG04 | u | Pequeño material | 1.500 | 1.25 | 1.88 |
| %CO | % | Costes indirectos | 3 % | 93.36 | 2.80 |
|  |  | Total |  |  | 96.16 |

**USGG08P123152010** m² SGG CLIMALIT 6/12/STADIP 33,4 incoloro
Precio: 108.4
Doble acristalamiento SGG CLIMALIT, formado por un vidrio float incoloro SGG PLANICLEAR de 6mm y un vidrio laminado de seguridad incoloro SGG STADIP 33.4 de 8mm clasificado P1A según norma UNE-EN 356, cámara de aire deshidratado de 12mm de espesor con perfil separador de aluminio y doble sellado perimetral, con U=2,8 W/m²K, fijación sobre carpintería con acuñado mediante calzos de apoyo perimetrales y laterales y sellado en frío con silicona neutra, incluso cortes de vidrio y colocación de junquillos, según NTE-FVP-8

| Código | Ud | Descripción | Rendimiento | Precio | Importe |
|---|---|---|---|---|---|
| OGENO01.0050 | h | Oficial 1ª vidriería | 0.600 | 18.07 | 10.84 |
| PSGG08U123152010 | m² | Doble acristalamiento incoloro SGG CLIMALIT 6/12/STADIP 33,4 (material; 13/10/2008) | 1.006 | 85.15 | 85.66 |
| PGENP14.0467 | m | Sellado con silicona neutra | 7.000 | 0.98 | 6.86 |
| PSGG04 | u | Pequeño material | 1.500 | 1.25 | 1.88 |
| %CO | % | Costes indirectos | 3 % | 105.24 | 3.16 |
|  |  | Total |  |  | 108.4 |

**USGG08P123152011** m² SGG CLIMALIT 6/16/STADIP 33,4 incoloro
Precio: 108.5
Doble acristalamiento SGG CLIMALIT, formado por un vidrio float incoloro SGG PLANICLEAR de 6mm y un vidrio laminado de seguridad incoloro SGG STADIP 33.4 de 8mm clasificado P1A según norma UNE-EN 356, cámara de aire deshidratado de 16mm de espesor con perfil separador de aluminio y doble sellado perimetral, con U=2,7 W/m²K, fijación sobre carpintería con acuñado mediante calzos de apoyo perimetrales y laterales y sellado en frío con silicona neutra, incluso cortes de vidrio y colocación de junquillos, según NTE-FVP-8

| Código | Ud | Descripción | Rendimiento | Precio | Importe |
|---|---|---|---|---|---|
| OGENO01.0050 | h | Oficial 1ª vidriería | 0.600 | 18.07 | 10.84 |
| PSGG08U123152011 | m² | Doble acristalamiento incoloro SGG CLIMALIT 6/16/STADIP 33,4 (material; 13/10/2008) | 1.006 | 85.25 | 85.76 |
| PGENP14.0467 | m | Sellado con silicona neutra | 7.000 | 0.98 | 6.86 |
| PSGG04 | u | Pequeño material | 1.500 | 1.25 | 1.88 |
| %CO | % | Costes indirectos | 3 % | 105.34 | 3.16 |
|  |  | Total |  |  | 108.5 |

**USGG08P123152012** m² SGG CLIMALIT 6/12/STADIP 33,6 incoloro
Precio: 123.79
Doble acristalamiento SGG CLIMALIT, formado por un vidrio float incoloro SGG PLANICLEAR de 6mm y un vidrio laminado de seguridad incoloro SGG STADIP 33.6 de 8mm clasificado P1A según norma UNE-EN 356, cámara de aire deshidratado de 12mm de espesor con perfil separador de aluminio y doble sellado perimetral, con U=2,8 W/m²K, fijación sobre carpintería con acuñado mediante calzos de apoyo perimetrales y laterales y sellado en frío con silicona neutra, incluso cortes de vidrio y colocación de junquillos, según NTE-FVP-8

| Código | Ud | Descripción | Rendimiento | Precio | Importe |
|---|---|---|---|---|---|
| OGENO01.0050 | h | Oficial 1ª vidriería | 0.600 | 18.07 | 10.84 |
| PSGG08U123152012 | m² | Doble acristalamiento incoloro SGG CLIMALIT 6/12/STADIP 33,6 (material; 13/10/2008) | 1.006 | 100 | 100.60 |
| PGENP14.0467 | m | Sellado con silicona neutra | 7.000 | 0.98 | 6.86 |
| PSGG04 | u | Pequeño material | 1.500 | 1.25 | 1.88 |
| %CO | % | Costes indirectos | 3 % | 120.18 | 3.61 |
|  |  | Total |  |  | 123.79 |

**USGG08P123152013** m² SGG CLIMALIT 6/16/STADIP 33,6 incoloro
Precio: 124.04
Doble acristalamiento SGG CLIMALIT, formado por un vidrio float incoloro SGG PLANICLEAR de 6mm y un vidrio laminado de seguridad incoloro SGG STADIP 33.6 de 8mm clasificado P1A según norma UNE-EN 356, cámara de aire deshidratado de 12mm de espesor con perfil separador de aluminio y doble sellado perimetral, con U=2,7 W/m²K, fijación sobre carpintería con acuñado mediante calzos de apoyo perimetrales y laterales y sellado en frío con silicona neutra, incluso cortes de vidrio y colocación de junquillos, según NTE-FVP-8

| Código | Ud | Descripción | Rendimiento | Precio | Importe |
|---|---|---|---|---|---|
| OGENO01.0050 | h | Oficial 1ª vidriería | 0.600 | 18.07 | 10.84 |
| PSGG08U123152013 | m² | Doble acristalamiento incoloro SGG CLIMALIT 6/16/STADIP 33,6 (material; 13/10/2008) | 1.006 | 100.25 | 100.85 |
| PGENP14.0467 | m | Sellado con silicona neutra | 7.000 | 0.98 | 6.86 |
| PSGG04 | u | Pequeño material | 1.500 | 1.25 | 1.88 |
| %CO | % | Costes indirectos | 3 % | 120.43 | 3.61 |
|  |  | Total |  |  | 124.04 |

###### E16ECHSGG232 Incoloro - nivel P2A

**USGG08P123152018** m² SGG CLIMALIT 6/12/STADIP 44,2 incoloro
Precio: 92.74
Doble acristalamiento SGG CLIMALIT, formado por un vidrio float incoloro SGG PLANICLEAR de 6mm y un vidrio laminado de seguridad incoloro SGG STADIP 44.2 de 9mm clasificado P2A según norma UNE-EN 356, cámara de aire deshidratado de 12mm de espesor con perfil separador de aluminio y doble sellado perimetral, con U=2,8 W/m²K, fijación sobre carpintería con acuñado mediante calzos de apoyo perimetrales y laterales y sellado en frío con silicona neutra, incluso cortes de vidrio y colocación de junquillos, según NTE-FVP-8

| Código | Ud | Descripción | Rendimiento | Precio | Importe |
|---|---|---|---|---|---|
| OGENO01.0050 | h | Oficial 1ª vidriería | 0.750 | 18.07 | 13.55 |
| PSGG08U123152018 | m² | Doble acristalamiento incoloro SGG CLIMALIT 6/12/STADIP 44,2 (material; 13/10/2008) | 1.006 | 67.35 | 67.75 |
| PGENP14.0467 | m | Sellado con silicona neutra | 7.000 | 0.98 | 6.86 |
| PSGG04 | u | Pequeño material | 1.500 | 1.25 | 1.88 |
| %CO | % | Costes indirectos | 3 % | 90.04 | 2.70 |
|  |  | Total |  |  | 92.74 |

**USGG08P123152019** m² SGG CLIMALIT 6/16/STADIP 44,2 incoloro
Precio: 93.31
Doble acristalamiento SGG CLIMALIT, formado por un vidrio float incoloro SGG PLANICLEAR de 6mm y un vidrio laminado de seguridad incoloro SGG STADIP 44.2 de 9mm clasificado P2A según norma UNE-EN 356, cámara de aire deshidratado de 16mm de espesor con perfil separador de aluminio y doble sellado perimetral, con U=2,7 W/m²K, fijación sobre carpintería con acuñado mediante calzos de apoyo perimetrales y laterales y sellado en frío con silicona neutra, incluso cortes de vidrio y colocación de junquillos, según NTE-FVP-8

| Código | Ud | Descripción | Rendimiento | Precio | Importe |
|---|---|---|---|---|---|
| OGENO01.0050 | h | Oficial 1ª vidriería | 0.750 | 18.07 | 13.55 |
| PSGG08U123152019 | m² | Doble acristalamiento incoloro SGG CLIMALIT 6/16/STADIP 44,2 (material; 13/10/2008) | 1.006 | 67.89 | 68.30 |
| PGENP14.0467 | m | Sellado con silicona neutra | 7.000 | 0.98 | 6.86 |
| PSGG04 | u | Pequeño material | 1.500 | 1.25 | 1.88 |
| %CO | % | Costes indirectos | 3 % | 90.59 | 2.72 |
|  |  | Total |  |  | 93.31 |

**USGG08P123152020** m² SGG CLIMALIT 10/10/STADIP 44,2 incoloro
Precio: 103.01
Doble acristalamiento SGG CLIMALIT, formado por un vidrio float incoloro SGG PLANICLEAR de 10mm y un vidrio laminado de seguridad incoloro SGG STADIP 44,2 de 8mm clasificado P2A según norma UNE-EN 356, cámara de aire deshidratado de 10mm de espesor con perfil separador de aluminio y doble sellado perimetral, con U=2,9 W/m²K, fijación sobre carpintería con acuñado mediante calzos de apoyo perimetrales y laterales y sellado en frío con silicona neutra, incluso cortes de vidrio y colocación de junquillos, según NTE-FVP-8

| Código | Ud | Descripción | Rendimiento | Precio | Importe |
|---|---|---|---|---|---|
| OGENO01.0050 | h | Oficial 1ª vidriería | 0.750 | 18.07 | 13.55 |
| PSGG08U123152020 | m² | Doble acristalamiento incoloro SGG CLIMALIT 10/10/STADIP 44,2 (material; 13/10/2008) | 1.006 | 77.26 | 77.72 |
| PGENP14.0467 | m | Sellado con silicona neutra | 7.000 | 0.98 | 6.86 |
| PSGG04 | u | Pequeño material | 1.500 | 1.25 | 1.88 |
| %CO | % | Costes indirectos | 3 % | 100.01 | 3.00 |
|  |  | Total |  |  | 103.01 |

**USGG08P123152021** m² SGG CLIMALIT 10/12/STADIP 44,2 incoloro
Precio: 103.33
Doble acristalamiento SGG CLIMALIT, formado por un vidrio float incoloro SGG PLANICLEAR de 10mm y un vidrio laminado de seguridad incoloro SGG STADIP 44,2 de 8mm clasificado P2A según norma UNE-EN 356, cámara de aire deshidratado de 12mm de espesor con perfil separador de aluminio y doble sellado perimetral, con U=2,8 W/m²K, fijación sobre carpintería con acuñado mediante calzos de apoyo perimetrales y laterales y sellado en frío con silicona neutra, incluso cortes de vidrio y colocación de junquillos, según NTE-FVP-8

| Código | Ud | Descripción | Rendimiento | Precio | Importe |
|---|---|---|---|---|---|
| OGENO01.0050 | h | Oficial 1ª vidriería | 0.750 | 18.07 | 13.55 |
| PSGG08U123152021 | m² | Doble acristalamiento incoloro SGG CLIMALIT 10/12/STADIP 44,2 (material; 13/10/2008) | 1.006 | 77.56 | 78.03 |
| PGENP14.0467 | m | Sellado con silicona neutra | 7.000 | 0.98 | 6.86 |
| PSGG04 | u | Pequeño material | 1.500 | 1.25 | 1.88 |
| %CO | % | Costes indirectos | 3 % | 100.32 | 3.01 |
|  |  | Total |  |  | 103.33 |

**USGG08P123152022** m² SGG CLIMALIT 10/16/STADIP 44,2 incoloro
Precio: 103.85
Doble acristalamiento SGG CLIMALIT, formado por un vidrio float incoloro SGG PLANICLEAR de 10mm y un vidrio laminado de seguridad incoloro SGG STADIP 44,2 de 8mm clasificado P2A según norma UNE-EN 356, cámara de aire deshidratado de 16mm de espesor con perfil separador de aluminio y doble sellado perimetral, con U=2,7 W/m²K, fijación sobre carpintería con acuñado mediante calzos de apoyo perimetrales y laterales y sellado en frío con silicona neutra, incluso cortes de vidrio y colocación de junquillos, según NTE-FVP-8

| Código | Ud | Descripción | Rendimiento | Precio | Importe |
|---|---|---|---|---|---|
| OGENO01.0050 | h | Oficial 1ª vidriería | 0.750 | 18.07 | 13.55 |
| PSGG08U123152022 | m² | Doble acristalamiento incoloro SGG CLIMALIT 10/16/STADIP 44,2 (material; 13/10/2008) | 1.006 | 78.07 | 78.54 |
| PGENP14.0467 | m | Sellado con silicona neutra | 7.000 | 0.98 | 6.86 |
| PSGG04 | u | Pequeño material | 1.500 | 1.25 | 1.88 |
| %CO | % | Costes indirectos | 3 % | 100.83 | 3.02 |
|  |  | Total |  |  | 103.85 |

**USGG08P123152027** m² SGG CLIMALIT 6/12/STADIP 55,2 incoloro
Precio: 99.23
Doble acristalamiento SGG CLIMALIT, formado por un vidrio float incoloro SGG PLANICLEAR de 6mm y un vidrio laminado de seguridad incoloro SGG STADIP 55.2 de 11mm clasificado P2A según norma UNE-EN 356, cámara de aire deshidratado de 12mm de espesor con perfil separador de aluminio y doble sellado perimetral, con U=2,8 W/m²K, fijación sobre carpintería con acuñado mediante calzos de apoyo perimetrales y laterales y sellado en frío con silicona neutra, incluso cortes de vidrio y colocación de junquillos, según NTE-FVP-8

| Código | Ud | Descripción | Rendimiento | Precio | Importe |
|---|---|---|---|---|---|
| OGENO01.0050 | h | Oficial 1ª vidriería | 1.000 | 18.07 | 18.07 |
| PSGG08U123152027 | m² | Doble acristalamiento incoloro SGG CLIMALIT 6/12/STADIP 55,2 (material; 13/10/2008) | 1.006 | 69.12 | 69.53 |
| PGENP14.0467 | m | Sellado con silicona neutra | 7.000 | 0.98 | 6.86 |
| PSGG04 | u | Pequeño material | 1.500 | 1.25 | 1.88 |
| %CO | % | Costes indirectos | 3 % | 96.34 | 2.89 |
|  |  | Total |  |  | 99.23 |

**USGG08P123152028** m² SGG CLIMALIT 6/16/STADIP 55,2 incoloro
Precio: 99.91
Doble acristalamiento SGG CLIMALIT, formado por un vidrio float incoloro SGG PLANICLEAR de 6mm y un vidrio laminado de seguridad incoloro SGG STADIP 55.2 de 11mm clasificado P2A según norma UNE-EN 356, cámara de aire deshidratado de 16mm de espesor con perfil separador de aluminio y doble sellado perimetral, con U=2,7 W/m²K, fijación sobre carpintería con acuñado mediante calzos de apoyo perimetrales y laterales y sellado en frío con silicona neutra, incluso cortes de vidrio y colocación de junquillos, según NTE-FVP-8

| Código | Ud | Descripción | Rendimiento | Precio | Importe |
|---|---|---|---|---|---|
| OGENO01.0050 | h | Oficial 1ª vidriería | 1.000 | 18.07 | 18.07 |
| PSGG08U123152028 | m² | Doble acristalamiento incoloro SGG CLIMALIT 6/16/STADIP 55,2 (material; 13/10/2008) | 1.006 | 69.77 | 70.19 |
| PGENP14.0467 | m | Sellado con silicona neutra | 7.000 | 0.98 | 6.86 |
| PSGG04 | u | Pequeño material | 1.500 | 1.25 | 1.88 |
| %CO | % | Costes indirectos | 3 % | 97.00 | 2.91 |
|  |  | Total |  |  | 99.91 |

**USGG08P123152029** m² SGG CLIMALIT 10/10/STADIP 55,2 incoloro
Precio: 111.34
Doble acristalamiento SGG CLIMALIT, formado por un vidrio float incoloro SGG PLANICLEAR de 10mm y un vidrio laminado de seguridad incoloro SGG STADIP 55,2 de 10mm clasificado P2A según norma UNE-EN 356, cámara de aire deshidratado de 10mm de espesor con perfil separador de aluminio y doble sellado perimetral, con U=2,9 W/m²K, fijación sobre carpintería con acuñado mediante calzos de apoyo perimetrales y laterales y sellado en frío con silicona neutra, incluso cortes de vidrio y colocación de junquillos, según NTE-FVP-8

| Código | Ud | Descripción | Rendimiento | Precio | Importe |
|---|---|---|---|---|---|
| OGENO01.0050 | h | Oficial 1ª vidriería | 1.000 | 18.07 | 18.07 |
| PSGG08U123152029 | m² | Doble acristalamiento incoloro SGG CLIMALIT 10/10/STADIP 55,2 (material; 13/10/2008) | 1.006 | 80.81 | 81.29 |
| PGENP14.0467 | m | Sellado con silicona neutra | 7.000 | 0.98 | 6.86 |
| PSGG04 | u | Pequeño material | 1.500 | 1.25 | 1.88 |
| %CO | % | Costes indirectos | 3 % | 108.10 | 3.24 |
|  |  | Total |  |  | 111.34 |

**USGG08P123152030** m² SGG CLIMALIT 10/12/STADIP 55,2 incoloro
Precio: 111.9
Doble acristalamiento SGG CLIMALIT, formado por un vidrio float incoloro SGG PLANICLEAR de 10mm y un vidrio laminado de seguridad incoloro SGG STADIP 55,2 de 10mm clasificado P2A según norma UNE-EN 356, cámara de aire deshidratado de 12mm de espesor con perfil separador de aluminio y doble sellado perimetral, con U=2,8 W/m²K, fijación sobre carpintería con acuñado mediante calzos de apoyo perimetrales y laterales y sellado en frío con silicona neutra, incluso cortes de vidrio y colocación de junquillos, según NTE-FVP-8

| Código | Ud | Descripción | Rendimiento | Precio | Importe |
|---|---|---|---|---|---|
| OGENO01.0050 | h | Oficial 1ª vidriería | 1.000 | 18.07 | 18.07 |
| PSGG08U123152030 | m² | Doble acristalamiento incoloro SGG CLIMALIT 10/12/STADIP 55,2 (material; 13/10/2008) | 1.006 | 81.34 | 81.83 |
| PGENP14.0467 | m | Sellado con silicona neutra | 7.000 | 0.98 | 6.86 |
| PSGG04 | u | Pequeño material | 1.500 | 1.25 | 1.88 |
| %CO | % | Costes indirectos | 3 % | 108.64 | 3.26 |
|  |  | Total |  |  | 111.9 |

**USGG08P123152031** m² SGG CLIMALIT 10/16/STADIP 55,2 incoloro
Precio: 112.47
Doble acristalamiento SGG CLIMALIT, formado por un vidrio float incoloro SGG PLANICLEAR de 10mm y un vidrio laminado de seguridad incoloro SGG STADIP 55,2 de 10mm clasificado P2A según norma UNE-EN 356, cámara de aire deshidratado de 16mm de espesor con perfil separador de aluminio y doble sellado perimetral, con U=2,7 W/m²K, fijación sobre carpintería con acuñado mediante calzos de apoyo perimetrales y laterales y sellado en frío con silicona neutra, incluso cortes de vidrio y colocación de junquillos, según NTE-FVP-8

| Código | Ud | Descripción | Rendimiento | Precio | Importe |
|---|---|---|---|---|---|
| OGENO01.0050 | h | Oficial 1ª vidriería | 1.000 | 18.07 | 18.07 |
| PSGG08U123152031 | m² | Doble acristalamiento incoloro SGG CLIMALIT 10/16/STADIP 55,2 (material; 13/10/2008) | 1.006 | 81.89 | 82.38 |
| PGENP14.0467 | m | Sellado con silicona neutra | 7.000 | 0.98 | 6.86 |
| PSGG04 | u | Pequeño material | 1.500 | 1.25 | 1.88 |
| %CO | % | Costes indirectos | 3 % | 109.19 | 3.28 |
|  |  | Total |  |  | 112.47 |

**USGG08P123152036** m² SGG CLIMALIT 6/12/STADIP 66,2 incoloro
Precio: 111.25
Doble acristalamiento SGG CLIMALIT, formado por un vidrio float incoloro SGG PLANICLEAR de 6mm y un vidrio laminado de seguridad incoloro SGG STADIP 66.2 de 13mm clasificado P2A según norma UNE-EN 356, cámara de aire deshidratado de 12mm de espesor con perfil separador de aluminio y doble sellado perimetral, con U=2,8 W/m²K, fijación sobre carpintería con acuñado mediante calzos de apoyo perimetrales y laterales y sellado en frío con silicona neutra, incluso cortes de vidrio y colocación de junquillos, según NTE-FVP-8

| Código | Ud | Descripción | Rendimiento | Precio | Importe |
|---|---|---|---|---|---|
| OGENO01.0050 | h | Oficial 1ª vidriería | 1.000 | 18.07 | 18.07 |
| PSGG08U123152036 | m² | Doble acristalamiento incoloro SGG CLIMALIT 6/12/STADIP 66,2 (material; 13/10/2008) | 1.006 | 80.72 | 81.20 |
| PGENP14.0467 | m | Sellado con silicona neutra | 7.000 | 0.98 | 6.86 |
| PSGG04 | u | Pequeño material | 1.500 | 1.25 | 1.88 |
| %CO | % | Costes indirectos | 3 % | 108.01 | 3.24 |
|  |  | Total |  |  | 111.25 |

**USGG08P123152037** m² SGG CLIMALIT 6/16/STADIP 66,2 incoloro
Precio: 111.89
Doble acristalamiento SGG CLIMALIT, formado por un vidrio float incoloro SGG PLANICLEAR de 6mm y un vidrio laminado de seguridad incoloro SGG STADIP 66.2 de 13mm clasificado P2A según norma UNE-EN 356, cámara de aire deshidratado de 16mm de espesor con perfil separador de aluminio y doble sellado perimetral, con U=2,7 W/m²K, fijación sobre carpintería con acuñado mediante calzos de apoyo perimetrales y laterales y sellado en frío con silicona neutra, incluso cortes de vidrio y colocación de junquillos, según NTE-FVP-8

| Código | Ud | Descripción | Rendimiento | Precio | Importe |
|---|---|---|---|---|---|
| OGENO01.0050 | h | Oficial 1ª vidriería | 1.000 | 18.07 | 18.07 |
| PSGG08U123152037 | m² | Doble acristalamiento incoloro SGG CLIMALIT 6/16/STADIP 66,2 (material; 13/10/2008) | 1.006 | 81.33 | 81.82 |
| PGENP14.0467 | m | Sellado con silicona neutra | 7.000 | 0.98 | 6.86 |
| PSGG04 | u | Pequeño material | 1.500 | 1.25 | 1.88 |
| %CO | % | Costes indirectos | 3 % | 108.63 | 3.26 |
|  |  | Total |  |  | 111.89 |

**USGG08P123152038** m² SGG CLIMALIT 10/10/STADIP 66,2 incoloro
Precio: 118.99
Doble acristalamiento SGG CLIMALIT, formado por un vidrio float incoloro SGG PLANICLEAR de 10mm y un vidrio laminado de seguridad incoloro SGG STADIP 66,2 de 12mm clasificado P2A según norma UNE-EN 356, cámara de aire deshidratado de 10mm de espesor con perfil separador de aluminio y doble sellado perimetral, con U=2,8 W/m²K, fijación sobre carpintería con acuñado mediante calzos de apoyo perimetrales y laterales y sellado en frío con silicona neutra, incluso cortes de vidrio y colocación de junquillos, según NTE-FVP-8

| Código | Ud | Descripción | Rendimiento | Precio | Importe |
|---|---|---|---|---|---|
| OGENO01.0050 | h | Oficial 1ª vidriería | 1.000 | 18.07 | 18.07 |
| PSGG08U123152038 | m² | Doble acristalamiento incoloro SGG CLIMALIT 10/10/STADIP 66,2 (material; 13/10/2008) | 1.006 | 88.18 | 88.71 |
| PGENP14.0467 | m | Sellado con silicona neutra | 7.000 | 0.98 | 6.86 |
| PSGG04 | u | Pequeño material | 1.500 | 1.25 | 1.88 |
| %CO | % | Costes indirectos | 3 % | 115.52 | 3.47 |
|  |  | Total |  |  | 118.99 |

**USGG08P123152039** m² SGG CLIMALIT 10/12/STADIP 66,2 incoloro
Precio: 119.48
Doble acristalamiento SGG CLIMALIT, formado por un vidrio float incoloro SGG PLANICLEAR de 10mm y un vidrio laminado de seguridad incoloro SGG STADIP 66,2 de 12mm clasificado P2A según norma UNE-EN 356, cámara de aire deshidratado de 12mm de espesor con perfil separador de aluminio y doble sellado perimetral, con U=2,8 W/m²K, fijación sobre carpintería con acuñado mediante calzos de apoyo perimetrales y laterales y sellado en frío con silicona neutra, incluso cortes de vidrio y colocación de junquillos, según NTE-FVP-8

| Código | Ud | Descripción | Rendimiento | Precio | Importe |
|---|---|---|---|---|---|
| OGENO01.0050 | h | Oficial 1ª vidriería | 1.000 | 18.07 | 18.07 |
| PSGG08U123152039 | m² | Doble acristalamiento incoloro SGG CLIMALIT 10/12/STADIP 66,2 (material; 13/10/2008) | 1.006 | 88.66 | 89.19 |
| PGENP14.0467 | m | Sellado con silicona neutra | 7.000 | 0.98 | 6.86 |
| PSGG04 | u | Pequeño material | 1.500 | 1.25 | 1.88 |
| %CO | % | Costes indirectos | 3 % | 116.00 | 3.48 |
|  |  | Total |  |  | 119.48 |

**USGG08P123152040** m² SGG CLIMALIT 10/16/STADIP 66,2 incoloro
Precio: 119.84
Doble acristalamiento SGG CLIMALIT, formado por un vidrio float incoloro SGG PLANICLEAR de 10mm y un vidrio laminado de seguridad incoloro SGG STADIP 66,2 de 12mm clasificado P2A según norma UNE-EN 356, cámara de aire deshidratado de 16mm de espesor con perfil separador de aluminio y doble sellado perimetral, con U=2,6 W/m²K, fijación sobre carpintería con acuñado mediante calzos de apoyo perimetrales y laterales y sellado en frío con silicona neutra, incluso cortes de vidrio y colocación de junquillos, según NTE-FVP-8

| Código | Ud | Descripción | Rendimiento | Precio | Importe |
|---|---|---|---|---|---|
| OGENO01.0050 | h | Oficial 1ª vidriería | 1.000 | 18.07 | 18.07 |
| PSGG08U123152040 | m² | Doble acristalamiento incoloro SGG CLIMALIT 10/16/STADIP 66,2 (material; 13/10/2008) | 1.006 | 89.01 | 89.54 |
| PGENP14.0467 | m | Sellado con silicona neutra | 7.000 | 0.98 | 6.86 |
| PSGG04 | u | Pequeño material | 1.500 | 1.25 | 1.88 |
| %CO | % | Costes indirectos | 3 % | 116.35 | 3.49 |
|  |  | Total |  |  | 119.84 |

**USGG08P123152041** m² SGG CLIMALIT 6/12/STADIP 88,2 incoloro
Precio: 151.3
Doble acristalamiento SGG CLIMALIT, formado por un vidrio float incoloro SGG PLANICLEAR de 6mm y un vidrio laminado de seguridad incoloro SGG STADIP 88.2 de 17mm clasificado P2A según norma UNE-EN 356, cámara de aire deshidratado de 12mm de espesor con perfil separador de aluminio y doble sellado perimetral, con U=2,8 W/m²K, fijación sobre carpintería con acuñado mediante calzos de apoyo perimetrales y laterales y sellado en frío con silicona neutra, incluso cortes de vidrio y colocación de junquillos, según NTE-FVP-8

| Código | Ud | Descripción | Rendimiento | Precio | Importe |
|---|---|---|---|---|---|
| OGENO01.0050 | h | Oficial 1ª vidriería | 1.300 | 18.07 | 23.49 |
| PSGG08U123152041 | m² | Doble acristalamiento incoloro SGG CLIMALIT 6/12/STADIP 88,2 (material; 13/10/2008) | 1.006 | 113.98 | 114.66 |
| PGENP14.0467 | m | Sellado con silicona neutra | 7.000 | 0.98 | 6.86 |
| PSGG04 | u | Pequeño material | 1.500 | 1.25 | 1.88 |
| %CO | % | Costes indirectos | 3 % | 146.89 | 4.41 |
|  |  | Total |  |  | 151.3 |

**USGG08P123152042** m² SGG CLIMALIT 6/16/STADIP 88,2 incoloro
Precio: 151.9
Doble acristalamiento SGG CLIMALIT, formado por un vidrio float incoloro SGG PLANICLEAR de 6mm y un vidrio laminado de seguridad incoloro SGG STADIP 88.2 de 17mm clasificado P2A según norma UNE-EN 356, cámara de aire deshidratado de 16mm de espesor con perfil separador de aluminio y doble sellado perimetral, con U=2,6 W/m²K, fijación sobre carpintería con acuñado mediante calzos de apoyo perimetrales y laterales y sellado en frío con silicona neutra, incluso cortes de vidrio y colocación de junquillos, según NTE-FVP-8

| Código | Ud | Descripción | Rendimiento | Precio | Importe |
|---|---|---|---|---|---|
| OGENO01.0050 | h | Oficial 1ª vidriería | 1.300 | 18.07 | 23.49 |
| PSGG08U123152042 | m² | Doble acristalamiento incoloro SGG CLIMALIT 6/16/STADIP 88,2 (material; 13/10/2008) | 1.006 | 114.56 | 115.25 |
| PGENP14.0467 | m | Sellado con silicona neutra | 7.000 | 0.98 | 6.86 |
| PSGG04 | u | Pequeño material | 1.500 | 1.25 | 1.88 |
| %CO | % | Costes indirectos | 3 % | 147.48 | 4.42 |
|  |  | Total |  |  | 151.9 |

**USGG08P123152043** m² SGG CLIMALIT 6/12/STADIP 1010,2 incoloro
Precio: 196.32
Doble acristalamiento SGG CLIMALIT, formado por un vidrio float incoloro SGG PLANICLEAR de 6mm y un vidrio laminado de seguridad incoloro SGG STADIP 1010.2 de 21mm clasificado P2A según norma UNE-EN 356, cámara de aire deshidratado de 12mm de espesor con perfil separador de aluminio y doble sellado perimetral, con U=2,7 W/m²K, fijación sobre carpintería con acuñado mediante calzos de apoyo perimetrales y laterales y sellado en frío con silicona neutra, incluso cortes de vidrio y colocación de junquillos, según NTE-FVP-8

| Código | Ud | Descripción | Rendimiento | Precio | Importe |
|---|---|---|---|---|---|
| OGENO01.0050 | h | Oficial 1ª vidriería | 1.300 | 18.07 | 23.49 |
| PSGG08U123152043 | m² | Doble acristalamiento incoloro SGG CLIMALIT 6/12/STADIP 1010,2 (material; 13/10/2008) | 1.006 | 157.43 | 158.37 |
| PGENP14.0467 | m | Sellado con silicona neutra | 7.000 | 0.98 | 6.86 |
| PSGG04 | u | Pequeño material | 1.500 | 1.25 | 1.88 |
| %CO | % | Costes indirectos | 3 % | 190.60 | 5.72 |
|  |  | Total |  |  | 196.32 |

**USGG08P123152044** m² SGG CLIMALIT 6/16/STADIP 1010,2 incoloro
Precio: 196.86
Doble acristalamiento SGG CLIMALIT, formado por un vidrio float incoloro SGG PLANICLEAR de 6mm y un vidrio laminado de seguridad incoloro SGG STADIP 1010.2 de 21mm clasificado P2A según norma UNE-EN 356, cámara de aire deshidratado de 16mm de espesor con perfil separador de aluminio y doble sellado perimetral, con U=2,6 W/m²K, fijación sobre carpintería con acuñado mediante calzos de apoyo perimetrales y laterales y sellado en frío con silicona neutra, incluso cortes de vidrio y colocación de junquillos, según NTE-FVP-8

| Código | Ud | Descripción | Rendimiento | Precio | Importe |
|---|---|---|---|---|---|
| OGENO01.0050 | h | Oficial 1ª vidriería | 1.300 | 18.07 | 23.49 |
| PSGG08U123152044 | m² | Doble acristalamiento incoloro SGG CLIMALIT 6/16/STADIP 1010,2 (material; 13/10/2008) | 1.006 | 157.95 | 158.90 |
| PGENP14.0467 | m | Sellado con silicona neutra | 7.000 | 0.98 | 6.86 |
| PSGG04 | u | Pequeño material | 1.500 | 1.25 | 1.88 |
| %CO | % | Costes indirectos | 3 % | 191.13 | 5.73 |
|  |  | Total |  |  | 196.86 |

**USGG08P123152045** m² SGG CLIMALIT 6/12/STADIP 1212,2 incoloro
Precio: 220.11
Doble acristalamiento SGG CLIMALIT, formado por un vidrio float incoloro SGG PLANICLEAR de 6mm y un vidrio laminado de seguridad incoloro SGG STADIP 1212.2 de 25mm clasificado P2A según norma UNE-EN 356, cámara de aire deshidratado de 12mm de espesor con perfil separador de aluminio y doble sellado perimetral, con U=2,7 W/m²K, fijación sobre carpintería con acuñado mediante calzos de apoyo perimetrales y laterales y sellado en frío con silicona neutra, incluso cortes de vidrio y colocación de junquillos, según NTE-FVP-8

| Código | Ud | Descripción | Rendimiento | Precio | Importe |
|---|---|---|---|---|---|
| OGENO01.0050 | h | Oficial 1ª vidriería | 1.300 | 18.07 | 23.49 |
| PSGG08U123152045 | m² | Doble acristalamiento incoloro SGG CLIMALIT 6/12/STADIP 1212,2 (material; 13/10/2008) | 1.006 | 180.39 | 181.47 |
| PGENP14.0467 | m | Sellado con silicona neutra | 7.000 | 0.98 | 6.86 |
| PSGG04 | u | Pequeño material | 1.500 | 1.25 | 1.88 |
| %CO | % | Costes indirectos | 3 % | 213.70 | 6.41 |
|  |  | Total |  |  | 220.11 |

**USGG08P123152046** m² SGG CLIMALIT 6/16/STADIP 1212,2 incoloro
Precio: 220.11
Doble acristalamiento SGG CLIMALIT, formado por un vidrio float incoloro SGG PLANICLEAR de 6mm y un vidrio laminado de seguridad incoloro SGG STADIP 1212.2 de 25mm clasificado P2A según norma UNE-EN 356, cámara de aire deshidratado de 16mm de espesor con perfil separador de aluminio y doble sellado perimetral, con U=2,6 W/m²K, fijación sobre carpintería con acuñado mediante calzos de apoyo perimetrales y laterales y sellado en frío con silicona neutra, incluso cortes de vidrio y colocación de junquillos, según NTE-FVP-8

| Código | Ud | Descripción | Rendimiento | Precio | Importe |
|---|---|---|---|---|---|
| OGENO01.0050 | h | Oficial 1ª vidriería | 1.300 | 18.07 | 23.49 |
| PSGG08U123152046 | m² | Doble acristalamiento incoloro SGG CLIMALIT 6/16/STADIP 1212,2 (material; 13/10/2008) | 1.006 | 180.39 | 181.47 |
| PGENP14.0467 | m | Sellado con silicona neutra | 7.000 | 0.98 | 6.86 |
| PSGG04 | u | Pequeño material | 1.500 | 1.25 | 1.88 |
| %CO | % | Costes indirectos | 3 % | 213.70 | 6.41 |
|  |  | Total |  |  | 220.11 |

**USGG08P123152047** m² SGG CLIMALIT 6/12/STADIP 666,2 incoloro
Precio: 173.31
Doble acristalamiento SGG CLIMALIT, formado por un vidrio float incoloro SGG PLANICLEAR de 6mm y un vidrio laminado de seguridad incoloro SGG STADIP 666.2 de 19mm clasificado P2A según norma UNE-EN 356, cámara de aire deshidratado de 12mm de espesor con perfil separador de aluminio y doble sellado perimetral, con U=2,7 W/m²K, fijación sobre carpintería con acuñado mediante calzos de apoyo perimetrales y laterales y sellado en frío con silicona neutra, incluso cortes de vidrio y colocación de junquillos, según NTE-FVP-8

| Código | Ud | Descripción | Rendimiento | Precio | Importe |
|---|---|---|---|---|---|
| OGENO01.0050 | h | Oficial 1ª vidriería | 1.300 | 18.07 | 23.49 |
| PSGG08U123152047 | m² | Doble acristalamiento incoloro SGG CLIMALIT 6/12/STADIP 666,2 (material; 13/10/2008) | 1.006 | 135.22 | 136.03 |
| PGENP14.0467 | m | Sellado con silicona neutra | 7.000 | 0.98 | 6.86 |
| PSGG04 | u | Pequeño material | 1.500 | 1.25 | 1.88 |
| %CO | % | Costes indirectos | 3 % | 168.26 | 5.05 |
|  |  | Total |  |  | 173.31 |

**USGG08P123152048** m² SGG CLIMALIT 6/16/STADIP 666,2 incoloro
Precio: 173.31
Doble acristalamiento SGG CLIMALIT, formado por un vidrio float incoloro SGG PLANICLEAR de 6mm y un vidrio laminado de seguridad incoloro SGG STADIP 666.2 de 19mm clasificado P2A según norma UNE-EN 356, cámara de aire deshidratado de 16mm de espesor con perfil separador de aluminio y doble sellado perimetral, con U=2,6 W/m²K, fijación sobre carpintería con acuñado mediante calzos de apoyo perimetrales y laterales y sellado en frío con silicona neutra, incluso cortes de vidrio y colocación de junquillos, según NTE-FVP-8

| Código | Ud | Descripción | Rendimiento | Precio | Importe |
|---|---|---|---|---|---|
| OGENO01.0050 | h | Oficial 1ª vidriería | 1.300 | 18.07 | 23.49 |
| PSGG08U123152048 | m² | Doble acristalamiento incoloro SGG CLIMALIT 6/16/STADIP 666,2 (material; 13/10/2008) | 1.006 | 135.22 | 136.03 |
| PGENP14.0467 | m | Sellado con silicona neutra | 7.000 | 0.98 | 6.86 |
| PSGG04 | u | Pequeño material | 1.500 | 1.25 | 1.88 |
| %CO | % | Costes indirectos | 3 % | 168.26 | 5.05 |
|  |  | Total |  |  | 173.31 |

**USGG08P123152049** m² SGG CLIMALIT 6/12/STADIP 666,4 incoloro
Precio: 196.23
Doble acristalamiento SGG CLIMALIT, formado por un vidrio float incoloro SGG PLANICLEAR de 6mm y un vidrio laminado de seguridad incoloro SGG STADIP 666.4 de 20mm clasificado P2A según norma UNE-EN 356, cámara de aire deshidratado de 12mm de espesor con perfil separador de aluminio y doble sellado perimetral, con U=2,7 W/m²K, fijación sobre carpintería con acuñado mediante calzos de apoyo perimetrales y laterales y sellado en frío con silicona neutra, incluso cortes de vidrio y colocación de junquillos, según NTE-FVP-8

| Código | Ud | Descripción | Rendimiento | Precio | Importe |
|---|---|---|---|---|---|
| OGENO01.0050 | h | Oficial 1ª vidriería | 1.300 | 18.07 | 23.49 |
| PSGG08U123152049 | m² | Doble acristalamiento incoloro SGG CLIMALIT 6/12/STADIP 666,4 (material; 13/10/2008) | 1.006 | 157.34 | 158.28 |
| PGENP14.0467 | m | Sellado con silicona neutra | 7.000 | 0.98 | 6.86 |
| PSGG04 | u | Pequeño material | 1.500 | 1.25 | 1.88 |
| %CO | % | Costes indirectos | 3 % | 190.51 | 5.72 |
|  |  | Total |  |  | 196.23 |

**USGG08P123152050** m² SGG CLIMALIT 6/16/STADIP 666,4 incoloro
Precio: 196.23
Doble acristalamiento SGG CLIMALIT, formado por un vidrio float incoloro SGG PLANICLEAR de 6mm y un vidrio laminado de seguridad incoloro SGG STADIP 666.4 de 20mm clasificado P2A según norma UNE-EN 356, cámara de aire deshidratado de 16mm de espesor con perfil separador de aluminio y doble sellado perimetral, con U=2,6 W/m²K, fijación sobre carpintería con acuñado mediante calzos de apoyo perimetrales y laterales y sellado en frío con silicona neutra, incluso cortes de vidrio y colocación de junquillos, según NTE-FVP-8

| Código | Ud | Descripción | Rendimiento | Precio | Importe |
|---|---|---|---|---|---|
| OGENO01.0050 | h | Oficial 1ª vidriería | 1.300 | 18.07 | 23.49 |
| PSGG08U123152050 | m² | Doble acristalamiento incoloro SGG CLIMALIT 6/16/STADIP 666,4 (material; 13/10/2008) | 1.006 | 157.34 | 158.28 |
| PGENP14.0467 | m | Sellado con silicona neutra | 7.000 | 0.98 | 6.86 |
| PSGG04 | u | Pequeño material | 1.500 | 1.25 | 1.88 |
| %CO | % | Costes indirectos | 3 % | 190.51 | 5.72 |
|  |  | Total |  |  | 196.23 |

###### E16ECHSGG233 Incoloro - nivel P3A

**USGG08P123152051** m² SGG CLIMALIT 6/12/STADIP 44,3 incoloro
Precio: 105.74
Doble acristalamiento SGG CLIMALIT, formado por un vidrio float incoloro SGG PLANICLEAR de 6mm y un vidrio laminado de seguridad incoloro SGG STADIP 44.3 de 9mm clasificado P3A según norma UNE-EN 356, cámara de aire deshidratado de 12mm de espesor con perfil separador de aluminio y doble sellado perimetral, con U=2,8 W/m²K, fijación sobre carpintería con acuñado mediante calzos de apoyo perimetrales y laterales y sellado en frío con silicona neutra, incluso cortes de vidrio y colocación de junquillos, según NTE-FVP-8

| Código | Ud | Descripción | Rendimiento | Precio | Importe |
|---|---|---|---|---|---|
| OGENO01.0050 | h | Oficial 1ª vidriería | 0.750 | 18.07 | 13.55 |
| PSGG08U123152051 | m² | Doble acristalamiento incoloro SGG CLIMALIT 6/12/STADIP 44,3 (material; 13/10/2008) | 1.006 | 79.89 | 80.37 |
| PGENP14.0467 | m | Sellado con silicona neutra | 7.000 | 0.98 | 6.86 |
| PSGG04 | u | Pequeño material | 1.500 | 1.25 | 1.88 |
| %CO | % | Costes indirectos | 3 % | 102.66 | 3.08 |
|  |  | Total |  |  | 105.74 |

**USGG08P123152052** m² SGG CLIMALIT 6/16/STADIP 44,3 incoloro
Precio: 106.22
Doble acristalamiento SGG CLIMALIT, formado por un vidrio float incoloro SGG PLANICLEAR de 6mm y un vidrio laminado de seguridad incoloro SGG STADIP 44.3 de 9mm clasificado P3A según norma UNE-EN 356, cámara de aire deshidratado de 16mm de espesor con perfil separador de aluminio y doble sellado perimetral, con U=2,7 W/m²K, fijación sobre carpintería con acuñado mediante calzos de apoyo perimetrales y laterales y sellado en frío con silicona neutra, incluso cortes de vidrio y colocación de junquillos, según NTE-FVP-8

| Código | Ud | Descripción | Rendimiento | Precio | Importe |
|---|---|---|---|---|---|
| OGENO01.0050 | h | Oficial 1ª vidriería | 0.750 | 18.07 | 13.55 |
| PSGG08U123152052 | m² | Doble acristalamiento incoloro SGG CLIMALIT 6/16/STADIP 44,3 (material; 13/10/2008) | 1.006 | 80.36 | 80.84 |
| PGENP14.0467 | m | Sellado con silicona neutra | 7.000 | 0.98 | 6.86 |
| PSGG04 | u | Pequeño material | 1.500 | 1.25 | 1.88 |
| %CO | % | Costes indirectos | 3 % | 103.13 | 3.09 |
|  |  | Total |  |  | 106.22 |

**USGG08P123152053** m² SGG CLIMALIT 6/12/STADIP 66,3 incoloro
Precio: 124.24
Doble acristalamiento SGG CLIMALIT, formado por un vidrio float incoloro SGG PLANICLEAR de 6mm y un vidrio laminado de seguridad incoloro SGG STADIP 66.3 de 13mm clasificado P3A según norma UNE-EN 356, cámara de aire deshidratado de 12mm de espesor con perfil separador de aluminio y doble sellado perimetral, con U=2,8 W/m²K, fijación sobre carpintería con acuñado mediante calzos de apoyo perimetrales y laterales y sellado en frío con silicona neutra, incluso cortes de vidrio y colocación de junquillos, según NTE-FVP-8

| Código | Ud | Descripción | Rendimiento | Precio | Importe |
|---|---|---|---|---|---|
| OGENO01.0050 | h | Oficial 1ª vidriería | 1.000 | 18.07 | 18.07 |
| PSGG08U123152053 | m² | Doble acristalamiento incoloro SGG CLIMALIT 6/12/STADIP 66,3 (material; 13/10/2008) | 1.006 | 93.25 | 93.81 |
| PGENP14.0467 | m | Sellado con silicona neutra | 7.000 | 0.98 | 6.86 |
| PSGG04 | u | Pequeño material | 1.500 | 1.25 | 1.88 |
| %CO | % | Costes indirectos | 3 % | 120.62 | 3.62 |
|  |  | Total |  |  | 124.24 |

**USGG08P123152054** m² SGG CLIMALIT 6/16/STADIP 66,3 incoloro
Precio: 124.93
Doble acristalamiento SGG CLIMALIT, formado por un vidrio float incoloro SGG PLANICLEAR de 6mm y un vidrio laminado de seguridad incoloro SGG STADIP 66.3 de 13mm clasificado P3A según norma UNE-EN 356, cámara de aire deshidratado de 16mm de espesor con perfil separador de aluminio y doble sellado perimetral, con U=2,7 W/m²K, fijación sobre carpintería con acuñado mediante calzos de apoyo perimetrales y laterales y sellado en frío con silicona neutra, incluso cortes de vidrio y colocación de junquillos, según NTE-FVP-8

| Código | Ud | Descripción | Rendimiento | Precio | Importe |
|---|---|---|---|---|---|
| OGENO01.0050 | h | Oficial 1ª vidriería | 1.000 | 18.07 | 18.07 |
| PSGG08U123152054 | m² | Doble acristalamiento incoloro SGG CLIMALIT 6/16/STADIP 66,3 (material; 13/10/2008) | 1.006 | 93.92 | 94.48 |
| PGENP14.0467 | m | Sellado con silicona neutra | 7.000 | 0.98 | 6.86 |
| PSGG04 | u | Pequeño material | 1.500 | 1.25 | 1.88 |
| %CO | % | Costes indirectos | 3 % | 121.29 | 3.64 |
|  |  | Total |  |  | 124.93 |

**USGG08P123152055** m² SGG CLIMALIT 6/12/STADIP 88,3 incoloro
Precio: 163.09
Doble acristalamiento SGG CLIMALIT, formado por un vidrio float incoloro SGG PLANICLEAR de 6mm y un vidrio laminado de seguridad incoloro SGG STADIP 88.3 de 17mm clasificado P3A según norma UNE-EN 356, cámara de aire deshidratado de 12mm de espesor con perfil separador de aluminio y doble sellado perimetral, con U=2,8 W/m²K, fijación sobre carpintería con acuñado mediante calzos de apoyo perimetrales y laterales y sellado en frío con silicona neutra, incluso cortes de vidrio y colocación de junquillos, según NTE-FVP-8

| Código | Ud | Descripción | Rendimiento | Precio | Importe |
|---|---|---|---|---|---|
| OGENO01.0050 | h | Oficial 1ª vidriería | 1.300 | 18.07 | 23.49 |
| PSGG08U123152055 | m² | Doble acristalamiento incoloro SGG CLIMALIT 6/12/STADIP 88,3 (material; 13/10/2008) | 1.006 | 125.36 | 126.11 |
| PGENP14.0467 | m | Sellado con silicona neutra | 7.000 | 0.98 | 6.86 |
| PSGG04 | u | Pequeño material | 1.500 | 1.25 | 1.88 |
| %CO | % | Costes indirectos | 3 % | 158.34 | 4.75 |
|  |  | Total |  |  | 163.09 |

**USGG08P123152056** m² SGG CLIMALIT 6/16/STADIP 88,3 incoloro
Precio: 163.1
Doble acristalamiento SGG CLIMALIT, formado por un vidrio float incoloro SGG PLANICLEAR de 6mm y un vidrio laminado de seguridad incoloro SGG STADIP 88.3 de 17mm clasificado P3A según norma UNE-EN 356, cámara de aire deshidratado de 16mm de espesor con perfil separador de aluminio y doble sellado perimetral, con U=2,6 W/m²K, fijación sobre carpintería con acuñado mediante calzos de apoyo perimetrales y laterales y sellado en frío con silicona neutra, incluso cortes de vidrio y colocación de junquillos, según NTE-FVP-8

| Código | Ud | Descripción | Rendimiento | Precio | Importe |
|---|---|---|---|---|---|
| OGENO01.0050 | h | Oficial 1ª vidriería | 1.300 | 18.07 | 23.49 |
| PSGG08U123152056 | m² | Doble acristalamiento incoloro SGG CLIMALIT 6/16/STADIP 88,3 (material; 13/10/2008) | 1.006 | 125.37 | 126.12 |
| PGENP14.0467 | m | Sellado con silicona neutra | 7.000 | 0.98 | 6.86 |
| PSGG04 | u | Pequeño material | 1.500 | 1.25 | 1.88 |
| %CO | % | Costes indirectos | 3 % | 158.35 | 4.75 |
|  |  | Total |  |  | 163.1 |

###### E16ECHSGG234 Incoloro - nivel P4A

**USGG08P123152057** m² SGG CLIMALIT 6/12/STADIP 44,4 incoloro
Precio: 127.99
Doble acristalamiento SGG CLIMALIT, formado por un vidrio float incoloro SGG PLANICLEAR de 6mm y un vidrio laminado de seguridad incoloro SGG STADIP 44.4 de 10mm clasificado P4A según norma UNE-EN 356, cámara de aire deshidratado de 12mm de espesor con perfil separador de aluminio y doble sellado perimetral, con U=2,8 W/m²K, fijación sobre carpintería con acuñado mediante calzos de apoyo perimetrales y laterales y sellado en frío con silicona neutra, incluso cortes de vidrio y colocación de junquillos, según NTE-FVP-8

| Código | Ud | Descripción | Rendimiento | Precio | Importe |
|---|---|---|---|---|---|
| OGENO01.0050 | h | Oficial 1ª vidriería | 0.750 | 18.07 | 13.55 |
| PSGG08U123152057 | m² | Doble acristalamiento incoloro SGG CLIMALIT 6/12/STADIP 44,4 (material; 13/10/2008) | 1.006 | 101.36 | 101.97 |
| PGENP14.0467 | m | Sellado con silicona neutra | 7.000 | 0.98 | 6.86 |
| PSGG04 | u | Pequeño material | 1.500 | 1.25 | 1.88 |
| %CO | % | Costes indirectos | 3 % | 124.26 | 3.73 |
|  |  | Total |  |  | 127.99 |

**USGG08P123152058** m² SGG CLIMALIT 6/16/STADIP 44,4 incoloro
Precio: 128
Doble acristalamiento SGG CLIMALIT, formado por un vidrio float incoloro SGG PLANICLEAR de 6mm y un vidrio laminado de seguridad incoloro SGG STADIP 44.4 de 10mm clasificado P4A según norma UNE-EN 356, cámara de aire deshidratado de 16mm de espesor con perfil separador de aluminio y doble sellado perimetral, con U=2,7 W/m²K, fijación sobre carpintería con acuñado mediante calzos de apoyo perimetrales y laterales y sellado en frío con silicona neutra, incluso cortes de vidrio y colocación de junquillos, según NTE-FVP-8

| Código | Ud | Descripción | Rendimiento | Precio | Importe |
|---|---|---|---|---|---|
| OGENO01.0050 | h | Oficial 1ª vidriería | 0.750 | 18.07 | 13.55 |
| PSGG08U123152058 | m² | Doble acristalamiento incoloro SGG CLIMALIT 6/16/STADIP 44,4 (material; 13/10/2008) | 1.006 | 101.37 | 101.98 |
| PGENP14.0467 | m | Sellado con silicona neutra | 7.000 | 0.98 | 6.86 |
| PSGG04 | u | Pequeño material | 1.500 | 1.25 | 1.88 |
| %CO | % | Costes indirectos | 3 % | 124.27 | 3.73 |
|  |  | Total |  |  | 128 |

**USGG08P123152059** m² SGG CLIMALIT 6/12/STADIP 66,4 incoloro
Precio: 141.14
Doble acristalamiento SGG CLIMALIT, formado por un vidrio float incoloro SGG PLANICLEAR de 6mm y un vidrio laminado de seguridad incoloro SGG STADIP 66.4 de 14mm clasificado P4A según norma UNE-EN 356, cámara de aire deshidratado de 12mm de espesor con perfil separador de aluminio y doble sellado perimetral, con U=2,8 W/m²K, fijación sobre carpintería con acuñado mediante calzos de apoyo perimetrales y laterales y sellado en frío con silicona neutra, incluso cortes de vidrio y colocación de junquillos, según NTE-FVP-8

| Código | Ud | Descripción | Rendimiento | Precio | Importe |
|---|---|---|---|---|---|
| OGENO01.0050 | h | Oficial 1ª vidriería | 1.000 | 18.07 | 18.07 |
| PSGG08U123152059 | m² | Doble acristalamiento incoloro SGG CLIMALIT 6/12/STADIP 66,4 (material; 13/10/2008) | 1.006 | 109.56 | 110.22 |
| PGENP14.0467 | m | Sellado con silicona neutra | 7.000 | 0.98 | 6.86 |
| PSGG04 | u | Pequeño material | 1.500 | 1.25 | 1.88 |
| %CO | % | Costes indirectos | 3 % | 137.03 | 4.11 |
|  |  | Total |  |  | 141.14 |

**USGG08P123152060** m² SGG CLIMALIT 6/16/STADIP 66,4 incoloro
Precio: 141.14
Doble acristalamiento SGG CLIMALIT, formado por un vidrio float incoloro SGG PLANICLEAR de 6mm y un vidrio laminado de seguridad incoloro SGG STADIP 66.4 de 14mm clasificado P4A según norma UNE-EN 356, cámara de aire deshidratado de 16mm de espesor con perfil separador de aluminio y doble sellado perimetral, con U=2,7 W/m²K, fijación sobre carpintería con acuñado mediante calzos de apoyo perimetrales y laterales y sellado en frío con silicona neutra, incluso cortes de vidrio y colocación de junquillos, según NTE-FVP-8

| Código | Ud | Descripción | Rendimiento | Precio | Importe |
|---|---|---|---|---|---|
| OGENO01.0050 | h | Oficial 1ª vidriería | 1.000 | 18.07 | 18.07 |
| PSGG08U123152060 | m² | Doble acristalamiento incoloro SGG CLIMALIT 6/16/STADIP 66,4 (material; 13/10/2008) | 1.006 | 109.56 | 110.22 |
| PGENP14.0467 | m | Sellado con silicona neutra | 7.000 | 0.98 | 6.86 |
| PSGG04 | u | Pequeño material | 1.500 | 1.25 | 1.88 |
| %CO | % | Costes indirectos | 3 % | 137.03 | 4.11 |
|  |  | Total |  |  | 141.14 |

**USGG08P123152061** m² SGG CLIMALIT 6/12/STADIP 88,4 incoloro
Precio: 180.7
Doble acristalamiento SGG CLIMALIT, formado por un vidrio float incoloro SGG PLANICLEAR de 6mm y un vidrio laminado de seguridad incoloro SGG STADIP 88.4 de 18mm clasificado P4A según norma UNE-EN 356, cámara de aire deshidratado de 12mm de espesor con perfil separador de aluminio y doble sellado perimetral, con U=2,8 W/m²K, fijación sobre carpintería con acuñado mediante calzos de apoyo perimetrales y laterales y sellado en frío con silicona neutra, incluso cortes de vidrio y colocación de junquillos, según NTE-FVP-8

| Código | Ud | Descripción | Rendimiento | Precio | Importe |
|---|---|---|---|---|---|
| OGENO01.0050 | h | Oficial 1ª vidriería | 1.300 | 18.07 | 23.49 |
| PSGG08U123152061 | m² | Doble acristalamiento incoloro SGG CLIMALIT 6/12/STADIP 88,4 (material; 13/10/2008) | 1.006 | 142.36 | 143.21 |
| PGENP14.0467 | m | Sellado con silicona neutra | 7.000 | 0.98 | 6.86 |
| PSGG04 | u | Pequeño material | 1.500 | 1.25 | 1.88 |
| %CO | % | Costes indirectos | 3 % | 175.44 | 5.26 |
|  |  | Total |  |  | 180.7 |

**USGG08P123152062** m² SGG CLIMALIT 6/16/STADIP 88,4 incoloro
Precio: 180.7
Doble acristalamiento SGG CLIMALIT, formado por un vidrio float incoloro SGG PLANICLEAR de 6mm y un vidrio laminado de seguridad incoloro SGG STADIP 88.4 de 18mm clasificado P4A según norma UNE-EN 356, cámara de aire deshidratado de 16mm de espesor con perfil separador de aluminio y doble sellado perimetral, con U=2,6 W/m²K, fijación sobre carpintería con acuñado mediante calzos de apoyo perimetrales y laterales y sellado en frío con silicona neutra, incluso cortes de vidrio y colocación de junquillos, según NTE-FVP-8

| Código | Ud | Descripción | Rendimiento | Precio | Importe |
|---|---|---|---|---|---|
| OGENO01.0050 | h | Oficial 1ª vidriería | 1.300 | 18.07 | 23.49 |
| PSGG08U123152062 | m² | Doble acristalamiento incoloro SGG CLIMALIT 6/16/STADIP 88,4 (material; 13/10/2008) | 1.006 | 142.36 | 143.21 |
| PGENP14.0467 | m | Sellado con silicona neutra | 7.000 | 0.98 | 6.86 |
| PSGG04 | u | Pequeño material | 1.500 | 1.25 | 1.88 |
| %CO | % | Costes indirectos | 3 % | 175.44 | 5.26 |
|  |  | Total |  |  | 180.7 |

**USGG08P123152063** m² SGG CLIMALIT 6/12/STADIP 1010,4 incoloro
Precio: 222.15
Doble acristalamiento SGG CLIMALIT, formado por un vidrio float incoloro SGG PLANICLEAR de 6mm y un vidrio laminado de seguridad incoloro SGG STADIP 1010.4 de 22mm clasificado P4A según norma UNE-EN 356, cámara de aire deshidratado de 12mm de espesor con perfil separador de aluminio y doble sellado perimetral, con U=2,7 W/m²K, fijación sobre carpintería con acuñado mediante calzos de apoyo perimetrales y laterales y sellado en frío con silicona neutra, incluso cortes de vidrio y colocación de junquillos, según NTE-FVP-8

| Código | Ud | Descripción | Rendimiento | Precio | Importe |
|---|---|---|---|---|---|
| OGENO01.0050 | h | Oficial 1ª vidriería | 1.300 | 18.07 | 23.49 |
| PSGG08U123152063 | m² | Doble acristalamiento incoloro SGG CLIMALIT 6/12/STADIP 1010,4 (material; 13/10/2008) | 1.006 | 182.36 | 183.45 |
| PGENP14.0467 | m | Sellado con silicona neutra | 7.000 | 0.98 | 6.86 |
| PSGG04 | u | Pequeño material | 1.500 | 1.25 | 1.88 |
| %CO | % | Costes indirectos | 3 % | 215.68 | 6.47 |
|  |  | Total |  |  | 222.15 |

**USGG08P123152064** m² SGG CLIMALIT 6/16/STADIP 1010,4 incoloro
Precio: 222.15
Doble acristalamiento SGG CLIMALIT, formado por un vidrio float incoloro SGG PLANICLEAR de 6mm y un vidrio laminado de seguridad incoloro SGG STADIP 1010.4 de 22mm clasificado P4A según norma UNE-EN 356, cámara de aire deshidratado de 16mm de espesor con perfil separador de aluminio y doble sellado perimetral, con U=2,6 W/m²K, fijación sobre carpintería con acuñado mediante calzos de apoyo perimetrales y laterales y sellado en frío con silicona neutra, incluso cortes de vidrio y colocación de junquillos, según NTE-FVP-8

| Código | Ud | Descripción | Rendimiento | Precio | Importe |
|---|---|---|---|---|---|
| OGENO01.0050 | h | Oficial 1ª vidriería | 1.300 | 18.07 | 23.49 |
| PSGG08U123152064 | m² | Doble acristalamiento incoloro SGG CLIMALIT 6/16/STADIP 1010,4 (material; 13/10/2008) | 1.006 | 182.36 | 183.45 |
| PGENP14.0467 | m | Sellado con silicona neutra | 7.000 | 0.98 | 6.86 |
| PSGG04 | u | Pequeño material | 1.500 | 1.25 | 1.88 |
| %CO | % | Costes indirectos | 3 % | 215.68 | 6.47 |
|  |  | Total |  |  | 222.15 |

**USGG08P123152065** m² SGG CLIMALIT 6/12/STADIP 1212,4 incoloro
Precio: 245.67
Doble acristalamiento SGG CLIMALIT, formado por un vidrio float incoloro SGG PLANICLEAR de 6mm y un vidrio laminado de seguridad incoloro SGG STADIP 1212.4 de 26mm clasificado P4A según norma UNE-EN 356, cámara de aire deshidratado de 12mm de espesor con perfil separador de aluminio y doble sellado perimetral, con U=2,7 W/m²K, fijación sobre carpintería con acuñado mediante calzos de apoyo perimetrales y laterales y sellado en frío con silicona neutra, incluso cortes de vidrio y colocación de junquillos, según NTE-FVP-8

| Código | Ud | Descripción | Rendimiento | Precio | Importe |
|---|---|---|---|---|---|
| OGENO01.0050 | h | Oficial 1ª vidriería | 1.300 | 18.07 | 23.49 |
| PSGG08U123152065 | m² | Doble acristalamiento incoloro SGG CLIMALIT 6/12/STADIP 1212,4 (material; 13/10/2008) | 1.006 | 205.05 | 206.28 |
| PGENP14.0467 | m | Sellado con silicona neutra | 7.000 | 0.98 | 6.86 |
| PSGG04 | u | Pequeño material | 1.500 | 1.25 | 1.88 |
| %CO | % | Costes indirectos | 3 % | 238.51 | 7.16 |
|  |  | Total |  |  | 245.67 |

**USGG08P123152066** m² SGG CLIMALIT 6/16/STADIP 1212,4 incoloro
Precio: 245.67
Doble acristalamiento SGG CLIMALIT, formado por un vidrio float incoloro SGG PLANICLEAR de 6mm y un vidrio laminado de seguridad incoloro SGG STADIP 1212.4 de 26mm clasificado P4A según norma UNE-EN 356, cámara de aire deshidratado de 16mm de espesor con perfil separador de aluminio y doble sellado perimetral, con U=2,6 W/m²K, fijación sobre carpintería con acuñado mediante calzos de apoyo perimetrales y laterales y sellado en frío con silicona neutra, incluso cortes de vidrio y colocación de junquillos, según NTE-FVP-8

| Código | Ud | Descripción | Rendimiento | Precio | Importe |
|---|---|---|---|---|---|
| OGENO01.0050 | h | Oficial 1ª vidriería | 1.300 | 18.07 | 23.49 |
| PSGG08U123152066 | m² | Doble acristalamiento incoloro SGG CLIMALIT 6/16/STADIP 1212,4 (material; 13/10/2008) | 1.006 | 205.05 | 206.28 |
| PGENP14.0467 | m | Sellado con silicona neutra | 7.000 | 0.98 | 6.86 |
| PSGG04 | u | Pequeño material | 1.500 | 1.25 | 1.88 |
| %CO | % | Costes indirectos | 3 % | 238.51 | 7.16 |
|  |  | Total |  |  | 245.67 |

###### E16ECHSGG235 Incoloro - nivel P5A

**USGG08P123152067** m² SGG CLIMALIT 6/12/STADIP 55,5 incoloro
Precio: 148.38
Doble acristalamiento SGG CLIMALIT, formado por un vidrio float incoloro SGG PLANICLEAR de 6mm y un vidrio laminado de seguridad incoloro SGG STADIP 55.5 de 12mm clasificado P5A según norma UNE-EN 356, cámara de aire deshidratado de 12mm de espesor con perfil separador de aluminio y doble sellado perimetral, con U=2,8 W/m²K, fijación sobre carpintería con acuñado mediante calzos de apoyo perimetrales y laterales y sellado en frío con silicona neutra, incluso cortes de vidrio y colocación de junquillos, según NTE-FVP-8

| Código | Ud | Descripción | Rendimiento | Precio | Importe |
|---|---|---|---|---|---|
| OGENO01.0050 | h | Oficial 1ª vidriería | 1.000 | 18.07 | 18.07 |
| PSGG08U123152067 | m² | Doble acristalamiento incoloro SGG CLIMALIT 6/12/STADIP 55,5 (material; 13/10/2008) | 1.006 | 116.55 | 117.25 |
| PGENP14.0467 | m | Sellado con silicona neutra | 7.000 | 0.98 | 6.86 |
| PSGG04 | u | Pequeño material | 1.500 | 1.25 | 1.88 |
| %CO | % | Costes indirectos | 3 % | 144.06 | 4.32 |
|  |  | Total |  |  | 148.38 |

**USGG08P123152068** m² SGG CLIMALIT 6/16/STADIP 55,5 incoloro
Precio: 148.39
Doble acristalamiento SGG CLIMALIT, formado por un vidrio float incoloro SGG PLANICLEAR de 6mm y un vidrio laminado de seguridad incoloro SGG STADIP 55.5 de 12mm clasificado P5A según norma UNE-EN 356, cámara de aire deshidratado de 16mm de espesor con perfil separador de aluminio y doble sellado perimetral, con U=2,7 W/m²K, fijación sobre carpintería con acuñado mediante calzos de apoyo perimetrales y laterales y sellado en frío con silicona neutra, incluso cortes de vidrio y colocación de junquillos, según NTE-FVP-8

| Código | Ud | Descripción | Rendimiento | Precio | Importe |
|---|---|---|---|---|---|
| OGENO01.0050 | h | Oficial 1ª vidriería | 1.000 | 18.07 | 18.07 |
| PSGG08U123152068 | m² | Doble acristalamiento incoloro SGG CLIMALIT 6/16/STADIP 55,5 (material; 13/10/2008) | 1.006 | 116.56 | 117.26 |
| PGENP14.0467 | m | Sellado con silicona neutra | 7.000 | 0.98 | 6.86 |
| PSGG04 | u | Pequeño material | 1.500 | 1.25 | 1.88 |
| %CO | % | Costes indirectos | 3 % | 144.07 | 4.32 |
|  |  | Total |  |  | 148.39 |

**USGG08P123152069** m² SGG CLIMALIT 6/12/STADIP 55,6 incoloro
Precio: 163.68
Doble acristalamiento SGG CLIMALIT, formado por un vidrio float incoloro SGG PLANICLEAR de 6mm y un vidrio laminado de seguridad incoloro SGG STADIP 55.6 de 12mm clasificado P5A según norma UNE-EN 356, cámara de aire deshidratado de 12mm de espesor con perfil separador de aluminio y doble sellado perimetral, con U=2,8 W/m²K, fijación sobre carpintería con acuñado mediante calzos de apoyo perimetrales y laterales y sellado en frío con silicona neutra, incluso cortes de vidrio y colocación de junquillos, según NTE-FVP-8

| Código | Ud | Descripción | Rendimiento | Precio | Importe |
|---|---|---|---|---|---|
| OGENO01.0050 | h | Oficial 1ª vidriería | 1.000 | 18.07 | 18.07 |
| PSGG08U123152069 | m² | Doble acristalamiento incoloro SGG CLIMALIT 6/12/STADIP 55,6 (material; 13/10/2008) | 1.006 | 131.31 | 132.10 |
| PGENP14.0467 | m | Sellado con silicona neutra | 7.000 | 0.98 | 6.86 |
| PSGG04 | u | Pequeño material | 1.500 | 1.25 | 1.88 |
| %CO | % | Costes indirectos | 3 % | 158.91 | 4.77 |
|  |  | Total |  |  | 163.68 |

**USGG08P123152070** m² SGG CLIMALIT 6/16/STADIP 55,6 incoloro
Precio: 163.68
Doble acristalamiento SGG CLIMALIT, formado por un vidrio float incoloro SGG PLANICLEAR de 6mm y un vidrio laminado de seguridad incoloro SGG STADIP 55.6 de 12mm clasificado P5A según norma UNE-EN 356, cámara de aire deshidratado de 16mm de espesor con perfil separador de aluminio y doble sellado perimetral, con U=2,7 W/m²K, fijación sobre carpintería con acuñado mediante calzos de apoyo perimetrales y laterales y sellado en frío con silicona neutra, incluso cortes de vidrio y colocación de junquillos, según NTE-FVP-8

| Código | Ud | Descripción | Rendimiento | Precio | Importe |
|---|---|---|---|---|---|
| OGENO01.0050 | h | Oficial 1ª vidriería | 1.000 | 18.07 | 18.07 |
| PSGG08U123152070 | m² | Doble acristalamiento incoloro SGG CLIMALIT 6/16/STADIP 55,6 (material; 13/10/2008) | 1.006 | 131.31 | 132.10 |
| PGENP14.0467 | m | Sellado con silicona neutra | 7.000 | 0.98 | 6.86 |
| PSGG04 | u | Pequeño material | 1.500 | 1.25 | 1.88 |
| %CO | % | Costes indirectos | 3 % | 158.91 | 4.77 |
|  |  | Total |  |  | 163.68 |

**USGG08P123152071** m² SGG CLIMALIT 6/12/STADIP 55,8 incoloro
Precio: 188.48
Doble acristalamiento SGG CLIMALIT, formado por un vidrio float incoloro SGG PLANICLEAR de 6mm y un vidrio laminado de seguridad incoloro SGG STADIP 55.8 de 13mm clasificado P5A según norma UNE-EN 356, cámara de aire deshidratado de 12mm de espesor con perfil separador de aluminio y doble sellado perimetral, con U=2,8 W/m²K, fijación sobre carpintería con acuñado mediante calzos de apoyo perimetrales y laterales y sellado en frío con silicona neutra, incluso cortes de vidrio y colocación de junquillos, según NTE-FVP-8

| Código | Ud | Descripción | Rendimiento | Precio | Importe |
|---|---|---|---|---|---|
| OGENO01.0050 | h | Oficial 1ª vidriería | 1.000 | 18.07 | 18.07 |
| PSGG08U123152071 | m² | Doble acristalamiento incoloro SGG CLIMALIT 6/12/STADIP 55,8 (material; 13/10/2008) | 1.006 | 155.25 | 156.18 |
| PGENP14.0467 | m | Sellado con silicona neutra | 7.000 | 0.98 | 6.86 |
| PSGG04 | u | Pequeño material | 1.500 | 1.25 | 1.88 |
| %CO | % | Costes indirectos | 3 % | 182.99 | 5.49 |
|  |  | Total |  |  | 188.48 |

**USGG08P123152072** m² SGG CLIMALIT 6/16/STADIP 55,8 incoloro
Precio: 188.51
Doble acristalamiento SGG CLIMALIT, formado por un vidrio float incoloro SGG PLANICLEAR de 6mm y un vidrio laminado de seguridad incoloro SGG STADIP 55.8 de 13mm clasificado P5A según norma UNE-EN 356, cámara de aire deshidratado de 16mm de espesor con perfil separador de aluminio y doble sellado perimetral, con U=2,7 W/m²K, fijación sobre carpintería con acuñado mediante calzos de apoyo perimetrales y laterales y sellado en frío con silicona neutra, incluso cortes de vidrio y colocación de junquillos, según NTE-FVP-8

| Código | Ud | Descripción | Rendimiento | Precio | Importe |
|---|---|---|---|---|---|
| OGENO01.0050 | h | Oficial 1ª vidriería | 1.000 | 18.07 | 18.07 |
| PSGG08U123152072 | m² | Doble acristalamiento incoloro SGG CLIMALIT 6/16/STADIP 55,8 (material; 13/10/2008) | 1.006 | 155.28 | 156.21 |
| PGENP14.0467 | m | Sellado con silicona neutra | 7.000 | 0.98 | 6.86 |
| PSGG04 | u | Pequeño material | 1.500 | 1.25 | 1.88 |
| %CO | % | Costes indirectos | 3 % | 183.02 | 5.49 |
|  |  | Total |  |  | 188.51 |

**USGG08P123152073** m² SGG CLIMALIT 6/12/STADIP 88,8 incoloro
Precio: 238.73
Doble acristalamiento SGG CLIMALIT, formado por un vidrio float incoloro SGG PLANICLEAR de 6mm y un vidrio laminado de seguridad incoloro SGG STADIP 88.8 de 19mm clasificado P5A según norma UNE-EN 356, cámara de aire deshidratado de 12mm de espesor con perfil separador de aluminio y doble sellado perimetral, con U=2,8 W/m²K, fijación sobre carpintería con acuñado mediante calzos de apoyo perimetrales y laterales y sellado en frío con silicona neutra, incluso cortes de vidrio y colocación de junquillos, según NTE-FVP-8

| Código | Ud | Descripción | Rendimiento | Precio | Importe |
|---|---|---|---|---|---|
| OGENO01.0050 | h | Oficial 1ª vidriería | 1.300 | 18.07 | 23.49 |
| PSGG08U123152073 | m² | Doble acristalamiento incoloro SGG CLIMALIT 6/12/STADIP 88,8 (material; 13/10/2008) | 1.006 | 198.36 | 199.55 |
| PGENP14.0467 | m | Sellado con silicona neutra | 7.000 | 0.98 | 6.86 |
| PSGG04 | u | Pequeño material | 1.500 | 1.25 | 1.88 |
| %CO | % | Costes indirectos | 3 % | 231.78 | 6.95 |
|  |  | Total |  |  | 238.73 |

**USGG08P123152074** m² SGG CLIMALIT 6/16/STADIP 88,8 incoloro
Precio: 238.73
Doble acristalamiento SGG CLIMALIT, formado por un vidrio float incoloro SGG PLANICLEAR de 6mm y un vidrio laminado de seguridad incoloro SGG STADIP 88.8 de 19mm clasificado P5A según norma UNE-EN 356, cámara de aire deshidratado de 16mm de espesor con perfil separador de aluminio y doble sellado perimetral, con U=2,6 W/m²K, fijación sobre carpintería con acuñado mediante calzos de apoyo perimetrales y laterales y sellado en frío con silicona neutra, incluso cortes de vidrio y colocación de junquillos, según NTE-FVP-8

| Código | Ud | Descripción | Rendimiento | Precio | Importe |
|---|---|---|---|---|---|
| OGENO01.0050 | h | Oficial 1ª vidriería | 1.300 | 18.07 | 23.49 |
| PSGG08U123152074 | m² | Doble acristalamiento incoloro SGG CLIMALIT 6/16/STADIP 88,8 (material; 13/10/2008) | 1.006 | 198.36 | 199.55 |
| PGENP14.0467 | m | Sellado con silicona neutra | 7.000 | 0.98 | 6.86 |
| PSGG04 | u | Pequeño material | 1.500 | 1.25 | 1.88 |
| %CO | % | Costes indirectos | 3 % | 231.78 | 6.95 |
|  |  | Total |  |  | 238.73 |

**USGG08P123152075** m² SGG CLIMALIT 6/12/STADIP SP 510 incoloro
Precio: 205.09
Doble acristalamiento SGG CLIMALIT, formado por un vidrio float incoloro SGG PLANICLEAR de 6mm y un vidrio laminado de seguridad incoloro SGG STADIP SP 510 de 10mm clasificado P5A según norma UNE-EN 356, cámara de aire deshidratado de 12mm de espesor con perfil separador de aluminio y doble sellado perimetral, con U=2,8 W/m²K, fijación sobre carpintería con acuñado mediante calzos de apoyo perimetrales y laterales y sellado en frío con silicona neutra, incluso cortes de vidrio y colocación de junquillos, según NTE-FVP-8

| Código | Ud | Descripción | Rendimiento | Precio | Importe |
|---|---|---|---|---|---|
| OGENO01.0050 | h | Oficial 1ª vidriería | 1.300 | 18.07 | 23.49 |
| PSGG08U123152075 | m² | Doble acristalamiento incoloro SGG CLIMALIT 6/12/STADIP SP 510 (material; 13/10/2008) | 1.006 | 165.89 | 166.89 |
| PGENP14.0467 | m | Sellado con silicona neutra | 7.000 | 0.98 | 6.86 |
| PSGG04 | u | Pequeño material | 1.500 | 1.25 | 1.88 |
| %CO | % | Costes indirectos | 3 % | 199.12 | 5.97 |
|  |  | Total |  |  | 205.09 |

**USGG08P123152076** m² SGG CLIMALIT 6/16/STADIP SP 510 incoloro
Precio: 205.09
Doble acristalamiento SGG CLIMALIT, formado por un vidrio float incoloro SGG PLANICLEAR de 6mm y un vidrio laminado de seguridad incoloro SGG STADIP SP 510 de 10mm clasificado P5A según norma UNE-EN 356, cámara de aire deshidratado de 16mm de espesor con perfil separador de aluminio y doble sellado perimetral, con U=2,7 W/m²K, fijación sobre carpintería con acuñado mediante calzos de apoyo perimetrales y laterales y sellado en frío con silicona neutra, incluso cortes de vidrio y colocación de junquillos, según NTE-FVP-8

| Código | Ud | Descripción | Rendimiento | Precio | Importe |
|---|---|---|---|---|---|
| OGENO01.0050 | h | Oficial 1ª vidriería | 1.300 | 18.07 | 23.49 |
| PSGG08U123152076 | m² | Doble acristalamiento incoloro SGG CLIMALIT 6/16/STADIP SP 510 (material; 13/10/2008) | 1.006 | 165.89 | 166.89 |
| PGENP14.0467 | m | Sellado con silicona neutra | 7.000 | 0.98 | 6.86 |
| PSGG04 | u | Pequeño material | 1.500 | 1.25 | 1.88 |
| %CO | % | Costes indirectos | 3 % | 199.12 | 5.97 |
|  |  | Total |  |  | 205.09 |

**USGG08P123152077** m² SGG CLIMALIT 6/12/STADIP SP 511 incoloro
Precio: 214.9
Doble acristalamiento SGG CLIMALIT, formado por un vidrio float incoloro SGG PLANICLEAR de 6mm y un vidrio laminado de seguridad incoloro SGG STADIP SP 511 de 11mm clasificado P5A según norma UNE-EN 356, cámara de aire deshidratado de 12mm de espesor con perfil separador de aluminio y doble sellado perimetral, con U=2,8 W/m²K, fijación sobre carpintería con acuñado mediante calzos de apoyo perimetrales y laterales y sellado en frío con silicona neutra, incluso cortes de vidrio y colocación de junquillos, según NTE-FVP-8

| Código | Ud | Descripción | Rendimiento | Precio | Importe |
|---|---|---|---|---|---|
| OGENO01.0050 | h | Oficial 1ª vidriería | 1.300 | 18.07 | 23.49 |
| PSGG08U123152077 | m² | Doble acristalamiento incoloro SGG CLIMALIT 6/12/STADIP SP 511 (material; 13/10/2008) | 1.006 | 175.36 | 176.41 |
| PGENP14.0467 | m | Sellado con silicona neutra | 7.000 | 0.98 | 6.86 |
| PSGG04 | u | Pequeño material | 1.500 | 1.25 | 1.88 |
| %CO | % | Costes indirectos | 3 % | 208.64 | 6.26 |
|  |  | Total |  |  | 214.9 |

**USGG08P123152078** m² SGG CLIMALIT 6/16/STADIP SP 511 incoloro
Precio: 214.9
Doble acristalamiento SGG CLIMALIT, formado por un vidrio float incoloro SGG PLANICLEAR de 6mm y un vidrio laminado de seguridad incoloro SGG STADIP SP 511 de 11mm clasificado P5A según norma UNE-EN 356, cámara de aire deshidratado de 16mm de espesor con perfil separador de aluminio y doble sellado perimetral, con U=2,7 W/m²K, fijación sobre carpintería con acuñado mediante calzos de apoyo perimetrales y laterales y sellado en frío con silicona neutra, incluso cortes de vidrio y colocación de junquillos, según NTE-FVP-8

| Código | Ud | Descripción | Rendimiento | Precio | Importe |
|---|---|---|---|---|---|
| OGENO01.0050 | h | Oficial 1ª vidriería | 1.300 | 18.07 | 23.49 |
| PSGG08U123152078 | m² | Doble acristalamiento incoloro SGG CLIMALIT 6/16/STADIP SP 511 (material; 13/10/2008) | 1.006 | 175.36 | 176.41 |
| PGENP14.0467 | m | Sellado con silicona neutra | 7.000 | 0.98 | 6.86 |
| PSGG04 | u | Pequeño material | 1.500 | 1.25 | 1.88 |
| %CO | % | Costes indirectos | 3 % | 208.64 | 6.26 |
|  |  | Total |  |  | 214.9 |

**USGG08P123152079** m² SGG CLIMALIT 6/12/STADIP SP 514 incoloro
Precio: 229.69
Doble acristalamiento SGG CLIMALIT, formado por un vidrio float incoloro SGG PLANICLEAR de 6mm y un vidrio laminado de seguridad incoloro SGG STADIP SP 514 de 14mm clasificado P5A según norma UNE-EN 356, cámara de aire deshidratado de 12mm de espesor con perfil separador de aluminio y doble sellado perimetral, con U=2,8 W/m²K, fijación sobre carpintería con acuñado mediante calzos de apoyo perimetrales y laterales y sellado en frío con silicona neutra, incluso cortes de vidrio y colocación de junquillos, según NTE-FVP-8

| Código | Ud | Descripción | Rendimiento | Precio | Importe |
|---|---|---|---|---|---|
| OGENO01.0050 | h | Oficial 1ª vidriería | 1.300 | 18.07 | 23.49 |
| PSGG08U123152079 | m² | Doble acristalamiento incoloro SGG CLIMALIT 6/12/STADIP SP 514 (material; 13/10/2008) | 1.006 | 189.63 | 190.77 |
| PGENP14.0467 | m | Sellado con silicona neutra | 7.000 | 0.98 | 6.86 |
| PSGG04 | u | Pequeño material | 1.500 | 1.25 | 1.88 |
| %CO | % | Costes indirectos | 3 % | 223.00 | 6.69 |
|  |  | Total |  |  | 229.69 |

**USGG08P123152080** m² SGG CLIMALIT 6/16/STADIP SP 514 incoloro
Precio: 229.69
Doble acristalamiento SGG CLIMALIT, formado por un vidrio float incoloro SGG PLANICLEAR de 6mm y un vidrio laminado de seguridad incoloro SGG STADIP SP 514 de 14mm clasificado P5A según norma UNE-EN 356, cámara de aire deshidratado de 16mm de espesor con perfil separador de aluminio y doble sellado perimetral, con U=2,7 W/m²K, fijación sobre carpintería con acuñado mediante calzos de apoyo perimetrales y laterales y sellado en frío con silicona neutra, incluso cortes de vidrio y colocación de junquillos, según NTE-FVP-8

| Código | Ud | Descripción | Rendimiento | Precio | Importe |
|---|---|---|---|---|---|
| OGENO01.0050 | h | Oficial 1ª vidriería | 1.300 | 18.07 | 23.49 |
| PSGG08U123152080 | m² | Doble acristalamiento incoloro SGG CLIMALIT 6/16/STADIP SP 514 (material; 13/10/2008) | 1.006 | 189.63 | 190.77 |
| PGENP14.0467 | m | Sellado con silicona neutra | 7.000 | 0.98 | 6.86 |
| PSGG04 | u | Pequeño material | 1.500 | 1.25 | 1.88 |
| %CO | % | Costes indirectos | 3 % | 223.00 | 6.69 |
|  |  | Total |  |  | 229.69 |

###### E16ECHSGG74 Con vidrio lam. de seg. antiagr. reforzada (niveles P6B a P8B s/ EN-356) - incoloro

###### E16ECHSGG241 Incoloro

**USGG08P123172001** m² SGG CLIMALIT 6/12/STADIP SP 615 incoloro
Precio: 259.63
Doble acristalamiento SGG CLIMALIT, formado por un vidrio float incoloro SGG PLANICLEAR de 6mm y un vidrio laminado de seguridad incoloro SGG STADIP SP 615 de 15mm clasificado P6B según norma UNE-EN 356, cámara de aire deshidratado de 12mm de espesor con perfil separador de aluminio y doble sellado perimetral, con U=2,8 W/m²K, fijación sobre carpintería con acuñado mediante calzos de apoyo perimetrales y laterales y sellado en frío con silicona neutra, incluso cortes de vidrio y colocación de junquillos, según NTE-FVP-8

| Código | Ud | Descripción | Rendimiento | Precio | Importe |
|---|---|---|---|---|---|
| OGENO01.0050 | h | Oficial 1ª vidriería | 1.300 | 18.07 | 23.49 |
| PSGG08U123172001 | m² | Doble acristalamiento incoloro SGG CLIMALIT 6/12/STADIP SP 615 (material; 13/10/2008) | 1.006 | 218.53 | 219.84 |
| PGENP14.0467 | m | Sellado con silicona neutra | 7.000 | 0.98 | 6.86 |
| PSGG04 | u | Pequeño material | 1.500 | 1.25 | 1.88 |
| %CO | % | Costes indirectos | 3 % | 252.07 | 7.56 |
|  |  | Total |  |  | 259.63 |

**USGG08P123172002** m² SGG CLIMALIT 6/16/STADIP SP 615 incoloro
Precio: 259.63
Doble acristalamiento SGG CLIMALIT, formado por un vidrio float incoloro SGG PLANICLEAR de 6mm y un vidrio laminado de seguridad incoloro SGG STADIP SP 615 de 15mm clasificado P6B según norma UNE-EN 356, cámara de aire deshidratado de 12mm de espesor con perfil separador de aluminio y doble sellado perimetral, con U=2,7 W/m²K, fijación sobre carpintería con acuñado mediante calzos de apoyo perimetrales y laterales y sellado en frío con silicona neutra, incluso cortes de vidrio y colocación de junquillos, según NTE-FVP-8

| Código | Ud | Descripción | Rendimiento | Precio | Importe |
|---|---|---|---|---|---|
| OGENO01.0050 | h | Oficial 1ª vidriería | 1.300 | 18.07 | 23.49 |
| PSGG08U123172002 | m² | Doble acristalamiento incoloro SGG CLIMALIT 6/16/STADIP SP 615 (material; 13/10/2008) | 1.006 | 218.53 | 219.84 |
| PGENP14.0467 | m | Sellado con silicona neutra | 7.000 | 0.98 | 6.86 |
| PSGG04 | u | Pequeño material | 1.500 | 1.25 | 1.88 |
| %CO | % | Costes indirectos | 3 % | 252.07 | 7.56 |
|  |  | Total |  |  | 259.63 |

**USGG08P123172003** m² SGG CLIMALIT 6/12/STADIP SP 722 incoloro
Precio: 345.66
Doble acristalamiento SGG CLIMALIT, formado por un vidrio float incoloro SGG PLANICLEAR de 6mm y un vidrio laminado de seguridad incoloro SGG STADIP SP 722 de 22mm clasificado P7B según norma UNE-EN 356, cámara de aire deshidratado de 12mm de espesor con perfil separador de aluminio y doble sellado perimetral, con U=2,7 W/m²K, fijación sobre carpintería con acuñado mediante calzos de apoyo perimetrales y laterales y sellado en frío con silicona neutra, incluso cortes de vidrio y colocación de junquillos, según NTE-FVP-8

| Código | Ud | Descripción | Rendimiento | Precio | Importe |
|---|---|---|---|---|---|
| OGENO01.0050 | h | Oficial 1ª vidriería | 1.300 | 18.07 | 23.49 |
| PSGG08U123172003 | m² | Doble acristalamiento incoloro SGG CLIMALIT 6/12/STADIP SP 722 (material; 13/10/2008) | 1.006 | 301.55 | 303.36 |
| PGENP14.0467 | m | Sellado con silicona neutra | 7.000 | 0.98 | 6.86 |
| PSGG04 | u | Pequeño material | 1.500 | 1.25 | 1.88 |
| %CO | % | Costes indirectos | 3 % | 335.59 | 10.07 |
|  |  | Total |  |  | 345.66 |

**USGG08P123172004** m² SGG CLIMALIT 6/16/STADIP SP 722 incoloro
Precio: 345.66
Doble acristalamiento SGG CLIMALIT, formado por un vidrio float incoloro SGG PLANICLEAR de 6mm y un vidrio laminado de seguridad incoloro SGG STADIP SP 722 de 22mm clasificado P7B según norma UNE-EN 356, cámara de aire deshidratado de 16mm de espesor con perfil separador de aluminio y doble sellado perimetral, con U=2,6 W/m²K, fijación sobre carpintería con acuñado mediante calzos de apoyo perimetrales y laterales y sellado en frío con silicona neutra, incluso cortes de vidrio y colocación de junquillos, según NTE-FVP-8

| Código | Ud | Descripción | Rendimiento | Precio | Importe |
|---|---|---|---|---|---|
| OGENO01.0050 | h | Oficial 1ª vidriería | 1.300 | 18.07 | 23.49 |
| PSGG08U123172004 | m² | Doble acristalamiento incoloro SGG CLIMALIT 6/16/STADIP SP 722 (material; 13/10/2008) | 1.006 | 301.55 | 303.36 |
| PGENP14.0467 | m | Sellado con silicona neutra | 7.000 | 0.98 | 6.86 |
| PSGG04 | u | Pequeño material | 1.500 | 1.25 | 1.88 |
| %CO | % | Costes indirectos | 3 % | 335.59 | 10.07 |
|  |  | Total |  |  | 345.66 |

**USGG08P123172005** m² SGG CLIMALIT 6/12/STADIP SP 827 incoloro
Precio: 404.49
Doble acristalamiento SGG CLIMALIT, formado por un vidrio float incoloro SGG PLANICLEAR de 6mm y un vidrio laminado de seguridad incoloro SGG STADIP SP 827 de 27mm clasificado P8B según norma UNE-EN 356, cámara de aire deshidratado de 12mm de espesor con perfil separador de aluminio y doble sellado perimetral, con U=2,7 W/m²K, fijación sobre carpintería con acuñado mediante calzos de apoyo perimetrales y laterales y sellado en frío con silicona neutra, incluso cortes de vidrio y colocación de junquillos, según NTE-FVP-8

| Código | Ud | Descripción | Rendimiento | Precio | Importe |
|---|---|---|---|---|---|
| OGENO01.0050 | h | Oficial 1ª vidriería | 1.300 | 18.07 | 23.49 |
| PSGG08U123172005 | m² | Doble acristalamiento incoloro SGG CLIMALIT 6/12/STADIP SP 827 (material; 13/10/2008) | 1.006 | 358.33 | 360.48 |
| PGENP14.0467 | m | Sellado con silicona neutra | 7.000 | 0.98 | 6.86 |
| PSGG04 | u | Pequeño material | 1.500 | 1.25 | 1.88 |
| %CO | % | Costes indirectos | 3 % | 392.71 | 11.78 |
|  |  | Total |  |  | 404.49 |

**USGG08P123172006** m² SGG CLIMALIT 6/16/STADIP SP 827 incoloro
Precio: 404.49
Doble acristalamiento SGG CLIMALIT, formado por un vidrio float incoloro SGG PLANICLEAR de 6mm y un vidrio laminado de seguridad incoloro SGG STADIP SP 827 de 27mm clasificado P8B según norma UNE-EN 356, cámara de aire deshidratado de 16mm de espesor con perfil separador de aluminio y doble sellado perimetral, con U=2,6 W/m²K, fijación sobre carpintería con acuñado mediante calzos de apoyo perimetrales y laterales y sellado en frío con silicona neutra, incluso cortes de vidrio y colocación de junquillos, según NTE-FVP-8

| Código | Ud | Descripción | Rendimiento | Precio | Importe |
|---|---|---|---|---|---|
| OGENO01.0050 | h | Oficial 1ª vidriería | 1.300 | 18.07 | 23.49 |
| PSGG08U123172006 | m² | Doble acristalamiento incoloro SGG CLIMALIT 6/16/STADIP SP 827 (material; 13/10/2008) | 1.006 | 358.33 | 360.48 |
| PGENP14.0467 | m | Sellado con silicona neutra | 7.000 | 0.98 | 6.86 |
| PSGG04 | u | Pequeño material | 1.500 | 1.25 | 1.88 |
| %CO | % | Costes indirectos | 3 % | 392.71 | 11.78 |
|  |  | Total |  |  | 404.49 |

#### E16ECESGG SAINT-GOBAIN GLASS - c/vidrio laminado de aislamiento acústico reforzado y seguridad

##### E16ECESGG1 C/vidrio lam. aislamiento acústico ref. y seg. simple (nivel 2B2 s/UNE-EN 12600)

###### E16ECESGG11 Incoloro

**USGG08P123212001** m² SGG CLIMALIT SILENCE 4/12/33,1 34dB
Precio: 100.53
Doble acristalamiento SGG CLIMALIT, formado por un vidrio float incoloro SGG PLANICLEAR de 4mm y un vidrio laminado acústico y de seguridad incoloro SGG STADIP SILENCE 33,1 de 6mm de espesor clasificado 2B2 según norma UNE-EN 12600, cámara de aire deshidratado de 12mm de espesor con perfil separador de aluminio y doble sellado perimetral, con U=2,8W/m²K y RW (C; Ctr)=34(-1;-4), fijación sobre carpintería con acuñado mediante calzos de apoyo perimetrales y laterales y sellado en frío con silicona neutra, incluso cortes de vidrio y colocación de junquillos, según NTE-FVP-8

| Código | Ud | Descripción | Rendimiento | Precio | Importe |
|---|---|---|---|---|---|
| OGENO01.0050 | h | Oficial 1ª vidriería | 1.150 | 18.07 | 20.78 |
| PSGG08U123212001 | m² | Doble acristalamiento incoloro SGG CLIMALIT SILENCE 4/12/33,1 (34dB) (material; 13/10/2008) | 1.006 | 67.67 | 68.08 |
| PGENP14.0467 | m | Sellado con silicona neutra | 7.000 | 0.98 | 6.86 |
| PSGG04 | u | Pequeño material | 1.500 | 1.25 | 1.88 |
| %CO | % | Costes indirectos | 3 % | 97.60 | 2.93 |
|  |  | Total |  |  | 100.53 |

**USGG08P123212002** m² SGG CLIMALIT SILENCE 6/12/33,1 37dB
Precio: 110.81
Doble acristalamiento SGG CLIMALIT, formado por un vidrio float incoloro SGG PLANICLEAR de 6mm y un vidrio laminado acústico y de seguridad incoloro SGG STADIP SILENCE 33,1 de 6mm de espesor clasificado 2B2 según norma UNE-EN 12600, cámara de aire deshidratado de 12mm de espesor con perfil separador de aluminio y doble sellado perimetral, con U=2,8W/m²K y RW (C; Ctr)=37(-1;-5), fijación sobre carpintería con acuñado mediante calzos de apoyo perimetrales y laterales y sellado en frío con silicona neutra, incluso cortes de vidrio y colocación de junquillos, según NTE-FVP-8

| Código | Ud | Descripción | Rendimiento | Precio | Importe |
|---|---|---|---|---|---|
| OGENO01.0050 | h | Oficial 1ª vidriería | 1.150 | 18.07 | 20.78 |
| PSGG08U123212002 | m² | Doble acristalamiento incoloro SGG CLIMALIT SILENCE 6/12/33,1 (37dB) (material; 13/10/2008) | 1.006 | 77.59 | 78.06 |
| PGENP14.0467 | m | Sellado con silicona neutra | 7.000 | 0.98 | 6.86 |
| PSGG04 | u | Pequeño material | 1.500 | 1.25 | 1.88 |
| %CO | % | Costes indirectos | 3 % | 107.58 | 3.23 |
|  |  | Total |  |  | 110.81 |

**USGG08P123212003** m² SGG CLIMALIT SILENCE 8/12/33,1 38dB
Precio: 122.42
Doble acristalamiento SGG CLIMALIT, formado por un vidrio float incoloro SGG PLANICLEAR de 8mm y un vidrio laminado acústico y de seguridad incoloro SGG STADIP SILENCE 33,1 de 6mm de espesor clasificado 2B2 según norma UNE-EN 12600, cámara de aire deshidratado de 12mm de espesor con perfil separador de aluminio y doble sellado perimetral, con U=2,8W/m²K y RW (C; Ctr)=38(-1;-5), fijación sobre carpintería con acuñado mediante calzos de apoyo perimetrales y laterales y sellado en frío con silicona neutra, incluso cortes de vidrio y colocación de junquillos, según NTE-FVP-8

| Código | Ud | Descripción | Rendimiento | Precio | Importe |
|---|---|---|---|---|---|
| OGENO01.0050 | h | Oficial 1ª vidriería | 1.150 | 18.07 | 20.78 |
| PSGG08U123212003 | m² | Doble acristalamiento incoloro SGG CLIMALIT SILENCE 8/12/33,1 (38dB) (material; 13/10/2008) | 1.006 | 88.8 | 89.33 |
| PGENP14.0467 | m | Sellado con silicona neutra | 7.000 | 0.98 | 6.86 |
| PSGG04 | u | Pequeño material | 1.500 | 1.25 | 1.88 |
| %CO | % | Costes indirectos | 3 % | 118.85 | 3.57 |
|  |  | Total |  |  | 122.42 |

**USGG08P123212004** m² SGG CLIMALIT SILENCE 6/16/33,1 40dB
Precio: 113.45
Doble acristalamiento SGG CLIMALIT, formado por un vidrio float incoloro SGG PLANICLEAR de 6mm y un vidrio laminado acústico y de seguridad incoloro SGG STADIP SILENCE 33,1 de 6mm de espesor clasificado 2B2 según norma UNE-EN 12600, cámara de aire deshidratado de 16mm de espesor con perfil separador de aluminio y doble sellado perimetral, con U=2,7W/m²K y RW (C; Ctr)=40(-2;-6), fijación sobre carpintería con acuñado mediante calzos de apoyo perimetrales y laterales y sellado en frío con silicona neutra, incluso cortes de vidrio y colocación de junquillos, según NTE-FVP-8

| Código | Ud | Descripción | Rendimiento | Precio | Importe |
|---|---|---|---|---|---|
| OGENO01.0050 | h | Oficial 1ª vidriería | 1.150 | 18.07 | 20.78 |
| PSGG08U123212004 | m² | Doble acristalamiento incoloro SGG CLIMALIT SILENCE 6/16/33,1 (40dB) (material; 13/10/2008) | 1.006 | 80.15 | 80.63 |
| PGENP14.0467 | m | Sellado con silicona neutra | 7.000 | 0.98 | 6.86 |
| PSGG04 | u | Pequeño material | 1.500 | 1.25 | 1.88 |
| %CO | % | Costes indirectos | 3 % | 110.15 | 3.30 |
|  |  | Total |  |  | 113.45 |

**USGG08P123212005** m² SGG CLIMALIT SILENCE 6/12/44,1 38dB
Precio: 118.79
Doble acristalamiento SGG CLIMALIT, formado por un vidrio float incoloro SGG PLANICLEAR de 6mm y un vidrio laminado acústico y de seguridad incoloro SGG STADIP SILENCE 44,1 de 6mm de espesor clasificado 2B2 según norma UNE-EN 12600, cámara de aire deshidratado de 12mm de espesor con perfil separador de aluminio y doble sellado perimetral, con U=2,8 W/m²K y RW (C; Ctr)=38 (-1;-4), fijación sobre carpintería con acuñado mediante calzos de apoyo perimetrales y laterales y sellado en frío con silicona neutra, incluso cortes de vidrio y colocación de junquillos, según NTE-FVP-8

| Código | Ud | Descripción | Rendimiento | Precio | Importe |
|---|---|---|---|---|---|
| OGENO01.0050 | h | Oficial 1ª vidriería | 1.150 | 18.07 | 20.78 |
| PSGG08U123212005 | m² | Doble acristalamiento incoloro SGG CLIMALIT SILENCE 6/12/44,1 (38dB) (material; 13/10/2008) | 1.006 | 85.3 | 85.81 |
| PGENP14.0467 | m | Sellado con silicona neutra | 7.000 | 0.98 | 6.86 |
| PSGG04 | u | Pequeño material | 1.500 | 1.25 | 1.88 |
| %CO | % | Costes indirectos | 3 % | 115.33 | 3.46 |
|  |  | Total |  |  | 118.79 |

**USGG08P123212006** m² SGG CLIMALIT SILENCE 6/16/44,1 40dB
Precio: 122.47
Doble acristalamiento SGG CLIMALIT, formado por un vidrio float incoloro SGG PLANICLEAR de 6mm y un vidrio laminado acústico y de seguridad incoloro SGG STADIP SILENCE 44,1 de 8mm de espesor clasificado 2B2 según norma UNE-EN 12600, cámara de aire deshidratado de 16mm de espesor con perfil separador de aluminio y doble sellado perimetral, con U=2,7 W/m²K y RW (C; Ctr)=40 (-2;-6), fijación sobre carpintería con acuñado mediante calzos de apoyo perimetrales y laterales y sellado en frío con silicona neutra, incluso cortes de vidrio y colocación de junquillos, según NTE-FVP-8

| Código | Ud | Descripción | Rendimiento | Precio | Importe |
|---|---|---|---|---|---|
| OGENO01.0050 | h | Oficial 1ª vidriería | 1.150 | 18.07 | 20.78 |
| PSGG08U123212006 | m² | Doble acristalamiento incoloro SGG CLIMALIT SILENCE 6/16/44,1 (40dB) (material; 13/10/2008) | 1.006 | 88.85 | 89.38 |
| PGENP14.0467 | m | Sellado con silicona neutra | 7.000 | 0.98 | 6.86 |
| PSGG04 | u | Pequeño material | 1.500 | 1.25 | 1.88 |
| %CO | % | Costes indirectos | 3 % | 118.90 | 3.57 |
|  |  | Total |  |  | 122.47 |

**USGG08P123212007** m² SGG CLIMALIT SILENCE 8/12/44,1 40dB
Precio: 139.2
Doble acristalamiento SGG CLIMALIT, formado por un vidrio float incoloro SGG PLANICLEAR de 8mm y un vidrio laminado acústico y de seguridad incoloro SGG STADIP SILENCE 44,1 de 8mm de espesor clasificado 2B2 según norma UNE-EN 12600, cámara de aire deshidratado de 12mm de espesor con perfil separador de aluminio y doble sellado perimetral, con U=2,8 W/m²K y RW (C; Ctr)=40 (-1;-5), fijación sobre carpintería con acuñado mediante calzos de apoyo perimetrales y laterales y sellado en frío con silicona neutra, incluso cortes de vidrio y colocación de junquillos, según NTE-FVP-8

| Código | Ud | Descripción | Rendimiento | Precio | Importe |
|---|---|---|---|---|---|
| OGENO01.0050 | h | Oficial 1ª vidriería | 1.150 | 18.07 | 20.78 |
| PSGG08U123212007 | m² | Doble acristalamiento incoloro SGG CLIMALIT SILENCE 8/12/44,1 (40dB) (material; 13/10/2008) | 1.006 | 105 | 105.63 |
| PGENP14.0467 | m | Sellado con silicona neutra | 7.000 | 0.98 | 6.86 |
| PSGG04 | u | Pequeño material | 1.500 | 1.25 | 1.88 |
| %CO | % | Costes indirectos | 3 % | 135.15 | 4.05 |
|  |  | Total |  |  | 139.2 |

**USGG08P123212008** m² SGG CLIMALIT SILENCE 8/16/44,1 42dB
Precio: 141.94
Doble acristalamiento SGG CLIMALIT, formado por un vidrio float incoloro SGG PLANICLEAR de 8mm y un vidrio laminado acústico y de seguridad incoloro SGG STADIP SILENCE 44.1 de 8mm de espesor clasificado 2B2 según norma UNE-EN 12600, cámara de aire deshidratado de 16mm de espesor con perfil separador de aluminio y doble sellado perimetral, con U=2,7 W/m²K y RW (C; Ctr)=42 (-2;-5), fijación sobre carpintería con acuñado mediante calzos de apoyo perimetrales y laterales y sellado en frío con silicona neutra, incluso cortes de vidrio y colocación de junquillos, según NTE-FVP-8

| Código | Ud | Descripción | Rendimiento | Precio | Importe |
|---|---|---|---|---|---|
| OGENO01.0050 | h | Oficial 1ª vidriería | 1.150 | 18.07 | 20.78 |
| PSGG08U123212008 | m² | Doble acristalamiento incoloro SGG CLIMALIT SILENCE 8/16/44,1 (42dB) (material; 16/10/2008) | 1.006 | 107.64 | 108.29 |
| PGENP14.0467 | m | Sellado con silicona neutra | 7.000 | 0.98 | 6.86 |
| PSGG04 | u | Pequeño material | 1.500 | 1.25 | 1.88 |
| %CO | % | Costes indirectos | 3 % | 137.81 | 4.13 |
|  |  | Total |  |  | 141.94 |

**USGG08P123212009** m² SGG CLIMALIT SILENCE 12/12/44,1 44dB
Precio: 162.68
Doble acristalamiento SGG CLIMALIT, formado por un vidrio float incoloro SGG PLANICLEAR de 12mm y un vidrio laminado acústico y de seguridad incoloro SGG STADIP SILENCE 44,1 de 8mm de espesor clasificado 2B2 según norma UNE-EN 12600, cámara de aire deshidratado de 12mm de espesor con perfil separador de aluminio y doble sellado perimetral, con U=2,8 W/m²K y RW (C; Ctr)=44 (0;-4), fijación sobre carpintería con acuñado mediante calzos de apoyo perimetrales y laterales y sellado en frío con silicona neutra, incluso cortes de vidrio y colocación de junquillos, según NTE-FVP-8

| Código | Ud | Descripción | Rendimiento | Precio | Importe |
|---|---|---|---|---|---|
| OGENO01.0050 | h | Oficial 1ª vidriería | 1.150 | 18.07 | 20.78 |
| PSGG08U123212009 | m² | Doble acristalamiento incoloro SGG CLIMALIT SILENCE 12/12/44,1 (44dB) (material; 16/10/2008) | 1.006 | 127.65 | 128.42 |
| PGENP14.0467 | m | Sellado con silicona neutra | 7.000 | 0.98 | 6.86 |
| PSGG04 | u | Pequeño material | 1.500 | 1.25 | 1.88 |
| %CO | % | Costes indirectos | 3 % | 157.94 | 4.74 |
|  |  | Total |  |  | 162.68 |

**USGG08P123212010** m² SGG CLIMALIT SILENCE 55,1/20/SILENCE 44,1 46dB
Precio: 182.18
Doble acristalamiento SGG CLIMALIT SILENCE,formado por un vidrio laminado acústico y de seguridad SGG STADIP SILENCE 55,1 de 10mm de espesor clasificado 2B2 según norma UNE-EN 12600 y un vidrio laminado acústico y de seguridad incoloro SGG STADIP SILENCE 44,1 de 8mm de espesor clasificado 2B2 según norma UNE-EN 12600, cámara de aire deshidratado de 20mm de espesor con perfil separador de aluminio y doble sellado perimetral, con U=2,8 W/m²K y RW (C; Ctr)=46 (-2;-6), fijación sobre carpintería con acuñado mediante calzos de apoyo perimetrales y laterales y sellado en frío con silicona neutra, incluso cortes de vidrio y colocación de junquillos, según NTE-FVP-8

| Código | Ud | Descripción | Rendimiento | Precio | Importe |
|---|---|---|---|---|---|
| OGENO01.0050 | h | Oficial 1ª vidriería | 1.150 | 18.07 | 20.78 |
| PSGG08U123212010 | m² | Doble acristalamiento incoloro SGG CLIMALIT SILENCE 55,1/20/SILENCE 44,1 (46dB) (material; 16/10/2008) | 1.006 | 146.47 | 147.35 |
| PGENP14.0467 | m | Sellado con silicona neutra | 7.000 | 0.98 | 6.86 |
| PSGG04 | u | Pequeño material | 1.500 | 1.25 | 1.88 |
| %CO | % | Costes indirectos | 3 % | 176.87 | 5.31 |
|  |  | Total |  |  | 182.18 |

**USGG08P123212011** m² SGG CLIMALIT SILENCE 55,1/16/44,1 45dB
Precio: 180.27
Doble acristalamiento SGG CLIMALIT SILENCE,formado por un vidrio laminado acústico y de seguridad SGG STADIP SILENCE 55,1 de 10mm de espesor clasificado 2B2 según norma UNE-EN 12600 y un vidrio laminado acústico y de seguridad incoloro SGG STADIP SILENCE 44,1 de 8mm de espesor clasificado 2B2 según norma UNE-EN 12600, cámara de aire deshidratado de 16mm de espesor con perfil separador de aluminio y doble sellado perimetral, con U=2,7 W/m²K y RW (C; Ctr)=45 (-2;-7), fijación sobre carpintería con acuñado mediante calzos de apoyo perimetrales y laterales y sellado en frío con silicona neutra, incluso cortes de vidrio y colocación de junquillos, según NTE-FVP-8

| Código | Ud | Descripción | Rendimiento | Precio | Importe |
|---|---|---|---|---|---|
| OGENO01.0050 | h | Oficial 1ª vidriería | 1.150 | 18.07 | 20.78 |
| PSGG08U123212011 | m² | Doble acristalamiento incoloro SGG CLIMALIT SILENCE 55,1/16/SILENCE 44,1 (45dB) (material; 13/10/2008) | 1.006 | 144.63 | 145.50 |
| PGENP14.0467 | m | Sellado con silicona neutra | 7.000 | 0.98 | 6.86 |
| PSGG04 | u | Pequeño material | 1.500 | 1.25 | 1.88 |
| %CO | % | Costes indirectos | 3 % | 175.02 | 5.25 |
|  |  | Total |  |  | 180.27 |

###### E16ECESGG12 Con vidrio de capa baja emisividad

###### E16ECESGG121 Con vidrio de capa baja emisividad - rango 35dB =< Rw < 40 dB

**USGG08P123216031** m² SGG CLIMALIT PLUS SILENCE con PLANITHERM XN 4*/12/33,1 36dB
Precio: 130.45
Doble acristalamiento SGG CLIMALIT PLUS SILENCE,formado por un vidrio bajo emisivo e incoloro SGG PLANITHERM XN de 4mm capa en cara 2 y un vidrio laminado acústico y de seguridad incoloro SGG STADIP SILENCE 33,1 de 6mm de espesor clasificado 2B2 según norma UNE-EN 12600, cámara de aire deshidratado de 12mm de espesor con perfil separador de aluminio y doble sellado perimetral, con U=1,6 W/m²K y RW (C; Ctr)=34(-1;-4) (valor estimado), fijación sobre carpintería con acuñado mediante calzos de apoyo perimetrales y laterales y sellado en frío con silicona neutra, incluso cortes de vidrio y colocación de junquillos, según NTE-FVP-8

| Código | Ud | Descripción | Rendimiento | Precio | Importe |
|---|---|---|---|---|---|
| OGENO01.0050 | h | Oficial 1ª vidriería | 1.150 | 18.07 | 20.78 |
| PSGG08U123216031 | m² | Doble acristalamiento SGG CLIMALIT PLUS SILENCE con PLANITHERM XN 4*/12/33,1 (36dB) (material) | 1.006 | 96.55 | 97.13 |
| PGENP14.0467 | m | Sellado con silicona neutra | 7.000 | 0.98 | 6.86 |
| PSGG04 | u | Pequeño material | 1.500 | 1.25 | 1.88 |
| %CO | % | Costes indirectos | 3 % | 126.65 | 3.80 |
|  |  | Total |  |  | 130.45 |

**USGG08P123216032** m² SGG CLIMALIT PLUS SILENCE con PLANITHERM XN 6*/12/33,1 37dB
Precio: 141.43
Doble acristalamiento SGG CLIMALIT PLUS SILENCE,formado por un vidrio bajo emisivo e incoloro SGG PLANITHERM XN de 6mm capa en cara 2 y un vidrio laminado acústico y de seguridad incoloro SGG STADIP SILENCE 33,1 de 6mm de espesor clasificado 2B2 según norma UNE-EN 12600, cámara de aire deshidratado de 12mm de espesor con perfil separador de aluminio y doble sellado perimetral, con U=1,6 W/m²K y RW (C; Ctr)=37 (-1;-5)(valor estimado), fijación sobre carpintería con acuñado mediante calzos de apoyo perimetrales y laterales y sellado en frío con silicona neutra, incluso cortes de vidrio y colocación de junquillos, según NTE-FVP-8

| Código | Ud | Descripción | Rendimiento | Precio | Importe |
|---|---|---|---|---|---|
| OGENO01.0050 | h | Oficial 1ª vidriería | 1.150 | 18.07 | 20.78 |
| PSGG08U123216032 | m² | Doble acristalamiento SGG CLIMALIT PLUS SILENCE con PLANITHERM XN 6*/12/33,1 (37dB) (material) | 1.006 | 107.15 | 107.79 |
| PGENP14.0467 | m | Sellado con silicona neutra | 7.000 | 0.98 | 6.86 |
| PSGG04 | u | Pequeño material | 1.500 | 1.25 | 1.88 |
| %CO | % | Costes indirectos | 3 % | 137.31 | 4.12 |
|  |  | Total |  |  | 141.43 |

**USGG08P123216033** m² SGG CLIMALIT PLUS SILENCE con PLANITHERM XN 8*/12/33,1 38dB
Precio: 164.22
Doble acristalamiento SGG CLIMALIT PLUS SILENCE,formado por un vidrio bajo emisivo e incoloro SGG PLANITHERM XN de 8mm capa en cara 2 y un vidrio laminado acústico y de seguridad incoloro SGG STADIP SILENCE 33,1 de 6mm de espesor clasificado 2B2 según norma UNE-EN 12600, cámara de aire deshidratado de 12mm de espesor con perfil separador de aluminio y doble sellado perimetral, con U=1,6W/m²K y RW (C; Ctr)=38 (-1;-5)(valor estimado), fijación sobre carpintería con acuñado mediante calzos de apoyo perimetrales y laterales y sellado en frío con silicona neutra, incluso cortes de vidrio y colocación de junquillos, según NTE-FVP-8

| Código | Ud | Descripción | Rendimiento | Precio | Importe |
|---|---|---|---|---|---|
| OGENO01.0050 | h | Oficial 1ª vidriería | 1.150 | 18.07 | 20.78 |
| PSGG08U123216033 | m² | Doble acristalamiento SGG CLIMALIT PLUS SILENCE con PLANITHERM XN 8*/12/33,1 (38dB) (material) | 1.006 | 129.15 | 129.92 |
| PGENP14.0467 | m | Sellado con silicona neutra | 7.000 | 0.98 | 6.86 |
| PSGG04 | u | Pequeño material | 1.500 | 1.25 | 1.88 |
| %CO | % | Costes indirectos | 3 % | 159.44 | 4.78 |
|  |  | Total |  |  | 164.22 |

**USGG08P123216034** m² SGG CLIMALIT PLUS SILENCE con PLANITHERM XN 6*/16/33,1 40dB
Precio: 142.47
Doble acristalamiento SGG CLIMALIT PLUS SILENCE,formado por un vidrio bajo emisivo e incoloro SGG PLANITHERM XN de 6mm capa en cara 2 y un vidrio laminado acústico y de seguridad incoloro SGG STADIP SILENCE 33,1 de 6mm de espesor clasificado 2B2 según norma UNE-EN 12600, cámara de aire deshidratado de 16mm de espesor con perfil separador de aluminio y doble sellado perimetral, con U=1,4 W/m²K y RW (C; Ctr)=40 (-2;-6)(valor estimado), fijación sobre carpintería con acuñado mediante calzos de apoyo perimetrales y laterales y sellado en frío con silicona neutra, incluso cortes de vidrio y colocación de junquillos, según NTE-FVP-8

| Código | Ud | Descripción | Rendimiento | Precio | Importe |
|---|---|---|---|---|---|
| OGENO01.0050 | h | Oficial 1ª vidriería | 1.150 | 18.07 | 20.78 |
| PSGG08U123216034 | m² | Doble acristalamiento SGG CLIMALIT PLUS SILENCE con PLANITHERM XN 6*/16/33,1 (40dB) (material) | 1.006 | 108.15 | 108.80 |
| PGENP14.0467 | m | Sellado con silicona neutra | 7.000 | 0.98 | 6.86 |
| PSGG04 | u | Pequeño material | 1.500 | 1.25 | 1.88 |
| %CO | % | Costes indirectos | 3 % | 138.32 | 4.15 |
|  |  | Total |  |  | 142.47 |

**USGG08P123216035** m² SGG CLIMALIT PLUS SILENCE con PLANITHERM XN 6*/12/44,1 38dB
Precio: 146.66
Doble acristalamiento SGG CLIMALIT PLUS SILENCE,formado por un vidrio bajo emisivo e incoloro SGG PLANITHERM XN de 6mm capa en cara 2 y un vidrio laminado acústico y de seguridad incoloro SGG STADIP SILENCE 44,1 de 8mm de espesor clasificado 2B2 según norma UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U123216035 | m² | Doble acristalamiento SGG CLIMALIT PLUS SILENCE con PLANITHERM XN 6*/12/44,1 (38dB) (material) | 1.006 | 112.2 | 112.87 |
| PGENP14.0467 | m | Sellado con silicona neutra | 7.000 | 0.98 | 6.86 |
| PSGG04 | u | Pequeño material | 1.500 | 1.25 | 1.88 |
| %CO | % | Costes indirectos | 3 % | 142.39 | 4.27 |
|  |  | Total |  |  | 146.66 |

**USGG08P123216039** m² SGG CLIMALIT PLUS SILENCE con PLANITHERM XN 10*/12/33,1 39dB
Precio: 182.88
Doble acristalamiento SGG CLIMALIT PLUS SILENCE,formado por un vidrio bajo emisivo e incoloro SGG PLANITHERM XN de 10mm capa en cara 2 y un vidrio laminado acústico y de seguridad incoloro SGG STADIP SILENCE 33,1 de 6mm de espesor, clasificado 2B2 según norma UNE-EN 12600, cámara de aire deshidratado de 12mm de espesor con perfil separador de aluminio y doble sellado perimetral, con U=1,6 W/m²K y RW (C; Ctr)=39 (0;-4)(valor estimado), fijación sobre carpintería con acuñado mediante calzos de apoyo perimetrales y laterales y sellado en frío con silicona neutra, incluso cortes de vidrio y colocación de junquillos, según NTE-FVP-8

| Código | Ud | Descripción | Rendimiento | Precio | Importe |
|---|---|---|---|---|---|
| OGENO01.0050 | h | Oficial 1ª vidriería | 1.150 | 18.07 | 20.78 |
| PSGG08U123216039 | m² | Doble acristalamiento SGG CLIMALIT PLUS SILENCE con PLANITHERM XN 10*/12/33,1 (39dB) (material) | 1.006 | 147.15 | 148.03 |
| PGENP14.0467 | m | Sellado con silicona neutra | 7.000 | 0.98 | 6.86 |
| PSGG04 | u | Pequeño material | 1.500 | 1.25 | 1.88 |
| %CO | % | Costes indirectos | 3 % | 177.55 | 5.33 |
|  |  | Total |  |  | 182.88 |

###### E16ECESGG122 Con vidrio de capa baja emisividad - rango 40dB =< Rw < 45 dB

**USGG08P123216040** m² SGG CLIMALIT PLUS SILENCE con PLANITHERM XN 6*/16/44,1 40dB
Precio: 147.7
Doble acristalamiento SGG CLIMALIT PLUS SILENCE,formado por un vidrio bajo emisivo e incoloro SGG PLANITHERM XN de 6mm capa en cara 2 y un vidrio laminado acústico y de seguridad incoloro SGG STADIP SILENCE 44,1 de 8mm de espesor clasificado 2B2 según norma UNE-EN 12600, cámara de aire deshidratado de 16mm de espesor con perfil separador de aluminio y doble sellado perimetral, con U=1,4 W/m²K y RW (C; Ctr)=40 (-2;-6), fijación sobre carpintería con acuñado mediante calzos de apoyo perimetrales y laterales y sellado en frío con silicona neutra, incluso cortes de vidrio y colocación de junquillos, según NTE-FVP-8

| Código | Ud | Descripción | Rendimiento | Precio | Importe |
|---|---|---|---|---|---|
| OGENO01.0050 | h | Oficial 1ª vidriería | 1.150 | 18.07 | 20.78 |
| PSGG08U123216040 | m² | Doble acristalamiento SGG CLIMALIT PLUS SILENCE con PLANITHERM XN 6*/16/44,1 (40dB) (material) | 1.006 | 113.2 | 113.88 |
| PGENP14.0467 | m | Sellado con silicona neutra | 7.000 | 0.98 | 6.86 |
| PSGG04 | u | Pequeño material | 1.500 | 1.25 | 1.88 |
| %CO | % | Costes indirectos | 3 % | 143.40 | 4.30 |
|  |  | Total |  |  | 147.7 |

**USGG08P123216041** m² SGG CLIMALIT PLUS SILENCE con PLANITHERM XN 8*/12/44,1 40dB
Precio: 169.47
Doble acristalamiento SGG CLIMALIT PLUS SILENCE,formado por un vidrio bajo emisivo e incoloro SGG PLANITHERM XN de 8mm capa en cara 2 y un vidrio laminado acústico y de seguridad incoloro SGG STADIP SILENCE 44,1 de 8mm de espesor clasificado 2B2 según norma UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U123216041 | m² | Doble acristalamiento SGG CLIMALIT PLUS SILENCE con PLANITHERM XN 8*/12/44,1 (40dB) (material) | 1.006 | 134.2 | 135.01 |
| PGENP14.0467 | m | Sellado con silicona neutra | 7.000 | 0.98 | 6.86 |
| PSGG04 | u | Pequeño material | 1.500 | 1.25 | 1.88 |
| %CO | % | Costes indirectos | 3 % | 164.53 | 4.94 |
|  |  | Total |  |  | 169.47 |

**USGG08P123216042** m² SGG CLIMALIT PLUS SILENCE con PLANITHERM XN 8*/16/44,1 42dB
Precio: 170.5
Doble acristalamiento SGG CLIMALIT PLUS SILENCE,formado por un vidrio bajo emisivo e incoloro SGG PLANITHERM XN de 8mm capa en cara 2 y un vidrio laminado acústico y de seguridad incoloro SGG STADIP SILENCE 44,1 de 8mm de espesor, clasificado 2B2 según norma UNE-EN 12600, cámara de aire deshidratado de 16mm de espesor con perfil separador de aluminio y doble sellado perimetral, con U=1,4 W/m²K y RW (C; Ctr)=42 (-2;-5)(valor estimado), fijación sobre carpintería con acuñado mediante calzos de apoyo perimetrales y laterales y sellado en frío con silicona neutra, incluso cortes de vidrio y colocación de junquillos, según NTE-FVP-8

| Código | Ud | Descripción | Rendimiento | Precio | Importe |
|---|---|---|---|---|---|
| OGENO01.0050 | h | Oficial 1ª vidriería | 1.150 | 18.07 | 20.78 |
| PSGG08U123216042 | m² | Doble acristalamiento SGG CLIMALIT PLUS SILENCE con PLANITHERM XN 8*/16/44,1 (42dB) (material) | 1.006 | 135.2 | 136.01 |
| PGENP14.0467 | m | Sellado con silicona neutra | 7.000 | 0.98 | 6.86 |
| PSGG04 | u | Pequeño material | 1.500 | 1.25 | 1.88 |
| %CO | % | Costes indirectos | 3 % | 165.53 | 4.97 |
|  |  | Total |  |  | 170.5 |

**USGG08P123216043** m² SGG CLIMALIT PLUS SILENCE con PLANITHERM XN 10*/16/33,1 41dB
Precio: 183.92
Doble acristalamiento SGG CLIMALIT PLUS SILENCE,formado por un vidrio bajo emisivo e incoloro SGG PLANITHERM XN de 10mm capa en cara 2 y un vidrio laminado acústico y de seguridad incoloro SGG STADIP SILENCE 33,1 de 6mm de espesor, clasificado 2B2 según norma UNE-EN 12600, cámara de aire deshidratado de 16mm de espesor con perfil separador de aluminio y doble sellado perimetral, con U=1,4 W/m²K y RW (C; Ctr)=41 (-1;-5)(valor estimado), fijación sobre carpintería con acuñado mediante calzos de apoyo perimetrales y laterales y sellado en frío con silicona neutra, incluso cortes de vidrio y colocación de junquillos, según NTE-FVP-8

| Código | Ud | Descripción | Rendimiento | Precio | Importe |
|---|---|---|---|---|---|
| OGENO01.0050 | h | Oficial 1ª vidriería | 1.150 | 18.07 | 20.78 |
| PSGG08U123216043 | m² | Doble acristalamiento SGG CLIMALIT PLUS SILENCE con PLANITHERM XN 10*/16/33,1 (41dB) (material) | 1.006 | 148.15 | 149.04 |
| PGENP14.0467 | m | Sellado con silicona neutra | 7.000 | 0.98 | 6.86 |
| PSGG04 | u | Pequeño material | 1.500 | 1.25 | 1.88 |
| %CO | % | Costes indirectos | 3 % | 178.56 | 5.36 |
|  |  | Total |  |  | 183.92 |

**USGG08P123216044** m² SGG CLIMALIT PLUS SILENCE con PLANITHERM XN 10*/12/44,1 42dB
Precio: 188.11
Doble acristalamiento SGG CLIMALIT PLUS SILENCE,formado por un vidrio bajo emisivo e incoloro SGG PLANITHERM XN de 10mm capa en cara 2 y un vidrio laminado acústico y de seguridad incoloro SGG STADIP SILENCE 44,1 de 8mm de espesor, clasificado 2B2 según norma UNE-EN 12600, cámara de aire deshidratado de 12mm de espesor con perfil separador de aluminio y doble sellado perimetral, con U=1,6 W/m²K y RW (C; Ctr)=43 (-2;-6), fijación sobre carpintería con acuñado mediante calzos de apoyo perimetrales y laterales y sellado en frío con silicona neutra, incluso cortes de vidrio y colocación de junquillos, según NTE-FVP-8

| Código | Ud | Descripción | Rendimiento | Precio | Importe |
|---|---|---|---|---|---|
| OGENO01.0050 | h | Oficial 1ª vidriería | 1.150 | 18.07 | 20.78 |
| PSGG08U123216044 | m² | Doble acristalamiento SGG CLIMALIT PLUS SILENCE con PLANITHERM XN 10*/12/44,1 (42dB) (material) | 1.006 | 152.2 | 153.11 |
| PGENP14.0467 | m | Sellado con silicona neutra | 7.000 | 0.98 | 6.86 |
| PSGG04 | u | Pequeño material | 1.500 | 1.25 | 1.88 |
| %CO | % | Costes indirectos | 3 % | 182.63 | 5.48 |
|  |  | Total |  |  | 188.11 |

**USGG08P123216045** m² SGG CLIMALIT PLUS SILENCE con PLANITHERM XN 10*/16/44,1 43dB
Precio: 189.15
Doble acristalamiento SGG CLIMALIT PLUS SILENCE,formado por un vidrio bajo emisivo e incoloro SGG PLANITHERM XN de 10mm capa en cara 2 y un vidrio laminado acústico y de seguridad incoloro SGG STADIP SILENCE 44,1 de 8mm de espesor, clasificado 2B2 según norma UNE-EN 12600, cámara de aire deshidratado de 16mm de espesor con perfil separador de aluminio y doble sellado perimetral, con U=1,3W/m²K y RW (C; Ctr)=43 (-1;-5), fijación sobre carpintería con acuñado mediante calzos de apoyo perimetrales y laterales y sellado en frío con silicona neutra, incluso cortes de vidrio y colocación de junquillos, según NTE-FVP-8

| Código | Ud | Descripción | Rendimiento | Precio | Importe |
|---|---|---|---|---|---|
| OGENO01.0050 | h | Oficial 1ª vidriería | 1.150 | 18.07 | 20.78 |
| PSGG08U123216045 | m² | Doble acristalamiento SGG CLIMALIT PLUS SILENCE con PLANITHERM XN 10*/16/44,1 (43dB) (material) | 1.006 | 153.2 | 154.12 |
| PGENP14.0467 | m | Sellado con silicona neutra | 7.000 | 0.98 | 6.86 |
| PSGG04 | u | Pequeño material | 1.500 | 1.25 | 1.88 |
| %CO | % | Costes indirectos | 3 % | 183.64 | 5.51 |
|  |  | Total |  |  | 189.15 |

**USGG08P123216046** m² SGG CLIMALIT PLUS SILENCE con PLANITHERM XN 12*/12/44,1 44dB
Precio: 212.98
Doble acristalamiento SGG CLIMALIT PLUS SILENCE,formado por un vidrio bajo emisivo e incoloro SGG PLANITHERM XN de 12mm capa en cara 2 y un vidrio laminado acústico y de seguridad incoloro SGG STADIP SILENCE 44,1 de 8mm de espesor clasificado 2B2 según norma UNE-EN 12600, cámara de aire deshidratado de 12mm de espesor con perfil separador de aluminio y doble sellado perimetral, con U=1,6 W/m²K y RW (C; Ctr)=44(-1;-5), fijación sobre carpintería con acuñado mediante calzos de apoyo perimetrales y laterales y sellado en frío con silicona neutra, incluso cortes de vidrio y colocación de junquillos, según NTE-FVP-8

| Código | Ud | Descripción | Rendimiento | Precio | Importe |
|---|---|---|---|---|---|
| OGENO01.0050 | h | Oficial 1ª vidriería | 1.150 | 18.07 | 20.78 |
| PSGG08U123216046 | m² | Doble acristalamiento SGG CLIMALIT PLUS SILENCE con PLANITHERM XN 12*/12/44,1 (44dB) (material) | 1.006 | 176.2 | 177.26 |
| PGENP14.0467 | m | Sellado con silicona neutra | 7.000 | 0.98 | 6.86 |
| PSGG04 | u | Pequeño material | 1.500 | 1.25 | 1.88 |
| %CO | % | Costes indirectos | 3 % | 206.78 | 6.20 |
|  |  | Total |  |  | 212.98 |

###### E16ECESGG123 Con vidrio de capa baja emisividad - rango 45dB =< Rw

**USGG08P123216047** m² SGG CLIMALIT PLUS SILENCE con PLANITHERM XN 55,1*/20/44,1 46dB
Precio: 205.31
Doble acristalamiento SGG CLIMALIT PLUS SILENCE,formado por un vidrio bajo emisivo e incoloro SGG PLANITHERM XN sobre laminar STADIP SILENCE 55,1 de 10mm capa en cara 2 y un vidrio laminado acústico y de seguridad incoloro SGG STADIP SILENCE 44,1 de 8mm de espesor clasificado 2B2 según norma UNE-EN 12600, cámara de aire deshidratado de 20mm de espesor con perfil separador de aluminio y doble sellado perimetral, con U=1,4 W/m²K y RW (C; Ctr)=46 (-2;-6)(valor estimado), fijación sobre carpintería con acuñado mediante calzos de apoyo perimetrales y laterales y sellado en frío con silicona neutra, incluso cortes de vidrio y colocación de junquillos, según NTE-FVP-8

| Código | Ud | Descripción | Rendimiento | Precio | Importe |
|---|---|---|---|---|---|
| OGENO01.0050 | h | Oficial 1ª vidriería | 1.150 | 18.07 | 20.78 |
| PSGG08U123216047 | m² | Doble acristalamiento SGG CLIMALIT PLUS SILENCE con PLANITHERM XN 55,1*/20/ 44,1 (46dB) (material) | 1.006 | 168.8 | 169.81 |
| PGENP14.0467 | m | Sellado con silicona neutra | 7.000 | 0.98 | 6.86 |
| PSGG04 | u | Pequeño material | 1.500 | 1.25 | 1.88 |
| %CO | % | Costes indirectos | 3 % | 199.33 | 5.98 |
|  |  | Total |  |  | 205.31 |

**USGG08P123216048** m² SGG CLIMALIT PLUS SILENCE con PLANITHERM XN 44,1*/20/55,1 46dB
Precio: 211.72
Doble acristalamiento SGG CLIMALIT PLUS SILENCE,formado por un vidrio bajo emisivo e incoloro SGG PLANITHERM XN sobre laminar STADIP SILENCE 44,1 de 8mm capa en cara 2 y un vidrio laminado acústico y de seguridad incoloro SGG STADIP SILENCE 55,1 de 10mm de espesor clasificado 2B2 según norma UNE-EN 12600, cámara de aire deshidratado de 20mm de espesor con perfil separador de aluminio y doble sellado perimetral, con U=1,4 W/m²K y RW (C; Ctr)=46 (-2;-6)(valor estimado), fijación sobre carpintería con acuñado mediante calzos de apoyo perimetrales y laterales y sellado en frío con silicona neutra, incluso cortes de vidrio y colocación de junquillos, según NTE-FVP-8

| Código | Ud | Descripción | Rendimiento | Precio | Importe |
|---|---|---|---|---|---|
| OGENO01.0050 | h | Oficial 1ª vidriería | 1.150 | 18.07 | 20.78 |
| PSGG08U123216048 | m² | Doble acristalamiento SGG CLIMALIT PLUS SILENCE con PLANITHERM XN 44,1*/20/55,1 (46dB) (material) | 1.006 | 174.98 | 176.03 |
| PGENP14.0467 | m | Sellado con silicona neutra | 7.000 | 0.98 | 6.86 |
| PSGG04 | u | Pequeño material | 1.500 | 1.25 | 1.88 |
| %CO | % | Costes indirectos | 3 % | 205.55 | 6.17 |
|  |  | Total |  |  | 211.72 |

**USGG08P123216049** m² SGG CLIMALIT PLUS SILENCE con PLANITHERM XN 55,1*/16/44,1 45dB
Precio: 205.31
Doble acristalamiento SGG CLIMALIT PLUS SILENCE,formado por un vidrio bajo emisivo e incoloro SGG PLANITHERM XN sobre laminar STADIP SILENCE 55,1 de 10mm capa en cara 2 y un vidrio laminado acústico y de seguridad incoloro SGG STADIP SILENCE 44,1 de 8mm de espesor clasificado 2B2 según norma UNE-EN 12600, cámara de aire deshidratado de 16mm de espesor con perfil separador de aluminio y doble sellado perimetral, con U=1,3 W/m²K y RW (C; Ctr)=44 (-1;-6), fijación sobre carpintería con acuñado mediante calzos de apoyo perimetrales y laterales y sellado en frío con silicona neutra, incluso cortes de vidrio y colocación de junquillos, según NTE-FVP-8

| Código | Ud | Descripción | Rendimiento | Precio | Importe |
|---|---|---|---|---|---|
| OGENO01.0050 | h | Oficial 1ª vidriería | 1.150 | 18.07 | 20.78 |
| PSGG08U123216049 | m² | Doble acristalamiento SGG CLIMALIT PLUS SILENCE con PLANITHERM XN 55,1*/16/44,1 (45dB) (material) | 1.006 | 168.8 | 169.81 |
| PGENP14.0467 | m | Sellado con silicona neutra | 7.000 | 0.98 | 6.86 |
| PSGG04 | u | Pequeño material | 1.500 | 1.25 | 1.88 |
| %CO | % | Costes indirectos | 3 % | 199.33 | 5.98 |
|  |  | Total |  |  | 205.31 |

###### E16ECESGG13 Con vidrio de capa de control solar y baja emisividad

###### E16ECESGG131 Con vidrio de capa de control solar y baja emisividad - rango 35dB =< Rw < 40 dB

**USGG08P123217001** m² SGG CLIMALIT PLUS SILENCE con PLANITHERM "S" 4*/12/33,1 36dB
Precio: 132.52
Doble acristalamiento SGG CLIMALIT PLUS SILENCE,formado por un vidrio bajo emisivo e incoloro SGG PLANITHERM "S" de 4mm capa en cara 2 y un vidrio laminado acústico y de seguridad incoloro SGG STADIP SILENCE 33,1 de 6mm de espesor clasificado 2B2 según norma UNE-EN 12600, cámara de aire deshidratado de 12mm de espesor con perfil separador de aluminio y doble sellado perimetral, con U=1,8 W/m²K y RW (C; Ctr)=36 (-1;-4), fijación sobre carpintería con acuñado mediante calzos de apoyo perimetrales y laterales y sellado en frío con silicona neutra, incluso cortes de vidrio y colocación de junquillos, según NTE-FVP-8

| Código | Ud | Descripción | Rendimiento | Precio | Importe |
|---|---|---|---|---|---|
| OGENO01.0050 | h | Oficial 1ª vidriería | 1.150 | 18.07 | 20.78 |
| PSGG08U123217001 | m² | Doble acristalamiento SGG CLIMALIT PLUS SILENCE con PLANITHERM "S" 4*/12/33,1 (36dB) (material; 13/10/2008) | 1.006 | 98.55 | 99.14 |
| PGENP14.0467 | m | Sellado con silicona neutra | 7.000 | 0.98 | 6.86 |
| PSGG04 | u | Pequeño material | 1.500 | 1.25 | 1.88 |
| %CO | % | Costes indirectos | 3 % | 128.66 | 3.86 |
|  |  | Total |  |  | 132.52 |

**USGG08P123217002** m² SGG CLIMALIT PLUS SILENCE con PLANITHERM "S" 6*/12/33,1 37dB
Precio: 143.5
Doble acristalamiento SGG CLIMALIT PLUS SILENCE,formado por un vidrio bajo emisivo e incoloro SGG PLANITHERM "S" de 6mm capa en cara 2 y un vidrio laminado acústico y de seguridad incoloro SGG STADIP SILENCE 33,1 de 6mm de espesor clasificado 2B2 según norma UNE-EN 12600, cámara de aire deshidratado de 12mm de espesor con perfil separador de aluminio y doble sellado perimetral, con U=1,8 W/m²K y RW (C; Ctr)=37 (-1;-5), fijación sobre carpintería con acuñado mediante calzos de apoyo perimetrales y laterales y sellado en frío con silicona neutra, incluso cortes de vidrio y colocación de junquillos, según NTE-FVP-8

| Código | Ud | Descripción | Rendimiento | Precio | Importe |
|---|---|---|---|---|---|
| OGENO01.0050 | h | Oficial 1ª vidriería | 1.150 | 18.07 | 20.78 |
| PSGG08U123217002 | m² | Doble acristalamiento SGG CLIMALIT PLUS SILENCE con PLANITHERM "S" 6*/12/33,1 (37dB) (material; 13/10/2008) | 1.006 | 109.15 | 109.80 |
| PGENP14.0467 | m | Sellado con silicona neutra | 7.000 | 0.98 | 6.86 |
| PSGG04 | u | Pequeño material | 1.500 | 1.25 | 1.88 |
| %CO | % | Costes indirectos | 3 % | 139.32 | 4.18 |
|  |  | Total |  |  | 143.5 |

**USGG08P123217004** m² SGG CLIMALIT PLUS SILENCE con PLANITHERM "S" 6*/12/44,1 38dB
Precio: 148.74
Doble acristalamiento SGG CLIMALIT PLUS SILENCE,formado por un vidrio bajo emisivo e incoloro SGG PLANITHERM "S" de 6mm capa en cara 2 y un vidrio laminado acústico y de seguridad incoloro SGG STADIP SILENCE 44,1 de 8mm de espesor clasificado 2B2 según norma UNE-EN 12600, cámara de aire deshidratado de 12mm de espesor con perfil separador de aluminio y doble sellado perimetral, con U=1,8 W/m²K y RW (C; Ctr)=38 (-1;-4), fijación sobre carpintería con acuñado mediante calzos de apoyo perimetrales y laterales y sellado en frío con silicona neutra, incluso cortes de vidrio y colocación de junquillos, según NTE-FVP-8

| Código | Ud | Descripción | Rendimiento | Precio | Importe |
|---|---|---|---|---|---|
| OGENO01.0050 | h | Oficial 1ª vidriería | 1.150 | 18.07 | 20.78 |
| PSGG08U123217004 | m² | Doble acristalamiento SGG CLIMALIT PLUS SILENCE con PLANITHERM "S" 6*/12/44,1 (40dB) (material; 13/10/2008) | 1.006 | 114.2 | 114.89 |
| PGENP14.0467 | m | Sellado con silicona neutra | 7.000 | 0.98 | 6.86 |
| PSGG04 | u | Pequeño material | 1.500 | 1.25 | 1.88 |
| %CO | % | Costes indirectos | 3 % | 144.41 | 4.33 |
|  |  | Total |  |  | 148.74 |

**USGG08P1232170018** m² SGG CLIMALIT PLUS SILENCE con PLANITHERM 4S 4*/12/33.1Si 34dB
Precio: 143.77
Doble acristalamiento SGG CLIMALIT PLUS SILENCE,formado por un vidrio bajo emisivo e incoloro SGG PLANITHERM 4S de 4mm capa en cara 2 y un vidrio laminado acústico y de seguridad incoloro SGG STADIP SILENCE 33.1 de 6mm de espesor clasificado 2B2 según norma UNE-EN 12600, cámara de aire deshidratado de 12mm de espesor con perfil separador de aluminio y doble sellado perimetral, con U=1,6 W/m²K y RW (C; Ctr)= 34(-1;-5) (dato estimado a partir de ensayos similares), fijación sobre carpintería con acuñado mediante calzos de apoyo perimetrales y laterales y sellado en frío con silicona neutra, incluso cortes de vidrio y colocación de junquillos, según NTE-FVP-8

| Código | Ud | Descripción | Rendimiento | Precio | Importe |
|---|---|---|---|---|---|
| OGENO01.0050 | h | Oficial 1ª vidriería | 1.150 | 18.07 | 20.78 |
| PSGG08U1232170018 | m² | Doble acristalamiento SGG CLIMALIT PLUS SILENCE con PLANITHERM 4S 4*/12/33.1Si (34dB) (material) | 1.006 | 109.4 | 110.06 |
| PGENP14.0467 | m | Sellado con silicona neutra | 7.000 | 0.98 | 6.86 |
| PSGG04 | u | Pequeño material | 1.500 | 1.25 | 1.88 |
| %CO | % | Costes indirectos | 3 % | 139.58 | 4.19 |
|  |  | Total |  |  | 143.77 |

**USGG08P1232170019** m² SGG CLIMALIT PLUS SILENCE con PLANITHERM 4S 6*/12/33.1Si 38dB
Precio: 155.26
Doble acristalamiento SGG CLIMALIT PLUS SILENCE,formado por un vidrio bajo emisivo e incoloro SGG PLANITHERM 4S de 6mm capa en cara 2 y un vidrio laminado acústico y de seguridad incoloro SGG STADIP SILENCE 33,1 de 6mm de espesor clasificado 2B2 según norma UNE-EN 12600, cámara de aire deshidratado de 12mm de espesor con perfil separador de aluminio y doble sellado perimetral, con U=1,5 W/m²K y RW (C; Ctr)=38 (-3;-7) (dato estimado a partir de ensayos similares), fijación sobre carpintería con acuñado mediante calzos de apoyo perimetrales y laterales y sellado en frío con silicona neutra, incluso cortes de vidrio y colocación de junquillos, según NTE-FVP-8

| Código | Ud | Descripción | Rendimiento | Precio | Importe |
|---|---|---|---|---|---|
| OGENO01.0050 | h | Oficial 1ª vidriería | 1.150 | 18.07 | 20.78 |
| PSGG08U1232170019 | m² | Doble acristalamiento SGG CLIMALIT PLUS SILENCE con PLANITHERM 4S 6*/12/33.1Si (38dB) (material) | 1.006 | 120.5 | 121.22 |
| PGENP14.0467 | m | Sellado con silicona neutra | 7.000 | 0.98 | 6.86 |
| PSGG04 | u | Pequeño material | 1.500 | 1.25 | 1.88 |
| %CO | % | Costes indirectos | 3 % | 150.74 | 4.52 |
|  |  | Total |  |  | 155.26 |

**USGG08P1232170020** m² SGG CLIMALIT PLUS SILENCE con PLANITHERM 4S 6*/12/44.1Si 38dB
Precio: 155.91
Doble acristalamiento SGG CLIMALIT PLUS SILENCE,formado por un vidrio bajo emisivo e incoloro SGG PLANITHERM 4S de 6mm capa en cara 2 y un vidrio laminado acústico y de seguridad incoloro SGG STADIP SILENCE 44,1 de 8mm de espesor clasificado 2B2 según norma UNE-EN 12600, cámara de aire deshidratado de 12mm de espesor con perfil separador de aluminio y doble sellado perimetral, con U=1,5 W/m²K y RW (C; Ctr)=38 (-1;-4) (dato ensayado), fijación sobre carpintería con acuñado mediante calzos de apoyo perimetrales y laterales y sellado en frío con silicona neutra, incluso cortes de vidrio y colocación de junquillos, según NTE-FVP-8

| Código | Ud | Descripción | Rendimiento | Precio | Importe |
|---|---|---|---|---|---|
| OGENO01.0050 | h | Oficial 1ª vidriería | 1.150 | 18.07 | 20.78 |
| PSGG08U1232170020 | m² | Doble acristalamiento SGG CLIMALIT PLUS SILENCE con PLANITHERM 4S 6*/12/44.1Si (38dB) (material) | 1.006 | 121.12 | 121.85 |
| PGENP14.0467 | m | Sellado con silicona neutra | 7.000 | 0.98 | 6.86 |
| PSGG04 | u | Pequeño material | 1.500 | 1.25 | 1.88 |
| %CO | % | Costes indirectos | 3 % | 151.37 | 4.54 |
|  |  | Total |  |  | 155.91 |

**USGG08P123217006** m² SGG CLIMALIT PLUS SILENCE con PLANISTAR ONE 4*/12/33,1 36dB
Precio: 148.9
Doble acristalamiento SGG CLIMALIT PLUS SILENCE,formado por un vidrio bajo emisivo e incoloro SGG PLANISTAR ONE de 4mm capa en cara 2 y un vidrio laminado acústico y de seguridad incoloro SGG STADIP SILENCE 33,1 de 6mm de espesor clasificado 2B2 según norma UNE-EN 12600, cámara de aire deshidratado de 12mm de espesor con perfil separador de aluminio y doble sellado perimetral, con U=1,5 W/m²K y RW (C; Ctr)=34 (-1;-4), fijación sobre carpintería con acuñado mediante calzos de apoyo perimetrales y laterales y sellado en frío con silicona neutra, incluso cortes de vidrio y colocación de junquillos, según NTE-FVP-8

| Código | Ud | Descripción | Rendimiento | Precio | Importe |
|---|---|---|---|---|---|
| OGENO01.0050 | h | Oficial 1ª vidriería | 1.150 | 18.07 | 20.78 |
| PSGG08U123217006 | m² | Doble acristalamiento SGG CLIMALIT PLUS SILENCE con PLANISTAR ONE 4*/12/33,1 (36dB) (material; 13/10/2008) | 1.006 | 114.35 | 115.04 |
| PGENP14.0467 | m | Sellado con silicona neutra | 7.000 | 0.98 | 6.86 |
| PSGG04 | u | Pequeño material | 1.500 | 1.25 | 1.88 |
| %CO | % | Costes indirectos | 3 % | 144.56 | 4.34 |
|  |  | Total |  |  | 148.9 |

**USGG08P123217007** m² SGG CLIMALIT PLUS SILENCE con PLANISTAR ONE 6*/12/33,1 37dB
Precio: 164.71
Doble acristalamiento SGG CLIMALIT PLUS SILENCE,formado por un vidrio bajo emisivo e incoloro SGG PLANISTAR ONE de 6mm capa en cara 2 y un vidrio laminado acústico y de seguridad incoloro SGG STADIP SILENCE 33,1 de 6mm de espesor clasificado 2B2 según norma UNE-EN 12600, cámara de aire deshidratado de 12mm de espesor con perfil separador de aluminio y doble sellado perimetral, con U=1,5 W/m²K y RW (C; Ctr)=37 (-1;-5), fijación sobre carpintería con acuñado mediante calzos de apoyo perimetrales y laterales y sellado en frío con silicona neutra, incluso cortes de vidrio y colocación de junquillos, según NTE-FVP-8

| Código | Ud | Descripción | Rendimiento | Precio | Importe |
|---|---|---|---|---|---|
| OGENO01.0050 | h | Oficial 1ª vidriería | 1.150 | 18.07 | 20.78 |
| PSGG08U123217007 | m² | Doble acristalamiento SGG CLIMALIT PLUS SILENCE con PLANISTAR ONE 6*/12/33,1 (37dB) (material; 13/10/2008) | 1.006 | 129.61 | 130.39 |
| PGENP14.0467 | m | Sellado con silicona neutra | 7.000 | 0.98 | 6.86 |
| PSGG04 | u | Pequeño material | 1.500 | 1.25 | 1.88 |
| %CO | % | Costes indirectos | 3 % | 159.91 | 4.80 |
|  |  | Total |  |  | 164.71 |

**USGG08P123217008** m² SGG CLIMALIT PLUS SILENCE con PLANISTAR ONE 8*/12/33,1 38dB
Precio: 192.41
Doble acristalamiento SGG CLIMALIT PLUS SILENCE,formado por un vidrio bajo emisivo e incoloro SGG PLANISTAR ONE de 8mm capa en cara 2 y un vidrio laminado acústico y de seguridad incoloro SGG STADIP SILENCE 33,1 de 6mm de espesor clasificado 2B2 según norma UNE-EN 12600, cámara de aire deshidratado de 12mm de espesor con perfil separador de aluminio y doble sellado perimetral, con U=1,5 W/m²K y RW (C; Ctr)=38 (-1;-5), fijación sobre carpintería con acuñado mediante calzos de apoyo perimetrales y laterales y sellado en frío con silicona neutra, incluso cortes de vidrio y colocación de junquillos, según NTE-FVP-8

| Código | Ud | Descripción | Rendimiento | Precio | Importe |
|---|---|---|---|---|---|
| OGENO01.0050 | h | Oficial 1ª vidriería | 1.150 | 18.07 | 20.78 |
| PSGG08U123217008 | m² | Doble acristalamiento SGG CLIMALIT PLUS SILENCE con PLANISTAR ONE 8*/12/33,1 (38dB) (material; 13/10/2008) | 1.006 | 156.35 | 157.29 |
| PGENP14.0467 | m | Sellado con silicona neutra | 7.000 | 0.98 | 6.86 |
| PSGG04 | u | Pequeño material | 1.500 | 1.25 | 1.88 |
| %CO | % | Costes indirectos | 3 % | 186.81 | 5.60 |
|  |  | Total |  |  | 192.41 |

**USGG08P123217010** m² SGG CLIMALIT PLUS SILENCE con PLANISTAR ONE 6*/12/44,1 38dB
Precio: 169.94
Doble acristalamiento SGG CLIMALIT PLUS SILENCE,formado por un vidrio bajo emisivo e incoloro SGG PLANISTAR ONE de 6mm capa en cara 2 y un vidrio laminado acústico y de seguridad incoloro SGG STADIP SILENCE 44,1 de 8mm de espesor clasificado 2B2 según norma UNE-EN 12600, cámara de aire deshidratado de 12mm de espesor con perfil separador de aluminio y doble sellado perimetral, con U=1,5 W/m²K y RW (C; Ctr)=38 (-1;-4), fijación sobre carpintería con acuñado mediante calzos de apoyo perimetrales y laterales y sellado en frío con silicona neutra, incluso cortes de vidrio y colocación de junquillos, según NTE-FVP-8

| Código | Ud | Descripción | Rendimiento | Precio | Importe |
|---|---|---|---|---|---|
| OGENO01.0050 | h | Oficial 1ª vidriería | 1.150 | 18.07 | 20.78 |
| PSGG08U123217010 | m² | Doble acristalamiento SGG CLIMALIT PLUS SILENCE con PLANISTAR ONE 6*/12/44,1 (40dB) (material; 13/10/2008) | 1.006 | 134.66 | 135.47 |
| PGENP14.0467 | m | Sellado con silicona neutra | 7.000 | 0.98 | 6.86 |
| PSGG04 | u | Pequeño material | 1.500 | 1.25 | 1.88 |
| %CO | % | Costes indirectos | 3 % | 164.99 | 4.95 |
|  |  | Total |  |  | 169.94 |

**USGG08P123217014** m² SGG CLIMALIT PLUS SILENCE con PLANISTAR ONE 10*/12/33,1 39dB
Precio: 213.86
Doble acristalamiento SGG CLIMALIT PLUS SILENCE,formado por un vidrio bajo emisivo e incoloro SGG PLANISTAR ONE de 10mm capa en cara 2 y un vidrio laminado acústico y de seguridad incoloro SGG STADIP SILENCE 33,1 de 6mm de espesor, clasificado 2B2 según norma UNE-EN 12600, cámara de aire deshidratado de 12mm de espesor con perfil separador de aluminio y doble sellado perimetral, con U=1,5 W/m²K y RW (C; Ctr)=39 (0;-4), fijación sobre carpintería con acuñado mediante calzos de apoyo perimetrales y laterales y sellado en frío con silicona neutra, incluso cortes de vidrio y colocación de junquillos, según NTE-FVP-8

| Código | Ud | Descripción | Rendimiento | Precio | Importe |
|---|---|---|---|---|---|
| OGENO01.0050 | h | Oficial 1ª vidriería | 1.150 | 18.07 | 20.78 |
| PSGG08U123217014 | m² | Doble acristalamiento SGG CLIMALIT PLUS SILENCE con PLANISTAR ONE 10*/12/33,1 (39dB) (material; 13/10/2008) | 1.006 | 177.05 | 178.11 |
| PGENP14.0467 | m | Sellado con silicona neutra | 7.000 | 0.98 | 6.86 |
| PSGG04 | u | Pequeño material | 1.500 | 1.25 | 1.88 |
| %CO | % | Costes indirectos | 3 % | 207.63 | 6.23 |
|  |  | Total |  |  | 213.86 |

###### E16ECESGG132 Con vidrio de capa de control solar y baja emisividad - rango 40dB =< Rw < 45 dB

**USGG08P123217003** m² SGG CLIMALIT PLUS SILENCE con PLANITHERM "S" 6*/16/33,1 40dB
Precio: 144.54
Doble acristalamiento SGG CLIMALIT PLUS SILENCE,formado por un vidrio bajo emisivo e incoloro SGG PLANITHERM "S" de 6mm capa en cara 2 y un vidrio laminado acústico y de seguridad incoloro SGG STADIP SILENCE 33,1 de 6mm de espesor clasificado 2B2 según norma UNE-EN 12600, cámara de aire deshidratado de 16mm de espesor con perfil separador de aluminio y doble sellado perimetral, con U=1,5 W/m²K y RW (C; Ctr)=40 (-2;-6), fijación sobre carpintería con acuñado mediante calzos de apoyo perimetrales y laterales y sellado en frío con silicona neutra, incluso cortes de vidrio y colocación de junquillos, según NTE-FVP-8

| Código | Ud | Descripción | Rendimiento | Precio | Importe |
|---|---|---|---|---|---|
| OGENO01.0050 | h | Oficial 1ª vidriería | 1.150 | 18.07 | 20.78 |
| PSGG08U123217003 | m² | Doble acristalamiento SGG CLIMALIT PLUS SILENCE con PLANITHERM "S" 6*/16/33,1 (40dB) (material; 13/10/2008) | 1.006 | 110.15 | 110.81 |
| PGENP14.0467 | m | Sellado con silicona neutra | 7.000 | 0.98 | 6.86 |
| PSGG04 | u | Pequeño material | 1.500 | 1.25 | 1.88 |
| %CO | % | Costes indirectos | 3 % | 140.33 | 4.21 |
|  |  | Total |  |  | 144.54 |

**USGG08P123217005** m² SGG CLIMALIT PLUS SILENCE con PLANITHERM "S" 6*/16/44,1 40dB
Precio: 149.77
Doble acristalamiento SGG CLIMALIT PLUS SILENCE,formado por un vidrio bajo emisivo e incoloro SGG PLANITHERM "S" de 6mm capa en cara 2 y un vidrio laminado acústico y de seguridad incoloro SGG STADIP SILENCE 44,1 de 8mm de espesor clasificado 2B2 según norma UNE-EN 12600, cámara de aire deshidratado de 16mm de espesor con perfil separador de aluminio y doble sellado perimetral, con U=1,5 W/m²K y RW (C; Ctr)=38 (-1;-4), fijación sobre carpintería con acuñado mediante calzos de apoyo perimetrales y laterales y sellado en frío con silicona neutra, incluso cortes de vidrio y colocación de junquillos, según NTE-FVP-8

| Código | Ud | Descripción | Rendimiento | Precio | Importe |
|---|---|---|---|---|---|
| OGENO01.0050 | h | Oficial 1ª vidriería | 1.150 | 18.07 | 20.78 |
| PSGG08U123217005 | m² | Doble acristalamiento SGG CLIMALIT PLUS SILENCE con PLANITHERM "S" 6*/16/44,1 (40dB) (material; 13/10/2008) | 1.006 | 115.2 | 115.89 |
| PGENP14.0467 | m | Sellado con silicona neutra | 7.000 | 0.98 | 6.86 |
| PSGG04 | u | Pequeño material | 1.500 | 1.25 | 1.88 |
| %CO | % | Costes indirectos | 3 % | 145.41 | 4.36 |
|  |  | Total |  |  | 149.77 |

**USGG08P123217021** m² SGG CLIMALIT PLUS SILENCE con PLANITHERM 4S 6*/16/33.1Si 38dB
Precio: 158.74
Doble acristalamiento SGG CLIMALIT PLUS SILENCE,formado por un vidrio bajo emisivo e incoloro SGG PLANITHERM 4S de 6mm capa en cara 2 y un vidrio laminado acústico y de seguridad incoloro SGG STADIP SILENCE 33.1 de 6mm de espesor clasificado 2B2 según norma UNE-EN 12600, cámara de aire deshidratado de 16mm de espesor con perfil separador de aluminio y doble sellado perimetral, con U=1,3 W/m²K y RW (C; Ctr)= 38(-2;-6) (dato estimado a partir de ensayos similares), fijación sobre carpintería con acuñado mediante calzos de apoyo perimetrales y laterales y sellado en frío con silicona neutra, incluso cortes de vidrio y colocación de junquillos, según NTE-FVP-8

| Código | Ud | Descripción | Rendimiento | Precio | Importe |
|---|---|---|---|---|---|
| OGENO01.0050 | h | Oficial 1ª vidriería | 1.150 | 18.07 | 20.78 |
| PSGG08P123217021 | m² | Doble acristalamiento SGG CLIMALIT PLUS SILENCE con PLANITHERM 4S 6*/16/33.1Si (38dB) (material) | 1.006 | 123.86 | 124.60 |
| PGENP14.0467 | m | Sellado con silicona neutra | 7.000 | 0.98 | 6.86 |
| PSGG04 | u | Pequeño material | 1.500 | 1.25 | 1.88 |
| %CO | % | Costes indirectos | 3 % | 154.12 | 4.62 |
|  |  | Total |  |  | 158.74 |

**USGG08P123217022** m² SGG CLIMALIT PLUS SILENCE con PLANITHERM 4S 6*/16/44.1Si 40dB
Precio: 163.78
Doble acristalamiento SGG CLIMALIT PLUS SILENCE,formado por un vidrio bajo emisivo e incoloro SGG PLANITHERM 4S de 6mm capa en cara 2 y un vidrio laminado acústico y de seguridad incoloro SGG STADIP SILENCE 44,1 de 8mm de espesor clasificado 2B2 según norma UNE-EN 12600, cámara de aire deshidratado de 16mm de espesor con perfil separador de aluminio y doble sellado perimetral, con U=1,4 W/m²K y RW (C; Ctr)=40 (-2;-6), fijación sobre carpintería con acuñado mediante calzos de apoyo perimetrales y laterales y sellado en frío con silicona neutra, incluso cortes de vidrio y colocación de junquillos, según NTE-FVP-8

| Código | Ud | Descripción | Rendimiento | Precio | Importe |
|---|---|---|---|---|---|
| OGENO01.0050 | h | Oficial 1ª vidriería | 1.150 | 18.07 | 20.78 |
| PSGG08P123217022 | m² | Doble acristalamiento SGG CLIMALIT PLUS SILENCE con PLANITHERM 4S 6*/16/44.1Si (40dB) (material) | 1.006 | 128.72 | 129.49 |
| PGENP14.0467 | m | Sellado con silicona neutra | 7.000 | 0.98 | 6.86 |
| PSGG04 | u | Pequeño material | 1.500 | 1.25 | 1.88 |
| %CO | % | Costes indirectos | 3 % | 159.01 | 4.77 |
|  |  | Total |  |  | 163.78 |

**USGG08P123217009** m² SGG CLIMALIT PLUS SILENCE con PLANISTAR ONE 6*/16/33,1 40dB
Precio: 165.74
Doble acristalamiento SGG CLIMALIT PLUS SILENCE,formado por un vidrio bajo emisivo e incoloro SGG PLANISTAR ONE de 6mm capa en cara 2 y un vidrio laminado acústico y de seguridad incoloro SGG STADIP SILENCE 33,1 de 6mm de espesor clasificado 2B2 según norma UNE-EN 12600, cámara de aire deshidratado de 16mm de espesor con perfil separador de aluminio y doble sellado perimetral, con U=1,3 W/m²K y RW (C; Ctr)=40 (-2;-6), fijación sobre carpintería con acuñado mediante calzos de apoyo perimetrales y laterales y sellado en frío con silicona neutra, incluso cortes de vidrio y colocación de junquillos, según NTE-FVP-8

| Código | Ud | Descripción | Rendimiento | Precio | Importe |
|---|---|---|---|---|---|
| OGENO01.0050 | h | Oficial 1ª vidriería | 1.150 | 18.07 | 20.78 |
| PSGG08U123217009 | m² | Doble acristalamiento SGG CLIMALIT PLUS SILENCE con PLANISTAR ONE 6*/16/33,1 (40dB) (material; 13/10/2008) | 1.006 | 130.61 | 131.39 |
| PGENP14.0467 | m | Sellado con silicona neutra | 7.000 | 0.98 | 6.86 |
| PSGG04 | u | Pequeño material | 1.500 | 1.25 | 1.88 |
| %CO | % | Costes indirectos | 3 % | 160.91 | 4.83 |
|  |  | Total |  |  | 165.74 |

**USGG08P123217011** m² SGG CLIMALIT PLUS SILENCE con PLANISTAR ONE 6*/16/44,1 40dB
Precio: 170.97
Doble acristalamiento SGG CLIMALIT PLUS SILENCE,formado por un vidrio bajo emisivo e incoloro SGG PLANISTAR ONE de 6mm capa en cara 2 y un vidrio laminado acústico y de seguridad incoloro SGG STADIP SILENCE 44,1 de 8mm de espesor clasificado 2B2 según norma UNE-EN 12600, cámara de aire deshidratado de 16mm de espesor con perfil separador de aluminio y doble sellado perimetral, con U=1,3 W/m²K y RW (C; Ctr)=40 (-2;-6), fijación sobre carpintería con acuñado mediante calzos de apoyo perimetrales y laterales y sellado en frío con silicona neutra, incluso cortes de vidrio y colocación de junquillos, según NTE-FVP-8

| Código | Ud | Descripción | Rendimiento | Precio | Importe |
|---|---|---|---|---|---|
| OGENO01.0050 | h | Oficial 1ª vidriería | 1.150 | 18.07 | 20.78 |
| PSGG08U123217011 | m² | Doble acristalamiento SGG CLIMALIT PLUS SILENCE con PLANISTAR ONE 6*/16/44,1 (40dB) (material; 13/10/2008) | 1.006 | 135.66 | 136.47 |
| PGENP14.0467 | m | Sellado con silicona neutra | 7.000 | 0.98 | 6.86 |
| PSGG04 | u | Pequeño material | 1.500 | 1.25 | 1.88 |
| %CO | % | Costes indirectos | 3 % | 165.99 | 4.98 |
|  |  | Total |  |  | 170.97 |

**USGG08P123217012** m² SGG CLIMALIT PLUS SILENCE con PLANISTAR ONE 8*/12/44,1 40dB
Precio: 197.65
Doble acristalamiento SGG CLIMALIT PLUS SILENCE,formado por un vidrio bajo emisivo e incoloro SGG PLANISTAR ONE de 8mm capa en cara 2 y un vidrio laminado acústico y de seguridad incoloro SGG STADIP SILENCE 44,1 de 8mm de espesor clasificado 2B2 según norma UNE-EN 12600, cámara de aire deshidratado de 12mm de espesor con perfil separador de aluminio y doble sellado perimetral, con U=1,5 W/m²K y RW (C; Ctr)=40 (-1;-5), fijación sobre carpintería con acuñado mediante calzos de apoyo perimetrales y laterales y sellado en frío con silicona neutra, incluso cortes de vidrio y colocación de junquillos, según NTE-FVP-8

| Código | Ud | Descripción | Rendimiento | Precio | Importe |
|---|---|---|---|---|---|
| OGENO01.0050 | h | Oficial 1ª vidriería | 1.150 | 18.07 | 20.78 |
| PSGG08U123217012 | m² | Doble acristalamiento SGG CLIMALIT PLUS SILENCE con PLANISTAR ONE 8*/12/44,1 (40dB) (material; 13/10/2008) | 1.006 | 161.4 | 162.37 |
| PGENP14.0467 | m | Sellado con silicona neutra | 7.000 | 0.98 | 6.86 |
| PSGG04 | u | Pequeño material | 1.500 | 1.25 | 1.88 |
| %CO | % | Costes indirectos | 3 % | 191.89 | 5.76 |
|  |  | Total |  |  | 197.65 |

**USGG08P123217013** m² SGG CLIMALIT PLUS SILENCE con PLANISTAR ONE 8*/16/44,1 42dB
Precio: 198.68
Doble acristalamiento SGG CLIMALIT PLUS SILENCE,formado por un vidrio bajo emisivo e incoloro SGG PLANISTAR ONE de 8mm capa en cara 2 y un vidrio laminado acústico y de seguridad incoloro SGG STADIP SILENCE 44,1 de 8mm de espesor, clasificado 2B2 según norma UNE-EN 12600, cámara de aire deshidratado de 16mm de espesor con perfil separador de aluminio y doble sellado perimetral, con U=1,3 W/m²K y RW (C; Ctr)=42 (-2;-5), fijación sobre carpintería con acuñado mediante calzos de apoyo perimetrales y laterales y sellado en frío con silicona neutra, incluso cortes de vidrio y colocación de junquillos, según NTE-FVP-8

| Código | Ud | Descripción | Rendimiento | Precio | Importe |
|---|---|---|---|---|---|
| OGENO01.0050 | h | Oficial 1ª vidriería | 1.150 | 18.07 | 20.78 |
| PSGG08U123217013 | m² | Doble acristalamiento SGG CLIMALIT PLUS SILENCE con PLANISTAR ONE 8*/16/44,1 (42dB) (material; 13/10/2008) | 1.006 | 162.4 | 163.37 |
| PGENP14.0467 | m | Sellado con silicona neutra | 7.000 | 0.98 | 6.86 |
| PSGG04 | u | Pequeño material | 1.500 | 1.25 | 1.88 |
| %CO | % | Costes indirectos | 3 % | 192.89 | 5.79 |
|  |  | Total |  |  | 198.68 |

**USGG08P123217015** m² SGG CLIMALIT PLUS SILENCE con PLANISTAR ONE 10*/16/33,1 41dB
Precio: 214.9
Doble acristalamiento SGG CLIMALIT PLUS SILENCE,formado por un vidrio bajo emisivo e incoloro SGG PLANISTAR ONE de 10mm capa en cara 2 y un vidrio laminado acústico y de seguridad incoloro SGG STADIP SILENCE 33,1 de 6mm de espesor, clasificado 2B2 según norma UNE-EN 12600, cámara de aire deshidratado de 16mm de espesor con perfil separador de aluminio y doble sellado perimetral, con U=1,3 W/m²K y RW (C; Ctr)=41 (-1;-5), fijación sobre carpintería con acuñado mediante calzos de apoyo perimetrales y laterales y sellado en frío con silicona neutra, incluso cortes de vidrio y colocación de junquillos, según NTE-FVP-8

| Código | Ud | Descripción | Rendimiento | Precio | Importe |
|---|---|---|---|---|---|
| OGENO01.0050 | h | Oficial 1ª vidriería | 1.150 | 18.07 | 20.78 |
| PSGG08U123217015 | m² | Doble acristalamiento SGG CLIMALIT PLUS SILENCE con PLANISTAR ONE 10*/16/33,1 (41dB) (material; 13/10/2008) | 1.006 | 178.05 | 179.12 |
| PGENP14.0467 | m | Sellado con silicona neutra | 7.000 | 0.98 | 6.86 |
| PSGG04 | u | Pequeño material | 1.500 | 1.25 | 1.88 |
| %CO | % | Costes indirectos | 3 % | 208.64 | 6.26 |
|  |  | Total |  |  | 214.9 |

**USGG08P123217016** m² SGG CLIMALIT PLUS SILENCE con PLANISTAR ONE 10*/12/44,1 42dB
Precio: 219.09
Doble acristalamiento SGG CLIMALIT PLUS SILENCE,formado por un vidrio bajo emisivo e incoloro SGG PLANISTAR ONE de 10mm capa en cara 2 y un vidrio laminado acústico y de seguridad incoloro SGG STADIP SILENCE 44,1 de 8mm de espesor, clasificado 2B2 según norma UNE-EN 12600, cámara de aire deshidratado de 12mm de espesor con perfil separador de aluminio y doble sellado perimetral, con U=1,5 W/m²K y RW (C; Ctr)=42 (-1;-5), fijación sobre carpintería con acuñado mediante calzos de apoyo perimetrales y laterales y sellado en frío con silicona neutra, incluso cortes de vidrio y colocación de junquillos, según NTE-FVP-8

| Código | Ud | Descripción | Rendimiento | Precio | Importe |
|---|---|---|---|---|---|
| OGENO01.0050 | h | Oficial 1ª vidriería | 1.150 | 18.07 | 20.78 |
| PSGG08U123217016 | m² | Doble acristalamiento SGG CLIMALIT PLUS SILENCE con PLANISTAR ONE 10*/12/44,1 (42dB) (material; 13/10/2008) | 1.006 | 182.1 | 183.19 |
| PGENP14.0467 | m | Sellado con silicona neutra | 7.000 | 0.98 | 6.86 |
| PSGG04 | u | Pequeño material | 1.500 | 1.25 | 1.88 |
| %CO | % | Costes indirectos | 3 % | 212.71 | 6.38 |
|  |  | Total |  |  | 219.09 |

**USGG08P123217017** m² SGG CLIMALIT PLUS SILENCE con PLANISTAR ONE 10*/16/44,1 43dB
Precio: 220.13
Doble acristalamiento SGG CLIMALIT PLUS SILENCE,formado por un vidrio bajo emisivo e incoloro SGG PLANISTAR ONE de 10mm capa en cara 2 y un vidrio laminado acústico y de seguridad incoloro SGG STADIP SILENCE 44,1 de 8mm de espesor, clasificado 2B2 según norma UNE-EN 12600, cámara de aire deshidratado de 16mm de espesor con perfil separador de aluminio y doble sellado perimetral, con U=1,3 W/m²K y RW (C; Ctr)=43 (-1;-5), fijación sobre carpintería con acuñado mediante calzos de apoyo perimetrales y laterales y sellado en frío con silicona neutra, incluso cortes de vidrio y colocación de junquillos, según NTE-FVP-8

| Código | Ud | Descripción | Rendimiento | Precio | Importe |
|---|---|---|---|---|---|
| OGENO01.0050 | h | Oficial 1ª vidriería | 1.150 | 18.07 | 20.78 |
| PSGG08U123217017 | m² | Doble acristalamiento SGG CLIMALIT PLUS SILENCE con PLANISTAR ONE 10*/16/44,1 (43dB) (material; 13/10/2008) | 1.006 | 183.1 | 184.20 |
| PGENP14.0467 | m | Sellado con silicona neutra | 7.000 | 0.98 | 6.86 |
| PSGG04 | u | Pequeño material | 1.500 | 1.25 | 1.88 |
| %CO | % | Costes indirectos | 3 % | 213.72 | 6.41 |
|  |  | Total |  |  | 220.13 |

###### E16ECESGG133 Con vidrio de capa de control solar y baja emisividad - rango 45dB =< Rw

**USGG08P123217018** m² SGG CLIMALIT PLUS SILENCE con PLANISTAR ONE 55,1*/20/44,1 46dB
Precio: 244.07
Doble acristalamiento SGG CLIMALIT PLUS SILENCE,formado por un vidrio bajo emisivo e incoloro SGG PLANISTAR ONE sobre laminar STADIP SILENCE 55,1 de 10mm capa en cara 2 y un vidrio laminado acústico y de seguridad incoloro SGG STADIP SILENCE 44,1 de 8mm de espesor clasificado 2B2 según norma UNE-EN 12600, cámara de aire deshidratado de 20mm de espesor con perfil separador de aluminio y doble sellado perimetral, con U=1,3 W/m²K y RW (C; Ctr)=46 (-2;-6), fijación sobre carpintería con acuñado mediante calzos de apoyo perimetrales y laterales y sellado en frío con silicona neutra, incluso cortes de vidrio y colocación de junquillos, según NTE-FVP-8

| Código | Ud | Descripción | Rendimiento | Precio | Importe |
|---|---|---|---|---|---|
| OGENO01.0050 | h | Oficial 1ª vidriería | 1.150 | 18.07 | 20.78 |
| PSGG08U123217018 | m² | Doble acristalamiento SGG CLIMALIT PLUS SILENCE con PLANISTAR ONE 55,1*/20/44,1 (46dB) (material; 13/10/2008) | 1.006 | 206.2 | 207.44 |
| PGENP14.0467 | m | Sellado con silicona neutra | 7.000 | 0.98 | 6.86 |
| PSGG04 | u | Pequeño material | 1.500 | 1.25 | 1.88 |
| %CO | % | Costes indirectos | 3 % | 236.96 | 7.11 |
|  |  | Total |  |  | 244.07 |

**USGG08P123217019** m² SGG CLIMALIT PLUS SILENCE con PLANISTAR ONE 44,1*/20/55,1 46dB
Precio: 236.8
Doble acristalamiento SGG CLIMALIT PLUS SILENCE,formado por un vidrio bajo emisivo e incoloro SGG PLANISTAR ONE sobre laminar STADIP SILENCE 44,1 de 8mm capa en cara 2 y un vidrio laminado acústico y de seguridad incoloro SGG STADIP SILENCE 55,1 de 10mm de espesor clasificado 2B2 según norma UNE-EN 12600, cámara de aire deshidratado de 20mm de espesor con perfil separador de aluminio y doble sellado perimetral, con U=1,3 W/m²K y RW (C; Ctr)=46 (-2;-6), fijación sobre carpintería con acuñado mediante calzos de apoyo perimetrales y laterales y sellado en frío con silicona neutra, incluso cortes de vidrio y colocación de junquillos, según NTE-FVP-8

| Código | Ud | Descripción | Rendimiento | Precio | Importe |
|---|---|---|---|---|---|
| OGENO01.0050 | h | Oficial 1ª vidriería | 1.150 | 18.07 | 20.78 |
| PSGG08U123217019 | m² | Doble acristalamiento SGG CLIMALIT PLUS SILENCE con PLANISTAR ONE 44,1*/20/55,1 (46dB) (material; 13/10/2008) | 1.006 | 199.18 | 200.38 |
| PGENP14.0467 | m | Sellado con silicona neutra | 7.000 | 0.98 | 6.86 |
| PSGG04 | u | Pequeño material | 1.500 | 1.25 | 1.88 |
| %CO | % | Costes indirectos | 3 % | 229.90 | 6.90 |
|  |  | Total |  |  | 236.8 |

**USGG08P123217020** m² SGG CLIMALIT PLUS SILENCE con PLANISTAR ONE 55,1*/16/44,1 45dB
Precio: 244.07
Doble acristalamiento SGG CLIMALIT PLUS SILENCE,formado por un vidrio bajo emisivo e incoloro SGG PLANISTAR ONE sobre laminar STADIP SILENCE 55,1de 10mm capa en cara 2 y un vidrio laminado acústico y de seguridad incoloro SGG STADIP SILENCE 44,1 de 8mm de espesor clasificado 2B2 según norma UNE-EN 12600, cámara de aire deshidratado de 16mm de espesor con perfil separador de aluminio y doble sellado perimetral, con U=1,3 W/m²K y RW (C; Ctr)=45 (-2;-7), fijación sobre carpintería con acuñado mediante calzos de apoyo perimetrales y laterales y sellado en frío con silicona neutra, incluso cortes de vidrio y colocación de junquillos, según NTE-FVP-8

| Código | Ud | Descripción | Rendimiento | Precio | Importe |
|---|---|---|---|---|---|
| OGENO01.0050 | h | Oficial 1ª vidriería | 1.150 | 18.07 | 20.78 |
| PSGG08U123217020 | m² | Doble acristalamiento SGG CLIMALIT PLUS SILENCE con PLANISTAR ONE 55,1*/16/44,1 (45dB) (material; 13/10/2008) | 1.006 | 206.2 | 207.44 |
| PGENP14.0467 | m | Sellado con silicona neutra | 7.000 | 0.98 | 6.86 |
| PSGG04 | u | Pequeño material | 1.500 | 1.25 | 1.88 |
| %CO | % | Costes indirectos | 3 % | 236.96 | 7.11 |
|  |  | Total |  |  | 244.07 |

##### E16ECESGG2 C/vidrio lam. aislamiento acústico reforzado y seg. fuerte (nivel 1B1 s/UNE-EN 12600)

###### E16ECESGG21 Incoloro

###### E16ECESGG211 Incoloro - rango 35dB =< Rw < 40 dB

**USGG08P123232001** m² SGG CLIMALIT SILENCE 4/12/33,2 34dB
Precio: 121.48
Doble acristalamiento SGG CLIMALIT, formado por un vidrio float incoloro SGG PLANICLEAR de 4mm y un vidrio laminado acústico y de seguridad incoloro SGG STADIP SILENCE 33,2 de 7mm de espesor clasificado 1B1 según norma UNE-EN 12600, cámara de aire deshidratado de 12mm de espesor con perfil separador de aluminio y doble sellado perimetral, con U=2,8W/m²K y RW (C; Ctr)=34 (-1;-4), fijación sobre carpintería con acuñado mediante calzos de apoyo perimetrales y laterales y sellado en frío con silicona neutra, incluso cortes de vidrio y colocación de junquillos, según NTE-FVP-8

| Código | Ud | Descripción | Rendimiento | Precio | Importe |
|---|---|---|---|---|---|
| OGENO01.0050 | h | Oficial 1ª vidriería | 1.150 | 18.07 | 20.78 |
| PSGG08U123232001 | m² | Doble acristalamiento incoloro SGG CLIMALIT SILENCE 4/12/33,2 (34dB) (material; 13/10/2008) | 1.006 | 87.89 | 88.42 |
| PGENP14.0467 | m | Sellado con silicona neutra | 7.000 | 0.98 | 6.86 |
| PSGG04 | u | Pequeño material | 1.500 | 1.25 | 1.88 |
| %CO | % | Costes indirectos | 3 % | 117.94 | 3.54 |
|  |  | Total |  |  | 121.48 |

**USGG08P123232002** m² SGG CLIMALIT SILENCE 6/12/33,2 37dB
Precio: 130.48
Doble acristalamiento SGG CLIMALIT, formado por un vidrio float incoloro SGG PLANICLEAR de 6mm y un vidrio laminado acústico y de seguridad incoloro SGG STADIP SILENCE 33,2 de 7mm de espesor clasificado 1B1 según norma UNE-EN 12600, cámara de aire deshidratado de 12mm de espesor con perfil separador de aluminio y doble sellado perimetral, con U=2,8 W/m²K y RW (C; Ctr)=37 (-1;-5), fijación sobre carpintería con acuñado mediante calzos de apoyo perimetrales y laterales y sellado en frío con silicona neutra, incluso cortes de vidrio y colocación de junquillos, según NTE-FVP-8

| Código | Ud | Descripción | Rendimiento | Precio | Importe |
|---|---|---|---|---|---|
| OGENO01.0050 | h | Oficial 1ª vidriería | 1.150 | 18.07 | 20.78 |
| PSGG08U123232002 | m² | Doble acristalamiento incoloro SGG CLIMALIT SILENCE 6/12/33,2 (37dB) (material; 13/10/2008) | 1.006 | 96.58 | 97.16 |
| PGENP14.0467 | m | Sellado con silicona neutra | 7.000 | 0.98 | 6.86 |
| PSGG04 | u | Pequeño material | 1.500 | 1.25 | 1.88 |
| %CO | % | Costes indirectos | 3 % | 126.68 | 3.80 |
|  |  | Total |  |  | 130.48 |

**USGG08P123232003** m² SGG CLIMALIT SILENCE 8/12/33,2 38dB
Precio: 141.51
Doble acristalamiento SGG CLIMALIT, formado por un vidrio float incoloro SGG PLANICLEAR de 8mm y un vidrio laminado acústico y de seguridad incoloro SGG STADIP SILENCE 33,2 de 7mm de espesor clasificado 1B1 según norma UNE-EN 12600, cámara de aire deshidratado de 12mm de espesor con perfil separador de aluminio y doble sellado perimetral, con U=2,8W/m²K y RW (C; Ctr)=38 (-1;-5), fijación sobre carpintería con acuñado mediante calzos de apoyo perimetrales y laterales y sellado en frío con silicona neutra, incluso cortes de vidrio y colocación de junquillos, según NTE-FVP-8

| Código | Ud | Descripción | Rendimiento | Precio | Importe |
|---|---|---|---|---|---|
| OGENO01.0050 | h | Oficial 1ª vidriería | 1.150 | 18.07 | 20.78 |
| PSGG08U123232003 | m² | Doble acristalamiento incoloro SGG CLIMALIT SILENCE 8/12/33,2 (38dB) (material; 13/10/2008) | 1.006 | 107.23 | 107.87 |
| PGENP14.0467 | m | Sellado con silicona neutra | 7.000 | 0.98 | 6.86 |
| PSGG04 | u | Pequeño material | 1.500 | 1.25 | 1.88 |
| %CO | % | Costes indirectos | 3 % | 137.39 | 4.12 |
|  |  | Total |  |  | 141.51 |

**USGG08P123232005** m² SGG CLIMALIT SILENCE 6/12/44,2 38dB
Precio: 134.03
Doble acristalamiento SGG CLIMALIT, formado por un vidrio float incoloro SGG PLANICLEAR de 6mm y un vidrio laminado acústico y de seguridad incoloro SGG STADIP SILENCE 44,2 de 9mm de espesor clasificado 1B1 según norma UNE-EN 12600, cámara de aire deshidratado de 12mm de espesor con perfil separador de aluminio y doble sellado perimetral, con U=2,8 W/m²K y RW (C; Ctr)=38 (-1;-4), fijación sobre carpintería con acuñado mediante calzos de apoyo perimetrales y laterales y sellado en frío con silicona neutra, incluso cortes de vidrio y colocación de junquillos, según NTE-FVP-8

| Código | Ud | Descripción | Rendimiento | Precio | Importe |
|---|---|---|---|---|---|
| OGENO01.0050 | h | Oficial 1ª vidriería | 1.150 | 18.07 | 20.78 |
| PSGG08U123232005 | m² | Doble acristalamiento incoloro SGG CLIMALIT SILENCE 6/12/44,2 (38dB) (material; 13/10/2008) | 1.006 | 100.01 | 100.61 |
| PGENP14.0467 | m | Sellado con silicona neutra | 7.000 | 0.98 | 6.86 |
| PSGG04 | u | Pequeño material | 1.500 | 1.25 | 1.88 |
| %CO | % | Costes indirectos | 3 % | 130.13 | 3.90 |
|  |  | Total |  |  | 134.03 |

###### E16ECESGG212 Incoloro - rango 40dB =< Rw < 45 dB

**USGG08P123232004** m² SGG CLIMALIT SILENCE 6/16/33,2 40dB
Precio: 148.91
Doble acristalamiento SGG CLIMALIT, formado por un vidrio float incoloro SGG PLANICLEAR de 6mm y un vidrio laminado acústico y de seguridad incoloro SGG STADIP SILENCE 33,2 de 7mm de espesor clasificado 1B1 según norma UNE-EN 12600, cámara de aire deshidratado de 16mm de espesor con perfil separador de aluminio y doble sellado perimetral, con U=2,7 W/m²K y RW (C; Ctr)=40 (-2;-6), fijación sobre carpintería con acuñado mediante calzos de apoyo perimetrales y laterales y sellado en frío con silicona neutra, incluso cortes de vidrio y colocación de junquillos, según NTE-FVP-8

| Código | Ud | Descripción | Rendimiento | Precio | Importe |
|---|---|---|---|---|---|
| OGENO01.0050 | h | Oficial 1ª vidriería | 1.150 | 18.07 | 20.78 |
| PSGG08U123232004 | m² | Doble acristalamiento incoloro SGG CLIMALIT SILENCE 6/16/33,2 (40dB) (material; 13/10/2008) | 1.006 | 114.36 | 115.05 |
| PGENP14.0467 | m | Sellado con silicona neutra | 7.000 | 0.98 | 6.86 |
| PSGG04 | u | Pequeño material | 1.500 | 1.25 | 1.88 |
| %CO | % | Costes indirectos | 3 % | 144.57 | 4.34 |
|  |  | Total |  |  | 148.91 |

**USGG08P123232006** m² SGG CLIMALIT SILENCE 6/16/44,2 40dB
Precio: 139.49
Doble acristalamiento SGG CLIMALIT, formado por un vidrio float incoloro SGG PLANICLEAR de 6mm y un vidrio laminado acústico y de seguridad incoloro SGG STADIP SILENCE 44,2 de 9mm de espesor clasificado 1B1 según norma UNE-EN 12600, cámara de aire deshidratado de 16mm de espesor con perfil separador de aluminio y doble sellado perimetral, con U=2,7 W/m²K y RW (C; Ctr)=40 (-2;-6), fijación sobre carpintería con acuñado mediante calzos de apoyo perimetrales y laterales y sellado en frío con silicona neutra, incluso cortes de vidrio y colocación de junquillos, según NTE-FVP-8

| Código | Ud | Descripción | Rendimiento | Precio | Importe |
|---|---|---|---|---|---|
| OGENO01.0050 | h | Oficial 1ª vidriería | 1.150 | 18.07 | 20.78 |
| PSGG08U123232006 | m² | Doble acristalamiento incoloro SGG CLIMALIT SILENCE 6/16/44,2 (40dB) (material; 13/10/2008) | 1.006 | 105.28 | 105.91 |
| PGENP14.0467 | m | Sellado con silicona neutra | 7.000 | 0.98 | 6.86 |
| PSGG04 | u | Pequeño material | 1.500 | 1.25 | 1.88 |
| %CO | % | Costes indirectos | 3 % | 135.43 | 4.06 |
|  |  | Total |  |  | 139.49 |

**USGG08P123232007** m² SGG CLIMALIT SILENCE 8/12/44,2 40dB
Precio: 152.01
Doble acristalamiento SGG CLIMALIT, formado por un vidrio float incoloro SGG PLANICLEAR de 8mm y un vidrio laminado acústico y de seguridad incoloro SGG STADIP SILENCE 44,2 de 9mm de espesor clasificado 1B1 según norma UNE-EN 12600, cámara de aire deshidratado de 12mm de espesor con perfil separador de aluminio y doble sellado perimetral, con U=2,8 W/m²K y RW (C; Ctr)=40 (-1;-5), fijación sobre carpintería con acuñado mediante calzos de apoyo perimetrales y laterales y sellado en frío con silicona neutra, incluso cortes de vidrio y colocación de junquillos, según NTE-FVP-8

| Código | Ud | Descripción | Rendimiento | Precio | Importe |
|---|---|---|---|---|---|
| OGENO01.0050 | h | Oficial 1ª vidriería | 1.150 | 18.07 | 20.78 |
| PSGG08U123232007 | m² | Doble acristalamiento incoloro SGG CLIMALIT SILENCE 8/12/44,2 (40dB) (material; 13/10/2008) | 1.006 | 117.36 | 118.06 |
| PGENP14.0467 | m | Sellado con silicona neutra | 7.000 | 0.98 | 6.86 |
| PSGG04 | u | Pequeño material | 1.500 | 1.25 | 1.88 |
| %CO | % | Costes indirectos | 3 % | 147.58 | 4.43 |
|  |  | Total |  |  | 152.01 |

**USGG08P123232008** m² SGG CLIMALIT SILENCE 8/16/44,2 42dB
Precio: 155.13
Doble acristalamiento SGG CLIMALIT, formado por un vidrio float incoloro SGG PLANICLEAR de 8mm y un vidrio laminado acústico y de seguridad incoloro SGG STADIP SILENCE 44,2 de 9mm de espesor clasificado 1B1 según norma UNE-EN 12600, cámara de aire deshidratado de 16mm de espesor con perfil separador de aluminio y doble sellado perimetral, con U=2,7 W/m²K y RW (C; Ctr)=42 (-2;-5), fijación sobre carpintería con acuñado mediante calzos de apoyo perimetrales y laterales y sellado en frío con silicona neutra, incluso cortes de vidrio y colocación de junquillos, según NTE-FVP-8

| Código | Ud | Descripción | Rendimiento | Precio | Importe |
|---|---|---|---|---|---|
| OGENO01.0050 | h | Oficial 1ª vidriería | 1.150 | 18.07 | 20.78 |
| PSGG08U123232008 | m² | Doble acristalamiento incoloro SGG CLIMALIT SILENCE 8/16/44,2 (42dB) (material; 13/10/2008) | 1.006 | 120.37 | 121.09 |
| PGENP14.0467 | m | Sellado con silicona neutra | 7.000 | 0.98 | 6.86 |
| PSGG04 | u | Pequeño material | 1.500 | 1.25 | 1.88 |
| %CO | % | Costes indirectos | 3 % | 150.61 | 4.52 |
|  |  | Total |  |  | 155.13 |

**USGG08P123232009** m² SGG CLIMALIT SILENCE 12/12/44,2 44dB
Precio: 173.07
Doble acristalamiento SGG CLIMALIT, formado por un vidrio float incoloro SGG PLANICLEAR de 12mm y un vidrio laminado acústico y de seguridad incoloro SGG STADIP SILENCE 44,2 de 9mm de espesor clasificado 1B1 según norma UNE-EN 12600, cámara de aire deshidratado de 12mm de espesor con perfil separador de aluminio y doble sellado perimetral, con U=2,8 W/m²K y RW (C; Ctr)=44 (0;-4), fijación sobre carpintería con acuñado mediante calzos de apoyo perimetrales y laterales y sellado en frío con silicona neutra, incluso cortes de vidrio y colocación de junquillos, según NTE-FVP-8

| Código | Ud | Descripción | Rendimiento | Precio | Importe |
|---|---|---|---|---|---|
| OGENO01.0050 | h | Oficial 1ª vidriería | 1.150 | 18.07 | 20.78 |
| PSGG08U123232009 | m² | Doble acristalamiento incoloro SGG CLIMALIT SILENCE 12/12/44,2 (44dB) (material; 13/10/2008) | 1.006 | 137.68 | 138.51 |
| PGENP14.0467 | m | Sellado con silicona neutra | 7.000 | 0.98 | 6.86 |
| PSGG04 | u | Pequeño material | 1.500 | 1.25 | 1.88 |
| %CO | % | Costes indirectos | 3 % | 168.03 | 5.04 |
|  |  | Total |  |  | 173.07 |

###### E16ECESGG213 Incoloro - rango 45dB =< Rw

**USGG08P123232010** m² SGG CLIMALIT SILENCE 55,2/20/SILENCE 44,2 46dB
Precio: 222.39
Doble acristalamiento SGG CLIMALIT SILENCE, formado por un vidrio laminado acústico y de seguridad SGG STADIP SILENCE 55,2 de 11mm de espesor clasificado 1B1 según norma UNE-EN 12600 y un vidrio laminado acústico y de seguridad incoloro SGG STADIP SILENCE 44,2 de 9mm de espesor clasificado 1B1 según norma UNE-EN 12600, cámara de aire deshidratado de 20mm de espesor con perfil separador de aluminio y doble sellado perimetral, con U=2,7 W/m²K y RW (C; Ctr)=46 (-2;-6), fijación sobre carpintería con acuñado mediante calzos de apoyo perimetrales y laterales y sellado en frío con silicona neutra, incluso cortes de vidrio y colocación de junquillos, según NTE-FVP-8

| Código | Ud | Descripción | Rendimiento | Precio | Importe |
|---|---|---|---|---|---|
| OGENO01.0050 | h | Oficial 1ª vidriería | 1.150 | 18.07 | 20.78 |
| PSGG08U123232010 | m² | Doble acristalamiento incoloro SGG CLIMALIT SILENCE 55,2/20/44,2 (46dB) (material; 13/10/2008) | 1.006 | 185.28 | 186.39 |
| PGENP14.0467 | m | Sellado con silicona neutra | 7.000 | 0.98 | 6.86 |
| PSGG04 | u | Pequeño material | 1.500 | 1.25 | 1.88 |
| %CO | % | Costes indirectos | 3 % | 215.91 | 6.48 |
|  |  | Total |  |  | 222.39 |

**USGG08P123232011** m² SGG CLIMALIT SILENCE 55,2/16/44,2 45dB
Precio: 218.23
Doble acristalamiento SGG CLIMALIT SILENCE,formado por un vidrio laminado acústico y de seguridad SGG STADIP SILENCE 55,2 de 11mm de espesor clasificado 1B1 según norma UNE-EN 12600 y un vidrio laminado acústico y de seguridad incoloro SGG STADIP SILENCE 44,2 de 9mm de espesor clasificado 1B1 según norma UNE-EN 12600, cámara de aire deshidratado de 16mm de espesor con perfil separador de aluminio y doble sellado perimetral, con U=2,7 W/m²K y RW (C; Ctr)=45 (-2;-7), fijación sobre carpintería con acuñado mediante calzos de apoyo perimetrales y laterales y sellado en frío con silicona neutra, incluso cortes de vidrio y colocación de junquillos, según NTE-FVP-8

| Código | Ud | Descripción | Rendimiento | Precio | Importe |
|---|---|---|---|---|---|
| OGENO01.0050 | h | Oficial 1ª vidriería | 1.150 | 18.07 | 20.78 |
| PSGG08U123232011 | m² | Doble acristalamiento incoloro SGG CLIMALIT SILENCE 55,2/16/44,2 (45dB) (material; 13/10/2008) | 1.006 | 181.26 | 182.35 |
| PGENP14.0467 | m | Sellado con silicona neutra | 7.000 | 0.98 | 6.86 |
| PSGG04 | u | Pequeño material | 1.500 | 1.25 | 1.88 |
| %CO | % | Costes indirectos | 3 % | 211.87 | 6.36 |
|  |  | Total |  |  | 218.23 |

**USGG08P123232012** m² SGG CLIMALIT SILENCE 66,2/20/44,2 49dB
Precio: 232.59
Doble acristalamiento SGG CLIMALIT SILENCE,formado por un vidrio laminado acústico y de seguridad SGG STADIP SILENCE 66,2 de 13mm de espesor clasificado 1B1 según norma UNE-EN 12600 y un vidrio laminado acústico y de seguridad incoloro SGG STADIP SILENCE 44,2 de 9mm de espesor clasificado 1B1 según norma UNE-EN 12600, cámara de aire deshidratado de 20mm de espesor con perfil separador de aluminio y doble sellado perimetral, con U=2,7 W/m²K y RW (C; Ctr)=49 (-2;-6), fijación sobre carpintería con acuñado mediante calzos de apoyo perimetrales y laterales y sellado en frío con silicona neutra, incluso cortes de vidrio y colocación de junquillos, según NTE-FVP-8

| Código | Ud | Descripción | Rendimiento | Precio | Importe |
|---|---|---|---|---|---|
| OGENO01.0050 | h | Oficial 1ª vidriería | 1.150 | 18.07 | 20.78 |
| PSGG08U123232012 | m² | Doble acristalamiento incoloro SGG CLIMALIT SILENCE 66,2/20/44,2 (49dB) (material; 13/10/2008) | 1.006 | 195.13 | 196.30 |
| PGENP14.0467 | m | Sellado con silicona neutra | 7.000 | 0.98 | 6.86 |
| PSGG04 | u | Pequeño material | 1.500 | 1.25 | 1.88 |
| %CO | % | Costes indirectos | 3 % | 225.82 | 6.77 |
|  |  | Total |  |  | 232.59 |

**USGG08P123232013** m² SGG CLIMALIT SILENCE 44,2/24/66,2 50dB
Precio: 237.08
Doble acristalamiento SGG CLIMALIT SILENCE,formado por un vidrio laminado acústico y de seguridad SGG STADIP SILENCE 44,2 de 9mm de espesor clasificado 1B1 según norma UNE-EN 12600 y un vidrio laminado acústico y de seguridad incoloro SGG STADIP SILENCE 66,2 de 13mm de espesor clasificado 1B1 según norma UNE-EN 12600, cámara de aire deshidratado de 24mm de espesor con perfil separador de aluminio y doble sellado perimetral, con U=2,7 W/m²K y RW (C; Ctr)=50 (-2;-7), fijación sobre carpintería con acuñado mediante calzos de apoyo perimetrales y laterales y sellado en frío con silicona neutra, incluso cortes de vidrio y colocación de junquillos, según NTE-FVP-8

| Código | Ud | Descripción | Rendimiento | Precio | Importe |
|---|---|---|---|---|---|
| OGENO01.0050 | h | Oficial 1ª vidriería | 1.150 | 18.07 | 20.78 |
| PSGG08U123232013 | m² | Doble acristalamiento incoloro SGG CLIMALIT SILENCE 44,2/24/66,2 (50dB) (material; 13/10/2008) | 1.006 | 199.45 | 200.65 |
| PGENP14.0467 | m | Sellado con silicona neutra | 7.000 | 0.98 | 6.86 |
| PSGG04 | u | Pequeño material | 1.500 | 1.25 | 1.88 |
| %CO | % | Costes indirectos | 3 % | 230.17 | 6.91 |
|  |  | Total |  |  | 237.08 |

###### E16ECESGG22 Con vidrio de capa baja emisividad

###### E16ECESGG221 Con vidrio de capa baja emisividad - rango 35dB =< Rw < 40 dB

**USGG08P123236026D** m² SGG CLIMALIT PLUS SILENCE con PLANITHERM XN 4*/12/33,2 36dB
Precio: 145.99
Doble acristalamiento SGG CLIMALIT PLUS SILENCE,formado por un vidrio bajo emisivo e incoloro SGG PLANITHERM XN de 4mm capa en cara 2 y un vidrio laminado acústico y de seguridad incoloro SGG STADIP SILENCE 33,2 de 7mm de espesor clasificado 1B1 según norma UNE-EN 12600, cámara de aire deshidratado de 12mm de espesor con perfil separador de aluminio y doble sellado perimetral, con U=1,6 W/m²K y RW (C; Ctr)=34(-1;-4)(valor estimado), fijación sobre carpintería con acuñado mediante calzos de apoyo perimetrales y laterales y sellado en frío con silicona neutra, incluso cortes de vidrio y colocación de junquillos, según NTE-FVP-8

| Código | Ud | Descripción | Rendimiento | Precio | Importe |
|---|---|---|---|---|---|
| OGENO01.0050 | h | Oficial 1ª vidriería | 1.150 | 18.07 | 20.78 |
| PSGG08U123236026D | m² | Doble acristalamiento SGG CLIMALIT PLUS SILENCE con PLANITHERM XN 4*/12/33,2 (36dB) (material) | 1.006 | 111.55 | 112.22 |
| PGENP14.0467 | m | Sellado con silicona neutra | 7.000 | 0.98 | 6.86 |
| PSGG04 | u | Pequeño material | 1.500 | 1.25 | 1.88 |
| %CO | % | Costes indirectos | 3 % | 141.74 | 4.25 |
|  |  | Total |  |  | 145.99 |

**USGG08P123236027D** m² SGG CLIMALIT PLUS SILENCE con PLANITHERM XN 6*/12/33,2 37dB
Precio: 156.97
Doble acristalamiento SGG CLIMALIT PLUS SILENCE,formado por un vidrio bajo emisivo e incoloro SGG PLANITHERM XN de 6mm capa en cara 2 y un vidrio laminado acústico y de seguridad incoloro SGG STADIP SILENCE 33,2 de 7mm de espesor clasificado 1B1 según norma UNE-EN 12600, cámara de aire deshidratado de 12mm de espesor con perfil separador de aluminio y doble sellado perimetral, con U=1,6 W/m²K y RW (C; Ctr)=37 (-1;-5)(valor estimado), fijación sobre carpintería con acuñado mediante calzos de apoyo perimetrales y laterales y sellado en frío con silicona neutra, incluso cortes de vidrio y colocación de junquillos, según NTE-FVP-8

| Código | Ud | Descripción | Rendimiento | Precio | Importe |
|---|---|---|---|---|---|
| OGENO01.0050 | h | Oficial 1ª vidriería | 1.150 | 18.07 | 20.78 |
| PSGG08U123236027D | m² | Doble acristalamiento SGG CLIMALIT PLUS SILENCE con PLANITHERM XN 6*/12/33,2 (37dB) (material) | 1.006 | 122.15 | 122.88 |
| PGENP14.0467 | m | Sellado con silicona neutra | 7.000 | 0.98 | 6.86 |
| PSGG04 | u | Pequeño material | 1.500 | 1.25 | 1.88 |
| %CO | % | Costes indirectos | 3 % | 152.40 | 4.57 |
|  |  | Total |  |  | 156.97 |

**USGG08P123236028D** m² SGG CLIMALIT PLUS SILENCE con PLANITHERM XN 8*/12/33,2 38dB
Precio: 179.77
Doble acristalamiento SGG CLIMALIT PLUS SILENCE,formado por un vidrio bajo emisivo e incoloro SGG PLANITHERM XN de 8mm capa en cara 2 y un vidrio laminado acústico y de seguridad incoloro SGG STADIP SILENCE 33,2 de 7mm de espesor clasificado 1B1 según norma UNE-EN 12600, cámara de aire deshidratado de 12mm de espesor con perfil separador de aluminio y doble sellado perimetral, con U=1,6W/m²K y RW (C; Ctr)=38 (-1;-5)(valor estimado), fijación sobre carpintería con acuñado mediante calzos de apoyo perimetrales y laterales y sellado en frío con silicona neutra, incluso cortes de vidrio y colocación de junquillos, según NTE-FVP-8

| Código | Ud | Descripción | Rendimiento | Precio | Importe |
|---|---|---|---|---|---|
| OGENO01.0050 | h | Oficial 1ª vidriería | 1.150 | 18.07 | 20.78 |
| PSGG08U123236028D | m² | Doble acristalamiento SGG CLIMALIT PLUS SILENCE con PLANITHERM XN 8*/12/33,2 (38dB) (material) | 1.006 | 144.15 | 145.01 |
| PGENP14.0467 | m | Sellado con silicona neutra | 7.000 | 0.98 | 6.86 |
| PSGG04 | u | Pequeño material | 1.500 | 1.25 | 1.88 |
| %CO | % | Costes indirectos | 3 % | 174.53 | 5.24 |
|  |  | Total |  |  | 179.77 |

**USGG08P123236029D** m² SGG CLIMALIT PLUS SILENCE con PLANITHERM XN 6*/12/44,2 38dB
Precio: 162.2
Doble acristalamiento SGG CLIMALIT PLUS SILENCE,formado por un vidrio bajo emisivo e incoloro SGG PLANITHERM XN de 6mm capa en cara 2 y un vidrio laminado acústico y de seguridad incoloro SGG STADIP SILENCE 44,2 de 9mm de espesor clasificado 1B1 según norma UNE-EN 12600, cámara de aire deshidratado de 12mm de espesor con perfil separador de aluminio y doble sellado perimetral, con U=1,6 W/m²K y RW (C; Ctr)=37 (-1;-4), fijación sobre carpintería con acuñado mediante calzos de apoyo perimetrales y laterales y sellado en frío con silicona neutra, incluso cortes de vidrio y colocación de junquillos, según NTE-FVP-8

| Código | Ud | Descripción | Rendimiento | Precio | Importe |
|---|---|---|---|---|---|
| OGENO01.0050 | h | Oficial 1ª vidriería | 1.150 | 18.07 | 20.78 |
| PSGG08U123236029D | m² | Doble acristalamiento SGG CLIMALIT PLUS SILENCE con PLANITHERM XN 6*/12/44,2 (38dB) (material) | 1.006 | 127.2 | 127.96 |
| PGENP14.0467 | m | Sellado con silicona neutra | 7.000 | 0.98 | 6.86 |
| PSGG04 | u | Pequeño material | 1.500 | 1.25 | 1.88 |
| %CO | % | Costes indirectos | 3 % | 157.48 | 4.72 |
|  |  | Total |  |  | 162.2 |

**USGG08P123236030D** m² SGG CLIMALIT PLUS SILENCE con PLANITHERM XN 10*/12/33,2 39dB
Precio: 198.42
Doble acristalamiento SGG CLIMALIT PLUS SILENCE,formado por un vidrio bajo emisivo e incoloro SGG PLANITHERM XN de 10mm capa en cara 2 y un vidrio laminado acústico y de seguridad incoloro SGG STADIP SILENCE 33,2 de 7mm de espesor, clasificado 1B1 según norma UNE-EN 12600, cámara de aire deshidratado de 12mm de espesor con perfil separador de aluminio y doble sellado perimetral, con U=1,6 W/m²K y RW (C; Ctr)=39 (0;-4)(valor estimado), fijación sobre carpintería con acuñado mediante calzos de apoyo perimetrales y laterales y sellado en frío con silicona neutra, incluso cortes de vidrio y colocación de junquillos, según NTE-FVP-8

| Código | Ud | Descripción | Rendimiento | Precio | Importe |
|---|---|---|---|---|---|
| OGENO01.0050 | h | Oficial 1ª vidriería | 1.150 | 18.07 | 20.78 |
| PSGG08U123236030D | m² | Doble acristalamiento SGG CLIMALIT PLUS SILENCE con PLANITHERM XN 10*/12/33,2 (39dB) (material) | 1.006 | 162.15 | 163.12 |
| PGENP14.0467 | m | Sellado con silicona neutra | 7.000 | 0.98 | 6.86 |
| PSGG04 | u | Pequeño material | 1.500 | 1.25 | 1.88 |
| %CO | % | Costes indirectos | 3 % | 192.64 | 5.78 |
|  |  | Total |  |  | 198.42 |

###### E16ECESGG222 Con vidrio de capa baja emisividad - rango 40dB =< Rw < 45 dB

**USGG08P123236031** m² SGG CLIMALIT PLUS SILENCE con PLANITHERM XN 6*/16/33,2 40dB
Precio: 158.01
Doble acristalamiento SGG CLIMALIT PLUS SILENCE,formado por un vidrio bajo emisivo e incoloro SGG PLANITHERM XN de 6mm capa en cara 2 y un vidrio laminado acústico y de seguridad incoloro SGG STADIP SILENCE 33,2 de 7mm de espesor clasificado 1B1 según norma UNE-EN 12600, cámara de aire deshidratado de 16mm de espesor con perfil separador de aluminio y doble sellado perimetral, con U=1,4 W/m²K y RW (C; Ctr)=40 (-2;-6)(valor estimado), fijación sobre carpintería con acuñado mediante calzos de apoyo perimetrales y laterales y sellado en frío con silicona neutra, incluso cortes de vidrio y colocación de junquillos, según NTE-FVP-8

| Código | Ud | Descripción | Rendimiento | Precio | Importe |
|---|---|---|---|---|---|
| OGENO01.0050 | h | Oficial 1ª vidriería | 1.150 | 18.07 | 20.78 |
| PSGG08U123236031 | m² | Doble acristalamiento SGG CLIMALIT PLUS SILENCE con PLANITHERM XN 6*/16/33,2 (40dB) (material) | 1.006 | 123.15 | 123.89 |
| PGENP14.0467 | m | Sellado con silicona neutra | 7.000 | 0.98 | 6.86 |
| PSGG04 | u | Pequeño material | 1.500 | 1.25 | 1.88 |
| %CO | % | Costes indirectos | 3 % | 153.41 | 4.60 |
|  |  | Total |  |  | 158.01 |

**USGG08P123236032** m² SGG CLIMALIT PLUS SILENCE con PLANITHERM XN 6*/16/44,2 40dB
Precio: 163.24
Doble acristalamiento SGG CLIMALIT PLUS SILENCE,formado por un vidrio bajo emisivo e incoloro SGG PLANITHERM XN de 6mm capa en cara 2 y un vidrio laminado acústico y de seguridad incoloro SGG STADIP SILENCE 44,2 de 9mm de espesor clasificado 1B1 según norma UNE-EN 12600, cámara de aire deshidratado de 16mm de espesor con perfil separador de aluminio y doble sellado perimetral, con U=1,4 W/m²K y RW (C; Ctr)=49 (-1;-5), fijación sobre carpintería con acuñado mediante calzos de apoyo perimetrales y laterales y sellado en frío con silicona neutra, incluso cortes de vidrio y colocación de junquillos, según NTE-FVP-8

| Código | Ud | Descripción | Rendimiento | Precio | Importe |
|---|---|---|---|---|---|
| OGENO01.0050 | h | Oficial 1ª vidriería | 1.150 | 18.07 | 20.78 |
| PSGG08U123236032 | m² | Doble acristalamiento SGG CLIMALIT PLUS SILENCE con PLANITHERM XN 6*/16/44,2 (40dB) (material) | 1.006 | 128.2 | 128.97 |
| PGENP14.0467 | m | Sellado con silicona neutra | 7.000 | 0.98 | 6.86 |
| PSGG04 | u | Pequeño material | 1.500 | 1.25 | 1.88 |
| %CO | % | Costes indirectos | 3 % | 158.49 | 4.75 |
|  |  | Total |  |  | 163.24 |

**USGG08P123236033** m² SGG CLIMALIT PLUS SILENCE con PLANITHERM XN 8*/12/44,2 40dB
Precio: 185.01
Doble acristalamiento SGG CLIMALIT PLUS SILENCE,formado por un vidrio bajo emisivo e incoloro SGG PLANITHERM XN de 8mm capa en cara 2 y un vidrio laminado acústico y de seguridad incoloro SGG STADIP SILENCE 44,2 de 9mm de espesor clasificado 1B1 según norma UNE-EN 12600, cámara de aire deshidratado de 12mm de espesor con perfil separador de aluminio y doble sellado perimetral, conU=1,6 W/m²K y RW (C; Ctr)=36 (-1;-5), fijación sobre carpintería con acuñado mediante calzos de apoyo perimetrales y laterales y sellado en frío con silicona neutra, incluso cortes de vidrio y colocación de junquillos, según NTE-FVP-8

| Código | Ud | Descripción | Rendimiento | Precio | Importe |
|---|---|---|---|---|---|
| OGENO01.0050 | h | Oficial 1ª vidriería | 1.150 | 18.07 | 20.78 |
| PSGG08U123236033 | m² | Doble acristalamiento SGG CLIMALIT PLUS SILENCE con PLANITHERM XN 8*/12/44,2 (40dB) (material) | 1.006 | 149.2 | 150.10 |
| PGENP14.0467 | m | Sellado con silicona neutra | 7.000 | 0.98 | 6.86 |
| PSGG04 | u | Pequeño material | 1.500 | 1.25 | 1.88 |
| %CO | % | Costes indirectos | 3 % | 179.62 | 5.39 |
|  |  | Total |  |  | 185.01 |

**USGG08P123236034** m² SGG CLIMALIT PLUS SILENCE con PLANITHERM XN 8*/16/44,2 42dB
Precio: 186.04
Doble acristalamiento SGG CLIMALIT PLUS SILENCE,formado por un vidrio bajo emisivo e incoloro SGG PLANITHERM XN de 8mm capa en cara 2 y un vidrio laminado acústico y de seguridad incoloro SGG STADIP SILENCE 44,2 de 9mm de espesor, clasificado 1B1 según norma UNE-EN 12600, cámara de aire deshidratado de 16mm de espesor con perfil separador de aluminio y doble sellado perimetral, con U=1,4 W/m²K y RW (C; Ctr)=37 (-2;-5), fijación sobre carpintería con acuñado mediante calzos de apoyo perimetrales y laterales y sellado en frío con silicona neutra, incluso cortes de vidrio y colocación de junquillos, según NTE-FVP-8

| Código | Ud | Descripción | Rendimiento | Precio | Importe |
|---|---|---|---|---|---|
| OGENO01.0050 | h | Oficial 1ª vidriería | 1.150 | 18.07 | 20.78 |
| PSGG08U123236034 | m² | Doble acristalamiento SGG CLIMALIT PLUS SILENCE con PLANITHERM XN 8*/16/44,2 (42dB) (material) | 1.006 | 150.2 | 151.10 |
| PGENP14.0467 | m | Sellado con silicona neutra | 7.000 | 0.98 | 6.86 |
| PSGG04 | u | Pequeño material | 1.500 | 1.25 | 1.88 |
| %CO | % | Costes indirectos | 3 % | 180.62 | 5.42 |
|  |  | Total |  |  | 186.04 |

**USGG08P123236035** m² SGG CLIMALIT PLUS SILENCE con PLANITHERM XN 10*/16/33,2 41dB
Precio: 199.46
Doble acristalamiento SGG CLIMALIT PLUS SILENCE,formado por un vidrio bajo emisivo e incoloro SGG PLANITHERM XN de 10mm capa en cara 2 y un vidrio laminado acústico y de seguridad incoloro SGG STADIP SILENCE 33,2 de 7mm de espesor, clasificado 1B1 según norma UNE-EN 12600, cámara de aire deshidratado de 16mm de espesor con perfil separador de aluminio y doble sellado perimetral, con U=1,4 W/m²K y RW (C; Ctr)=41 (-1;-5)(valor estimado), fijación sobre carpintería con acuñado mediante calzos de apoyo perimetrales y laterales y sellado en frío con silicona neutra, incluso cortes de vidrio y colocación de junquillos, según NTE-FVP-8

| Código | Ud | Descripción | Rendimiento | Precio | Importe |
|---|---|---|---|---|---|
| OGENO01.0050 | h | Oficial 1ª vidriería | 1.150 | 18.07 | 20.78 |
| PSGG08U123236035 | m² | Doble acristalamiento SGG CLIMALIT PLUS SILENCE con PLANITHERM XN 10*/16/33,2 (41dB) (material) | 1.006 | 163.15 | 164.13 |
| PGENP14.0467 | m | Sellado con silicona neutra | 7.000 | 0.98 | 6.86 |
| PSGG04 | u | Pequeño material | 1.500 | 1.25 | 1.88 |
| %CO | % | Costes indirectos | 3 % | 193.65 | 5.81 |
|  |  | Total |  |  | 199.46 |

**USGG08P123236036** m² SGG CLIMALIT PLUS SILENCE con PLANITHERM XN 10*/12/44,2 42dB
Precio: 203.65
Doble acristalamiento SGG CLIMALIT PLUS SILENCE,formado por un vidrio bajo emisivo e incoloro SGG PLANITHERM XN de 10mm capa en cara 2 y un vidrio laminado acústico y de seguridad incoloro SGG STADIP SILENCE 44,2 de 9mm de espesor, clasificado 1B1 según norma UNE-EN 12600, cámara de aire deshidratado de 12mm de espesor con perfil separador de aluminio y doble sellado perimetral, con U=1,6 W/m²K y RW (C; Ctr)=40 (-1;-4), fijación sobre carpintería con acuñado mediante calzos de apoyo perimetrales y laterales y sellado en frío con silicona neutra, incluso cortes de vidrio y colocación de junquillos, según NTE-FVP-8

| Código | Ud | Descripción | Rendimiento | Precio | Importe |
|---|---|---|---|---|---|
| OGENO01.0050 | h | Oficial 1ª vidriería | 1.150 | 18.07 | 20.78 |
| PSGG08U123236036 | m² | Doble acristalamiento SGG CLIMALIT PLUS SILENCE con PLANITHERM XN 10*/12/44,2 (42dB) (material) | 1.006 | 167.2 | 168.20 |
| PGENP14.0467 | m | Sellado con silicona neutra | 7.000 | 0.98 | 6.86 |
| PSGG04 | u | Pequeño material | 1.500 | 1.25 | 1.88 |
| %CO | % | Costes indirectos | 3 % | 197.72 | 5.93 |
|  |  | Total |  |  | 203.65 |

**USGG08P123236037** m² SGG CLIMALIT PLUS SILENCE con PLANITHERM XN 10*/16/44,2 43dB
Precio: 204.69
Doble acristalamiento SGG CLIMALIT PLUS SILENCE,formado por un vidrio bajo emisivo e incoloro SGG PLANITHERM XN de 10mm capa en cara 2 y un vidrio laminado acústico y de seguridad incoloro SGG STADIP SILENCE 44,2 de 9mm de espesor, clasificado 1B1 según norma UNE-EN 12600, cámara de aire deshidratado de 16mm de espesor con perfil separador de aluminio y doble sellado perimetral, con U=1,3 W/m²K y RW (C; Ctr)=40 (-2;-5), fijación sobre carpintería con acuñado mediante calzos de apoyo perimetrales y laterales y sellado en frío con silicona neutra, incluso cortes de vidrio y colocación de junquillos, según NTE-FVP-8

| Código | Ud | Descripción | Rendimiento | Precio | Importe |
|---|---|---|---|---|---|
| OGENO01.0050 | h | Oficial 1ª vidriería | 1.150 | 18.07 | 20.78 |
| PSGG08U123236037 | m² | Doble acristalamiento SGG CLIMALIT PLUS SILENCE con PLANITHERM XN 10*/16/44,2 (43dB) (material) | 1.006 | 168.2 | 169.21 |
| PGENP14.0467 | m | Sellado con silicona neutra | 7.000 | 0.98 | 6.86 |
| PSGG04 | u | Pequeño material | 1.500 | 1.25 | 1.88 |
| %CO | % | Costes indirectos | 3 % | 198.73 | 5.96 |
|  |  | Total |  |  | 204.69 |

**USGG08P123236038** m² SGG CLIMALIT PLUS SILENCE con PLANITHERM XN 12*/12/44,2 44dB
Precio: 218.16
Doble acristalamiento SGG CLIMALIT PLUS SILENCE,formado por un vidrio bajo emisivo e incoloro SGG PLANITHERM XN de 12mm capa en cara 2 y un vidrio laminado acústico y de seguridad incoloro SGG STADIP SILENCE 44,2 de 9mm de espesor clasificado 1B1 según norma UNE-EN 12600, cámara de aire deshidratado de 12mm de espesor con perfil separador de aluminio y doble sellado perimetral, con U=1,6 W/m²K y RW (C; Ctr)=38(-1;-5)(valor estimado), fijación sobre carpintería con acuñado mediante calzos de apoyo perimetrales y laterales y sellado en frío con silicona neutra, incluso cortes de vidrio y colocación de junquillos, según NTE-FVP-8

| Código | Ud | Descripción | Rendimiento | Precio | Importe |
|---|---|---|---|---|---|
| OGENO01.0050 | h | Oficial 1ª vidriería | 1.150 | 18.07 | 20.78 |
| PSGG08U123236038 | m² | Doble acristalamiento SGG CLIMALIT PLUS SILENCE con PLANITHERM XN 12*/12/44,2 (44dB) (material) | 1.006 | 181.2 | 182.29 |
| PGENP14.0467 | m | Sellado con silicona neutra | 7.000 | 0.98 | 6.86 |
| PSGG04 | u | Pequeño material | 1.500 | 1.25 | 1.88 |
| %CO | % | Costes indirectos | 3 % | 211.81 | 6.35 |
|  |  | Total |  |  | 218.16 |

###### E16ECESGG223 Con vidrio de capa baja emisividad - rango 45dB =< Rw

**USGG08P123236039** m² SGG CLIMALIT PLUS SILENCE con PLANITHERM XN 55,2*/20/44,2 46dB
Precio: 220.85
Doble acristalamiento SGG CLIMALIT PLUS SILENCE,formado por un vidrio bajo emisivo e incoloro SGG PLANITHERM XN sobre laminar STADIP SILENCE 55,2 de 11mm capa en cara 2 y un vidrio laminado acústico y de seguridad incoloro SGG STADIP SILENCE 44,2 de 9mm de espesor clasificado 1B1 según norma UNE-EN 12600, cámara de aire deshidratado de 20mm de espesor con perfil separador de aluminio y doble sellado perimetral, con U=1,4 W/m²K y RW (C; Ctr)=46 (-2;-6)(valor estimado), fijación sobre carpintería con acuñado mediante calzos de apoyo perimetrales y laterales y sellado en frío con silicona neutra, incluso cortes de vidrio y colocación de junquillos, según NTE-FVP-8

| Código | Ud | Descripción | Rendimiento | Precio | Importe |
|---|---|---|---|---|---|
| OGENO01.0050 | h | Oficial 1ª vidriería | 1.150 | 18.07 | 20.78 |
| PSGG08U123236039 | m² | Doble acristalamiento SGG CLIMALIT PLUS SILENCE con PLANITHERM XN 55,2*/20/ 44,2 (46dB) (material) | 1.006 | 183.8 | 184.90 |
| PGENP14.0467 | m | Sellado con silicona neutra | 7.000 | 0.98 | 6.86 |
| PSGG04 | u | Pequeño material | 1.500 | 1.25 | 1.88 |
| %CO | % | Costes indirectos | 3 % | 214.42 | 6.43 |
|  |  | Total |  |  | 220.85 |

**USGG08P123236040** m² SGG CLIMALIT PLUS SILENCE con PLANITHERM XN 44,2*/20/55,2 46dB
Precio: 227.26
Doble acristalamiento SGG CLIMALIT PLUS SILENCE,formado por un vidrio bajo emisivo e incoloro SGG PLANITHERM XN sobre laminar STADIP SILENCE 44,2 de 9mm capa en cara 2 y un vidrio laminado acústico y de seguridad incoloro SGG STADIP SILENCE 55,2 de 11mm de espesor clasificado 1B1 según norma UNE-EN 12600, cámara de aire deshidratado de 20mm de espesor con perfil separador de aluminio y doble sellado perimetral, con U=1,4 W/m²K y RW (C; Ctr)=46 (-2;-6)(valor estimado), fijación sobre carpintería con acuñado mediante calzos de apoyo perimetrales y laterales y sellado en frío con silicona neutra, incluso cortes de vidrio y colocación de junquillos, según NTE-FVP-8

| Código | Ud | Descripción | Rendimiento | Precio | Importe |
|---|---|---|---|---|---|
| OGENO01.0050 | h | Oficial 1ª vidriería | 1.150 | 18.07 | 20.78 |
| PSGG08U123236040 | m² | Doble acristalamiento SGG CLIMALIT PLUS SILENCE con PLANITHERM XN 44,2*/20/55,2 (46dB) (material) | 1.006 | 189.98 | 191.12 |
| PGENP14.0467 | m | Sellado con silicona neutra | 7.000 | 0.98 | 6.86 |
| PSGG04 | u | Pequeño material | 1.500 | 1.25 | 1.88 |
| %CO | % | Costes indirectos | 3 % | 220.64 | 6.62 |
|  |  | Total |  |  | 227.26 |

**USGG08P123236041** m² SGG CLIMALIT PLUS SILENCE con PLANITHERM XN 55,2*/16/44,2 45dB
Precio: 220.85
Doble acristalamiento SGG CLIMALIT PLUS SILENCE,formado por un vidrio bajo emisivo e incoloro SGG PLANITHERM XN sobre laminar STADIP SILENCE 55,2 de 11mm capa en cara 2 y un vidrio laminado acústico y de seguridad incoloro SGG STADIP SILENCE 44,2 de 9mm de espesor clasificado 1B1 según norma UNE-EN 12600, cámara de aire deshidratado de 16mm de espesor con perfil separador de aluminio y doble sellado perimetral, con U=1,3 W/m²K y RW (C; Ctr)=45 (-2;-7)(valor estimado), fijación sobre carpintería con acuñado mediante calzos de apoyo perimetrales y laterales y sellado en frío con silicona neutra, incluso cortes de vidrio y colocación de junquillos, según NTE-FVP-8

| Código | Ud | Descripción | Rendimiento | Precio | Importe |
|---|---|---|---|---|---|
| OGENO01.0050 | h | Oficial 1ª vidriería | 1.150 | 18.07 | 20.78 |
| PSGG08U123236041 | m² | Doble acristalamiento SGG CLIMALIT PLUS SILENCE con PLANITHERM XN 55,2*/16/44,2 (45dB) (material) | 1.006 | 183.8 | 184.90 |
| PGENP14.0467 | m | Sellado con silicona neutra | 7.000 | 0.98 | 6.86 |
| PSGG04 | u | Pequeño material | 1.500 | 1.25 | 1.88 |
| %CO | % | Costes indirectos | 3 % | 214.42 | 6.43 |
|  |  | Total |  |  | 220.85 |

###### E16ECESGG23 Con vidrio de capa de control solar y baja emisividad

###### E16ECESGG231 Con vidrio de capa de control solar y baja emisividad - rango 35dB =< Rw < 40 dB

**USGG08P123237001** m² SGG CLIMALIT PLUS SILENCE con PLANITHERM "S" 4*/12/33,2 36dB
Precio: 148.06
Doble acristalamiento SGG CLIMALIT PLUS SILENCE,formado por un vidrio bajo emisivo e incoloro SGG PLANITHERM "S" de 4mm capa en cara 2 y un vidrio laminado acústico y de seguridad incoloro SGG STADIP SILENCE 33,2 de 7mm de espesor clasificado 1B1 según norma UNE-EN 12600, cámara de aire deshidratado de 12mm de espesor con perfil separador de aluminio y doble sellado perimetral, con U=1,8 W/m²K y RW (C; Ctr)=36 (-1;-4), fijación sobre carpintería con acuñado mediante calzos de apoyo perimetrales y laterales y sellado en frío con silicona neutra, incluso cortes de vidrio y colocación de junquillos, según NTE-FVP-8

| Código | Ud | Descripción | Rendimiento | Precio | Importe |
|---|---|---|---|---|---|
| OGENO01.0050 | h | Oficial 1ª vidriería | 1.150 | 18.07 | 20.78 |
| PSGG08U123237001 | m² | Doble acristalamiento SGG CLIMALIT PLUS SILENCE con PLANITHERM "S" 4*/12/33,2 (36dB) (material; 13/10/2008) | 1.006 | 113.55 | 114.23 |
| PGENP14.0467 | m | Sellado con silicona neutra | 7.000 | 0.98 | 6.86 |
| PSGG04 | u | Pequeño material | 1.500 | 1.25 | 1.88 |
| %CO | % | Costes indirectos | 3 % | 143.75 | 4.31 |
|  |  | Total |  |  | 148.06 |

**USGG08P123237002** m² SGG CLIMALIT PLUS SILENCE con PLANITHERM "S" 6*/12/33,2 37dB
Precio: 159.04
Doble acristalamiento SGG CLIMALIT PLUS SILENCE,formado por un vidrio bajo emisivo e incoloro SGG PLANITHERM "S" de 6mm capa en cara 2 y un vidrio laminado acústico y de seguridad incoloro SGG STADIP SILENCE 33,2 de 7mm de espesor clasificado 1B1 según norma UNE-EN 12600, cámara de aire deshidratado de 12mm de espesor con perfil separador de aluminio y doble sellado perimetral, con U=1,8 W/m²K y RW (C; Ctr)=37 (-1;-5), fijación sobre carpintería con acuñado mediante calzos de apoyo perimetrales y laterales y sellado en frío con silicona neutra, incluso cortes de vidrio y colocación de junquillos, según NTE-FVP-8

| Código | Ud | Descripción | Rendimiento | Precio | Importe |
|---|---|---|---|---|---|
| OGENO01.0050 | h | Oficial 1ª vidriería | 1.150 | 18.07 | 20.78 |
| PSGG08U123237002 | m² | Doble acristalamiento SGG CLIMALIT PLUS SILENCE con PLANITHERM "S" 6*/12/33,2 (37dB) (material; 13/10/2008) | 1.006 | 124.15 | 124.89 |
| PGENP14.0467 | m | Sellado con silicona neutra | 7.000 | 0.98 | 6.86 |
| PSGG04 | u | Pequeño material | 1.500 | 1.25 | 1.88 |
| %CO | % | Costes indirectos | 3 % | 154.41 | 4.63 |
|  |  | Total |  |  | 159.04 |

**USGG08P123237004** m² SGG CLIMALIT PLUS SILENCE con PLANITHERM "S" 6*/12/44,2 38dB
Precio: 164.29
Doble acristalamiento SGG CLIMALIT PLUS SILENCE,formado por un vidrio bajo emisivo e incoloro SGG PLANITHERM "S" de 6mm capa en cara 2 y un vidrio laminado acústico y de seguridad incoloro SGG STADIP SILENCE 44,2 de 9mm de espesor clasificado 1B1 según norma UNE-EN 12600, cámara de aire deshidratado de 12mm de espesor con perfil separador de aluminio y doble sellado perimetral, con U=1,8 W/m²K y RW (C; Ctr)=38 (-1;-4), fijación sobre carpintería con acuñado mediante calzos de apoyo perimetrales y laterales y sellado en frío con silicona neutra, incluso cortes de vidrio y colocación de junquillos, según NTE-FVP-8

| Código | Ud | Descripción | Rendimiento | Precio | Importe |
|---|---|---|---|---|---|
| OGENO01.0050 | h | Oficial 1ª vidriería | 1.150 | 18.07 | 20.78 |
| PSGG08U123237004 | m² | Doble acristalamiento SGG CLIMALIT PLUS SILENCE con PLANITHERM "S" 6*/12/44,2 (40dB) (material; 13/10/2008) | 1.006 | 129.2 | 129.98 |
| PGENP14.0467 | m | Sellado con silicona neutra | 7.000 | 0.98 | 6.86 |
| PSGG04 | u | Pequeño material | 1.500 | 1.25 | 1.88 |
| %CO | % | Costes indirectos | 3 % | 159.50 | 4.79 |
|  |  | Total |  |  | 164.29 |

**USGG08P123237021** m² SGG CLIMALIT PLUS SILENCE con PLANITHERM 4S 4*/12/33.2Si 35dB
Precio: 158.27
Doble acristalamiento SGG CLIMALIT PLUS SILENCE,formado por un vidrio bajo emisivo e incoloro SGG PLANITHERM 4S de 4mm capa en cara 2 y un vidrio laminado acústico y de seguridad incoloro SGG STADIP SILENCE 33.2 de 7mm de espesor clasificado 1B1 según norma UNE-EN 12600 y P1A según norma UNE-EN 356, cámara de aire deshidratado de 12mm de espesor con perfil separador de aluminio y doble sellado perimetral, con U=1,6 W/m²K y RW (C; Ctr)=35 (-1;-5) (dato calculado según ISO140), fijación sobre carpintería con acuñado mediante calzos de apoyo perimetrales y laterales y sellado en frío con silicona neutra, incluso cortes de vidrio y colocación de junquillos, según NTE-FVP-8

| Código | Ud | Descripción | Rendimiento | Precio | Importe |
|---|---|---|---|---|---|
| OGENO01.0050 | h | Oficial 1ª vidriería | 1.150 | 18.07 | 20.78 |
| PSGG08U123237021 | m² | Doble acristalamiento SGG CLIMALIT PLUS SILENCE con PLANITHERM 4S 4*/12/33.2Si (35dB) (material) | 1.006 | 123.4 | 124.14 |
| PGENP14.0467 | m | Sellado con silicona neutra | 7.000 | 0.98 | 6.86 |
| PSGG04 | u | Pequeño material | 1.500 | 1.25 | 1.88 |
| %CO | % | Costes indirectos | 3 % | 153.66 | 4.61 |
|  |  | Total |  |  | 158.27 |

**USGG08P123237022** m² SGG CLIMALIT PLUS SILENCE con PLANITHERM 4S 6*/12/33.2Si 39dB
Precio: 173.78
Doble acristalamiento SGG CLIMALIT PLUS SILENCE,formado por un vidrio bajo emisivo e incoloro SGG PLANITHERM 4S de 6mm capa en cara 2 y un vidrio laminado acústico y de seguridad incoloro SGG STADIP SILENCE 33.2 de 7mm de espesor clasificado 1B1 según norma UNE-EN 12600, y P1A según norma UNE-EN 356, cámara de aire deshidratado de 12mm de espesor con perfil separador de aluminio y doble sellado perimetral, con U=1,5 W/m²K y RW (C; Ctr)=39 (-3;-7) (dato calculado según ISO140), fijación sobre carpintería con acuñado mediante calzos de apoyo perimetrales y laterales y sellado en frío con silicona neutra, incluso cortes de vidrio y colocación de junquillos, según NTE-FVP-8

| Código | Ud | Descripción | Rendimiento | Precio | Importe |
|---|---|---|---|---|---|
| OGENO01.0050 | h | Oficial 1ª vidriería | 1.150 | 18.07 | 20.78 |
| PSGG08U123237022 | m² | Doble acristalamiento SGG CLIMALIT PLUS SILENCE con PLANITHERM 4S 6*/12/33.2Si (39dB) (material) | 1.006 | 138.37 | 139.20 |
| PGENP14.0467 | m | Sellado con silicona neutra | 7.000 | 0.98 | 6.86 |
| PSGG04 | u | Pequeño material | 1.500 | 1.25 | 1.88 |
| %CO | % | Costes indirectos | 3 % | 168.72 | 5.06 |
|  |  | Total |  |  | 173.78 |

**USGG08P123237023** m² SGG CLIMALIT PLUS SILENCE con PLANITHERM 4S 6*/12/44.2Si 39dB
Precio: 179.1
Doble acristalamiento SGG CLIMALIT PLUS SILENCE,formado por un vidrio bajo emisivo e incoloro SGG PLANITHERM 4S de 6mm capa en cara 2 y un vidrio laminado acústico y de seguridad incoloro SGG STADIP SILENCE 44.2 de 9mm de espesor clasificado 1B1 según norma UNE-EN 12600, y P2A según norma UNE-EN 356, cámara de aire deshidratado de 12mm de espesor con perfil separador de aluminio y doble sellado perimetral, con U=1,5 W/m²K y RW (C; Ctr)=39 (-2;-6) (dato ensayado), fijación sobre carpintería con acuñado mediante calzos de apoyo perimetrales y laterales y sellado en frío con silicona neutra, incluso cortes de vidrio y colocación de junquillos, según NTE-FVP-8

| Código | Ud | Descripción | Rendimiento | Precio | Importe |
|---|---|---|---|---|---|
| OGENO01.0050 | h | Oficial 1ª vidriería | 1.150 | 18.07 | 20.78 |
| PSGG08U123237023 | m² | Doble acristalamiento SGG CLIMALIT PLUS SILENCE con PLANITHERM 4S 6*/12/44.2Si (39dB) (material) | 1.006 | 143.5 | 144.36 |
| PGENP14.0467 | m | Sellado con silicona neutra | 7.000 | 0.98 | 6.86 |
| PSGG04 | u | Pequeño material | 1.500 | 1.25 | 1.88 |
| %CO | % | Costes indirectos | 3 % | 173.88 | 5.22 |
|  |  | Total |  |  | 179.1 |

**USGG08P123237006** m² SGG CLIMALIT PLUS SILENCE con PLANISTAR ONE 4*/12/33,2 36dB
Precio: 164.44
Doble acristalamiento SGG CLIMALIT PLUS SILENCE,formado por un vidrio bajo emisivo e incoloro SGG PLANISTAR ONE de 4mm capa en cara 2 y un vidrio laminado acústico y de seguridad incoloro SGG STADIP SILENCE 33,2 de 7mm de espesor clasificado 1B1 según norma UNE-EN 12600, cámara de aire deshidratado de 12mm de espesor con perfil separador de aluminio y doble sellado perimetral, con U=1,5 W/m²K y RW (C; Ctr)=34 (-1;-4), fijación sobre carpintería con acuñado mediante calzos de apoyo perimetrales y laterales y sellado en frío con silicona neutra, incluso cortes de vidrio y colocación de junquillos, según NTE-FVP-8

| Código | Ud | Descripción | Rendimiento | Precio | Importe |
|---|---|---|---|---|---|
| OGENO01.0050 | h | Oficial 1ª vidriería | 1.150 | 18.07 | 20.78 |
| PSGG08U123237006 | m² | Doble acristalamiento SGG CLIMALIT PLUS SILENCE con PLANISTAR ONE 4*/12/33,2 (36dB) (material; 13/10/2008) | 1.006 | 129.35 | 130.13 |
| PGENP14.0467 | m | Sellado con silicona neutra | 7.000 | 0.98 | 6.86 |
| PSGG04 | u | Pequeño material | 1.500 | 1.25 | 1.88 |
| %CO | % | Costes indirectos | 3 % | 159.65 | 4.79 |
|  |  | Total |  |  | 164.44 |

**USGG08P123237007** m² SGG CLIMALIT PLUS SILENCE con PLANISTAR ONE 6*/12/33,2 37dB
Precio: 180.25
Doble acristalamiento SGG CLIMALIT PLUS SILENCE,formado por un vidrio bajo emisivo e incoloro SGG PLANISTAR ONE de 6mm capa en cara 2 y un vidrio laminado acústico y de seguridad incoloro SGG STADIP SILENCE 33,2 de 7mm de espesor clasificado 1B1 según norma UNE-EN 12600, cámara de aire deshidratado de 12mm de espesor con perfil separador de aluminio y doble sellado perimetral, con U=1,5 W/m²K y RW (C; Ctr)=37 (-1;-5), fijación sobre carpintería con acuñado mediante calzos de apoyo perimetrales y laterales y sellado en frío con silicona neutra, incluso cortes de vidrio y colocación de junquillos, según NTE-FVP-8

| Código | Ud | Descripción | Rendimiento | Precio | Importe |
|---|---|---|---|---|---|
| OGENO01.0050 | h | Oficial 1ª vidriería | 1.150 | 18.07 | 20.78 |
| PSGG08U123237007 | m² | Doble acristalamiento SGG CLIMALIT PLUS SILENCE con PLANISTAR ONE 6*/12/33,2 (37dB) (material; 13/10/2008) | 1.006 | 144.61 | 145.48 |
| PGENP14.0467 | m | Sellado con silicona neutra | 7.000 | 0.98 | 6.86 |
| PSGG04 | u | Pequeño material | 1.500 | 1.25 | 1.88 |
| %CO | % | Costes indirectos | 3 % | 175.00 | 5.25 |
|  |  | Total |  |  | 180.25 |

**USGG08P123237008** m² SGG CLIMALIT PLUS SILENCE con PLANISTAR ONE 8*/12/33,2 38dB
Precio: 207.96
Doble acristalamiento SGG CLIMALIT PLUS SILENCE,formado por un vidrio bajo emisivo e incoloro SGG PLANISTAR ONE de 8mm capa en cara 2 y un vidrio laminado acústico y de seguridad incoloro SGG STADIP SILENCE 33,2 de 7mm de espesor clasificado 1B1 según norma UNE-EN 12600, cámara de aire deshidratado de 12mm de espesor con perfil separador de aluminio y doble sellado perimetral, con U=1,5 W/m²K y RW (C; Ctr)=38 (-1;-5), fijación sobre carpintería con acuñado mediante calzos de apoyo perimetrales y laterales y sellado en frío con silicona neutra, incluso cortes de vidrio y colocación de junquillos, según NTE-FVP-8

| Código | Ud | Descripción | Rendimiento | Precio | Importe |
|---|---|---|---|---|---|
| OGENO01.0050 | h | Oficial 1ª vidriería | 1.150 | 18.07 | 20.78 |
| PSGG08U123237008 | m² | Doble acristalamiento SGG CLIMALIT PLUS SILENCE con PLANISTAR ONE 8*/12/33,2 (38dB) (material; 13/10/2008) | 1.006 | 171.35 | 172.38 |
| PGENP14.0467 | m | Sellado con silicona neutra | 7.000 | 0.98 | 6.86 |
| PSGG04 | u | Pequeño material | 1.500 | 1.25 | 1.88 |
| %CO | % | Costes indirectos | 3 % | 201.90 | 6.06 |
|  |  | Total |  |  | 207.96 |

**USGG08P123237010** m² SGG CLIMALIT PLUS SILENCE con PLANISTAR ONE 6*/12/44,2 38dB
Precio: 185.48
Doble acristalamiento SGG CLIMALIT PLUS SILENCE,formado por un vidrio bajo emisivo e incoloro SGG PLANISTAR ONE de 6mm capa en cara 2 y un vidrio laminado acústico y de seguridad incoloro SGG STADIP SILENCE 44,2 de 9mm de espesor clasificado 1B1 según norma UNE-EN 12600, cámara de aire deshidratado de 12mm de espesor con perfil separador de aluminio y doble sellado perimetral, con U=1,5 W/m²K y RW (C; Ctr)=38 (-1;-4), fijación sobre carpintería con acuñado mediante calzos de apoyo perimetrales y laterales y sellado en frío con silicona neutra, incluso cortes de vidrio y colocación de junquillos, según NTE-FVP-8

| Código | Ud | Descripción | Rendimiento | Precio | Importe |
|---|---|---|---|---|---|
| OGENO01.0050 | h | Oficial 1ª vidriería | 1.150 | 18.07 | 20.78 |
| PSGG08U123237010 | m² | Doble acristalamiento SGG CLIMALIT PLUS SILENCE con PLANISTAR ONE 6*/12/44,2 (40dB) (material; 13/10/2008) | 1.006 | 149.66 | 150.56 |
| PGENP14.0467 | m | Sellado con silicona neutra | 7.000 | 0.98 | 6.86 |
| PSGG04 | u | Pequeño material | 1.500 | 1.25 | 1.88 |
| %CO | % | Costes indirectos | 3 % | 180.08 | 5.40 |
|  |  | Total |  |  | 185.48 |

**USGG08P123237014** m² SGG CLIMALIT PLUS SILENCE con PLANISTAR ONE 10*/12/33,2 39dB
Precio: 229.4
Doble acristalamiento SGG CLIMALIT PLUS SILENCE,formado por un vidrio bajo emisivo e incoloro SGG PLANISTAR ONE de 10mm capa en cara 2 y un vidrio laminado acústico y de seguridad incoloro SGG STADIP SILENCE 33,2 de 7mm de espesor, clasificado 1B1 según norma UNE-EN 12600, cámara de aire deshidratado de 12mm de espesor con perfil separador de aluminio y doble sellado perimetral, con U=1,5 W/m²K y RW (C; Ctr)=39 (0;-4), fijación sobre carpintería con acuñado mediante calzos de apoyo perimetrales y laterales y sellado en frío con silicona neutra, incluso cortes de vidrio y colocación de junquillos, según NTE-FVP-8

| Código | Ud | Descripción | Rendimiento | Precio | Importe |
|---|---|---|---|---|---|
| OGENO01.0050 | h | Oficial 1ª vidriería | 1.150 | 18.07 | 20.78 |
| PSGG08U123237014 | m² | Doble acristalamiento SGG CLIMALIT PLUS SILENCE con PLANISTAR ONE 10*/12/33,2 (39dB) (material; 13/10/2008) | 1.006 | 192.05 | 193.20 |
| PGENP14.0467 | m | Sellado con silicona neutra | 7.000 | 0.98 | 6.86 |
| PSGG04 | u | Pequeño material | 1.500 | 1.25 | 1.88 |
| %CO | % | Costes indirectos | 3 % | 222.72 | 6.68 |
|  |  | Total |  |  | 229.4 |

###### E16ECESGG232 Con vidrio de capa de control solar y baja emisividad - rango 40dB =< Rw < 45 dB

**USGG08P123237003** m² SGG CLIMALIT PLUS SILENCE con PLANITHERM "S" 6*/16/33,2 40dB
Precio: 160.08
Doble acristalamiento SGG CLIMALIT PLUS SILENCE,formado por un vidrio bajo emisivo e incoloro SGG PLANITHERM "S" de 6mm capa en cara 2 y un vidrio laminado acústico y de seguridad incoloro SGG STADIP SILENCE 33,2 de 7mm de espesor clasificado 1B1 según norma UNE-EN 12600, cámara de aire deshidratado de 16mm de espesor con perfil separador de aluminio y doble sellado perimetral, con U=1,5 W/m²K y RW (C; Ctr)=40 (-2;-6), fijación sobre carpintería con acuñado mediante calzos de apoyo perimetrales y laterales y sellado en frío con silicona neutra, incluso cortes de vidrio y colocación de junquillos, según NTE-FVP-8

| Código | Ud | Descripción | Rendimiento | Precio | Importe |
|---|---|---|---|---|---|
| OGENO01.0050 | h | Oficial 1ª vidriería | 1.150 | 18.07 | 20.78 |
| PSGG08U123237003 | m² | Doble acristalamiento SGG CLIMALIT PLUS SILENCE con PLANITHERM "S" 6*/16/33,2 (40dB) (material; 13/10/2008) | 1.006 | 125.15 | 125.90 |
| PGENP14.0467 | m | Sellado con silicona neutra | 7.000 | 0.98 | 6.86 |
| PSGG04 | u | Pequeño material | 1.500 | 1.25 | 1.88 |
| %CO | % | Costes indirectos | 3 % | 155.42 | 4.66 |
|  |  | Total |  |  | 160.08 |

**USGG08P123237005** m² SGG CLIMALIT PLUS SILENCE con PLANITHERM "S" 6*/16/44,2 40dB
Precio: 165.32
Doble acristalamiento SGG CLIMALIT PLUS SILENCE,formado por un vidrio bajo emisivo e incoloro SGG PLANITHERM "S" de 6mm capa en cara 2 y un vidrio laminado acústico y de seguridad incoloro SGG STADIP SILENCE 44,2 de 9mm de espesor clasificado 1B1 según norma UNE-EN 12600, cámara de aire deshidratado de 16mm de espesor con perfil separador de aluminio y doble sellado perimetral, con U=1,5 W/m²K y RW (C; Ctr)=38 (-1;-4), fijación sobre carpintería con acuñado mediante calzos de apoyo perimetrales y laterales y sellado en frío con silicona neutra, incluso cortes de vidrio y colocación de junquillos, según NTE-FVP-8

| Código | Ud | Descripción | Rendimiento | Precio | Importe |
|---|---|---|---|---|---|
| OGENO01.0050 | h | Oficial 1ª vidriería | 1.150 | 18.07 | 20.78 |
| PSGG08U123237005 | m² | Doble acristalamiento SGG CLIMALIT PLUS SILENCE con PLANITHERM "S" 6*/16/44,2 (40dB) (material; 13/10/2008) | 1.006 | 130.2 | 130.98 |
| PGENP14.0467 | m | Sellado con silicona neutra | 7.000 | 0.98 | 6.86 |
| PSGG04 | u | Pequeño material | 1.500 | 1.25 | 1.88 |
| %CO | % | Costes indirectos | 3 % | 160.50 | 4.82 |
|  |  | Total |  |  | 165.32 |

**USGG08P123237024** m² SGG CLIMALIT PLUS SILENCE con PLANITHERM 4S 6*/16/33.2Si 39dB
Precio: 174.03
Doble acristalamiento SGG CLIMALIT PLUS SILENCE,formado por un vidrio bajo emisivo e incoloro SGG PLANITHERM 4S de 6mm capa en cara 2 y un vidrio laminado acústico y de seguridad incoloro SGG STADIP SILENCE 33,2 de 7mm de espesor clasificado 1B1 según norma UNE-EN 12600, y P1A según norma UNE-EN 356, cámara de aire deshidratado de 16mm de espesor con perfil separador de aluminio y doble sellado perimetral, con U=1,3 W/m²K y RW (C; Ctr)=39 (-2;-6)(dato calculado según ISO140), fijación sobre carpintería con acuñado mediante calzos de apoyo perimetrales y laterales y sellado en frío con silicona neutra, incluso cortes de vidrio y colocación de junquillos, según NTE-FVP-8

| Código | Ud | Descripción | Rendimiento | Precio | Importe |
|---|---|---|---|---|---|
| OGENO01.0050 | h | Oficial 1ª vidriería | 1.150 | 18.07 | 20.78 |
| PSGG08U123237024 | m² | Doble acristalamiento SGG CLIMALIT PLUS SILENCE con PLANITHERM 4S 6*/16/33.2Si (39dB) (material) | 1.006 | 138.61 | 139.44 |
| PGENP14.0467 | m | Sellado con silicona neutra | 7.000 | 0.98 | 6.86 |
| PSGG04 | u | Pequeño material | 1.500 | 1.25 | 1.88 |
| %CO | % | Costes indirectos | 3 % | 168.96 | 5.07 |
|  |  | Total |  |  | 174.03 |

**USGG08P123237025** m² SGG CLIMALIT PLUS SILENCE con PLANITHERM 4S 6*/16/44.2Si 39dB
Precio: 177.97
Doble acristalamiento SGG CLIMALIT PLUS SILENCE,formado por un vidrio bajo emisivo e incoloro SGG PLANITHERM 4S de 6mm capa en cara 2 y un vidrio laminado acústico y de seguridad incoloro SGG STADIP SILENCE 44.2Si de 9mm de espesor clasificado 1B1 según norma UNE-EN 12600, y P2A según norma UNE-EN 356, cámara de aire deshidratado de 16mm de espesor con perfil separador de aluminio y doble sellado perimetral, con U=1,3 W/m²K y RW (C; Ctr)=39 (-1;-5), fijación sobre carpintería con acuñado mediante calzos de apoyo perimetrales y laterales y sellado en frío con silicona neutra, incluso cortes de vidrio y colocación de junquillos, según NTE-FVP-8

| Código | Ud | Descripción | Rendimiento | Precio | Importe |
|---|---|---|---|---|---|
| OGENO01.0050 | h | Oficial 1ª vidriería | 1.150 | 18.07 | 20.78 |
| PSGG08U123237025 | m² | Doble acristalamiento SGG CLIMALIT PLUS SILENCE con PLANITHERM 4S 6*/16/44.2Si (39dB) (material) | 1.006 | 142.42 | 143.27 |
| PGENP14.0467 | m | Sellado con silicona neutra | 7.000 | 0.98 | 6.86 |
| PSGG04 | u | Pequeño material | 1.500 | 1.25 | 1.88 |
| %CO | % | Costes indirectos | 3 % | 172.79 | 5.18 |
|  |  | Total |  |  | 177.97 |

**USGG08P123237009** m² SGG CLIMALIT PLUS SILENCE con PLANISTAR ONE 6*/16/33,2 40dB
Precio: 181.28
Doble acristalamiento SGG CLIMALIT PLUS SILENCE,formado por un vidrio bajo emisivo e incoloro SGG PLANISTAR ONE de 6mm capa en cara 2 y un vidrio laminado acústico y de seguridad incoloro SGG STADIP SILENCE 33,2 de 7mm de espesor clasificado 1B1 según norma UNE-EN 12600, cámara de aire deshidratado de 16mm de espesor con perfil separador de aluminio y doble sellado perimetral, con U=1,3 W/m²K y RW (C; Ctr)=40 (-2;-6), fijación sobre carpintería con acuñado mediante calzos de apoyo perimetrales y laterales y sellado en frío con silicona neutra, incluso cortes de vidrio y colocación de junquillos, según NTE-FVP-8

| Código | Ud | Descripción | Rendimiento | Precio | Importe |
|---|---|---|---|---|---|
| OGENO01.0050 | h | Oficial 1ª vidriería | 1.150 | 18.07 | 20.78 |
| PSGG08U123237009 | m² | Doble acristalamiento SGG CLIMALIT PLUS SILENCE con PLANISTAR ONE 6*/16/33,2 (40dB) (material; 13/10/2008) | 1.006 | 145.61 | 146.48 |
| PGENP14.0467 | m | Sellado con silicona neutra | 7.000 | 0.98 | 6.86 |
| PSGG04 | u | Pequeño material | 1.500 | 1.25 | 1.88 |
| %CO | % | Costes indirectos | 3 % | 176.00 | 5.28 |
|  |  | Total |  |  | 181.28 |

**USGG08P123237011** m² SGG CLIMALIT PLUS SILENCE con PLANISTAR ONE 6*/16/44,2 40dB
Precio: 186.51
Doble acristalamiento SGG CLIMALIT PLUS SILENCE,formado por un vidrio bajo emisivo e incoloro SGG PLANISTAR ONE de 6mm capa en cara 2 y un vidrio laminado acústico y de seguridad incoloro SGG STADIP SILENCE 44,2 de 9mm de espesor clasificado 1B1 según norma UNE-EN 12600, cámara de aire deshidratado de 16mm de espesor con perfil separador de aluminio y doble sellado perimetral, con U=1,3 W/m²K y RW (C; Ctr)=40 (-2;-6), fijación sobre carpintería con acuñado mediante calzos de apoyo perimetrales y laterales y sellado en frío con silicona neutra, incluso cortes de vidrio y colocación de junquillos, según NTE-FVP-8

| Código | Ud | Descripción | Rendimiento | Precio | Importe |
|---|---|---|---|---|---|
| OGENO01.0050 | h | Oficial 1ª vidriería | 1.150 | 18.07 | 20.78 |
| PSGG08U123237011 | m² | Doble acristalamiento SGG CLIMALIT PLUS SILENCE con PLANISTAR ONE 6*/16/44,2 (40dB) (material; 13/10/2008) | 1.006 | 150.66 | 151.56 |
| PGENP14.0467 | m | Sellado con silicona neutra | 7.000 | 0.98 | 6.86 |
| PSGG04 | u | Pequeño material | 1.500 | 1.25 | 1.88 |
| %CO | % | Costes indirectos | 3 % | 181.08 | 5.43 |
|  |  | Total |  |  | 186.51 |

**USGG08P123237012** m² SGG CLIMALIT PLUS SILENCE con PLANISTAR ONE 8*/12/44,2 40dB
Precio: 213.19
Doble acristalamiento SGG CLIMALIT PLUS SILENCE,formado por un vidrio bajo emisivo e incoloro SGG PLANISTAR ONE de 8mm capa en cara 2 y un vidrio laminado acústico y de seguridad incoloro SGG STADIP SILENCE 44,2 de 9mm de espesor clasificado 1B1 según norma UNE-EN 12600, cámara de aire deshidratado de 12mm de espesor con perfil separador de aluminio y doble sellado perimetral, con U=1,5 W/m²K y RW (C; Ctr)=40 (-1;-5), fijación sobre carpintería con acuñado mediante calzos de apoyo perimetrales y laterales y sellado en frío con silicona neutra, incluso cortes de vidrio y colocación de junquillos, según NTE-FVP-8

| Código | Ud | Descripción | Rendimiento | Precio | Importe |
|---|---|---|---|---|---|
| OGENO01.0050 | h | Oficial 1ª vidriería | 1.150 | 18.07 | 20.78 |
| PSGG08U123237012 | m² | Doble acristalamiento SGG CLIMALIT PLUS SILENCE con PLANISTAR ONE 8*/12/44,2 (40dB) (material; 13/10/2008) | 1.006 | 176.4 | 177.46 |
| PGENP14.0467 | m | Sellado con silicona neutra | 7.000 | 0.98 | 6.86 |
| PSGG04 | u | Pequeño material | 1.500 | 1.25 | 1.88 |
| %CO | % | Costes indirectos | 3 % | 206.98 | 6.21 |
|  |  | Total |  |  | 213.19 |

**USGG08P123237013** m² SGG CLIMALIT PLUS SILENCE con PLANISTAR ONE 8*/16/44,2 42dB
Precio: 214.22
Doble acristalamiento SGG CLIMALIT PLUS SILENCE,formado por un vidrio bajo emisivo e incoloro SGG PLANISTAR ONE de 8mm capa en cara 2 y un vidrio laminado acústico y de seguridad incoloro SGG STADIP SILENCE 44,2 de 9mm de espesor, clasificado 1B1 según norma UNE-EN 12600, cámara de aire deshidratado de 16mm de espesor con perfil separador de aluminio y doble sellado perimetral, con U=1,3 W/m²K y RW (C; Ctr)=42 (-2;-5), fijación sobre carpintería con acuñado mediante calzos de apoyo perimetrales y laterales y sellado en frío con silicona neutra, incluso cortes de vidrio y colocación de junquillos, según NTE-FVP-8

| Código | Ud | Descripción | Rendimiento | Precio | Importe |
|---|---|---|---|---|---|
| OGENO01.0050 | h | Oficial 1ª vidriería | 1.150 | 18.07 | 20.78 |
| PSGG08U123237013 | m² | Doble acristalamiento SGG CLIMALIT PLUS SILENCE con PLANISTAR ONE 8*/16/44,2 (42dB) (material; 13/10/2008) | 1.006 | 177.4 | 178.46 |
| PGENP14.0467 | m | Sellado con silicona neutra | 7.000 | 0.98 | 6.86 |
| PSGG04 | u | Pequeño material | 1.500 | 1.25 | 1.88 |
| %CO | % | Costes indirectos | 3 % | 207.98 | 6.24 |
|  |  | Total |  |  | 214.22 |

**USGG08P123237015** m² SGG CLIMALIT PLUS SILENCE con PLANISTAR ONE 10*/16/33,2 41dB
Precio: 230.44
Doble acristalamiento SGG CLIMALIT PLUS SILENCE,formado por un vidrio bajo emisivo e incoloro SGG PLANISTAR ONE de 10mm capa en cara 2 y un vidrio laminado acústico y de seguridad incoloro SGG STADIP SILENCE 33,2 de 7mm de espesor, clasificado 1B1 según norma UNE-EN 12600, cámara de aire deshidratado de 16mm de espesor con perfil separador de aluminio y doble sellado perimetral, con U=1,3 W/m²K y RW (C; Ctr)=41 (-1;-5), fijación sobre carpintería con acuñado mediante calzos de apoyo perimetrales y laterales y sellado en frío con silicona neutra, incluso cortes de vidrio y colocación de junquillos, según NTE-FVP-8

| Código | Ud | Descripción | Rendimiento | Precio | Importe |
|---|---|---|---|---|---|
| OGENO01.0050 | h | Oficial 1ª vidriería | 1.150 | 18.07 | 20.78 |
| PSGG08U123237015 | m² | Doble acristalamiento SGG CLIMALIT PLUS SILENCE con PLANISTAR ONE 10*/16/33,2 (41dB) (material; 13/10/2008) | 1.006 | 193.05 | 194.21 |
| PGENP14.0467 | m | Sellado con silicona neutra | 7.000 | 0.98 | 6.86 |
| PSGG04 | u | Pequeño material | 1.500 | 1.25 | 1.88 |
| %CO | % | Costes indirectos | 3 % | 223.73 | 6.71 |
|  |  | Total |  |  | 230.44 |

**USGG08P123237016** m² SGG CLIMALIT PLUS SILENCE con PLANISTAR ONE 10*/12/44,2 42dB
Precio: 234.63
Doble acristalamiento SGG CLIMALIT PLUS SILENCE,formado por un vidrio bajo emisivo e incoloro SGG PLANISTAR ONE de 10mm capa en cara 2 y un vidrio laminado acústico y de seguridad incoloro SGG STADIP SILENCE 44,2 de 9mm de espesor, clasificado 1B1 según norma UNE-EN 12600, cámara de aire deshidratado de 12mm de espesor con perfil separador de aluminio y doble sellado perimetral, con U=1,5 W/m²K y RW (C; Ctr)=42 (-1;-5), fijación sobre carpintería con acuñado mediante calzos de apoyo perimetrales y laterales y sellado en frío con silicona neutra, incluso cortes de vidrio y colocación de junquillos, según NTE-FVP-8

| Código | Ud | Descripción | Rendimiento | Precio | Importe |
|---|---|---|---|---|---|
| OGENO01.0050 | h | Oficial 1ª vidriería | 1.150 | 18.07 | 20.78 |
| PSGG08U123237016 | m² | Doble acristalamiento SGG CLIMALIT PLUS SILENCE con PLANISTAR ONE 10*/12/44,2 (42dB) (material; 13/10/2008) | 1.006 | 197.1 | 198.28 |
| PGENP14.0467 | m | Sellado con silicona neutra | 7.000 | 0.98 | 6.86 |
| PSGG04 | u | Pequeño material | 1.500 | 1.25 | 1.88 |
| %CO | % | Costes indirectos | 3 % | 227.80 | 6.83 |
|  |  | Total |  |  | 234.63 |

**USGG08P123237017** m² SGG CLIMALIT PLUS SILENCE con PLANISTAR ONE 10*/16/44,2 43dB
Precio: 235.67
Doble acristalamiento SGG CLIMALIT PLUS SILENCE,formado por un vidrio bajo emisivo e incoloro SGG PLANISTAR ONE de 10mm capa en cara 2 y un vidrio laminado acústico y de seguridad incoloro SGG STADIP SILENCE 44,2 de 9mm de espesor, clasificado 1B1 según norma UNE-EN 12600, cámara de aire deshidratado de 16mm de espesor con perfil separador de aluminio y doble sellado perimetral, con U=1,3 W/m²K y RW (C; Ctr)=43 (-1;-5), fijación sobre carpintería con acuñado mediante calzos de apoyo perimetrales y laterales y sellado en frío con silicona neutra, incluso cortes de vidrio y colocación de junquillos, según NTE-FVP-8

| Código | Ud | Descripción | Rendimiento | Precio | Importe |
|---|---|---|---|---|---|
| OGENO01.0050 | h | Oficial 1ª vidriería | 1.150 | 18.07 | 20.78 |
| PSGG08U123237017 | m² | Doble acristalamiento SGG CLIMALIT PLUS SILENCE con PLANISTAR ONE 10*/16/44,2 (43dB) (material; 13/10/2008) | 1.006 | 198.1 | 199.29 |
| PGENP14.0467 | m | Sellado con silicona neutra | 7.000 | 0.98 | 6.86 |
| PSGG04 | u | Pequeño material | 1.500 | 1.25 | 1.88 |
| %CO | % | Costes indirectos | 3 % | 228.81 | 6.86 |
|  |  | Total |  |  | 235.67 |

###### E16ECESGG233 Con vidrio de capa de control solar y baja emisividad - rango 45dB =< Rw

**USGG08P123237018** m² SGG CLIMALIT PLUS SILENCE con PLANISTAR ONE 55,2*/20/44,2 46dB
Precio: 272.04
Doble acristalamiento SGG CLIMALIT PLUS SILENCE,formado por un vidrio bajo emisivo e incoloro SGG PLANISTAR ONE sobre laminar STADIP SILENCE 55,2 de 11mm capa en cara 2, clasificado 1B1 según norma UNE-EN 12600 y un vidrio laminado acústico y de seguridad incoloro SGG STADIP SILENCE 44,2 de 9mm de espesor clasificado 1B1 según norma UNE-EN 12600, cámara de aire deshidratado de 20mm de espesor con perfil separador de aluminio y doble sellado perimetral, con U=1,3 W/m²K y RW (C; Ctr)=46 (-2;-6), fijación sobre carpintería con acuñado mediante calzos de apoyo perimetrales y laterales y sellado en frío con silicona neutra, incluso cortes de vidrio y colocación de junquillos, según NTE-FVP-8

| Código | Ud | Descripción | Rendimiento | Precio | Importe |
|---|---|---|---|---|---|
| OGENO01.0050 | h | Oficial 1ª vidriería | 1.150 | 18.07 | 20.78 |
| PSGG08U123237018 | m² | Doble acristalamiento SGG CLIMALIT PLUS SILENCE con PLANISTAR ONE 55,2*/20/44,2 (46dB) (material; 13/10/2008) | 1.006 | 233.2 | 234.60 |
| PGENP14.0467 | m | Sellado con silicona neutra | 7.000 | 0.98 | 6.86 |
| PSGG04 | u | Pequeño material | 1.500 | 1.25 | 1.88 |
| %CO | % | Costes indirectos | 3 % | 264.12 | 7.92 |
|  |  | Total |  |  | 272.04 |

**USGG08P123237019** m² SGG CLIMALIT PLUS SILENCE con PLANISTAR ONE 44,2*/20/55,2 46dB
Precio: 264.77
Doble acristalamiento SGG CLIMALIT PLUS SILENCE,formado por un vidrio bajo emisivo e incoloro SGG PLANISTAR ONE sobre laminar STADIP SILENCE 44,2 de 9mm capa en cara 2, clasificado 1B1 según norma UNE-EN 12600 y un vidrio laminado acústico y de seguridad incoloro SGG STADIP SILENCE 55,2 de 11mm de espesor clasificado 1B1 según norma UNE-EN 12600, cámara de aire deshidratado de 20mm de espesor con perfil separador de aluminio y doble sellado perimetral, con U=1,3 W/m²K y RW (C; Ctr)=46 (-2;-6), fijación sobre carpintería con acuñado mediante calzos de apoyo perimetrales y laterales y sellado en frío con silicona neutra, incluso cortes de vidrio y colocación de junquillos, según NTE-FVP-8

| Código | Ud | Descripción | Rendimiento | Precio | Importe |
|---|---|---|---|---|---|
| OGENO01.0050 | h | Oficial 1ª vidriería | 1.150 | 18.07 | 20.78 |
| PSGG08U123237019 | m² | Doble acristalamiento SGG CLIMALIT PLUS SILENCE con PLANISTAR ONE 44,2*/20/55,2 (46dB) (material; 13/10/2008) | 1.006 | 226.18 | 227.54 |
| PGENP14.0467 | m | Sellado con silicona neutra | 7.000 | 0.98 | 6.86 |
| PSGG04 | u | Pequeño material | 1.500 | 1.25 | 1.88 |
| %CO | % | Costes indirectos | 3 % | 257.06 | 7.71 |
|  |  | Total |  |  | 264.77 |

**USGG08P123237020** m² SGG CLIMALIT PLUS SILENCE con PLANISTAR ONE 55,2*/16/44,2 45dB
Precio: 272.04
Doble acristalamiento SGG CLIMALIT PLUS SILENCE,formado por un vidrio bajo emisivo e incoloro SGG PLANISTAR ONE sobre laminar STADIP SILENCE 55,2 de 11mm capa en cara 2, clasificado 1B1 según norma UNE-EN 12600 y un vidrio laminado acústico y de seguridad incoloro SGG STADIP SILENCE 44,2 de 9mm de espesor clasificado 1B1 según norma UNE-EN 12600, cámara de aire deshidratado de 16mm de espesor con perfil separador de aluminio y doble sellado perimetral, con U=1,3 W/m²K y RW (C; Ctr)=45 (-2;-7), fijación sobre carpintería con acuñado mediante calzos de apoyo perimetrales y laterales y sellado en frío con silicona neutra, incluso cortes de vidrio y colocación de junquillos, según NTE-FVP-8

| Código | Ud | Descripción | Rendimiento | Precio | Importe |
|---|---|---|---|---|---|
| OGENO01.0050 | h | Oficial 1ª vidriería | 1.150 | 18.07 | 20.78 |
| PSGG08U123237020 | m² | Doble acristalamiento SGG CLIMALIT PLUS SILENCE con PLANISTAR ONE 55,2*/16/44,2 (45dB) (material; 13/10/2008) | 1.006 | 233.2 | 234.60 |
| PGENP14.0467 | m | Sellado con silicona neutra | 7.000 | 0.98 | 6.86 |
| PSGG04 | u | Pequeño material | 1.500 | 1.25 | 1.88 |
| %CO | % | Costes indirectos | 3 % | 264.12 | 7.92 |
|  |  | Total |  |  | 272.04 |

##### E16ECESGG3 C/vidrio lam. aislamiento acústico ref. y seg. antiagresión (niveles P1A a P5A s/EN-356)

###### E16ECESGG52 Incoloro

###### E16ECESGG521 Incoloro - rango 35dB =< Rw < 40 dB

**USGG08P123252001** m² SGG CLIMALIT SILENCE 4/12/33,2 34dB
Precio: 121.48
Doble acristalamiento SGG CLIMALIT, formado por un vidrio float incoloro SGG PLANICLEAR de 4mm y un vidrio laminado acústico y de seguridad incoloro SGG STADIP SILENCE 33,2 de 7mm de espesor clasificado P1A según norma UNE-EN 356, cámara de aire deshidratado de 12mm de espesor con perfil separador de aluminio y doble sellado perimetral, con U=2,8W/m²K y RW (C; Ctr)=34 (-1;-4), fijación sobre carpintería con acuñado mediante calzos de apoyo perimetrales y laterales y sellado en frío con silicona neutra, incluso cortes de vidrio y colocación de junquillos, según NTE-FVP-8

| Código | Ud | Descripción | Rendimiento | Precio | Importe |
|---|---|---|---|---|---|
| OGENO01.0050 | h | Oficial 1ª vidriería | 1.150 | 18.07 | 20.78 |
| PSGG08U123252001 | m² | Doble acristalamiento incoloro SGG CLIMALIT SILENCE 4/12/33,2 (34dB) (material; 13/10/2008) | 1.006 | 87.89 | 88.42 |
| PGENP14.0467 | m | Sellado con silicona neutra | 7.000 | 0.98 | 6.86 |
| PSGG04 | u | Pequeño material | 1.500 | 1.25 | 1.88 |
| %CO | % | Costes indirectos | 3 % | 117.94 | 3.54 |
|  |  | Total |  |  | 121.48 |

**USGG08P123252002** m² SGG CLIMALIT SILENCE 6/12/33,2 37dB
Precio: 130.48
Doble acristalamiento SGG CLIMALIT, formado por un vidrio float incoloro SGG PLANICLEAR de 6mm y un vidrio laminado acústico y de seguridad incoloro SGG STADIP SILENCE 33,2 de 7mm de espesor clasificado P1A según norma UNE-EN 356, cámara de aire deshidratado de 12mm de espesor con perfil separador de aluminio y doble sellado perimetral, con U=2,8 W/m²K y RW (C; Ctr)=37 (-1;-5), fijación sobre carpintería con acuñado mediante calzos de apoyo perimetrales y laterales y sellado en frío con silicona neutra, incluso cortes de vidrio y colocación de junquillos, según NTE-FVP-8

| Código | Ud | Descripción | Rendimiento | Precio | Importe |
|---|---|---|---|---|---|
| OGENO01.0050 | h | Oficial 1ª vidriería | 1.150 | 18.07 | 20.78 |
| PSGG08U123252002 | m² | Doble acristalamiento incoloro SGG CLIMALIT SILENCE 6/12/33,2 (37dB) (material; 13/10/2008) | 1.006 | 96.58 | 97.16 |
| PGENP14.0467 | m | Sellado con silicona neutra | 7.000 | 0.98 | 6.86 |
| PSGG04 | u | Pequeño material | 1.500 | 1.25 | 1.88 |
| %CO | % | Costes indirectos | 3 % | 126.68 | 3.80 |
|  |  | Total |  |  | 130.48 |

**USGG08P123252003** m² SGG CLIMALIT SILENCE 8/12/33,2 38dB
Precio: 141.51
Doble acristalamiento SGG CLIMALIT, formado por un vidrio float incoloro SGG PLANICLEAR de 8mm y un vidrio laminado acústico y de seguridad incoloro SGG STADIP SILENCE 33,2 de 7mm de espesor clasificado P1A según norma UNE-EN 356, cámara de aire deshidratado de 12mm de espesor con perfil separador de aluminio y doble sellado perimetral, con U=2,8W/m²K y RW (C; Ctr)=38 (-1;-5), fijación sobre carpintería con acuñado mediante calzos de apoyo perimetrales y laterales y sellado en frío con silicona neutra, incluso cortes de vidrio y colocación de junquillos, según NTE-FVP-8

| Código | Ud | Descripción | Rendimiento | Precio | Importe |
|---|---|---|---|---|---|
| OGENO01.0050 | h | Oficial 1ª vidriería | 1.150 | 18.07 | 20.78 |
| PSGG08U123252003 | m² | Doble acristalamiento incoloro SGG CLIMALIT SILENCE 8/12/33,2 (38dB) (material; 13/10/2008) | 1.006 | 107.23 | 107.87 |
| PGENP14.0467 | m | Sellado con silicona neutra | 7.000 | 0.98 | 6.86 |
| PSGG04 | u | Pequeño material | 1.500 | 1.25 | 1.88 |
| %CO | % | Costes indirectos | 3 % | 137.39 | 4.12 |
|  |  | Total |  |  | 141.51 |

**USGG08P123252005** m² SGG CLIMALIT SILENCE 6/12/44,2 38dB
Precio: 134.03
Doble acristalamiento SGG CLIMALIT, formado por un vidrio float incoloro SGG PLANICLEAR de 6mm y un vidrio laminado acústico y de seguridad incoloro SGG STADIP SILENCE 44,2 de 7mm de espesor clasificado P2A según norma UNE-EN 356, cámara de aire deshidratado de 12mm de espesor con perfil separador de aluminio y doble sellado perimetral, con U=2,8 W/m²K y RW (C; Ctr)=38 (-1;-4), fijación sobre carpintería con acuñado mediante calzos de apoyo perimetrales y laterales y sellado en frío con silicona neutra, incluso cortes de vidrio y colocación de junquillos, según NTE-FVP-8

| Código | Ud | Descripción | Rendimiento | Precio | Importe |
|---|---|---|---|---|---|
| OGENO01.0050 | h | Oficial 1ª vidriería | 1.150 | 18.07 | 20.78 |
| PSGG08U123252005 | m² | Doble acristalamiento incoloro SGG CLIMALIT SILENCE 6/12/44,2 (38dB) (material; 13/10/2008) | 1.006 | 100.01 | 100.61 |
| PGENP14.0467 | m | Sellado con silicona neutra | 7.000 | 0.98 | 6.86 |
| PSGG04 | u | Pequeño material | 1.500 | 1.25 | 1.88 |
| %CO | % | Costes indirectos | 3 % | 130.13 | 3.90 |
|  |  | Total |  |  | 134.03 |

###### E16ECESGG522 Incoloro - rango 40dB =< Rw < 45 dB

**USGG08P123252004** m² SGG CLIMALIT SILENCE 6/16/33,2 40dB
Precio: 148.91
Doble acristalamiento SGG CLIMALIT, formado por un vidrio float incoloro SGG PLANICLEAR de 6mm y un vidrio laminado acústico y de seguridad incoloro SGG STADIP SILENCE 33,2 de 7mm de espesor clasificado P1A según norma UNE-EN 356, cámara de aire deshidratado de 16mm de espesor con perfil separador de aluminio y doble sellado perimetral, con U=2,7 W/m²K y RW (C; Ctr)=40 (-2;-6), fijación sobre carpintería con acuñado mediante calzos de apoyo perimetrales y laterales y sellado en frío con silicona neutra, incluso cortes de vidrio y colocación de junquillos, según NTE-FVP-8

| Código | Ud | Descripción | Rendimiento | Precio | Importe |
|---|---|---|---|---|---|
| OGENO01.0050 | h | Oficial 1ª vidriería | 1.150 | 18.07 | 20.78 |
| PSGG08U123252004 | m² | Doble acristalamiento incoloro SGG CLIMALIT SILENCE 6/16/33,2 (40dB) (material; 13/10/2008) | 1.006 | 114.36 | 115.05 |
| PGENP14.0467 | m | Sellado con silicona neutra | 7.000 | 0.98 | 6.86 |
| PSGG04 | u | Pequeño material | 1.500 | 1.25 | 1.88 |
| %CO | % | Costes indirectos | 3 % | 144.57 | 4.34 |
|  |  | Total |  |  | 148.91 |

**USGG08P123252006** m² SGG CLIMALIT SILENCE 6/16/44,2 40dB
Precio: 139.49
Doble acristalamiento SGG CLIMALIT, formado por un vidrio float incoloro SGG PLANICLEAR de 6mm y un vidrio laminado acústico y de seguridad incoloro SGG STADIP SILENCE 44,2 de 9mm de espesor clasificado P2A según norma UNE-EN 356, cámara de aire deshidratado de 16mm de espesor con perfil separador de aluminio y doble sellado perimetral, con U=2,7 W/m²K y RW (C; Ctr)=40 (-2;-6), fijación sobre carpintería con acuñado mediante calzos de apoyo perimetrales y laterales y sellado en frío con silicona neutra, incluso cortes de vidrio y colocación de junquillos, según NTE-FVP-8

| Código | Ud | Descripción | Rendimiento | Precio | Importe |
|---|---|---|---|---|---|
| OGENO01.0050 | h | Oficial 1ª vidriería | 1.150 | 18.07 | 20.78 |
| PSGG08U123252006 | m² | Doble acristalamiento incoloro SGG CLIMALIT SILENCE 6/16/44,2 (40dB) (material; 13/10/2008) | 1.006 | 105.28 | 105.91 |
| PGENP14.0467 | m | Sellado con silicona neutra | 7.000 | 0.98 | 6.86 |
| PSGG04 | u | Pequeño material | 1.500 | 1.25 | 1.88 |
| %CO | % | Costes indirectos | 3 % | 135.43 | 4.06 |
|  |  | Total |  |  | 139.49 |

**USGG08P123252007** m² SGG CLIMALIT SILENCE 8/12/44,2 40dB
Precio: 152.01
Doble acristalamiento SGG CLIMALIT, formado por un vidrio float incoloro SGG PLANICLEAR de 8mm y un vidrio laminado acústico y de seguridad incoloro SGG STADIP SILENCE 44,2 de 9mm de espesor clasificado P2A según norma UNE-EN 356, cámara de aire deshidratado de 12mm de espesor con perfil separador de aluminio y doble sellado perimetral, con U=2,8 W/m²K y RW (C; Ctr)=40 (-1;-5), fijación sobre carpintería con acuñado mediante calzos de apoyo perimetrales y laterales y sellado en frío con silicona neutra, incluso cortes de vidrio y colocación de junquillos, según NTE-FVP-8

| Código | Ud | Descripción | Rendimiento | Precio | Importe |
|---|---|---|---|---|---|
| OGENO01.0050 | h | Oficial 1ª vidriería | 1.150 | 18.07 | 20.78 |
| PSGG08U123252007 | m² | Doble acristalamiento incoloro SGG CLIMALIT SILENCE 8/12/44,2 (40dB) (material; 13/10/2008) | 1.006 | 117.36 | 118.06 |
| PGENP14.0467 | m | Sellado con silicona neutra | 7.000 | 0.98 | 6.86 |
| PSGG04 | u | Pequeño material | 1.500 | 1.25 | 1.88 |
| %CO | % | Costes indirectos | 3 % | 147.58 | 4.43 |
|  |  | Total |  |  | 152.01 |

**USGG08P123252008** m² SGG CLIMALIT SILENCE 8/16/44,2 42dB
Precio: 155.13
Doble acristalamiento SGG CLIMALIT, formado por un vidrio float incoloro SGG PLANICLEAR de 8mm y un vidrio laminado acústico y de seguridad incoloro SGG STADIP SILENCE 44,2 de 9mm de espesor clasificado P2A según norma UNE-EN 356, cámara de aire deshidratado de 16mm de espesor con perfil separador de aluminio y doble sellado perimetral, con U=2,7 W/m²K y RW (C; Ctr)=42 (-2;-5), fijación sobre carpintería con acuñado mediante calzos de apoyo perimetrales y laterales y sellado en frío con silicona neutra, incluso cortes de vidrio y colocación de junquillos, según NTE-FVP-8

| Código | Ud | Descripción | Rendimiento | Precio | Importe |
|---|---|---|---|---|---|
| OGENO01.0050 | h | Oficial 1ª vidriería | 1.150 | 18.07 | 20.78 |
| PSGG08U123252008 | m² | Doble acristalamiento incoloro SGG CLIMALIT SILENCE 8/16/44,2 (42dB) (material; 13/10/2008) | 1.006 | 120.37 | 121.09 |
| PGENP14.0467 | m | Sellado con silicona neutra | 7.000 | 0.98 | 6.86 |
| PSGG04 | u | Pequeño material | 1.500 | 1.25 | 1.88 |
| %CO | % | Costes indirectos | 3 % | 150.61 | 4.52 |
|  |  | Total |  |  | 155.13 |

**USGG08P123252009** m² SGG CLIMALIT SILENCE 12/12/44,2 44dB
Precio: 173.07
Doble acristalamiento SGG CLIMALIT, formado por un vidrio float incoloro SGG PLANICLEAR de 12mm y un vidrio laminado acústico y de seguridad incoloro SGG STADIP SILENCE 44,2 de 9mm de espesor clasificado P2A según norma UNE-EN 356, cámara de aire deshidratado de 12mm de espesor con perfil separador de aluminio y doble sellado perimetral, con U=2,8 W/m²K y RW (C; Ctr)=44 (0;-4), fijación sobre carpintería con acuñado mediante calzos de apoyo perimetrales y laterales y sellado en frío con silicona neutra, incluso cortes de vidrio y colocación de junquillos, según NTE-FVP-8

| Código | Ud | Descripción | Rendimiento | Precio | Importe |
|---|---|---|---|---|---|
| OGENO01.0050 | h | Oficial 1ª vidriería | 1.150 | 18.07 | 20.78 |
| PSGG08U123252009 | m² | Doble acristalamiento incoloro SGG CLIMALIT SILENCE 12/12/44,2 (44dB) (material; 13/10/2008) | 1.006 | 137.68 | 138.51 |
| PGENP14.0467 | m | Sellado con silicona neutra | 7.000 | 0.98 | 6.86 |
| PSGG04 | u | Pequeño material | 1.500 | 1.25 | 1.88 |
| %CO | % | Costes indirectos | 3 % | 168.03 | 5.04 |
|  |  | Total |  |  | 173.07 |

**USGG08P123252010** m² SGG CLIMALIT SILENCE 55,2/20/SILENCE 44,2 46dB
Precio: 222.39
Doble acristalamiento SGG CLIMALIT SILENCE, formado por un vidrio laminado acústico y de seguridad SGG STADIP SILENCE 55,2 de 11mm de espesor clasificado P2A según norma UNE-EN 356 y un vidrio laminado acústico y de seguridad incoloro SGG STADIP SILENCE 44,2 de 9mm de espesor clasificado P2A según norma UNE-EN 356, cámara de aire deshidratado de 20mm de espesor con perfil separador de aluminio y doble sellado perimetral, con U=2,7 W/m²K y RW (C; Ctr)=46 (-2;-6), fijación sobre carpintería con acuñado mediante calzos de apoyo perimetrales y laterales y sellado en frío con silicona neutra, incluso cortes de vidrio y colocación de junquillos, según NTE-FVP-8

| Código | Ud | Descripción | Rendimiento | Precio | Importe |
|---|---|---|---|---|---|
| OGENO01.0050 | h | Oficial 1ª vidriería | 1.150 | 18.07 | 20.78 |
| PSGG08U123252010 | m² | Doble acristalamiento incoloro SGG CLIMALIT SILENCE 55,2/20/44,2 (46dB) (material; 13/10/2008) | 1.006 | 185.28 | 186.39 |
| PGENP14.0467 | m | Sellado con silicona neutra | 7.000 | 0.98 | 6.86 |
| PSGG04 | u | Pequeño material | 1.500 | 1.25 | 1.88 |
| %CO | % | Costes indirectos | 3 % | 215.91 | 6.48 |
|  |  | Total |  |  | 222.39 |

###### E16ECESGG523 Incoloro - rango 45dB =< Rw

**USGG08P123252011** m² SGG CLIMALIT SILENCE 55,2/16/44,2 45dB
Precio: 218.23
Doble acristalamiento SGG CLIMALIT SILENCE,formado por un vidrio laminado acústico y de seguridad SGG STADIP SILENCE 55,2 de 11mm de espesor clasificado P2A según norma UNE-EN 356 y un vidrio laminado acústico y de seguridad incoloro SGG STADIP SILENCE 44,2 de 9mm de espesor clasificado P2A según norma UNE-EN 356, cámara de aire deshidratado de 16mm de espesor con perfil separador de aluminio y doble sellado perimetral, con U=2,7 W/m²K y RW (C; Ctr)=45 (-2;-7), fijación sobre carpintería con acuñado mediante calzos de apoyo perimetrales y laterales y sellado en frío con silicona neutra, incluso cortes de vidrio y colocación de junquillos, según NTE-FVP-8

| Código | Ud | Descripción | Rendimiento | Precio | Importe |
|---|---|---|---|---|---|
| OGENO01.0050 | h | Oficial 1ª vidriería | 1.150 | 18.07 | 20.78 |
| PSGG08U123252011 | m² | Doble acristalamiento incoloro SGG CLIMALIT SILENCE 55,2/16/44,2 (45dB) (material; 13/10/2008) | 1.006 | 181.26 | 182.35 |
| PGENP14.0467 | m | Sellado con silicona neutra | 7.000 | 0.98 | 6.86 |
| PSGG04 | u | Pequeño material | 1.500 | 1.25 | 1.88 |
| %CO | % | Costes indirectos | 3 % | 211.87 | 6.36 |
|  |  | Total |  |  | 218.23 |

**USGG08P123252012** m² SGG CLIMALIT SILENCE 66,2/20/44,2 49dB
Precio: 232.59
Doble acristalamiento SGG CLIMALIT SILENCE,formado por un vidrio laminado acústico y de seguridad SGG STADIP SILENCE 66,2 de 13mm de espesor clasificado P2A según norma UNE-EN 356 y un vidrio laminado acústico y de seguridad incoloro SGG STADIP SILENCE 44,2 de 9mm de espesor clasificado P2A según norma UNE-EN 356, cámara de aire deshidratado de 20mm de espesor con perfil separador de aluminio y doble sellado perimetral, con U=2,7 W/m²K y RW (C; Ctr)=49 (-2;-6), fijación sobre carpintería con acuñado mediante calzos de apoyo perimetrales y laterales y sellado en frío con silicona neutra, incluso cortes de vidrio y colocación de junquillos, según NTE-FVP-8

| Código | Ud | Descripción | Rendimiento | Precio | Importe |
|---|---|---|---|---|---|
| OGENO01.0050 | h | Oficial 1ª vidriería | 1.150 | 18.07 | 20.78 |
| PSGG08U123252012 | m² | Doble acristalamiento incoloro SGG CLIMALIT SILENCE 66,2/20/44,2 (49dB) (material; 13/10/2008) | 1.006 | 195.13 | 196.30 |
| PGENP14.0467 | m | Sellado con silicona neutra | 7.000 | 0.98 | 6.86 |
| PSGG04 | u | Pequeño material | 1.500 | 1.25 | 1.88 |
| %CO | % | Costes indirectos | 3 % | 225.82 | 6.77 |
|  |  | Total |  |  | 232.59 |

**USGG08P123252013** m² SGG CLIMALIT SILENCE 44,2/24/66,2 50dB
Precio: 237.08
Doble acristalamiento SGG CLIMALIT SILENCE,formado por un vidrio laminado acústico y de seguridad SGG STADIP SILENCE 44,2 de 9mm de espesor clasificado P2A según norma UNE-EN 12600 y un vidrio laminado acústico y de seguridad incoloro SGG STADIP SILENCE 66,2 de 13mm de espesor clasificado P2A según norma UNE-EN 12600, cámara de aire deshidratado de 24mm de espesor con perfil separador de aluminio y doble sellado perimetral, con U=2,7 W/m²K y RW (C; Ctr)=50 (-2;-7), fijación sobre carpintería con acuñado mediante calzos de apoyo perimetrales y laterales y sellado en frío con silicona neutra, incluso cortes de vidrio y colocación de junquillos, según NTE-FVP-8

| Código | Ud | Descripción | Rendimiento | Precio | Importe |
|---|---|---|---|---|---|
| OGENO01.0050 | h | Oficial 1ª vidriería | 1.150 | 18.07 | 20.78 |
| PSGG08U123252013 | m² | Doble acristalamiento incoloro SGG CLIMALIT SILENCE 44,2/24/66,2 (50dB) (material; 13/10/2008) | 1.006 | 199.45 | 200.65 |
| PGENP14.0467 | m | Sellado con silicona neutra | 7.000 | 0.98 | 6.86 |
| PSGG04 | u | Pequeño material | 1.500 | 1.25 | 1.88 |
| %CO | % | Costes indirectos | 3 % | 230.17 | 6.91 |
|  |  | Total |  |  | 237.08 |

###### E16ECESGG56 Con vidrio de capa baja emisividad

###### E16ECESGG561 Con vidrio de capa baja emisividad - rango 35dB =< Rw < 40 dB

**USGG08P123256031** m² SGG CLIMALIT PLUS SILENCE con PLANITHERM XN 4*/12/33,2 36dB
Precio: 145.99
Doble acristalamiento SGG CLIMALIT PLUS SILENCE,formado por un vidrio bajo emisivo e incoloro SGG PLANITHERM XN de 4mm capa en cara 2 y un vidrio laminado acústico y de seguridad incoloro SGG STADIP SILENCE 33,2 de 7mm de espesor clasificado P1A según norma UNE-EN 356, cámara de aire deshidratado de 12mm de espesor con perfil separador de aluminio y doble sellado perimetral, con U=1,6 W/m²K y RW (C; Ctr)=34(-1;-4)(valor estimado), fijación sobre carpintería con acuñado mediante calzos de apoyo perimetrales y laterales y sellado en frío con silicona neutra, incluso cortes de vidrio y colocación de junquillos, según NTE-FVP-8

| Código | Ud | Descripción | Rendimiento | Precio | Importe |
|---|---|---|---|---|---|
| OGENO01.0050 | h | Oficial 1ª vidriería | 1.150 | 18.07 | 20.78 |
| PSGG08U123256031 | m² | Doble acristalamiento SGG CLIMALIT PLUS SILENCE con PLANITHERM XN 4*/12/33,2 (36dB) (material) | 1.006 | 111.55 | 112.22 |
| PGENP14.0467 | m | Sellado con silicona neutra | 7.000 | 0.98 | 6.86 |
| PSGG04 | u | Pequeño material | 1.500 | 1.25 | 1.88 |
| %CO | % | Costes indirectos | 3 % | 141.74 | 4.25 |
|  |  | Total |  |  | 145.99 |

**USGG08P123256032** m² SGG CLIMALIT PLUS SILENCE con PLANITHERM XN 6*/12/33,2 37dB
Precio: 156.97
Doble acristalamiento SGG CLIMALIT PLUS SILENCE,formado por un vidrio bajo emisivo e incoloro SGG PLANITHERM XN de 6mm capa en cara 2 y un vidrio laminado acústico y de seguridad incoloro SGG STADIP SILENCE 33,2 de 7mm de espesor clasificado P1A según norma UNE-EN 356, cámara de aire deshidratado de 12mm de espesor con perfil separador de aluminio y doble sellado perimetral, con U=1,6 W/m²K y RW (C; Ctr)=37 (-1;-5)(valor estimado), fijación sobre carpintería con acuñado mediante calzos de apoyo perimetrales y laterales y sellado en frío con silicona neutra, incluso cortes de vidrio y colocación de junquillos, según NTE-FVP-8

| Código | Ud | Descripción | Rendimiento | Precio | Importe |
|---|---|---|---|---|---|
| OGENO01.0050 | h | Oficial 1ª vidriería | 1.150 | 18.07 | 20.78 |
| PSGG08U123256032 | m² | Doble acristalamiento SGG CLIMALIT PLUS SILENCE con PLANITHERM XN 6*/12/33,2 (37dB) (material) | 1.006 | 122.15 | 122.88 |
| PGENP14.0467 | m | Sellado con silicona neutra | 7.000 | 0.98 | 6.86 |
| PSGG04 | u | Pequeño material | 1.500 | 1.25 | 1.88 |
| %CO | % | Costes indirectos | 3 % | 152.40 | 4.57 |
|  |  | Total |  |  | 156.97 |

**USGG08P123256033** m² SGG CLIMALIT PLUS SILENCE con PLANITHERM XN 8*/12/33,2 38dB
Precio: 179.77
Doble acristalamiento SGG CLIMALIT PLUS SILENCE,formado por un vidrio bajo emisivo e incoloro SGG PLANITHERM XN de 8mm capa en cara 2 y un vidrio laminado acústico y de seguridad incoloro SGG STADIP SILENCE 33,2 de 7mm de espesor clasificado P1A según norma UNE-EN 356, cámara de aire deshidratado de 12mm de espesor con perfil separador de aluminio y doble sellado perimetral, con U=1,6W/m²K y RW (C; Ctr)=38 (-1;-5)(valor estimado), fijación sobre carpintería con acuñado mediante calzos de apoyo perimetrales y laterales y sellado en frío con silicona neutra, incluso cortes de vidrio y colocación de junquillos, según NTE-FVP-8

| Código | Ud | Descripción | Rendimiento | Precio | Importe |
|---|---|---|---|---|---|
| OGENO01.0050 | h | Oficial 1ª vidriería | 1.150 | 18.07 | 20.78 |
| PSGG08U123256033 | m² | Doble acristalamiento SGG CLIMALIT PLUS SILENCE con PLANITHERM XN 8*/12/33,2 (38dB) (material) | 1.006 | 144.15 | 145.01 |
| PGENP14.0467 | m | Sellado con silicona neutra | 7.000 | 0.98 | 6.86 |
| PSGG04 | u | Pequeño material | 1.500 | 1.25 | 1.88 |
| %CO | % | Costes indirectos | 3 % | 174.53 | 5.24 |
|  |  | Total |  |  | 179.77 |

**USGG08P123256034** m² SGG CLIMALIT PLUS SILENCE con PLANITHERM XN 6*/12/44,2 38dB
Precio: 162.2
Doble acristalamiento SGG CLIMALIT PLUS SILENCE,formado por un vidrio bajo emisivo e incoloro SGG PLANITHERM XN de 6mm capa en cara 2 y un vidrio laminado acústico y de seguridad incoloro SGG STADIP SILENCE 44,2 de 9mm de espesor clasificado P2A según norma UNE-EN 356, cámara de aire deshidratado de 12mm de espesor con perfil separador de aluminio y doble sellado perimetral, con U=1,6 W/m²K y RW (C; Ctr)=37 (-1;-4), fijación sobre carpintería con acuñado mediante calzos de apoyo perimetrales y laterales y sellado en frío con silicona neutra, incluso cortes de vidrio y colocación de junquillos, según NTE-FVP-8

| Código | Ud | Descripción | Rendimiento | Precio | Importe |
|---|---|---|---|---|---|
| OGENO01.0050 | h | Oficial 1ª vidriería | 1.150 | 18.07 | 20.78 |
| PSGG08U123256034 | m² | Doble acristalamiento SGG CLIMALIT PLUS SILENCE con PLANITHERM XN 6*/12/44,2 (38dB) (material) | 1.006 | 127.2 | 127.96 |
| PGENP14.0467 | m | Sellado con silicona neutra | 7.000 | 0.98 | 6.86 |
| PSGG04 | u | Pequeño material | 1.500 | 1.25 | 1.88 |
| %CO | % | Costes indirectos | 3 % | 157.48 | 4.72 |
|  |  | Total |  |  | 162.2 |

**USGG08P123256035** m² SGG CLIMALIT PLUS SILENCE con PLANITHERM XN 10*/12/33,2 39dB
Precio: 198.42
Doble acristalamiento SGG CLIMALIT PLUS SILENCE,formado por un vidrio bajo emisivo e incoloro SGG PLANITHERM XN de 10mm capa en cara 2 y un vidrio laminado acústico y de seguridad incoloro SGG STADIP SILENCE 33,2 de 7mm de espesor, clasificado P1A según norma UNE-EN 356, cámara de aire deshidratado de 12mm de espesor con perfil separador de aluminio y doble sellado perimetral, con U=1,6 W/m²K y RW (C; Ctr)=39 (0;-4)(valor estimado), fijación sobre carpintería con acuñado mediante calzos de apoyo perimetrales y laterales y sellado en frío con silicona neutra, incluso cortes de vidrio y colocación de junquillos, según NTE-FVP-8

| Código | Ud | Descripción | Rendimiento | Precio | Importe |
|---|---|---|---|---|---|
| OGENO01.0050 | h | Oficial 1ª vidriería | 1.150 | 18.07 | 20.78 |
| PSGG08U123256035 | m² | Doble acristalamiento SGG CLIMALIT PLUS SILENCE con PLANITHERM XN 10*/12/33,2 (39dB) (material) | 1.006 | 162.15 | 163.12 |
| PGENP14.0467 | m | Sellado con silicona neutra | 7.000 | 0.98 | 6.86 |
| PSGG04 | u | Pequeño material | 1.500 | 1.25 | 1.88 |
| %CO | % | Costes indirectos | 3 % | 192.64 | 5.78 |
|  |  | Total |  |  | 198.42 |

###### E16ECESGG562 Con vidrio de capa baja emisividad - rango 40dB =< Rw < 45 dB

**USGG08P123256036** m² SGG CLIMALIT PLUS SILENCE con PLANITHERM XN 6*/16/33,2 40dB
Precio: 158.01
Doble acristalamiento SGG CLIMALIT PLUS SILENCE,formado por un vidrio bajo emisivo e incoloro SGG PLANITHERM XN de 6mm capa en cara 2 y un vidrio laminado acústico y de seguridad incoloro SGG STADIP SILENCE 33,2 de 7mm de espesor clasificado P1A según norma UNE-EN 356, cámara de aire deshidratado de 16mm de espesor con perfil separador de aluminio y doble sellado perimetral, con U=1,4 W/m²K y RW (C; Ctr)=40 (-2;-6)(valor estimado), fijación sobre carpintería con acuñado mediante calzos de apoyo perimetrales y laterales y sellado en frío con silicona neutra, incluso cortes de vidrio y colocación de junquillos, según NTE-FVP-8

| Código | Ud | Descripción | Rendimiento | Precio | Importe |
|---|---|---|---|---|---|
| OGENO01.0050 | h | Oficial 1ª vidriería | 1.150 | 18.07 | 20.78 |
| PSGG08U123256036 | m² | Doble acristalamiento SGG CLIMALIT PLUS SILENCE con PLANITHERM XN 6*/16/33,2 (40dB) (material) | 1.006 | 123.15 | 123.89 |
| PGENP14.0467 | m | Sellado con silicona neutra | 7.000 | 0.98 | 6.86 |
| PSGG04 | u | Pequeño material | 1.500 | 1.25 | 1.88 |
| %CO | % | Costes indirectos | 3 % | 153.41 | 4.60 |
|  |  | Total |  |  | 158.01 |

**USGG08P123256037** m² SGG CLIMALIT PLUS SILENCE con PLANITHERM XN 6*/16/44,2 40dB
Precio: 163.24
Doble acristalamiento SGG CLIMALIT PLUS SILENCE,formado por un vidrio bajo emisivo e incoloro SGG PLANITHERM XN de 6mm capa en cara 2 y un vidrio laminado acústico y de seguridad incoloro SGG STADIP SILENCE 44,2 de 9mm de espesor clasificado P2A según norma UNE-EN 356, cámara de aire deshidratado de 16mm de espesor con perfil separador de aluminio y doble sellado perimetral, con U=1,4 W/m²K y RW (C; Ctr)=39 (-1;-5), fijación sobre carpintería con acuñado mediante calzos de apoyo perimetrales y laterales y sellado en frío con silicona neutra, incluso cortes de vidrio y colocación de junquillos, según NTE-FVP-8

| Código | Ud | Descripción | Rendimiento | Precio | Importe |
|---|---|---|---|---|---|
| OGENO01.0050 | h | Oficial 1ª vidriería | 1.150 | 18.07 | 20.78 |
| PSGG08U123256037 | m² | Doble acristalamiento SGG CLIMALIT PLUS SILENCE con PLANITHERM XN 6*/16/44,2 (40dB) (material) | 1.006 | 128.2 | 128.97 |
| PGENP14.0467 | m | Sellado con silicona neutra | 7.000 | 0.98 | 6.86 |
| PSGG04 | u | Pequeño material | 1.500 | 1.25 | 1.88 |
| %CO | % | Costes indirectos | 3 % | 158.49 | 4.75 |
|  |  | Total |  |  | 163.24 |

**USGG08P123256039** m² SGG CLIMALIT PLUS SILENCE con PLANITHERM XN 8*/12/44,2 40dB
Precio: 185.01
Doble acristalamiento SGG CLIMALIT PLUS SILENCE,formado por un vidrio bajo emisivo e incoloro SGG PLANITHERM XN de 8mm capa en cara 2 y un vidrio laminado acústico y de seguridad incoloro SGG STADIP SILENCE 44,2 de 9mm de espesor clasificado P2A según norma UNE-EN 356, cámara de aire deshidratado de 12mm de espesor con perfil separador de aluminio y doble sellado perimetral, con U=1,6 W/m²K y RW (C; Ctr)=36 (-1;-5), fijación sobre carpintería con acuñado mediante calzos de apoyo perimetrales y laterales y sellado en frío con silicona neutra, incluso cortes de vidrio y colocación de junquillos, según NTE-FVP-8

| Código | Ud | Descripción | Rendimiento | Precio | Importe |
|---|---|---|---|---|---|
| OGENO01.0050 | h | Oficial 1ª vidriería | 1.150 | 18.07 | 20.78 |
| PSGG08U123256039 | m² | Doble acristalamiento SGG CLIMALIT PLUS SILENCE con PLANITHERM XN 8*/12/44,2 (40dB) (material) | 1.006 | 149.2 | 150.10 |
| PGENP14.0467 | m | Sellado con silicona neutra | 7.000 | 0.98 | 6.86 |
| PSGG04 | u | Pequeño material | 1.500 | 1.25 | 1.88 |
| %CO | % | Costes indirectos | 3 % | 179.62 | 5.39 |
|  |  | Total |  |  | 185.01 |

**USGG08P123256040** m² SGG CLIMALIT PLUS SILENCE con PLANITHERM XN 8*/16/44,2 42dB
Precio: 186.04
Doble acristalamiento SGG CLIMALIT PLUS SILENCE,formado por un vidrio bajo emisivo e incoloro SGG PLANITHERM XN de 8mm capa en cara 2 y un vidrio laminado acústico y de seguridad incoloro SGG STADIP SILENCE 44,2 de 9mm de espesor, clasificado P2A según norma UNE-EN 356, cámara de aire deshidratado de 16mm de espesor con perfil separador de aluminio y doble sellado perimetral, con U=1,4 W/m²K y RW (C; Ctr)=37 (-2;-5), fijación sobre carpintería con acuñado mediante calzos de apoyo perimetrales y laterales y sellado en frío con silicona neutra, incluso cortes de vidrio y colocación de junquillos, según NTE-FVP-8

| Código | Ud | Descripción | Rendimiento | Precio | Importe |
|---|---|---|---|---|---|
| OGENO01.0050 | h | Oficial 1ª vidriería | 1.150 | 18.07 | 20.78 |
| PSGG08U123256040 | m² | Doble acristalamiento SGG CLIMALIT PLUS SILENCE con PLANITHERM XN 8*/16/44,2 (42dB) (material) | 1.006 | 150.2 | 151.10 |
| PGENP14.0467 | m | Sellado con silicona neutra | 7.000 | 0.98 | 6.86 |
| PSGG04 | u | Pequeño material | 1.500 | 1.25 | 1.88 |
| %CO | % | Costes indirectos | 3 % | 180.62 | 5.42 |
|  |  | Total |  |  | 186.04 |

**USGG08P123256041** m² SGG CLIMALIT PLUS SILENCE con PLANITHERM XN 10*/16/33,2 41dB
Precio: 199.46
Doble acristalamiento SGG CLIMALIT PLUS SILENCE,formado por un vidrio bajo emisivo e incoloro SGG PLANITHERM XN de 10mm capa en cara 2 y un vidrio laminado acústico y de seguridad incoloro SGG STADIP SILENCE 33,2 de 7mm de espesor, clasificado P1A según norma UNE-EN 356, cámara de aire deshidratado de 16mm de espesor con perfil separador de aluminio y doble sellado perimetral, con U=1,4 W/m²K y RW (C; Ctr)=41 (-1;-5)(valor estimado), fijación sobre carpintería con acuñado mediante calzos de apoyo perimetrales y laterales y sellado en frío con silicona neutra, incluso cortes de vidrio y colocación de junquillos, según NTE-FVP-8

| Código | Ud | Descripción | Rendimiento | Precio | Importe |
|---|---|---|---|---|---|
| OGENO01.0050 | h | Oficial 1ª vidriería | 1.150 | 18.07 | 20.78 |
| PSGG08U123256041 | m² | Doble acristalamiento SGG CLIMALIT PLUS SILENCE con PLANITHERM XN 10*/16/33,2 (41dB) (material) | 1.006 | 163.15 | 164.13 |
| PGENP14.0467 | m | Sellado con silicona neutra | 7.000 | 0.98 | 6.86 |
| PSGG04 | u | Pequeño material | 1.500 | 1.25 | 1.88 |
| %CO | % | Costes indirectos | 3 % | 193.65 | 5.81 |
|  |  | Total |  |  | 199.46 |

**USGG08P123256042** m² SGG CLIMALIT PLUS SILENCE con PLANITHERM XN 10*/12/44,2 42dB
Precio: 203.65
Doble acristalamiento SGG CLIMALIT PLUS SILENCE,formado por un vidrio bajo emisivo e incoloro SGG PLANITHERM XN de 10mm capa en cara 2 y un vidrio laminado acústico y de seguridad incoloro SGG STADIP SILENCE 44,2 de 9mm de espesor, clasificado P2A según norma UNE-EN 356, cámara de aire deshidratado de 12mm de espesor con perfil separador de aluminio y doble sellado perimetral, con U=1,6 W/m²K y RW (C; Ctr)=40 (-1;-4), fijación sobre carpintería con acuñado mediante calzos de apoyo perimetrales y laterales y sellado en frío con silicona neutra, incluso cortes de vidrio y colocación de junquillos, según NTE-FVP-8

| Código | Ud | Descripción | Rendimiento | Precio | Importe |
|---|---|---|---|---|---|
| OGENO01.0050 | h | Oficial 1ª vidriería | 1.150 | 18.07 | 20.78 |
| PSGG08U123256042 | m² | Doble acristalamiento SGG CLIMALIT PLUS SILENCE con PLANITHERM XN 10*/12/44,2 (42dB) (material) | 1.006 | 167.2 | 168.20 |
| PGENP14.0467 | m | Sellado con silicona neutra | 7.000 | 0.98 | 6.86 |
| PSGG04 | u | Pequeño material | 1.500 | 1.25 | 1.88 |
| %CO | % | Costes indirectos | 3 % | 197.72 | 5.93 |
|  |  | Total |  |  | 203.65 |

**USGG08P123256043** m² SGG CLIMALIT PLUS SILENCE con PLANITHERM XN 10*/16/44,2 43dB
Precio: 204.69
Doble acristalamiento SGG CLIMALIT PLUS SILENCE,formado por un vidrio bajo emisivo e incoloro SGG PLANITHERM XN de 10mm capa en cara 2 y un vidrio laminado acústico y de seguridad incoloro SGG STADIP SILENCE 44,2 de 9mm de espesor, clasificado P2A según norma UNE-EN 356, cámara de aire deshidratado de 16mm de espesor con perfil separador de aluminio y doble sellado perimetral, con U=1,3 W/m²K y RW (C; Ctr)=40 (-2;-5), fijación sobre carpintería con acuñado mediante calzos de apoyo perimetrales y laterales y sellado en frío con silicona neutra, incluso cortes de vidrio y colocación de junquillos, según NTE-FVP-8

| Código | Ud | Descripción | Rendimiento | Precio | Importe |
|---|---|---|---|---|---|
| OGENO01.0050 | h | Oficial 1ª vidriería | 1.150 | 18.07 | 20.78 |
| PSGG08U123256043 | m² | Doble acristalamiento SGG CLIMALIT PLUS SILENCE con PLANITHERM XN 10*/16/44,2 (43dB) (material) | 1.006 | 168.2 | 169.21 |
| PGENP14.0467 | m | Sellado con silicona neutra | 7.000 | 0.98 | 6.86 |
| PSGG04 | u | Pequeño material | 1.500 | 1.25 | 1.88 |
| %CO | % | Costes indirectos | 3 % | 198.73 | 5.96 |
|  |  | Total |  |  | 204.69 |

**USGG08P123256044** m² SGG CLIMALIT PLUS SILENCE con PLANITHERM XN 12*/12/44,2 44dB
Precio: 218.16
Doble acristalamiento SGG CLIMALIT PLUS SILENCE,formado por un vidrio bajo emisivo e incoloro SGG PLANITHERM XN de 12mm capa en cara 2 y un vidrio laminado acústico y de seguridad incoloro SGG STADIP SILENCE 44,2 de 9mm de espesor clasificado P2A según norma UNE-EN 356, cámara de aire deshidratado de 12mm de espesor con perfil separador de aluminio y doble sellado perimetral, con U=1,6 W/m²K y RW (C; Ctr)=38(-1;-5)(valor estimado), fijación sobre carpintería con acuñado mediante calzos de apoyo perimetrales y laterales y sellado en frío con silicona neutra, incluso cortes de vidrio y colocación de junquillos, según NTE-FVP-8

| Código | Ud | Descripción | Rendimiento | Precio | Importe |
|---|---|---|---|---|---|
| OGENO01.0050 | h | Oficial 1ª vidriería | 1.150 | 18.07 | 20.78 |
| PSGG08U123256044 | m² | Doble acristalamiento SGG CLIMALIT PLUS SILENCE con PLANITHERM XN 12*/12/44,2 (44dB) (material) | 1.006 | 181.2 | 182.29 |
| PGENP14.0467 | m | Sellado con silicona neutra | 7.000 | 0.98 | 6.86 |
| PSGG04 | u | Pequeño material | 1.500 | 1.25 | 1.88 |
| %CO | % | Costes indirectos | 3 % | 211.81 | 6.35 |
|  |  | Total |  |  | 218.16 |

###### E16ECESGG563 Con vidrio de capa baja emisividad - rango 45dB =< Rw

**USGG08P123256045** m² SGG CLIMALIT PLUS SILENCE con PLANITHERM XN 55,2*/20/44,2 46dB
Precio: 220.85
Doble acristalamiento SGG CLIMALIT PLUS SILENCE,formado por un vidrio bajo emisivo e incoloro SGG PLANITHERM XN sobre laminar STADIP SILENCE 55,2 de 11mm capa en cara 2 y un vidrio laminado acústico y de seguridad incoloro SGG STADIP SILENCE 44,2 de 9mm de espesor clasificado P2A según norma UNE-EN 356, cámara de aire deshidratado de 20mm de espesor con perfil separador de aluminio y doble sellado perimetral, con U=1,4 W/m²K y RW (C; Ctr)=46 (-2;-6)(valor estimado), fijación sobre carpintería con acuñado mediante calzos de apoyo perimetrales y laterales y sellado en frío con silicona neutra, incluso cortes de vidrio y colocación de junquillos, según NTE-FVP-8

| Código | Ud | Descripción | Rendimiento | Precio | Importe |
|---|---|---|---|---|---|
| OGENO01.0050 | h | Oficial 1ª vidriería | 1.150 | 18.07 | 20.78 |
| PSGG08U123256045 | m² | Doble acristalamiento SGG CLIMALIT PLUS SILENCE con PLANITHERM XN 55,2*/20/ 44,2 (46dB) (material) | 1.006 | 183.8 | 184.90 |
| PGENP14.0467 | m | Sellado con silicona neutra | 7.000 | 0.98 | 6.86 |
| PSGG04 | u | Pequeño material | 1.500 | 1.25 | 1.88 |
| %CO | % | Costes indirectos | 3 % | 214.42 | 6.43 |
|  |  | Total |  |  | 220.85 |

**USGG08P123256046** m² SGG CLIMALIT PLUS SILENCE con PLANITHERM XN 44,2*/20/55,2 46dB
Precio: 227.26
Doble acristalamiento SGG CLIMALIT PLUS SILENCE,formado por un vidrio bajo emisivo e incoloro SGG PLANITHERM XN sobre laminar STADIP SILENCE 44,2 de 9mm capa en cara 2 y un vidrio laminado acústico y de seguridad incoloro SGG STADIP SILENCE 55,2 de 11mm de espesor clasificado P2A según norma UNE-EN 356, cámara de aire deshidratado de 20mm de espesor con perfil separador de aluminio y doble sellado perimetral, con U=1,4 W/m²K y RW (C; Ctr)=46 (-2;-6)(valor estimado), fijación sobre carpintería con acuñado mediante calzos de apoyo perimetrales y laterales y sellado en frío con silicona neutra, incluso cortes de vidrio y colocación de junquillos, según NTE-FVP-8

| Código | Ud | Descripción | Rendimiento | Precio | Importe |
|---|---|---|---|---|---|
| OGENO01.0050 | h | Oficial 1ª vidriería | 1.150 | 18.07 | 20.78 |
| PSGG08U123256046 | m² | Doble acristalamiento SGG CLIMALIT PLUS SILENCE con PLANITHERM XN 44,2*/20/55,2 (46dB) (material) | 1.006 | 189.98 | 191.12 |
| PGENP14.0467 | m | Sellado con silicona neutra | 7.000 | 0.98 | 6.86 |
| PSGG04 | u | Pequeño material | 1.500 | 1.25 | 1.88 |
| %CO | % | Costes indirectos | 3 % | 220.64 | 6.62 |
|  |  | Total |  |  | 227.26 |

**USGG08P123256047** m² SGG CLIMALIT PLUS SILENCE con PLANITHERM XN 55,2*/16/44,2 45dB
Precio: 220.85
Doble acristalamiento SGG CLIMALIT PLUS SILENCE,formado por un vidrio bajo emisivo e incoloro SGG PLANITHERM XN sobre laminar STADIP SILENCE 55,2 de 11mm capa en cara 2 y un vidrio laminado acústico y de seguridad incoloro SGG STADIP SILENCE 44,2 de 9mm de espesor clasificado P2A según norma UNE-EN 356, cámara de aire deshidratado de 16mm de espesor con perfil separador de aluminio y doble sellado perimetral, con U=1,3 W/m²K y RW (C; Ctr)=45 (-2;-7)(valor estimado), fijación sobre carpintería con acuñado mediante calzos de apoyo perimetrales y laterales y sellado en frío con silicona neutra, incluso cortes de vidrio y colocación de junquillos, según NTE-FVP-8

| Código | Ud | Descripción | Rendimiento | Precio | Importe |
|---|---|---|---|---|---|
| OGENO01.0050 | h | Oficial 1ª vidriería | 1.150 | 18.07 | 20.78 |
| PSGG08U123256047 | m² | Doble acristalamiento SGG CLIMALIT PLUS SILENCE con PLANITHERM XN 55,2*/16/44,2 (45dB) (material) | 1.006 | 183.8 | 184.90 |
| PGENP14.0467 | m | Sellado con silicona neutra | 7.000 | 0.98 | 6.86 |
| PSGG04 | u | Pequeño material | 1.500 | 1.25 | 1.88 |
| %CO | % | Costes indirectos | 3 % | 214.42 | 6.43 |
|  |  | Total |  |  | 220.85 |

###### E16ECESGG57 Con vidrio de capa de control solar y baja emisividad

###### E16ECESGG571 Con vidrio de capa de control solar y baja emisividad - rango 35dB =< Rw < 40 dB

**USGG08P123257001** m² SGG CLIMALIT PLUS SILENCE con PLANITHERM "S" 4*/12/33,2 36dB
Precio: 148.06
Doble acristalamiento SGG CLIMALIT PLUS SILENCE,formado por un vidrio bajo emisivo e incoloro SGG PLANITHERM "S" de 4mm capa en cara 2 y un vidrio laminado acústico y de seguridad incoloro SGG STADIP SILENCE 33,2 de 7mm de espesor clasificado P1A según norma UNE-EN 356, cámara de aire deshidratado de 12mm de espesor con perfil separador de aluminio y doble sellado perimetral, con U=1,8 W/m²K y RW (C; Ctr)=36 (-1;-4), fijación sobre carpintería con acuñado mediante calzos de apoyo perimetrales y laterales y sellado en frío con silicona neutra, incluso cortes de vidrio y colocación de junquillos, según NTE-FVP-8

| Código | Ud | Descripción | Rendimiento | Precio | Importe |
|---|---|---|---|---|---|
| OGENO01.0050 | h | Oficial 1ª vidriería | 1.150 | 18.07 | 20.78 |
| PSGG08U123257001 | m² | Doble acristalamiento SGG CLIMALIT PLUS SILENCE con PLANITHERM "S" 4*/12/33,2 (36dB) (material; 13/10/2008) | 1.006 | 113.55 | 114.23 |
| PGENP14.0467 | m | Sellado con silicona neutra | 7.000 | 0.98 | 6.86 |
| PSGG04 | u | Pequeño material | 1.500 | 1.25 | 1.88 |
| %CO | % | Costes indirectos | 3 % | 143.75 | 4.31 |
|  |  | Total |  |  | 148.06 |

**USGG08P123257002** m² SGG CLIMALIT PLUS SILENCE con PLANITHERM "S" 6*/12/33,2 37dB
Precio: 159.04
Doble acristalamiento SGG CLIMALIT PLUS SILENCE,formado por un vidrio bajo emisivo e incoloro SGG PLANITHERM "S" de 6mm capa en cara 2 y un vidrio laminado acústico y de seguridad incoloro SGG STADIP SILENCE 33,2 de 7mm de espesor clasificado P1A según norma UNE-EN 356, cámara de aire deshidratado de 12mm de espesor con perfil separador de aluminio y doble sellado perimetral, con U=1,8 W/m²K y RW (C; Ctr)=37 (-1;-5), fijación sobre carpintería con acuñado mediante calzos de apoyo perimetrales y laterales y sellado en frío con silicona neutra, incluso cortes de vidrio y colocación de junquillos, según NTE-FVP-8

| Código | Ud | Descripción | Rendimiento | Precio | Importe |
|---|---|---|---|---|---|
| OGENO01.0050 | h | Oficial 1ª vidriería | 1.150 | 18.07 | 20.78 |
| PSGG08U123257002 | m² | Doble acristalamiento SGG CLIMALIT PLUS SILENCE con PLANITHERM "S" 6*/12/33,2 (37dB) (material; 13/10/2008) | 1.006 | 124.15 | 124.89 |
| PGENP14.0467 | m | Sellado con silicona neutra | 7.000 | 0.98 | 6.86 |
| PSGG04 | u | Pequeño material | 1.500 | 1.25 | 1.88 |
| %CO | % | Costes indirectos | 3 % | 154.41 | 4.63 |
|  |  | Total |  |  | 159.04 |

**USGG08P123257004** m² SGG CLIMALIT PLUS SILENCE con PLANITHERM "S" 6*/12/44,2 38dB
Precio: 164.29
Doble acristalamiento SGG CLIMALIT PLUS SILENCE,formado por un vidrio bajo emisivo e incoloro SGG PLANITHERM "S" de 6mm capa en cara 2 y un vidrio laminado acústico y de seguridad incoloro SGG STADIP SILENCE 44,2 de 9mm de espesor clasificado P2A según norma UNE-EN 356, cámara de aire deshidratado de 12mm de espesor con perfil separador de aluminio y doble sellado perimetral, con U=1,8 W/m²K y RW (C; Ctr)=38 (-1;-4), fijación sobre carpintería con acuñado mediante calzos de apoyo perimetrales y laterales y sellado en frío con silicona neutra, incluso cortes de vidrio y colocación de junquillos, según NTE-FVP-8

| Código | Ud | Descripción | Rendimiento | Precio | Importe |
|---|---|---|---|---|---|
| OGENO01.0050 | h | Oficial 1ª vidriería | 1.150 | 18.07 | 20.78 |
| PSGG08U123257004 | m² | Doble acristalamiento SGG CLIMALIT PLUS SILENCE con PLANITHERM "S" 6*/12/44,2 (40dB) (material; 13/10/2008) | 1.006 | 129.2 | 129.98 |
| PGENP14.0467 | m | Sellado con silicona neutra | 7.000 | 0.98 | 6.86 |
| PSGG04 | u | Pequeño material | 1.500 | 1.25 | 1.88 |
| %CO | % | Costes indirectos | 3 % | 159.50 | 4.79 |
|  |  | Total |  |  | 164.29 |

**USGG08P123257021** m² SGG CLIMALIT PLUS SILENCE con PLANITHERM 4S 4*/12/33.2Si 35dB
Precio: 157.28
Doble acristalamiento SGG CLIMALIT PLUS SILENCE,formado por un vidrio bajo emisivo e incoloro SGG PLANITHERM 4S de 4mm capa en cara 2 y un vidrio laminado acústico y de seguridad incoloro SGG STADIP SILENCE 33.2 de 7mm de espesor clasificado 1B1 según norma UNE-EN 12600, y P1A según norma UNE-EN 356, cámara de aire deshidratado de 12mm de espesor con perfil separador de aluminio y doble sellado perimetral, con U=1,6 W/m²K y RW (C; Ctr)=35 (-1;-5) (dato calculado según ISO140), fijación sobre carpintería con acuñado mediante calzos de apoyo perimetrales y laterales y sellado en frío con silicona neutra, incluso cortes de vidrio y colocación de junquillos, según NTE-FVP-8

| Código | Ud | Descripción | Rendimiento | Precio | Importe |
|---|---|---|---|---|---|
| OGENO01.0050 | h | Oficial 1ª vidriería | 1.150 | 18.07 | 20.78 |
| PSGG08U123257021 | m² | Doble acristalamiento SGG CLIMALIT PLUS SILENCE con PLANITHERM 4S 4*/12/33.2Si (35dB) (material) | 1.006 | 122.45 | 123.18 |
| PGENP14.0467 | m | Sellado con silicona neutra | 7.000 | 0.98 | 6.86 |
| PSGG04 | u | Pequeño material | 1.500 | 1.25 | 1.88 |
| %CO | % | Costes indirectos | 3 % | 152.70 | 4.58 |
|  |  | Total |  |  | 157.28 |

**USGG08P123257022** m² SGG CLIMALIT PLUS SILENCE con PLANITHERM 4S 6*/12/33.2Si 39dB
Precio: 173
Doble acristalamiento SGG CLIMALIT PLUS SILENCE,formado por un vidrio bajo emisivo e incoloro SGG PLANITHERM 4S de 6mm capa en cara 2 y un vidrio laminado acústico y de seguridad incoloro SGG STADIP SILENCE 33.2 de 7mm de espesor clasificado 1B1 según norma UNE-EN 12600, y P1A según norma UNE-EN 356, cámara de aire deshidratado de 12mm de espesor con perfil separador de aluminio y doble sellado perimetral, con U=1,5 W/m²K y RW (C; Ctr)=39 (-3;-7) (dato calculado según ISO140), fijación sobre carpintería con acuñado mediante calzos de apoyo perimetrales y laterales y sellado en frío con silicona neutra, incluso cortes de vidrio y colocación de junquillos, según NTE-FVP-8

| Código | Ud | Descripción | Rendimiento | Precio | Importe |
|---|---|---|---|---|---|
| OGENO01.0050 | h | Oficial 1ª vidriería | 1.150 | 18.07 | 20.78 |
| PSGG08U123257022 | m² | Doble acristalamiento SGG CLIMALIT PLUS SILENCE con PLANITHERM 4S 6*/12/33.2Si (39dB) (material) | 1.006 | 137.61 | 138.44 |
| PGENP14.0467 | m | Sellado con silicona neutra | 7.000 | 0.98 | 6.86 |
| PSGG04 | u | Pequeño material | 1.500 | 1.25 | 1.88 |
| %CO | % | Costes indirectos | 3 % | 167.96 | 5.04 |
|  |  | Total |  |  | 173 |

**USGG08P123257023** m² SGG CLIMALIT PLUS SILENCE con PLANITHERM 4S 6*/12/44.2Si 39dB
Precio: 195.52
Doble acristalamiento SGG CLIMALIT PLUS SILENCE,formado por un vidrio bajo emisivo e incoloro SGG PLANITHERM 4S de 6mm capa en cara 2 y un vidrio laminado acústico y de seguridad incoloro SGG STADIP SILENCE 44.2 de 9mm de espesor clasificado 1B1 según norma UNE-EN 12600, y P2A según norma UNE-EN 356, cámara de aire deshidratado de 12mm de espesor con perfil separador de aluminio y doble sellado perimetral, con U=1,5 W/m²K y RW (C; Ctr)=39 (-1;-5) (dato ensayado), fijación sobre carpintería con acuñado mediante calzos de apoyo perimetrales y laterales y sellado en frío con silicona neutra, incluso cortes de vidrio y colocación de junquillos, según NTE-FVP-8

| Código | Ud | Descripción | Rendimiento | Precio | Importe |
|---|---|---|---|---|---|
| OGENO01.0050 | h | Oficial 1ª vidriería | 1.150 | 18.07 | 20.78 |
| PSGG08U123257023 | m² | Doble acristalamiento SGG CLIMALIT PLUS SILENCE con PLANITHERM 4S 6*/12/44.2Si (39dB) (material) | 1.006 | 159.35 | 160.31 |
| PGENP14.0467 | m | Sellado con silicona neutra | 7.000 | 0.98 | 6.86 |
| PSGG04 | u | Pequeño material | 1.500 | 1.25 | 1.88 |
| %CO | % | Costes indirectos | 3 % | 189.83 | 5.69 |
|  |  | Total |  |  | 195.52 |

**USGG08P123257006** m² SGG CLIMALIT PLUS SILENCE con PLANISTAR ONE 4*/12/33,2 36dB
Precio: 164.44
Doble acristalamiento SGG CLIMALIT PLUS SILENCE,formado por un vidrio bajo emisivo e incoloro SGG PLANISTAR ONE de 4mm capa en cara 2 y un vidrio laminado acústico y de seguridad incoloro SGG STADIP SILENCE 33,2 de 7mm de espesor clasificado P1A según norma UNE-EN 356, cámara de aire deshidratado de 12mm de espesor con perfil separador de aluminio y doble sellado perimetral, con U=1,5 W/m²K y RW (C; Ctr)=34 (-1;-4), fijación sobre carpintería con acuñado mediante calzos de apoyo perimetrales y laterales y sellado en frío con silicona neutra, incluso cortes de vidrio y colocación de junquillos, según NTE-FVP-8

| Código | Ud | Descripción | Rendimiento | Precio | Importe |
|---|---|---|---|---|---|
| OGENO01.0050 | h | Oficial 1ª vidriería | 1.150 | 18.07 | 20.78 |
| PSGG08U123257006 | m² | Doble acristalamiento SGG CLIMALIT PLUS SILENCE con PLANISTAR ONE 4*/12/33,2 (36dB) (material; 13/10/2008) | 1.006 | 129.35 | 130.13 |
| PGENP14.0467 | m | Sellado con silicona neutra | 7.000 | 0.98 | 6.86 |
| PSGG04 | u | Pequeño material | 1.500 | 1.25 | 1.88 |
| %CO | % | Costes indirectos | 3 % | 159.65 | 4.79 |
|  |  | Total |  |  | 164.44 |

**USGG08P123257007** m² SGG CLIMALIT PLUS SILENCE con PLANISTAR ONE 6*/12/33,2 37dB
Precio: 180.25
Doble acristalamiento SGG CLIMALIT PLUS SILENCE,formado por un vidrio bajo emisivo e incoloro SGG PLANISTAR ONE de 6mm capa en cara 2 y un vidrio laminado acústico y de seguridad incoloro SGG STADIP SILENCE 33,2 de 7mm de espesor clasificado P1A según norma UNE-EN 356, cámara de aire deshidratado de 12mm de espesor con perfil separador de aluminio y doble sellado perimetral, con U=1,5 W/m²K y RW (C; Ctr)=37 (-1;-5), fijación sobre carpintería con acuñado mediante calzos de apoyo perimetrales y laterales y sellado en frío con silicona neutra, incluso cortes de vidrio y colocación de junquillos, según NTE-FVP-8

| Código | Ud | Descripción | Rendimiento | Precio | Importe |
|---|---|---|---|---|---|
| OGENO01.0050 | h | Oficial 1ª vidriería | 1.150 | 18.07 | 20.78 |
| PSGG08U123257007 | m² | Doble acristalamiento SGG CLIMALIT PLUS SILENCE con PLANISTAR ONE 6*/12/33,2 (37dB) (material; 13/10/2008) | 1.006 | 144.61 | 145.48 |
| PGENP14.0467 | m | Sellado con silicona neutra | 7.000 | 0.98 | 6.86 |
| PSGG04 | u | Pequeño material | 1.500 | 1.25 | 1.88 |
| %CO | % | Costes indirectos | 3 % | 175.00 | 5.25 |
|  |  | Total |  |  | 180.25 |

**USGG08P123257008** m² SGG CLIMALIT PLUS SILENCE con PLANISTAR ONE 8*/12/33,2 38dB
Precio: 207.96
Doble acristalamiento SGG CLIMALIT PLUS SILENCE,formado por un vidrio bajo emisivo e incoloro SGG PLANISTAR ONE de 8mm capa en cara 2 y un vidrio laminado acústico y de seguridad incoloro SGG STADIP SILENCE 33,2 de 7mm de espesor clasificado P1A según norma UNE-EN 356, cámara de aire deshidratado de 12mm de espesor con perfil separador de aluminio y doble sellado perimetral, con U=1,5 W/m²K y RW (C; Ctr)=38 (-1;-5), fijación sobre carpintería con acuñado mediante calzos de apoyo perimetrales y laterales y sellado en frío con silicona neutra, incluso cortes de vidrio y colocación de junquillos, según NTE-FVP-8

| Código | Ud | Descripción | Rendimiento | Precio | Importe |
|---|---|---|---|---|---|
| OGENO01.0050 | h | Oficial 1ª vidriería | 1.150 | 18.07 | 20.78 |
| PSGG08U123257008 | m² | Doble acristalamiento SGG CLIMALIT PLUS SILENCE con PLANISTAR ONE 8*/12/33,2 (38dB) (material; 13/10/2008) | 1.006 | 171.35 | 172.38 |
| PGENP14.0467 | m | Sellado con silicona neutra | 7.000 | 0.98 | 6.86 |
| PSGG04 | u | Pequeño material | 1.500 | 1.25 | 1.88 |
| %CO | % | Costes indirectos | 3 % | 201.90 | 6.06 |
|  |  | Total |  |  | 207.96 |

**USGG08P123257010** m² SGG CLIMALIT PLUS SILENCE con PLANISTAR ONE 6*/12/44,2 38dB
Precio: 185.48
Doble acristalamiento SGG CLIMALIT PLUS SILENCE,formado por un vidrio bajo emisivo e incoloro SGG PLANISTAR ONE de 6mm capa en cara 2 y un vidrio laminado acústico y de seguridad incoloro SGG STADIP SILENCE 44,2 de 9mm de espesor clasificado P2A según norma UNE-EN 356, cámara de aire deshidratado de 12mm de espesor con perfil separador de aluminio y doble sellado perimetral, con U=1,5 W/m²K y RW (C; Ctr)=38 (-1;-4), fijación sobre carpintería con acuñado mediante calzos de apoyo perimetrales y laterales y sellado en frío con silicona neutra, incluso cortes de vidrio y colocación de junquillos, según NTE-FVP-8

| Código | Ud | Descripción | Rendimiento | Precio | Importe |
|---|---|---|---|---|---|
| OGENO01.0050 | h | Oficial 1ª vidriería | 1.150 | 18.07 | 20.78 |
| PSGG08U123257010 | m² | Doble acristalamiento SGG CLIMALIT PLUS SILENCE con PLANISTAR ONE 6*/12/44,2 (40dB) (material; 13/10/2008) | 1.006 | 149.66 | 150.56 |
| PGENP14.0467 | m | Sellado con silicona neutra | 7.000 | 0.98 | 6.86 |
| PSGG04 | u | Pequeño material | 1.500 | 1.25 | 1.88 |
| %CO | % | Costes indirectos | 3 % | 180.08 | 5.40 |
|  |  | Total |  |  | 185.48 |

**USGG08P123257014** m² SGG CLIMALIT PLUS SILENCE con PLANISTAR ONE 10*/12/33,2 39dB
Precio: 229.4
Doble acristalamiento SGG CLIMALIT PLUS SILENCE,formado por un vidrio bajo emisivo e incoloro SGG PLANISTAR ONE de 10mm capa en cara 2 y un vidrio laminado acústico y de seguridad incoloro SGG STADIP SILENCE 33,2 de 7mm de espesor, clasificado P1A según norma UNE-EN 356, cámara de aire deshidratado de 12mm de espesor con perfil separador de aluminio y doble sellado perimetral, con U=1,5 W/m²K y RW (C; Ctr)=39 (0;-4), fijación sobre carpintería con acuñado mediante calzos de apoyo perimetrales y laterales y sellado en frío con silicona neutra, incluso cortes de vidrio y colocación de junquillos, según NTE-FVP-8

| Código | Ud | Descripción | Rendimiento | Precio | Importe |
|---|---|---|---|---|---|
| OGENO01.0050 | h | Oficial 1ª vidriería | 1.150 | 18.07 | 20.78 |
| PSGG08U123257014 | m² | Doble acristalamiento SGG CLIMALIT PLUS SILENCE con PLANISTAR ONE 10*/12/33,2 (39dB) (material; 13/10/2008) | 1.006 | 192.05 | 193.20 |
| PGENP14.0467 | m | Sellado con silicona neutra | 7.000 | 0.98 | 6.86 |
| PSGG04 | u | Pequeño material | 1.500 | 1.25 | 1.88 |
| %CO | % | Costes indirectos | 3 % | 222.72 | 6.68 |
|  |  | Total |  |  | 229.4 |

###### E16ECESGG572 Con vidrio de capa de control solar y baja emisividad - rango 40dB =< Rw < 45 dB

**USGG08P123257003** m² SGG CLIMALIT PLUS SILENCE con PLANITHERM "S" 6*/16/33,2 40dB
Precio: 160.08
Doble acristalamiento SGG CLIMALIT PLUS SILENCE,formado por un vidrio bajo emisivo e incoloro SGG PLANITHERM "S" de 6mm capa en cara 2 y un vidrio laminado acústico y de seguridad incoloro SGG STADIP SILENCE 33,2 de 7mm de espesor clasificado P1A según norma UNE-EN 356, cámara de aire deshidratado de 16mm de espesor con perfil separador de aluminio y doble sellado perimetral, con U=1,5 W/m²K y RW (C; Ctr)=40 (-2;-6), fijación sobre carpintería con acuñado mediante calzos de apoyo perimetrales y laterales y sellado en frío con silicona neutra, incluso cortes de vidrio y colocación de junquillos, según NTE-FVP-8

| Código | Ud | Descripción | Rendimiento | Precio | Importe |
|---|---|---|---|---|---|
| OGENO01.0050 | h | Oficial 1ª vidriería | 1.150 | 18.07 | 20.78 |
| PSGG08U123257003 | m² | Doble acristalamiento SGG CLIMALIT PLUS SILENCE con PLANITHERM "S" 6*/16/33,2 (40dB) (material; 13/10/2008) | 1.006 | 125.15 | 125.90 |
| PGENP14.0467 | m | Sellado con silicona neutra | 7.000 | 0.98 | 6.86 |
| PSGG04 | u | Pequeño material | 1.500 | 1.25 | 1.88 |
| %CO | % | Costes indirectos | 3 % | 155.42 | 4.66 |
|  |  | Total |  |  | 160.08 |

**USGG08P123257005** m² SGG CLIMALIT PLUS SILENCE con PLANITHERM "S" 6*/16/44,2 40dB
Precio: 165.32
Doble acristalamiento SGG CLIMALIT PLUS SILENCE,formado por un vidrio bajo emisivo e incoloro SGG PLANITHERM "S" de 6mm capa en cara 2 y un vidrio laminado acústico y de seguridad incoloro SGG STADIP SILENCE 44,2 de 9mm de espesor clasificado P2A según norma UNE-EN 356, cámara de aire deshidratado de 16mm de espesor con perfil separador de aluminio y doble sellado perimetral, con U=1,5 W/m²K y RW (C; Ctr)=38 (-1;-4), fijación sobre carpintería con acuñado mediante calzos de apoyo perimetrales y laterales y sellado en frío con silicona neutra, incluso cortes de vidrio y colocación de junquillos, según NTE-FVP-8

| Código | Ud | Descripción | Rendimiento | Precio | Importe |
|---|---|---|---|---|---|
| OGENO01.0050 | h | Oficial 1ª vidriería | 1.150 | 18.07 | 20.78 |
| PSGG08U123257005 | m² | Doble acristalamiento SGG CLIMALIT PLUS SILENCE con PLANITHERM "S" 6*/16/44,2 (40dB) (material; 13/10/2008) | 1.006 | 130.2 | 130.98 |
| PGENP14.0467 | m | Sellado con silicona neutra | 7.000 | 0.98 | 6.86 |
| PSGG04 | u | Pequeño material | 1.500 | 1.25 | 1.88 |
| %CO | % | Costes indirectos | 3 % | 160.50 | 4.82 |
|  |  | Total |  |  | 165.32 |

**USGG08P123257024** m² SGG CLIMALIT PLUS SILENCE con PLANITHERM 4S 6*/16/33.2Si 39dB
Precio: 173.92
Doble acristalamiento SGG CLIMALIT PLUS SILENCE,formado por un vidrio bajo emisivo e incoloro SGG PLANITHERM 4S de 6mm capa en cara 2 y un vidrio laminado acústico y de seguridad incoloro SGG STADIP SILENCE 33.2 de 7mm de espesor clasificado 1B1 según norma UNE-EN 12600, y P1A según norma UNE-EN 356, cámara de aire deshidratado de 16mm de espesor con perfil separador de aluminio y doble sellado perimetral, con U=1,3 W/m²K y RW (C; Ctr)=39 (-2;-6) (dato calculado según ISO140), fijación sobre carpintería con acuñado mediante calzos de apoyo perimetrales y laterales y sellado en frío con silicona neutra, incluso cortes de vidrio y colocación de junquillos, según NTE-FVP-8

| Código | Ud | Descripción | Rendimiento | Precio | Importe |
|---|---|---|---|---|---|
| OGENO01.0050 | h | Oficial 1ª vidriería | 1.150 | 18.07 | 20.78 |
| PSGG08U123257024 | m² | Doble acristalamiento SGG CLIMALIT PLUS SILENCE con PLANITHERM 4S 6*/16/33.2Si (39dB) (material) | 1.006 | 138.5 | 139.33 |
| PGENP14.0467 | m | Sellado con silicona neutra | 7.000 | 0.98 | 6.86 |
| PSGG04 | u | Pequeño material | 1.500 | 1.25 | 1.88 |
| %CO | % | Costes indirectos | 3 % | 168.85 | 5.07 |
|  |  | Total |  |  | 173.92 |

**USGG08P123257025** m² SGG CLIMALIT PLUS SILENCE con PLANITHERM 4S 6*/16/44.2 39dB
Precio: 179.07
Doble acristalamiento SGG CLIMALIT PLUS SILENCE, formado por un vidrio bajo emisivo e incoloro SGG PLANITHERM 4S de 6mm capa en cara 2 y un vidrio laminado acústico y de seguridad incoloro SGG STADIP SILENCE 44.2 de 9mm de espesor clasificado 1B1 según norma UNE-EN 12600, y P2A según norma UNE-EN 356, cámara de aire deshidratado de 16mm de espesor con perfil separador de aluminio y doble sellado perimetral, con U=1,3 W/m²K y RW (C; Ctr)=39 (-1;-5), fijación sobre carpintería con acuñado mediante calzos de apoyo perimetrales y laterales y sellado en frío con silicona neutra, incluso cortes de vidrio y colocación de junquillos, según NTE-FVP-8

| Código | Ud | Descripción | Rendimiento | Precio | Importe |
|---|---|---|---|---|---|
| OGENO01.0050 | h | Oficial 1ª vidriería | 1.150 | 18.07 | 20.78 |
| PSGG08U123257025 | m² | Doble acristalamiento SGG CLIMALIT PLUS SILENCE con PLANITHERM 4S 6*/16/44.2Si (39dB) (material) | 1.006 | 143.47 | 144.33 |
| PGENP14.0467 | m | Sellado con silicona neutra | 7.000 | 0.98 | 6.86 |
| PSGG04 | u | Pequeño material | 1.500 | 1.25 | 1.88 |
| %CO | % | Costes indirectos | 3 % | 173.85 | 5.22 |
|  |  | Total |  |  | 179.07 |

**USGG08P123257009** m² SGG CLIMALIT PLUS SILENCE con PLANISTAR ONE 6*/16/33,2 40dB
Precio: 181.28
Doble acristalamiento SGG CLIMALIT PLUS SILENCE,formado por un vidrio bajo emisivo e incoloro SGG PLANISTAR ONE de 6mm capa en cara 2 y un vidrio laminado acústico y de seguridad incoloro SGG STADIP SILENCE 33,2 de 7mm de espesor clasificado P1A según norma UNE-EN 356, cámara de aire deshidratado de 16mm de espesor con perfil separador de aluminio y doble sellado perimetral, con U=1,3 W/m²K y RW (C; Ctr)=40 (-2;-6), fijación sobre carpintería con acuñado mediante calzos de apoyo perimetrales y laterales y sellado en frío con silicona neutra, incluso cortes de vidrio y colocación de junquillos, según NTE-FVP-8

| Código | Ud | Descripción | Rendimiento | Precio | Importe |
|---|---|---|---|---|---|
| OGENO01.0050 | h | Oficial 1ª vidriería | 1.150 | 18.07 | 20.78 |
| PSGG08U123257009 | m² | Doble acristalamiento SGG CLIMALIT PLUS SILENCE con PLANISTAR ONE 6*/16/33,2 (40dB) (material; 13/10/2008) | 1.006 | 145.61 | 146.48 |
| PGENP14.0467 | m | Sellado con silicona neutra | 7.000 | 0.98 | 6.86 |
| PSGG04 | u | Pequeño material | 1.500 | 1.25 | 1.88 |
| %CO | % | Costes indirectos | 3 % | 176.00 | 5.28 |
|  |  | Total |  |  | 181.28 |

**USGG08P123257011** m² SGG CLIMALIT PLUS SILENCE con PLANISTAR ONE 6*/16/44,2 40dB
Precio: 186.51
Doble acristalamiento SGG CLIMALIT PLUS SILENCE,formado por un vidrio bajo emisivo e incoloro SGG PLANISTAR ONE de 6mm capa en cara 2 y un vidrio laminado acústico y de seguridad incoloro SGG STADIP SILENCE 44,2 de 9mm de espesor clasificado P2A según norma UNE-EN 356, cámara de aire deshidratado de 16mm de espesor con perfil separador de aluminio y doble sellado perimetral, con U=1,3 W/m²K y RW (C; Ctr)=40 (-2;-6), fijación sobre carpintería con acuñado mediante calzos de apoyo perimetrales y laterales y sellado en frío con silicona neutra, incluso cortes de vidrio y colocación de junquillos, según NTE-FVP-8

| Código | Ud | Descripción | Rendimiento | Precio | Importe |
|---|---|---|---|---|---|
| OGENO01.0050 | h | Oficial 1ª vidriería | 1.150 | 18.07 | 20.78 |
| PSGG08U123257011 | m² | Doble acristalamiento SGG CLIMALIT PLUS SILENCE con PLANISTAR ONE 6*/16/44,2 (40dB) (material; 13/10/2008) | 1.006 | 150.66 | 151.56 |
| PGENP14.0467 | m | Sellado con silicona neutra | 7.000 | 0.98 | 6.86 |
| PSGG04 | u | Pequeño material | 1.500 | 1.25 | 1.88 |
| %CO | % | Costes indirectos | 3 % | 181.08 | 5.43 |
|  |  | Total |  |  | 186.51 |

**USGG08P123257012** m² SGG CLIMALIT PLUS SILENCE con PLANISTAR ONE 8*/12/44,2 40dB
Precio: 213.19
Doble acristalamiento SGG CLIMALIT PLUS SILENCE,formado por un vidrio bajo emisivo e incoloro SGG PLANISTAR ONE de 8mm capa en cara 2 y un vidrio laminado acústico y de seguridad incoloro SGG STADIP SILENCE 44,2 de 9mm de espesor clasificado P2A según norma UNE-EN 356, cámara de aire deshidratado de 12mm de espesor con perfil separador de aluminio y doble sellado perimetral, con U=1,5 W/m²K y RW (C; Ctr)=40 (-1;-5), fijación sobre carpintería con acuñado mediante calzos de apoyo perimetrales y laterales y sellado en frío con silicona neutra, incluso cortes de vidrio y colocación de junquillos, según NTE-FVP-8

| Código | Ud | Descripción | Rendimiento | Precio | Importe |
|---|---|---|---|---|---|
| OGENO01.0050 | h | Oficial 1ª vidriería | 1.150 | 18.07 | 20.78 |
| PSGG08U123257012 | m² | Doble acristalamiento SGG CLIMALIT PLUS SILENCE con PLANISTAR ONE 8*/12/44,2 (40dB) (material; 13/10/2008) | 1.006 | 176.4 | 177.46 |
| PGENP14.0467 | m | Sellado con silicona neutra | 7.000 | 0.98 | 6.86 |
| PSGG04 | u | Pequeño material | 1.500 | 1.25 | 1.88 |
| %CO | % | Costes indirectos | 3 % | 206.98 | 6.21 |
|  |  | Total |  |  | 213.19 |

**USGG08P123257013** m² SGG CLIMALIT PLUS SILENCE con PLANISTAR ONE 8*/16/44,2 42dB
Precio: 214.22
Doble acristalamiento SGG CLIMALIT PLUS SILENCE,formado por un vidrio bajo emisivo e incoloro SGG PLANISTAR ONE de 8mm capa en cara 2 y un vidrio laminado acústico y de seguridad incoloro SGG STADIP SILENCE 44,2 de 9mm de espesor, clasificado P2A según norma UNE-EN 356, cámara de aire deshidratado de 16mm de espesor con perfil separador de aluminio y doble sellado perimetral, con U=1,3 W/m²K y RW (C; Ctr)=42 (-2;-5), fijación sobre carpintería con acuñado mediante calzos de apoyo perimetrales y laterales y sellado en frío con silicona neutra, incluso cortes de vidrio y colocación de junquillos, según NTE-FVP-8

| Código | Ud | Descripción | Rendimiento | Precio | Importe |
|---|---|---|---|---|---|
| OGENO01.0050 | h | Oficial 1ª vidriería | 1.150 | 18.07 | 20.78 |
| PSGG08U123257013 | m² | Doble acristalamiento SGG CLIMALIT PLUS SILENCE con PLANISTAR ONE 8*/16/44,2 (42dB) (material; 13/10/2008) | 1.006 | 177.4 | 178.46 |
| PGENP14.0467 | m | Sellado con silicona neutra | 7.000 | 0.98 | 6.86 |
| PSGG04 | u | Pequeño material | 1.500 | 1.25 | 1.88 |
| %CO | % | Costes indirectos | 3 % | 207.98 | 6.24 |
|  |  | Total |  |  | 214.22 |

**USGG08P123257015** m² SGG CLIMALIT PLUS SILENCE con PLANISTAR ONE 10*/16/33,2 41dB
Precio: 230.44
Doble acristalamiento SGG CLIMALIT PLUS SILENCE,formado por un vidrio bajo emisivo e incoloro SGG PLANISTAR ONE de 10mm capa en cara 2 y un vidrio laminado acústico y de seguridad incoloro SGG STADIP SILENCE 33,2 de 7mm de espesor, clasificado P1A según norma UNE-EN 356, cámara de aire deshidratado de 16mm de espesor con perfil separador de aluminio y doble sellado perimetral, con U=1,3 W/m²K y RW (C; Ctr)=41 (-1;-5), fijación sobre carpintería con acuñado mediante calzos de apoyo perimetrales y laterales y sellado en frío con silicona neutra, incluso cortes de vidrio y colocación de junquillos, según NTE-FVP-8

| Código | Ud | Descripción | Rendimiento | Precio | Importe |
|---|---|---|---|---|---|
| OGENO01.0050 | h | Oficial 1ª vidriería | 1.150 | 18.07 | 20.78 |
| PSGG08U123257015 | m² | Doble acristalamiento SGG CLIMALIT PLUS SILENCE con PLANISTAR ONE 10*/16/33,2 (41dB) (material; 13/10/2008) | 1.006 | 193.05 | 194.21 |
| PGENP14.0467 | m | Sellado con silicona neutra | 7.000 | 0.98 | 6.86 |
| PSGG04 | u | Pequeño material | 1.500 | 1.25 | 1.88 |
| %CO | % | Costes indirectos | 3 % | 223.73 | 6.71 |
|  |  | Total |  |  | 230.44 |

**USGG08P123257016** m² SGG CLIMALIT PLUS SILENCE con PLANISTAR ONE 10*/12/44,2 42dB
Precio: 234.63
Doble acristalamiento SGG CLIMALIT PLUS SILENCE,formado por un vidrio bajo emisivo e incoloro SGG PLANISTAR ONE de 10mm capa en cara 2 y un vidrio laminado acústico y de seguridad incoloro SGG STADIP SILENCE 44,2 de 9mm de espesor, clasificado P2A según norma UNE-EN 356, cámara de aire deshidratado de 12mm de espesor con perfil separador de aluminio y doble sellado perimetral, con U=1,5 W/m²K y RW (C; Ctr)=42 (-1;-5), fijación sobre carpintería con acuñado mediante calzos de apoyo perimetrales y laterales y sellado en frío con silicona neutra, incluso cortes de vidrio y colocación de junquillos, según NTE-FVP-8

| Código | Ud | Descripción | Rendimiento | Precio | Importe |
|---|---|---|---|---|---|
| OGENO01.0050 | h | Oficial 1ª vidriería | 1.150 | 18.07 | 20.78 |
| PSGG08U123257016 | m² | Doble acristalamiento SGG CLIMALIT PLUS SILENCE con PLANISTAR ONE 10*/12/44,2 (42dB) (material; 13/10/2008) | 1.006 | 197.1 | 198.28 |
| PGENP14.0467 | m | Sellado con silicona neutra | 7.000 | 0.98 | 6.86 |
| PSGG04 | u | Pequeño material | 1.500 | 1.25 | 1.88 |
| %CO | % | Costes indirectos | 3 % | 227.80 | 6.83 |
|  |  | Total |  |  | 234.63 |

**USGG08P123257017** m² SGG CLIMALIT PLUS SILENCE con PLANISTAR ONE 10*/16/44,2 43dB
Precio: 235.67
Doble acristalamiento SGG CLIMALIT PLUS SILENCE,formado por un vidrio bajo emisivo e incoloro SGG PLANISTAR ONE de 10mm capa en cara 2 y un vidrio laminado acústico y de seguridad incoloro SGG STADIP SILENCE 44,2 de 9mm de espesor, clasificado P2A según norma UNE-EN 356, cámara de aire deshidratado de 16mm de espesor con perfil separador de aluminio y doble sellado perimetral, con U=1,3 W/m²K y RW (C; Ctr)=43 (-1;-5), fijación sobre carpintería con acuñado mediante calzos de apoyo perimetrales y laterales y sellado en frío con silicona neutra, incluso cortes de vidrio y colocación de junquillos, según NTE-FVP-8

| Código | Ud | Descripción | Rendimiento | Precio | Importe |
|---|---|---|---|---|---|
| OGENO01.0050 | h | Oficial 1ª vidriería | 1.150 | 18.07 | 20.78 |
| PSGG08U123257017 | m² | Doble acristalamiento SGG CLIMALIT PLUS SILENCE con PLANISTAR ONE 10*/16/44,2 (43dB) (material; 13/10/2008) | 1.006 | 198.1 | 199.29 |
| PGENP14.0467 | m | Sellado con silicona neutra | 7.000 | 0.98 | 6.86 |
| PSGG04 | u | Pequeño material | 1.500 | 1.25 | 1.88 |
| %CO | % | Costes indirectos | 3 % | 228.81 | 6.86 |
|  |  | Total |  |  | 235.67 |

###### E16ECESGG573 Con vidrio de capa de control solar y baja emisividad - rango 45dB =< Rw

**USGG08P123257018** m² SGG CLIMALIT PLUS SILENCE con PLANISTAR ONE 55,2*/20/44,2 46dB
Precio: 272.04
Doble acristalamiento SGG CLIMALIT PLUS SILENCE,formado por un vidrio bajo emisivo e incoloro SGG PLANISTAR ONE sobre laminar STADIP SILENCE 55,2 de 11mm capa en cara 2, clasificado P2A según norma UNE-EN 356 y un vidrio laminado acústico y de seguridad incoloro SGG STADIP SILENCE 44,2 de 9mm de espesor clasificado P2A según norma UNE-EN 356, cámara de aire deshidratado de 20mm de espesor con perfil separador de aluminio y doble sellado perimetral, con U=1,3 W/m²K y RW (C; Ctr)=46 (-2;-6), fijación sobre carpintería con acuñado mediante calzos de apoyo perimetrales y laterales y sellado en frío con silicona neutra, incluso cortes de vidrio y colocación de junquillos, según NTE-FVP-8

| Código | Ud | Descripción | Rendimiento | Precio | Importe |
|---|---|---|---|---|---|
| OGENO01.0050 | h | Oficial 1ª vidriería | 1.150 | 18.07 | 20.78 |
| PSGG08U123257018 | m² | Doble acristalamiento SGG CLIMALIT PLUS SILENCE con PLANISTAR ONE 55,2*/20/44,2 (46dB) (material; 13/10/2008) | 1.006 | 233.2 | 234.60 |
| PGENP14.0467 | m | Sellado con silicona neutra | 7.000 | 0.98 | 6.86 |
| PSGG04 | u | Pequeño material | 1.500 | 1.25 | 1.88 |
| %CO | % | Costes indirectos | 3 % | 264.12 | 7.92 |
|  |  | Total |  |  | 272.04 |

**USGG08P123257019** m² SGG CLIMALIT PLUS SILENCE con PLANISTAR ONE 44,2*/20/55,2 46dB
Precio: 264.77
Doble acristalamiento SGG CLIMALIT PLUS SILENCE,formado por un vidrio bajo emisivo e incoloro SGG PLANISTAR ONE sobre laminar STADIP SILENCE 44,2 de 9mm capa en cara 2, clasificado P2A según norma UNE-EN 356 y un vidrio laminado acústico y de seguridad incoloro SGG STADIP SILENCE 55,2 de 11mm de espesor clasificado P2A según norma UNE-EN 356, cámara de aire deshidratado de 20mm de espesor con perfil separador de aluminio y doble sellado perimetral, con U=1,3 W/m²K y RW (C; Ctr)=46 (-2;-6), fijación sobre carpintería con acuñado mediante calzos de apoyo perimetrales y laterales y sellado en frío con silicona neutra, incluso cortes de vidrio y colocación de junquillos, según NTE-FVP-8

| Código | Ud | Descripción | Rendimiento | Precio | Importe |
|---|---|---|---|---|---|
| OGENO01.0050 | h | Oficial 1ª vidriería | 1.150 | 18.07 | 20.78 |
| PSGG08U123257019 | m² | Doble acristalamiento SGG CLIMALIT PLUS SILENCE con PLANISTAR ONE 44,2*/20/55,2 (46dB) (material; 13/10/2008) | 1.006 | 226.18 | 227.54 |
| PGENP14.0467 | m | Sellado con silicona neutra | 7.000 | 0.98 | 6.86 |
| PSGG04 | u | Pequeño material | 1.500 | 1.25 | 1.88 |
| %CO | % | Costes indirectos | 3 % | 257.06 | 7.71 |
|  |  | Total |  |  | 264.77 |

**USGG08P123257020** m² SGG CLIMALIT PLUS SILENCE con PLANISTAR ONE 55,2*Si/16/44,2Si 47dB
Precio: 272.04
Doble acristalamiento SGG CLIMALIT PLUS SILENCE,formado por un vidrio bajo emisivo e incoloro SGG PLANISTAR ONE sobre laminar STADIP SILENCE 55,2 de 11mm capa en cara 2, clasificado P2A según norma UNE-EN 356 y un vidrio laminado acústico y de seguridad incoloro SGG STADIP SILENCE 44,2 de 9mm de espesor clasificado P2A según norma UNE-EN 356, cámara de aire deshidratado de 16mm de espesor con perfil separador de aluminio y doble sellado perimetral, con U=1,5 W/m²K y RW (C; Ctr)=47 (-3;-8), fijación sobre carpintería con acuñado mediante calzos de apoyo perimetrales y laterales y sellado en frío con silicona neutra, incluso cortes de vidrio y colocación de junquillos, según NTE-FVP-8

| Código | Ud | Descripción | Rendimiento | Precio | Importe |
|---|---|---|---|---|---|
| OGENO01.0050 | h | Oficial 1ª vidriería | 1.150 | 18.07 | 20.78 |
| PSGG08U123257020 | m² | Doble acristalamiento SGG CLIMALIT PLUS SILENCE con PLANISTAR ONE 55.2*Si/16/44.2Si (47dB) (material; 13/10/2008) | 1.006 | 233.2 | 234.60 |
| PGENP14.0467 | m | Sellado con silicona neutra | 7.000 | 0.98 | 6.86 |
| PSGG04 | u | Pequeño material | 1.500 | 1.25 | 1.88 |
| %CO | % | Costes indirectos | 3 % | 264.12 | 7.92 |
|  |  | Total |  |  | 272.04 |

#### E16ECWSGG SAINT-GOBAIN GLASS - con vidrio templado

##### E16ECWSGG01 Color

**USGG08P12335001** m² SGG CLIMALIT SECURIT PARSOL bronce 6/10/6
Precio: 124.96
Doble acristalamiento SGG CLIMALIT, formado por un vidrio float templado SECURIT PARSOL BRONCE de 6mm y un vidrio float incoloro SGG PLANICLEAR de 6mm,cámara de aire deshidratado de 10mm de espesor con perfil separador de aluminio y doble sellado perimetral, con U=2,9W/m²K y RW (C; Ctr)=30(0;-2), fijación sobre carpintería con acuñado mediante calzos de apoyo perimetrales y laterales y sellado en frío con silicona neutra, incluso cortes de vidrio y colocación de junquillos, según NTE-FVP-8

| Código | Ud | Descripción | Rendimiento | Precio | Importe |
|---|---|---|---|---|---|
| OGENO01.0050 | h | Oficial 1ª vidriería | 0.680 | 18.07 | 12.29 |
| PSGG08U12335001 | m² | Doble acristalamiento,templado bronce SGG CLIMALIT SECURIT 6/10/6mm (material; 13/10/2008) | 1.006 | 98.72 | 99.31 |
| PGENP14.0467 | m | Sellado con silicona neutra | 8.000 | 0.98 | 7.84 |
| PSGG04 | u | Pequeño material | 1.500 | 1.25 | 1.88 |
| %CO | % | Costes indirectos | 3 % | 121.32 | 3.64 |
|  |  | Total |  |  | 124.96 |

**USGG08P12335002** m² SGG CLIMALIT SECURIT PARSOL bronce 6/12/6
Precio: 125.5
Doble acristalamiento SGG CLIMALIT, formado por un vidrio float templado SECURIT PARSOL BRONCE de 6mm y un vidrio float incoloro SGG PLANICLEAR de 6mm,cámara de aire deshidratado de 12mm de espesor con perfil separador de aluminio y doble sellado perimetral, con U=2,8W/m²K y RW (C; Ctr)=33(-1;-3), fijación sobre carpintería con acuñado mediante calzos de apoyo perimetrales y laterales y sellado en frío con silicona neutra, incluso cortes de vidrio y colocación de junquillos, según NTE-FVP-8

| Código | Ud | Descripción | Rendimiento | Precio | Importe |
|---|---|---|---|---|---|
| OGENO01.0050 | h | Oficial 1ª vidriería | 0.680 | 18.07 | 12.29 |
| PSGG08U12335002 | m² | Doble acristalamiento,templado bronce SGG CLIMALIT SECURIT 6/12/6mm (material; 13/10/2008) | 1.006 | 99.23 | 99.83 |
| PGENP14.0467 | m | Sellado con silicona neutra | 8.000 | 0.98 | 7.84 |
| PSGG04 | u | Pequeño material | 1.500 | 1.25 | 1.88 |
| %CO | % | Costes indirectos | 3 % | 121.84 | 3.66 |
|  |  | Total |  |  | 125.5 |

**USGG08P12335003** m² SGG CLIMALIT SECURIT PARSOL bronce 6/16/6
Precio: 126.15
Doble acristalamiento SGG CLIMALIT, formado por un vidrio float templado SECURIT PARSOL BRONCE de 6mm y un vidrio float incoloro SGG PLANICLEAR de 6mm,cámara de aire deshidratado de 16mm de espesor con perfil separador de aluminio y doble sellado perimetral, con U=2,7W/m²K y RW (C; Ctr)=33(-1;-5), fijación sobre carpintería con acuñado mediante calzos de apoyo perimetrales y laterales y sellado en frío con silicona neutra, incluso cortes de vidrio y colocación de junquillos, según NTE-FVP-8

| Código | Ud | Descripción | Rendimiento | Precio | Importe |
|---|---|---|---|---|---|
| OGENO01.0050 | h | Oficial 1ª vidriería | 0.680 | 18.07 | 12.29 |
| PSGG08U12335003 | m² | Doble acristalamiento,templado bronce SGG CLIMALIT SECURIT 6/16/6mm (material; 13/10/2008) | 1.006 | 99.87 | 100.47 |
| PGENP14.0467 | m | Sellado con silicona neutra | 8.000 | 0.98 | 7.84 |
| PSGG04 | u | Pequeño material | 1.500 | 1.25 | 1.88 |
| %CO | % | Costes indirectos | 3 % | 122.48 | 3.67 |
|  |  | Total |  |  | 126.15 |

**USGG08P12335004** m² SGG CLIMALIT SECURIT PARSOL gris 6/10/6
Precio: 119.28
Doble acristalamiento SGG CLIMALIT, formado por un vidrio float templado SECURIT PARSOL GRIS de 6mm y un vidrio float incoloro SGG PLANICLEAR de 6mm,cámara de aire deshidratado de 10mm de espesor con perfil separador de aluminio y doble sellado perimetral, con U=2,9W/m²K y RW (C; Ctr)=30(0;-2), fijación sobre carpintería con acuñado mediante calzos de apoyo perimetrales y laterales y sellado en frío con silicona neutra, incluso cortes de vidrio y colocación de junquillos, según NTE-FVP-8

| Código | Ud | Descripción | Rendimiento | Precio | Importe |
|---|---|---|---|---|---|
| OGENO01.0050 | h | Oficial 1ª vidriería | 0.680 | 18.07 | 12.29 |
| PSGG08U12335004 | m² | Doble acristalamiento,templado gris SGG CLIMALIT SECURIT 6/10/6mm (material; 13/10/2008) | 1.006 | 93.24 | 93.80 |
| PGENP14.0467 | m | Sellado con silicona neutra | 8.000 | 0.98 | 7.84 |
| PSGG04 | u | Pequeño material | 1.500 | 1.25 | 1.88 |
| %CO | % | Costes indirectos | 3 % | 115.81 | 3.47 |
|  |  | Total |  |  | 119.28 |

**USGG08P12335005** m² SGG CLIMALIT SECURIT PARSOL gris 6/12/6
Precio: 119.88
Doble acristalamiento SGG CLIMALIT, formado por un vidrio float templado SECURIT PARSOL GRIS de 6mm y un vidrio float incoloro SGG PLANICLEAR de 6mm,cámara de aire deshidratado de 12mm de espesor con perfil separador de aluminio y doble sellado perimetral, con U=2,8W/m²K y RW (C; Ctr)=33(-1;-3), fijación sobre carpintería con acuñado mediante calzos de apoyo perimetrales y laterales y sellado en frío con silicona neutra, incluso cortes de vidrio y colocación de junquillos, según NTE-FVP-8

| Código | Ud | Descripción | Rendimiento | Precio | Importe |
|---|---|---|---|---|---|
| OGENO01.0050 | h | Oficial 1ª vidriería | 0.680 | 18.07 | 12.29 |
| PSGG08U12335005 | m² | Doble acristalamiento,templado gris SGG CLIMALIT SECURIT 6/12/6mm (material; 13/10/2008) | 1.006 | 93.82 | 94.38 |
| PGENP14.0467 | m | Sellado con silicona neutra | 8.000 | 0.98 | 7.84 |
| PSGG04 | u | Pequeño material | 1.500 | 1.25 | 1.88 |
| %CO | % | Costes indirectos | 3 % | 116.39 | 3.49 |
|  |  | Total |  |  | 119.88 |

**USGG08P12335006** m² SGG CLIMALIT SECURIT PARSOL gris 6/16/6
Precio: 120.62
Doble acristalamiento SGG CLIMALIT, formado por un vidrio float templado SECURIT PARSOL GRIS de 6mm y un vidrio float incoloro SGG PLANICLEAR de 6mm,cámara de aire deshidratado de 16mm de espesor con perfil separador de aluminio y doble sellado perimetral, con U=2,7W/m²K y RW (C; Ctr)=33(-1;-5), fijación sobre carpintería con acuñado mediante calzos de apoyo perimetrales y laterales y sellado en frío con silicona neutra, incluso cortes de vidrio y colocación de junquillos, según NTE-FVP-8

| Código | Ud | Descripción | Rendimiento | Precio | Importe |
|---|---|---|---|---|---|
| OGENO01.0050 | h | Oficial 1ª vidriería | 0.680 | 18.07 | 12.29 |
| PSGG08U12335006 | m² | Doble acristalamiento,templado gris SGG CLIMALIT SECURIT 6/16/6mm (material; 13/10/2008) | 1.006 | 94.53 | 95.10 |
| PGENP14.0467 | m | Sellado con silicona neutra | 8.000 | 0.98 | 7.84 |
| PSGG04 | u | Pequeño material | 1.500 | 1.25 | 1.88 |
| %CO | % | Costes indirectos | 3 % | 117.11 | 3.51 |
|  |  | Total |  |  | 120.62 |

**USGG08P12335007** m² SGG CLIMALIT SECURIT PARSOL verde 6/10/6
Precio: 113.6
Doble acristalamiento SGG CLIMALIT, formado por un vidrio float templado SECURIT PARSOL VERDE de 6mm y un vidrio float incoloro SGG PLANICLEAR de 6mm,cámara de aire deshidratado de 10mm de espesor con perfil separador de aluminio y doble sellado perimetral, con U=2,9W/m²K y RW (C; Ctr)=30(0;-2), fijación sobre carpintería con acuñado mediante calzos de apoyo perimetrales y laterales y sellado en frío con silicona neutra, incluso cortes de vidrio y colocación de junquillos, según NTE-FVP-8

| Código | Ud | Descripción | Rendimiento | Precio | Importe |
|---|---|---|---|---|---|
| OGENO01.0050 | h | Oficial 1ª vidriería | 0.680 | 18.07 | 12.29 |
| PSGG08U12335007 | m² | Doble acristalamiento,templado verde SGG CLIMALIT SECURIT 6/10/6mm (material; 13/10/2008) | 1.006 | 87.75 | 88.28 |
| PGENP14.0467 | m | Sellado con silicona neutra | 8.000 | 0.98 | 7.84 |
| PSGG04 | u | Pequeño material | 1.500 | 1.25 | 1.88 |
| %CO | % | Costes indirectos | 3 % | 110.29 | 3.31 |
|  |  | Total |  |  | 113.6 |

**USGG08P12335008** m² SGG CLIMALIT SECURIT PARSOL verde 6/12/6
Precio: 113.05
Doble acristalamiento SGG CLIMALIT, formado por un vidrio float templado SECURIT PARSOL VERDE de 6mm y un vidrio float incoloro SGG PLANICLEAR de 6mm,cámara de aire deshidratado de 12mm de espesor con perfil separador de aluminio y doble sellado perimetral, con U=2,8W/m²K y RW (C; Ctr)=33(-1;-3), fijación sobre carpintería con acuñado mediante calzos de apoyo perimetrales y laterales y sellado en frío con silicona neutra, incluso cortes de vidrio y colocación de junquillos, según NTE-FVP-8

| Código | Ud | Descripción | Rendimiento | Precio | Importe |
|---|---|---|---|---|---|
| OGENO01.0050 | h | Oficial 1ª vidriería | 0.680 | 18.07 | 12.29 |
| PSGG08U12335008 | m² | Doble acristalamiento,templado verde SGG CLIMALIT SECURIT 6/12/6mm (material; 13/10/2008) | 1.006 | 87.23 | 87.75 |
| PGENP14.0467 | m | Sellado con silicona neutra | 8.000 | 0.98 | 7.84 |
| PSGG04 | u | Pequeño material | 1.500 | 1.25 | 1.88 |
| %CO | % | Costes indirectos | 3 % | 109.76 | 3.29 |
|  |  | Total |  |  | 113.05 |

**USGG08P12335009** m² SGG CLIMALIT SECURIT PARSOL verde 6/16/6
Precio: 112.77
Doble acristalamiento SGG CLIMALIT, formado por un vidrio float templado SECURIT PARSOL VERDE de 6mm y un vidrio float incoloro SGG PLANICLEAR de 6mm,cámara de aire deshidratado de 16mm de espesor con perfil separador de aluminio y doble sellado perimetral, con U=2,7W/m²K y RW (C; Ctr)=33(-1;-5), fijación sobre carpintería con acuñado mediante calzos de apoyo perimetrales y laterales y sellado en frío con silicona neutra, incluso cortes de vidrio y colocación de junquillos, según NTE-FVP-8

| Código | Ud | Descripción | Rendimiento | Precio | Importe |
|---|---|---|---|---|---|
| OGENO01.0050 | h | Oficial 1ª vidriería | 0.680 | 18.07 | 12.29 |
| PSGG08U12335009 | m² | Doble acristalamiento,templado verde SGG CLIMALIT SECURIT 6/16/6mm (material; 13/10/2008) | 1.006 | 86.96 | 87.48 |
| PGENP14.0467 | m | Sellado con silicona neutra | 8.000 | 0.98 | 7.84 |
| PSGG04 | u | Pequeño material | 1.500 | 1.25 | 1.88 |
| %CO | % | Costes indirectos | 3 % | 109.49 | 3.28 |
|  |  | Total |  |  | 112.77 |

##### E16ECWSGG01_ Con capa de baja emisividad

**USGG08P12337001_** m² SGG CLIMALIT SECURIT PLANITHERM XN II 6*/12/6
Precio: 147.65
Doble acristalamiento SGG CLIMALIT, formado por un vidrio flotado templado incoloro SGG SECURIT de 6mm., clasificado 1C2 según UNE-EN 12600, con capa bajo emisiva SGG PLANITHERM XN II en cara 2 y un vidrio flotado incoloro SGG PLANICLEAR de 6mm,cámara de aire deshidratado de 12mm de espesor con perfil separador de aluminio y doble sellado perimetral, con U=1,6W/m²K y RW (C; Ctr)=31 (-1;-3), fijación sobre carpintería con acuñado mediante calzos de apoyo perimetrales y laterales y sellado en frío con silicona neutra, incluso cortes de vidrio y colocación de junquillos, según NTE-FVP-8

| Código | Ud | Descripción | Rendimiento | Precio | Importe |
|---|---|---|---|---|---|
| OGENO01.0050 | h | Oficial 1ª vidriería | 1.150 | 18.07 | 20.78 |
| PSGG08U12337001_ | m² | Doble acristalamiento, templado SGG CLIMALIT SECURIT PLANITHERM XN II 6/12/6 mm (material) | 1.006 | 113.15 | 113.83 |
| PGENP14.0467 | m | Sellado con silicona neutra | 7.000 | 0.98 | 6.86 |
| PSGG04 | u | Pequeño material | 1.500 | 1.25 | 1.88 |
| %CO | % | Costes indirectos | 3 % | 143.35 | 4.30 |
|  |  | Total |  |  | 147.65 |

**USGG08P12337001_1** m² SGG CLIMALIT SECURIT PLANITHERM XN II 6*/12/4
Precio: 147.65
Doble acristalamiento SGG CLIMALIT, formado por un vidrio flotado templado incoloro SGG SECURIT de 6mm., clasificado 1C2 según UNE-EN 12600, con capa bajo emisiva SGG PLANITHERM XN II en cara 2 y un vidrio flotado incoloro SGG PLANICLEAR de 4mm,cámara de aire deshidratado de 12mm de espesor con perfil separador de aluminio y doble sellado perimetral, con U=1,6W/m²K y RW (C; Ctr)=33 (-1;-4), fijación sobre carpintería con acuñado mediante calzos de apoyo perimetrales y laterales y sellado en frío con silicona neutra, incluso cortes de vidrio y colocación de junquillos, según NTE-FVP-8

| Código | Ud | Descripción | Rendimiento | Precio | Importe |
|---|---|---|---|---|---|
| OGENO01.0050 | h | Oficial 1ª vidriería | 1.150 | 18.07 | 20.78 |
| PSGG08U12337001_1 | m² | Doble acristalamiento, templado SGG CLIMALIT SECURIT PLANITHERM XN II 6/12/4 mm (material) | 1.006 | 113.15 | 113.83 |
| PGENP14.0467 | m | Sellado con silicona neutra | 7.000 | 0.98 | 6.86 |
| PSGG04 | u | Pequeño material | 1.500 | 1.25 | 1.88 |
| %CO | % | Costes indirectos | 3 % | 143.35 | 4.30 |
|  |  | Total |  |  | 147.65 |

**USGG08P12337001_2** m² SGG CLIMALIT SECURIT PLANITHERM XN II 6*/12/44.1
Precio: 147.65
Doble acristalamiento SGG CLIMALIT, formado por un vidrio flotado templado incoloro SGG SECURIT de 6mm., clasificado 1C2 según UNE-EN 12600, con capa bajo emisiva SGG PLANITHERM XN II en cara 2 y un vidrio laminado de seguridad incoloro SGG STADIP 44.1 de 9mm de espesor clasificado 2B2 según norma UNE-EN 12600, cámara de aire deshidratado de 12mm de espesor con perfil separador de aluminio y doble sellado perimetral, con U=1,6W/m²K y RW (C; Ctr)=38 (-1;-4), fijación sobre carpintería con acuñado mediante calzos de apoyo perimetrales y laterales y sellado en frío con silicona neutra, incluso cortes de vidrio y colocación de junquillos, según NTE-FVP-8

| Código | Ud | Descripción | Rendimiento | Precio | Importe |
|---|---|---|---|---|---|
| OGENO01.0050 | h | Oficial 1ª vidriería | 1.150 | 18.07 | 20.78 |
| PSGG08U12337001_2 | m² | Doble acristalamiento, templado SGG CLIMALIT SECURIT PLANITHERM XN II 6/12/6 mm (material) | 1.006 | 113.15 | 113.83 |
| PGENP14.0467 | m | Sellado con silicona neutra | 7.000 | 0.98 | 6.86 |
| PSGG04 | u | Pequeño material | 1.500 | 1.25 | 1.88 |
| %CO | % | Costes indirectos | 3 % | 143.35 | 4.30 |
|  |  | Total |  |  | 147.65 |

**USGG08P12337001_3** m² SGG CLIMALIT SECURIT PLANITHERM XN II 8*/12/44.1
Precio: 147.65
Doble acristalamiento SGG CLIMALIT, formado por un vidrio flotado templado incoloro SGG SECURIT de 8mm., clasificado 1C2 según UNE-EN 12600, con capa bajo emisiva SGG PLANITHERM XN II en cara 2 y un vidrio laminado de seguridad incoloro SGG STADIP 44.1 de 9mm de espesor clasificado 2B2 según norma UNE-EN 12600, cámara de aire deshidratado de 12mm de espesor con perfil separador de aluminio y doble sellado perimetral, con U=1,6W/m²K y RW (C; Ctr)=40 (-1;-5), fijación sobre carpintería con acuñado mediante calzos de apoyo perimetrales y laterales y sellado en frío con silicona neutra, incluso cortes de vidrio y colocación de junquillos, según NTE-FVP-8

| Código | Ud | Descripción | Rendimiento | Precio | Importe |
|---|---|---|---|---|---|
| OGENO01.0050 | h | Oficial 1ª vidriería | 1.150 | 18.07 | 20.78 |
| PSGG08U12337001_3 | m² | Doble acristalamiento, templado SGG CLIMALIT SECURIT PLANITHERM XN II 6/12/44.1 mm (material) | 1.006 | 113.15 | 113.83 |
| PGENP14.0467 | m | Sellado con silicona neutra | 7.000 | 0.98 | 6.86 |
| PSGG04 | u | Pequeño material | 1.500 | 1.25 | 1.88 |
| %CO | % | Costes indirectos | 3 % | 143.35 | 4.30 |
|  |  | Total |  |  | 147.65 |

**USGG08P12337001_4** m² SGG CLIMALIT SECURIT PLANITHERM XN II 6/12/*6
Precio: 147.65
Doble acristalamiento SGG CLIMALIT, formado por un vidrio flotado incoloro SGG PLANICLEAR de 6mm,cámara de aire deshidratado de 12mm de espesor con perfil separador de aluminio y doble sellado perimetral y un vidrio flotado templado incoloro SGG SECURIT de 6mm., clasificado 1C2 según UNE-EN 12600, con capa bajo emisiva SGG PLANITHERM XN II en cara 3 con U=1,6W/m²K y RW (C; Ctr)=31 (-1;-3), fijación sobre carpintería con acuñado mediante calzos de apoyo perimetrales y laterales y sellado en frío con silicona neutra, incluso cortes de vidrio y colocación de junquillos, según NTE-FVP-8

| Código | Ud | Descripción | Rendimiento | Precio | Importe |
|---|---|---|---|---|---|
| OGENO01.0050 | h | Oficial 1ª vidriería | 1.150 | 18.07 | 20.78 |
| PSGG08U12337001_4 | m² | Doble acristalamiento, templado SGG CLIMALIT SECURIT PLANITHERM XN II 6/12/6 mm (material) | 1.006 | 113.15 | 113.83 |
| PGENP14.0467 | m | Sellado con silicona neutra | 7.000 | 0.98 | 6.86 |
| PSGG04 | u | Pequeño material | 1.500 | 1.25 | 1.88 |
| %CO | % | Costes indirectos | 3 % | 143.35 | 4.30 |
|  |  | Total |  |  | 147.65 |

**USGG08P12337001_5** m² SGG CLIMALIT SECURIT PLANITHERM XN II 4/12/*6
Precio: 147.65
Doble acristalamiento SGG CLIMALIT, formado por un vidrio flotado incoloro SGG PLANICLEAR de 4mm,cámara de aire deshidratado de 12mm de espesor con perfil separador de aluminio y doble sellado perimetral y un vidrio flotado templado incoloro SGG SECURIT de 6mm., clasificado 1C2 según UNE-EN 12600, con capa bajo emisiva SGG PLANITHERM XN II en cara 3 con U=1,6W/m²K y RW (C; Ctr)=33 (-1;-4), fijación sobre carpintería con acuñado mediante calzos de apoyo perimetrales y laterales y sellado en frío con silicona neutra, incluso cortes de vidrio y colocación de junquillos, según NTE-FVP-8

| Código | Ud | Descripción | Rendimiento | Precio | Importe |
|---|---|---|---|---|---|
| OGENO01.0050 | h | Oficial 1ª vidriería | 1.150 | 18.07 | 20.78 |
| PSGG08U12337001_5 | m² | Doble acristalamiento, templado SGG CLIMALIT SECURIT PLANITHERM XN II 4/12/6 mm (material) | 1.006 | 113.15 | 113.83 |
| PGENP14.0467 | m | Sellado con silicona neutra | 7.000 | 0.98 | 6.86 |
| PSGG04 | u | Pequeño material | 1.500 | 1.25 | 1.88 |
| %CO | % | Costes indirectos | 3 % | 143.35 | 4.30 |
|  |  | Total |  |  | 147.65 |

**USGG08P12337001_6** m² SGG CLIMALIT SECURIT PLANITHERM XN II 44.1/12/*6
Precio: 147.65
Doble acristalamiento SGG CLIMALIT, formado por un vidrio laminado de seguridad incoloro SGG STADIP 44.1 de 9mm de espesor clasificado 2B2 según norma UNE-EN 12600, cámara de aire deshidratado de 12mm de espesor con perfil separador de aluminio y doble sellado perimetral y un vidrio flotado templado incoloro SGG SECURIT de 6mm., clasificado 1C2 según UNE-EN 12600, con capa bajo emisiva SGG PLANITHERM XN II en cara 3, con U=1,6W/m²K y RW (C; Ctr)=38 (-1;-4), fijación sobre carpintería con acuñado mediante calzos de apoyo perimetrales y laterales y sellado en frío con silicona neutra, incluso cortes de vidrio y colocación de junquillos, según NTE-FVP-8

| Código | Ud | Descripción | Rendimiento | Precio | Importe |
|---|---|---|---|---|---|
| OGENO01.0050 | h | Oficial 1ª vidriería | 1.150 | 18.07 | 20.78 |
| PSGG08U12337001_6 | m² | Doble acristalamiento, templado SGG CLIMALIT SECURIT PLANITHERM XN II 44.1/12/6 mm (material) | 1.006 | 113.15 | 113.83 |
| PGENP14.0467 | m | Sellado con silicona neutra | 7.000 | 0.98 | 6.86 |
| PSGG04 | u | Pequeño material | 1.500 | 1.25 | 1.88 |
| %CO | % | Costes indirectos | 3 % | 143.35 | 4.30 |
|  |  | Total |  |  | 147.65 |

**USGG08P12337001_7** m² SGG CLIMALIT SECURIT PLANITHERM XN II 44.1/12/*8
Precio: 147.65
Doble acristalamiento SGG CLIMALIT, formado por un vidrio laminado de seguridad incoloro SGG STADIP 44.1 de 9mm de espesor clasificado 2B2 según norma UNE-EN 12600, cámara de aire deshidratado de 12mm de espesor con perfil separador de aluminio y doble sellado perimetralun vidrio flotado templado incoloro SGG SECURIT de 8mm., clasificado 1C2 según UNE-EN 12600, con capa bajo emisiva SGG PLANITHERM XN II en cara 3 con U=1,6W/m²K y RW (C; Ctr)=40 (-1;-5), fijación sobre carpintería con acuñado mediante calzos de apoyo perimetrales y laterales y sellado en frío con silicona neutra, incluso cortes de vidrio y colocación de junquillos, según NTE-FVP-8

| Código | Ud | Descripción | Rendimiento | Precio | Importe |
|---|---|---|---|---|---|
| OGENO01.0050 | h | Oficial 1ª vidriería | 1.150 | 18.07 | 20.78 |
| PSGG08U12337001_7 | m² | Doble acristalamiento, templado SGG CLIMALIT SECURIT PLANITHERM XN II 6/12/44.1 mm (material) | 1.006 | 113.15 | 113.83 |
| PGENP14.0467 | m | Sellado con silicona neutra | 7.000 | 0.98 | 6.86 |
| PSGG04 | u | Pequeño material | 1.500 | 1.25 | 1.88 |
| %CO | % | Costes indirectos | 3 % | 143.35 | 4.30 |
|  |  | Total |  |  | 147.65 |

##### E16ECWSGG02 Con capa control solar

###### E16ECWSGG021 Con capa control solar - incoloro

**USGG08P12337001** m² SGG CLIMALIT SECURIT ANTELIO incoloro 6/12/6
Precio: 147.65
Doble acristalamiento SGG CLIMALIT, formado por un vidrio flotado templado incoloro SGG SECURIT de 6mm., clasificado 1C2 según UNE-EN 12600, con capa pirolítica SGG ANTELIO INCOLORO en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 1.150 | 18.07 | 20.78 |
| PSGG08U12337001 | m² | Doble acristalamiento, templado SGG CLIMALIT SECURIT ANTELIO incoloro 6/12/6 mm (material; 13/10/2008) | 1.006 | 113.15 | 113.83 |
| PGENP14.0467 | m | Sellado con silicona neutra | 7.000 | 0.98 | 6.86 |
| PSGG04 | u | Pequeño material | 1.500 | 1.25 | 1.88 |
| %CO | % | Costes indirectos | 3 % | 143.35 | 4.30 |
|  |  | Total |  |  | 147.65 |

**USGG08P12337028** m² SGG CLIMALIT SECURIT ANTELIO incoloro 6/12/4
Precio: 138.67
Doble acristalamiento SGG CLIMALIT, formado por un vidrio flotado templado incoloro SGG SECURIT de 6mm., clasificado 1C2 segun UNE-EN 12600, con capa pirolítica SGG ANTELIO INCOLORO en cara 2 y un vidrio flotado incoloro SGG PLANICLEAR de 4mm,cámara de aire deshidratado de 12mm de espesor con perfil separador de aluminio y doble sellado perimetral, con U=2,8 W/m²K y RW (C; Ctr)=34 (-1;-5), fijación sobre carpintería con acuñado mediante calzos de apoyo perimetrales y laterales y sellado en frío con silicona neutra, incluso cortes de vidrio y colocación de junquillos, según NTE-FVP-8

| Código | Ud | Descripción | Rendimiento | Precio | Importe |
|---|---|---|---|---|---|
| OGENO01.0050 | h | Oficial 1ª vidriería | 1.150 | 18.07 | 20.78 |
| PSGG08U12337028 | m² | Doble acristalamiento, templado SGG CLIMALIT SECURIT ANTELIO incoloro 6/12/4 mm (material; 13/10/2008) | 1.006 | 104.48 | 105.11 |
| PGENP14.0467 | m | Sellado con silicona neutra | 7.000 | 0.98 | 6.86 |
| PSGG04 | u | Pequeño material | 1.500 | 1.25 | 1.88 |
| %CO | % | Costes indirectos | 3 % | 134.63 | 4.04 |
|  |  | Total |  |  | 138.67 |

###### E16ECWSGG022 Con capa control solar - plata

**USGG08P12337003** m² SGG CLIMALIT SECURIT ANTELIO plata 6/12/6
Precio: 159.35
Doble acristalamiento SGG CLIMALIT, formado por un vidrio flotado templado incoloro SGG SECURIT de 6mm., clasificado 1C2 segun UNE-EN 12600, con capa pirolítica SGG ANTELIO PLATA en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 1.150 | 18.07 | 20.78 |
| PSGG08U12337003 | m² | Doble acristalamiento,templado SGG CLIMALIT SECURIT ANTELIO plata 6/12/6 mm (material; 13/10/2008) | 1.006 | 124.44 | 125.19 |
| PGENP14.0467 | m | Sellado con silicona neutra | 7.000 | 0.98 | 6.86 |
| PSGG04 | u | Pequeño material | 1.500 | 1.25 | 1.88 |
| %CO | % | Costes indirectos | 3 % | 154.71 | 4.64 |
|  |  | Total |  |  | 159.35 |

**USGG08P12337004** m² SGG CLIMALIT PLUS SECURIT MIRASTAR 6/12/6
Precio: 160.13
Doble acristalamiento SGG CLIMALIT PLUS, formado por un vidrio flotado templado incoloro SGG SECURIT de 6mm., clasificado 1C2 segun UNE-EN 12600, con capa magnetrónica SGG MIRASTAR en cara 2 y un vidrio flotado incoloro SGG PLANICLEAR de 6mm, cámara de aire deshidratado de 12mm de espesor con perfil separador de aluminio y doble sellado perimetral, con U=2 W/m²K y RW (C; Ctr)=31 (-1;-4), fijación sobre carpintería con acuñado mediante calzos de apoyo perimetrales y laterales y sellado en frío con silicona neutra, incluso cortes de vidrio y colocación de junquillos, según NTE-FVP-8

| Código | Ud | Descripción | Rendimiento | Precio | Importe |
|---|---|---|---|---|---|
| OGENO01.0050 | h | Oficial 1ª vidriería | 1.150 | 18.07 | 20.78 |
| PSGG08U12337004 | m² | Doble acristalamiento,templado SGG CLIMALIT PLUS SECURIT MIRASTAR 6/12/6 mm (material; 13/10/2008) | 1.006 | 125.2 | 125.95 |
| PGENP14.0467 | m | Sellado con silicona neutra | 7.000 | 0.98 | 6.86 |
| PSGG04 | u | Pequeño material | 1.500 | 1.25 | 1.88 |
| %CO | % | Costes indirectos | 3 % | 155.47 | 4.66 |
|  |  | Total |  |  | 160.13 |

**USGG08P12337005** m² SGG CLIMALIT PLUS SECURIT COOL-LITE ST 108 plata 6/12/6
Precio: 158.75
Doble acristalamiento SGG CLIMALIT PLUS, formado por un vidrio flotado templado incoloro SGG SECURIT de 6mm., clasificado 1C2 segun UNE-EN 12600, con capa magnetrónica SGG COOL-LITE ST 108 en cara 2 y un vidrio flotado incoloro SGG PLANICLEAR de 6mm,cámara de aire deshidratado de 12mm de espesor con perfil separador de aluminio y doble sellado perimetral, con U=1,9W/m²K y RW (C; Ctr)=31 (-1;-4), fijación sobre carpintería con acuñado mediante calzos de apoyo perimetrales y laterales y sellado en frío con silicona neutra, incluso cortes de vidrio y colocación de junquillos, según NTE-FVP-8

| Código | Ud | Descripción | Rendimiento | Precio | Importe |
|---|---|---|---|---|---|
| OGENO01.0050 | h | Oficial 1ª vidriería | 1.150 | 18.07 | 20.78 |
| PSGG08U12337005 | m² | Doble acristalamiento,templado SGG CLIMALIT PLUS SECURIT COOL-LITE ST 108 plata 6/12/6 mm (material; 13/10/2008) | 1.006 | 123.87 | 124.61 |
| PGENP14.0467 | m | Sellado con silicona neutra | 7.000 | 0.98 | 6.86 |
| PSGG04 | u | Pequeño material | 1.500 | 1.25 | 1.88 |
| %CO | % | Costes indirectos | 3 % | 154.13 | 4.62 |
|  |  | Total |  |  | 158.75 |

**USGG08P12337006** m² SGG CLIMALIT PLUS SECURIT COOL-LITE ST 120 plata 6/12/6
Precio: 158.75
Doble acristalamiento SGG CLIMALIT PLUS, formado por un vidrio flotado templado incoloro SGG SECURIT de 6mm., clasificado 1C2 segun UNE-EN 12600, con capa magnetrónica SGG COOL-LITE ST 120 en cara 2 y un vidrio flotado incoloro SGG PLANICLEAR de 6mm,cámara de aire deshidratado de 12mm de espesor con perfil separador de aluminio y doble sellado perimetral, con U=2,6W/m²K y RW (C; Ctr)=31 (-1;-4), fijación sobre carpintería con acuñado mediante calzos de apoyo perimetrales y laterales y sellado en frío con silicona neutra, incluso cortes de vidrio y colocación de junquillos, según NTE-FVP-8

| Código | Ud | Descripción | Rendimiento | Precio | Importe |
|---|---|---|---|---|---|
| OGENO01.0050 | h | Oficial 1ª vidriería | 1.150 | 18.07 | 20.78 |
| PSGG08U12337006 | m² | Doble acristalamiento,templado SGG CLIMALIT PLUS SECURIT COOL-LITE ST 120 plata 6/12/6 mm (material; 13/10/2008) | 1.006 | 123.87 | 124.61 |
| PGENP14.0467 | m | Sellado con silicona neutra | 7.000 | 0.98 | 6.86 |
| PSGG04 | u | Pequeño material | 1.500 | 1.25 | 1.88 |
| %CO | % | Costes indirectos | 3 % | 154.13 | 4.62 |
|  |  | Total |  |  | 158.75 |

**USGG08P12337007** m² SGG CLIMALIT PLUS SECURIT COOL-LITE ST 136 plata 6/12/6
Precio: 158.75
Doble acristalamiento SGG CLIMALIT PLUS, formado por un vidrio flotado templado incoloro SGG SECURIT de 6mm., clasificado 1C2 segun UNE-EN 12600, con capa magnetrónica SGG COOL-LITE ST 136 en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 1.150 | 18.07 | 20.78 |
| PSGG08U12337007 | m² | Doble acristalamiento,templado SGG CLIMALIT PLUS SECURIT COOL-LITE ST 136 plata 6/12/6 mm (material; 13/10/2008) | 1.006 | 123.87 | 124.61 |
| PGENP14.0467 | m | Sellado con silicona neutra | 7.000 | 0.98 | 6.86 |
| PSGG04 | u | Pequeño material | 1.500 | 1.25 | 1.88 |
| %CO | % | Costes indirectos | 3 % | 154.13 | 4.62 |
|  |  | Total |  |  | 158.75 |

**USGG08P12337007_** m² SGG CLIMALIT PLUS SECURIT COOL-LITE ST Bright Silver 6/12/6
Precio: 159.53
Doble acristalamiento SGG CLIMALIT PLUS, formado por un vidrio flotado templado extraclaro SGG SECURIT DIAMANT de 6mm., clasificado 1C2 segun UNE-EN 12600, con capa magnetrónica SGG COOL-LITE ST Bright Silver en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 1.150 | 18.07 | 20.78 |
| PSGG08U12337007_ | m² | Doble acristalamiento,templado SGG CLIMALIT PLUS SECURIT COOL-LITE ST Bright Silver 6/12/6 mm (material) | 1.006 | 124.61 | 125.36 |
| PGENP14.0467 | m | Sellado con silicona neutra | 7.000 | 0.98 | 6.86 |
| PSGG04 | u | Pequeño material | 1.500 | 1.25 | 1.88 |
| %CO | % | Costes indirectos | 3 % | 154.88 | 4.65 |
|  |  | Total |  |  | 159.53 |

**USGG08P12337030** m² SGG CLIMALIT SECURIT ANTELIO plata 6/12/4
Precio: 150.36
Doble acristalamiento SGG CLIMALIT, formado por un vidrio flotado templado incoloro SGG SECURIT de 6mm., clasificado 1C2 segun UNE-EN 12600, con capa pirolítica SGG ANTELIO PLATA en cara 2 y un vidrio flotado incoloro SGG PLANICLEAR de 4mm, cámara de aire deshidratado de 12mm de espesor con perfil separador de aluminio y doble sellado perimetral, con U=2,8 W/m²K y RW (C; Ctr)=34 (-1;-5), fijación sobre carpintería con acuñado mediante calzos de apoyo perimetrales y laterales y sellado en frío con silicona neutra, incluso cortes de vidrio y colocación de junquillos, según NTE-FVP-8

| Código | Ud | Descripción | Rendimiento | Precio | Importe |
|---|---|---|---|---|---|
| OGENO01.0050 | h | Oficial 1ª vidriería | 1.150 | 18.07 | 20.78 |
| PSGG08U12337030 | m² | Doble acristalamiento,templado SGG CLIMALIT SECURIT ANTELIO plata 6/12/4 mm (material; 13/10/2008) | 1.006 | 115.77 | 116.46 |
| PGENP14.0467 | m | Sellado con silicona neutra | 7.000 | 0.98 | 6.86 |
| PSGG04 | u | Pequeño material | 1.500 | 1.25 | 1.88 |
| %CO | % | Costes indirectos | 3 % | 145.98 | 4.38 |
|  |  | Total |  |  | 150.36 |

**USGG08P12337031** m² SGG CLIMALIT PLUS SECURIT MIRASTAR 6/12/4
Precio: 151.15
Doble acristalamiento SGG CLIMALIT PLUS, formado por un vidrio flotado templado incoloro SGG SECURIT de 6mm., clasificado 1C2 segun UNE-EN 12600, con capa magnetrónica SGG MIRASTAR en cara 2 y un vidrio flotado incoloro SGG PLANICLEAR de 4mm, cámara de aire deshidratado de 12mm de espesor con perfil separador de aluminio y doble sellado perimetral, con U=2 W/m²K y RW (C; Ctr)=34 (-1;-5), fijación sobre carpintería con acuñado mediante calzos de apoyo perimetrales y laterales y sellado en frío con silicona neutra, incluso cortes de vidrio y colocación de junquillos, según NTE-FVP-8

| Código | Ud | Descripción | Rendimiento | Precio | Importe |
|---|---|---|---|---|---|
| OGENO01.0050 | h | Oficial 1ª vidriería | 1.150 | 18.07 | 20.78 |
| PSGG08U12337031 | m² | Doble acristalamiento,templado SGG CLIMALIT PLUS SECURIT MIRASTAR 6/12/4 mm (material; 13/10/2008) | 1.006 | 116.53 | 117.23 |
| PGENP14.0467 | m | Sellado con silicona neutra | 7.000 | 0.98 | 6.86 |
| PSGG04 | u | Pequeño material | 1.500 | 1.25 | 1.88 |
| %CO | % | Costes indirectos | 3 % | 146.75 | 4.40 |
|  |  | Total |  |  | 151.15 |

**USGG08P12337032** m² SGG CLIMALIT PLUS SECURIT COOL-LITE ST 108 plata 6/12/4
Precio: 149.77
Doble acristalamiento SGG CLIMALIT PLUS, formado por un vidrio flotado templado incoloro SGG SECURIT de 6mm., clasificado 1C2 segun UNE-EN 12600, con capa magnetrónica SGG COOL-LITE ST 108 en cara 2 y un vidrio flotado incoloro SGG PLANICLEAR de 4mm, cámara de aire deshidratado de 12mm de espesor con perfil separador de aluminio y doble sellado perimetral, con U=1,9 W/m²K y RW (C; Ctr)=34 (-1;-5), fijación sobre carpintería con acuñado mediante calzos de apoyo perimetrales y laterales y sellado en frío con silicona neutra, incluso cortes de vidrio y colocación de junquillos, según NTE-FVP-8

| Código | Ud | Descripción | Rendimiento | Precio | Importe |
|---|---|---|---|---|---|
| OGENO01.0050 | h | Oficial 1ª vidriería | 1.150 | 18.07 | 20.78 |
| PSGG08U12337032 | m² | Doble acristalamiento,templado SGG CLIMALIT PLUS SECURIT COOL-LITE ST 108 plata 6/12/4 mm (material; 13/10/2008) | 1.006 | 115.2 | 115.89 |
| PGENP14.0467 | m | Sellado con silicona neutra | 7.000 | 0.98 | 6.86 |
| PSGG04 | u | Pequeño material | 1.500 | 1.25 | 1.88 |
| %CO | % | Costes indirectos | 3 % | 145.41 | 4.36 |
|  |  | Total |  |  | 149.77 |

**USGG08P12337033** m² SGG CLIMALIT PLUS SECURIT COOL-LITE ST 120 plata 6/12/4
Precio: 149.77
Doble acristalamiento SGG CLIMALIT PLUS, formado por un vidrio flotado templado incoloro SGG SECURIT de 6mm., clasificado 1C2 segun UNE-EN 12600, con capa magnetrónica SGG COOL-LITE ST 120 en cara 2 y un vidrio flotado incoloro SGG PLANICLEAR de 4mm, cámara de aire deshidratado de 12mm de espesor con perfil separador de aluminio y doble sellado perimetral, con U=2,7 W/m²K y RW (C; Ctr)=34 (-1;-5), fijación sobre carpintería con acuñado mediante calzos de apoyo perimetrales y laterales y sellado en frío con silicona neutra, incluso cortes de vidrio y colocación de junquillos, según NTE-FVP-8

| Código | Ud | Descripción | Rendimiento | Precio | Importe |
|---|---|---|---|---|---|
| OGENO01.0050 | h | Oficial 1ª vidriería | 1.150 | 18.07 | 20.78 |
| PSGG08U12337033 | m² | Doble acristalamiento,templado SGG CLIMALIT PLUS SECURIT COOL-LITE ST 120 plata 6/12/4 mm (material; 13/10/2008) | 1.006 | 115.2 | 115.89 |
| PGENP14.0467 | m | Sellado con silicona neutra | 7.000 | 0.98 | 6.86 |
| PSGG04 | u | Pequeño material | 1.500 | 1.25 | 1.88 |
| %CO | % | Costes indirectos | 3 % | 145.41 | 4.36 |
|  |  | Total |  |  | 149.77 |

**USGG08P12337034** m² SGG CLIMALIT PLUS SECURIT COOL-LITE ST 136 plata 6/12/4
Precio: 149.77
Doble acristalamiento SGG CLIMALIT PLUS, formado por un vidrio flotado templado incoloro SGG SECURIT de 6mm., clasificado 1C2 segun UNE-EN 12600, con capa magnetrónica SGG COOL-LITE ST 136 en cara 2 y un vidrio flotado incoloro SGG PLANICLEAR de 4mm,cámara de aire deshidratado de 12mm de espesor con perfil separador de aluminio y doble sellado perimetral, con U=2,8 W/m²K y RW (C; Ctr)=34 (-1;-5), fijación sobre carpintería con acuñado mediante calzos de apoyo perimetrales y laterales y sellado en frío con silicona neutra, incluso cortes de vidrio y colocación de junquillos, según NTE-FVP-8

| Código | Ud | Descripción | Rendimiento | Precio | Importe |
|---|---|---|---|---|---|
| OGENO01.0050 | h | Oficial 1ª vidriería | 1.150 | 18.07 | 20.78 |
| PSGG08U12337034 | m² | Doble acristalamiento,templado SGG CLIMALIT PLUS SECURIT COOL-LITE ST 136 plata 6/12/4 mm (material; 13/10/2008) | 1.006 | 115.2 | 115.89 |
| PGENP14.0467 | m | Sellado con silicona neutra | 7.000 | 0.98 | 6.86 |
| PSGG04 | u | Pequeño material | 1.500 | 1.25 | 1.88 |
| %CO | % | Costes indirectos | 3 % | 145.41 | 4.36 |
|  |  | Total |  |  | 149.77 |

**USGG08P12337007_1** m² SGG CLIMALIT PLUS SECURIT COOL-LITE ST Bright Silver 6/12/4
Precio: 158.75
Doble acristalamiento SGG CLIMALIT PLUS, formado por un vidrio flotado templado extraclaro SGG SECURIT DIAMANT de 6mm., clasificado 1C2 segun UNE-EN 12600, con capa magnetrónica SGG COOL-LITE ST Bright Silver en cara 2 y un vidrio flotado incoloro SGG PLANICLEAR de 4mm,cámara de aire deshidratado de 12mm de espesor con perfil separador de aluminio y doble sellado perimetral, con U=2,8W/m²K y RW (C; Ctr)=31 (-1;-4), fijación sobre carpintería con acuñado mediante calzos de apoyo perimetrales y laterales y sellado en frío con silicona neutra, incluso cortes de vidrio y colocación de junquillos, según NTE-FVP-8

| Código | Ud | Descripción | Rendimiento | Precio | Importe |
|---|---|---|---|---|---|
| OGENO01.0050 | h | Oficial 1ª vidriería | 1.150 | 18.07 | 20.78 |
| PSGG08U12337007_1 | m² | Doble acristalamiento,templado SGG CLIMALIT PLUS SECURIT COOL-LITE ST Bright Silver 6/12/4 mm (material) | 1.006 | 123.87 | 124.61 |
| PGENP14.0467 | m | Sellado con silicona neutra | 7.000 | 0.98 | 6.86 |
| PSGG04 | u | Pequeño material | 1.500 | 1.25 | 1.88 |
| %CO | % | Costes indirectos | 3 % | 154.13 | 4.62 |
|  |  | Total |  |  | 158.75 |

###### E16ECWSGG023 Con capa control solar - neutro

**USGG08P12337008** m² SGG CLIMALIT PLUS SECURIT COOL-LITE ST 150 neutro-plata 6/12/6
Precio: 158.75
Doble acristalamiento SGG CLIMALIT PLUS, formado por un vidrio flotado templado incoloro SGG SECURIT de 6mm., clasificado 1C2 segun UNE-EN 12600, con capa magnetrónica SGG COOL-LITE ST 150 en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 1.150 | 18.07 | 20.78 |
| PSGG08U12337008 | m² | Doble acristalamiento,templado SGG CLIMALIT PLUS SECURIT COOL-LITE ST 150 neutro-plata 6/12/6 mm (material; 13/10/2008) | 1.006 | 123.87 | 124.61 |
| PGENP14.0467 | m | Sellado con silicona neutra | 7.000 | 0.98 | 6.86 |
| PSGG04 | u | Pequeño material | 1.500 | 1.25 | 1.88 |
| %CO | % | Costes indirectos | 3 % | 154.13 | 4.62 |
|  |  | Total |  |  | 158.75 |

**USGG08P12337009** m² SGG CLIMALIT PLUS SECURIT COOL-LITE ST 167 neutro 6/12/6
Precio: 158.75
Doble acristalamiento SGG CLIMALIT PLUS, formado por un vidrio flotado templado incoloro SGG SECURIT de 6mm., clasificado 1C2 segun UNE-EN 12600, con capa magnetrónica SGG COOL-LITE ST 167 en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 1.150 | 18.07 | 20.78 |
| PSGG08U12337009 | m² | Doble acristalamiento,templado SGG CLIMALIT PLUS SECURIT COOL-LITE ST 167 neutro 6/12/6 mm (material; 13/10/2008) | 1.006 | 123.87 | 124.61 |
| PGENP14.0467 | m | Sellado con silicona neutra | 7.000 | 0.98 | 6.86 |
| PSGG04 | u | Pequeño material | 1.500 | 1.25 | 1.88 |
| %CO | % | Costes indirectos | 3 % | 154.13 | 4.62 |
|  |  | Total |  |  | 158.75 |

**USGG08P12337035** m² SGG CLIMALIT PLUS SECURIT COOL-LITE ST 150 neutro-plata 6/12/4
Precio: 149.77
Doble acristalamiento SGG CLIMALIT PLUS, formado por un vidrio flotado templado incoloro SGG SECURIT de 6mm., clasificado 1C2 segun UNE-EN 12600, con capa magnetrónica SGG COOL-LITE ST 150 en cara 2 y un vidrio flotado incoloro SGG PLANICLEAR de 4mm,cámara de aire deshidratado de 12mm de espesor con perfil separador de aluminio y doble sellado perimetral, con U=2,8 W/m²K y RW (C; Ctr)=34 (-1;-5), fijación sobre carpintería con acuñado mediante calzos de apoyo perimetrales y laterales y sellado en frío con silicona neutra, incluso cortes de vidrio y colocación de junquillos, según NTE-FVP-8

| Código | Ud | Descripción | Rendimiento | Precio | Importe |
|---|---|---|---|---|---|
| OGENO01.0050 | h | Oficial 1ª vidriería | 1.150 | 18.07 | 20.78 |
| PSGG08U12337035 | m² | Doble acristalamiento,templado SGG CLIMALIT PLUS SECURIT COOL-LITE ST 150 neutro-plata 6/12/4 mm (material; 13/10/2008) | 1.006 | 115.2 | 115.89 |
| PGENP14.0467 | m | Sellado con silicona neutra | 7.000 | 0.98 | 6.86 |
| PSGG04 | u | Pequeño material | 1.500 | 1.25 | 1.88 |
| %CO | % | Costes indirectos | 3 % | 145.41 | 4.36 |
|  |  | Total |  |  | 149.77 |

**USGG08P12337036** m² SGG CLIMALIT PLUS SECURIT COOL-LITE ST 167 neutro 6/12/4
Precio: 149.77
Doble acristalamiento SGG CLIMALIT PLUS, formado por un vidrio flotado templado incoloro SGG SECURIT de 6mm., clasificado 1C2 segun UNE-EN 12600, con capa magnetrónica SGG COOL-LITE ST 167 en cara 2 y un vidrio flotado incoloro SGG PLANICLEAR de 4mm,cámara de aire deshidratado de 12mm de espesor con perfil separador de aluminio y doble sellado perimetral, con U=2,8 W/m²K y RW (C; Ctr)=34 (-1;-5), fijación sobre carpintería con acuñado mediante calzos de apoyo perimetrales y laterales y sellado en frío con silicona neutra, incluso cortes de vidrio y colocación de junquillos, según NTE-FVP-8

| Código | Ud | Descripción | Rendimiento | Precio | Importe |
|---|---|---|---|---|---|
| OGENO01.0050 | h | Oficial 1ª vidriería | 1.150 | 18.07 | 20.78 |
| PSGG08U12337036 | m² | Doble acristalamiento,templado SGG CLIMALIT PLUS SECURIT COOL-LITE ST 167 neutro 6/12/4 mm (material; 13/10/2008) | 1.006 | 115.2 | 115.89 |
| PGENP14.0467 | m | Sellado con silicona neutra | 7.000 | 0.98 | 6.86 |
| PSGG04 | u | Pequeño material | 1.500 | 1.25 | 1.88 |
| %CO | % | Costes indirectos | 3 % | 145.41 | 4.36 |
|  |  | Total |  |  | 149.77 |

###### E16ECWSGG024 Con capa control solar - bronce

**USGG08P12337010** m² SGG CLIMALIT SECURIT ANTELIO habana 6/12/6
Precio: 166.72
Doble acristalamiento SGG CLIMALIT, formado por un vidrio flotado templado bronce SGG SECURIT de 6mm., clasificado 1C2 segun UNE-EN 12600, con capa pirolítica SGG ANTELIO HABANA en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 1.150 | 18.07 | 20.78 |
| PSGG08U12337010 | m² | Doble acristalamiento,templado SGG CLIMALIT SECURIT ANTELIO habana 6/12/6 mm (material; 13/10/2008) | 1.006 | 131.55 | 132.34 |
| PGENP14.0467 | m | Sellado con silicona neutra | 7.000 | 0.98 | 6.86 |
| PSGG04 | u | Pequeño material | 1.500 | 1.25 | 1.88 |
| %CO | % | Costes indirectos | 3 % | 161.86 | 4.86 |
|  |  | Total |  |  | 166.72 |

**USGG08P12337037** m² SGG CLIMALIT SECURIT ANTELIO habana 6/12/4
Precio: 157.73
Doble acristalamiento SGG CLIMALIT, formado por un vidrio flotado templado bronce SGG SECURIT de 6mm., clasificado 1C2 segun UNE-EN 12600, con capa pirolítica SGG ANTELIO HABANA en cara 2 y un vidrio flotado incoloro SGG PLANICLEAR de 4mm,cámara de aire deshidratado de 12mm de espesor con perfil separador de aluminio y doble sellado perimetral, con U=2,8 W/m²K y RW (C; Ctr)=34 (-1;-5), fijación sobre carpintería con acuñado mediante calzos de apoyo perimetrales y laterales y sellado en frío con silicona neutra, incluso cortes de vidrio y colocación de junquillos, según NTE-FVP-8

| Código | Ud | Descripción | Rendimiento | Precio | Importe |
|---|---|---|---|---|---|
| OGENO01.0050 | h | Oficial 1ª vidriería | 1.150 | 18.07 | 20.78 |
| PSGG08U12337037 | m² | Doble acristalamiento,templado SGG CLIMALIT SECURIT ANTELIO habana 6/12/4 mm (material; 13/10/2008) | 1.006 | 122.88 | 123.62 |
| PGENP14.0467 | m | Sellado con silicona neutra | 7.000 | 0.98 | 6.86 |
| PSGG04 | u | Pequeño material | 1.500 | 1.25 | 1.88 |
| %CO | % | Costes indirectos | 3 % | 153.14 | 4.59 |
|  |  | Total |  |  | 157.73 |

###### E16ECWSGG026 Con capa control solar - verde

**USGG08P12337014** m² SGG CLIMALIT SECURIT ANTELIO esmeralda 6/12/6
Precio: 166.72
Doble acristalamiento SGG CLIMALIT, formado por un vidrio flotado templado verde SGG SECURIT de 6mm., clasificado 1C2 segun UNE-EN 12600, con capa pirolítica SGG ANTELIO ESMERALDA en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 1.150 | 18.07 | 20.78 |
| PSGG08U12337014 | m² | Doble acristalamiento,templado SGG CLIMALIT SECURIT ANTELIO esmeralda 6/12/6 mm (material; 13/10/2008) | 1.006 | 131.55 | 132.34 |
| PGENP14.0467 | m | Sellado con silicona neutra | 7.000 | 0.98 | 6.86 |
| PSGG04 | u | Pequeño material | 1.500 | 1.25 | 1.88 |
| %CO | % | Costes indirectos | 3 % | 161.86 | 4.86 |
|  |  | Total |  |  | 166.72 |

**USGG08P12337016** m² SGG CLIMALIT PLUS SECURIT COOL-LITE ST 408 verde 6/12/6
Precio: 170.09
Doble acristalamiento SGG CLIMALIT PLUS, formado por un vidrio flotado templado verde SGG SECURIT de 6mm., clasificado 1C2 segun UNE-EN 12600, con capa magnetrónica SGG COOL-LITE ST 408 en cara 2 y un vidrio flotado incoloro SGG PLANICLEAR de 6mm,cámara de aire deshidratado de 12mm de espesor con perfil separador de aluminio y doble sellado perimetral, con U=1,9W/m²K y RW (C; Ctr)=31 (-1;-4), fijación sobre carpintería con acuñado mediante calzos de apoyo perimetrales y laterales y sellado en frío con silicona neutra, incluso cortes de vidrio y colocación de junquillos, según NTE-FVP-8

| Código | Ud | Descripción | Rendimiento | Precio | Importe |
|---|---|---|---|---|---|
| OGENO01.0050 | h | Oficial 1ª vidriería | 1.150 | 18.07 | 20.78 |
| PSGG08U12337016 | m² | Doble acristalamiento,templado SGG CLIMALIT PLUS SECURIT COOL-LITE ST 408 verde 6/12/6 mm (material; 13/10/2008) | 1.006 | 134.81 | 135.62 |
| PGENP14.0467 | m | Sellado con silicona neutra | 7.000 | 0.98 | 6.86 |
| PSGG04 | u | Pequeño material | 1.500 | 1.25 | 1.88 |
| %CO | % | Costes indirectos | 3 % | 165.14 | 4.95 |
|  |  | Total |  |  | 170.09 |

**USGG08P12337017** m² SGG CLIMALIT PLUS SECURIT COOL-LITE ST 420 verde 6/12/6
Precio: 170.09
Doble acristalamiento SGG CLIMALIT PLUS, formado por un vidrio flotado templado verde SGG SECURIT de 6mm., clasificado 1C2 segun UNE-EN 12600, con capa magnetrónica SGG COOL-LITE ST 420 en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 1.150 | 18.07 | 20.78 |
| PSGG08U12337017 | m² | Doble acristalamiento,templado SGG CLIMALIT PLUS SECURIT COOL-LITE ST 420 verde 6/12/6 mm (material; 13/10/2008) | 1.006 | 134.81 | 135.62 |
| PGENP14.0467 | m | Sellado con silicona neutra | 7.000 | 0.98 | 6.86 |
| PSGG04 | u | Pequeño material | 1.500 | 1.25 | 1.88 |
| %CO | % | Costes indirectos | 3 % | 165.14 | 4.95 |
|  |  | Total |  |  | 170.09 |

**USGG08P12337018** m² SGG CLIMALIT PLUS SECURIT COOL-LITE ST 436 verde 6/12/6
Precio: 170.09
Doble acristalamiento SGG CLIMALIT PLUS, formado por un vidrio flotado templado verde SGG SECURIT de 6mm., clasificado 1C2 segun UNE-EN 12600, con capa magnetrónica SGG COOL-LITE ST 436 en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 1.150 | 18.07 | 20.78 |
| PSGG08U12337018 | m² | Doble acristalamiento,templado SGG CLIMALIT PLUS SECURIT COOL-LITE ST 436 verde 6/12/6 mm (material; 13/10/2008) | 1.006 | 134.81 | 135.62 |
| PGENP14.0467 | m | Sellado con silicona neutra | 7.000 | 0.98 | 6.86 |
| PSGG04 | u | Pequeño material | 1.500 | 1.25 | 1.88 |
| %CO | % | Costes indirectos | 3 % | 165.14 | 4.95 |
|  |  | Total |  |  | 170.09 |

**USGG08P12337019** m² SGG CLIMALIT PLUS SECURIT COOL-LITE ST 450 verde 6/12/6
Precio: 170.09
Doble acristalamiento SGG CLIMALIT PLUS, formado por un vidrio flotado templado verde SGG SECURIT de 6mm., clasificado 1C2 segun UNE-EN 12600, con capa magnetrónica SGG COOL-LITE ST 450 en cara 2 y un vidrio flotado incoloro SGG PLANICLEAR de 6mm,cámara de aire deshidratado de 12mm de espesor con perfil separador de aluminio y doble sellado perimetral, con U=2,8W/m²K y RW (C; Ctr)=31 (-1;-4), fijación sobre carpintería con acuñado mediante calzos de apoyo perimetrales y laterales y sellado en frío con silicona neutra, incluso cortes de vidrio y colocación de junquillos, según NTE-FVP-8

| Código | Ud | Descripción | Rendimiento | Precio | Importe |
|---|---|---|---|---|---|
| OGENO01.0050 | h | Oficial 1ª vidriería | 1.150 | 18.07 | 20.78 |
| PSGG08U12337019 | m² | Doble acristalamiento,templado SGG CLIMALIT PLUS SECURIT COOL-LITE ST 450 verde 6/12/6 mm (material; 13/10/2008) | 1.006 | 134.81 | 135.62 |
| PGENP14.0467 | m | Sellado con silicona neutra | 7.000 | 0.98 | 6.86 |
| PSGG04 | u | Pequeño material | 1.500 | 1.25 | 1.88 |
| %CO | % | Costes indirectos | 3 % | 165.14 | 4.95 |
|  |  | Total |  |  | 170.09 |

**USGG08P12337020** m² SGG CLIMALIT PLUS SECURIT COOL-LITE ST 467 verde 6/12/6
Precio: 170.09
Doble acristalamiento SGG CLIMALIT PLUS, formado por un vidrio flotado templado verde SGG SECURIT de 6mm., clasificado 1C2 segun UNE-EN 12600, con capa magnetrónica SGG COOL-LITE ST 467 en cara 2 y un vidrio flotado incoloro SGG PLANICLEAR de 6mm, cámara de aire deshidratado de 12mm de espesor con perfil separador de aluminio y doble sellado perimetral, con U=2,8 W/m²K y RW (C; Ctr)=31 (-1;-4), fijación sobre carpintería con acuñado mediante calzos de apoyo perimetrales y laterales y sellado en frío con silicona neutra, incluso cortes de vidrio y colocación de junquillos, según NTE-FVP-8

| Código | Ud | Descripción | Rendimiento | Precio | Importe |
|---|---|---|---|---|---|
| OGENO01.0050 | h | Oficial 1ª vidriería | 1.150 | 18.07 | 20.78 |
| PSGG08U12337020 | m² | Doble acristalamiento,templado SGG CLIMALIT PLUS SECURIT COOL-LITE ST 467 verde 6/12/6 mm (material; 13/10/2008) | 1.006 | 134.81 | 135.62 |
| PGENP14.0467 | m | Sellado con silicona neutra | 7.000 | 0.98 | 6.86 |
| PSGG04 | u | Pequeño material | 1.500 | 1.25 | 1.88 |
| %CO | % | Costes indirectos | 3 % | 165.14 | 4.95 |
|  |  | Total |  |  | 170.09 |

**USGG08P12337040** m² SGG CLIMALIT SECURIT ANTELIO esmeralda 6/12/4
Precio: 157.73
Doble acristalamiento SGG CLIMALIT, formado por un vidrio flotado templado verde SGG SECURIT de 6mm., clasificado 1C2 segun UNE-EN 12600, con capa pirolítica SGG ANTELIO ESMERALDA en cara 2 y un vidrio flotado incoloro SGG PLANICLEAR de 4mm,cámara de aire deshidratado de 12mm de espesor con perfil separador de aluminio y doble sellado perimetral, con U=2,8 W/m²K y RW (C; Ctr)=34 (-1;-5), fijación sobre carpintería con acuñado mediante calzos de apoyo perimetrales y laterales y sellado en frío con silicona neutra, incluso cortes de vidrio y colocación de junquillos, según NTE-FVP-8

| Código | Ud | Descripción | Rendimiento | Precio | Importe |
|---|---|---|---|---|---|
| OGENO01.0050 | h | Oficial 1ª vidriería | 1.150 | 18.07 | 20.78 |
| PSGG08U12337040 | m² | Doble acristalamiento,templado SGG CLIMALIT SECURIT ANTELIO esmeralda 6/12/4 mm (material; 13/10/2008) | 1.006 | 122.88 | 123.62 |
| PGENP14.0467 | m | Sellado con silicona neutra | 7.000 | 0.98 | 6.86 |
| PSGG04 | u | Pequeño material | 1.500 | 1.25 | 1.88 |
| %CO | % | Costes indirectos | 3 % | 153.14 | 4.59 |
|  |  | Total |  |  | 157.73 |

**USGG08P12337042** m² SGG CLIMALIT PLUS SECURIT COOL-LITE ST 408 verde 6/12/4
Precio: 161.11
Doble acristalamiento SGG CLIMALIT PLUS, formado por un vidrio flotado templado verde SGG SECURIT de 6mm., clasificado 1C2 segun UNE-EN 12600, con capa magnetrónica SGG COOL-LITE ST 408 en cara 2 y un vidrio flotado incoloro SGG PLANICLEAR de 4mm, cámara de aire deshidratado de 12mm de espesor con perfil separador de aluminio y doble sellado perimetral, con U=1,9 W/m²K y RW (C; Ctr)=34 (-1;-5), fijación sobre carpintería con acuñado mediante calzos de apoyo perimetrales y laterales y sellado en frío con silicona neutra, incluso cortes de vidrio y colocación de junquillos, según NTE-FVP-8

| Código | Ud | Descripción | Rendimiento | Precio | Importe |
|---|---|---|---|---|---|
| OGENO01.0050 | h | Oficial 1ª vidriería | 1.150 | 18.07 | 20.78 |
| PSGG08U12337042 | m² | Doble acristalamiento,templado SGG CLIMALIT PLUS SECURIT COOL-LITE ST 408 verde 6/12/4 mm (material; 13/10/2008) | 1.006 | 126.14 | 126.90 |
| PGENP14.0467 | m | Sellado con silicona neutra | 7.000 | 0.98 | 6.86 |
| PSGG04 | u | Pequeño material | 1.500 | 1.25 | 1.88 |
| %CO | % | Costes indirectos | 3 % | 156.42 | 4.69 |
|  |  | Total |  |  | 161.11 |

**USGG08P12337043** m² SGG CLIMALIT PLUS SECURIT COOL-LITE ST 420 verde 6/12/4
Precio: 161.11
Doble acristalamiento SGG CLIMALIT PLUS, formado por un vidrio flotado templado verde SGG SECURIT de 6mm., clasificado 1C2 segun UNE-EN 12600, con capa magnetrónica SGG COOL-LITE ST 420 en cara 2 y un vidrio flotado incoloro SGG PLANICLEAR de 4mm, cámara de aire deshidratado de 12mm de espesor con perfil separador de aluminio y doble sellado perimetral, con U=2,7 W/m²K y RW (C; Ctr)=34 (-1;-5), fijación sobre carpintería con acuñado mediante calzos de apoyo perimetrales y laterales y sellado en frío con silicona neutra, incluso cortes de vidrio y colocación de junquillos, según NTE-FVP-8

| Código | Ud | Descripción | Rendimiento | Precio | Importe |
|---|---|---|---|---|---|
| OGENO01.0050 | h | Oficial 1ª vidriería | 1.150 | 18.07 | 20.78 |
| PSGG08U12337043 | m² | Doble acristalamiento,templado SGG CLIMALIT PLUS SECURIT COOL-LITE ST 420 verde 6/12/4 mm (material; 13/10/2008) | 1.006 | 126.14 | 126.90 |
| PGENP14.0467 | m | Sellado con silicona neutra | 7.000 | 0.98 | 6.86 |
| PSGG04 | u | Pequeño material | 1.500 | 1.25 | 1.88 |
| %CO | % | Costes indirectos | 3 % | 156.42 | 4.69 |
|  |  | Total |  |  | 161.11 |

**USGG08P12337044** m² SGG CLIMALIT PLUS SECURIT COOL-LITE ST 436 verde 6/12/4
Precio: 161.11
Doble acristalamiento SGG CLIMALIT PLUS, formado por un vidrio flotado templado verde SGG SECURIT de 6mm., clasificado 1C2 segun UNE-EN 12600, con capa magnetrónica SGG COOL-LITE ST 436 en cara 2 y un vidrio flotado incoloro SGG PLANICLEAR de 4mm, cámara de aire deshidratado de 12mm de espesor con perfil separador de aluminio y doble sellado perimetral, con U=2,8 W/m²K y RW (C; Ctr)=34 (-1;-5), fijación sobre carpintería con acuñado mediante calzos de apoyo perimetrales y laterales y sellado en frío con silicona neutra, incluso cortes de vidrio y colocación de junquillos, según NTE-FVP-8

| Código | Ud | Descripción | Rendimiento | Precio | Importe |
|---|---|---|---|---|---|
| OGENO01.0050 | h | Oficial 1ª vidriería | 1.150 | 18.07 | 20.78 |
| PSGG08U12337044 | m² | Doble acristalamiento,templado SGG CLIMALIT PLUS SECURIT COOL-LITE ST 436 verde 6/12/4 mm (material; 13/10/2008) | 1.006 | 126.14 | 126.90 |
| PGENP14.0467 | m | Sellado con silicona neutra | 7.000 | 0.98 | 6.86 |
| PSGG04 | u | Pequeño material | 1.500 | 1.25 | 1.88 |
| %CO | % | Costes indirectos | 3 % | 156.42 | 4.69 |
|  |  | Total |  |  | 161.11 |

**USGG08P12337045** m² SGG CLIMALIT PLUS SECURIT COOL-LITE ST 450 verde 6/12/4
Precio: 161.11
Doble acristalamiento SGG CLIMALIT PLUS, formado por un vidrio flotado templado verde SGG SECURIT de 6mm., clasificado 1C2 segun UNE-EN 12600, con capa magnetrónica SGG COOL-LITE ST 450 en cara 2 y un vidrio flotado incoloro SGG PLANICLEAR de 4mm, cámara de aire deshidratado de 12mm de espesor con perfil separador de aluminio y doble sellado perimetral, con U=2,8 W/m²K y RW (C; Ctr)=34 (-1;-5), fijación sobre carpintería con acuñado mediante calzos de apoyo perimetrales y laterales y sellado en frío con silicona neutra, incluso cortes de vidrio y colocación de junquillos, según NTE-FVP-8

| Código | Ud | Descripción | Rendimiento | Precio | Importe |
|---|---|---|---|---|---|
| OGENO01.0050 | h | Oficial 1ª vidriería | 1.150 | 18.07 | 20.78 |
| PSGG08U12337045 | m² | Doble acristalamiento,templado SGG CLIMALIT PLUS SECURIT COOL-LITE ST 450 verde 6/12/4 mm (material; 13/10/2008) | 1.006 | 126.14 | 126.90 |
| PGENP14.0467 | m | Sellado con silicona neutra | 7.000 | 0.98 | 6.86 |
| PSGG04 | u | Pequeño material | 1.500 | 1.25 | 1.88 |
| %CO | % | Costes indirectos | 3 % | 156.42 | 4.69 |
|  |  | Total |  |  | 161.11 |

**USGG08P12337046** m² SGG CLIMALIT PLUS SECURIT COOL-LITE ST 467 verde 6/12/4
Precio: 161.11
Doble acristalamiento SGG CLIMALIT PLUS, formado por un vidrio flotado templado verde SGG SECURIT de 6mm., clasificado 1C2 segun UNE-EN 12600, con capa magnetrónica SGG COOL-LITE ST 467 en cara 2 y un vidrio flotado incoloro SGG PLANICLEAR de 4mm, cámara de aire deshidratado de 12mm de espesor con perfil separador de aluminio y doble sellado perimetral, con U=2,8 W/m²K y RW (C; Ctr)=34 (-1;-5), fijación sobre carpintería con acuñado mediante calzos de apoyo perimetrales y laterales y sellado en frío con silicona neutra, incluso cortes de vidrio y colocación de junquillos, según NTE-FVP-8

| Código | Ud | Descripción | Rendimiento | Precio | Importe |
|---|---|---|---|---|---|
| OGENO01.0050 | h | Oficial 1ª vidriería | 1.150 | 18.07 | 20.78 |
| PSGG08U12337046 | m² | Doble acristalamiento,templado SGG CLIMALIT PLUS SECURIT COOL-LITE ST 467 verde 6/12/4 mm (material; 13/10/2008) | 1.006 | 126.14 | 126.90 |
| PGENP14.0467 | m | Sellado con silicona neutra | 7.000 | 0.98 | 6.86 |
| PSGG04 | u | Pequeño material | 1.500 | 1.25 | 1.88 |
| %CO | % | Costes indirectos | 3 % | 156.42 | 4.69 |
|  |  | Total |  |  | 161.11 |

###### E16ECWSGG027 Con capa control solar - azul

**USGG08P12337025** m² SGG CLIMALIT PLUS SECURIT COOL-LITE STB 120 azul 6/12/6
Precio: 170.22
Doble acristalamiento SGG CLIMALIT PLUS, formado por un vidrio flotado templado incoloro SGG SECURIT de 6mm., clasificado 1C2 segun UNE-EN 12600, con capa magnetrónica azul SGG COOL-LITE STB 120 en cara 2 y un vidrio flotado incoloro SGG PLANICLEAR de 6mm,cámara de aire deshidratado de 12mm de espesor con perfil separador de aluminio y doble sellado perimetral, con U=2,7W/m²K y RW (C; Ctr)=31 (-1;-4), fijación sobre carpintería con acuñado mediante calzos de apoyo perimetrales y laterales y sellado en frío con silicona neutra, incluso cortes de vidrio y colocación de junquillos, según NTE-FVP-8

| Código | Ud | Descripción | Rendimiento | Precio | Importe |
|---|---|---|---|---|---|
| OGENO01.0050 | h | Oficial 1ª vidriería | 1.150 | 18.07 | 20.78 |
| PSGG08U12337025 | m² | Doble acristalamiento,templado SGG CLIMALIT PLUS SECURIT COOL-LITE STB 120 azul 6/12/6 mm (material; 13/10/2008) | 1.006 | 134.93 | 135.74 |
| PGENP14.0467 | m | Sellado con silicona neutra | 7.000 | 0.98 | 6.86 |
| PSGG04 | u | Pequeño material | 1.500 | 1.25 | 1.88 |
| %CO | % | Costes indirectos | 3 % | 165.26 | 4.96 |
|  |  | Total |  |  | 170.22 |

**USGG08P12337026** m² SGG CLIMALIT PLUS SECURIT COOL-LITE STB 136 azul 6/12/6
Precio: 170.22
Doble acristalamiento SGG CLIMALIT PLUS, formado por un vidrio flotado templado incoloro SGG SECURIT de 6mm., clasificado 1C2 segun UNE-EN 12600, con capa magnetrónica azul SGG COOL-LITE STB 136 en cara 2 y un vidrio flotado incoloro SGG PLANICLEAR de 6mm,cámara de aire deshidratado de 12mm de espesor con perfil separador de aluminio y doble sellado perimetral, con U=2,7W/m²K y RW (C; Ctr)=31 (-1;-4), fijación sobre carpintería con acuñado mediante calzos de apoyo perimetrales y laterales y sellado en frío con silicona neutra, incluso cortes de vidrio y colocación de junquillos, según NTE-FVP-8

| Código | Ud | Descripción | Rendimiento | Precio | Importe |
|---|---|---|---|---|---|
| OGENO01.0050 | h | Oficial 1ª vidriería | 1.150 | 18.07 | 20.78 |
| PSGG08U12337026 | m² | Doble acristalamiento,templado SGG CLIMALIT PLUS SECURIT COOL-LITE STB 136 azul 6/12/6 mm (material; 13/10/2008) | 1.006 | 134.93 | 135.74 |
| PGENP14.0467 | m | Sellado con silicona neutra | 7.000 | 0.98 | 6.86 |
| PSGG04 | u | Pequeño material | 1.500 | 1.25 | 1.88 |
| %CO | % | Costes indirectos | 3 % | 165.26 | 4.96 |
|  |  | Total |  |  | 170.22 |

**USGG08P12337047** m² SGG CLIMALIT PLUS SECURIT COOL-LITE STB 120 azul 6/12/4
Precio: 161.24
Doble acristalamiento SGG CLIMALIT PLUS, formado por un vidrio flotado templado incoloro SGG SECURIT de 6mm., clasificado 1C2 segun UNE-EN 12600, con capa magnetrónica azul SGG COOL-LITE STB 120 en cara 2 y un vidrio flotado incoloro SGG PLANICLEAR de 4mm, cámara de aire deshidratado de 12mm de espesor con perfil separador de aluminio y doble sellado perimetral, con U=2,7 W/m²K y RW (C; Ctr)=34 (-1;-5), fijación sobre carpintería con acuñado mediante calzos de apoyo perimetrales y laterales y sellado en frío con silicona neutra, incluso cortes de vidrio y colocación de junquillos, según NTE-FVP-8

| Código | Ud | Descripción | Rendimiento | Precio | Importe |
|---|---|---|---|---|---|
| OGENO01.0050 | h | Oficial 1ª vidriería | 1.150 | 18.07 | 20.78 |
| PSGG08U12337047 | m² | Doble acristalamiento,templado SGG CLIMALIT PLUS SECURIT COOL-LITE STB 120 azul 6/12/4 mm (material; 13/10/2008) | 1.006 | 126.26 | 127.02 |
| PGENP14.0467 | m | Sellado con silicona neutra | 7.000 | 0.98 | 6.86 |
| PSGG04 | u | Pequeño material | 1.500 | 1.25 | 1.88 |
| %CO | % | Costes indirectos | 3 % | 156.54 | 4.70 |
|  |  | Total |  |  | 161.24 |

**USGG08P12337048** m² SGG CLIMALIT PLUS SECURIT COOL-LITE STB 136 azul 6/12/4
Precio: 161.24
Doble acristalamiento SGG CLIMALIT PLUS, formado por un vidrio flotado templado incoloro SGG SECURIT de 6mm., clasificado 1C2 segun UNE-EN 12600, con capa magnetrónica azul SGG COOL-LITE STB 136 en cara 2 y un vidrio flotado incoloro SGG PLANICLEAR de 4mm, cámara de aire deshidratado de 12mm de espesor con perfil separador de aluminio y doble sellado perimetral, con U=2,7 W/m²K y RW (C; Ctr)=34 (-1;-5), fijación sobre carpintería con acuñado mediante calzos de apoyo perimetrales y laterales y sellado en frío con silicona neutra, incluso cortes de vidrio y colocación de junquillos, según NTE-FVP-8

| Código | Ud | Descripción | Rendimiento | Precio | Importe |
|---|---|---|---|---|---|
| OGENO01.0050 | h | Oficial 1ª vidriería | 1.150 | 18.07 | 20.78 |
| PSGG08U12337048 | m² | Doble acristalamiento,templado SGG CLIMALIT PLUS SECURIT COOL-LITE STB 136 azul 6/12/4 mm (material; 13/10/2008) | 1.006 | 126.26 | 127.02 |
| PGENP14.0467 | m | Sellado con silicona neutra | 7.000 | 0.98 | 6.86 |
| PSGG04 | u | Pequeño material | 1.500 | 1.25 | 1.88 |
| %CO | % | Costes indirectos | 3 % | 156.54 | 4.70 |
|  |  | Total |  |  | 161.24 |

##### E16ECWSGG03 Con capa control solar y laminar interior

###### E16ECWSGG031 Con capa control solar y laminar interior - incoloro

**USGG08P12338001** m² SGG CLIMALIT SECURIT ANTELIO incoloro 6/12/4+4
Precio: 174.12
Doble acristalamiento SGG CLIMALIT, formado por un vidrio flotado templado incoloro SGG SECURIT de 6mm., clasificado 1C2 segun UNE-EN 12600, con capa pirolítica SGG ANTELIO INCOLORO en cara 2 y un vidrio flotado laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U12338001 | m² | Doble acristalamiento,templado SGG CLIMALIT SECURIT ANTELIO incoloro 6/12/4+4 mm (material; 13/10/2008) | 1.006 | 138.7 | 139.53 |
| PGENP14.0467 | m | Sellado con silicona neutra | 7.000 | 0.98 | 6.86 |
| PSGG04 | u | Pequeño material | 1.500 | 1.25 | 1.88 |
| %CO | % | Costes indirectos | 3 % | 169.05 | 5.07 |
|  |  | Total |  |  | 174.12 |

**USGG08P12338022** m² SGG CLIMALIT SECURIT ANTELIO incoloro 8/12/4+4
Precio: 182.11
Doble acristalamiento SGG CLIMALIT, formado por un vidrio flotado templado incoloro SGG SECURIT de 8mm., clasificado 1C2 segun UNE-EN 12600, con capa pirolítica SGG ANTELIO INCOLORO en cara 2 y un vidrio flotado laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U12338022 | m² | Doble acristalamiento,templado SGG CLIMALIT SECURIT ANTELIO incoloro 8/12/4+4 mm (material; 13/10/2008) | 1.006 | 146.41 | 147.29 |
| PGENP14.0467 | m | Sellado con silicona neutra | 7.000 | 0.98 | 6.86 |
| PSGG04 | u | Pequeño material | 1.500 | 1.25 | 1.88 |
| %CO | % | Costes indirectos | 3 % | 176.81 | 5.30 |
|  |  | Total |  |  | 182.11 |

###### E16ECWSGG032 Con capa control solar y laminar interior - plata

**USGG08P12338003** m² SGG CLIMALIT SECURIT ANTELIO plata 6/12/4+4
Precio: 182.71
Doble acristalamiento SGG CLIMALIT, formado por un vidrio flotado templado incoloro SGG SECURIT de 6mm., clasificado 1C2 segun UNE-EN 12600, con capa pirolítica SGG ANTELIO PLATA en cara 2 y un vidrio flotado laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U12338003 | m² | Doble acristalamiento,templado SGG CLIMALIT SECURIT ANTELIO plata 6/12/4+4 mm (material; 13/10/2008) | 1.006 | 146.99 | 147.87 |
| PGENP14.0467 | m | Sellado con silicona neutra | 7.000 | 0.98 | 6.86 |
| PSGG04 | u | Pequeño material | 1.500 | 1.25 | 1.88 |
| %CO | % | Costes indirectos | 3 % | 177.39 | 5.32 |
|  |  | Total |  |  | 182.71 |

**USGG08P12338004** m² SGG CLIMALIT PLUS SECURIT MIRASTAR 6/12/4+4
Precio: 186.61
Doble acristalamiento SGG CLIMALIT PLUS, formado por un vidrio flotado templado incoloro SGG SECURIT de 8mm., clasificado 1C2 segun UNE-EN 12600, con capa magnetrónica SGG MIRASTAR en cara 2 y un vidrio flotado laminado incoloro SGG STADIP 4+4 de 8mm., clasificado 2B2 según UNE-EN 12600, cámarade aire deshidratado de 12mm de espesor con perfil separador de aluminio y doble sellado perimetral, con U=2 W/m²K y RW (C; Ctr)=38 (-1;-4), fijación sobre carpintería con acuñado mediante calzos de apoyo perimetrales y laterales y sellado en frío con silicona neutra, incluso cortes de vidrio y colocación de junquillos, según NTE-FVP-8

| Código | Ud | Descripción | Rendimiento | Precio | Importe |
|---|---|---|---|---|---|
| OGENO01.0050 | h | Oficial 1ª vidriería | 1.150 | 18.07 | 20.78 |
| PSGG08U12338004 | m² | Doble acristalamiento,templado SGG CLIMALIT PLUS SECURIT MIRASTAR 6/12/4+4 mm (material; 13/10/2008) | 1.006 | 150.75 | 151.65 |
| PGENP14.0467 | m | Sellado con silicona neutra | 7.000 | 0.98 | 6.86 |
| PSGG04 | u | Pequeño material | 1.500 | 1.25 | 1.88 |
| %CO | % | Costes indirectos | 3 % | 181.17 | 5.44 |
|  |  | Total |  |  | 186.61 |

**USGG08P12338005** m² SGG CLIMALIT PLUS SECURIT COOL-LITE ST 108 plata 6/12/4+4
Precio: 185.24
Doble acristalamiento SGG CLIMALIT PLUS, formado por un vidrio flotado templado incoloro SGG SECURIT de 6mm., clasificado 1C2 segun UNE-EN 12600, con capa magnetrónica SGG COOL-LITE ST 108 en cara 2 y un vidrio flotado laminado incoloro SGG STADIP 4+4 de 8mm., clasificado 2B2 según UNE-EN 12600, cámarade aire deshidratado de 12mm de espesor con perfil separador de aluminio y doble sellado perimetral, con U=1,9 W/m²K y RW (C; Ctr)=38 (-1;-4), fijación sobre carpintería con acuñado mediante calzos de apoyo perimetrales y laterales y sellado en frío con silicona neutra, incluso cortes de vidrio y colocación de junquillos, según NTE-FVP-8

| Código | Ud | Descripción | Rendimiento | Precio | Importe |
|---|---|---|---|---|---|
| OGENO01.0050 | h | Oficial 1ª vidriería | 1.150 | 18.07 | 20.78 |
| PSGG08U12338005 | m² | Doble acristalamiento,templado SGG CLIMALIT PLUS SECURIT COOL-LITE ST 108 plata 6/12/4+4 mm (material; 13/10/2008) | 1.006 | 149.42 | 150.32 |
| PGENP14.0467 | m | Sellado con silicona neutra | 7.000 | 0.98 | 6.86 |
| PSGG04 | u | Pequeño material | 1.500 | 1.25 | 1.88 |
| %CO | % | Costes indirectos | 3 % | 179.84 | 5.40 |
|  |  | Total |  |  | 185.24 |

**USGG08P12338006** m² SGG CLIMALIT PLUS SECURIT COOL-LITE ST 120 plata 6/12/4+4
Precio: 185.24
Doble acristalamiento SGG CLIMALIT PLUS, formado por un vidrio flotado templado incoloro SGG SECURIT de 6mm., clasificado 1C2 segun UNE-EN 12600, con capa magnetrónica SGG COOL-LITE ST 120 en cara 2 y un vidrio flotado laminado incoloro SGG STADIP 4+4 de 8mm., clasificado 2B2 según UNE-EN 12600, cámarade aire deshidratado de 12mm de espesor con perfil separador de aluminio y doble sellado perimetral, con U=2,6 W/m²K y RW (C; Ctr)=38 (-1;-4), fijación sobre carpintería con acuñado mediante calzos de apoyo perimetrales y laterales y sellado en frío con silicona neutra, incluso cortes de vidrio y colocación de junquillos, según NTE-FVP-8

| Código | Ud | Descripción | Rendimiento | Precio | Importe |
|---|---|---|---|---|---|
| OGENO01.0050 | h | Oficial 1ª vidriería | 1.150 | 18.07 | 20.78 |
| PSGG08U12338006 | m² | Doble acristalamiento,templado SGG CLIMALIT PLUS SECURIT COOL-LITE ST 120 plata 6/12/4+4 mm (material; 13/10/2008) | 1.006 | 149.42 | 150.32 |
| PGENP14.0467 | m | Sellado con silicona neutra | 7.000 | 0.98 | 6.86 |
| PSGG04 | u | Pequeño material | 1.500 | 1.25 | 1.88 |
| %CO | % | Costes indirectos | 3 % | 179.84 | 5.40 |
|  |  | Total |  |  | 185.24 |

**USGG08P12338007** m² SGG CLIMALIT PLUS SECURIT COOL-LITE ST 136 plata 6/12/4+4
Precio: 185.24
Doble acristalamiento SGG CLIMALIT PLUS, formado por un vidrio flotado templado incoloro SGG SECURIT de 6mm., clasificado 1C2 segun UNE-EN 12600, con capa magnetrónica SGG COOL-LITE ST 136 en cara 2 y un vidrio flotado laminado incoloro SGG STADIP 4+4 de 8mm., clasificado 2B2 según UNE-EN 12600, cámarade aire deshidratado de 12mm de espesor con perfil separador de aluminio y doble sellado perimetral, con U=2,7 W/m²K y RW (C; Ctr)=38 (-1;-4), fijación sobre carpintería con acuñado mediante calzos de apoyo perimetrales y laterales y sellado en frío con silicona neutra, incluso cortes de vidrio y colocación de junquillos, según NTE-FVP-8

| Código | Ud | Descripción | Rendimiento | Precio | Importe |
|---|---|---|---|---|---|
| OGENO01.0050 | h | Oficial 1ª vidriería | 1.150 | 18.07 | 20.78 |
| PSGG08U12338007 | m² | Doble acristalamiento,templado SGG CLIMALIT PLUS SECURIT COOL-LITE ST 136 plata 6/12/4+4 mm (material; 13/10/2008) | 1.006 | 149.42 | 150.32 |
| PGENP14.0467 | m | Sellado con silicona neutra | 7.000 | 0.98 | 6.86 |
| PSGG04 | u | Pequeño material | 1.500 | 1.25 | 1.88 |
| %CO | % | Costes indirectos | 3 % | 179.84 | 5.40 |
|  |  | Total |  |  | 185.24 |

**USGG08P12338007_** m² SGG CLIMALIT PLUS SECURIT COOL-LITE ST Bright Silver 6/12/4+4
Precio: 185.24
Doble acristalamiento SGG CLIMALIT PLUS, formado por un vidrio flotado templado extraclaro SGG SECURIT DIAMANT de 6mm., clasificado 1C2 segun UNE-EN 12600, con capa magnetrónica SGG COOL-LITE ST Bright Silver en cara 2 y un vidrio flotado laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U12338007_ | m² | Doble acristalamiento,templado SGG CLIMALIT PLUS SECURIT COOL-LITE ST Bright Silver 6/12/4+4 mm (material) | 1.006 | 149.42 | 150.32 |
| PGENP14.0467 | m | Sellado con silicona neutra | 7.000 | 0.98 | 6.86 |
| PSGG04 | u | Pequeño material | 1.500 | 1.25 | 1.88 |
| %CO | % | Costes indirectos | 3 % | 179.84 | 5.40 |
|  |  | Total |  |  | 185.24 |

**USGG08P12338024** m² SGG CLIMALIT SECURIT ANTELIO plata 8/12/4+4
Precio: 213.73
Doble acristalamiento SGG CLIMALIT, formado por un vidrio flotado templado incoloro SGG SECURIT de 8mm., clasificado 1C2 segun UNE-EN 12600, con capa pirolítica SGG ANTELIO PLATA en cara 2 y un vidrio flotado laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U12338024 | m² | Doble acristalamiento,templado SGG CLIMALIT SECURIT ANTELIO plata 8/12/4+4 mm (material; 13/10/2008) | 1.006 | 176.92 | 177.98 |
| PGENP14.0467 | m | Sellado con silicona neutra | 7.000 | 0.98 | 6.86 |
| PSGG04 | u | Pequeño material | 1.500 | 1.25 | 1.88 |
| %CO | % | Costes indirectos | 3 % | 207.50 | 6.23 |
|  |  | Total |  |  | 213.73 |

**USGG08P12338025** m² SGG CLIMALIT PLUS SECURIT MIRASTAR 8/12/4+4
Precio: 226.87
Doble acristalamiento SGG CLIMALIT PLUS, formado por un vidrio flotado templado incoloro SGG SECURIT de 8mm., clasificado 1C2 segun UNE-EN 12600, con capa magnetrónica SGG MIRASTAR en cara 2 y un vidrio flotado laminado incoloro SGG STADIP 4+4 de 8mm., clasificado 2B2 según UNE-EN 12600, cámarade aire deshidratado de 12mm de espesor con perfil separador de aluminio y doble sellado perimetral, con U=2 W/m²K y RW (C; Ctr)=40 (-1;-5), fijación sobre carpintería con acuñado mediante calzos de apoyo perimetrales y laterales y sellado en frío con silicona neutra, incluso cortes de vidrio y colocación de junquillos, según NTE-FVP-8

| Código | Ud | Descripción | Rendimiento | Precio | Importe |
|---|---|---|---|---|---|
| OGENO01.0050 | h | Oficial 1ª vidriería | 1.150 | 18.07 | 20.78 |
| PSGG08U12338025 | m² | Doble acristalamiento,templado SGG CLIMALIT PLUS SECURIT MIRASTAR 8/12/4+4 mm (material; 13/10/2008) | 1.006 | 189.6 | 190.74 |
| PGENP14.0467 | m | Sellado con silicona neutra | 7.000 | 0.98 | 6.86 |
| PSGG04 | u | Pequeño material | 1.500 | 1.25 | 1.88 |
| %CO | % | Costes indirectos | 3 % | 220.26 | 6.61 |
|  |  | Total |  |  | 226.87 |

**USGG08P12338026** m² SGG CLIMALIT PLUS SECURIT COOL-LITE ST 108 plata 8/12/4+4
Precio: 214.83
Doble acristalamiento SGG CLIMALIT PLUS, formado por un vidrio flotado templado incoloro SGG SECURIT de 8mm., clasificado 1C2 segun UNE-EN 12600, con capa magnetrónica SGG COOL-LITE ST 108 en cara 2 y un vidrio flotado laminado incoloro SGG STADIP 4+4 de 8mm., clasificado 2B2 según UNE-EN 12600, cámarade aire deshidratado de 12mm de espesor con perfil separador de aluminio y doble sellado perimetral, con U=1,9 W/m²K y RW (C; Ctr)=40 (-1;-5), fijación sobre carpintería con acuñado mediante calzos de apoyo perimetrales y laterales y sellado en frío con silicona neutra, incluso cortes de vidrio y colocación de junquillos, según NTE-FVP-8

| Código | Ud | Descripción | Rendimiento | Precio | Importe |
|---|---|---|---|---|---|
| OGENO01.0050 | h | Oficial 1ª vidriería | 1.150 | 18.07 | 20.78 |
| PSGG08U12338026 | m² | Doble acristalamiento,templado SGG CLIMALIT PLUS SECURIT COOL-LITE ST 108 plata 8/12/4+4 mm (material; 13/10/2008) | 1.006 | 177.98 | 179.05 |
| PGENP14.0467 | m | Sellado con silicona neutra | 7.000 | 0.98 | 6.86 |
| PSGG04 | u | Pequeño material | 1.500 | 1.25 | 1.88 |
| %CO | % | Costes indirectos | 3 % | 208.57 | 6.26 |
|  |  | Total |  |  | 214.83 |

**USGG08P12338027** m² SGG CLIMALIT PLUS SECURIT COOL-LITE ST 120 plata 8/12/4+4
Precio: 214.83
Doble acristalamiento SGG CLIMALIT PLUS, formado por un vidrio flotado templado incoloro SGG SECURIT de 8mm., clasificado 1C2 segun UNE-EN 12600, con capa magnetrónica SGG COOL-LITE ST 120 en cara 2 y un vidrio flotado laminado incoloro SGG STADIP 4+4 de 8mm., clasificado 2B2 según UNE-EN 12600, cámarade aire deshidratado de 12mm de espesor con perfil separador de aluminio y doble sellado perimetral, con U=2,6 W/m²K y RW (C; Ctr)=40 (-1;-5), fijación sobre carpintería con acuñado mediante calzos de apoyo perimetrales y laterales y sellado en frío con silicona neutra, incluso cortes de vidrio y colocación de junquillos, según NTE-FVP-8

| Código | Ud | Descripción | Rendimiento | Precio | Importe |
|---|---|---|---|---|---|
| OGENO01.0050 | h | Oficial 1ª vidriería | 1.150 | 18.07 | 20.78 |
| PSGG08U12338027 | m² | Doble acristalamiento,templado SGG CLIMALIT PLUS SECURIT COOL-LITE ST 120 plata 8/12/4+4 mm (material; 13/10/2008) | 1.006 | 177.98 | 179.05 |
| PGENP14.0467 | m | Sellado con silicona neutra | 7.000 | 0.98 | 6.86 |
| PSGG04 | u | Pequeño material | 1.500 | 1.25 | 1.88 |
| %CO | % | Costes indirectos | 3 % | 208.57 | 6.26 |
|  |  | Total |  |  | 214.83 |

**USGG08P12338028** m² SGG CLIMALIT PLUS SECURIT COOL-LITE ST 136 plata 8/12/4+4
Precio: 214.83
Doble acristalamiento SGG CLIMALIT PLUS, formado por un vidrio flotado templado incoloro SGG SECURIT de 8mm., clasificado 1C2 segun UNE-EN 12600, con capa magnetrónica SGG COOL-LITE ST 136 en cara 2 y un vidrio flotado laminado incoloro SGG STADIP 4+4 de 8mm., clasificado 2B2 según UNE-EN 12600, cámarade aire deshidratado de 12mm de espesor con perfil separador de aluminio y doble sellado perimetral, con U=2,7 W/m²K y RW (C; Ctr)=40 (-1;-5), fijación sobre carpintería con acuñado mediante calzos de apoyo perimetrales y laterales y sellado en frío con silicona neutra, incluso cortes de vidrio y colocación de junquillos, según NTE-FVP-8

| Código | Ud | Descripción | Rendimiento | Precio | Importe |
|---|---|---|---|---|---|
| OGENO01.0050 | h | Oficial 1ª vidriería | 1.150 | 18.07 | 20.78 |
| PSGG08U12338028 | m² | Doble acristalamiento,templado SGG CLIMALIT PLUS SECURIT COOL-LITE ST 136 plata 8/12/4+4 mm (material; 13/10/2008) | 1.006 | 177.98 | 179.05 |
| PGENP14.0467 | m | Sellado con silicona neutra | 7.000 | 0.98 | 6.86 |
| PSGG04 | u | Pequeño material | 1.500 | 1.25 | 1.88 |
| %CO | % | Costes indirectos | 3 % | 208.57 | 6.26 |
|  |  | Total |  |  | 214.83 |

**USGG08P12338028_** m² SGG CLIMALIT PLUS SECURIT COOL-LITE ST Bright Silver 8/12/4+4
Precio: 214.83
Doble acristalamiento SGG CLIMALIT PLUS, formado por un vidrio flotado templado extraclaro SGG SECURIT DIAMANT de 8mm., clasificado 1C2 segun UNE-EN 12600, con capa magnetrónica SGG COOL-LITE ST Bright Silver en cara 2 y un vidrio flotado laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U12338028_ | m² | Doble acristalamiento,templado SGG CLIMALIT PLUS SECURIT COOL-LITE ST Bright Silver 8/12/4+4 mm (material) | 1.006 | 177.98 | 179.05 |
| PGENP14.0467 | m | Sellado con silicona neutra | 7.000 | 0.98 | 6.86 |
| PSGG04 | u | Pequeño material | 1.500 | 1.25 | 1.88 |
| %CO | % | Costes indirectos | 3 % | 208.57 | 6.26 |
|  |  | Total |  |  | 214.83 |

###### E16ECWSGG033 Con capa control solar y laminar interior - neutro

**USGG08P12338008** m² SGG CLIMALIT PLUS SECURIT COOL-LITE ST 150 neutro-plata 6/12/4+4
Precio: 185.24
Doble acristalamiento SGG CLIMALIT PLUS, formado por un vidrio flotado templado incoloro SGG SECURIT de 6mm., clasificado 1C2 segun UNE-EN 12600, con capa magnetrónica SGG COOL-LITE ST 150 en cara 2 y un vidrio flotado laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U12338008 | m² | Doble acristalamiento,templado SGG CLIMALIT PLUS SECURIT COOL-LITE ST 150 neutro-plata 6/12/4+4 mm (material; 13/10/2008) | 1.006 | 149.42 | 150.32 |
| PGENP14.0467 | m | Sellado con silicona neutra | 7.000 | 0.98 | 6.86 |
| PSGG04 | u | Pequeño material | 1.500 | 1.25 | 1.88 |
| %CO | % | Costes indirectos | 3 % | 179.84 | 5.40 |
|  |  | Total |  |  | 185.24 |

**USGG08P12338009** m² SGG CLIMALIT PLUS SECURIT COOL-LITE ST 167 neutro 6/12/4+4
Precio: 185.24
Doble acristalamiento SGG CLIMALIT PLUS, formado por un vidrio flotado templado incoloro SGG SECURIT de 6mm., clasificado 1C2 segun UNE-EN 12600, con capa magnetrónica SGG COOL-LITE ST 167 en cara 2 y un vidrio flotado laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U12338009 | m² | Doble acristalamiento,templado SGG CLIMALIT PLUS SECURIT COOL-LITE ST 167 neutro 6/12/4+4 mm (material; 13/10/2008) | 1.006 | 149.42 | 150.32 |
| PGENP14.0467 | m | Sellado con silicona neutra | 7.000 | 0.98 | 6.86 |
| PSGG04 | u | Pequeño material | 1.500 | 1.25 | 1.88 |
| %CO | % | Costes indirectos | 3 % | 179.84 | 5.40 |
|  |  | Total |  |  | 185.24 |

**USGG08P12338029** m² SGG CLIMALIT PLUS SECURIT COOL-LITE ST 150 neutro-plata 8/12/4+4
Precio: 214.83
Doble acristalamiento SGG CLIMALIT PLUS, formado por un vidrio flotado templado incoloro SGG SECURIT de 8mm., clasificado 1C2 segun UNE-EN 12600, con capa magnetrónica SGG COOL-LITE ST 150 en cara 2 y un vidrio flotado laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U12338029 | m² | Doble acristalamiento,templado SGG CLIMALIT PLUS SECURIT COOL-LITE ST 150 neutro-plata 8/12/4+4 mm (material; 13/10/2008) | 1.006 | 177.98 | 179.05 |
| PGENP14.0467 | m | Sellado con silicona neutra | 7.000 | 0.98 | 6.86 |
| PSGG04 | u | Pequeño material | 1.500 | 1.25 | 1.88 |
| %CO | % | Costes indirectos | 3 % | 208.57 | 6.26 |
|  |  | Total |  |  | 214.83 |

**USGG08P12338030** m² SGG CLIMALIT PLUS SECURIT COOL-LITE ST 167 neutro 8/12/4+4
Precio: 214.83
Doble acristalamiento SGG CLIMALIT PLUS, formado por un vidrio flotado templado incoloro SGG SECURIT de 8mm., clasificado 1C2 segun UNE-EN 12600, con capa magnetrónica SGG COOL-LITE ST 167 en cara 2 y un vidrio flotado laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U12338030 | m² | Doble acristalamiento,templado SGG CLIMALIT PLUS SECURIT COOL-LITE ST 167 neutro 8/12/4+4 mm (material; 13/10/2008) | 1.006 | 177.98 | 179.05 |
| PGENP14.0467 | m | Sellado con silicona neutra | 7.000 | 0.98 | 6.86 |
| PSGG04 | u | Pequeño material | 1.500 | 1.25 | 1.88 |
| %CO | % | Costes indirectos | 3 % | 208.57 | 6.26 |
|  |  | Total |  |  | 214.83 |

###### E16ECWSGG034 Con capa control solar y laminar interior - bronce

**USGG08P12338010** m² SGG CLIMALIT SECURIT ANTELIO habana 6/12/4+4
Precio: 193.19
Doble acristalamiento SGG CLIMALIT, formado por un vidrio flotado templado bronce SGG SECURIT de 6mm., clasificado 1C2 segun UNE-EN 12600, con capa pirolítica SGG ANTELIO HABANA en cara 2 y un vidrio flotado laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U12338010 | m² | Doble acristalamiento,templado SGG CLIMALIT SECURIT ANTELIO habana 6/12/4+4 mm (material; 13/10/2008) | 1.006 | 157.1 | 158.04 |
| PGENP14.0467 | m | Sellado con silicona neutra | 7.000 | 0.98 | 6.86 |
| PSGG04 | u | Pequeño material | 1.500 | 1.25 | 1.88 |
| %CO | % | Costes indirectos | 3 % | 187.56 | 5.63 |
|  |  | Total |  |  | 193.19 |

**USGG08P12338031** m² SGG CLIMALIT SECURIT ANTELIO habana 8/12/4+4
Precio: 230.91
Doble acristalamiento SGG CLIMALIT, formado por un vidrio flotado templado bronce SGG SECURIT de 8mm., clasificado 1C2 segun UNE-EN 12600, con capa pirolítica SGG ANTELIO HABANA en cara 2 y un vidrio flotado laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U12338031 | m² | Doble acristalamiento,templado SGG CLIMALIT SECURIT ANTELIO habana 8/12/4+4 mm (material; 13/10/2008) | 1.006 | 193.5 | 194.66 |
| PGENP14.0467 | m | Sellado con silicona neutra | 7.000 | 0.98 | 6.86 |
| PSGG04 | u | Pequeño material | 1.500 | 1.25 | 1.88 |
| %CO | % | Costes indirectos | 3 % | 224.18 | 6.73 |
|  |  | Total |  |  | 230.91 |

###### E16ECWSGG036 Con capa control solar y laminar interior - verde

**USGG08P12338013** m² SGG CLIMALIT SECURIT ANTELIO esmeralda 6/12/4+4
Precio: 193.19
Doble acristalamiento SGG CLIMALIT, formado por un vidrio flotado templado verde SGG SECURIT de 6mm., clasificado 1C2 segun UNE-EN 12600, con capa pirolítica SGG ANTELIO ESMERALDA en cara 2 y un vidrio flotado laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U12338013 | m² | Doble acristalamiento,templado SGG CLIMALIT SECURIT ANTELIO esmeralda 6/12/4+4 mm (material; 13/10/2008) | 1.006 | 157.1 | 158.04 |
| PGENP14.0467 | m | Sellado con silicona neutra | 7.000 | 0.98 | 6.86 |
| PSGG04 | u | Pequeño material | 1.500 | 1.25 | 1.88 |
| %CO | % | Costes indirectos | 3 % | 187.56 | 5.63 |
|  |  | Total |  |  | 193.19 |

**USGG08P12338015** m² SGG CLIMALIT PLUS SECURIT COOL-LITE ST 408 verde 6/12/4+4
Precio: 196.57
Doble acristalamiento SGG CLIMALIT PLUS, formado por un vidrio flotado templado verde SGG SECURIT de 6mm., clasificado 1C2 segun UNE-EN 12600, con capa magnetrónica SGG COOL-LITE ST 408 en cara 2 y un vidrio flotado laminado incoloro SGG STADIP 4+4 de 8mm., clasificado 2B2 según UNE-EN 12600, cámarade aire deshidratado de 12mm de espesor con perfil separador de aluminio y doble sellado perimetral, con U=1,9 W/m²K y RW (C; Ctr)=38 (-1;-4), fijación sobre carpintería con acuñado mediante calzos de apoyo perimetrales y laterales y sellado en frío con silicona neutra, incluso cortes de vidrio y colocación de junquillos, según NTE-FVP-8

| Código | Ud | Descripción | Rendimiento | Precio | Importe |
|---|---|---|---|---|---|
| OGENO01.0050 | h | Oficial 1ª vidriería | 1.150 | 18.07 | 20.78 |
| PSGG08U12338015 | m² | Doble acristalamiento,templado SGG CLIMALIT PLUS SECURIT COOL-LITE ST 408 verde 6/12/4+4 mm (material; 13/10/2008) | 1.006 | 160.36 | 161.32 |
| PGENP14.0467 | m | Sellado con silicona neutra | 7.000 | 0.98 | 6.86 |
| PSGG04 | u | Pequeño material | 1.500 | 1.25 | 1.88 |
| %CO | % | Costes indirectos | 3 % | 190.84 | 5.73 |
|  |  | Total |  |  | 196.57 |

**USGG08P12338016** m² SGG CLIMALIT PLUS SECURIT COOL-LITE ST 420 verde 6/12/4+4
Precio: 196.57
Doble acristalamiento SGG CLIMALIT PLUS, formado por un vidrio flotado templado verde SGG SECURIT de 6mm., clasificado 1C2 segun UNE-EN 12600, con capa magnetrónica SGG COOL-LITE ST 420 en cara 2 y un vidrio flotado laminado incoloro SGG STADIP 4+4 de 8mm., clasificado 2B2 según UNE-EN 12600, cámarade aire deshidratado de 12mm de espesor con perfil separador de aluminio y doble sellado perimetral, con U=2,6 W/m²K y RW (C; Ctr)=38 (-1;-4), fijación sobre carpintería con acuñado mediante calzos de apoyo perimetrales y laterales y sellado en frío con silicona neutra, incluso cortes de vidrio y colocación de junquillos, según NTE-FVP-8

| Código | Ud | Descripción | Rendimiento | Precio | Importe |
|---|---|---|---|---|---|
| OGENO01.0050 | h | Oficial 1ª vidriería | 1.150 | 18.07 | 20.78 |
| PSGG08U12338016 | m² | Doble acristalamiento,templado SGG CLIMALIT PLUS SECURIT COOL-LITE ST 420 verde 6/12/4+4 mm (material; 13/10/2008) | 1.006 | 160.36 | 161.32 |
| PGENP14.0467 | m | Sellado con silicona neutra | 7.000 | 0.98 | 6.86 |
| PSGG04 | u | Pequeño material | 1.500 | 1.25 | 1.88 |
| %CO | % | Costes indirectos | 3 % | 190.84 | 5.73 |
|  |  | Total |  |  | 196.57 |

**USGG08P12338017** m² SGG CLIMALIT PLUS SECURIT COOL-LITE ST 436 verde 6/12/4+4
Precio: 196.57
Doble acristalamiento SGG CLIMALIT PLUS, formado por un vidrio flotado templado verde SGG SECURIT de 6mm., clasificado 1C2 segun UNE-EN 12600, con capa magnetrónica SGG COOL-LITE ST 436 en cara 2 y un vidrio flotado laminado incoloro SGG STADIP 4+4 de 8mm., clasificado 2B2 según UNE-EN 12600, cámarade aire deshidratado de 12mm de espesor con perfil separador de aluminio y doble sellado perimetral, con U=2,7 W/m²K y RW (C; Ctr)=38 (-1;-4), fijación sobre carpintería con acuñado mediante calzos de apoyo perimetrales y laterales y sellado en frío con silicona neutra, incluso cortes de vidrio y colocación de junquillos, según NTE-FVP-8

| Código | Ud | Descripción | Rendimiento | Precio | Importe |
|---|---|---|---|---|---|
| OGENO01.0050 | h | Oficial 1ª vidriería | 1.150 | 18.07 | 20.78 |
| PSGG08U12338017 | m² | Doble acristalamiento,templado SGG CLIMALIT PLUS SECURIT COOL-LITE ST 436 verde 6/12/4+4 mm (material; 13/10/2008) | 1.006 | 160.36 | 161.32 |
| PGENP14.0467 | m | Sellado con silicona neutra | 7.000 | 0.98 | 6.86 |
| PSGG04 | u | Pequeño material | 1.500 | 1.25 | 1.88 |
| %CO | % | Costes indirectos | 3 % | 190.84 | 5.73 |
|  |  | Total |  |  | 196.57 |

**USGG08P12338018** m² SGG CLIMALIT PLUS SECURIT COOL-LITE ST 450 verde 6/12/4+4
Precio: 196.57
Doble acristalamiento SGG CLIMALIT PLUS, formado por un vidrio flotado templado verde SGG SECURIT de 6mm., clasificado 1C2 segun UNE-EN 12600, con capa magnetrónica SGG COOL-LITE ST 450 en cara 2 y un vidrio flotado laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U12338018 | m² | Doble acristalamiento,templado SGG CLIMALIT PLUS SECURIT COOL-LITE ST 450 verde 6/12/4+4 mm (material; 13/10/2008) | 1.006 | 160.36 | 161.32 |
| PGENP14.0467 | m | Sellado con silicona neutra | 7.000 | 0.98 | 6.86 |
| PSGG04 | u | Pequeño material | 1.500 | 1.25 | 1.88 |
| %CO | % | Costes indirectos | 3 % | 190.84 | 5.73 |
|  |  | Total |  |  | 196.57 |

**USGG08P12338019** m² SGG CLIMALIT PLUS SECURIT COOL-LITE ST 467 verde 6/12/4+4
Precio: 196.57
Doble acristalamiento SGG CLIMALIT PLUS, formado por un vidrio flotado templado verde SGG SECURIT de 6mm., clasificado 1C2 segun UNE-EN 12600, con capa magnetrónica SGG COOL-LITE ST 467 en cara 2 y un vidrio flotado laminado incoloro SGG STADIP 4+4 de 8mm., clasificado 2B2 según UNE-EN 12600, cámarade aire deshidratado de 12mm de espesor con perfil separador de aluminio y doble sellado perimetral, con U=2,8 W/m²K y RW (C; Ctr)=38 (-1;-4), fijación sobre carpintería con acuñado mediante calzos de apoyo perimetrales y laterales y sellado en frío con silicona neutra, incluso cortes de vidrio y colocación de junquillos, según NTE-FVP-8

| Código | Ud | Descripción | Rendimiento | Precio | Importe |
|---|---|---|---|---|---|
| OGENO01.0050 | h | Oficial 1ª vidriería | 1.150 | 18.07 | 20.78 |
| PSGG08U12338019 | m² | Doble acristalamiento,templado SGG CLIMALIT PLUS SECURIT COOL-LITE ST 467 verde 6/12/4+4 mm (material; 13/10/2008) | 1.006 | 160.36 | 161.32 |
| PGENP14.0467 | m | Sellado con silicona neutra | 7.000 | 0.98 | 6.86 |
| PSGG04 | u | Pequeño material | 1.500 | 1.25 | 1.88 |
| %CO | % | Costes indirectos | 3 % | 190.84 | 5.73 |
|  |  | Total |  |  | 196.57 |

**USGG08P12338034** m² SGG CLIMALIT SECURIT ANTELIO esmeralda 8/12/4+4
Precio: 230.91
Doble acristalamiento SGG CLIMALIT, formado por un vidrio flotado templado verde SGG SECURIT de 8mm., clasificado 1C2 segun UNE-EN 12600, con capa pirolítica SGG ANTELIO ESMERALDA en cara 2 y un vidrio flotado laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U12338034 | m² | Doble acristalamiento,templado SGG CLIMALIT SECURIT ANTELIO esmeralda 8/12/4+4 mm (material; 13/10/2008) | 1.006 | 193.5 | 194.66 |
| PGENP14.0467 | m | Sellado con silicona neutra | 7.000 | 0.98 | 6.86 |
| PSGG04 | u | Pequeño material | 1.500 | 1.25 | 1.88 |
| %CO | % | Costes indirectos | 3 % | 224.18 | 6.73 |
|  |  | Total |  |  | 230.91 |

**USGG08P12338036** m² SGG CLIMALIT PLUS SECURIT COOL-LITE ST 408 verde 8/12/4+4
Precio: 233.93
Doble acristalamiento SGG CLIMALIT PLUS, formado por un vidrio flotado templado verde SGG SECURIT de 8mm., clasificado 1C2 segun UNE-EN 12600, con capa magnetrónica SGG COOL-LITE ST 408 en cara 2 y un vidrio flotado laminado incoloro SGG STADIP 4+4 de 8mm., clasificado 2B2 según UNE-EN 12600, cámarade aire deshidratado de 12mm de espesor con perfil separador de aluminio y doble sellado perimetral, con U=1,9 W/m²K y RW (C; Ctr)=40 (-1;-5), fijación sobre carpintería con acuñado mediante calzos de apoyo perimetrales y laterales y sellado en frío con silicona neutra, incluso cortes de vidrio y colocación de junquillos, según NTE-FVP-8

| Código | Ud | Descripción | Rendimiento | Precio | Importe |
|---|---|---|---|---|---|
| OGENO01.0050 | h | Oficial 1ª vidriería | 1.150 | 18.07 | 20.78 |
| PSGG08U12338036 | m² | Doble acristalamiento,templado SGG CLIMALIT PLUS SECURIT COOL-LITE ST 408 verde 8/12/4+4 mm (material; 13/10/2008) | 1.006 | 196.42 | 197.60 |
| PGENP14.0467 | m | Sellado con silicona neutra | 7.000 | 0.98 | 6.86 |
| PSGG04 | u | Pequeño material | 1.500 | 1.25 | 1.88 |
| %CO | % | Costes indirectos | 3 % | 227.12 | 6.81 |
|  |  | Total |  |  | 233.93 |

**USGG08P12338037** m² SGG CLIMALIT PLUS SECURIT COOL-LITE ST 420 verde 8/12/4+4
Precio: 233.93
Doble acristalamiento SGG CLIMALIT PLUS, formado por un vidrio flotado templado verde SGG SECURIT de 8mm., clasificado 1C2 segun UNE-EN 12600, con capa magnetrónica SGG COOL-LITE ST 420 en cara 2 y un vidrio flotado laminado incoloro SGG STADIP 4+4 de 8mm., clasificado 2B2 según UNE-EN 12600, cámarade aire deshidratado de 12mm de espesor con perfil separador de aluminio y doble sellado perimetral, con U=2,6 W/m²K y RW (C; Ctr)=40 (-1;-5), fijación sobre carpintería con acuñado mediante calzos de apoyo perimetrales y laterales y sellado en frío con silicona neutra, incluso cortes de vidrio y colocación de junquillos, según NTE-FVP-8

| Código | Ud | Descripción | Rendimiento | Precio | Importe |
|---|---|---|---|---|---|
| OGENO01.0050 | h | Oficial 1ª vidriería | 1.150 | 18.07 | 20.78 |
| PSGG08U12338037 | m² | Doble acristalamiento,templado SGG CLIMALIT PLUS SECURIT COOL-LITE ST 420 verde 8/12/4+4 mm (material; 13/10/2008) | 1.006 | 196.42 | 197.60 |
| PGENP14.0467 | m | Sellado con silicona neutra | 7.000 | 0.98 | 6.86 |
| PSGG04 | u | Pequeño material | 1.500 | 1.25 | 1.88 |
| %CO | % | Costes indirectos | 3 % | 227.12 | 6.81 |
|  |  | Total |  |  | 233.93 |

**USGG08P12338038** m² SGG CLIMALIT PLUS SECURIT COOL-LITE ST 436 verde 8/12/4+4
Precio: 233.93
Doble acristalamiento SGG CLIMALIT PLUS, formado por un vidrio flotado templado verde SGG SECURIT de 8mm., clasificado 1C2 segun UNE-EN 12600, con capa magnetrónica SGG COOL-LITE ST 436 en cara 2 y un vidrio flotado laminado incoloro SGG STADIP 4+4 de 8mm., clasificado 2B2 según UNE-EN 12600, cámarade aire deshidratado de 12mm de espesor con perfil separador de aluminio y doble sellado perimetral, con U=2,7 W/m²K y RW (C; Ctr)=40 (-1;-5), fijación sobre carpintería con acuñado mediante calzos de apoyo perimetrales y laterales y sellado en frío con silicona neutra, incluso cortes de vidrio y colocación de junquillos, según NTE-FVP-8

| Código | Ud | Descripción | Rendimiento | Precio | Importe |
|---|---|---|---|---|---|
| OGENO01.0050 | h | Oficial 1ª vidriería | 1.150 | 18.07 | 20.78 |
| PSGG08U12338038 | m² | Doble acristalamiento,templado SGG CLIMALIT PLUS SECURIT COOL-LITE ST 436 verde 8/12/4+4 mm (material; 13/10/2008) | 1.006 | 196.42 | 197.60 |
| PGENP14.0467 | m | Sellado con silicona neutra | 7.000 | 0.98 | 6.86 |
| PSGG04 | u | Pequeño material | 1.500 | 1.25 | 1.88 |
| %CO | % | Costes indirectos | 3 % | 227.12 | 6.81 |
|  |  | Total |  |  | 233.93 |

**USGG08P12338039** m² SGG CLIMALIT PLUS SECURIT COOL-LITE ST 450 verde 8/12/4+4
Precio: 233.93
Doble acristalamiento SGG CLIMALIT PLUS, formado por un vidrio flotado templado verde SGG SECURIT de 8mm., clasificado 1C2 segun UNE-EN 12600, con capa magnetrónica SGG COOL-LITE ST 450 en cara 2 y un vidrio flotado laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U12338039 | m² | Doble acristalamiento,templado SGG CLIMALIT PLUS SECURIT COOL-LITE ST 450 verde 8/12/4+4 mm (material; 13/10/2008) | 1.006 | 196.42 | 197.60 |
| PGENP14.0467 | m | Sellado con silicona neutra | 7.000 | 0.98 | 6.86 |
| PSGG04 | u | Pequeño material | 1.500 | 1.25 | 1.88 |
| %CO | % | Costes indirectos | 3 % | 227.12 | 6.81 |
|  |  | Total |  |  | 233.93 |

**USGG08P12338040** m² SGG CLIMALIT PLUS SECURIT COOL-LITE ST 467 verde 8/12/4+4
Precio: 233.93
Doble acristalamiento SGG CLIMALIT PLUS, formado por un vidrio flotado templado verde SGG SECURIT de 8mm., clasificado 1C2 segun UNE-EN 12600, con capa magnetrónica SGG COOL-LITE ST 467 en cara 2 y un vidrio flotado laminado incoloro SGG STADIP 4+4 de 8mm., clasificado 2B2 según UNE-EN 12600, cámarade aire deshidratado de 12mm de espesor con perfil separador de aluminio y doble sellado perimetral, con U=2,8 W/m²K y RW (C; Ctr)=40 (-1;-5), fijación sobre carpintería con acuñado mediante calzos de apoyo perimetrales y laterales y sellado en frío con silicona neutra, incluso cortes de vidrio y colocación de junquillos, según NTE-FVP-8

| Código | Ud | Descripción | Rendimiento | Precio | Importe |
|---|---|---|---|---|---|
| OGENO01.0050 | h | Oficial 1ª vidriería | 1.150 | 18.07 | 20.78 |
| PSGG08U12338040 | m² | Doble acristalamiento,templado SGG CLIMALIT PLUS SECURIT COOL-LITE ST 467 verde 8/12/4+4 mm (material; 13/10/2008) | 1.006 | 196.42 | 197.60 |
| PGENP14.0467 | m | Sellado con silicona neutra | 7.000 | 0.98 | 6.86 |
| PSGG04 | u | Pequeño material | 1.500 | 1.25 | 1.88 |
| %CO | % | Costes indirectos | 3 % | 227.12 | 6.81 |
|  |  | Total |  |  | 233.93 |

###### E16ECWSGG037 Con capa control solar y laminar interior - azul

**USGG08P12338020** m² SGG CLIMALIT PLUS SECURIT COOL-LITE STB 120 azul 6/12/4+4
Precio: 196.69
Doble acristalamiento SGG CLIMALIT PLUS, formado por un vidrio flotado templado incoloro SGG SECURIT de 6mm., clasificado 1C2 segun UNE-EN 12600, con capa magnetrónica azul SGG COOL-LITE STB 120 en cara 2 y un vidrio flotado laminado incoloro SGG STADIP 4+4 de 8mm., clasificado 2B2 según UNE-EN 12600, cámarade aire deshidratado de 12mm de espesor con perfil separador de aluminio y doble sellado perimetral, con U=2,7 W/m²K y RW (C; Ctr)=38 (-1;-4), fijación sobre carpintería con acuñado mediante calzos de apoyo perimetrales y laterales y sellado en frío con silicona neutra, incluso cortes de vidrio y colocación de junquillos, según NTE-FVP-8

| Código | Ud | Descripción | Rendimiento | Precio | Importe |
|---|---|---|---|---|---|
| OGENO01.0050 | h | Oficial 1ª vidriería | 1.150 | 18.07 | 20.78 |
| PSGG08U12338020 | m² | Doble acristalamiento,templado SGG CLIMALIT PLUS SECURIT COOL-LITE STB 120 azul 6/12/4+4 mm (material; 13/10/2008) | 1.006 | 160.48 | 161.44 |
| PGENP14.0467 | m | Sellado con silicona neutra | 7.000 | 0.98 | 6.86 |
| PSGG04 | u | Pequeño material | 1.500 | 1.25 | 1.88 |
| %CO | % | Costes indirectos | 3 % | 190.96 | 5.73 |
|  |  | Total |  |  | 196.69 |

**USGG08P12338021** m² SGG CLIMALIT PLUS SECURIT COOL-LITE STB 136 azul 6/12/4+4
Precio: 196.69
Doble acristalamiento SGG CLIMALIT PLUS, formado por un vidrio flotado templado incoloro SGG SECURIT de 6mm., clasificado 1C2 segun UNE-EN 12600, con capa magnetrónica azul SGG COOL-LITE STB 136 en cara 2 y un vidrio flotado laminado incoloro SGG STADIP 4+4 de 8mm., clasificado 2B2 según UNE-EN 12600, cámarade aire deshidratado de 12mm de espesor con perfil separador de aluminio y doble sellado perimetral, con U=2,7 W/m²K y RW (C; Ctr)=38 (-1;-4), fijación sobre carpintería con acuñado mediante calzos de apoyo perimetrales y laterales y sellado en frío con silicona neutra, incluso cortes de vidrio y colocación de junquillos, según NTE-FVP-8

| Código | Ud | Descripción | Rendimiento | Precio | Importe |
|---|---|---|---|---|---|
| OGENO01.0050 | h | Oficial 1ª vidriería | 1.150 | 18.07 | 20.78 |
| PSGG08U12338021 | m² | Doble acristalamiento,templado SGG CLIMALIT PLUS SECURIT COOL-LITE STB 136 azul 6/12/4+4 mm (material; 13/10/2008) | 1.006 | 160.48 | 161.44 |
| PGENP14.0467 | m | Sellado con silicona neutra | 7.000 | 0.98 | 6.86 |
| PSGG04 | u | Pequeño material | 1.500 | 1.25 | 1.88 |
| %CO | % | Costes indirectos | 3 % | 190.96 | 5.73 |
|  |  | Total |  |  | 196.69 |

**USGG08P12338041** m² SGG CLIMALIT PLUS SECURIT COOL-LITE STB 120 azul 8/12/4+4
Precio: 230.27
Doble acristalamiento SGG CLIMALIT PLUS, formado por un vidrio flotado templado incoloro SGG SECURIT de 8mm., clasificado 1C2 segun UNE-EN 12600, con capa magnetrónica azul SGG COOL-LITE STB 120 en cara 2 y un vidrio flotado laminado incoloro SGG STADIP 4+4 de 8mm., clasificado 2B2 según UNE-EN 12600, cámarade aire deshidratado de 12mm de espesor con perfil separador de aluminio y doble sellado perimetral, con U=2,6 W/m²K y RW (C; Ctr)=40 (-1;-5), fijación sobre carpintería con acuñado mediante calzos de apoyo perimetrales y laterales y sellado en frío con silicona neutra, incluso cortes de vidrio y colocación de junquillos, según NTE-FVP-8

| Código | Ud | Descripción | Rendimiento | Precio | Importe |
|---|---|---|---|---|---|
| OGENO01.0050 | h | Oficial 1ª vidriería | 1.150 | 18.07 | 20.78 |
| PSGG08U12338041 | m² | Doble acristalamiento,templado SGG CLIMALIT PLUS SECURIT COOL-LITE STB 120 azul 8/12/4+4 mm (material; 13/10/2008) | 1.006 | 192.88 | 194.04 |
| PGENP14.0467 | m | Sellado con silicona neutra | 7.000 | 0.98 | 6.86 |
| PSGG04 | u | Pequeño material | 1.500 | 1.25 | 1.88 |
| %CO | % | Costes indirectos | 3 % | 223.56 | 6.71 |
|  |  | Total |  |  | 230.27 |

**USGG08P12338042** m² SGG CLIMALIT PLUS SECURIT COOL-LITE STB 136 azul 8/12/4+4
Precio: 230.27
Doble acristalamiento SGG CLIMALIT PLUS, formado por un vidrio flotado templado incoloro SGG SECURIT de 8mm., clasificado 1C2 segun UNE-EN 12600, con capa magnetrónica azul SGG COOL-LITE STB 136 en cara 2 y un vidrio flotado laminado incoloro SGG STADIP 4+4 de 8mm., clasificado 2B2 según UNE-EN 12600, cámarade aire deshidratado de 12mm de espesor con perfil separador de aluminio y doble sellado perimetral, con U=2,7 W/m²K y RW (C; Ctr)=40 (-1;-5), fijación sobre carpintería con acuñado mediante calzos de apoyo perimetrales y laterales y sellado en frío con silicona neutra, incluso cortes de vidrio y colocación de junquillos, según NTE-FVP-8

| Código | Ud | Descripción | Rendimiento | Precio | Importe |
|---|---|---|---|---|---|
| OGENO01.0050 | h | Oficial 1ª vidriería | 1.150 | 18.07 | 20.78 |
| PSGG08U12338042 | m² | Doble acristalamiento,templado SGG CLIMALIT PLUS SECURIT COOL-LITE STB 136 azul 8/12/4+4 mm (material; 13/10/2008) | 1.006 | 192.88 | 194.04 |
| PGENP14.0467 | m | Sellado con silicona neutra | 7.000 | 0.98 | 6.86 |
| PSGG04 | u | Pequeño material | 1.500 | 1.25 | 1.88 |
| %CO | % | Costes indirectos | 3 % | 223.56 | 6.71 |
|  |  | Total |  |  | 230.27 |

##### E16ECWSGG04 Con capa de control solar y baja emisividad

###### E16ECWSGG041 Con capa de control solar y baja emisividad - neutro

**USGG08P123311001** m² SGG CLIMALIT PLUS SECURIT COOL-LITE KNT 140 neutro 6/12/4
Precio: 165.38
Doble acristalamiento SGG CLIMALIT PLUS, formado por un vidrio flotado templado incoloro SGG SECURIT de 6mm., clasificado 1C2 según UNE-EN 12600, con capa magnetrónica de control solar y baja emisividad SGG COOL-LITE KNT 140 en cara 2 y un vidrio flotado incoloro SGG PLANICLEAR de 4mm, cámara de aire deshidratado de 12mm de espesor con perfil separador de aluminio y doble sellado perimetral, con U=1,8 W/m²K y RW (C; Ctr)=34 (-1;-5), fijación sobre carpintería con acuñado mediante calzos de apoyo perimetrales y laterales y sellado en frío con silicona neutra, incluso cortes de vidrio y colocación de junquillos, según NTE-FVP-8

| Código | Ud | Descripción | Rendimiento | Precio | Importe |
|---|---|---|---|---|---|
| OGENO01.0050 | h | Oficial 1ª vidriería | 1.150 | 18.07 | 20.78 |
| PSGG08U123311001 | m² | Doble acristalamiento, templado SGG CLIMALIT PLUS SECURIT COOL-LITE KNT 140 neutro 6/12/4 mm (material; 13/10/2008) | 1.006 | 130.26 | 131.04 |
| PGENP14.0467 | m | Sellado con silicona neutra | 7.000 | 0.98 | 6.86 |
| PSGG04 | u | Pequeño material | 1.500 | 1.25 | 1.88 |
| %CO | % | Costes indirectos | 3 % | 160.56 | 4.82 |
|  |  | Total |  |  | 165.38 |

**USGG08P123311002** m² SGG CLIMALIT PLUS SECURIT COOL-LITE KNT 140 neutro 6/12/6
Precio: 174.36
Doble acristalamiento SGG CLIMALIT PLUS, formado por un vidrio flotado templado incoloro SGG SECURIT de 6mm., clasificado 1C2 según UNE-EN 12600, con capa magnetrónica de control solar y baja emisividad SGG COOL-LITE KNT 140 en cara 2 y un vidrio flotado incoloro SGG PLANICLEAR de 6mm, cámara de aire deshidratado de 12mm de espesor con perfil separador de aluminio y doble sellado perimetral, con U=1,8 W/m²K y RW (C; Ctr)=31 (-1;-4), fijación sobre carpintería con acuñado mediante calzos de apoyo perimetrales y laterales y sellado en frío con silicona neutra, incluso cortes de vidrio y colocación de junquillos, según NTE-FVP-8

| Código | Ud | Descripción | Rendimiento | Precio | Importe |
|---|---|---|---|---|---|
| OGENO01.0050 | h | Oficial 1ª vidriería | 1.150 | 18.07 | 20.78 |
| PSGG08U123311002 | m² | Doble acristalamiento, templado SGG CLIMALIT PLUS SECURIT COOL-LITE KNT 140 neutro 6/12/6 mm (material; 13/10/2008) | 1.006 | 138.93 | 139.76 |
| PGENP14.0467 | m | Sellado con silicona neutra | 7.000 | 0.98 | 6.86 |
| PSGG04 | u | Pequeño material | 1.500 | 1.25 | 1.88 |
| %CO | % | Costes indirectos | 3 % | 169.28 | 5.08 |
|  |  | Total |  |  | 174.36 |

**USGG08P123311003** m² SGG CLIMALIT PLUS SECURIT COOL-LITE KNT 155 neutro 6/12/4
Precio: 165.38
Doble acristalamiento SGG CLIMALIT PLUS, formado por un vidrio flotado templado incoloro SGG SECURIT de 6mm., clasificado 1C2 según UNE-EN 12600, con capa magnetrónica de control solar y baja emisividad SGG COOL-LITE KNT 155 en cara 2 y un vidrio flotado incoloro SGG PLANICLEAR de 4mm,cámara de aire deshidratado de 12mm de espesor con perfil separador de aluminio y doble sellado perimetral, con U=1,9 W/m²K y RW (C; Ctr)=34 (-1;-5), fijación sobre carpintería con acuñado mediante calzos de apoyo perimetrales y laterales y sellado en frío con silicona neutra, incluso cortes de vidrio y colocación de junquillos, según NTE-FVP-8

| Código | Ud | Descripción | Rendimiento | Precio | Importe |
|---|---|---|---|---|---|
| OGENO01.0050 | h | Oficial 1ª vidriería | 1.150 | 18.07 | 20.78 |
| PSGG08U123311003 | m² | Doble acristalamiento, templado SGG CLIMALIT PLUS SECURIT COOL-LITE KNT 155 neutro 6/12/4 mm (material; 13/10/2008) | 1.006 | 130.26 | 131.04 |
| PGENP14.0467 | m | Sellado con silicona neutra | 7.000 | 0.98 | 6.86 |
| PSGG04 | u | Pequeño material | 1.500 | 1.25 | 1.88 |
| %CO | % | Costes indirectos | 3 % | 160.56 | 4.82 |
|  |  | Total |  |  | 165.38 |

**USGG08P123311004** m² SGG CLIMALIT PLUS SECURIT COOL-LITE KNT 155 neutro 6/12/6
Precio: 174.36
Doble acristalamiento SGG CLIMALIT PLUS, formado por un vidrio flotado templado incoloro SGG SECURIT de 6mm., clasificado 1C2 según UNE-EN 12600, con capa magnetrónica de control solar y baja emisividad SGG COOL-LITE KNT 155 en cara 2 y un vidrio flotado incoloro SGG PLANICLEAR de 6mm,cámara de aire deshidratado de 12mm de espesor con perfil separador de aluminio y doble sellado perimetral, con U=1,9 W/m²K y RW (C; Ctr)=31 (-1;-4), fijación sobre carpintería con acuñado mediante calzos de apoyo perimetrales y laterales y sellado en frío con silicona neutra, incluso cortes de vidrio y colocación de junquillos, según NTE-FVP-8

| Código | Ud | Descripción | Rendimiento | Precio | Importe |
|---|---|---|---|---|---|
| OGENO01.0050 | h | Oficial 1ª vidriería | 1.150 | 18.07 | 20.78 |
| PSGG08U123311004 | m² | Doble acristalamiento, templado SGG CLIMALIT PLUS SECURIT COOL-LITE KNT 155 neutro 6/12/6 mm (material; 13/10/2008) | 1.006 | 138.93 | 139.76 |
| PGENP14.0467 | m | Sellado con silicona neutra | 7.000 | 0.98 | 6.86 |
| PSGG04 | u | Pequeño material | 1.500 | 1.25 | 1.88 |
| %CO | % | Costes indirectos | 3 % | 169.28 | 5.08 |
|  |  | Total |  |  | 174.36 |

**USGG08P123311005** m² SGG CLIMALIT PLUS SECURIT COOL-LITE KNT 164 neutro 6/12/4
Precio: 165.38
Doble acristalamiento SGG CLIMALIT PLUS, formado por un vidrio flotado templado incoloro SGG SECURIT de 6mm., clasificado 1C2 según UNE-EN 12600, con capa magnetrónica de control solar y baja emisividad SGG COOL-LITE KNT 164 en cara 2 y un vidrio flotado incoloro SGG PLANICLEAR de 4mm,cámara de aire deshidratado de 12mm de espesor con perfil separador de aluminio y doble sellado perimetral, con U=1,9 W/m²K y RW (C; Ctr)=34 (-1;-5), fijación sobre carpintería con acuñado mediante calzos de apoyo perimetrales y laterales y sellado en frío con silicona neutra, incluso cortes de vidrio y colocación de junquillos, según NTE-FVP-8

| Código | Ud | Descripción | Rendimiento | Precio | Importe |
|---|---|---|---|---|---|
| OGENO01.0050 | h | Oficial 1ª vidriería | 1.150 | 18.07 | 20.78 |
| PSGG08U123311005 | m² | Doble acristalamiento, templado SGG CLIMALIT PLUS SECURIT COOL-LITE KNT 164 neutro 6/12/4 mm (material; 13/10/2008) | 1.006 | 130.26 | 131.04 |
| PGENP14.0467 | m | Sellado con silicona neutra | 7.000 | 0.98 | 6.86 |
| PSGG04 | u | Pequeño material | 1.500 | 1.25 | 1.88 |
| %CO | % | Costes indirectos | 3 % | 160.56 | 4.82 |
|  |  | Total |  |  | 165.38 |

**USGG08P123311006** m² SGG CLIMALIT PLUS SECURIT COOL-LITE KNT 164 neutro 6/12/6
Precio: 174.36
Doble acristalamiento SGG CLIMALIT PLUS, formado por un vidrio flotado templado incoloro SGG SECURIT de 6mm., clasificado 1C2 según UNE-EN 12600, con capa magnetrónica de control solar y baja emisividad SGG COOL-LITE KNT 164 en cara 2 y un vidrio flotado incoloro SGG PLANICLEAR de 6mm,cámara de aire deshidratado de 12mm de espesor con perfil separador de aluminio y doble sellado perimetral, con U=1,9 W/m²K y RW (C; Ctr)=31 (-1;-4), fijación sobre carpintería con acuñado mediante calzos de apoyo perimetrales y laterales y sellado en frío con silicona neutra, incluso cortes de vidrio y colocación de junquillos, según NTE-FVP-8

| Código | Ud | Descripción | Rendimiento | Precio | Importe |
|---|---|---|---|---|---|
| OGENO01.0050 | h | Oficial 1ª vidriería | 1.150 | 18.07 | 20.78 |
| PSGG08U123311006 | m² | Doble acristalamiento, templado SGG CLIMALIT PLUS SECURIT COOL-LITE KNT 164 neutro 6/12/6 mm (material; 13/10/2008) | 1.006 | 138.93 | 139.76 |
| PGENP14.0467 | m | Sellado con silicona neutra | 7.000 | 0.98 | 6.86 |
| PSGG04 | u | Pequeño material | 1.500 | 1.25 | 1.88 |
| %CO | % | Costes indirectos | 3 % | 169.28 | 5.08 |
|  |  | Total |  |  | 174.36 |

###### E16ECWSGG042 Con capa de control solar y baja emisividad - neutro alta selectividad extraclaro

**USGG08P123311037_** m² SGG CLIMALIT PLUS SECURIT COOL-LITE SKN 044 II neutro extraclaro SGG DIAMANT 6/12/4 (42/24)
Precio: 246.7
Doble acristalamiento SGG CLIMALIT PLUS, formado por un vidrio flotado templado extraclaro SGG SECURIT DIAMANT de 6mm., clasificado 1C2 según UNE-EN 12600, con capa magnetrónica de control solar y baja emisividad SGG COOL-LITE SKN 044 II (45/29) en cara 2 y un vidrio flotado extraclaro SGG DIAMANT de 4mm,cámara de aire deshidratado de 12mm de espesor con perfil separador de aluminio y doble sellado perimetral, con U=1,6 W/m²K y RW (C; Ctr)=34 (-1;-5), fijación sobre carpintería con acuñado mediante calzos de apoyo perimetrales y laterales y sellado en frío con silicona neutra, incluso cortes de vidrio y colocación de junquillos, según NTE-FVP-8

| Código | Ud | Descripción | Rendimiento | Precio | Importe |
|---|---|---|---|---|---|
| OGENO01.0050 | h | Oficial 1ª vidriería | 1.150 | 18.07 | 20.78 |
| PSGG08U123311037_ | m² | Doble acristalamiento, templado SGG CLIMALIT PLUS SECURIT COOL-LITE SKN 044 II neutro extraclaro SGG DIAMANT alta selectividad 6 (material) | 1.006 | 208.74 | 209.99 |
| PGENP14.0467 | m | Sellado con silicona neutra | 7.000 | 0.98 | 6.86 |
| PSGG04 | u | Pequeño material | 1.500 | 1.25 | 1.88 |
| %CO | % | Costes indirectos | 3 % | 239.51 | 7.19 |
|  |  | Total |  |  | 246.7 |

**USGG08P123311038_** m² SGG CLIMALIT PLUS SECURIT COOL-LITE SKN 044 II neutro extraclaro SGG DIAMANT 6/12/6 (42/24)
Precio: 264.73
Doble acristalamiento SGG CLIMALIT PLUS, formado por un vidrio flotado templado extraclaro SGG SECURIT DIAMANT de 6mm., clasificado 1C2 según UNE-EN 12600, con capa magnetrónica de control solar y baja emisividad SGG COOL-LITE SKN 044 II (45/29) en cara 2 y un vidrio flotado extraclaro SGG DIAMANT de 6mm,cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U123311038_ | m² | Doble acristalamiento, templado SGG CLIMALIT PLUS SECURIT COOL-LITE SKN 044 II neutro extraclaro SGG DIAMANT alta selectividad 6 (material) | 1.006 | 226.14 | 227.50 |
| PGENP14.0467 | m | Sellado con silicona neutra | 7.000 | 0.98 | 6.86 |
| PSGG04 | u | Pequeño material | 1.500 | 1.25 | 1.88 |
| %CO | % | Costes indirectos | 3 % | 257.02 | 7.71 |
|  |  | Total |  |  | 264.73 |

**USGG08P123311037** m² SGG CLIMALIT PLUS SECURIT COOL-LITE SKN 054 II neutro extraclaro 6/12/4 (53/29)
Precio: 246.7
Doble acristalamiento SGG CLIMALIT PLUS, formado por un vidrio flotado templado extraclaro SGG DIAMANT SGG SECURIT DIAMANT de 6mm., clasificado 1C2 según UNE-EN 12600, con capa magnetrónica de control solar y baja emisividad SGG COOL-LITE SKN 054 II (57/33) en cara 2 y un vidrio flotado extraclaro SGG DIAMANT SGG DIAMANT de 4mm,cámara de aire deshidratado de 12mm de espesor con perfil separador de aluminio y doble sellado perimetral, con U=1,6 W/m²K y RW (C; Ctr)=34 (-1;-5), fijación sobre carpintería con acuñado mediante calzos de apoyo perimetrales y laterales y sellado en frío con silicona neutra, incluso cortes de vidrio y colocación de junquillos, según NTE-FVP-8

| Código | Ud | Descripción | Rendimiento | Precio | Importe |
|---|---|---|---|---|---|
| OGENO01.0050 | h | Oficial 1ª vidriería | 1.150 | 18.07 | 20.78 |
| PSGG08U123311037 | m² | Doble acristalamiento, templado SGG CLIMALIT PLUS SECURIT COOL-LITE SKN II 054 neutro extraclaro alta selectividad 6/12/4 mm (material) | 1.006 | 208.74 | 209.99 |
| PGENP14.0467 | m | Sellado con silicona neutra | 7.000 | 0.98 | 6.86 |
| PSGG04 | u | Pequeño material | 1.500 | 1.25 | 1.88 |
| %CO | % | Costes indirectos | 3 % | 239.51 | 7.19 |
|  |  | Total |  |  | 246.7 |

**USGG08P123311038** m² SGG CLIMALIT PLUS SECURIT COOL-LITE SKN 054 II neutro extraclaro 6/12/6 (53/29)
Precio: 264.73
Doble acristalamiento SGG CLIMALIT PLUS, formado por un vidrio flotado templado extraclaro SGG DIAMANT SGG SECURIT DIAMANT de 6mm., clasificado 1C2 según UNE-EN 12600, con capa magnetrónica de control solar y baja emisividad SGG COOL-LITE SKN 054 II (57/33) en cara 2 y un vidrio flotado extraclaro SGG DIAMANT SGG DIAMANT de 6mm,cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U123311038 | m² | Doble acristalamiento, templado SGG CLIMALIT PLUS SECURIT COOL-LITE SKN 054 II neutro extraclaro alta selectividad 6/12/6 mm (material) | 1.006 | 226.14 | 227.50 |
| PGENP14.0467 | m | Sellado con silicona neutra | 7.000 | 0.98 | 6.86 |
| PSGG04 | u | Pequeño material | 1.500 | 1.25 | 1.88 |
| %CO | % | Costes indirectos | 3 % | 257.02 | 7.71 |
|  |  | Total |  |  | 264.73 |

**USGG08P123311039** m² SGG CLIMALIT PLUS SECURIT COOL-LITE SKN 065 II neutro extraclaro 6/12/4 (63/36)
Precio: 246.7
Doble acristalamiento SGG CLIMALIT PLUS, formado por un vidrio flotado templado extraclaro SGG DIAMANT SGG SECURIT DIAMANT de 6mm., clasificado 1C2 según UNE-EN 12600, con capa magnetrónica de control solar y baja emisividad SGG COOL-LITE SKN 065 II (68/40) en cara 2 y un vidrio flotado extraclaro SGG DIAMANT SGG DIAMANT de 4mm, cámara de aire deshidratado de 12mm de espesor con perfil separador de aluminio y doble sellado perimetral, con U=1,6 W/m²K y RW (C; Ctr)=34 (-1;-5), fijación sobre carpintería con acuñado mediante calzos de apoyo perimetrales y laterales y sellado en frío con silicona neutra, incluso cortes de vidrio y colocación de junquillos, según NTE-FVP-8

| Código | Ud | Descripción | Rendimiento | Precio | Importe |
|---|---|---|---|---|---|
| OGENO01.0050 | h | Oficial 1ª vidriería | 1.150 | 18.07 | 20.78 |
| PSGG08U123311039 | m² | Doble acristalamiento, templado SGG CLIMALIT PLUS SECURIT COOL-LITE SKN 065 II neutro extraclaro alta selectividad 6/12/4 mm (material) | 1.006 | 208.74 | 209.99 |
| PGENP14.0467 | m | Sellado con silicona neutra | 7.000 | 0.98 | 6.86 |
| PSGG04 | u | Pequeño material | 1.500 | 1.25 | 1.88 |
| %CO | % | Costes indirectos | 3 % | 239.51 | 7.19 |
|  |  | Total |  |  | 246.7 |

**USGG08P123311040** m² SGG CLIMALIT PLUS SECURIT COOL-LITE SKN 065 II neutro extraclaro 6/12/6 (63/36)
Precio: 264.73
Doble acristalamiento SGG CLIMALIT PLUS, formado por un vidrio flotado templado extraclaro SGG DIAMANT SGG SECURIT DIAMANT de 6mm., clasificado 1C2 según UNE-EN 12600, con capa magnetrónica de control solar y baja emisividad SGG COOL-LITE SKN 065 II (68/40) en cara 2 y un vidrio flotado extraclaro SGG DIAMANT SGG DIAMANT de 6mm, cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U123311040 | m² | Doble acristalamiento, templado SGG CLIMALIT PLUS SECURIT COOL-LITE SKN 065 II neutro extraclaro alta selectividad 6/12/6 mm (material) | 1.006 | 226.14 | 227.50 |
| PGENP14.0467 | m | Sellado con silicona neutra | 7.000 | 0.98 | 6.86 |
| PSGG04 | u | Pequeño material | 1.500 | 1.25 | 1.88 |
| %CO | % | Costes indirectos | 3 % | 257.02 | 7.71 |
|  |  | Total |  |  | 264.73 |

**USGG08P123311039_** m² SGG CLIMALIT PLUS SECURIT COOL-LITE SKN 074 II neutro extraclaro SGG DIAMANT 6/12/4 (70/42)
Precio: 246.7
Doble acristalamiento SGG CLIMALIT PLUS, formado por un vidrio flotado templado extraclaro SGG DIAMANT SGG SECURIT DIAMANT de 6mm., clasificado 1C2 según UNE-EN 12600, con capa magnetrónica de control solar y baja emisividad SGG COOL-LITE SKN 074 II (77/47) en cara 2 y un vidrio flotado extraclaro SGG DIAMANT SGG DIAMANT de 4mm, cámara de aire deshidratado de 12mm de espesor con perfil separador de aluminio y doble sellado perimetral, con U=1,6 W/m²K y RW (C; Ctr)=34 (-1;-5), fijación sobre carpintería con acuñado mediante calzos de apoyo perimetrales y laterales y sellado en frío con silicona neutra, incluso cortes de vidrio y colocación de junquillos, según NTE-FVP-8

| Código | Ud | Descripción | Rendimiento | Precio | Importe |
|---|---|---|---|---|---|
| OGENO01.0050 | h | Oficial 1ª vidriería | 1.150 | 18.07 | 20.78 |
| PSGG08U123311039_ | m² | Doble acristalamiento, templado SGG CLIMALIT PLUS SECURIT COOL-LITE SKN 074 II neutro extraclaro SGG DIAMANT alta selectividad 6 (material) | 1.006 | 208.74 | 209.99 |
| PGENP14.0467 | m | Sellado con silicona neutra | 7.000 | 0.98 | 6.86 |
| PSGG04 | u | Pequeño material | 1.500 | 1.25 | 1.88 |
| %CO | % | Costes indirectos | 3 % | 239.51 | 7.19 |
|  |  | Total |  |  | 246.7 |

**USGG08P123311040_** m² SGG CLIMALIT PLUS SECURIT COOL-LITE SKN 074 II neutro extraclaro SGG DIAMANT 6/12/6 (70/42)
Precio: 264.73
Doble acristalamiento SGG CLIMALIT PLUS, formado por un vidrio flotado templado extraclaro SGG DIAMANT SGG SECURIT DIAMANT de 6mm., clasificado 1C2 según UNE-EN 12600, con capa magnetrónica de control solar y baja emisividad SGG COOL-LITE SKN 074 II (77/47) en cara 2 y un vidrio flotado extraclaro SGG DIAMANT SGG DIAMANT de 6mm, cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U123311040_ | m² | Doble acristalamiento, templado SGG CLIMALIT PLUS SECURIT COOL-LITE SKN 074 II neutro extraclaro SGG DIAMANT alta selectividad 6 (material) | 1.006 | 226.14 | 227.50 |
| PGENP14.0467 | m | Sellado con silicona neutra | 7.000 | 0.98 | 6.86 |
| PSGG04 | u | Pequeño material | 1.500 | 1.25 | 1.88 |
| %CO | % | Costes indirectos | 3 % | 257.02 | 7.71 |
|  |  | Total |  |  | 264.73 |

**USGG08P123311039_1** m² SGG CLIMALIT PLUS SECURIT COOL-LITE SKN 076 II neutro extraclaro SGG DIAMANT 6/12/4 (71/38)
Precio: 246.7
Doble acristalamiento SGG CLIMALIT PLUS, formado por un vidrio flotado templado extraclaro SGG DIAMANT SGG SECURIT DIAMANT de 6mm., clasificado 1C2 según UNE-EN 12600, con capa magnetrónica de control solar y baja emisividad SGG COOL-LITE SKN 076 II (78/43) en cara 2 y un vidrio flotado extraclaro SGG DIAMANT SGG DIAMANT de 4mm, cámara de aire deshidratado de 12mm de espesor con perfil separador de aluminio y doble sellado perimetral, con U=1,6 W/m²K y RW (C; Ctr)=34 (-1;-5), fijación sobre carpintería con acuñado mediante calzos de apoyo perimetrales y laterales y sellado en frío con silicona neutra, incluso cortes de vidrio y colocación de junquillos, según NTE-FVP-8

| Código | Ud | Descripción | Rendimiento | Precio | Importe |
|---|---|---|---|---|---|
| OGENO01.0050 | h | Oficial 1ª vidriería | 1.150 | 18.07 | 20.78 |
| PSGG08U123311039_1 | m² | Doble acristalamiento, templado SGG CLIMALIT PLUS SECURIT COOL-LITE SKN 076 II neutro extraclaro SGG DIAMANT alta selectividad 6 (material) | 1.006 | 208.74 | 209.99 |
| PGENP14.0467 | m | Sellado con silicona neutra | 7.000 | 0.98 | 6.86 |
| PSGG04 | u | Pequeño material | 1.500 | 1.25 | 1.88 |
| %CO | % | Costes indirectos | 3 % | 239.51 | 7.19 |
|  |  | Total |  |  | 246.7 |

**USGG08P123311040-1** m² SGG CLIMALIT PLUS SECURIT COOL-LITE SKN 076 II neutro extraclaro SGG DIAMANT 6/12/6 (71/38)
Precio: 264.73
Doble acristalamiento SGG CLIMALIT PLUS, formado por un vidrio flotado templado extraclaro SGG DIAMANT SGG SECURIT DIAMANT de 6mm., clasificado 1C2 según UNE-EN 12600, con capa magnetrónica de control solar y baja emisividad SGG COOL-LITE SKN 076 II (77/43) en cara 2 y un vidrio flotado extraclaro SGG DIAMANT SGG DIAMANT de 6mm, cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U123311040-1 | m² | Doble acristalamiento, templado SGG CLIMALIT PLUS SECURIT COOL-LITE SKN 076 II neutro extraclaro SGG DIAMANT alta selectividad 6 (material) | 1.006 | 226.14 | 227.50 |
| PGENP14.0467 | m | Sellado con silicona neutra | 7.000 | 0.98 | 6.86 |
| PSGG04 | u | Pequeño material | 1.500 | 1.25 | 1.88 |
| %CO | % | Costes indirectos | 3 % | 257.02 | 7.71 |
|  |  | Total |  |  | 264.73 |

**USGG08P123311039_2** m² SGG CLIMALIT PLUS SECURIT COOL-LITE XTREME 60/28 II neutro extraclaro SGG DIAMANT 6/12/4 (62/29)
Precio: 246.7
Doble acristalamiento SGG CLIMALIT PLUS, formado por un vidrio flotado templado extraclaro SGG DIAMANT SGG SECURIT DIAMANT de 6mm., clasificado 1C2 según UNE-EN 12600, con capa magnetrónica de control solar y baja emisividad SGG COOL-LITE XTREME 60/28 II (67/32) en cara 2 y un vidrio flotado extraclaro SGG DIAMANT SGG DIAMANT de 4mm, cámara de aire deshidratado de 12mm de espesor con perfil separador de aluminio y doble sellado perimetral, con U=1,6 W/m²K y RW (C; Ctr)=34 (-1;-5), fijación sobre carpintería con acuñado mediante calzos de apoyo perimetrales y laterales y sellado en frío con silicona neutra, incluso cortes de vidrio y colocación de junquillos, según NTE-FVP-8

| Código | Ud | Descripción | Rendimiento | Precio | Importe |
|---|---|---|---|---|---|
| OGENO01.0050 | h | Oficial 1ª vidriería | 1.150 | 18.07 | 20.78 |
| PSGG08U123311039_2 | m² | Doble acristalamiento, templado SGG CLIMALIT PLUS SECURIT COOL-LITE XTREME 60/28 II neutro extraclaro SGG DIAMANT alta selectiv (material) | 1.006 | 208.74 | 209.99 |
| PGENP14.0467 | m | Sellado con silicona neutra | 7.000 | 0.98 | 6.86 |
| PSGG04 | u | Pequeño material | 1.500 | 1.25 | 1.88 |
| %CO | % | Costes indirectos | 3 % | 239.51 | 7.19 |
|  |  | Total |  |  | 246.7 |

**USGG08P123311040_2** m² SGG CLIMALIT PLUS SECURIT COOL-LITE XTREME 60/28 II neutro extraclaro SGG DIAMANT 6/12/6 (62/29)
Precio: 264.73
Doble acristalamiento SGG CLIMALIT PLUS, formado por un vidrio flotado templado extraclaro SGG DIAMANT SGG SECURIT DIAMANT de 6mm., clasificado 1C2 según UNE-EN 12600, con capa magnetrónica de control solar y baja emisividad SGG COOL-LITE XTREME 60/28 II (67/32) en cara 2 y un vidrio flotado extraclaro SGG DIAMANT SGG DIAMANT de 6mm, cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U123311040_2 | m² | Doble acristalamiento, templado SGG CLIMALIT PLUS SECURIT COOL-LITE XTREME 60/28 II neutro extraclaro SGG DIAMANT alta selectivi (material) | 1.006 | 226.14 | 227.50 |
| PGENP14.0467 | m | Sellado con silicona neutra | 7.000 | 0.98 | 6.86 |
| PSGG04 | u | Pequeño material | 1.500 | 1.25 | 1.88 |
| %CO | % | Costes indirectos | 3 % | 257.02 | 7.71 |
|  |  | Total |  |  | 264.73 |

###### E16ECWSGG043 Con capa de control solar y baja emisividad - neutro alta selectividad

**USGG08P123311041** m² SGG CLIMALIT PLUS SECURIT COOL-LITE SKN 144 II neutro alta selectividad 6/12/4 (40/24)
Precio: 176.9
Doble acristalamiento SGG CLIMALIT PLUS, formado por un vidrio flotado templado incoloro SGG SECURIT de 6mm., clasificado 1C2 según UNE-EN 12600, con capa magnetrónica de control solar y baja emisividad SGG COOL-LITE SKN 144 II (45/29) en cara 2 y un vidrio flotado incoloro SGG PLANICLEAR de 4mm,cámara de aire deshidratado de 12mm de espesor con perfil separador de aluminio y doble sellado perimetral, con U=1,6 W/m²K y RW (C; Ctr)=33 (-1;-4), fijación sobre carpintería con acuñado mediante calzos de apoyo perimetrales y laterales y sellado en frío con silicona neutra, incluso cortes de vidrio y colocación de junquillos, según NTE-FVP-8

| Código | Ud | Descripción | Rendimiento | Precio | Importe |
|---|---|---|---|---|---|
| OGENO01.0050 | h | Oficial 1ª vidriería | 1.150 | 18.07 | 20.78 |
| PSGG08U123311041 | m² | Doble acristalamiento, templado SGG CLIMALIT PLUS SECURIT COOL-LITE SKN 144 II neutro alta selectividad 6/12/4 mm (material) | 1.006 | 141.38 | 142.23 |
| PGENP14.0467 | m | Sellado con silicona neutra | 7.000 | 0.98 | 6.86 |
| PSGG04 | u | Pequeño material | 1.500 | 1.25 | 1.88 |
| %CO | % | Costes indirectos | 3 % | 171.75 | 5.15 |
|  |  | Total |  |  | 176.9 |

**USGG08P123311042** m² SGG CLIMALIT PLUS SECURIT COOL-LITE SKN 144 II neutro alta selectividad 6/12/6 (40/24)
Precio: 185.89
Doble acristalamiento SGG CLIMALIT PLUS, formado por un vidrio flotado templado incoloro SGG SECURIT de 6mm., clasificado 1C2 según UNE-EN 12600, con capa magnetrónica de control solar y baja emisividad SGG COOL-LITE SKN 144 II (45/29) en cara 2 y un vidrio flotado incoloro SGG PLANICLEAR de 6mm,cámara de aire deshidratado de 12mm de espesor con perfil separador de aluminio y doble sellado perimetral, con U=1,6 W/m²K y RW (C; Ctr)=31 (-1;-4)(valor estimado), fijación sobre carpintería con acuñado mediante calzos de apoyo perimetrales y laterales y sellado en frío con silicona neutra, incluso cortes de vidrio y colocación de junquillos, según NTE-FVP-8

| Código | Ud | Descripción | Rendimiento | Precio | Importe |
|---|---|---|---|---|---|
| OGENO01.0050 | h | Oficial 1ª vidriería | 1.150 | 18.07 | 20.78 |
| PSGG08U123311042 | m² | Doble acristalamiento, templado SGG CLIMALIT PLUS SECURIT COOL-LITE SKN 144 II neutro alta selectividad 6/12/6 mm (material) | 1.006 | 150.06 | 150.96 |
| PGENP14.0467 | m | Sellado con silicona neutra | 7.000 | 0.98 | 6.86 |
| PSGG04 | u | Pequeño material | 1.500 | 1.25 | 1.88 |
| %CO | % | Costes indirectos | 3 % | 180.48 | 5.41 |
|  |  | Total |  |  | 185.89 |

**USGG08P123311043** m² SGG CLIMALIT PLUS SECURIT COOL-LITE SKN 154 II neutro alta selectividad 6/12/4 (50/28)
Precio: 176.9
Doble acristalamiento SGG CLIMALIT PLUS, formado por un vidrio flotado templado incoloro SGG SECURIT de 6mm., clasificado 1C2 según UNE-EN 12600, con capa magnetrónica de control solar y baja emisividad SGG COOL-LITE SKN 154 II (54/33) en cara 2 y un vidrio flotado incoloro SGG PLANICLEAR de 4mm,cámara de aire deshidratado de 12mm de espesor con perfil separador de aluminio y doble sellado perimetral, con U=1,6 W/m²K y RW (C; Ctr)=33 (-1;-4), fijación sobre carpintería con acuñado mediante calzos de apoyo perimetrales y laterales y sellado en frío con silicona neutra, incluso cortes de vidrio y colocación de junquillos, según NTE-FVP-8

| Código | Ud | Descripción | Rendimiento | Precio | Importe |
|---|---|---|---|---|---|
| OGENO01.0050 | h | Oficial 1ª vidriería | 1.150 | 18.07 | 20.78 |
| PSGG08U123311043 | m² | Doble acristalamiento, templado SGG CLIMALIT PLUS SECURIT COOL-LITE SKN 154 II neutro alta selectividad 6/12/4 mm (material) | 1.006 | 141.38 | 142.23 |
| PGENP14.0467 | m | Sellado con silicona neutra | 7.000 | 0.98 | 6.86 |
| PSGG04 | u | Pequeño material | 1.500 | 1.25 | 1.88 |
| %CO | % | Costes indirectos | 3 % | 171.75 | 5.15 |
|  |  | Total |  |  | 176.9 |

**USGG08P123311044** m² SGG CLIMALIT PLUS SECURIT COOL-LITE SKN 154 II neutro alta selectividad 6/12/6 (50/28)
Precio: 185.89
Doble acristalamiento SGG CLIMALIT PLUS, formado por un vidrio flotado templado incoloro SGG SECURIT de 6mm., clasificado 1C2 según UNE-EN 12600, con capa magnetrónica de control solar y baja emisividad SGG COOL-LITE SKN 154 II (54/33) en cara 2 y un vidrio flotado incoloro SGG PLANICLEAR de 6mm,cámara de aire deshidratado de 12mm de espesor con perfil separador de aluminio y doble sellado perimetral, con U=1,6 W/m²K y RW (C; Ctr)=31 (-1;-4)(valor estimado), fijación sobre carpintería con acuñado mediante calzos de apoyo perimetrales y laterales y sellado en frío con silicona neutra, incluso cortes de vidrio y colocación de junquillos, según NTE-FVP-8

| Código | Ud | Descripción | Rendimiento | Precio | Importe |
|---|---|---|---|---|---|
| OGENO01.0050 | h | Oficial 1ª vidriería | 1.150 | 18.07 | 20.78 |
| PSGG08U123311044 | m² | Doble acristalamiento, templado SGG CLIMALIT PLUS SECURIT COOL-LITE SKN 154 II neutro alta selectividad 6/12/6 mm (material) | 1.006 | 150.06 | 150.96 |
| PGENP14.0467 | m | Sellado con silicona neutra | 7.000 | 0.98 | 6.86 |
| PSGG04 | u | Pequeño material | 1.500 | 1.25 | 1.88 |
| %CO | % | Costes indirectos | 3 % | 180.48 | 5.41 |
|  |  | Total |  |  | 185.89 |

**USGG08P123311017** m² SGG CLIMALIT PLUS SECURIT COOL-LITE SKN 165 II neutro alta selectividad 6/12/4 (60/34)
Precio: 176.9
Doble acristalamiento SGG CLIMALIT PLUS, formado por un vidrio flotado templado incoloro SGG SECURIT de 6mm., clasificado 1C2 según UNE-EN 12600, con capa magnetrónica de control solar y baja emisividad SGG COOL-LITE SKN 165 II (65/39) en cara 2 y un vidrio flotado incoloro SGG PLANICLEAR de 4mm,cámara de aire deshidratado de 12mm de espesor con perfil separador de aluminio y doble sellado perimetral, con U=1,6 W/m²K y RW (C; Ctr)=34 (-1;-5), fijación sobre carpintería con acuñado mediante calzos de apoyo perimetrales y laterales y sellado en frío con silicona neutra, incluso cortes de vidrio y colocación de junquillos, según NTE-FVP-8

| Código | Ud | Descripción | Rendimiento | Precio | Importe |
|---|---|---|---|---|---|
| OGENO01.0050 | h | Oficial 1ª vidriería | 1.150 | 18.07 | 20.78 |
| PSGG08U123311017 | m² | Doble acristalamiento, templado SGG CLIMALIT PLUS SECURIT COOL-LITE SKN 165 II neutro alta selectividad 6/12/4 mm (material; 13/10/2008) | 1.006 | 141.38 | 142.23 |
| PGENP14.0467 | m | Sellado con silicona neutra | 7.000 | 0.98 | 6.86 |
| PSGG04 | u | Pequeño material | 1.500 | 1.25 | 1.88 |
| %CO | % | Costes indirectos | 3 % | 171.75 | 5.15 |
|  |  | Total |  |  | 176.9 |

**USGG08P123311018** m² SGG CLIMALIT PLUS SECURIT COOL-LITE SKN 165 II neutro alta selectividad 6/12/6 (59/34)
Precio: 185.89
Doble acristalamiento SGG CLIMALIT PLUS, formado por un vidrio flotado templado incoloro SGG SECURIT de 6mm., clasificado 1C2 según UNE-EN 12600, con capa magnetrónica de control solar y baja emisividad SGG COOL-LITE SKN 165 II (65/39) en cara 2 y un vidrio flotado incoloro SGG PLANICLEAR de 6mm,cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U123311018 | m² | Doble acristalamiento, templado SGG CLIMALIT PLUS SECURIT COOL-LITE SKN 165 II neutro alta selectividad 6/12/6 mm (material; 13/10/2008) | 1.006 | 150.06 | 150.96 |
| PGENP14.0467 | m | Sellado con silicona neutra | 7.000 | 0.98 | 6.86 |
| PSGG04 | u | Pequeño material | 1.500 | 1.25 | 1.88 |
| %CO | % | Costes indirectos | 3 % | 180.48 | 5.41 |
|  |  | Total |  |  | 185.89 |

**USGG08P123311023** m² SGG CLIMALIT PLUS SECURIT COOL-LITE SKN 174 II neutro alta selectividad 6/12/4 (68/41)
Precio: 176.9
Doble acristalamiento SGG CLIMALIT PLUS, formado por un vidrio flotado templado incoloro SGG SECURIT de 6mm., clasificado 1C2 según UNE-EN 12600, con capa magnetrónica de control solar y baja emisividad SGG COOL-LITE SKN 174 II (74/47) en cara 2 y un vidrio flotado incoloro SGG PLANICLEAR de 4mm,cámara de aire deshidratado de 12mm de espesor con perfil separador de aluminio y doble sellado perimetral, con U=1,6 W/m²K y RW (C; Ctr)=34 (-1;-5), fijación sobre carpintería con acuñado mediante calzos de apoyo perimetrales y laterales y sellado en frío con silicona neutra, incluso cortes de vidrio y colocación de junquillos, según NTE-FVP-8

| Código | Ud | Descripción | Rendimiento | Precio | Importe |
|---|---|---|---|---|---|
| OGENO01.0050 | h | Oficial 1ª vidriería | 1.150 | 18.07 | 20.78 |
| PSGG08U123311023 | m² | Doble acristalamiento, templado SGG CLIMALIT PLUS SECURIT COOL-LITE SKN 174 II neutro alta selectividad 6/12/4 mm (material; 13/10/2008) | 1.006 | 141.38 | 142.23 |
| PGENP14.0467 | m | Sellado con silicona neutra | 7.000 | 0.98 | 6.86 |
| PSGG04 | u | Pequeño material | 1.500 | 1.25 | 1.88 |
| %CO | % | Costes indirectos | 3 % | 171.75 | 5.15 |
|  |  | Total |  |  | 176.9 |

**USGG08P123311024** m² SGG CLIMALIT PLUS SECURIT COOL-LITE SKN 174 II neutro alta selectividad 6/12/6 (67/41)
Precio: 185.89
Doble acristalamiento SGG CLIMALIT PLUS, formado por un vidrio flotado templado incoloro SGG SECURIT de 6mm., clasificado 1C2 según UNE-EN 12600, con capa magnetrónica de control solar y baja emisividad SGG COOL-LITE SKN 174 II (74/47) en cara 2 y un vidrio flotado incoloro SGG PLANICLEAR de 6mm,cámara de aire deshidratado de 12mm de espesor con perfil separador de aluminio y doble sellado perimetral, con U=1,6 W/m²K y RW (C; Ctr)=31 (-1;-4), fijación sobre carpintería con acuñado mediante calzos de apoyo perimetrales y laterales y sellado en frío con silicona neutra, incluso cortes de vidrio y colocación de junquillos, según NTE-FVP-8

| Código | Ud | Descripción | Rendimiento | Precio | Importe |
|---|---|---|---|---|---|
| OGENO01.0050 | h | Oficial 1ª vidriería | 1.150 | 18.07 | 20.78 |
| PSGG08U123311024 | m² | Doble acristalamiento, templado SGG CLIMALIT PLUS SECURIT COOL-LITE SKN 174 II neutro alta selectividad 6/12/6 mm (material; 13/10/2008) | 1.006 | 150.06 | 150.96 |
| PGENP14.0467 | m | Sellado con silicona neutra | 7.000 | 0.98 | 6.86 |
| PSGG04 | u | Pequeño material | 1.500 | 1.25 | 1.88 |
| %CO | % | Costes indirectos | 3 % | 180.48 | 5.41 |
|  |  | Total |  |  | 185.89 |

**USGG08P123311023_** m² SGG CLIMALIT PLUS SECURIT COOL-LITE SKN 176 II neutro alta selectividad 6/12/4 (70/38)
Precio: 176.9
Doble acristalamiento SGG CLIMALIT PLUS, formado por un vidrio flotado templado incoloro SGG SECURIT de 6mm., clasificado 1C2 según UNE-EN 12600, con capa magnetrónica de control solar y baja emisividad SGG COOL-LITE SKN 176 II (77/42) en cara 2 y un vidrio flotado incoloro SGG PLANICLEAR de 4mm,cámara de aire deshidratado de 12mm de espesor con perfil separador de aluminio y doble sellado perimetral, con U=1,5 W/m²K y RW (C; Ctr)=34 (-1;-5), fijación sobre carpintería con acuñado mediante calzos de apoyo perimetrales y laterales y sellado en frío con silicona neutra, incluso cortes de vidrio y colocación de junquillos, según NTE-FVP-8

| Código | Ud | Descripción | Rendimiento | Precio | Importe |
|---|---|---|---|---|---|
| OGENO01.0050 | h | Oficial 1ª vidriería | 1.150 | 18.07 | 20.78 |
| PSGG08U123311023_ | m² | Doble acristalamiento, templado SGG CLIMALIT PLUS SECURIT COOL-LITE SKN 176 II neutro alta selectividad 6/12/4 mm (material) | 1.006 | 141.38 | 142.23 |
| PGENP14.0467 | m | Sellado con silicona neutra | 7.000 | 0.98 | 6.86 |
| PSGG04 | u | Pequeño material | 1.500 | 1.25 | 1.88 |
| %CO | % | Costes indirectos | 3 % | 171.75 | 5.15 |
|  |  | Total |  |  | 176.9 |

**USGG08P123311024_** m² SGG CLIMALIT PLUS SECURIT COOL-LITE SKN 176 II neutro alta selectividad 6/12/6 (70/37)
Precio: 185.89
Doble acristalamiento SGG CLIMALIT PLUS, formado por un vidrio flotado templado incoloro SGG SECURIT de 6mm., clasificado 1C2 según UNE-EN 12600, con capa magnetrónica de control solar y baja emisividad SGG COOL-LITE SKN 174 II (77/42) en cara 2 y un vidrio flotado incoloro SGG PLANICLEAR de 6mm,cámara de aire deshidratado de 12mm de espesor con perfil separador de aluminio y doble sellado perimetral, con U=1,5 W/m²K y RW (C; Ctr)=31 (-1;-4), fijación sobre carpintería con acuñado mediante calzos de apoyo perimetrales y laterales y sellado en frío con silicona neutra, incluso cortes de vidrio y colocación de junquillos, según NTE-FVP-8

| Código | Ud | Descripción | Rendimiento | Precio | Importe |
|---|---|---|---|---|---|
| OGENO01.0050 | h | Oficial 1ª vidriería | 1.150 | 18.07 | 20.78 |
| PSGG08U123311024_ | m² | Doble acristalamiento, templado SGG CLIMALIT PLUS SECURIT COOL-LITE SKN 176 II neutro alta selectividad 6/12/6 mm (material) | 1.006 | 150.06 | 150.96 |
| PGENP14.0467 | m | Sellado con silicona neutra | 7.000 | 0.98 | 6.86 |
| PSGG04 | u | Pequeño material | 1.500 | 1.25 | 1.88 |
| %CO | % | Costes indirectos | 3 % | 180.48 | 5.41 |
|  |  | Total |  |  | 185.89 |

**USGG08P12291037_** m² SGG CLIMALIT PLUS COOL-LITE XTREME 60-28 II neutro alta selectividad 6/12/4 (61/29)
Precio: 186.12
Doble acristalamiento SGG CLIMALIT PLUS, formado por un vidrio flotado incoloro templado de 6mm. con capa magnetrónica de control solar y baja emisividad SGG COOL-LITE XTREME 60-28 II (66/33) en cara 2 y un vidrio flotado incoloro SGG PLANICLEAR de 4mm,cámara de aire deshidratado de 12mm de espesor con perfil separador de aluminio y doble sellado perimetral, con U=1,5 W/m²K y RW (C; Ctr)=33 (-1;-4) (dato ensayado), fijación sobre carpintería con acuñado mediante calzos de apoyo perimetrales y laterales y sellado en frío con silicona neutra, incluso cortes de vidrio y colocación de junquillos, según NTE-FVP-8

| Código | Ud | Descripción | Rendimiento | Precio | Importe |
|---|---|---|---|---|---|
| OGENO01.0050 | h | Oficial 1ª vidriería | 1.150 | 18.07 | 20.78 |
| PSGG08U12291037_ | m² | Doble acristalamiento SGG CLIMALIT PLUS COOL-LITE XTREME 60-28 II neutro alta selectividad 6/12/4 mm (material) | 1.006 | 150.28 | 151.18 |
| PGENP14.0467 | m | Sellado con silicona neutra | 7.000 | 0.98 | 6.86 |
| PSGG04 | u | Pequeño material | 1.500 | 1.25 | 1.88 |
| %CO | % | Costes indirectos | 3 % | 180.70 | 5.42 |
|  |  | Total |  |  | 186.12 |

**USGG08P12291038_** m² SGG CLIMALIT PLUS COOL-LITE XTREME 60-28 II neutro alta selectividad 6/12/6 (61/29)
Precio: 193.76
Doble acristalamiento SGG CLIMALIT PLUS, formado por un vidrio flotado incoloro templado de 6mm. con capa magnetrónica de control solar y baja emisividad SGG COOL-LITE XTREME 60-28 II (66/33) en cara 2 y un vidrio flotado incoloro SGG PLANICLEAR de 6mm,cámara de aire deshidratado de 12mm de espesor con perfil separador de aluminio y doble sellado perimetral, con U=1,5 W/m²K y RW (C; Ctr)=30 (-2;-5) (dato calculado según ISO140), fijación sobre carpintería con acuñado mediante calzos de apoyo perimetrales y laterales y sellado en frío con silicona neutra, incluso cortes de vidrio y colocación de junquillos, según NTE-FVP-8

| Código | Ud | Descripción | Rendimiento | Precio | Importe |
|---|---|---|---|---|---|
| OGENO01.0050 | h | Oficial 1ª vidriería | 1.150 | 18.07 | 20.78 |
| PSGG08U12291038_ | m² | Doble acristalamiento SGG CLIMALIT PLUS COOL-LITE XTREME 60-28 II neutro alta selectividad 6/12/6 mm (material) | 1.006 | 157.65 | 158.60 |
| PGENP14.0467 | m | Sellado con silicona neutra | 7.000 | 0.98 | 6.86 |
| PSGG04 | u | Pequeño material | 1.500 | 1.25 | 1.88 |
| %CO | % | Costes indirectos | 3 % | 188.12 | 5.64 |
|  |  | Total |  |  | 193.76 |

###### E16ECWSGG044_ Con capa de control solar y baja emisividad - dorado

**USGG08P12291041_** m² SGG CLIMALIT PLUS COOL-LITE KG Tempered 137 6/12/4
Precio: 162.41
Doble acristalamiento SGG CLIMALIT PLUS, formado por un vidrio templado incoloro de 6mm. con capa magnetrónica de control solar y baja emisividad SGG COOL-LITE KG Tempered 137 en cara 2 y un vidrio flotado incoloro SGG PLANICLEAR de 4mm,cámara de aire deshidratado de 12mm de espesor con perfil separador de aluminio y doble sellado perimetral, con U=1,7 W/m²K y RW (C; Ctr)=32 (-1;-3) (dato calculado según ISO140), fijación sobre carpintería con acuñado mediante calzos de apoyo perimetrales y laterales y sellado en frío con silicona neutra, incluso cortes de vidrio y colocación de junquillos, según NTE-FVP-8

| Código | Ud | Descripción | Rendimiento | Precio | Importe |
|---|---|---|---|---|---|
| OGENO01.0050 | h | Oficial 1ª vidriería | 1.150 | 18.07 | 20.78 |
| PSGG08U12291041_ | m² | Doble acristalamiento SGG CLIMALIT PLUS COOL-LITE KG Tempered 137 6/12/4 mm (material) | 1.006 | 127.4 | 128.16 |
| PGENP14.0467 | m | Sellado con silicona neutra | 7.000 | 0.98 | 6.86 |
| PSGG04 | u | Pequeño material | 1.500 | 1.25 | 1.88 |
| %CO | % | Costes indirectos | 3 % | 157.68 | 4.73 |
|  |  | Total |  |  | 162.41 |

**USGG08P12291042_** m² SGG CLIMALIT PLUS COOL-LITE KG Tempered 137 6/12/6
Precio: 195.58
Doble acristalamiento SGG CLIMALIT PLUS, formado por un vidrio templado incoloro de 6mm. con capa magnetrónica de control solar y baja emisividad SGG COOL-LITE KG Annaeled 137 en cara 2 y un vidrio flotado incoloro SGG PLANICLEAR de 6mm,cámara de aire deshidratado de 12mm de espesor con perfil separador de aluminio y doble sellado perimetral, con U=1,7 W/m²K y RW (C; Ctr)=30 (-2;-5) (dato calculado según ISO140), fijación sobre carpintería con acuñado mediante calzos de apoyo perimetrales y laterales y sellado en frío con silicona neutra, incluso cortes de vidrio y colocación de junquillos, según NTE-FVP-8

| Código | Ud | Descripción | Rendimiento | Precio | Importe |
|---|---|---|---|---|---|
| OGENO01.0050 | h | Oficial 1ª vidriería | 1.150 | 18.07 | 20.78 |
| PSGG08U12291042_ | m² | Doble acristalamiento SGG CLIMALIT PLUS COOL-LITE KG Tempered 137 6/12/6 mm (material) | 1.006 | 159.4 | 160.36 |
| PGENP14.0467 | m | Sellado con silicona neutra | 7.000 | 0.98 | 6.86 |
| PSGG04 | u | Pequeño material | 1.500 | 1.25 | 1.88 |
| %CO | % | Costes indirectos | 3 % | 189.88 | 5.70 |
|  |  | Total |  |  | 195.58 |

###### E16ECWSGG044 Con capa de control solar y baja emisividad - verde

**USGG08P123311025** m² SGG CLIMALIT PLUS SECURIT COOL-LITE KNT 440 verde 6/12/4
Precio: 161.11
Doble acristalamiento SGG CLIMALIT PLUS, formado por un vidrio flotado templado verde SGG SECURIT de 6mm., clasificado 1C2 según UNE-EN 12600, con capa magnetrónica de control solar y baja emisividad SGG COOL-LITE KNT 440 en cara 2 y un vidrio flotado incoloro SGG PLANICLEAR de 4mm,cámara de aire deshidratado de 12mm de espesor con perfil separador de aluminio y doble sellado perimetral, con U=1,8 W/m²K y RW (C; Ctr)=34 (-1;-5), fijación sobre carpintería con acuñado mediante calzos de apoyo perimetrales y laterales y sellado en frío con silicona neutra, incluso cortes de vidrio y colocación de junquillos, según NTE-FVP-8

| Código | Ud | Descripción | Rendimiento | Precio | Importe |
|---|---|---|---|---|---|
| OGENO01.0050 | h | Oficial 1ª vidriería | 1.150 | 18.07 | 20.78 |
| PSGG08U123311025 | m² | Doble acristalamiento, templado SGG CLIMALIT PLUS SECURIT COOL-LITE KNT 440 verde 6/12/4 mm (material; 13/10/2008) | 1.006 | 126.14 | 126.90 |
| PGENP14.0467 | m | Sellado con silicona neutra | 7.000 | 0.98 | 6.86 |
| PSGG04 | u | Pequeño material | 1.500 | 1.25 | 1.88 |
| %CO | % | Costes indirectos | 3 % | 156.42 | 4.69 |
|  |  | Total |  |  | 161.11 |

**USGG08P123311026** m² SGG CLIMALIT PLUS SECURIT COOL-LITE KNT 440 verde 6/12/6
Precio: 170.09
Doble acristalamiento SGG CLIMALIT PLUS, formado por un vidrio flotado templado verde SGG SECURIT de 6mm., clasificado 1C2 según UNE-EN 12600, con capa magnetrónica de control solar y baja emisividad SGG COOL-LITE KNT 440 en cara 2 y un vidrio flotado incoloro SGG PLANICLEAR de 6mm,cámara de aire deshidratado de 12mm de espesor con perfil separador de aluminio y doble sellado perimetral, con U=1,8 W/m²K y RW (C; Ctr)=31 (-1;-4), fijación sobre carpintería con acuñado mediante calzos de apoyo perimetrales y laterales y sellado en frío con silicona neutra, incluso cortes de vidrio y colocación de junquillos, según NTE-FVP-8

| Código | Ud | Descripción | Rendimiento | Precio | Importe |
|---|---|---|---|---|---|
| OGENO01.0050 | h | Oficial 1ª vidriería | 1.150 | 18.07 | 20.78 |
| PSGG08U123311026 | m² | Doble acristalamiento, templado SGG CLIMALIT PLUS SECURIT COOL-LITE KNT 440 verde 6/12/6 mm (material; 13/10/2008) | 1.006 | 134.81 | 135.62 |
| PGENP14.0467 | m | Sellado con silicona neutra | 7.000 | 0.98 | 6.86 |
| PSGG04 | u | Pequeño material | 1.500 | 1.25 | 1.88 |
| %CO | % | Costes indirectos | 3 % | 165.14 | 4.95 |
|  |  | Total |  |  | 170.09 |

**USGG08P123311027** m² SGG CLIMALIT PLUS SECURIT COOL-LITE KNT 455 verde 6/12/4
Precio: 161.11
Doble acristalamiento SGG CLIMALIT PLUS, formado por un vidrio flotado templado verde SGG SECURIT de 6mm., clasificado 1C2 según UNE-EN 12600, con capa magnetrónica de control solar y baja emisividad SGG COOL-LITE KNT 455 en cara 2 y un vidrio flotado incoloro SGG PLANICLEAR de 4mm,cámara de aire deshidratado de 12mm de espesor con perfil separador de aluminio y doble sellado perimetral, con U=1,9 W/m²K y RW (C; Ctr)=34 (-1;-5), fijación sobre carpintería con acuñado mediante calzos de apoyo perimetrales y laterales y sellado en frío con silicona neutra, incluso cortes de vidrio y colocación de junquillos, según NTE-FVP-8

| Código | Ud | Descripción | Rendimiento | Precio | Importe |
|---|---|---|---|---|---|
| OGENO01.0050 | h | Oficial 1ª vidriería | 1.150 | 18.07 | 20.78 |
| PSGG08U123311027 | m² | Doble acristalamiento, templado SGG CLIMALIT PLUS SECURIT COOL-LITE KNT 455 verde 6/12/4 mm (material; 13/10/2008) | 1.006 | 126.14 | 126.90 |
| PGENP14.0467 | m | Sellado con silicona neutra | 7.000 | 0.98 | 6.86 |
| PSGG04 | u | Pequeño material | 1.500 | 1.25 | 1.88 |
| %CO | % | Costes indirectos | 3 % | 156.42 | 4.69 |
|  |  | Total |  |  | 161.11 |

**USGG08P123311028** m² SGG CLIMALIT PLUS SECURIT COOL-LITE KNT 455 verde 6/12/6
Precio: 170.09
Doble acristalamiento SGG CLIMALIT PLUS, formado por un vidrio flotado templado verde SGG SECURIT de 6mm., clasificado 1C2 según UNE-EN 12600, con capa magnetrónica de control solar y baja emisividad SGG COOL-LITE KNT 455 en cara 2 y un vidrio flotado incoloro SGG PLANICLEAR de 6mm,cámara de aire deshidratado de 12mm de espesor con perfil separador de aluminio y doble sellado perimetral, con U=1,9 W/m²K y RW (C; Ctr)=31 (-1;-4), fijación sobre carpintería con acuñado mediante calzos de apoyo perimetrales y laterales y sellado en frío con silicona neutra, incluso cortes de vidrio y colocación de junquillos, según NTE-FVP-8

| Código | Ud | Descripción | Rendimiento | Precio | Importe |
|---|---|---|---|---|---|
| OGENO01.0050 | h | Oficial 1ª vidriería | 1.150 | 18.07 | 20.78 |
| PSGG08U123311028 | m² | Doble acristalamiento, templado SGG CLIMALIT PLUS SECURIT COOL-LITE KNT 455 verde 6/12/6 mm (material; 13/10/2008) | 1.006 | 134.81 | 135.62 |
| PGENP14.0467 | m | Sellado con silicona neutra | 7.000 | 0.98 | 6.86 |
| PSGG04 | u | Pequeño material | 1.500 | 1.25 | 1.88 |
| %CO | % | Costes indirectos | 3 % | 165.14 | 4.95 |
|  |  | Total |  |  | 170.09 |

**USGG08P123311029** m² SGG CLIMALIT PLUS SECURIT COOL-LITE KNT 464 verde 6/12/4
Precio: 161.11
Doble acristalamiento SGG CLIMALIT PLUS, formado por un vidrio flotado templado verde SGG SECURIT de 6mm., clasificado 1C2 según UNE-EN 12600, con capa magnetrónica de control solar y baja emisividad SGG COOL-LITE KNT 464 en cara 2 y un vidrio flotado incoloro SGG PLANICLEAR de 4mm,cámara de aire deshidratado de 12mm de espesor con perfil separador de aluminio y doble sellado perimetral, con U=1,9 W/m²K y RW (C; Ctr)=34 (-1;-5), fijación sobre carpintería con acuñado mediante calzos de apoyo perimetrales y laterales y sellado en frío con silicona neutra, incluso cortes de vidrio y colocación de junquillos, según NTE-FVP-8

| Código | Ud | Descripción | Rendimiento | Precio | Importe |
|---|---|---|---|---|---|
| OGENO01.0050 | h | Oficial 1ª vidriería | 1.150 | 18.07 | 20.78 |
| PSGG08U123311029 | m² | Doble acristalamiento, templado SGG CLIMALIT PLUS SECURIT COOL-LITE KNT 464 verde 6/12/4 mm (material; 13/10/2008) | 1.006 | 126.14 | 126.90 |
| PGENP14.0467 | m | Sellado con silicona neutra | 7.000 | 0.98 | 6.86 |
| PSGG04 | u | Pequeño material | 1.500 | 1.25 | 1.88 |
| %CO | % | Costes indirectos | 3 % | 156.42 | 4.69 |
|  |  | Total |  |  | 161.11 |

**USGG08P123311030** m² SGG CLIMALIT PLUS SECURIT COOL-LITE KNT 464 verde 6/12/6
Precio: 170.09
Doble acristalamiento SGG CLIMALIT PLUS, formado por un vidrio flotado templado verde SGG SECURIT de 6mm., clasificado 1C2 según UNE-EN 12600, con capa magnetrónica de control solar y baja emisividad SGG COOL-LITE KNT 464 en cara 2 y un vidrio flotado incoloro SGG PLANICLEAR de 6mm,cámara de aire deshidratado de 12mm de espesor con perfil separador de aluminio y doble sellado perimetral, con U=1,9 W/m²K y RW (C; Ctr)=31 (-1;-4), fijación sobre carpintería con acuñado mediante calzos de apoyo perimetrales y laterales y sellado en frío con silicona neutra, incluso cortes de vidrio y colocación de junquillos, según NTE-FVP-8

| Código | Ud | Descripción | Rendimiento | Precio | Importe |
|---|---|---|---|---|---|
| OGENO01.0050 | h | Oficial 1ª vidriería | 1.150 | 18.07 | 20.78 |
| PSGG08U123311030 | m² | Doble acristalamiento, templado SGG CLIMALIT PLUS SECURIT COOL-LITE KNT 464 verde 6/12/6 mm (material; 13/10/2008) | 1.006 | 134.81 | 135.62 |
| PGENP14.0467 | m | Sellado con silicona neutra | 7.000 | 0.98 | 6.86 |
| PSGG04 | u | Pequeño material | 1.500 | 1.25 | 1.88 |
| %CO | % | Costes indirectos | 3 % | 165.14 | 4.95 |
|  |  | Total |  |  | 170.09 |

###### E16ECWSGG045 Con capa de control solar y baja emisividad - azul

**USGG08P123311031** m² SGG CLIMALIT PLUS SECURIT COOL-LITE KBT 140 azul 6/12/4
Precio: 170.29
Doble acristalamiento SGG CLIMALIT PLUS, formado por un vidrio flotado templado incoloro SGG SECURIT de 6mm., clasificado 1C2 según UNE-EN 12600, con capa magnetrónica de control solar y baja emisividad SGG COOL-LITE KBT 140 en cara 2 y un vidrio flotado incoloro SGG PLANICLEAR de 4mm,cámara de aire deshidratado de 12mm de espesor con perfil separador de aluminio y doble sellado perimetral, con U=1,8 W/m²K y RW (C; Ctr)=34 (-1;-5), fijación sobre carpintería con acuñado mediante calzos de apoyo perimetrales y laterales y sellado en frío con silicona neutra, incluso cortes de vidrio y colocación de junquillos, según NTE-FVP-8

| Código | Ud | Descripción | Rendimiento | Precio | Importe |
|---|---|---|---|---|---|
| OGENO01.0050 | h | Oficial 1ª vidriería | 1.150 | 18.07 | 20.78 |
| PSGG08U123311031 | m² | Doble acristalamiento, templado SGG CLIMALIT PLUS SECURIT COOL-LITE KBT 140 azul 6/12/4 mm (material; 13/10/2008) | 1.006 | 135 | 135.81 |
| PGENP14.0467 | m | Sellado con silicona neutra | 7.000 | 0.98 | 6.86 |
| PSGG04 | u | Pequeño material | 1.500 | 1.25 | 1.88 |
| %CO | % | Costes indirectos | 3 % | 165.33 | 4.96 |
|  |  | Total |  |  | 170.29 |

**USGG08P123311032** m² SGG CLIMALIT PLUS SECURIT COOL-LITE KBT 140 azul 6/12/6
Precio: 179.27
Doble acristalamiento SGG CLIMALIT PLUS, formado por un vidrio flotado templado incoloro SGG SECURIT de 6mm., clasificado 1C2 según UNE-EN 12600, con capa magnetrónica de control solar y baja emisividad SGG COOL-LITE KBT 140 en cara 2 y un vidrio flotado incoloro SGG PLANICLEAR de 6mm,cámara de aire deshidratado de 12mm de espesor con perfil separador de aluminio y doble sellado perimetral, con U=1,8 W/m²K y RW (C; Ctr)=31 (-1;-4), fijación sobre carpintería con acuñado mediante calzos de apoyo perimetrales y laterales y sellado en frío con silicona neutra, incluso cortes de vidrio y colocación de junquillos, según NTE-FVP-8

| Código | Ud | Descripción | Rendimiento | Precio | Importe |
|---|---|---|---|---|---|
| OGENO01.0050 | h | Oficial 1ª vidriería | 1.150 | 18.07 | 20.78 |
| PSGG08U123311032 | m² | Doble acristalamiento, templado SGG CLIMALIT PLUS SECURIT COOL-LITE KBT 140 azul 6/12/6 mm (material; 13/10/2008) | 1.006 | 143.67 | 144.53 |
| PGENP14.0467 | m | Sellado con silicona neutra | 7.000 | 0.98 | 6.86 |
| PSGG04 | u | Pequeño material | 1.500 | 1.25 | 1.88 |
| %CO | % | Costes indirectos | 3 % | 174.05 | 5.22 |
|  |  | Total |  |  | 179.27 |

###### E16ECWSGG046 Con capa de control solar y baja emisividad - verde azulado

**USGG08P123311033** m² SGG CLIMALIT PLUS SECURIT COOL-LITE KBT 440 verde azulado 6/12/4
Precio: 185.83
Doble acristalamiento SGG CLIMALIT PLUS, formado por un vidrio flotado templado verde SGG SECURIT de 6mm., clasificado 1C2 según UNE-EN 12600, con capa magnetrónica de control solar y baja emisividad SGG COOL-LITE KBT 440 en cara 2 y un vidrio flotado incoloro SGG PLANICLEAR de 4mm,cámara de aire deshidratado de 12mm de espesor con perfil separador de aluminio y doble sellado perimetral, con U=1,9 W/m²K y RW (C; Ctr)=34 (-1;-5), fijación sobre carpintería con acuñado mediante calzos de apoyo perimetrales y laterales y sellado en frío con silicona neutra, incluso cortes de vidrio y colocación de junquillos, según NTE-FVP-8

| Código | Ud | Descripción | Rendimiento | Precio | Importe |
|---|---|---|---|---|---|
| OGENO01.0050 | h | Oficial 1ª vidriería | 1.150 | 18.07 | 20.78 |
| PSGG08U123311033 | m² | Doble acristalamiento, templado SGG CLIMALIT PLUS SECURIT COOL-LITE KBT 440 verde azulado 6/12/4 mm (material; 13/10/2008) | 1.006 | 150 | 150.90 |
| PGENP14.0467 | m | Sellado con silicona neutra | 7.000 | 0.98 | 6.86 |
| PSGG04 | u | Pequeño material | 1.500 | 1.25 | 1.88 |
| %CO | % | Costes indirectos | 3 % | 180.42 | 5.41 |
|  |  | Total |  |  | 185.83 |

**USGG08P123311034** m² SGG CLIMALIT PLUS SECURIT COOL-LITE KBT 440 verde azulado 6/12/6
Precio: 194.81
Doble acristalamiento SGG CLIMALIT PLUS, formado por un vidrio flotado templado verde SGG SECURIT de 6mm., clasificado 1C2 según UNE-EN 12600, con capa magnetrónica de control solar y baja emisividad SGG COOL-LITE KBT 440 en cara 2 y un vidrio flotado incoloro SGG PLANICLEAR de 6mm,cámara de aire deshidratado de 12mm de espesor con perfil separador de aluminio y doble sellado perimetral, con U=1,9 W/m²K y RW (C; Ctr)=31 (-1;-4), fijación sobre carpintería con acuñado mediante calzos de apoyo perimetrales y laterales y sellado en frío con silicona neutra, incluso cortes de vidrio y colocación de junquillos, según NTE-FVP-8

| Código | Ud | Descripción | Rendimiento | Precio | Importe |
|---|---|---|---|---|---|
| OGENO01.0050 | h | Oficial 1ª vidriería | 1.150 | 18.07 | 20.78 |
| PSGG08U123311034 | m² | Doble acristalamiento, templado SGG CLIMALIT PLUS SECURIT COOL-LITE KBT 440 verde azulado 6/12/6 mm (material; 13/10/2008) | 1.006 | 158.67 | 159.62 |
| PGENP14.0467 | m | Sellado con silicona neutra | 7.000 | 0.98 | 6.86 |
| PSGG04 | u | Pequeño material | 1.500 | 1.25 | 1.88 |
| %CO | % | Costes indirectos | 3 % | 189.14 | 5.67 |
|  |  | Total |  |  | 194.81 |

##### E16ECWSGG05 C/capa de control solar y baja emisividad y laminar interior

###### E16ECWSGG051 C/capa de control solar y baja emisividad y laminar interior - neutro

**USGG08P123312001** m² SGG CLIMALIT PLUS SECURIT COOL-LITE KNT 140 neutro 6/12/4+4
Precio: 200.84
Doble acristalamiento SGG CLIMALIT PLUS, formado por un vidrio flotado templado incoloro SGG SECURIT de 6mm., clasificado 1C2 segun UNE-EN 12600, con capa magnetrónica de control solar y baja emisividad SGG COOL-LITE KNT 140 en cara 2 y un vidrio laminado incoloro SGG STADIP 4+4 de 8mm., clasificado 2B2 según UNE-EN 12600, cámara de aire deshidratado de 12mm de espesor con perfil separador de aluminio y doble sellado perimetral, con U=1,8 W/m²K y RW (C; Ctr)=38 (-1;-4), fijación sobre carpintería con acuñado mediante calzos de apoyo perimetrales y laterales y sellado en frío con silicona neutra, incluso cortes de vidrio y colocación de junquillos, según NTE-FVP-8

| Código | Ud | Descripción | Rendimiento | Precio | Importe |
|---|---|---|---|---|---|
| OGENO01.0050 | h | Oficial 1ª vidriería | 1.150 | 18.07 | 20.78 |
| PSGG08U123312001 | m² | Doble acristalamiento, templado SGG CLIMALIT PLUS SECURIT COOL-LITE KNT 140 neutro 6/12/4+4 mm (material; 13/10/2008) | 1.006 | 164.48 | 165.47 |
| PGENP14.0467 | m | Sellado con silicona neutra | 7.000 | 0.98 | 6.86 |
| PSGG04 | u | Pequeño material | 1.500 | 1.25 | 1.88 |
| %CO | % | Costes indirectos | 3 % | 194.99 | 5.85 |
|  |  | Total |  |  | 200.84 |

**USGG08P123312002** m² SGG CLIMALIT PLUS SECURIT COOL-LITE KNT 140 neutro 8/12/4+4
Precio: 236.21
Doble acristalamiento SGG CLIMALIT PLUS, formado por un vidrio flotado templado incoloro SGG SECURIT de 8mm., clasificado 1C2 segun UNE-EN12600, con capa magnetrónica de control solar y baja emisividad SGG COOL-LITE KNT 140 en cara 2 y un vidrio laminado incoloro SGG STADIP 4+4 de 8mm., clasificado 2B2 según UNE-EN 12600, cámara de aire deshidratado de 12mm de espesor con perfil separador de aluminio y doble sellado perimetral, con U=1,8 W/m²K y RW (C; Ctr)=40 (-1;-5), fijación sobre carpintería con acuñado mediante calzos de apoyo perimetrales y laterales y sellado en frío con silicona neutra, incluso cortes de vidrio y colocación de junquillos, según NTE-FVP-8

| Código | Ud | Descripción | Rendimiento | Precio | Importe |
|---|---|---|---|---|---|
| OGENO01.0050 | h | Oficial 1ª vidriería | 1.150 | 18.07 | 20.78 |
| PSGG08U123312002 | m² | Doble acristalamiento, templado SGG CLIMALIT PLUS SECURIT COOL-LITE KNT 140 neutro 8/12/4+4 mm (material; 13/10/2008) | 1.006 | 198.62 | 199.81 |
| PGENP14.0467 | m | Sellado con silicona neutra | 7.000 | 0.98 | 6.86 |
| PSGG04 | u | Pequeño material | 1.500 | 1.25 | 1.88 |
| %CO | % | Costes indirectos | 3 % | 229.33 | 6.88 |
|  |  | Total |  |  | 236.21 |

**USGG08P123312003** m² SGG CLIMALIT PLUS SECURIT COOL-LITE KNT 155 neutro 6/12/4+4
Precio: 200.84
Doble acristalamiento SGG CLIMALIT PLUS, formado por un vidrio flotado templado incoloro SGG SECURIT de 6mm., clasificado 1C2 segun UNE-EN 12600, con capa magnetrónica de control solar y baja emisividad SGG COOL-LITE KNT 155 en cara 2 y un vidrio laminado incoloro SGG STADIP 4+4 de 8mm., clasificado 2B2 según UNE-EN 12600, cámara de aire deshidratado de 12mm de espesor con perfil separador de aluminio y doble sellado perimetral, con U=1,9 W/m²K y RW (C; Ctr)=38 (-1;-4), fijación sobre carpintería con acuñado mediante calzos de apoyo perimetrales y laterales y sellado en frío con silicona neutra, incluso cortes de vidrio y colocación de junquillos, según NTE-FVP-8

| Código | Ud | Descripción | Rendimiento | Precio | Importe |
|---|---|---|---|---|---|
| OGENO01.0050 | h | Oficial 1ª vidriería | 1.150 | 18.07 | 20.78 |
| PSGG08U123312003 | m² | Doble acristalamiento, templado SGG CLIMALIT PLUS SECURIT COOL-LITE KNT 155 neutro 6/12/4+4 mm (material; 13/10/2008) | 1.006 | 164.48 | 165.47 |
| PGENP14.0467 | m | Sellado con silicona neutra | 7.000 | 0.98 | 6.86 |
| PSGG04 | u | Pequeño material | 1.500 | 1.25 | 1.88 |
| %CO | % | Costes indirectos | 3 % | 194.99 | 5.85 |
|  |  | Total |  |  | 200.84 |

**USGG08P123312004** m² SGG CLIMALIT PLUS SECURIT COOL-LITE KNT 155 neutro 8/12/4+4
Precio: 236.21
Doble acristalamiento SGG CLIMALIT PLUS, formado por un vidrio flotado templado incoloro SGG SECURIT de 8mm., clasificado 1C2 segun UNE-EN12600, con capa magnetrónica de control solar y baja emisividad SGG COOL-LITE KNT 155 en cara 2 y un vidrio laminado incoloro SGG STADIP 4+4 de 8mm., clasificado 2B2 según UNE-EN 12600, cámara de aire deshidratado de 12mm de espesor con perfil separador de aluminio y doble sellado perimetral, con U=1,9 W/m²K y RW (C; Ctr)=40 (-1;-5), fijación sobre carpintería con acuñado mediante calzos de apoyo perimetrales y laterales y sellado en frío con silicona neutra, incluso cortes de vidrio y colocación de junquillos, según NTE-FVP-8

| Código | Ud | Descripción | Rendimiento | Precio | Importe |
|---|---|---|---|---|---|
| OGENO01.0050 | h | Oficial 1ª vidriería | 1.150 | 18.07 | 20.78 |
| PSGG08U123312004 | m² | Doble acristalamiento, templado SGG CLIMALIT PLUS SECURIT COOL-LITE KNT 155 neutro 8/12/4+4 mm (material; 13/10/2008) | 1.006 | 198.62 | 199.81 |
| PGENP14.0467 | m | Sellado con silicona neutra | 7.000 | 0.98 | 6.86 |
| PSGG04 | u | Pequeño material | 1.500 | 1.25 | 1.88 |
| %CO | % | Costes indirectos | 3 % | 229.33 | 6.88 |
|  |  | Total |  |  | 236.21 |

**USGG08P123312005** m² SGG CLIMALIT PLUS SECURIT COOL-LITE KNT 164 neutro 6/12/4+4
Precio: 200.84
Doble acristalamiento SGG CLIMALIT PLUS, formado por un vidrio flotado templado incoloro SGG SECURIT de 6mm., clasificado 1C2 segun UNE-EN 12600, con capa magnetrónica de control solar y baja emisividad SGG COOL-LITE KNT 164 en cara 2 y un vidrio laminado incoloro SGG STADIP 4+4 de 8mm., clasificado 2B2 según UNE-EN 12600, cámara de aire deshidratado de 12mm de espesor con perfil separador de aluminio y doble sellado perimetral, con U=1,9 W/m²K y RW (C; Ctr)=38 (-1;-4), fijación sobre carpintería con acuñado mediante calzos de apoyo perimetrales y laterales y sellado en frío con silicona neutra, incluso cortes de vidrio y colocación de junquillos, según NTE-FVP-8

| Código | Ud | Descripción | Rendimiento | Precio | Importe |
|---|---|---|---|---|---|
| OGENO01.0050 | h | Oficial 1ª vidriería | 1.150 | 18.07 | 20.78 |
| PSGG08U123312005 | m² | Doble acristalamiento, templado SGG CLIMALIT PLUS SECURIT COOL-LITE KNT 164 neutro 6/12/4+4 mm (material; 13/10/2008) | 1.006 | 164.48 | 165.47 |
| PGENP14.0467 | m | Sellado con silicona neutra | 7.000 | 0.98 | 6.86 |
| PSGG04 | u | Pequeño material | 1.500 | 1.25 | 1.88 |
| %CO | % | Costes indirectos | 3 % | 194.99 | 5.85 |
|  |  | Total |  |  | 200.84 |

**USGG08P123312006** m² SGG CLIMALIT PLUS SECURIT COOL-LITE KNT 164 neutro 8/12/4+4
Precio: 236.21
Doble acristalamiento SGG CLIMALIT PLUS, formado por un vidrio flotado templado incoloro SGG SECURIT de 8mm., clasificado 1C2 segun UNE-EN12600, con capa magnetrónica de control solar y baja emisividad SGG COOL-LITE KNT 164 en cara 2 y un vidrio laminado incoloro SGG STADIP 4+4 de 8mm., clasificado 2B2 según UNE-EN 12600, cámara de aire deshidratado de 12mm de espesor con perfil separador de aluminio y doble sellado perimetral, con U=1,9 W/m²K y RW (C; Ctr)=40 (-1;-5), fijación sobre carpintería con acuñado mediante calzos de apoyo perimetrales y laterales y sellado en frío con silicona neutra, incluso cortes de vidrio y colocación de junquillos, según NTE-FVP-8

| Código | Ud | Descripción | Rendimiento | Precio | Importe |
|---|---|---|---|---|---|
| OGENO01.0050 | h | Oficial 1ª vidriería | 1.150 | 18.07 | 20.78 |
| PSGG08U123312006 | m² | Doble acristalamiento, templado SGG CLIMALIT PLUS SECURIT COOL-LITE KNT 164 neutro 8/12/4+4 mm (material; 13/10/2008) | 1.006 | 198.62 | 199.81 |
| PGENP14.0467 | m | Sellado con silicona neutra | 7.000 | 0.98 | 6.86 |
| PSGG04 | u | Pequeño material | 1.500 | 1.25 | 1.88 |
| %CO | % | Costes indirectos | 3 % | 229.33 | 6.88 |
|  |  | Total |  |  | 236.21 |

###### E16ECWSGG052 C/capa de control solar y baja emisividad y laminar interior - neutro alta selectividad extraclaro

**USGG08P123312039_** m² SGG CLIMALIT PLUS SECURIT COOL-LITE SKN 044 II neutro extraclaro SGG DIAMANT 6/12/4+4 (41/24)
Precio: 306.12
Doble acristalamiento SGG CLIMALIT PLUS, formado por un vidrio flotado templado extraclaro SGG DIAMANT SGG SECURIT DIAMANT de 6mm., clasificado 1C2 segun UNE-EN 12600, con capa magnetrónica de control solar y baja emisividad SGG COOL-LITE SKN 044 II (45/29) en cara 2 y un vidrio laminado extraclaro SGG DIAMANT SGG STADIP DIAMANT 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U123312039_ | m² | Doble acristalamiento, templado SGG CLIMALIT PLUS SECURIT COOL-LITE SKN 044 II neutro extraclaro SGG DIAMANT alta selectividad 6 (material) | 1.006 | 266.08 | 267.68 |
| PGENP14.0467 | m | Sellado con silicona neutra | 7.000 | 0.98 | 6.86 |
| PSGG04 | u | Pequeño material | 1.500 | 1.25 | 1.88 |
| %CO | % | Costes indirectos | 3 % | 297.20 | 8.92 |
|  |  | Total |  |  | 306.12 |

**USGG08P123312040_** m² SGG CLIMALIT PLUS SECURIT COOL-LITE SKN 044 II neutro extraclaro SGG DIAMANT 8/12/4+4 (41/24)
Precio: 337.22
Doble acristalamiento SGG CLIMALIT PLUS, formado por un vidrio flotado templado extraclaro SGG DIAMANT SGG SECURIT DIAMANT de 8mm., clasificado 1C2 segun UNE-EN12600, con capa magnetrónica de control solar y baja emisividad SGG COOL-LITE SKN 044 II (45/29) en cara 2 y un vidrio laminado extraclaro SGG DIAMANT SGG STADIP DIAMANT 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U123312040_ | m² | Doble acristalamiento, templado SGG CLIMALIT PLUS SECURIT COOL-LITE SKN 044 II neutro extraclaro SGG DIAMANT alta selectividad 8 (material) | 1.006 | 296.1 | 297.88 |
| PGENP14.0467 | m | Sellado con silicona neutra | 7.000 | 0.98 | 6.86 |
| PSGG04 | u | Pequeño material | 1.500 | 1.25 | 1.88 |
| %CO | % | Costes indirectos | 3 % | 327.40 | 9.82 |
|  |  | Total |  |  | 337.22 |

**USGG08P123312039** m² SGG CLIMALIT PLUS SECURIT COOL-LITE SKN 054 II neutro extraclaro 6/12/4+4 (52/29)
Precio: 306.12
Doble acristalamiento SGG CLIMALIT PLUS, formado por un vidrio flotado templado extraclaro SGG DIAMANT SGG SECURIT DIAMANT de 6mm., clasificado 1C2 segun UNE-EN 12600, con capa magnetrónica de control solar y baja emisividad SGG COOL-LITE SKN 054 II (57/33) en cara 2 y un vidrio laminado extraclaro SGG DIAMANT SGG STADIP DIAMANT 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U123312039 | m² | Doble acristalamiento, templado SGG CLIMALIT PLUS SECURIT COOL-LITE SKN 054 II neutro extraclaro alta selectividad 6/12/4+4 mm (material) | 1.006 | 266.08 | 267.68 |
| PGENP14.0467 | m | Sellado con silicona neutra | 7.000 | 0.98 | 6.86 |
| PSGG04 | u | Pequeño material | 1.500 | 1.25 | 1.88 |
| %CO | % | Costes indirectos | 3 % | 297.20 | 8.92 |
|  |  | Total |  |  | 306.12 |

**USGG08P123312040** m² SGG CLIMALIT PLUS SECURIT COOL-LITE SKN 054 II neutro extraclaro 8/12/4+4 (52/29)
Precio: 337.22
Doble acristalamiento SGG CLIMALIT PLUS, formado por un vidrio flotado templado extraclaro SGG DIAMANT SGG SECURIT DIAMANT de 8mm., clasificado 1C2 segun UNE-EN12600, con capa magnetrónica de control solar y baja emisividad SGG COOL-LITE SKN 054 II (57/33) en cara 2 y un vidrio laminado extraclaro SGG DIAMANT SGG STADIP DIAMANT 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U123312040 | m² | Doble acristalamiento, templado SGG CLIMALIT PLUS SECURIT COOL-LITE SKN 054 II neutro extraclaro alta selectividad 8/12/4+4 mm (material) | 1.006 | 296.1 | 297.88 |
| PGENP14.0467 | m | Sellado con silicona neutra | 7.000 | 0.98 | 6.86 |
| PSGG04 | u | Pequeño material | 1.500 | 1.25 | 1.88 |
| %CO | % | Costes indirectos | 3 % | 327.40 | 9.82 |
|  |  | Total |  |  | 337.22 |

**USGG08P123312041** m² SGG CLIMALIT PLUS SECURIT COOL-LITE SKN 065 II neutro extraclaro 6/12/4+4 (63/35)
Precio: 306.12
Doble acristalamiento SGG CLIMALIT PLUS, formado por un vidrio flotado templado extraclaro SGG DIAMANT SGG SECURIT DIAMANT de 6mm., clasificado 1C2 segun UNE-EN 12600, con capa magnetrónica de control solar y baja emisividad SGG COOL-LITE SKN 065 II (68/40) en cara 2 y un vidrio laminado extraclaro SGG DIAMANT SGG STADIP DIAMANT 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U123312041 | m² | Doble acristalamiento, templado SGG CLIMALIT PLUS SECURIT COOL-LITE SKN 065 II neutro extraclaro alta selectividad 6/12/4+4 mm (material) | 1.006 | 266.08 | 267.68 |
| PGENP14.0467 | m | Sellado con silicona neutra | 7.000 | 0.98 | 6.86 |
| PSGG04 | u | Pequeño material | 1.500 | 1.25 | 1.88 |
| %CO | % | Costes indirectos | 3 % | 297.20 | 8.92 |
|  |  | Total |  |  | 306.12 |

**USGG08P123312042** m² SGG CLIMALIT PLUS SECURIT COOL-LITE SKN 065 II neutro extraclaro 8/12/4+4 (62/35)
Precio: 337.22
Doble acristalamiento SGG CLIMALIT PLUS, formado por un vidrio flotado templado extraclaro SGG DIAMANT SGG SECURIT DIAMANT de 8mm., clasificado 1C2 segun UNE-EN12600, con capa magnetrónica de control solar y baja emisividad SGG COOL-LITE SKN 065 II (68/40) en cara 2 y un vidrio laminado extraclaro SGG DIAMANT SGG STADIP DIAMANT 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U123312042 | m² | Doble acristalamiento, templado SGG CLIMALIT PLUS SECURIT COOL-LITE SKN 065 II neutro extraclaro alta selectividad 8/12/4+4 mm (material) | 1.006 | 296.1 | 297.88 |
| PGENP14.0467 | m | Sellado con silicona neutra | 7.000 | 0.98 | 6.86 |
| PSGG04 | u | Pequeño material | 1.500 | 1.25 | 1.88 |
| %CO | % | Costes indirectos | 3 % | 327.40 | 9.82 |
|  |  | Total |  |  | 337.22 |

**USGG08P123312041_** m² SGG CLIMALIT PLUS SECURIT COOL-LITE SKN 074 II neutro extraclaro SGG DIAMANT 6/12/4+4 (70/42)
Precio: 306.12
Doble acristalamiento SGG CLIMALIT PLUS, formado por un vidrio flotado templado extraclaro SGG DIAMANT SGG SECURIT DIAMANT de 6mm., clasificado 1C2 segun UNE-EN 12600, con capa magnetrónica de control solar y baja emisividad SGG COOL-LITE SKN 074 II (77/47) en cara 2 y un vidrio laminado extraclaro SGG DIAMANT SGG STADIP DIAMANT 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U123312041_ | m² | Doble acristalamiento, templado SGG CLIMALIT PLUS SECURIT COOL-LITE SKN 074 II neutro extraclaro SGG DIAMANT alta selectividad 6 (material) | 1.006 | 266.08 | 267.68 |
| PGENP14.0467 | m | Sellado con silicona neutra | 7.000 | 0.98 | 6.86 |
| PSGG04 | u | Pequeño material | 1.500 | 1.25 | 1.88 |
| %CO | % | Costes indirectos | 3 % | 297.20 | 8.92 |
|  |  | Total |  |  | 306.12 |

**USGG08P123312042_** m² SGG CLIMALIT PLUS SECURIT COOL-LITE SKN 074 II neutro extraclaro SGG DIAMANT 8/12/4+4 (69/42)
Precio: 337.22
Doble acristalamiento SGG CLIMALIT PLUS, formado por un vidrio flotado templado extraclaro SGG DIAMANT SGG SECURIT DIAMANT de 8mm., clasificado 1C2 segun UNE-EN12600, con capa magnetrónica de control solar y baja emisividad SGG COOL-LITE SKN 074 II (76/47) en cara 2 y un vidrio laminado extraclaro SGG DIAMANT SGG STADIP DIAMANT 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U123312042_ | m² | Doble acristalamiento, templado SGG CLIMALIT PLUS SECURIT COOL-LITE SKN 074 II neutro extraclaro SGG DIAMANT alta selectividad 8 (material) | 1.006 | 296.1 | 297.88 |
| PGENP14.0467 | m | Sellado con silicona neutra | 7.000 | 0.98 | 6.86 |
| PSGG04 | u | Pequeño material | 1.500 | 1.25 | 1.88 |
| %CO | % | Costes indirectos | 3 % | 327.40 | 9.82 |
|  |  | Total |  |  | 337.22 |

**USGG08P123312041_1** m² SGG CLIMALIT PLUS SECURIT COOL-LITE SKN 076 II neutro extraclaro SGG DIAMANT 6/12/4+4 (71/38)
Precio: 306.12
Doble acristalamiento SGG CLIMALIT PLUS, formado por un vidrio flotado templado extraclaro SGG DIAMANT SGG SECURIT DIAMANT de 6mm., clasificado 1C2 segun UNE-EN 12600, con capa magnetrónica de control solar y baja emisividad SGG COOL-LITE SKN 076 II (77/43) en cara 2 y un vidrio laminado extraclaro SGG DIAMANT SGG STADIP DIAMANT 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U123312041_1 | m² | Doble acristalamiento, templado SGG CLIMALIT PLUS SECURIT COOL-LITE SKN 076 II neutro extraclaro SGG DIAMANT alta selectividad 6 (material) | 1.006 | 266.08 | 267.68 |
| PGENP14.0467 | m | Sellado con silicona neutra | 7.000 | 0.98 | 6.86 |
| PSGG04 | u | Pequeño material | 1.500 | 1.25 | 1.88 |
| %CO | % | Costes indirectos | 3 % | 297.20 | 8.92 |
|  |  | Total |  |  | 306.12 |

**USGG08P123312042_1** m² SGG CLIMALIT PLUS SECURIT COOL-LITE SKN 076 II neutro extraclaro SGG DIAMANT 8/12/4+4 (70/38)
Precio: 337.22
Doble acristalamiento SGG CLIMALIT PLUS, formado por un vidrio flotado templado extraclaro SGG DIAMANT SGG SECURIT DIAMANT de 8mm., clasificado 1C2 segun UNE-EN12600, con capa magnetrónica de control solar y baja emisividad SGG COOL-LITE SKN 076 II (77/43) en cara 2 y un vidrio laminado extraclaro SGG DIAMANT SGG STADIP DIAMANT 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U123312042_1 | m² | Doble acristalamiento, templado SGG CLIMALIT PLUS SECURIT COOL-LITE SKN 076 II neutro extraclaro SGG DIAMANT alta selectividad 8 (material) | 1.006 | 296.1 | 297.88 |
| PGENP14.0467 | m | Sellado con silicona neutra | 7.000 | 0.98 | 6.86 |
| PSGG04 | u | Pequeño material | 1.500 | 1.25 | 1.88 |
| %CO | % | Costes indirectos | 3 % | 327.40 | 9.82 |
|  |  | Total |  |  | 337.22 |

**USGG08P123312041_2** m² SGG CLIMALIT PLUS SECURIT COOL-LITE XTREME 60-28 II neutro extraclaro SGG DIAMANT 6/12/4+4 (62/29)
Precio: 306.12
Doble acristalamiento SGG CLIMALIT PLUS, formado por un vidrio flotado templado extraclaro SGG DIAMANT SGG SECURIT DIAMANT de 6mm., clasificado 1C2 segun UNE-EN 12600, con capa magnetrónica de control solar y baja emisividad SGG COOL-LITE XTREME 60-28 II (67/32) en cara 2 y un vidrio laminado extraclaro SGG DIAMANT SGG STADIP DIAMANT 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U123312041_2 | m² | Doble acristalamiento, templado SGG CLIMALIT PLUS SECURIT COOL-LITE XTREME 60-28 II neutro extraclaro SGG DIAMANT alta selectivi (material) | 1.006 | 266.08 | 267.68 |
| PGENP14.0467 | m | Sellado con silicona neutra | 7.000 | 0.98 | 6.86 |
| PSGG04 | u | Pequeño material | 1.500 | 1.25 | 1.88 |
| %CO | % | Costes indirectos | 3 % | 297.20 | 8.92 |
|  |  | Total |  |  | 306.12 |

**USGG08P123312042_2** m² SGG CLIMALIT PLUS SECURIT COOL-LITE XTREME 60-28 II neutro extraclaro SGG DIAMANT 8/12/4+4 (61/29)
Precio: 337.22
Doble acristalamiento SGG CLIMALIT PLUS, formado por un vidrio flotado templado extraclaro SGG DIAMANT SGG SECURIT DIAMANT de 8mm., clasificado 1C2 segun UNE-EN12600, con capa magnetrónica de control solar y baja emisividad SGG COOL-LITE XTREME 60-28 II (67/32) en cara 2 y un vidrio laminado extraclaro SGG DIAMANT SGG STADIP DIAMANT 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U123312042_2 | m² | Doble acristalamiento, templado SGG CLIMALIT PLUS SECURIT COOL-LITE XTREME 60-28 II neutro extraclaro SGG DIAMANT alta selectivi (material) | 1.006 | 296.1 | 297.88 |
| PGENP14.0467 | m | Sellado con silicona neutra | 7.000 | 0.98 | 6.86 |
| PSGG04 | u | Pequeño material | 1.500 | 1.25 | 1.88 |
| %CO | % | Costes indirectos | 3 % | 327.40 | 9.82 |
|  |  | Total |  |  | 337.22 |

###### E16ECWSGG053 C/capa de control solar y baja emisividad y laminar interior - neutro alta selectividad

**USGG08P123312043** m² SGG CLIMALIT PLUS SECURIT COOL-LITE SKN 144 II neutro alta selectividad 6/12/4+4
Precio: 212.36
Doble acristalamiento SGG CLIMALIT PLUS, formado por un vidrio flotado templado incoloro SGG SECURIT de 6mm., clasificado 1C2 segun UNE-EN 12600, con capa magnetrónica de control solar y baja emisividad SGG COOL-LITE SKN 144 II (54/33) en cara 2 y un vidrio laminado incoloro SGG STADIP 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U123312043 | m² | Doble acristalamiento, templado SGG CLIMALIT PLUS SECURIT COOL-LITE SKN 144 II neutro alta selectividad 6/12/4+4 mm (material) | 1.006 | 175.6 | 176.65 |
| PGENP14.0467 | m | Sellado con silicona neutra | 7.000 | 0.98 | 6.86 |
| PSGG04 | u | Pequeño material | 1.500 | 1.25 | 1.88 |
| %CO | % | Costes indirectos | 3 % | 206.17 | 6.19 |
|  |  | Total |  |  | 212.36 |

**USGG08P123312044** m² SGG CLIMALIT PLUS SECURIT COOL-LITE SKN 144 II neutro alta selectividad 8/12/4+4
Precio: 242.45
Doble acristalamiento SGG CLIMALIT PLUS, formado por un vidrio flotado templado incoloro SGG SECURIT de 8mm., clasificado 1C2 segun UNE-EN12600, con capa magnetrónica de control solar y baja emisividad SGG COOL-LITE SKN 144 II (55/33) en cara 2 y un vidrio laminado incoloro SGG STADIP 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U123312044 | m² | Doble acristalamiento, templado SGG CLIMALIT PLUS SECURIT COOL-LITE SKN 144 II neutro alta selectividad 8/12/4+4 mm (material) | 1.006 | 204.64 | 205.87 |
| PGENP14.0467 | m | Sellado con silicona neutra | 7.000 | 0.98 | 6.86 |
| PSGG04 | u | Pequeño material | 1.500 | 1.25 | 1.88 |
| %CO | % | Costes indirectos | 3 % | 235.39 | 7.06 |
|  |  | Total |  |  | 242.45 |

**USGG08P123312045** m² SGG CLIMALIT PLUS SECURIT COOL-LITE SKN 154 II neutro alta selectividad 6/12/4+4
Precio: 212.36
Doble acristalamiento SGG CLIMALIT PLUS, formado por un vidrio flotado templado incoloro SGG SECURIT de 6mm., clasificado 1C2 segun UNE-EN 12600, con capa magnetrónica de control solar y baja emisividad SGG COOL-LITE SKN 154 II (54/33) en cara 2 y un vidrio laminado incoloro SGG STADIP 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U123312045 | m² | Doble acristalamiento, templado SGG CLIMALIT PLUS SECURIT COOL-LITE SKN 154 II neutro alta selectividad 6/12/4+4 mm (material) | 1.006 | 175.6 | 176.65 |
| PGENP14.0467 | m | Sellado con silicona neutra | 7.000 | 0.98 | 6.86 |
| PSGG04 | u | Pequeño material | 1.500 | 1.25 | 1.88 |
| %CO | % | Costes indirectos | 3 % | 206.17 | 6.19 |
|  |  | Total |  |  | 212.36 |

**USGG08P123312046** m² SGG CLIMALIT PLUS SECURIT COOL-LITE SKN 154 II neutro alta selectividad 8/12/4+4
Precio: 242.45
Doble acristalamiento SGG CLIMALIT PLUS, formado por un vidrio flotado templado incoloro SGG SECURIT de 8mm., clasificado 1C2 segun UNE-EN12600, con capa magnetrónica de control solar y baja emisividad SGG COOL-LITE SKN 154 II (55/33) en cara 2 y un vidrio laminado incoloro SGG STADIP 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U123312046 | m² | Doble acristalamiento, templado SGG CLIMALIT PLUS SECURIT COOL-LITE SKN 154 II neutro alta selectividad 8/12/4+4 mm (material) | 1.006 | 204.64 | 205.87 |
| PGENP14.0467 | m | Sellado con silicona neutra | 7.000 | 0.98 | 6.86 |
| PSGG04 | u | Pequeño material | 1.500 | 1.25 | 1.88 |
| %CO | % | Costes indirectos | 3 % | 235.39 | 7.06 |
|  |  | Total |  |  | 242.45 |

**USGG08P123312017** m² SGG CLIMALIT PLUS SECURIT COOL-LITE SKN 165 II neutro alta selectividad 6/12/4+4
Precio: 212.36
Doble acristalamiento SGG CLIMALIT PLUS, formado por un vidrio flotado templado incoloro SGG SECURIT de 6mm., clasificado 1C2 segun UNE-EN 12600, con capa magnetrónica de control solar y baja emisividad SGG COOL-LITE SKN 165 II (65/39) en cara 2 y un vidrio laminado incoloro SGG STADIP 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U123312017 | m² | Doble acristalamiento, templado SGG CLIMALIT PLUS SECURIT COOL-LITE SKN 165 II neutro alta selectividad 6/12/4+4 mm (material; 13/10/2008) | 1.006 | 175.6 | 176.65 |
| PGENP14.0467 | m | Sellado con silicona neutra | 7.000 | 0.98 | 6.86 |
| PSGG04 | u | Pequeño material | 1.500 | 1.25 | 1.88 |
| %CO | % | Costes indirectos | 3 % | 206.17 | 6.19 |
|  |  | Total |  |  | 212.36 |

**USGG08P123312018** m² SGG CLIMALIT PLUS SECURIT COOL-LITE SKN 165 II neutro alta selectividad 8/12/4+4
Precio: 242.45
Doble acristalamiento SGG CLIMALIT PLUS, formado por un vidrio flotado templado incoloro SGG SECURIT de 8mm., clasificado 1C2 segun UNE-EN12600, con capa magnetrónica de control solar y baja emisividad SGG COOL-LITE SKN 165 II (66/39) en cara 2 y un vidrio laminado incoloro SGG STADIP 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U123312018 | m² | Doble acristalamiento, templado SGG CLIMALIT PLUS SECURIT COOL-LITE SKN 165 II neutro alta selectividad 8/12/4+4 mm (material; 13/10/2008) | 1.006 | 204.64 | 205.87 |
| PGENP14.0467 | m | Sellado con silicona neutra | 7.000 | 0.98 | 6.86 |
| PSGG04 | u | Pequeño material | 1.500 | 1.25 | 1.88 |
| %CO | % | Costes indirectos | 3 % | 235.39 | 7.06 |
|  |  | Total |  |  | 242.45 |

**USGG08P123312023** m² SGG CLIMALIT PLUS SECURIT COOL-LITE SKN 174 II neutro alta selectividad 6/12/4+4
Precio: 212.36
Doble acristalamiento SGG CLIMALIT PLUS, formado por un vidrio flotado templado incoloro SGG SECURIT de 6mm., clasificado 1C2 segun UNE-EN 12600, con capa magnetrónica de control solar y baja emisividad SGG COOL-LITE SKN 174 II (74/47) en cara 2 y un vidrio laminado incoloro SGG STADIP 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U123312023 | m² | Doble acristalamiento, templado SGG CLIMALIT PLUS SECURIT COOL-LITE SKN 174 II neutro alta selectividad 6/12/4+4 mm (material; 13/10/2008) | 1.006 | 175.6 | 176.65 |
| PGENP14.0467 | m | Sellado con silicona neutra | 7.000 | 0.98 | 6.86 |
| PSGG04 | u | Pequeño material | 1.500 | 1.25 | 1.88 |
| %CO | % | Costes indirectos | 3 % | 206.17 | 6.19 |
|  |  | Total |  |  | 212.36 |

**USGG08P123312024** m² SGG CLIMALIT PLUS SECURIT COOL-LITE SKN 174 II neutro alta selectividad 8/12/4+4
Precio: 242.45
Doble acristalamiento SGG CLIMALIT PLUS, formado por un vidrio flotado templado incoloro SGG SECURIT de 8mm., clasificado 1C2 segun UNE-EN12600, con capa magnetrónica de control solar y baja emisividad SGG COOL-LITE SKN 174 II (75/46) en cara 2 y un vidrio laminado incoloro SGG STADIP 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U123312024 | m² | Doble acristalamiento, templado SGG CLIMALIT PLUS SECURIT COOL-LITE SKN 174 II neutro alta selectividad 8/12/4+4 mm (material; 13/10/2008) | 1.006 | 204.64 | 205.87 |
| PGENP14.0467 | m | Sellado con silicona neutra | 7.000 | 0.98 | 6.86 |
| PSGG04 | u | Pequeño material | 1.500 | 1.25 | 1.88 |
| %CO | % | Costes indirectos | 3 % | 235.39 | 7.06 |
|  |  | Total |  |  | 242.45 |

**USGG08P123312023_** m² SGG CLIMALIT PLUS SECURIT COOL-LITE SKN 176 II neutro alta selectividad 6/12/4+4
Precio: 212.36
Doble acristalamiento SGG CLIMALIT PLUS, formado por un vidrio flotado templado incoloro SGG SECURIT de 6mm., clasificado 1C2 segun UNE-EN 12600, con capa magnetrónica de control solar y baja emisividad SGG COOL-LITE SKN 176 II (77/42) en cara 2 y un vidrio laminado incoloro SGG STADIP 4+4 de 8mm., clasificado 2B2 según UNE-EN 12600, cámara de aire deshidratado de 12mm de espesor con perfil separador de aluminio y doble sellado perimetral, con U=1,6 W/m²K y RW (C; Ctr)=38 (-1;-4), fijación sobre carpintería con acuñado mediante calzos de apoyo perimetrales y laterales y sellado en frío con silicona neutra, incluso cortes de vidrio y colocación de junquillos, según NTE-FVP-8

| Código | Ud | Descripción | Rendimiento | Precio | Importe |
|---|---|---|---|---|---|
| OGENO01.0050 | h | Oficial 1ª vidriería | 1.150 | 18.07 | 20.78 |
| PSGG08U123312023_ | m² | Doble acristalamiento, templado SGG CLIMALIT PLUS SECURIT COOL-LITE SKN 176 II neutro alta selectividad 6/12/4+4 mm (material) | 1.006 | 175.6 | 176.65 |
| PGENP14.0467 | m | Sellado con silicona neutra | 7.000 | 0.98 | 6.86 |
| PSGG04 | u | Pequeño material | 1.500 | 1.25 | 1.88 |
| %CO | % | Costes indirectos | 3 % | 206.17 | 6.19 |
|  |  | Total |  |  | 212.36 |

**USGG08P123312024_** m² SGG CLIMALIT PLUS SECURIT COOL-LITE SKN 176 II neutro alta selectividad 8/12/4+4
Precio: 242.45
Doble acristalamiento SGG CLIMALIT PLUS, formado por un vidrio flotado templado incoloro SGG SECURIT de 8mm., clasificado 1C2 segun UNE-EN12600, con capa magnetrónica de control solar y baja emisividad SGG COOL-LITE SKN 176 II (76/42) en cara 2 y un vidrio laminado incoloro SGG STADIP 4+4 de 8mm., clasificado 2B2 según UNE-EN 12600, cámara de aire deshidratado de 12mm de espesor con perfil separador de aluminio y doble sellado perimetral, con U=1,6 W/m²K y RW (C; Ctr)=40 (-1;-5), fijación sobre carpintería con acuñado mediante calzos de apoyo perimetrales y laterales y sellado en frío con silicona neutra, incluso cortes de vidrio y colocación de junquillos, según NTE-FVP-8

| Código | Ud | Descripción | Rendimiento | Precio | Importe |
|---|---|---|---|---|---|
| OGENO01.0050 | h | Oficial 1ª vidriería | 1.150 | 18.07 | 20.78 |
| PSGG08U123312024_ | m² | Doble acristalamiento, templado SGG CLIMALIT PLUS SECURIT COOL-LITE SKN 176 II neutro alta selectividad 8/12/4+4 mm (material) | 1.006 | 204.64 | 205.87 |
| PGENP14.0467 | m | Sellado con silicona neutra | 7.000 | 0.98 | 6.86 |
| PSGG04 | u | Pequeño material | 1.500 | 1.25 | 1.88 |
| %CO | % | Costes indirectos | 3 % | 235.39 | 7.06 |
|  |  | Total |  |  | 242.45 |

**USGG08P12292036_** m² SGG CLIMALIT PLUS COOL-LITE XTREME 60-28 II neutro alta selectividad 6/12/4+4 (60/28)
Precio: 228.18
Doble acristalamiento SGG CLIMALIT PLUS, formado por un vidrio flotado incoloro templado de 6mm. con capa magnetrónica de control solar y baja emisividad SGG COOL-LITE EXTREME 59-28 II (67/33) en cara 2 y un vidrio laminado incoloro SGG STADIP 4+4 de 8mm., clasificado 1C1/2B2 según UNE-EN 12600, cámara de aire deshidratado de 12mm de espesor con perfil separador de aluminio y doble sellado perimetral, con U=1,5 W/m²K y RW (C; Ctr)=35 (-2;-5) (dato calculado según ISO140), fijación sobre carpintería con acuñado mediante calzos de apoyo perimetrales y laterales y sellado en frío con silicona neutra, incluso cortes de vidrio y colocación de junquillos, según NTE-FVP-8

| Código | Ud | Descripción | Rendimiento | Precio | Importe |
|---|---|---|---|---|---|
| OGENO01.0050 | h | Oficial 1ª vidriería | 1.150 | 18.07 | 20.78 |
| PSGG08U12292036_ | m² | Doble acristalamiento SGG CLIMALIT PLUS COOL-LITE XTREME 60-28 II neutro alta selectividad 6/12/4+4 mm (material) | 1.006 | 190.86 | 192.01 |
| PGENP14.0467 | m | Sellado con silicona neutra | 7.000 | 0.98 | 6.86 |
| PSGG04 | u | Pequeño material | 1.500 | 1.25 | 1.88 |
| %CO | % | Costes indirectos | 3 % | 221.53 | 6.65 |
|  |  | Total |  |  | 228.18 |

**USGG08P12292038_** m² SGG CLIMALIT PLUS COOL-LITE XTREME 60-28 II neutro alta selectividad 8/12/4+4 (60/28)
Precio: 249.46
Doble acristalamiento SGG CLIMALIT PLUS, formado por un vidrio flotado incoloro templado de 8mm. con capa magnetrónica de control solar y baja emisividad SGG COOL-LITE XTREME 60-28 II (67/33) en cara 2 y un vidrio laminado incoloro SGG STADIP 4+4 de 8mm., clasificado 1C1/2B2 según UNE-EN 12600, cámara de aire deshidratado de 12mm de espesor con perfil separador de aluminio y doble sellado perimetral, con U=1,5 W/m²K y RW (C; Ctr)=33 (-2;-6) (dato calculado según ISO140), fijación sobre carpintería con acuñado mediante calzos de apoyo perimetrales y laterales y sellado en frío con silicona neutra, incluso cortes de vidrio y colocación de junquillos, según NTE-FVP-8

| Código | Ud | Descripción | Rendimiento | Precio | Importe |
|---|---|---|---|---|---|
| OGENO01.0050 | h | Oficial 1ª vidriería | 1.150 | 18.07 | 20.78 |
| PSGG08U12292038_ | m² | Doble acristalamiento SGG CLIMALIT PLUS COOL-LITE XTREME 60-28 II neutro alta selectividad 8/12/4+4 mm (material) | 1.006 | 211.4 | 212.67 |
| PGENP14.0467 | m | Sellado con silicona neutra | 7.000 | 0.98 | 6.86 |
| PSGG04 | u | Pequeño material | 1.500 | 1.25 | 1.88 |
| %CO | % | Costes indirectos | 3 % | 242.19 | 7.27 |
|  |  | Total |  |  | 249.46 |

###### E16ECWSGG054_ C/capa de control solar y baja emisividad y laminar interior - dorado

**USGG08P12292033_** m² SGG CLIMALIT PLUS COOL-LITE KG Tempered 137 6/12/4+4 mm
Precio: 208.5
Doble acristalamiento SGG CLIMALIT PLUS, formado por un vidrio templado incoloro de 6mm. con capa magnetrónica de control solar y baja emisividad SGG COOL-LITE KG Tempered 137 en cara 2 y un vidrio laminado incoloro SGG STADIP 4+4 de 8mm., clasificado 1C1/2B2 según UNE-EN 12600, cámara de aire deshidratado de 12mm de espesor con perfil separador de aluminio y doble sellado perimetral, con U=1,7 W/m²K y RW (C; Ctr)=35 (-2;-5) (dato calculado según ISO140), fijación sobre carpintería con acuñado mediante calzos de apoyo perimetrales y laterales y sellado en frío con silicona neutra, incluso cortes de vidrio y colocación de junquillos, según NTE-FVP-8

| Código | Ud | Descripción | Rendimiento | Precio | Importe |
|---|---|---|---|---|---|
| OGENO01.0050 | h | Oficial 1ª vidriería | 1.150 | 18.07 | 20.78 |
| PSGG08U12292033_ | m² | Doble acristalamiento SGG CLIMALIT PLUS COOL-LITE KG Tempered 137 6/12/4+4 mm (material) | 1.006 | 171.88 | 172.91 |
| PGENP14.0467 | m | Sellado con silicona neutra | 7.000 | 0.98 | 6.86 |
| PSGG04 | u | Pequeño material | 1.500 | 1.25 | 1.88 |
| %CO | % | Costes indirectos | 3 % | 202.43 | 6.07 |
|  |  | Total |  |  | 208.5 |

**USGG08P12292034_** m² SGG CLIMALIT PLUS COOL-LITE KG Tempered 137 8/12/4+4 mm
Precio: 219.28
Doble acristalamiento SGG CLIMALIT PLUS, formado por un vidrio templado incoloro de 6mm. con capa magnetrónica de control solar y baja emisividad SGG COOL-LITE KG Tempered 137 en cara 2 y un vidrio laminado incoloro SGG STADIP 4+4 de 8mm., clasificado 1C1/2B2 según UNE-EN 12600, cámara de aire deshidratado de 12mm de espesor con perfil separador de aluminio y doble sellado perimetral, con U=1,7 W/m²K y RW (C; Ctr)=33 (-2;-6) (dato calculado según ISO140), fijación sobre carpintería con acuñado mediante calzos de apoyo perimetrales y laterales y sellado en frío con silicona neutra, incluso cortes de vidrio y colocación de junquillos, según NTE-FVP-8

| Código | Ud | Descripción | Rendimiento | Precio | Importe |
|---|---|---|---|---|---|
| OGENO01.0050 | h | Oficial 1ª vidriería | 1.150 | 18.07 | 20.78 |
| PSGG08U12292034_ | m² | Doble acristalamiento SGG CLIMALIT PLUS COOL-LITE KG Tempered 137 8/12/4+4 mm (material) | 1.006 | 182.28 | 183.37 |
| PGENP14.0467 | m | Sellado con silicona neutra | 7.000 | 0.98 | 6.86 |
| PSGG04 | u | Pequeño material | 1.500 | 1.25 | 1.88 |
| %CO | % | Costes indirectos | 3 % | 212.89 | 6.39 |
|  |  | Total |  |  | 219.28 |

###### E16ECWSGG054 C/capa de control solar y baja emisividad y laminar interior - verde

**USGG08P123312025** m² SGG CLIMALIT PLUS SECURIT COOL-LITE KNT 440 verde 6/12/4+4
Precio: 217.29
Doble acristalamiento SGG CLIMALIT PLUS, formado por un vidrio flotado templado verde SGG SECURIT de 6mm., clasificado 1C2 segun UNE-EN 12600, con capa magnetrónica de control solar y baja emisividad SGG COOL-LITE KNT 440 en cara 2 y un vidrio laminado incoloro SGG STADIP 4+4 de 8mm., clasificado 2B2 según UNE-EN 12600, cámara de aire deshidratado de 12mm de espesor con perfil separador de aluminio y doble sellado perimetral, con U=1,8 W/m²K y RW (C; Ctr)=38 (-1;-4), fijación sobre carpintería con acuñado mediante calzos de apoyo perimetrales y laterales y sellado en frío con silicona neutra, incluso cortes de vidrio y colocación de junquillos, según NTE-FVP-8

| Código | Ud | Descripción | Rendimiento | Precio | Importe |
|---|---|---|---|---|---|
| OGENO01.0050 | h | Oficial 1ª vidriería | 1.150 | 18.07 | 20.78 |
| PSGG08U123312025 | m² | Doble acristalamiento, templado SGG CLIMALIT PLUS SECURIT COOL-LITE KNT 440 verde 6/12/4+4 mm (material; 13/10/2008) | 1.006 | 180.36 | 181.44 |
| PGENP14.0467 | m | Sellado con silicona neutra | 7.000 | 0.98 | 6.86 |
| PSGG04 | u | Pequeño material | 1.500 | 1.25 | 1.88 |
| %CO | % | Costes indirectos | 3 % | 210.96 | 6.33 |
|  |  | Total |  |  | 217.29 |

**USGG08P123312026** m² SGG CLIMALIT PLUS SECURIT COOL-LITE KNT 440 verde 8/12/4+4
Precio: 255.23
Doble acristalamiento SGG CLIMALIT PLUS, formado por un vidrio flotado templado verde SGG SECURIT de 8mm., clasificado 1C2 segun UNE-EN12600, con capa magnetrónica de control solar y baja emisividad SGG COOL-LITE KNT 440 en cara 2 y un vidrio laminado incoloro SGG STADIP 4+4 de 8mm., clasificado 2B2 según UNE-EN 12600, cámara de aire deshidratado de 12mm de espesor con perfil separador de aluminio y doble sellado perimetral, con U=1,8 W/m²K y RW (C; Ctr)=40 (-1;-5), fijación sobre carpintería con acuñado mediante calzos de apoyo perimetrales y laterales y sellado en frío con silicona neutra, incluso cortes de vidrio y colocación de junquillos, según NTE-FVP-8

| Código | Ud | Descripción | Rendimiento | Precio | Importe |
|---|---|---|---|---|---|
| OGENO01.0050 | h | Oficial 1ª vidriería | 1.150 | 18.07 | 20.78 |
| PSGG08U123312026 | m² | Doble acristalamiento, templado SGG CLIMALIT PLUS SECURIT COOL-LITE KNT 440 verde 8/12/4+4 mm (material; 13/10/2008) | 1.006 | 216.98 | 218.28 |
| PGENP14.0467 | m | Sellado con silicona neutra | 7.000 | 0.98 | 6.86 |
| PSGG04 | u | Pequeño material | 1.500 | 1.25 | 1.88 |
| %CO | % | Costes indirectos | 3 % | 247.80 | 7.43 |
|  |  | Total |  |  | 255.23 |

**USGG08P123312027** m² SGG CLIMALIT PLUS SECURIT COOL-LITE KNT 455 verde 6/12/4+4
Precio: 217.29
Doble acristalamiento SGG CLIMALIT PLUS, formado por un vidrio flotado templado verde SGG SECURIT de 6mm., clasificado 1C2 segun UNE-EN 12600, con capa magnetrónica de control solar y baja emisividad SGG COOL-LITE KNT 455 en cara 2 y un vidrio laminado incoloro SGG STADIP 4+4 de 8mm., clasificado 2B2 según UNE-EN 12600, cámara de aire deshidratado de 12mm de espesor con perfil separador de aluminio y doble sellado perimetral, con U=1,9 W/m²K y RW (C; Ctr)=38 (-1;-4), fijación sobre carpintería con acuñado mediante calzos de apoyo perimetrales y laterales y sellado en frío con silicona neutra, incluso cortes de vidrio y colocación de junquillos, según NTE-FVP-8

| Código | Ud | Descripción | Rendimiento | Precio | Importe |
|---|---|---|---|---|---|
| OGENO01.0050 | h | Oficial 1ª vidriería | 1.150 | 18.07 | 20.78 |
| PSGG08U123312027 | m² | Doble acristalamiento, templado SGG CLIMALIT PLUS SECURIT COOL-LITE KNT 455 verde 6/12/4+4 mm (material; 13/10/2008) | 1.006 | 180.36 | 181.44 |
| PGENP14.0467 | m | Sellado con silicona neutra | 7.000 | 0.98 | 6.86 |
| PSGG04 | u | Pequeño material | 1.500 | 1.25 | 1.88 |
| %CO | % | Costes indirectos | 3 % | 210.96 | 6.33 |
|  |  | Total |  |  | 217.29 |

**USGG08P123312028** m² SGG CLIMALIT PLUS SECURIT COOL-LITE KNT 455 verde 8/12/4+4
Precio: 255.23
Doble acristalamiento SGG CLIMALIT PLUS, formado por un vidrio flotado templado verde SGG SECURIT de 8mm., clasificado 1C2 segun UNE-EN12600, con capa magnetrónica de control solar y baja emisividad SGG COOL-LITE KNT 455 en cara 2 y un vidrio laminado incoloro SGG STADIP 4+4 de 8mm., clasificado 2B2 según UNE-EN 12600, cámara de aire deshidratado de 12mm de espesor con perfil separador de aluminio y doble sellado perimetral, con U=1,9 W/m²K y RW (C; Ctr)=40 (-1;-5), fijación sobre carpintería con acuñado mediante calzos de apoyo perimetrales y laterales y sellado en frío con silicona neutra, incluso cortes de vidrio y colocación de junquillos, según NTE-FVP-8

| Código | Ud | Descripción | Rendimiento | Precio | Importe |
|---|---|---|---|---|---|
| OGENO01.0050 | h | Oficial 1ª vidriería | 1.150 | 18.07 | 20.78 |
| PSGG08U123312028 | m² | Doble acristalamiento, templado SGG CLIMALIT PLUS SECURIT COOL-LITE KNT 455 verde 8/12/4+4 mm (material; 13/10/2008) | 1.006 | 216.98 | 218.28 |
| PGENP14.0467 | m | Sellado con silicona neutra | 7.000 | 0.98 | 6.86 |
| PSGG04 | u | Pequeño material | 1.500 | 1.25 | 1.88 |
| %CO | % | Costes indirectos | 3 % | 247.80 | 7.43 |
|  |  | Total |  |  | 255.23 |

**USGG08P123312029** m² SGG CLIMALIT PLUS SECURIT COOL-LITE KNT 464 verde 6/12/4+4
Precio: 217.29
Doble acristalamiento SGG CLIMALIT PLUS, formado por un vidrio flotado templado verde SGG SECURIT de 6mm., clasificado 1C2 segun UNE-EN 12600, con capa magnetrónica de control solar y baja emisividad SGG COOL-LITE KNT 464 en cara 2 y un vidrio laminado incoloro SGG STADIP 4+4 de 8mm., clasificado 2B2 según UNE-EN 12600, cámara de aire deshidratado de 12mm de espesor con perfil separador de aluminio y doble sellado perimetral, con U=1,9 W/m²K y RW (C; Ctr)=38 (-1;-4), fijación sobre carpintería con acuñado mediante calzos de apoyo perimetrales y laterales y sellado en frío con silicona neutra, incluso cortes de vidrio y colocación de junquillos, según NTE-FVP-8

| Código | Ud | Descripción | Rendimiento | Precio | Importe |
|---|---|---|---|---|---|
| OGENO01.0050 | h | Oficial 1ª vidriería | 1.150 | 18.07 | 20.78 |
| PSGG08U123312029 | m² | Doble acristalamiento, templado SGG CLIMALIT PLUS SECURIT COOL-LITE KNT 464 verde 6/12/4+4 mm (material; 13/10/2008) | 1.006 | 180.36 | 181.44 |
| PGENP14.0467 | m | Sellado con silicona neutra | 7.000 | 0.98 | 6.86 |
| PSGG04 | u | Pequeño material | 1.500 | 1.25 | 1.88 |
| %CO | % | Costes indirectos | 3 % | 210.96 | 6.33 |
|  |  | Total |  |  | 217.29 |

**USGG08P123312030** m² SGG CLIMALIT PLUS SECURIT COOL-LITE KNT 464 verde 8/12/4+4
Precio: 255.23
Doble acristalamiento SGG CLIMALIT PLUS, formado por un vidrio flotado templado verde SGG SECURIT de 8mm., clasificado 1C2 segun UNE-EN12600, con capa magnetrónica de control solar y baja emisividad SGG COOL-LITE KNT 464 en cara 2 y un vidrio laminado incoloro SGG STADIP 4+4 de 8mm., clasificado 2B2 según UNE-EN 12600, cámara de aire deshidratado de 12mm de espesor con perfil separador de aluminio y doble sellado perimetral, con U=1,9 W/m²K y RW (C; Ctr)=40 (-1;-5), fijación sobre carpintería con acuñado mediante calzos de apoyo perimetrales y laterales y sellado en frío con silicona neutra, incluso cortes de vidrio y colocación de junquillos, según NTE-FVP-8

| Código | Ud | Descripción | Rendimiento | Precio | Importe |
|---|---|---|---|---|---|
| OGENO01.0050 | h | Oficial 1ª vidriería | 1.150 | 18.07 | 20.78 |
| PSGG08U123312030 | m² | Doble acristalamiento, templado SGG CLIMALIT PLUS SECURIT COOL-LITE KNT 464 verde 8/12/4+4 mm (material; 13/10/2008) | 1.006 | 216.98 | 218.28 |
| PGENP14.0467 | m | Sellado con silicona neutra | 7.000 | 0.98 | 6.86 |
| PSGG04 | u | Pequeño material | 1.500 | 1.25 | 1.88 |
| %CO | % | Costes indirectos | 3 % | 247.80 | 7.43 |
|  |  | Total |  |  | 255.23 |

###### E16ECWSGG055 C/capa de control solar y baja emisividad y laminar interior - azul

**USGG08P123312031** m² SGG CLIMALIT PLUS SECURIT COOL-LITE KBT 140 azul 6/12/4+4
Precio: 205.75
Doble acristalamiento SGG CLIMALIT PLUS, formado por un vidrio flotado templado incoloro SGG SECURIT de 6mm., clasificado 1C2 segun UNE-EN 12600, con capa magnetrónica de control solar y baja emisividad SGG COOL-LITE KBT 140 en cara 2 y un vidrio laminado incoloro SGG STADIP 4+4 de 8mm., clasificado 2B2 según UNE-EN 12600, cámara de aire deshidratado de 12mm de espesor con perfil separador de aluminio y doble sellado perimetral, con U=1,8 W/m²K y RW (C; Ctr)=38 (-1;-4), fijación sobre carpintería con acuñado mediante calzos de apoyo perimetrales y laterales y sellado en frío con silicona neutra, incluso cortes de vidrio y colocación de junquillos, según NTE-FVP-8

| Código | Ud | Descripción | Rendimiento | Precio | Importe |
|---|---|---|---|---|---|
| OGENO01.0050 | h | Oficial 1ª vidriería | 1.150 | 18.07 | 20.78 |
| PSGG08U123312031 | m² | Doble acristalamiento, templado SGG CLIMALIT PLUS SECURIT COOL-LITE KBT 140 azul 6/12/4+4 mm (material; 13/10/2008) | 1.006 | 169.22 | 170.24 |
| PGENP14.0467 | m | Sellado con silicona neutra | 7.000 | 0.98 | 6.86 |
| PSGG04 | u | Pequeño material | 1.500 | 1.25 | 1.88 |
| %CO | % | Costes indirectos | 3 % | 199.76 | 5.99 |
|  |  | Total |  |  | 205.75 |

**USGG08P123312032** m² SGG CLIMALIT PLUS SECURIT COOL-LITE KBT 140 azul 8/12/4+4
Precio: 235.18
Doble acristalamiento SGG CLIMALIT PLUS, formado por un vidrio flotado templado incoloro SGG SECURIT de 8mm., clasificado 1C2 segun UNE-EN12600, con capa magnetrónica de control solar y baja emisividad SGG COOL-LITE KBT 140 en cara 2 y un vidrio laminado incoloro SGG STADIP 4+4 de 8mm., clasificado 2B2 según UNE-EN 12600, cámara de aire deshidratado de 12mm de espesor con perfil separador de aluminio y doble sellado perimetral, con U=1,8 W/m²K y RW (C; Ctr)=40 (-1;-5), fijación sobre carpintería con acuñado mediante calzos de apoyo perimetrales y laterales y sellado en frío con silicona neutra, incluso cortes de vidrio y colocación de junquillos, según NTE-FVP-8

| Código | Ud | Descripción | Rendimiento | Precio | Importe |
|---|---|---|---|---|---|
| OGENO01.0050 | h | Oficial 1ª vidriería | 1.150 | 18.07 | 20.78 |
| PSGG08U123312032 | m² | Doble acristalamiento, templado SGG CLIMALIT PLUS SECURIT COOL-LITE KBT 140 azul 8/12/4+4 mm (material; 13/10/2008) | 1.006 | 197.62 | 198.81 |
| PGENP14.0467 | m | Sellado con silicona neutra | 7.000 | 0.98 | 6.86 |
| PSGG04 | u | Pequeño material | 1.500 | 1.25 | 1.88 |
| %CO | % | Costes indirectos | 3 % | 228.33 | 6.85 |
|  |  | Total |  |  | 235.18 |

###### E16ECWSGG056 C/capa de control solar y baja emisividad y laminar interior - verde azulado

**USGG08P123312033** m² SGG CLIMALIT PLUS SECURIT COOL-LITE KBT 440 verde azulado 6/12/4+4
Precio: 221.3
Doble acristalamiento SGG CLIMALIT PLUS, formado por un vidrio flotado templado verde SGG SECURIT de 6mm., clasificado 1C2 segun UNE-EN 12600, con capa magnetrónica de control solar y baja emisividad SGG COOL-LITE KBT 440 en cara 2 y un vidrio laminado incoloro SGG STADIP 4+4 de 8mm., clasificado 2B2 según UNE-EN 12600, cámara de aire deshidratado de 12mm de espesor con perfil separador de aluminio y doble sellado perimetral, con U=1,8 W/m²K y RW (C; Ctr)=38 (-1;-4), fijación sobre carpintería con acuñado mediante calzos de apoyo perimetrales y laterales y sellado en frío con silicona neutra, incluso cortes de vidrio y colocación de junquillos, según NTE-FVP-8

| Código | Ud | Descripción | Rendimiento | Precio | Importe |
|---|---|---|---|---|---|
| OGENO01.0050 | h | Oficial 1ª vidriería | 1.150 | 18.07 | 20.78 |
| PSGG08U123312033 | m² | Doble acristalamiento, templado SGG CLIMALIT PLUS SECURIT COOL-LITE KBT 440 verde azulado 6/12/4+4 mm (material; 13/10/2008) | 1.006 | 184.22 | 185.33 |
| PGENP14.0467 | m | Sellado con silicona neutra | 7.000 | 0.98 | 6.86 |
| PSGG04 | u | Pequeño material | 1.500 | 1.25 | 1.88 |
| %CO | % | Costes indirectos | 3 % | 214.85 | 6.45 |
|  |  | Total |  |  | 221.3 |

**USGG08P123312034** m² SGG CLIMALIT PLUS SECURIT COOL-LITE KBT 440 verde azulado 8/12/4+4
Precio: 264.81
Doble acristalamiento SGG CLIMALIT PLUS, formado por un vidrio flotado templado verde SGG SECURIT de 8mm., clasificado 1C2 segun UNE-EN12600, con capa magnetrónica de control solar y baja emisividad SGG COOL-LITE KBT 440 en cara 2 y un vidrio laminado incoloro SGG STADIP 4+4 de 8mm., clasificado 2B2 según UNE-EN 12600, cámara de aire deshidratado de 12mm de espesor con perfil separador de aluminio y doble sellado perimetral, con U=1,8 W/m²K y RW (C; Ctr)=40 (-1;-5), fijación sobre carpintería con acuñado mediante calzos de apoyo perimetrales y laterales y sellado en frío con silicona neutra, incluso cortes de vidrio y colocación de junquillos, según NTE-FVP-8

| Código | Ud | Descripción | Rendimiento | Precio | Importe |
|---|---|---|---|---|---|
| OGENO01.0050 | h | Oficial 1ª vidriería | 1.150 | 18.07 | 20.78 |
| PSGG08U123312034 | m² | Doble acristalamiento, templado SGG CLIMALIT PLUS SECURIT COOL-LITE KBT 440 verde azulado 8/12/4+4 mm (material; 13/10/2008) | 1.006 | 226.22 | 227.58 |
| PGENP14.0467 | m | Sellado con silicona neutra | 7.000 | 0.98 | 6.86 |
| PSGG04 | u | Pequeño material | 1.500 | 1.25 | 1.88 |
| %CO | % | Costes indirectos | 3 % | 257.10 | 7.71 |
|  |  | Total |  |  | 264.81 |

### E16K__SGG1 SAINT-GOBAIN GLASS - muros cortina

#### E16KB_SGG11 SAINT-GOBAIN GLASS - muros semiestructurales, antepecho acristalado

**USGG08MC111001** m² M2 M. CORT. ALUM. HIBERLUX TRADICIONAL. SAINT-GOBAIN GLASS
Precio: 371.07
Muro cortina autoportante Hiberlux, realizado a base de perfiles extrusionados con aleación especial 6063, tratamiento térmico T-5 y acabado superficial mediante recubrimiento en polvo seco con certificado de calidad Qualicoat en color RAL anodizados con sello de calidad Ewaa-Euras. Las juntas irán revestidas con la tapeta de presión IB-63 y perfil de tapajuntas IB-66. Anclajes de regulación tridimensional, realizados en acero laminado en caliente y galvanizados por inmersión. La tornillería se ha previsto de acero inoxidable. Como elemento separador entre plantas y de aislamiento térmico-ignífugo se colocará una bandeja aislante formada por chapa de acero galvanizada de 1,5 mm en la parte superior, aislamiento intermedio de base de borra de lana de roca (Banroc-511) y un panel Promatect-H de 15 mm en la parte inferior. Los sellados de dicho panel serán realizados con Promastop. El acristalamiento en las zonas de visión será un doble acristalamiento CLIMALIT PLUS COOL-LITE XTREME 60/28 6/12/6, formado por un vidrio exterior PLANICLEAR 6 mm. con capa en cara 2 COOL-LITE XTREME 60/28, cámara de aire de 16 mm. y vidrio laminado de seguridad STADIP 4+4 mm al interior. El acristalamiento en las zonas opacas será COOL-LITE SECURIT ST/STB 6 mm OPAC. ambos vidrios templados, opacificado. En estas zonas se trasdosará una chapa de aluminio por el interior. Trasdosado al muro cortina por el interior se colocará sobre cada forjado un peto perimetral de al menos 60 cm de altura formado por panel ignifugo tipo Promatect - LS de 45 mm de espesor. No se encuentra incluido el forrado interior de dicho Promatect ni la tapa superior al mismo contra el muro cortina. Los remates y plegados especiales del muro cortina serán realizados en chapa de aluminio lacada en el mismo color que la perfilería. Todo ello realizado, según planos y completamente terminado bajo el sello de calidad ISO 9001.

| Código | Ud | Descripción | Rendimiento | Precio | Importe |
|---|---|---|---|---|---|
| OGENO01.0033 | h | Oficial 1ª cerrajero (mano de obra; 01/01/2010) | 0.750 | 18.76 | 14.07 |
| OGENO01.0034 | h | Ayudante cerrajero (mano de obra; 01/01/2010) | 0.950 | 17.63 | 16.75 |
| OGENO01.0051 | h | Instalador muro cortina (mano de obra; 01/01/2010) | 1.500 | 29.93 | 44.90 |
| OGENO01.0052 | h | Ayudante instalador muro cortina (mano de obra; 01/01/2010) | 2.250 | 25.47 | 57.31 |
| PGENP14.0493 | m² | Perfil/accesorios.tapeta.ant acris. (material; 01/01/2010) | 1.000 | 66.62 | 66.62 |
| PGENP14.0502 | m² | Panel zona opaca acristalado (material; 01/01/2010) | 0.500 | 64.11 | 32.06 |
| PGENP14.0504 | m | Sellado remate muro cortina (material; 01/01/2010) | 0.520 | 2.96 | 1.54 |
| PGENP14.0507 | m | Remate muro cortina (material; 01/01/2010) | 0.300 | 29.94 | 8.98 |
| PSGG08U1229203501 | m² | CLIMALIT PLUS COOL-LITE XTREME 6/12/6 (material) | 0.560 | 129.71 | 72.64 |
| PSGG08U1121501801 | m² | COOL-LITE SECURIT ST/STB 6 mm OPAC. (material) | 0.560 | 99.69 | 55.83 |
| %CO0.07 | % | Costes indirectos..(s/total) | 0.1 % | 370.70 | 0.37 |
|  |  | Total |  |  | 371.07 |

**USGG08MC111002** m² M2 M. COR. ALUM.HIBERLUX SEMIESTRUC. A 2 LADOS, SAINT-GOBAIN GLASS
Precio: 397.07
Muro cortina autoportante Hiberlux, realizado a base de perfiles extrusionados con aleación especial 6063, tratamiento térmico T-5 y acabado superficial mediante recubrimiento en polvo seco con certificado de calidad Qualicoat en color RAL o anodizados con sello de calidad Ewaa-Euras. La perfilería tendrá 60 mm. de base, siendo los montantes de 4 mm. de espesor y los parteluces de 2 mm. de espesor. Las juntas irán revestidas con la tapeta de presión IB-63 y perfil de tapajuntas IB-66, siendo las juntas selladas con silicona neutra, el vidrio irá pegado al bastidor con cinta tipo Norton o silicona estructural. Anclajes de regulación tridimensional, realizados en acero laminado en caliente y galvanizados por inmersión. La tornillería se ha previsto de acero inoxidable. Como elemento separador entre plantas y de aislamiento térmico-ignífugo se colocará una bandeja aislante formada por chapa de acero galvanizada de 1,5 mm. en la parte superior, aislamiento intermedio de base de borra de lana de roca (Banroc-511) y un panel Promatect-H de 15 mm. en la parte inferior. Los sellados de dicho panel serán realizados con Promastop. El acristalamiento en las zonas de visión será un doble acristalamiento CLIMALIT PLUS COOL-LITE XTREME 60/28 6/12/6, formado por un vidrio exterior PLANICLEAR 6 mm. con capa en cara 2 COOL-LITE XTREME 60/28, cámara de aire de 16 mm. y vidrio laminado de seguridad STADIP 4+4 mm al interior. El acristalamiento en las zonas opacas será COOL-LITE SECURIT ST/STB 6 mm OPAC. ambos vidrios templados, opacificado. Trasdosado al muro cortina por el interior se colocará sobre cada forjado un peto perimetral de al menos 60 cm. de altura formado por panel ignifugo tipo Promatect - LS de 45 mm. de espesor. No se encuentra incluido el forrado interior de dicho Promatect ni la tapa superior al mismo contra el muro cortina. Los remates y plegados especiales del muro cortina serán realizados en chapa de aluminio lacada en el mismo color que la perfilería. Todo ello realizado, según planos y completamente terminado bajo el sello de calidad ISO 9001:2008.

| Código | Ud | Descripción | Rendimiento | Precio | Importe |
|---|---|---|---|---|---|
| OGENO01.0033 | h | Oficial 1ª cerrajero | 0.750 | 18.76 | 14.07 |
| OGENO01.0034 | h | Ayudante cerrajero | 0.950 | 17.63 | 16.75 |
| OGENO01.0051 | h | Instalador muro cortina | 1.700 | 29.93 | 50.88 |
| OGENO01.0052 | h | Ayudante instalador muro cortina | 2.700 | 25.47 | 68.77 |
| PGENP14.0493 | m² | Perfil/accesorios.tapeta.ant acris. | 1.000 | 66.62 | 66.62 |
| PGENP14.0502 | m² | Panel zona opaca acristalado | 0.500 | 64.11 | 32.06 |
| PGENP14.0504 | m | Sellado remate muro cortina | 0.520 | 2.96 | 1.54 |
| PGENP14.0507 | m | Remate muro cortina | 0.300 | 29.94 | 8.98 |
| PGENP14.0505 | m | Sellado junta estructural (material; 01/01/2010) | 0.580 | 6.44 | 3.74 |
| PSGG08U1229203502 | m² | CLIMALIT PLUS COOL-LITE XTREME 6/12/6 (material) | 0.560 | 133.55 | 74.79 |
| PSGG08U1121501802 | m² | COOL-LITE SECURIT ST/STB 6 mm OPAC. (material) | 0.560 | 104.41 | 58.47 |
| %CO0.07 | % | Costes indirectos..(s/total) | 0.1 % | 396.67 | 0.40 |
|  |  | Total |  |  | 397.07 |

**USGG08MC111003** m² M2 M. CORT. REYNAERS TIPO MODULAR CW65 EF SG. SAINT-GOBAIN GLASS
Precio: 456.11
Suministro y colocación de muro cortina de la serie CW65 EF de Reynaers para fachadas de tipo modular vertical, inclinada o poligonal. El ancho interior total visible es de 65mm tanto en la trama vertical como en la horizontal (75 en caso de drenaje en cascada). Los perfiles de módulo serán de 119mm. de profundidad cumpliendo la con el momento de inercia requerido, según el modulaje previsto y en función de la presión y depresión a que se ve sometida la fachada. La flecha máxima admitida a viento será de L/200 (o 15 mm.) máximo mientras que a cargas verticales, los perfiles deberán asegurar L/500 (o 3 mm.). Los perfiles serán de aluminio extruido con aleación AW6060 según Norma EN 573 templados a T66 según norma EN755-2. Aluminio acabado anodizado según norma ISO 2360 y garantía de proceso anódico QUALANOD . Color a definir o aluminio acabado lacado según norma ISO 2360 con sello de calidad QUALICOAT con una capa uniforme de pintura entre las 60 y 120 micras. El encolado del acristalamiento se realizará con silicona estructural para el encolado vidrio-aluminio. El sistema de drenaje se realizará perimetralmente a los módulos. El agua bajante deberá evacuarse a cada planta mediante módulos específicos para drenaje en cascada en cada planta. Las mechas de unión entre montantes serán de aluminio y estas deberán ir sujetas a las escuadras internas de los módulos. La unión de los perfiles para conformación de los módulos se realizará con escuadras e inglete a 45º y los módulos fabricados se ensamblaran en obra entre sí mediante un par juntas perimetrales. Los anclajes tendrán la posibilidad de regulación en las tres direcciones para la correcta fijación de los módulos según proyecto. El acristalamiento en las zonas de visión será un doble acristalamiento CLIMALIT PLUS COOL-LITE XTREME 60/28 6/12/6, formado por un vidrio exterior PLANICLEAR 6 mm. con capa en cara 2 COOL-LITE XTREME 60/28, cámara de aire de 16 mm. y vidrio laminado de seguridad STADIP 4+4 mm al interior. El acristalamiento en las zonas opacas será COOL-LITE SECURIT ST/STB 6 mm OPAC. ambos vidrios templados, opacificado. La tornillería será de acero inoxidable. Las aperturas de las unidades de ventana serán del tipo proyectante, batiente, oscilobatiente, abatible o paralela. Conservando la planimetría externa del resto de los vidrios. Se colocará toma de tierra para todos aquellos elementos verticales que superen los 25 mts de altura. Así mismo se conectaran todos los montantes cada 25 mts en altura mediante cable conductor de sección mínima de 70 mm2. El muro cortina dispondrá de marcado CE con unos valores mínimos de: Resistencia a viento (EN 13116) -> 1800 Pa; Estanqueidad al agua (EN 12154) -> RE 1200; Permeabilidad al aire (EN12152) -> A4. Se deberán presentar los ensayos de estos valores, justificando su resultado, así como, las dimensiones del módulo ensayado conforme al modulaje del proyecto. Se debe presentar un manual de mantenimiento del muro cortina destinado al usuario final especificando productos a utilizar y periodicidad de acciones. Para la aprobación del tipo de muro se presentará una muestra a la DF así como la documentación exigida para su aprobación. Para la fabricación se seguirán las instrucciones que se indican en el catálogo de Reynaers CW65 EF.

| Código | Ud | Descripción | Rendimiento | Precio | Importe |
|---|---|---|---|---|---|
| OGENO01.0033 | h | Oficial 1ª cerrajero | 0.850 | 18.76 | 15.95 |
| OGENO01.0034 | h | Ayudante cerrajero | 0.850 | 17.63 | 14.99 |
| OGENO01.0051 | h | Instalador muro cortina | 1.850 | 29.93 | 55.37 |
| OGENO01.0052 | h | Ayudante instalador muro cortina | 2.650 | 25.47 | 67.50 |
| PGENP14.0493 | m² | Perfil/accesorios.tapeta.ant acris. | 1.270 | 66.62 | 84.61 |
| PGENP14.0502 | m² | Panel zona opaca acristalado | 0.640 | 64.11 | 41.03 |
| PGENP14.0504 | m | Sellado remate muro cortina | 0.660 | 2.96 | 1.95 |
| PGENP14.0507 | m | Remate muro cortina | 0.380 | 29.94 | 11.38 |
| PSGG08U1229203503 | m² | CLIMALIT PLUS COOL-LITE XTREME 6/12/6 (material) | 0.710 | 129.71 | 92.09 |
| PSGG08U1121501803 | m² | COOL-LITE SECURIT ST/STB 6 mm OPAC. (material) | 0.710 | 99.69 | 70.78 |
| %CO0.07 | % | Costes indirectos..(s/total) | 0.1 % | 455.65 | 0.46 |
|  |  | Total |  |  | 456.11 |

**USGG08MC111004** m² M2 M. CORT. REYNAERS TIPO STICK CW60. SAINT-GOBAIN GLASS
Precio: 434.94
Suministro y colocación de muro cortina de la serie CW60 de Reynaers con rotura de puente térmico para fachadas de tipo parrilla vertical, inclinada o poligonal. El ancho interior y exterior visible es de 60mm tanto en la trama vertical como en la horizontal. . Ambos cumplen con el momento de inercia requerido, según el modulaje previsto y en función de la presión y depresión a que se ve sometida la fachada. La flecha máxima admitida a viento será de L/200 (o 15 mm.) máximo mientras que a cargas verticales, los perfiles deberán asegurar L/500 (o 3 mm.). Los perfiles serán de aluminio extruido con aleación AW6060 según Norma EN 573 templados a T66 según norma EN755-2. Aluminio acabado anodizado según norma ISO 2360 y garantía de proceso anódico QUALANOD. Color a definir o aluminio acabado lacado según norma ISO 2360 con sello de calidad QUALICOAT con una capa uniforme de pintura entre las 60 y 120 micras. La fijación del acristalamiento se realizará mediante pletinas presoras atornilladas a la ranura central de montantes y travesaños por tornillos de tipo ISO 3506. Las pletinas horizontales dispondrán de perforaciones para la correcta ventilación de la cámara interna. El sistema de drenaje se realizará por los montantes verticales cuando los travesaños sean inferiores a 1200 mm. Para longitudes entre 1200 y 1500mm se deberá realizar una perforación central en las pletinas presoras y tapetas para el correcto drenaje. A partir de 1500 mm. se realizaran perforaciones cada 500 mm. El agua bajante de los montantes deberá evacuarse a cada planta mediante gárgolas de evacuación destinadas a ello. En la parte central de los travesaños se insertaran piezas de HPVC para posterior inserción de juntas que impidan el paso de agua de un panel superior a uno inferior con contacto directo a las pletinas presoras. Las mechas de unión entre montantes serán de aluminio y en estas uniones se colocarán piezas de continuación de drenaje de Reynaers.El sistema de unión entre montante y travesaño se realizará mediante un encaje al travesaño para poder fijarlo frontalmente y directamente al montante. Por el interior se colocará una junta de Santoprene conformada a tal efecto para la unión interna de montante travesaño. Ésta, una vez colocada, presentará una unión de 3 mm entre travesaño y montante. Además se insertaran piezas anti-vuelco con muelle con un diámetro mínimo de 9mm. Todos los anclajes serán totalmente de aluminio. Los de forjado tendrán la posibilidad de regulación y estrías en su superficie para la correcta fijación de la tornillería. Lo anclajes de suelo y techo dispondrán de ranuras para la inserción de gomas que impidan el contacto directo entre el anclaje y el montante. El acristalamiento en las zonas de visión será un doble acristalamiento CLIMALIT PLUS COOL-LITE XTREME 60/28 6/12/6, formado por un vidrio exterior PLANICLEAR 6 mm. con capa en cara 2 COOL-LITE XTREME 60/28, cámara de aire de 16 mm. y vidrio laminado de seguridad STADIP 4+4 mm al interior. El acristalamiento en las zonas opacas será COOL-LITE SECURIT ST/STB 6 mm OPAC. ambos vidrios templados, opacificado. Acristalado mediante gomas de EPDM. La tornillería será de acero inoxidable. Las aperturas de las unidades de ventana serán del tipo proyectante, batiente, oscilobatiente, abatible o paralela. Conservando la planimetría externa del resto de los vidrios. Para el calzado de los vidrios se emplearan calzos de apoyo de aluminio rígidos de 100mm de ancho mínimo. Sobre estos se aplicaran calzos de material sintético (nylon, PA, PP) y dureza mínima 70-95 Shore. Ambos deberán cubrir el total del espesor del acristalamiento y asegurar el apoyo de todos los vidrios del acristalamiento. Se colocará toma de tierra para todos aquellos elementos verticales que superen los 25 mts de altura. Así mismo se conectaran todos los montantes cada 25 mts en altura mediante cable conductor de sección mínima de 70 mm2. El muro cortina dispondrá de marcado CE con unos valores mínimos de: Resistencia a viento (EN 13116) -> 2400 Pa; Estanqueidad al agua (EN 12154) -> RE 1200; Permeabilidad al aire (EN12152) -> A4. Se deberán presentar los ensayos de estos valores, justificando su resultado, así como, las dimensiones del módulo ensayado conforme al modulaje del proyecto. Se debe presentar un manual de mantenimiento del muro cortina destinado al usuario final especificando productos a utilizar y periodicidad de acciones. Para la aprobación del tipo de muro se presentará una muestra a la DF así como la documentación exigida para su aprobación. Para la fabricación se seguirán las instrucciones que se indican en el catálogo de Reynaers CW60.

| Código | Ud | Descripción | Rendimiento | Precio | Importe |
|---|---|---|---|---|---|
| OGENO01.0033 | h | Oficial 1ª cerrajero | 0.700 | 18.76 | 13.13 |
| OGENO01.0034 | h | Ayudante cerrajero | 0.850 | 17.63 | 14.99 |
| OGENO01.0051 | h | Instalador muro cortina | 1.530 | 29.93 | 45.79 |
| OGENO01.0052 | h | Ayudante instalador muro cortina | 2.180 | 25.47 | 55.52 |
| PGENP14.0493 | m² | Perfil/accesorios.tapeta.ant acris. | 1.250 | 66.62 | 83.28 |
| PGENP14.0502 | m² | Panel zona opaca acristalado | 0.730 | 64.11 | 46.80 |
| PGENP14.0504 | m | Sellado remate muro cortina | 0.660 | 2.96 | 1.95 |
| PGENP14.0507 | m | Remate muro cortina | 0.340 | 29.94 | 10.18 |
| PSGG08U1229203504 | m² | SGG CLIMALIT PLUS COOL-LITE XTREME 6/16/44.1 (material) | 0.710 | 129.71 | 92.09 |
| PSGG08U1121501804 | m² | SGG COOL-LITE SECURIT ST/STB 6 mm OPAC. OPAC. (material) | 0.710 | 99.69 | 70.78 |
| %CO0.07 | % | Costes indirectos..(s/total) | 0.1 % | 434.51 | 0.43 |
|  |  | Total |  |  | 434.94 |

**USGG08MC111005** m² M2 M. CORT. REYNAERS TIPO STICK CW50. SAINT-GOBAIN GLASS
Precio: 421.6
Suministro y colocación de muro cortina de la serie CW50 de Reynaers con rotura de puente térmico para fachadas de tipo parrilla vertical, inclinada o poligonal. El ancho interior y exterior visible es de 50mm tanto en la trama vertical como en la horizontal. Ambos cumplen con el momento de inercia requerido, según el modulaje previsto y en función de la presión y depresión a que se ve sometida la fachada. La flecha máxima admitida a viento será de L/200 (o 15 mm.) máximo mientras que a cargas verticales, los perfiles deberán asegurar L/500 (o 3 mm.). Los perfiles serán de aluminio extruido con aleación AW6060 según Norma EN 573 templados a T66 según norma EN755-2. Aluminio acabado anodizado según norma ISO 2360 y garantía de proceso anódico QUALANOD. Color a definir o aluminio acabado lacado según norma ISO 2360 con sello de calidad QUALICOAT con una capa uniforme de pintura entre las 60 y 120 micras. La fijación del acristalamiento se realizará mediante pletinas presoras atornilladas a la ranura central de montantes y travesaños por tornillos de tipo ISO 3506. Las pletinas horizontales dispondrán de perforaciones para la correcta ventilación de la cámara interna. El sistema de drenaje se realizará por los montantes verticales cuando los travesaños sean inferiores a 1200 mm. Para longitudes entre 1200 y 1500mm se deberá realizar una perforación central en las pletinas presoras y tapetas para el correcto drenaje. A partir de 1500 mm. se realizaran perforaciones cada 500 mm. El agua bajante de los montantes deberá evacuarse a cada planta mediante gárgolas de evacuación destinadas a ello. En la parte central de los travesaños se insertaran piezas de HPVC para posterior inserción de juntas que impidan el paso de agua de un panel superior a uno inferior con contacto directo a las pletinas presoras. Las mechas de unión entre montantes serán de aluminio y en estas uniones se colocarán piezas de continuación de drenaje de Reynaers. El sistema de unión entre montante y travesaño se realizará mediante un encaje al travesaño para poder fijarlo frontalmente y directamente al montante. Por el interior se colocará una junta de Santoprene conformada a tal efecto para la unión interna de montante travesaño. Ésta, una vez colocada, presentará una unión de 3 mm entre travesaño y montante. Además se insertaran piezas anti-vuelco con muelle con un diámetro mínimo de 9mm. Todos los anclajes serán totalmente de aluminio. Los de forjado tendrán la posibilidad de regulación y estrías en su superficie para la correcta fijación de la tornillería. Lo anclajes de suelo y techo dispondrán de ranuras para la inserción de gomas que impidan el contacto directo entre el anclaje y el montante. El acristalamiento en las zonas de visión será un doble acristalamiento CLIMALIT PLUS COOL-LITE XTREME 60/28 6/12/6, formado por un vidrio exterior PLANICLEAR 6 mm. con capa en cara 2 COOL-LITE XTREME 60/28, cámara de aire de 16 mm. y vidrio laminado de seguridad STADIP 4+4 mm al interior. El acristalamiento en las zonas opacas será COOL-LITE SECURIT ST/STB 6 mm OPAC. ambos vidrios templados, opacificado. Acristalado mediante gomas de EPDM. La tornillería será de acero inoxidable. Las aperturas de las unidades de ventana serán del tipo proyectante, batiente, oscilobatiente, abatible o paralela. Conservando la planimetría externa del resto de los vidrios. Para el calzado de los vidrios se emplearan calzos de apoyo de aluminio rígidos de 100mm de ancho mínimo. Sobre estos se aplicaran calzos de material sintético (nylon, PA, PP) y dureza mínima 70-95 Shore. Ambos deberán cubrir el total del espesor del acristalamiento y asegurar el apoyo de todos los vidrios del acristalamiento. Se colocará toma de tierra para todos aquellos elementos verticales que superen los 25 mts de altura. Así mismo se conectaran todos los montantes cada 25 mts en altura mediante cable conductor de sección mínima de 70 mm2. El muro cortina dispondrá de marcado CE con unos valores mínimos de: Resistencia a viento (EN 13116) -> 1500 Pa ;Estanqueidad al agua (EN 12154) -> RE 900 ;Permeabilidad al aire (EN12152) -> A4. Se deberán presentar los ensayos de estos valores, justificando su resultado, así como, las dimensiones del módulo ensayado conforme al modulaje del proyecto. Se debe presentar un manual de mantenimiento del muro cortina destinado al usuario final especificando productos a utilizar y periodicidad de acciones. Para la aprobación del tipo de muro se presentará una muestra a la DF así como la documentación exigida para su aprobación. Para la fabricación se seguirán las instrucciones que se indican en el catálogo de Reynaers CW50.

| Código | Ud | Descripción | Rendimiento | Precio | Importe |
|---|---|---|---|---|---|
| OGENO01.0033 | h | Oficial 1ª cerrajero | 0.700 | 18.76 | 13.13 |
| OGENO01.0034 | h | Ayudante cerrajero | 0.850 | 17.63 | 14.99 |
| OGENO01.0051 | h | Instalador muro cortina | 1.530 | 29.93 | 45.79 |
| OGENO01.0052 | h | Ayudante instalador muro cortina | 2.180 | 25.47 | 55.52 |
| PGENP14.0493 | m² | Perfil/accesorios.tapeta.ant acris. | 1.050 | 66.62 | 69.95 |
| PGENP14.0502 | m² | Panel zona opaca acristalado | 0.730 | 64.11 | 46.80 |
| PGENP14.0504 | m | Sellado remate muro cortina | 0.660 | 2.96 | 1.95 |
| PGENP14.0507 | m | Remate muro cortina | 0.340 | 29.94 | 10.18 |
| PSGG08U1229203505 | m² | SGG CLIMALIT PLUS COOL-LITE XTREME 6/16/44.1 (material) | 0.710 | 129.71 | 92.09 |
| PSGG08U1121501805 | m² | SGG COOL-LITE SECURIT ST/STB 6 mm OPAC. OPAC. (material) | 0.710 | 99.69 | 70.78 |
| %CO0.07 | % | Costes indirectos..(s/total) | 0.1 % | 421.18 | 0.42 |
|  |  | Total |  |  | 421.6 |

**USGG08MC111006** m² M2 M. CORT. ALUMINIO TAPETAS SIST. SCHÜCO FW 50+, SAINT-GOBAIN GLASS
Precio: 360.47
M2.Muro cortina plano autoportante con tapetas, módulo tipo de medidas m., formado por elementos fijos de medidas m.; de aluminio lacado en 60 micras calidad QUALICOAT, o anodizado en 20 micras calidad EWWA-EURAS, color a elegir por la D.F., "SISTEMA SCHÜCO FW 50+" con rotura del puente térmico, realizados con perfiles de aluminio de extrusión en aleación Al Mg Si 0,5 F22, calidad anodizable UNE 38337/L-3441, las desviaciones máximas según DIN 17615 parte 3, montantes de un ancho visto de 50 mm. y una profundidad de 150 mm. Ix= 423.760 cm4, y travesaños de un ancho visto de 50 mm. y una profundidad de 110 mm. Ix= 144.160 cm4 e Iy= 30.410 cm4, siendo de 155 mm., coplanario con el montante en remate de suelo y techo. Precalculado a presiones de viento según CTE DB SE-AE, “Acciones en la Edificación” y cargas de vidrio en la Zona eólica A, Período de servicio 50 años, Grado de aspereza IV Urbana, indust., forest., y una succión de viento de kg/m2 en la Zona B de la fachada; montante y travesaño biapoyados en sus extremos, montante con luz de m. y travesaño con luz máxima de m. Anclado a la estructura principal por los montantes verticales, mediante anclajes de aluminio o acero A-42b galvanizado en caliente, con regulación tridimensional, fijo en la parte superior y flotante en la inferior, colgados mediante dos pasadores de acero inoxidable M-10 mm. con casquillos internos que impiden la deformación del perfil por apriete, los travesaños horizontales se fijarán a los montantes permitiendo su libre dilatación. Provistos de canales para ventilación y drenaje en todo el perímetro de los vidrios, superponiéndose los travesaños horizontales en los montantes verticales, empalmes de montantes con piezas de estanqueidad inyectadas con Thiokol, pipetas de ventilación y drenaje del sistema cada ocho metros, tornillería de acero inoxidable tipo A-2 para evitar el par galvánico, juntas de apoyo y acristalamiento de EPDM, estables a la acción de los rayos UVA, con escuadras asimétricas vulcanizadas pegadas a la base de los perfiles a las que se soldará en frío las juntas de apoyo de montantes y travesaños. Coeficiente de transmisión térmica Uf = 2,05 W/(m2.K) con isolator de 25 mm. para acristalamiento de 30 mm. de espesor. El acristalamiento en las zonas de visión será un doble acristalamiento CLIMALIT PLUS COOL-LITE XTREME 60/28 6/12/6, formado por un vidrio exterior PLANICLEAR 6 mm. con capa en cara 2 COOL-LITE XTREME 60/28, cámara de aire de 16 mm. y vidrio laminado de seguridad STADIP 4+4 mm al interior. El acristalamiento en las zonas opacas será COOL-LITE SECURIT ST/STB 6 mm OPAC. ambos vidrios templados, opacificado y panel sandwich de chapa de aluminio de 2 mm. exterior, de 50 mm. de espesor relleno con lana de roca de alta densidad y chapa de acero galvanizado interior. Compartimentación a fuego en pasos de forjado sellada con material ignífugo con resistencia al fuego 180 min., con panel sellante Promatect-H de 15 mm. de espesor en tira horizontal desde cara inferior de forjado, con lana de roca de 150 kg/m3 en relleno entre forjado y muro cortina con tornillos y taco metálico D= 10 mm. en fachada, en una franja igual a 1,00 m. con una resistencia al fuego de 90 min. con panel Promatect-H de 8 mm. en cara interna, trasdosado con panel de lana de roca 40 mm. de espesor de alta densidad 100 kg/m3 en panel sandwich, s/norma contra incendios; los presores de fijación de los vidrios, se colocarán con atornilladores provistos de regulador del par, ajustándose a 4,5 Nm., tapetas de sección rectangular, verticales de 50x15 mm. y horizontales de 50x12 mm., todos los elementos que componen el “SISTEMA FW 50+“ están amparados por la norma para el control de calidad ISO 9001. Todo ello colocado, molduras de chapa de aluminio plegada de 2 mm. de espesor, aislamiento térmico con lana de roca, babero perimetral SCHÜCO de EPDM de estanqueidad, con uniones por soldadura en frío, para evacuación de agua de condensación, aislamiento lana de roca, sellado de silicona neutra resistente a UVA sobre cordón celular antiadherente a la silicona, según detalles de proyecto; sin incluir ayudas, medios auxiliares, ni energía.

| Código | Ud | Descripción | Rendimiento | Precio | Importe |
|---|---|---|---|---|---|
| OGENO01.0050 | h | Oficial 1ª vidriería | 0.300 | 18.07 | 5.42 |
| PSGG011 | m² | M. CORT. ALUM. TAPETAS SIST. SCHÜCO FW 50+ (material) | 1.000 | 214.85 | 214.85 |
| PSGG08U1229203506 | m² | CLIMALIT PLUS COOL-LITE XTREME 6/12/6 (material) | 1.010 | 133.75 | 135.09 |
| PGENP14.0466 | m | Sellado con silicona incolora | 3.500 | 0.97 | 3.40 |
| PGENP01.0608 | m | Pequeño material (material; 01/01/2010) | 1.000 | 1.35 | 1.35 |
| %CO0.07 | % | Costes indirectos..(s/total) | 0.1 % | 360.11 | 0.36 |
|  |  | Total |  |  | 360.47 |

**USGG08MC111007** m² M2 M. CORT. ALUM. TAPETA HORIZ. LLAGA VERT. SCHÜCO FW 50+. SG GLASS
Precio: 419.8
M2.Muro cortina plano autoportante con tapeta horizontal y llaga vertical de 20 mm., módulo tipo de medidas m., formado por elementos fijos de medidas m.; de aluminio lacado en 60 micras calidad QUALICOAT, o anodizado en 20 micras calidad EWWA-EURAS, color a elegir por la D.F., "SISTEMA SCHÜCO FW 50+" con rotura del puente térmico, realizados con perfiles de aluminio de extrusión en aleación Al Mg Si 0,5 F22, calidad anodizable UNE 38337/L-3441, las desviaciones máximas según DIN 17615 parte 3, montantes de un ancho visto de 50 mm. y una profundidad de 150 mm. Ix= 423.760 cm4, y travesaños de un ancho visto de 50 mm. y una profundidad de 110 mm. Ix= 144.160 cm4 e Iy= 30.410 cm4, siendo de 155 mm., coplanario con el montante en remate de suelo y techo. Precalculado a presiones de viento según CTE DB SE-AE, “Acciones en la Edificación” y cargas de vidrio en la Zona eólica A, Período de servicio 50 años, Grado de aspereza IV Urbana, indust., forest., y una succión de viento de kg/m2 en la Zona B de la fachada; montante y travesaño biapoyados en sus extremos, montante con luz de m. y travesaño con luz máxima de m. Anclado a la estructura principal por los montantes verticales, mediante anclajes de aluminio o acero A-42b galvanizado en caliente, con regulación tridimensional, fijo en la parte superior y flotante en la inferior, colgados mediante dos pasadores de acero inoxidable M-10 mm. con casquillos internos que impiden la deformación del perfil por apriete, los travesaños horizontales se fijarán a los montantes permitiendo su libre dilatación. Provistos de canales para ventilación y drenaje en todo el perímetro de los vidrios, superponiéndose los travesaños horizontales en los montantes verticales, empalmes de montantes con piezas de estanqueidad inyectadas con Thiokol, pipetas de ventilación y drenaje del sistema cada ocho metros, tornillería de acero inoxidable tipo A-2 para evitar el par galvánico, juntas de apoyo y acristalamiento de EPDM, estables a la acción de los rayos UVA, con escuadras asimétricas vulcanizadas pegadas a la base de los perfiles a las que se soldará en frío las juntas de apoyo de montantes y travesaños. Coeficiente de transmisión térmica Uf = 2,05 W/(m2.K) con isolator de 25 mm. para acristalamiento de 30 mm. de espesor. El acristalamiento en las zonas de visión será un doble acristalamiento CLIMALIT PLUS COOL-LITE XTREME 60/28 6/12/6, formado por un vidrio exterior PLANICLEAR 6 mm. con capa en cara 2 COOL-LITE XTREME 60/28, cámara de aire de 16 mm. y vidrio laminado de seguridad STADIP 4+4 mm al interior. El acristalamiento en las zonas opacas será COOL-LITE SECURIT ST/STB 6 mm OPAC. ambos vidrios templados, opacificado y panel sandwich de chapa de aluminio de 2 mm. exterior, de 50 mm. de espesor relleno con lana de roca de alta densidad y chapa de acero galvanizado interior. Compartimentación a fuego en pasos de forjado sellada con material ignífugo con resistencia al fuego 180 min., con panel sellante Promatect-H de 15 mm. de espesor en tira horizontal desde cara inferior de forjado, con lana de roca de 150 kg/m3 en relleno entre forjado y muro cortina con tornillos y taco metálico D= 10 mm. en fachada, en una franja igual a 1,00 m. con una resistencia al fuego de 90 min. con panel Promatect-H de 8 mm. en cara interna, trasdosado con panel de lana de roca 40 mm. de espesor de alta densidad 100 kg/m3 en panel sandwich, s/norma contra incendios; las tapetas de fijación de los vidrios, se colocarán con atornilladores provistos de regulador del par, ajustándose a 4,5 Nm, tapeta horizontal de sección “ala de avión” de 50 mm. de frente visto de 100 mm. de profundidad, la silicona del llagueado vertical de 20 mm. entre vidrios, así como la de sellado perimetral de los mismos será tipo DOW CORNING 797 ó tipo ELASTOSIL 600 ó 605 estable a los rayos UVA, todos los elementos que componen el “SISTEMA FW 50+“ están amparados por la norma para el control de calidad ISO 9001. Todo ello colocado, molduras de chapa de aluminio plegada de 2 mm. de espesor, aislamiento térmico con lana de roca, babero perimetral SCHÜCO de EPDM de estanqueidad, con uniones por soldadura en frío, para evacuación de agua de condensación, aislamiento lana de roca, sellado de silicona neutra resistente a UVA sobre cordón celular antiadherente a la silicona, según detalles de proyecto; sin incluir ayudas, medios auxiliares, ni energía.

| Código | Ud | Descripción | Rendimiento | Precio | Importe |
|---|---|---|---|---|---|
| OGENO01.0050 | h | Oficial 1ª vidriería | 0.300 | 18.07 | 5.42 |
| PSGG013 | m² | M. CORT. ALUM. TAPETA HORIZ. LLAGA VERT. SCHÜCO FW 50+ (material) | 1.000 | 274.12 | 274.12 |
| PSGG08U1229203507 | m² | CLIMALIT PLUS COOL-LITE XTREME 6/12/6 (material) | 1.010 | 133.75 | 135.09 |
| PGENP14.0466 | m | Sellado con silicona incolora | 3.500 | 0.97 | 3.40 |
| PGENP01.0608 | m | Pequeño material | 1.000 | 1.35 | 1.35 |
| %CO0.07 | % | Costes indirectos..(s/total) | 0.1 % | 419.38 | 0.42 |
|  |  | Total |  |  | 419.8 |

#### E16KC_SGG12 SAINT-GOBAIN GLASS - muros estructurales

##### E16KC_SGG121 Vidrio pegado a marco (VEC)

**USGG08MC121001** m² M2 M.CORT. ALUM.HIBERLUX ESTRUC. 4 LADOS. SAINT-GOBAIN GLASS
Precio: 486.56
Muro cortina autoportante Hiberlux de vidrio continuo, con perfilería oculta, realizado a base de perfiles extrusionados con aleación especial 6063, tratamiento térmico T-5 y acabado superficial mediante recubrimiento en polvo seco con certificado de calidad Qualicoat en color RAL o anodizados con sello de calidad Ewaa-Euras. La perfilería tendrá 60 mm. de base, siendo los montantes de 4 mm. de espesor y los parteluces de 2 mm. de espesor. Los vidrios irán pegados con silicona estructural a los bastidores realizados con el perfil IB-82. Anclajes de regulación tridimensional, realizados en acero laminado en caliente y galvanizados por inmersión. La tornillería se ha previsto de acero inoxidable. Como elemento separador entre plantas y de aislamiento térmico-ignífugo se colocará una bandeja aislante formada por chapa de acero galvanizada de 1,5 mm. en la parte superior, aislamiento intermedio de base de borra de lana de roca (Banroc-511) y un panel Promatect-H de 15 mm. en la parte inferior. Los sellados de dicho panel serán realizados con Promastop. El acristalamiento en las zonas de visión será un doble acristalamiento CLIMALIT PLUS COOL-LITE XTREME 60/28 6/12/6, formado por un vidrio exterior PLANICLEAR 6 mm. con capa en cara 2 COOL-LITE XTREME 60/28, cámara de aire de 16 mm. y vidrio laminado de seguridad STADIP 4+4 mm al interior. El acristalamiento en las zonas opacas será COOL-LITE SECURIT ST/STB 6 mm OPAC. ambos vidrios templados, opacificado. El vidrio en estas zonas irá trasdosado de panel sándwich formado por chapas de aluminio, aislante de alta densidad de 30 mm. de espesor mínimo. Trasdosado al muro cortina por el interior se colocará sobre cada forjado un peto perimetral de al menos 60 cm. de altura formado por panel ignifugo tipo Promatect - LS de 45 mm. de espesor. No se encuentra incluido el forrado interior de dicho Promatect ni la tapa superior al mismo contra el muro cortina. Los remates y plegados especiales del muro cortina serán realizados en chapa de aluminio lacada en el mismo color que la perfilería. Todo ello realizado, según planos y completamente terminado bajo el sello de calidad ISO 9001:2008.

| Código | Ud | Descripción | Rendimiento | Precio | Importe |
|---|---|---|---|---|---|
| OGENO01.0033 | h | Oficial 1ª cerrajero | 0.900 | 18.76 | 16.88 |
| OGENO01.0034 | h | Ayudante cerrajero | 1.100 | 17.63 | 19.39 |
| OGENO01.0051 | h | Instalador muro cortina | 2.000 | 29.93 | 59.86 |
| OGENO01.0052 | h | Ayudante instalador muro cortina | 1.500 | 25.47 | 38.21 |
| PGENP14.0496 | m² | Perfil/accesorios.estructural (VEC) (material; 01/01/2010) | 1.000 | 138.58 | 138.58 |
| PGENP14.0502 | m² | Panel zona opaca acristalado | 0.500 | 64.11 | 32.06 |
| PGENP14.0504 | m | Sellado remate muro cortina | 0.520 | 2.96 | 1.54 |
| PGENP14.0507 | m | Remate muro cortina | 0.300 | 29.94 | 8.98 |
| PGENP14.0506 | m | Pegado de silicona vidrio-marco (material; 01/01/2010) | 1.500 | 24.87 | 37.31 |
| PSGG08U1229203508 | m² | CLIMALIT PLUS COOL-LITE XTREME 6/12/6 (material) | 0.560 | 133.55 | 74.79 |
| PSGG08U1121501808 | m² | COOL-LITE SECURIT ST/STB 6 mm OPAC. (material) | 0.560 | 104.41 | 58.47 |
| %CO0.07 | % | Costes indirectos..(s/total) | 0.1 % | 486.07 | 0.49 |
|  |  | Total |  |  | 486.56 |

**USGG08MC121002** m² M2 M. CORT. REYNAERS ESTRUCTURAL CW50-SC. SAINT-GOBAIN GLASS
Precio: 448.18
Suministro y colocación de muro cortina estructural de la serie CW50-SC de Reynaers de acristalamiento estructural pinzado con rotura de puente térmico para fachadas de tipo parrilla vertical, inclinada o poligonal. El ancho interior y exterior visible es de 50mm tanto en la trama vertical como en la horizontal, mientras que la estética exterior visible es una junta (o un sellado de silicona ) de 20 mm en todo el perímetro de los módulos. Ambos cumplen con el momento de inercia requerido, según el modulaje previsto y en función de la presión y depresión a que se ve sometida la fachada. La flecha máxima admitida a viento será de L/200 (o 15 mm.) máximo mientras que a cargas verticales, los perfiles deberán asegurar L/500 (o 3 mm.). Los perfiles serán de aluminio extruido con aleación AW6060 según Norma EN 573 templados a T66 según norma EN755-2. Aluminio acabado anodizado según norma ISO 2360 y garantía de proceso anódico QUALANOD. Color a definir o aluminio acabado lacado según norma ISO 2360 con sello de calidad QUALICOAT con una capa uniforme de pintura entre las 60 y 120 micras. La fijación del acristalamiento se realizará mediante pletinas que sujetan en perfil de aluminio en forma de “U” insertado en la cámara del doble vidrio. Las mechas de unión entre montantes serán de aluminio y en estas uniones se colocarán piezas de continuación de drenaje de Reynaers. El sistema de unión entre montante y travesaño se realizará mediante un encaje al travesaño para poder fijarlo frontalmente y directamente al montante. Por el interior se colocará una junta de Santoprene conformada a tal efecto para la unión interna de montante travesaño. Ésta, una vez colocada, presentará una unión de 3 mm entre travesaño y montante. Además se insertaran piezas anti-vuelco con muelle con un diámetro mínimo de 9mm. Todos los anclajes serán totalmente de aluminio. Los de forjado tendrán la posibilidad de regulación y estrías en su superficie para la correcta fijación de la tornillería. Lo anclajes de suelo y techo dispondrán de ranuras para la inserción de gomas que impidan el contacto directo entre el anclaje y el montante. El acristalamiento en las zonas de visión será un doble acristalamiento CLIMALIT PLUS COOL-LITE XTREME 60/28 6/12/6, formado por un vidrio exterior PLANICLEAR 6 mm. con capa en cara 2 COOL-LITE XTREME 60/28, cámara de aire de 16 mm. y vidrio laminado de seguridad STADIP 4+4 mm al interior. El acristalamiento en las zonas opacas será COOL-LITE SECURIT ST/STB 6 mm OPAC. ambos vidrios templados, opacificado. Acristalado mediante gomas de EPDM. La tornillería será de acero inoxidable. Las aperturas de las unidades de ventana serán del tipo proyectante o paralela. Conservando la planimetría externa del resto de los vidrios. Para el calzado de los vidrios se emplearan calzos de apoyo de aluminio rígidos de 100mm de ancho mínimo. Sobre estos se aplicaran calzos de material sintético (nylon, PA, PP) y dureza mínima 70-95 Shore. Ambos deberán cubrir el total del espesor del acristalamiento y asegurar el apoyo de todos los vidrios del acristalamiento. Se colocará toma de tierra para todos aquellos elementos verticales que superen los 25 mts de altura. Así mismo se conectaran todos los montantes cada 25 mts en altura mediante cable conductor de sección mínima de 70 mm2. El muro cortina dispondrá de marcado CE con unos valores mínimos de: Resistencia a viento (EN 13116) -> 1600 Pa; Estanqueidad al agua (EN 12154) -> RE 1200; Permeabilidad al aire (EN12152) -> A4. Se deberán presentar los ensayos de estos valores, justificando su resultado, así como, las dimensiones del módulo ensayado conforme al modulaje del proyecto. Se debe presentar un manual de mantenimiento del muro cortina destinado al usuario final especificando productos a utilizar y periodicidad de acciones. Para la aprobación del tipo de muro se presentará una muestra a la DF así como la documentación exigida para su aprobación. Para la fabricación se seguirán las instrucciones que se indican en el catálogo de Reynaers CW50.

| Código | Ud | Descripción | Rendimiento | Precio | Importe |
|---|---|---|---|---|---|
| OGENO01.0033 | h | Oficial 1ª cerrajero | 0.700 | 18.76 | 13.13 |
| OGENO01.0034 | h | Ayudante cerrajero | 0.850 | 17.63 | 14.99 |
| OGENO01.0051 | h | Instalador muro cortina | 1.850 | 29.93 | 55.37 |
| OGENO01.0052 | h | Ayudante instalador muro cortina | 2.450 | 25.47 | 62.40 |
| PGENP14.0493 | m² | Perfil/accesorios.tapeta.ant acris. | 1.270 | 66.62 | 84.61 |
| PGENP14.0502 | m² | Panel zona opaca acristalado | 0.640 | 64.11 | 41.03 |
| PGENP14.0504 | m | Sellado remate muro cortina | 0.660 | 2.96 | 1.95 |
| PGENP14.0507 | m | Remate muro cortina | 0.380 | 29.94 | 11.38 |
| PSGG08U1229203509 | m² | SGG CLIMALIT PLUS COOL-LITE XTREME 6/16/44.1 (material) | 0.710 | 129.71 | 92.09 |
| PSGG08U1121501809 | m² | SGG COOL-LITE SECURIT ST/STB 6 mm OPAC. OPAC. (material) | 0.710 | 99.69 | 70.78 |
| %CO0.07 | % | Costes indirectos..(s/total) | 0.1 % | 447.73 | 0.45 |
|  |  | Total |  |  | 448.18 |

**USGG08MC121003** m² M2 M. CORT. ALUM. SILICONA EST. SCHÜCO FW 50+SG, SAINT-GOBAIN GLASS
Precio: 428.35
M2. Muro cortina plano autoportante con tapeta horizontal y llaga vertical de 20 mm., módulo tipo de medidas m., formado por elementos fijos de medidas m.; de aluminio lacado en 60 micras calidad QUALICOAT, o anodizado en 20 micras calidad EWWA-EURAS, color a elegir por la D.F., "SISTEMA SCHÜCO FW 50+SG" con rotura del puente térmico, realizados con perfiles de aluminio de extrusión en aleación Al Mg Si 0,5 F22, calidad anodizable UNE 38337/L-3441, las desviaciones máximas según DIN 17615 parte 3, montantes de un ancho visto de 50 mm. y una profundidad de 150 mm. Ix= 423.760 cm4, y travesaños de un ancho visto de 50 mm. y una profundidad de 110 mm. Ix= 144.160 cm4 e Iy= 30.410 cm4, siendo de 155 mm., coplanario con el montante en remate de suelo y techo. Precalculado a presiones de viento según CTE DB SE-AE, “Acciones en la Edificación” y cargas de vidrio en la Zona eólica A, Período de servicio 50 años, Grado de aspereza IV Urbana, indust., forest., y una succión de viento de kg/m2 en la Zona B de la fachada; montante y travesaño biapoyados en sus extremos, montante con luz de m. y travesaño con luz máxima de m. Realizados con perfiles de aluminio de extrusión en aleación Al Mg Si 0,5 F22, calidad anodizable (E 38337/L-3441), las desviaciones máximas según DIN 17615 parte 3, provistos de canales para ventilación y drenaje en todo el perímetro de los vidrios, superponiéndose los travesaños horizontales en los montantes verticales permitiendo su libre dilatación, según principio de desagüe solapado; juntas de acristalamiento exterior e interior de EPDM estables a la acción de los rayos UVA, con escuadras asimétricas vulcanizadas de una pieza de EPDM pegadas a la base de los perfiles a las que se soldará en frío las gomas de apoyo de los montantes y travesaños, tornillería de acero inoxidable para evitar el par galvánico; uniones T montante-travesaño, pletina aislante, soportes de aluminio con base de silicona de 100 mm. de longitud para apoyo de vidrios, el exterior al menos en 2/3 de su espesor, grapas de aluminio fijación intercalario con tornillos rosca chapa especiales ISR 25 de acero inox. A2 con punta corta y aristas de corte y capa deslizante especial, perfiles de refuerzo y tapetas laterales en empalme de montantes, juntas de encuentro, masilla de sellado, pegamento, pieza de ventilación de EPDM y demás accesorios de “SISTEMA FW 50+ SG”. La silicona estructural de pegado del vidrio externo al intercalario y la del llagueado de 20 mm. en el perímetro de los vidrios será de dos componentes tipo DC 993 DOW CORNING estable a los rayos UVA, el espesor y la longitud de los cordones de pegado seguirán las especificaciones de DOW CORNING y SCHÜCO INTERNATIONAL. El sellado de las llagas se aplica sobre la junta de llaga de PE negro de 20 mm. del “SISTEMA FW 50+ SG” para acristalamiento con junta húmeda. Anclado a la estructura principal por los montantes verticales, mediante anclajes de aluminio o acero galvanizado en caliente con regulación tridimensional, fijo en el apoyo superior y flotante en el inferior, mediante pasadores de acero inoxidable M12 de acero inoxidable con casquillos internos que impiden la deformación del perfil por apriete. Empalmes de montantes con pieza de estanqueidad inyectada con Thiokol y toma de aire y nariz de drenaje cada ocho metros. Permeabilidad AE 1200 PA, Estanqueidad lluvia torrencial RE 1200 PA, Pruebas con vidrio aislante positivas, Autorización Técnica Europea (ETA) emitido, Permisos generales de construcción emitido, Seguridad total contra caída categoría A, Aislamiento acústico Rw (C;Ctr) = 44 (-2;-5)dB, coeficiente de transmisión térmica Uf = 1,60-1,80 W/(m2.K). El acristalamiento en las zonas de visión será un doble acristalamiento CLIMALIT PLUS COOL-LITE XTREME 60/28 6/12/6, formado por un vidrio exterior PLANICLEAR 6 mm. con capa en cara 2 COOL-LITE XTREME 60/28, cámara de aire de 16 mm. y vidrio laminado de seguridad STADIP 4+4 mm al interior. El acristalamiento en las zonas opacas será COOL-LITE SECURIT ST/STB 6 mm OPAC. ambos vidrio templados, opacificado y panel sandwich de chapa de aluminio de 2 mm. exterior, de 50 mm. de espesor relleno con lana de roca de alta densidad y chapa de acero galvanizado interior. Compartimentación a fuego en pasos de forjado sellada con material ignífugo con resistencia al fuego 180 min., con panel sellante Promatect-H de 15 mm. de espesor en tira horizontal desde cara inferior de forjado, con lana de roca de 150 kg/m3 en relleno entre forjado y muro cortina con tornillos y taco metálico D= 10 mm. en fachada, en una franja igual a 1,00 m. con una resistencia al fuego de 90 min. con panel Promatect-H de 8 mm. en cara interna, trasdosado con panel de lana de roca 40 mm. de espesor de alta densidad 100 kg/m3 en panel sandwich, s/norma contra incendios, todos los elementos que componen el “SISTEMA FW 50+ SG“ están amparados por la norma para el control de calidad ISO 9001. Todo ello colocado, molduras de chapa de aluminio plegada de 2 mm. de espesor, aislamiento térmico con lana de roca, babero perimetral SCHÜCO de EPDM de estanqueidad, con uniones por soldadura en frío, para evacuación de agua de condensación, aislamiento lana de roca, sellado de silicona neutra resistente a UVA sobre cordón celular antiadherente a la silicona, según detalles de proyecto; sin incluir ayudas, medios auxiliares, ni energía.

| Código | Ud | Descripción | Rendimiento | Precio | Importe |
|---|---|---|---|---|---|
| OGENO01.0050 | h | Oficial 1ª vidriería | 0.300 | 18.07 | 5.42 |
| PSGG019 | m² | M. CORT. ALUM. SILI. EST. SCHÜCO FW 50+SG (material) | 1.000 | 283.67 | 283.67 |
| PSGG08U1229203510 | m² | CLIMALIT PLUS COOL-LITE XTREME 6/12/6 (material) | 1.010 | 132.75 | 134.08 |
| PGENP14.0466 | m | Sellado con silicona incolora | 3.500 | 0.97 | 3.40 |
| PGENP01.0608 | m | Pequeño material | 1.000 | 1.35 | 1.35 |
| %CO0.07 | % | Costes indirectos..(s/total) | 0.1 % | 427.92 | 0.43 |
|  |  | Total |  |  | 428.35 |

##### E16KC_SGG122 Muros c/pletinas y ángulos de acero

**USGG08MC122001** m² M2 M.CORT.HIBERLUX AC.C/PLETINA Y ÁNG.CALIBRADOS. SAINT-GOBAIN GLASS
Precio: 531.91
Muro cortina autoportante, realizado a base de pletinas y ángulos calibrados de acero, todos ellos atornillados entre sí, mediante buñol de cabeza plana. La estructura anterior será pintada de una mano de imprimación antioxidante y dos de esmalte sintético en color. Anclajes realizados en acero laminado en caliente y galvanizado por inmersión. En la estructura anteriormente descrita se colocarán perfiles Hiberlux IB-40U de aluminio sobre los cuales irá el vidrio pegado con silicona estructural. El acristalamiento en las zonas de visión será un doble acristalamiento CLIMALIT PLUS COOL-LITE XTREME 60/28 6/12/6, formado por un vidrio exterior PLANICLEAR 6 mm. con capa en cara 2 COOL-LITE XTREME 60/28, cámara de aire de 16 mm. y vidrio laminado de seguridad STADIP 4+4 mm al interior. El acristalamiento en las zonas opacas será COOL-LITE SECURIT ST/STB 6 mm OPAC. ambos vidrios templados, opacificado. En estas zonas se trasdosará una chapa de aluminio por el interior. Los remates y plegados especiales del muro cortina serán realizados en chapa de aluminio lacada en el mismo color que la perfilería. Las juntas y los sellados se realizarán con silicona neutra. Todo ello realizado, según planos y completamente terminado bajo el sello de calidad ISO 9001.

| Código | Ud | Descripción | Rendimiento | Precio | Importe |
|---|---|---|---|---|---|
| OGENO01.0033 | h | Oficial 1ª cerrajero | 1.200 | 18.76 | 22.51 |
| OGENO01.0034 | h | Ayudante cerrajero | 1.600 | 17.63 | 28.21 |
| OGENO01.0051 | h | Instalador muro cortina | 2.000 | 29.93 | 59.86 |
| OGENO01.0052 | h | Ayudante instalador muro cortina | 2.900 | 25.47 | 73.86 |
| PGENP14.0496 | m² | Perfil/accesorios.estructural (VEC) | 1.000 | 138.58 | 138.58 |
| PGENP14.0502 | m² | Panel zona opaca acristalado | 0.500 | 64.11 | 32.06 |
| PGENP14.0504 | m | Sellado remate muro cortina | 0.520 | 2.96 | 1.54 |
| PGENP14.0507 | m | Remate muro cortina | 0.300 | 29.94 | 8.98 |
| PGENP14.0506 | m | Pegado de silicona vidrio-marco | 1.500 | 24.87 | 37.31 |
| PSGG08U1229203511 | m² | D. acrist. CLIMALIT PLUS COOL-LITE XTREME 60/28 6(16 air)6 (material) | 0.560 | 129.71 | 72.64 |
| PSGG08U1121501811 | m² | COOL-LITE SECURIT ST / STB 6 mm OPACIFICADO (material) | 0.560 | 99.69 | 55.83 |
| %CO0.07 | % | Costes indirectos..(s/total) | 0.1 % | 531.38 | 0.53 |
|  |  | Total |  |  | 531.91 |

##### E16KC_SGG123 Muros con vidrio abotonado

**USGG08MC123001** m² M2 M.CORT. HIBERLUX C/RÓTULA ACERO Y VIDRIO ATORN. SAINT-GOBAIN GLASS
Precio: 630.43
Muro cortina realizado a base de rótulas de acero inoxidable Hiberlux que sustentarán el vidrio atornillado. Dichas rótulas irán ancladas a una estructura existente y permitirán el libre movimiento del vidrio producido por presión o succión del viento y por vibraciones de la propia estructura portante. El acristalamiento será un vidrio laminado de seguridad STADIP SECURIT 86.4 con capa COOL-LITE ST en contacto con PVB, formado por dos vidrios templados SECURIT de 8 y 6 mm. con varios PVB de espesor total 15mm., taladrado según dimensiones de proyecto y con cantos pulidos. Todas las juntas irán selladas con silicona neutra. Los remates y plegados especiales se realizarán en chapa de aluminio lacada. Todo ello realizado, según planos y completamente terminado bajo el sello de calidad ISO 9001.

| Código | Ud | Descripción | Rendimiento | Precio | Importe |
|---|---|---|---|---|---|
| OGENO01.0033 | h | Oficial 1ª cerrajero | 2.000 | 18.76 | 37.52 |
| OGENO01.0034 | h | Ayudante cerrajero | 2.400 | 17.63 | 42.31 |
| OGENO01.0051 | h | Instalador muro cortina | 2.000 | 29.93 | 59.86 |
| OGENO01.0052 | h | Ayudante instalador muro cortina | 2.900 | 25.47 | 73.86 |
| PGENP14.0515 | m² | Perfil/accesorios sistema atornillado (material; 01/01/2010) | 1.000 | 249.11 | 249.11 |
| PGENP14.0504 | m | Sellado remate muro cortina | 0.520 | 2.96 | 1.54 |
| PGENP14.0507 | m | Remate muro cortina | 0.300 | 29.94 | 8.98 |
| PSGG08U113320151 | m² | STADIP SECURIT 86.4 con capa COOL-LITE ST (material) | 1.000 | 156.62 | 156.62 |
| %CO0.07 | % | Costes indirectos..(s/total) | 0.1 % | 629.80 | 0.63 |
|  |  | Total |  |  | 630.43 |

### E16LT_SGG2 SAINT-GOBAIN GLASS - lucernarios de vidrio

#### E16LTASGG21 SAINT-GOBAIN GLASS - lucernarios de aluminio y vidrio, con perfilería de aluminio autoport.

**USGG08P211001** u LUCERNARIO ALUM. HIBERLUX UN AGUA. CON VIDRIO DE SAINT-GOBAIN GLASS
Precio: 583.53
Lucernario a un agua colocando perfilería de aluminio Hiberlux extrusionada con aleación 6063, tratamiento térmico T-5, siendo todos los perfiles lacados en color RAL con certificado de calidad Qualicoat o anodizados con sello de calidad Ewaa-Euras. Las juntas verticales irán revestidas con la tapeta de presión IB-63 y perfil de tapajuntas IB-66, colocando por debajo de las mismas butylo de estanqueidad. Las juntas horizontales irán selladas con silicona neutra. Tanto el butylo como las siliconas serán de primera calidad. Están incluidos todos los remates necesarios con chapa de aluminio lacada o anodizada con el mismo acabado que el resto de la perfilería. El cerramiento se realizará con un Doble acristalamiento, templado SGG CLIMALIT PLUS SECURIT PROTECT COOL-LITE KNT 164 Neutro 6(16)44.2 mm, compuesto de vidrio bajo emisivo y de control solar de 6 mm. templado por la cara exterior, cámara de aire de 16 mm. y vidrio laminar con doble butiral de 8 mm. (4+4.2). Todo ello realizado, según planos (espesores a definir según proyecto) y completamente terminado bajo el sello de calidad ISO 9001:2008.

| Código | Ud | Descripción | Rendimiento | Precio | Importe |
|---|---|---|---|---|---|
| OGENO01.0059 | h | Equipo cerrajero taller (mano de obra; 01/01/2010) | 3.000 | 32.93 | 98.79 |
| OGENO01.0060 | h | Equipo cerrajero montaje (mano de obra; 01/01/2010) | 3.900 | 50.17 | 195.66 |
| PGENP14.0489 | m² | Perfilería aluminio lucernario (material; 01/01/2010) | 1.000 | 93.95 | 93.95 |
| PGENP14.0491 | m² | Remates+anclajes T2 (material; 01/01/2010) | 0.500 | 33.09 | 16.55 |
| PSGG08U12331200501 | m² | SGG CLIMALIT PLUS SECURIT PROTECT COOL-LITE KNT 164 Neutro 6(12)44.1 (material) | 1.000 | 178.58 | 178.58 |
|  |  | Total |  |  | 583.53 |

**USGG08P211002** u LUCERNARIO ALUM. HIBERLUX DOS AGUAS. CON VIDRIO DE SAINT-GOBAIN GLASS
Precio: 631.51
Lucernario a dos aguas colocando perfilería de aluminio Hiberlux extrusionada con aleación 6063, tratamiento térmico T-5, siendo todos los perfiles lacados en color RAL con certificado de calidad Qualicoat o anodizados con sello de calidad Ewaa-Euras. Las juntas verticales irán revestidas con la tapeta de presión IB-63 y perfil de tapajuntas IB-66, colocando por debajo de las mismas butylo de estanqueidad. Las juntas horizontales irán selladas con silicona neutra. Tanto el butylo como las siliconas serán de primera calidad. Están incluidos todos los remates necesarios con chapa de aluminio lacada o anodizada con el mismo acabado que el resto de la perfilería. El cerramiento se realizará con un Doble acristalamiento, templado SGG CLIMALIT PLUS SECURIT PROTECT COOL-LITE KNT 164 Neutro 6(16)44.2 mm, compuesto de vidrio bajo emisivo y de control solar de 6 mm. templado por la cara exterior, cámara de aire de 16 mm. y vidrio laminar con doble butiral de 8 mm. (4+4.2). Todo ello realizado, según planos (espesores a definir según proyecto) y completamente terminado bajo el sello de calidad ISO 9001:2008.

| Código | Ud | Descripción | Rendimiento | Precio | Importe |
|---|---|---|---|---|---|
| OGENO01.0059 | h | Equipo cerrajero taller | 4.000 | 32.93 | 131.72 |
| OGENO01.0060 | h | Equipo cerrajero montaje | 4.200 | 50.17 | 210.71 |
| PGENP14.0489 | m² | Perfilería aluminio lucernario | 1.000 | 93.95 | 93.95 |
| PGENP14.0491 | m² | Remates+anclajes T2 | 0.500 | 33.09 | 16.55 |
| PSGG08U12331200501 | m² | SGG CLIMALIT PLUS SECURIT PROTECT COOL-LITE KNT 164 Neutro 6(12)44.1 | 1.000 | 178.58 | 178.58 |
|  |  | Total |  |  | 631.51 |

**USGG08P211003** u LUCERNARIO ALUM. HIBERLUX CUATRO AGUAS. CON VIDRIO DE SAINT-GOBAIN GLASS
Precio: 648.14
Lucernario a cuatro aguas colocando perfilería de aluminio Hiberlux extrusionada con aleación 6063, tratamiento térmico T-5, siendo todos los perfiles lacados en color RAL con certificado de calidad Qualicoat o anodizados con sello de calidad Ewaa-Euras. Las juntas verticales irán revestidas con la tapeta de presión IB-63 y perfil de tapajuntas IB-66, colocando por debajo de las mismas butylo de estanqueidad. Las juntas horizontales irán selladas con silicona neutra. Tanto el butylo como las siliconas serán de primera calidad. Están incluidos todos los remates necesarios con chapa de aluminio lacada o anodizada con el mismo acabado que el resto de la perfilería. El cerramiento se realizará con un Doble acristalamiento, templado SGG CLIMALIT PLUS SECURIT PROTECT COOL-LITE KNT 164 Neutro 6(16)44.2 mm, compuesto de vidrio bajo emisivo y de control solar de 6 mm. templado por la cara exterior, cámara de aire de 16 mm. y vidrio laminar con doble butiral de 8 mm. (4+4.2). Todo ello realizado, según planos (espesores a definir según proyecto) y completamente terminado bajo el sello de calidad ISO 9001:2008.

| Código | Ud | Descripción | Rendimiento | Precio | Importe |
|---|---|---|---|---|---|
| OGENO01.0059 | h | Equipo cerrajero taller | 4.200 | 32.93 | 138.31 |
| OGENO01.0060 | h | Equipo cerrajero montaje | 4.400 | 50.17 | 220.75 |
| PGENP14.0489 | m² | Perfilería aluminio lucernario | 1.000 | 93.95 | 93.95 |
| PGENP14.0491 | m² | Remates+anclajes T2 | 0.500 | 33.09 | 16.55 |
| PSGG08U12331200501 | m² | SGG CLIMALIT PLUS SECURIT PROTECT COOL-LITE KNT 164 Neutro 6(12)44.1 | 1.000 | 178.58 | 178.58 |
|  |  | Total |  |  | 648.14 |

#### E16LTBSGG22 SAINT-GOBAIN GLASS - lucernarios de aluminio y vidrio, con estructura de acero portante

**USGG08P212001** u LUCERN.ACERO-ALUM.HIBERLUX UN AGUA. CON VIDRIO DE SAINT-GOBAIN GLASS
Precio: 611
Lucernario a un agua Hiberlux, colocando perfilería formada por tubos de acero laminado en frío de sección rectangular. Esta estructura se pintará con una mano de imprimación antioxidante y dos de esmalte sintético color. Incluidas las placas de anclaje necesarias y repaso de todas las soldaduras. Sobre la estructura anterior colocaremos la perfilería de aluminio Hiberlux extrusionada con aleación 6063, tratamiento térmico T-5, siendo todos los perfiles lacados en color RAL con certificado de calidad Qualicoat o anodizados con sello de calidad Ewaa-Euras. Las juntas verticales irán revestidas con la tapeta de presión IB-63 y perfil de tapajuntas IB-66, colocando por debajo de las mismas butylo de estanqueidad. Las juntas horizontales irán selladas con silicona neutra. Están incluidos todos los remates necesarios con chapa de aluminio lacada o anodizada con el mismo acabado que el resto de la perfilería. . El cerramiento se realizará con un Doble acristalamiento, templado SGG CLIMALIT PLUS SECURIT PROTECT COOL-LITE KNT 164 Neutro 6(16)44.2 mm, compuesto de vidrio bajo emisivo y de control solar de 6 mm. templado por la cara exterior, cámara de aire de 16 mm. y vidrio laminar con doble butiral de 8 mm. (4+4.2). Todo ello realizado, según planos (espesores a definir según proyecto) y completamente terminado bajo el sello de calidad ISO 9001:2008.

| Código | Ud | Descripción | Rendimiento | Precio | Importe |
|---|---|---|---|---|---|
| OGENO01.0059 | h | Equipo cerrajero taller | 3.200 | 32.93 | 105.38 |
| OGENO01.0060 | h | Equipo cerrajero montaje | 4.100 | 50.17 | 205.70 |
| PSGG0001 | m² | Estructuras ligeras cubiertas (material; 01/01/2010) | 1.000 | 10.84 | 10.84 |
| PGENP14.0489 | m² | Perfilería aluminio lucernario | 1.000 | 93.95 | 93.95 |
| PGENP14.0491 | m² | Remates+anclajes T2 | 0.500 | 33.09 | 16.55 |
| PSGG08U12331200501 | m² | SGG CLIMALIT PLUS SECURIT PROTECT COOL-LITE KNT 164 Neutro 6(12)44.1 | 1.000 | 178.58 | 178.58 |
|  |  | Total |  |  | 611 |

**USGG08P212002** u LUCERN.ACERO-ALUM.HIBERLUX DOS AGUAS. CON VIDRIO DE SAINT-GOBAIN GLASS
Precio: 658.98
Lucernario a dos aguas Hiberlux, colocando perfilería formada por tubos de acero laminado en frío de sección rectangular. Esta estructura se pintará con una mano de imprimación antioxidante y dos de esmalte sintético color. Incluidas las placas de anclaje necesarias y repaso de todas las soldaduras. Sobre la estructura anterior colocaremos la perfilería de aluminio Hiberlux extrusionada con aleación 6063, tratamiento térmico T-5, siendo todos los perfiles lacados en color RAL con certificado de calidad Qualicoat o anodizados con sello de calidad Ewaa-Euras. Las juntas verticales irán revestidas con la tapeta de presión IB-63 y perfil de tapajuntas IB-66, colocando por debajo de las mismas butylo de estanqueidad. Las juntas horizontales irán selladas con silicona neutra. Están incluidos todos los remates necesarios con chapa de aluminio lacada o anodizada con el mismo acabado que el resto de la perfilería. El cerramiento se realizará con un dDoble acristalamiento, templado SGG CLIMALIT PLUS SECURIT PROTECT COOL-LITE KNT 164 Neutro 6(16)44.2 mm, compuesto de vidrio bajo emisivo y de control solar de 6 mm. templado por la cara exterior, cámara de aire de 16 mm. y vidrio laminar con doble butiral de 8 mm. (4+4.2). Todo ello realizado, según planos (espesores a definir según proyecto) y completamente terminado bajo el sello de calidad ISO 9001:2008.

| Código | Ud | Descripción | Rendimiento | Precio | Importe |
|---|---|---|---|---|---|
| OGENO01.0059 | h | Equipo cerrajero taller | 4.200 | 32.93 | 138.31 |
| OGENO01.0060 | h | Equipo cerrajero montaje | 4.400 | 50.17 | 220.75 |
| PSGG0001 | m² | Estructuras ligeras cubiertas | 1.000 | 10.84 | 10.84 |
| PGENP14.0489 | m² | Perfilería aluminio lucernario | 1.000 | 93.95 | 93.95 |
| PGENP14.0491 | m² | Remates+anclajes T2 | 0.500 | 33.09 | 16.55 |
| PSGG08U12331200501 | m² | SGG CLIMALIT PLUS SECURIT PROTECT COOL-LITE KNT 164 Neutro 6(12)44.1 | 1.000 | 178.58 | 178.58 |
|  |  | Total |  |  | 658.98 |

**USGG08P212003** u LUCERN.ACERO-ALUM.HIBERLUX CUATRO AGUAS. CON VIDRIO DE SAINT-GOBAIN GLASS
Precio: 675.59
Lucernario a cuatro aguas Hiberlux, colocando perfilería formada por tubos de acero laminado en frío de sección rectangular. Esta estructura se pintará con una mano de imprimación antioxidante y dos de esmalte sintético color. Incluidas las placas de anclaje necesarias y repaso de todas las soldaduras. Sobre la estructura anterior colocaremos la perfilería de aluminio Hiberlux extrusionada con aleación 6063, tratamiento térmico T-5, siendo todos los perfiles lacados en color RAL con certificado de calidad Qualicoat o anodizados con sello de calidad Ewaa-Euras. Las juntas verticales irán revestidas con la tapeta de presión IB-63 y perfil de tapajuntas IB-66, colocando por debajo de las mismas butylo de estanqueidad. Las juntas horizontales irán selladas con silicona neutra. Están incluidos todos los remates necesarios con chapa de aluminio lacada o anodizada con el mismo acabado que el resto de la perfilería. El cerramiento se realizará con un Doble acristalamiento, templado SGG CLIMALIT PLUS SECURIT PROTECT COOL-LITE KNT 164 Neutro 6(16)44.2 mm, compuesto de vidrio bajo emisivo y de control solar de 6 mm. templado por la cara exterior, cámara de aire de 16 mm. y vidrio laminar con doble butiral de 8 mm. (4+4.2). Todo ello realizado, según planos (espesores a definir según proyecto) y completamente terminado bajo el sello de calidad ISO 9001:2008.

| Código | Ud | Descripción | Rendimiento | Precio | Importe |
|---|---|---|---|---|---|
| OGENO01.0059 | h | Equipo cerrajero taller | 4.400 | 32.93 | 144.89 |
| OGENO01.0060 | h | Equipo cerrajero montaje | 4.600 | 50.17 | 230.78 |
| PSGG0001 | m² | Estructuras ligeras cubiertas | 1.000 | 10.84 | 10.84 |
| PGENP14.0489 | m² | Perfilería aluminio lucernario | 1.000 | 93.95 | 93.95 |
| PGENP14.0491 | m² | Remates+anclajes T2 | 0.500 | 33.09 | 16.55 |
| PSGG08U12331200501 | m² | SGG CLIMALIT PLUS SECURIT PROTECT COOL-LITE KNT 164 Neutro 6(12)44.1 | 1.000 | 178.58 | 178.58 |
|  |  | Total |  |  | 675.59 |

**USGG08P212004** u LUCERN.ACERO-ALUM.HIBERLUX ABOVEDADO. CON VIDRIO DE SAINT-GOBAIN GLASS
Precio: 683.91
Lucernario abovedado Hiberlux colocando perfilería formada por tubos de acero laminado en frío de sección rectangular. Esta estructura se pintará con una mano de imprimación antioxidante y dos de esmalte sintético color. Incluidas las placas de anclaje necesarias y repaso de todas las soldaduras. Sobre la estructura anterior colocaremos de forma poligonal la perfilería de aluminio Hiberlux extrusionada con aleación 6063, tratamiento térmico T-5, siendo todos los perfiles lacados en color RAL con certificado de calidad Qualicoat o anodizados con sello de calidad Ewaa-Euras. Las juntas verticales irán revestidas con la tapeta de presión IB-63 y perfil de tapajuntas IB-66. Las juntas horizontales irán selladas con silicona neutra. Están incluidos todos los remates necesarios con chapa de aluminio lacada o anodizada con el mismo acabado que el resto de la perfilería. El cerramiento se realizará con un Doble acristalamiento, templado SGG CLIMALIT PLUS SECURIT PROTECT COOL-LITE KNT 164 Neutro 6(16)44.2 mm, compuesto de vidrio bajo emisivo y de control solar de 6 mm. templado por la cara exterior, cámara de aire de 16 mm. y vidrio laminar con doble butiral de 8 mm. (4+4.2). Todo ello realizado, según planos (espesores a definir según proyecto) y completamente terminado bajo el sello de calidad ISO 9001:2008.

| Código | Ud | Descripción | Rendimiento | Precio | Importe |
|---|---|---|---|---|---|
| OGENO01.0059 | h | Equipo cerrajero taller | 4.500 | 32.93 | 148.19 |
| OGENO01.0060 | h | Equipo cerrajero montaje | 4.700 | 50.17 | 235.80 |
| PSGG0001 | m² | Estructuras ligeras cubiertas | 1.000 | 10.84 | 10.84 |
| PGENP14.0489 | m² | Perfilería aluminio lucernario | 1.000 | 93.95 | 93.95 |
| PGENP14.0491 | m² | Remates+anclajes T2 | 0.500 | 33.09 | 16.55 |
| PSGG08U12331200501 | m² | SGG CLIMALIT PLUS SECURIT PROTECT COOL-LITE KNT 164 Neutro 6(12)44.1 | 1.000 | 178.58 | 178.58 |
|  |  | Total |  |  | 683.91 |

**USGG08P212005** u LUCERN.ACERO-ALUM.HIBERLUX EST.ESPACIAL. CON VIDRIO DE SAINT-GOBAIN GLASS
Precio: 700.52
Lucernario a cuatro aguas Hiberlux, colocando sobre estructura espacial de acero. Esta estructura será realizada mediante sistema estructural compuestos por nudos esféricos monopieza de acero forjado y barras tubulares de sección circular empalmadas a los nudos mediante tornillos de alta resistencia. Sobre los nudos de la estructura anterior colocaremos la perfilería de aluminio Hiberlux extrusionada con aleación 6063, tratamiento térmico T-5, siendo todos los perfiles lacados en color RAL con certificado de calidad Qualicoat o anodizados con sello de calidad Ewaa-Euras. Las juntas verticales irán revestidas con la tapeta de presión IB-63 y perfil de tapajuntas IB-66. Las juntas horizontales irán selladas con silicona neutra. Están incluidos todos los remates necesarios con chapa de aluminio lacada o anodizada con el mismo acabado que el resto de la perfilería. El cerramiento se realizará con un Doble acristalamiento, templado SGG CLIMALIT PLUS SECURIT PROTECT COOL-LITE KNT 164 Neutro 6(16)44.2 mm, compuesto de vidrio bajo emisivo y de control solar de 6 mm. templado por la cara exterior, cámara de aire de 16 mm. y vidrio laminar con doble butiral de 8 mm. (4+4.2). Todo ello realizado, según planos (espesores a definir según proyecto) y completamente terminado bajo el sello de calidad ISO 9001:2008.

| Código | Ud | Descripción | Rendimiento | Precio | Importe |
|---|---|---|---|---|---|
| OGENO01.0059 | h | Equipo cerrajero taller | 4.700 | 32.93 | 154.77 |
| OGENO01.0060 | h | Equipo cerrajero montaje | 4.900 | 50.17 | 245.83 |
| PSGG0001 | m² | Estructuras ligeras cubiertas | 1.000 | 10.84 | 10.84 |
| PGENP14.0489 | m² | Perfilería aluminio lucernario | 1.000 | 93.95 | 93.95 |
| PGENP14.0491 | m² | Remates+anclajes T2 | 0.500 | 33.09 | 16.55 |
| PSGG08U12331200501 | m² | SGG CLIMALIT PLUS SECURIT PROTECT COOL-LITE KNT 164 Neutro 6(12)44.1 | 1.000 | 178.58 | 178.58 |
|  |  | Total |  |  | 700.52 |

## DEFIN_SGG SAINT-GOBAIN GLASS - definiciones (17/10/2008)

### ZSGG0001 Vidrio plano (17/10/2008)
VIDRIO PLANO
Vidrio de caras planas y paralelas, habitualmente utilizado en construcción, obtenido por diferentes medios de producción pudiendo ser flotado o impreso, por contraposición a los vidrios curvados o termoconformados con perfil en U

### ZSGG0002 Vidrio flotado (17/10/2008)
VIDRIO FLOTADO
Vidrio incoloro o de color y transparente que se obtiene por el procedimiento denominado "float", de flotación del vidrio sobre estaño en fusión. (ver UNE-EN 572-2)

### ZSGG0003 Vidrio impreso (17/10/2008)
VIDRIO IMPRESO
Vidrio de silicato sodocálcico, plano, transparente, incoloro o coloreado, obtenido por colada y laminación continuas, normalmente dejando impreso un diseño en una o las dos caras del vidrio. (ver UNE-EN 572-5)

### ZSGG0004 Vidrio impreso armado (17/10/2008)
VIDRIO IMPRESO ARMADO
Vidrio impreso al que se incorpora durante el proceso de fabricación una malla de acero, soldada en todas sus intersecciones. (ver UNE-EN 572-6)

### ZSGG0005 Vidrio recocido (17/10/2008)
VIDRIO RECOCIDO
El vidrio flotado se conoce tambien como vidrio "recocido". A la salida del horno, una vez obtenido por fusión de sus componentes, el vidrio recibe un tratamiento de recocido para relajar las tensiones de enfriamiento y así permitir su posterior corte y manufactura. Es el vidrio común mente ultilzado sin recibir tratamientos térmicos adicionales a su fabricación. (ver UNE-EN 572-2)

### ZSGG0006 Vidrio de capa (17/10/2008)
VIDRIO DE CAPA
Vidrio obtenido por deposición de una o varias capas de material inorgánico sobre un vidrio base, para modificar una o varias de sus propiedades. Según la norma de producto, quedan excluidos de esta denominación las películas plásticas sobre el vidrio, los espejos, y el vidrio esmaltado. (ver UNE-EN 1096)

### ZSGG0007 Vidrio monolítico (17/10/2008)
VIDRIO MONOLÍTICO
Vidrio compuesto por una o varias hojas de vidrio laminadas formando un único volúmen de material que, en contraposición a la Unidad de Vidrio Aislante, no posee cámara de aire.

### ZSGG0008 Vidrio templado termicamente (17/10/2008)
VIDRIO TEMPLADO TERMICAMENTE
Vidrio sometido a un proceso térmico de templado, lo cual le confiere un aumento destacable de su resistencia mecánica y térmica sin que sus propiedades luminosas o energéticas se vean afectadas. En caso de rotura, se fragmenta en trozos muy pequeños, reduciendo al máximo el riesgo de heridas y daños materiales de personas y bienes, por lo que es considerado un vidrio de seguridad. (ver UNE-EN 12150)

### ZSGG0009 Vidrio laminar (17/10/2008)
VIDRIO LAMINAR
Producto de seguridad compuesto por dos o mas vidrios unidos por la interposición de laminas de PVB (butiral de polivinilo) mediante un proceso térmico y de presión. En caso de rotura de alguno de los vidrios, el material plástico retiene los fragmentos de vidrio, impidiendo su caída. Disminuye considerablemente el riesgo de heridas y/o daños materiales, proporcionando seguridad a personas y bienes. (ver UNE-EN ISO 12543)

### ZSGG0010 Unidad de vidrio aislante (17/10/2008)
UNIDAD DE VIDRIO AISLANTE
La expresión se refiere a un volumen de doble acristalamiento aislante térmico, pero en ocasiones, también designa a un vidrio cortafuego que satisface los criterios de Estanqueidad y Aislamiento Térmico durante un incendio. (ver UNE-EN 1279)

### ZSGG0011 Vidrio curvado (17/10/2008)
VIDRIO CURVADO
Vidrio recocido curvado por calentamiento hasta su punto limite de reblandecimiento.

### ZSGG0012 Vidrio impreso (17/10/2008)
VIDRIO IMPRESO
Vidrio decorativo translucido, obtenido por colada continua y posterior laminación de la masa del vidrio en fusión, mediante unos rodillos metálicos grabados que al mismo tiempo imprimen en el vidrio un diseño.

### ZSGG0013 PVB (butiral de polivinilo) (17/10/2008)
PVB (BUTIRAL DE POLIVINILO)
Película plástica que asegura una perfecta adherencia y resistencia en el ensamblaje mecánico de dos vidrios durante el proceso de laminación.

### ZSGG0014 Serigrafía (17/10/2008)
SERIGRAFÍA
Proceso de transformación del vidrio, consistente en la deposición de esmaltes, parcial o completamente, sobre su superficie mediante una pantalla.

### ZSGG0015 Emisividad (17/10/2008)
EMISIVIDAD
Propiedad de la superficie que mide la cantidad de calor que ceden las caras de una placa por radiación a un entorno más frío. La baja emisividad de un vidrio permite reducir los intercambios térmicos y de esta forma, mejorar el valor U del material. (ver UNE-EN 12898)

### ZSGG0016 Factor solar g (17/10/2008)
FACTOR SOLAR G
Relación entre la energía solar incidente y la energía total que entra en un local (fracción de energía transmitida + la parte absorbida e irradiada al interior por el vidrio.

### ZSGG0017 Índice de atenuación acústica Rw (C;Ctr) (17/10/2008)
ÍNDICE DE ATENUACIÓN ACÚSTICA RW (C;CTR)
Índice que caracteriza las propiedades acústicas de cada material. Indica la diferencia de niveles sonoros existentes entre un lado y otro de un tabique, para un espectro de ruido establecido (ruido de trafico, por ejemplo).

### ZSGG0018 Reflexión luminosa Rl (17/10/2008)
REFLEXIÓN LUMINOSA RI
Porcentaje de energía luminosa reflejada por el vidrio con respecto al flujo luminosos incidente.

### ZSGG0019 Transmisión luminosa Tl (17/10/2008)
TRANSMISIÓN LUMINOSA TI
Porcentaje energía luminosa transmitida por el vidrio, con respecto al flujo luminosos incidente.

### ZSGG0020 Valor U (17/10/2008)
VALOR U
Antiguo coeficiente K. El valor U define la transmisión térmica de un cerramiento de superficie igual a 1m², cuando la diferencia de temperatura del aire a ambos lados es de un grado.

## NORMA_SGG SAINT-GOBAIN GLASS - normativa

### ZSGG001 UNE 108134 (17/10/2008)
UNE 108134:2003 IN - 24/01/2003
Equivalencia entre los niveles de resistencia de los acristalamientos blindados establecidos en la Norma UNE 108131-1:1986 (anulada) y los establecidos en la Norma UNE-EN 1063:2001.

### ZSGG002 UNE-EN 356 (17/10/2008)
UNE-EN 356:2001 - 06/04/2001
Vidrio de construcción. Vidrio de seguridad. Ensayo y clasificación de la resistencia al ataque manual.

### ZSGG050 UNE-EN 357
UNE-EN 357:2005
Vidrio para la edificación. Elementos acristalados con productos vítreos transparentes o trnslúcidos resistentes al fuego.
Clasificación de la resitencia al fuego.

### ZSGG003 UNE-EN 410 (17/10/2008)
UNE-EN 410:2011 - 13/07/2011
Vidrio para la edificación. Determinación de las características luminnosas y solares de los acristalamientos.

### ZSGG004 UNE-EN 572-1 (17/10/2008)
UNE-EN 572-1:2012 - 2012-10-10
Vidrio para la edificación. Productos básicos de vidrio. Vidrio de silicato sodocálcico. Parte 1: Definiciones y propiedades generales físicas y mecánicas

### ZSGG005 UNE-EN 572-2 (17/10/2008)
UNE-EN 572-2:2012 - 2005-12-28
Vidrio para la edificación. Productos básicos de vidrio. Vidrio de silicato sodocálcico. Parte 2: Vidrio plano.

### ZSGG006 UNE-EN 572-3 (17/10/2008)
UNE-EN 572-3:2012 - 2012-10-17
Vidrio para la edificación. Productos básicos de vidrio. Vidrio de silicato sodocálcico. Parte 3: Vidrio armado pulido.

### ZSGG007 UNE-EN 572-4 (17/10/2008)
UNE-EN 572-4:2012 - 2012-10-17
Vidrio para la edificación. Productos básicos de vidrio. Vidrio de silicato sodocálcico. Parte 4: Vidrio estirado.

### ZSGG008 UNE-EN 572-5 (17/10/2008)
UNE-EN 572-5:2012 - 2012-10-17
Vidrio para la edificación. Productos básicos de vidrio. Vidrio de silicato sodocálcico. Parte 5: Vidrio impreso.

### ZSGG009 UNE-EN 572-6 (17/10/2008)
UNE-EN 572-6:2012 - 2012-11-14
Vidrio para la edificación. Productos básicos de vidrio. Vidrio de silicato sodocálcico. Parte 6: vidrio impreso armado.

### ZSGG010 UNE-EN 572-7 (17/10/2008)
UNE-EN 572-7:2012 - 2012-11-14
Vidrio para la edificación. Productos básicos de vidrio. Vidrio de silicato sodocálcico. Parte 7: Vidrio de perfil en U armado o sin armar.

### ZSGG011 UNE-EN 572-8 (17/10/2008)
UNE-EN 572-8:2013 - 2013-10-29
Vidrio para la construcción. Productos básicos de vidrio. Vidrio de silicato sodocálcico. Parte 8: Dimensiones de suministro y corte final.

### ZSGG012 UNE-EN 572-9 (17/10/2008)
UNE-EN 572-9:2006 - 2006-06-14
Vidrio para la edificación. Productos básicos de vidrio. Vidrio de silicato sodocálcico. Parte 9: Evaluación de la conformidad/Norma de producto.

### ZSGG013 UNE-EN 673/A1 (17/10/2008)
UNE-EN 673/A1:2001 - 31/05/2001
Vidrio en la construcción. Determinación del coeficiente de transmisión térmica (valor U). Método de cálculo.

### ZSGG014 UNE-EN 673/A2 (17/10/2008)
UNE-EN 673/A2:2003 - 31/01/2003
Vidrio en la construcción. Determinación del coeficiente de transmisión térmica (valor U). Método de cálculo.

### ZSGG015 UNE-EN 673 (17/10/2008)
UNE-EN 673:1998 - 23/10/1998
Vidrio en la construcción. Determinación del coeficiente de transmisión térmica, U. Método de cálculo.

### ZSGG072 UNE-EN 674
UNE-EN 674: 1998
Vidrio en la construcción. Determinación del coeficiente de transmisión térmica, U. Método del anillo de protección.

### ZSGG073 UNE-EN 675
UNE-EN 675: 1998
Vidrio en la construcción. Determinación del coeficiente de transmisión térmica, U. Método del medidor del flujo térmico.

### ZSGG016 UNE-EN 1036-1 (17/10/2008)
UNE-EN 1036-1:2008 - 12/03/2008
Vidrio para la edificación. Espejos de vidrio recubierto de plata para uso interno. Parte 1: Definiciones, requisitos y métodos de ensayo.

### ZSGG053 UNE-EN 1036-2
UNE-EN 1036-2:2009
Vidrio para la edificación. Espejos de vidrio recubierto de plata para uso interno. Parte 2: Evaluación de la conformidad; norma de producto.

### ZSGG054 UNE-EN 1051-1
UNE-EN 1051-1:2003
Vidrio de construcción. Bloques de vidrio y paveses de vidrio. Parte 1: Definiciones y descripción.

### ZSGG055 UNE-EN 1051-2
UNE-EN 1051-2:2008
Vidrio para la edificación. Bloques de vidrio y paveses de vidrio . Parte 2: Evaluación de la conformidad/Norma de producto.

### ZSGG017 UNE-EN 1063 (17/10/2008)
UNE-EN 1063:2001 - 06/04/2001
Vidrio de construcción. Vidrio de seguridad. Ensayo y clasificación de la resistencia al ataque por balas.

### ZSGG018 UNE-EN 1096-1 (17/10/2008)
UNE-EN 1096-1:2012 - 2012-03-21
Vidrio para la edificación. Vidrio de capa. Parte 1: Definiciones y clasificación.

### ZSGG019 UNE-EN 1096-2 (17/10/2008)
UNE-EN 1096-2:2012 - 2012-04-04
Vidrio para la edificación. Vidrio de capa. Parte 2: Requisitos y métodos de ensayo para las capas de las clases A, B y S.

### ZSGG020 UNE-EN 1096-3 (17/10/2008)
UNE-EN 1096-3:2012 - 2012-04-18
Vidrio para la edificación. Vidrio de capa. Parte 3: Requisitos y métodos de ensayo para las capas de las clases C y D.

### ZSGG021 UNE-EN 1096-4 (17/10/2008)
UNE-EN 1096-4:2005 - 13/10/2005
Vidrio para la edificación. Vidrio de capa. Parte 4: Evaluación de la conformidad/Norma de producto.

### ZSGG022 UNE-EN 1279-1 (17/10/2008)
UNE-EN 1279-1:2006 - 19/04/2006
Vidrio para la edificación. Unidades de vidrio aislante. Parte 1: Generalidades, tolerancias dimensionales y reglas para la descripción del sistema.

### ZSGG023 UNE-EN 1279-2 (17/10/2008)
UNE-EN 1279-2:2003 - 14/03/2003
Vidrio para la edificación. Unidades de vidrio aislante. Parte 2: Método de ensayo a largo plazo y requisitos en materia de penetración de humedad.

### ZSGG024 UNE-EN 1279-3 (17/10/2008)
UNE-EN 1279-3:2003 - 07/03/2003
Vidrio para la edificación. Unidades de vidrio aislante. Parte 3: Método de ensayo a largo plazo y requisitos en materia de tasa de fuga de gas y de tolerancia de concentración de gas.

### ZSGG025 UNE-EN 1279-4 (17/10/2008)
UNE-EN 1279-4:2002 - 20/11/2002
Vidrio para la edificación. Unidades de vidrio aislante. Parte 4: Métodos de ensayo para las propiedades físicas de los sellados perimetrales.

### ZSGG026 UNE-EN 1279-5 (17/10/2008)
UNE-EN 1279-5:2006 - 05/04/2006
Vidrio para la edificación. Unidades de vidrio aislante. Parte 5: Evaluación de la conformidad.

### ZSGG027 UNE-EN 1279-6 (17/10/2008)
UNE-EN 1279-6:2002 - 25/11/2002
Vidrio para la edificación. Unidades de vidrio aislante. Parte 6: Control de producción en fábrica y ensayos periódicos.

### ZSGG0254 UNE-EN 1288-1
UNE-EN 1288-1:2000
Vidrio para la edificación. Determinación de la resistencia a flexión del vidrio. Parte 1: Fundamentos de los ensayos del vidrio.

### ZSGG0255 UNE-EN 1288-2
UNE-EN 1288-2:2000
Vidrio para la edificación. Determinación de la resistencia a flexión del vidrio. Parte 2: Ensayo con anillos concéntricos dobles sobre probetas planas, con grandes superficies de solicitación.

### ZSGG0256 UNE-EN 1288-3
UNE-EN 1288-3:2000
Vidrio para la edificación. Determinación de la resistencia a flexión del vidrio. Parte 3: Ensayo con probetas soportadas en dos puntos (flexión cuatro puntos)

### ZSGG0257 UNE-EN 1288-4
UNE-EN 1288-4:2000
Vidrio para la edificación. Determinación de la resistencia a flexión del vidrio. Parte 4: Ensayo sobre vidrio de perfil en U.

### ZSGG0258 UNE-EN 1288-5
UNE-EN 1288-4:2000
Vidrio para la edificación. Determinación de la resistencia a flexión del vidrio. Parte 5: Ensayo con anillos concéntricos dobles sobre probetas planas, con pequeñas superficies de solicitación.

### ZSGG0261 UNE-EN 1748-1-1
UNE-EN 1748-1-1:2006
Vidrio para la edificación. Productos básicos especiales. Parte 1-1: Vidrio borosilicatos. Definiciones y propiedades físicas y mecánicas generales.

### ZSGG0262 UNE-EN 1748-1-2
UNE-EN 1748-1-2:2005
Vidrio para la edificación. Productos básicos especiales. Parte 1-2: Vidrio borosilicatos. Evaluación de la conformidad/Norma producto.

### ZSGG0263 UNE-EN 1748-2-1
UNE-EN 1748-2-1:2006
Vidrio para la edificación. Productos básicos especiales. Parte 2-1: Vitrocerámicas. Definiciones y propiedades físicas y mecánicas generales.

### ZSGG0264 UNE-EN 1748-2-2
UNE-EN 1748-2-2:2005
Vidrio para la edificación. Productos básicos especiales. Parte 2-2: Vitrocerámicas. Evaluación de la conformidad/Norma de producto.

### ZSGG028 UNE-EN 1863-1 (17/10/2008)
UNE-EN 1863-1:2000 - 17/04/2000
Vidrio para la edificación. Vidrio de silicato sodocálcico termoendurecido. Parte 1: Definición y descripción.

### ZSGG029 UNE-EN 1863-2 (17/10/2008)
UNE-EN 1863-2:2005 - 26/10/2005
Vidrio para la edificación. Vidrio de silicato sodocálcico termoendurecido. Parte 2: Evaluación de la conformidad/Norma de producto.

### ZSGG030 UNE-EN 12150-1 (17/10/2008)
UNE-EN 12150-1:2000 - 30/11/2000
Vidrio para la edificación. Vidrio de silicato sodocálcico de seguridad templado térmicamente. Parte 1: Definición y descripción.

### ZSGG031 UNE-EN 12150-2 (17/10/2008)
UNE-EN 12150-2:2005 - 26/10/2005
Vidrio para la edificación. Vidrio de silicato sodocálcico de seguridad templado térmicamente. Parte 2: Evaluación de la conformidad/Norma de producto.

### ZSGG059 UNE-EN 12337-1
UNE-EN 12337-1:2000
Vidrio para la edificación. Vidrio de silicato sodocálcico endurecido químicamente. Parte 1: Definiciones y descripción.

### ZSGG060 UNE-EN 12337-2
UNE-EN 12337-2:2006
Vidrio para la edificación. Vidrio de silicato sodocálcico endurecido químicamente. Parte 2: Evaluación de la conformidad/Norma de producto.

### ZSGG032 UNE-EN 12600 (17/10/2008)
UNE-EN 12600:2003 - 04/04/2003
Vidrio para la edificación. Ensayo pendular. Método de ensayo al impacto y clasificación para vidrio plano.

### ZSGG033 UNE-EN 12603 (17/10/2008)
UNE-EN 12603:2003 - 28/03/2003
Vidrio para la edificación. Procedimientos para asegurar la bondad del ajuste y de los intervalos de confianza de los datos de resistencia del vidrio según la distribución de "Weibull".

### ZSGG034 UNE-EN 12758 (17/10/2008)
UNE-EN 12758:2002 - 30/09/2002
Vidrio para la construcción. Acristalamiento y aislamiento al ruido aéreo. Definiciones y determinación de las propiedades.

### ZSGG035 UNE-EN 12898 (17/10/2008)
UNE-EN 12898:2001 - 25/07/2001
Vidrio para la edificación. Determinación de la emisividad.

### ZSGG036 UNE-EN 13022-1 (17/10/2008)
UNE-EN 13022-1:2006 - 04/10/2006
Vidrio para la edificación. Acristalamiento con sellante estructural. Parte 1: Productos de vidrio para los sistemas de acristalamiento con sellante estructural con acristalamiento monolítico y múltiple apoyado y no apoyado.

### ZSGG037 UNE-EN 13022-2 (17/10/2008)
UNE-EN 13022-2:2007 - 18/07/2007
Vidrio para la edificación. Acristalamiento con sellante estructural. Parte 2: Reglas de ensamblaje.

### ZSGG065 UNE-EN 13024-1
UNE-EN 13024-1:2002
Vidrio para la edificación. Vidrio borosilicato de seguridad templado térmicamente. Parte 1: Especificaciones.

### ZSGG066 UNE-EN 13024-2
UNE-EN 13024-2:2005
Vidrio para la edificación. Vidrio borosilicato de seguridad templado térmicamente. Parte 2: Evaluación de la conformidad/Norma de producto.

### ZSGG038 UNE-EN 13541 (17/10/2008)
UNE-EN 13541:2001 - 25/07/2001
Vidrio para la construcción. Vidrio de seguridad. Ensayo y clasificación en función de la resistencia a la presión de explosión.

### ZSGG067 UNE-EN 14178-1
UNE-EN 14178-1:2006
Vidrio para la edificación. Productos de vidrio de silicato básico alcalinotérreo. Parte 1: vidrio plano.

### ZSGG068 UNE-EN 14178-2
UNE-EN 14178-2:2005
Vidrio para la edificación. Productos de vidrio de silicato básico alcalinotérreo. Parte 2: Evaluación de la conformidad/Norma de producto.

### ZSGG039 UNE-EN 14179-1 (17/10/2008)
UNE-EN 14179-1:2006 - 01/02/2006
Vidrio para la edificación. Vidrio de silicato sodocálcico de seguridad templado térmicamente y tratado "heat soak". Parte 1: Definición y descripción.

### ZSGG040 UNE-EN 14179-2 (17/10/2008)
UNE-EN 14179-2:2006 - 29/03/2006
Vidrio para la edificación. Vidrio de silicato sodocálcico de seguridad templado térmicamente y tratado "heat soak". Parte 2: Evaluación de la conformidad/Norma de producto.

### ZSGG069 UNE-EN 14321-1
UNE-EN 14321-1:2006
Vidrio para la edificación. Vidrio de seguridad de silicato alcalinotérreo templado térmicamente. Parte 1: Definición y descripción.

### ZSGG070 UNE-EN 14321-2
UNE-EN 14321-2:2006
Vidrio para la edificación. Vidrio de seguridad de silicato alcalinotérreo templado térmicamente. Parte 2: Evaluación de la conformidad/Norma de producto.

### ZSGG041 UNE-EN 14449 (17/10/2008)
UNE-EN 14449:2006 - 28/06/2006
Vidrio para la edificación. Vidrio laminado y vidrio laminado de seguridad. Evaluación de la conformidad/Norma de producto.

### ZSGG042 UNE-EN 15434 (17/10/2008)
UNE-EN 15434:2007 - 10/10/2007
Vidrio para la edificación. Norma de producto para sellante estructural y/o resistente a rayos ultravioletas (para uso con acristalamiento con sellante estructural y/o unidades de vidrio aislante con sellados expuestos).

### ZSGG043 UNE-EN ISO 12543-1 (17/10/2008)
UNE-EN ISO 12543-1:1998 - 23/11/1998
Vidrio para la edificación. Vidrio laminado y vidrio laminado de seguridad. Parte 1: Definiciones y descripción de los componentes. (ISO 12543-1:1998).

### ZSGG044 UNE-EN ISO 12543-2 (17/10/2008)
UNE-EN ISO 12543-2:1998 - 23/11/1998
Vidrio para la edificación. Vidrio laminado y vidrio laminado de seguridad. Parte 2: Vidrio laminado de seguridad. (ISO 12543-2:1998).

### ZSGG045 UNE-EN ISO 12543-2 (17/10/2008)
UNE-EN ISO 12543-2:1998/A1:2005 - 14/12/2005
Vidrio en la edificación. Vidrio laminado y vidrio de seguridad. Parte 2: Vidrio laminado de seguridad.

### ZSGG046 UNE-EN ISO 12543-3 (17/10/2008)
UNE-EN ISO 12543-3:1998 - 20/11/1998
Vidrio para la edificación. Vidrio laminado y vidrio laminado de seguridad. Parte 3: Vidrio laminado. (ISO 12543-3:1998).

### ZSGG047 UNE-EN ISO 12543-4 (17/10/2008)
UNE-EN ISO 12543-4:1998 - 16/12/1998
Vidrio para la edificación. Vidrio laminado y vidrio laminado de seguridad. Parte 4: Métodos de ensayo de durabilidad. (ISO 12543-4:1998).

### ZSGG048 UNE-EN ISO 12543-5 (17/10/2008)
UNE-EN ISO 12543-5:1999 - 07/01/1999
Vidrio para la edificación. Vidrio laminado y vidrio laminado de seguridad. Parte 5: Dimensiones y acabado de bordes. (ISO 12543-5:1998).

### ZSGG049 UNE-EN ISO 12543-6 (17/10/2008)
UNE-EN ISO 12543-6:1998 - 16/12/1998
Vidrio para la edificación. Vidrio laminado y vidrio laminado de seguridad. Parte 6: Aspecto. (ISO 12543-6:1998).

### ZSGG071 UNE-EN ISO 14438
UNE-EN ISO 14438:2002
Vidrio para la edificación. Determinación de los valores de balance de energía. Método de cálculo. (ISO 14438:2002).

## CATAL_SGG SAINT-GOBAIN GLASS - catálogos

### CATAL_SGG01 GLASS GALLERY Nº 1 - visión (13/02/2009)
GLASS GALLERY Nº 1 - Visión
La transparencia es sinónimo de vidrio. Sin embargo, esta transparencia es tan sólo una faceta de un material cuya versatilidad no deja de sorprendernos.
En efecto, si el vidrio juega un papel protector, como en la piel de un edificio, también permite protegernos de las miradas ajenas, haciendo posible un espacio único que se denomina intimidad.
El vidrio amplia miradas, ya que nos aporta la luz pero también juega con ella: la refleja, la absorbe, la multiplica y la matiza, transformando los espacios y preservando el nivel de intimidad requerido.
Desde la transparencia total a la translucidez más íntima, entre la visión perfecta y la insinuación sutil de siluetas y perfiles, la frontera es imprecisa con diversas graduaciones posibles. Algunos vidrios, los más inteligentes, son capaces de pasar de un estado a otro de forma instantánea...
El vidrio cubre y... ¡descubre!.
LA SEGURIDAD
La utilización de vidrio en aplicaciones de interior ha de realizarse conforme a la normativa y reglamentación en vigor.
Para responder a las distintas exigencias en materia de seguridad, Saint-Gobain Glass propone diferentes soluciones:
SGG SECURIT vidrio templado
SGG SECURIT es un vidrio que, tras un tratamiento térmico de templado, aumenta su resistencia mecánica y térmica, resultando así cinco veces superior a la de un vidrio tradicional. En caso de rotura, se fracciona en pequeños fragmentos, no cortantes, minimizándose el riesgo de accidentes.
SGG STADIP vidrio laminado
SGG STADIP es una composición de dos o más vidrios, unidos entre sí por láminas de butiral de polivinilo (PVB). En caso de rotura, los fragmentos de vidrio quedarían adheridos al butiral.
Protección contra incendios
Cuando se requiera de protección contra el fuego, Saint-Gobain Glass dispone de una gama completa de vidrios parallamas y cortafuegos (consultarnos).
LA ACÚSTICA
SGG STADIP SILENCE es un vidrio laminado que proporciona aislamiento acústico y seguridad. Está compuesto por dos vidrios ensamblados entre sí por láminas de butiral de polivinilo (PVB) de importantes propiedades acústicas: PVB (A) Silence. El acristalamiento resultante ofrece excelentes prestaciones acústicas e idénticas prestaciones de seguridad que un vidrio laminado tradicional.
SGG STADIP SILENCE puede utilizarse para realizar separadores de ambientes interiores.

### CATAL_SGG02 GLASS GALLERY Nº 2 - color (13/02/2009)
GLASS GALLERY Nº 2 - Color
Ilusión de perspectiva, estilos diferentes, impresión de intimidad o de convivencia, el color es primordial. Permite creaciones audaces. Apoyo de la luz, el vidrio organiza esta alquimia y define el espacio interior.
En términos de diseño y de arquitectura interior, la armonía reside en la elección de los colores y su combinación. Nace de contrastes y de yuxtaposiciones, pero igualmente de la profundidad de volúmenes y de aberturas que dan al exterior. Sobre el vidrio, el color se hace transparente, translúcido u opaco. Revistiendo superficies, de forma sorprendente, toman vida.
LA SEGURIDAD
La utilización de vidrio en aplicaciones de interior ha de realizarse conforme a la normativa y reglamentación en vigor.
Para responder a las distintas necesidades de seguridad, SAINT-GOBAIN GLASS propone diferentes soluciones:
SGG SECURIT, vidrio templado
SGG SECURIT es un vidrio que, tras un tratamiento térmico de templado, adquiere un aumento de su resistencia mecánica y térmica, cinco veces superior a la de un vidrio normal.
En caso de rotura, el vidrio fragmenta en pequeños pedazos no cortantes, eliminándose así el riesgo de accidentes.
SGG STADIP y SGG STADIP PROTECT, vidrio laminado
SGG STADIP es una composición de dos o más vidrios, unidos entre sí por láminas de butiral de polivinilo (PVB).
En caso de rotura, los fragmentos de vidrio permanecen adheridos al butiral.
SGG STADIP PROTECT ofrece además una gran protección frente a la caída de personas, vandalismo, robo…
Protección contra incendios
Si se requiere protección contra el fuego, SAINT-GOBAIN GLASS dispone de una completa gama de vidrios para-llamas y cortafuegos (consultar).
LA ACÚSTICA
SGG STADIP SILENCE es un acristalamiento laminado de seguridad con prestaciones de aislamiento acústico. Está formado por dos vidrios ensamblados entre sí por láminas de butiral de polivinilo (PVB) con propiedades de aislamiento acústico: PVB(A) Silence. El acristalamiento resultante ofrece idénticas prestaciones de seguridad que las ofrecidas por un vidrio laminado tradicional de igual composición y además, aislamiento acústico reforzado.
SGG STADIP SILENCE puede utilizarse para realizar separadores de ambientes interiores.

### CATAL_SGG03 GLASS GALLERY Nº 3 - sensación (13/02/2009)
GLASS GALLERY Nº 3 - Sensación
En un mundo dónde la vuelta a los sentidos juega un papel fundamental, no podemos dejar de pensar en el vidrio. Transparente, brillante, mate, impreso, lacado, mediante diferentes transformaciones, el vidrio ofrece un abanico de sensaciones.
Entre el arte y la arquitectura de interiores, juega con la luz y transforma los espacios. Combinado con otros materiales, los efectos visuales y táctiles que crea resultan emocionantes. El vidrio es un material único que descubre el placer de los sentidos.
LA SEGURIDAD
La utilización de vidrio en aplicaciones de interior ha de ser conforme a la normativa y reglamentaciones en vigor.
Para responder a las distintas necesidades deseguridad, SAINT-GOBAIN-GLASS propone diferentes soluciones:
SGG SECURIT - vidrio templado
SGG SECURIT es un vidrio que, tras un tratamiento térmico de templado, adquiere un aumento de su resistencia mecánica y térmica, cinco veces superior a la de un vidrio normal.
En caso de rotura, se fracciona en pequeños fragmentos no cortantes, eliminándose el riesgo de accidentes.
SGG STADIP - vidrio laminado
SGG STADIP es una composición de dos o más vidrios, unidos por láminas de butiral de polivinilo (PVB).
En caso de rotura, los trozos de vidrio quedan adheridos al butiral.
Protección contra incendios
Si se requiere protección contra el fuego, SAINT-GOBAIN-GLASS dispone de una gama completa de vidrios parallamas y cortafuegos (no dude en consultarnos)
LA ACÚSTICA
SGG STADIP SILENCE es un vidrio laminado acústico y de seguridad. Está compuesto por dos vidrios unidos por láminas de butiral de polivinilo (PVB) de propiedades acústicas: PVB (A) Silence.
El producto resultante ofrece prestaciones acústicas y las mismas prestaciones de seguridad que un vidrio laminado clásico.
SGG STADIP SILENCE puede utilizarse para realizar separadores de ambientes interiores.

### CATAL_SGG04 SGG BIOCLEAN (11/02/2009)
SGG BIOCLEAN®
El vidrio revolucionario que permanece limpio durante más tiempo que un vidrio tradicional.
SGG BIOCLEAN, ¿Cómo funciona?
Una capa transparente, integrada en la cara exterior del vidrio, utiliza la acción conjunta de la radiación ultravioleta de la luz del día y del agua de lluvia, para eliminar los restos de contaminación orgánica, las marcas de la lluvia, la suciedad y el polvo acumulado sobre la cara exterior del vidrio.
SGG BIOCLEAN, ¿Dónde colocarlo?
En viviendas y edificios tanto de nueva construcción como en reformas y rehabilitaciones, siempre y cuando los acristalamientos SGG BIOCLEAN se encuentren expuestos a la luz del día.
- Ventanas, cerramientos, claraboyas, cubiertas y lucernarios
- Verandas, miradores y grandes ventanales
- Fachadas
SGG BIOCLEAN, ¿Cuáles son sus beneficios?
- Reducción de los gastos de mantenimiento.
- Limpiezas menos frecuentes: ¡más tiempo libre!
- Mantenimiento más sencillo: la suciedad se adhiere menos a la superficie, incluso en áreas fuertemente contaminadas.
- Una visión más clara a través de los acristalamientos, incluso en días de lluvia. La condensación exterior desaparece rápidamente.
- Protección del medio ambiente, al reducir el empleo de detergentes.

### CATAL_SGG06 SGG CLIMALIT
SGG CLIMALIT
La estanqueidad de la cámara queda garantizada por una doble barrera de sellado perimetral.
Es un excelente aislante térmico frente a un vidrio monolítico, ya que dificulta los intercambios de calor entre los dos ambientes separados por el acristalamiento, aislando tanto del frío como del calor.

### CATAL_SGG07 SGG CLIMALIT PLUS (03/03/2009)
SGG CLIMALIT PLUS
+ Confort
+ Ahorro
+ Compromiso con el medio ambiente
SGG CLIMALIT PLUS es la unidad de vidrio aislante SGG CLIMALIT que lleva incorporados vidrios de capa magnetrónica de Saint-Gobain Glass, los cuales confieren al acristalamiento propiedades térmicas y/ó de control solar excelentes.
Un doble acristalamiento SGG CLIMALIT PLUS se compone de dos o más vidrios, de los cuales al menos uno cuenta con una capa magnetrónica. Los vidrios van separados entre sí por un perfil intercalario de aluminio. Entre los vidrios queda delimetada una cámara de aire seca y estanca.

### CATAL_SGG08 SGG COOL-LITE (11/02/2009)
SGG COOL-LITE
Vidrios de control solar. Tabla de productos y transformabilidad.
Transmisión luminosa
La transmisión luminosa según la norma UNE EN 410 indica el porcentaje de la luz que llega al recinto a través del vidrio.
Valor g Factor solar
El valor g o factor solar de un vidrio designa la energía térmica que penetra en un recinto por medio de la radiación solar. Según la norma UNE EN 410, el valor g se compone de dos factores: de la energía radiante del sol que entra en el recinto por transmisión directa a través del acristalamiento y de la energía que cede este acristalamiento en forma de energía térmica al interior del recinto tras haber sido absorbida por el acristalamiento y haber producido su calentamiento.
Es decir: cuanto menor sea el valor g, tanto mejor es la protección frente a la radiación energética procedente del sol (protección contra el recalentamiento).
Valor U transmitancia térmica
El coeficiente de transferencia térmica o valor U se calcula según UNE EN 673 y designa la transferencia térmica que se produce a través de la parte central del acristalamiento cuando existe una diferencia de temperatura a ambos lados del mismo.
Cuanto menor sea el valor U, tanto mejor es el aislamiento térmico (menos energía se disipa a través del acristalamiento).
Cuando es necesario, los vidrios de control solar SGG COOL-LITE pueden combinarse con otros vidrios, para diversas funciones, tales como, autolimpieza, aislamiento acústico, seguridad de bienes y personas,…

### CATAL_SGG09 SGG COOL-LITE KNT
SGG COOL-LITE KNT®
Constituyen una nueva familia - “K templables” - dentro de la gama de vidrios de control solar de Saint-Gobain Glass y siempre han de ensamblarse en SGG CLIMALIT (capa en cara 2).
SGG COOL-LITE KNT
Son vidrios de control solar de altas prestaciones, templables, que se obtiene por pulverización catódica bajo vacío de varias capas metálicas sobre un vidrio incoloro SGG PLANICLEAR Son “templables”, así, cuando la aplicación lo requiera pueden ser templados o termoendurecidos,
manteniendo su estética y sus prestaciones técnicas.
SGG COOL-LITE KNT, ¿Lugares dónde se aplica?
Ofrecen interesantes posibilidades constructivas en cerramientos, fachadas realizadas completamente en vidrio, cubiertas y verandas:
- Oficinas
- Centros comerciales, de enseñanza, de salud...
- Naves industriales
- Viviendas…
SGG COOL-LITE KNT, Ventajas
- Control solar muy selectivo.
- Muy neutros en transmisión.
- Mejora el confort visual, atenuando de forma significativa la luz solar; característica muy apreciable en periodos soleados.
- Gracias a sus prestaciones de control solar y baja emisividad, ambos vidrios proporcionan un importante nivel de confort, al tiempo que reducen significativamente los gastos energéticos.
- Durabilidad y Versatilidad

### CATAL_SGG10 SGG COOL-LITE KT y SKN (11/02/2009)
SGG COOL-LITE KT®
SGG COOL-LITE SKN®
Confort térmico de la mano del control solar más versátil
SGG COOL-LITE KT y SKN son vidrios de control solar de altas prestaciones, que se obtienen por pulverización catódica en condiciones de vacío de varias capas metálicas sobre un vidrio incoloro SGG PLANICLEAR (también de color verde SGG PARSOL para las capas KT, o extraclaro SGG DIAMANT para ciertas capas SKN ).
SGG COOL-LITE KT y SKN, por sus prestaciones de control solar, reducen la entrada de energía radiante que proviene del sol, o lo que es lo mismo, disminuyen la entrada del calor de la radiación solar directa hacia el interior.
SGG COOL-LITE KT y SKN, además de ser vidrios de control solar, son vidrios de baja emisividad, asegurando un excelente aislamiento térmico.
Por tanto, los vidrios SGG COOL-LITE KT y SKN ofrecen un buen confort térmico, tanto en verano como en invierno, y pueden reducir notablemente los gastos de energía de climatización.
SGG COOL-LITE KT y SKN son vidrios neutros en transmisión, y procuran un buen aprovechamiento de la luz natural cuando éste es requerido.
En concreto, los vidrios SGG COOL-LITE SKN son vidrios altamente selectivos: esto quiere decir que, aun contando con una alta transmisión luminosa, su factor solar es bajo, es decir, permite un máximo aporte de luz natural evitando el calentamiento por la energía solar que se transmite al interior del edificio en forma de radiación directa.
SGG COOL-LITE KT y SKN siempre han de ir ensamblados en doble acristalamiento (y siempre con la capa en cara 2).
SGG COOL-LITE KT y SKN están clasificados como clase C de la norma de los vidrios de capa UNE EN 1096.
SGG COOL-LITE KT y SKN son conformes a la normativa de marcado CE.
APLICACIONES
Por sus prestaciones de control solar y baja emisividad, la flexibilidad de transformación, las diversas posibilidades estéticas y las prestaciones espectrofotométricas que ofrecen, SGG COOL-LITE KT y SKN es una familia de capas ideal para un amplio abanico de soluciones de soluciones constructivas en fachadas, cerramientos, cubiertas y verandas:
- Edificios de oficinas
- Edificios de uso público: centros comerciales, centros de salud, hospitales, colegios, polideportivos…
- Naves industriales
- Viviendas…

### CATAL_SGG11 SGG COOL-LITE SKN
SGG COOL-LITE SKN®
Cuenta con tres productos distintos (abarcando un amplio rango en factor solar y transmisión luminosa)
SGG COOL-LITE SKN
Son vidrios de control solar altamente selectivos destinados a mejorar el confort y reducir los gastos energéticos y las emisiones de CO2. Se
obtienen por pulverización catódica bajo alto vacío de varias capas sobre un sustrato de alta calidad SGG PLANICLEAR
SGG COOL-LITE SKN, ¿Zonas de aplicación?
Permiten abordar cualquier proyecto en plazos muy cortos, agilizando las eventuales reposiciones en obra.
Las aplicaciones son múltiples, entre ellas:
Edificios de oficinas.
Centros comerciales.
Naves industriales.
Hoteles, restaurantes, agencias de viajes... etc.
Colegios.
Hospitales.
Viviendas, etc…
SGG COOL-LITE SKN, Ventajas y posibilidades.
- Extraordinaria combinación de elevada transmisión luminosa con bajo factor solar. Esto ayuda a reducir el coste de aire acondicionado en períodos cálidos sin sacrificar el aporte de luz natural.
- Neutralidad en transmisión.
- u composición exclusiva les confiere también baja emisividad, reduciendo las pérdidas de calefacción en temporadas de invierno y contribuyendo al ahorro en calefacción.
- Pueden combinarse en SG CLIMALIT PLUS con otros vidrios para obtener mayores prestaciones como:
* Aislamiento acústico con SG S TADIP SILENCE.
* Vidrios de seguridad laminados SG S TADIP o SG S TADIP PROTECT, etc.

### CATAL_SGG12 SGG COOL-LITE SKN 144 II
SGG COOL-LITE SKN 144 II
Vidrio con avanzadas prestaciones de control solar y aislamiento térmico
SGG COOL-LITE SKN 144 II es un vidrio de control solar y aislamiento térmico, concebido para ser templado, apto para edificios residenciales y no residenciales. Gracias a las propiedades únicas de la capa es especialmente adecuado para aplicaciones que requieran vidrio templado o termoendurecido.
SGG COOL-LITE SKN 144 II es un vidrio de control solar con una capa de alto rendimiento. La capa se deposita sobre un sustrato de vidrio de gran calidad SGG PLANICLEAR por pulverización catódica en condiciones de alto vacío.
Este vidrio forma parte de la familia de productos denominados “a templar”, con avanzadas prestaciones de control solar y aislamiento térmico, creados por Saint-Gobain Glass.
Para garantizar sus óptimas prestaciones de control solar y aislamiento térmico, SGG COOL-LITE SKN 144 II debe ser templado o termoendurecido antes de ser ensamblado en doble acristalamiento SGG CLIMALIT PLUS. La capa debe posicionarse siempre en cara 2 y hacia
el interior de la cámara.

### CATAL_SGG13 SGG COOL-LITE ST (11/02/2009)
SGG COOL-LITE ST
Vidrio con capa magnetrónica, de control solar, templable
Los vidrios de control solar SGG COOL-LITE ST se obtienen por depósito magnetrónico de capas metálicas especialmente desarrolladas para ser templadas sin producir modificaciones en sus prestaciones ni en su aspecto respecto al mismo producto sin templar.
Estas nuevas capas presentan mayor dureza y durabilidad que los SGG COOL-LITE tradicionales. Están clasificadas como clase B según la norma UNE-EN-1096. Siempre irán instalados en cara 2. Además, son conformes a la normativa de marcado CE. Los vidrios SGG COOL-LITE ST se identifican por tres números. El primero indica el vidrio base y los dos últimos la transmisión luminosa de la capa sobre sustrato SGG PLANICLEAR de 6 mm de espesor.
APLICACIONES
El uso del vidrio de control solar es una necesidad importante en determinadas condiciones de soleamiento. Tanto por la incidencia energética como por los aportes excesivos de luz que se producen y, en gran parte de sus aplicaciones, requiere ser templado debido a sus características intrínsecas de absorción energética y por exigencias de seguridad de las instalaciones realizadas. Entre las aplicaciones de los vidrios SGG COOL-LITE ST se pueden contar:
- fachadas acristaladas,
- muros cortina,
- antepechos
… en general todas las en las que se busque un control energético y luminoso, a la vez que una diferenciación estética del acristalamiento.
Principalmente los productos de la gama SGG COOL-LITE ST, templados o sin templar en función de las necesidades, están destinados al doble acristalamiento. La utilización como vidrio monolítico, con la capa al interior, es posible si bien hay que tener en cuenta que el mantenimiento de los mismos puede deteriorar la capa.

### CATAL_SGG13_ SGG COOL-LITE ST Bright Silver
SGG COOL-LITE® ST BRIGHT SILVER
Vidrio de control solar de alta transparencia y estética brillante.
SGG COOL-LITE ST BRIGHT SILVER ha sido desarrollado considerando principalmente su uso en doble acristalamiento si bien su versatilidad de transformación permite una amplia variedad de opciones. Como el resto de productos de control solar de la familia SGG COOL-LITE ST, la referencia BRIGHT SILVER es un verdadero todo terreno. Su gran capacidad de transformación da una amplia libertad al diseño arquitectónico.
Estética ligeramente reflectante pero neutro en reflexión. Aspecto brillante y transparente. Su base en vidrio extra claro SGG DIAMANT le confiere una elevada transparencia y permite una visión muy natural tanto en transmisión como en reflexión con elevados índices de reproducción del color (Ra).
Transmisión Luminosa elevada con un toque de reflexión.
Puede ser combinado con un vidrio de Aislamiento Térmico Reforzado (ATR) neutro en cara 3 para reforzar sus prestaciones de aislamiento (U = 1, 1 W/m²K).
Ofrece un ligero control solar compatible con su alto grado de transparencia visual.
Aplicaciones
Principalmente en fachada acristalada del sector terciario pero aplicable en vivienda. SGG COOL-LITE ST BRIGHT SILVER puede combinarse en doble acristalamiento de una manera sencilla con otros vidrios aportando características como la de aislamiento térmico, aislamiento acústico y seguridad.
. Muros cortina, dobles pieles.
. Ventanas, escaparates y fachadas.
. Lamas de vidrio, cortinas y cerramientos plegables.
. Antepechos.

### CATAL_SGG14 SGG COOL-LITE XTREME 60/28 (11/02/2009)
SGG COOL-LITE XTREME 60/28
Revolucionario vidrio súper-selectivo de control solar
SGG COOL-LITE XTREME 60/28 es un vidrio de capas magnetrónico fabricado con los últimos avances tecnológicos sobre vidrio base de gran calidad. Es un vidrio de control solar de altísima selectividad (relación entre la transmisión luminosa y la energía solar), siendo esta superior a 2. Con un valor U = 1,0W/m2 K, SGG COOL-LITE XTREME 60/28 se encuentra entre los productos de control solar más eficaces del mercado.
APLICACIONES
SGG COOL-LITE XTREME es un vidrio de control solar y aislamiento térmico extremadamente selectivo. Se puede instalar en edificios de oficinas, centros comerciales, edificios industriales, hoteles, restaurantes, colegios, hospitales… en cualquier tipo de fachada o techo acristalado.

### CATAL_SGG15 SGG MARIS (11/02/2009)
SGG MARIS
Sobre el fondo de SGG THELA, pequeños motivos con forma de grano caracterizan la textura de SGG MARIS. En SGG MARIS se suaviza la perfección de los diseños geométricos, exhibiendo una propuesta estética sencilla y muy agradable visualmente.
El dulce juego de la luz y de las sombras, permite la utilización de SGG MARIS en multitud de aplicaciones en la arquitectura de interiores: diseño de mobiliario y creación de espacios con un cierto componente de diseño. Un estilo atemporal que se desmarca de puntuales tendencias.

### CATAL_SGG16 SGG MASTERGLASS (13/02/2009)
SGG MASTERGLASS
Vidrio impreso arquitectura y diseño
Pantalla de luz, estructura interior, mobiliario…SGG MASTERGLASS es todo eso a la vez. Su estructura inspira la creación de espacios elegantes y contemporáneos. Idóneo en cualquier proyecto, tanto en el hábitat como en entornos profesionales: oficinas, comercios, hoteles y restaurantes.
Sus aplicaciones son infinitas:
- mobiliario: mesas, mostradores, baldas
- mamparas fijas y móviles
- cabinas de ducha y mamparas de baño
- puertas íntegramente en vidrio y puertas con un paño o cuarterones de vidrio enmarcados
- ventanas y acristalamientos de fachadas
- barandillas y separadores de terrazas
- pisables y peldaños de escalera
- mobiliario urbano
Los seis diseños exclusivos de la gama SGG MASTERGLASS renuevan la estética de los vidrios impresos y proponen texturas únicas, permitiendo al profesional la personalización de los espacios.
Los vidrios SGG MASTERGLASS atrapan la luz y juegan con ella. Su carácter translúcido garantiza una óptima luminosidad, preservando al mismo tiempo la intimidad de los espacios y de las personas.
Combinando estética y seguridad, los vidrios de la gama SGG MASTERGLASS pueden ser templados o laminados. De esta forma, responden a las actuales exigencias de seguridad, especialmente en espacios públicos.

### CATAL_SGG17 SGG MIRALITE REVOLUTION
SGG MIRALITE REVOLUTION®
Es un espejo innovador con patrones ecológicos.
SGG MIRALITE REVOLUTION
Su impacto medioambiental ha sido reducido en todas y cada una de las etapas de su ciclo de vida. Un producto que favorece el bienestar y la salud diseñado sin sustancias tóxicas. Cuya calidad y durabilidad permanecen inalteradas, gracias a un programa de I+D sin precedentes y, la estética atractiva aue crea luz y hace los espacios aún más acogedores.
SGG MIRALITE REVOLUTION, Aplicaciones.
Sus propiedades únicas ayudan a mejorar la apariencia y el confort en interiores (mayor luminosidad, un ambiente mas agradable, el complemento ideal para otros elementos de decoración...).
Es ideal para ser utilizado en su hogar (baños, pasillos...) y en cualquier ambiente profesional (oficinas, centros de negocio, hoteles, restaurantes, gimnasios, salones...). Disponible en multitud de formas para crear nuevas dimensiones: espejos enmarcados o no, revestimiento para paredes. mobiliario en general, etc.
SGG MIRALITE REVOLUTION, Ventajas.
- Constituye la alternativa más respetuosa con el medio ambiente aunando todas las especificaciones técnicas características de los espejos de Saint-Gobain Glass.
- Excelente durabilidad.
- Supera los requisitos de la norma EN 1036.
- Puede ser cortado con todo tipo de formas, geométricas o no. Pueden taladrarse y sus cantos se pueden trabajar de muchas maneras (biselados, pulidos, etc).
- Puede personalizarse con un logo, marcas de arenado, grabados, etc.

### CATAL_SGG18 SGG MIRASTAR (11/02/2009)
SGG MIRASTAR
Espejo al cromo
Los espejos son un elemento que ha ido ganando protagonismo en el mundo de la decoración. Es por esto que los diseñadores de interiores incluyen cada vez más los espejos en sus proyectos.
Los espejos convencionales tienen su uso limitado en zonas con alta humedad y además en ciertas aplicaciones, la mayor resistencia térmica y mecánica que proporcionan los vidrios de templados de seguridad es un requerimiento esencial y los espejos convencionales no pueden cumplirlo al no poder ser templados ni termoendurecidos.
La solución es el espejo al cromo - SGG MIRASTAR.
SGG MIRASTAR es un vidrio de capa magnetrónica, obtenido por la deposición de diferentes capas metálicas en condiciones de vacío.
Las características especiales de este producto, hacen a SGG MIRASTAR resistente a las degradaciones por el efecto de la condensación y por la acción de productos de limpieza (no utilizar productos abrasivos y evitar productos que contengan cloro).
SGG MIRASTAR puede ser templado y termoendurecido de forma que se puede utilizar en instalaciones que requieran vidrios de seguridad.
Los vidrios con capa SGG MIRASTAR responden a las exigencias de la clase A de la norma europea UNE-EN 1096. SGG MIRASTAR es conforme a la normativa aplicable a los vidrios de capa relativa al marcado CE.
APLICACIONES
SGG MIRASTAR abre una gran variedad de posibilidades para aplicaciones tanto en interior como en exterior.
- Aplicaciones de interior: SGG MIRASTAR es el espejo idóneo para aplicaciones donde se requiere seguridad de uso, por ejemplo como separador de ambientes, revestimientos murales, etc. Este tipo de vidrio templado puede ser utilizado como acristalamiento sujeto a fijaciones atornilladas.
- Decoración: SGG MIRASTAR puede ser serigrafiado y esmaltado. Esto lo hace particularmente apropiado para aplicaciones decorativas tanto de interiores como de exteriores.
- Espejo de visión unidireccional (permite la visión desde uno de los lados): SGG MIRASTAR no es totalmente opaco, de forma que puede ser utilizado como espejo “espía” bajo ciertas condiciones de iluminación. Si la habitación del lado de la capa está más oscura, el vidrio produce un efecto espejo en el lado opuesto, haciendo imposible la visión a través de él en esta dirección (permitiendo “espiar” desde el lado de la capa).
- Puertas: puede ser utilizado como un sistema completo de puerta o como secciones de puertas con función de espejo unidireccional. SGG MIRASTAR abre nuevas aplicaciones como vidrio de seguridad templado o laminado.
- Piscinas cubiertas, cuartos de baño, áreas de aseo: los espejos SGG MIRASTAR son una solución óptima para zonas húmedas. Además de su posible uso en el sector residencial, SGG MIRASTAR puede ser utilizado para conseguir efectos espejo en paredes que se encuentren en zonas de alta humedad o donde deban emplearse productos de desinfección y/o limpieza.
- Centros comerciales y tiendas: separadores de ambientes, muebles, escaleras, etc.
- Fachadas: SGG MIRASTAR también puede ser utilizado en aplicaciones exteriores tales como revestimientos, antepechos, lucernarios, etc.

### CATAL_SGG20 SGG PLANILAQUE EVOLUTION
SGG PLANILAQUE EVOLUTION®
SGG PLANILAQUE EVOLUTION asocia la estética del lacado con el brillo del vidrio. Este exclusivo producto se adapta a cualquier ambiente interior, contribuyendo a enriquecer y decorar cualquier ambiente, incluyendo aquellos de alta humedad como cocinas y baños.
SGG PLANILAQUE EVOLUTION tiene numerosas aplicaciones:
- revestimiento de paredes.
- mobiliario y puertas correderas.
- decoración de habitáculos en general, etc...
- es perfecto para hoteles, centros comerciales, museos, salas de espectáculos .... cualquier ambiente donde se busque un toque de estilo y decoración.

### CATAL_SGG21 SGG PLANISTAR ONE
SGG PLANISTAR ONE®
Refuerza así la función de confort del doble acristalamiento, para cualquier estación del año. Su fabricación se realiza depositando una capa sobre una de las caras del vidrio mediante procedimiento de pulverización catódica bajo vacío.
SGG PLANISTAR ONE
Es un vidrio incoloro sobre el que se deposita una capa fina y trasparente de materiales nobles. Esta capa posee una doble propiedad:una baja emisividad, refleja los rayos infrarrojos de onda larga y control solar, refleja gran parte de la energía solar.
SGG PLANISTAR ONE, ¿Lugares dónde se aplica?
Es idóneo para los cerramientos acristalados de construcciones nuevas, o bien para renovación que reciben gran cantidad de luz solar:
- Grandes ventanales.
- Verandas.
- Terrazas acristaladas.
- Fachadas.
- Viviendas…
SGG PLANISTAR ONE, Ventajas
- Disminución de los gastos de calefacción y aire acondicionado.
- Mejora del confort
- Protección extra solar
- Reducción de la transmisión UV
- Un aporte generoso de luz solar en cualquier estación, etc.

### CATAL_SGG22 SGG PLANITHERM 4S (13/02/2009)
SGG PLANITHERM 4S
El confort y el ahorro .... las cuatro estaciones del año
Las posibilidades que ofrece el doble acristalamiento especial SGG CLIMALIT PLUS son prácticamente ilimitadas. Usted puede elegir la función esencial de control solat y aislamiento térmico reforzado que aporta el vidrio SGG PLANITHERM 4S o puede combinar estas prestaciones con otras; seguridad con laminados SGG STADIP y SGG STADIP PROTECT, protección contra el ruido con el laminar acústico SGG STADIP SILENCE, vidrios templados SGG SECURIT, combinación laminar con nuestro exclusivo vidrio de bajo mantenimiento SGG BIOCLEAN o incluso darle un cálido toque de diseño con SGG MASTERGLASS, SGG DECORGLASS o SGG SATINOVO.
Con nuestros innovadores vidrios podrá elegir la modalidad de SGG CLIMALIT PLUS que se adapte exactamente a sus necesidades y expectativas .... cualesquiera que estas sean.....

### CATAL_SGG23 SGG PLANITHERM S
SGG PLANITHERM S®
Es un vidrio de baja emisividad, coeficiente U de 1,6W/(m2.k), en cámara 6/(15)/6 aire.
SGG PLANITHERM S
Hace referencia a una de las gamas de vidrios de baja emisividad con altas prestaciones. Se fabrica a partir de vidrios incoloros sobre los que se aplica una fina capa transparente de materiales metálicos. Presenta una fuerte reflexión ante las reacciones infrarrojas de gran longitud de onda, características del calor de la calefacción. Integrados en doble acristalamiento aporta alta prestaciones durante los períodos fríos, reduce considerablemnte las pérdidas térmicas por radiación a través del acristalamiento.
SGG PLANITHERM S, ¿Lugar dónde se utiliza?
Se destina a cualquier aplicación en doble acristalamiento, tanto en nueva contrucción como en renovación:
- Ventanas y tragaluces en construcción residencial y vivienda privada.
- Verandas e invernaderos.
- Ventanas y fachadas de edificios no residenciales (inmuebles de oficinas, edificios públicos...).
Estos acristalamientos combinana perfectamente con carpinterías de todo tipo: PVC, madera, aluminio, mixtas...
SGG PLANITHERM S, ¿Ventajas?
- Disminución sensible de los flujos de calor a través del acristalamiento debido a diferencia de temperaturas, que pueden traducirse en ahorros energéticos significativos, en función de la ubicación y la orientación.
- Mejora del confort.
- Alto nivel de transmisión luminosa.
- Diversos niveles de transmisión luminosa
- Vidrio bajo emisivo con prestaciones de control solar, para un confort óptimo invierno-verano.

### CATAL_SGG24 SGG PLANITHERM XN XN II
SGG PLANITHERM XN®
El vidrio de aislamiento térmico reforzado (bajo emisivo) de Saint-Gobain Glass.
SGG PLANITHERM XN
Es un vidrio bajo emisivo de altas prestaciones destinado a ser ensamblado en doble acristalamiento SGG CLIMALIT PLUS. Refleja la radiación del infrarrojo lejano y minimiza las pérdidas de calor a través del acristalamiento.
SGG PLANITHERM XN, ¿Dónde se puede utilizar?
Se puede utilizar en todo tipo de composición en unidades de vidrio aislante, tanto en obra nueva como en renovación:
- Ventanas de viviendas.
- Verandas y terrazas acristaladas.
- Ventanas y fachadas en edificios no residenciales, ya sea como único vidrio de capas o combinado con un control solar de la gama SGG COOL-LITE ST.
Este producto puede incorporarse en todo tipo de marcos.
SGG PLANITHERM XN, Beneficios.
- Ayuda a reducir el gasto en calefacción.
- Permite alcanzar el máximo nivel de confort.
- Permite la máxima entrada de luz natural y calidez solar en el interior de los habitáculos gracias a su transparencia y neutralidad.
- Apariencia súper neutra, en perfecta sintonía con la arquitectura moderna.
- Al contribuir a la reducción del gasto en calefacción, también minimiza las emisiones de CO2.

### CATAL_SGG26 SGG STADIP SILENCE (11/02/2009)
SGG STADIP SILENCE
Vidrio laminado de seguridad y aislamiento acústico
SGGSTADIP SILENCE es un acristalamiento laminado de seguridad, específico para proporcionar aislamiento acústico, formado por dos o más vidrios ensamblados entre sí por uno o varios butirales de un PVB especial acústico. El acristalamiento que se consigue de esta forma, ofrece unos resultados acústicos mejores que los conseguidos a través de un volumen de SGGSTADIP de idénticas características de seguridad.
Se puede utilizar como acristalamiento monolítico, para realizar tabiques acústicos. Incorporado en un doble acristalamiento, se utiliza en las siguientes aplicaciones:
- Fachadas acristaladas (incluidos antepechos) de edificios o casas situados en zonas ruidosas (calles comerciales, periféricas, proximidad de estaciones de tren, aeropuertos,...) y en lugares donde haya un elevado riesgo de vandalismo.
- Acristalamientos y cubiertas de vidrio (protección frente a ruidos externos, resistencia a caídas de objetos y reducción del ruido producido por la lluvia).
DIMENSIONES DE FABRICACIÓN
Máximas: 6 000 x 3 210 mm
Mínimas: 300 x 300 mm

### CATAL_SGG27 SGG THELA (11/02/2009)
SGG THELA
Su superficie presenta una suave impresión de un tejido, reflejando la calidez y la irregularidad de texturas naturales como el lino. Un diseño que evita intencionadamente las alineaciones verticales y horizontales, expresiones ambas del concepto direccionalidad.
Fresco, actual y al mismo tiempo clásico, el diseño de SGG THELA permite su integración en múltiples proyectos de arquitectura de interiores. Una textura idónea tanto para mobiliario como para la creación de espacios y ambientes con un alto componente de diseño. La textura de SGG THELA es la base de una gama de vidrios con diferentes propuestas estéticas.

### CATAL_SGG28 SGG U-GLAS (11/02/2009)
SGG U-GLAS
Vidrio impreso de perfil en “u”
SGG U-GLAS es un vidrio translúcido de superficie texturada y sección en forma de “u”, aspecto que le confiere la rigidez suficiente para la construcción de grandes tabiques y cerramientos sin necesidad de intercalar perfilería metálica adicional exceptuando un simple bastidor perimetral. Sus características y diseño permiten dar una respuesta sencilla, funcional y estética a planteamientos constructivos complejos.
SGG U-GLAS armado se presenta como un producto idóneo para aplicaciones que requieren unas condiciones de seguridad especiales por encontrarse en zonas de paso peatonal o en espacios públicos. El refuerzo metálico de SGG U-GLAS armado, a base de hilos de acero introducidos longitudinalmente en la masa del vidrio, impide que los fragmentos de vidrio se desprendan, en caso de rotura accidental. Los hilos metálicos protegidos frente a la corrosión ambiental permiten la utilización de SGG U-GLAS armado en zonas húmedas sin preparación previa, si bien la colocación tradicional sobre perfilería metálica está menos condicionada a las implicaciones de un sellado defectuoso o de un mantenimiento inapropiado.
El vidrio SGG U-GLAS es conforme a la normativa europea UNE-EN 572: Vidrio para la construcción. Productos Básicos. Vidrio de silicato sodocálcico. Parte 1 -Definiciones y propiedades físicas y mecánicas- y parte 7 - Vidrio de perfil en “u”, armado y sin armar
APLICACIONES
El vidrio SGG U-GLAS, en sus modalidades de armado y sin armar, puede instalarse como cerramiento simple o doble (en cámara), opción que mejora sus prestaciones de aislamiento tanto térmico como acústico.
La gran rigidez y el carácter translúcido del vidrio SGG U-GLAS permiten su colocación en grandes huecos sin necesidad de intercalar perfilería metálica adicional. El empleo en amplios cerramientos aporta excelentes niveles de luminosidad y una homogénea difusión de la luz natural, tanto desde el exterior hacia el interior de una estancia como entre espacios contiguos.
Por todo ello, SGG U-GLAS se presenta como una práctica solución en vidrio para la realización de tabiques y cerramientos, planos y con formas curvas, en espacios que requieren una gran cantidad de luz: hoteles, edificios de oficinas, centros comerciales, centros de salud y deportivos, entreplantas, huecos de escalera, tendederos, galerías hacia patios o jardines, frisos de garajes y trasteros, naves e instalaciones industriales.
Sus aplicaciones más representativas son:
- fachadas: SGG U-GLAS: por la rigidez del sistema de colocación y su estanqueidad, mediante sellado flexible entre las placas, se utiliza frecuentemente en cerramientos de exterior verticales, sencillos o dobles, planos o con formas curvas. Con objeto de conseguir una ventilación adecuada, es posible la combinación del paramento translúcido de SGG UGLAS con practicables, mediante la utilización de perfiles metálicos especialmente diseñados para ello.
Otros tipos de cerramientos en plano no vertical como es el caso de cubiertas y lucernarios, son posibles, si bien menos habituales, y requieren de un estudio técnico específico (consultarnos).
- separadores de ambientes: el aprovechamiento y el reparto de la luz natural, la intimidad, la posibilidad de realizar formas rectas y curvas y la particular textura de SGG U-GLAS, permiten la realización en interiores de originales soluciones, adaptando el espacio a las necesidades del usuario. Con SGG, el concepto de diseño se amplia, alcanzando elementos de marcado carácter estructural.

### CATAL_SGG29 Vidrio en interiores (05/03/2009)
El vidrio: su mejor aliado en arquitectura de interiores
El vidro es un material noble que ofrece a arquitectos y profesionales soluciones creativas e innovadoras en la concepción de espacios interiores:
- Es un material único ya que nos aporta la luz gracias a su transparencia, pero también juega con ella: la refleja, la absorbe, la multiplica, la matiza, e incluso la oculta tras el color de los vidrios lacados.
- Es capaz de transformar los espacios, ofreciendo sensación de amplitud, acotándolos, preservando el nivel de intimidad requerido.
- Su increible diversidad de tonos, de diseños, de aspectos y de formas lo convierten en un material de posibilidades infinitas.
- Combina perfectamente con otros materiales nobles (madera, metal, piedra…).
- Se puede personalizar mediante diferentes técnicas de transformación.
- Aporta seguridad, gracias a los procesos de templado y laminado.
- Es sinónimo de material ecológico, duradero, fácil de instalar y de mantener.
Las numerosas ventajas del vidrio hacen que se encuentre presente en múltiples aplicaciones de interior en diversos espacios :
Hábitat
Hostelería
Oficinas
Diversos
Comercios
Señalización

### CATAL_SGG30 CATÁLOGOS SOSTENIBILIDAD. Certificaciones que avalan el compromiso medioambiental en la edificación.
CATÁLOGOS SOSTENIBILIDAD
- Catálogo Breeam con Saint-Gobain Glass
- Catálogo Vidrios de Altas Prestaciones
- Folleto Leed, Breeam y Verde
- Folleto Leed con Saint- Gobain Glass
Construir un hábitat sostenible es un reto para Saint-Gobain. Y participar de forma activa en proyectos de rehabilitación y en nuevas edificaciones, promoviendo el uso responsable de los recursos naturales y el consumo responsable de la energía, es su día a día. Saint-Gobain ha iniciado un camino, reflejo de un compromiso real con la sociedad actual y con las futuras.

## SOFTW_SGG SAINT-GOBAIN GLASS - software caracterización espectrofotométrica y térmica de acrist. (12/02/2009)
CALUMEN
Software de caracterización espectrofotométrica y térmica de acristalamientos (EN 410 y EN 673).
link de descarga del programa:
http://es.saint-gobain-glass.com/content/calumen-0

| Código | Ud | Descripción | Precio |
|---|---|---|---|
| PGENP14.0071 | u | Pernio alto 54 mm (material) | 13.5 |
| PGENP14.0072 | u | Pernio bajo 54 mm (material) | 19.61 |
| PGENP14.0073 | u | Punto de giro alto (material) | 7.59 |
| PGENP14.0074 | u | Punto de giro bajo (material) | 20 |

## Precios auxiliares

**PSGG0001** m² Estructuras ligeras cubiertas (material; 01/01/2010)
Precio: 10.84

| Código | Ud | Descripción | Rendimiento | Precio | Importe |
|---|---|---|---|---|---|
| OGENO01.0033 | h | Oficial 1ª cerrajero | 0.150 | 18.76 | 2.81 |
| OGENO01.0034 | h | Ayudante cerrajero | 0.150 | 17.63 | 2.64 |
| PGENP03.0138 | m | Perfil B-90 (material; 01/01/2010) | 3.240 | 0.99 | 3.21 |
| MGENM07.0023 | h | Camión con grúa 6 t (maquinaria; 01/01/2010) | 0.050 | 43.54 | 2.18 |
|  |  | Total |  |  | 10.84 |

## Recursos

**OGENO01.0033** h Oficial 1ª cerrajero
Claves: cerrajería

**OGENO01.0034** h Ayudante cerrajero
Claves: cerrajería, ayudante

**OGENO01.0051** h Instalador muro cortina
Claves: cortina, muro

**OGENO01.0052** h Ayudante instalador muro cortina
Claves: ayudante, cortina, muro

**PGENP14.0493** m² Perfil/accesorios.tapeta.ant acris
Claves: tapa

**PGENP14.0502** m² Panel zona opaca acristalado
Claves: opaco, panel, cristal

**PGENP14.0504** m Sellado remate muro cortina
Claves: remate, cortina, muro

**PGENP14.0507** m Remate muro cortina
Claves: remate, muro, cortina

**PGENP14.0505** m Sellado junta estructural
Claves: estructura, junta

**PGENP01.0608** m Pequeño material
Claves: material

**PGENP14.0496** m² Perfil/accesorios.estructural (VEC)
Claves: estructura

**PGENP14.0506** m Pegado de silicona vidrio-marco
Claves: silicona

**PGENP14.0515** m² Perfil/accesorios sistema atornillado
Claves: tornillo

**OGENO01.0059** h Equipo cerrajero taller
Claves: taller, cerrajería, equipo

**OGENO01.0060** h Equipo cerrajero montaje
Claves: cerrajería, montaje, equipo

**PGENP14.0489** m² Perfilería aluminio lucernario
Claves: lucernario, aluminio, perfil

**PGENP14.0491** m² Remates+anclajes T2
Claves: anclaje, remate

**MGENM07.0023** h Camión con grúa 6 t
Claves: camión, grúa

**PGENP03.0138** m Perfil B-90
Claves: perfil

## Entidades
- ZSGG1A, SAINT-GOBAIN CRISTALERÍA,S.L., Fabricante de vidrio, Príncipe de Vergara, 132, 28002, Madrid, España, 91 397 26 57, 91 397 21 05
- ZSGG1B, CITAV, Departamento Técnico Saint-Gobain Cristalería,S.L., Príncipe de Vergara, 132, 28002, Madrid, España, 91 397 26 57, 91 397 21 05
- ZSGG1C, LA VENECIANA S.A. - CADIZ, Transformación y distribución de vidrio, P.I. El Palmar - C/Sedería, s/nº Parcela, 58, 11500, Puerto de Stª María, Cádiz, España, 956877269, 956876815
- ZSGG1D, LA VENECIANA S.A. - MÁLAGA, Transformación y distribución de vidrio., P.I. El Viso - C/José Ortega y Gasset, 236, 29006, Málaga, España, 952040112, 952360612
- ZSGG1E, LA VENECIANA S.A. - IBIZA, Transformación y distribución de vidrio., Ctrª. San Antonio, Km. 2,400, 07800, Can Negre - Ibiza, Illes Baleares, España, 971314572, 971313462
- ZSGG1F, LA VENECIANA S.A. - MENORCA, Transformación y distribución de vidrio., C/Bisutería, 54, 07720, Villacarlos, Illes Baleares, España, 971350663, 971355022
- ZSGG1G, LA VENECIANA S.A - ALICANTE, Transformación y distribución de vidrio., Av. Mare Nostrum, 9, 03006, La Florida, Alicante, España, 965105174, 965289977
- ZSGG1H, LA VENECIANA S.A - MADRID, Transformación y distribución de vidrio., P. I. Los Olivos - C/de la Confianza, 4 Parcela, 138, 28906, Getafe, Madrid, España, 916845588, 639915593
- ZSGG1I, LA VENECIANA S.A - BARBERA, Transformación y distribución de vidrio., León, España, 937193800, 937193810
- ZSGG1J, LA VENECIANA S.A. - BILBAO, Transformación y distribución de vidrio., Avdª. Santa Ana, 26, 48940, Lamiako / Leioa, Vizcaya, España, 944802003, 944802818
- ZSGG1K, LA VENECIANA S.A. - PAMPLONA, Transformación y distribución de vidrio., P.I. de Landaben - Calle K, 31012, Pamplona, Navarra, España, 948188560, 948188526
- ZSGG1L, LA VENECIANA S.A. - ZARAGOZA, Transformación y distribución de vidrio., P.I. El Campillo - C/Alemania, 97, 50800, Zuera, Zaragoza, España, 976690327, 976694984
- ZSGG1M, LA VENECIANA IBERIAGLASS S.L. - LEÓN, Transformación y distribución de vidrio., P. I. de León. Parcela, G-14, 24231, Onzonilla, León, España, 987219910, 987219930
- ZSGG1N, LA VENECIANA IBERIAGLASS S.L. - SALAMANCA, Transformación y distribución de vidrio., P.I.El Montalvo - C/Dr. Fleming. Parcela, 11, 37008, Carbajosa Sagrada, Salamanca, España, 923190077, 923190035
- ZSGG1O, LA VENECIANA IBERIAGLASS S.L. - VALLADOLID, Transformación y distribución de vidrio., P. I. Argales - Vázquez de Menchaca, 25, 47008, Valladolid, España, 983458210, 983458222
- ZSGG1P, LA VENECIANA IBERIAGLASS S.L. - VIGO, Transformación y distribución de vidrio., C/Rebullón, s/nº, 36415, Mos, Pontevedra, España, 986288330, 983458222
- ZSGG1Q, LA VENECIANA IBERIAGLASS S.L. - OVIEDO, Transformación y distribución de vidrio., P.I. Silvota - C/Peña Brava Parcela, 19, 33192, Silvota Llanera, Asturias, España, 985260869, 985265404
- ZSGG1R, LA VENECIANA IBERIAGLASS S.L. - LA CORUÑA, Transformación y distribución de vidrio., Ctrª. de la Moura a la Grela P.I. Grela Bens - C/Newton, s/nº, 15007, La Coruña, España, 981284200, 981174742
- ZSGG1S, LA VENECIANA IBERIAGLASS S.L. - LALÍN, Transformación y distribución de vidrio., Cima do Alle-Filgueira, 36500, Lalín, Pontevedra, España, 986787251, 986787281
- ZSGG1T, LA VENECIANA IBERIAGLASS S.L. - CÓRDOBA, Transformación y distribución de vidrio., P.I. Las Quemadas C/Gonzalo Antonio Serrano - Parcela 85, 14014, Córdoba, España, 957357029, 957357080
- ZSGG2A01, ACRISTALAMIENTOS ERAUSQUIN SEVILLA, S.A., C, Polig. Ind. El Esparragal - C/ Juan de la Cierva, 3, 41210, Guillena, Sevilla, España, 954517711, 954516114
- ZSGG2A02, ACRISTALAMIENTOS VINUESA, S.A., C, Pl Navalcaballo, parcela 1, 42290, Navalcaballo, Soria, España, 975281301 - 304 - 305
- ZSGG2A03, CENTRAL VIDRIERA GRANADINA, S.L., C, Polig. Juncaril - C/ Ayamonte - parcela 127, 18210, Peligros, Granada, España, 958058712, 958058714
- ZSGG2A04, CENTRAL VIDRIERA GRANADINA, S.L., C, Pol. Ind. Juncaril, C/Iznalloz pacerla nº222, 18220, Albolote, Granada, España, 958058712, 958058714
- ZSGG2A05, CENTRAL VIDRIERA SEVILLANA, S.L., C, Polígono Industrial La Red, C/Quince, Nº 20, 41500, Alcalá de Guadaira, Sevilla, España, 954026195, 954026196
- ZSGG2A06, CERVIGLAS, S.L., C, Ctra. Turís-Silla, Km. 2, 46389, Turis, Valencia, España, 962526721, 962526767
- ZSGG2A07, CLANGOR CRISTALERÍAS, S.L., C, Ctra. Mazarrón-Puerto, Km. 2, 30870, Mazarrón, Murcia, España, 968590471, 968592504
- ZSGG2A08, CLIMACRI, S.A., C, Ctra. de Valencia, Km. 52,300, 28590, Villarejo de Salvanes, Madrid, España, 918742224, 918742262
- ZSGG2A09, CLIMAVIT, S.A., C, c/ Portugal, 27, 08290, Cerdañola del Valles, Barcelona, España, 936928461, 936929553
- ZSGG2A10, COMAYCO VIDRIO LA PLANA, S.L., C, Mobiliario Castellonense, Avda. de Valencia, 157, 12006, Castellón, España, 964205444, 964204622
- ZSGG2A11, CRIDESA, C, Polig. Ind. Plá de la Vallonga – c/ 6 – parcela 117, 03113, Alicante, España, 965281141, 965288632
- ZSGG2A12, CRISBAEX, S.L., C, Polig. Ind. Las Capellanías – Avda. 4, nº 39 - parcela 118, 10005, Cáceres, España, 927230443, 927230477
- ZSGG2A13, CRISTAL NORTE, S.L., C, Polig. Industrial Lloreda C/Joaquín Cortina Ordiales 99, 33211, Gijón, Asturias, España, 985167847, 985168499
- ZSGG2A14, CRISTALERIA CECILIO, S.A., C, Polig. Ind. San Luis – c/ Bahía Blanca, s/nº, 29006, Málaga, España, 952358503, 952340610
- ZSGG2A15, CRISTALERÍA CREVILLENTE, S.L., C, P.I. Masía del Conde - C/Tres, nº 106, 46393, Loriguilla, Valencia, España, 961667744, 961667747
- ZSGG2A16, CRISTALERIA DERENZI, S.L., C, Polig. Ind. Fuente del Jarro – c/ Villa de Madrid, 42, 46988, Paterna, Valencia, España, 961323161, 961323250
- ZSGG2A17, CRISTALERIA ENCINAS, S.L., C, Polig. San Gregorio, s/nº, 14400, Pozoblanco, Córdoba, España, 957771392, 957130133
- ZSGG2A18, CRISTALERIA IBERICA, S.A., C, Avda. del Parque, 6 - Polig-. Ind. Vicálvaro, 28052, Madrid, España, 917765552, 917768346
- ZSGG2A19, CRISTALERIA INSULAR, S.A., C, Beneficiado Estupiñán, 6 – Polig. Ind. El Goro, 35219, Telde, Las Palmas, España, 928700264, 928700440
- ZSGG2A20, CRISTALERIA INSULAR, S.A., C, Las Rosas, 15, 38760, Los Llanos de Ariadne, Santa Cruz de Tenerife, España, 922464040, 922464056
- ZSGG2A21, CRISTALERIA INSULAR, S.A., C, Urbanización El Mayorazgo, nº 22, 38108, Santa Cruz de Tenerife, España, 922220401, 922201813
- ZSGG2A22, CRISTALERÍA JINAMAR, S.A., C, Urbanización Cruz de la Gallina - C/General Bravo, 18., 35218, Jinamar, Las Palmas, España, 928710000 - 04 - 08, 928712745
- ZSGG2A23, CRISTALERIA PADRONESA, S.L., C, Campo Do Doce, s/nº - Esclavitud, 15980, Padrón, La Coruña, España, 981803519, 981803539
- ZSGG2A24, CRISTALERIA RAMOS Y RAMOS, S.L., C, Parque Empresarial Pereiro de Aguiar - Vial 2 – Parcelas 7-10, 32900, Pereiro de Aguiar, Ourense, España, 988519424, 988259406
- ZSGG2A25, CRISTALERIA RECALDE, S.A., C, Ribera Elorrieta, 4, 48015, Bilbao, Vizcaya, España, 944751200, 944761366
- ZSGG2A26, CRISTALERIAS ERAUSQUIN MALAGA, S.A., C, C/ Nereo, 2 – Conjunto Industrial Pacífico, 29004, Málaga, España, 952247080, 952247095
- ZSGG2A27, CRISTALERIAS PEDRO GARCIA, S.A., C, Polig. Ind. La Fraila – c/ Los Metales, 7, 28970, Humanes, Madrid, España, 916972313, 916978835
- ZSGG2A28, CRISTALERIAS PLATIL, S.L., C, Ctra. Sierra Alhamilla, 360, 04006, Almería, ALMERIA, España, 950225445
- ZSGG2A29, CRISTALERIAS Y ALUMINIOS GUZMAN, S.L., C, Polig. Ind. Ctra. Amarilla - C/ Alava, 5, 41007, Sevilla, España, 902181808, 902181809
- ZSGG2A30, CRISTALERIAS Y SANITARIOS FORN, S.A., C, Ctra. Manresa-Berga, Km. 1,5 – Pol. Ind. La Serreta, 08272, San Fruitos de Bages, Barcelona, España, 938723300, 938728334
- ZSGG2A31, EKOVIDRIO 2001, S.L., C, Ctra. Meñaka-Barrena - c/ Bidea 5 - Atela-Auzoteguia, 48100, Munguia, Vizcaya, España, 946155566, 946155641
- ZSGG2A32, FCA DE DOBLE ACRISTAL. DOMINGO BARROSO, S.L., C, Polig. Ind. Los Montalvos 2 – nave 4 – parcela 87 - Laguna de Villafáfila, 37008, Carbajosa Sagrada, Salamanca, España, 923190582, 923190502
- ZSGG2A33, FUENCRISTAL, S.L., C, Ctra. Úbeda-Málaga, Km. 40, 23100, Mancha Real, Jaen, España, 953350447
- ZSGG2A34, GARCIA INDUSTRIA DEL VIDRIO, S.L., C, Ctra. Nacional V, Km. 119,700, 45600, Talavera de la Reina, Toledo, España, 925828037, 925813128
- ZSGG2A35, HERMANOS OROZCO CRISTALERIAS, S.A., C, Ctra. Madrid-Toledo, Km. 47, 45529, Yuncler, Toledo, España, 925531206, 925530650
- ZSGG2A36, HERMANOS SANCHEZ-PAJARES, S.A.L., C, Ctra.Com.l 520, Km. 100–Ctra. Don Benito-Mengabril,Km. 3,5, 06400, Don Benito, Badajoz, España, 924801149, 924805601
- ZSGG2A37, JOSE MONSERRAT, S.L., C, Polig. Ind. Ciudad de Carlet – C/ Gregal, 9-13, 46240, Carlet, Valencia, España, 962532442, 962994405
- ZSGG2A38, K2VIDRIO, S.L., C, Polig. Masti-Loidi nº 15 - Pabellón 3, 20100, Rentería, Guipuzcoa, España, 943340759, 943529116
- ZSGG2A39, LA VENECIANA CRISA-NORTE, S.A., C, Polig. Ind. El Campillo – c/ Alemania, 97, 50800, Zuera, Zaragoza, España, 976682000, 976694984
- ZSGG2A40, LA VENECIANA CRISA-NORTE, S.A., C, Avda. Santa Ana, 26, 48940, Lamiako / Leioa, Vizcaya, España, 944802003, 944802818
- ZSGG2A41, LA VENECIANA IBERIAGLASS, S.L., C, Polig. Las Quemadas – c/ Gonzalo Antonio, parcela 85, 14014, Córdoba, España, 957357029, 957357080
- ZSGG2A42, LA VENECIANA IBERIAGLASS, S.L., C, Cima Do Alle, s/nº – Filgueira, 36500, Lalín, Pontevedra, España, 986787251, 986787281
- ZSGG2A43, LA VENECIANA IBERIAGLASS, S.L., C, P. I. de León. Parcela, G-14, 24231, Onzonilla, León, España, 987219910, 987219930
- ZSGG2A44, FACIL VITRUM (MECRIMAR), C, Polig. Ind. Pomar de Dalt - Avda. de la Cerdaña, 20-21, 08916, Badalona, Barcelona, España, 934651792, 934651047
- ZSGG2A45, METALVIDRE 2011 S.L.U., C, Ctra. de Tous, Km 0,350, 46260, Alberique, Valencia, España, 962441064, 962442845
- ZSGG2A46, NARVAEZ AISLAMIENTOS Y SEGURIDAD, S.L., C, c/ Levante, 18, 28840, Mejorada del Campo, Madrid, España, 916682159, 916682077
- ZSGG2A47, RAMOS INDUSTRIA DEL VIDRIO, S.L., C, C/ Palier, s/nº - Polig. Ciudad del Automóvil, 28914, Leganés, Madrid, España, 914987056, 916894976
- ZSGG2A48, VALLS GERMANS, S.L., C, Polig. Ind. Bufalvent - c/ Doctor Ferrán, 24, 08240, Manresa, Barcelona, España, 938784700, 938737058
- ZSGG2A49, VIDRES BARBERÁ, S.L., C, Ctra. Barcelona, 171, 08210, Barbera del Valles, Barcelona, España, 937292274, 937294506
- ZSGG2A50, VIDRES MALLORCA, S.L., C, Polig. Ind. de Manacor - c/ Ferrers, 8, 07500, Manacor, Illes Baleares, España, 971554866, 971843714
- ZSGG2A51, VIDRIALBA, C, P. Campollano, Cl. A, 33, 02007, Albacete, España, 967264783 - 633780450, 967264780
- ZSGG2A52, VIDRIOS COBO, S.A., C, Barrio Los Calderones, 2, 39110, Soto de la Marina, Cantabria, España, 942578226, 942578572
- ZSGG2A53, VITRAL TANCAMENTS, S.L, C, Polig. Ind. La Nora – C/ Plá D’Urgell, s/nº, 25660, Alcoletge, Lleida, España, 973196576, 973700504
- ZSGG3A, CRISTALERÍAS ERAUSQUIN MÁLAGA, S.A., C, Conjunto Industrial Pacífico, Conjunto Industrial Pacífico - C/Nereo, nº 2, 29004, Málaga, España, 952247080, 952247095
- ZSGG3B, CRISTALERÍAS Y ACRISTALAMIENTOS ERAUSQUIN SEVILLA S.A., C, Polig. Ind. El Esparragal. C/Juan de la Cierva, 3, 41210, Guillena, Sevilla, España, 954517711, 954516114
- ZSGG3C, CRISTALERÍAS COGULLADA S.L., C, Polig. Malpica-Alfinden. C/H - Nave 1, 50171, La Puebla de Alfinden, Zaragoza, España, 976109887, 976109886
- ZSGG3D, LA VENECIANA LALÍN, C, Cima do Alle, s/nº - Filgueira, 36500, Lalín, Pontevedra, España, 986787251, 986787281
- ZSGG3E, CRISTALERÍA CREVILLENTE, S.L., C, C/En Proyecto, 2 - Nave 10, 46393, Loriguilla, Valencia, España, 961667744, 961667755
- ZSGG3F, FACIL VITRUM, C, Polig. Ind. Polmar de Dalt. Avda. de la Cerdaña, 20-21, 08914, Badalona, Barcelona, España, 934651792, 934651047
- ZSGG3G, RAMOS INDUSTRIA DEL VIDRIO, C, Polig. Ind. Leganés. C/Gregorio Marañón, 15, 28914, Leganés, Madrid, España, 916861622, 916867692
- ZSGG3H, FUENCRISTAL S.L., C, Ctra. Úbeda - Málaga, Km 40, 23100, Mancha Real, Jaen, España, 953350447
- ZSGG3I, LA VENECIANA CRISA-NORTE, S.A., C, Polig. Ind. El Campillo - C/Alemania, 97, 50800, Zuera, Zaragoza, España, 976682000, 976694984
- ZSGG3J, K2GLASS, S.L., C, Polígono Masti-Loidi nº 15 - Pabellón J, 20100, Rentería, Guipuzcoa, España, 943340759, 943529116
- ZSGG3K, CERVIGLASS S.L., C, Ctra. Turís-Silla, Km2, 46389, Turis, Valencia, España, 962526721, 962526767
